# Mercado Central Lanuza

- Propiedad del archivo: SOFT S.A.
- Formato: FIEBDC-3/2002
- Programa: Presto 8.8
- Fecha de los precios: 18/09/2017
- Divisa: EUR
Importe: 7400397.8

## 01 ACTUACIONES PREVIAS (08/11/2013)
Importe: 436542.92

### 01.01 PICADOS Y APERTURAS DE HUECOS (08/11/2013)
Importe: 71109.74

**01.01.01** m3 APERTURA DE HUECO EN MURO HORMIGÓN ARMADO (08/11/2013)
2.07 m3 × 220.84 = 457.14
Apertura de hueco en muro de hormigón armado por medios mecánicos, corte mediante equipo de disco de diamante adecuado para el espesor de muro de hormigón existente. El sistema de corte por disco de diamante se realizará siguiendo todas las indicaciones de seguridad del fabricante, y el personal que lo maneje estará adecuadamente formado. Para la colocación del hilo se procederá a realizar taladros de perforación con herramienta adecuada proporcionada por el fabricante:
-martillo combinado con broca de perforación de 32 mm de diámetro
-maquina de perforación de diamante con coronas de diametro 37 o 67 mm según espesor de muro
Para el corte se planificarán exactamente los puntos de apoyo de los elementos a cortar evitando su caída incontrolada tras producirse el corte completo, sujetando convenientemente estos elementos mediante otros medios auxiliares complementarios, ya sean elementos de apoyo y traslado, polipastos, tracteles, etc.
Están incluidos todos los desmontajes necesarios, apeos, elementos auxiliares, de protección y seguridad, tratamiento de los vertidos, cargas y descargas, transporte a vertedero autorizado o planta de gestión de residuos así como la elaboración de la documentación justificativa del correcto tratamiento del residuo según la normativa vigente, i.p.p. de medios auxiliares, de elevación y andamiajes, de retirada de elementos sobrantes a vertedero, limpieza diaria de tajos y limpieza final de obra.

| Código | Ud | Descripción | Rendimiento | Precio | Importe |
|---|---|---|---|---|---|
| O01OA060 | h | Peón especializado (mano de obra; 08/11/2013) | 4 | 23.3 | 93.20 |
| O01OA070 | h | Peón ordinario (mano de obra; 12/06/2017) | 2 | 14.82 | 29.64 |
| M06CM040 | h | Compre.port.diesel m.p. 10 m3/min. 7 bar (maquinaria; 10/11/2013) | 2 | 8 | 16.00 |
| M06MP110 | h | Martillo manual perforador neumat.20 kg (maquinaria; 10/11/2013) | 2 | 1.8 | 3.60 |
| MQ0061 | h. | Martillo rompedor hidráulico 2000 Kg (maquinaria; 08/11/2013) | 0.33 | 35 | 11.55 |
| M11HC100 | h | Equipo de corte con hilo de diamante. (maquinaria; 08/11/2013) | 1.33 | 45 | 59.85 |
| PD052 |  | Medios auxiliares (material; 27/06/2017) | 1 | 7 | 7.00 |
|  |  | Total |  |  | 220.84 |

Claves: vertedero, protección, jácena, soporte, transporte, hormigón, escombro, auxiliar, carga, medio, pie, forjado, estructura, colectivo, armadura, demolición, compresor, limpieza

| Medición | Uds. | Largo | Ancho | Alto | Parcial |
|---|---|---|---|---|---|
| PLANTA SOTANO |  |  |  |  |  |
| Acceso aparcamiento | 1 | 2.6 | 0.38 | 2.1 | 2.07 |
| Total |  |  |  |  | 2.07 |

**01.01.02** m3 APERTURA DE HUECO EN FORJADO (08/11/2013)
43 m3 × 56.69 = 2437.67
Apertura de hueco en forjado por medios mecánicos, realizando picado de entrevigado y corte de vigas y viguetas, en forjado de cualquier tipología. Están incluidos todos los desmontajes necesarios, apeos, elementos auxiliares, de protección y seguridad, tratamiento de los vertidos, cargas y descargas, transporte a vertedero autorizado o planta de gestión de residuos así como la elaboración de la documentación justificativa del correcto tratamiento del residuo según la normativa vigente, i.p.p. de medios auxiliares, de elevación y andamiajes, de retirada de elementos sobrantes a vertedero, limpieza diaria de tajos y limpieza final de obra.

| Código | Ud | Descripción | Rendimiento | Precio | Importe |
|---|---|---|---|---|---|
| O01OA060 | h | Peón especializado | 0.8 | 23.3 | 18.64 |
| O01OA070 | h | Peón ordinario | 0.8 | 14.82 | 11.86 |
| M06CM040 | h | Compre.port.diesel m.p. 10 m3/min. 7 bar | 0.33 | 8 | 2.64 |
| MQ0061 | h. | Martillo rompedor hidráulico 2000 Kg | 0.33 | 35 | 11.55 |
| PD051 |  | Medios auxiliares (material; 27/06/2017) | 1 | 12 | 12.00 |
|  |  | Total |  |  | 56.69 |

| Medición | Uds. | Largo | Parcial |
|---|---|---|---|
| PLANTA BAJA |  |  |  |
| Cuarto deposito de agua | 1 | 7.8 | 7.80 |
| Bajo escalera acceso Cesar Augusto | 1 | 7.2 | 7.20 |
| Zona camaras junto escalera Pl Lanuza | 1 | 28 | 28.00 |
| Subtotal |  |  | 43.00 |
| Total |  |  | 43 |

**01.01.03** m3 PICADO DE SOLERA PARA FOSO DE ASCENSOR (08/11/2013)
23.7 m3 × 41.61 = 986.16
Picado de soleras existentes para formación de hueco de foso de nuevo ascensor, por medios mecánicos, según indicaciones de la D.F.
Están incluidos todos los desmontajes necesarios, apeos, elementos auxiliares, de protección y seguridad, tratamiento de los vertidos, cargas y descargas, transporte a vertedero autorizado o planta de gestión de residuos así como la elaboración de la documentación justificativa del correcto tratamiento del residuo según la normativa vigente, i.p.p. de medios auxiliares, de elevación y andamiajes, de retirada de elementos sobrantes a vertedero, limpieza diaria de tajos y limpieza final de obra.

| Código | Ud | Descripción | Rendimiento | Precio | Importe |
|---|---|---|---|---|---|
| O01OA060 | h | Peón especializado | 0.5 | 23.3 | 11.65 |
| O01OA070 | h | Peón ordinario | 0.5 | 14.82 | 7.41 |
| M06CM040 | h | Compre.port.diesel m.p. 10 m3/min. 7 bar | 0.5 | 8 | 4.00 |
| MQ0061 | h. | Martillo rompedor hidráulico 2000 Kg | 0.33 | 35 | 11.55 |
| PD052 |  | Medios auxiliares | 1 | 7 | 7.00 |
|  |  | Total |  |  | 41.61 |

| Medición | Uds. | Largo | Parcial |
|---|---|---|---|
| PLANTA SÓTANO |  |  |  |
| Cuarto deposito de agua | 1 | 4.2 | 4.20 |
| Bajo escalera acceso Cesar Augusto | 1 | 4.3 | 4.30 |
| Zona camaras junto escalera Pl Lanuza | 1 | 10.4 | 10.40 |
| Subtotal |  |  | 18.90 |
| - |  |  |  |
| PLANTA BAJA |  |  |  |
| Fachada E | 1 | 4.8 | 4.80 |
| Total |  |  | 23.7 |

**01.01.04** ud DESCARNADO FORJADO METÁLICO BASE PILARES (08/11/2013)
36 ud × 21.83 = 785.88
Descarnado de forjado metálico existente en base de pilares y alrededor, para el refuerzo de estructura de nudos y apoyo de nuevos pilares metálicos, por medios mecánicos, en una superficie aproximada de 0,90x0,52x0,34 m, eliminando completamente rellenos, capa de compresión y entrevigado existente, dejando las cabezas de las vigas vistas, dejando la superficie limpia lista para armado y hormigonado posterior, incluso limpieza, retirada de escombros, cargas y descargas, y transporte al vertedero según plan de residuos de proyecto, y p.p. medios auxiliares, limpieza diaria de obra, y limpieza final de tajos.
Incluye replanteo previo especial, elaboración y entrega de planos de taller para la verificación de la Dirección Facultativa. La partida se ejecutará según Memoria de Estructuras, Pliego Particular, CTE, normas UNE aplicables e indicaciones de la Dirección Facultativa.

| Código | Ud | Descripción | Rendimiento | Precio | Importe |
|---|---|---|---|---|---|
| O01OA070 | h | Peón ordinario | 0.5 | 14.82 | 7.41 |
| O01OA060 | h | Peón especializado | 0.5 | 23.3 | 11.65 |
| M06CM030 | h | Compresor portátil diesel media presión 5 m3/min 7 bar (maquinaria; 02/01/2016) | 0.35 | 5.89 | 2.06 |
| M06MR110 | h | Martillo manual rompedor neumático 22 kg (maquinaria; 02/01/2016) | 0.35 | 1.99 | 0.70 |
| P01DW050 | m3 | Agua (material; 12/06/2017) | 0.01 | 1.12 | 0.01 |
|  |  | Total |  |  | 21.83 |

| Medición | Uds. | Parcial |
|---|---|---|
| Planta baja | 36 | 36.00 |
| Total |  | 36 |

**01.01.05** m2 PICADO DE CAPA DE COMPRESIÓN FORJADO EXISTENTE (10/11/2013)
3148.62 m2 × 16.8 = 52896.82
Picado de la capa de compresión de forjado existente, por medios mecánicos, incluso refinado y limpieza de las superficies, dejandolas preparadas para refuerzo posterior, incluso retirada de escombros, carga y descarga, transportes y tratamiento de gestión de residuos hasta vertedero municipal o planta de reciclaje, p.p. medios auxiliares. Realizado mediante apeo del forjado con sopandas, puntales y durmientes metálicos.

| Código | Ud | Descripción | Rendimiento | Precio | Importe |
|---|---|---|---|---|---|
| O01OA040 | h | Oficial segunda (mano de obra; 10/11/2013) | 0.3 | 27.43 | 8.23 |
| O01OA070 | h | Peón ordinario | 0.3 | 14.82 | 4.45 |
| P01DW050 | m3 | Agua | 0.04 | 1.12 | 0.04 |
| M06CM040 | h | Compre.port.diesel m.p. 10 m3/min. 7 bar | 0.2 | 8 | 1.60 |
| M13B010 | u | Equipo metálico para apeos (maquinaria; 02/01/2016) | 1 | 1.94 | 1.94 |
| M06MP110 | h | Martillo manual perforador neumat.20 kg | 0.3 | 1.8 | 0.54 |
|  |  | Total |  |  | 16.8 |

Claves: corte, equipo, soporte, terminación, demolición, puntal, sopanda, apeo, elevación, manual, medio, hueco, revoltón, metal, viga, durmiente, refino, vigueta, frente, escalera, ladrillo, capa, entrevigado, limpieza, escombro, transporte, auxiliar, compresión, forjado, contenedor, vertedero

| Medición | Uds. | Largo | Parcial |
|---|---|---|---|
| PLANTA BAJA |  |  |  |
| Refuerzo forjado | 1 | 3148.62 | 3148.62 |
| Total |  |  | 3148.62 |

**01.01.06** m2 DEMOLICIÓN SOLERAS H.A. <25 cm C/COMPRESOR (08/11/2013)
294.01 m2 × 37.41 = 10998.91
Demolición de soleras de hormigón ligeramente armado con mallazo, hasta 15 cm de espesor, con compresor, incluso demolición de pavimento existente, ya sea adoquinado, piedra natural, asfalto, bordillo, etc., limpieza y retirada de escombros a pie de carga.
Están incluidos todos los desmontajes necesarios, apeos, elementos auxiliares, de protección y seguridad, tratamiento de los vertidos, cargas y descargas, transporte a vertedero autorizado o planta de gestión de residuos así como la elaboración de la documentación justificativa del correcto tratamiento del residuo según la normativa vigente, i.p.p. de medios auxiliares, de elevación y andamiajes, de retirada de elementos sobrantes a vertedero, limpieza diaria de tajos y limpieza final de obra. Medición de superficie realmente ejecutada.

| Código | Ud | Descripción | Rendimiento | Precio | Importe |
|---|---|---|---|---|---|
| O01OA060 | h | Peón especializado | 0.84 | 23.3 | 19.57 |
| O01OA070 | h | Peón ordinario | 0.84 | 14.82 | 12.45 |
| M06CM040 | h | Compre.port.diesel m.p. 10 m3/min. 7 bar | 0.55 | 8 | 4.40 |
| M06MP110 | h | Martillo manual perforador neumat.20 kg | 0.55 | 1.8 | 0.99 |
|  |  | Total |  |  | 37.41 |

| Medición | Uds. | Largo | Ancho | Parcial |
|---|---|---|---|---|
| Galería conexión |  |  |  |  |
|  | 1 | 23.15 | 12.7 | 294.01 |
| Total |  |  |  | 294.01 |

**01.01.07** m2 DEMOLICION ZANCA ESCALERA A MANO (10/11/2013)
10.57 m2 × 18.21 = 192.48
Demolición de escaleras de cualquier tipología, incluso capa de compresión de hormigón o mortero, por medios manuales, incluso limpieza y carga de escombros, con p.p. de medios auxiliares, incluso medidas de protección colectivas. Están incluidos todos los desmontajes necesarios, apeos, elementos auxiliares, de protección y seguridad, tratamiento de los vertidos, cargas y descargas, transporte a vertedero autorizado o planta de gestión de residuos así como la elaboración de la documentación justificativa del correcto tratamiento del residuo según la normativa vigente, i.p.p. de medios auxiliares, de elevación y andamiajes, de retirada de elementos sobrantes a vertedero, limpieza diaria de tajos y limpieza final de obra. Medida en verdadera magnitud.

| Código | Ud | Descripción | Rendimiento | Precio | Importe |
|---|---|---|---|---|---|
| O01OA040 | h | Oficial segunda | 0.4 | 27.43 | 10.97 |
| O01OA070 | h | Peón ordinario | 0.32 | 14.82 | 4.74 |
| P642 | h | Medios auxiliares (material; 27/06/2017) | 1 | 2.5 | 2.50 |
|  |  | Total |  |  | 18.21 |

Claves: manual, pie, carga, limpieza, mortero, zanca, medio, auxiliar, vertedero, escombro, protección, transporte, colectivo, hormigón, escalera, capa, mano, unión, tablero, rasillón, cerámico, demolición, metal, compresión

| Medición | Uds. | Largo | Parcial |
|---|---|---|---|
| FACHADA O |  |  |  |
| Tramo p.calle sotano | 1 | 5.15 | 5.15 |
| Tramo p.calle -baja | 1 | 5.42 | 5.42 |
| Total |  |  | 10.57 |

**01.01.08** m3 CORTE DE LOSA DE HORMIGÓN (08/11/2013)
8.45 m3 × 278.66 = 2354.68
Corte de losa de forjado de hormigón armado por medios mecánicos, mediante sistema con hilo de disco de diamante. El sistema de corte se realizará siguiendo todas las indicaciones de seguridad del fabricante, y el personal que lo maneje estará adecuadamente formado. Antes de realizar las operaciones útiles, se comprobará todo el sistema, accesorios, el correcto montaje de las piezas
La preparación del sitema de corte de hilo de diamante consistirá en preparar los agujeros de perforación mediante:
-martillo combinado con broca de perforación de 32 mm de diámetro
-maquina de perforación de diamante con coronas de diametro 37 o 67 mm según espesor de losa
Para el corte se planificarán exactamente los puntos de apoyo de los elementos a cortar evitando su caída incontrolada tras producirse el corte completo, sujetando convenientemente estos elementos mediante otros medios auxiliares complementarios, ya sean elementos de apoyo y traslado, polipastos, tracteles, etc. Previo al corte de la losa se realizará apeo estructural (no incluido) según planos de detalle e indicaciones de la D.F., debiendo asegurarse de la puesta en carga de dicho apeo, así como de todos los elementos necesarios de seguridad para la ejecución de la actuación.
Están incluidos todos los desmontajes necesarios, apeos, elementos auxiliares, de protección y seguridad, tratamiento de los vertidos, cargas y descargas, transporte a vertedero autorizado o planta de gestión de residuos así como la elaboración de la documentación justificativa del correcto tratamiento del residuo según la normativa vigente, i.p.p. de medios auxiliares, de elevación y andamiajes, de retirada de elementos sobrantes a vertedero, limpieza diaria de tajos y limpieza final de obra.

| Código | Ud | Descripción | Rendimiento | Precio | Importe |
|---|---|---|---|---|---|
| O01OA060 | h | Peón especializado | 3 | 23.3 | 69.90 |
| O01OA070 | h | Peón ordinario | 3 | 14.82 | 44.46 |
| M06CM040 | h | Compre.port.diesel m.p. 10 m3/min. 7 bar | 1 | 8 | 8.00 |
| M06MP110 | h | Martillo manual perforador neumat.20 kg | 1 | 1.8 | 1.80 |
| MQ0061 | h. | Martillo rompedor hidráulico 2000 Kg | 1 | 35 | 35.00 |
| M11HC100 | h | Equipo de corte con hilo de diamante. | 2.5 | 45 | 112.50 |
| PD052 |  | Medios auxiliares | 1 | 7 | 7.00 |
|  |  | Total |  |  | 278.66 |

| Medición | Uds. | Largo | Ancho | Parcial |
|---|---|---|---|---|
| Losa planta baja | 1 | 6.5 | 1.3 | 8.45 |
| Total |  |  |  | 8.45 |

### 01.02 DEMOLICIONES Y DESMONTAJES (08/11/2013)
Importe: 362451.18

**01.02.01** m2 LEVANTADO CERRAJERÍA CIERRE PERIMETRO (08/11/2013)
1148.92 m2 × 22.92 = 26333.25
Levantado de carpintería y vidrio existente en fachada de edificio formado por módulos rectos y módulos con parte recta y curva en la parte superior, desmontaje de toda la perfilería, elementos de soporte de la carpintería, elementos de fijación y anclaje. Están incluidos todos los desmontajes necesarios, apeos, elementos auxiliares, de protección y seguridad, tratamiento de los vertidos, cargas y descargas, transporte a vertedero autorizado o planta de gestión de residuos así como la elaboración de la documentación justificativa del correcto tratamiento del residuo según la normativa vigente, i.p.p. de medios auxiliares, de elevación y andamiajes, de retirada de elementos sobrantes a vertedero, limpieza diaria de tajos y limpieza final de obra.

| Código | Ud | Descripción | Rendimiento | Precio | Importe |
|---|---|---|---|---|---|
| O01OB130 | h | Oficial 1ª cerrajero (mano de obra; 20/09/2017) | 0.396 | 16.65 | 6.59 |
| O01OB140 | h | Ayudante cerrajero (mano de obra; 20/09/2017) | 0.198 | 15.66 | 3.10 |
| MO0006 | h. | Peón especializado (mano de obra; 08/11/2013) | 0.198 | 23.3 | 4.61 |
| M02GP010 | h | Camión plataforma, pluma c/cesta 16 t (maquinaria; 02/01/2016) | 0.2 | 24.39 | 4.88 |
| P01DKW032 | ud | Medios auxiliares (material; 21/09/2017) | 1 | 3.74 | 3.74 |
|  |  | Total |  |  | 22.92 |

| Medición | Uds. | Largo | Alto | Parcial |
|---|---|---|---|---|
| FACHADA O | 2 | 5.41 | 5.13 | 55.51 |
|  | 18 | 5.62 | 5.13 | 518.95 |
| - |  |  |  |  |
| FACHADA E | 2 | 5.41 | 5.13 | 55.51 |
|  | 18 | 5.62 | 5.13 | 518.95 |
| Subtotal |  |  |  | 1148.92 |
| Total |  |  |  | 1148.92 |

**01.02.02** m2 DESMONTAJE CARPINTERIA ACCESOS (02/01/2016)
265.2 m2 × 35.63 = 9449.08
Desmontaje completo de carpintería y vidrio existente en accesos a edificio formado por módulos fijos de carpintería y módulos de puertas abatibles, incluyendo todos los elementos que forman el conjunto: fijos ciegos, elementos fijos de cerrajería que forman parte del conjunto, guías de puertas, herrajes, vierteaguas, recercados, embocaduras, etc. Están incluidos todos los desmontajes necesarios, apeos, elementos auxiliares, de protección y seguridad, tratamiento de los vertidos, cargas y descargas, transporte a vertedero autorizado o planta de gestión de residuos así como la elaboración de la documentación justificativa del correcto tratamiento del residuo según la normativa vigente, i.p.p. de medios auxiliares, de elevación y andamiajes, de retirada de elementos sobrantes a vertedero, limpieza diaria de tajos y limpieza final de obra.

| Código | Ud | Descripción | Rendimiento | Precio | Importe |
|---|---|---|---|---|---|
| O01OB150 | h | Oficial 1ª carpintero (mano de obra; 02/01/2016) | 0.5 | 19.92 | 9.96 |
| O01OB160 | h | Ayudante carpintero (mano de obra; 02/01/2016) | 0.5 | 18.01 | 9.01 |
| M02GP010 | h | Camión plataforma, pluma c/cesta 16 t | 0.15 | 24.39 | 3.66 |
| P01DKY032 | ud | Medios auxiliares (material; 27/06/2017) | 1 | 13 | 13.00 |
|  |  | Total |  |  | 35.63 |

| Medición | Uds. | Largo | Alto | Parcial |
|---|---|---|---|---|
| FACHADA N | 1 | 10.23 | 4.16 | 42.56 |
|  | 1 | 10.34 | 4.16 | 43.01 |
|  | 4 | 0.65 | 3.25 | 8.45 |
| - |  |  |  |  |
| FACHADA S | 1 | 10.08 | 4.16 | 41.93 |
|  | 1 | 9.71 | 4.16 | 40.39 |
|  | 2 | 0.79 | 3.25 | 5.14 |
|  | 2 | 0.68 | 3.25 | 4.42 |
| - |  |  |  |  |
| FACHADA E | 1 | 0.6 | 5.45 | 3.27 |
|  | 1 | 6.08 | 5.45 | 33.14 |
|  | 1 | 2.07 | 5.45 | 11.28 |
| - |  |  |  |  |
| FACHADA O | 1 | 5.8 | 5.45 | 31.61 |
| Subtotal |  |  |  | 265.20 |
| Total |  |  |  | 265.2 |

**01.02.03** m2 LEVANTADO VIDRIOS (02/01/2016)
751.28 m2 × 21.33 = 16024.80
Levantadode vidrios situados detrás de cerrajería decorativa en zonas superiores, por medios manuales, incluido carpintería metálica, i/retirada completa de elementos de anclaje y fijacion, apilado de materiales aprovechables en el lugar de acopio. Están incluidos todos los desmontajes necesarios, apeos, elementos auxiliares, de protección y seguridad, tratamiento de los vertidos, cargas y descargas, transporte a vertedero autorizado o planta de gestión de residuos así como la elaboración de la documentación justificativa del correcto tratamiento del residuo según la normativa vigente, i.p.p. de medios auxiliares, de elevación y andamiajes, de retirada de elementos sobrantes a vertedero, limpieza diaria de tajos y limpieza final de obra. Medición de superficie realmente ejecutada.

| Código | Ud | Descripción | Rendimiento | Precio | Importe |
|---|---|---|---|---|---|
| O01OA050 | h | Ayudante (mano de obra; 02/01/2016) | 0.45 | 17.68 | 7.96 |
| O01OA070 | h | Peón ordinario | 0.45 | 14.82 | 6.67 |
| M02GP010 | h | Camión plataforma, pluma c/cesta 16 t | 0.25 | 24.39 | 6.10 |
| P01DKW031 | ud | Medios auxiliares (material; 27/06/2017) | 1 | 0.6 | 0.60 |
|  |  | Total |  |  | 21.33 |

Claves: levantar, PVC, mampara, medio, manual, fabricación, madero, aluminio, medición, ejecución, material, acopiar, escombro, carga, pie, equivalente, auxiliar, superficie, cristal, previo

| Medición | Uds. | Largo | Alto | Parcial |
|---|---|---|---|---|
| PLANTA BAJA |  |  |  |  |
| Fachada N- Arcos acceso | 2 | 3.18 |  | 6.36 |
|  | 2 | 6.59 |  | 13.18 |
|  | 2 | 7.85 |  | 15.70 |
|  | 1 | 8.22 |  | 8.22 |
| Subtotal |  |  |  | 43.46 |
| - |  |  |  |  |
| Fachada S - Arcos acceso | 2 | 3.18 |  | 6.36 |
|  | 2 | 6.59 |  | 13.18 |
|  | 2 | 7.85 |  | 15.70 |
|  | 1 | 8.22 |  | 8.22 |
| Subtotal |  |  |  | 43.46 |
| - |  |  |  |  |
| PLANTA CUBIERTA |  |  |  |  |
| Fachada E- Fachada O -entre niveles cub. | 2 | 125.35 | 2.65 | 664.36 |
| Subtotal |  |  |  | 664.36 |
| Total |  |  |  | 751.28 |

**01.02.04** ud DESMONTAJE PUERTA AUTOMÁTICA (02/01/2016)
1 ud × 416.69 = 416.69
Levantado de puerta automática metálica, incluido cerco, hojas, accesorios, elementos de anclaje y fijación, guías, cerraduras, sensores, motor, etc., por medios manuales, incluso retirada de chapas de aluminio de remate con resto de elementos constructivos si fuese necesario. Están incluidos todos los desmontajes necesarios, apeos, elementos auxiliares, de protección y seguridad, tratamiento de los vertidos, cargas y descargas, transporte a vertedero autorizado o planta de gestión de residuos así como la elaboración de la documentación justificativa del correcto tratamiento del residuo según la normativa vigente, i.p.p. de medios auxiliares, de elevación y andamiajes, de retirada de elementos sobrantes a vertedero, limpieza diaria de tajos y limpieza final de obra. Medida en verdadera magnitud.

| Código | Ud | Descripción | Rendimiento | Precio | Importe |
|---|---|---|---|---|---|
| O01OB150 | h | Oficial 1ª carpintero | 10 | 19.92 | 199.20 |
| O01OB160 | h | Ayudante carpintero | 10 | 18.01 | 180.10 |
| M02GP010 | h | Camión plataforma, pluma c/cesta 16 t | 1 | 24.39 | 24.39 |
| P01DKY032 | ud | Medios auxiliares | 1 | 13 | 13.00 |
|  |  | Total |  |  | 416.69 |

| Medición | Uds. | Parcial |
|---|---|---|
| FACHADA E | 1 | 1.00 |
| Total |  | 1 |

**01.02.05** ud DEMOLICION DEPOSITO AGUA H.A. (02/01/2016)
1 ud × 163 = 163.00
Desmontaje de instalación de depósito de agua existente, con recuperación y aprovechamiento máximo del material desmontado, apilado y traslado, incluso traslado a dependencias propiedad del Ayuntamiento de Zaragoza. Están incluidos todos los desmontajes necesarios, apeos, elementos auxiliares, de protección y seguridad, tratamiento de los vertidos, cargas y descargas, transporte a vertedero autorizado o planta de gestión de residuos así como la elaboración de la documentación justificativa del correcto tratamiento del residuo según la normativa vigente, i.p.p. de medios auxiliares, de elevación y andamiajes, de retirada de elementos sobrantes a vertedero, limpieza diaria de tajos y limpieza final de obra. Medida en verdadera magnitud.

| Código | Ud | Descripción | Rendimiento | Precio | Importe |
|---|---|---|---|---|---|
| O01OA050 | h | Ayudante | 5 | 17.68 | 88.40 |
| O01OA070 | h | Peón ordinario | 5 | 14.82 | 74.10 |
| M01INST031 | h | Medios auxiliares (maquinaria; 27/06/2017) | 1 | 0.5 | 0.50 |
|  |  | Total |  |  | 163 |

| Medición | Uds. | Parcial |
|---|---|---|
| PLANTA SÓTANO | 1 | 1.00 |
| Total |  | 1 |

**01.02.06** ud DESMONTAJE GRUPO DE PRESION (02/01/2016)
1 ud × 304.98 = 304.98
Desmontaje de grupo de presión completo con todos sus elementos: cuadro eléctrico , electrobombas, presostatos e interruptores, calderín, electroválvulas, y deposito acumulador, con recuperación y aprovechamiento máximo del material desmontado, apilado y traslado, incluso traslado a dependencias propiedad del Ayuntamiento de Zaragoza. Están incluidos todos los desmontajes necesarios, apeos, elementos auxiliares, de protección y seguridad, tratamiento de los vertidos, cargas y descargas, transporte a vertedero autorizado o planta de gestión de residuos así como la elaboración de la documentación justificativa del correcto tratamiento del residuo según la normativa vigente, i.p.p. de medios auxiliares, de elevación y andamiajes, de retirada de elementos sobrantes a vertedero, limpieza diaria de tajos y limpieza final de obra. Medida en verdadera magnitud.

| Código | Ud | Descripción | Rendimiento | Precio | Importe |
|---|---|---|---|---|---|
| O01OB170 | h | Oficial 1ª fontanero calefactor (mano de obra; 02/01/2016) | 8 | 20.05 | 160.40 |
| O01OB195 | h | Ayudante fontanero (mano de obra; 02/01/2016) | 8 | 18.01 | 144.08 |
| M01INST032 | ud | Medios auxiliares (maquinaria; 27/06/2017) | 1 | 0.5 | 0.50 |
|  |  | Total |  |  | 304.98 |

| Medición | Uds. | Parcial |
|---|---|---|
| PLANTA SÓTANO | 1 | 1.00 |
| Total |  | 1 |

**01.02.07** m2 DEMOLICIÓN TABIQUE EXISTENTE (08/11/2013)
5224.82 m2 × 14.9 = 77849.82
Demolición de tabiques existentes de fabrica de ladrillo, en interior de plantas, con martillo eléctrico, incluso limpieza y retirada de escombros a pie de carga, sin transporte al vertedero y con parte proporcional de medios auxiliares, incluso levantado de precercos correspondientes a la carpinteria interior previamente retirada. Están incluidos todos los desmontajes necesarios, apeos, elementos auxiliares, de protección y seguridad, tratamiento de los vertidos, cargas y descargas, transporte a vertedero autorizado o planta de gestión de residuos así como la elaboración de la documentación justificativa del correcto tratamiento del residuo según la normativa vigente, i.p.p. de medios auxiliares, de elevación y andamiajes, de retirada de elementos sobrantes a vertedero, limpieza diaria de tajos y limpieza final de obra. Medición a cinta corrida.

| Código | Ud | Descripción | Rendimiento | Precio | Importe |
|---|---|---|---|---|---|
| O01OA060 | h | Peón especializado | 0.55 | 23.3 | 12.82 |
| M06MR010 | h | Martillo rompedor eléctrico 26 J - 13 kg (maquinaria; 02/01/2016) | 0.4 | 4.21 | 1.68 |
| M01DFB050 | h | Medios auxiliares (maquinaria; 27/06/2017) | 1 | 0.4 | 0.40 |
|  |  | Total |  |  | 14.9 |

Claves: transporte, martillo, tabiquería, hueco, doble, pie, ladrillo, eléctrico, escombro, ejecución, demolición, limpieza, superficie, medición, auxiliar, medio, vertedero, carga

| Medición | Uds. | Largo | Alto | Parcial |
|---|---|---|---|---|
| PLANTA SÓTANO |  |  |  |  |
| Transformador S | 1 | 3.53 | 3.3 | 11.65 |
| - |  |  |  |  |
| Vestuarios femeninos y masculinos | 5 | 3.67 | 3.3 | 60.56 |
|  | 3 | 2.97 | 3.3 | 29.40 |
|  | 1 | 1.35 | 3.3 | 4.46 |
|  | 1 | 2.2 | 3.3 | 7.26 |
|  | 1 | 0.85 | 3.3 | 2.81 |
|  | 2 | 1 | 3.3 | 6.60 |
|  | 1 | 0.95 | 3.3 | 3.14 |
|  | 1 | 1.07 | 3.3 | 3.53 |
|  | 1 | 1.73 | 3.3 | 5.71 |
|  | 1 | 1.6 | 3.3 | 5.28 |
|  | 1 | 2.3 | 3.3 | 7.59 |
|  | 1 | 1.72 | 3.3 | 5.68 |
|  | 1 | 1.93 | 3.3 | 6.37 |
|  | 2 | 0.5 | 3.3 | 3.30 |
|  | 1 | 1.85 | 3.3 | 6.11 |
| - |  |  |  |  |
| Aseos públicos | 1 | 4.4 | 3.3 | 14.52 |
|  | 1 | 2.2 | 3.3 | 7.26 |
|  | 1 | 1.11 | 3.3 | 3.66 |
|  | 6 | 1.5 | 3.3 | 29.70 |
| - |  |  |  |  |
| Zona de obradores-carnic.-salch. | 14 | 6.1 | 3.3 | 281.82 |
|  | 2 | 30.62 | 3.3 | 202.09 |
|  | 3 | 2.45 | 3.3 | 24.26 |
|  | 2 | 4.63 | 3.3 | 30.56 |
|  | 1 | 1.16 | 3.3 | 3.83 |
|  | 1 | 1.18 | 3.3 | 3.89 |
|  | 12 | 1.76 | 3.3 | 69.70 |
| - |  |  |  |  |
| Camara hortofrut. | 1 | 4.71 | 3.3 | 15.54 |
| - |  |  |  |  |
| Frente acceso O | 1 | 5.85 | 3.3 | 19.31 |
|  | 1 | 1.5 | 3.3 | 4.95 |
|  | 4 | 2.5 | 3.3 | 33.00 |
|  | 1 | 4.45 | 3.3 | 14.69 |
|  | 2 | 6 | 3.3 | 39.60 |
|  | 1 | 1.86 | 3.3 | 6.14 |
|  | 2 | 4 | 3.3 | 26.40 |
|  | 1 | 4.3 | 3.3 | 14.19 |
|  | 1 | 6.26 | 3.3 | 20.66 |
|  | 1 | 5.26 | 3.3 | 17.36 |
|  | 1 | 0.5 | 3.3 | 1.65 |
|  | 1 | 1.26 | 3.3 | 4.16 |
|  | 6 | 0.6 | 3.3 | 11.88 |
|  | 6 | 0.4 | 3.3 | 7.92 |
|  | 1 | 3 | 3.3 | 9.90 |
| - |  |  |  |  |
| Camara verduras-Madurac. hortofr. | 1 | 4.71 | 3.3 | 15.54 |
|  | 1 | 0.4 | 3.3 | 1.32 |
|  | 1 | 4.11 | 3.3 | 13.56 |
|  | 1 | 4.65 | 3.3 | 15.35 |
|  | 2 | 4.9 | 3.3 | 32.34 |
| - |  |  |  |  |
| Cuadros contadores j/seccion limp. | 1 | 4 | 3.3 | 13.20 |
|  | 1 | 4.2 | 3.3 | 13.86 |
|  | 3 | 2.5 | 3.3 | 24.75 |
| - |  |  |  |  |
| Montacargas O | 1 | 2.8 | 3.3 | 9.24 |
|  | 2 | 2.95 | 3.3 | 19.47 |
| - |  |  |  |  |
| Montacargas E | 1 | 2.61 | 3.3 | 8.61 |
| - |  |  |  |  |
| Cuadros contadores j/repart. transito | 3 | 2.5 | 3.3 | 24.75 |
|  | 2 | 4.2 | 3.3 | 27.72 |
| - |  |  |  |  |
| Transformador N | 1 | 2.6 | 3.3 | 8.58 |
| Subtotal |  |  |  | 1316.38 |
| - |  |  |  |  |
| - |  |  |  |  |
| PLANTA BAJA |  |  |  |  |
| Puestos 1 a 13 | 1 | 0.4 | 3.24 | 1.30 |
|  | 1 | 55.12 | 3.24 | 178.59 |
|  | 10 | 2.5 | 3.24 | 81.00 |
| - |  |  |  |  |
| Montacargas E | 1 | 4.52 | 3.24 | 14.64 |
|  | 3 | 2.28 | 3.24 | 22.16 |
|  | 1 | 0.1 | 3.24 | 0.32 |
| - |  |  |  |  |
| Cuarto limpieza E | 2 | 1.65 | 3.24 | 10.69 |
|  | 2 | 2.26 | 3.24 | 14.64 |
|  | 1 | 0.1 | 3.24 | 0.32 |
| - |  |  |  |  |
| Puestos 14 a 27 | 1 | 0.4 | 3.24 | 1.30 |
|  | 1 | 54.6 | 3.24 | 176.90 |
|  | 11 | 2.5 | 3.24 | 89.10 |
| - |  |  |  |  |
| Puestos 28 a 95 | 14 | 6 | 3.24 | 272.16 |
|  | 13 | 4.9 | 3.24 | 206.39 |
|  | 4 | 3.6 | 3.24 | 46.66 |
|  | 3 | 2.4 | 3.24 | 23.33 |
|  | 32 | 1.1 | 3.24 | 114.05 |
|  | 18 | 0.45 | 3.24 | 26.24 |
|  | 2 | 1.65 | 3.24 | 10.69 |
|  | 4 | 1.5 | 3.24 | 19.44 |
|  | 39 | 2.9 | 3.24 | 366.44 |
|  | 4 | 2.85 | 3.24 | 36.94 |
|  | 6 | 3.2 | 3.24 | 62.21 |
|  | 5 | 5.9 | 3.24 | 95.58 |
|  | 29 | 1 | 3.24 | 93.96 |
| - |  |  |  |  |
| Puestos 96 a 163 | 14 | 6 | 3.24 | 272.16 |
|  | 16 | 4.9 | 3.24 | 254.02 |
|  | 3 | 3.6 | 3.24 | 34.99 |
|  | 32 | 1.1 | 3.24 | 114.05 |
|  | 18 | 0.45 | 3.24 | 26.24 |
|  | 2 | 1.65 | 3.24 | 10.69 |
|  | 4 | 1.5 | 3.24 | 19.44 |
|  | 42 | 2.9 | 3.24 | 394.63 |
|  | 3 | 2.85 | 3.24 | 27.70 |
|  | 5 | 3.2 | 3.24 | 51.84 |
|  | 3 | 5.9 | 3.24 | 57.35 |
|  | 28 | 1 | 3.24 | 90.72 |
| - |  |  |  |  |
| Puestos 164 a 177 | 1 | 54.6 | 3.24 | 176.90 |
|  | 1 | 0.4 | 3.24 | 1.30 |
|  | 12 | 2.5 | 3.24 | 97.20 |
| - |  |  |  |  |
| Cuarto de limpieza O | 2 | 1.65 | 3.24 | 10.69 |
|  | 2 | 2.08 | 3.24 | 13.48 |
|  | 1 | 0.28 | 3.24 | 0.91 |
| - |  |  |  |  |
| Puestos 178-190 | 1 | 50.7 | 3.24 | 164.27 |
|  | 1 | 0.4 | 3.24 | 1.30 |
|  | 9 | 2.5 | 3.24 | 72.90 |
| - |  |  |  |  |
| Montacargas O | 2 | 4.52 | 3.24 | 29.29 |
|  | 3 | 2.1 | 3.24 | 20.41 |
|  | 1 | 0.28 | 3.24 | 0.91 |
| Subtotal |  |  |  | 3908.44 |
| Total |  |  |  | 5224.82 |

**01.02.08** m3 DEMOLICIÓN EN MUROS INTERIORES (08/11/2013)
11.83 m3 × 65.38 = 773.45
Demolición de muros interiores de cualquier tipología, por medios mecánicos. Están incluidos todos los desmontajes necesarios, apeos, elementos auxiliares, de protección y seguridad, tratamiento de los vertidos, cargas y descargas, transporte a vertedero autorizado o planta de gestión de residuos así como la elaboración de la documentación justificativa del correcto tratamiento del residuo según la normativa vigente, i.p.p. de medios auxiliares, de elevación y andamiajes, de retirada de elementos sobrantes a vertedero, limpieza diaria de tajos y limpieza final de obra.

| Código | Ud | Descripción | Rendimiento | Precio | Importe |
|---|---|---|---|---|---|
| O01OA060 | h | Peón especializado | 1.85 | 23.3 | 43.11 |
| O01OA070 | h | Peón ordinario | 0.95 | 14.82 | 14.08 |
| M06MR010 | h | Martillo rompedor eléctrico 26 J - 13 kg | 1.85 | 4.21 | 7.79 |
| M01DFB050 | h | Medios auxiliares | 1 | 0.4 | 0.40 |
|  |  | Total |  |  | 65.38 |

| Medición | Uds. | Largo | Ancho | Alto | Parcial |
|---|---|---|---|---|---|
| PLANTA SOTANO |  |  |  |  |  |
| Transformador S | 1 | 1.6 | 0.4 | 2.1 | 1.34 |
| Cuarto depósito | 1 | 1.6 | 0.3 | 2.1 | 1.01 |
| Grupo transformador N | 2 | 1.6 | 0.25 | 2.1 | 1.68 |
|  | 1 | 1.6 | 0.15 | 2.1 | 0.50 |
| Acceso nueva escalera parking | 1 | 1.3 | 0.25 | 2.9 | 0.94 |
| - |  |  |  |  |  |
| PLANTA BAJA |  |  |  |  |  |
| Acceso E | 1 | 1.3 | 0.35 | 4.47 | 2.03 |
|  | 1 | 2.6 | 0.35 | 4.76 | 4.33 |
| Total |  |  |  |  | 11.83 |

**01.02.09** m2 DESMONTAJE DE CUBIERTA INCLINADA (10/11/2013)
3641.36 m2 × 21.51 = 78325.65
Demolición de cobertura de placas existentes de cubierta, de cualquier material, incluidos caballetes, limas, remates laterales, encuentros con paramentos, etc., por medios manuales y sin aprovechamiento del material desmontado, desmontaje de tablas tipo ripia formando soporte de las placas de cobertura, con recuperación y aprovechamiento máximo del material desmontado, según indicaciones de la D.F., apilado y traslado, incluso traslado a dependencias propiedad del Ayuntamiento de Zaragoza. Están incluidos todos los desmontajes necesarios, apeos, elementos auxiliares, de protección y seguridad, tratamiento de los vertidos, cargas y descargas, transporte a vertedero autorizado o planta de gestión de residuos así como la elaboración de la documentación justificativa del correcto tratamiento del residuo según la normativa vigente, i.p.p. de medios auxiliares, de elevación y andamiajes, de retirada de elementos sobrantes a vertedero, limpieza diaria de tajos y limpieza final de obra. Medición en verdadera magnitud.

| Código | Ud | Descripción | Rendimiento | Precio | Importe |
|---|---|---|---|---|---|
| O01OA040 | h | Oficial segunda | 0.45 | 27.43 | 12.34 |
| O01OA070 | h | Peón ordinario | 0.45 | 14.82 | 6.67 |
| P642 | h | Medios auxiliares | 1 | 2.5 | 2.50 |
|  |  | Total |  |  | 21.51 |

| Medición | Uds. | Largo | Ancho | Parcial |
|---|---|---|---|---|
| CUBIERTA N. SUP. | 2 | 126.7 | 7.37 | 1867.56 |
| - |  |  |  |  |
| CUBIERTA N. INF. | 2 | 126.7 | 7 | 1773.80 |
| Total |  |  |  | 3641.36 |

**01.02.10** ml DESMONTAJE DE CANALÓN CHAPA (10/11/2013)
506.8 ml × 16.43 = 8326.72
Desmontaje de canalón de chapa existente en la cubierta, de cualquier tipología, por medios manuales, retirada de anclajes a cubierta, encuentros, remates y p.p. de bajantes de pluviales correspondientes, hasta arquetas de saneamiento. Están incluidos todos los desmontajes necesarios, apeos, elementos auxiliares, de protección y seguridad, tratamiento de los vertidos, cargas y descargas, transporte a vertedero autorizado o planta de gestión de residuos así como la elaboración de la documentación justificativa del correcto tratamiento del residuo según la normativa vigente, i.p.p. de medios auxiliares, de elevación y andamiajes, de retirada de elementos sobrantes a vertedero, limpieza diaria de tajos y limpieza final de obra

| Código | Ud | Descripción | Rendimiento | Precio | Importe |
|---|---|---|---|---|---|
| O01OA040 | h | Oficial segunda | 0.4 | 27.43 | 10.97 |
| O01OA070 | h | Peón ordinario | 0.2 | 14.82 | 2.96 |
| P642 | h | Medios auxiliares | 1 | 2.5 | 2.50 |
|  |  | Total |  |  | 16.43 |

| Medición | Uds. | Largo | Parcial |
|---|---|---|---|
| CUBIERTA N. SUP. | 2 | 126.7 | 253.40 |
| - |  |  |  |
| CUBIERTA N. INF. | 2 | 126.7 | 253.40 |
| Total |  |  | 506.8 |

**01.02.11** m2 LEVANTADO CARPINTERÍA TABIQUES MANO C/RECUP. (02/01/2016)
107.04 m2 × 19.5 = 2087.28
Levantado de carpintería de cualquier tipo en tabiques, incluidos cercos, hojas y accesorios, por medios manuales y con recuperación y aprovechamiento máximo del material desmontado, según indicaciones de la D.F., apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 0.6 | 17.68 | 10.61 |
| O01OA070 | h | Peón ordinario | 0.6 | 14.82 | 8.89 |
|  |  | Total |  |  | 19.5 |

Claves: escombro, accesorio, carpintería, desmontable, material, recuperable, manual, medio, hoja, cerco, mano, tabiquería, carga, transporte, medición, protección, superficie, pie, colectivo, ejecución, auxiliar, planta, vertedero, limpieza, levantar

| Medición | Uds. | Largo | Alto | Parcial |
|---|---|---|---|---|
| PLANTA SÓTANO |  |  |  |  |
| Transformador S | 1 | 0.92 | 2.1 | 1.93 |
|  | 1 | 1.26 | 2.1 | 2.65 |
| - |  |  |  |  |
| Vestuarios femeninos y masculinos | 7 | 0.85 | 2.1 | 12.50 |
|  | 8 | 0.72 | 2.1 | 12.10 |
| - |  |  |  |  |
| Aseos públicos | 6 | 0.72 | 2.1 | 9.07 |
| - |  |  |  |  |
| Zona de obradores-carnic.-salch. | 4 | 0.92 | 2.1 | 7.73 |
|  | 10 | 0.9 | 2.1 | 18.90 |
| - |  |  |  |  |
| Camara hortofrut. | 2 | 1.6 | 2.1 | 6.72 |
| - |  |  |  |  |
| Frente acceso O | 2 | 0.82 | 2.1 | 3.44 |
|  | 2 | 1.6 | 2.1 | 6.72 |
| - |  |  |  |  |
| Cuadros contadores j/seccion limp. | 2 | 0.82 | 2.1 | 3.44 |
| - |  |  |  |  |
| Cuadros contadores j/repart. transito | 2 | 0.82 | 2.1 | 3.44 |
| - |  |  |  |  |
| Transformador N | 2 | 0.88 | 2.1 | 3.70 |
|  | 2 | 1 | 2.1 | 4.20 |
| Sustitucion puertas existentes | 3 | 1 | 2.1 | 6.30 |
| Subtotal |  |  |  | 102.84 |
| - |  |  |  |  |
| - |  |  |  |  |
| PLANTA BAJA |  |  |  |  |
| Cuarto limpieza E | 1 | 1 | 2.1 | 2.10 |
| - |  |  |  |  |
| Cuarto de limpieza O | 1 | 1 | 2.1 | 2.10 |
| Subtotal |  |  |  | 4.20 |
| - |  |  |  |  |
| Total |  |  |  | 107.04 |

**01.02.12** m2 DEMOLICIÓN SOLADO BALDOSAS C/MARTILLO (02/01/2016)
2193.76 m2 × 7.8 = 17111.33
Demolición de pavimentos de baldosas hidráulicas, terrazo, cerámicas o de gres, por medios mecánicos, incluso retirada de escombros a pie de carga, descarga y transporte a vertedero o planta de reciclaje. Medición de superficie realmente ejecutada. Están incluidos todos los desmontajes necesarios, elementos auxiliares, de protección y seguridad, tratamiento de los vertidos, evacuación a vertedero autorizado o planta de gestión de residuos así como la elaboración de la documentación justificativa del correcto tratamiento del residuo según la normativa vigente. Totalmente terminado, i.p.p. de medios auxiliares, de elevación y andamiajes, limpieza diaria de tajos y limpieza final de obra.

| Código | Ud | Descripción | Rendimiento | Precio | Importe |
|---|---|---|---|---|---|
| O01OA070 | h | Peón ordinario | 0.49 | 14.82 | 7.26 |
| M06MI010 | h | Martillo manual picador neumático 9 kg (maquinaria; 02/01/2016) | 0.2 | 2.68 | 0.54 |
|  |  | Total |  |  | 7.8 |

Claves: limpieza, ejecución, baldosa, demolición, hidráulico, terrazo, mecánico, gres, pavimentación, medio, cerámico, vertedero, protección, solado, transporte, pie, planta, auxiliar, superficie, colectivo, escombro, medición, carga

| Medición | Uds. | Largo | Parcial |
|---|---|---|---|
| PLANTA SÓTANO |  |  |  |
| Vestuarios masculinos y femeninos | 1 | 83.98 |  |
| Aseos públicos | 1 | 22.24 |  |
|  |  | 12.7 |  |
| Zona de obradores-carnic.-salch. | 1 | 387.71 |  |
| Frente acceso O | 1 | 5.85 |  |
| Camara verduras-Madurac. hortofr. | 1 | 43.52 |  |
|  | 1 | 32.77 |  |
| Cuadros contadores j/seccion limp. | 1 | 11.34 |  |
| Cuadros contadores j/repart. transito | 1 | 12.15 |  |
| - |  |  |  |
| PLANTA BAJA |  |  |  |
| Toda la planta | 1 | 3039.8 |  |
| a deducir recrecidos puestos |  |  |  |
| Puestos 1 a 14 | -1 | 55.87 |  |
|  | -1 | 65.1 |  |
| Puestos 14 a 27 | -1 | 130.05 |  |
| Puestos 28 a 36 - puestos 87 a 95 | -1 | 155.19 |  |
| Puestos 37 a 44 - puestos 79 a 86 | -1 | 139.81 |  |
| Puestos 45 a 52- puestos 71 a 78 | -1 | 140.05 |  |
| Puestos 53 a 61 - puestos 62 a 70 | -1 | 155.31 |  |
| Puestos 96 a 104 - puestos 155-163 | -1 | 156.97 |  |
| Puestos 113 a 120 - puestos 139 a 146 | -1 | 141.43 |  |
| Puestos 121 a 129 -puestos 130 a 138 | -1 | 157.12 |  |
| Puestos 164 a 177 | -1 | 131.31 |  |
| a deducir huecos |  |  |  |
| montacargas | -2 | 3.06 |  |
| huecos en forjados | -1 | 7.83 |  |
|  | -1 | 3.44 |  |
| Total |  |  | 2193.76 |

**01.02.13** m2 DEMOLICIÓN RECRECIDO B/ PUESTOS (02/01/2016)
1428.21 m2 × 8.63 = 12325.45
Demolición de recrecido de mortero bajo puestos existentes, por medios mecánicos, incluso demolición de perimetros de media caña, en encuentro con resto de pavimentos de la planta. Están incluidos todos los desmontajes necesarios, elementos auxiliares, de protección y seguridad, tratamiento de los vertidos, carga, evacuación a vertedero autorizado o planta de gestión de residuos así como la elaboración de la documentación justificativa del correcto tratamiento del residuo según la normativa vigente. Totalmente terminado, i.p.p. de medios auxiliares, de elevación y andamiajes, limpieza diaria de tajos y limpieza final de obra.

| Código | Ud | Descripción | Rendimiento | Precio | Importe |
|---|---|---|---|---|---|
| O01OA050 | h | Ayudante | 0.25 | 17.68 | 4.42 |
| O01OA070 | h | Peón ordinario | 0.25 | 14.82 | 3.71 |
| M061 | h | Medios auxiliares (maquinaria; 27/06/2017) | 1 | 0.5 | 0.50 |
|  |  | Total |  |  | 8.63 |

Claves: moqueta, corcho, pie, madero, mano, soporte, base, PVC, goma, manual, pavimentación, medio, vertedero, colectivo, superficie, ejecución, carga, transporte, limpieza, planta, auxiliar, protección, medición, escombro, levantar

| Medición | Uds. | Largo | Parcial |
|---|---|---|---|
| PLANTA BAJA |  |  |  |
| Puestos 1 a 14 | 1 | 55.87 | 55.87 |
|  | 1 | 65.1 | 65.10 |
| Puestos 14 a 27 | 1 | 130.05 | 130.05 |
| Puestos 28 a 36 - puestos 87 a 95 | 1 | 155.19 | 155.19 |
| Puestos 37 a 44 - puestos 79 a 86 | 1 | 139.81 | 139.81 |
| Puestos 45 a 52- puestos 71 a 78 | 1 | 140.05 | 140.05 |
| Puestos 53 a 61 - puestos 62 a 70 | 1 | 155.31 | 155.31 |
| Puestos 96 a 104 - puestos 155-163 | 1 | 156.97 | 156.97 |
| Puestos 113 a 120 - puestos 139 a 146 | 1 | 141.43 | 141.43 |
| Puestos 121 a 129 -puestos 130 a 138 | 1 | 157.12 | 157.12 |
| Puestos 164 a 177 | 1 | 131.31 | 131.31 |
| Total |  |  | 1428.21 |

**01.02.14** m2 DEMOLICIÓN FALSO TECHO CONTINUO (12/06/2017)
2604.29 m2 × 7.71 = 20079.08
Demolición de falsos techos continuos de placas de yeso laminado con estructura portante metálica descolgada, por medios manuales, incluso retirada de escombros a pie de carga, descarga y transporte a vertedero o planta de reciclaje. Están incluidos todos los desmontajes necesarios, elementos auxiliares, de protección y seguridad, tratamiento de los vertidos, evacuación a vertedero autorizado o planta de gestión de residuos así como la elaboración de la documentación justificativa del correcto tratamiento del residuo según la normativa vigente. Medición de superficie real. Totalmente terminado, i.p.p. de medios auxiliares, de elevación y andamiajes, limpieza diaria de tajos y limpieza final de obra.

| Código | Ud | Descripción | Rendimiento | Precio | Importe |
|---|---|---|---|---|---|
| O01OA070 | h | Peón ordinario | 0.52 | 14.82 | 7.71 |
|  |  | Total |  |  | 7.71 |

Claves: techo, manual, falso, yeso, lámina, placa, estructura, medio, escombro, metal, medición, continuo, superficie, demolición, ejecución, auxiliar, vertedero, transporte, carga, pie, limpieza

| Medición | Uds. | Largo | Parcial |
|---|---|---|---|
| PLANTA SÓTANO |  |  |  |
| Vestuarios masculinos y femeninos | 1 | 83.56 |  |
| Aseos públicos | 1 | 22.24 |  |
|  |  | 12.62 |  |
| Zona de obradores-carnic.-salch. | 1 | 386.7 |  |
| Frente acceso O | 1 | 5.85 |  |
| Camara verduras-Madurac. hortofr. | 1 | 43.52 |  |
|  | 1 | 32.77 |  |
| Cuadros contadores j/seccion limp. | 1 | 11.34 |  |
| Cuadros contadores j/repart. transito | 1 | 12.15 |  |
| Pasillo distribuidor cuartos técnicos | 1 | 43.3 |  |
| Pasillo distribuidor administracion | 1 | 27.11 |  |
| Pasillo distribuidor vestuarios | 1 | 31.97 |  |
| Pasillo distribuidor aseo-vestuarios | 1 | 38.16 |  |
| Pasillo distribuidor montacargas | 1 | 81.71 |  |
| Pasillo distribuidor cámaras | 1 | 355.7 |  |
| - |  |  |  |
| PLANTA BAJA |  |  |  |
| Puestos 1 a 14 | 1 | 55.87 |  |
|  | 1 | 65.1 |  |
| Puestos 14 a 27 | 1 | 130.05 |  |
| Puestos 28 a 36 - puestos 87 a 95 | 1 | 155.19 |  |
| Puestos 37 a 44 - puestos 79 a 86 | 1 | 139.81 |  |
| Puestos 45 a 52- puestos 71 a 78 | 1 | 140.05 |  |
| Puestos 53 a 61 - puestos 62 a 70 | 1 | 155.31 |  |
| Puestos 96 a 104 - puestos 155-163 | 1 | 156.97 |  |
| Puestos 113 a 120 - puestos 139 a 146 | 1 | 141.43 |  |
| Puestos 121 a 129 -puestos 130 a 138 | 1 | 157.12 |  |
| Puestos 164 a 177 | 1 | 131.31 |  |
| Total |  |  | 2604.29 |

**01.02.15** m2 DEMOLICIÓN ESTRUCTURA PUESTOS (08/11/2013)
1428.21 m2 × 36.4 = 51986.84
Demolición de estructura de puestos completa con altura 3,24 m., retirando todos los elementos existentes en el puesto (salvo tabiquería, recrecidos y techos), incluyendo retirada y/o desmontaje de mobiliario y mostradores expositores, por medios mecánicos. Están incluidos todos los desmontajes necesarios, apeos, elementos auxiliares, de protección y seguridad, tratamiento de los vertidos, cargas y descargas, transporte a vertedero autorizado o planta de gestión de residuos así como la elaboración de la documentación justificativa del correcto tratamiento del residuo según la normativa vigente, i.p.p. de medios auxiliares, de elevación y andamiajes, de retirada de elementos sobrantes a vertedero, limpieza diaria de tajos y limpieza final de obra. Medicion por m2 de superficie en planta.

| Código | Ud | Descripción | Rendimiento | Precio | Importe |
|---|---|---|---|---|---|
| O01OB130 | h | Oficial 1ª cerrajero | 0.7 | 16.65 | 11.66 |
| O01OB140 | h | Ayudante cerrajero | 0.7 | 15.66 | 10.96 |
| MO0006 | h. | Peón especializado | 0.35 | 23.3 | 8.16 |
| M12O010 | h | Equipo oxicorte (maquinaria; 02/01/2016) | 0.7 | 2.69 | 1.88 |
| P01DKW032 | ud | Medios auxiliares | 1 | 3.74 | 3.74 |
|  |  | Total |  |  | 36.4 |

| Medición | Uds. | Largo | Parcial |
|---|---|---|---|
| PLANTA BAJA |  |  |  |
| Puestos 1 a 14 | 1 | 55.87 | 55.87 |
|  | 1 | 65.1 | 65.10 |
| Puestos 14 a 27 | 1 | 130.05 | 130.05 |
| Puestos 28 a 36 - puestos 87 a 95 | 1 | 155.19 | 155.19 |
| Puestos 37 a 44 - puestos 79 a 86 | 1 | 139.81 | 139.81 |
| Puestos 45 a 52- puestos 71 a 78 | 1 | 140.05 | 140.05 |
| Puestos 53 a 61 - puestos 62 a 70 | 1 | 155.31 | 155.31 |
| Puestos 96 a 104 - puestos 155-163 | 1 | 156.97 | 156.97 |
| Puestos 113 a 120 - puestos 139 a 146 | 1 | 141.43 | 141.43 |
| Puestos 121 a 129 -puestos 130 a 138 | 1 | 157.12 | 157.12 |
| Puestos 164 a 177 | 1 | 131.31 | 131.31 |
| Total |  |  | 1428.21 |

**01.02.16** m2 ESTRUCTURA METÁLICA-LAMAS PASILLOS (08/11/2013)
1220.98 m2 × 27.08 = 33064.14
Demolición de estructura y lamas metálicas en pasillos entre líneas de puestos a partir de la altura de puestos (3,24 m.), por medios mecánicos, eliminando todos los elementos metálicos que lo componen, incluso los elementos de agarre a cubierta u otras estructruras metálicas. Están incluidos todos los desmontajes necesarios, apeos, elementos auxiliares, de protección y seguridad, tratamiento de los vertidos, cargas y descargas, transporte a vertedero autorizado o planta de gestión de residuos así como la elaboración de la documentación justificativa del correcto tratamiento del residuo según la normativa vigente, i.p.p. de medios auxiliares, de elevación y andamiajes, de retirada de elementos sobrantes a vertedero, limpieza diaria de tajos y limpieza final de obra. Medido en superficie real.

| Código | Ud | Descripción | Rendimiento | Precio | Importe |
|---|---|---|---|---|---|
| O01OB130 | h | Oficial 1ª cerrajero | 0.5 | 16.65 | 8.33 |
| O01OB140 | h | Ayudante cerrajero | 0.5 | 15.66 | 7.83 |
| MO0006 | h. | Peón especializado | 0.25 | 23.3 | 5.83 |
| M12O010 | h | Equipo oxicorte | 0.5 | 2.69 | 1.35 |
| P01DKW032 | ud | Medios auxiliares | 1 | 3.74 | 3.74 |
|  |  | Total |  |  | 27.08 |

| Medición | Uds. | Largo | Ancho | Parcial |
|---|---|---|---|---|
| PLANTA BAJA |  |  |  |  |
| Pasillos extremos | 6 | 27.2 | 3.93 | 641.38 |
| Pasillos centrales | 6 | 24.58 | 3.93 | 579.60 |
| Total |  |  |  | 1220.98 |

**01.02.17** ud DESMONTAJE DE INSTALACIÓN DE SANEAMIENTO (02/01/2016)
1 ud × 650 = 650.00
Desmontaje de instalación de saneamiento, incluyendo retirada de arquetas, tubos, encuentros, uniones, canalones, bajantes, y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 20 | 17.68 | 353.60 |
| O01OA070 | h | Peón ordinario | 20 | 14.82 | 296.40 |
|  |  | Total |  |  | 650 |

**01.02.18** ud DESMONTAJE DE INSTALACIÓN DE CLIMATIZACION (02/01/2016)
1 ud × 975 = 975.00
Desmontaje de instalación de climatización, incluyendo retirada de tubos frigoríficos, conductos, equipos, rejillas, rotacionales, compuertas cortafuegos y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 30 | 17.68 | 530.40 |
| O01OA070 | h | Peón ordinario | 30 | 14.82 | 444.60 |
|  |  | Total |  |  | 975 |

**01.02.19** ud DESMONTAJE DE INSTALACIÓN DE FRIO INDUSTRIAL (02/01/2016)
1 ud × 877.5 = 877.50
Desmontaje de instalación de frio industrial, incluyendo equipos, tuberías, valvulería y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 27 | 17.68 | 477.36 |
| O01OA070 | h | Peón ordinario | 27 | 14.82 | 400.14 |
|  |  | Total |  |  | 877.5 |

**01.02.20** ud DESMONTAJE DE INSTALACIÓN PROTECCION CONTRA INCENDIOS (02/01/2016)
1 ud × 1137.5 = 1137.50
Desmontaje de instalación de protección contra incendios incluyendo red de tuberías, elementos de detección, cableados, elementos de extinción, extintores, pulsadores, alarmas, señaléticas y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 35 | 17.68 | 618.80 |
| O01OA070 | h | Peón ordinario | 35 | 14.82 | 518.70 |
|  |  | Total |  |  | 1137.5 |

**01.02.21** ud DESMONTAJE DE INSTALACIÓN ELECTRICA (12/06/2017)
1 ud × 845.5 = 845.50
Desmontaje de instalación eléctrica, incluyendo canalizaciones, cableados, cajas de registro, cuadros eléctricos, mecanismos, luminarias, y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OB200 | h | Oficial 1ª electricista (mano de obra; 12/06/2017) | 50 | 16.91 | 845.50 |
|  |  | Total |  |  | 845.5 |

**01.02.22** ud DESMONTAJE DE INSTALACIÓN DE COMUNICACIONES (12/06/2017)
1 ud × 912.6 = 912.60
Desmontaje de instalación de comunicaciones, incluyendo arquetas, armarios, detectores, teclados, equipos, y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| A0129 | h | Oficial 1ª instalador de seguridad (mano de obra; 12/06/2017) | 30 | 16.02 | 480.60 |
| A0139 | h | Ayudante instalador de seguridad (mano de obra; 12/06/2017) | 30 | 14.4 | 432.00 |
|  |  | Total |  |  | 912.6 |

**01.02.23** ud DESMONTAJE DE INSTALACIÓN DE FONTANERÍA (02/01/2016)
1 ud × 975 = 975.00
Desmontaje de instalación de fontanería, incluyendo retirada tubos, valvulería, aparatos sanitarios, griferías y demás elementos de la instalación, con recuperación y aprovechamiento máximo del material desmontado, apilado y traslado, con parte proporcional de medios auxiliares y limpieza, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| O01OA050 | h | Ayudante | 30 | 17.68 | 530.40 |
| O01OA070 | h | Peón ordinario | 30 | 14.82 | 444.60 |
|  |  | Total |  |  | 975 |

**01.02.24** ud DESMONTAJE DE MONTACARGAS (02/01/2016)
2 ud × 563.52 = 1127.04
Desmontaje de montacargas existente de dimensiones aproximadas en planta de 1800x1800 mm, desmontaje completo de la cabina y sus acabados, botoneras, marcadores de planta, puertas de acceso, retirada del sistema completo de tracción de la instalacion, cableados y canalizaciones, cuadro eléctrico y demás elementos de la instalación, con recuperación y aprovechamiento máximo del material desmontado, apilado y traslado, incluso traslado a dependencias propiedad del Ayuntamiento de Zaragoza. Están incluidos todos los desmontajes necesarios, apeos, elementos auxiliares, de protección y seguridad, tratamiento de los vertidos, cargas y descargas, transporte a vertedero autorizado o planta de gestión de residuos así como la elaboración de la documentación justificativa del correcto tratamiento del residuo según la normativa vigente, i.p.p. de medios auxiliares, de elevación y andamiajes, de retirada de elementos sobrantes a vertedero, limpieza diaria de tajos y limpieza final de obra.

| Código | Ud | Descripción | Rendimiento | Precio | Importe |
|---|---|---|---|---|---|
| Oficial prime | h | Oficial primera (mano de obra; 12/06/2017) | 16 | 17.44 | 279.04 |
| O01OA050 | h | Ayudante | 16 | 17.68 | 282.88 |
| MNT01 | ud | Medios auxiliares (maquinaria; 27/06/2017) | 1 | 1.6 | 1.60 |
|  |  | Total |  |  | 563.52 |

**01.02.25** ml DESMONTAJE BARANDILLA ESCALERA ACCESO PARKING (08/11/2013)
15.1 ml × 21.82 = 329.48
Desmontaje de barandilla de cerrajería existente en escalera de acceso a parking, elementos de soporte, fijación y anclaje, i/ montaje posterior una vez ejecutada la nueva escalera, si fuese necesario se incluiran elementos de anclaje, soporte o fijación suficientes para la correcta estabilidad de la barandilla, así como reparación de aquellos elementos que se encuentren deteriorados o defectuosos, acopio del material durante el tiempo de ejecución de la obra hasta su nueva instalación. Están incluidos los desmontajes necesarios, apeos, elementos auxiliares, de protección y seguridad, tratamiento de los vertidos, cargas y descargas, transporte a vertedero autorizado o planta de gestión de residuos así como la elaboración de la documentación justificativa del correcto tratamiento del residuo según la normativa vigente, i.p.p. de medios auxiliares, de elevación y andamiajes, de retirada de elementos sobrantes a vertedero, limpieza diaria de tajos y limpieza final de obra.

| Código | Ud | Descripción | Rendimiento | Precio | Importe |
|---|---|---|---|---|---|
| O01OB130 | h | Oficial 1ª cerrajero | 0.5 | 16.65 | 8.33 |
| O01OB140 | h | Ayudante cerrajero | 0.25 | 15.66 | 3.92 |
| MO0006 | h. | Peón especializado | 0.25 | 23.3 | 5.83 |
| P01DKW032 | ud | Medios auxiliares | 1 | 3.74 | 3.74 |
|  |  | Total |  |  | 21.82 |

| Medición | Uds. | Largo | Parcial |
|---|---|---|---|
| Escalera acceso parking | 2 | 6.5 | 13.00 |
|  | 1 | 2.1 | 2.10 |
| Total |  |  | 15.1 |

### 01.03 DESMONTAJES ESPECIALES (02/01/2016)
Importe: 2982

**01.03.01** ud DESMONTAJE DE TARJETONES POLICROMADOS (02/01/2016)
42 ud × 71 = 2982.00
Desmontaje de escudos metálicos policromados existentes incluidos en el conjunto de la cerrajería perimetral del edificio, situados a una altura entre 5,90 m y 7,70 m respecto del nivel de suelo terminado de planta baja, incluido dentro de elemento continuo de cerrajería de 1,80 m., con recuperación, para su rehabilitación en taller (no incluida en precio) y proteccion elevada de las piezas consideradas obras de arte. Para su retirada se estudiará el procedimiento más correcto para evitar daños en las piezas, debiendo desatornillar los 4 pernos o tornillos que lo sujetan a la cerrajería. Incluido montaje posterior una vez rehabilitados los elementos siguiendo procedimiento inverso. Están incluidos todos los desmontajes necesarios, apeos, elementos auxiliares, de protección y seguridad, cargas y descargas, i.p.p. de medios auxiliares, de elevación y andamiajes, y limpieza. Medido por unidad.

| Código | Ud | Descripción | Rendimiento | Precio | Importe |
|---|---|---|---|---|---|
| O01OB130 | h | Oficial 1ª cerrajero | 2 | 16.65 | 33.30 |
| O01OC020 | h | Especialista traslado cuadros (mano de obra; 02/01/2016) | 2 | 17.6 | 35.20 |
| M005 | ud | Medios auxiliares (maquinaria; 27/06/2017) | 1 | 2.5 | 2.50 |
|  |  | Total |  |  | 71 |

| Medición | Uds. | Parcial |
|---|---|---|
| PLANTA BAJA |  |  |
| Escudos policromados | 42 | 42.00 |
| Total |  | 42 |

## 02 MOVIMIENTO DE TIERRAS Y CIMENTACIONES (01/01/2010)
Importe: 46109.44

**02.01** m3 EXC. POZOS Y ZANJAS A MÁQUINA (08/11/2013)
56.88 m3 × 8.6 = 489.17
Exavación en zanjas y pozos de cimentación, en terrenos compactos o cualquier tipo de terreno, por medios mecánicos, nivelación, compactación y saneo de fondos, refino de paramentos, esponjamiento, con extracción y retirada de tierras por medios mecánicos o carga directa sobre camión basculante, incluso carga, sin transporte a vertedero, y con p.p. de entibado y achique de agua si fuera necesario y medios auxiliares. Medido sobre zanja teorica. La partida se ejecutará según pliego de condiciones, planos de proyecto y normativa aplicable. Según indicaciones de la DF.

| Código | Ud | Descripción | Rendimiento | Precio | Importe |
|---|---|---|---|---|---|
| MO0008 | h. | Maquinista o conductor (mano de obra; 08/11/2013) | 0.1 | 32.54 | 3.25 |
| MO0006 | h. | Peón especializado | 0.1 | 23.3 | 2.33 |
| MQ0047 | h. | Retroexcavadora (maquinaria; 10/11/2013) | 0.1 | 30 | 3.00 |
| P519 |  | Medios auxiliares (material; 13/11/2013) | 1 | 0.02 | 0.02 |
|  |  | Total |  |  | 8.6 |

| Medición | Uds. | Largo | Alto | Parcial |
|---|---|---|---|---|
| PLANTA SÓTANO |  |  |  |  |
| Ascensor acceso O | 1 | 4.3 | 2.4 | 10.32 |
| Ascensor acceso S | 1 | 4.2 | 2.4 | 10.08 |
| Montacargas | 1 | 10.4 | 2.4 | 24.96 |
| - |  |  |  |  |
| PLANTA BAJA |  |  |  |  |
| Ascensor fachada E | 1 | 4.8 | 2.4 | 11.52 |
| Subtotal |  |  |  | 56.88 |
| Total |  |  |  | 56.88 |

**02.02** m3 EXCAVACIÓN VACIADO A MÁQUINA TERRENOS COMPACTOS >2 m (12/06/2017)
791.21 m3 × 14.82 = 11725.73
Excavación a cielo abierto en vaciado de más de 2 m de profundidad en terrenos compactos, por medios mecánicos, con carga directa sobre camión basculante, incluso transporte de tierras al vertedero a una distancia mayor de 20 km, considerando ida y vuelta, canon de vertido y parte proporcional de medios auxiliares. Según CTE-DB-SE-C y NTE-ADV.

| Código | Ud | Descripción | Rendimiento | Precio | Importe |
|---|---|---|---|---|---|
| O01OA070 | h | Peón ordinario | 0.025 | 14.82 | 0.37 |
| M05EN010 | h | Excavadora hidráulica cadenas 90 cv (maquinaria; 23/07/2017) | 0.04 | 50.84 | 2.03 |
| M07CA020 | h | Camión bañera 20 m3 375 cv (maquinaria; 23/07/2017) | 0.24 | 47.79 | 11.47 |
| M07N601 | t | Canon de vertido tierras limpias para reposición de canteras (maquinaria; 23/07/2017) | 1 | 0.95 | 0.95 |
|  |  | Total |  |  | 14.82 |

| Medición | Uds. | Largo | Ancho | Alto | Parcial |
|---|---|---|---|---|---|
| Vaciado Galería |  |  |  |  |  |
|  | 1 | 23.15 | 2.4 | 3.55 | 197.24 |
| Talud |  |  |  |  |  |
|  | 1 | 23.15 | 1 | 3.55 | 82.18 |
| Talud+ Intervenciones Instalaciones |  |  |  |  |  |
|  | 1 | 17.05 | 3.25 | 3.55 | 196.71 |
|  | 1 | 3.15 | 1 | 3.55 | 11.18 |
| ---- |  |  |  |  |  |
| Vaciado Base para Compactación |  |  |  |  |  |
|  | 1 | 23.15 | 4.4 | 1 | 101.86 |
| ---- |  |  |  |  |  |
| Vaciado Losa Transición |  |  |  |  |  |
|  | 1 | 23.15 | 8.4 | 0.1 | 19.45 |
| Subtotal |  |  |  |  | 608.62 |
| ----- |  |  |  |  |  |
| 30% esponjamiento |  |  |  |  |  |
|  | 0.3 | 608.62 |  |  | 182.59 |
| Total |  |  |  |  | 791.21 |

**02.03** m3 RELLENO/COMPACTADO C/PLANCHA VIBRANTE C/APORTE (01/01/2010)
385.46 m3 × 35.58 = 13714.67
Relleno, extendido y compactado con tierras de préstamo en zanjas por medios manuales, con plancha vibrante, en tongadas de 30 cm de espesor, con aporte de tierras, incluida carga y transporte a pie de tajo, regado de las mismas y con parte proporcional de medios auxiliares. Según CTE-DB-SE-C.

| Código | Ud | Descripción | Rendimiento | Precio | Importe |
|---|---|---|---|---|---|
| O01OA070 | h | Peón ordinario | 1.12 | 14.82 | 16.60 |
| M07AA030 | h | Dumper rígido autocargable 2000 kg - 4x4 (maquinaria; 02/01/2016) | 0.1 | 7.03 | 0.70 |
| M08RB020 | h | Bandeja vibrante 300 kg (maquinaria; 02/01/2016) | 0.15 | 5 | 0.75 |
| P01DW050 | m3 | Agua | 1 | 1.12 | 1.12 |
| P01AA010 | m3 | Tierra vegetal (material; 01/01/2010) | 1 | 16.41 | 16.41 |
|  |  | Total |  |  | 35.58 |

Claves: carga, relleno, compacto, tierra, préstamo, manual, medio, vibración, auxiliar, zanja, riego, tajo, transporte, plancha, aportación, pie

| Medición | Uds. | Largo | Ancho | Alto | Parcial |
|---|---|---|---|---|---|
| NUEVAS INSTALACIONES |  |  |  |  |  |
| - |  |  |  |  |  |
| EXTERIOR |  |  |  |  |  |
| Compactado Taludes |  |  |  |  |  |
|  | 2 | 23.15 | 1 | 3.55 | 164.37 |
| Compactado Zahorra |  |  |  |  |  |
|  | 162.976 |  |  |  | 162.98 |
| - |  |  |  |  |  |
| PLANTA SÓTANO |  |  |  |  |  |
| Ascensor acceso O | 1 | 4.3 |  | 0.7 | 3.01 |
| Ascensor acceso S | 1 | 4.2 |  | 0.7 | 2.94 |
| Montacargas | 1 | 10.4 |  | 0.7 | 7.28 |
| - |  |  |  |  |  |
| PLANTA BAJA |  |  |  |  |  |
| Ascensor fachada E | 1 | 4.8 |  | 0.7 | 3.36 |
| - |  |  |  |  |  |
| - |  |  |  |  |  |
| ANTIGUOS MONTACARGAS |  |  |  |  |  |
| - |  |  |  |  |  |
| PLANTA SÓTANO | 2 | 1.8 | 1.8 | 1 | 6.48 |
| Subtotal |  |  |  |  | 350.42 |
| - |  |  |  |  |  |
| Compactación 90% | 0.1 | 350.42 |  |  | 35.04 |
| Subtotal |  |  |  |  | 35.04 |
| Total |  |  |  |  | 385.46 |

**02.04** m3 TRANS. TIERRAS A VERTEDERO. INCLUSO CANON (08/11/2013)
865.15 m3 × 5.39 = 4663.16
Transporte de tierras a vertedero, a cualquier distancia, considerando ida y vuelta, incluso canon de vertido de tierras y restos de elementos de excavación y p.p. de medios auxiliares, y sin incluir la carga.

| Código | Ud | Descripción | Rendimiento | Precio | Importe |
|---|---|---|---|---|---|
| MQ0095 | h | Excav.hidráulica neumáticos 100 CV (maquinaria; 10/11/2013) | 0.1 | 32 | 3.20 |
| MQ0056 | h | Camión basculante 6x4 20 t. (maquinaria; 10/11/2013) | 0.02 | 28 | 0.56 |
| OT0008 | m3 | Canon de tierra a vertedero (mano de obra; 10/11/2013) | 0.203 | 0.1 | 0.02 |
| P522 |  | Medios auxiliares (material; 13/11/2013) | 1 | 0.89 | 0.89 |
| MED_AX | ud | Medios auxiliares (maquinaria; 09/11/2013) | 0 | 2.96 | 0.00 |
| %COS_IND | % | Costes indirectos (08/11/2013) | 3.85 % | 4.67 | 0.18 |
| %GG_BI | % | Gastos Generales y Beneficio Industrial (08/11/2013) | 11 % | 4.85 | 0.53 |
|  |  | Total |  |  | 5.39 |

| Medición | Uds. | Largo | Ancho | Alto | Parcial |
|---|---|---|---|---|---|
| EXTERIOR |  |  |  |  |  |
| Vaciado Galería |  |  |  |  |  |
|  | 1 | 23.15 | 2.4 | 3.55 | 197.24 |
| Talud |  |  |  |  |  |
|  | 1 | 23.15 | 1 | 3.55 | 82.18 |
| Talud+ Intervenciones Instalaciones |  |  |  |  |  |
|  | 1 | 17.05 | 3.25 | 3.55 | 196.71 |
|  | 1 | 3.15 | 1 | 3.55 | 11.18 |
| - |  |  |  |  |  |
| Vaciado Base para Compactación |  |  |  |  |  |
|  | 1 | 23.15 | 4.4 | 1 | 101.86 |
| - |  |  |  |  |  |
| Vaciado Losa Transición |  |  |  |  |  |
|  | 1 | 23.15 | 8.4 | 0.1 | 19.45 |
| - |  |  |  |  |  |
| - |  |  |  |  |  |
| PLANTA SÓTANO |  |  |  |  |  |
| Ascensor acceso O | 1 | 4.3 |  | 2.4 | 10.32 |
| Ascensor acceso S | 1 | 4.2 |  | 2.4 | 10.08 |
| Montacargas | 1 | 10.4 |  | 2.4 | 24.96 |
| - |  |  |  |  |  |
| PLANTA BAJA |  |  |  |  |  |
| Ascensor fachada E | 1 | 4.8 |  | 2.4 | 11.52 |
| Subtotal |  |  |  |  | 665.50 |
| - |  |  |  |  |  |
| Esponjamiento 30% | 0.3 | 665.5 |  |  | 199.65 |
| Subtotal |  |  |  |  | 199.65 |
| Total |  |  |  |  | 865.15 |

**02.05** m3 ZAHORRA ARTIFICIAL BASE 75% MACHAQUEO (01/01/2010)
111.03 m3 × 23.95 = 2659.17
Zahorra artificial, husos ZA(40)/ZA(25) en capas de base, con 75 % de caras de fractura, puesta en obra, extendida y compactada, incluso preparación de la superficie de asiento, en capas de 20/30 cm de espesor, medido sobre perfil. Desgaste de los ángeles de los áridos < 30. Árido con marcado CE y DdP (Declaración de prestaciones) según Reglamento (UE) 305/2011.

| Código | Ud | Descripción | Rendimiento | Precio | Importe |
|---|---|---|---|---|---|
| O01OA020 | h | Capataz (mano de obra; 02/01/2016) | 0.01 | 19.51 | 0.20 |
| O01OA070 | h | Peón ordinario | 0.018 | 14.82 | 0.27 |
| M08NM020 | h | Motoniveladora de 200 cv (maquinaria; 02/01/2016) | 0.018 | 72 | 1.30 |
| M08RN040 | h | Rodillo compactador mixto 14 t a=214 cm (maquinaria; 02/01/2016) | 0.018 | 54 | 0.97 |
| M08CA110 | h | Cisterna agua s/camión 10.000 l (maquinaria; 02/01/2016) | 0.018 | 32 | 0.58 |
| M07CB020 | h | Camión basculante 4x4 de 14 t (maquinaria; 02/01/2016) | 0.018 | 34.92 | 0.63 |
| M07W020 | km | Transporte t zahorra (maquinaria; 02/01/2016) | 44 | 0.13 | 5.72 |
| P01AF030 | t | Zahorra artificial ZA(40)/ZA(25) 75% (material; 01/01/2010) | 2.2 | 6.49 | 14.28 |
|  |  | Total |  |  | 23.95 |

Claves: zahorra, marco, ángel, desgaste, perfil, medición, superficie, círculo, machaqueo, preparación, artificial, base, capa, compacto, asiento, cara

| Medición | Uds. | Largo | Ancho | Alto | Parcial |
|---|---|---|---|---|---|
| NUEVAS INSTALACIONES |  |  |  |  |  |
| - |  |  |  |  |  |
| EXTERIOR |  |  |  |  |  |
| Base Galería |  |  |  |  |  |
|  | 1 | 23.15 | 4.4 | 1 | 101.86 |
| - |  |  |  |  |  |
| PLANTA SÓTANO |  |  |  |  |  |
| Ascensor acceso O | 1 | 4.3 |  | 0.3 | 1.29 |
| Ascensor acceso S | 1 | 4.2 |  | 0.3 | 1.26 |
| Montacargas | 1 | 10.4 |  | 0.3 | 3.12 |
| - |  |  |  |  |  |
| PLANTA BAJA |  |  |  |  |  |
| Ascensor fachada E | 1 | 4.8 |  | 0.3 | 1.44 |
| - |  |  |  |  |  |
| - |  |  |  |  |  |
| ANTIGUOS MONTACARGAS |  |  |  |  |  |
| - |  |  |  |  |  |
| PLANTA SÓTANO | 2 | 1.8 | 1.8 | 0.25 | 1.62 |
| Subtotal |  |  |  |  | 110.59 |
| - |  |  |  |  |  |
| Compactación 95% | 0.05 | 8.73 |  |  | 0.44 |
| Subtotal |  |  |  |  | 0.44 |
| Total |  |  |  |  | 111.03 |

**02.06** m2 SOLERA HORMIGÓN ARMADO HA-25/B/30/IIa e=15cm #15x15x6 (02/01/2016)
6.48 m2 × 15.91 = 103.10
Solera de hormigón armado HA-25/P/20/I de 15 cm de espesor, elaborado en obra, i/vertido, colocación y armado con mallazo 15x15x6, p.p. de juntas, aserrado de las mismas y fratasado, llaves de cortante para conexión con solera antigua, aplicación previa de sellante entre hormigón antiguo y nuevo. Según NTE-RSS y EHE-08. Componentes del hormigón y acero con marcado CE y DdP (Declaración de prestaciones) según Reglamento (UE) 305/2011.
La partida se ejecutará según memoria técnica, pliego de condiciones, planos de proyecto, normas CTE, EHE-08 y NTE aplicables e indicaciones de la D.F. Medido en volumen teórico indicado en planos. El suministrador incluirá autodeclaración de contenido de material reclicado conforme a ISO 14021.

| Código | Ud | Descripción | Rendimiento | Precio | Importe |
|---|---|---|---|---|---|
| E04SEH060 | m3 | HORMIGÓN HA-25/P/20/I V.MANUAL SOLERA (02/01/2016) | 0.15 | 88.2 | 13.23 |
| E04AM060 | m2 | MALLA 15x15 cm D=6 mm (02/01/2016) | 1 | 2.68 | 2.68 |
|  |  | Total |  |  | 15.91 |

Claves: junta, mallazo, solera, hormigón, armadura, colocación, fratasado, componente, acero, círculo, marco, elaboración

| Medición | Uds. | Largo | Ancho | Parcial |
|---|---|---|---|---|
| ANTIGUOS MONTACARGAS |  |  |  |  |
| Planta sotano | 2 | 1.8 | 1.8 | 6.48 |
| Total |  |  |  | 6.48 |

**02.07** m3 HORMIGÓN HA-25/B/30/IIa V.BOMBA LOSA CIMENTACION (01/01/2010)
7.11 m3 × 253.81 = 1804.59
Hormigón armado HA-25/B/30/IIa elaborado en central, en losa de cimentación, i/armadura (56,88 kg/m³), vertido por medio de camión-bomba, vibrado y colocado. Según normas NTE-CSL, EHE-08 y CTE-SE-C. Componentes del hormigón y acero con marcado CE y DdP (Declaración de prestaciones) según Reglamento (UE) 305/2011.
La partida se ejecutará según memoria técnica, pliego de condiciones, planos de proyecto, normas CTE, EHE-08 y NTE aplicables e indicaciones de la D.F. Medido en volumen teórico indicado en planos. El suministrador incluirá autodeclaración de contenido de material reclicado conforme a ISO 14021.

| Código | Ud | Descripción | Rendimiento | Precio | Importe |
|---|---|---|---|---|---|
| E04LMB020 | m3 | HORMIGÓN P/ARMAR HA-25/B/30/IIa V.BOMBA LOSA (01/01/2010) | 1.05 | 132.9 | 139.55 |
| E04AB020 | kg | ACERO CORRUGADO B 500 S (27/06/2017) | 84.64 | 1.35 | 114.26 |
|  |  | Total |  |  | 253.81 |

Claves: vertedero, medio, bomba, acero, losa, cimiento, armadura, elaboración, vibración, colocación, componente, marco, círculo, central, norma, hormigón

| Medición | Uds. | Largo | Alto | Parcial |
|---|---|---|---|---|
| NUEVAS INSTALACIONES |  |  |  |  |
| - |  |  |  |  |
| PLANTA SÓTANO |  |  |  |  |
| Ascensor acceso O | 1 | 4.3 | 0.3 | 1.29 |
| Ascensor acceso S | 1 | 4.2 | 0.3 | 1.26 |
| Montacargas | 1 | 10.4 | 0.3 | 3.12 |
| - |  |  |  |  |
| PLANTA BAJA |  |  |  |  |
| Ascensor fachada E | 1 | 4.8 | 0.3 | 1.44 |
| Total |  |  |  | 7.11 |

**02.08** m3 HORMIGON LIMP. HR-25/B/20 V.MANUAL (08/11/2013)
2.37 m3 × 46.92 = 111.20
Hormigón reciclado en masa HR-25/B/20, elaborado en central, con árido reciclado en un porcentaje del 20% del árido grueso y con tipo de cemento según planos, en posesión de marca o sello de calidad, transportado y puesta en obra para limpieza y nivelado de fondos de cimentación, incluso vertido por medios mecánicos o manuales, achiques y alisados de superficies. El suministrador certificará que los productos se produzcan o extraigan dentro de un radio máximo de 800 km de la obra, documentando este aspecto según requerimientos LEED. La partidas ejecutará según memoria técnica, pliego de condiciones, planos de proyecto, normas CTE, EHE-08, NTE aplicables e indicaciones de la DF. Se mide volumen teórico de planos. Incluirá auto declaración de contenido de material reciclado conforme a ISO 14021, y aportará las especificaciones técnicas necesarias del material para demostrar, si procede, que ningún material superan la concentración máxima de compuestos orgánicos volátiles que se exponen en las tablas contenidas en el pliego de condiciones, se atenderá a lo indicado en la instrucción para el hormigón recliclado según el Anejo 15 de la EHE.

| Código | Ud | Descripción | Rendimiento | Precio | Importe |
|---|---|---|---|---|---|
| MO0027 | h | Oficial 1ª encofrador (mano de obra; 10/11/2013) | 0.098 | 21.42 | 2.10 |
| MB0205 | m3 | Hormigón LIMP. HRL-150/B/20 V.Manual (material; 10/11/2013) | 1.039 | 35 | 36.37 |
| P523 |  | Medios auxiliares (material; 13/11/2013) | 1 | 2.23 | 2.23 |
| MED_AX | ud | Medios auxiliares | 0 | 2.96 | 0.00 |
| %COS_IND | % | Costes indirectos | 3.85 % | 40.70 | 1.57 |
| %GG_BI | % | Gastos Generales y Beneficio Industrial | 11 % | 42.27 | 4.65 |
|  |  | Total |  |  | 46.92 |

| Medición | Uds. | Largo | Alto | Parcial |
|---|---|---|---|---|
| NUEVAS INSTALACIONES |  |  |  |  |
| - |  |  |  |  |
| PLANTA SÓTANO |  |  |  |  |
| Ascensor acceso O | 1 | 4.3 | 0.1 | 0.43 |
| Ascensor acceso S | 1 | 4.2 | 0.1 | 0.42 |
| Montacargas | 1 | 10.4 | 0.1 | 1.04 |
| - |  |  |  |  |
| PLANTA BAJA |  |  |  |  |
| Ascensor fachada E | 1 | 4.8 | 0.1 | 0.48 |
| Total |  |  |  | 2.37 |

**02.09** m3 HORMIGÓN HA-25/B/30/IIa 1 CARA 0,25m V.BOMBA 3,00m MURO (01/01/2010)
32.76 m3 × 330.85 = 10838.65
Hormigón armado HA-25/B/30/IIa elaborado en central, en muro de 25 cm de espesor, i/armadura (60 kg/m³), encofrado y desencofrado con paneles metálicos de 2,70x2,40 m a una cara, vertido con bomba, encofrado y desencofrado con grúa, vibrado y colocado. Según normas NTE-CCM, EHE-08 y CTE-SE-C. Componentes del hormigón y acero con marcado CE y DdP (Declaración de prestaciones) según Reglamento (UE) 305/2011.
La partida se ejecutará según memoria técnica, pliego de condiciones, planos de proyecto, normas CTE, EHE-08 y NTE aplicables e indicaciones de la D.F. Medido en volumen teórico indicado en planos. El suministrador incluirá autodeclaración de contenido de material reclicado conforme a ISO 14021.

| Código | Ud | Descripción | Rendimiento | Precio | Importe |
|---|---|---|---|---|---|
| E04MEF030 | m2 | ENCOFRADO EN MUROS 1 CARA 3,00m (01/01/2010) | 4 | 41.28 | 165.12 |
| E04MMB015 | m3 | HORMIGÓN P/ARMAR HA-25/B/30/IIa V.BOMBA MURO (01/01/2010) | 1.05 | 99.94 | 104.94 |
| E04AB020 | kg | ACERO CORRUGADO B 500 S | 45.03 | 1.35 | 60.79 |
|  |  | Total |  |  | 330.85 |

Claves: elaboración, metal, cara, panel, norma, bomba, armadura, central, encofrar, desencofrante, círculo, vertedero, marco, vibración, acero, componente, muro, hormigón, colocación, grúa

| Medición | Uds. | Largo | Alto | Parcial |
|---|---|---|---|---|
| NUEVAS INSTALACIONES |  |  |  |  |
| - |  |  |  |  |
| PLANTA SÓTANO |  |  |  |  |
| Ascensor acceso O | 2 | 2.5 | 0.9 | 4.50 |
|  | 2 | 1.5 | 0.9 | 2.70 |
| Ascensor acceso S | 2 | 2.4 | 0.9 | 4.32 |
|  | 2 | 1.5 | 0.9 | 2.70 |
| Montacargas | 2 | 4.4 | 0.9 | 7.92 |
|  | 2 | 1.9 | 0.9 | 3.42 |
| - |  |  |  |  |
| PLANTA BAJA |  |  |  |  |
| Ascensor fachada E | 2 | 2.45 | 0.9 | 4.41 |
|  | 2 | 1.55 | 0.9 | 2.79 |
| Total |  |  |  | 32.76 |

## 03 ESTRUCTURAS (01/01/2010)
Importe: 550163.52

### 03.01 SOLUCION PROPUESTA (01/01/2010)
Importe: 325424.85

**03.01.01** ml ANCLAJES BARRA B-500S d=20 mm RESINA EPOXI PILARES (08/11/2013)
324 ml × 78 = 25272.00
Anclaje de barra de acero B-500S de diámetro 20 mm para refuerzo en apoyo de pilares, para posterior hormigonado, mediante realización de taladro de diámetro 29 mm, según disposición de planos de estructura en ángulos de 11º, 8º y 5º, para continuidad estructural, relleno con resina epoxi-acrilato de altas resistencias con dosificación y mezcla automática en boquilla, y tiempo de endurecimiento aproximado de 1 hora a 20ºC y 65 % de humedad, mediante MasterFlow 920 AN (según UNE-EN 1504-6) de Basf o similar; incluso retirada de material sobrante, anclajes de las barras, doblado, grifados, soldaduras, alambre de atar, p.p. medios auxiliares y limpieza. Según normas NTE y EHE-08. Componentes del hormigón con marcado CE y DdP (Declaración de prestaciones) según Reglamento (UE) 305/2011.
Incluye replanteo previo especial, elaboración y entrega de planos de taller para la verificación de la Dirección Facultativa. La partida se ejecutará según Memoria de Estructuras, Pliego Particular, CTE, normas UNE aplicables e indicaciones de la Dirección Facultativa.

| Código | Ud | Descripción | Rendimiento | Precio | Importe |
|---|---|---|---|---|---|
| O01OA060 | h | Peón especializado | 0.8 | 23.3 | 18.64 |
| M12T060 | h | Taladro percutor eléctrico medio (maquinaria; 02/01/2016) | 0.75 | 1.5 | 1.13 |
| P03ACC055 | kg | Acero corrugado B 500 S/SD 20 mm (material; 02/01/2016) | 2.47 | 0.73 | 1.80 |
| P03R010 | ud | Resina epoxi anclaje MasterFlow 920 AN (material; 02/01/2016) | 3.86 | 14.62 | 56.43 |
|  |  | Total |  |  | 78 |

| Medición | Uds. | Largo | Parcial |
|---|---|---|---|
| Pilares planta baja | 216 | 1.5 | 324.00 |
| Total |  |  | 324 |

**03.01.02** kg ACERO CORRUGADO ELAB.B 500 S EN PILARES (27/06/2017)
624.67 kg × 1.35 = 843.30
Acero corrugado B 500 S en formación de pilares, en posesión de marca o sello de calidad, cortado y elaborado en taller, transportado y colocado en obra, con una cuantía de acero estimada de 250 kg/m³, con p.p. de solapes de armaduras, alambre de atar, despuentes, grifados, soldaduras y medios auxiliares. La partida se ejecutará según memoria técnica, pliego de condiciones, planos de proyecto, normas CTE, EHE-08 y NTE, UNE EN ISO 17660, ISO 14021 aplicables e indicaciones de la D.F. Medido según cuantía teórica sobre planos. El suministrador certificará que los productos se produzcan y/o extraigan dentro de un radio máximo de 800 km de la obra, documentándolo, este aspecto según requerimientos LEED. Incluirá auto declaración de contenido de material reciclado conforme a ISO 14021, y aportará las especificaciones técnicas necesarias del material para demostrar, si procede, que ningún material superan la concentración máxima de compuestos orgánicos volátiles que se exponen en las tablas contenidas en el pliego de condiciones, se atenderá a lo indicado en la instrucción para el hormigón recliclado según el Anejo 15 de la EHE.

| Código | Ud | Descripción | Rendimiento | Precio | Importe |
|---|---|---|---|---|---|
| O01OB030 | h | Oficial 1ª ferralla (mano de obra; 27/06/2017) | 0.014 | 19.46 | 0.27 |
| O01OB040 | h | Ayudante ferralla (mano de obra; 27/06/2017) | 0.014 | 18.26 | 0.26 |
| P03ACC080 | kg | Acero corrugado B 500 S/SD (material; 27/06/2017) | 1.05 | 0.77 | 0.81 |
| P03AAA020 | kg | Alambre atar 1,3 mm (material; 27/06/2017) | 0.006 | 0.88 | 0.01 |
|  |  | Total |  |  | 1.35 |

| Medición | Uds. | Parcial |
|---|---|---|
| PLANTA BAJA |  |  |
| - |  |  |
| Refuerzo nuevos pilares |  |  |
| Armado Ø12 mm | 264.33 | 264.33 |
|  | 240.3 | 240.30 |
| Estribos Ø8 mm | 120.042 | 120.04 |
| Total |  | 624.67 |

**03.01.03** m3 HORMIGÓN P/ ARMAR HORMIGÓN AUTOCOMPACT. HA-25/AC/20/I (02/01/2016)
8.26 m3 × 130.24 = 1075.78
Hormigón autocompactante HA-25/AC/20/I de LafargeHolcim con 2 horas de mantenimiento de propiedades reológicas, elaborado en central, transportado y puesto en obra, en pilares, incluso p.p. limpieza de fondos, vertido con pluma-grúa, fratasado fino y pulido. Según normas NTE-EHS y EHE-08. Componentes del hormigón con marcado CE y DdP (Declaración de prestaciones) según Reglamento (UE) 305/2011. Medido según cuantía teórica sobre planos-Previa limpieza manual o mecánica de todo resto de material perjudicial, hasta obtener un soporte perfectamente limpio seco y sin restos de polvo, grasas o desencofrantes. Medida la superficie ejecutada. Aplicación y preparación del soporte según se especifica en ficha técnica de producto. Para un espesor de 2,5 mm con un rendimiento de 52,5 kg/m2.
Incluye replanteo previo especial, elaboración y entrega de planos de taller para la verificación de la Dirección Facultativa. La partida se ejecutará según Memoria de Estructuras, Pliego Particular, CTE, normas UNE aplicables e indicaciones de la Dirección Facultativa.

| Código | Ud | Descripción | Rendimiento | Precio | Importe |
|---|---|---|---|---|---|
| O01OB010 | h | Oficial 1ª encofrador (mano de obra; 27/06/2017) | 0.125 | 19.46 | 2.43 |
| O01OB020 | h | Ayudante encofrador (mano de obra; 27/06/2017) | 0.125 | 18.26 | 2.28 |
| O01OB025 | h | Oficial 1ª gruísta (mano de obra; 02/01/2016) | 0.06 | 18.96 | 1.14 |
| M02GT002 | h | Grúa pluma 30 m./0,75 t (maquinaria; 12/06/2017) | 0.06 | 16.53 | 0.99 |
| P01HA502 | m3 | Hormigón HA-25/AC/12/I Agilia LafargeHolcim (material; 02/01/2016) | 1 | 123.4 | 123.40 |
|  |  | Total |  |  | 130.24 |

Claves: Lafargeholcim, hora, soporte, blanco, cemento, propiedad, arquitectónico, norma, armadura, elaboración, círculo, central, colocación, componente, marco, hormigón, vertedero

| Medición | Uds. | Largo | Ancho | Alto | Parcial |
|---|---|---|---|---|---|
| PLANTA BAJA |  |  |  |  |  |
| - |  |  |  |  |  |
| Refuerzo nuevos pilares | 36 | 0.9 | 0.52 | 0.49 | 8.26 |
| Total |  |  |  |  | 8.26 |

**03.01.04** m2 ENCOFRADO MADERA REFUERZO BASE PILARES (01/01/2010)
61.51 m2 × 24.13 = 1484.24
Encofrado y desencofrado en refuerzos de base de pilares, con tablero de madera de pino de 22 mm, confeccionado previamente en obra, con apuntalado y sopandado, considerando 4 posturas. Incluye p.p de formación de tabicas de borde, huecos, vigas aisladas, etc s/ planos de estructuras y replanteo y p.p. medios auxiliares. Según normas NTE-EHS y EHE-08. Componentes del hormigón con marcado CE y DdP (Declaración de prestaciones) según Reglamento (UE) 305/2011. Medido según cuantía teórica sobre planos-
Incluye replanteo previo especial, elaboración y entrega de planos de taller para la verificación de la Dirección Facultativa. La partida se ejecutará según Memoria de Estructuras, Pliego Particular, CTE, normas UNE aplicables e indicaciones de la Dirección Facultativa.

| Código | Ud | Descripción | Rendimiento | Precio | Importe |
|---|---|---|---|---|---|
| O01OB010 | h | Oficial 1ª encofrador | 0.3 | 19.46 | 5.84 |
| O01OB020 | h | Ayudante encofrador | 0.3 | 18.26 | 5.48 |
| M13EM030 | m2 | Tablero encofrar 22 mm 4 p. (maquinaria; 02/01/2016) | 1 | 2.28 | 2.28 |
| M13CP105 | u | Puntal telescópico normal 3 m (maquinaria; 02/01/2016) | 0.5 | 13.34 | 6.67 |
| P01EM280 | m3 | Madera pino encofrar 22 mm (material; 01/01/2010) | 0.015 | 222.57 | 3.34 |
| P01UC030 | kg | Puntas 20x100 mm (material; 27/06/2017) | 0.06 | 8.04 | 0.48 |
| P03AAA020 | kg | Alambre atar 1,3 mm | 0.05 | 0.88 | 0.04 |
|  |  | Total |  |  | 24.13 |

| Medición | Uds. | Largo | Ancho | Parcial |
|---|---|---|---|---|
| PLANTA BAJA |  |  |  |  |
| - |  |  |  |  |
| Refuerzo nuevos pilares | 36 | 1.1 | 0.6 | 23.76 |
|  | 36 | 1.1 | 0.49 | 19.40 |
|  | 72 | 0.52 | 0.49 | 18.35 |
| Total |  |  |  | 61.51 |

**03.01.05** ud ABRAZADERAS UNION PILARES METALICOS 460x120x6 mm (01/01/2010)
72 ud × 41.13 = 2961.36
Abrazadera metálica de acero S 275JR en refurezo de pilares de estructuras, de dimensiones 300x350x25 mm con cuatro pernos roscados atornillados de metrica 12 mm con ISO 4014-M12x50-8.8, ISO 4032-M12-8 y 2 ISO 7089-12-200- HV, i/taladro central, despuentes, grifados, soldaduras y medios auxiliares, colocada. Según EHE-08, CTE-DB-SE-A y EAE. Acero con marcado CE y DdP (Declaración de prestaciones) según Reglamento (UE) 305/2011.
Incluye replanteo previo especial, elaboración y entrega de planos de taller para la verificación de la Dirección Facultativa. La partida se ejecutará según Memoria de Estructuras, Pliego Particular, CTE, normas UNE aplicables e indicaciones de la Dirección Facultativa.

| Código | Ud | Descripción | Rendimiento | Precio | Importe |
|---|---|---|---|---|---|
| O01OB130 | h | Oficial 1ª cerrajero | 0.75 | 16.65 | 12.49 |
| P13STP021 | kg | Palastro 6 mm (material; 27/06/2017) | 5.2 | 0.56 | 2.91 |
| P03ACC090 | kg | Acero corrugado B 500 S/SD pref. (material; 02/01/2016) | 9.63 | 0.86 | 8.28 |
| P33W161 | m2 | Junta de neopreno 3 mm (material; 27/06/2017) | 0.11 | 34.67 | 3.81 |
| P01UT960 | ud | Pernio tuerca y arandela 50 cm (material; 01/01/2010) | 4 | 3.38 | 13.52 |
| P01DW090 | ud | Pequeño material (material; 20/09/2017) | 0.1 | 1.19 | 0.12 |
|  |  | Total |  |  | 41.13 |

| Medición | Uds. | Parcial |
|---|---|---|
| Planta baja | 72 | 72.00 |
| Total |  | 72 |

**03.01.06** ud PLACA CIMENTACIÓN 300x350x25 mm C/ PERNIO (02/01/2016)
40 ud × 40.17 = 1606.80
Placa de anclaje de acero S 275JR en perfil plano para cimentación, de dimensiones 300x350x25 mm con seis garrotas de acero corrugado de 20 mm de diámetro y 65 cm de longitud total, soldadas, i/taladro central, despuentes, grifados, soldaduras y medios auxiliares, colocada. Según EHE-08, CTE-DB-SE-A y EAE. Acero con marcado CE y DdP (Declaración de prestaciones) según Reglamento (UE) 305/2011.
Incluye replanteo previo especial, elaboración y entrega de planos de taller para la verificación de la Dirección Facultativa. La partida se ejecutará según Memoria de Estructuras, Pliego Particular, CTE, normas UNE aplicables e indicaciones de la Dirección Facultativa.

| Código | Ud | Descripción | Rendimiento | Precio | Importe |
|---|---|---|---|---|---|
| O01OB130 | h | Oficial 1ª cerrajero | 0.75 | 16.65 | 12.49 |
| P13TP020 | kg | Palastro 15 mm (material; 02/01/2016) | 20.61 | 0.84 | 17.31 |
| P03ACC090 | kg | Acero corrugado B 500 S/SD pref. | 9.63 | 0.86 | 8.28 |
| P03R060 | kg | Mortero fluido sin retracción MasterFlow 952 (material; 02/01/2016) | 0.3 | 0.58 | 0.17 |
| P03ALV021 | ud | Tuerca acero D=20 mm (material; 27/06/2017) | 6 | 0.3 | 1.80 |
| P01DW090 | ud | Pequeño material | 0.1 | 1.19 | 0.12 |
|  |  | Total |  |  | 40.17 |

Claves: acero, dimensión, círculo, marco, colocación, central, soldadura, corrugado, plano, anclaje, cimiento, placa, diámetro, perfil

| Medición | Uds. | Parcial |
|---|---|---|
| Planta baja | 40 | 40.00 |
| Total |  | 40 |

**03.01.07** kg ACERO S275 JR EN ESTRUCTURA SOLDADA (12/06/2017)
38193.26 kg × 1.75 = 66838.21
Acero laminado S275 JR, en perfiles laminados en caliente para vigas, pilares, zunchos y correas, mediante uniones soldadas; i/p.p. de soldaduras, cortes, piezas especiales, despuntes y dos manos de imprimación con pintura de minio de plomo, montado y colocado, incluyendo grúas, andamiajes, apuntalamientos temporales y todos los medios auxiliares necesarios para la fabricación, la construcción y el montaje, así como materiales, medios auxiliares, según NTE-EAS/EAV, CTE-DB-SE-A y EAE. Acero con marcado CE y DdP (Declaración de prestaciones) según Reglamento (UE) 305/2011.
Incluye replanteo previo especial, elaboración y entrega de planos de taller para la verificación de la Dirección Facultativa. La partida se ejecutará según Memoria de Estructuras, Pliego Particular, CTE, normas UNE aplicables e indicaciones de la Dirección Facultativa.

| Código | Ud | Descripción | Rendimiento | Precio | Importe |
|---|---|---|---|---|---|
| O01OB130 | h | Oficial 1ª cerrajero | 0.015 | 16.65 | 0.25 |
| O01OB140 | h | Ayudante cerrajero | 0.015 | 15.66 | 0.23 |
| P03ALP010 | kg | Acero laminado S 275 JR (material; 12/06/2017) | 1.05 | 0.87 | 0.91 |
| P25OU080 | l | Minio electrolítico (material; 12/06/2017) | 0.01 | 6.56 | 0.07 |
| A06T010 | h | GRÚA TORRE 30 m FLECHA, 750 kg (material; 12/06/2017) | 0.01 | 16.66 | 0.17 |
| P01DW090 | ud | Pequeño material | 0.1 | 1.19 | 0.12 |
|  |  | Total |  |  | 1.75 |

Claves: correa, perfil, unión, zuncho, viga, lámina, soldadura, acero, soporte, corte, estructura, imprimación, especial, pintura, minio, plomo, círculo, marco, caliente, mano, montaje, colocación, pieza

| Medición | Uds. | Largo | Parcial |
|---|---|---|---|
| PLANTA BAJA |  |  |  |
| - |  |  |  |
| Nuevos pilares |  |  |  |
| RHS 220x140x12.5 | 13058.96 |  | 13058.96 |
| Subtotal |  |  | 13058.96 |
| - |  |  |  |
| Nuevas vigas |  |  |  |
| RHS 220x140x12.5 | 8175.51 |  | 8175.51 |
|  | 8127.7 |  | 8127.70 |
| Subtotal |  |  | 16303.21 |
| - |  |  |  |
| Arriostramientos |  |  |  |
| SHS 50.6 | 255.15 |  | 255.15 |
|  | 748.44 |  | 748.44 |
| Subtotal |  |  | 1003.59 |
| - |  |  |  |
| Pasarelas cubierta |  |  |  |
| IPE 140 | 3268.86 |  | 3268.86 |
| Tubo 70.70.4 | 60.3648 |  | 60.36 |
| Tubo 50.50.4 | 27.392 |  | 27.39 |
| Placas | 1809.92 |  | 1809.92 |
|  | 624.64 |  | 624.64 |
|  | 217.6 |  | 217.60 |
| Subtotal |  |  | 6008.77 |
| - |  |  |  |
| 5% cortes, despuntes, etc.. | 0.05 | 36374.53 | 1818.73 |
| Total |  |  | 38193.26 |

**03.01.08** m2 CAPA DE COMPRESIÓN 7 cm CONECTORES METALICOS (08/11/2013)
3131.77 m2 × 30.77 = 96364.56
Refuerzo de forjado existente de viguetas y vigas metálicas mediante nueva capa de compresión de 7 cm de espesor, con conectores soldados sobre ala superior de viguetas de forjado de diámetro Ø16 mm., cada 25 cm, estando las viguetas separadas entre sí 60 cm, trabajado y colocado, según CTE DB SE-A, incluso aporte de material de soldadura según UNE 14003 1ª R, incluyendo porcentaje de despuntes, recortes y tolerancias del 10%, y formación de capa de compresión de 7 cm. de espesor, mediante vertido de hormigón autocompactante HA-25/AC/20/I de LafargeHolcim o similar, con 2h de mantenimiento de propiedades reológicas, elaborado en central, armado con mallazo de Ø6 mm reticula 15x15 mm., i/vertido, colocación, fratasado a mano, preparación de la base, extendido, fratasado, curado, colocación de mallazo y alambre de atar, y p.p. de juntas, curado, encofrado y desencofrado según EHE-08. Previa limpieza manual o mecánica de todo resto de material perjudicial, hasta obtener un soporte perfectamente limpio seco y sin restos de polvo, grasas o desencofrantes. Medida la superficie ejecutada. Aplicación y preparación del soporte según se especifica en ficha técnica de producto. Para un espesor de 2,5 mm con un rendimiento de 52,5 kg/m2. Producto con marcado CE y DdP (Declaración de prestaciones) según Reglamento (UE) 305/2011.
Incluye replanteo previo especial, elaboración y entrega de planos de taller para la verificación de la Dirección Facultativa. La partida se ejecutará según Memoria de Estructuras, Pliego Particular, CTE, normas UNE aplicables e indicaciones de la Dirección Facultativa.

| Código | Ud | Descripción | Rendimiento | Precio | Importe |
|---|---|---|---|---|---|
| O01OA030 | h | Oficial primera (mano de obra; 02/01/2016) | 0.162 | 19.86 | 3.22 |
| O01OA060 | h | Peón especializado | 0.162 | 23.3 | 3.77 |
| M01HE030 | h | Bomba para hormigón fino 16 mm (maquinaria; 02/01/2016) | 1 | 10.39 | 10.39 |
| P01HA502 | m3 | Hormigón HA-25/AC/12/I Agilia LafargeHolcim | 0.07 | 123.4 | 8.64 |
| PC0123654 | kg | Conectores metálicos acero Ø16 mm. (material; 27/06/2017) | 1.105 | 1.86 | 2.06 |
| O01OB030 | h | Oficial 1ª ferralla | 0.009 | 19.46 | 0.18 |
| O01OB040 | h | Ayudante ferralla | 0.009 | 18.26 | 0.16 |
| P03AM030 | m2 | Malla 15x15x6 cm 2,870 kg/m2 (material; 02/01/2016) | 1.267 | 1.85 | 2.34 |
| P01DW050 | m3 | Agua | 0.005 | 1.12 | 0.01 |
|  |  | Total |  |  | 30.77 |

| Medición | Uds. | Largo | Ancho | Parcial |
|---|---|---|---|---|
| PLANTA BAJA |  |  |  |  |
| Refuerzo forjado | 1 | 3148.62 |  | 3148.62 |
| a deducir refuerzo pilares | -36 | 0.9 | 0.52 | -16.85 |
| Total |  |  |  | 3131.77 |

**03.01.09** m2 ENTREVIGADO DE RASILLONES (01/01/2010)
629.72 m2 × 40.13 = 25270.66
Reposición de entrevigado de forjado existente formado por dos o tres capas de rasillones recibidas con mortero de cemento y arena de río, teniendo en cuenta un porcentaje del 20%, previo al refuerzo estructural de forjado, incluyendo entablado inferior, u otros medios auxiliares, p.p. de tabicas, sopandas y apuntalamiento, y limpieza.
Incluye replanteo previo especial, elaboración y entrega de planos de taller para la verificación de la Dirección Facultativa. La partida se ejecutará según Memoria de Estructuras, Pliego Particular, CTE, normas UNE aplicables e indicaciones de la Dirección Facultativa.

| Código | Ud | Descripción | Rendimiento | Precio | Importe |
|---|---|---|---|---|---|
| O01OA050 | h | Ayudante | 0.4 | 17.68 | 7.07 |
| O01OA070 | h | Peón ordinario | 0.4 | 14.82 | 5.93 |
| Oficial prime | h | Oficial primera | 0.2 | 17.44 | 3.49 |
| P01LG090 | u | Rasillón cerámico 50x20x4 cm (material; 01/01/2010) | 50 | 0.25 | 12.50 |
| P01DW050 | m3 | Agua | 0.02 | 1.12 | 0.02 |
| A02A080 | m3 | MORTERO CEMENTO M-5 (material; 12/06/2017) | 0.01 | 66.35 | 0.66 |
| E04AB020 | kg | ACERO CORRUGADO B 500 S | 3 | 1.35 | 4.05 |
| E05HLM010 | m3 | HORMIGÓN P/ARMAR HA-25/P/20/I LOSA PLANA (02/01/2016) | 0.08 | 80.12 | 6.41 |
|  |  | Total |  |  | 40.13 |

Claves: nivel, compresión, mallazo, rasillón, entrevigado, electrosoldadura, vertedero, tablero, madero, tabica, sopanda, limpieza, puntal, capa

| Medición | Uds. | Largo | Parcial |
|---|---|---|---|
| PLANTA BAJA |  |  |  |
| 20% estimado reposicion s/ sup. forjado | 0.2 | 3148.62 | 629.72 |
| Total |  |  | 629.72 |

**03.01.10** ml REFUERZO VIGUETA PERFIL METÁLICO <6,50 m (01/01/2010)
1091.34 ml × 36.39 = 39713.86
Refuerzo de forjado de viguetas de acero, incluyendo reparación partes deterioradas, para una luz máxima hasta 6,5 metros, mediante perfiles metálicos similares a los existentes, unión de perfiles mediantes tornillos, picado del revestimiento en la zona de apoyo, unión placa de anclaje a pared con tacos químicos, limpieza y reparación de las zonas deterioradas, entrada en carga de la parte sustituida por medio del apriete de tornillos, mortero de retacado para relleno entre la vigueta de madera y reparada y verificación visual, incluyendo el sopandado del forjado y retirada del mismo.
Incluye replanteo previo especial, elaboración y entrega de planos de taller para la verificación de la Dirección Facultativa. La partida se ejecutará según Memoria de Estructuras, Pliego Particular, CTE, normas UNE aplicables e indicaciones de la Dirección Facultativa.

| Código | Ud | Descripción | Rendimiento | Precio | Importe |
|---|---|---|---|---|---|
| O01OB130 | h | Oficial 1ª cerrajero | 0.5 | 16.65 | 8.33 |
| O01OB140 | h | Ayudante cerrajero | 0.5 | 15.66 | 7.83 |
| M13CP010 | d | Alquiler puntal 3 m (maquinaria; 02/01/2016) | 2 | 0.02 | 0.04 |
| P33F131 | kg | Viga refuerzo metálico apoyo (material; 27/06/2017) | 15.8 | 0.86 | 13.59 |
| P01UT950 | u | Pernio tuerca y arandela 25 cm (material; 01/01/2010) | 4 | 1.65 | 6.60 |
|  |  | Total |  |  | 36.39 |

Claves: relleno, tornillo, metal, revestimiento, refuerzo, mortero, placa, unión, madero, medio, carga, entrada, químico, taco, anclaje, pico, limpieza, sopanda, perfil, pared, máximo, verificar, luz, forjado, apoyo, reparación, sección, vigueta, cortador, hormigón, unidireccional, daño

| Medición | Uds. | Largo | Parcial |
|---|---|---|---|
| PLANTA BAJA |  |  |  |
| 20% estimado reposicion s/ sup. forjado | 0.2 | 5456.7 | 1091.34 |
| Total |  |  | 1091.34 |

**03.01.11** ud TIRANTE ACERO ROSCADO D=10 mm 2 TESADORES (02/01/2016)
84 ud × 92.98 = 7810.32
Tirante metálico de acero roscado formado por redondo de 10 mm de diámetro nominal y 8,50 m de longitud, sujetos a perfil angular doble L60.60.7 y perfil L80.8 para anclaje del tirante, con 2 mecanismos de tesado, hexagonales, para accionamiento con llave dinamométrica, con par de apriete a definir, según coeficiente de trabajo previsto, colocado según planos de detalle, incluso cortes, tuerca de tesado a doble rosca para seguridad, colocado, p.p. medios auxiliares, apuntalamientos temporales y todos los medios auxiliares necesarios para la fabricación, la construcción y el montaje, así como materiales, medios auxiliares. Según EHE-08 y CTE-SE-A. Acero con marcado CE y DdP (Declaración de prestaciones) según Reglamento (UE) 305/2011.
Incluye replanteo previo especial, elaboración y entrega de planos de taller para la verificación de la Dirección Facultativa. La partida se ejecutará según Memoria de Estructuras, Pliego Particular, CTE, normas UNE aplicables e indicaciones de la Dirección Facultativa.

| Código | Ud | Descripción | Rendimiento | Precio | Importe |
|---|---|---|---|---|---|
| O01OB130 | h | Oficial 1ª cerrajero | 0.187 | 16.65 | 3.11 |
| O01OB140 | h | Ayudante cerrajero | 0.187 | 15.66 | 2.93 |
| P03ALP030 | kg | Perfil L-60.8 acero laminado (material; 02/01/2016) | 3.105 | 0.86 | 2.67 |
| P03ALP050 | kg | Perfil L-80x8 acero laminado (material; 02/01/2016) | 1.204 | 0.86 | 1.04 |
| P03AE011 | kg | Acero B-500B en barra rosca laminada D=10 mm (material; 27/06/2017) | 5.27 | 13.66 | 71.99 |
| P03AE041 | ud | Tesador para acero roscado D=10 mm (material; 27/06/2017) | 2 | 5.62 | 11.24 |
|  |  | Total |  |  | 92.98 |

Claves: hexagonal, mecanismo, diámetro, rosca, metal, acero, coeficiente, trabajo, llave, seguridad, placa, colocación, plano, corte, tuerca, doble, valoración, anclaje, tirante

| Medición | Uds. | Parcial |
|---|---|---|
| PLANTA BAJA |  |  |
| - |  |  |
| Tirantes |  |  |
| Cruz de san andrés | 84 | 84.00 |
| - |  |  |
| Total |  | 84 |

**03.01.12** ud TIRANTE ACERO ROSCADO D=25 mm 2 TESADORES (02/01/2016)
72 ud × 780.33 = 56183.76
Tirante metálico de acero roscado formado por redondo de 24 mm de diámetro nominal y 12,25 m de longitud, sujetos a perfil angular doble L60.60.7 y perfil L80.8 para anclaje del tirante, con 2 mecanismos de tesado, hexagonales, para accionamiento con llave dinamométrica, con par de apriete a confirmar, ISO 7089-24-200HV y 2 ISO 4032-m24-5 según coeficiente de trabajo previsto, colocado según planos de detalle, incluso cortes, tuerca de tesado a doble rosca para seguridad, colocado, p.p. medios auxiliares, apuntalamientos temporales y todos los medios auxiliares necesarios para la fabricación, la construcción y el montaje, así como materiales, medios auxiliares. Según EHE-08 y CTE-SE-A. Acero con marcado CE y DdP (Declaración de prestaciones) según Reglamento (UE) 305/2011.
Incluye replanteo previo especial, elaboración y entrega de planos de taller para la verificación de la Dirección Facultativa. La partida se ejecutará según Memoria de Estructuras, Pliego Particular, CTE, normas UNE aplicables e indicaciones de la Dirección Facultativa.

| Código | Ud | Descripción | Rendimiento | Precio | Importe |
|---|---|---|---|---|---|
| O01OB130 | h | Oficial 1ª cerrajero | 3.234 | 16.65 | 53.85 |
| O01OB140 | h | Ayudante cerrajero | 3.234 | 15.66 | 50.64 |
| P03AE012 | kg | Acero B-500B en barra rosca laminada d=25 mm (material; 27/06/2017) | 47.163 | 13.66 | 644.25 |
| P03ALP070 | kg | Perfil L-100.10 acero laminado (material; 02/01/2016) | 3.75 | 0.86 | 3.23 |
| P03ALP071 | kg | Perfil L-100.50.10 acero laminado (material; 27/06/2017) | 3.885 | 0.86 | 3.34 |
| P03AE070 | ud | Tesador para acero roscado D=25 mm (material; 02/01/2016) | 2 | 12.51 | 25.02 |
|  |  | Total |  |  | 780.33 |

Claves: mecanismo, diámetro, rosca, metal, coeficiente, doble, hexagonal, acero, anclaje, corte, plano, trabajo, placa, valoración, seguridad, tuerca, tirante, llave, colocación

| Medición | Uds. | Parcial |
|---|---|---|
| PLANTA BAJA |  |  |
| - |  |  |
| Tirantes |  |  |
| 2 por cada nivel | 72 | 72.00 |
| - |  |  |
| Total |  | 72 |

### 03.02 NUEVOS FORJADOS Y ESTRUCTURAS METÁLICAS (01/01/2010)
Importe: 34682.86

**03.02.01** m3 HORMIGÓN ARMADO HA-25/P/20/I ENCOF/MADERA ZUNCHOS (01/01/2010)
0.2 m3 × 468.83 = 93.77
Hormigón armado HA-25/P/20/I elaborado en central, en zunchos planos, i/p.p. de armadura (75 kg/m3) y encofrado de madera vista, vertido con pluma-grúa, vibrado y colocado. Según normas NTE-EME y EHE-08. Componentes del hormigón y acero con marcado CE y DdP (Declaración de prestaciones) según Reglamento (UE) 305/2011.
Incluye replanteo previo especial, elaboración y entrega de planos de taller para la verificación de la Dirección Facultativa. La partida se ejecutará según Memoria de Estructuras, Pliego Particular, CTE, normas UNE aplicables e indicaciones de la Dirección Facultativa.

| Código | Ud | Descripción | Rendimiento | Precio | Importe |
|---|---|---|---|---|---|
| E05HVM030 | m3 | HORMIGÓN P/ARMAR HA-25/P/20/I ZUNCHOS (02/01/2016) | 1 | 76.37 | 76.37 |
| E05HVE030 | m2 | ENCOFRADO ZUNCHOS CON MADERA 4 POSTURAS (01/01/2010) | 12 | 24.13 | 289.56 |
| E04AB020 | kg | ACERO CORRUGADO B 500 S | 75 | 1.35 | 101.25 |
| M02GT002 | h | Grúa pluma 30 m./0,75 t | 0.1 | 16.53 | 1.65 |
|  |  | Total |  |  | 468.83 |

Claves: marco, círculo, elaboración, central, vertedero, colocación, norma, componente, vibración, plano, acero, armadura, hormigón, madero, encofrar, zuncho

| Medición | Uds. | Largo | Ancho | Alto | Parcial |
|---|---|---|---|---|---|
| Escalera acceso O | 1 | 1.3 | 0.52 | 0.3 | 0.20 |
| Total |  |  |  |  | 0.2 |

**03.02.02** m3 HORMIGÓN ARMADO HA-25/P/20/I ENCOF/MADERA LOSA INCLINADA (01/01/2010)
0.64 m3 × 301.55 = 192.99
Hormigón armado HA-25/P/20/I, elaborado en central, en losas inclinadas, i/p.p. de armadura (85 kg/m3) y encofrado de madera, vertido con pluma-grúa, vibrado y colocado. Según normas NTE-EME, EHL y EHE-08. Componentes del hormigón y acero con marcado CE y DdP (Declaración de prestaciones) según Reglamento (UE) 305/2011.
Incluye replanteo previo especial, elaboración y entrega de planos de taller para la verificación de la Dirección Facultativa. La partida se ejecutará según Memoria de Estructuras, Pliego Particular, CTE, normas UNE aplicables e indicaciones de la Dirección Facultativa.

| Código | Ud | Descripción | Rendimiento | Precio | Importe |
|---|---|---|---|---|---|
| E05HLM020 | m3 | HORMIGÓN P/ARMAR HA-25/P/20/I LOSAS INCLINADAS (02/01/2016) | 1 | 85.55 | 85.55 |
| E05HLE020 | m2 | ENCOFRADO MADERA LOSA INCLINADA 4 POSTURAS (01/01/2010) | 5 | 19.92 | 99.60 |
| E04AB020 | kg | ACERO CORRUGADO B 500 S | 85 | 1.35 | 114.75 |
| M02GT002 | h | Grúa pluma 30 m./0,75 t | 0.1 | 16.53 | 1.65 |
|  |  | Total |  |  | 301.55 |

Claves: losa, inclinación, elaboración, madero, encofrar, hormigón, norma, vertedero, círculo, central, marco, vibración, componente, colocación, armadura, acero

| Medición | Uds. | Largo | Ancho | Alto | Parcial |
|---|---|---|---|---|---|
| Escalera acceso O | 1 | 1.3 | 0.15 | 0.75 | 0.15 |
|  | 1 | 1.3 | 1.86 | 0.15 | 0.36 |
|  | 1 | 1.3 | 0.65 | 0.15 | 0.13 |
| Total |  |  |  |  | 0.64 |

**03.02.03** kg ACERO LAMINADO S275JR ESTRUCTURA (08/11/2013)
15983.26 kg × 1.91 = 30528.03
Acero S275JR en perfiles laminados en caliente para pilares, vigas, incluso suministro, transporte, corte y montaje para ajuste a la geometría, montaje de la estructura, parte proporcional de elementos de unión mediante soldadura, sus tapas y rigidizadores, conectores a cortante, limpieza, repasos, pulidos, lijados y esmerilados, chorreado, capa de imprimación anticorrosiva dos componentes a base de resina epoxídica y catalizador tipo poliamida y capa de acabado de esmalte poliuretano dos coomponentes a base de disocianato y resinas acrílicas (que garanticen los requerimientos frente a la corrosión según Pliego Particular y color a elegir por la Dirección Facultativa), incluso despuntes, incluyendo grúas, andamiajes, apuntalamientos temporales y todos los medios auxiliares necesarios para la fabricación, la construcción y el montaje, así como materiales, medios auxiliares.
Incluye replanteo previo especial, elaboración y entrega de planos de taller para la verificación de la Dirección Facultativa. La partida se ejecutará según Memoria de Estructuras, Pliego Particular, CTE, normas UNE aplicables e indicaciones de la Dirección Facultativa.

| Código | Ud | Descripción | Rendimiento | Precio | Importe |
|---|---|---|---|---|---|
| O01OB130 | h | Oficial 1ª cerrajero | 0.02 | 16.65 | 0.33 |
| O01OB140 | h | Ayudante cerrajero | 0.02 | 15.66 | 0.31 |
| P03AL005 | kg | Acero laminado S 275 JR (material; 27/06/2017) | 1 | 0.87 | 0.87 |
| P25OU081 | l | Imp antic 2comp resina epox y catalizador (material; 08/11/2013) | 0.01 | 12 | 0.12 |
| P25OU082 | l | Esmalte poliur 2comp isocianato y res acrilicas (material; 08/11/2013) | 0.01 | 11.5 | 0.12 |
| P01DW090 | ud | Pequeño material | 0.1 | 1.19 | 0.12 |
| O01OB025 | h | Oficial 1ª gruísta | 0.001 | 18.96 | 0.02 |
| P659 |  | Medios auxiliares (material; 13/11/2013) | 1 | 0.02 | 0.02 |
|  |  | Total |  |  | 1.91 |

| Medición | Uds. | Largo | Parcial |
|---|---|---|---|
| ESTRUCTURA CIERRE HUECOS |  |  |  |
| - |  |  |  |
| Cierre hueco Zona O |  |  |  |
| HEA 120 | 502.276 |  | 502.28 |
| - |  |  |  |
| Cierre hueco Zona E |  |  |  |
| HEA 120 | 469.64 |  | 469.64 |
| - |  |  |  |
| Hueco paso ascensor E |  |  |  |
| UPN 120 | 57.62 |  | 57.62 |
| Palastro 50x6x4 | 18.84 |  | 18.84 |
| - |  |  |  |
| Cierre hueco montacargas | 282.58 |  | 282.58 |
|  | 330.34 |  | 330.34 |
| - |  |  |  |
| - |  |  |  |
| ESTRUCTURA APERTURA DE HUECOS |  |  |  |
| - |  |  |  |
| Hueco ascensor S |  |  |  |
| HEB 200 | 220.68 |  | 220.68 |
|  | 355.54 |  | 355.54 |
|  | 453.62 |  | 453.62 |
| - |  |  |  |
| Hueco ascensor O |  |  |  |
| HEB 200 | 245.2 |  | 245.20 |
| - |  |  |  |
| Montacargas |  |  |  |
| HEB 200 | 1471.2 |  | 1471.20 |
|  | 306.5 |  | 306.50 |
| - |  |  |  |
| - |  |  |  |
| ESTRUCTURA ASCENSORES |  |  |  |
| - |  |  |  |
| Ascensor Acceso O |  |  |  |
| SHS 100.5 | 441.336 |  | 441.34 |
|  | 152.082 |  | 152.08 |
|  | 245.376 |  | 245.38 |
| placas (tapas) 100.100.4 | 2.34 |  | 2.34 |
| - |  |  |  |
| Ascensor Acceso E |  |  |  |
| SHS 100.5 | 479.676 |  | 479.68 |
|  | 122.83 |  | 122.83 |
|  | 184.032 |  | 184.03 |
| RHS 120.100.5 | 27.3513 |  | 27.35 |
| placas (tapas) 100.100.4 | 2.34 |  | 2.34 |
| - |  |  |  |
| Ascensor S |  |  |  |
| SHS 100.5 | 437.076 |  | 437.08 |
|  | 153.076 |  | 153.08 |
|  | 245.376 |  | 245.38 |
| placas (tapas) 100.100.4 | 2.34 |  | 2.34 |
| - |  |  |  |
| Montacargas |  |  |  |
| SHS 100.5 | 281.16 |  | 281.16 |
|  | 149.1 |  | 149.10 |
|  | 114.168 |  | 114.17 |
|  | 121.268 |  | 121.27 |
| - |  |  |  |
| - |  |  |  |
| CELOSÍAS HORIZONTALES |  |  |  |
| - |  |  |  |
| Acceso N |  |  |  |
| RHS 100.50.4 | 407.52 |  | 407.52 |
|  | 92.1165 |  | 92.12 |
|  | 244.512 |  | 244.51 |
|  | 57.732 |  | 57.73 |
|  | 42.2802 |  | 42.28 |
|  | 37.8654 |  | 37.87 |
|  | 18.1686 |  | 18.17 |
|  | 21.9891 |  | 21.99 |
|  | 200.364 |  | 200.36 |
| - |  |  |  |
| Acceso S |  |  |  |
| RHS 100.50.4 | 407.52 |  | 407.52 |
|  | 92.1165 |  | 92.12 |
|  | 244.512 |  | 244.51 |
|  | 57.732 |  | 57.73 |
|  | 42.2802 |  | 42.28 |
|  | 37.8654 |  | 37.87 |
|  | 18.1686 |  | 18.17 |
|  | 21.9891 |  | 21.99 |
|  | 200.364 |  | 200.36 |
| - |  |  |  |
| Acceso O |  |  |  |
| SHS 120.5 | 225.156 |  | 225.16 |
|  | 77.952 |  | 77.95 |
| SHS 120.60.4 | 69.6864 |  | 69.69 |
| - |  |  |  |
| Acceso E |  |  |  |
| SHS 120.5 | 214.716 |  | 214.72 |
|  | 104.4 |  | 104.40 |
| RHS 120.60.4 | 62.22 |  | 62.22 |
| - |  |  |  |
| - |  |  |  |
| CORREAS CUBIERTA |  |  |  |
| 20% Reposicion Tubo 60.60.3 | 4348.344 |  | 4348.34 |
| Subtotal |  |  | 15222.57 |
| - |  |  |  |
| 5% cortes, despuntes, etc. | 0.05 | 15213.7 | 760.69 |
| Total |  |  | 15983.26 |

**03.02.04** m2 FORJADO CHAPA COLABORANTE e=0.75 mm C. COMP. 11cm NER.10 mm (02/01/2016)
3.66 m2 × 39.9 = 146.03
Forjado realizado a base de chapa colaborante HAIRCOL 59 o similar de 0.75 cm de espesor y longitud mayor de 4 m, con capa de compresión de 9 cm de hormigón HA-25 N/mm2, Tmáx. 20 mm, consistencia plástica, elaborado en central, i/armadura en nervios formada por redondos de diámetro 10 mm y mallazo electrosoldado superior de reticula 15x15 cm con redondos de diámetro 6 mm y apeos, terminado, incluyendo grúas, andamiajes, apuntalamientos temporales y todos los medios auxiliares necesarios para la fabricación, la construcción y el montaje, así como materiales, medios auxiliares. Según normas NTE y EHE-08. Componentes del hormigón con marcado CE y DdP (Declaración de prestaciones) según Reglamento (UE) 305/2011.
Incluye replanteo previo especial, elaboración y entrega de planos de taller para la verificación de la Dirección Facultativa. La partida se ejecutará según Memoria de Estructuras, Pliego Particular, CTE, normas UNE aplicables e indicaciones de la Dirección Facultativa.

| Código | Ud | Descripción | Rendimiento | Precio | Importe |
|---|---|---|---|---|---|
| O01OB010 | h | Oficial 1ª encofrador | 0.35 | 19.46 | 6.81 |
| O01OB020 | h | Ayudante encofrador | 0.35 | 18.26 | 6.39 |
| E04AB020 | kg | ACERO CORRUGADO B 500 S | 3.91 | 1.35 | 5.28 |
| P01HA010 | m3 | Hormigón HA-25/P/20/I central (material; 12/06/2017) | 0.072 | 63.93 | 4.60 |
| P03aln041 | m2 | Chapa colaborante Haircol 59 e=0,75 mm (material; 18/05/2017) | 1.1 | 8.62 | 9.48 |
| E04AM060 | m2 | MALLA 15x15 cm D=6 mm | 1 | 2.68 | 2.68 |
| P33W161 | m2 | Junta de neopreno 3 mm | 0.11 | 34.67 | 3.81 |
| M07CG010 | h | Camión con grúa 6 t (maquinaria; 12/06/2017) | 0.01 | 37.67 | 0.38 |
| P05CW030 | u | Remates, tornillería y pequeño material (material; 12/06/2017) | 1 | 0.47 | 0.47 |
|  |  | Total |  |  | 39.9 |

Claves: forjado, marco, hormigón, consistencia, compresión, base, metal, galvanizar, plancha, central, plástico, capa, elaboración, apeo, terminación, norma, componente, círculo, nervio

| Medición | Uds. | Largo | Ancho | Parcial |
|---|---|---|---|---|
| PLANTA BAJA |  |  |  |  |
| Hueco paso ascensor E | 1 | 2.15 | 1.7 | 3.66 |
| Total |  |  |  | 3.66 |

**03.02.05** m2 FORJADO CHAPA COLABORANTE e=0.75 mm C. COMP. 12 cm NER 12 mm (02/01/2016)
51.95 m2 × 38.32 = 1990.72
Forjado realizado a base de chapa colaborante HAIRCOL 59 o similar de 0.75 cm de espesor y longitud mayor de 4 m, con capa de compresión de 12 cm de hormigón HA-25 N/mm2, Tmáx. 20 mm, consistencia plástica, elaborado en central, i/armadura en nervios formada por redondos de diámetro 12 mm y mallazo electrosoldado superior de reticula 15x15 cm con redondos de diámetro 5 mm y apeos, terminado, incluyendo grúas, andamiajes, apuntalamientos temporales y todos los medios auxiliares necesarios para la fabricación, la construcción y el montaje, así como materiales, medios auxiliares. Según normas NTE y EHE-08. Componentes del hormigón con marcado CE y DdP (Declaración de prestaciones) según Reglamento (UE) 305/2011.
Incluye replanteo previo especial, elaboración y entrega de planos de taller para la verificación de la Dirección Facultativa. La partida se ejecutará según Memoria de Estructuras, Pliego Particular, CTE, normas UNE aplicables e indicaciones de la Dirección Facultativa.

| Código | Ud | Descripción | Rendimiento | Precio | Importe |
|---|---|---|---|---|---|
| O01OB010 | h | Oficial 1ª encofrador | 0.35 | 19.46 | 6.81 |
| O01OB020 | h | Ayudante encofrador | 0.35 | 18.26 | 6.39 |
| E04AB020 | kg | ACERO CORRUGADO B 500 S | 5.61 | 1.35 | 7.57 |
| P01HA010 | m3 | Hormigón HA-25/P/20/I central | 0.08 | 63.93 | 5.11 |
| P03aln041 | m2 | Chapa colaborante Haircol 59 e=0,75 mm | 1.1 | 8.62 | 9.48 |
| E04AM020 | m2 | MALLA 15x15 cm D=5 mm (02/01/2016) | 1 | 2.11 | 2.11 |
| M07CG010 | h | Camión con grúa 6 t | 0.01 | 37.67 | 0.38 |
| P05CW030 | u | Remates, tornillería y pequeño material | 1 | 0.47 | 0.47 |
|  |  | Total |  |  | 38.32 |

| Medición | Uds. | Largo | Ancho | Parcial |
|---|---|---|---|---|
| PLANTA BAJA |  |  |  |  |
| - |  |  |  |  |
| Cierre hueco Zona O | 1 | 6.31 | 2.75 | 17.35 |
| - |  |  |  |  |
| Cierre hueco Zona E | 1 | 5.9 | 2.6 | 15.34 |
| - |  |  |  |  |
| Cierre hueco montacargas | 1 | 2.5 | 3.55 | 8.88 |
|  | 1 | 2.5 | 4.15 | 10.38 |
| Total |  |  |  | 51.95 |

**03.02.06** ud PLACA ANCLAJE 200x150x12 mm c/PERNIO ROSC. d=16 (02/01/2016)
24 ud × 28.65 = 687.60
Placa de anclaje de acero S 275JR, de dimensiones 250x150x12 cm con cuatro garrotas de acero corrugado de 16 mm de diámetro y 27 cm de longitud total, soldadas, i/taladro central, colocada, incluyendo grúas, andamiajes, apuntalamientos temporales y todos los medios auxiliares necesarios para la fabricación, la construcción y el montaje, así como materiales, medios auxiliares. Según EHE-08, CTE-DB-SE-A y EAE. Acero con marcado CE y DdP (Declaración de prestaciones) según Reglamento (UE) 305/2011.
Incluye replanteo previo especial, elaboración y entrega de planos de taller para la verificación de la Dirección Facultativa. La partida se ejecutará según Memoria de Estructuras, Pliego Particular, CTE, normas UNE aplicables e indicaciones de la Dirección Facultativa.

| Código | Ud | Descripción | Rendimiento | Precio | Importe |
|---|---|---|---|---|---|
| O01OB130 | h | Oficial 1ª cerrajero | 1.36 | 16.65 | 22.64 |
| P13AJLKA | kg | Palastro 12 mm (material; 27/06/2017) | 3.84 | 0.9 | 3.46 |
| P03ACC090 | kg | Acero corrugado B 500 S/SD pref. | 2.83 | 0.86 | 2.43 |
| P01DW090 | ud | Pequeño material | 0.1 | 1.19 | 0.12 |
|  |  | Total |  |  | 28.65 |

| Medición | Uds. | Parcial |
|---|---|---|
| ESTRUCTURA ASCENSORES |  |  |
| - |  |  |
| Ascensor Acceso O | 6 | 6.00 |
| - |  |  |
| Ascensor Acceso E | 6 | 6.00 |
| - |  |  |
| Ascensor S | 6 | 6.00 |
| - |  |  |
| Montacargas | 6 | 6.00 |
| Total |  | 24 |

**03.02.07** ud ANCLAJE QUIMICO TIPO A (08/11/2013)
12 ud × 33.23 = 398.76
Anclaje de celosía de acero S 275JR, tipo A, formado por una platabanda en forma de "L" de dimensiones 250x100x10 mm con un ancho de 10 cm con taladro y taco quimico de diámetro 16 mm. de marca HILTI o similar, i/ taladro en muro existente, totalmente colocado, incluyendo grúas, andamiajes, apuntalamientos temporales y todos los medios auxiliares necesarios para la fabricación, la construcción y el montaje, así como materiales, medios auxiliares y limpieza. Según EHE-08, CTE-DB-SE-A y EAE. Acero con marcado CE y DdP (Declaración de prestaciones) según Reglamento (UE) 305/2011.
Condiciones exigibles:
Se realizará taladro en los muros existentes, con martillo a rotopercusión utilizando brocas TE-CD o TE-YD conectadas a aspirador VC-20 para limpieza del polvo. Se introducirá varilla roscada con leve movimiento de rotación, esperando el tiempo de fraguado. Finalmente, se colocará la pieza a fijar y se dará el par de apriete correspondiente, según ficha técnica del producto y especificaciones del fabricante.
Incluye replanteo previo especial, elaboración y entrega de planos de taller para la verificación de la Dirección Facultativa. La partida se ejecutará según Memoria de Estructuras, Pliego Particular, CTE, normas UNE aplicables e indicaciones de la Dirección Facultativa.

| Código | Ud | Descripción | Rendimiento | Precio | Importe |
|---|---|---|---|---|---|
| O01OB130 | h | Oficial 1ª cerrajero | 1.36 | 16.65 | 22.64 |
| P126654G | kg | Palastro 10 mm (material; 27/06/2017) | 2.75 | 0.9 | 2.48 |
| O01OA060 | h | Peón especializado | 0.06 | 23.3 | 1.40 |
| M03B100 | h | Taladradora mecánica (maquinaria; 02/01/2016) | 0.05 | 8.22 | 0.41 |
| P01UG220 | ud | Resina de inyección Hilti HIT-HY 200 (material; 02/01/2016) | 0.1 | 30.17 | 3.02 |
| M11PI040 | ud | Aplicador manual resinas Hilti HDM 500 (maquinaria; 02/01/2016) | 0.003 | 66.65 | 0.20 |
| P01UG218 | ud | Varilla roscada Hilti HIT-Z M16x155 (material; 02/01/2016) | 1 | 3.08 | 3.08 |
|  |  | Total |  |  | 33.23 |

| Medición | Uds. | Parcial |
|---|---|---|
| Celosía Acceso N | 6 | 6.00 |
| Celosía Acceso S | 6 | 6.00 |
| Total |  | 12 |

**03.02.08** ud ANCLAJE QUIMICO TIPO B (08/11/2013)
16 ud × 31.88 = 510.08
Anclaje de celosía de acero S 275JR, tipo B, formado por una pletina recta de dimensiones 200x100x8 mm con un ancho de 10 cm con taladro y taco quimico de diámetro 16 mm. de marca HILTI o similar, i/ taladro en muro existente, totalmente colocado, incluyendo grúas, andamiajes, apuntalamientos temporales y todos los medios auxiliares necesarios para la fabricación, la construcción y el montaje, así como materiales, medios auxiliares y limpieza. Según EHE-08, CTE-DB-SE-A y EAE. Acero con marcado CE y DdP (Declaración de prestaciones) según Reglamento (UE) 305/2011.
Condiciones exigibles:
Se realizará taladro en los muros existentes, con martillo a rotopercusión utilizando brocas TE-CD o TE-YD conectadas a aspirador VC-20 para limpieza del polvo. Se introducirá varilla roscada con leve movimiento de rotación, esperando el tiempo de fraguado. Finalmente, se colocará la pieza a fijar y se dará el par de apriete correspondiente, según ficha técnica del producto y especificaciones del fabricante.
Incluye replanteo previo especial, elaboración y entrega de planos de taller para la verificación de la Dirección Facultativa. La partida se ejecutará según Memoria de Estructuras, Pliego Particular, CTE, normas UNE aplicables e indicaciones de la Dirección Facultativa.

| Código | Ud | Descripción | Rendimiento | Precio | Importe |
|---|---|---|---|---|---|
| O01OB130 | h | Oficial 1ª cerrajero | 1.36 | 16.65 | 22.64 |
| P126654G | kg | Palastro 10 mm | 1.26 | 0.9 | 1.13 |
| O01OA060 | h | Peón especializado | 0.06 | 23.3 | 1.40 |
| M03B100 | h | Taladradora mecánica | 0.05 | 8.22 | 0.41 |
| P01UG220 | ud | Resina de inyección Hilti HIT-HY 200 | 0.1 | 30.17 | 3.02 |
| M11PI040 | ud | Aplicador manual resinas Hilti HDM 500 | 0.003 | 66.65 | 0.20 |
| P01UG218 | ud | Varilla roscada Hilti HIT-Z M16x155 | 1 | 3.08 | 3.08 |
|  |  | Total |  |  | 31.88 |

| Medición | Uds. | Parcial |
|---|---|---|
| Celosía Acceso N | 6 | 6.00 |
| Celosía Acceso S | 6 | 6.00 |
| Celosía Acceso E | 2 | 2.00 |
| Celosía Acceso O | 2 | 2.00 |
| Total |  | 16 |

**03.02.09** ud ANCLAJE QUIMICO TIPO C (08/11/2013)
4 ud × 33.72 = 134.88
Anclaje de celosía de acero S 275JR, tipo C, formado por una platabanda en forma de "L" de dimensiones 250x100x10 mm con un ancho de 12 cm con taladro y taco quimico de diámetro 16 mm. de marca HILTI o similar, i/ taladro en muro existente, totalmente colocado, incluyendo grúas, andamiajes, apuntalamientos temporales y todos los medios auxiliares necesarios para la fabricación, la construcción y el montaje, así como materiales, medios auxiliares y limpieza. Según EHE-08, CTE-DB-SE-A y EAE. Acero con marcado CE y DdP (Declaración de prestaciones) según Reglamento (UE) 305/2011.
Condiciones exigibles:
Se realizará taladro en los muros existentes, con martillo a rotopercusión utilizando brocas TE-CD o TE-YD conectadas a aspirador VC-20 para limpieza del polvo. Se introducirá varilla roscada con leve movimiento de rotación, esperando el tiempo de fraguado. Finalmente, se colocará la pieza a fijar y se dará el par de apriete correspondiente, según ficha técnica del producto y especificaciones del fabricante.
Incluye replanteo previo especial, elaboración y entrega de planos de taller para la verificación de la Dirección Facultativa. La partida se ejecutará según Memoria de Estructuras, Pliego Particular, CTE, normas UNE aplicables e indicaciones de la Dirección Facultativa.

| Código | Ud | Descripción | Rendimiento | Precio | Importe |
|---|---|---|---|---|---|
| O01OB130 | h | Oficial 1ª cerrajero | 1.36 | 16.65 | 22.64 |
| P126654G | kg | Palastro 10 mm | 3.3 | 0.9 | 2.97 |
| O01OA060 | h | Peón especializado | 0.06 | 23.3 | 1.40 |
| M03B100 | h | Taladradora mecánica | 0.05 | 8.22 | 0.41 |
| P01UG220 | ud | Resina de inyección Hilti HIT-HY 200 | 0.1 | 30.17 | 3.02 |
| M11PI040 | ud | Aplicador manual resinas Hilti HDM 500 | 0.003 | 66.65 | 0.20 |
| P01UG218 | ud | Varilla roscada Hilti HIT-Z M16x155 | 1 | 3.08 | 3.08 |
|  |  | Total |  |  | 33.72 |

| Medición | Uds. | Parcial |
|---|---|---|
| Celosía Acceso E | 2 | 2.00 |
| Celosía Acceso O | 2 | 2.00 |
| Total |  | 4 |

### 03.03 ESTRUCTURA PUESTOS DE VENTA (01/01/2010)
Importe: 163632.19

**03.03.01** kg ACERO LAMINADO S275JR EN PUESTOS (12/06/2017)
37875.75 kg × 2.01 = 76130.26
Acero laminado S275, en perfiles tubulares para estructura metálica en formación de puestos, i/soldaduras, nudos, despuntes y dos manos de imprimación con pintura de minio de plomo electrolítico, y p.p. de piezas especiales y elementos de unión; montado y colocado, incluyendo grúas, andamiajes, apuntalamientos temporales y todos los medios auxiliares necesarios para la fabricación, la construcción y el montaje, así como materiales, medios auxiliares, según NTE-EAE, CTE-DB-SE-A y EAE. Acero con marcado CE y DdP (Declaración de prestaciones) según Reglamento (UE) 305/2011.
Incluye replanteo previo especial, elaboración y entrega de planos de taller para la verificación de la Dirección Facultativa. La partida se ejecutará según Memoria de Estructuras, Pliego Particular, CTE, normas UNE aplicables e indicaciones de la Dirección Facultativa.

| Código | Ud | Descripción | Rendimiento | Precio | Importe |
|---|---|---|---|---|---|
| O01OB130 | h | Oficial 1ª cerrajero | 0.015 | 16.65 | 0.25 |
| O01OB140 | h | Ayudante cerrajero | 0.015 | 15.66 | 0.23 |
| P03ALT010 | kg | Acero en tubo rectangular (material; 12/06/2017) | 1.1 | 0.91 | 1.00 |
| P25OU080 | l | Minio electrolítico | 0.01 | 6.56 | 0.07 |
| M07CG010 | h | Camión con grúa 6 t | 0.005 | 37.67 | 0.19 |
| P01DW090 | ud | Pequeño material | 0.231 | 1.19 | 0.27 |
|  |  | Total |  |  | 2.01 |

| Medición | Uds. | Largo | Parcial |
|---|---|---|---|
| PUESTO TIPO 1 |  |  |  |
| - |  |  |  |
| Celosía 1 |  |  |  |
| SHS 50.3 | 110.245 |  | 110.25 |
|  | 107.7375 |  | 107.74 |
|  | 69.7 |  | 69.70 |
|  | 51 |  | 51.00 |
|  | 71.4 |  | 71.40 |
| - |  |  |  |
| Resto Celosias 1 | 1 | 410.09 | 410.09 |
| Celosía 1' |  |  |  |
| SHS 50.3 | 107.7375 |  | 107.74 |
|  | 44.2 |  | 44.20 |
|  | 30.6 |  | 30.60 |
|  | 51 |  | 51.00 |
| - |  |  |  |
| Resto Celosías 1' | 1 | 233.54 | 233.54 |
| - |  |  |  |
| Celosía 2 |  |  |  |
| SHS 50.3 | 88.4 |  | 88.40 |
|  | 30.6 |  | 30.60 |
|  | 51 |  | 51.00 |
|  | 63.5375 |  | 63.54 |
|  | 108.2475 |  | 108.25 |
|  | 78.2425 |  | 78.24 |
| arriostramiento | 49.3 |  | 49.30 |
| RHS 100.50.3 | 52.074 |  | 52.07 |
|  | 37.356 |  | 37.36 |
| - |  |  |  |
| Resto Celosía 2 | 1 | 558.76 | 558.76 |
| - |  |  |  |
| Celosía 3 |  |  |  |
| SHS 50.3 | 17.6375 |  | 17.64 |
|  | 16.3625 |  | 16.36 |
|  | 14.025 |  | 14.03 |
|  | 12.8775 |  | 12.88 |
| RHS 100.50.3- arriostramientos | 41.58 |  | 41.58 |
| - |  |  |  |
| Resto Celosía 3 | 1 | 102.49 | 102.49 |
| - |  |  |  |
| Celosía 4 |  |  |  |
| SHS 50.3 | 33.7875 |  | 33.79 |
|  | 16.3625 |  | 16.36 |
|  | 12.9625 |  | 12.96 |
|  | 10.2 |  | 10.20 |
|  | 18.36 |  | 18.36 |
|  | 6.63 |  | 6.63 |
|  | 5.525 |  | 5.53 |
|  | 8.5 |  | 8.50 |
| RHS 100.50.3 - arriostramiento | 40.92 |  | 40.92 |
| - |  |  |  |
| Resto Celosías 4 | 1 | 153.25 | 153.25 |
| - |  |  |  |
| Celosía 5 |  |  |  |
| SHS 50.3 | 48.28 |  | 48.28 |
|  | 17 |  | 17.00 |
|  | 27.54 |  | 27.54 |
|  | 2.5925 |  | 2.59 |
| - |  |  |  |
| Resto Celosías 5 | 3 | 95.41 | 286.23 |
| - |  |  |  |
| Celosía 6 |  |  |  |
| SHS 50.3 | 51.85 |  | 51.85 |
|  | 32.725 |  | 32.73 |
|  | 17 |  | 17.00 |
| - |  |  |  |
| Resto Celosías 6 | 3 | 101.58 | 304.74 |
| - |  |  |  |
| Pórticos centrales |  |  |  |
| SHS 50.3 | 61.88 |  | 61.88 |
| - |  |  |  |
| Correas |  |  |  |
| SHS 60.3 - cub. superior | 415.2 |  | 415.20 |
|  | 94.7694 |  | 94.77 |
| SHS 60.3 - cub. inferior | 173.3979 |  | 173.40 |
|  | 228.7233 |  | 228.72 |
| Subtotal |  |  | 4678.19 |
| - |  |  |  |
| RESTO PUESTOS TIPO 1 | 3 | 4678.19 | 14034.57 |
| Subtotal |  |  | 14034.57 |
| - |  |  |  |
| - |  |  |  |
| PUESTO TIPO 2 |  |  |  |
| - |  |  |  |
| Celosía 1 |  |  |  |
| SHS 50.3 | 98.005 |  | 98.01 |
|  | 96.7725 |  | 96.77 |
|  | 62.9 |  | 62.90 |
|  | 102 |  | 102.00 |
|  | 5.78 |  | 5.78 |
|  | 6.715 |  | 6.72 |
| - |  |  |  |
| Celosía 1' |  |  |  |
| SHS 50.3 | 98.0475 |  | 98.05 |
|  | 96.7725 |  | 96.77 |
|  | 62.9 |  | 62.90 |
|  | 114.75 |  | 114.75 |
| - |  |  |  |
| Celosía 1'' |  |  |  |
| SHS 50.3 | 96.7725 |  | 96.77 |
|  | 22.1 |  | 22.10 |
|  | 9.9875 |  | 9.99 |
|  | 42.5 |  | 42.50 |
|  | 51 |  | 51.00 |
|  | 5.78 |  | 5.78 |
| RHS 100.50.3 | 86.79 |  | 86.79 |
| - |  |  |  |
| Celosía 1''' |  |  |  |
| SHS 50.3 | 96.7725 |  | 96.77 |
|  | 22.1 |  | 22.10 |
|  | 11.1775 |  | 11.18 |
|  | 42.5 |  | 42.50 |
|  | 38.25 |  | 38.25 |
| RHS 100.50.3 | 86.79 |  | 86.79 |
| - |  |  |  |
| Celosía 2 |  |  |  |
| SHS 50.3 | 64.6 |  | 64.60 |
|  | 23.375 |  | 23.38 |
|  | 44.2 |  | 44.20 |
|  | 20.9525 |  | 20.95 |
|  | 33.66 |  | 33.66 |
|  | 30.6 |  | 30.60 |
|  | 12.75 |  | 12.75 |
|  | 108.2475 |  | 108.25 |
|  | 44.71 |  | 44.71 |
| arriostramiento | 54.4 |  | 54.40 |
| RHS 100.50.3 | 86.79 |  | 86.79 |
| - |  |  |  |
| Celosía 2' |  |  |  |
| SHS 50.3 | 23.12 |  | 23.12 |
|  | 23.375 |  | 23.38 |
|  | 44.2 |  | 44.20 |
|  | 2.805 |  | 2.81 |
|  | 13.6 |  | 13.60 |
|  | 50.3625 |  | 50.36 |
|  | 108.2475 |  | 108.25 |
|  | 44.71 |  | 44.71 |
| arriostramiento | 54.4 |  | 54.40 |
| RHS 100.50.3 | 74.712 |  | 74.71 |
|  | 17.358 |  | 17.36 |
| - |  |  |  |
| Celosía 3 |  |  |  |
| SHS 50.3 | 17.6375 |  | 17.64 |
|  | 16.3625 |  | 16.36 |
|  | 14.025 |  | 14.03 |
|  | 12.8775 |  | 12.88 |
|  | 20.4 |  | 20.40 |
|  | 12.58 |  | 12.58 |
|  | 11.05 |  | 11.05 |
|  | 6.63 |  | 6.63 |
| RHS 100.50.3- arriostramientos | 41.58 |  | 41.58 |
| - |  |  |  |
| Celosía 3' |  |  |  |
| SHS 50.3 | 11.135 |  | 11.14 |
|  | 8.7975 |  | 8.80 |
|  | 6.8 |  | 6.80 |
|  | 6.29 |  | 6.29 |
| - |  |  |  |
| Celosía 4 |  |  |  |
| SHS 50.3 | 33.7875 |  | 33.79 |
|  | 16.3625 |  | 16.36 |
|  | 12.9625 |  | 12.96 |
|  | 23.8 |  | 23.80 |
|  | 18.36 |  | 18.36 |
|  | 13.26 |  | 13.26 |
|  | 8.5 |  | 8.50 |
| RHS 100.50.3 - arriostramiento | 40.92 |  | 40.92 |
| - |  |  |  |
| Celosía 4' |  |  |  |
| SHS 50.3 | 17.6375 |  | 17.64 |
|  | 16.3625 |  | 16.36 |
|  | 15.3 |  | 15.30 |
|  | 18.36 |  | 18.36 |
|  | 3.4 |  | 3.40 |
| - |  |  |  |
| Celosía 4'' |  |  |  |
| SHS 50.3 | 14.1525 |  | 14.15 |
|  | 12.8775 |  | 12.88 |
|  | 13.6 |  | 13.60 |
|  | 13.26 |  | 13.26 |
| - |  |  |  |
| Celosía 5 |  |  |  |
| SHS 50.3 | 47.855 |  | 47.86 |
|  | 18.7 |  | 18.70 |
|  | 25.075 |  | 25.08 |
| - |  |  |  |
| Celosía 6 |  |  |  |
| SHS 50.3 | 51.425 |  | 51.43 |
|  | 26.35 |  | 26.35 |
|  | 18.7 |  | 18.70 |
| - |  |  |  |
| Celosía 7 |  |  |  |
| SHS 50.3 | 23.2475 |  | 23.25 |
|  | 21.9725 |  | 21.97 |
|  | 11.22 |  | 11.22 |
|  | 21.08 |  | 21.08 |
| - |  |  |  |
| Pórticos centrales |  |  |  |
| SHS 50.3 | 61.88 |  | 61.88 |
| - |  |  |  |
| Correas |  |  |  |
| SHS 60.3 - cub. superior | 290.64 |  | 290.64 |
|  | 17.2827 |  | 17.28 |
|  | 21.6423 |  | 21.64 |
|  | 8.2002 |  | 8.20 |
|  | 15.4662 |  | 15.47 |
|  | 13.5978 |  | 13.60 |
|  | 94.7694 |  | 94.77 |
| SHS 60.3 - cub. inferior | 173.3979 |  | 173.40 |
|  | 228.7233 |  | 228.72 |
| Subtotal |  |  | 4008.68 |
| - |  |  |  |
| RESTO PUESTOS TIPO 2 | 1 | 4008.68 | 4008.68 |
| Subtotal |  |  | 4008.68 |
| - |  |  |  |
| - |  |  |  |
| PUESTO TIPO 3 |  |  |  |
| - |  |  |  |
| Celosía 1 |  |  |  |
| SHS 50.3 | 110.245 |  | 110.25 |
|  | 107.7375 |  | 107.74 |
|  | 69.7 |  | 69.70 |
|  | 124.355 |  | 124.36 |
|  | 2.38 |  | 2.38 |
|  | 3.655 |  | 3.66 |
| - |  |  |  |
| Celosía 1' |  |  |  |
| SHS 50.3 | 157.08 |  | 157.08 |
|  | 52.7 |  | 52.70 |
|  | 80.58 |  | 80.58 |
|  | 12.41 |  | 12.41 |
|  | 2.4225 |  | 2.42 |
|  | 1.9125 |  | 1.91 |
| - |  |  |  |
| Celosía 1'' |  |  |  |
| SHS 50.3 | 107.7375 |  | 107.74 |
|  | 44.2 |  | 44.20 |
|  | 49.3 |  | 49.30 |
|  | 53.72 |  | 53.72 |
| RHS 100.50.3 | 69.432 |  | 69.43 |
| - |  |  |  |
| Celosía 1''' |  |  |  |
| SHS 50.3 | 77.18 |  | 77.18 |
|  | 22.1 |  | 22.10 |
|  | 32.3 |  | 32.30 |
|  | 26.86 |  | 26.86 |
| RHS 100.50.3 | 69.432 |  | 69.43 |
| - |  |  |  |
| Celosía 2 |  |  |  |
| SHS 50.3 | 63.75 |  | 63.75 |
|  | 46.665 |  | 46.67 |
|  | 44.2 |  | 44.20 |
|  | 53.72 |  | 53.72 |
|  | 30.6 |  | 30.60 |
|  | 78.2425 |  | 78.24 |
|  | 108.2475 |  | 108.25 |
| arriostramiento | 49.64 |  | 49.64 |
| RHS 100.50.3 | 52.074 |  | 52.07 |
|  | 37.356 |  | 37.36 |
| - |  |  |  |
| Celosía 2' |  |  |  |
| SHS 50.3 | 55.25 |  | 55.25 |
|  | 23.375 |  | 23.38 |
|  | 22.1 |  | 22.10 |
|  | 15.3 |  | 15.30 |
|  | 26.86 |  | 26.86 |
|  | 96.22 |  | 96.22 |
|  | 44.71 |  | 44.71 |
| arriostramiento | 49.64 |  | 49.64 |
| RHS 100.50.3 | 56.034 |  | 56.03 |
|  | 17.358 |  | 17.36 |
| - |  |  |  |
| Celosía 3 |  |  |  |
| SHS 50.3 | 17.6375 |  | 17.64 |
|  | 16.15 |  | 16.15 |
|  | 14.1525 |  | 14.15 |
|  | 12.665 |  | 12.67 |
|  | 20.4 |  | 20.40 |
|  | 33.15 |  | 33.15 |
| RHS 100.50.3- arriostramientos | 41.58 |  | 41.58 |
| - |  |  |  |
| Celosía 3' |  |  |  |
| SHS 50.3 | 11.135 |  | 11.14 |
|  | 8.7975 |  | 8.80 |
|  | 6.8 |  | 6.80 |
|  | 6.29 |  | 6.29 |
| - |  |  |  |
| Celosía 4 |  |  |  |
| SHS 50.3 | 33.7875 |  | 33.79 |
|  | 15.47 |  | 15.47 |
|  | 11.8575 |  | 11.86 |
|  | 27.2 |  | 27.20 |
|  | 30.6 |  | 30.60 |
|  | 2.295 |  | 2.30 |
|  | 6.12 |  | 6.12 |
| RHS 100.50.3 - arriostramiento | 40.92 |  | 40.92 |
| - |  |  |  |
| Celosía 4' |  |  |  |
| SHS 50.3 | 17.6375 |  | 17.64 |
|  | 16.3625 |  | 16.36 |
|  | 13.6 |  | 13.60 |
|  | 18.36 |  | 18.36 |
|  | 2.295 |  | 2.30 |
|  | 2.04 |  | 2.04 |
| - |  |  |  |
| Celosía 5 |  |  |  |
| SHS 50.3 | 48.28 |  | 48.28 |
|  | 18.7 |  | 18.70 |
|  | 25.075 |  | 25.08 |
| - |  |  |  |
| Celosía 6 |  |  |  |
| SHS 50.3 | 51.85 |  | 51.85 |
|  | 26.35 |  | 26.35 |
|  | 18.7 |  | 18.70 |
| - |  |  |  |
| Celosía 7 |  |  |  |
| SHS 50.3 | 17.6375 |  | 17.64 |
|  | 16.3625 |  | 16.36 |
|  | 11.9 |  | 11.90 |
|  | 19.89 |  | 19.89 |
| - |  |  |  |
| Celosía 8 |  |  |  |
| SHS 50.3 | 23.3325 |  | 23.33 |
|  | 22.1 |  | 22.10 |
|  | 15.3 |  | 15.30 |
|  | 26.52 |  | 26.52 |
| RHS 100.50.3 | 34.716 |  | 34.72 |
| - |  |  |  |
| Celosía 9 |  |  |  |
| SHS 50.3 | 17.425 |  | 17.43 |
|  | 16.3625 |  | 16.36 |
|  | 11.9 |  | 11.90 |
|  | 9.18 |  | 9.18 |
|  | 10.71 |  | 10.71 |
| - |  |  |  |
| Celosía 10 |  |  |  |
| SHS 50.3 | 14.1525 |  | 14.15 |
|  | 12.8775 |  | 12.88 |
|  | 11.9 |  | 11.90 |
|  | 11.05 |  | 11.05 |
|  | 4.25 |  | 4.25 |
| - |  |  |  |
| Portico 1 ascensor |  |  |  |
| SHS 50.3 | 14.2375 |  | 14.24 |
| RHS 100.50.3 | 40.26 |  | 40.26 |
| RHS 100.50.3 - arriostramientos | 54.78 |  | 54.78 |
| - |  |  |  |
| Resto pórtico 1 ascensor | 1 | 109.28 | 109.28 |
| - |  |  |  |
| Portico 2 ascensor |  |  |  |
| SHS 50.3 | 19.4225 |  | 19.42 |
| RHS 100.50.3 | 80.52 |  | 80.52 |
| RHS 100.50.3 - arriostramientos | 85.8 |  | 85.80 |
| - |  |  |  |
| Portico 2' ascensor |  |  |  |
| SHS 50.3 | 19.4225 |  | 19.42 |
| RHS 100.50.3 | 40.656 |  | 40.66 |
| - |  |  |  |
| Pórticos centrales |  |  |  |
| SHS 50.3 | 62.56 |  | 62.56 |
| RHS 100.50.3 - arriostramientos | 76.032 |  | 76.03 |
| - |  |  |  |
| Portico ascensor |  |  |  |
| SHS 50.3 | 19.21 |  | 19.21 |
| - |  |  |  |
| Correas |  |  |  |
| SHS 60.3 - cub. superior | 207.6 |  | 207.60 |
|  | 46.71 |  | 46.71 |
|  | 65.394 |  | 65.39 |
|  | 83.04 |  | 83.04 |
|  | 90.4617 |  | 90.46 |
| SHS 60.3 - cub. inferior | 160.0596 |  | 160.06 |
|  | 228.7233 |  | 228.72 |
| Subtotal |  |  | 4676.82 |
| - |  |  |  |
| - |  |  |  |
| PUESTO TIPO 4 |  |  |  |
| - |  |  |  |
| Celosía 1 |  |  |  |
| SHS 50.3 | 96.8575 |  | 96.86 |
|  | 94.35 |  | 94.35 |
|  | 62.9 |  | 62.90 |
|  | 107.44 |  | 107.44 |
|  | 4.76 |  | 4.76 |
|  | 5.61 |  | 5.61 |
| - |  |  |  |
| Celosía 1' |  |  |  |
| SHS 50.3 | 106.93 |  | 106.93 |
|  | 104.4225 |  | 104.42 |
|  | 69.7 |  | 69.70 |
|  | 114.155 |  | 114.16 |
|  | 14.535 |  | 14.54 |
| - |  |  |  |
| Celosía 1'' |  |  |  |
| SHS 50.3 | 93.925 |  | 93.93 |
|  | 42.84 |  | 42.84 |
|  | 8.7125 |  | 8.71 |
|  | 42.5 |  | 42.50 |
|  | 26.86 |  | 26.86 |
|  | 5.865 |  | 5.87 |
|  | 4.505 |  | 4.51 |
| RHS 100.50.3 | 74.712 |  | 74.71 |
| - |  |  |  |
| Celosía 1''' |  |  |  |
| SHS 50.3 | 104.4225 |  | 104.42 |
|  | 18.8275 |  | 18.83 |
|  | 22.1 |  | 22.10 |
|  | 49.3 |  | 49.30 |
|  | 33.575 |  | 33.58 |
|  | 17.595 |  | 17.60 |
| RHS 100.50.3 | 74.712 |  | 74.71 |
| - |  |  |  |
| Celosía 2 |  |  |  |
| SHS 50.3 | 63.75 |  | 63.75 |
|  | 23.3325 |  | 23.33 |
|  | 22.1 |  | 22.10 |
|  | 17.255 |  | 17.26 |
|  | 26.86 |  | 26.86 |
|  | 23.8 |  | 23.80 |
|  | 5.865 |  | 5.87 |
|  | 4.505 |  | 4.51 |
|  | 108.2475 |  | 108.25 |
|  | 44.71 |  | 44.71 |
| RHS 100.50.3 | 69.432 |  | 69.43 |
|  | 37.356 |  | 37.36 |
| arriostramiento | 73.92 |  | 73.92 |
| - |  |  |  |
| Celosía 2' |  |  |  |
| SHS 50.3 | 63.5375 |  | 63.54 |
|  | 22.1 |  | 22.10 |
|  | 23.375 |  | 23.38 |
|  | 37.57 |  | 37.57 |
|  | 30.6 |  | 30.60 |
|  | 33.575 |  | 33.58 |
|  | 17.595 |  | 17.60 |
|  | 108.2475 |  | 108.25 |
|  | 44.71 |  | 44.71 |
| RHS 100.50.3 | 37.356 |  | 37.36 |
|  | 69.432 |  | 69.43 |
| arriostramiento | 77.088 |  | 77.09 |
| - |  |  |  |
| Celosía 3 |  |  |  |
| SHS 50.3 | 17.935 |  | 17.94 |
|  | 16.15 |  | 16.15 |
|  | 14.4925 |  | 14.49 |
|  | 12.8775 |  | 12.88 |
|  | 20.4 |  | 20.40 |
|  | 13.26 |  | 13.26 |
|  | 16.575 |  | 16.58 |
| RHS 100.50.3- arriostramientos | 41.58 |  | 41.58 |
| - |  |  |  |
| Celosía 4 |  |  |  |
| SHS 50.3 | 33.7875 |  | 33.79 |
|  | 16.3625 |  | 16.36 |
|  | 12.8775 |  | 12.88 |
|  | 27.2 |  | 27.20 |
|  | 30.6 |  | 30.60 |
|  | 4.59 |  | 4.59 |
|  | 4.08 |  | 4.08 |
| RHS 100.50.3 - arriostramiento | 40.92 |  | 40.92 |
| - |  |  |  |
| Resto Celosía 4 | 1 | 170.42 | 170.42 |
| - |  |  |  |
| Celosía 5 |  |  |  |
| SHS 50.3 | 48.28 |  | 48.28 |
|  | 18.7 |  | 18.70 |
|  | 30.6 |  | 30.60 |
| - |  |  |  |
| Resto Celosía 5 | 1 | 97.58 | 97.58 |
| - |  |  |  |
| Celosía 6 |  |  |  |
| SHS 50.3 | 51.85 |  | 51.85 |
|  | 30.6 |  | 30.60 |
|  | 18.7 |  | 18.70 |
| - |  |  |  |
| Resto Celosía 6 | 1 | 101.15 | 101.15 |
| - |  |  |  |
| Celosía 7 |  |  |  |
| SHS 50.3 | 15.385 |  | 15.39 |
|  | 12.835 |  | 12.84 |
|  | 8.5 |  | 8.50 |
|  | 14.79 |  | 14.79 |
| - |  |  |  |
| Celosía 8 |  |  |  |
| SHS 50.3 | 18.87 |  | 18.87 |
|  | 16.3625 |  | 16.36 |
|  | 11.9 |  | 11.90 |
|  | 19.89 |  | 19.89 |
| - |  |  |  |
| Celosía 9 |  |  |  |
| SHS 50.3 | 19.8475 |  | 19.85 |
|  | 18.615 |  | 18.62 |
|  | 18.7 |  | 18.70 |
|  | 10.88 |  | 10.88 |
|  | 15.3 |  | 15.30 |
| RHS 100.50.3 | 17.358 |  | 17.36 |
| - |  |  |  |
| Celosía 10 |  |  |  |
| SHS 50.3 | 17.6375 |  | 17.64 |
|  | 16.3625 |  | 16.36 |
|  | 11.9 |  | 11.90 |
|  | 10.71 |  | 10.71 |
|  | 9.0525 |  | 9.05 |
| RHS 100.50.3 | 17.358 |  | 17.36 |
| - |  |  |  |
| Pórticos centrales |  |  |  |
| SHS 50.3 | 62.56 |  | 62.56 |
| RHS 100.50.3 - arriostramientos | 76.032 |  | 76.03 |
| - |  |  |  |
| Correas |  |  |  |
| SHS 60.3 - cub. superior | 290.64 |  | 290.64 |
|  | 70.065 |  | 70.07 |
|  | 94.7694 |  | 94.77 |
| SHS 60.3 - cub. inferior | 160.0596 |  | 160.06 |
|  | 228.7233 |  | 228.72 |
| Subtotal |  |  | 4665.20 |
| - |  |  |  |
| 5% cortes, despuntes, etc. | 0.05 | 36072.14 | 1803.61 |
| Total |  |  | 37875.75 |

**03.03.02** m2 HORMIGON ARMADO HA-25/B/20/I ZUNCHOS PUESTOS (01/01/2010)
587.89 m2 × 96.78 = 56895.99
Hormigón armado HA-25/P/20/I elaborado en central, en zunchos planos para apoyo de estructura de puestos de venta, de 15 cm de espesor, apoyados sobre forjado existente según planos de detalle, i/p.p. de armadura (6,75 kg/m2) y encofrado de madera vista, en puestos de venta, para apoyo de la estructura de los puestos, vertido con pluma-grúa, vibrado y colocado. Según normas NTE-EME y EHE-08. Componentes del hormigón y acero con marcado CE y DdP (Declaración de prestaciones) según Reglamento /(UE) 305/2011.
Incluye replanteo previo especial, elaboración y entrega de planos de taller para la verificación de la Dirección Facultativa. La partida se ejecutará según Memoria de Estructuras, Pliego Particular, CTE, normas UNE aplicables e indicaciones de la Dirección Facultativa.

| Código | Ud | Descripción | Rendimiento | Precio | Importe |
|---|---|---|---|---|---|
| E05HVM030 | m3 | HORMIGÓN P/ARMAR HA-25/P/20/I ZUNCHOS | 1 | 76.37 | 76.37 |
| E05HVE030 | m2 | ENCOFRADO ZUNCHOS CON MADERA 4 POSTURAS | 0.4 | 24.13 | 9.65 |
| E04AB020 | kg | ACERO CORRUGADO B 500 S | 6.75 | 1.35 | 9.11 |
| M02GT002 | h | Grúa pluma 30 m./0,75 t | 0.1 | 16.53 | 1.65 |
|  |  | Total |  |  | 96.78 |

| Medición | Uds. | Largo | Ancho | Parcial |
|---|---|---|---|---|
| PLANTA BAJA |  |  |  |  |
| - |  |  |  |  |
| Estructura para puestos de venta | 8 | 25.28 | 0.8 | 161.79 |
|  | 4 | 25.28 | 1.3 | 131.46 |
|  | 4 | 26 | 0.8 | 83.20 |
|  | 2 | 26 | 1.3 | 67.60 |
|  | 4 | 24.8 | 0.8 | 79.36 |
|  | 2 | 24.8 | 1.3 | 64.48 |
| Total |  |  |  | 587.89 |

**03.03.03** ud PLACA ANCLAJE 200x150x6 mm c/TACO QUIMICO HIT-V-R-M12x150 (08/11/2013)
386 ud × 79.29 = 30605.94
Placa de anclaje de acero S 275JR, de dimensiones 250x150x6 mm con 4 varillas de anclaje estándar tipo HIT-V-R-M12x150 de HILTI o similar, para inyección, colocado sobre capsula plastica Hilti HVU M12, asentada sobre capa de mortero de nivelación sin retracción, anclada a zuncho de hormigón armado, i/taladro central, colocada, incluyendo grúas, andamiajes, apuntalamientos temporales y todos los medios auxiliares necesarios para la fabricación, la construcción y el montaje, así como materiales, medios auxiliares. Según EHE-08, CTE-DB-SE-A y EAE. Acero con marcado CE y DdP (Declaración de prestaciones) según Reglamento (UE) 305/2011.
Condiciones exigibles:
Se realizará taladro con martillo a rotopercusión utilizando brocas TE-CD o TE-YD conectadas a aspirador VC-20 para limpieza del polvo. Se introducirá varilla roscada con leve movimiento de rotación, esperando el tiempo de fraguado. Finalmente, se colocará la pieza a fijar y se dará el par de apriete correspondiente, según ficha técnica del producto y especificaciones del fabricante. Se aplicarán las condiciones establecidas en la ficha técnica del fabricante.
Incluye replanteo previo especial, elaboración y entrega de planos de taller para la verificación de la Dirección Facultativa. La partida se ejecutará según Memoria de Estructuras, Pliego Particular, CTE, normas UNE aplicables e indicaciones de la Dirección Facultativa.

| Código | Ud | Descripción | Rendimiento | Precio | Importe |
|---|---|---|---|---|---|
| O01OB130 | h | Oficial 1ª cerrajero | 1.5 | 16.65 | 24.98 |
| PÑAHGH | kg | Palastro 6 mm (material; 27/06/2017) | 1.413 | 0.9 | 1.27 |
| AÑGHAGH | ud | Varilla anclaje HIT V R M12x150 (material; 27/06/2017) | 4 | 4.27 | 17.08 |
| P01UG301 | ud | Anclaje químico Hilti (material; 08/11/2013) | 4 | 8.96 | 35.84 |
| P01DW090 | ud | Pequeño material | 0.1 | 1.19 | 0.12 |
|  |  | Total |  |  | 79.29 |

| Medición | Uds. | Largo | Parcial |
|---|---|---|---|
| ESTRUCTURA PUESTOS |  |  |  |
| - |  |  |  |
| Puestos tipo 1- 4 puestos- | 4 | 50 | 200.00 |
| Puestos tipo 2- 2 puestos | 2 | 46 | 92.00 |
| Puestos tipo 3- 1 puesto | 1 | 46 | 46.00 |
| Puestos tipo 4- 1 puesto | 1 | 48 | 48.00 |
| Total |  |  | 386 |

### 03.04 CONEXIÓN APARCAMIENTO (01/01/2010)
Importe: 26423.62

**03.04.01** m3 HORMIGÓN HA-25/B/20/IIa V.GRÚA LOSA (02/01/2016)
23.15 m3 × 182.08 = 4215.15
Hormigón armado HA-25/B/20/IIa elaborado en central en losas de cimentación, i/armadura (60 kg/m³), vertido con grúa, vibrado y colocado. Según normas NTE-CSL, EHE-08 y CTE-SE-C. Componentes del hormigón y acero con marcado CE y DdP (Declaración de prestaciones) según Reglamento (UE) 305/2011.
Incluye replanteo previo especial, elaboración y entrega de planos de taller para la verificación de la Dirección Facultativa. La partida se ejecutará según Memoria de Estructuras, Pliego Particular, CTE, normas UNE aplicables e indicaciones de la Dirección Facultativa.

| Código | Ud | Descripción | Rendimiento | Precio | Importe |
|---|---|---|---|---|---|
| E04LMG010_1 | m3 | HORMIGÓN P/ARMAR HA-25/B/20/IIa V.GRÚA LOSA (02/01/2016) | 1 | 101.08 | 101.08 |
| E04AB020 | kg | ACERO CORRUGADO B 500 S | 60 | 1.35 | 81.00 |
|  |  | Total |  |  | 182.08 |

| Medición | Uds. | Largo | Ancho | Alto | Parcial |
|---|---|---|---|---|---|
| Losa Inferior Galería |  |  |  |  |  |
|  | 1 | 23.15 | 2.4 | 0.25 | 13.89 |
| Losa Transición |  |  |  |  |  |
|  | 2 | 23.15 | 2 | 0.1 | 9.26 |
| Total |  |  |  |  | 23.15 |

**03.04.02** m3 HORMIGÓN ARMADO HA-25/B/20/IIa ENCOF/MADERA LOSAS (60 kg/m3) (02/01/2016)
13.89 m3 × 253.42 = 3520.00
Hormigón armado HA-25/B/20/IIa, elaborado en central, en losas planas, i/p.p. de armadura (60 kg/m3) y encofrado de madera, vertido con pluma-grúa, vibrado y colocado. Según normas NTE-EME, EHL y EHE-08. Componentes del hormigón y acero con marcado CE y DdP (Declaración de prestaciones) según Reglamento (UE) 305/2011.
Incluye replanteo previo especial, elaboración y entrega de planos de taller para la verificación de la Dirección Facultativa. La partida se ejecutará según Memoria de Estructuras, Pliego Particular, CTE, normas UNE aplicables e indicaciones de la Dirección Facultativa.

| Código | Ud | Descripción | Rendimiento | Precio | Importe |
|---|---|---|---|---|---|
| E05HLM010_1 | m3 | HORMIGÓN P/ARMAR HA-25/B/20/IIa LOSA PLANA (02/01/2016) | 1 | 80.12 | 80.12 |
| E05HLE010 | m2 | ENCOFRADO MADERA LOSAS 4 POSTURAS (02/01/2016) | 5 | 18.13 | 90.65 |
| E04AB020 | kg | ACERO CORRUGADO B 500 S | 60 | 1.35 | 81.00 |
| M02GT002 | h | Grúa pluma 30 m./0,75 t | 0.1 | 16.53 | 1.65 |
|  |  | Total |  |  | 253.42 |

| Medición | Uds. | Largo | Ancho | Alto | Parcial |
|---|---|---|---|---|---|
| Losa Superior Galería |  |  |  |  |  |
|  | 1 | 23.15 | 2.4 | 0.25 | 13.89 |
| Total |  |  |  |  | 13.89 |

**03.04.03** m3 HORMIGÓN HA-25/B/20/IIa 2 CARAS 0,25m V.GRÚA 3,00m MURO (01/01/2010)
42.53 m3 × 342.06 = 14547.81
Hormigón armado HA-25/B/20/IIa elaborado en central, en muro de 25 cm de espesor, i/armadura (60 kg/m³), encofrado y desencofrado con paneles metálicos de 2,70x2,40 m a dos caras, vertido, encofrado y desencofrado con grúa, vibrado y colocado. Según normas NTE-CCM, EHE-08 y CTE-SE-C. Componentes del hormigón y acero con marcado CE y DdP (Declaración de prestaciones) según Reglamento (UE) 305/2011.
Incluye replanteo previo especial, elaboración y entrega de planos de taller para la verificación de la Dirección Facultativa. La partida se ejecutará según Memoria de Estructuras, Pliego Particular, CTE, normas UNE aplicables e indicaciones de la Dirección Facultativa.

| Código | Ud | Descripción | Rendimiento | Precio | Importe |
|---|---|---|---|---|---|
| E04MEF020 | m2 | ENCOFRADO EN MUROS 2 CARAS 3,00m<h<6,00m (01/01/2010) | 4 | 40.37 | 161.48 |
| E04MMG010 | m3 | HORMIGÓN P/ARMAR HA-25/P/20/I V.GRÚA MURO (23/07/2017) | 1.05 | 94.5 | 99.23 |
| E04AB020 | kg | ACERO CORRUGADO B 500 S | 60 | 1.35 | 81.00 |
| M13EA430 | m | Tubo PVC diametro 22/26 (maquinaria; 23/07/2017) | 0.617 | 0.56 | 0.35 |
|  |  | Total |  |  | 342.06 |

| Medición | Uds. | Largo | Ancho | Alto | Parcial |
|---|---|---|---|---|---|
| Paredes Galería |  |  |  |  |  |
|  | 2 | 23.15 | 3 | 0.25 | 34.73 |
| Nueva escalera acceso parking |  |  |  |  |  |
|  | 1 | 6.5 | 3 | 0.4 | 7.80 |
| Total |  |  |  |  | 42.53 |

**03.04.04** ud ANCLAJE BARRA B-500S D=12 mm RESINA EPOXI-ACRILATO MASTERFLOW 92 (08/11/2013)
94 ud × 19.91 = 1871.54
Anclaje de barra de acero B-500S de diámetro 12 mm en hormigón armado, con resina epoxi-acrilato de altas resistencias con dosificación y mezcla automática en boquilla, y tiempo de endurecimiento aproximado de 1 hora a 20ºC y 65 % de humedad, mediante MasterFlow 920 AN (según UNE-EN 1504-6) de Basf o similar; incluso realización de taladro de diámetro 20 mm y 50 cm de longitud (25+25), soplado y limpieza. Medida la unidad ejecutada.
Incluye replanteo previo especial, elaboración y entrega de planos de taller para la verificación de la Dirección Facultativa. La partida se ejecutará según Memoria de Estructuras, Pliego Particular, CTE, normas UNE aplicables e indicaciones de la Dirección Facultativa.

| Código | Ud | Descripción | Rendimiento | Precio | Importe |
|---|---|---|---|---|---|
| O01OA060 | h | Peón especializado | 0.33 | 23.3 | 7.69 |
| M12T060 | h | Taladro percutor eléctrico medio | 0.297 | 1.5 | 0.45 |
| P03ACC040 | kg | Acero corrugado B 500 S/SD 12 mm (material; 23/07/2017) | 2.333 | 0.73 | 1.70 |
| P03R010 | ud | Resina epoxi anclaje MasterFlow 920 AN | 0.689 | 14.62 | 10.07 |
|  |  | Total |  |  | 19.91 |

| Medición | Uds. | Largo | Parcial |
|---|---|---|---|
| Conexión Losa Transición - Galería |  |  |  |
|  | 2 | 47 | 94.00 |
| Total |  |  | 94 |

**03.04.05** ud ANCLAJE BARRA B-500S D=25 mm ALTA RESISTENCIA MASTERFLOW 4800 (08/11/2013)
16 ud × 20.36 = 325.76
Anclaje de barra de acero B-500S de diámetro 25 mm en hormigón armado, con mortero epoxi fluido de altas resistencias con dosificación y mezcla automática en boquilla, y tiempo de endurecimiento aproximado de 7 días a 20ºC y 65 % de humedad, mediante MasterFlow 4800 de Basf o similar; incluso realización de taladro de diámetro 27 mm y 94 cm de profundidad, soplado y limpieza. Medida la unidad ejecutada.
Incluye replanteo previo especial, elaboración y entrega de planos de taller para la verificación de la Dirección Facultativa. La partida se ejecutará según Memoria de Estructuras, Pliego Particular, CTE, normas UNE aplicables e indicaciones de la Dirección Facultativa.

| Código | Ud | Descripción | Rendimiento | Precio | Importe |
|---|---|---|---|---|---|
| O01OA060 | h | Peón especializado | 0.66 | 23.3 | 15.38 |
| M12T070 | h | Taladro percutor eléctrico grande (maquinaria; 02/01/2016) | 0.594 | 2.06 | 1.22 |
| P03ACC060 | kg | Acero corrugado B 500 S/SD 25 mm (material; 02/01/2016) | 2.6 | 0.74 | 1.92 |
| P03R030 | kg | Mortero relleno MasterFlow 4800 (material; 02/01/2016) | 1.01 | 1.82 | 1.84 |
|  |  | Total |  |  | 20.36 |

Claves: resistencia, hormigón, epoxi, anclaje, alto, basf, acero, diámetro, mortero, ejecución, armadura, limpieza, taladro, humedad, endurecer, tiempo, fluido, barra, soplete

| Medición | Uds. | Parcial |
|---|---|---|
| Conexión viga apeo losa | 16 | 16.00 |
| Total |  | 16 |

**03.04.06** m3 HORMIGÓN HA-25/B/20/IIa ENCOF.MAD. LOSA ESCALERA (01/01/2010)
2.11 m3 × 274.53 = 579.26
Hormigón armado HA-25/P/20/I, elaborado en central, en losa de escalera, en tramos rectos e inclinados, i/p.p. de armadura (70 kg/m3) y encofrado de madera, vertido con pluma-grúa, vibrado y colocado. Según normas NTE-EME, EHL y EHE-08. Componentes del hormigón y acero con marcado CE y DdP (Declaración de prestaciones) según Reglamento (UE) 305/2011.
Incluye replanteo previo especial, elaboración y entrega de planos de taller para la verificación de la Dirección Facultativa. La partida se ejecutará según Memoria de Estructuras, Pliego Particular, CTE, normas UNE aplicables e indicaciones de la Dirección Facultativa.

| Código | Ud | Descripción | Rendimiento | Precio | Importe |
|---|---|---|---|---|---|
| ALKAHGKG | m3 | HORMIGON P/ARMAR HA-25/B/30/I LOSA ESCALERA (material; 09/11/2013) | 1 | 68.82 | 68.82 |
| E05HLE020 | m2 | ENCOFRADO MADERA LOSA INCLINADA 4 POSTURAS | 5.5 | 19.92 | 109.56 |
| E04AB020 | kg | ACERO CORRUGADO B 500 S | 70 | 1.35 | 94.50 |
| M02GT002 | h | Grúa pluma 30 m./0,75 t | 0.1 | 16.53 | 1.65 |
|  |  | Total |  |  | 274.53 |

| Medición | Uds. | Largo | Ancho | Alto | Parcial |
|---|---|---|---|---|---|
| Acceso galeria | 1 | 2.8 | 1.3 | 0.25 | 0.91 |
|  | 1 | 2.4 | 1.3 | 0.25 | 0.78 |
|  | 1 | 1.3 | 1.3 | 0.25 | 0.42 |
| Total |  |  |  |  | 2.11 |

**03.04.07** m3 HORMIGÓN ARMADO HA-25/B/20/IIa ENCOF/MADERA VISTA JÁCENA DE CUEL (01/01/2010)
0.35 m3 × 620.57 = 217.20
Hormigón armado HA-25/B/20/IIa elaborado en central, en jácenas de cuelgue, i/p.p. de armadura según planos de detalle (217 kg/m3) y encofrado de madera vista, vertido con pluma-grúa, vibrado y colocado. Según normas NTE-EME y EHE-08. Componentes del hormigón y acero con marcado CE y DdP (Declaración de prestaciones) según Reglamento (UE) 305/2011.
Incluye replanteo previo especial, elaboración y entrega de planos de taller para la verificación de la Dirección Facultativa. La partida se ejecutará según Memoria de Estructuras, Pliego Particular, CTE, normas UNE aplicables e indicaciones de la Dirección Facultativa.

| Código | Ud | Descripción | Rendimiento | Precio | Importe |
|---|---|---|---|---|---|
| E05HVM011 | m3 | HORMIGÓN P/ARMAR HA-25/P/20/IIa JÁCENAS (01/01/2010) | 1 | 86.58 | 86.58 |
| E05HVE020 | m2 | ENCOFRADO VISTO MADERA EN JÁCENAS (01/01/2010) | 4.167 | 57.25 | 238.56 |
| E04AB020 | kg | ACERO CORRUGADO B 500 S | 217 | 1.35 | 292.95 |
| M02GT002 | h | Grúa pluma 30 m./0,75 t | 0.15 | 16.53 | 2.48 |
|  |  | Total |  |  | 620.57 |

Claves: acero, marco, colocación, componente, hormigón, círculo, madero, encofrar, central, elaboración, jácena, armadura, vibración, norma, vertedero

| Medición | Uds. | Largo | Alto | Parcial |
|---|---|---|---|---|
| Viga invertida apeo losa parking | 1 | 0.35 | 1 | 0.35 |
| Total |  |  |  | 0.35 |

**03.04.08** kg ACERO S275 JR EN ESTRUCTURA SOLDADA (08/11/2013)
186 kg × 1.91 = 355.26
Acero S275JR en perfiles laminados en caliente para pilares, vigas, incluso suministro, transporte, corte y montaje para ajuste a la geometría, montaje de la estructura, parte proporcional de elementos de unión mediante soldadura, sus tapas y rigidizadores, conectores a cortante, limpieza, repasos, pulidos, lijados y esmerilados, chorreado, capa de imprimación anticorrosiva dos componentes a base de resina epoxídica y catalizador tipo poliamida y capa de acabado de esmalte poliuretano dos coomponentes a base de disocianato y resinas acrílicas (que garanticen los requerimientos frente a la corrosión según Pliego Particular y color a elegir por la Dirección Facultativa), incluso despuntes, incluyendo grúas, andamiajes, apuntalamientos temporales y todos los medios auxiliares necesarios para la fabricación, la construcción y el montaje, así como materiales, medios auxiliares.
Incluye replanteo previo especial, elaboración y entrega de planos de taller para la verificación de la Dirección Facultativa. La partida se ejecutará según Memoria de Estructuras, Pliego Particular, CTE, normas UNE aplicables e indicaciones de la Dirección Facultativa.

| Código | Ud | Descripción | Rendimiento | Precio | Importe |
|---|---|---|---|---|---|
| O01OB130 | h | Oficial 1ª cerrajero | 0.02 | 16.65 | 0.33 |
| O01OB140 | h | Ayudante cerrajero | 0.02 | 15.66 | 0.31 |
| P03AL005 | kg | Acero laminado S 275 JR | 1 | 0.87 | 0.87 |
| P25OU081 | l | Imp antic 2comp resina epox y catalizador | 0.01 | 12 | 0.12 |
| P25OU082 | l | Esmalte poliur 2comp isocianato y res acrilicas | 0.01 | 11.5 | 0.12 |
| P01DW090 | ud | Pequeño material | 0.1 | 1.19 | 0.12 |
| O01OB025 | h | Oficial 1ª gruísta | 0.001 | 18.96 | 0.02 |
| P659 |  | Medios auxiliares | 1 | 0.02 | 0.02 |
|  |  | Total |  |  | 1.91 |

Claves: correa, perfil, unión, zuncho, viga, lámina, soldadura, acero, soporte, corte, estructura, imprimación, especial, pintura, minio, plomo, círculo, marco, caliente, mano, montaje, colocación, pieza

| Medición | Uds. | Largo | Parcial |
|---|---|---|---|
| fórmula: b*93,00 | 1 | 2 | 186.00 |
| Total |  |  | 186 |

**03.04.09** ud PLACA ANCLAJE S275 40x40x2cm (02/01/2016)
1 ud × 31.45 = 31.45
Placa de anclaje de acero S275 en perfil plano, de dimensiones 400x400x20 mm con cuatro garrotas de acero corrugado de 16 mm de diámetro y 45 cm de longitud total, soldadas, i/taladro central, colocada, incluyendo grúas, andamiajes, apuntalamientos temporales y todos los medios auxiliares necesarios para la fabricación, la construcción y el montaje, así como materiales, medios auxiliares. Según NTE, CTE-DB-SE-A y EAE. Acero con con marcado CE y DdP (Declaración de prestaciones) según Reglamento (UE) 305/2011
Incluye replanteo previo especial, elaboración y entrega de planos de taller para la verificación de la Dirección Facultativa. La partida se ejecutará según Memoria de Estructuras, Pliego Particular, CTE, normas UNE aplicables e indicaciones de la Dirección Facultativa.

| Código | Ud | Descripción | Rendimiento | Precio | Importe |
|---|---|---|---|---|---|
| O01OB130 | h | Oficial 1ª cerrajero | 0.42 | 16.65 | 6.99 |
| O01OB140 | h | Ayudante cerrajero | 0.42 | 15.66 | 6.58 |
| O01OB010 | h | Oficial 1ª encofrador | 0.2 | 19.46 | 3.89 |
| P13TP025 | kg | Palastro 20 mm (material; 02/01/2016) | 14 | 0.9 | 12.60 |
| P03ACA080 | kg | Acero corrugado B 400 S/SD (material; 02/01/2016) | 1.6 | 0.7 | 1.12 |
| M12O010 | h | Equipo oxicorte | 0.05 | 2.69 | 0.13 |
| P01DW090 | ud | Pequeño material | 0.12 | 1.19 | 0.14 |
|  |  | Total |  |  | 31.45 |

Claves: colocación, placa, dimensión, marco, plano, diámetro, anclaje, perfil, círculo, corrugado, soldadura, central, acero

**03.04.10** m RECONSTRUCCION ZUNCHO BORDE LOSA HA-25/B/20/IIa e=7 cm (08/11/2013)
15.6 m × 48.73 = 760.19
Reconstrucción de losa mediante zuncho perimetral mediante teniendo en cuenta un espesor medio de 7 cm de espesor, rellenada con hormigón HA-25/B/20/IIa, armado según memoria de cálculo de refuerzo, segun planos de detalle e indicaciones de la D.F. vibrado y colocado, vertido sobre carretilla o pequeño contenedor, compactado del hormigón, vibrado con vibrador de aguja de 1 1/2", Incluso previa retirada del hormigón deteriorado, limpieza de superficie a recrecer eliminando restos de grasas, aceites, barnices o pinturas, limpieza de la armadura eliminando los restos de óxidos, humedecido de zona a reforzar dejando un soporte estable, aplicación de producto de unión entre antiguo y nuevo hormigón, a base de adhesivo epoxídico bicomponente sin disolventes, Eporip de Mapei o similar, encofrado y desencofrado manual, anclaje de barras a estructura existente con mortero epoxi fluido de altas resistencias con dosificación y mezcla automática en boquilla, limpieza de tajo, y p.p. medios auxiliares.
Incluye replanteo previo especial, elaboración y entrega de planos de taller para la verificación de la Dirección Facultativa. La partida se ejecutará según Memoria de Estructuras, Pliego Particular, CTE, normas UNE aplicables e indicaciones de la Dirección Facultativa.

| Código | Ud | Descripción | Rendimiento | Precio | Importe |
|---|---|---|---|---|---|
| O01OA030 | h | Oficial primera | 0.63 | 19.86 | 12.51 |
| O01OA060 | h | Peón especializado | 0.63 | 23.3 | 14.68 |
| R06HP010 | m3 | PUESTA OBRA MANUAL HORMIGÓN PILARES (02/01/2016) | 0.14 | 89.79 | 12.57 |
| P01HA010 | m3 | Hormigón HA-25/P/20/I central | 0.14 | 63.93 | 8.95 |
| P01DW050 | m3 | Agua | 0.016 | 1.12 | 0.02 |
|  |  | Total |  |  | 48.73 |

Claves: compacto, limpieza, soporte, sección, equivalente, capa, exterior, máximo, consistencia, previo, cálculo, hormigón, relleno, refuerzo, armadura, localización, carretilla, vibración, aguja, perímetro, comprobación, dimensión, contenedor, vertedero, manual, taladro, masa, suministro, curado, superficie, apiconar, colocación

| Medición | Uds. | Largo | Parcial |
|---|---|---|---|
| Hueco losa escalera acceso parking | 2 | 6.5 | 13.00 |
|  | 2 | 1.3 | 2.60 |
| Total |  |  | 15.6 |

### 03.05 NOTA PREVIA (30/11/2017)

**03.05.01** u INCLUIDO CONTROL DE CALIDAD (30/11/2017)
0 u
Todas las unidades del capitulo de 03 ESTRUCTURAS, llevan incluidas la parte proporcional de los ensayos y pruebas establecidos en el Plan de Control

## 04 ALBAÑILERÍA Y DIVISIONES INTERIORES (01/01/2010)
Importe: 120755.03

**04.01** m2 FÁBRICA LADRILLO PERFORADO 7 cm 1/2P MORTERO M-5 (12/06/2017)
437.07 m2 × 17.29 = 7556.94
Fábrica de ladrillo perforado tosco de 24x11,5x7 cm, de 1/2 pie de espesor en interior, recibido con mortero de cemento CEM II/B-P 32,5 N y arena de río tipo M-5, preparado en central y suministrado a pie de obra, para revestir, i/replanteo, nivelación y aplomado, p.p. de enjarjes, mermas, roturas, humedecido de las piezas, rejuntado, cargaderos, mochetas, plaquetas, esquinas, limpieza. Según UNE-EN 998-2:2012, RC-08, NTE-FFL, CTE-SE-F y medida deduciendo huecos superiores a 1 m2. Materiales con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.41 | 17.44 | 7.15 |
| O01OA070 | h | Peón ordinario | 0.41 | 14.82 | 6.08 |
| P01LT020 | mu | Ladrillo perforado tosco 24x11,5x7 cm (material; 12/06/2017) | 0.052 | 51.57 | 2.68 |
| P01MC045 | m3 | Mortero cemento gris CEM-II/B-P 32,5 N M-5 (material; 12/06/2017) | 0.027 | 51.07 | 1.38 |
|  |  | Total |  |  | 17.29 |

Claves: areno, rotura, merma, ladrillo, interior, fábrica, tosco, mortero, cemento, suministro, río, preparación, central, telar, revestir, pie, junta, perforación, material, cargadero, pieza, humedad, plaqueta, esquina, medio, auxiliar, hueco, marco, nivel, limpieza, círculo

| Medición | Uds. | Largo | Alto | Parcial |
|---|---|---|---|---|
| PLANTA SÓTANO |  |  |  |  |
| Grupos presión incendios | 1 | 5.45 | 3.5 | 19.08 |
|  | 2 | 1.7 | 3.5 | 11.90 |
|  | 1 | 1.61 | 3.5 | 5.64 |
| a deducir PHI 16 | -2 |  |  | -2.00 |
| - |  |  |  |  |
| Sala maquinaria climatizacion | 1 | 6 | 3.5 | 21.00 |
|  | 1 | 4.96 | 3.5 | 17.36 |
|  | 1 | 2.35 | 3.5 | 8.23 |
|  | 1 | 1.42 | 3.5 | 4.97 |
| a deducir PHI 16 | -2 |  |  | -2.00 |
| - |  |  |  |  |
| Reparto de ventas almacén | 1 | 6.16 | 3.5 | 21.56 |
|  | 1 | 2.6 | 3.5 | 9.10 |
| a deducir PHI 18 | -1 |  |  | -1.00 |
| - |  |  |  |  |
| Seccion limpieza general mercado | 1 | 6.36 | 3.5 | 22.26 |
|  | 1 | 4.4 | 3.5 | 15.40 |
| a deducir PHI 16 | -1 |  |  | -1.00 |
| - |  |  |  |  |
| Montacargas | 2 | 4.45 | 3.5 | 31.15 |
|  | 2 | 1.9 | 3.5 | 13.30 |
| a deducir puertas | -2 | 1.75 | 2 | -7.00 |
| - |  |  |  |  |
| Sala de usos múltiples exposiciones | 1 | 2 | 3.5 | 7.00 |
|  | 1 | 6.65 | 3.5 | 23.28 |
|  | 1 | 7.72 | 3.5 | 27.02 |
|  | 1 | 7.35 | 3.5 | 25.73 |
|  | 1 | 0.85 | 3.5 | 2.98 |
|  | 1 | 3.12 | 3.5 | 10.92 |
| - |  |  |  |  |
| Sala de usos múltiples aula formacion | 1 | 0.85 | 3.5 | 2.98 |
|  | 1 | 7.9 | 3.5 | 27.65 |
|  | 1 | 7.72 | 3.5 | 27.02 |
|  | 1 | 7.2 | 3.5 | 25.20 |
|  | 1 | 2 | 3.5 | 7.00 |
| - |  |  |  |  |
| Contadores electricidad 2 | 2 | 2.6 | 3.5 | 18.20 |
| a deducir PHI 18 | -2 |  |  | -2.00 |
| - |  |  |  |  |
| - |  |  |  |  |
| PLANTA BAJA |  |  |  |  |
| Montacargas | 2 | 4.54 | 3.4 | 30.87 |
|  | 2 | 1.9 | 3.4 | 12.92 |
|  | 1 | 2.75 | 3.4 | 9.35 |
| a deducir puertas | -2 | 1.5 | 2 | -6.00 |
| a deducir PH 10 | -1 |  |  | -1.00 |
| Total |  |  |  | 437.07 |

**04.02** m2 GUARNECIDO MAESTREADO Y ENLUCIDO (01/01/2010)
459.87 m2 × 9.4 = 4322.78
Guarnecido maestreado con yeso negro y enlucido con yeso blanco en paramentos verticales y horizontales de 15 mm de espesor, con maestras cada 1,50 m, incluso formación de rincones, guarniciones de huecos, remates con pavimento, p.p. de guardavivos de plástico y metal y colocación de andamios, s/NTE-RPG, medido deduciendo huecos. Yeso con marcado CE y DdP (Declaración de prestaciones) según Reglamento (UE) 305/2011.
Cumplimientos obligatorios:
Con calidad de terminación Nivel 1 (Q1, terminaciones de alicatado, laminados, con rastreles, etc.).
Cumpliendo la normativa europea UNE-EN correspondiente en el momento de la ejecución de la obra.
La ejecución se hará según la planificación general de la obra y en las fases que sean necesarias por las necesidades de coordinación del conjunto de acabados de la obra y de instalaciones, montando y desmontando las placas, perfilería y demás elementos del sistema las veces que sean necesarias para una coordinación de obra óptima.
Se coordinará con los oficios de carpintería el replanteo de los huecos.
Todos los materiales tendrán una clase de reacción al fuego mínima de B-s1 d0 (s/n UNE- 13501).
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB110 | h | Oficial yesero o escayolista (mano de obra; 12/06/2017) | 0.25 | 16.65 | 4.16 |
| O01OA070 | h | Peón ordinario | 0.25 | 14.82 | 3.71 |
| A01A030 | m3 | PASTA DE YESO NEGRO (material; 12/06/2017) | 0.012 | 82.57 | 0.99 |
| A01A040 | m3 | PASTA DE YESO BLANCO (material; 01/01/2010) | 0.003 | 93.86 | 0.28 |
| P04RW060 | m | Guardavivos plástico y metal (material; 09/11/2013) | 0.215 | 1.2 | 0.26 |
|  |  | Total |  |  | 9.4 |

Claves: hueco, metal, círculo, remate, marco, guardavivo, colocación, medición, yeso, plástico, vertical, andamio, pavimentación, horizontal, paramento, blanco, negro, enlucido, guarnecido, rincón, maestra

| Medición | Uds. | Largo | Alto | Parcial |
|---|---|---|---|---|
| PLANTA SÓTANO |  |  |  |  |
| Sala de usos múltiples exposiciones | 2 | 2 | 3.5 | 14.00 |
|  | 2 | 6.65 | 3.5 | 46.55 |
|  | 2 | 7.72 | 3.5 | 54.04 |
|  | 2 | 7.35 | 3.5 | 51.45 |
|  | 2 | 0.85 | 3.5 | 5.95 |
|  | 2 | 3.12 | 3.5 | 21.84 |
| - |  |  |  |  |
| Sala de usos múltiples aula formacion | 2 | 0.85 | 3.5 | 5.95 |
|  | 2 | 7.9 | 3.5 | 55.30 |
|  | 2 | 7.72 | 3.5 | 54.04 |
|  | 2 | 7.2 | 3.5 | 50.40 |
|  | 2 | 2 | 3.5 | 14.00 |
| - |  |  |  |  |
| Montacargas | 2 | 4.45 | 3.5 | 31.15 |
|  | 2 | 2.1 | 3.5 | 14.70 |
| a deducir puertas | -2 | 1.75 | 2 | -7.00 |
| - |  |  |  |  |
| - |  |  |  |  |
| PLANTA BAJA |  |  |  |  |
| Montacargas | 2 | 4.54 | 3.4 | 30.87 |
|  | 2 | 2.1 | 3.4 | 14.28 |
|  | 1 | 2.75 | 3.4 | 9.35 |
| a deducir puertas | -2 | 1.5 | 2 | -6.00 |
| a deducir PH 10 | -1 |  |  | -1.00 |
| Total |  |  |  | 459.87 |

**04.03** m2 TENDIDO YESO NEGRO VERTICAL (08/11/2013)
102.2 m2 × 2.39 = 244.26
Tendido con yeso negro a buena vista en paramentos verticales de 15 mm. de espesor con maestras cada 2 m., incluso formación de rincones, guarniciones de huecos, remates con pavimento, p.p. de guardavivos de chapa galvanizada y colocación de andamios, incluso puente de unión para soportes de hormigón. s/NTE-RPG-8, medido deduciendo huecos superiores a 2 m2. Se garantizará que cualquier elemento o instalación montada en el paramento no afecte a la nivelación, sustentación y seguridad del sistema, debiendo reforzarlo según las necesidades.
Cumplimientos obligatorios:
Con calidad de terminación Nivel 1 (Q1, terminaciones de alicatado, laminados, con rastreles, etc.).
Cumpliendo la normativa europea UNE-EN correspondiente en el momento de la ejecución de la obra.
La ejecución se hará según la planificación general de la obra y en las fases que sean necesarias por las necesidades de coordinación del conjunto de acabados de la obra y de instalaciones, montando y desmontando las placas, perfilería y demás elementos del sistema las veces que sean necesarias para una coordinación de obra óptima.
Se coordinará con los oficios de carpintería el replanteo de los huecos.
Todos los materiales tendrán una clase de reacción al fuego mínima de B-s1 d0 (s/n UNE- 13501).
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB110 | h | Oficial yesero o escayolista | 0.045 | 16.65 | 0.75 |
| O01OA070 | h | Peón ordinario | 0.045 | 14.82 | 0.67 |
| A01A030 | m3 | PASTA DE YESO NEGRO | 0.006 | 82.57 | 0.50 |
| P04RW060 | m | Guardavivos plástico y metal | 0.025 | 1.2 | 0.03 |
| P60 | ud | Medios auxiliares (maquinaria; 13/11/2013) | 1 | 0.12 | 0.12 |
| %COS_IND | % | Costes indirectos | 3.85 % | 2.07 | 0.08 |
| %GG_BI | % | Gastos Generales y Beneficio Industrial | 11 % | 2.15 | 0.24 |
|  |  | Total |  |  | 2.39 |

Claves: paramento, rincón, maestra, medición, galvanizar, remate, pavimentación, hueco, andamio, tender, vertical, guardavivo, chapa, yeso, negro, colocación

| Medición | Uds. | Largo | Alto | Parcial |
|---|---|---|---|---|
| PLANTA SÓTANO-BAJA |  |  |  |  |
| Montacargas int. | 2 | 7.8 | 7 | 109.20 |
| a deducir | -2 | 1.75 | 2 | -7.00 |
| - |  |  |  |  |
| Total |  |  |  | 102.2 |

**04.04** m2 ENFOSCADO MAESTREADO HIDRÓFUGO M-10 VERTICAL (02/01/2016)
333.37 m2 × 13.2 = 4400.48
Enfoscado maestreado y fratasado con mortero hidrófugo y arena de río M-10, en paramentos verticales, i/regleado, sacado de aristas y rincones con maestras cada 3 m. y andamiaje, s/NTE-RPE, medido deduciendo huecos. Mortero con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.33 | 17.44 | 5.76 |
| O01OA050 | h | Ayudante | 0.33 | 17.68 | 5.83 |
| A02S020 | m3 | MORTERO CEMENTO HIDRÓFUGO M-10 (material; 12/06/2017) | 0.02 | 80.58 | 1.61 |
|  |  | Total |  |  | 13.2 |

Claves: fratasado, hueco, andamio, círculo, arista, enfoscado, mortero, rincón, vertical, hidrófugo, maestra, río, medición, areno, marco, paramento

| Medición | Uds. | Largo | Alto | Parcial |
|---|---|---|---|---|
| PLANTA SÓTANO |  |  |  |  |
| Grupos presión incendios | 2 | 5.45 | 3.5 | 38.15 |
|  | 4 | 1.7 | 3.5 | 23.80 |
|  | 2 | 1.61 | 3.5 | 11.27 |
| a deducir PHI 16 | -4 |  |  | -4.00 |
| - |  |  |  |  |
| Sala maquinaria climatizacion | 2 | 6 | 3.5 | 42.00 |
|  | 2 | 4.96 | 3.5 | 34.72 |
|  | 2 | 2.35 | 3.5 | 16.45 |
|  | 2 | 1.42 | 3.5 | 9.94 |
| a deducir PHI 16 | -4 |  |  | -4.00 |
| - |  |  |  |  |
| Reparto de ventas almacén | 2 | 6.16 | 3.5 | 43.12 |
|  | 2 | 2.6 | 3.5 | 18.20 |
| a deducir PHI 18 | -2 |  |  | -2.00 |
| - |  |  |  |  |
| Seccion limpieza general mercado | 2 | 6.36 | 3.5 | 44.52 |
|  | 2 | 4.4 | 3.5 | 30.80 |
| a deducir PHI 16 | -2 |  |  | -2.00 |
| - |  |  |  |  |
| Contadores electricidad 2 | 4 | 2.6 | 3.5 | 36.40 |
| a deducir PHI 18 | -4 |  |  | -4.00 |
| - |  |  |  |  |
| - |  |  |  |  |
| Total |  |  |  | 333.37 |

**04.05** m2 TABIQUE 98/46 (13WA+13WA+46+13WA+13WA) -TIPO 1 (02/01/2016)
1149.62 m2 × 38.92 = 44743.21
Tabique resistente a la humedad formado por cuatro placas de yeso laminado WA de 13 mm de espesor, con 2 placas atornilladas a cada lado externo de una estructura metálica de acero galvanizado a base de raíles horizontales y dobles montantes verticales de 46 mm, dispuestos en "H", modulados a 600 mm, resultando un ancho total del tabique terminado de 98 mm. Incluso lana mineral Arena en panel de 40 mm. Parte proporcional de pasta y cinta de juntas, tornillería, fijaciones, banda estanca bajo los perfiles perimetrales. Nivel de acabado de tratamiento de juntas Q2. Altura máxima 3,55 m. Resistencia al Fuego 60 minutos. Aislamiento Acústico al ruido Aéreo 52,5 dB(A) con Rw= 51 (0,-5) dB, y Resistencia térmica 1,71 m2K/W. Instalado según la documentación actual y las normas UNE 102043. Medido deduciendo huecos.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.39 | 17.44 | 6.80 |
| O01OA050 | h | Ayudante | 0.39 | 17.68 | 6.90 |
| P04PY032 | m2 | Placa yeso laminado normal 13x1200 mm (material; 02/01/2016) | 4.2 | 3.34 | 14.03 |
| P04PW590 | kg | Pasta de juntas SN (material; 12/06/2017) | 0.9 | 1.02 | 0.92 |
| P04PW005 | m | Cinta de juntas rollo 150 m (material; 12/06/2017) | 3.15 | 0.03 | 0.09 |
| P04PW240 | m | Canal 48 mm (material; 02/01/2016) | 0.95 | 0.68 | 0.65 |
| P04PW162 | m | Montante de 46 mm (material; 02/01/2016) | 7 | 0.78 | 5.46 |
| P04PW065 | u | Tornillo PM 3,9x25 mm (material; 12/06/2017) | 22 | 0.01 | 0.22 |
| P04PW070 | u | Tornillo PM 3,9x35 mm (material; 02/01/2016) | 42 | 0.01 | 0.42 |
| P04PW550 | m | Junta estanca al agua 46 mm (material; 02/01/2016) | 0.47 | 0.26 | 0.12 |
| P07TL200 | m2 | Panel/Manta lana mineral Arena 40 mm 1350x600/13500x600 mm (material; 02/01/2016) | 1.05 | 3.15 | 3.31 |
|  |  | Total |  |  | 38.92 |

| Medición | Uds. | Largo | Alto | Parcial |
|---|---|---|---|---|
| PLANTA SÓTANO |  |  |  |  |
| Aseos públicos | 1 | 5.71 | 3.5 | 19.99 |
| a deducir PM 11 | -1 |  |  | -1.00 |
| - |  |  |  |  |
| - |  |  |  |  |
| PLANTA BAJA |  |  |  |  |
| Puestos 1 a 5 - 33 a 37 | 4 | 7.04 | 3.4 | 95.74 |
|  | 5 | 1.6 | 3.4 | 27.20 |
| - |  |  |  |  |
| Puestos 6 a 8 - 28 a 32 - aseos | 2 | 7.04 | 3.4 | 47.87 |
|  | 2 | 3.72 | 3.4 | 25.30 |
|  | 3 | 2.8 | 3.4 | 28.56 |
|  | 1 | 2.9 | 3.4 | 9.86 |
|  | 4 | 1.6 | 3.4 | 21.76 |
|  | 1 | 1.2 | 3.4 | 4.08 |
|  | 1 | 2.32 | 3.4 | 7.89 |
|  | 1 | 2 | 3.4 | 6.80 |
| a deducir PM 11 | -2 |  |  | -2.00 |
| a deducir PM 12 | -1 |  |  | -1.00 |
| a deducir PM 13 | -1 |  |  | -1.00 |
| - |  |  |  |  |
| Puestos 9 a 10 - 23 a 26 - aseos | 5 | 2.8 | 3.4 | 47.60 |
|  | 1 | 3.32 | 3.4 | 11.29 |
|  | 4 | 3.6 | 3.4 | 48.96 |
|  | 1 | 1.72 | 3.4 | 5.85 |
|  | 1 | 2.32 | 3.4 | 7.89 |
|  | 1 | 0.6 | 3.4 | 2.04 |
|  | 2 | 1.6 | 3.4 | 10.88 |
|  | 2 | 1.85 | 3.4 | 12.58 |
|  | 1 | 2.37 | 3.4 | 8.06 |
|  | 1 | 4.06 | 3.4 | 13.80 |
|  | 1 | 1.2 | 3.4 | 4.08 |
| a deducir PFRI 14 | -1 |  |  | -1.00 |
| a deducir PM 11 | -2 |  |  | -2.00 |
| a deducir PM 13 | -1 |  |  | -1.00 |
| a deducir PH 15 | -1 |  |  | -1.00 |
| - |  |  |  |  |
| Puestos 11 a 22 | 4 | 7.04 | 3.4 | 95.74 |
|  | 1 | 2.92 | 3.4 | 9.93 |
|  | 1 | 3.72 | 3.4 | 12.65 |
|  | 6 | 1.6 | 3.4 | 32.64 |
| - |  |  |  |  |
| Puestos 38 a 42 - 74 a 78 | 4 | 7.04 | 3.4 | 95.74 |
|  | 5 | 1.6 | 3.4 | 27.20 |
| - |  |  |  |  |
| Puestos 43 a 47 - 70 a 73 | 1 | 7.04 | 3.4 | 23.94 |
|  | 1 | 2.92 | 3.4 | 9.93 |
|  | 3 | 3.6 | 3.4 | 36.72 |
|  | 2 | 2.32 | 3.4 | 15.78 |
|  | 4 | 1.6 | 3.4 | 21.76 |
|  | 1 | 1.8 | 3.4 | 6.12 |
|  | 1 | 2.32 | 3.4 | 7.89 |
| a deducir PM 13 | -1 |  |  | -1.00 |
| - |  |  |  |  |
| Puestos 49 a 52 - 65 a 69 | 4 | 3.72 | 3.4 | 50.59 |
|  | 1 | 4.92 | 3.4 | 16.73 |
|  | 3 | 3.32 | 3.4 | 33.86 |
|  | 1 | 2.8 | 3.4 | 9.52 |
|  | 1 | 2.42 | 3.4 | 8.23 |
|  | 1 | 3.4 | 3.4 | 11.56 |
|  | 1 | 1.6 | 3.4 | 5.44 |
|  | 1 | 3.12 | 3.4 | 10.61 |
| a deducir PM 13 | -1 |  |  | -1.00 |
| - |  |  |  |  |
| Puestos 53 a 58 - 59 a 64 | 4 | 7.04 | 3.4 | 95.74 |
|  | 1 | 3.72 | 3.4 | 12.65 |
|  | 1 | 2.92 | 3.4 | 9.93 |
|  | 6 | 1.6 | 3.4 | 32.64 |
| Total |  |  |  | 1149.62 |

**04.06** m2 TABIQUE 98/46 (13WA+13WA+46+13WA) -TIPO 2 (02/01/2016)
932.76 m2 × 36.19 = 33756.58
Tabique resistente a la humedad formado por tres placas de yeso laminado WA de 13 mm de espesor, con 2 placas atornilladas a un lado y 1 placa a otro lado, externos de una estructura metálica de acero galvanizado a base de raíles horizontales y dobles montantes verticales de 46 mm, dispuestos en "H", modulados a 400 mm, resultando un ancho total del tabique terminado de 87 mm. Incluso lana mineral Arena en panel de 40 mm. Parte proporcional de pasta y cinta de juntas, tornillería, fijaciones, banda estanca bajo los perfiles perimetrales. Nivel de acabado de tratamiento de juntas Q2. Altura máxima 3,60 m. Resistencia al Fuego no ensayada. Aislamiento Acústico al ruido Aéreo 39,5 dB(A) con Rw= 40 (-2,-8) dB, y Resistencia térmica 1,61 m2K/W. Instalado según la documentación actual y las normas UNE 102043 (valores resultado de interpolación entre tabiques de 2 y 4 placas de la misma tipología en cuanto a la altura. Para el resto de datos técnicos se toman los relativos al tabique compuesto por 2 placas, situación más desfavorable). Medido deduciendo huecos.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.39 | 17.44 | 6.80 |
| O01OA050 | h | Ayudante | 0.39 | 17.68 | 6.90 |
| P04PY032 | m2 | Placa yeso laminado normal 13x1200 mm | 3.15 | 3.34 | 10.52 |
| P04PW590 | kg | Pasta de juntas SN | 0.9 | 1.02 | 0.92 |
| P04PW005 | m | Cinta de juntas rollo 150 m | 3.15 | 0.03 | 0.09 |
| P04PW240 | m | Canal 48 mm | 0.95 | 0.68 | 0.65 |
| P04PW162 | m | Montante de 46 mm | 8 | 0.78 | 6.24 |
| P04PW065 | u | Tornillo PM 3,9x25 mm | 22 | 0.01 | 0.22 |
| P04PW070 | u | Tornillo PM 3,9x35 mm | 42 | 0.01 | 0.42 |
| P04PW550 | m | Junta estanca al agua 46 mm | 0.47 | 0.26 | 0.12 |
| P07TL200 | m2 | Panel/Manta lana mineral Arena 40 mm 1350x600/13500x600 mm | 1.05 | 3.15 | 3.31 |
|  |  | Total |  |  | 36.19 |

| Medición | Uds. | Largo | Alto | Parcial |
|---|---|---|---|---|
| PLANTA SÓTANO |  |  |  |  |
| Aseos publicos | 1 | 0.81 | 3.5 | 2.84 |
|  | 1 | 3.27 | 3.5 | 11.45 |
| a deducir PM 11 | -1 |  |  | -1.00 |
| - |  |  |  |  |
| - |  |  |  |  |
| PLANTA BAJA |  |  |  |  |
| Puestos 1 a 5 - 33 a 37 | 4 | 3.34 | 3.4 | 45.42 |
|  | 6 | 3.28 | 3.4 | 66.91 |
|  | 7 | 0.4 | 3.4 | 9.52 |
| a deducir PH 10 | -1 |  |  | -1.00 |
| - |  |  |  |  |
| Puestos 6 a 8 - 28 a 32 - aseos | 2 | 3.34 | 3.4 | 22.71 |
|  | 2 | 3.4 | 3.4 | 23.12 |
|  | 2 | 10.82 | 3.4 | 73.58 |
|  | 5 | 0.4 | 3.4 | 6.80 |
| a deducir PH 10 | -1 |  |  | -1.00 |
| - |  |  |  |  |
| Puestos 9 a 10 - 23 a 26 - aseos | 2 | 15.92 | 3.4 | 108.26 |
|  | 2 | 2.52 | 3.4 | 17.14 |
|  | 4 | 0.4 | 3.4 | 5.44 |
| a deducir PH 10 | -2 |  |  | -2.00 |
| - |  |  |  |  |
| Puestos 11 a 22 | 2 | 2.54 | 3.4 | 17.27 |
|  | 2 | 2.4 | 3.4 | 16.32 |
|  | 2 | 4.68 | 3.4 | 31.82 |
|  | 2 | 2.28 | 3.4 | 15.50 |
|  | 2 | 2.57 | 3.4 | 17.48 |
|  | 8 | 0.4 | 3.4 | 10.88 |
| a deducir PH 10 | -2 |  |  | -2.00 |
| - |  |  |  |  |
| Puestos 38 a 42 - 74 a 78 | 4 | 3.34 | 3.4 | 45.42 |
|  | 2 | 3.4 | 3.4 | 23.12 |
|  | 4 | 3.28 | 3.4 | 44.61 |
|  | 7 | 0.4 | 3.4 | 9.52 |
| a deducir PH 10 | -1 |  |  | -1.00 |
| - |  |  |  |  |
| Puestos 43 a 47 - 70 a 73 | 2 | 3.34 | 3.4 | 22.71 |
|  | 2 | 5.68 | 3.4 | 38.62 |
|  | 2 | 2.4 | 3.4 | 16.32 |
|  | 1 | 4.54 | 3.4 | 15.44 |
|  | 1 | 0.55 | 3.4 | 1.87 |
|  | 6 | 0.4 | 3.4 | 8.16 |
|  | 1 | 0.6 | 3.4 | 2.04 |
| a deducir PH 10 | -1 |  |  | -1.00 |
| - |  |  |  |  |
| Puestos 49 a 52 - 65 a 69 | 1 | 2.42 | 3.4 | 8.23 |
|  | 1 | 2.62 | 3.4 | 8.91 |
|  | 2 | 3.4 | 3.4 | 23.12 |
|  | 2 | 5.68 | 3.4 | 38.62 |
|  | 2 | 2.74 | 3.4 | 18.63 |
|  | 7 | 0.4 | 3.4 | 9.52 |
| a deducir PH 10 | -1 |  |  | -1.00 |
| - |  |  |  |  |
| Puestos 53 a 58 - 59 a 64 | 4 | 2.54 | 3.4 | 34.54 |
|  | 8 | 2.28 | 3.4 | 62.02 |
|  | 8 | 0.4 | 3.4 | 10.88 |
| a deducir PH 10 | -2 |  |  | -2.00 |
| Total |  |  |  | 932.76 |

**04.07** m2 TABIQUE MULTIPLE (15F+15F+70+15F+15F) RESISTENTE A FUEGO-tipo 3 (02/01/2016)
27.71 m2 × 43.51 = 1205.66
Tabique múltiple autoportante formado por montantes separados 600 mm y canales de perfiles de chapa de acero galvanizado de 70 mm, atornillado por cada cara dos placas resistentes al fuego de 15 mm de espesor, con un ancho total de 130 mm. Incluso lana mineral Arena en panel de 40 mm. Incluso p.p. de tratamiento de huecos, paso de instalaciones, tornillería, pastas de agarre y juntas, cintas para juntas, anclajes para suelo y techo, banda estanca bajo perfiles perimetrales, con nivel de acabado de tratamiento de juntas Q2. Altura máxima 3,85 m. Resistencia al Fuego 120 minutos. Aislamiento Acústico al ruido Aéreo 54 dB(A) con Rw= 54 (-1,-6) dB, y Resistencia térmica 2,30 m2K/W. Instalado según la documentación actual y las normas UNE 102043 según ref. ensayo 32307273. Medido deduciendo huecos.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.37 | 17.44 | 6.45 |
| O01OA050 | h | Ayudante | 0.37 | 17.68 | 6.54 |
| P04PY120 | m2 | Placa yeso laminado cortafuego RF 15 mm (material; 02/01/2016) | 4.2 | 6.01 | 25.24 |
| P04PW590 | kg | Pasta de juntas SN | 0.9 | 1.02 | 0.92 |
| P04PW005 | m | Cinta de juntas rollo 150 m | 3.15 | 0.03 | 0.09 |
| P04PW470 | m | Canal 90 mm (material; 02/01/2016) | 0.95 | 1.33 | 1.26 |
| P04PW170 | m | Montante de 70 mm (material; 02/01/2016) | 2.33 | 0.95 | 2.21 |
| P04PW065 | u | Tornillo PM 3,9x25 mm | 20 | 0.01 | 0.20 |
| P04PW075 | u | Tornillo PM 3,9x55 mm (material; 02/01/2016) | 30 | 0.02 | 0.60 |
|  |  | Total |  |  | 43.51 |

Claves: terminación, acero, hueco, autoportante, canal, superficie, chapa, galvanizar, tornillo, cara, placa, resistencia, fuego, aislamiento, montante, pasta, perfil, junta, cinta, anclaje, suelo, techo, medición, auxiliar, pintura, paso, tabiquería, medio, limpieza, agarre

| Medición | Uds. | Largo | Alto | Parcial |
|---|---|---|---|---|
| PLANTA BAJA |  |  |  |  |
| Refugio O | 1 | 2.08 | 2.3 | 4.78 |
|  | 2 | 2.37 | 2.3 | 10.90 |
| a deducir PHI 9 | -1 |  |  | -1.00 |
| - |  |  |  |  |
| Refugio E | 1 | 2.08 | 2.3 | 4.78 |
|  | 2 | 2.01 | 2.3 | 9.25 |
| a deducir PHI 9 | -1 |  |  | -1.00 |
| Total |  |  |  | 27.71 |

**04.08** ml RECRECIDO MORTERO FORMACION PTE PERIMETROS e=2-5 cm (01/01/2010)
533.2 ml × 4.79 = 2554.03
Recrecido para formación de pendiente perimetral a puestos, hasta canaleta metálica (no incluida) realizado con mortero de cemento y arena de río con dosificación 1:6 (M-5), con un espesor medio de 2-5 cm. Totalmente terminado, medido sobre superficie de cubierta en horizontal; incluyendo p.p. de ejecuión de escocia perimetral, vertido, nivelado y medios auxiliares.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA030 | h | Oficial primera | 0.05 | 19.86 | 0.99 |
| O01OA050 | h | Ayudante | 0.05 | 17.68 | 0.88 |
| A02A120 | m3 | MORTERO CEMENTO M-5 BOMBEADO (material; 01/01/2010) | 0.035 | 80.77 | 2.83 |
| %PM0000000200 | % | Medios auxiliares (12/01/2017) | 2 % | 4.70 | 0.09 |
|  |  | Total |  |  | 4.79 |

Claves: dosificación, vertedero, cemento, capa, regulación, terminación, cubierta, medición, areno, río, mortero, nivel, horizontal, auxiliar, medio, perímetro, superficie

| Medición | Uds. | Largo | Parcial |
|---|---|---|---|
| PLANTA BAJA |  |  |  |
| - |  |  |  |
| Puestos tipo 1 | 4 | 67.24 | 268.96 |
| Puestos tipo 2 | 2 | 65.73 | 131.46 |
| Puestos tipo 3 | 1 | 67.2 | 67.20 |
| Puestos tipo 4 | 1 | 65.58 | 65.58 |
| Total |  |  | 533.2 |

**04.09** ml FORMACIÓN PELDAÑO PERFORADO 7 cm MORTERO (12/06/2017)
36.4 ml × 15.09 = 549.28
Formación de peldañeado de escalera con ladrillo cerámico hueco con ladrillo perforado tosco de 24x11,5x7 cm, recibido con mortero de cemento CEM II/B-P 32,5 N y arena de río tipo M-5, i/replanteo y limpieza, medido en su longitud.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.385 | 17.44 | 6.71 |
| O01OA070 | h | Peón ordinario | 0.385 | 14.82 | 5.71 |
| P01LT020 | mu | Ladrillo perforado tosco 24x11,5x7 cm | 0.026 | 51.57 | 1.34 |
| A02A080 | m3 | MORTERO CEMENTO M-5 | 0.02 | 66.35 | 1.33 |
|  |  | Total |  |  | 15.09 |

Claves: cerámico, escalera, río, peldaño, perforación, mortero, hueco, tosco, areno, limpieza, medición, cemento, ladrillo

| Medición | Uds. | Largo | Parcial |
|---|---|---|---|
| PLANTA BAJA |  |  |  |
| Nueva escalera de acceso | 9 | 1.3 | 11.70 |
| - |  |  |  |
| EXTERIOR |  |  |  |
| Nueva escalera acceso parking | 19 | 1.3 | 24.70 |
| Total |  |  | 36.4 |

**04.10** m2 RECIBIDO CERCOS EN MURO EXTERIOR A REVESTIR (02/01/2016)
32.38 m2 × 15.25 = 493.80
Recibido de cercos o precercos de cualquier material en muro de cerramiento exterior para revestir, utilizando mortero de cemento CEM II/B-P 32,5 N y arena de río tipo M-10, totalmente colocado y aplomado. Incluso material auxiliar, limpieza y medios auxiliares. Según RC-08. Medida la superficie realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.35 | 17.44 | 6.10 |
| O01OA050 | h | Ayudante | 0.35 | 17.68 | 6.19 |
| P01UC030 | kg | Puntas 20x100 mm | 0.09 | 8.04 | 0.72 |
| A02A060 | m3 | MORTERO CEMENTO M-10 (material; 12/06/2017) | 0.03 | 74.62 | 2.24 |
|  |  | Total |  |  | 15.25 |

Claves: río, muro, mortero, cerco, cerramiento, material, precerco, ejecución, cemento, colocación, areno, auxiliar, limpieza, medio, superficie, exterior, revestir

| Medición | Uds. | Largo | Alto | Parcial |
|---|---|---|---|---|
| CH25e | 10 | 1.15 | 1.3 | 14.95 |
| CH25c | 5 | 0.73 | 1.3 | 4.75 |
| CH26e | 2 | 1.15 | 1.3 | 2.99 |
| CH26c | 1 | 1.55 | 1.3 | 2.02 |
| CH27e | 2 | 1.15 | 1 | 2.30 |
| CH27c | 1 | 1.55 | 1 | 1.55 |
| CH28 | 1 | 1.55 | 0.78 | 1.21 |
| CH29e | 2 | 1.17 | 0.67 | 1.57 |
| CH29c | 1 | 1.55 | 0.67 | 1.04 |
| Total |  |  |  | 32.38 |

**04.11** m2 RECIBIDO CERCOS EN TABIQUES C/YESO (02/01/2016)
24.61 m2 × 12.47 = 306.89
Recibido y aplomado de cercos o precercos de cualquier material en tabiques, utilizando pasta de yeso negro, totalmente colocado y aplomado. Incluso material auxiliar, limpieza y medios auxiliares. Medida la superficie realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.31 | 17.44 | 5.41 |
| O01OA050 | h | Ayudante | 0.31 | 17.68 | 5.48 |
| P01UC030 | kg | Puntas 20x100 mm | 0.105 | 8.04 | 0.84 |
| A01A030 | m3 | PASTA DE YESO NEGRO | 0.009 | 82.57 | 0.74 |
|  |  | Total |  |  | 12.47 |

Claves: pasta, colocación, tabiquería, cerco, precerco, material, yeso, negro, auxiliar, limpieza, medio, ejecución, superficie

| Medición | Uds. | Largo | Alto | Parcial |
|---|---|---|---|---|
| PM11 | 7 | 0.82 | 2.03 | 11.65 |
| PM12 | 3 | 0.62 | 2.03 | 3.78 |
| PM13 | 4 | 0.72 | 2.03 | 5.85 |
| PM18 | 2 | 0.82 | 2.03 | 3.33 |
| Total |  |  |  | 24.61 |

**04.12** ml RECIBIDO BARANDILLA METÁLICA (08/11/2013)
253.4 ml × 20.03 = 5075.60
Recibido de barandilla metálica o de madera en escaleras, con mortero de cemento CEM II/B-P 32,5 N y arena de río tipo M-10, o realizando anclajes específicos sobre los peldaños, totalmente colocada y aplomada, i/apertura y tapado de huecos para garras, material auxiliar, limpieza y medios auxiliares. Según RC-08. Medida la longitud realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.4 | 17.44 | 6.98 |
| O01OA060 | h | Peón especializado | 0.4 | 23.3 | 9.32 |
| A02A060 | m3 | MORTERO CEMENTO M-10 | 0.05 | 74.62 | 3.73 |
|  |  | Total |  |  | 20.03 |

Claves: madero, barandilla, anclaje, río, peldaño, cemento, mortero, metal, colocación, medio, ejecución, tapa, hueco, garra, material, auxiliar, limpieza, escalera, areno, específico

| Medición | Uds. | Largo | Parcial |
|---|---|---|---|
| Cubierta | 2 | 126.7 | 253.40 |
| Total |  |  | 253.4 |

**04.13** ud AYUDA ALBAÑILERÍA A INSTALACIÓN CLIMATIZACION (21/09/2017)
1 ud × 3925.31 = 3925.31
Conjunto de ayudas de albañilería para dejar la instalación de climatización y ventilación completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| B1KA1ac | ud | Ayudas de albañileria de la instalación de climatización y venti (material; 21/09/2017) | 1 | 3925.31 | 3925.31 |
|  |  | Total |  |  | 3925.31 |

**04.14** ud AYUDA ALBAÑILERÍA A INSTALACIÓN ELECTRICA (21/09/2017)
1 ud × 3362.63 = 3362.63
Conjunto de ayudas de albañilería para dejar la instalación de electricidad completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| PAYUDELECT | ud | Ayudas electricidad (material; 21/09/2017) | 1 | 3362.63 | 3362.63 |
|  |  | Total |  |  | 3362.63 |

**04.15** ud AYUDA ALBAÑILERÍA A INSTALACIÓN FONTANERIA Y SANEAMIENTO (21/09/2017)
1 ud × 5469.29 = 5469.29
Conjunto de ayudas de albañilería para dejar la instalación de fontaneria completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| B1KA1ba | ud | ayudas de albañileria de la instalación de fontaneria. (material; 21/09/2017) | 1 | 5469.29 | 5469.29 |
|  |  | Total |  |  | 5469.29 |

**04.16** ud AYUDA ALBAÑILERÍA A INSTALACIÓN FRIO INDUSTRIAL (21/09/2017)
1 ud × 1321.29 = 1321.29
Conjunto de ayudas de albañilería para dejar la instalación de Frío Industrial completamente terminada, incluyendo:
Apertura y tapado de rozas.
Apertura de agujeros en paramentos tanto en horizontales como verticales.
Colocación de pasamuros.
Fijación de soportes.
Construcción de bancadas y hornacinas.
Colocación y recibido de cajas para elementos empotrados.
Apertura de agujeros en falsos techos de todo tipo y materiales.
Descarga y elevación de materiales (si no precisan transportes especiales).
Sellado de agujeros y huecos de paso de instalaciones.
Tapas para registro en montantes y falsos techos de todo tipo y material para instalaciones.
Tapas de arquetas en todo tipo de suelos.
En general, todo aquello necesario (material y mano de obra) para el montaje de la instalación i coordinación con obra civil y arquitectura, de acuerdo con las instrucciones de la dirección facultativa de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| B1KA1aca | ud | Ayudas de albañileria de la instalación de Frío Industrial. (material; 21/09/2017) | 1 | 1321.29 | 1321.29 |
|  |  | Total |  |  | 1321.29 |

**04.17** ud AYUDA ALBAÑILERÍA A INSTALACIÓN PROTECCION CONTRA INCENDIOS (21/09/2017)
1 ud × 1467 = 1467.00
Conjunto de ayudas de albañilería para dejar la instalación de contra incendios completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| ÑALHFHAG | ud | Ayudas de albañileria a la instalacion de proteccion contra ince (21/09/2017) | 1 | 1467 | 1467.00 |
|  |  | Total |  |  | 1467 |

## 05 AISLAMIENTOS, IMPERMEABILIZACIONES Y CUBIERTAS (01/01/2010)
Importe: 343930.41

**05.01** m2 PANEL AUTOPORT. NUCL. POLIISOCIANURATO CH. PRELAC. 100 mm INTER. (02/01/2016)
100.56 m2 × 27.7 = 2785.51
Aislamiento térmico de cámaras frigorificas con panel autoportante tipo FRIGOMEC TP de ITALPANNELLI o similar, en interiores formado por dos láminas de acero prelacado en perfil comercial de 0,5 mm núcleo central de PIR Espuma de Poliisocianurato de 4,35 m2 K/W con un espesor de 100 mm, clasificado como B-S2,d0; fijado sobre sobre estructura auxiliar metálica con junta integrada formada por perfiles de sección "U" en parte inferior y superior, i/accesorios de fijación, mano de obra, juntas de estanqueidad, piezas de ajuste de esquinas y p.p. medios auxiliares. Totalmente instalado y terminado.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.15 | 17.44 | 2.62 |
| O01OA050 | h | Ayudante | 0.15 | 17.68 | 2.65 |
| P04SA029 | m2 | Panel sandwich vertical acero prelacado+PIR+a. prelac. 100 inter (material; 18/05/2017) | 1 | 16 | 16.00 |
| P13TF001 | m | Perfilería auxiliar ·"U" superior e inferior (material; 18/05/2017) | 0.2 | 12.4 | 2.48 |
| M13AM290 | u | Transporte entrega y recogida camión tráiler 700 m2 (maquinaria; 12/06/2017) | 0.005 | 790.59 | 3.95 |
|  |  | Total |  |  | 27.7 |

| Medición | Uds. | Largo | Alto | Parcial |
|---|---|---|---|---|
| PLANTA SÓTANO |  |  |  |  |
| Camara verduras | 2 | 5.26 | 3.5 | 36.82 |
|  | 1 | 6.44 | 3.5 | 22.54 |
|  | 1 | 1.38 | 3.5 | 4.83 |
|  | 2 | 1.3 | 3.5 | 9.10 |
|  | 1 | 4.11 | 3.5 | 14.39 |
| a deducir PFR 22 | -2 | 1.4 | 2.1 | -5.88 |
| - |  |  |  |  |
| Camara maduracion hortofruticolas | 1 | 5.36 | 3.5 | 18.76 |
| Total |  |  |  | 100.56 |

**05.02** m2 PANEL AUTOPORT. NUCL. POLIISOCIANURATO CH. PRELAC. 80 mm INTER. (02/01/2016)
565.04 m2 × 25.5 = 14408.52
Aislamiento térmico de cámaras frigorificas con panel autoportante tipo FRIGOMEC TP de ITALPANNELLI o similar, en interiores formado por dos láminas de acero prelacado en perfil comercial de 0,5 mm núcleo central de PIR Espuma de Poliisocianurato de 4,35 m2 K/W con un espesor de 80 mm, clasificado como B-S2,d0; fijado sobre sobre estructura auxiliar metálica con junta integrada formada por perfiles de sección "U" en parte inferior y superior, i/accesorios de fijación, mano de obra, juntas de estanqueidad, piezas de ajuste de esquinas y p.p. medios auxiliares. Totalmente instalado y terminado.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.15 | 17.44 | 2.62 |
| O01OA050 | h | Ayudante | 0.15 | 17.68 | 2.65 |
| P04SA033 | m2 | Panel sandwich vertical acero prelacado+PIR+a. prelac. 80 inter. (material; 27/06/2017) | 1 | 13.8 | 13.80 |
| P13TF001 | m | Perfilería auxiliar ·"U" superior e inferior | 0.2 | 12.4 | 2.48 |
| M13AM290 | u | Transporte entrega y recogida camión tráiler 700 m2 | 0.005 | 790.59 | 3.95 |
|  |  | Total |  |  | 25.5 |

| Medición | Uds. | Largo | Alto | Parcial |
|---|---|---|---|---|
| PLANTA SÓTANO |  |  |  |  |
| Zona de Obradores - long. |  |  |  |  |
| 2-3 | 1 | 1.37 | 3.5 | 4.80 |
|  | 1 | 0.62 | 3.5 | 2.17 |
|  | 1 | 2.54 | 3.5 | 8.89 |
| a deducir | -2 | 0.8 | 2.1 | -3.36 |
| 6-7 | 1 | 2.55 | 3.5 | 8.93 |
|  | 1 | 0.62 | 3.5 | 2.17 |
|  | 1 | 1.37 | 3.5 | 4.80 |
| a deducir | -2 | 0.8 | 2.1 | -3.36 |
| 7-10 | 1 | 2.65 | 3.5 | 9.28 |
|  | 1 | 0.8 | 3.5 | 2.80 |
|  | 1 | 0.79 | 3.5 | 2.77 |
| 10-11 | 1 | 2.55 | 3.5 | 8.93 |
|  | 1 | 0.62 | 3.5 | 2.17 |
|  | 1 | 1.37 | 3.5 | 4.80 |
| a deducir | -2 | 0.8 | 2.1 | -3.36 |
| 11-14 | 1 | 2.65 | 3.5 | 9.28 |
|  | 1 | 0.8 | 3.5 | 2.80 |
|  | 1 | 0.79 | 3.5 | 2.77 |
| 13-14-pasillo | 1 | 3.97 | 3.5 | 13.90 |
| a deducir | -1 | 0.8 | 2.1 | -1.68 |
| 15-16-20 | 1 | 2.03 | 3.5 | 7.11 |
| 16-19 | 1 | 1.71 | 3.5 | 5.99 |
|  | 2 | 0.79 | 3.5 | 5.53 |
| 17-18 | 1 | 2.58 | 3.5 | 9.03 |
|  | 1 | 1.41 | 3.5 | 4.94 |
|  | 1 | 0.79 | 3.5 | 2.77 |
| 1-pasillo | 1 | 4.54 | 3.5 | 15.89 |
| 4-pasillo | 1 | 4.55 | 3.5 | 15.93 |
| 4-5 | 1 | 2.58 | 3.5 | 9.03 |
|  | 1 | 1.41 | 3.5 | 4.94 |
|  | 1 | 0.8 | 3.5 | 2.80 |
| 5-pasillo | 1 | 4.55 | 3.5 | 15.93 |
| 8-pasillo | 1 | 4.55 | 3.5 | 15.93 |
| 8-9 | 1 | 2.58 | 3.5 | 9.03 |
|  | 1 | 1.41 | 3.5 | 4.94 |
| 9-pasillo | 1 | 4.55 | 3.5 | 15.93 |
| 12-pasillo | 1 | 4.55 | 3.5 | 15.93 |
| 12-13 | 1 | 2.58 | 3.5 | 9.03 |
|  | 1 | 0.8 | 3.5 | 2.80 |
|  | 1 | 1.41 | 3.5 | 4.94 |
| 13-pasillo | 1 | 4.55 | 3.5 | 15.93 |
| 19-pasillo | 1 | 3.12 | 3.5 | 10.92 |
| 18-pasillo | 1 | 4.55 | 3.5 | 15.93 |
| 16-pasillo | 1 | 3.75 | 3.5 | 13.13 |
| a deducir | -1 | 0.8 | 2.1 | -1.68 |
| 17-pasillo | 1 | 4.55 | 3.5 | 15.93 |
| a deducir | -1 | 0.8 | 2.1 | -1.68 |
| 20-21 | 1 | 1.61 | 3.5 | 5.64 |
|  | 2 | 0.62 | 3.5 | 4.34 |
|  | 2 | 1.45 | 3.5 | 10.15 |
| a deducir | -1 | 0.8 | 2.1 | -1.68 |
| 22-pasillo | 1 | 3.12 | 3.5 | 10.92 |
| a deducir | -1 | 0.8 | 2.1 | -1.68 |
| 23-pasillo | 1 | 4.53 | 3.5 | 15.86 |
| a deducir | -1 | 0.8 | 2.1 | -1.68 |
| - |  |  |  |  |
| Zona de Obradores - trans. |  |  |  |  |
| 1-2 | 1 | 2.38 | 3.5 | 8.33 |
| 3-4-5-6 | 1 | 4.84 | 3.5 | 16.94 |
| 7-8-9-10 | 1 | 4.84 | 3.5 | 16.94 |
| 11-12-13-14 | 1 | 4.84 | 3.5 | 16.94 |
| 16-17-18-19 | 1 | 4.84 | 3.5 | 16.94 |
| 22-23 | 1 | 3.08 | 3.5 | 10.78 |
| 14-15-16 | 1 | 6 | 3.5 | 21.00 |
| a deducir | -1 | 0.8 | 2.1 | -1.68 |
| 19-20 | 1 | 2.3 | 3.5 | 8.05 |
| 21-22 | 1 | 3 | 3.5 | 10.50 |
| 1-pasillo | 1 | 2.46 | 3.5 | 8.61 |
| a deducir | -1 | 0.8 | 2.1 | -1.68 |
| 4-5-pasillo | 1 | 4.86 | 3.5 | 17.01 |
| a deducir | -2 | 0.8 | 2.1 | -3.36 |
| 8-9-pasillo | 1 | 4.84 | 3.5 | 16.94 |
| a deducir | -2 | 0.8 | 2.1 | -3.36 |
| 12-13-pasillo | 1 | 4.84 | 3.5 | 16.94 |
| a deducir | -2 | 0.8 | 2.1 | -3.36 |
| 17-18-pasillo | 1 | 4.84 | 3.5 | 16.94 |
| a deducir | -2 | 0.8 | 2.1 | -3.36 |
| 23-pasillo | 1 | 3.06 | 3.5 | 10.71 |
| Total |  |  |  | 565.04 |

**05.03** m2 AISLAMIENTO XPS 50mm SUELO RC500 (02/01/2016)
42.59 m2 × 16.62 = 707.85
Aislamiento de suelos con planchas de poliestireno extruido de 50 mm de espesor con superficie lisa y film de polietileno de 0,2 mm de espesor. Resistencia a compresión = 500 kPa según UNE-EN 826:2013. Resistencia térmica 1,45 m²K/W, conductividad térmica 0,034 W/(m.K), según UNE-EN 13162:2013. Reacción al fuego E según UNE-EN 13501-1:2007+A1:2010. Medida toda la superficie a ejecutar. Poliestireno extruido (XPS) con marcado CE y DdP (Declaración de prestaciones) según Reglamento (UE) 305/2011, norma UNE-EN 13164:2013.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.05 | 17.44 | 0.87 |
| O01OA050 | h | Ayudante | 0.05 | 17.68 | 0.88 |
| P07TX870 | m2 | Panel XPS liso 50 mm Resit. Comp. >500 kPa (material; 02/01/2016) | 1.05 | 13.98 | 14.68 |
| P07W190 | m | Film protector polietileno (material; 02/01/2016) | 1.1 | 0.17 | 0.19 |
|  |  | Total |  |  | 16.62 |

Claves: superficie, compresión, polietileno, círculo, suelo, plancha, poliestireno, extruido, norma, liso, aislamiento, resistencia, marco, fuego, conductor, térmico, ejecución

| Medición | Uds. | Largo | Ancho | Parcial |
|---|---|---|---|---|
| PLANTA BAJA |  |  |  |  |
| Fachada O | 3 | 1.85 | 0.2 | 1.11 |
|  | 36 | 1.96 | 0.2 | 14.11 |
|  | 17 | 1.75 | 0.2 | 5.95 |
|  | 1 | 1.58 | 0.2 | 0.32 |
| - |  |  |  |  |
| Fachada E | 3 | 1.85 | 0.2 | 1.11 |
|  | 35 | 1.96 | 0.2 | 13.72 |
|  | 17 | 1.75 | 0.2 | 5.95 |
|  | 1 | 1.58 | 0.2 | 0.32 |
| Total |  |  |  | 42.59 |

**05.04** m2 AISLAMIENTO TÉRMICO PLACA EPS BAJO SUELO RADIANTE (02/01/2016)
3131.77 m2 × 7.9 = 24740.98
Aislamiento térmico formado por placa de EPS o poliestireno expandido moldeado para la colocación de sistemas de calefacción por suelo radiante, con recubrimiento plastificado inferior como barrera de bapor, con dimensiones de placa 900x600 mm, con un espesor/altura de 30/55 mm. con un diámetro de tetón de 60 mm y paso de tetones 75 mm, colocado directamente mediante adhesivo sobre la nueva capa de compresión del forjado, según CTE HE-1 y UNE EN ISO 6946:2012. Colocado con juntas a testa y selladas entre sí. Totalmente terminado, nivelado y listo, i.p.p. de medios auxiliares, de elevación y andamiajes, de retirada de escombros a vertedero, protección de la unidad hasta recepción, con reposición de éstos en caso de rotura, limpieza diaria de tajos y limpieza final de obra
Cumplimientos obligatorios:
El material debe cumplir las siguientes especificaciones técnicas: Conductividad termica máxima 0,034 W(mK). Resistencia térmicas 0,65-0,95 m2K/W. Resistencia a la flexión BS 200 KPa. Resistencia a la compresión CS(10) 120 KPa. Estabilidad dimensional DS(N) +-2%.
Cumpliendo la normativa europea UNE-EN correspondiente en el momento de la ejecución de la obra.
Todos los materiales tendrán una clase de reacción al fuego mínima de B-s1 d0 (s/n UNE- 13501).
Según normativa de aplicación actual, CTE-DB SU, CTE-DB SI y CTE -DB HR, Medida la superficie realmente ejecutada deduciendo los huecos superiores a 1 m2. Según planos del proyecto de ejecución y guía de instalación del fabricante .
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OA030 | h | Oficial primera | 0.05 | 19.86 | 0.99 |
| O01OA050 | h | Ayudante | 0.05 | 17.68 | 0.88 |
| PADKAÑHG | m2 | Aislamiento termico suelo radiante 30/55 mm (material; 27/06/2017) | 1.05 | 5.65 | 5.93 |
| P07W952 | m | Cinta sellado junta aluminio Polyfix (material; 02/01/2016) | 0.8 | 0.12 | 0.10 |
|  |  | Total |  |  | 7.9 |

Claves: térmico, exterior, compresión, espacio, aislamiento, forjado, capa, mortero, reflexivo, adhesivo, acústico, terminación, emisor, limpieza, auxiliar, medio, corte, mecánico, suministro, aluminio, marco, círculo, calor, colocación, junta, fijación, sellador, lámina, bobina, cinta, optimer system, pavimentación, resistencia, alto, polietileno, testero, contacto

| Medición | Uds. | Largo | Ancho | Parcial |
|---|---|---|---|---|
| PLANTA BAJA |  |  |  |  |
| Toda la planta | 1 | 3148.62 |  | 3148.62 |
| a deducir refuerzo pilares | -36 | 0.9 | 0.52 | -16.85 |
| Total |  |  |  | 3131.77 |

**05.05** m2 IMPERMEABILIZACIÓN ASFÁLTICA BICAPA ADHERIDA (02/01/2016)
750 m2 × 24.6 = 18450.00
Imprimación asfáltica formada por lámina de imprimación asfáltica Curidan, lámina asfáltica de betún elastómero SBS Glasdan 30 P Elast, con armadura de fieltro de fibra de vidrio, totalmente adherida al soporte con soplete, lámina asfáltica de betún elastómero SBS Esterdan 30 P Elast, con armadura de fieltro de poliéster, totalmente adherida a la anterior con soplete; lámina geotextil de 200 gr/m2 Danofelt PY-200, incluso capa de protección de 2 cm. de espesor realizada por mortero de cemento y arena de río, lista para solar con pavimento a elegir por la D.F., y remate perimetral con perfil tipo chapolam RH CG 1.2 o similar en todo el perímetro. Cumple con los requisitos del C.T.E. Cumple con el Catálogo de Elementos Constructivos del IETcc según membrana bicapa. Ficha IM-03 de Danosa. Cumple la norma UNE-104-402/96 según membrana PA-8. Cumple con los requisitos del C.T.E. Cumple con el Catálogo de Elementos Constructivos del IETcc según membrana bicapa. Ficha IM-01 de Danosa.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA030 | h | Oficial primera | 0.23 | 19.86 | 4.57 |
| O01OA050 | h | Ayudante | 0.23 | 17.68 | 4.07 |
| A02A080 | m3 | MORTERO CEMENTO M-5 | 0.02 | 66.35 | 1.33 |
| P06BSN012 | m2 | Lámina Glasdan 30 P Elast (material; 12/06/2017) | 1.1 | 3.64 | 4.00 |
| P06BSN032 | m2 | Lámina Esterdan 30 P Elast (material; 12/06/2017) | 1.1 | 4.36 | 4.80 |
| P06GL035 | m2 | Fieltro geotextil Danofelt PY-200 gr/m2 (material; 12/06/2017) | 1.05 | 0.79 | 0.83 |
| PAKÑGH | ml | Perfil chapolam (material; 27/06/2017) | 2 | 2.5 | 5.00 |
|  |  | Total |  |  | 24.6 |

Claves: mortero, lámina, catálogo, asfalto, cubierta, filtro, adherir, danosa, hormigón, pavimentación, cemento, aislante, tender, medio, expandido, arcilla, transitable, armadura, vidrio, capa, soplete, betún, elastomérico, fieltro, fibra, colocación, imprimación, membrana, seco, construcción, losa, geotextil, poliéster, soporte

| Medición | Uds. | Largo | Parcial |
|---|---|---|---|
| Zona de pescados | 1 | 750 | 750.00 |
| Total |  |  | 750 |

**05.06** m2 CUBIERTA PANEL ONDATHERM 900 ARCELOR (08/11/2013)
3641.36 m2 × 27.7 = 100865.67
Panel Ondatherm 900 nervado para cubierta de la marca de Arval by ArcelorMittal, de espesor 50 milimetros, relleno de espuma de poliuretano, con chapa exterior de 0.6 mm y chapa interior de 0.4 mm, sobre correa de acero galvanizado, en RAL especial a definir, según muestra a aprobar por la D.F. Incluso p.p de accesorios ACH, formación de canalones, remates, piezas especiales, encuentros con resto de elementos de cubierta, tubo 60.60.3 de apoyo y fijación a estructura de cubierta, correas en C de acero galvanizado para apoyo de panel, remate en chapa lacada en forma de Z en canbio de cota entre cubiertas, tapajuntas con solape en encuentro entre paneles, mortero base con fibras para apoyo, aislamiento en puentes térmicos, cazoletas, conexión con bajante, etc, mano de obra y medios auxiliares. Totalmente instalado y terminado según indicaciones del fabricante.
Cumplimientos obligatorios:
Cumpliendo la normativa europea UNE-EN correspondiente en el momento de la ejecución de la obra.
La ejecución se hará según la planificación general de la obra y en las fases que sean necesarias por las necesidades de coordinación del conjunto de acabados de la obra y de instalaciones, montando y desmontando las placas, perfilería y demás elementos del sistema las veces que sean necesarias para una coordinación de obra óptima.
Todos los materiales tendrán una clase de reacción al fuego mínima de B-s1 d0 (s/n UNE- 13501).
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| Oficial prime | h | Oficial primera | 0.14 | 17.44 | 2.442 |
| O01OA050 | h | Ayudante | 0.13 | 17.68 | 2.298 |
| P05CGP031 | m2 | Panel Ondatherm e=50mm (material; 09/11/2013) | 1 | 14.22 | 14.220 |
| P05CW030 | u | Remates, tornillería y pequeño material | 1 | 0.47 | 0.470 |
| M13W210 | h | Maquinaria de elevación (maquinaria; 09/11/2013) | 0.15 | 25 | 3.750 |
| P038 | ud | Medios auxiliares (maquinaria; 13/11/2013) | 1 | 0.85 | 0.850 |
| %COS_IND | % | Costes indirectos | 3.85 % | 24.030 | 0.925 |
| %GG_BI | % | Gastos Generales y Beneficio Industrial | 11 % | 24.955 | 2.745 |
|  |  | Total |  |  | 27.7 |

Claves: acero, núcleo, terminación, laca, mano, medio, chapa, cubierta, auxiliar, poliuretano, panel, accesorio

| Medición | Uds. | Largo | Ancho | Parcial |
|---|---|---|---|---|
| CUBIERTA NIVEL SUP. | 2 | 126.7 | 7.37 | 1867.56 |
| - |  |  |  |  |
| CUBIERTA NIVEL INF. | 2 | 126.7 | 7 | 1773.80 |
| Total |  |  |  | 3641.36 |

**05.07** ml ENCUENTRO FALDÓN QUARTZ-ZINC PARAMENTO 0,60mm (01/01/2010)
253.4 ml × 41.15 = 10427.41
Encuentro de faldón de cubierta de bandejas de Quartz-Zinc al titanio (gris oscuro), densidad de 7,18 kg/dm3 y dilatación térmica no mayor de 0,022 mm/mºC de 0,60 mm de espesor, con desarrollo hasta 50 cm. ejecutado por engatillado simple abatido de bandeja y babero, acabado sobre roza, incluso patillas de anclaje de vertiente y perforaciones, comprendiendo imprimación de base asfáltica, replanteo, preparación de bordes de las bandejas, sujeción de las patillas sobre el soporte con clavos de cobre, incluso limpieza. Medido el m2 como ml de elemento.
Cumplimientos obligatorios:
Cumpliendo la normativa europea UNE-EN correspondiente en el momento de la ejecución de la obra.
La ejecución se hará según la planificación general de la obra y en las fases que sean necesarias por las necesidades de coordinación del conjunto de acabados de la obra y de instalaciones, montando y desmontando las placas, perfilería y demás elementos del sistema las veces que sean necesarias para una coordinación de obra óptima.
Todos los materiales tendrán una clase de reacción al fuego mínima de B-s1 d0 (s/n UNE- 13501).
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OC100 | h | Especialista en lampistería (mano de obra; 02/01/2016) | 0.743 | 17.51 | 13.01 |
| O01OA050 | h | Ayudante | 0.371 | 17.68 | 6.56 |
| P33XA290 | m2 | Chapa Zn-Quartz e=0,60 mm 4,32 kg/m2 (material; 02/01/2016) | 1.09 | 17.24 | 18.79 |
| P05EW160 | m2 | Cartón fieltro ondulado alquitranado (material; 02/01/2016) | 1.05 | 1.52 | 1.60 |
| P05CZ300 | u | Patilla Zn j/alzada vertiente (material; 02/01/2016) | 2 | 0.47 | 0.94 |
| P01UC010 | u | Clavo cobre D=3 mm (material; 01/01/2010) | 5 | 0.05 | 0.25 |
|  |  | Total |  |  | 41.15 |

Claves: dilatación, térmico, ejecución, engatillado, simple, densidad, oscuro, patilla, bandeja, babero, soporte, vertiente, limpieza, imprimación, perforación, anclaje, replanteo, faldón, sujeción, gris, cobre, clavo, asfalto, roza, base, cubierta, preparación, paramento

| Medición | Uds. | Largo | Ancho | Parcial |
|---|---|---|---|---|
| CUBIERTA NIVEL SUP. | 1 | 126.7 | 1 | 126.70 |
| - |  |  |  |  |
| CUBIERTA NIVEL INF. | 1 | 126.7 | 1 | 126.70 |
| Total |  |  |  | 253.4 |

**05.08** m2 REVESTIMIENTO COMPACTO FENÓLICO INF. CUBIERTA (02/01/2016)
3641.36 m2 × 47.11 = 171544.47
Revestimiento inferior sobre cubierta inclinada mediante tablero contrachapado fenólico tratado, sujeto a rastreles metálicos tipo omegas, anclado mediante tornillos de acero inoxidable DIN 7982 rosca chapa cabeza avellanada inoxA2 de 2 mm, éstos incluídos. Totalmente terminado. Medida la superficie deduciendo huecos. Panel con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.15 | 19.92 | 2.99 |
| Oficial prime | h | Oficial primera | 0.15 | 17.44 | 2.62 |
| P04ML998 | m2 | Tablero compacto fenólico con mecanizado (material; 27/06/2017) | 1.05 | 28.65 | 30.08 |
| P04GÑG23 | ml | Perfil omega metálico (material; 27/06/2017) | 2.6 | 3.16 | 8.22 |
| P04MW010 | u | Material auxiliar revestimiento madera (material; 12/06/2017) | 1.5 | 0.99 | 1.49 |
| P05CW010 | u | Tornillería y pequeño material (material; 12/06/2017) | 1.04 | 0.2 | 0.21 |
| MGAÑGKH | ud | Medios auxiliares (maquinaria; 27/06/2017) | 1 | 1.5 | 1.50 |
|  |  | Total |  |  | 47.11 |

| Medición | Uds. | Largo | Ancho | Parcial |
|---|---|---|---|---|
| CUBIERTA NIVEL SUP. | 2 | 126.7 | 7.37 | 1867.56 |
| - |  |  |  |  |
| CUBIERTA NIVEL INF. | 2 | 126.7 | 7 | 1773.80 |
| Total |  |  |  | 3641.36 |

## 06 REVESTIMIENTOS Y FALSOS TECHOS (01/01/2010)
Importe: 223129.14

**06.01** m2 VIDRIO LACOBEL SAFE 6mm EXTRACLARO BLANCO (08/11/2013)
133.39 m2 × 32.87 = 4384.53
Revestimiento vertical de vidrio templado de 6mm de espesor LACOBEL EXTRACLARO pintado en blanco en su cara posterior con cantos pulidos, recibido según indicaciones del fabricante con adhesivo de base cemento con resinas sintéticas WEBER.COL LANIC para soporte de cartón yeso con doble encolado, colocándose con el sistema de capa fina, empleando la técnica de doble encolado, peinando el adhesivo en el soporte y untando una capa fina en la parte posterior de la baldosa y facilitando la cobertura total de la misma. La junta de colocación será abierta, y continua respecto al suelo, de dimensiones a definir por la dirección facultativa. Con p.p. de cortes, ingletes, piezas especiales, perfiles de esquina marca Schüter a definir por DF durante obra, taladros redondos, cuadrados, rectangulares o de cualquier geometría para colocación de focos empotrados, emergencias, detectores, megafonía…etc,.protección mediante plásticos y cartón hasta la finalización de la obra y retirada de los mismos.
Cumplimientos obligatorios:
Cumpliendo la normativa europea UNE-EN correspondiente en el momento de la ejecución de la obra.
La ejecución se hará según la planificación general de la obra y en las fases que sean necesarias por las necesidades de coordinación del conjunto de acabados de la obra y de instalaciones, montando y desmontando las placas, perfilería y demás elementos del sistema las veces que sean necesarias para una coordinación de obra óptima.
Se coordinará con los oficios de carpintería el replanteo de los huecos.
Todos los materiales tendrán una clase de reacción al fuego mínima de B-s1 d0 (s/n UNE- 13501).
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB090 | h | Oficial solador alicatador (mano de obra; 12/06/2017) | 0.12 | 16.65 | 2.00 |
| O01OB100 | h | Ayudante solador alicatador (mano de obra; 12/06/2017) | 0.12 | 15.66 | 1.88 |
| O01OA070 | h | Peón ordinario | 0.1 | 14.82 | 1.48 |
| P09ABC091 | m2 | Vidrio templado 6mm lacobel blanco cantos pulidos (material; 09/11/2013) | 1.05 | 20.25 | 21.26 |
| P01FJ065 | kg | Lechada blanca CG1 Lankolor Borada (material; 09/11/2013) | 1.5 | 0.27 | 0.41 |
| P01FA020 | kg | Adhes. int p/cerámica C1 Lankocol Top blco. (material; 09/11/2013) | 3 | 0.33 | 0.99 |
| P016 |  | Medios auxiliares (material; 13/11/2013) | 1 | 0.49 | 0.49 |
| MED_AX | ud | Medios auxiliares | 0 | 2.96 | 0.00 |
| %COS_IND | % | Costes indirectos | 3.85 % | 28.51 | 1.10 |
| %GG_BI | % | Gastos Generales y Beneficio Industrial | 11 % | 29.61 | 3.26 |
|  |  | Total |  |  | 32.87 |

| Medición | Uds. | Largo | Alto | Parcial |
|---|---|---|---|---|
| PLANTA BAJA |  |  |  |  |
| Nucleo aseos hombres | 1 | 10.87 | 3.4 | 36.96 |
| - |  |  |  |  |
| Nucleo aseos mujeres | 1 | 12.85 | 3.4 | 43.69 |
| - |  |  |  |  |
| Nucleo montacargas | 1 | 8.48 | 3.4 | 28.83 |
| a deducir puertas | -2 | 1.75 | 2 | -7.00 |
| - |  |  |  |  |
| Nucleo refugio O | 2 | 2.53 | 2.3 | 11.64 |
|  | 1 | 1.78 | 2.3 | 4.09 |
| - |  |  |  |  |
| Nucleo refugio E | 2 | 2.41 | 2.3 | 11.09 |
|  | 1 | 1.78 | 2.3 | 4.09 |
| Total |  |  |  | 133.39 |

**06.02** m2 REVESTIMIENTO INTERIOR PANEL FENÓLICO MADERA ALTA DENSIDAD (e=12 (02/01/2016)
237 m2 × 75.01 = 17777.37
Revestimiento trasdosado directo IT-SISTEMAS o similar fabricado en tablero compacto fenólico de 12,5 mm de espesor de origen europeo, con dos capas decorativas de papel kraft impregnado con resinas termoendurecibles y aminoplásticas, prensadas a 9MPa y a 150º, sujeto a perfilería portante existente mediante tornillos de acero inoxidable DIN 7982 rosca chapa cabeza avellanada inoxA2 de 2 mm, éstos incluídos. Totalmente terminado. Medida la superficie deduciendo huecos. Panel con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.15 | 19.92 | 2.99 |
| Oficial prime | h | Oficial primera | 0.15 | 17.44 | 2.62 |
| P04ML999 | m2 | Tablero compacto fenólico con mecanizado y perfileria portante (material; 12/06/2017) | 1.05 | 64.48 | 67.70 |
| P04MW010 | u | Material auxiliar revestimiento madera | 1.5 | 0.99 | 1.49 |
| P05CW010 | u | Tornillería y pequeño material | 1.04 | 0.2 | 0.21 |
|  |  | Total |  |  | 75.01 |

Claves: base, taco, rastrel, tubo, eje, terminación, superficie, hueco, perfil, círculo, revestimiento, marco, inoxidable, liso, tablero, paramento, densidad, alto, madero, panel, interior, acero, tornillo

| Medición | Uds. | Largo | Alto | Parcial |
|---|---|---|---|---|
| PLANTA BAJA |  |  |  |  |
| Puestos 1 a 5 - 33 a 37 | 20 | 0.6 | 2.5 | 30.00 |
| - |  |  |  |  |
| Puestos 6 a 8 - 28 a 32 | 16 | 0.6 | 2.5 | 24.00 |
| - |  |  |  |  |
| Puestos 9 a 10 - 23 a 27 | 16 | 0.6 | 2.5 | 24.00 |
| - |  |  |  |  |
| Puestos 11 a 22 | 24 | 0.6 | 2.5 | 36.00 |
| - |  |  |  |  |
| Puestos 38 a 42 - 74 a 78 | 20 | 0.6 | 2.5 | 30.00 |
| - |  |  |  |  |
| Puestos 43 a 48 - 70 a 73 | 18 | 0.6 | 2.5 | 27.00 |
| - |  |  |  |  |
| Puestos 49 a 52 - 65 a 69 | 20 | 0.6 | 2.5 | 30.00 |
| - |  |  |  |  |
| Puestos 53 a 58 - 59 a 64 | 24 | 0.6 | 2.5 | 36.00 |
| Total |  |  |  | 237 |

**06.03** m2 CHAPADO ACERO INOXIDABLE REMATE PUESTOS (02/01/2016)
88.5 m2 × 203.79 = 18035.42
Suministro y colocación de chapado de acero inoxidable AISI 304 con chapa de 3 mm de espesor en paramentos verticales, sujeto a paramentos mediante adhesivo de montaje, i/corte, montaje, soldadura y pulido. Totalmente terminado. Medida la superficie deduciendo huecos. Panel con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA130 | h | Cuadrilla E (mano de obra; 12/06/2017) | 2 | 32.26 | 64.52 |
| P13WF010 | m2 | Chapa acero inox. 18/8 de 1,5 mm (material; 02/01/2016) | 1 | 138.08 | 138.08 |
| P13WF011 | m2 | Chapa de acero inoxidable 3 mm (material; 27/06/2017) | 1 | 0 | 0.00 |
| P01DW090 | ud | Pequeño material | 1 | 1.19 | 1.19 |
|  |  | Total |  |  | 203.79 |

Claves: inoxidable, soldadura, montaje, plano, pulir, acero, superficie, terminación, chapado

| Medición | Uds. | Largo | Alto | Parcial |
|---|---|---|---|---|
| PLANTA BAJA |  |  |  |  |
| Puestos 1 a 5 - 33 a 37 | 2 | 0.2 | 2.5 | 1.00 |
|  | 2 | 0.7 | 2.5 | 3.50 |
|  | 8 | 0.3 | 2.5 | 6.00 |
| - |  |  |  |  |
| Puestos 6 a 8 - 28 a 32 | 5 | 0.3 | 2.5 | 3.75 |
|  | 3 | 0.2 | 2.5 | 1.50 |
|  | 1 | 1 | 2.5 | 2.50 |
|  | 1 | 0.7 | 2.5 | 1.75 |
| - |  |  |  |  |
| Puestos 9 a 10 - 23 a 27 | 5 | 0.3 | 2.5 | 3.75 |
|  | 5 | 0.2 | 2.5 | 2.50 |
|  | 1 | 0.8 | 2.5 | 2.00 |
| - |  |  |  |  |
| Puestos 11 a 22 | 10 | 0.3 | 2.5 | 7.50 |
|  | 4 | 0.2 | 2.5 | 2.00 |
| - |  |  |  |  |
| Puestos 38 a 42 - 74 a 78 | 8 | 0.3 | 2.5 | 6.00 |
|  | 2 | 0.2 | 2.5 | 1.00 |
|  | 2 | 0.7 | 2.5 | 3.50 |
| - |  |  |  |  |
| Puestos 43 a 48 - 70 a 73 | 7 | 0.3 | 2.5 | 5.25 |
|  | 3 | 0.2 | 2.5 | 1.50 |
|  | 1 | 0.8 | 2.5 | 2.00 |
| - |  |  |  |  |
| Puestos 49 a 52 - 65 a 69 | 7 | 0.3 | 2.5 | 5.25 |
|  | 2 | 0.2 | 2.5 | 1.00 |
|  | 2 | 1 | 2.5 | 5.00 |
| - |  |  |  |  |
| Puestos 53 a 58 - 59 a 64 | 10 | 0.3 | 2.5 | 7.50 |
|  | 4 | 0.2 | 2.5 | 2.00 |
| - |  |  |  |  |
| Frente ascensores | 1 | 4.3 | 2.5 | 10.75 |
| Total |  |  |  | 88.5 |

**06.04** m2 ALICATADO AZULEJO BLANCO 20X40 cm RECIBIDO C/ADHESIVO (12/06/2017)
302.82 m2 × 20.52 = 6213.87
Alicatado con azulejo blanco 20x40 cm (BIII s/UNE-EN 14411:2013), colocado a línea, recibido con mortero de cemento adhesivo, indicado por el fabricante, i/p.p. de cortes, ingletes, piezas especiales, rejuntado con lechada de cemento blanco BL-V 22,5 y limpieza, s/NTE-RPA-3, medido deduciendo huecos superiores a 1 m2, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.3 | 16.65 | 5.00 |
| O01OB100 | h | Ayudante solador alicatador | 0.3 | 15.66 | 4.70 |
| P09ABC011 | m2 | Azulejo blanco 25x40 cm (material; 12/06/2017) | 1.1 | 8.08 | 8.89 |
| A02A022 | m3 | MORTERO CEMENTO M-5 C/MIGA ELAB. A MANO (material; 12/06/2017) | 0.025 | 77.18 | 1.93 |
|  |  | Total |  |  | 20.52 |

Claves: círculo, especial, medición, marco, pieza, hueco, inglete, línea, azulejo, limpieza, corte, areno, mortero, blanco, alicatado, junta, cemento, lechada, colocación

| Medición | Uds. | Largo | Alto | Parcial |
|---|---|---|---|---|
| PLANTA SÓTANO |  |  |  |  |
| Vestuario femenino | 1 | 28.65 | 2.7 | 77.36 |
| a deducir CA 25 | -5 |  |  | -5.00 |
| a deducir PM 18 | -1 |  |  | -1.00 |
| a deducir PM 19 | -1 |  |  | -1.00 |
| - |  |  |  |  |
| Aseo PMR femenino | 1 | 8.13 | 2.7 | 21.95 |
| a deducir PM 19 | -1 |  |  | -1.00 |
| - |  |  |  |  |
| Vestuario masculino | 1 | 35.58 | 2.7 | 96.07 |
| a deducir CA 25 | -6 |  |  | -6.00 |
| a deducir PM 18 | -1 |  |  | -1.00 |
| a deducir PM 19 | -1 |  |  | -1.00 |
| - |  |  |  |  |
| Aseo PMR masculino | 1 | 8.99 | 2.7 | 24.27 |
| a deducir PM 19 | -1 |  |  | -1.00 |
| - |  |  |  |  |
| Cuarto de limpieza aseos | 1 | 8.86 | 2.7 | 23.92 |
| a deducir PM 12 | -1 |  |  | -1.00 |
| - |  |  |  |  |
| Seccion limpieza general de mercado | 1 | 19.88 | 2.7 | 53.68 |
| a deducir PHI 16 | -1 |  |  | -1.00 |
| - |  |  |  |  |
| - |  |  |  |  |
| PLANTA BAJA |  |  |  |  |
| Cuarto de limpieza | 2 | 5.11 | 2.6 | 26.57 |
| a deducir PM 12 | -2 |  |  | -2.00 |
| - |  |  |  |  |
| Total |  |  |  | 302.82 |

**06.05** m2 GRES PORCELANICO BLANCO 60x30 cm RECIBIDO C/ADHESIVO (01/01/2010)
1821.62 m2 × 22.94 = 41787.96
Suministro y colocación de alicatado con gres porcelánico blanco 60x30 cm (BIII s/UNE-EN-14411:2013), recibido con mortero de cemento adhesivo, indicado por el fabricante, i/p.p. de cortes, ingletes, piezas especiales, rejuntado con lechada de cemento blanco BL-V 22,5 y limpieza, s/NTE-RPA-3, medido deduciendo huecos superiores a 1 m2, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.3 | 16.65 | 5.00 |
| O01OB100 | h | Ayudante solador alicatador | 0.3 | 15.66 | 4.70 |
| O01OA070 | h | Peón ordinario | 0.25 | 14.82 | 3.71 |
| P09ABC111 | m2 | Azulejo blanco 30x30 cm (material; 02/01/2016) | 1.1 | 6.8 | 7.48 |
| A02A022 | m3 | MORTERO CEMENTO M-5 C/MIGA ELAB. A MANO | 0.025 | 77.18 | 1.93 |
| A01L090 | m3 | LECHADA CEM. BLANCO BL 22,5 X (material; 01/01/2010) | 0.001 | 116.14 | 0.12 |
|  |  | Total |  |  | 22.94 |

Claves: inglete, junta, azulejo, hueco, lechada, especial, pieza, medición, areno, corte, mortero, línea, colocación, blanco, alicatado, cemento, limpieza

| Medición | Uds. | Largo | Alto | Parcial |
|---|---|---|---|---|
| PLANTA BAJA |  |  |  |  |
| Puestos 1 a 5 - 33 a 37 | 2 | 7.78 | 2.4 | 37.34 |
|  | 3 | 10.55 | 2.4 | 75.96 |
|  | 2 | 7.54 | 2.4 | 36.19 |
|  | 3 | 11.08 | 2.4 | 79.78 |
| - |  |  |  |  |
| Puestos 6 a 8 - 28 a 32 | 2 | 10.51 | 2.4 | 50.45 |
|  | 1 | 7.78 | 2.4 | 18.67 |
|  | 3 | 11.08 | 2.4 | 79.78 |
|  | 1 | 7.54 | 2.4 | 18.10 |
|  | 1 | 6.72 | 2.4 | 16.13 |
|  | 1 | 7.4 | 2.4 | 17.76 |
| a deducir PM 13 | -2 |  |  | -2.00 |
| - |  |  |  |  |
| Puestos 9 a 10 - 23 a 27 | 1 | 10.53 | 2.4 | 25.27 |
|  | 1 | 6.98 | 2.4 | 16.75 |
|  | 1 | 6.75 | 2.4 | 16.20 |
|  | 3 | 11.09 | 2.4 | 79.85 |
|  | 1 | 7.8 | 2.4 | 18.72 |
|  | 1 | 5.22 | 2.4 | 12.53 |
| a deducir PM 13 | -2 |  |  | -2.00 |
| - |  |  |  |  |
| Puestos 11 a 22 | 2 | 6.98 | 2.4 | 33.50 |
|  | 4 | 9.52 | 2.4 | 91.39 |
|  | 2 | 6.75 | 2.4 | 32.40 |
|  | 4 | 10.09 | 2.4 | 96.86 |
| - |  |  |  |  |
| Consigna | 1 | 7.32 | 2.4 | 17.57 |
|  | 1 | 4.02 | 2.4 | 9.65 |
| - |  |  |  |  |
| Puestos 38 a 42 - 74 a 78 | 2 | 7.54 | 2.4 | 36.19 |
|  | 3 | 11.08 | 2.4 | 79.78 |
|  | 2 | 7.78 | 2.4 | 37.34 |
|  | 3 | 10.52 | 2.4 | 75.74 |
| - |  |  |  |  |
| Puestos 43 a 48 - 70 a 73 | 1 | 7.54 | 2.4 | 18.10 |
|  | 3 | 11.08 | 2.4 | 79.78 |
|  | 2 | 9.52 | 2.4 | 45.70 |
|  | 1 | 10.52 | 2.4 | 25.25 |
|  | 1 | 7.78 | 2.4 | 18.67 |
|  | 1 | 5.12 | 2.4 | 12.29 |
|  | 1 | 7.8 | 2.4 | 18.72 |
| - |  |  |  |  |
| Puestos 49 a 52 - 65 a 69 | 1 | 6.72 | 2.4 | 16.13 |
|  | 1 | 7.4 | 2.4 | 17.76 |
|  | 3 | 11.08 | 2.4 | 79.78 |
|  | 1 | 7.54 | 2.4 | 18.10 |
|  | 1 | 6.97 | 2.4 | 16.73 |
|  | 1 | 9.51 | 2.4 | 22.82 |
|  | 2 | 10.52 | 2.4 | 50.50 |
|  | 1 | 9.74 | 2.4 | 23.38 |
| a deducir PM 13 | -2 |  |  | -2.00 |
| - |  |  |  |  |
| Puestos 53 a 58 - 59 a 64 | 4 | 10.08 | 2.4 | 96.77 |
|  | 2 | 6.74 | 2.4 | 32.35 |
|  | 2 | 6.98 | 2.4 | 33.50 |
|  | 4 | 9.52 | 2.4 | 91.39 |
| Total |  |  |  | 1821.62 |

**06.06** m2 ALICATADO GRES PORCELÁNICO RECTIFICADO 30x59 cm (01/01/2010)
198.43 m2 × 44.1 = 8750.76
Alicatado con azulejo de gres porcelánico rectificado, APAVISA MICROCEMENT GREY LAPPATO de 30x59 cm, (BIa s/UNE-EN 14411:2013), colocado con replanteo según planos de proyecto, e indicaciones de la D.F., recibido con adhesivo C2 TE s/UNE-EN 12004:2008+A1:2012 porcelánico blanco con doble encolado, sin incluir enfoscado de mortero, i/p.p. de cortes, ingletes, piezas especiales, rejuntado con lechada de cemento blanco BL-V 22,5 y limpieza, s/NTE-RPA-3, medido deduciendo huecos, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.3 | 16.65 | 5.00 |
| O01OB100 | h | Ayudante solador alicatador | 0.3 | 15.66 | 4.70 |
| P09ABV100 | m2 | Azulejo porcelánico rectificado 30x59 cm (material; 02/01/2016) | 1.05 | 28.7 | 30.14 |
| P01FA030 | kg | Adhesivo int./ext. C2TE porcelánico blanco (material; 01/01/2010) | 6 | 0.71 | 4.26 |
|  |  | Total |  |  | 44.1 |

Claves: color, alicatado, azulejo, gres, piedra, natural, BI, colocación, adhesivo, te, cola, verde, doble, blanco, junta, porcelana, mortero, corte, inglete, pieza, especial, lechada, limpieza, medición, enfoscado, círculo, marco, hueco, cemento

| Medición | Uds. | Largo | Alto | Parcial |
|---|---|---|---|---|
| PLANTA SÓTANO |  |  |  |  |
| Aseos publicos mujeres | 1 | 18.03 | 2.7 | 48.68 |
| a deducir CA 25 | -1 |  |  | -1.00 |
| a deducir PM 11 | -1 |  |  | -1.00 |
| - |  |  |  |  |
| Aseos publicos hombres | 1 | 14.61 | 2.7 | 39.45 |
| a deducir CA 25 | -1 |  |  | -1.00 |
| a deducir PM 11 | -1 |  |  | -1.00 |
| - |  |  |  |  |
| - |  |  |  |  |
| PLANTA BAJA |  |  |  |  |
| Aseos hombres | 1 | 12.77 | 2.6 | 33.20 |
| Aseo PMR hombres | 1 | 9.26 | 2.6 | 24.08 |
| a deducir PM 11 | -2 |  |  | -2.00 |
| - |  |  |  |  |
| Aseos mujeres | 1 | 13.43 | 2.6 | 34.92 |
| Aseo PMR mujeres | 1 | 10.04 | 2.6 | 26.10 |
| a deducir PM 11 | -2 |  |  | -2.00 |
| Total |  |  |  | 198.43 |

**06.07** ml ENCIMERA SILESTONE (18/05/2017)
13.05 ml × 141.71 = 1849.32
Encimera de Silestone o similar de 2 cm de espesor, con faldón y zócalo, en modelo a elegir por la D.F., i/anclajes, colocada, medida superficie ejecutada (mínima=1 m2), con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB080 | h | Ayudante cantero (mano de obra; 23/07/2017) | 1.25 | 18.01 | 22.51 |
| P09EM111 | ml | Encimera piedra artificial 2 cm (material; 18/05/2017) | 1 | 110 | 110.00 |
| P09EA110 | u | Material auxiliar anclaje encimera (material; 12/06/2017) | 1 | 9.2 | 9.20 |
|  |  | Total |  |  | 141.71 |

| Medición | Uds. | Largo | Parcial |
|---|---|---|---|
| PLANTA SOTANO |  |  |  |
| Aseos hombres | 1 | 1.6 | 1.60 |
| Aseos mujeres | 2 | 2.18 | 4.36 |
| - |  |  |  |
| PLANTA BAJA |  |  |  |
| Aseos hombres | 1 | 2.38 | 2.38 |
| Aseos mujeres | 1 | 4.71 | 4.71 |
| - |  |  |  |
| Total |  |  | 13.05 |

**06.08** ml ESCOCIA REMATE ALICATADO AZULEJO BLANCO (01/01/2010)
100.17 ml × 30.58 = 3063.20
Escocia de gres porcelánico blanco en piezas de 10x30 cm para coincidencia de juntas con el alicatado del mismo material, recibido con adhesivo C1 s/UNE-EN 12004:2008+A1:2012 gris, i/p.p. de cortes, ingletes, piezas especiales, piezas de ajuste de esquina concavas, y piezas de esquina convexa (pata de elefante), rejuntado con mortero tapajuntas CG2 s/UNE-EN 13888:2009 junta color y limpieza, s/NTE-RPA-3, medido en su longitud, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.15 | 16.65 | 2.50 |
| O01OB100 | h | Ayudante solador alicatador | 0.15 | 15.66 | 2.35 |
| P09ABG600 | m | Esquina recta gres esmaltado 5x25 cm (material; 02/01/2016) | 1.05 | 13.46 | 14.13 |
| P09ABG601 | m | Pieza escocia gres esmaltado 10x30 cm (material; 27/06/2017) | 1.05 | 5.6 | 5.88 |
| P09ABH602 | ud | Piezas ajuste esquina (material; 27/06/2017) | 2 | 2.8 | 5.60 |
| A02A022 | m3 | MORTERO CEMENTO M-5 C/MIGA ELAB. A MANO | 0.001 | 77.18 | 0.08 |
| P01FJ006 | kg | Junta cementosa mejorada color 2-15 mm CG2 (material; 01/01/2010) | 0.04 | 1.05 | 0.04 |
|  |  | Total |  |  | 30.58 |

| Medición | Uds. | Largo | Alto | Parcial |
|---|---|---|---|---|
| PLANTA SÓTANO |  |  |  |  |
| Cuarto de limpieza aseos | 1 | 8.86 | 2.7 | 23.92 |
| a deducir PM 12 | -1 |  |  | -1.00 |
| - |  |  |  |  |
| Seccion limpieza general de mercado | 1 | 19.88 | 2.7 | 53.68 |
| a deducir PHI 16 | -1 |  |  | -1.00 |
| - |  |  |  |  |
| - |  |  |  |  |
| PLANTA BAJA |  |  |  |  |
| Cuarto de limpieza | 2 | 5.11 | 2.6 | 26.57 |
| a deducir PM 12 | -2 |  |  | -2.00 |
| - |  |  |  |  |
| Total |  |  |  | 100.17 |

**06.09** ml ESCOCIA ACERO INOXIDABLE 10x35 mm (01/01/2010)
755.5 ml × 48.7 = 36792.85
Escocia acero inoxidable PROROUND o similar de acero AISI 304/11.43011-V2A 10x35 mm, recibido con adhesivo C1 s/UNE-EN 12004:2008+A1:2012 gris, i/p.p. de cortes, ingletes, piezas especiales, medido en su longitud, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.1 | 16.65 | 1.67 |
| O01OB100 | h | Ayudante solador alicatador | 0.1 | 15.66 | 1.57 |
| P09ABG771 | m | Escocia acero inoxidable 50x50 mm (material; 27/06/2017) | 1.05 | 42.7 | 44.84 |
| P01FA068 | t | Mortero cola int. p/baldosas capa gruesa gris C1T (material; 01/01/2010) | 0.001 | 120.48 | 0.12 |
| P01FJ015 | t | Mortero int./ext. p/rejuntado junta color CG2-W-ArS1 (material; 01/01/2010) | 0.001 | 501.99 | 0.50 |
|  |  | Total |  |  | 48.7 |

Claves: junta, especial, inoxidable, adhesivo, gris, corte, pieza, inglete, tapajunta, color, limpieza, medición, marco, mortero, acero, círculo

| Medición | Uds. | Largo | Parcial |
|---|---|---|---|
| PLANTA BAJA |  |  |  |
| Puestos 1 a 5 - 33 a 37 | 2 | 7.78 | 15.56 |
|  | 3 | 10.55 | 31.65 |
|  | 2 | 7.54 | 15.08 |
|  | 3 | 11.08 | 33.24 |
| - |  |  |  |
| Puestos 6 a 8 - 28 a 32 | 2 | 10.51 | 21.02 |
|  | 1 | 7.78 | 7.78 |
|  | 3 | 11.08 | 33.24 |
|  | 1 | 7.54 | 7.54 |
|  | 1 | 6.72 | 6.72 |
|  | 1 | 7.4 | 7.40 |
| a deducir PM 13 | -2 |  | -2.00 |
| - |  |  |  |
| Puestos 9 a 10 - 23 a 27 | 1 | 10.53 | 10.53 |
|  | 1 | 6.98 | 6.98 |
|  | 1 | 6.75 | 6.75 |
|  | 3 | 11.09 | 33.27 |
|  | 1 | 7.8 | 7.80 |
|  | 1 | 5.22 | 5.22 |
| a deducir PM 13 | -2 |  | -2.00 |
| - |  |  |  |
| Puestos 11 a 22 | 2 | 6.98 | 13.96 |
|  | 4 | 9.52 | 38.08 |
|  | 2 | 6.75 | 13.50 |
|  | 4 | 10.09 | 40.36 |
| - |  |  |  |
| Consigna | 1 | 7.32 | 7.32 |
|  | 1 | 4.02 | 4.02 |
| - |  |  |  |
| Puestos 38 a 42 - 74 a 78 | 2 | 7.54 | 15.08 |
|  | 3 | 11.08 | 33.24 |
|  | 2 | 7.78 | 15.56 |
|  | 3 | 10.52 | 31.56 |
| - |  |  |  |
| Puestos 43 a 48 - 70 a 73 | 1 | 7.54 | 7.54 |
|  | 3 | 11.08 | 33.24 |
|  | 2 | 9.52 | 19.04 |
|  | 1 | 10.52 | 10.52 |
|  | 1 | 7.78 | 7.78 |
|  | 1 | 5.12 | 5.12 |
|  | 1 | 7.8 | 7.80 |
| - |  |  |  |
| Puestos 49 a 52 - 65 a 69 | 1 | 6.72 | 6.72 |
|  | 1 | 7.4 | 7.40 |
|  | 3 | 11.08 | 33.24 |
|  | 1 | 7.54 | 7.54 |
|  | 1 | 6.97 | 6.97 |
|  | 1 | 9.51 | 9.51 |
|  | 2 | 10.52 | 21.04 |
|  | 1 | 9.74 | 9.74 |
| a deducir PM 13 | -2 |  | -2.00 |
| - |  |  |  |
| Puestos 53 a 58 - 59 a 64 | 4 | 10.08 | 40.32 |
|  | 2 | 6.74 | 13.48 |
|  | 2 | 6.98 | 13.96 |
|  | 4 | 9.52 | 38.08 |
| Total |  |  | 755.5 |

**06.10** ml ZOCALO POLIETILENO (18/05/2017)
487.09 ml × 6.98 = 3399.89
Zocalo de polietileno para protección de paramentos de altura 30 cm., instalado mediante sellado a parte inferior, incluso material de fijación a paramentos, piezas especiales de esquina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.05 | 17.44 | 0.87 |
| O01OA070 | h | Peón ordinario | 0.05 | 14.82 | 0.74 |
| P08WD031 | m | Zocalo de polietileno 30 cm (material; 18/05/2017) | 1.05 | 5 | 5.25 |
| P01UA060 | kg | Adhesivo cemento cola tipo C1 (material; 12/06/2017) | 0.1 | 1.16 | 0.12 |
|  |  | Total |  |  | 6.98 |

| Medición | Uds. | Largo | Parcial |
|---|---|---|---|
| PLANTA SÓTANO |  |  |  |
| Pasillo obradores | 1 | 148.33 | 148.33 |
| a deducir PFR 21 | -23 |  | -23.00 |
| a deducir PHI 17 | -2 |  | -2.00 |
| a deducir PFR 22 | -3 |  | -3.00 |
| - |  |  |  |
| Recepcion | 1 | 17.29 | 17.29 |
|  | 2 | 3.45 | 6.90 |
|  | 2 | 4.55 | 9.10 |
| a deducir PHI | -3 |  | -3.00 |
| - |  |  |  |
| Pasillo distribuidor recepcion | 1 | 20.28 | 20.28 |
| a deducir PH17 | -3 |  | -3.00 |
| a deducir PHI | -2 |  | -2.00 |
| - |  |  |  |
| Pasillo distribución cámaras | 1 | 232.26 | 232.26 |
| a deducir PHI 16 | -2 |  | -2.00 |
| a deducir PHI 17 | -1 |  | -1.00 |
| a deducir PHI 18 | -10 |  | -10.00 |
| - |  |  |  |
| Pasillo distribuidor montacargas | 1 | 64.13 | 64.13 |
| a deducir PHI 17 | -2 |  | -2.00 |
| a deducir PHI 16 | -1 |  | -1.00 |
| a deducir PHI 18 | -1 |  | -1.00 |
| a deducir puertas camaras | -3 | 1.6 | -4.80 |
| a deducir puertas montacargas | -2 | 1.75 | -3.50 |
| - |  |  |  |
| Recepción carnes frescas | 1 | 33.76 | 33.76 |
| a deducir PHI | -2 |  | -2.00 |
| - |  |  |  |
| Recepcion | 1 | 22.34 | 22.34 |
| a deducir PHI 16 | -2 |  | -2.00 |
| a deducir PHI | -1 |  | -1.00 |
| a deducir PHI | -1 |  | -1.00 |
| - |  |  |  |
| - |  |  |  |
| Total |  |  | 487.09 |

**06.11** m2 FALSO TECHO PANEL FRIGORÍFICO e=100 mm (02/01/2016)
609.39 m2 × 52.51 = 31999.07
Falso techo formado por panel frigorífico autoportante tipo FRIGOMEC TP de ITALPANNELLI o similar, formado por dos láminas de acero prelacado en perfil comercial de 0,5 mm núcleo central de PIR Espuma de Poliisocianurato de 4,35 m2 K/W con un espesor de 100 mm, clasificado como B-S2,d0. Incluye soporte, accesorios y remates. Totalmente instalado y terminado.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.3 | 17.44 | 5.23 |
| O01OA050 | h | Ayudante | 0.3 | 17.68 | 5.30 |
| P04SA029 | m2 | Panel sandwich vertical acero prelacado+PIR+a. prelac. 100 inter | 1 | 16 | 16.00 |
| P13TF001 | m | Perfilería auxiliar ·"U" superior e inferior | 0.2 | 12.4 | 2.48 |
| P05CW030 | u | Remates, tornillería y pequeño material | 50 | 0.47 | 23.50 |
|  |  | Total |  |  | 52.51 |

Claves: soporte, sujeción, lámina, acero, roca, unión, panel, techo, falso, accesorio, ach, terminación, garantía, fijación, perfil, estructura, lana, rosca, marco, placa, saintgobain, círculo, remate, varilla

| Medición | Uds. | Largo | Parcial |
|---|---|---|---|
| PLANTA SÓTANO |  |  |  |
| Camara hortofrutícolas | 1 | 123.74 | 123.74 |
| Cámara verduras | 1 | 25.78 | 25.78 |
| Sección troceado carnes frescas | 1 | 92.42 | 92.42 |
| Pasillo obradores | 1 | 136.14 | 136.14 |
| - |  |  |  |
| Obradores |  |  |  |
| nº 1-4-5-8-9-12-13-17-18 | 9 | 10.36 | 93.24 |
| nº 2-3-6-7-10-11 | 6 | 10.65 | 63.90 |
| nº 14-16-22 | 3 | 9.08 | 27.24 |
| nº 15 | 1 | 9.88 | 9.88 |
| nº 19 | 1 | 6.88 | 6.88 |
| nº 20 | 1 | 7.56 | 7.56 |
| nº 21 | 1 | 8.97 | 8.97 |
| nº 23 | 1 | 13.64 | 13.64 |
| Total |  |  | 609.39 |

**06.12** m2 FALSO TECHO CONTINUO YESO LAMINADO LISO N-13 (12/06/2017)
977.38 m2 × 20.63 = 20163.35
Falso techo continuo en tramos horizontales o inclinados, formado por una placa de yeso laminado de 13 mm de espesor, colocada sobre una estructura oculta de acero galvanizado, formada por perfiles T/C de 47 mm cada 40 cm y perfilería U de 34x31x34 mm, i/replanteo auxiliar, accesorios de fijación, nivelación y repaso de juntas con cinta y pasta, montaje y desmontaje de andamios, terminado s/NTE-RTC, medido deduciendo huecos. Placas de yeso laminado, pasta de juntas, accesorios de fijación y perfilería con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB110 | h | Oficial yesero o escayolista | 0.3 | 16.65 | 5.00 |
| O01OB120 | h | Ayudante yesero o escayolista (mano de obra; 12/06/2017) | 0.3 | 15.82 | 4.75 |
| P04PY015 | m2 | Placa yeso laminado estándar 12,5 mm (material; 12/06/2017) | 1.05 | 4.23 | 4.44 |
| P04PW040 | kg | Pasta para juntas yeso (material; 12/06/2017) | 0.47 | 2.37 | 1.11 |
| P04PW005 | m | Cinta de juntas rollo 150 m | 1.89 | 0.03 | 0.06 |
| P04PW150 | m | Perfil laminado U 34x31x34 mm (material; 12/06/2017) | 0.7 | 1.44 | 1.01 |
| P04TW070 | m | Perfil techo continuo yeso laminado T/C-47 (material; 12/06/2017) | 2.6 | 1.19 | 3.09 |
| P04PW065 | u | Tornillo PM 3,9x25 mm | 10 | 0.01 | 0.10 |
| P04PW100 | u | Tornillo MM 3,5x9,5 mm (material; 12/06/2017) | 5 | 0.02 | 0.10 |
| P04TW080 | u | Pieza empalme techo yeso laminado T-47 (material; 12/06/2017) | 0.32 | 0.43 | 0.14 |
| P04TW090 | u | Horquilla techo yeso laminado T-47 (material; 12/06/2017) | 1.26 | 0.51 | 0.64 |
| P04PW030 | kg | Pasta de agarre yeso (material; 12/06/2017) | 0.53 | 0.36 | 0.19 |
|  |  | Total |  |  | 20.63 |

Claves: nivel, hueco, medición, yeso, terminación, círculo, andamio, desmontable, montaje, pasta, fijación, junta, placa, auxiliar, perfil, galvanizar, acero, cinta, colocación, falso, lámina, techo, accesorio, liso, continuo, marco, estructura

| Medición | Uds. | Largo | Parcial |
|---|---|---|---|
| PLANTA SÓTANO |  |  |  |
| Escaleras acceso O |  |  |  |
| Tramo acceso sotano | 5.088 |  | 5.09 |
| Tramo acceso baja | 4.056 |  | 4.06 |
| - |  |  |  |
| Escaleras acceso E |  |  |  |
| Tramo acceso sotano | 7.092 |  | 7.09 |
| Tramo acceso baja | 2.364 |  | 2.36 |
| - |  |  |  |
| Escaleras acceso N |  |  |  |
| Tramo acceso sotano | 4.776 |  | 4.78 |
| Tramos acceso baja | 13.68 |  | 13.68 |
|  | 6.552 |  | 6.55 |
| - |  |  |  |
| Escaleras acceso S |  |  |  |
| Tramos acceso baja | 8.64 |  | 8.64 |
|  | 4.128 |  | 4.13 |
| - |  |  |  |
| - |  |  |  |
| PLANTA BAJA |  |  |  |
| Puestos 1 a 5 - 33 a 37 | 2 | 12 | 24.00 |
|  | 2 | 11 | 22.00 |
|  | 3 | 15.15 | 45.45 |
|  | 2 | 13.7 | 27.40 |
| - |  |  |  |
| Puestos 6 a 8 - 28 a 32 - aseos | 2 | 12 | 24.00 |
|  | 1 | 11 | 11.00 |
|  | 3 | 15.15 | 45.45 |
|  | 1 | 13.7 | 13.70 |
|  | 1 | 13.15 | 13.15 |
|  | 1 | 3.3 | 3.30 |
| - |  |  |  |
| Puestos 9 a 10 - 23 a 27 - aseos | 1 | 12 | 12.00 |
|  | 1 | 9.1 | 9.10 |
|  | 3 | 15.15 | 45.45 |
|  | 1 | 9.5 | 9.50 |
|  | 1 | 3.7 | 3.70 |
| - |  |  |  |
| Puestos 11 a 22 | 4 | 12 | 48.00 |
|  | 1 | 11 | 11.00 |
|  | 1 | 9.1 | 9.10 |
|  | 1 | 9.1 | 9.10 |
|  | 4 | 9.8 | 39.20 |
|  | 2 | 11.2 | 22.40 |
| - |  |  |  |
| Puestos 38 a 42 - 74 a 78 | 3 | 12 | 36.00 |
|  | 2 | 11 | 22.00 |
|  | 3 | 15.15 | 45.45 |
|  | 2 | 13.7 | 27.40 |
| - |  |  |  |
| Puestos 43 a 48 - 70 a 73 | 1 | 12 | 12.00 |
|  | 1 | 11 | 11.00 |
|  | 2 | 9.8 | 19.60 |
|  | 3 | 15.15 | 45.45 |
|  | 1 | 13.7 | 13.70 |
|  | 1 | 9.5 | 9.50 |
|  | 1 | 3.7 | 3.70 |
|  | 1 | 13.15 | 13.15 |
|  | 1 | 3.3 | 3.30 |
| - |  |  |  |
| Puestos 49 a 52 - 65 a 69 | 2 | 12 | 24.00 |
|  | 1 | 9.1 | 9.10 |
|  | 1 | 9.8 | 9.80 |
|  | 3 | 15.15 | 45.45 |
|  | 1 | 13.7 | 13.70 |
|  | 1 | 10.3 | 10.30 |
| - |  |  |  |
| Puestos 53 a 58 - 59 a 64 | 4 | 12 | 48.00 |
|  | 2 | 9.1 | 18.20 |
|  | 1 | 9.8 | 9.80 |
|  | 2 | 11.2 | 22.40 |
| Total |  |  | 977.38 |

**06.13** m2 F.TECHO FIBRA MINERAL AMF THERMATEX STAR 600x600 BLANCO (09/11/2013)
816.21 m2 × 15.75 = 12855.31
Falso techo metálico FIBRA MINERAL AMF THERMATEX STAR compuesto por placas de 600x600x15mm de fibra mineral en BLANCO antimicrobiano canto VT15, y perfilería vista de ancho 125 mm, incluso p.p. de elementos de suspensión, fijación y remate y demás elementos accesorios, y cualquier tipo de medio auxiliar, completamente instalado, incluso la perforación y el montaje de las luminarias y los refuerzos necesarios con perfiles, anclajes mecánicos entre luminaria, pliegue de bandeja, perfiles de refuerzo para evitar pandeos, con formación de los colisos necesarios en la chapa según indicaciones de la DF, p.p. de taladros redondos, cuadrados, rectangulares o de cualquier geometría, la modificación o rectificación de elementos de cuelgue y formación de puentes para no interferir con otras instalaciones, rectificación o taladros en perfiles primarios o secundarios incluso refuerzo de las bandejas con los perfiles necesarios en “U” 600x200 mm para evitar alabeos o cualquier deformación o desperfecto para la colocación en la bandeja de cualquier elemento de cualquier instalación (focos empotrados, emergencias, detectores, megafonía, cámaras, rociadores, altavoces), p.p. de corte de placa, refuerzo y montaje de rejillas de impulsión y difusores lineales, etc, p.p. de taladros o cajeados en aislamientos térmicos/acústicos existentes de cualquier material que afecten a la instalación del techo.
Se garantizará que cualquier elemento o instalación montada en el falso techo no afecte a la nivelación, sustentación y seguridad del sistema, debiendo reforzar las bandejas, las uniones, los anclajes o los elementos de cuelgue según las necesidades.
Cumplimientos obligatorios:
Cumpliendo la normativa europea UNE-EN correspondiente en el momento de la ejecución de la obra.
a ejecución se hará según la planificación general de la obra y en las fases que sean necesarias por las necesidades de coordinación del conjunto de acabados de la obra y de instalaciones, montando y desmontando las bandejas, perfilería y demás elementos del sistema las veces que sean necesarias para una coordinación de obra óptima.
Todos los materiales tendrán una clase de reacción al fuego mínima de B-s1 d0 (s/n UNE- 13501).
Todo el falso techo perfectamente nivelado y colocado, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB130 | h | Oficial 1ª cerrajero | 0.14 | 16.65 | 2.33 |
| P04TB034 | m2 | F. techo fibra mineral AMF THERMATEX STAR 600x600 (material; 09/11/2013) | 1.05 | 8.15 | 8.56 |
| P04TW161 | m | Perfilería semioculta sistema clip in (material; 09/11/2013) | 0.5 | 2.95 | 1.48 |
| P006 |  | Medios auxiliares (material; 13/11/2013) | 1 | 0.42 | 0.42 |
| MED_AX | ud | Medios auxiliares | 1 | 2.96 | 2.96 |
|  |  | Total |  |  | 15.75 |

| Medición | Uds. | Largo | Parcial |
|---|---|---|---|
| PLANTA SÓTANO |  |  |  |
| Vestibulo ascensor S | 1 | 15.2 | 15.20 |
| Salida emergencia 02 | 1 | 14.61 | 14.61 |
| Telecomunicaciones | 1 | 17.5 | 17.50 |
| Salida emergencia 01 | 1 | 14.79 | 14.79 |
| Cuarto tecnico CTV | 1 | 10.92 | 10.92 |
| Pasillo distribuidor cuartos técnicos | 1 | 43.3 | 43.30 |
| Pasillo distribuidor administracion | 1 | 27.11 | 27.11 |
| Pasillo distribuidor vestuarios | 1 | 31.97 | 31.97 |
| Aseo PMR femenino | 1 | 4.07 | 4.07 |
| Vestuario femenino | 1 | 35.45 | 35.45 |
| Vestuario masculino | 1 | 43.72 | 43.72 |
| Aseo PMR masculino | 1 | 4.61 | 4.61 |
| Pasillo distribuidor aseo-vestuarios | 1 | 38.16 | 38.16 |
| Pasillo distribuidor montacargas | 1 | 81.71 | 81.71 |
| Seccion limpieza general mercado | 1 | 22.45 | 22.45 |
| Recepción | 1 | 13.35 | 13.35 |
| Utiles y productos limpieza | 1 | 7.82 | 7.82 |
| Almacén general carros limpios | 1 | 17.28 | 17.28 |
| Salida emergencia 03 | 1 | 3.34 | 3.34 |
| Pasillo distribuidor cámaras | 1 | 355.7 | 355.70 |
| Repartidor tránsito | 1 | 13.15 | 13.15 |
| - |  |  |  |
| - |  |  |  |
| Total |  |  | 816.21 |

**06.14** m2 F. TECHO FIBRA MINERAL 60x60 CANTO VT 15 P. SEMIOCULTO (12/06/2017)
78.18 m2 × 23.47 = 1834.88
Falso techo desmontable AMF de la gama mineral y diseño de superficie Thermatex Aquatec o similar de formato 600x600 y 15 mm de espesor, con tipo de canto VT15. La reacción al luego será A2-s1d0 y la resistencia a la humedad del 100%, con una absorción acústica y aislamiento acústico de 34 dB e instalado según el Sistema c. Este consiste en perfiles principales PQT15 colocados cada 1200 mm, fijados al forjado mediante suspensores apropiados, situados como máximo cada 1200 mm, instalado con perfilería semioculta, comprendiendo perfiles primarios y secundarios fijados al forjado, i/p.p. de elementos de remate, accesorios de fijación y andamiaje, instalado s/NTE-RTP, medido deduciendo huecos superiores a 2 m2. Placas de fibra mineral, accesorios de fijación y perfilería con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB110 | h | Oficial yesero o escayolista | 0.25 | 16.65 | 4.16 |
| O01OB120 | h | Ayudante yesero o escayolista | 0.25 | 15.82 | 3.96 |
| P04TW050 | m | Perfilería vista blanca (material; 12/06/2017) | 3.3 | 1.85 | 6.11 |
| P04TW030 | m | Perfil angular remates (material; 12/06/2017) | 0.6 | 0.9 | 0.54 |
| P04TW040 | u | Pieza cuelgue (material; 12/06/2017) | 1.05 | 0.4 | 0.42 |
| P04TF091 | m2 | Placa 600x600x17 mm acabado laminado perfil semioculto (material; 27/06/2017) | 1.05 | 7.31 | 7.68 |
| P04TW170 | u | Ángulo de borde falso techo (material; 12/06/2017) | 0.6 | 1 | 0.60 |
|  |  | Total |  |  | 23.47 |

| Medición | Uds. | Largo | Parcial |
|---|---|---|---|
| PLANTA SÓTANO |  |  |  |
| Aseos públicos mujeres | 1 | 17.85 | 17.85 |
| Aseos públicos hombres | 1 | 12.75 | 12.75 |
| Distribuidor aseos | 1 | 8.06 | 8.06 |
| Cuarto de limpieza | 1 | 4.07 | 4.07 |
| - |  |  |  |
| - |  |  |  |
| PLANTA BAJA |  |  |  |
| Aseos masculinos | 1 | 9.88 | 9.88 |
| C. limpieza aseo masc. | 1 | 1.63 | 1.63 |
| Aseo masculino PMR | 1 | 5.26 | 5.26 |
| Aseos mujeres | 1 | 10.77 | 10.77 |
| Cuarto limpieza aseo femen. | 1 | 1.63 | 1.63 |
| Aseo femenino PMR | 1 | 6.28 | 6.28 |
| Total |  |  | 78.18 |

**06.15** m2 F. TECHO BANDEJA ALUMINIO PERFORADA 60x60 P. SEMIOCULTO (02/01/2016)
148.95 m2 × 42.75 = 6367.61
Falso techo metálico a base de bandejas perforadas de aluminio de 60x60 cm y 0,5 mm de espesor con bordes tegulares, lacadas en color blanco con acabado postlacado, apoyadas sobre perfilería semioculta formada por perfiles primarios y secundarios suspendidos del techo mediante varillas, i/p.p. de elementos de remate y sujeción y andamiaje, instalado s/NTE-RTP-18, medido deduciendo huecos superiores a 2 m2. Bandejas de aluminio, accesorios de fijación y perfilería con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.5 | 16.65 | 8.33 |
| P04TBL040 | m2 | Bandeja aluminio perforada 60x60 cm perfil semioculto (material; 02/01/2016) | 1.05 | 29.19 | 30.65 |
| P04TW305 | m | Perfilería semi-oculta falso techo metálico (material; 02/01/2016) | 3.35 | 0.94 | 3.15 |
| P04TW214 | u | Cuelgue twist suspensión rápida (material; 02/01/2016) | 0.84 | 0.55 | 0.46 |
| P04TW152 | u | Varilla de cuelgue 375 mm (material; 02/01/2016) | 0.84 | 0.19 | 0.16 |
|  |  | Total |  |  | 42.75 |

Claves: falso, perforación, techo, blanco, bandeja, perfil, metal, base, color, apoyo, laca, fijación, círculo, accesorio, marco, medición, andamio, sujeción, remate, varilla, hueco, aluminio

| Medición | Uds. | Largo | Parcial |
|---|---|---|---|
| PLANTA SÓTANO |  |  |  |
| Vestibulo ascensor acceso O | 1 | 6.62 | 6.62 |
| Vestibulos sala usos múltiples | 1 | 37.66 | 37.66 |
| Sala usos múltiples exposiciones | 1 | 50.26 | 50.26 |
| Sala usos múltiples aula de formación | 1 | 54.41 | 54.41 |
| Total |  |  | 148.95 |

**06.16** m2 FALSO TECHO SISTEMA PLACO FIRE EI120 F-530 2xMGP PPF 25 (02/01/2016)
7.87 m2 × 56.98 = 448.43
Techo suspendido formado por dos placas de yeso laminado Placo MEGAPLAC PPF 25 de 25 mm de espesor, atornilladas a una estructura portante F-530. Pasta de juntas y encintado de uniones. Nivel de acabados de tratamiento de juntas Q2. Resistencia al fuego al plenum : 120, aislamiento acústico al ruido aéreo: 70,04 dB(A), absorción acústica: 0,10 aw. El precio de la lana mineral no está incluído en la descomposición de la unidad de obra. Placas de yeso laminado, pasta de juntas, accesorios de fijación y perfilería con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.46 | 17.44 | 8.02 |
| O01OA050 | h | Ayudante | 0.46 | 17.68 | 8.13 |
| P04PY025 | m2 | Placa yeso laminado MEGAPLAC PPF 25 (material; 12/06/2017) | 2.1 | 17.55 | 36.86 |
| P04PW650 | m | Perfil Stil F 530 (material; 02/01/2016) | 2.5 | 1.11 | 2.78 |
| P04PW630 | u | Horquilla F 530 (material; 02/01/2016) | 1.8 | 0.33 | 0.59 |
| P04PW640 | u | Pieza de empalme F530 (material; 02/01/2016) | 0.16 | 0.28 | 0.04 |
| P04PW134 | u | Tornillo TTPC 35 (material; 12/06/2017) | 3 | 0.01 | 0.03 |
| P04PW136 | u | Tornillo TTPC 45 (material; 12/06/2017) | 10 | 0.01 | 0.10 |
| P04PW135 | u | Tornillo TRPF 13 (material; 12/06/2017) | 1 | 0.02 | 0.02 |
| P04PW590 | kg | Pasta de juntas SN | 0.33 | 1.02 | 0.34 |
| P04PW608 | m | Cinta de juntas GR (material; 12/06/2017) | 1.4 | 0.05 | 0.07 |
|  |  | Total |  |  | 56.98 |

Claves: estructura, tornillo, fuego, falso, placa, pasta, techo, unión, plazo, resistencia, nivel, saintgobain, placo, encintar, aéreo, lámina, mineral, perfil, ruido, absorción, lana, acústico, círculo, descompuesto, junta, accesorio, fijación, marco, yeso, aislamiento

| Medición | Uds. | Largo | Parcial |
|---|---|---|---|
| PLANTA BAJA |  |  |  |
| Refugio O | 1 | 4.22 | 4.22 |
| Refugio E | 1 | 3.65 | 3.65 |
| Total |  |  | 7.87 |

**06.17** ud TRAMPILLA REGISTRO 600x600x12,5 mm (02/01/2016)
78 ud × 94.94 = 7405.32
Trampilla de registro de 600x600x12,5 mm, colocada sobre una estructura oculta de acero galvanizado, formada por perfiles T/C de 47 mm cada 40 cm y perfilería, i/replanteo auxiliar, accesorios de fijación, nivelación y repaso de juntas con cinta y pasta, montaje y desmontaje de andamios, terminado s/NTE-RTC. Placa de yeso laminado, pasta de juntas, accesorios de fijación y perfilería con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB110 | h | Oficial yesero o escayolista | 0.6 | 16.65 | 9.99 |
| O01OB120 | h | Ayudante yesero o escayolista | 0.6 | 15.82 | 9.49 |
| P04TW460 | u | Trampilla 600x600x12,5 (material; 02/01/2016) | 1 | 57.55 | 57.55 |
| P04PW040 | kg | Pasta para juntas yeso | 0.325 | 2.37 | 0.77 |
| P04PW005 | m | Cinta de juntas rollo 150 m | 1.55 | 0.03 | 0.05 |
| P04TW070 | m | Perfil techo continuo yeso laminado T/C-47 | 1.98 | 1.19 | 2.36 |
| P04PW065 | u | Tornillo PM 3,9x25 mm | 35 | 0.01 | 0.35 |
| P04PW100 | u | Tornillo MM 3,5x9,5 mm | 17 | 0.02 | 0.34 |
| P04PW030 | kg | Pasta de agarre yeso | 39 | 0.36 | 14.04 |
|  |  | Total |  |  | 94.94 |

Claves: registro, trampilla, acero, perfil, auxiliar, accesorio, fijación, nivel, colocación, marco, galvanizar, desmontable, círculo, estructura, yeso, cinta, pasta, montaje, junta, terminación, placa, lámina, andamio

| Medición | Uds. | Parcial |
|---|---|---|
| Puestos | 78 | 78.00 |
| Total |  | 78 |

## 07 SOLADOS Y RECRECIDOS (01/01/2010)
Importe: 236653.33

**07.01** m2 RECRECIDO 10 cm. HORMIGON ALIGERADO ARLITA F5 (08/11/2013)
1143.74 m2 × 24.21 = 27689.95
Recrecido de homigón aligerado de 10 cm. de espesor CEM II/A-P 42,5R, para puestos de venta, mediante árido F-5 arlita con dosificación según indicaciones del fabricante, terminado con capa de 3 cm. de mortero de cemento CSIII-W2 maestreado apto para mortero cola, para regularización y protección, con remate perimetral de pletina angular de acero galvanizado en perímetro, anclada mecanicamente a forjado existenteincluso replanteo, parte proporcional de tabiquillos-guía y limas, maestreado de los mismos, mermas, roturas, fratasado del mortero, medios de elevación, carga, y seguridad, retirada de escombros y limpieza, con p.p. de medios auxiliares y de junta elástica de 1 cm en perímetro y de 2 cm en juntas de dilatación, medido en superficie realmente ejecutada, con p.p. de parapastas mediante pefil en L de chapa según se indica en los planos de secciones constructivas de proyecto, conforme a la norma UNE-EN-13813:2003.
Cumplimientos obligatorios:
Cumpliendo la normativa europea UNE-EN correspondiente en el momento de la ejecución de la obra.
Incluso parte proporcional de taladros en suelo para cajas, registros, etc, y forrado de cajas.
La ejecución se hará según la planificación general de la obra y en las fases que sean necesarias por las necesidades de coordinación del conjunto de acabados de la obra y de instalaciones.
Todos los materiales tendrán una clase de reacción al fuego mínima Bfl-s1 (según UNE- 13501).
Totalmente terminado, nivelado y listo para decorar, i.p.p. de retirada de escombros a vertedero, protección de la unidad con plásticos hasta recepción, con reposición de éstos en caso de rotura, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| Oficial prime | h | Oficial primera | 0.045 | 17.44 | 0.78 |
| O01OA060 | h | Peón especializado | 0.045 | 23.3 | 1.05 |
| A03S011 | m3 | HORMIGÓN ALIGERADO F-5 (material; 09/11/2013) | 0.1 | 53.68 | 5.37 |
| M01HE010 | h | Bomb.horm.estacionaria 10-25 m3/h. (maquinaria; 09/11/2013) | 0.027 | 27 | 0.73 |
| Pklhak52 | ml | Pieza de gres formación media caña (material; 18/05/2017) | 1 | 4.5 | 4.50 |
| P05ÑLJH23 | ml | Perfil remate de acero galvanizado (material; 27/06/2017) | 1.05 | 9.75 | 10.24 |
| P95 | ud | Medios auxiliares (maquinaria; 13/11/2013) | 0.892 | 0.73 | 0.65 |
| P747 | ud | Pequeño material (material; 14/11/2013) | 1 | 0.89 | 0.89 |
|  |  | Total |  |  | 24.21 |

Claves: fratasado, limpieza, celular, regulación, replanteo, ejecución, cemento, protección, rotura, capa, escombro, merma, superficie, hueco, faldón, canal, plano, ligero, vertiente, lima, hormigón, terminación, elevación, seguridad, doble, ladrillo, carga, mortero, desagüe, maestra, medio

| Medición | Uds. | Largo | Parcial |
|---|---|---|---|
| PLANTA BAJA |  |  |  |
| Puestos |  |  |  |
| Puestos 1 a 5 - 33 a 37 | 1 | 145.75 | 145.75 |
| Puestos 6 a 8 - 28 a 32 - aseos | 1 | 144.7 | 144.70 |
| Puestos 9 a 10 - 23 a 26 - aseos | 1 | 141.25 | 141.25 |
| Puestos 11 a 22 | 1 | 142.3 | 142.30 |
| Puestos 38 a 42 - 74 a 78 | 1 | 145.35 | 145.35 |
| Puestos 43 a 47 - 70 a 73 | 1 | 139.05 | 139.05 |
| Puestos 49 a 52 - 65 a 69 | 1 | 142.94 | 142.94 |
| Puestos 53 a 58 - 59 a 64 | 1 | 142.4 | 142.40 |
| Total |  |  | 1143.74 |

**07.02** m2 PINTURA RESINA EPOXI 100% SOLIDOS (02/01/2016)
124.37 m2 × 18.64 = 2318.26
Suministro y colocación de revestimiento de pintura de resina epoxi 100% solidos monocolor, en RAL a elegir por la D.F., apta para uso alimentario, HARDFLOOR o equivalente, formada por:
-Preparacion del soporte de hormigón mediante lijadora diamantada, hasta optener optimas características de adherencia
-Aplicación de imprimación epoxi como puente de unión entre el soporte de hormigón y el pavimento, minimo 300 gr/m2.
-Aplicación de sellante final epoxi, minimo 300 gr/m2.
Incluso aspirado previo y barrido posterior. Marcado CE y DdP (declaración de prestaciones) según Reglamento UE 305/2011, medido en superficie realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA090 | h | Cuadrilla A (mano de obra; 02/01/2016) | 0.13 | 42.53 | 5.53 |
| P08CT090 | m2 | Granallado (material; 02/01/2016) | 1 | 4.05 | 4.05 |
| P06SR350 | kg | Imprimación epoxi selladora (material; 02/01/2016) | 0.3 | 11.83 | 3.55 |
| P08FR110 | kg | Recubrimiento epoxi en base acuosa (material; 02/01/2016) | 0.3 | 18.38 | 5.51 |
|  |  | Total |  |  | 18.64 |

Claves: medición, pavimentación, polvo, superficie, epoxi, aspiración, ejecución, círculo, partícula, rincón, acceso, marco

| Medición | Uds. | Largo | Parcial |
|---|---|---|---|
| PLANTA SÓTANO |  |  |  |
| Pasillo salida aparcamiento | 1 | 46.67 | 46.67 |
| Vestibulo salida aparcamiento | 1 | 15.2 | 15.20 |
| Transformador servicio externo | 1 | 12.24 | 12.24 |
| Vestibulo transformador servicio | 1 | 4.87 | 4.87 |
| Telecomunicaciones | 1 | 17.87 | 17.87 |
| Contadores electricidad 1 | 1 | 15.45 | 15.45 |
| Contadores electricidad 2 | 1 | 12.07 | 12.07 |
| Total |  |  | 124.37 |

**07.03** m2 PAVIMENTO CONTINUO EPOXI ANTIDESLIZANTE (02/01/2016)
1657.46 m2 × 53.07 = 87961.40
Suministro y Colocación de pavimento de mortero seco epoxi antideslizante, con un espesor de 5,0 mm, sistema HARDFLOOR o equivalente, clase 2 de Rd (s/n UNE-ENV 12633:2003), en RAL a elegir por la D.F., apto para uso alimentario formado por:
-Preparación de soporte con fresadora o granalladora, hasta obtener óptimas características de adherencia
-Aplicación de capa de imprimación epoxi como puente de unión entre el soporte de hormigón y el pavimento, sin disolventes espatula (rendimiento mínimo 0,3 kg/m2);
-Formación de capa de mortero epoxi sin disolventes aplicado con llana y helicóptero (rendimiento 8 kg/m2)
-Aplicación de sellante final epoxi con arido seleccionado con el revestimiento epoxi sin disolventes coloreado (rendimiento 0,7 kg/m2)
Incluso aspirado previo y barrido posterior, tratamiento de juntas de dilatación con movimiento, replanteo, marcado, corte y relleno con masilla elástica de poliuretano. Marcado CE y DdP (declaración de prestaciones) según Reglamento UE 305/2011, medido en superficie realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.135 | 17.44 | 2.35 |
| O01OA050 | h | Ayudante | 0.135 | 17.68 | 2.39 |
| O01OA070 | h | Peón ordinario | 0.135 | 14.82 | 2.00 |
| P08CT090 | m2 | Granallado | 1 | 4.05 | 4.05 |
| P06SR350 | kg | Imprimación epoxi selladora | 0.2 | 11.83 | 2.37 |
| P01MEX020 | kg | Mortero epoxi E-2 (material; 02/01/2016) | 8 | 3.56 | 28.48 |
| P08FR130 | kg | Revestimiento epoxi colorado (material; 02/01/2016) | 0.7 | 16.33 | 11.43 |
|  |  | Total |  |  | 53.07 |

Claves: revestimiento, círculo, continuo, hormigón, pavimentación, epoxi, capa, clase, disolvente, granulometría, cuarzo, coloreado, preparación, base, mortero, color, medición, ejecución, soporte, estándar, marco, superficie

| Medición | Uds. | Largo | Parcial |
|---|---|---|---|
| PLANTA SÓTANO |  |  |  |
| Pasillo acceso parking publico | 1 | 48 | 48.00 |
| Pasillo cuartos técnicos | 1 | 43.71 | 43.71 |
| Pasillo zona obradores | 1 | 136.38 | 136.38 |
| - |  |  |  |
| Obradores |  |  |  |
| nº 1-4-5-8-9-12-13-17-18 | 9 | 10.41 | 93.69 |
| nº 2-3-6-7-10-11 | 6 | 10.74 | 64.44 |
| nº 14-16-20-22 | 4 | 9.15 | 36.60 |
| nº 15 | 1 | 9.95 | 9.95 |
| nº 19 | 1 | 6.94 | 6.94 |
| nº 20 | 1 | 7.63 | 7.63 |
| nº 23 | 1 | 13.7 | 13.70 |
| - |  |  |  |
| Sala hortofruticolas | 1 | 124.01 | 124.01 |
| Camara verduras | 1 | 24.94 | 24.94 |
| Salida emergencia 01 | 1 | 15.43 | 15.43 |
| Salida emergencia 02 | 1 | 14.61 | 14.61 |
| Reparto de ventas | 1 | 11.97 | 11.97 |
| Vestibulo montacargas | 1 | 82.95 | 82.95 |
| Vestibulo pasillo aseos | 1 | 38.16 | 38.16 |
| Vestibulo para usos multiples | 1 | 16.2 | 16.20 |
| Seccion troceado carnes frescas | 1 | 92.42 | 92.42 |
| Vestibulo camara carnes | 1 | 357.92 | 357.92 |
| Repartidor transito | 1 | 13.15 | 13.15 |
| Recepción carnes frescas | 1 | 17.62 | 17.62 |
| Recepción | 1 | 17.04 | 17.04 |
| Estimación 20% reposicion zonas no actuacion | 0.2 | 1850 | 370.00 |
| Total |  |  | 1657.46 |

**07.04** m2 PAVIMENTO CONTINUO DECORATIVO MINERAL (02/01/2016)
1857.19 m2 × 41.81 = 77649.11
Suministro y Colocación de pavimento continuo decorativo mineral, sistema WEBER ENERGYFLOOR DESIGN o equivalente, clase 2 de Rd (s/n UNE-ENV 12633:2003), en RAL a elegir por la D.F., apto para uso alimentario formado por:
-Capa de sistema WEBER floor fluid 4 cm armado con weber floor malla 420.
-Imprimación WEBER prim TP 05
-Pavimento continuo decorativo mineral 7 mm weber floor design
-Protección con barniz de poliuretano a base de agua con acabado mate weber floor protect.
Incluso aspirado previo y barrido posterior, tratamiento de juntas de dilatación con movimiento, replanteo, marcado, corte y relleno con masilla elástica de poliuretano. Marcado CE y DdP (declaración de prestaciones) según Reglamento UE 305/2011, medido en superficie realmente ejecutada.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra.

| Código | Ud | Descripción | Rendimiento | Precio | Importe |
|---|---|---|---|---|---|
| Oficial prime | h | Oficial primera | 0.15 | 17.44 | 2.62 |
| O01OA050 | h | Ayudante | 0.15 | 17.68 | 2.65 |
| P08FR031 | kg | Capa mortero autonivelante plastón armado (material; 27/06/2017) | 1.05 | 4.9 | 5.15 |
| P06SR350 | kg | Imprimación epoxi selladora | 0.4 | 11.83 | 4.73 |
| P01AS071 | kg | Cuarzo pavimento industrial (material; 27/06/2017) | 2.5 | 9.14 | 22.85 |
| P08FR251 | kg | Revest. acabado poliuretano sellante (material; 27/06/2017) | 0.13 | 29.27 | 3.81 |
|  |  | Total |  |  | 41.81 |

| Medición | Uds. | Largo | Parcial |
|---|---|---|---|
| PLANTA BAJA |  |  |  |
| Pasillos principales | 1 | 2885.93 | 2885.93 |
| a deducir islas puestos |  |  |  |
| Puestos 1 a 5 - 33 a 37 | -1 | 145.75 | -145.75 |
| Puestos 6 a 8 - 28 a 32 - aseos | -1 | 144.7 | -144.70 |
| Puestos 9 a 10 - 23 a 26 - aseos | -1 | 141.25 | -141.25 |
| Puestos 11 a 22 | -1 | 142.3 | -142.30 |
| Puestos 38 a 42 - 74 a 78 | -1 | 145.35 | -145.35 |
| Puestos 43 a 47 - 70 a 73 | -1 | 139.05 | -139.05 |
| Puestos 49 a 52 - 65 a 69 | -1 | 142.94 | -142.94 |
| Puestos 53 a 58 - 59 a 64 | -1 | 142.4 | -142.40 |
| - |  |  |  |
| Acceso baños | 2 | 1.85 | 3.70 |
| Acceso S | 1 | 18.68 | 18.68 |
| Refugio 01 S | 1 | 11.93 | 11.93 |
| Refugio 02 S | 1 | 13.61 | 13.61 |
| Vestibulo acceso N | 3 | 4.4 | 13.20 |
| a deducir | -3 | 2 | -6.00 |
| Acceso N | 1 | 18.21 | 18.21 |
| Refugio 01 N | 1 | 11.83 | 11.83 |
| Refugio 02 N | 1 | 11.88 | 11.88 |
| Acceso O | 1 | 2.46 | 2.46 |
|  | 1 | 1.22 | 1.22 |
| Refugio O | 1 | 4.3 | 4.30 |
| Acceso E | 1 | 5.98 | 5.98 |
| Refugio E | 1 | 4 | 4.00 |
| Total |  |  | 1857.19 |

**07.05** m2 SOL.GRES PORCELÁNICO 40x40cm TRÁNS.DENSO ANTIDES. CLASE 3 (12/06/2017)
124.28 m2 × 41.69 = 5181.23
Solado de gres porcelánico todo masa pulido (BIa- s/UNE-EN-14411), en baldosas de 40x40 cm., para alto tránsito, antideslizante de clase 3, en color y modelo a elegir por la D.F. recibido con mortero cola C2 s/EN-12004:2008, i/mamperlan de remate con resto de pavimentos, rejuntado con junta porcelánica color CG2 s/EN-13888:2009 y limpieza, s/NTE-RSR-2, con marcado CE y DdP (declaración de prestaciones) según Reglamento UE 305/2011, medido en superficie realmente ejecutada. Incluso Certificado de cumplimiento de Clase 3 relativa a la resbaladicidad según CTE.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.5 | 16.65 | 8.33 |
| O01OB100 | h | Ayudante solador alicatador | 0.5 | 15.66 | 7.83 |
| O01OA070 | h | Peón ordinario | 0.25 | 14.82 | 3.71 |
| P08EPO205 | m2 | Baldosa gres porcelánico alto tránsito 40x40 cm (material; 12/06/2017) | 1.1 | 17.12 | 18.83 |
| P01FA045 | kg | Mortero cola porcelánico blanco (material; 12/06/2017) | 4 | 0.65 | 2.60 |
| P01FJ070 | kg | Junta porcelánica color (material; 12/06/2017) | 0.3 | 1.29 | 0.39 |
|  |  | Total |  |  | 41.69 |

Claves: perla, baldosa, círculo, transporte, tráfico, porcelana, medición, rojo, marco, limpieza, junta, cola, ejecución, mortero, masa, superficie, pulir, negro, alto, color, solado, blanco, ocre, gres

| Medición | Uds. | Largo | Parcial |
|---|---|---|---|
| PLANTA SÓTANO |  |  |  |
| Vestuarios femeninos | 1 | 35.54 | 35.54 |
| Baño femenino PMR | 1 | 4.16 | 4.16 |
| Vestuario masculino | 1 | 43.72 | 43.72 |
| Baño masculino PMR | 1 | 4.7 | 4.70 |
| - |  |  |  |
| - |  |  |  |
| PLANTA BAJA |  |  |  |
| Aseos masculinos | 1 | 10 | 10.00 |
| C. limpieza aseo masc. | 1 | 1.72 | 1.72 |
| Aseo masculino PMR | 1 | 5.4 | 5.40 |
| Aseos mujeres | 1 | 10.91 | 10.91 |
| Cuarto limpieza aseo femen. | 1 | 1.71 | 1.71 |
| Aseo femenino PMR | 1 | 6.42 | 6.42 |
| Total |  |  | 124.28 |

**07.06** m2 SOLADO PIEDRA CALATORAO 60x60-60x30x3 cm (12/06/2017)
12.57 m2 × 74.17 = 932.32
Solado de piedra de calatorao, de la zona, en formatos 60x60x3, 60x40x3 o 60x30x3 cm, pegado con cemento cola de exteriores flexible de alta resistencia, con marcado CE y DdP (declaración de prestaciones) según Reglamento UE 305/2011, i/rejuntado con lechada de cemento CEM II/B-P 32,5 N 1/2 y limpieza, s/NTE-RSR-1, medida la superficie ejecutada. Piezas de piedra y cemento cola con marcado CE y DdP (Declaración de prestaciones) según Reglamento (UE) 305/2011.Totalmente terminado, nivelado y listo, i.p.p. de medios auxiliares, de elevación y andamiajes, de retirada de escombros a vertedero, protección de la unidad hasta recepción, con reposición de éstos en caso de rotura, limpieza diaria de tajos y limpieza final de obra
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB070 | h. | Oficial cantero (mano de obra; 12/06/2017) | 1.2 | 8.41 | 10.09 |
| O01OA070 | h | Peón ordinario | 0.6 | 14.82 | 8.89 |
| P09CC060 | m2 | Piedra calatorao (material; 27/06/2017) | 1.05 | 45.13 | 47.39 |
| P01FA100 | kg | Mortero cola blanco altas prestaciones (material; 12/06/2017) | 23.64 | 0.33 | 7.80 |
|  |  | Total |  |  | 74.17 |

Claves: alto, chapado, colocación, círculo, flexible, calizo, varilla, exterior, resistencia, inoxidable, cola, cemento, seco, hueco, piedra, hueso, limpieza, fachada, terminación, medición, pieza, acero, marco

| Medición | Uds. | Largo | Ancho | Parcial |
|---|---|---|---|---|
| PLANTA SOTANO |  |  |  |  |
| Escalera salida parking | 1 | 1.3 | 0.4 | 0.52 |
|  | 1 | 1.3 | 1.3 | 1.69 |
| - |  |  |  |  |
| PLANTA BAJA |  |  |  |  |
| Vestibulo ascensor E | 1 | 3.76 |  | 3.76 |
| Cabinas ascensores | 3 | 2.2 |  | 6.60 |
| Total |  |  |  | 12.57 |

**07.07** m2 FELPUDO ALUMINIO CEPILLO TEXTIL 10 mm (12/06/2017)
12 m2 × 163.61 = 1963.32
Felpudo de entrada compuesto por perfiles de aluminio de 10 mm de alto, intercalando perfiles de aluminio de 27 mm de ancho, unidos por cable de acero inoxidable y separados por anillos intermedios de caucho que permiten enrollar el felpudo para facilitar su limpieza y transporte. Zona de uso exterior o interior. Acabado textil de 10 mm de altura y 10 kg/m2 con una resistencia de 2,5 t, especialmente recomendado para zonas de alto tránsito instalado en cajeado de 10 mm de altura.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.5 | 16.65 | 8.33 |
| O01OB100 | h | Ayudante solador alicatador | 0.5 | 15.66 | 7.83 |
| P34IF010 | m2 | Felpudo aluminio cepillo textil 10 mm (material; 12/06/2017) | 1 | 147.45 | 147.45 |
|  |  | Total |  |  | 163.61 |

Claves: entrada, compuesto, alto, unión, inoxidable, textil, permiso, cable, perfil, caucho, garlopa, felpudo, aluminio, anillo, acero, caja, especial, interior, exterior, transporte, enrollable, limpieza, tráfico, resistencia

| Medición | Uds. | Largo | Parcial |
|---|---|---|---|
| PLANTA BAJA |  |  |  |
| Acceso N | 3 | 2 | 6.00 |
| Acceso S. | 3 | 2 | 6.00 |
| Total |  |  | 12 |

**07.08** m2 SOL.GRES PORCELÁNICO 60x30 cm ANTIDESL. CLASE 3 (01/01/2010)
38.77 m2 × 28.39 = 1100.68
Solado de gres porcelánico todo masa pulido (BIa- s/UNE-EN-14411), en baldosas de 60x30 cm., para alto tránsito, antideslizante de clase 3, en color y modelo a elegir por la D.F. recibido con mortero cola C2 s/EN-12004:2008, i/mamperlan de remate con resto de pavimentos, rejuntado con junta porcelánica color CG2 s/EN-13888:2009 y limpieza, s/NTE-RSR-2, con marcado CE y DdP (declaración de prestaciones) según Reglamento UE 305/2011, medido en superficie realmente ejecutada. Incluso Certificado de cumplimiento de Clase 3 relativa a la resbaladicidad según CTE.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.15 | 16.65 | 2.50 |
| O01OB100 | h | Ayudante solador alicatador | 0.12 | 15.66 | 1.88 |
| O01OA070 | h | Peón ordinario | 0.1 | 14.82 | 1.48 |
| P08EXG092 | m2 | Bald.gres porcel.60x30cm clase 3 (material; 09/11/2013) | 1.1 | 12.95 | 14.25 |
| P01FA305 | kg | Adh. cementoso pavimentado int. s/morteros C1 (material; 09/11/2013) | 4 | 1.77 | 7.08 |
| P01FJ006 | kg | Junta cementosa mejorada color 2-15 mm CG2 | 0.25 | 1.05 | 0.26 |
| P682 | ud | Medios auxiliares (material; 13/11/2013) | 1 | 0.94 | 0.94 |
|  |  | Total |  |  | 28.39 |

| Medición | Uds. | Largo | Parcial |
|---|---|---|---|
| PLANTA SÓTANO |  |  |  |
| Aseos públicos mujeres | 1 | 17.85 | 17.85 |
| Aseos públicos hombres | 1 | 12.62 | 12.62 |
| Distribuidor aseos | 1 | 8.3 | 8.30 |
| Total |  |  | 38.77 |

**07.09** m2 SOL. GRES PORCELÁNICO 60x30 cm CLASE 3 (01/01/2010)
921 m2 × 23.99 = 22094.79
Solado de gres porcelánico todo masa pulido (BIa- s/UNE-EN-14411), en baldosas de 60x30 cm., para tránsito comercial, antideslizante de clase 3, a instalar sobre recrecido en puestos de venta, en color y modelo a elegir por la D.F. recibido con mortero cola C2 s/EN-12004:2008, i/mamperlan de remate con resto de pavimentos, rejuntado con junta porcelánica color CG2 s/EN-13888:2009 y limpieza, s/NTE-RSR-2, con marcado CE y DdP (declaración de prestaciones) según Reglamento UE 305/2011, medido en superficie realmente ejecutada. Incluso Certificado de cumplimiento de Clase 3 relativa a la resbaladicidad según CTE.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB090 | h | Oficial solador alicatador | 0.15 | 16.65 | 2.50 |
| O01OB100 | h | Ayudante solador alicatador | 0.12 | 15.66 | 1.88 |
| O01OA070 | h | Peón ordinario | 0.1 | 14.82 | 1.48 |
| P08EXG095 | m2 | Baldosa gres porcelanico 60x30 clase 3 transito comercial (material; 27/06/2017) | 1.1 | 8.95 | 9.85 |
| P01FA305 | kg | Adh. cementoso pavimentado int. s/morteros C1 | 4 | 1.77 | 7.08 |
| P01FJ006 | kg | Junta cementosa mejorada color 2-15 mm CG2 | 0.25 | 1.05 | 0.26 |
| P682 | ud | Medios auxiliares | 1 | 0.94 | 0.94 |
|  |  | Total |  |  | 23.99 |

| Medición | Uds. | Largo | Parcial |
|---|---|---|---|
| PLANTA BAJA |  |  |  |
| Puestos 1 a 5 - 33 a 37 | 2 | 12 | 24.00 |
|  | 2 | 11 | 22.00 |
|  | 3 | 15.15 | 45.45 |
|  | 2 | 13.7 | 27.40 |
| - |  |  |  |
| Puestos 6 a 8 - 28 a 32 - aseos | 2 | 12 | 24.00 |
|  | 1 | 11 | 11.00 |
|  | 3 | 15.15 | 45.45 |
|  | 1 | 13.7 | 13.70 |
|  | 1 | 13.15 | 13.15 |
|  | 1 | 3.3 | 3.30 |
| - |  |  |  |
| Puestos 9 a 10 - 23 a 27 - aseos | 1 | 12 | 12.00 |
|  | 1 | 9.1 | 9.10 |
|  | 3 | 15.15 | 45.45 |
|  | 1 | 9.5 | 9.50 |
|  | 1 | 3.7 | 3.70 |
| - |  |  |  |
| Puestos 11 a 22 | 4 | 12 | 48.00 |
|  | 1 | 11 | 11.00 |
|  | 1 | 9.1 | 9.10 |
|  | 1 | 9.1 | 9.10 |
|  | 4 | 9.8 | 39.20 |
|  | 2 | 11.2 | 22.40 |
| - |  |  |  |
| Puestos 38 a 42 - 74 a 78 | 3 | 12 | 36.00 |
|  | 2 | 11 | 22.00 |
|  | 3 | 15.15 | 45.45 |
|  | 2 | 13.7 | 27.40 |
| - |  |  |  |
| Puestos 43 a 48 - 70 a 73 | 1 | 12 | 12.00 |
|  | 1 | 11 | 11.00 |
|  | 2 | 9.8 | 19.60 |
|  | 3 | 15.15 | 45.45 |
|  | 1 | 13.7 | 13.70 |
|  | 1 | 9.5 | 9.50 |
|  | 1 | 3.7 | 3.70 |
|  | 1 | 13.15 | 13.15 |
|  | 1 | 3.3 | 3.30 |
| - |  |  |  |
| Puestos 49 a 52 - 65 a 69 | 2 | 12 | 24.00 |
|  | 1 | 9.1 | 9.10 |
|  | 1 | 9.8 | 9.80 |
|  | 3 | 15.15 | 45.45 |
|  | 1 | 13.7 | 13.70 |
|  | 1 | 10.3 | 10.30 |
| - |  |  |  |
| Puestos 53 a 58 - 59 a 64 | 4 | 12 | 48.00 |
|  | 2 | 9.1 | 18.20 |
|  | 1 | 9.8 | 9.80 |
|  | 2 | 11.2 | 22.40 |
| Total |  |  | 921 |

**07.10** m2 SOL. GRES PORCELANICO RECTIF. STON-KER 43,5x65,9 cm (01/01/2010)
149.13 m2 × 47.58 = 7095.61
Solado de gres porcelánico rectificado de doble carga pulido (BIa- s/UNE-EN-67), modelo STON-KER de la marca PORCELANOSA en baldosas de 60x30cm, recibido con adhesivo de base cemento con resinas sintéticas WEBER.COL LANIC, colocándose con el sistema de capa fina, empleando la técnica de doble encolado, peinando el adhesivo en el soporte y untando una capa fina en la parte posterior de la baldosa y facilitando la cobertura total de la misma. La junta de colocación será abierta de dimensiones a definir por la dirección facultativa y se rejuntará con mortero fino de color epoxi de elevada resistencia química y bacteriológica PCI PERICOLOR EPOXY B/RIGAMULS B BASF (BETTOR) en color claro o LATICRATE 03 SILK a elegir por la DF, se respetarán las juntas perimetrales y preveerán juntas de dilatación en paños de m2 según se indica en el CTE marcándolo mediante perfil de acero inoxidable SCHLÜTER-SCHIENE-EB a elegir por DF previa muestra en obra. Incluso formación de junta de unión entre pavimentos con perfil de acero inoxidable SCHLÜTER-SCHIENE-EB de altura variable en función de los tipos de pavimento a elegir por DF previa muestra en obra, la junta quedará enrasada con la superficie de los pavimentos evitando resaltos quedando recibida con el material de solado. Con p.p. de protección mediante cartones y plásticos fijados con cinta durante la ejecución de las obras incluso la retirada previa a la limpieza de obra. Medido en superficie realmente ejecutada.
Cumplimientos obligatorios:
Cumpliendo la normativa europea UNE-EN correspondiente en el momento de la ejecución de la obra.
Según normativa de aplicación actual, (resistencia al deslizamiento Rd s/ UNE-ENV 12633 para zonas secas, CLASE 2 para pendientes menores al 6%)
La especificación está realizada con referencias de un fabricante en particular, en el caso de solicitar un cambio a un proveedor similar deberá ser siempre con la aprobación previa de la Dirección Facultativa.
La ejecución se hará según la planificación general de la obra y en las fases que sean necesarias por las necesidades de coordinación del conjunto de acabados de la obra y de instalaciones.
Todos los materiales tendrán una clase de reacción al fuego mínima Bfl-s1 (según UNE- 13501).
Totalmente terminado, nivelado y listo para decorar, i.p.p. de retirada de escombros a vertedero, protección de la unidad con plásticos hasta recepción, con reposición de éstos en caso de rotura, limpieza diaria de tajos y limpieza final de obra, medios auxiliares, de elevación y andamiajes.
Según normativa de aplicación actual, CTE-DB SU, CTE-DB SI y CTE -DB HR,
Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB090 | h | Oficial solador alicatador | 0.32 | 16.65 | 5.33 |
| O01OB100 | h | Ayudante solador alicatador | 0.305 | 15.66 | 4.78 |
| O01OA070 | h | Peón ordinario | 0.25 | 14.82 | 3.71 |
| P08EXG096 | m2 | Baldosa gres STON-KER 60x30 clase 3 (material; 27/06/2017) | 1.1 | 22.95 | 25.25 |
| P01FA305 | kg | Adh. cementoso pavimentado int. s/morteros C1 | 4 | 1.77 | 7.08 |
| P01FJ006 | kg | Junta cementosa mejorada color 2-15 mm CG2 | 0.25 | 1.05 | 0.26 |
| P81 | ud | Medios auxiliares (maquinaria; 13/11/2013) | 1 | 1.17 | 1.17 |
|  |  | Total |  |  | 47.58 |

| Medición | Uds. | Largo | Parcial |
|---|---|---|---|
| PLANTA SÓTANO |  |  |  |
| Salida de emergencia 03 | 1 | 6.62 | 6.62 |
| Pasillo salida salas de usos múltiples | 1 | 37.84 | 37.84 |
| Sala usos múltiples exposiciones | 1 | 50.26 | 50.26 |
| Sala usos múltiples aula de formación | 1 | 54.41 | 54.41 |
| Total |  |  | 149.13 |

**07.11** ml RODAPIÉ DM LACADO BLANCO 10x2 cm (02/01/2016)
128.2 ml × 6.13 = 785.87
Rodapié de DM pintado en RAL a definir por la D.F. de 10x2 cm. clavado en paramentos, s/NTE-RSR-27, con marcado CE y DdP (declaración de prestaciones) según Reglamento UE 305/2011, medido en su longitud.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.11 | 19.92 | 2.19 |
| P08MR130 | m | Rodapié DM LACADO blanco 10x2 cm c/ recorte interior 3x3 mm (material; 02/01/2016) | 1.05 | 3.75 | 3.94 |
|  |  | Total |  |  | 6.13 |

Claves: fábrica, clavo, roble, barniz, marco, medición, círculo, paramento, rodapié

| Medición | Uds. | Largo | Parcial |
|---|---|---|---|
| PLANTA SÓTANO |  |  |  |
| Distribuidor aseos públicos | 1 | 14.91 | 14.91 |
| a deducir PM 11 | -3 |  | -3.00 |
| a deducir PM 12 | -1 |  | -1.00 |
| - |  |  |  |
| Vestibulo ascensor O | 1 | 10.66 | 10.66 |
| a deducir puerta ascensor | -1 | 1.6 | -1.60 |
| - |  |  |  |
| Vestibulo distribuidor pasillo sala de usos | 1 | 32.59 | 32.59 |
| a deducir PHI 16 | -2 |  | -2.00 |
| a deducir PHI 20 | -1 |  | -1.00 |
| a deducir PM 11 | -1 |  | -1.00 |
| a deducir PHI 17 | -1 |  | -1.00 |
| - |  |  |  |
| Sala usos multiples exposiciones | 1 | 29.55 | 29.55 |
| a deducir puerta | -1 | 1.66 | -1.66 |
| - |  |  |  |
| Sala usos multiples aula formacion | 1 | 54.41 | 54.41 |
| a deducir puerta | -1 | 1.66 | -1.66 |
| - |  |  |  |
| Total |  |  | 128.2 |

**07.12** ml PELDAÑO PIEDRA CALATORAO (12/06/2017)
36.4 ml × 51.67 = 1880.79
Peldaño de piedra de calatorao, de la zona, en formatos 60x28x3 cm en huellas y 60x18x2 en tabicas, pegado con cemento cola de exteriores flexible de alta resistencia, con marcado CE y DdP (declaración de prestaciones) según Reglamento UE 305/2011, i/rejuntado con lechada de cemento CEM II/B-P 32,5 N 1/2 y limpieza, s/NTE-RSR-1, medida la superficie ejecutada. Piezas de piedra y cemento cola con marcado CE y DdP (Declaración de prestaciones) según Reglamento (UE) 305/2011.Totalmente terminado, nivelado y listo, i.p.p. de medios auxiliares, de elevación y andamiajes, de retirada de escombros a vertedero, protección de la unidad hasta recepción, con reposición de éstos en caso de rotura, limpieza diaria de tajos y limpieza final de obra
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB070 | h. | Oficial cantero | 1.2 | 8.41 | 10.09 |
| O01OA070 | h | Peón ordinario | 0.6 | 14.82 | 8.89 |
| P09CC060 | m2 | Piedra calatorao | 0.6 | 45.13 | 27.08 |
| P01FA100 | kg | Mortero cola blanco altas prestaciones | 17 | 0.33 | 5.61 |
|  |  | Total |  |  | 51.67 |

| Medición | Uds. | Largo | Parcial |
|---|---|---|---|
| PLANTA BAJA |  |  |  |
| Nueva escalera de acceso | 9 | 1.3 | 11.70 |
| - |  |  |  |
| EXTERIOR |  |  |  |
| Nueva escalera acceso parking | 19 | 1.3 | 24.70 |
| Total |  |  | 36.4 |

## 08 MURO CORTINA Y CARPINTERIA EXTERIOR (08/11/2013)
Importe: 814404

### 08.01 MURO CORTINA Y REVESTIMIENTOS DE ALUMINIO (08/11/2013)
Importe: 798705.87

**08.01.01** ud CARPINTERIA MCA 01 "SISTEMA FWS 50" CON TAPETAS 50 mm (09/11/2013)
32 ud × 9757.12 = 312227.84
Carpintería tipo MCA 01 formada por sistema de muro cortina plano autoportante con tapetas planas de extrusión de 50.15mm las verticales pasantes y de 50.12mm las horizontales., módulo de medidas totales 6,00x4,70 m.formado por elementos fijos, tres paños zona de visión de 2,00x3,57 y tres paños opacos en zona inferior de 2,00x0,98m.; de aluminio lacado en color verde texturizado 60 micras bajo sello de control de calidad QUALICOAT, color a elegir por la D.F., "SISTEMA FWS 50" Perfilería de aluminio de extrusión de aleación EN AW-6060, T66; límite elástico 15,00 kN/cm2, coeficiente de minoración 1,10; módulo elástico E=7000 kN/cm2.
Sistema con montantes de un ancho de 50mm y una profundidad de 175 mm.Ix= 663.000 cm4 y travesaños de un ancho de 50mm y una profundidad de 180 mm.Ix= 509.650 cm4 e Iy= 48.010 cm4, enrasados a cara interior con los montantes. La unión montante-travesaño es solapada siendo los travesaños horizontales los que se entregan en los montantes verticales para garantizar la estanqueidad de la unión.
Acristalamiento laminar de seguridad STRALAMI Ariplak de AriñoDuglass, S.A., conjunto formado por dos lunas FLOAT incoloras recocidas de 6mm de espesor unidas mediante una lámina de butiral de polivinilo incolora de 0,38mm de espesor y capa de control solar y bajaemisividadAriplak Light Neutral 61/50 colocada en cara #4 del laminar.
Las prestaciones del vidrio deberán cumplir TL65%, RLe8%,Rli10%,IRc 95.6, TE 45%, RE8%, Ae47%,Cs 62%,Fs54%,Ug, 4,0 W/m2ºK y Atenuación acústica Rw(C;Ctr)dB 36(-1;-3).
Todos los cantos deberán ser debidamente tratados canto pulido plano industrial.
En zonas opacas panel sandwich de 70 mm.de espesor, formado por dos chapas de aluminio de 1,5 mm.de espesor, lacado con relleno aislante de lana de roca de alta densidad; colocado sobre retícula mediante juntas de EPDM y calzos termoplásticos (no incluido), en zonas ciegas.
Precalculado según el Código Técnico de la Edificación para una presión de viento máxima por succión de 0,595kN/m2 en la zona B central de la fachada, para un área de influencia de 9,30m2, Zona eólica B, Grado de aspereza IV Urbana.
Montante y travesaño biapoyados en sus extremos, montante con luz de 4,65 m. y travesaño con luz de 2,00 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Lámina de estanqueidad SCHÜCO de EPDM en remate inferior,fijada al travesaño a 0,98m. de altura sobre el piso terminado, continua con uniones por soldadura en frío; para evacuación de agua de condensación, conducida por los “meones” del Sistema a través del presor y tapeta horizontales del travesaño; y a labarandilla de cerrajería existente.
Babero de chapa de aluminio plegada de 2mm. de espesor, en formación de albardilla, fijada al travesaño intermedio y a la barandilla de cerrajería existente.
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera (mano de obra; 09/11/2013) | 0.2 | 28.59 | 5.72 |
| U01AA011 | Hr | Peón ordinario (mano de obra; 09/11/2013) | 0.2 | 19.7 | 3.94 |
| P156DAÑF1 | m2 | Carpinteria muro cortina tipo sistema FWS 50 (material; 27/06/2017) | 26.91 | 361 | 9714.51 |
| P339 | ud | Medios auxiliares (material; 13/11/2013) | 1 | 32.95 | 32.95 |
|  |  | Total |  |  | 9757.12 |

| Medición | Uds. | Parcial |
|---|---|---|
| PLANTA BAJA |  |  |
| Fachada O-Fachada E | 32 | 32.00 |
| Total |  | 32 |

**08.01.02** ud CARPINTERIA MCA 02 "SISTEMA FWS 50" CON TAPETAS 50 mm (09/11/2013)
2 ud × 9175.91 = 18351.82
Carpintería tipo MCA 02 formada por sistema de muro cortina plano autoportante con tapetas planas de extrusión de 50.15mm las verticales pasantes y de 50.12mm las horizontales., módulo tipo de medidas 5,50x4,70 m.formado por elementos fijos, dos paños zona de visión de 2,00x3,57 y uno de 1,50x3,57 y dos paños opacos en zona inferior de 2,00x0,98m. y uno de 1,50x0,98 m; de aluminio lacado en color verde texturizado 60 micras bajo sello de control de calidad QUALICOAT, color a elegir por la D.F., "SISTEMA FWS 50" Perfilería de aluminio de extrusión de aleación EN AW-6060, T66; límite elástico 15,00 kN/cm2, coeficiente de minoración 1,10; módulo elástico E=7000 kN/cm2.
Sistema con montantes de un ancho de 50mm y una profundidad de 175 mm.Ix= 663.000 cm4 y travesaños de un ancho de 50mm y una profundidad de 180 mm.Ix= 509.650 cm4 e Iy= 48.010 cm4, enrasados a cara interior con los montantes. La unión montante-travesaño es solapada siendo los travesaños horizontales los que se entregan en los montantes verticales para garantizar la estanqueidad de la unión.
Acristalamiento laminar de seguridad STRALAMI Ariplak de AriñoDuglass, S.A., conjunto formado por dos lunas FLOAT incoloras recocidas de 6mm de espesor unidas mediante una lámina de butiral de polivinilo incolora de 0,38mm de espesor y capa de control solar y bajaemisividadAriplak Light Neutral 61/50 colocada en cara #4 del laminar.
Las prestaciones del vidrio deberán cumplir TL65%, RLe8%,Rli10%,IRc 95.6, TE 45%, RE8%, Ae47%,Cs 62%,Fs54%,Ug, 4,0 W/m2ºK y Atenuación acústica Rw(C;Ctr)dB 36(-1;-3).
Todos los cantos deberán ser debidamente tratados canto pulido plano industrial.
En zonas opacas panel sandwich de 70 mm.de espesor, formado por dos chapas de aluminio de 1,5 mm.de espesor, lacado con relleno aislante de lana de roca de alta densidad; colocado sobre retícula mediante juntas de EPDM y calzos termoplásticos (no incluido), en zonas ciegas.
Precalculado según el Código Técnico de la Edificación para una presión de viento máxima por succión de 0,595kN/m2 en la zona B central de la fachada, para un área de influencia de 9,30m2, Zona eólica B, Grado de aspereza IV Urbana.
Montante y travesaño biapoyados en sus extremos, montante con luz de 4,65 m. y travesaño con luz de 2,00 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Lámina de estanqueidad SCHÜCO de EPDM en remate inferior,fijada al travesaño a 0,98m. de altura sobre el piso terminado, continua con uniones por soldadura en frío; para evacuación de agua de condensación, conducida por los “meones” del Sistema a través del presor y tapeta horizontales del travesaño; y a labarandilla de cerrajería existente.
Babero de chapa de aluminio plegada de 2mm. de espesor, en formación de albardilla, fijada al travesaño intermedio y a la barandilla de cerrajería existente.
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF1 | m2 | Carpinteria muro cortina tipo sistema FWS 50 | 25.3 | 361 | 9133.30 |
| P339 | ud | Medios auxiliares | 1 | 32.95 | 32.95 |
|  |  | Total |  |  | 9175.91 |

| Medición | Uds. | Parcial |
|---|---|---|
| PLANTA BAJA |  |  |
| Fachada O-Fachada E | 2 | 2.00 |
| Total |  | 2 |

**08.01.03** ud CARPINTERIA MCA 03 "SISTEMA FWS 50" CON TAPETAS 50 mm (09/11/2013)
1 ud × 6269.86 = 6269.86
Carpintería tipo MCA 03 formada por sistema de muro cortina plano autoportante con tapetas planas de extrusión de 50.15mm las verticales pasantes y de 50.12mm las horizontales., módulo tipo de medidas 3,75x4,70 m.formado por elementos fijos, un paño zona de visión de 2,05x3,57 y uno de 1,70x3,57 y UN paños opaco en zona inferior de 2,05x0,98m. y uno de 1,70x0,98 m; de aluminio lacado en color verde texturizado 60 micras bajo sello de control de calidad QUALICOAT, color a elegir por la D.F., "SISTEMA FWS 50" Perfilería de aluminio de extrusión de aleación EN AW-6060, T66; límite elástico 15,00 kN/cm2, coeficiente de minoración 1,10; módulo elástico E=7000 kN/cm2.
Sistema con montantes de un ancho de 50mm y una profundidad de 175 mm.Ix= 663.000 cm4 y travesaños de un ancho de 50mm y una profundidad de 180 mm.Ix= 509.650 cm4 e Iy= 48.010 cm4, enrasados a cara interior con los montantes. La unión montante-travesaño es solapada siendo los travesaños horizontales los que se entregan en los montantes verticales para garantizar la estanqueidad de la unión.
Acristalamiento laminar de seguridad STRALAMI Ariplak de AriñoDuglass, S.A., conjunto formado por dos lunas FLOAT incoloras recocidas de 6mm de espesor unidas mediante una lámina de butiral de polivinilo incolora de 0,38mm de espesor y capa de control solar y bajaemisividadAriplak Light Neutral 61/50 colocada en cara #4 del laminar.
Las prestaciones del vidrio deberán cumplir TL65%, RLe8%,Rli10%,IRc 95.6, TE 45%, RE8%, Ae47%,Cs 62%,Fs54%,Ug, 4,0 W/m2ºK y Atenuación acústica Rw(C;Ctr)dB 36(-1;-3).
Todos los cantos deberán ser debidamente tratados canto pulido plano industrial.
En zonas opacas panel sandwich de 70 mm.de espesor, formado por dos chapas de aluminio de 1,5 mm.de espesor, lacado con relleno aislante de lana de roca de alta densidad; colocado sobre retícula mediante juntas de EPDM y calzos termoplásticos (no incluido), en zonas ciegas.
Precalculado según el Código Técnico de la Edificación para una presión de viento máxima por succión de 0,595kN/m2 en la zona B central de la fachada, para un área de influencia de 9,30m2, Zona eólica B, Grado de aspereza IV Urbana.
Montante y travesaño biapoyados en sus extremos, montante con luz de 4,65 m. y travesaño con luz de 2,00 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Lámina de estanqueidad SCHÜCO de EPDM en remate inferior,fijada al travesaño a 0,98m. de altura sobre el piso terminado, continua con uniones por soldadura en frío; para evacuación de agua de condensación, conducida por los “meones” del Sistema a través del presor y tapeta horizontales del travesaño; y a labarandilla de cerrajería existente.
Babero de chapa de aluminio plegada de 2mm. de espesor, en formación de albardilla, fijada al travesaño intermedio y a la barandilla de cerrajería existente.
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF1 | m2 | Carpinteria muro cortina tipo sistema FWS 50 | 17.25 | 361 | 6227.25 |
| P339 | ud | Medios auxiliares | 1 | 32.95 | 32.95 |
|  |  | Total |  |  | 6269.86 |

| Medición | Uds. | Parcial |
|---|---|---|
| PLANTA BAJA |  |  |
| Fachada O-Fachada E | 1 | 1.00 |
| Total |  | 1 |

**08.01.04** ud CARPINTERIA MCA 04 "SISTEMA FWS 50" CON TAPETAS 50 mm (09/11/2013)
2 ud × 7858.26 = 15716.52
Carpintería tipo MCA 04 formada por sistema de muro cortina plano autoportante con tapetas planas de extrusión de 50.15mm las verticales pasantes y de 50.12mm las horizontales., módulo tipo de medidas 5,50x4,70 m.formado por elementos fijos, dos paños zona de visión de 2,00x3,57, uno de 1,50x3,57 y uno de 1,70x2,45 m. y dos paños opacos en zona inferior de 2,00x0,98m. y uno de 1,50x0,98 m; uno de apertura batiente inferior de 1,70x2,15 m. ; de aluminio lacado en color verde texturizado 60 micras bajo sello de control de calidad QUALICOAT, color a elegir por la D.F., "SISTEMA FWS 50" Perfilería de aluminio de extrusión de aleación EN AW-6060, T66; límite elástico 15,00 kN/cm2, coeficiente de minoración 1,10; módulo elástico E=7000 kN/cm2.
Sistema con montantes de un ancho de 50mm y una profundidad de 175 mm.Ix= 663.000 cm4 y travesaños de un ancho de 50mm y una profundidad de 180 mm.Ix= 509.650 cm4 e Iy= 48.010 cm4, enrasados a cara interior con los montantes. La unión montante-travesaño es solapada siendo los travesaños horizontales los que se entregan en los montantes verticales para garantizar la estanqueidad de la unión.
Acristalamiento laminar de seguridad STRALAMI Ariplak de AriñoDuglass, S.A., conjunto formado por dos lunas FLOAT incoloras recocidas de 6mm de espesor unidas mediante una lámina de butiral de polivinilo incolora de 0,38mm de espesor y capa de control solar y bajaemisividadAriplak Light Neutral 61/50 colocada en cara #4 del laminar.
Las prestaciones del vidrio deberán cumplir TL65%, RLe8%,Rli10%,IRc 95.6, TE 45%, RE8%, Ae47%,Cs 62%,Fs54%,Ug, 4,0 W/m2ºK y Atenuación acústica Rw(C;Ctr)dB 36(-1;-3).
Todos los cantos deberán ser debidamente tratados canto pulido plano industrial.
En zonas opacas panel sandwich de 70 mm.de espesor, formado por dos chapas de aluminio de 1,5 mm.de espesor, lacado con relleno aislante de lana de roca de alta densidad; colocado sobre retícula mediante juntas de EPDM y calzos termoplásticos (no incluido), en zonas ciegas.
Precalculado según el Código Técnico de la Edificación para una presión de viento máxima por succión de 0,595kN/m2 en la zona B central de la fachada, para un área de influencia de 9,30m2, Zona eólica B, Grado de aspereza IV Urbana.
Montante y travesaño biapoyados en sus extremos, montante con luz de 4,65 m. y travesaño con luz de 2,00 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Lámina de estanqueidad SCHÜCO de EPDM en remate inferior,fijada al travesaño a 0,98m. de altura sobre el piso terminado, continua con uniones por soldadura en frío; para evacuación de agua de condensación, conducida por los “meones” del Sistema a través del presor y tapeta horizontales del travesaño; y a labarandilla de cerrajería existente.
Babero de chapa de aluminio plegada de 2mm. de espesor, en formación de albardilla, fijada al travesaño intermedio y a la barandilla de cerrajería existente.
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF1 | m2 | Carpinteria muro cortina tipo sistema FWS 50 | 21.65 | 361 | 7815.65 |
| P339 | ud | Medios auxiliares | 1 | 32.95 | 32.95 |
|  |  | Total |  |  | 7858.26 |

| Medición | Uds. | Parcial |
|---|---|---|
| PLANTA BAJA |  |  |
| Fachada O-Fachada E | 2 | 2.00 |
| Total |  | 2 |

**08.01.05** ud CARPINTERIA MCA 05 "SISTEMA FWS 50" CON TAPETAS 50 mm (09/11/2013)
3 ud × 9341.97 = 28025.91
Carpintería tipo MCA 05 formada por sistema de muro cortina plano autoportante con tapetas planas de extrusión de 50.15mm las verticales pasantes y de 50.12mm las horizontales., módulo tipo de medidas 5,60x4,70 m.formado por elementos fijos, dos paños zona de visión de 2,00x3,57, uno de 1,60x3,57 m, dos paños opacos en zona inferior de 2,00x0,98m. y uno de 1,60x0,98 m.; de aluminio lacado en color verde texturizado 60 micras bajo sello de control de calidad QUALICOAT, color a elegir por la D.F., "SISTEMA FWS 50"
Perfilería de aluminio de extrusión de aleación EN AW-6060, T66; límite elástico 15,00 kN/cm2, coeficiente de minoración 1,10; módulo elástico E=7000 kN/cm2.
Sistema con montantes de un ancho de 50mm y una profundidad de 175 mm.Ix= 663.000 cm4 y travesaños de un ancho de 50mm y una profundidad de 180 mm.Ix= 509.650 cm4 e Iy= 48.010 cm4, enrasados a cara interior con los montantes. La unión montante-travesaño es solapada siendo los travesaños horizontales los que se entregan en los montantes verticales para garantizar la estanqueidad de la unión.
Con acristalamiento laminar de seguridad, control solar y Bajo Emisivo Stralami Light Neutral 61/50 66.1, en zonas acristaladas y panel sandwich de 70 mm.de espesor, formado por dos chapas de aluminio de 1,5 mm.de espesor, lacado con relleno aislante de lana de roca de alta densidad; colocado sobre retícula mediante juntas de EPDM y calzos termoplásticos (no incluido), en zonas ciegas.
Precalculado según el Código Técnico de la Edificación para una presión de viento máxima por succión de 0,595kN/m2 en la zona B central de la fachada, para un área de influencia de 9,30m2, Zona eólica B, Grado de aspereza IV Urbana.
Montante y travesaño biapoyados en sus extremos, montante con luz de 4,65 m. y travesaño con luz de 2,00 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Lámina de estanqueidad SCHÜCO de EPDM en remate inferior,fijada al travesaño a 0,98m. de altura sobre el piso terminado, continua con uniones por soldadura en frío; para evacuación de agua de condensación, conducida por los “meones” del Sistema a través del presor y tapeta horizontales del travesaño; y a labarandilla de cerrajería existente.
Babero de chapa de aluminio plegada de 2mm. de espesor, en formación de albardilla, fijada al travesaño intermedio y a la barandilla de cerrajería existente.
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF1 | m2 | Carpinteria muro cortina tipo sistema FWS 50 | 25.76 | 361 | 9299.36 |
| P339 | ud | Medios auxiliares | 1 | 32.95 | 32.95 |
|  |  | Total |  |  | 9341.97 |

| Medición | Uds. | Parcial |
|---|---|---|
| PLANTA BAJA |  |  |
| Fachada O-Fachada E | 3 | 3.00 |
| Total |  | 3 |

**08.01.06** ud CARPINTERIA MCA 06 "SISTEMA FWS 50" CON TAPETAS 50 mm (09/11/2013)
23 ud × 3526.45 = 81108.35
Carpintería tipo MCA 06 formado por muro cortina plano autoportante con tapetas planas de extrusión de 50.15mm las verticales pasantes y de 50.12mm las horizontales., módulo tipo de medidas 1,60x5,80 m., formado por dos elementos fijos, de 1,60x3,10 m. el inferior y de 1,60x2,30m.el superior, disponiendo entre ambos una franja horizontal opaca continua de 0,30m. de altura; de aluminio lacado en color verde texturizado 60 micras bajo sello de control de calidad QUALICOAT, color a elegir por la D.F., "SISTEMA FWS 50" Perfilería de aluminio de extrusión de aleación EN AW-6060, T66; límite elástico 15,00 kN/cm2, coeficiente de minoración 1,10; módulo elástico E=7000 kN/cm2.
Sistema con montantes de un ancho de 50mm y una profundidad de 175 mm.de3 mm.de espesor de pared lateral, con perfil aluminio encamisado Ix= 1.013,40 cm4, con dos pletinas de acero galvanizado en caliente de 7x143mm.encamisadas entre los perfiles, según necesidades estáticas, para apoyo de la cercha horizontal; y travesaños de un ancho de 50mm y una profundidad de 180 mm.Ix= 509.650 cm4 e Iy= 48.010 cm4, enrasados a cara interior con los montantes. La unión montante-travesaño es solapada siendo los travesaños horizontales los que se entregan en los montantes verticales para garantizar la estanqueidad de la unión.
Acristalamiento laminar de seguridad 1B1 STRALAMI de AriñoDuglass, formando un vidrio laminar 1B1 STRALAMI EXT8EXT8.2 compuesto por dos lunas EXTRACLARAS (LowIron) de 8mm de espesor unidas mediante dos láminas de butiral de polivinilo incoloras de 0,38mm o una lámina de PVB de 0,76mm, formando el conjunto un espesor total de 16,76mm. Todos los vidrios deberán ser canteados CPI antes de laminar para garantizar un perfecto comportamiento frente a la rotura térmica.
Precalculado según el Código Técnico de la Edificación para una presión de viento máxima por succión de 0,597kN/m2 en la zona B central de la fachada, para un área de influencia de 9,12m2, Zona eólica B, Grado de aspereza IV Urbana.
Montante y travesaño biapoyados en sus extremos, montante con luz de 5,70 m. y travesaño con luz de 1,60 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF2 | m2 | Carpinteria muro cortina tipo testeros sistema FWS 50 (material; 27/06/2017) | 9.12 | 382 | 3483.84 |
| P339 | ud | Medios auxiliares | 1 | 32.95 | 32.95 |
|  |  | Total |  |  | 3526.45 |

| Medición | Uds. | Parcial |
|---|---|---|
| PLANTA BAJA |  |  |
| Fachada N | 12 | 12.00 |
| Fachada S | 11 | 11.00 |
| Total |  | 23 |

**08.01.07** ud CARPINTERIA SIST. HORIZONTAL "SISTEMA AOC 50 ST" MCH01 (09/11/2013)
2 ud × 15741.49 = 31482.98
Techo plano horizontal tipo MCH01, formado por elementos fijos de medidas tipo 1,60x1,95 m., 15 módulos y 1,60x0,90 m., 7 módulos, con tapetas vistas de aluminio lacado en color verde texturizado 60 micras bajo sello de control de calidad QUALICOAT, color a elegir por la D.F., "SISTEMA SCHÜCO AOC 50 ST" CABEZA REMACHADA O SOLDADA para construcción sobrepuesta con la base de acero remachada con tacos HILTI o soldada por puntos a la estructura de acero; montantes y travesaños de acero ranurados de un ancho de 46 mm.anclados a la estructura principal de acero de fachada (a definir según necesidades estáticas) mediante cordones de soldadura.
Provisto de canales para ventilación y drenaje en todo el perímetro de los vidrios, mediante juntas de EPDM estables a la acción de los rayos UVA de 60 mm.de ancho, superponiéndose las horizontales en las verticales, posibilitan la ventilación interna de los cuatro costados de cada vidrio, compensación del plano de acristalamiento interior por el escalonamiento con juntas de EPDM de diferente espesor de montante y travesaño.
Acristalamiento laminar de seguridad 1B1 STRALAMI Ariplak DUGLASS de AriñoDuglass, formando un vidrio laminar 1B1 STRALAMI DUGLASS 8Ter8Ter.4 compuesto por dos lunas FLOAT de 8mm de espesor Termoendurecidas DUGLASS unidas mediante cuatro láminas de butiral de polivinilo incoloras de 0,38mm o dos láminas de PVB de 0,76mm, formando el conjunto un espesor total de 17,52mm con capa de control solar y aspecto Neutro ARIPLAK DAG Light Neutral 61/50 colocada en cara#2. Todos los vidrios deberán ser canteados CPI antes de templar y laminar para garantizar un perfecto comportamiento frente a la rotura térmica.
Permeabilidad AE 1200 PA
Estanqueidad lluvia torrencial RE 1350 PA
Resistencia a viento carga permitida 2000 Pa y elevada 3000 Pa
Carga pasiva certificado
Aislamiento acústico hasta Rw (C;Ctr) = 52 (-12;-3) Db
Coeficiente de transmisión térmica Uf = 1,54 2,02 W/(m2.K) en vertical.
Protección antirrobo hasta WK3.
Programa de soportes para vidrios de gran peso, para unmontaje económico y racional. Peso posible del vidrio de hasta 1.190 Kg dependiendo del grueso total del vidrio.
Sistema patentado de montaje con clips de material sintético, con guiado óptimo de los tornillos, también con vidrios muy gruesos, principalmente en las zonas de acristalamiento triple con vidrios de doble cámara.
Realización eficiente, flexible y aprobado mediante la tecnología de pernos Hilti (Aprobación DIBT Berlin, Nr. Z-14.4-456).
Perfiles especiales de fijación y nivelación, para utilizar principalmente en elementos adicionales en construcciones sobrepuestas a perfiles de acero.
Juntas de acristalamiento exterior, junta en cruz e interior de EPDM, estables a la acción de los rayos UVA, tornillería de acero inoxidable para evitar el par galvánico.
Los presores de fijación de los vidrios, se ajustarán con atornilladores provistos de regulador del par fijado a 4,5 Nm., tapetas exteriores clipadas a los presores de 50 mm.de ancho visto, de sección rectangular vertical de 50x15 mm.y horizontal achaflanada de 50x12 mm.
Todos los elementos que componen el “SISTEMA AOC 50 ST“ están amparados por la norma para el control de calidad ISO 9001, todo ello fabricado según las indicaciones de los planos “K” de fabricación del “SISTEMA AOC 50 ST”.
Colocado sobre retícula de estructura de acero existente (no incluida), calzos de vidrio y separadores plásticos, lámina de estanqueidad SCHÜCO de EPDM en remate perimetral con uniones por soldadura en frío, fijada a retícula de lucernario y solapada con lámina de impermeabilización, remates de chapa de aluminio plegada, aislamiento térmico con lana de roca, sellados con silicona neutra resistente a los UVA sobre cordón celular antiadherente a la silicona.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P2213345 | m2 | Muro cortina horizontal sistema AOC 50 ST (material; 27/06/2017) | 56.88 | 276 | 15698.88 |
| P339 | ud | Medios auxiliares | 1 | 32.95 | 32.95 |
|  |  | Total |  |  | 15741.49 |

| Medición | Uds. | Parcial |
|---|---|---|
| PLANTA BAJA |  |  |
| Fachada N | 1 | 1.00 |
| Fachada S | 1 | 1.00 |
| Total |  | 2 |

**08.01.08** ud CARPINTERIA SIST. HORIZONTAL "SISTEMA AOC 50 ST" MCH02 (09/11/2013)
2 ud × 1326.01 = 2652.02
Techo plano horizontal tipo MCH02, formado por un elemento fijo de medidas tipo 1,50x3,10 m., con tapetas vistas de aluminio lacado en color verde texturizado 60 micras bajo sello de control de calidad QUALICOAT, color a elegir por la D.F., "SISTEMA SCHÜCO AOC 50 ST" CABEZA REMACHADA O SOLDADA para construcción sobrepuesta con la base de acero remachada con tacos HILTI o soldada por puntos a la estructura de acero; montantes y travesaños de acero ranurados de un ancho de 46 mm.anclados a la estructura principal de acero de fachada (a definir según necesidades estáticas) mediante cordones de soldadura.
Provisto de canales para ventilación y drenaje en todo el perímetro de los vidrios, mediante juntas de EPDM estables a la acción de los rayos UVA de 60 mm.de ancho, superponiéndose las horizontales en las verticales, posibilitan la ventilación interna de los cuatro costados de cada vidrio, compensación del plano de acristalamiento interior por el escalonamiento con juntas de EPDM de diferente espesor de montante y travesaño.
Acristalamiento laminar de seguridad 1B1 STRALAMI Ariplak DUGLASS de AriñoDuglass, formando un vidrio laminar 1B1 STRALAMI DUGLASS 8Ter8Ter.4 compuesto por dos lunas FLOAT de 8mm de espesor Termoendurecidas DUGLASS unidas mediante cuatro láminas de butiral de polivinilo incoloras de 0,38mm o dos láminas de PVB de 0,76mm, formando el conjunto un espesor total de 17,52mm con capa de control solar y aspecto Neutro ARIPLAK DAG Light Neutral 61/50 colocada en cara#2. Todos los vidrios deberán ser canteados CPI antes de templar y laminar para garantizar un perfecto comportamiento frente a la rotura térmica.
Permeabilidad AE 1200 PA
Estanqueidad lluvia torrencial RE 1350 PA
Resistencia a viento carga permitida 2000 Pa y elevada 3000 Pa
Carga pasiva certificado
Aislamiento acústico hasta Rw (C;Ctr) = 52 (-12;-3) Db
Coeficiente de transmisión térmica Uf = 1,54 2,02 W/(m2.K) en vertical.
Protección antirrobo hasta WK3.
Programa de soportes para vidrios de gran peso, para unmontaje económico y racional. Peso posible del vidrio de hasta 1.190 Kg dependiendo del grueso total del vidrio.
Sistema patentado de montaje con clips de material sintético, con guiado óptimo de los tornillos, también con vidrios muy gruesos, principalmente en las zonas de acristalamiento triple con vidrios de doble cámara.
Realización eficiente, flexible y aprobado mediante la tecnología de pernos Hilti (Aprobación DIBT Berlin, Nr. Z-14.4-456).
Perfiles especiales de fijación y nivelación, para utilizar principalmente en elementos adicionales en construcciones sobrepuestas a perfiles de acero.
Juntas de acristalamiento exterior, junta en cruz e interior de EPDM, estables a la acción de los rayos UVA, tornillería de acero inoxidable para evitar el par galvánico.
Los presores de fijación de los vidrios, se ajustarán con atornilladores provistos de regulador del par fijado a 4,5 Nm., tapetas exteriores clipadas a los presores de 50 mm.de ancho visto, de sección rectangular vertical de 50x15 mm.y horizontal achaflanada de 50x12 mm.
Todos los elementos que componen el “SISTEMA AOC 50 ST“ están amparados por la norma para el control de calidad ISO 9001, todo ello fabricado según las indicaciones de los planos “K” de fabricación del “SISTEMA AOC 50 ST”.
Colocado sobre retícula de estructura de acero existente (no incluida), calzos de vidrio y separadores plásticos, lámina de estanqueidad SCHÜCO de EPDM en remate perimetral con uniones por soldadura en frío, fijada a retícula de lucernario y solapada con lámina de impermeabilización, remates de chapa de aluminio plegada, aislamiento térmico con lana de roca, sellados con silicona neutra resistente a los UVA sobre cordón celular antiadherente a la silicona.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P2213345 | m2 | Muro cortina horizontal sistema AOC 50 ST | 4.65 | 276 | 1283.40 |
| P339 | ud | Medios auxiliares | 1 | 32.95 | 32.95 |
|  |  | Total |  |  | 1326.01 |

| Medición | Uds. | Parcial |
|---|---|---|
| Fachada N | 2 | 2.00 |
| Total |  | 2 |

**08.01.09** ud CARPINTERIA SIST. HORIZONTAL "SISTEMA AOC 50 ST" MCH03 (09/11/2013)
1 ud × 1389.49 = 1389.49
Techo plano horizontal tipo MCH03, formado por un elemento fijo de medidas tipo 1,50x3,25 m., con tapetas vistas de aluminio lacado en color verde texturizado 60 micras bajo sello de control de calidad QUALICOAT, color a elegir por la D.F., "SISTEMA SCHÜCO AOC 50 ST" CABEZA REMACHADA O SOLDADA para construcción sobrepuesta con la base de acero remachada con tacos HILTI o soldada por puntos a la estructura de acero; montantes y travesaños de acero ranurados de un ancho de 46 mm.anclados a la estructura principal de acero de fachada (a definir según necesidades estáticas) mediante cordones de soldadura.
Provisto de canales para ventilación y drenaje en todo el perímetro de los vidrios, mediante juntas de EPDM estables a la acción de los rayos UVA de 60 mm.de ancho, superponiéndose las horizontales en las verticales, posibilitan la ventilación interna de los cuatro costados de cada vidrio, compensación del plano de acristalamiento interior por el escalonamiento con juntas de EPDM de diferente espesor de montante y travesaño.
Acristalamiento laminar de seguridad 1B1 STRALAMI Ariplak DUGLASS de AriñoDuglass, formando un vidrio laminar 1B1 STRALAMI DUGLASS 8Ter8Ter.4 compuesto por dos lunas FLOAT de 8mm de espesor Termoendurecidas DUGLASS unidas mediante cuatro láminas de butiral de polivinilo incoloras de 0,38mm o dos láminas de PVB de 0,76mm, formando el conjunto un espesor total de 17,52mm con capa de control solar y aspecto Neutro ARIPLAK DAG Light Neutral 61/50 colocada en cara#2. Todos los vidrios deberán ser canteados CPI antes de templar y laminar para garantizar un perfecto comportamiento frente a la rotura térmica.
Permeabilidad AE 1200 PA
Estanqueidad lluvia torrencial RE 1350 PA
Resistencia a viento carga permitida 2000 Pa y elevada 3000 Pa
Carga pasiva certificado
Aislamiento acústico hasta Rw (C;Ctr) = 52 (-12;-3) Db
Coeficiente de transmisión térmica Uf = 1,54 2,02 W/(m2.K) en vertical.
Protección antirrobo hasta WK3.
Programa de soportes para vidrios de gran peso, para unmontaje económico y racional. Peso posible del vidrio de hasta 1.190 Kg dependiendo del grueso total del vidrio.
Sistema patentado de montaje con clips de material sintético, con guiado óptimo de los tornillos, también con vidrios muy gruesos, principalmente en las zonas de acristalamiento triple con vidrios de doble cámara.
Realización eficiente, flexible y aprobado mediante la tecnología de pernos Hilti (Aprobación DIBT Berlin, Nr. Z-14.4-456).
Perfiles especiales de fijación y nivelación, para utilizar principalmente en elementos adicionales en construcciones sobrepuestas a perfiles de acero.
Juntas de acristalamiento exterior, junta en cruz e interior de EPDM, estables a la acción de los rayos UVA, tornillería de acero inoxidable para evitar el par galvánico.
Los presores de fijación de los vidrios, se ajustarán con atornilladores provistos de regulador del par fijado a 4,5 Nm., tapetas exteriores clipadas a los presores de 50 mm.de ancho visto, de sección rectangular vertical de 50x15 mm.y horizontal achaflanada de 50x12 mm.
Todos los elementos que componen el “SISTEMA AOC 50 ST“ están amparados por la norma para el control de calidad ISO 9001, todo ello fabricado según las indicaciones de los planos “K” de fabricación del “SISTEMA AOC 50 ST”.
Colocado sobre retícula de estructura de acero existente (no incluida), calzos de vidrio y separadores plásticos, lámina de estanqueidad SCHÜCO de EPDM en remate perimetral con uniones por soldadura en frío, fijada a retícula de lucernario y solapada con lámina de impermeabilización, remates de chapa de aluminio plegada, aislamiento térmico con lana de roca, sellados con silicona neutra resistente a los UVA sobre cordón celular antiadherente a la silicona.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P2213345 | m2 | Muro cortina horizontal sistema AOC 50 ST | 4.88 | 276 | 1346.88 |
| P339 | ud | Medios auxiliares | 1 | 32.95 | 32.95 |
|  |  | Total |  |  | 1389.49 |

| Medición | Uds. | Parcial |
|---|---|---|
| Fachada N | 1 | 1.00 |
| Total |  | 1 |

**08.01.10** ud CARPINTERIA MCA07 "SISTEMA FWS 50" CON TAPETAS 50 mm (09/11/2013)
6 ud × 2674.3 = 16045.80
Carpintería tipo MCA 07 formado por muro cortina plano autoportante con tapetas planas de extrusión de 50.15mm las verticales pasantes y de 50.12mm las horizontales, de dimensiones totales 2,35x3,10 formado por dos elementos fijos, de 1,50x2,80 m. el inferior y de 0,85x2,80 m., disponiendo en la parte superior una franja horizontal opaca continua de 0,30m. de altura; de aluminio lacado en color verde texturizado 60 micras bajo sello de control de calidad QUALICOAT, color a elegir por la D.F., "SISTEMA FWS 50" Perfilería de aluminio de extrusión de aleación EN AW-6060, T66; límite elástico 15,00 kN/cm2, coeficiente de minoración 1,10; módulo elástico E=7000 kN/cm2.
Sistema con montantes de un ancho de 50mm y una profundidad de 175 mm.de3 mm.de espesor de pared lateral, con perfil aluminio encamisado Ix= 1.013,40 cm4, con dos pletinas de acero galvanizado en caliente de 7x143mm.encamisadas entre los perfiles, según necesidades estáticas, para apoyo de la cercha horizontal; y travesaños de un ancho de 50mm y una profundidad de 180 mm.Ix= 509.650 cm4 e Iy= 48.010 cm4, enrasados a cara interior con los montantes. La unión montante-travesaño es solapada siendo los travesaños horizontales los que se entregan en los montantes verticales para garantizar la estanqueidad de la unión.
Acristalamiento laminar de seguridad 1B1 STRALAMI de AriñoDuglass, formando un vidrio laminar 1B1 STRALAMI EXT8EXT8.2 compuesto por dos lunas EXTRACLARAS (LowIron) de 8mm de espesor unidas mediante dos láminas de butiral de polivinilo incoloras de 0,38mm o una lámina de PVB de 0,76mm, formando el conjunto un espesor total de 16,76mm. Todos los vidrios deberán ser canteados CPI antes de laminar para garantizar un perfecto comportamiento frente a la rotura térmica.
Precalculado según el Código Técnico de la Edificación para una presión de viento máxima por succión de 0,597kN/m2 en la zona B central de la fachada, para un área de influencia de 9,12m2, Zona eólica B, Grado de aspereza IV Urbana.
Montante y travesaño biapoyados en sus extremos, montante con luz de 5,70 m. y travesaño con luz de 1,60 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| P156DAÑF1 | m2 | Carpinteria muro cortina tipo sistema FWS 50 | 7.29 | 361 | 2631.69 |
| P339 | ud | Medios auxiliares | 1 | 32.95 | 32.95 |
|  |  | Total |  |  | 2674.3 |

| Medición | Uds. | Parcial |
|---|---|---|
| Fachada N | 6 | 6.00 |
| Total |  | 6 |

**08.01.11** ud CARPINTERÍA MCA08 "SISTEMA FWS 50" VERT.-HORIZ. (09/11/2013)
1 ud × 31333.87 = 31333.87
Cerramiento plano autoportante con tapetas planas de extrusión de 50.15mm las verticales pasantes y de 50.12mm las horizontales., con dimensiones totales 12,25x3,50 m. en zona vertical, formado por dos módulos de 0,90x2,70 m, dos módulos de 0,45x2,70 m, un módulo de 2,30x3,50, un módulo 1,05x3,50, modulo de 1,25x3,50 m en zona inferior y dos módulos de 0,90x0,75 m, dos módulos de 0,45x0,75 m, dos módulos de 1,70x0,75 m, un módulo de 2,30x0,75 un módulo 1,05x0,75, modulo de 1,25x0,75 m en zona inferior, disponiendo en la parte superior una franja horizontal opaca continua de 0,30m. de altura; y zona horizontal formada por elementos fijos de medidas 2,15x3,10 m., 2 módulos y 1,75x3,10 m.,1 módulo ; de aluminio lacado en color verde texturizado 60 micras bajo sello de control de calidad QUALICOAT, color a elegir por la D.F., "SISTEMA FWS 50" Perfilería de aluminio de extrusión de aleación EN AW-6060, T66; límite elástico 15,00 kN/cm2, coeficiente de minoración 1,10; módulo elástico E=7000 kN/cm2.
Sistema con montantes de un ancho de 50mm y una profundidad de 125 mm.con perfil aluminio encamisado Ix=398.710 cm4, con dos pletinas de acero galvanizado en caliente encamisadas entre los perfiles, según necesidades estáticas; y travesaños de un ancho de 50mm y una profundidad de 130 mm.Ix= 221.210 cm4 e Iy= 35.370 cm4, enrasados a cara interior con los montantes. La unión montante-travesaño es solapada siendo los travesaños horizontales los que se entregan en los montantes verticales para garantizar la estanqueidad de la unión.
Acristalamiento laminar de seguridad 1B1 STRALAMI de AriñoDuglass, en zona vertical, formando un vidrio laminar 1B1 STRALAMI 86.2 compuesto por dos lunas FLOAT incoloras de 8mm y 6mm de espesor unidas mediante dos láminas de butiral de polivinilo incoloras de 0,38mm o una lámina de PVB de 0,76mm, formando el conjunto un espesor total de 14,76mm y capa de control solar y bajo emisidadAriplak Light Neutral 61/50 colocada en cara#4. Todos los vidrios deberán ser canteados CPI antes de laminar para garantizar un perfecto comportamiento frente a la rotura térmica.
Acristalamiento laminar de seguridad 1B1 STRALAMI Ariplak DUGLASS de AriñoDuglass, en zona horizontal, formando un vidrio laminar 1B1 STRALAMI DUGLASS 8Ter8Ter.4 compuesto por dos lunas FLOAT de 8mm de espesor Termoendurecidas DUGLASS unidas mediante cuatro láminas de butiral de polivinilo incoloras de 0,38mm o dos láminas de PVB de 0,76mm, formando el conjunto un espesor total de 17,52mm con capa de control solar y aspecto Neutro ARIPLAK DAG Light Neutral 61/50 colocada en cara#2. Todos los vidrios deberán ser canteados CPI antes de templar y laminar para garantizar un perfecto comportamiento frente a la rotura térmica.
Precalculado según el Código Técnico de la Edificación para una presión de viento máxima por succión de 0,597kN/m2 en la zona B central de la fachada, para un área de influencia de 9,12m2, Zona eólica B, Grado de aspereza IV Urbana.
Montante y travesaño biapoyados en sus extremos, montante con luz de 5,70 m. y travesaño con luz de 1,60 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| PLJAKÑHG | m2 | Carpinteria muro cortina Sistema FWS 50 vert-horiz. (material; 27/06/2017) | 57.31 | 546 | 31291.26 |
| P339 | ud | Medios auxiliares | 1 | 32.95 | 32.95 |
|  |  | Total |  |  | 31333.87 |

| Medición | Uds. | Parcial |
|---|---|---|
| Fachada E | 1 | 1.00 |
| Total |  | 1 |

**08.01.12** ud CARPINTERÍA MCA09 "SISTEMA FWS 50" VERT-HORIZ. (09/11/2013)
1 ud × 22510.51 = 22510.51
Cerramiento plano autoportante con tapetas planas de extrusión de 50.15mm las verticales pasantes y de 50.12mm las horizontales., con dimensiones totales 10,45x3,50 m. en zona vertical, formado por cinco módulos de 1,00x2,70 m, cinco módulos de 1,00x0,75 m. dos módulos de 0,80x2,70 m, dos módulos de 0,80x0,75 m. y dos módulos de 1,70x0,75 m. disponiendo en la parte superior una franja horizontal opaca continua de 0,30m. de altura; y zona horizontal formada por elementos fijos de medidas 2,15x2,15 m., 1,75x2,15 m y 0,75x2,15 m.; de aluminio lacado en color verde texturizado 60 micras bajo sello de control de calidad QUALICOAT, color a elegir por la D.F., "SISTEMA FWS 50" Perfilería de aluminio de extrusión de aleación EN AW-6060, T66; límite elástico 15,00 kN/cm2, coeficiente de minoración 1,10; módulo elástico E=7000 kN/cm2.
Sistema con montantes de un ancho de 50mm y una profundidad de 125 mm.con perfil aluminio encamisado Ix=398.710 cm4, con dos pletinas de acero galvanizado en caliente encamisadas entre los perfiles, según necesidades estáticas; y travesaños de un ancho de 50mm y una profundidad de 130 mm.Ix= 221.210 cm4 e Iy= 35.370 cm4, enrasados a cara interior con los montantes. La unión montante-travesaño es solapada siendo los travesaños horizontales los que se entregan en los montantes verticales para garantizar la estanqueidad de la unión.
Acristalamiento laminar de seguridad 1B1 STRALAMI de AriñoDuglass, en zona vertical, formando un vidrio laminar 1B1 STRALAMI 86.2 compuesto por dos lunas FLOAT incoloras de 8mm y 6mm de espesor unidas mediante dos láminas de butiral de polivinilo incoloras de 0,38mm o una lámina de PVB de 0,76mm, formando el conjunto un espesor total de 14,76mm y capa de control solar y bajo emisidadAriplak Light Neutral 61/50 colocada en cara#4. Todos los vidrios deberán ser canteados CPI antes de laminar para garantizar un perfecto comportamiento frente a la rotura térmica.
Acristalamiento laminar de seguridad 1B1 STRALAMI Ariplak DUGLASS de AriñoDuglass, en zona horizontal, formando un vidrio laminar 1B1 STRALAMI DUGLASS 8Ter8Ter.4 compuesto por dos lunas FLOAT de 8mm de espesor Termoendurecidas DUGLASS unidas mediante cuatro láminas de butiral de polivinilo incoloras de 0,38mm o dos láminas de PVB de 0,76mm, formando el conjunto un espesor total de 17,52mm con capa de control solar y aspecto Neutro ARIPLAK DAG Light Neutral 61/50 colocada en cara#2. Todos los vidrios deberán ser canteados CPI antes de templar y laminar para garantizar un perfecto comportamiento frente a la rotura térmica.
Precalculado según el Código Técnico de la Edificación para una presión de viento máxima por succión de 0,597kN/m2 en la zona B central de la fachada, para un área de influencia de 9,12m2, Zona eólica B, Grado de aspereza IV Urbana.
Montante y travesaño biapoyados en sus extremos, montante con luz de 5,70 m. y travesaño con luz de 1,60 m.
Realizado con perfiles de aluminio de extrusión en aleación Al Mg Si 0,5 F22; calidad anodizable (UNE 38337/L-3441), las desviaciones máximas según DIN 17615 parte 3.
Gomas de apoyo y acristalamiento de EPDM, estables a la acción de los UVA con escuadras asímétricas vulcanizadas de una pieza de EPDM pegadas a la base de los perfiles a las que se soldará en frío las gomas de apoyo de los montantes y travesaños. Tornillería de acero inoxidable tipo A-2, para evitar el par galvánico. Los presores de fijación de los vidrios, se colocarán con atornilladores provistos de regulador del par, ajustándose a 4,5 Nm.
Los presores se colocarán con atornilladores provistos de regulador del par, ajustándose a 4,5 Nm.
Anclado a la estructura principal por los montantes verticales, mediante anclajes de acero A-42b galvanizado en caliente (ver planos de detalles), fijo con regulación tridimensional en la parte superior y flotante en la inferior, de los que se colgarán los montante mediante dos pasadores de M-10mm de acero inoxidable con casquillos internos que impiden la deformación del perfil por apriete; los travesaños horizontales se fijarán a los montantes permitiendo su libre dilatación.
Fabricados todos los componentes del "SISTEMA FWS 50" bajo la norma para el control de calidad ISO 9001; siguiendo las indicaciones de los Planos K SCHÜCO de fabricación del Sistema.
ENSAYOS Y CERTIFICADOS DEL “SISTEMA FWS 50”
Tipo de ensayo Norma Laboratorio nºcertificado Resultado del ensayo
Permeabilidad al aire EN 12152 IFT Rosenheim 100 27203 AE
Estanqueidad a lluvia EN 12154 IFT Rosenheim 100 27203 RE 1200
Resistencia a viento EN 12179 IFT Rosenheim 100 27203 2,0KN/m2 aumentado hasta 3,0Kn/m2
Resistencia golpes EN 14019 IFT Rosenheim 100 27203 I5 (por dentro), E5 (por fuera)
Protección antirrobo hasta RC3
Transmisión Térmica DIN EN ISO 10077,72 Cálculos propios 0,90 W/m2K
Atenuación Acústica RW= 37-49 dB
Los sellados perimetrales se realizarán con silicona neutra resistente a los UVA sobre fondo de junta celular antiadherente a la silicona. Remates perimetrales de chapa de aluminio plegado de 2mm. de espesor, panel de lana de roca de alta densidad d=150kg/m3.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Todos los materiales tendrán una clase de reacción al fuego mínima de B-s1 d0 (s/n UNE- 13501),
Tendrán resistencia a impactos nivel 3 s/n UNE en 12600:2003
Se identificarán las áreas de impacto según CTE DB SU-2 mientras que la propiedad no disponga de este elemento.
Según normativa de aplicación actual, CTE-DB SU, CTE-DB SI y CTE -DB HR. Según planos del proyecto de ejecución y guía de instalación del fabricante.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01AA007 | Hr | Oficial primera | 0.2 | 28.59 | 5.72 |
| U01AA011 | Hr | Peón ordinario | 0.2 | 19.7 | 3.94 |
| PLJAKÑHG | m2 | Carpinteria muro cortina Sistema FWS 50 vert-horiz. | 41.15 | 546 | 22467.90 |
| P339 | ud | Medios auxiliares | 1 | 32.95 | 32.95 |
|  |  | Total |  |  | 22510.51 |

| Medición | Uds. | Parcial |
|---|---|---|
| Fachada 0 | 1 | 1.00 |
| Total |  | 1 |

**08.01.13** ud PUERTA PRACTICABLE 2 H. CA09 1,70x2,15 m (09/11/2013)
2 ud × 3120.53 = 6241.06
Puerta de paso de dos hojas de apertura batiente al exterior, tipo CA09, de medidas tipo 1,70x2,15 m., de aluminio lacado en color verde texturizado 60 micras bajo sello de control de calidad QUALICOAT, color a elegir por la D.F., "SISTEMA ADS 65 HD" con ruptura del puente térmico mediante pletinas aislantes de poliamida o polithermid, realizada con perfiles de aluminio de extrusión de aleación Al Mg Si 0,5 F22 en calidad anodizable(UNE 38337/L3441) las desviaciones máximas según DIN 17615 parte 3, con una profundidad de cerco y hoja de 65 mm.
Acristalamiento laminar de seguridad 1B1 STRALAMI de AriñoDuglass, formando un vidrio laminar 1B1 STRALAMI EXT8EXT8.2 compuesto por dos lunas EXTRACLARAS (LowIron) de 8mm de espesor unidas mediante dos láminas de butiral de polivinilo incoloras de 0,38mm o una lámina de PVB de 0,76mm, formando el conjunto un espesor total de 16,76mm. Todos los vidrios deberán ser canteados CPI antes de laminar para garantizar un perfecto comportamiento frente a la rotura térmica.
Prestaciones del sistema, control realizado según DIN EN
Permeabilidad al aire Clase 2
Estanquidad al agua según UNE 12208 Clase 5ª
Resistencia al viento Clase C2/B2
Función permanente clase 5
Aislamiento térmico Uf = 2,31 W/(m2.K)
Protección antirrobo hasta WK3
Exigencias mecánicas en bisagras Clase 14 clase superior.
Juntas de acristalamiento y de estanqueidad de EPDM, tornillería de acero inoxidable para evitar el par galvánico, ventilación y drenaje de la base y perímetro de los vidrios para evitar deslaminaciones de los mismos por condensaciones.
Escuadras interiores en las esquinas de marcos y hojas con inyección de cola de dos componentes para estanquizar y armar el inglete.
Apertura batiente al exterior, para una dimensión máxima de hoja de 1,25x3,00 m., con un peso máximo autorizado para este herraje de 200 kg/hoja, herrajes SCHÜCO con los ejes de acero inoxidable y resto de piezas de fundición de aluminio, bisagra cilíndrica con ajuste tridimensional ensayada con carga constante 1.000.000 de ciclos, cerradura de tres puntos, tiradores verticales de tubo de acero inoxidable mate 40-50 mm.de diámetro, muelle cierrapuertas aéreo oculto con opción de retención a 110º, mecanismo de barra antipánico.
Todos los componentes del "SISTEMA ADS 65 HD" están amparados por la norma para el control de calidad ISO 9001, para recibir doble acristalamiento aislante; colocada sobre retícula Sistema FWS 50

| Código | Ud | Descripción | Rendimiento | Precio | Importe |
|---|---|---|---|---|---|
| U01AA007 | Hr | Oficial primera | 0.2 | 28.59 | 5.72 |
| U01AA011 | Hr | Peón ordinario | 0.2 | 19.7 | 3.94 |
| PDKHAG23 | ud | Puerta practicable sistema FWS 50 -CA09 (material; 27/06/2017) | 1 | 2851 | 2851.00 |
| PVID0012.3 | m2 | Vidrio 1B1 lam seg. stralami ext 8 ext 8.2 (material; 27/06/2017) | 3.66 | 62 | 226.92 |
| P339 | ud | Medios auxiliares | 1 | 32.95 | 32.95 |
|  |  | Total |  |  | 3120.53 |

| Medición | Uds. | Parcial |
|---|---|---|
| PLANTA BAJA |  |  |
| Fachada E-O | 2 | 2.00 |
| Total |  | 2 |

**08.01.14** ud PUERTA PRACTICABLE 1 H. CA08 1,00x2,15 m (09/11/2013)
2 ud × 1944.3 = 3888.60
Puerta de paso de una hoja de apertura batiente al exterior, tipo CA08, de medidas tipo 1,00x2,15 m., de aluminio lacado en color verde texturizado 60 micras bajo sello de control de calidad QUALICOAT, color a elegir por la D.F., "SISTEMA ADS 65 HD" con ruptura del puente térmico mediante pletinas aislantes de poliamida o polithermid, realizada con perfiles de aluminio de extrusión de aleación Al Mg Si 0,5 F22 en calidad anodizable(UNE 38337/L3441) las desviaciones máximas según DIN 17615 parte 3, con una profundidad de cerco y hoja de 65 mm.
Acristalamiento laminar de seguridad 1B1 STRALAMI de AriñoDuglass, formando un vidrio laminar 1B1 STRALAMI EXT8EXT8.2 compuesto por dos lunas EXTRACLARAS (LowIron) de 8mm de espesor unidas mediante dos láminas de butiral de polivinilo incoloras de 0,38mm o una lámina de PVB de 0,76mm, formando el conjunto un espesor total de 16,76mm. Todos los vidrios deberán ser canteados CPI antes de laminar para garantizar un perfecto comportamiento frente a la rotura térmica.
Prestaciones del sistema, control realizado según DIN EN
Permeabilidad al aire Clase 2
Estanquidad al agua según UNE 12208 Clase 5ª
Resistencia al viento Clase C2/B2
Función permanente clase 5
Aislamiento térmico Uf = 2,31 W/(m2.K)
Protección antirrobo hasta WK3
Exigencias mecánicas en bisagras Clase 14 clase superior.
Juntas de acristalamiento y de estanqueidad de EPDM, tornillería de acero inoxidable para evitar el par galvánico, ventilación y drenaje de la base y perímetro de los vidrios para evitar deslaminaciones de los mismos por condensaciones.
Escuadras interiores en las esquinas de marcos y hojas con inyección de cola de dos componentes para estanquizar y armar el inglete.
Apertura batiente al exterior, para una dimensión máxima de hoja de 1,25x3,00 m., con un peso máximo autorizado para este herraje de 200 kg/hoja, herrajes SCHÜCO con los ejes de acero inoxidable y resto de piezas de fundición de aluminio, bisagra cilíndrica con ajuste tridimensional ensayada con carga constante 1.000.000 de ciclos, cerradura de tres puntos, tiradores verticales de tubo de acero inoxidable mate 40-50 mm.de diámetro, muelle cierrapuertas aéreo oculto con opción de retención a 110º, mecanismo de barra antipánico.
Todos los componentes del "SISTEMA ADS 65 HD" están amparados por la norma para el control de calidad ISO 9001, para recibir doble acristalamiento aislante; colocada sobre retícula Sistema FWS 50

| Código | Ud | Descripción | Rendimiento | Precio | Importe |
|---|---|---|---|---|---|
| U01AA007 | Hr | Oficial primera | 0.2 | 28.59 | 5.72 |
| U01AA011 | Hr | Peón ordinario | 0.2 | 19.7 | 3.94 |
| PDKHGA22 | ud | Puerta practicable sistema FWS 50- CA08 (material; 27/06/2017) | 1 | 1674.77 | 1674.77 |
| PVID0012.3 | m2 | Vidrio 1B1 lam seg. stralami ext 8 ext 8.2 | 3.66 | 62 | 226.92 |
| P339 | ud | Medios auxiliares | 1 | 32.95 | 32.95 |
|  |  | Total |  |  | 1944.3 |

| Medición | Uds. | Parcial |
|---|---|---|
| PLANTA BAJA |  |  |
| Fachada E-O | 2 | 2.00 |
| Total |  | 2 |

**08.01.15** m2 LAMA ALUMINIO EXTRUIDO 68x78 mm (10/11/2013)
381.92 m2 × 53.61 = 20474.73
Cerramiento de fachada de lamas de aluminio extruido lacado de dimensiones 68x78mm fijadas mecánicamente a montante de aluminio lacado de 100x50mm de Cortizo o similar, en Ral a definir por la D.F. fijado con tornillería de acero inoxidable, con arandela grower, apoyos de EPDM en cada uno de los puntos de contacto de materiales., i/ p.p. estructura auxiliar, tornillería, bastidor, remates de tubos y lamas, según despiece, posición de montantes y tornillería según planos monográficos de proyecto y planos de taller realizados durante el proceso de la obra. La medida en altura del conjunto, bastidor y lamas, estará comprendida entre 1.60 y 1.80, medida a comprobar en obra, desde el perfil horizontal de aluminio del muro cortina hasta la cubierta, segun queda reflejado en el detalle constructivo. Incluso chapas y piezas de aluminio lacado de remate
Cumplimientos obligatorios:
Cumpliendo la normativa europea UNE-EN correspondiente en el momento de la ejecución de la obra.
Todos los materiales tendrán una clase de reacción al fuego mínima de B-s1 d0 (s/n UNE- 13501),
Tendrán resistencia a impactos nivel 3 s/n UNE en 12600:2003
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB130 | h | Oficial 1ª cerrajero | 0.2 | 16.65 | 3.33 |
| O01OB140 | h | Ayudante cerrajero | 0.2 | 15.66 | 3.13 |
| O01OB254 | h | Instalador muro cortina (mano de obra; 10/11/2013) | 0.3 | 28.59 | 8.58 |
| O01OB256 | h | Ayudante instalador muro cortina (mano de obra; 10/11/2013) | 0.3 | 26.55 | 7.97 |
| P14ME010 | m2 | Perfil/accesorios.tapeta.ant acris. (material; 10/11/2013) | 1 | 8 | 8.00 |
| P14MW301 | m2 | Doble piel lamas aluminio bastidor, remates, auxiliar (material; 10/11/2013) | 1 | 20 | 20.00 |
| P691 |  | Medios auxiliares (material; 13/11/2013) | 1 | 2.6 | 2.60 |
|  |  | Total |  |  | 53.61 |

| Medición | Uds. | Largo | Alto | Parcial |
|---|---|---|---|---|
| PLANTA BAJA |  |  |  |  |
| Fachada O | 2 | 59.5 | 1.6 | 190.40 |
| - |  |  |  |  |
| Fachada E | 2 | 59.85 | 1.6 | 191.52 |
| Total |  |  |  | 381.92 |

**08.01.16** ml VIERTEAGUAS CHAPA ALUMINIO LACADO 2mm Dmax= 700mm (10/11/2013)
238.7 ml × 77.07 = 18396.61
Vierteaguas de chapa de aluminio lacado de 2mm de espesor, en ral a definir por la D.F. previa muestra en obra, formado por soporte de chapa y rigidizadores de 2mm de espesor, anclada a estructura auxiliar de acero S275JR mediante varillas de anclaje mecánico marca HILTI o similar, relleno de espuma de poliuretano, y resto de elementos indicados en el plano de sección constructiva de proyecto de 700 mm. de desarrollo máximo, i/p.p. de solapes accesorios de fijación y juntas de estanqueidad, lámina continua de EPDM en toda la superficie de contacto horizontal, totalmente instalado, i/ p.p. estructura metálica auxiliar, medios auxiliares y elementos de seguridad, s/NTE-QTG-9-10 y 11. Medido en verdadera magnitud.
Cumplimientos obligatorios:
Cumpliendo la normativa europea UNE-EN correspondiente en el momento de la ejecución de la obra.
Todos los materiales tendrán una clase de reacción al fuego mínima de B-s1 d0 (s/n UNE- 13501),
Tendrán resistencia a impactos nivel 3 s/n UNE en 12600:2003
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| Oficial prime | h | Oficial primera | 0.6 | 17.44 | 10.46 |
| O01OA050 | h | Ayudante | 0.1 | 17.68 | 1.77 |
| P12V0701 | m | Vierteaguas alum.lacado color 40cm max (material; 10/11/2013) | 1 | 45.5 | 45.50 |
| P12546 | m | Junta de estanqueidad EPDM (material; 27/06/2017) | 1.05 | 3.7 | 3.89 |
| P03ALT010 | kg | Acero en tubo rectangular | 4.89 | 0.91 | 4.45 |
| PAL00302 | kg | Palastro acero placas (material; 27/06/2017) | 0.63 | 0.9 | 0.57 |
| AAÑGKH | ud | Varilla anclaje mecánico (material; 27/06/2017) | 2 | 4.26 | 8.52 |
| P693 | ud | Medios auxiliares (material; 13/11/2013) | 1 | 1.91 | 1.91 |
|  |  | Total |  |  | 77.07 |

Claves: garra, auxiliar, areno, cemento, mortero, limpieza, color, terminación, material, hueco, río, vierteaguas, medio, aluminio, chapa, laca, desarrollar, gota, junta, fachada

| Medición | Uds. | Largo | Parcial |
|---|---|---|---|
| PLANTA BAJA |  |  |  |
| Fachada O | 2 | 59.5 | 119.00 |
| - |  |  |  |
| Fachada E | 2 | 59.85 | 119.70 |
| Total |  |  | 238.7 |

**08.01.17** m2 FACH. MULTIPANEL SANDW. ALUMINIO (08/11/2013)
202.26 m2 × 41.47 = 8387.72
Cerramiento formado por panel sándwich acabado en aluminio de 70 mm de espesor, multipanel formado por paneles de aluminio de 1,5 mm de espesor, de módulos hasta 600 y largo a medida, con acabado especial para intemperie, con aislamiento interior de lana de roca de alta densidad, cantos de PVC con junta aislante de EPDM y calzos termoplásticos, fijado mediante piezas especiales, lacado en color verde texturizado a elegir por la D.F. i/p.p. de solapes, tapajuntas, accesorios de fijación, remates laterales, encuentros de chapa de aluminio de 0,6 mm. y 500 mm. de desarrollo medio, instalado, i/ medios auxiliares, replanteo, aplomado, recibido de cercos, colocación de canalizaciones, recibido de cajas, elementos de remate, piezas especiales y limpieza.
Cumplimientos obligatorios:
Cumpliendo la normativa europea UNE-EN correspondiente en el momento de la ejecución de la obra.
Todos los materiales tendrán una clase de reacción al fuego mínima de B-s1 d0 (s/n UNE- 13501),
Tendrán resistencia a impactos nivel 3 s/n UNE en 12600:2003
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| Oficial prime | h | Oficial primera | 0.1 | 17.44 | 1.744 |
| O01OA050 | h | Ayudante | 0.1 | 17.68 | 1.768 |
| P05WA010 | m2 | Panel sandwich 600x500 mm. (material; 10/11/2013) | 1 | 22 | 22.000 |
| P05WA070 | m | Soporte Al 33x48x0,95 (material; 10/11/2013) | 1.08 | 1.55 | 1.674 |
| P05WA060 | m | Perfil intermedio Al (material; 10/11/2013) | 1.75 | 1.15 | 2.013 |
| P05CA170 | m | Remate chapa aluminio a=50 cm. e=0,6 mm. (material; 10/11/2013) | 0.4 | 10 | 4.000 |
| P05CW010 | u | Tornillería y pequeño material | 1.24 | 0.2 | 0.248 |
| P696 |  | Medios auxiliares (material; 13/11/2013) | 1 | 2.53 | 2.530 |
| MED_AX | ud | Medios auxiliares | 0 | 2.96 | 0.000 |
| %COS_IND | % | Costes indirectos | 3.85 % | 35.977 | 1.385 |
| %GG_BI | % | Gastos Generales y Beneficio Industrial | 11 % | 37.362 | 4.110 |
|  |  | Total |  |  | 41.47 |

Claves: poliuretano, tapajunta, medio, desarrollar, remate, canalización, hueco, lateral, aislante, medición, replanteo, cerco, chapa, aislamiento, auxiliar, panel, especial, interior, limpieza, aluminio, fijación, módulo, PVC, junta, pieza, caja, canto, solape, accesorio, colocación, neopreno, cerramiento

| Medición | Uds. | Largo | Alto | Parcial |
|---|---|---|---|---|
| PLANTA BAJA |  |  |  |  |
| Fachada O | 3 | 1.85 | 0.95 | 5.27 |
|  | 36 | 1.96 | 0.95 | 67.03 |
|  | 17 | 1.75 | 0.95 | 28.26 |
|  | 1 | 1.58 | 0.95 | 1.50 |
| - |  |  |  |  |
| Fachada E | 3 | 1.85 | 0.95 | 5.27 |
|  | 35 | 1.96 | 0.95 | 65.17 |
|  | 17 | 1.75 | 0.95 | 28.26 |
|  | 1 | 1.58 | 0.95 | 1.50 |
| Total |  |  |  | 202.26 |

**08.01.18** m2 PANEL MALLA FIBRA POLIESTER TENSADA (10/11/2013)
1049.98 m2 × 165.91 = 174202.18
Sistema de fachada BATENSO de BAT SPAIN de malla de fibra de poliéster y recubrimiento de PVC tipo FERRARI o similar, color 3048, presentación de muestra para aprobación por D.F., certificado por Adera o similar con una resistencia mínima de 23,35 KN/m, con bastidor perimetral realizado con perfil de aluminio natural tipo BATENSOB, Aleación 6060, indice de resistencia R19 R22, estado metalúrgico T6, y valores mecánicos minimos RM 190 MPa/RPO.2 150 MPa, A% 8, A50mm 6, HB10 61, perfil ranurado con carriles en todas sus caras, y barras de refuerzo traseras exclusivamente paralelas a las de borde y sólo realizadas con el mismo perfil de borde tipo BATENSOB ranurado de aluminio para evitar el par galvánico, esquinas cortadas a inglete y ensambladas con tolerancia o(esquinas totalmente cerradas), para tensado de malla de PES/PVC BAT SPAIN MESH 7 en su perímetro, reacción al fuego Bs1d0 (DIN 4102). Totalmente confeccionada en caso de ser necesario mediante soldadura por alta frecuencia y anclada al perimetro del bastidor, con tapa de cerramiento y protección de aluminio en el centro de los cantos de bastidor, incluso anclaje de bastidores a subestructura de fachada (incluso esta) con herrajes propios, sistema de carriles para instalación de los bastidores, tornillería de acero inoxidable.
Cumplimientos obligatorios:
Cumpliendo la normativa europea UNE-EN correspondiente en el momento de la ejecución de la obra.
Todos los materiales tendrán una clase de reacción al fuego mínima de B-s1 d0 (s/n UNE- 13501),
Se identificarán las áreas de impacto según CTE DB SU-2 mientras que la propiedad no disponga de este elemento.
La ejecución se hará según la planificación general de la obra y en las fases que sean necesarias por las necesidades de coordinación del conjunto de acabados de la obra y de instalaciones, montando y desmontando las placas, perfilería y demás elementos del sistema las veces que sean necesarias para una coordinación de obra óptima.
Totalmente terminado y listo para y pintar o decorar, i./ limpieza diaria de tajos y limpieza final de obra, medios auxiliares, de elevación y andamiajes.
Según normativa de aplicación actual, CTE-DB SU, CTE-DB SI y CTE -DB HR, Medida la superficie realmente ejecutada. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB130 | h | Oficial 1ª cerrajero | 0.2 | 16.65 | 3.33 |
| O01OB140 | h | Ayudante cerrajero | 0.2 | 15.66 | 3.13 |
| O01OB254 | h | Instalador muro cortina | 0.3 | 28.59 | 8.58 |
| O01OB256 | h | Ayudante instalador muro cortina | 0.3 | 26.55 | 7.97 |
| PMALLTEN01 | h | Malla tensada poliester con recubrimiento PVC (material; 27/06/2017) | 1.05 | 106 | 111.30 |
| P14ME010 | m2 | Perfil/accesorios.tapeta.ant acris. | 1 | 8 | 8.00 |
| P14MW301 | m2 | Doble piel lamas aluminio bastidor, remates, auxiliar | 1.05 | 20 | 21.00 |
| P691 |  | Medios auxiliares | 1 | 2.6 | 2.60 |
|  |  | Total |  |  | 165.91 |

| Medición | Uds. | Largo | Alto | Parcial |
|---|---|---|---|---|
| PLANTA BAJA |  |  |  |  |
| Fachada O | 2 | 59.5 | 1.5 | 178.50 |
| - |  |  |  |  |
| Fachada E | 2 | 59.85 | 1.5 | 179.55 |
| - |  |  |  |  |
| - |  |  |  |  |
| PLANTA CUBIERTA |  |  |  |  |
| Entre niveles de cubiertas | 2 | 125.35 | 2.76 | 691.93 |
| Total |  |  |  | 1049.98 |

### 08.02 CARPINTERIA EXTERIOR DE ALUMINIO (02/01/2016)
Importe: 15698.13

**08.02.01** ud CARPINTERÍA TIPO CH25e (02/01/2016)
10 ud × 384.19 = 3841.90
Carpintería de aluminio lacado tipo CH25e, de una hoja abatible oscilobatiente de dimensiones 1,15x1,30 m. en color a definir por la D.F. previa muestra en obra, con sistema de hoja oculta, anodizado y lacado con rotura de puente térmico y acústico, con Ral a definir en obra por la D.F., cerradura y contactor magnético, para acristalar con doble acristalamiento formado por un vidrio laminar 4+4, camara de 12 mm y vidrio laminar 3+3 al interior (no incluido), herrajes de colgar y seguridad, maneta y bisagras en color negro, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH25C | ud | Carpinteria aluminio CH25c (material; 27/06/2017) | 1 | 373.75 | 373.75 |
| P697 |  | Medios auxiliares (material; 27/06/2017) | 1 | 3.5 | 3.50 |
|  |  | Total |  |  | 384.19 |

| Medición | Uds. | Parcial |
|---|---|---|
| Planta sotano | 10 | 10.00 |
| Total |  | 10 |

**08.02.02** ud CARPINTERÍA TIPO CH25c (02/01/2016)
5 ud × 514.19 = 2570.95
Carpintería de aluminio lacado tipo CH25e, de dos hojas abatibles oscilobatientes de 0,73x1,30 m. y medidas totales de dimensiones 1,55x1,30 m. en color a definir por la D.F. previa muestra en obra, con sistema de hoja oculta, anodizado y lacado con rotura de puente térmico y acústico, con Ral a definir en obra por la D.F., cerradura y contactor magnético, para acristalar con doble acristalamiento formado por un vidrio laminar 4+4, camara de 12 mm y vidrio laminar 3+3 al interior con butiral translucido (no incluido), herrajes de colgar y seguridad, maneta y bisagras en color negro, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH25E | ud | Carpinteria aluminio CH25e (material; 27/06/2017) | 1 | 503.75 | 503.75 |
| P697 |  | Medios auxiliares | 1 | 3.5 | 3.50 |
|  |  | Total |  |  | 514.19 |

| Medición | Uds. | Parcial |
|---|---|---|
| Planta sotano | 5 | 5.00 |
| Total |  | 5 |

**08.02.03** ud CARPINTERÍA TIPO CH26e (02/01/2016)
2 ud × 234.69 = 469.38
Carpintería de aluminio lacado tipo CH26e, formada por rejilla de lamas fijas de ventilación de dimensiones 1,15x1,30 m. en color a definir por la D.F. previa muestra en obra, en brillo al 20%, con separacion entre lamas de 15 mm. y fondo 45 mm., marco perimetral de aluminio con perfil de 45 mm., incluso malla de protección antinsectos al interior, de tipo mosquitera, sujeta a marco perimetral de aluminio lacado de 45 mm en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH26C | ud | Carpinteria de aluminio CH26e (material; 27/06/2017) | 1 | 224.25 | 224.25 |
| P697 |  | Medios auxiliares | 1 | 3.5 | 3.50 |
|  |  | Total |  |  | 234.69 |

| Medición | Uds. | Parcial |
|---|---|---|
| Planta sotano | 2 | 2.00 |
| Total |  | 2 |

**08.02.04** ud CARPINTERIA TIPO CH26c (02/01/2016)
1 ud × 312.69 = 312.69
Carpintería de aluminio lacado tipo CH26c, formada por rejilla de lamas fijas de ventilación de dimensiones 1,55x1,30 m. en color a definir por la D.F. previa muestra en obra, en brillo al 20%, con separacion entre lamas de 15 mm. y fondo 45 mm., marco perimetral de aluminio con perfil de 45 mm., incluso malla de protección antinsectos al interior, de tipo mosquitera, sujeta a marco perimetral de aluminio lacado de 45 mm. en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH26E | ud | Carpinteria de aluminio CH26c (material; 27/06/2017) | 1 | 302.25 | 302.25 |
| P697 |  | Medios auxiliares | 1 | 3.5 | 3.50 |
|  |  | Total |  |  | 312.69 |

| Medición | Uds. | Parcial |
|---|---|---|
| Planta sotano | 1 | 1.00 |
| Total |  | 1 |

**08.02.05** ud CARPINTERÍA TIPO CH27e (02/01/2016)
2 ud × 182.94 = 365.88
Carpintería de aluminio lacado tipo CH27e, formada por rejilla de lamas fijas de ventilación de dimensiones 1,15x1,00 m. en color a definir por la D.F. previa muestra en obra, en brillo al 20%, con separacion entre lamas de 15 mm. y fondo 45 mm., marco perimetral de aluminio con perfil de 45 mm., incluso malla de protección antinsectos al interior, de tipo mosquitera, sujeta a marco perimetral de aluminio lacado de 45 mm en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH27E | ud | Carpinteria de aluminio CH27e (material; 27/06/2017) | 1 | 172.5 | 172.50 |
| P697 |  | Medios auxiliares | 1 | 3.5 | 3.50 |
|  |  | Total |  |  | 182.94 |

| Medición | Uds. | Parcial |
|---|---|---|
| Planta sotano | 2 | 2.00 |
| Total |  | 2 |

**08.02.06** ud CARPINTERÍA TIPO CH27c (02/01/2016)
1 ud × 242.94 = 242.94
Carpintería de aluminio lacado tipo CH27c, formada por rejilla de lamas fijas de ventilación de dimensiones 1,55x1,00 m. en color a definir por la D.F. previa muestra en obra, en brillo al 20%, con separacion entre lamas de 15 mm. y fondo 45 mm., marco perimetral de aluminio con perfil de 45 mm., incluso malla de protección antinsectos al interior, de tipo mosquitera, sujeta a marco perimetral de aluminio lacado de 45 mm. en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH27C | ud | Carpinteria de aluminio CH27c (material; 27/06/2017) | 1 | 232.5 | 232.50 |
| P697 |  | Medios auxiliares | 1 | 3.5 | 3.50 |
|  |  | Total |  |  | 242.94 |

| Medición | Uds. | Parcial |
|---|---|---|
| Planta sotano | 1 | 1.00 |
| Total |  | 1 |

**08.02.07** ud CARPINTERÍA TIPO CH28 (02/01/2016)
1 ud × 191.79 = 191.79
Carpintería de aluminio lacado tipo CH28, formada por rejilla de lamas fijas de ventilación de dimensiones 1,55x0,78 m. en color a definir por la D.F. previa muestra en obra, en brillo al 20%, con separacion entre lamas de 15 mm. y fondo 45 mm., marco perimetral de aluminio con perfil de 45 mm., incluso malla de protección antinsectos al interior, de tipo mosquitera, sujeta a marco perimetral de aluminio lacado de 45 mm en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH28 | ud | Carpinteria de aluminio CH28 (material; 27/06/2017) | 1 | 181.35 | 181.35 |
| P697 |  | Medios auxiliares | 1 | 3.5 | 3.50 |
|  |  | Total |  |  | 191.79 |

| Medición | Uds. | Parcial |
|---|---|---|
| Planta sotano | 1 | 1.00 |
| Total |  | 1 |

**08.02.08** ud CARPINTERÍA TIPO CH29e (02/01/2016)
2 ud × 126.02 = 252.04
Carpintería de aluminio lacado tipo CH29e, de una hoja abatible oscilobatiente de dimensiones 1,15x0,67 m. en color a definir por la D.F. previa muestra en obra, con sistema de hoja oculta, anodizado y lacado con rotura de puente térmico y acústico, con Ral a definir en obra por la D.F., cerradura y contactor magnético, para acristalar con doble acristalamiento formado por un vidrio laminar 4+4, camara de 12 mm y vidrio laminar 3+3 al interior (no incluido), herrajes de colgar y seguridad, maneta y bisagras en color negro, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| PCACH29E | ud | Carpinteria de aluminio CH29e (material; 27/06/2017) | 1 | 115.58 | 115.58 |
| P697 |  | Medios auxiliares | 1 | 3.5 | 3.50 |
|  |  | Total |  |  | 126.02 |

| Medición | Uds. | Parcial |
|---|---|---|
| Planta sotano | 2 | 2.00 |
| Total |  | 2 |

**08.02.09** ud CARPINTERÍA ARMARIOS SUELO RADIANTE (02/01/2016)
24 ud × 310.44 = 7450.56
Carpintería de aluminio lacado de dimensiones aproximadas 1,50x0,090 m. en color a definir por la D.F. previa muestra en obra, en la zona inferior del antepecho del muro cortina, para registro de los COLECTORES del suelo radiante, con cerradura maestra , sujeta a marco perimetral de aluminio lacado de 45 mm. en el mismo color elegido, según planos de proyecto y memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 0.2 | 19.92 | 3.98 |
| O01OA070 | h | Peón ordinario | 0.2 | 14.82 | 2.96 |
| P697 |  | Medios auxiliares | 1 | 3.5 | 3.50 |
| PCACH29CX | ud | Carpinteria de aluminio REGISTRO COLECTOR (material; 25/07/2017) | 1 | 300 | 300.00 |
|  |  | Total |  |  | 310.44 |

| Medición | Uds. | Parcial |
|---|---|---|
| P.Baja | 24 | 24.00 |
| Total |  | 24 |

## 09 CARPINTERÍA INTERIOR (02/01/2016)
Importe: 146119.24

### 09.01 CARPINTERIA DE MADERA (02/01/2016)
Importe: 31359.45

**09.01.01** ud CARPINTERÍA DE MADERA PM 11 (02/01/2016)
7 ud × 453 = 3171.00
Puerta de paso normalizada con tablero liso, tipo PM 11 en DM-620 lacada en ral a definir por la D.F., de medidas de hoja de 0,82x2,03 m. con cerco directo de pino macizo 70x50 mm., tapajuntas lisos de DM, con encuentros rectos y entrecalles de 5 mm, parte inferior en acero inoxidable mate, según planos y herrajes de colgar y cerradura de seguridad, colocada en obra sobre precerco de pino de dimensiones 110x45 mm, pernios vistos de acero inoxidable minimo 90x65 mm., maneta y bisagras de acero inoxidable mate, según muestra en obra, a aprobar por la D.F., tope de acero inoxidable, muelle cierrapuertas oculto de la marca TESA o similar, cerradura de seguridad según plan de amaestramiento indicado por la D.F. Segun planos de memoria de carpinteria.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 2.3 | 19.92 | 45.82 |
| O01OB160 | h | Ayudante carpintero | 2.3 | 18.01 | 41.42 |
| P12GLKGJ | m2 | Puerta de paso con entrecalles madera lacada 825x2030 mm (material; 27/06/2017) | 1.05 | 305 | 320.25 |
| P11PP040 | ml | Precerco de pino 70x30 mm. (material; 18/05/2017) | 4.745 | 2.35 | 11.15 |
| P11P10G | ml | Galce DM R pino 70x30 mm (material; 18/05/2017) | 4.745 | 2.57 | 12.19 |
| P11T05G | ml | Tapajuntas DM MR lacado 70x10 mm (material; 18/05/2017) | 9.49 | 1.18 | 11.20 |
| P11RB040 | u | Pernio latón 80/95 mm codillo (material; 12/06/2017) | 4 | 0.54 | 2.16 |
| P11WP080 | u | Tornillo ensamble zinc/pavón (material; 12/06/2017) | 18 | 0.06 | 1.08 |
| P11RM060 | u | Juego manivelas (material; 12/06/2017) | 1 | 7.73 | 7.73 |
|  |  | Total |  |  | 453 |

| Medición | Uds. | Parcial |
|---|---|---|
| PLANTA SOTANO |  |  |
| Planta sotano | 3 | 3.00 |
| - |  |  |
| PLANTA BAJA |  |  |
| Planta baja | 4 | 4.00 |
| Total |  | 7 |

**09.01.02** ud CARPINTERÍA DE MADERA PM 12 (02/01/2016)
3 ud × 425.7 = 1277.10
Puerta de paso normalizada con tablero liso, tipo PM 11 en DM-620 lacada en ral a definir por la D.F., de medidas de hoja de 0,62x2,03 m. con cerco directo de pino macizo 70x50 mm., tapajuntas lisos de DM, con encuentros rectos y entrecalles de 5 mm, parte inferior en acero inoxidable mate, según planos y herrajes de colgar y cerradura de seguridad, colocada en obra sobre precerco de pino de dimensiones 110x45 mm, pernios vistos de acero inoxidable minimo 90x65 mm., maneta y bisagras de acero inoxidable mate, según muestra en obra, a aprobar por la D.F., tope de acero inoxidable, muelle cierrapuertas oculto de la marca TESA o similar, cerradura de seguridad según plan de amaestramiento indicado por la D.F. Segun planos de memoria de carpinteria.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 2.3 | 19.92 | 45.82 |
| O01OB160 | h | Ayudante carpintero | 2.3 | 18.01 | 41.42 |
| P12GLKGG | m2 | Puerta de paso con entrecalles madera lacada 625x2030 mm (material; 27/06/2017) | 1.05 | 279 | 292.95 |
| P11PP040 | ml | Precerco de pino 70x30 mm. | 4.745 | 2.35 | 11.15 |
| P11P10G | ml | Galce DM R pino 70x30 mm | 4.745 | 2.57 | 12.19 |
| P11T05G | ml | Tapajuntas DM MR lacado 70x10 mm | 9.49 | 1.18 | 11.20 |
| P11RB040 | u | Pernio latón 80/95 mm codillo | 4 | 0.54 | 2.16 |
| P11WP080 | u | Tornillo ensamble zinc/pavón | 18 | 0.06 | 1.08 |
| P11RM060 | u | Juego manivelas | 1 | 7.73 | 7.73 |
|  |  | Total |  |  | 425.7 |

| Medición | Uds. | Parcial |
|---|---|---|
| PLANTA SOTANO |  |  |
| Planta sotano | 1 | 1.00 |
| - |  |  |
| PLANTA BAJA |  |  |
| Planta baja | 2 | 2.00 |
| Total |  | 3 |

**09.01.03** ud CARPINTERÍA DE MADERA PM 13 (02/01/2016)
4 ud × 519.15 = 2076.60
Puerta de vaivén con tablero liso, tipo PM 13 en DM-620 lacada en ral a definir por la D.F., de medidas de hoja de 0,72x2,03 m. con ojo de buey de diámetro 30 cm, acristalado con luna incolora de 6 mm. con cerco directo de pino macizo 70x50 mm., tapajuntas lisos de DM, con encuentros rectos y entrecalles de 5 mm, parte inferior y zona de apoyo de apertura de puerta en acero inoxidable mate, según planos y herrajes de colgar y cerradura de seguridad, colocada en obra sobre precerco de pino de dimensiones 110x45 mm, pernios vistos de acero inoxidable minimo 90x65 mm., pomo y bisagras de vaivén de acero inoxidable mate, según muestra en obra, a aprobar por la D.F., tope de acero inoxidable, muelle cierrapuertas oculto de la marca TESA o similar, cerradura de seguridad según plan de amaestramiento indicado por la D.F. Segun planos de memoria de carpinteria.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 2.3 | 19.92 | 45.82 |
| O01OB160 | h | Ayudante carpintero | 2.3 | 18.01 | 41.42 |
| P12GLKGO2 | m2 | Puerta de vaiven con entrecalles y ojo de buey 725x2030 mm (material; 27/06/2017) | 1.05 | 368 | 386.40 |
| P11PP040 | ml | Precerco de pino 70x30 mm. | 4.745 | 2.35 | 11.15 |
| P11P10G | ml | Galce DM R pino 70x30 mm | 4.745 | 2.57 | 12.19 |
| P11T05G | ml | Tapajuntas DM MR lacado 70x10 mm | 9.49 | 1.18 | 11.20 |
| P11RB040 | u | Pernio latón 80/95 mm codillo | 4 | 0.54 | 2.16 |
| P11WP080 | u | Tornillo ensamble zinc/pavón | 18 | 0.06 | 1.08 |
| P11RM060 | u | Juego manivelas | 1 | 7.73 | 7.73 |
|  |  | Total |  |  | 519.15 |

| Medición | Uds. | Parcial |
|---|---|---|
| PLANTA BAJA |  |  |
| Planta baja | 4 | 4.00 |
| Total |  | 4 |

**09.01.04** ud CARPINTERÍA DE MADERA PM 18 (02/01/2016)
2 ud × 370.05 = 740.10
Puerta de paso normalizada con tablero liso, tipo PM 18 en DM-620 lacada en ral a definir por la D.F., de medidas de hoja de 0,82x2,03 m. con cerco directo de pino macizo 70x50 mm., tapajuntas lisos de DM y herrajes de colgar y cerradura de seguridad, colocada en obra sobre precerco de pino de dimensiones 110x45 mm, pernios vistos de acero inoxidable minimo 90x65 mm., maneta y bisagras de acero inoxidable mate, según muestra en obra, a aprobar por la D.F., tope de acero inoxidable, muelle cierrapuertas oculto de la marca TESA o similar, cerradura de seguridad según plan de amaestramiento indicado por la D.F. Segun plano de memoria de carpinteria.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 2.3 | 19.92 | 45.82 |
| O01OB160 | h | Ayudante carpintero | 2.3 | 18.01 | 41.42 |
| P11LÑGHA | m2 | Puerta de paso madera lacada 825x2030 mm (material; 27/06/2017) | 1.05 | 226 | 237.30 |
| P11PP040 | ml | Precerco de pino 70x30 mm. | 4.745 | 2.35 | 11.15 |
| P11P10G | ml | Galce DM R pino 70x30 mm | 4.745 | 2.57 | 12.19 |
| P11T05G | ml | Tapajuntas DM MR lacado 70x10 mm | 9.49 | 1.18 | 11.20 |
| P11RB040 | u | Pernio latón 80/95 mm codillo | 4 | 0.54 | 2.16 |
| P11WP080 | u | Tornillo ensamble zinc/pavón | 18 | 0.06 | 1.08 |
| P11RM060 | u | Juego manivelas | 1 | 7.73 | 7.73 |
|  |  | Total |  |  | 370.05 |

| Medición | Uds. | Parcial |
|---|---|---|
| PLANTA SÓTANO |  |  |
| Planta sotano | 2 | 2.00 |
| Total |  | 2 |

**09.01.05** ud CARPINTERÍA DE MADERA PM 19 (02/01/2016)
2 ud × 384.88 = 769.76
Puerta normalizada con tablero liso, tipo PM 19 en DM-620 lacada en ral a definir por la D.F., formada por una hoja corredera estándar de 40 mm de espesor, para medidas de paso de 0,90x2,10 m. montada sobre armazón de puerta corredera compacto integrado en tabique, con guía oculta, moldura y guía oculta, incluso tirador acabado en acero inoxidable mate, a aprobar según muestra en obra por la D.F., incluso herrajes en acero inoxidable, tapajuntas lisos de DM lacados según mismo ral elegido. Segun plano de memoria de carpinteria.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB150 | h | Oficial 1ª carpintero | 1 | 19.92 | 19.92 |
| O01OB160 | h | Ayudante carpintero | 1 | 18.01 | 18.01 |
| P11T05G | ml | Tapajuntas DM MR lacado 70x10 mm | 9.89 | 1.18 | 11.67 |
| PM19 | ud | Puerta corredera 950x2030 mm lacado ral a definir (material; 27/06/2017) | 1.05 | 284 | 298.20 |
| P11WP080 | u | Tornillo ensamble zinc/pavón | 18 | 0.06 | 1.08 |
| P11RM061 | ud | Tirador acero inoxidable (material; 27/06/2017) | 1 | 36 | 36.00 |
|  |  | Total |  |  | 384.88 |

| Medición | Uds. | Parcial |
|---|---|---|
| PLANTA SÓTANO |  |  |
| Planta sotano | 2 | 2.00 |
| Total |  | 2 |

**09.01.06** m2 DIVISIÓN CABINA SANITARIA (02/01/2016)
104.93 m2 × 222.29 = 23324.89
División prefabricada para cabina sanitaria formada por paredes y frentes de 13 mm de espesor en tablero estratificado, compacto de resinas sintéticas fenólicas, acabado con estructura soporte en perfiles de acero inoxidable, patas telescópicas, cerradura de pestillo con indicador rojo blanco, herrajes y bisagra de muelle en acero inoxidable, incluso montaje y colocación.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA090 | h | Cuadrilla A | 1 | 42.53 | 42.53 |
| P30EVW060 | m2 | División cabina sanitaria panel fenólico/acero inoxidable (material; 12/06/2017) | 1 | 179.06 | 179.06 |
| P30PM060 | u | Material de fijación (material; 12/06/2017) | 1 | 0.7 | 0.70 |
|  |  | Total |  |  | 222.29 |

Claves: prefabricado, resina, muelle, acero, cabina, frente, división, tablero, montaje, compacto, bisagra, sintético, estructura, soporte, perfil, sanitario, pared, estrato, rojo, indicador, pasador, inoxidable, cerrajería, pata, colocación, telescópico, blanco, herraje

| Medición | Uds. | Largo | Alto | Parcial |
|---|---|---|---|---|
| PLANTA SOTANO |  |  |  |  |
| Aseos hombres | 2 | 1.5 | 1.9 | 5.70 |
|  | 2 | 0.9 | 1.9 | 3.42 |
|  | 1 | 0.14 | 1.9 | 0.27 |
| Aseos mujeres | 5 | 1.5 | 1.9 | 14.25 |
|  | 5 | 0.9 | 1.9 | 8.55 |
| Vestuarios hombres | 4 | 1.5 | 1.9 | 11.40 |
|  | 3 | 0.7 | 1.9 | 3.99 |
|  | 1 | 0.5 | 1.9 | 0.95 |
|  | 5 | 0.9 | 1.9 | 8.55 |
|  | 1 | 1.05 | 1.9 | 2.00 |
|  | 2 | 1.05 | 1.9 | 3.99 |
| Vestuarios mujeres | 4 | 1.5 | 1.9 | 11.40 |
|  | 1 | 0.7 | 1.9 | 1.33 |
|  | 5 | 0.9 | 1.9 | 8.55 |
|  | 1 | 0.5 | 1.9 | 0.95 |
| - |  |  |  |  |
| PLANTA BAJA |  |  |  |  |
| Aseos hombres | 2 | 1.5 | 1.9 | 5.70 |
|  | 1 | 0.9 | 1.9 | 1.71 |
| - |  |  |  |  |
| Aseos mujeres | 3 | 1.5 | 1.9 | 8.55 |
|  | 2 | 0.9 | 1.9 | 3.42 |
|  | 1 | 0.13 | 1.9 | 0.25 |
| Total |  |  |  | 104.93 |

### 09.02 CARPINTERIA DE ACERO (02/01/2016)
Importe: 2032.39

**09.02.01** ud REGISTRO DE CHAPA PHI 10 (02/01/2016)
10 ud × 166.42 = 1664.20
Registro metálico de acero tipo PHI10 formada por puerta de chapa lisa abatible de 1 hojas de 350x2050 mm. de medidas totales, realizada con doble chapa de acero galvanizado de 1 mm de espesor y panel intermedio, rigidizadores con perfiles de acero conformado en frío, herrajes de colgar, con 5 bisagras, cerradura con maneta de acero inoxidable mate, según plan de amaestramiento, cerco de perfil de acero conformado en frío con garras para recibir a la obra, acabado con capa de pintura epoxi polimerizada al horno, en color a definir por la D.F. elaborada en taller, ajuste y fijación en obra. Incluido recibido a tabique. Según memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.4 | 16.65 | 6.66 |
| O01OB140 | h | Ayudante cerrajero | 0.4 | 15.66 | 6.26 |
| PÑAGJKGH | ud | Puerta de chapa de acero 350x2050 mm (material; 27/06/2017) | 1 | 130 | 130.00 |
| P13CX045 | ud | Cerradura puerta metálica basculante (material; 02/01/2016) | 1 | 23.5 | 23.50 |
|  |  | Total |  |  | 166.42 |

| Medición | Uds. | Parcial |
|---|---|---|
| Planta baja | 10 | 10.00 |
| Total |  | 10 |

**09.02.02** ud PUERTA DE CHAPA PH 15 (02/01/2016)
1 ud × 368.19 = 368.19
Puerta metálica de acero tipo PH15 formada por puerta de chapa lisa abatible de 2 hojas de 725x2050 mm. y 1600x2050 mm de medidas totales, realizada con doble chapa de acero para pintar de 1 mm de espesor y panel intermedio, rigidizadores con perfiles de acero conformado en frío, con ventilación superior e inferior,herrajes de colgar, con 5 bisagras, cerradura por tabla, según plan de amaestramiento, cerco de perfil de acero conformado en frío con garras para recibir a la obra, acabado con capa de pintura epoxi polimerizada al horno, en color a definir por la D.F. elaborada en taller, ajuste y fijación en obra. Incluido recibido a tabique. Según memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.4 | 16.65 | 6.66 |
| O01OB140 | h | Ayudante cerrajero | 0.4 | 15.66 | 6.26 |
| P13CP170 | ud | P. chapa lisa 2 H. 160x210 cm p.epoxi (material; 02/01/2016) | 1 | 269.33 | 269.33 |
| P13CE030 | ud | Rejilla de ventilación para puertas de garaje seccionales (material; 29/02/2016) | 2 | 31.22 | 62.44 |
| P13CX045 | ud | Cerradura puerta metálica basculante | 1 | 23.5 | 23.50 |
|  |  | Total |  |  | 368.19 |

| Medición | Uds. | Parcial |
|---|---|---|
| Planta baja | 1 | 1.00 |
| Total |  | 1 |

### 09.03 CARPINTERIA DE ALUMINIO (02/01/2016)
Importe: 27623.8

**09.03.01** ud PUERTA FRIGORIFICA PFRI 14 (02/01/2016)
1 ud × 910.68 = 910.68
Puerta frigorífica tipo PFRI14 pivotante de conservación +0º formada por una hoja de Plastisol, chapa de acero con acabado PVC, de medidas de hoja 900x2100 mm, hueco de 750 mm de ancho, en ral a definir por la D.F., con aislamiento interior en poliuretano inyectado de 40-45 kg/m3, con junta de estanqueidad de EPDM coextrusionado de alta flexibilidad y durabilidad, con marco de aluminio extrusionado con doble rotura de puente térmico, tratado anodizado de 20 micras lacado blanco, dos bisagras verticales, herrajes de colgar y maneta en composite en color gris, cierre automático de un punto en aluminio, con apertura interior, bisagras verticales y de elevación si es para puerta de paso de carretilla, elaborada en taller, ajuste y fijación en obra. Incluido recibido a tabique. Según memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.5 | 16.65 | 8.33 |
| O01OB140 | h | Ayudante cerrajero | 1.5 | 15.66 | 23.49 |
| P12PW010 | m | Premarco aluminio (material; 02/01/2016) | 6 | 6.31 | 37.86 |
| P12LJHG2 | ud | Puerta frigorifica 900x2100 mm (material; 27/06/2017) | 1 | 841 | 841.00 |
|  |  | Total |  |  | 910.68 |

| Medición | Uds. | Parcial |
|---|---|---|
| Planta sótano | 1 | 1.00 |
| Total |  | 1 |

**09.03.02** ud PUERTA FRIGORÍFICA PFRI 21 (02/01/2016)
23 ud × 994.78 = 22879.94
Puerta frigorífica PFRI21 pivotante de conservación +0º formada por una hoja de Plastisol, chapa de acero con acabado PVC, de medidas de hoja 950x2100 mm, hueco de 800 mm de ancho, en ral a definir por la D.F., con aislamiento interior en poliuretano inyectado de 40-45 kg/m3, con junta de estanqueidad de EPDM coextrusionado de alta flexibilidad y durabilidad, con marco de aluminio extrusionado con doble rotura de puente térmico, tratado anodizado de 20 micras lacado blanco, dos bisagras verticales, herrajes de colgar y maneta en composite en color gris, cierre automático de un punto en aluminio, con apertura interior, bisagras verticales y de elevación si es para puerta de paso de carretilla, elaborada en taller, ajuste y fijación en obra. Incluido recibido a tabique. Según memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.5 | 16.65 | 8.33 |
| O01OB140 | h | Ayudante cerrajero | 1.5 | 15.66 | 23.49 |
| P12PW010 | m | Premarco aluminio | 6 | 6.31 | 37.86 |
| P12LJHG3 | ud | Puerta frigorífica 950x2100 mm (material; 27/06/2017) | 1 | 925.1 | 925.10 |
|  |  | Total |  |  | 994.78 |

| Medición | Uds. | Parcial |
|---|---|---|
| Planta sótano | 23 | 23.00 |
| Total |  | 23 |

**09.03.03** ud PUERTA FRIGORÍFICA PFRI 22 (02/01/2016)
2 ud × 1916.59 = 3833.18
Puerta frigorífica PFRI22 corredera de conservación +0º formada por una hoja de Plastisol, chapa de acero con acabado PVC, de medidas de hoja 1700x2100 mm, hueco de 1600 mm de ancho, en ral a definir por la D.F., con aislamiento interior en poliuretano inyectado de 40-45 kg/m3, con junta de estanqueidad de EPDM coextrusionado de alta flexibilidad y durabilidad, con marco de aluminio extrusionado en forma de L con doble rotura de puente térmico, tratado anodizado de 20 micras lacado blanco, hoja superpuesta sobre bastidor y enmarcada en acero anodizado, cierre hermético con caída a 45º en material de acero inoxidable y aluminio extrusionado, con apertura manual, maneta interior y exterior en acero inoxidable AISI 304/2B, tornillería en acero inoxidable AISI 304/2B, cerradura con llave, guías y herrajes para puerta corredera y sistema de paso de carretilla embutido en suelo, elaborada en taller, ajuste y fijación en obra. Incluido recibido a tabique. Certificada según norma UNE-EN 13241-1 con marcado CE. Según memoria de carpintería.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.75 | 16.65 | 12.49 |
| O01OB140 | h | Ayudante cerrajero | 2.25 | 15.66 | 35.24 |
| P12PW010 | m | Premarco aluminio | 6 | 6.31 | 37.86 |
| P12LJHG4 | ud | Puerta frigorifica corredera 1700x2100 mm (material; 27/06/2017) | 1 | 1831 | 1831.00 |
|  |  | Total |  |  | 1916.59 |

| Medición | Uds. | Parcial |
|---|---|---|
| Planta sótano | 2 | 2.00 |
| Total |  | 2 |

### 09.04 PUERTAS CORTAFUEGOS (27/06/2017)
Importe: 36672.6

**09.04.01** ud PUERTA CORTAFUEGOS EI 60 PHI 16 (27/06/2017)
14 ud × 887.64 = 12426.96
Puerta metálica cortafuegos homologada EI2-60-c5 tipo PHI16 formada por 2 hojas abatibles de dimensiones 800x2050 mm, y medidas totales 1600x2050 mm., formada por marco en chapa de acero galvanizado de 1,0 mm de espesor, junta intumescente alrededor del marco, hoja de puerta construida por 2 bandejas de chapa de acero galvanizado de 1,0 mm de espesor y cámara intermedia rellena de material aislante ignífugo, tipo panel lana de roca de 55 mm de espesor (160 kg/m2) o equivalente. Recercado de jambas de ancho variable entre 15 y 35 cm, y tapajuntas en chapa metálica también de 1,0 mm. Incluye patillas metálicas para fijación en obra, maneta de acero inoxidable mate, conforme a UNE-EN 179 y bombín conforme a UNE-EN 12209. Puerta con acabado lacado al horno en RAL a elegir por la D.F., con brilllo del 20%. Puerta, cerradura y 5 bisagras, manilla ciega y bocallaves homologado, barra antipánico tipo TESA Quick o similar y llave antipánico con desbloqueo, muelle cierrapuertas visto con guía deslizante tipo TESA o similar, con selector de cierre, preparada para contacto magnético, con marcado CE y DdP (Declaración de prestaciones) según Reglamento (UE) 305/2011. Conjunto de puerta conforme a UNE-EN 1634-1 y UNE-EN 13501-2 y CTE DB SI. Incluido recibido a tabique mediante portería metálica con tubo de acero a definir en obra por la D.F.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| PKLÑAGH69 | ud | Puerta EI2 60 c5 PHI 16 s/EN 1154 fuerza 2/4/5 (material; 27/06/2017) | 1 | 520 | 520.00 |
| PLAGLHG | ud | Muelle cierrapuertas de guia deslizante TESA (material; 27/06/2017) | 2 | 145 | 290.00 |
| PALHG | ud | Cerradura antipánico TESA (material; 27/06/2017) | 1 | 24 | 24.00 |
| PAKHGA | ud | Selector de cierre (material; 27/06/2017) | 1 | 42 | 42.00 |
| ML23 | ud | Medios auxiliares (maquinaria; 27/06/2017) | 1 | 3.56 | 3.56 |
|  |  | Total |  |  | 887.64 |

| Medición | Uds. | Parcial |
|---|---|---|
| Planta sótano | 14 | 14.00 |
| Total |  | 14 |

**09.04.02** ud PUERTA CORTAFUEGOS EI 60 PHI 17 (27/06/2017)
15 ud × 972.64 = 14589.60
Puerta metálica cortafuegos homologada EI2-60-c5 tipo PHI17 formada por 2 hojas abatibles de dimensiones 800x2050 mm, y medidas totales 1600x2050 mm., formada por marco en chapa de acero galvanizado de 1,0 mm de espesor, junta intumescente alrededor del marco, hoja de puerta construida por 2 bandejas de chapa de acero galvanizado de 1,0 mm de espesor y cámara intermedia rellena de material aislante ignífugo, tipo panel lana de roca de 55 mm de espesor (160 kg/m2) o equivalente. Recercado de jambas de ancho variable entre 15 y 35 cm, y tapajuntas en chapa metálica también de 1,0 mm. Ojo de buey de diametro 35 cm, con vidrio resistente al fuego de 60 minutos. Incluye ocho patillas metálicas para fijación en obra, maneta de acero inoxidable mate, conforme a UNE-EN 179 y bombín conforme a UNE-EN 12209. Puerta con acabado lacado al horno en RAL a elegir por la D.F., con brilllo del 20%. Puerta, cerradura y 5 bisagras, manilla ciega y bocallaves homologado, barra antipánico tipo TESA Quick o similar y llave antipánico con desbloqueo, muelles cierrapuertas visto con guía deslizante tipo TESA o similar, con selector de cierre, preparada para contacto magnético, con marcado CE y DdP (Declaración de prestaciones) según Reglamento (UE) 305/2011. Conjunto de puerta conforme a UNE-EN 1634-1 y UNE-EN 13501-2 y CTE DB SI. Incluido recibido a tabique mediante portería metálica con tubo de acero a definir en obra por la D.F.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| PLÑÑLAGH | ud | Puerta EI2 60 c5 PHI 17 s/EN 1154 fuerza 2/4/5 ojo buey (material; 27/06/2017) | 1 | 605 | 605.00 |
| PLAGLHG | ud | Muelle cierrapuertas de guia deslizante TESA | 2 | 145 | 290.00 |
| PALHG | ud | Cerradura antipánico TESA | 1 | 24 | 24.00 |
| PAKHGA | ud | Selector de cierre | 1 | 42 | 42.00 |
| ML23 | ud | Medios auxiliares | 1 | 3.56 | 3.56 |
|  |  | Total |  |  | 972.64 |

| Medición | Uds. | Parcial |
|---|---|---|
| Planta sótano | 15 | 15.00 |
| Total |  | 15 |

**09.04.03** ud PUERTA CORTAFUEGOS EI 90 PHI 9 (27/06/2017)
2 ud × 785.64 = 1571.28
Puerta metálica cortafuegos homologada EI2-90-c5 tipo PHI9 formada por una hoja abatible de dimensiones 950x2050 mm, formada por marco en chapa de acero galvanizado de 1,0 mm de espesor, junta intumescente alrededor del marco, hoja de puerta construida por 2 bandejas de chapa de acero galvanizado de 1,0 mm de espesor y cámara intermedia rellena de material aislante ignífugo, tipo panel lana de roca de 55 mm de espesor (160 kg/m2) o equivalente. Ojo de buey de diametro 35 cm, con vidrio resistente al fuego de 90 minutos. Recercado de jambas de ancho variable entre 15 y 35 cm, y tapajuntas en chapa metálica también de 1,0 mm. Incluye patillas metálicas para fijación en obra, maneta de acero inoxidable mate, conforme a UNE-EN 179 y bombín conforme a UNE-EN 12209. Puerta con acabado lacado al horno en RAL a elegir por la D.F., con brilllo del 20%. Puerta, cerradura y 5 bisagras, manilla ciega y bocallaves homologado, barra antipánico tipo TESA Quick o similar y llave antipánico con desbloqueo, muelle cierrapuertas visto con guía deslizante tipo TESA o similar, preparada para contacto magnético, con marcado CE y DdP (Declaración de prestaciones) según Reglamento (UE) 305/2011. Conjunto de puerta conforme a UNE-EN 1634-1 y UNE-EN 13501-2 y CTE DB SI. Incluido recibido a tabique mediante portería metálica con tubo de acero a definir en obra por la D.F.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| PALGJGKHA | ud | Puerta EI2 90 c5 s/EN 1154 fuerza 2/4/5 (material; 27/06/2017) | 1 | 350 | 350.00 |
| PLAGLHG | ud | Muelle cierrapuertas de guia deslizante TESA | 1 | 145 | 145.00 |
| PAÑKAHGH | ud | Barra antipánico TESA QUICK (material; 27/06/2017) | 1 | 255 | 255.00 |
| PALHG | ud | Cerradura antipánico TESA | 1 | 24 | 24.00 |
| ML23 | ud | Medios auxiliares | 1 | 3.56 | 3.56 |
|  |  | Total |  |  | 785.64 |

| Medición | Uds. | Parcial |
|---|---|---|
| Planta baja | 2 | 2.00 |
| Total |  | 2 |

**09.04.04** ud PUERTA CORTAFUEGOS EI 90 PHI 18 (27/06/2017)
5 ud × 871.64 = 4358.20
Puerta metálica cortafuegos homologada EI2-90-c5 tipo PHI18 formada por una hoja abatible de dimensiones 1000x2050 mm, formada por marco en chapa de acero galvanizado de 1,0 mm de espesor, junta intumescente alrededor del marco, hoja de puerta construida por 2 bandejas de chapa de acero galvanizado de 1,0 mm de espesor y cámara intermedia rellena de material aislante ignífugo, tipo panel lana de roca de 55 mm de espesor (160 kg/m2) o equivalente. Recercado de jambas de ancho variable entre 20 y 35 cm, y tapajuntas en chapa metálica también de 1,0 mm. Incluye patillas metálicas para fijación en obra, maneta de acero inoxidable mate, conforme a UNE-EN 179 y bombín conforme a UNE-EN 12209. Puerta con acabado lacado al horno en RAL a elegir por la D.F., con brilllo del 20%. Puerta, cerradura y 5 bisagras, manilla ciega y bocallaves homologado, cerradura con doble función modelo 700 con bloqueo de manilla, muelle cierrapuertas visto con guía deslizante tipo TESA o similar, cerradero electrónico, preparada para contacto magnético, con marcado CE y DdP (Declaración de prestaciones) según Reglamento (UE) 305/2011. Conjunto de puerta conforme a UNE-EN 1634-1 y UNE-EN 13501-2 y CTE DB SI. Incluido recibido a tabique mediante portería metálica con tubo de acero a definir en obra por la D.F.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| P54613232 | ud | Puerta EI2 90 c5 s/EN 1154 fuerza 2/4/5 1000x2050mm (material; 27/06/2017) | 1 | 395 | 395.00 |
| PLAGLHG | ud | Muelle cierrapuertas de guia deslizante TESA | 1 | 145 | 145.00 |
| PAÑKAHGH | ud | Barra antipánico TESA QUICK | 1 | 255 | 255.00 |
| PALHG23 | ud | Cerradura doble función 700 con bloqueo de manilla (material; 27/06/2017) | 1 | 65 | 65.00 |
| ML23 | ud | Medios auxiliares | 1 | 3.56 | 3.56 |
|  |  | Total |  |  | 871.64 |

| Medición | Uds. | Parcial |
|---|---|---|
| Planta sótano | 5 | 5.00 |
| Total |  | 5 |

**09.04.05** ud PUERTA CORTAFUEGOS EI90 PHI 20 (27/06/2017)
4 ud × 931.64 = 3726.56
Puerta metálica cortafuegos homologada EI2-90-c5 tipo PHI18 formada por una hoja abatible de dimensiones 1000x2050 mm, formada por marco en chapa de acero galvanizado de 1,0 mm de espesor, junta intumescente alrededor del marco, hoja de puerta construida por 2 bandejas de chapa de acero galvanizado de 1,0 mm de espesor y cámara intermedia rellena de material aislante ignífugo, tipo panel lana de roca de 55 mm de espesor (160 kg/m2) o equivalente. Recercado de jambas de ancho variable entre 20 y 35 cm, y tapajuntas en chapa metálica también de 1,0 mm. Ojo de buey de diametro 35 cm, con vidrio resistente al fuego de 90 minutos. Incluye patillas metálicas para fijación en obra, maneta de acero inoxidable mate, conforme a UNE-EN 179 y bombín conforme a UNE-EN 12209. Puerta con acabado lacado al horno en RAL a elegir por la D.F., con brilllo del 20%. Puerta, cerradura y 5 bisagras, manilla ciega y bocallaves homologado, cerradura con doble función modelo 700 con bloqueo de manilla, muelle cierrapuertas visto con guía deslizante tipo TESA o similar, cerradero electrónico, preparada para contacto magnético, con marcado CE y DdP (Declaración de prestaciones) según Reglamento (UE) 305/2011. Conjunto de puerta conforme a UNE-EN 1634-1 y UNE-EN 13501-2 y CTE DB SI. Incluido recibido a tabique mediante portería metálica con tubo de acero a definir en obra por la D.F.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| PDE325A4 | ud | Puerta EI2 90 c5 s/ EN 1154 2/4/5 1000x2050 mm c/ ojo de buey (material; 27/06/2017) | 1 | 455 | 455.00 |
| PLAGLHG | ud | Muelle cierrapuertas de guia deslizante TESA | 1 | 145 | 145.00 |
| PAÑKAHGH | ud | Barra antipánico TESA QUICK | 1 | 255 | 255.00 |
| PALHG23 | ud | Cerradura doble función 700 con bloqueo de manilla | 1 | 65 | 65.00 |
| ML23 | ud | Medios auxiliares | 1 | 3.56 | 3.56 |
|  |  | Total |  |  | 931.64 |

| Medición | Uds. | Parcial |
|---|---|---|
| Planta sótano | 4 | 4.00 |
| Total |  | 4 |

### 09.05 PUERTAS AUTOMATICAS (02/01/2016)
Importe: 48431

**09.05.01** ud PUERTA AUTOMÁTICA TIPO PAM 1s (02/01/2016)
2 ud × 3855 = 7710.00
Puerta automática tipo PAM 1s, marca MANUSA o similar, corredera simple, con apertura central, hojas tipo E20 con hueco de paso libre 1,35 m y altura 2,50 m. con carpintería de aluminio lacado, en Ral igual a la carpintería de fachada a definir por la D.F. con vidrio de ARIÑO o similar, Sunguard HP Ligh Blue 62/ 52 de 6 mm +4 mm . float, con mecanismo alojado en chasis de aluminio extruido de 200 mm de alto y 225 mm de profundidad, con guía superior de 4,55 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado (mano de obra; 02/01/2016) | 10 | 21.79 | 217.90 |
| O01OB510 | h | Ayudante montador especializado (mano de obra; 02/01/2016) | 10 | 18.01 | 180.10 |
| P13CTA051 | ud | Puerta automática corredera 1,35 m 6/4 mm (material; 27/06/2017) | 1 | 3257 | 3257.00 |
| P13PA00 | ud | Estructura para apoyo de puerta automática (material; 27/06/2017) | 1 | 200 | 200.00 |
|  |  | Total |  |  | 3855 |

| Medición | Uds. | Parcial |
|---|---|---|
| Fachada Sur | 2 | 2.00 |
| Total |  | 2 |

**09.05.02** ud PUERTA AUTOMÁTICA TIPO PAM 1n (02/01/2016)
4 ud × 3583 = 14332.00
Puerta automática tipo PAM 1n, marca MANUSA o similar, corredera simple, con apertura central, hojas tipo E20 con hueco de paso libre 1,35 m y altura 2,50 m. con carpintería de aluminio lacado, en Ral igual a la carpintería de fachada a definir por la D.F. con vidrio de ARIÑO o similar, Sunguard HP Ligh Blue 62/ 52 de 6 mm +4 mm . float, con mecanismo alojado en chasis de aluminio extruido de 200 mm de alto y 225 mm de profundidad, con guía superior de 3,05 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13CGA052 | ud | Puerta automática corredera 1,35 m 6/4 mm viga sup. 3,05 m (material; 27/06/2017) | 1 | 2985 | 2985.00 |
| P13PA00 | ud | Estructura para apoyo de puerta automática | 1 | 200 | 200.00 |
|  |  | Total |  |  | 3583 |

| Medición | Uds. | Parcial |
|---|---|---|
| Fachada Norte | 4 | 4.00 |
| Total |  | 4 |

**09.05.03** ud PUERTA AUTOMÁTICA TIPO PAM 3 (02/01/2016)
1 ud × 4180 = 4180.00
Puerta automática tipo PAM 3, marca MANUSA o similar, corredera telescópica, con apertura lateral izquierda, hojas tipo E20 con hueco de paso libre 1,65 m y altura 2,10 m., con carpintería de aluminio lacado, en Ral igual a la carpintería de fachada a definir por la D.F. con vidrio de ARIÑO o similar, Sunguard HP Ligh Blue 62/ 52 de 6 mm +4 mm . float, con mecanismo alojado en chasis de aluminio extruido de 200 mm de alto y 225 mm de profundidad, con guía superior de 2,50 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13CGA056 | ud | Puerta automatica corredera telescopica 1.70x2.10 m 6/4 mm (material; 27/06/2017) | 1 | 3582 | 3582.00 |
| P13PA00 | ud | Estructura para apoyo de puerta automática | 1 | 200 | 200.00 |
|  |  | Total |  |  | 4180 |

| Medición | Uds. | Parcial |
|---|---|---|
| Fachada o | 1 | 1.00 |
| Total |  | 1 |

**09.05.04** ud PUERTA AUTOMÁTICA TIPO PAM 4 (02/01/2016)
1 ud × 4538 = 4538.00
Puerta automática tipo PAM 4, marca MANUSA o similar, corredera telescópica, con apertura lateral izquierda, hojas tipo E20 con hueco de paso libre 1,70 m y altura 2,10 m., con carpintería de aluminio lacado, en Ral igual a la carpintería de fachada a definir por la D.F. con vidrio de ARIÑO o similar, Sunguard HP Ligh Blue 62/ 52 de 6 mm +4 mm . float, con mecanismo alojado en chasis de aluminio extruido de 200 mm de alto y 225 mm de profundidad, con guía superior de 5,90 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13CGA057 | ud | Puerta automatica corredera telescopica 1.75x2.10 m 6/4 mm (material; 27/06/2017) | 1 | 3940 | 3940.00 |
| P13PA00 | ud | Estructura para apoyo de puerta automática | 1 | 200 | 200.00 |
|  |  | Total |  |  | 4538 |

| Medición | Uds. | Parcial |
|---|---|---|
| Fachada E | 1 | 1.00 |
| Total |  | 1 |

**09.05.05** ud PUERTA AUTOMÁTICA TIPO PAM 2s (02/01/2016)
1 ud × 4392 = 4392.00
Puerta automática tipo PAM 2s, marca MANUSA o similar, corredera simple, con apertura central, hojas tipo E20 con hueco de paso libre 1,55 m y altura 2,50 m. con carpintería de aluminio lacado, en Ral igual a la carpintería de fachada a definir por la D.F. con vidrio de ARIÑO o similar, Sunguard HP Ligh Blue 62/ 52 de 6 mm +4 mm . float, con mecanismo alojado en chasis de aluminio extruido de 200 mm de alto y 225 mm de profundidad, con guía superior de 4,75 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13CTA052 | ud | Puerta automática corredera 1,55 m 6/4 mm (material; 27/06/2017) | 1 | 3794 | 3794.00 |
| P13PA00 | ud | Estructura para apoyo de puerta automática | 1 | 200 | 200.00 |
|  |  | Total |  |  | 4392 |

| Medición | Uds. | Parcial |
|---|---|---|
| Fachada Sur | 1 | 1.00 |
| Total |  | 1 |

**09.05.06** ud PUERTA AUTOMÁTICA TIPO PAM 2n (02/01/2016)
2 ud × 4512 = 9024.00
Puerta automática tipo PAM 2n, marca MANUSA o similar, corredera simple, con apertura central, hojas tipo E20 con hueco de paso libre 1,55 m y altura 2,50 m. con carpintería de aluminio lacado, en Ral igual a la carpintería de fachada a definir por la D.F. con vidrio de ARIÑO o similar, Sunguard HP Ligh Blue 62/ 52 de 6 mm +4 mm . float, con mecanismo alojado en chasis de aluminio extruido de 200 mm de alto y 225 mm de profundidad, con guía superior de 3,25 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13CTA053 | ud | Puerta automatica corredera 1,55 m 6/4 mm. (material; 27/06/2017) | 1 | 3914 | 3914.00 |
| P13PA00 | ud | Estructura para apoyo de puerta automática | 1 | 200 | 200.00 |
|  |  | Total |  |  | 4512 |

| Medición | Uds. | Parcial |
|---|---|---|
| Fachada Norte | 2 | 2.00 |
| Total |  | 2 |

**09.05.07** ud PUERTA AUTOMÁTICA TIPO PAM 5 (02/01/2016)
1 ud × 4255 = 4255.00
Puerta automática tipo PAM 5, marca MANUSA o similar, corredera telescópica, con apertura lateral izquierda, hojas tipo E20 con hueco de paso libre 1,20 m y altura 2,50 m., con carpintería de aluminio lacado, en Ral igual a la carpintería de fachada a definir por la D.F. con vidrio de ARIÑO o similar, Sunguard HP Ligh Blue 62/ 52 de 6 mm +4 mm . float, con mecanismo alojado en chasis de aluminio extruido de 200 mm de alto y 225 mm de profundidad, con guía superior de 3,85 ml., a comprobar medidas exactas en obra, previa fabricacion. Incluyendo operador VISIO telescópico, para vías de evacuación, autotestado y con certificación nivel PL "d" según norma UNE EN 138491:2008/AC:200 con grupo motorizado, chasis, carros y brazos, cerrojo automático de operador VISIO y kit extensión grupo motor VISIO, con selector LCD interfase, sistema DDS-A y DDS-B, forro de aluminio lacado en ral a definir por la D.F. para tapado de cargadero estructural (no incluido). Selector de cierre extra para apertura con radio más amplio. Receptor VISIO GRF-R y mando a distancia 2 canales GRF-M extra, llave empotrada. El sensor deberá tener la cualidad y estar instalado en el punto adecuado en el que permita una detección del tráfico de personas que precisen el acceso al Hotel, debiendo omitir la presencia del tráfico continuo de personas en acera estrecha. Incluidos elementos estructurales de apoyo y cuelgue de la puerta, así como forro de aluminio integrado con la carpinteria de muro cortina.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra
Cumplimientos obligatorios:
Cumpliendo la normativa europea UNE-EN correspondiente en el momento de la ejecución de la obra.
Según normativa de aplicación actual, CTE-DB SU, CTE-DB SI y CTE -DB HR. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB505 | h | Montador especializado | 10 | 21.79 | 217.90 |
| O01OB510 | h | Ayudante montador especializado | 10 | 18.01 | 180.10 |
| P13GDA058 | ud | Puerta automatica corredera telescopica 1.20x2.50 m 6/4 mm (material; 27/06/2017) | 1 | 3657 | 3657.00 |
| P13PA00 | ud | Estructura para apoyo de puerta automática | 1 | 200 | 200.00 |
|  |  | Total |  |  | 4255 |

| Medición | Uds. | Parcial |
|---|---|---|
| Fachada | 1 | 1.00 |
| Total |  | 1 |

## 10 CERRAJERIA (01/01/2010)
Importe: 795244.72

**10.01** m2 DECAPADO Y LIJADO SUP. CERRAJERÍA IN SITU (01/01/2010)
5058.93 m2 × 45.39 = 229624.83
Restauración de rejas, puertas, barandillas metálicas, y demás elementos de cerrajería de fachadas comprendiendo las reparaciones mecánicas consistentes en la revisión y sustitución si fuera preciso de los elementos no recuperables de la pletina de marco, rigidizadores, varillas de sostén, balaustres, ajuste de la remachería, enderezado de barrotes balaustres y peinazos. Revisión de troqueles, revisión de las garras de anclaje, si están sueltas soldar o remachar preferentemente, limpieza general y decapado de pinturas mecanicamente o con decapantes genéricos adecuados al tipo de pintura, eliminación de óxidos mediante desoxidante tipo verseno derivado del ácido edta, sosa caústica o acido oxálico, y mecanicamente con cepillos metálicos, incluso lijado, limpieza de uniones con chorro de aire a presión, dejándolo preparado para pintar o barnizar con barniz semiseco mate. Medido por m2 de superficie. Los elementos lineales menores a 1 m de ancho, se medirán 1 ml igual a 1 m2, incluyendo en este caso las dos caras. La cerrajería decorativa comprende el perimetro exterior máximo.
En caso necesario, para soldar el hierro se deben preparar las superficies a soldar. Las juntas a soldar deben limpiarse de todas las materias extrañas, tales como óxido, grasa y aceites. Las juntas deben ser preparadas y biseladas por medios mecánicos como esmeriles, discos o limas o con chaflan arco. En este ultimo caso la pieza debe precalentarse a la temperatura a la cual se va a soldar la pieza antes de hacer el bisel. El ángulo total del bisel debe ser aproximadamente 90º para secciones de 6 mm de espesor o menos, y de 60º, 90º para secciones de mayor espesor. Realizar soldaduras cortas de no más de 5 a 8 cm de longitud y alternar los cordones. En piezas dificiles de soldar siempre se debe recalentar.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.57 | 16.65 | 9.49 |
| O01OA070 | h | Peón ordinario | 0.25 | 14.82 | 3.71 |
| P13TW900 | m2 | Restauración reja fundición (material; 27/06/2017) | 1 | 20.95 | 20.95 |
| P33J130 | l | Gel decapante eliminación pinturas (material; 02/01/2016) | 0.115 | 10.07 | 1.16 |
| P01AA900 | t | Árido siliceo seleccionado (material; 01/01/2010) | 0.1 | 49.14 | 4.91 |
| M12W010 | h | Equipo chorro aire presión (maquinaria; 02/01/2016) | 0.75 | 3.43 | 2.57 |
| MCERR | ud | Medios auxiliares (maquinaria; 27/06/2017) | 1 | 2.6 | 2.60 |
|  |  | Total |  |  | 45.39 |

| Medición | Uds. | Largo | Alto | Parcial |
|---|---|---|---|---|
| FACHADA O |  |  |  |  |
| cerrajería bajo barandilla | 2 | 59.3 | 1 |  |
| puerta acceso | 2 | 3.26 |  |  |
| barandilla perimetral | 4 | 5.61 | 1 |  |
|  | 32 | 5.72 | 1 |  |
|  | 2 | 3.84 | 1 |  |
|  | 4 | 1.15 | 1 |  |
|  | 2 | 5.41 | 1 |  |
| cerrajeria bajo cubierta | 2 | 126.7 | 3 |  |
| alero cubierta | 2 | 59.45 | 1 |  |
|  | 1 | 126.7 | 1 |  |
| arco fachada | 2 | 2.38 |  |  |
| - |  |  |  |  |
| FACHADA E |  |  |  |  |
| cerrajería bajo barandilla | 1 | 52.42 | 1 |  |
|  | 1 | 3.73 | 1 |  |
|  | 1 | 53.64 | 1 |  |
| puerta acceso | 2 | 3.26 |  |  |
| barandilla perimetral | 4 | 3.84 | 1 |  |
|  | 32 | 5.72 | 1 |  |
|  | 4 | 1.15 | 1 |  |
|  | 2 | 5.41 | 1 |  |
|  | 2 | 3.73 | 1 |  |
| cerrajeria bajo cubierta | 2 | 126.7 | 3 |  |
| alero cubierta | 2 | 59.45 | 1 |  |
|  | 1 | 126.7 | 1 |  |
| arco fachada | 2 | 2.38 |  |  |
| - |  |  |  |  |
| FACHADA S |  |  |  |  |
| puertas acceso | 4 | 6.05 |  |  |
|  | 2 | 5.32 |  |  |
| barandilla perimetral | 4 | 2.96 | 1 |  |
| arco fachada | 2 | 54.07 |  |  |
| cerrajería arcos fabrica | 16 | 1.2 |  |  |
| - |  |  |  |  |
| FACHADA N |  |  |  |  |
| puertas acceso | 4 | 6.05 |  |  |
|  | 2 | 5.32 |  |  |
| barandilla perimetral | 4 | 2.96 | 1 |  |
| arco fachada | 2 | 54.07 |  |  |
| cerrajería arcos fabrica | 16 | 1.2 |  |  |
| - |  |  |  |  |
| INTERIOR |  | 2 |  |  |
| arcos centrales | 40 | 16.31 |  |  |
| cerchas laterales | 80 | 6.69 |  |  |
| celosia long. entre arco-cercha | 4 | 126.7 | 1.6 |  |
| Total |  |  |  | 5058.93 |

**10.02** m2 CARPINTERÍA DE ACERO GALV. LACADO ARCOS (30/11/2015)
107.82 m2 × 123.94 = 13363.21
Carpintería fija de acero galvanizado y lacado ejecutada con perfiles conformados en frío, de 1 mm de espesor, con junquillos a presión de fleje de acero galvanizado y lacado de 0,5 mm de espesor, curvado de perfiles y junquillos, cantoneras, encuentros, patillas de anclajes, para acristalar con vidrio laminar de seguridad 1(B)1 formado por vidrio compuesto por dos lunas extraclaras de 8 mm de espesor unidas entre sí por dos laminas de butiral de polivinilo incolora de 0,38 mm o una lámina de PVB de 0,76 mm formando el conjunto un espesor total de 16,76 mm., includo cortes, preparación, soldadura de perfiles en taller, ajuste y montaje en obra, sin incluir recibido.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.25 | 16.65 | 4.16 |
| O01OB140 | h | Ayudante cerrajero | 0.25 | 15.66 | 3.92 |
| P13CV010 | m2 | Ventana fija acero galvanizado (material; 27/06/2017) | 1.05 | 107.57 | 112.95 |
| P25RO140 | l | Esmalte de poliuretano Junoretano 2/C brill/Sat Sist. Tintométri (material; 30/11/2015) | 0.1 | 29.1 | 2.91 |
|  |  | Total |  |  | 123.94 |

| Medición | Uds. | Largo | Parcial |
|---|---|---|---|
| Fachada N | 1 | 45.16 | 45.16 |
| - |  |  |  |
| Fachada S | 1 | 45.16 | 45.16 |
| - |  |  |  |
| Fachada O | 1 | 8.75 | 8.75 |
| - |  |  |  |
| Fachada E | 1 | 8.75 | 8.75 |
| Total |  |  | 107.82 |

**10.03** ml CANALÓN CHAPA ALUMINIO LACADO COLOR (02/01/2016)
506.8 ml × 36.71 = 18604.63
Canalón visto de chapa de aluminio lacado de 0,6 mm de espesor, de sección cuadrada, con un desarrollo de 800 mm, fijado al alero mediante soportes lacados colocados cada 50 cm, con una pendiente mínima de 0,5%, conforme UNE-EN 612. Totalmente instalado, conexionado y probado, i/ p.p. de piezas especiales y remates, soladuras, pequeño material y medios auxiliares. Conforme a CTE DB HS-5. Según planos de detalle.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB170 | h | Oficial 1ª fontanero calefactor | 0.35 | 20.05 | 7.02 |
| O01OB180 | h | Oficial 2ª fontanero calefactor (mano de obra; 12/06/2017) | 0.175 | 16.04 | 2.81 |
| P17NA081 | m | Canalón aluminio cuadrado 800 mm i/p.p. piezas (material; 18/05/2017) | 1.05 | 16.35 | 17.17 |
| P17NA270 | ud | Soporte canalón aluminio (material; 12/06/2017) | 2 | 2.11 | 4.22 |
| M023 | ud | Medios auxiliares (maquinaria; 27/06/2017) | 1 | 5.49 | 5.49 |
|  |  | Total |  |  | 36.71 |

| Medición | Uds. | Largo | Parcial |
|---|---|---|---|
| CUBIERTA NIVEL SUP. | 2 | 126.7 | 253.40 |
| - |  |  |  |
| CUBIERTA NIVEL INF. | 2 | 126.7 | 253.40 |
| Total |  |  | 506.8 |

**10.04** ml REMATE PROTECCIÓN RECRECIDO PUESTOS ACERO INOX. (09/11/2013)
422.2 ml × 87.84 = 37086.05
Suministro y colocación de perfil perimetral de acero inoxidable AISI 304/11.43011-V2A para protección de recrecidos sobre puestos, en la parte frontal, PROTERRACE PC o similar. El perfil contiene una base agujereada permite una correcta colocaciòn. Las piezas tienen unas altura de 95 mm, recibidas bajo el pavimento cerámico de puestos, i/p.p. de cortes, ingletes, piezas especiales, presellados para esquinas, angulos, bordes y piezas de uniones, medido en su longitud, con marcado CE y DdP (Declaración de prestaciones) según Reglamento (UE) 305/2011.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| U01FX001 | Hr | Oficial cerrajería (mano de obra; 09/11/2013) | 0.02 | 28.59 | 0.57 |
| U01FX003 | Hr | Ayudante cerrajería (mano de obra; 09/11/2013) | 0.02 | 26.55 | 0.53 |
| PACIN2354 | ml | Remate chapa acero inox 304 s/detalle (material; 27/06/2017) | 1.05 | 77.9 | 81.80 |
| P321 |  | Medios auxiliares (material; 13/11/2013) | 1 | 4.94 | 4.94 |
|  |  | Total |  |  | 87.84 |

| Medición | Uds. | Largo | Parcial |
|---|---|---|---|
| PLANTA BAJA |  |  |  |
| - |  |  |  |
| Puestos 1 a 5 - 33 a 37 | 2 | 6.5 | 13.00 |
|  | 6 | 4.88 | 29.28 |
|  | 2 | 7.29 | 14.58 |
| - |  |  |  |
| Puestos 6 a 8 - 28 a 32 | 1 | 6.5 | 6.50 |
|  | 5 | 4.88 | 24.40 |
|  | 1 | 10.58 | 10.58 |
|  | 1 | 7.29 | 7.29 |
| - |  |  |  |
| Puestos 9 a 10 - 23 a 27 | 1 | 4.53 | 4.53 |
|  | 4 | 4.88 | 19.52 |
|  | 1 | 5.7 | 5.70 |
|  | 1 | 6.5 | 6.50 |
|  | 1 | 9.3 | 9.30 |
| - |  |  |  |
| Puestos 11 a 22 | 2 | 5.7 | 11.40 |
|  | 8 | 3.88 | 31.04 |
|  | 2 | 6.5 | 13.00 |
| - |  |  |  |
| Puestos 38 a 42 - 74 a 78 | 2 | 7.31 | 14.62 |
|  | 6 | 4.88 | 29.28 |
|  | 2 | 6.47 | 12.94 |
| - |  |  |  |
| Puestos 43 a 48 - 70 a 73 | 1 | 6.84 | 6.84 |
|  | 4 | 4.88 | 19.52 |
|  | 1 | 11.8 | 11.80 |
|  | 2 | 3.88 | 7.76 |
|  | 1 | 6.47 | 6.47 |
| - |  |  |  |
| Puestos 49 a 52 - 65 a 69 | 1 | 10.39 | 10.39 |
|  | 4 | 4.88 | 19.52 |
|  | 1 | 7.28 | 7.28 |
|  | 1 | 5.72 | 5.72 |
|  | 1 | 3.88 | 3.88 |
|  | 1 | 4.1 | 4.10 |
| - |  |  |  |
| Puestos 53 a 58 - 59 a 64 | 2 | 6.51 | 13.02 |
|  | 8 | 3.88 | 31.04 |
|  | 2 | 5.7 | 11.40 |
| Total |  |  | 422.2 |

**10.05** m2 CHAPA ALUMINIO LACADA GRECADA (02/01/2016)
1571.62 m2 × 11.45 = 17995.05
Chapa de aluminio lacada grecada de espesor 2,0 mm colocada sobre estructura metálica para cubrición, anclajes a estructura. Todo ello según detalle del proyecto de ejecución. Incluso levantado y corte de huecos para paso de instalaciones según necesidad y proceso constuctivo de obra con p.p. de colocación de las piezas según requerimientos, suministro y fijaciones mecánicas a estructura de apoyo cada 40cm (en ambas direcciones), etc, según indicaciones de la DF comentadas durante la obra.
Cumplimientos obligatorios:
Cumpliendo la normativa europea UNE-EN correspondiente en el momento de la ejecución de la obra.
Totalmente terminado y listo para continuar con las siguientes unidades de obra, i/.p.p. de retirada de escombros a vertedero, limpieza final y medios auxiliares y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| Oficial prime | h | Oficial primera | 0.15 | 17.44 | 2.62 |
| O01OA050 | h | Ayudante | 0.15 | 17.68 | 2.65 |
| P05CGP140 | m2 | Chapa ACH-18 Minionda e=0,6 mm (material; 02/01/2016) | 1 | 5.71 | 5.71 |
| P05CW030 | u | Remates, tornillería y pequeño material | 1 | 0.47 | 0.47 |
|  |  | Total |  |  | 11.45 |

| Medición | Uds. | Largo | Parcial |
|---|---|---|---|
| PLANTA BAJA |  |  |  |
| - |  |  |  |
| Puestos 1 a 5 - 33 a 37 | 1 | 201.76 | 201.76 |
| Puestos 6 a 8 - 28 a 32 | 1 | 198.06 | 198.06 |
| Puestos 9 a 10 - 23 a 27 | 1 | 187.03 | 187.03 |
| Puestos 11 a 22 | 1 | 197.06 | 197.06 |
| Puestos 38 a 42 - 74 a 78 | 1 | 201.76 | 201.76 |
| Puestos 43 a 48 - 70 a 73 | 1 | 190.62 | 190.62 |
| Puestos 49 a 52 - 65 a 69 | 1 | 198.27 | 198.27 |
| Puestos 53 a 58 - 59 a 64 | 1 | 197.06 | 197.06 |
| Total |  |  | 1571.62 |

**10.06** m2 PASARELA TRAMEX GALV. PLETINA-RED. 34x38 e/e 40x2 d=5 mm (09/11/2013)
190.05 m2 × 33.74 = 6412.29
Pasarela de mantenimiento mediante rejilla de tramex de acero galvanizado 34x38/40x2/d=5 mm, recibida mediante apoyos de neopreno puntuales de 2 cm. de espesor sobre estructura auxiliar(no incluida), sobre la que se apoya el angular perimetral 50.50.4 galvanizado en caliente, con despiece de módulos según planos monográficos y secciones constructivas de proyecto, incluso fijación a ménsulas de fachada mediante tornillería de acero inoxidable, con arandela grower, apoyos de EPDM en cada uno de los puntos de contacto de materiales. Con p.p. de cajeados si fueran necesarios siempre aprobados previamente por la DF.
Cumplimientos obligatorios:
Se garantizará la correcta nivelación, sustentación y seguridad del sistema, debiendo reforzar los apoyos, los arriostramientos, etc., según las necesidades.
La ejecución se hará según la planificación general de la obra y en las fases que sean necesarias por las necesidades de coordinación del conjunto de acabados de la obra y de instalaciones, montando y desmontando las baldosas, pedestales, arriostramientos y demás elementos del sistema las veces que sean necesarias para una coordinación de obra óptima.
La especificación está realizada con referencias de un fabricante en particular, en el caso de solicitar un cambio a un proveedor similar deberá ser siempre con la aprobación previa de la Dirección Facultativa.
Todos los materiales tendrán una clase de reacción al fuego mínima Bfl-s1 (según UNE- 13501).
Totalmente terminado, nivelado y listo para decorar, i.p.p. de retirada de escombros a vertedero, protección de la unidad con plásticos hasta recepción, con reposición de éstos en caso de rotura, limpieza diaria de tajos y limpieza final de obra, medios auxiliares, de elevación y andamiajes.
Según normativa de aplicación actual de obligado cumplimiento, proyecto de ejecución y pliego de condiciones, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.
El suministrador certificara que los materiales han sido extraídos y/o fabricados en un radio máximo de 800 Km de la obra si procede, documentando este aspecto según requerimientos LEED®, deberá maximizarse el contenido en reciclado de cada material, incluyendo auto declaración de contenido de material reciclado, si procede, conforme a ISO 14021, y aportará las especificaciones técnicas necesarias del material que incluya la concentración de compuestos orgánicos volátiles, de modo que, si procede en función del proyecto, los limites de los mismos, en adhesivos, sellantes o imprimador para sellantes, pinturas, revestimientos, etc. deberán ser los indicados en las condiciones particulares de cumplimiento LEED indicados.
Con certificación de cadena de custodia FSC 100%.

| Código | Ud | Descripción | Rendimiento | Precio | Importe |
|---|---|---|---|---|---|
| O01OB130 | h | Oficial 1ª cerrajero | 0.117 | 16.65 | 1.95 |
| O01OB140 | h | Ayudante cerrajero | 0.09 | 15.66 | 1.41 |
| P13DE040 | m2 | Rejilla STD 30x30/30x3 galv. (material; 09/11/2013) | 1 | 16.75 | 16.75 |
| P13TF021 | m | Angular acero 50x50x5 mm. (material; 09/11/2013) | 4 | 1.89 | 7.56 |
| P13WW221 | ud | Anclaje unión rejilla galv, neop, epdm, tornill, etc (material; 09/11/2013) | 8 | 0.5 | 4.00 |
| P307 | ud | Medios auxiliares (maquinaria; 13/11/2013) | 0.603 | 3.44 | 2.07 |
|  |  | Total |  |  | 33.74 |

| Medición | Uds. | Largo | Ancho | Parcial |
|---|---|---|---|---|
| Cubierta | 2 | 126.7 | 0.75 | 190.05 |
| Total |  |  |  | 190.05 |

**10.07** ml BARANDILLA ACERO PASAMANOS TUBO 50 mm h=110 cm (02/01/2016)
253.4 ml × 94.4 = 23920.96
Barandilla de pasarela de mantenimiento de 110 cm de altura, construida con tubos huecos de acero laminado en frío, con pasamanos superior tubo circular de diámetro 50 mm, sobre montantes verticales de 40x40x3 mm cada metro para anclaje, soldados entre sí, con redondos de diámetro 10 mm en dos niveles intermedios dispuestos horizontalmente, elaborada en taller y montaje en obra (sin incluir recibido de albañilería), lista para pintar. Todo según detalles de proyecto.
Cumplimientos obligatorios:
Cumpliendo la normativa europea UNE-EN correspondiente en el momento de la ejecución de la obra.
La ejecución se hará según la planificación general de la obra y en las fases que sean necesarias por las necesidades de coordinación del conjunto de acabados de la obra y de instalaciones, montando y desmontando las bandejas, perfilería y demás elementos del sistema las veces que sean necesarias para una coordinación de obra óptima.
Todo el falso techo perfectamente nivelado y colocado, i.p.p. de retirada de escombros a vertedero, limpieza diaria de tajos y limpieza final de obra, medios auxiliares, de elevación y andamiajes.
Según normativa de aplicación actual, CTE-DB SU, CTE-DB SI y CTE -DB HR, Medida la superficie realmente ejecutada deduciendo los huecos superiores a 1 m2. Según planos del proyecto de ejecución y guía de instalación del fabricante.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.4 | 16.65 | 6.66 |
| O01OB140 | h | Ayudante cerrajero | 0.4 | 15.66 | 6.26 |
| P13BT130 | m | Barandilla 110 cm tubo horizontal (material; 02/01/2016) | 1 | 81.48 | 81.48 |
|  |  | Total |  |  | 94.4 |

Claves: vertical, horizontal, montante, albañil, acero, pasamano, tubo, construcción, hueco, elaboración, anclaje, inferior, soldadura, lámina, montaje, frío, taller, barandilla

| Medición | Uds. | Largo | Parcial |
|---|---|---|---|
| Cubierta | 2 | 126.7 | 253.40 |
| Total |  |  | 253.4 |

**10.08** ud CIERRE PUESTO CHAPA MICROPERFORADA 2,80x3,00 m (02/01/2016)
10 ud × 3464.38 = 34643.80
Puerta enrollable fabricada con lamas rectas de aluminio lacadas microperforadas en RAL por definir, de 100 mm de alto, de 2,80x3,00 m y enrollamiento, guías laterales fabricadas en aluminio estructural de alta resistencia auto portante en RAL a elegir, transmisión superior realizada en tubo de acero Ø 60 mm, poleas y eje con muelles/fleje de contrapeso regulables, juego de testeros laterales con soportes para eje, topes de puerta en apertura y, cerradura central. Automatizado mediante motor centro de eje electromecánico con freno, taquilla exterior para desbloqueo en caso de emergencia provista de pulsador interior, cuadro de maniobras electrónico con receptor incorporado y un mando a distancia, (función hombre - presente). Elaborado en fábrica y montaje en obra (sin incluir ayudas de albañilería, ni electricidad). Automatismos con marcado CE y DdP (Declaración de prestaciones) según Reglamento (UE) 305/2011, conforme a UNE-EN 13241-1.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB505 | h | Montador especializado | 14 | 21.79 | 305.06 |
| O01OB510 | h | Ayudante montador especializado | 14 | 18.01 | 252.14 |
| P13CTE021 | ud | Puerta enrollable lamas aluminio 2,80x3,00 m (material; 27/06/2017) | 1 | 2907.18 | 2907.18 |
|  |  | Total |  |  | 3464.38 |

| Medición | Uds. | Parcial |
|---|---|---|
| Puestos esquina | 10 | 10.00 |
| Total |  | 10 |

**10.09** ud CIERRE PUESTO CHAPA MICROPERFORADA 3,60x3,00 m (02/01/2016)
10 ud × 4295 = 42950.00
Puerta enrollable fabricada con lamas rectas de aluminio lacadas microperforadas en RAL por definir, de 100 mm de alto, de 3,60x3,00 m y enrollamiento, guías laterales fabricadas en aluminio estructural de alta resistencia auto portante en RAL a elegir, transmisión superior realizada en tubo de acero Ø 60 mm, poleas y eje con muelles/fleje de contrapeso regulables, juego de testeros laterales con soportes para eje, topes de puerta en apertura y, cerradura central. Automatizado mediante motor centro de eje electromecánico con freno, taquilla exterior para desbloqueo en caso de emergencia provista de pulsador interior, cuadro de maniobras electrónico con receptor incorporado y un mando a distancia, (función hombre - presente). Elaborado en fábrica y montaje en obra (sin incluir ayudas de albañilería, ni electricidad). Automatismos con marcado CE y DdP (Declaración de prestaciones) según Reglamento (UE) 305/2011, conforme a UNE-EN 13241-1.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB505 | h | Montador especializado | 14 | 21.79 | 305.06 |
| O01OB510 | h | Ayudante montador especializado | 14 | 18.01 | 252.14 |
| P13CTE020 | u | Puerta enrollable lamas aluminio 3,60x3,00 m (material; 02/01/2016) | 1 | 3737.8 | 3737.80 |
|  |  | Total |  |  | 4295 |

| Medición | Uds. | Parcial |
|---|---|---|
| Puestos esquina | 10 | 10.00 |
| Total |  | 10 |

**10.10** ud CIERRE PUESTO CHAPA MICROPERFORADA 4,00x3,00 m (02/01/2016)
31 ud × 4710.31 = 146019.61
Puerta enrollable fabricada con lamas rectas de aluminio lacadas microperforadas en RAL por definir, de 100 mm de alto, de 4,00x3,00 m y enrollamiento, guías laterales fabricadas en aluminio estructural de alta resistencia auto portante en RAL a elegir, transmisión superior realizada en tubo de acero Ø 60 mm, poleas y eje con muelles/fleje de contrapeso regulables, juego de testeros laterales con soportes para eje, topes de puerta en apertura y, cerradura central. Automatizado mediante motor centro de eje electromecánico con freno, taquilla exterior para desbloqueo en caso de emergencia provista de pulsador interior, cuadro de maniobras electrónico con receptor incorporado y un mando a distancia, (función hombre - presente). Elaborado en fábrica y montaje en obra (sin incluir ayudas de albañilería, ni electricidad). Automatismos con marcado CE y DdP (Declaración de prestaciones) según Reglamento (UE) 305/2011, conforme a UNE-EN 13241-1.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB505 | h | Montador especializado | 14 | 21.79 | 305.06 |
| O01OB510 | h | Ayudante montador especializado | 14 | 18.01 | 252.14 |
| P13CTE022 | ud | Puerta enrollable lamas aluminio 4,00x3,00 m (material; 27/06/2017) | 1 | 4153.11 | 4153.11 |
|  |  | Total |  |  | 4710.31 |

| Medición | Uds. | Parcial |
|---|---|---|
| Puestos intermedios | 31 | 31.00 |
| Total |  | 31 |

**10.11** ud CIERRE PUESTO CHAPA MICROPERFORADA 5,00x3,00 m (02/01/2016)
37 ud × 5748.59 = 212697.83
Puerta enrollable fabricada con lamas rectas de aluminio lacadas microperforadas en RAL por definir, de 100 mm de alto, de 5,00x3,00 m y enrollamiento, guías laterales fabricadas en aluminio estructural de alta resistencia auto portante en RAL a elegir, transmisión superior realizada en tubo de acero Ø 60 mm, poleas y eje con muelles/fleje de contrapeso regulables, juego de testeros laterales con soportes para eje, topes de puerta en apertura y, cerradura central. Automatizado mediante motor centro de eje electromecánico con freno, taquilla exterior para desbloqueo en caso de emergencia provista de pulsador interior, cuadro de maniobras electrónico con receptor incorporado y un mando a distancia, (función hombre - presente). Elaborado en fábrica y montaje en obra (sin incluir ayudas de albañilería, ni electricidad). Automatismos con marcado CE y DdP (Declaración de prestaciones) según Reglamento (UE) 305/2011, conforme a UNE-EN 13241-1.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB505 | h | Montador especializado | 14 | 21.79 | 305.06 |
| O01OB510 | h | Ayudante montador especializado | 14 | 18.01 | 252.14 |
| P1364354 | ud | Puerta enrollable lamas aluminio 5,00x3,00 m (material; 27/06/2017) | 1 | 5191.39 | 5191.39 |
|  |  | Total |  |  | 5748.59 |

| Medición | Uds. | Parcial |
|---|---|---|
| Puestos intermedios | 37 | 37.00 |
| Total |  | 37 |

**10.12** ml CAJÓN ACERO GALVANIZADO LACADO (12/06/2017)
444.15 ml × 22.51 = 9997.82
Cajón capialzado de acero galvanizado y lacado en Ral a definir por la D.F. previa muestra en obra, realizado con chapas de aluminio, reforzadas en los bordes con perfiles de aluminio, compuesto por costados, fondillo, techo y tapa registrable, desarrollo 150 mm, montado, incluso con p.p. de medios auxiliares.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB130 | h | Oficial 1ª cerrajero | 0.035 | 16.65 | 0.58 |
| O01OB140 | h | Ayudante cerrajero | 0.045 | 15.66 | 0.70 |
| P13TC365 | m2 | Chapa galvanizada 2 mm (material; 12/06/2017) | 1.5 | 14.15 | 21.23 |
|  |  | Total |  |  | 22.51 |

| Medición | Uds. | Largo | Parcial |
|---|---|---|---|
| Puestos tipo 1 | 4 | 62.7 | 250.80 |
| Puestos tipo 2 | 2 | 56.6 | 113.20 |
| Puestos tipo 3 | 1 | 44.9 | 44.90 |
| Puestos tipo 4 | 1 | 35.25 | 35.25 |
| Total |  |  | 444.15 |

**10.13** ud EMBOCADURA ACERO INOXIDABLE MONTACARGAS (09/11/2013)
2 ud × 171.84 = 343.68
Embocadura de montacargas de acero inoxidable aisi-304 de 1ª calidad de 10mm de espesor formada por jambas y dintel de 300mm de ancho y solape de 200mm sobre paramento cubriendo un hueco de puerta de 1750x2050mm, incluso p.p. de fijaciones, pletinas interiores de refuerzo, tacos, etc. Todo ello con desarrolo y despiece según plano monográfico del proyecto de ejecución.
Cumplimientos obligatorios:
Cumpliendo la normativa europea UNE-EN correspondiente en el momento de la ejecución de la obra.
Se garantizará que cualquier elemento o instalación montada en el falso suelo no afecte a la nivelación, sustentación y seguridad del sistema, debiendo reforzar el falso techo, arriostramientos, etc., según las necesidades.
La ejecución se hará según la planificación general de la obra y en las fases que sean necesarias por las necesidades de coordinación del conjunto de acabados de la obra y de instalaciones, montando y desmontando las baldosas, pedestales, arriostramientos y demás elementos del sistema las veces que sean necesarias para una coordinación de obra óptima.
La especificación está realizada con referencias de un fabricante en particular, en el caso de solicitar un cambio a un proveedor similar deberá ser siempre con la aprobación previa de la Dirección Facultativa.
Todos los materiales tendrán una clase de reacción al fuego mínima Bfl-s1 (según UNE- 13501).
Totalmente terminado, nivelado y listo para decorar, i.p.p. de retirada de escombros a vertedero, protección de la unidad con plásticos hasta recepción, con reposición de éstos en caso de rotura, limpieza diaria de tajos y limpieza final de obra, medios auxiliares, de elevación y andamiajes.
Según normativa de aplicación actual de obligado cumplimiento, proyecto de ejecución y pliego de condiciones, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| U01FX001 | Hr | Oficial cerrajería | 0.02 | 28.59 | 0.57 |
| U01FX003 | Hr | Ayudante cerrajería | 0.02 | 26.55 | 0.53 |
| EMBACINOX02 | ud | Embocadura acero inox montacargas s/ descripción (material; 09/11/2013) | 1 | 165.8 | 165.80 |
| P322 |  | Medios auxiliares (material; 13/11/2013) | 1 | 4.94 | 4.94 |
|  |  | Total |  |  | 171.84 |

| Medición | Uds. | Parcial |
|---|---|---|
| PLANTA BAJA |  |  |
|  | 2 | 2.00 |
| Total |  | 2 |

**10.14** ud REGISTRO CHAPA ALUMINIO COLECTORES (09/11/2013)
24 ud × 66.04 = 1584.96
Registros de chapa de aluminio para colectores de suelo radiante, de dimensión 1,20x0,80 m. integrados en zocalo inferior ciego de muro cortina, realizados con chapa de aluminio lacada en ral similar al del panel sandwich, a aprobar por la D.F previa muestra en obra, elaborado en taller y colocado en obra, incluidas fijaciones, anclajes, perfilería auxiliar, marco bastidor perimetral y recibido del mismo.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| U01FX001 | Hr | Oficial cerrajería | 0.02 | 28.59 | 0.57 |
| U01FX003 | Hr | Ayudante cerrajería | 0.02 | 26.55 | 0.53 |
| PREG002315 | ud | Registro chapa aluminio lacado (material; 27/06/2017) | 1 | 60 | 60.00 |
| P322 |  | Medios auxiliares | 1 | 4.94 | 4.94 |
|  |  | Total |  |  | 66.04 |

| Medición | Uds. | Parcial |
|---|---|---|
| Planta baja | 24 | 24.00 |
| Total |  | 24 |

## 11 VIDRIERÍA (08/11/2013)
Importe: 249862.36

**11.01** m2 ACRIST. LAM. SEG. 1B1 STRALAMI EXT.8 EXT.8.2 (02/01/2016)
305.36 m2 × 124.94 = 38151.68
Acristalamiento laminar de seguridad 1B1 STRALAMI de Ariño Duglass o similar, formado por un vidrio laminar 1B1 STRALAMI EXT.8 EXT.8.2 compuesto por dos lunas EXTRACLARAS (Low Iron) de 8 mm de espesor unidas mediante 2 láminas de butiral de polivinilo incoloras de 0,38 mm, o una lámina de PVB de 0,76 mm. según UNE-EN 12600:2003 ERRATUM:2011 y P2A según UNE-EN 356:2001, formando el conjunto un espesor total de 16,76 mm, fijado sobre la carpintería con acuñado mediante calzos de apoyo perimetrales y laterales y sellado en frío con silicona neutra, incluso colocación de junquillos, según NTE-FVP. Todos los vidrios deberán ser canteados CPI antes de laminar para garantizar un perfecto comportamiento frente a la rotura térmica.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB250 | h | Oficial 1ª vidriería (mano de obra; 02/01/2016) | 1.3 | 18.27 | 23.75 |
| P14DABV051 | m2 | Vidrio STRALAMI 88.2 PVB incoloro recto-curvo (material; 27/06/2017) | 1 | 93 | 93.00 |
| P14KW060 | m | Sellado con silicona neutra (material; 02/01/2016) | 7 | 1 | 7.00 |
| P01DW090 | ud | Pequeño material | 1 | 1.19 | 1.19 |
|  |  | Total |  |  | 124.94 |

| Medición | Uds. | Largo | Alto | Parcial |
|---|---|---|---|---|
| FACHADAS N-S |  |  |  |  |
| MCA06 | 23 | 1.5 | 3 | 103.50 |
|  | 23 | 1.5 | 2.2 | 75.90 |
| - |  |  |  |  |
| MCA07 | 6 | 1.4 | 2.7 | 22.68 |
|  | 6 | 0.8 | 2.7 | 12.96 |
| - |  |  |  |  |
| Fachada N- curvos | 1 | 45.16 |  | 45.16 |
| - |  |  |  |  |
| Fachada S - curvos | 1 | 45.16 |  | 45.16 |
| - |  |  |  |  |
| Total |  |  |  | 305.36 |

**11.02** m2 ACRIST. LAM. SEG 1B1 STRALAMI Ariplak Light Neutral 61/50 86.2 (02/01/2016)
17.5 m2 × 136.94 = 2396.45
Acristalamiento laminar de seguridad 1B1 STRALAMI de Ariño Duglass o similar, formado por un vidrio laminar 1B1 STRALAMI 86.2 compuesto por dos lunas FLOAT incoloras de 8 mm y 6 mm de espesor unidas mediante 2 láminas de butiral de polivinilo incoloras de 0,38 mm, o una lámina de PVB de 0,76 mm. según UNE-EN 12600:2003 ERRATUM:2011 y P2A según UNE-EN 356:2001, formando el conjunto un espesor total de 14,76 mm y capa de control solar y bajo emisividad Ariplak Light Neutral 61/50 colocada en cara 4, fijado sobre la carpintería con acuñado mediante calzos de apoyo perimetrales y laterales y sellado en frío con silicona neutra, incluso colocación de junquillos, según NTE-FVP. Todos los vidrios deberán ser canteados CPI antes de laminar para garantizar un perfecto comportamiento frente a la rotura térmica.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB250 | h | Oficial 1ª vidriería | 1.3 | 18.27 | 23.75 |
| P14DABV052 | m2 | Vidrio STRALAMI CS+BE Neutral 61/50 86.2 PVB incoloro recto-curv (material; 27/06/2017) | 1 | 105 | 105.00 |
| P14KW060 | m | Sellado con silicona neutra | 7 | 1 | 7.00 |
| P01DW090 | ud | Pequeño material | 1 | 1.19 | 1.19 |
|  |  | Total |  |  | 136.94 |

| Medición | Uds. | Largo | Parcial |
|---|---|---|---|
| Fachada O-curvos | 1 | 8.75 | 8.75 |
| - |  |  |  |
| Fachada E-curvos | 1 | 8.75 | 8.75 |
| Total |  |  | 17.5 |

**11.03** m2 ACRIST. LAM. SEG 1B1 STRALAMI Ariplak DAG Light Neutral 61/50 8T (02/01/2016)
139.1 m2 × 147.94 = 20578.45
Acristalamiento laminar de seguridad 1B1 STRALAMI Ariplak Duglass de Ariño Duglass o similar, formado por un vidrio laminar 1B1 STRALAMI DUGLASS 8Ter8Ter.4 compuesto por dos lunas FLOAT de 8 mm de espesor Termoendurecidas DUGLASS unidas mediante 4 láminas de butiral de polivinilo incoloras de 0,38 mm, o dos láminas de PVB de 0,76 mm. según UNE-EN 12600:2003 ERRATUM:2011 y P2A según UNE-EN 356:2001, formando el conjunto un espesor total de 17,52 mm con capa de control solar y aspecto neutro ARIPLAK DAG Light Neutral 61/50 colocada en cara 2, fijado sobre la carpintería con acuñado mediante calzos de apoyo perimetrales y laterales y sellado en frío con silicona neutra, incluso colocación de junquillos, según NTE-FVP. Todos los vidrios deberán ser canteados CPI antes de laminar para garantizar un perfecto comportamiento frente a la rotura térmica.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB250 | h | Oficial 1ª vidriería | 1.3 | 18.27 | 23.75 |
| P14DABV053 | m2 | Vidrio STRALAMI CS Neutro DAG Light 61/50 8Ter8Ter.4 (material; 27/06/2017) | 1 | 110 | 110.00 |
| P14KW060 | m | Sellado con silicona neutra | 7 | 1 | 7.00 |
| P01DW090 | ud | Pequeño material | 1 | 1.19 | 1.19 |
| MEV03 | ud | Medios auxiliares (maquinaria; 27/06/2017) | 1 | 6 | 6.00 |
|  |  | Total |  |  | 147.94 |

| Medición | Uds. | Largo | Ancho | Parcial |
|---|---|---|---|---|
| Fachada N- MCH01 | 15 | 1.5 | 1.85 | 41.63 |
|  | 7 | 1.5 | 0.8 | 8.40 |
| - |  |  |  |  |
| Fachada S - MCH01 | 15 | 1.5 | 1.85 | 41.63 |
|  | 7 | 1.5 | 0.8 | 8.40 |
| - |  |  |  |  |
| Fachada N-MCH02 | 2 | 1.4 | 3 | 8.40 |
| - |  |  |  |  |
| Fachada N- MCH03 | 1 | 1.4 | 3.16 | 4.42 |
| - |  |  |  |  |
| Fachada E -MCA08 HORIZ | 1 | 1.65 | 3 | 4.95 |
|  | 2 | 2.05 | 3 | 12.30 |
| - |  |  |  |  |
| Fachada O- MCA09 HORIZ | 1 | 0.68 | 2.05 | 1.39 |
|  | 1 | 1.65 | 2.05 | 3.38 |
|  | 1 | 2.05 | 2.05 | 4.20 |
| Total |  |  |  | 139.1 |

**11.04** m2 ACRIST. LAM. SEG. STRALAMI Ariplak Light Neutral 61/50 66.1 (02/01/2016)
789.22 m2 × 111.94 = 88345.29
Acristalamiento laminar de seguridad STRALAMI Ariplak de Ariño Duglass o similar, conjunto formado por dos lunas FLOAT incoloras recocidas de 6mm de espesor unidas mediante una lámina de butiral de polivinilo incolora de 0,38mm de espesor y capa de control solar y baja emisividad Ariplak Light Neutral 61/50 colocada en cara 4 del laminar, fijado sobre la carpintería con acuñado mediante calzos de apoyo perimetrales y laterales y sellado en frío con silicona neutra, incluso colocación de junquillos, según NTE-FVP. Todos los vidrios deberán ser canteados CPI antes de laminar para garantizar un perfecto comportamiento frente a la rotura térmica. Las prestaciones del vidrio deberán cumplir TL65%, RLe8%,Rli10%,IRc 95.6, TE 45%, RE8%, Ae47%,Cs 62%,Fs54%,Ug, 4,0 W/m2ºK y Atenuación acústica Rw(C;Ctr)dB 36(-1;-3).
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB250 | h | Oficial 1ª vidriería | 1.3 | 18.27 | 23.75 |
| P14DABV059 | m2 | Vidrio STRALAMI Neutral 61/50 66.1 (material; 27/06/2017) | 1 | 80 | 80.00 |
| P14KW060 | m | Sellado con silicona neutra | 7 | 1 | 7.00 |
| P01DW090 | ud | Pequeño material | 1 | 1.19 | 1.19 |
|  |  | Total |  |  | 111.94 |

| Medición | Uds. | Largo | Alto | Parcial |
|---|---|---|---|---|
| FACHADAS E-O |  |  |  |  |
| MCA01 | 96 | 1.9 | 3.47 | 632.93 |
| - |  |  |  |  |
| MCA02 | 4 | 1.9 | 3.47 | 26.37 |
|  | 2 | 1.4 | 3.47 | 9.72 |
| - |  |  |  |  |
| MCA03 | 1 | 1.9 | 3.47 | 6.59 |
|  | 1 | 1.6 | 3.47 | 5.55 |
| - |  |  |  |  |
| MCA04 | 2 | 1.9 | 3.47 | 13.19 |
|  | 2 | 1.4 | 3.47 | 9.72 |
|  | 2 | 1.6 | 2.35 | 7.52 |
| - |  |  |  |  |
| MCA05 | 6 | 1.9 | 3.47 | 39.56 |
|  | 3 | 1.5 | 3.47 | 15.62 |
| - |  |  |  |  |
| MCA08 | 2 | 0.8 | 2.6 | 4.16 |
|  | 2 | 0.8 | 0.7 | 1.12 |
|  | 2 | 0.4 | 2.6 | 2.08 |
|  | 2 | 0.4 | 0.7 | 0.56 |
|  | 1 | 0.95 | 2.6 | 2.47 |
|  | 1 | 0.95 | 0.7 | 0.67 |
|  | 1 | 1.15 | 2.6 | 2.99 |
|  | 1 | 1.15 | 0.7 | 0.81 |
|  | 1 | 2.3 | 2.6 | 5.98 |
|  | 1 | 2.3 | 0.7 | 1.61 |
| Total |  |  |  | 789.22 |

**11.05** m2 MAMPARA CORREDERA VIDRIO (02/01/2016)
31.49 m2 × 179.32 = 5646.79
Suministro y colocación de mampara corredera de vidrio formada por estructura de perfil de aluminio extrusionado, anodizado mate natural, con doble acristalamiento formado por por vidrio laminar 5+5, dos lunas de 5 mm unidas entre sí mediante butiral de polivinilo transparente, y vidrio laminar 4+4 formado por dos lunas de 4 mm unidas con un butiral transparente silence PVB de 0,76 mm. de espesor(stratophone) para mayor rendimiento acústico. Los dos vidrios seran transparentes, con cantos pulidos y biselado, incluso suministro y colocación de vinilo de marca 3M o equivalente, con estética de vidrio mateado al ácido, con máxima calidad y diseño, a aprobar por la D.F. previa muestra en obra, incluso perfil guía corredero oculto, con dos puertas principales de apertura, incluso herrajes en acero inoxidable mate, previa aprobacion en obra por la D.F.
La mampara de vidrio se ajustará al sistema de mampara ciega, con perfiles compatibles para mampara de vidrio a ciega y viceversa. Todas las uniones mecánicas llevarán juntas de PVC extrusionado.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB250 | h | Oficial 1ª vidriería | 0.75 | 18.27 | 13.70 |
| P14DUI010 | m2 | Stadip 44.1 PVB incoloro (material; 02/01/2016) | 1.006 | 31.25 | 31.44 |
| P14DUI090 | m2 | Vidrio seguridad PVB incoloro 5+5 (material; 02/01/2016) | 1.006 | 38.85 | 39.08 |
| PHFAGH | ml | Perfil aluminio anodizado natural (material; 27/06/2017) | 3 | 25 | 75.00 |
| P12W010 | m | Premarco acero galvanizado (material; 02/01/2016) | 3 | 3.97 | 11.91 |
| P14KW060 | m | Sellado con silicona neutra | 7 | 1 | 7.00 |
| P01DW090 | ud | Pequeño material | 1 | 1.19 | 1.19 |
|  |  | Total |  |  | 179.32 |

| Medición | Uds. | Largo | Alto | Parcial |
|---|---|---|---|---|
| PLANTA SÓTANO |  |  |  |  |
| Cierre salas formacion | 2 | 6.7 | 2.35 | 31.49 |
| Total |  |  |  | 31.49 |

**11.06** m2 CERRAMIENTO DE VIDRIO CON RÓTULA ACERO (10/11/2013)
123.77 m2 × 754.15 = 93341.15
Cerramiento de vidrio realizado a base de rótulas de acero inoxidable que sustentarán el vidrio atornillado, compuesto por un acristalamiento laminar de seguridad STRALAMI DUGLASS, de Ariño Duglass, conjunto formado por dos lunas float incoloras templadas DUGLASS de 8 mm y de 6 mm con el ensayo HST practicado antes de laminar y capa de control solar y bajo emisividad Ariplak Light Neutral 61/50 colocada en la cara 4, unidas mediante dos láminas THIN ROLL SENTRY GLASS PLUS de 0,76 mm de espesor hasta conseguir un espesor total de 15,52 mm. Los vidrios llevarán 4 taladros pasantes avellanados para permitir la sujeción mediante las rótulas, que irán ancladas a una estructura portante de acero estructural S275JR (no incluida) y permitirán el libre movimiento del vidrio producido por presión o succión del viento y por vibraciones de la propia estructura portante. Todas las juntas irán selladas con silicona neutra. Los remates y plegados especiales se realizarán en chapa de aluminio lacada. Todo ello realizado, según planos y completamente terminado bajo el sello de calidad ISO 9001.
Condiciones exigibles:
Las prestaciones del vidrio deberán cumplir los siguientes parámetros: Propiedades de Transmisión luminosa 63%, reflexión luminosa al exterior 8%, Reflexión luminosa al interior 10%, indice de rendimiento de color 95,9. Propiedades termicas: Valor U (W/m2K)=3,9, Transmisión energética directa 41%, Reflexión energética 7%, Absorción energética 53%, Coeficiente de sombra 58% Factor solar 51%. Aislamiento a ruido aéreo ESTIMADO Rw(C, Ctr) 37 (-1,-4) dB
Cumpliendo la normativa europea UNE-EN correspondiente en el momento de la ejecución de la obra.
Todos los materiales tendrán una clase de reacción al fuego mínima de B-s1 d0 (s/n UNE- 13501),
Tendrán resistencia a impactos nivel 3 s/n UNE en 12600:2003
Se identificarán las áreas de impacto según CTE DB SU-2 mientras que la propiedad no disponga de este elemento.
Según normativa de aplicación actual, CTE-DB SU, CTE-DB SI y CTE -DB HR, Medida la superficie realmente ejecutada. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB130 | h | Oficial 1ª cerrajero | 0.7 | 16.65 | 11.66 |
| O01OB140 | h | Ayudante cerrajero | 0.95 | 15.66 | 14.88 |
| O01OB254 | h | Instalador muro cortina | 1.78 | 28.59 | 50.89 |
| O01OB256 | h | Ayudante instalador muro cortina | 2.8 | 26.55 | 74.34 |
| P14ME110 | m2 | Perfil/accesorios sistema atornillado (material; 02/01/2016) | 1 | 249.11 | 249.11 |
| P14MW020 | m | Sellado remate muro cortina (material; 02/01/2016) | 0.66 | 3 | 1.98 |
| P14MW040 | m | Remate muro cortina (material; 02/01/2016) | 0.38 | 30 | 11.40 |
| E16DFR011 | m2 | V.LAM. SEG STRALAMI Ariplak Light Neutral 61/50 8T-HST6T-HST 4SG (02/01/2016) | 1 | 339.89 | 339.89 |
|  |  | Total |  |  | 754.15 |

| Medición | Uds. | Largo | Ancho | Alto | Parcial |
|---|---|---|---|---|---|
| ASCENSOR O |  |  |  |  |  |
| Frentes acceso | 1 | 1.7 |  | 5.08 | 8.64 |
|  | 1 | 1.7 |  | 3.39 | 5.76 |
| a deducir puertas | -2 | 0.95 |  | 2.05 | -3.90 |
| Laterales | 2 | 2.4 |  | 5.08 | 24.38 |
| Tapa superior | 1 | 1.8 | 2.5 |  | 4.50 |
| - |  |  |  |  |  |
| - |  |  |  |  |  |
| ASCENSOR S |  |  |  |  |  |
| Planta sotano | 1 | 2.3 |  | 2.86 | 6.58 |
|  | 1 | 1.5 |  | 2.86 | 4.29 |
| a deducir puertas | -1 | 0.95 |  | 2.05 | -1.95 |
| Planta baja | 2 | 2.38 |  | 3.6 | 17.14 |
|  | 1 | 1.72 |  | 3.6 | 6.19 |
|  | 1 | 0.46 |  | 3.6 | 1.66 |
|  | 1 | 0.32 |  | 3.6 | 1.15 |
| a deducir puertas | -1 | 0.95 |  | 2.05 | -1.95 |
| Tapa superior | 1 | 2.38 | 1.8 |  | 4.28 |
| - |  |  |  |  |  |
| - |  |  |  |  |  |
| ASCENSOR EXT. E |  |  |  |  |  |
| Frentes acceso | 1 | 1.95 |  | 5.58 | 10.88 |
|  | 1 | 1.95 |  | 4.05 | 7.90 |
| a deducir puertas | -2 | 0.95 |  | 2.05 | -3.90 |
| Laterales | 2 | 2.45 |  | 5.58 | 27.34 |
| Tapa superior | 1 | 1.95 | 2.45 |  | 4.78 |
| Total |  |  |  |  | 123.77 |

**11.07** ml BARANDILLA VIDRIO-ACERO INOXIDABLE (08/11/2013)
4.3 ml × 247.1 = 1062.53
Barandilla de vidrio formada por laminar 8+8mm con cantos pulidos de 1.35 ml embebida 25 cm en U conformado mediante chapon de 10mm de 350mm de altura, chapón de 10mm y 290mm de altura, tubo 60x20, montantes verticales de 1.00m de altura de acero inoxidable de 10mm de espesor y 50mm de ancho según despiece definido en alzado y pasamanos continuo de tubo de 50mm de acero inox, elaborada en taller y montaje en obra, anclada mediante anclaje inoxidable de Hilti HSL-M12 cada 80cm sobre placa recibida en forjado , todo en acero inoxidable de 1ª calidad 18/8. Incluso recibido de albañilería. Todo ello según detalle del proyecto de ejecución. Todo según monográfico de proyecto.
Cumplimientos obligatorios:
Cumpliendo la normativa europea UNE-EN correspondiente en el momento de la ejecución de la obra.
La ejecución se hará según la planificación general de la obra y en las fases que sean necesarias por las necesidades de coordinación del conjunto de acabados de la obra y de instalaciones, montando y desmontando las bandejas, perfilería y demás elementos del sistema las veces que sean necesarias para una coordinación de obra óptima.
Todo el falso techo perfectamente nivelado y colocado, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB130 | h | Oficial 1ª cerrajero | 0.5 | 16.65 | 8.33 |
| O01OB140 | h | Ayudante cerrajero | 0.5 | 15.66 | 7.83 |
| P13BT042 | m | Barandilla vidrio 8+8 i/ est inox s/ especificación (material; 10/11/2013) | 1 | 196.5 | 196.50 |
| P730 |  | Medios auxiliares (material; 13/11/2013) | 1 | 1.7 | 1.70 |
| MED_AX | ud | Medios auxiliares | 0 | 2.96 | 0.00 |
| %COS_IND | % | Costes indirectos | 3.85 % | 214.36 | 8.25 |
| %GG_BI | % | Gastos Generales y Beneficio Industrial | 11 % | 222.61 | 24.49 |
|  |  | Total |  |  | 247.1 |

| Medición | Uds. | Largo | Parcial |
|---|---|---|---|
| Acceso Ascensor Ext. E | 2 | 2.15 | 4.30 |
| Total |  |  | 4.3 |

**11.08** m2 ESPEJO PLATEADO 6 mm (02/01/2016)
10.94 m2 × 31.08 = 340.02
Espejo plateado realizado con una luna float incolora de 3 mm plateada por su cara posterior, incluido canteado perimetral y taladros, según UNE EN 1051-2. Espejos de vidrio con marcado CE y DdP (Declaración de prestaciones) según Reglamento (UE) 305/2011.
En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de ob

| Código | Ud | Descripción | Rendimiento | Precio | Importe |
|---|---|---|---|---|---|
| O01OB250 | h | Oficial 1ª vidriería | 0.73 | 18.27 | 13.34 |
| P14GI050 | m2 | Espejo plateado 3 mm (material; 12/06/2017) | 1 | 10.54 | 10.54 |
| P14KC010 | m | Canteado espejo (material; 12/06/2017) | 4 | 0.83 | 3.32 |
| P14KW080 | u | Taladro espejo hasta 10 mm (material; 12/06/2017) | 4 | 0.97 | 3.88 |
|  |  | Total |  |  | 31.08 |

Claves: incoloro, cantear, marco, vidrio, luna, círculo, plata, espejo, cara, perímetro, taladro

| Medición | Uds. | Largo | Alto | Parcial |
|---|---|---|---|---|
| PLANTA SOTANO |  |  |  |  |
| Aseos hombres | 1 | 2.38 | 0.7 | 1.67 |
| Aseos mujeres | 1 | 4.71 | 1 | 4.71 |
| - |  |  |  |  |
| PLANTA BAJA |  |  |  |  |
| Aseos hombres | 1 | 1.61 | 1 | 1.61 |
|  | 1 | 0.7 | 1 | 0.70 |
| Aseos mujeres | 1 | 2.25 | 1 | 2.25 |
| - |  |  |  |  |
| Total |  |  |  | 10.94 |

## 12 PINTURAS Y TRATAMIENTOS (01/01/2010)
Importe: 352863.66

**12.01** m2 LIMPIEZA DE PARAMENTOS DE FACHADA CON AIRE A PRESIÓN (08/11/2013)
666 m2 × 13.43 = 8944.38
Limpieza en seco con aire a presión de fachada en estado de conservación bueno, mediante la aplicación de chorro de aire a presión sobre la superficie de fabrica de ladrillo, eliminando el polvo y adheridos finos y detritus existentes, completando la limpieza con una revisión general de la fachada, comprendiendo eliminación de manchas sales, eflorescencias salitrosas y mohos, mediante aplicación sobre la superficie, de ácido acético disuelto en agua, dejando secar y limpiando con cepillo de raíces, repitiendo el tratamiento 2-3 veces e intercalando baños de agua, hasta que no aflore salitre a la superficie. Las incrustaciones se eliminarán mecánicamente con escalpelo, y las manchas de suciedad, grasas, humus, mediante decapante no agresivo, eliminando manualmente los cascotes y elementos disgregados existentes que pudieran desplomarse, aplicando el tratamiento por franjas horizontales completas, incluyendo vuelos, cornisas y salientes, elemetos decorativos, pilastras, impostas, etc. afectando a todos los elementos, considerando un grado de dificultad normal. Incluida la reposición de los elementos deteriorados o estropeados para dejarla en su estado original, si fuese necesario. Medida la envolvente de fachada sin incluir zócalos ni elementos salientes decorativos.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA040 | h | Oficial segunda | 0.182 | 27.43 | 4.99 |
| O01OA060 | h | Peón especializado | 0.121 | 23.3 | 2.82 |
| M12W010 | h | Equipo chorro aire presión | 0.182 | 3.43 | 0.62 |
| MLIMPL01 | ud | Material de limpieza en seco, productos neutros, cepillos, etc. (maquinaria; 27/06/2017) | 1 | 5 | 5.00 |
|  |  | Total |  |  | 13.43 |

| Medición | Uds. | Largo | Parcial |
|---|---|---|---|
| Fachada N-S | 2 | 280 | 560.00 |
| Accesos E-O | 2 | 53 | 106.00 |
| Total |  |  | 666 |

**12.02** m2 LIMPIEZA CHORRO DE ARENA PIEDRA ZOCALO Y ESCALERAS (01/01/2010)
575.36 m2 × 32.96 = 18963.87
Limpieza con chorro de arena de zócalo de fachada existente de piedra, en estado de conservación regular, con proyección de chorro de arena de sílice desecada de diferentes granulometrías a baja presión controlable, mediante boquillas recambiables y regulables de tungsteno, modificando la presión y el diámetro de las boquillas según el estado del paramento a tratar, se completará la limpieza con una revisión general de la fachada eliminando cascotes y disgregados existentes que pudieran desplomarse, realizado en franjas horizontales completas, afectando a todos los elementos salientes, incluso p.p. limpieza de escalones de acceso al edificio, y revisión general de la fachada, eliminación de cascotes y disgregados existentes que pudieran desplomarse, retirada de arena y restos, con un grado de dificultad normal. Incluyendo una reposición de elementos deteriorados en un 10 % de la superficie total tratada. Medido a cinta corrida todo el perímetro del edificio.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OA040 | h | Oficial segunda | 0.6 | 27.43 | 16.46 |
| O01OA060 | h | Peón especializado | 0.303 | 23.3 | 7.06 |
| M12W010 | h | Equipo chorro aire presión | 0.6 | 3.43 | 2.06 |
| P01AA900 | t | Árido siliceo seleccionado | 0.15 | 49.14 | 7.37 |
| P01DW050 | m3 | Agua | 0.008 | 1.12 | 0.01 |
|  |  | Total |  |  | 32.96 |

Claves: regulación, diámetro, paramento, revisión, afectar, graduación, valoración, equipo, mampostería, modificar, fachada, completar, recambiable, areno, fábrica, conservación, proyección, sílice, granulometría, presión, boquilla, limpieza, horizontal, disgregado

| Medición | Uds. | Largo | Alto | Parcial |
|---|---|---|---|---|
| Perimetro edificio- zocalo | 1 | 383.57 | 1.5 | 575.36 |
| Total |  |  |  | 575.36 |

**12.03** ml PINTURA INTUMESCENTE R-30 ESTRUCT. METALICA (12/06/2017)
3105.52 ml × 22.79 = 70774.80
Pintura intumescente, al disolvente, especial para estabilidad al fuego R-30 de pilares y vigas de acero, hasta un desarrollo máximo de 1,50 m2, para masividades comprendidas entre aproximadamente 63 y 340 m-1 según UNE-EN 1363-1:2015, UNE-EN 1363-2:2000, UNE-EN 13381,4:2014 y s/CTE-DB-SI. Espesor aproximado de 641 micras secas totales. Medido en ml, incluido el desarrollo completo del elemento estructural.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB230 | h | Oficial 1ª pintura (mano de obra; 12/06/2017) | 0.21 | 16.5 | 3.47 |
| O01OB240 | h | Ayudante pintura (mano de obra; 12/06/2017) | 0.21 | 15.12 | 3.18 |
| P25OU030 | l | Imprimación epoxidica 2 componentes (material; 12/06/2017) | 0.5 | 11.33 | 5.67 |
| P25PF020 | l | Pintura intumescente para metal/madera/obra (material; 12/06/2017) | 1.3 | 7.99 | 10.39 |
| P25WW220 | u | Pequeño material (material; 12/06/2017) | 0.1 | 0.8 | 0.08 |
|  |  | Total |  |  | 22.79 |

Claves: estable, fuego, pintura, intumescente, especial, viga, soporte, acero, seco, disolvente

| Medición | Uds. | Largo | Parcial |
|---|---|---|---|
| NUEVA ESTRUCTURA |  |  |  |
| - |  |  |  |
| Nuevos pilares |  |  |  |
| RHS 220x140x12.5 | 40 | 4.78 | 191.20 |
| Subtotal |  |  | 191.20 |
| - |  |  |  |
| Nuevas vigas |  |  |  |
| RHS 220x140x12.5 | 2 | 59.85 | 119.70 |
|  | 2 | 59.5 | 119.00 |
| Subtotal |  |  | 238.70 |
| - |  |  |  |
| Arriostramientos |  |  |  |
| SHS 50.6 | 108 | 0.25 | 27.00 |
|  | 72 | 1.1 | 79.20 |
| Subtotal |  |  | 106.20 |
| - |  |  |  |
| - |  |  |  |
| ESTRUCTURA EXISTENTE |  |  |  |
| - |  |  |  |
| Pilares existentes | 76 | 6.07 | 461.32 |
| - |  |  |  |
| Estruct. en cerchas centrales | 20 | 41.63 | 832.60 |
| - |  |  |  |
| Viga central | 1 | 126.7 | 126.70 |
| - |  |  |  |
| Cerchas laterales | 40 | 6.61 | 264.40 |
|  | 40 | 3 | 120.00 |
|  | 40 | 6.44 | 257.60 |
| - |  |  |  |
| Vigas celosia | 4 | 126.7 | 506.80 |
| Total |  |  | 3105.52 |

**12.04** m2 ESMALTE AL POLIURETANO ALTA RESISTENCIA (15/03/2016)
5794.98 m2 × 26.48 = 153451.07
Esmalte al poliuretano acrílico mate de dos componentes formulado a base de resinas acrílicas hidroxiladas en combinación con pigmentos inertes y endurecedor isocianato alifático polifuncional, sobre cerrajería metálica decorativa, aplicada en dos manos, a brocha o pistola según NTE-RPP-2, debiendo quedar todos los elementos ornamentales correctamente pintados, cubiertos en todos sus puntos, previa imprimación anticorrosiva de dos componentes con revestimiento epoxi catalizado con poliamida, con inhibidor de la corrosión, aplicada en tres manos, incluso preparación del soporte (no incluido el decapado y lijado) Medida la superficie de cerrajería en m2. Los elementos lineales menores a 1 m de ancho, se medirán 1 ml igual a 1 m2, incluyendo en este caso las dos caras. La cerrajería decorativa comprende el perimetro exterior máximo.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB230 | h | Oficial 1ª pintura | 0.55 | 16.5 | 9.08 |
| O01OB240 | h | Ayudante pintura | 0.55 | 15.12 | 8.32 |
| P25OU030 | l | Imprimación epoxidica 2 componentes | 0.3 | 11.33 | 3.40 |
| P25JM030 | l | Esmalte poliuretano (2 componentes) (material; 15/03/2016) | 0.3 | 18.67 | 5.60 |
| P25WW220 | u | Pequeño material | 0.1 | 0.8 | 0.08 |
|  |  | Total |  |  | 26.48 |

| Medición | Uds. | Largo | Alto | Parcial |
|---|---|---|---|---|
| S/ CERRAJERIA EXIST. PREVIA LIMP. |  |  |  |  |
| - |  |  |  |  |
| FACHADA O |  |  |  |  |
| cerrajería bajo barandilla | 2 | 59.3 | 1 | 118.60 |
| puerta acceso | 2 | 3.26 |  | 6.52 |
| barandilla perimetral | 4 | 5.61 | 1 | 22.44 |
|  | 32 | 5.72 | 1 | 183.04 |
|  | 2 | 3.84 | 1 | 7.68 |
|  | 4 | 1.15 | 1 | 4.60 |
|  | 2 | 5.41 | 1 | 10.82 |
| cerrajeria bajo cubierta | 2 | 126.7 | 3 | 760.20 |
| alero cubierta | 2 | 59.45 | 1 | 118.90 |
|  | 1 | 126.7 | 1 | 126.70 |
| arco fachada | 2 | 2.38 |  | 4.76 |
| - |  |  |  |  |
| FACHADA E |  |  |  |  |
| cerrajería bajo barandilla | 1 | 52.42 | 1 | 52.42 |
|  | 1 | 3.73 | 1 | 3.73 |
|  | 1 | 53.64 | 1 | 53.64 |
| puerta acceso | 2 | 3.26 |  | 6.52 |
| barandilla perimetral | 4 | 3.84 | 1 | 15.36 |
|  | 32 | 5.72 | 1 | 183.04 |
|  | 4 | 1.15 | 1 | 4.60 |
|  | 2 | 5.41 | 1 | 10.82 |
|  | 2 | 3.73 | 1 | 7.46 |
| cerrajeria bajo cubierta | 2 | 126.7 | 3 | 760.20 |
| alero cubierta | 2 | 59.45 | 1 | 118.90 |
|  | 1 | 126.7 | 1 | 126.70 |
| arco fachada | 2 | 2.38 |  | 4.76 |
| - |  |  |  |  |
| FACHADA S |  |  |  |  |
| puertas acceso | 4 | 6.05 |  | 24.20 |
|  | 2 | 5.32 |  | 10.64 |
| barandilla perimetral | 4 | 2.96 | 1 | 11.84 |
| arco fachada | 2 | 54.07 |  | 108.14 |
| cerrajería arcos fabrica | 16 | 1.2 |  | 19.20 |
| - |  |  |  |  |
| FACHADA N |  |  |  |  |
| puertas acceso | 4 | 6.05 |  | 24.20 |
|  | 2 | 5.32 |  | 10.64 |
| barandilla perimetral | 4 | 2.96 | 1 | 11.84 |
| arco fachada | 2 | 54.07 |  | 108.14 |
| cerrajería arcos fabrica | 16 | 1.2 |  | 19.20 |
| - |  |  |  |  |
| EXTERIOR |  |  |  |  |
| Escalera acceso parking | 2 | 6.5 |  | 13.00 |
|  | 1 | 2.1 |  | 2.10 |
| - |  |  |  |  |
| INTERIOR |  |  |  |  |
| arcos centrales | 40 | 16.31 |  | 652.40 |
| cerchas laterales | 80 | 6.69 |  | 535.20 |
| celosia long. entre arco-cercha | 4 | 126.7 | 1.6 | 810.88 |
| - |  |  |  |  |
| PILARES FACHADA |  |  |  |  |
| Pilares exist. situados en fachada | 36 | 0.98 | 6.07 | 214.15 |
| - |  |  |  |  |
| - |  |  |  |  |
| S/ NUEVA CERRAJERIA |  |  |  |  |
| - |  |  |  |  |
| Barandilla mantenimiento | 4 | 126.7 |  | 506.80 |
| Total |  |  |  | 5794.98 |

**12.05** m2 PINTURA PLÁSTICA VINÍLICA LISA MATE LAV. MÁX.CALIDAD (12/06/2017)
4088.6 m2 × 5.07 = 20729.20
Pintura plástica vinílica lisa mate lavable máxima calidad en blanco o pigmentada, sobre paramentos horizontales y verticales, dos manos, incluso mano de imprimación y plastecido.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.
Totalmente terminado, nivelado y listo, i.p.p. de medios auxiliares, de elevación y andamiajes, de retirada de escombros a vertedero, protección de la unidad hasta recepción, con reposición de éstos en caso de rotura, limpieza diaria de tajos y limpieza final de obra

| Código | Ud | Descripción | Rendimiento | Precio | Importe |
|---|---|---|---|---|---|
| O01OB230 | h | Oficial 1ª pintura | 0.121 | 16.5 | 2.00 |
| O01OB240 | h | Ayudante pintura | 0.121 | 15.12 | 1.83 |
| P25OZ040 | l | Emulsión fijadora muy penetrante obra/madera exterior/interior (material; 12/06/2017) | 0.07 | 7.25 | 0.51 |
| P25OG040 | kg | Masilla ultrafina acabados (material; 12/06/2017) | 0.06 | 0.86 | 0.05 |
| P25EI050 | l | Pintura plástica vinílica blanco/color mate (material; 12/06/2017) | 0.3 | 1.72 | 0.52 |
| P25WW220 | u | Pequeño material | 0.2 | 0.8 | 0.16 |
|  |  | Total |  |  | 5.07 |

Claves: liso, mano, vertical, horizontal, paramento, colorante, imprimación, pasta, mate, calidad, vinilo, plástico, pintura, blanco, lavadero, máximo

| Medición | Uds. | Largo | Alto | Parcial |
|---|---|---|---|---|
| HORIZONTALES |  |  |  |  |
| - |  |  |  |  |
| PLANTA SÓTANO |  |  |  |  |
| Pasillo salida aparcamiento | 1 | 46.25 |  | 46.25 |
| Grupo de presión incendios | 1 | 19.4 |  | 19.40 |
| Vestibulo grupo de presión incendios | 1 | 2.2 |  | 2.20 |
| Transformador servicio externo | 1 | 12.24 |  | 12.24 |
| Vestibulo transformador | 1 | 4.23 |  | 4.23 |
| Contadores electricidad 01 | 1 | 15.45 |  | 15.45 |
| Contadores electricidad 02 | 1 | 11.9 |  | 11.90 |
| Sala maquinaria frigorífica | 1 | 37.1 |  | 37.10 |
| Vestibulo sala maq. frigorif. | 1 | 3.61 |  | 3.61 |
| Sala Maquinaria Climatización | 1 | 33.1 |  | 33.10 |
| Vestibulo sala maq. climatiz. | 1 | 2.82 |  | 2.82 |
| - |  |  |  |  |
| s/ FALSO TECHO CONTINUO |  |  |  |  |
| - |  |  |  |  |
| PLANTA BAJA |  |  |  |  |
| Puestos 1 a 5 - 33 a 37 | 2 | 12 |  | 24.00 |
|  | 2 | 11 |  | 22.00 |
|  | 3 | 15.15 |  | 45.45 |
|  | 2 | 13.7 |  | 27.40 |
| - |  |  |  |  |
| Puestos 6 a 8 - 28 a 32 - aseos | 2 | 12 |  | 24.00 |
|  | 1 | 11 |  | 11.00 |
|  | 3 | 15.15 |  | 45.45 |
|  | 1 | 13.7 |  | 13.70 |
|  | 1 | 13.15 |  | 13.15 |
|  | 1 | 3.3 |  | 3.30 |
| - |  |  |  |  |
| Puestos 9 a 10 - 23 a 27 - aseos | 1 | 12 |  | 12.00 |
|  | 1 | 9.1 |  | 9.10 |
|  | 3 | 15.15 |  | 45.45 |
|  | 1 | 9.5 |  | 9.50 |
|  | 1 | 3.7 |  | 3.70 |
| - |  |  |  |  |
| Puestos 11 a 22 | 4 | 12 |  | 48.00 |
|  | 1 | 11 |  | 11.00 |
|  | 1 | 9.1 |  | 9.10 |
|  | 1 | 9.1 |  | 9.10 |
|  | 4 | 9.8 |  | 39.20 |
|  | 2 | 11.2 |  | 22.40 |
| - |  |  |  |  |
| Puestos 38 a 42 - 74 a 78 | 3 | 12 |  | 36.00 |
|  | 2 | 11 |  | 22.00 |
|  | 3 | 15.15 |  | 45.45 |
|  | 2 | 13.7 |  | 27.40 |
| - |  |  |  |  |
| Puestos 43 a 48 - 70 a 73 | 1 | 12 |  | 12.00 |
|  | 1 | 11 |  | 11.00 |
|  | 2 | 9.8 |  | 19.60 |
|  | 3 | 15.15 |  | 45.45 |
|  | 1 | 13.7 |  | 13.70 |
|  | 1 | 9.5 |  | 9.50 |
|  | 1 | 3.7 |  | 3.70 |
|  | 1 | 13.15 |  | 13.15 |
|  | 1 | 3.3 |  | 3.30 |
| - |  |  |  |  |
| Puestos 49 a 52 - 65 a 69 | 2 | 12 |  | 24.00 |
|  | 1 | 9.1 |  | 9.10 |
|  | 1 | 9.8 |  | 9.80 |
|  | 3 | 15.15 |  | 45.45 |
|  | 1 | 13.7 |  | 13.70 |
|  | 1 | 10.3 |  | 10.30 |
| - |  |  |  |  |
| Puestos 53 a 58 - 59 a 64 | 4 | 12 |  | 48.00 |
|  | 2 | 9.1 |  | 18.20 |
|  | 1 | 9.8 |  | 9.80 |
|  | 2 | 11.2 |  | 22.40 |
| - |  |  |  |  |
| - |  |  |  |  |
| S/ FALSO TECHO CONTINUO |  |  |  |  |
| Escaleras acceso O |  |  |  |  |
| Tramo acceso sotano | 5.088 |  |  | 5.09 |
| Tramo acceso baja | 4.056 |  |  | 4.06 |
| - |  |  |  |  |
| Escaleras acceso E |  |  |  |  |
| Tramo acceso sotano | 7.092 |  |  | 7.09 |
| Tramo acceso baja | 2.364 |  |  | 2.36 |
| - |  |  |  |  |
| Escaleras acceso N |  |  |  |  |
| Tramo acceso sotano | 4.776 |  |  | 4.78 |
| Tramos acceso baja | 13.68 |  |  | 13.68 |
|  | 6.552 |  |  | 6.55 |
| - |  |  |  |  |
| Escaleras acceso S |  |  |  |  |
| Tramos acceso baja | 8.64 |  |  | 8.64 |
|  | 4.128 |  |  | 4.13 |
| - |  |  |  |  |
| - |  |  |  |  |
| PLANTA BAJA |  |  |  |  |
| Refugio E | 1 | 3.65 |  | 3.65 |
| Refugio O | 1 | 4.22 |  | 4.22 |
| - |  |  |  |  |
| - |  |  |  |  |
| VERTICALES |  |  |  |  |
| - |  |  |  |  |
| PLANTA SÓTANO |  |  |  |  |
| Pasillo salida aparcamiento | 1 | 50.25 | 3.4 | 170.85 |
| - |  |  |  |  |
| Grupo de presión incendios | 1 | 20.77 | 3.4 | 70.62 |
| a deducir CH 29 | -3 |  |  | -3.00 |
| a deducir PHI 16 | -1 |  |  | -1.00 |
| - |  |  |  |  |
| Vestibulo grupo de presión incendios | 1 | 6 | 3.4 | 20.40 |
| a deducir PHI 16 | -2 |  |  | -2.00 |
| - |  |  |  |  |
| Vestibulo ascensor | 1 | 22.79 | 3.4 | 77.49 |
| a deducir PHI 16 | -1 |  |  | -1.00 |
| a deducir PHI 17 | -2 |  |  | -2.00 |
| - |  |  |  |  |
| Salida de emergencia 01 | 1 | 12.91 | 2.86 | 36.92 |
|  | 1 | 3 | 1.3 | 3.90 |
|  | 2 | 3.26 | 2.25 | 14.67 |
| a deducir PHI 17 | -2 |  |  | -2.00 |
| - |  |  |  |  |
| Vestibulo salida emergencia | 1 | 8.4 | 2.86 | 24.02 |
| a deducir PHI 17 | -1 |  |  | -1.00 |
| - |  |  |  |  |
| Salida de emergencia 02 | 1 | 13.18 | 2.86 | 37.69 |
|  | 2 | 3.26 | 2.35 | 15.32 |
|  | 1 | 3 | 1.5 | 4.50 |
| - |  |  |  |  |
| Telecomunicaciones | 1 | 17 | 2.86 | 48.62 |
| - |  |  |  |  |
| Pasillo cuartos técnicos | 1 | 41.13 | 2.5 | 102.83 |
| a deducir PHI 16 | -2 |  |  | -2.00 |
| a deducir PHI 17 | -4 |  |  | -4.00 |
| a deducir PHI 20 | -2 |  |  | -2.00 |
| a deducir PHI 18 | -1 |  |  | -1.00 |
| - |  |  |  |  |
| Sala Maquinaria Climatización | 1 | 25.02 | 3.4 | 85.07 |
| a deducir PHI 16 | -1 |  |  | -1.00 |
| - |  |  |  |  |
| Vestibulo sala maq. climatiz. | 1 | 7.27 | 3.4 | 24.72 |
| a deducir PHI 16 | -2 |  |  | -2.00 |
| - |  |  |  |  |
| Transformador servicio externo | 1 | 14 | 3.4 | 47.60 |
| a deducir PHI 16 | -1 |  |  | -1.00 |
| - |  |  |  |  |
| Vestibulo transformador | 1 | 9.45 | 3.4 | 32.13 |
| a deducir PHI 16 | -2 |  |  | -2.00 |
| - |  |  |  |  |
| Cuarto técnico CTV | 1 | 15.46 | 2.86 | 44.22 |
| a deducir PHI 18 | -1 |  |  | -1.00 |
| - |  |  |  |  |
| Contadores electricidad 01 | 1 | 19.93 | 3.4 | 67.76 |
| a deducir CH 27 | -3 |  |  | -3.00 |
| a deducir PHI 18 | -1 |  |  | -1.00 |
| - |  |  |  |  |
| Pasillo distribuidor administración | 1 | 39.15 | 2.5 | 97.88 |
| a deducir PHI 18 | -7 |  |  | -7.00 |
| a deducir PHI 20 | -1 |  |  | -1.00 |
| - |  |  |  |  |
| Pasillo distribución vestuarios | 1 | 41.46 | 2.5 | 103.65 |
| a deducir PHI 18 | -2 |  |  | -2.00 |
| a deducir PHI 20 | -2 |  |  | -2.00 |
| - |  |  |  |  |
| Distribuidor aseos públicos | 1 | 14.91 | 2.5 | 37.28 |
| a deducir PM 11 | -3 |  |  | -3.00 |
| a deducir PM 12 | -1 |  |  | -1.00 |
| - |  |  |  |  |
| Vestibulo ascensor O | 1 | 10.66 | 3.2 | 34.11 |
| a deducir puerta ascensor | -1 | 1.6 | 2 | -3.20 |
| - |  |  |  |  |
| Vestibulo distribuidor pasillo sala de usos | 1 | 32.59 | 3.2 | 104.29 |
| a deducir PHI 16 | -2 |  |  | -2.00 |
| a deducir PHI 20 | -1 |  |  | -1.00 |
| a deducir PM 11 | -1 |  |  | -1.00 |
| a deducir PHI 17 | -1 |  |  | -1.00 |
| - |  |  |  |  |
| Sala usos multiples exposiciones | 1 | 29.55 | 3.2 | 94.56 |
| a deducir puerta | -1 | 1.66 | 2 | -3.32 |
| - |  |  |  |  |
| Sala usos multiples aula formacion | 1 | 54.41 | 3.2 | 174.11 |
| a deducir puerta | -1 | 1.66 | 2 | -3.32 |
| - |  |  |  |  |
| Recepcion | 1 | 17.29 | 3.2 | 55.33 |
|  | 2 | 3.45 | 3.2 | 22.08 |
|  | 2 | 4.55 | 2.45 | 22.30 |
| a deducir PHI | -3 |  |  | -3.00 |
| - |  |  |  |  |
| Pasillo distribuidor recepcion | 1 | 20.28 | 3.2 | 64.90 |
| a deducir PH17 | -3 |  |  | -3.00 |
| a deducir PHI | -2 |  |  | -2.00 |
| - |  |  |  |  |
| Pasillo distribución cámaras | 1 | 232.26 | 2.5 | 580.65 |
| a deducir PHI 16 | -2 |  |  | -2.00 |
| a deducir PHI 17 | -1 |  |  | -1.00 |
| a deducir PHI 18 | -10 |  |  | -10.00 |
| - |  |  |  |  |
| Contadores electricidad 02 | 1 | 14.52 | 3.4 | 49.37 |
| a deducir PHI 18 | -1 |  |  | -1.00 |
| - |  |  |  |  |
| Almacén general carros limpios | 1 | 18.53 | 2.86 | 53.00 |
| a deducir PHI 16 | -1 |  |  | -1.00 |
| - |  |  |  |  |
| Salida emergencia 03 | 1 | 6.17 | 2.86 | 17.65 |
|  | 2 | 3.3 | 2.86 | 18.88 |
| a deducir PHI 20 | -1 |  |  | -1.00 |
| - |  |  |  |  |
| Pasillo distribuidor montacargas | 1 | 64.13 | 2.5 | 160.33 |
| a deducir PHI 17 | -2 |  |  | -2.00 |
| a deducir PHI 16 | -1 |  |  | -1.00 |
| a deducir PHI 18 | -1 |  |  | -1.00 |
| a deducir puertas camaras | -3 | 1.6 | 2 | -9.60 |
| a deducir puertas montacargas | -2 | 1.75 | 2 | -7.00 |
| - |  |  |  |  |
| Recepción carnes frescas | 1 | 33.76 | 2.86 | 96.55 |
| a deducir PHI | -2 |  |  | -2.00 |
| - |  |  |  |  |
| Control | 1 | 26.35 | 2.86 | 75.36 |
| a deducir PHI | -1 |  |  | -1.00 |
| - |  |  |  |  |
| Recepcion | 1 | 22.34 | 2.86 | 63.89 |
| a deducir PHI 16 | -2 |  |  | -2.00 |
| a deducir PHI | -1 |  |  | -1.00 |
| a deducir PHI | -1 |  |  | -1.00 |
| - |  |  |  |  |
| Pasillo de emergencia 04 | 2 | 3.2 | 2.45 | 15.68 |
| - |  |  |  |  |
| - |  |  |  |  |
| PLANTA BAJA |  |  |  |  |
| - |  |  |  |  |
| BAJO REVEST. VIDRIO |  |  |  |  |
| Nucleo aseos hombres | 1 | 10.87 | 3.4 | 36.96 |
| - |  |  |  |  |
| Nucleo aseos mujeres | 1 | 12.85 | 3.4 | 43.69 |
| - |  |  |  |  |
| Nucleo montacargas | 1 | 8.48 | 3.4 | 28.83 |
| a deducir puertas | -2 | 1.75 | 2 | -7.00 |
| - |  |  |  |  |
| Nucleo refugio O | 2 | 2.53 | 2.3 | 11.64 |
|  | 1 | 1.78 | 2.3 | 4.09 |
| - |  |  |  |  |
| Nucleo refugio E | 2 | 2.41 | 2.3 | 11.09 |
|  | 1 | 1.78 | 2.3 | 4.09 |
| - |  |  |  |  |
| INT. NUCLEOS |  |  |  |  |
| Refugio E | 2 | 2.26 | 2.1 | 9.49 |
|  | 1 | 1.78 | 2.1 | 3.74 |
| a deducir PHI 9 | -1 |  |  | -1.00 |
| - |  |  |  |  |
| Refugio O | 2 | 2.37 | 2.1 | 9.95 |
|  | 1 | 1.78 | 2.1 | 3.74 |
| a deducir PHI 9 | -1 |  |  | -1.00 |
| Total |  |  |  | 4088.6 |

**12.06** ud RESTAURACIÓN TARJETONES POLICROMADOS (21/09/2017)
42 ud × 1904.77 = 80000.34
Restauración de tarjetones esmaltados policromados desmontados previamente, por restauradores especialistas, consistente en:
-Desmontaje de los mismos y transporte a taller adecuado, proteccion temporal y embalaje por personal cualificado, estudios preliminares de restauración documental (investigación histórico-artística, de los materiales constructivos y científico-analítica, incluso mapas de daños), estudio fotográfico (constatación de estado actual con iluminaciones rasante, transmitida y de Wood, macrofotografías y tomas de detalle) limpieza en seco, pruebas y test (solubilidad y catas según tecnicas de evaluación de P.Cremonesi) sentado de color y fijación de estratos pictóricos, limpieza superficial, eliminación de intervenciones anteriores, eliminación de materiales filmógenos si los hubiera, tratamiento del soporte metálico (eliminación de corrosiones, sellado y protección de los soportes, reintegraciones volumétricas, reintegraciones cromáticas, capa de protección si fuera precisa para una mejor conservación, montaje mediante tornillería inoxidable que deje hueco adecuado con la viga estructural para ventilación y elaboración de un plan de mantenimiento y conservación preventiva.
Todo ello según Informe elaborado para la Comisión Provincial de Patrimonio Cultural y aprobado por ésta en 20/07/2017 y todo ello bajo la Dirección Técnica de profesional titulado/a en Conservación y Restauración de Bienes Culturales.

| Código | Ud | Descripción | Rendimiento | Precio | Importe |
|---|---|---|---|---|---|
| O01OC181 | ud | Restaruración por Equipo especialista Patrimonio Cultural (mano de obra; 21/09/2017) | 1 | 1904.77 | 1904.77 |
|  |  | Total |  |  | 1904.77 |

| Medición | Uds. | Parcial |
|---|---|---|
| Proyecto restauración elementos | 42 | 42.00 |
| Total |  | 42 |

## 13 FONTANERIA
Importe: 205692.2

### 13.01 PRODUCCION DE ACS
Importe: 36806.88

**13.01.01** ud Ap. autón. bomba calor, compacto horizontal, zona de produccion
1 ud × 16246.69 = 16246.69
Aparato autónomo bomba de calor, compacto horizontal para la zona de produccion de ACS , condensado por agua, de las siguientes características:
- Potencia frigorífica: 46,9 kW
- Potencia eléctrica consumida: 18,6 kW
- Caudal de aire evaporador: 0 l/s
- Potencia calorífica: 46,9 kW
- Marca/modelo: CARRIER / AQUASNAP 61wg-035 o equivalente
Completamente instalado, incluyendo primera carga de fluido refrigerante y primera carga de aceite incongelable a la temperatura de trabajo.
Según ficha técnica de proyecto.

| Código | Ud | Descripción | Rendimiento | Precio | Importe |
|---|---|---|---|---|---|
| BAUB1a | ud | Ap. autón. bomba calor compacta horizontal de 46,9 kW refrig. y (material) | 1 | 15200.86 | 15200.86 |
| BAVA1a | ud | Primera carga de refrigerante y aceite para aparato autónomo de (material) | 1 | 70.35 | 70.35 |
| A0122 | h | Oficial 1ª calefactor (mano de obra) | 24 | 18.24 | 437.76 |
| A0132 | h | Ayudante calefactor (mano de obra) | 24 | 16.4 | 393.60 |
| C1501 | h | Camión grúa o cesta (maquinaria) | 4 | 36.03 | 144.12 |
|  |  | Total |  |  | 16246.69 |

**13.01.02** m Tubería de polipropileno (PP-R) serie 3,2 según norma UNE-EN IS
120 m × 65.5 = 7860.00
Tubería de polipropileno (PP-R) serie 3,2 según norma UNE-EN ISO 15874-2, de 63 mm de diámetro nominal, con p.p. de uniones y accesorios mediante manguitos electrosoldables, elementos de sujeción, aislamiento de espuma elastomérica con barrera de vapor, con conductividad térmica menor que 0,04 W/(m.K) a 10ºC de 35 mm de espesor o espesor equivalente, reacción al fuego según legislación vigente, incluyendo p.p. de aislamiento para accesorios, válvulas, y equipos. Marca/modelo aislamiento: ARMAFLEX SH o equivalente.
Completamente instalado, señalizado.
Según especificaciones de proyecto.

| Código | Ud | Descripción | Rendimiento | Precio | Importe |
|---|---|---|---|---|---|
| BDGADga | m | Tubería de polipropileno (PP-R) serie 3,2 según norma UNE-EN IS (material) | 1 | 14.23 | 14.23 |
| BDGAEg | m | Accesorios y soportes para polipropileno (PP-R) de 63 mm de diám (material) | 1 | 6.83 | 6.83 |
| BDGAFge | m | Aislamiento tuberías plásticas de 63 mm de DN, accesorios y valv (material) | 1 | 13.6 | 13.60 |
| A0124 | h | Oficial 1ª montador (mano de obra) | 0.89 | 18.24 | 16.23 |
| A0134 | h | Ayudante montador (mano de obra) | 0.89 | 16.42 | 14.61 |
|  |  | Total |  |  | 65.5 |

**13.01.03** ud Conexionado a la instalación existente de agua de condensacion d
2 ud × 635.4 = 1270.80
Conexionado a la instalación existente de agua de condensacion de pozo , incluyendo los trabajos y materiales necesarios para realizar estas tareas según especificaciones técnicas y dejar la instalación completamente terminada.

| Código | Ud | Descripción | Rendimiento | Precio | Importe |
|---|---|---|---|---|---|
| B1KB11a | ud | Material necesario para el conexionado a la instalación existent (material) | 1 | 368.6 | 368.60 |
| A0125 | h | Oficial 1ª albañil (mano de obra) | 8 | 17.66 | 141.28 |
| A0165 | h | Peón (mano de obra) | 8 | 15.69 | 125.52 |
|  |  | Total |  |  | 635.4 |

**13.01.04** ud Válvula de bola de latón, para montaje roscado, de 50
4 ud × 65.03 = 260.12
Válvula de bola de latón, para montaje roscado, de 50 de diámetro, PN-16, con mando de accionamiento manual por palanca, con racor roscado izquierda-derecha para desmontaje y accesorios de unión a tubería de polipropileno . Completamente instalada. Marca/modelo: ARCO o equivalente

| Código | Ud | Descripción | Rendimiento | Precio | Importe |
|---|---|---|---|---|---|
| BDLB1ga | ud | Válvula de bola de latón, roscada, de 50, PN-16 (material) | 1 | 48.47 | 48.47 |
| BDLB2ga | ud | Racor roscado válvula bola, izquierda - derecha y accesorios de (material) | 1 | 8.33 | 8.33 |
| BDLA4 | ud | Disco indicador de circuitos para válvulas. (material) | 1 | 1.3 | 1.30 |
| A0124 | h | Oficial 1ª montador | 0.2 | 18.24 | 3.65 |
| A0134 | h | Ayudante montador | 0.2 | 16.42 | 3.28 |
|  |  | Total |  |  | 65.03 |

**13.01.05** ud Depósito acumulador ACS de 1000 l de capacidad, galvanizado o co
1 ud × 3121.24 = 3121.24
Depósito acumulador de agua caliente sanitaria de 1000 l de capacidad, para instalación vertical , galvanizado en caliente o con recubrimiento epoxidico interior y exteriormente capaz de soportar 80 ºC de temperatura, con serpentines de calentamiento desmontables de acero inoxidable, para producción en 12 horas y una potencia calorífica de 46 kW, presión de trabajo 8 kg/cm2, calorifugado con espuma de poliuretano rígido inyectado con forro de polipropileno acolchado desmontable, con protección catódica por anodos permanentes de emisión de corriente, según norma UNE-EN 12499, provisto de soportes de apoyo, boca de hombre lateral con diámetro mínimo de 400 mm, tubuladuras para entradas y salidas, manguitos y conexiones para elementos necesarios, según norma UNE 112076. Completamente instalado. Marca/modelo: LAPESA CV 1000-M1B o equivalente

| Código | Ud | Descripción | Rendimiento | Precio | Importe |
|---|---|---|---|---|---|
| BEGA1ba | ud | Depósito de 1000 l galvanizado en caliente o recubrimiento epoxí (material) | 1 | 2500 | 2500.00 |
| BZBA2b | ud | Protección catódica por emisión de corriente para depósito de 10 (material) | 1 | 300 | 300.00 |
| BHFA03b | ud | Forro acolchado desmontable para depósito (material) | 1 | 200 | 200.00 |
| A0122 | h | Oficial 1ª calefactor | 3.5 | 18.24 | 63.84 |
| A0132 | h | Ayudante calefactor | 3.5 | 16.4 | 57.40 |
|  |  | Total |  |  | 3121.24 |

**13.01.06** ud Conexión hidráulica a depósito con serpentín DEP01, compuesta po
1 ud × 913.24 = 913.24
Conexión hidráulica a depósito con serpentín DEP01, compuesta por tuberías, válvulas y accesorios, para tubería de DN 50 mm, juegos de accesorios y uniones roscadas, embridadas o ranuradas, incluyendo:
- 5 Válvula de corte mariposa/bola para DN 50 mm.
- 1 Válvula de corte mariposa/bola para DN 65 mm.
- 1 Válvula de seguridad de escape conducido para DN 40 mm.
- 1 Válvula de asiento para DN 50 mm.
- 1 Válvula de asiento de 3 vías con DN 50 mm y actuador todo-nada.
- 1 Válvula de vaciado de DN50 de diámetro nominal.
- 1 Purgador automático con válvula de corte DN15 mm.
- 1 Termómetro graduados de 0° a 100 °C para líquidos.
- 1 Manómetro de glicerina graduado de 100mm de diámetro.
Parte proporcional de tubería, accesorios y elementos de sujeción, incluyendo acabado de las mismas características que el tramo de conexión, y señalizado de todo el conjunto de tuberías y válvulas según especificaciones de la legislación vigente. Conjunto completamente instalado, señalizado y en funcionamiento, según planos, fichas técnicas de equipos y pliego de especificaciones técnicas.

| Código | Ud | Descripción | Rendimiento | Precio | Importe |
|---|---|---|---|---|---|
| BDWA12f | ud | Tramo tubería de 50 mm de diámetro nominal, incluyendo acabado, (material) | 1 | 10.35 | 10.35 |
| BDWA31f | ud | Aislamiento exterior para tuberías de 50 mm de diámetro nominal (material) | 1 | 37.29 | 37.29 |
| BDWA28f | ud | Válvula de corte de mariposa/bola con accesorios y señalizada de (material) | 5 | 57.1 | 285.50 |
| BDWA29g | ud | Válvula de corte de mariposa/bola con accesorios y señalizada de (material) | 1 | 89.59 | 89.59 |
| BDLG6d | ud | Válvula de seguridad de escape conducido, de 40 mm de diámetro. (material) | 1 | 109.6 | 109.60 |
| BDLE9f | ud | Válvula de asiento inclinado para DN 50 mm. (material) | 1 | 53.63 | 53.63 |
| BFBB13f | ud | Válvula de asiento de 3 vías, conexión mariposa/bola, PN-16, de (material) | 1 | 128.35 | 128.35 |
| BDLI6 | ud | Válvula de vaciado de 50 mm de diámetro, incluye accesorios de (material) | 1 | 49.5 | 49.50 |
| BDQB2 | ud | Purgador automático de aire de 15 mm (con llave de paso). (material) | 1 | 42 | 42.00 |
| BDSCA | ud | Manómetro con válvula de corte DN15 (material) | 1 | 25.63 | 25.63 |
| A0124 | h | Oficial 1ª montador | 2.36 | 18.24 | 43.05 |
| A0134 | h | Ayudante montador | 2.36 | 16.42 | 38.75 |
|  |  | Total |  |  | 913.24 |

**13.01.07** ud Conexión hidráulica para electrobomba GB03 (N+R) para instalació
1 ud × 1398.87 = 1398.87
Conexión hidráulica a electrobomba GB03 para instalación Retorno ACS, compuesta por un tren de valvulería y accesorios, de DN 50 mm, juegos de accesorios y uniones roscadas, embridadas o ranuradas, incluyendo:
- 4 Válvulas de corte de mariposa/bola para DN 50 mm.
- 1 Válvula de regulación y equilibrado con indicación de caudal DN 50 mm.
- 2 Filtros para DN 50 mm.
- 4 Manguitos elásticos antivibratorio para DN 50 mm.
- 2 Válvulas de retención para DN 50 mm.
- 1 Termómetro.
- 2 Manómetros con 2 válvulas de corte, válvula de vaciado DN 15 o equivalente y capilar.
Parte proporcional de tubería, accesorios y elementos de sujeción, incluyendo aislamiento y acabado de las mismas características que el tramo de conexión, y señalizado de todo el conjunto de tuberías y válvulas según especificaciones de la legislación vigente.
Conjunto completamente instalado, señalizado, equilibrado, regulado y en funcionamiento, según fichas técnicas de equipos y pliego de especificaciones técnicas.

| Código | Ud | Descripción | Rendimiento | Precio | Importe |
|---|---|---|---|---|---|
| BDWA1f | ud | Tramo tubería de 50 mm de diámetro nominal, incluyendo acabado, (material) | 1 | 10.35 | 10.35 |
| BDWA2f | ud | Aislamiento exterior para tuberías de 50 mm de diámetro nominal a base de coquilla elastomérica con conductividad y espesor según legislación vigente, de las mismas características que la tubería de conexión, con accesorios y señalización. (material) | 1 | 37.29 | 37.29 |
| BDWA3f | ud | Válvula de corte de mariposa/bola con accesorios y señalizada de (material) | 4 | 57.1 | 228.40 |
| BDWA27f | ud | Válvula de regulación y equilibrado con indicación de caudal, pa (material) | 1 | 297.49 | 297.49 |
| BDWA4f | ud | Filtro de 50 mm, con cuerpo de fundición gris y filtro de acero (material) | 2 | 44.99 | 89.98 |
| BDWA9f | ud | Manguito elástico antivibratorio de un cuerpo, de 50 mm diámetro (material) | 4 | 52.47 | 209.88 |
| BDWAAf | ud | Válvula de retención de 50 mm de diámetro nominal incluyendo uniones, accesorios y disco indicador (material) | 2 | 112.16 | 224.32 |
| BDWAB | ud | Conjunto formado por manómetro, 2 válvulas de corte, 1 válvula d (material) | 2 | 73.42 | 146.84 |
| BFFA1 | ud | Termómetro graduado de 0° a 100 °C para líquidos. (material) | 2 | 18.93 | 37.86 |
| A0124 | h | Oficial 1ª montador | 3.36 | 18.24 | 61.29 |
| A0134 | h | Ayudante montador | 3.36 | 16.42 | 55.17 |
|  |  | Total |  |  | 1398.87 |

**13.01.08** ud Bomba circuladora de A.C.S. con motor de 0,37 W, regulación eléc
2 ud × 932.32 = 1864.64
Bomba circuladora de agua caliente sanitaria con motor de 0,37 W, regulación eléctrica, diámetro nominal de aspiración de 50 mm, y presión máxima de 65 kPa, para un caudal de 0,769 l/s. Completamente instalada. Marca/modelo: GRUNDFOS TP32-150/2 o equivalente. Según fichas técnicas de proyecto.

| Código | Ud | Descripción | Rendimiento | Precio | Importe |
|---|---|---|---|---|---|
| BCDE1a | ud | Bomba circuladora de agua caliente sanitaria de 0,37 W, 65 kPa p (material) | 1 | 865.3 | 865.30 |
| BCDE2 | ud | Accesorios para montaje bomba circuladora. (material) | 1 | 15.03 | 15.03 |
| A0124 | h | Oficial 1ª montador | 1.5 | 18.24 | 27.36 |
| A0134 | h | Ayudante montador | 1.5 | 16.42 | 24.63 |
|  |  | Total |  |  | 932.32 |

**13.01.09** ud Conjunto hidráulico mezclador para ACS con electroválvula, compu
1 ud × 1360.4 = 1360.40
Conjunto hidráulico mezclador para ACS con electroválvula, compuesto por tubería, valvulería, depósito tampón de 200 litros y accesorios, con uniones roscadas, embridadas o ranuradas, incluyendo:
- 1 Electroválvula mezcladora tres vías para instalaciones de ACS de 65 mm.
- 1 Depósito tampón de 200 litros.
- 4 Válvulas de corte de mariposa/bola para tubería de cobre de 40 mm.
- 1 Válvula de vaciado de DN15 de diámetro nominal.
- 1 Termómetro graduados de 0° a 100 °C para líquido.
Parte proporcional de tubería, accesorios y elementos de sujeción, incluyendo aislamiento y acabado de las mismas características que el tramo de conexión, y señalizado de todo el conjunto de tuberías y válvulas según especificaciones de la legislación vigente.
Conjunto completamente instalado, señalizado, equilibrado, regulado y en funcionamiento, según planos, fichas técnicas de equipos y pliego de especificaciones técnicas.

| Código | Ud | Descripción | Rendimiento | Precio | Importe |
|---|---|---|---|---|---|
| BDWA1e | ud | Tramo tubería de 40 mm de diámetro nominal, incluyendo acabado, (material) | 1 | 7.25 | 7.25 |
| BDWA2e | ud | Aislamiento exterior para tuberías de 40 mm de diámetro nominal a base de coquilla elastomérica con conductividad y espesor según legislación vigente, de las mismas características que la tubería de conexión, con accesorios y señalización. (material) | 1 | 35.22 | 35.22 |
| BDUD3d | ud | Depósito tampón de 200 l (material) | 1 | 190.32 | 190.32 |
| BFBB9e | ud | Válvula de 3 vías, conexión roscada de PN-16 y DN 65 (material) | 1 | 800 | 800.00 |
| BDWA3e | ud | Válvula de corte de mariposa/bola con accesorios y señalizada de (material) | 4 | 38.8 | 155.20 |
| BDLI6 | ud | Válvula de vaciado de 50 mm de diámetro, incluye accesorios de | 1 | 49.5 | 49.50 |
| BFFA1 | ud | Termómetro graduado de 0° a 100 °C para líquidos. | 1 | 18.93 | 18.93 |
| A0124 | h | Oficial 1ª montador | 3 | 18.24 | 54.72 |
| A0134 | h | Ayudante montador | 3 | 16.42 | 49.26 |
|  |  | Total |  |  | 1360.4 |

**13.01.10** ud Válvula mariposa, montaje bridas, mando manual palanca, de 65
2 ud × 102.95 = 205.90
Válvula de mariposa, para montaje entre bridas, de 65 de diámetro, PN-16 , con mando de accionamiento manual por palanca y juego de accesorios. Completamente instalada. Marca/modelo : AMVI o equivalente

| Código | Ud | Descripción | Rendimiento | Precio | Importe |
|---|---|---|---|---|---|
| BDLAGba | ud | Válvula de mariposa de 65, PN-16, accionamiento manual por palan (material) | 1 | 42.89 | 42.89 |
| BDLAHb | ud | Mando de accionamiento manual por palanca para válvula de maripo (material) | 1 | 10.05 | 10.05 |
| BDLAIba | ud | Juego de bridas PN-16 de 65, con tornillos y juntas, para válvul (material) | 2 | 18.29 | 36.58 |
| BDLA4 | ud | Disco indicador de circuitos para válvulas. | 1 | 1.3 | 1.30 |
| A0124 | h | Oficial 1ª montador | 0.35 | 18.24 | 6.38 |
| A0134 | h | Ayudante montador | 0.35 | 16.42 | 5.75 |
|  |  | Total |  |  | 102.95 |

**13.01.11** ud Válvula de retención de disco, instalaciones de agua sanitaria,
2 ud × 83.54 = 167.08
Válvula de retención de disco, para instalaciones de agua sanitaria, con montaje entre bridas, de 40 mm de diámetro, PN-16, con juego de accesorios. Completamente instalada. Marca/modelo: GESTRA o equivalente

| Código | Ud | Descripción | Rendimiento | Precio | Importe |
|---|---|---|---|---|---|
| BDLC9eba | ud | Válvula de retención de disco de 40 mm, PN-16 (material) | 1 | 43.87 | 43.87 |
| BDLCAea | ud | Juego de bridas PN-16 de 40 mm con tornillos y juntas, para válv (material) | 2 | 14.33 | 28.66 |
| BDLA4 | ud | Disco indicador de circuitos para válvulas. | 1 | 1.3 | 1.30 |
| A0124 | h | Oficial 1ª montador | 0.28 | 18.24 | 5.11 |
| A0134 | h | Ayudante montador | 0.28 | 16.42 | 4.60 |
|  |  | Total |  |  | 83.54 |

**13.01.12** ud Válvula de retención de disco, instalaciones de agua sanitaria,
1 ud × 126.94 = 126.94
Válvula de retención de disco, para instalaciones de agua sanitaria, con montaje entre bridas, de 65 mm de diámetro, PN-16, con juego de accesorios. Completamente instalada. Marca/modelo: GESTRA o equivalente

| Código | Ud | Descripción | Rendimiento | Precio | Importe |
|---|---|---|---|---|---|
| BDLC9gba | ud | Válvula de retención de disco de 65 mm, PN-16 (material) | 1 | 76.93 | 76.93 |
| BDLCAga | ud | Juego de bridas PN-16 de 65 mm con tornillos y juntas, para válv (material) | 2 | 18.29 | 36.58 |
| BDLA4 | ud | Disco indicador de circuitos para válvulas. | 1 | 1.3 | 1.30 |
| A0124 | h | Oficial 1ª montador | 0.35 | 18.24 | 6.38 |
| A0134 | h | Ayudante montador | 0.35 | 16.42 | 5.75 |
|  |  | Total |  |  | 126.94 |

**13.01.13** ud Contador de calorías de 10 m3/h
1 ud × 966.2 = 966.20
Contador de calorías con caudalímetro incorporado de 10 m3/h, DN 50, una pérdida de carga de 0,2 bar i racores incorporados. Montaje horizontal. Suministro de un par de sondas de temperatura con vainas incorporadas. Marca/modelo: SIEMENS o equivalente

| Código | Ud | Descripción | Rendimiento | Precio | Importe |
|---|---|---|---|---|---|
| BFLD1e | ud | Contador de calorías de 10 m3/h con sondas de temperatura y vain (material) | 1 | 917.7 | 917.70 |
| A0122 | h | Oficial 1ª calefactor | 1.4 | 18.24 | 25.54 |
| A0132 | h | Ayudante calefactor | 1.4 | 16.4 | 22.96 |
|  |  | Total |  |  | 966.2 |

**13.01.14** ud Contador de agua fría , hélice Woltmann, emisor de impulsos, cal
1 ud × 562.78 = 562.78
Contador de agua fría , tipo hélice Woltmann, con emisor de impulsos, homologado según normativa vigente, con un calibre de 50 mm, para una presión máxima de servicio de 8 bar, incluso accesorios. Completamente instalado. Marca/modelo: CONTAZARA o equivalente

| Código | Ud | Descripción | Rendimiento | Precio | Importe |
|---|---|---|---|---|---|
| BFLB9baa | ud | Contador de agua fría , tipo hélice Woltmann, con emisor de impu (material) | 1 | 529.3 | 529.30 |
| BFLB2a | ud | Juego de juntas y tornillería para bridas de 50 mm. (material) | 2 | 6.35 | 12.70 |
| A0123 | h | Oficial 1ª fontanero (mano de obra) | 0.6 | 18.24 | 10.94 |
| A0133 | h | Ayudante fontanero (mano de obra) | 0.6 | 16.4 | 9.84 |
|  |  | Total |  |  | 562.78 |

**13.01.15** ud Conexionado de control incluyendo conductor de cobre s/UNE RZ1-K
1 ud × 481.98 = 481.98
Conexionado de control de todas la sondas y actuadores, incluyendo conductor de cobre s/UNE RZ1-K 0,6/1 kV , bajo tubo de material aislante flexible/rígido de protección 7 o 9 no propagador de la llama y de acuerdo con la norma UNE-EN 61386, desde subestación de zona hasta punto de control, de acuerdo con las condiciones señaladas en memoria, planos y especificaciones técnicas. Sección conductor: 1,5 mm² . Completamente instalado.

| Código | Ud | Descripción | Rendimiento | Precio | Importe |
|---|---|---|---|---|---|
| BQLBCaa | ud | Conexionado de control. Sección circuito 1,5 mm² (material) | 1 | 456 | 456.00 |
| A0121 | h | Oficial 1ª electricista (mano de obra) | 0.75 | 18.24 | 13.68 |
| A0131 | h | Ayudante electricista (mano de obra) | 0.75 | 16.4 | 12.30 |
|  |  | Total |  |  | 481.98 |

### 13.02 DISTRIBUCION DE AFS
Importe: 37902.63

**13.02.01** ud Conexionado a la instalación existente de agua fria sanitaria ,
1 ud × 355.05 = 355.05
Conexionado a la instalación existente de agua fria sanitaria , incluyendo los trabajos y materiales necesarios para realizar estas tareas según especificaciones técnicas y dejar la instalación completamente terminada.

| Código | Ud | Descripción | Rendimiento | Precio | Importe |
|---|---|---|---|---|---|
| B1KB11d | ud | Material necesario para el conexionado a la instalación existent (material) | 1 | 255 | 255.00 |
| A0125 | h | Oficial 1ª albañil | 3 | 17.66 | 52.98 |
| A0165 | h | Peón | 3 | 15.69 | 47.07 |
|  |  | Total |  |  | 355.05 |

**13.02.02** m Tubería de polipropileno (PP-R) serie 5 según norma UNE-EN ISO
540 m × 5.07 = 2737.80
Tubería de polipropileno (PP-R) serie 5 según norma UNE-EN ISO 15874-2, de 20 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADbaa | m | Tubería de polipropileno (PP-R) serie 5 según norma UNE-EN ISO (material) | 1 | 1.49 | 1.49 |
| BDGAEba | m | Accesorios y soportes para polipropileno (PP-R) de 20 mm de diám (material) | 1 | 1.08 | 1.08 |
| BDGAFbaa | m | Aislamiento tuberías plásticas de 20 mm de DN, accesorios y valv (material) | 1 | 1.11 | 1.11 |
| A0124 | h | Oficial 1ª montador | 0.04 | 18.24 | 0.73 |
| A0134 | h | Ayudante montador | 0.04 | 16.42 | 0.66 |
|  |  | Total |  |  | 5.07 |

**13.02.03** m Tubería de polipropileno (PP-R) serie 5 según norma UNE-EN ISO
50 m × 6.9 = 345.00
Tubería de polipropileno (PP-R) serie 5 según norma UNE-EN ISO 15874-2, de 25 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADcab | m | Tubería de polipropileno (PP-R) serie 5 según norma UNE-EN ISO (material) | 1 | 2.36 | 2.36 |
| BDGAEcc | m | Accesorios y soportes para polipropileno (PP-R) de 25 mm de diám (material) | 1 | 1.9 | 1.90 |
| BDGAFcaa | m | Aislamiento tuberías plásticas de 25 mm de DN, accesorios y valv (material) | 1 | 1.25 | 1.25 |
| A0124 | h | Oficial 1ª montador | 0.04 | 18.24 | 0.73 |
| A0134 | h | Ayudante montador | 0.04 | 16.42 | 0.66 |
|  |  | Total |  |  | 6.9 |

**13.02.04** m Tubería de polipropileno (PP-R) serie 5 según norma UNE-EN ISO
760 m × 10.48 = 7964.80
Tubería de polipropileno (PP-R) serie 5 según norma UNE-EN ISO 15874-2, de 32 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADdaa | m | Tubería de polipropileno (PP-R) serie 5 según norma UNE-EN ISO (material) | 1 | 3.8 | 3.80 |
| BDGAEda | m | Accesorios y soportes para polipropileno (PP-R) de 32 mm de diám (material) | 1 | 2.66 | 2.66 |
| BDGAFdaa | m | Aislamiento tuberías plásticas de 32 mm de DN, accesorios y valv (material) | 1 | 1.94 | 1.94 |
| A0124 | h | Oficial 1ª montador | 0.06 | 18.24 | 1.09 |
| A0134 | h | Ayudante montador | 0.06 | 16.42 | 0.99 |
|  |  | Total |  |  | 10.48 |

**13.02.05** m Tubería de polipropileno (PP-R) serie 5 según norma UNE-EN ISO
135 m × 14.73 = 1988.55
Tubería de polipropileno (PP-R) serie 5 según norma UNE-EN ISO 15874-2, de 40 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADeaa | m | Tubería de polipropileno (PP-R) serie 5 según norma UNE-EN ISO (material) | 1 | 5.87 | 5.87 |
| BDGAEea | m | Accesorios y soportes para polipropileno (PP-R) de 40 mm de diám (material) | 1 | 4.23 | 4.23 |
| BDGAFeaa | m | Aislamiento tuberías plásticas de 40 mm de DN, accesorios y valv (material) | 1 | 2.2 | 2.20 |
| A0124 | h | Oficial 1ª montador | 0.07 | 18.24 | 1.28 |
| A0134 | h | Ayudante montador | 0.07 | 16.42 | 1.15 |
|  |  | Total |  |  | 14.73 |

**13.02.06** m Tubería de polipropileno (PP-R) serie 5 según norma UNE-EN ISO
50 m × 19.87 = 993.50
Tubería de polipropileno (PP-R) serie 5 según norma UNE-EN ISO 15874-2, de 50 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADfaa | m | Tubería de polipropileno (PP-R) serie 5 según norma UNE-EN ISO (material) | 1 | 8.99 | 8.99 |
| BDGAEfa | m | Accesorios y soportes para polipropileno (PP-R) de 50 mm de diám (material) | 1 | 5.52 | 5.52 |
| BDGAFfaa | m | Aislamiento tuberías plásticas de 50 mm de DN, accesorios y valv (material) | 1 | 2.59 | 2.59 |
| A0124 | h | Oficial 1ª montador | 0.08 | 18.24 | 1.46 |
| A0134 | h | Ayudante montador | 0.08 | 16.42 | 1.31 |
|  |  | Total |  |  | 19.87 |

**13.02.07** m Tubería de polipropileno (PP-R) serie 5 según norma UNE-EN ISO
55 m × 29.81 = 1639.55
Tubería de polipropileno (PP-R) serie 5 según norma UNE-EN ISO 15874-2, de 63 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADgaa | m | Tubería de polipropileno (PP-R) serie 5 según norma UNE-EN ISO (material) | 1 | 14.23 | 14.23 |
| BDGAEga | m | Accesorios y soportes para polipropileno (PP-R) de 63 mm de diám (material) | 1 | 6.83 | 6.83 |
| BDGAFgaa | m | Aislamiento tuberías plásticas de 63 mm de DN, accesorios y valv (material) | 1 | 5.63 | 5.63 |
| A0124 | h | Oficial 1ª montador | 0.09 | 18.24 | 1.64 |
| A0134 | h | Ayudante montador | 0.09 | 16.42 | 1.48 |
|  |  | Total |  |  | 29.81 |

**13.02.08** m Tubería de polipropileno (PP-R) serie 5 según norma UNE-EN ISO
30 m × 66.26 = 1987.80
Tubería de polipropileno (PP-R) serie 5 según norma UNE-EN ISO 15874-2, de 75 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADha | m | Tubería de polipropileno (PP-R) serie 5 según norma UNE-EN ISO (material) | 1 | 19.2 | 19.20 |
| BDGAEh | m | Accesorios y soportes para polipropileno (PP-R) de 75 mm de diám (material) | 1 | 8.89 | 8.89 |
| BDGAFha | m | Aislamiento tuberías plásticas de 75 mm de DN, accesorios y valv (material) | 1 | 5.94 | 5.94 |
| A0124 | h | Oficial 1ª montador | 0.93 | 18.24 | 16.96 |
| A0134 | h | Ayudante montador | 0.93 | 16.42 | 15.27 |
|  |  | Total |  |  | 66.26 |

**13.02.09** m Tubería de polipropileno (PP-R) serie 5 según norma UNE-EN ISO
120 m × 81.24 = 9748.80
Tubería de polipropileno (PP-R) serie 5 según norma UNE-EN ISO 15874-2, de 90 mm de diámetro nominal, con p.p. de uniones y accesorios por termofusión , elementos de sujeción, aislamiento de espuma elastomérica con barrera de vapor, con conductividad térmica menor que 0,04 W/(m.K) a 10ºC de 10 mm de espesor o espesor equivalente, reacción al fuego según legislación vigente, incluyendo p.p. de aislamiento para accesorios, válvulas, y equipos. Marca/modelo aislamiento: ARMAFLEX AF o equivalente.
Completamente instalado, señalizado.
Según especificaciones de proyecto.

| Código | Ud | Descripción | Rendimiento | Precio | Importe |
|---|---|---|---|---|---|
| BDGADia | m | Tubería de polipropileno (PP-R) serie 5 según norma UNE-EN ISO (material) | 1 | 29.44 | 29.44 |
| BDGAEi | m | Accesorios y soportes para polipropileno (PP-R) de 90 mm de diám (material) | 1 | 10.98 | 10.98 |
| BDGAFia | m | Aislamiento tuberías plásticas de 90 mm de DN, accesorios y valv (material) | 1 | 6.5 | 6.50 |
| A0124 | h | Oficial 1ª montador | 0.99 | 18.24 | 18.06 |
| A0134 | h | Ayudante montador | 0.99 | 16.42 | 16.26 |
|  |  | Total |  |  | 81.24 |

**13.02.10** ud Válvula de bola de latón, para montaje roscado, de 20
68 ud × 16.49 = 1121.32
Válvula de bola de latón, para montaje roscado, de 20 de diámetro, PN-16, con mando de accionamiento manual por palanca, con racor roscado izquierda-derecha para desmontaje y accesorios de unión a tubería de polipropileno . Completamente instalada. Marca/modelo: ARCO o equivalente.

| Código | Ud | Descripción | Rendimiento | Precio | Importe |
|---|---|---|---|---|---|
| BDLB1ca | ud | Válvula de bola de latón, roscada, de 20, PN-16 (material) | 1 | 9.27 | 9.27 |
| BDLB2ca | ud | Racor roscado válvula bola, izquierda - derecha y accesorios de (material) | 1 | 1.76 | 1.76 |
| BDLA4 | ud | Disco indicador de circuitos para válvulas. | 1 | 1.3 | 1.30 |
| A0124 | h | Oficial 1ª montador | 0.12 | 18.24 | 2.19 |
| A0134 | h | Ayudante montador | 0.12 | 16.42 | 1.97 |
|  |  | Total |  |  | 16.49 |

**13.02.11** ud Válvula de bola de latón, para montaje roscado, de 25
69 ud × 22.88 = 1578.72
Válvula de bola de latón, para montaje roscado, de 25 de diámetro, PN-16, con mando de accionamiento manual por palanca, con racor roscado izquierda-derecha para desmontaje y accesorios de unión a tubería de polipropileno . Completamente instalada. Marca/modelo: ARCO o equivalente.

| Código | Ud | Descripción | Rendimiento | Precio | Importe |
|---|---|---|---|---|---|
| BDLB1da | ud | Válvula de bola de latón, roscada, de 25, PN-16 (material) | 1 | 14.19 | 14.19 |
| BDLB2da | ud | Racor roscado válvula bola, izquierda - derecha y accesorios de (material) | 1 | 2.54 | 2.54 |
| BDLA4 | ud | Disco indicador de circuitos para válvulas. | 1 | 1.3 | 1.30 |
| A0124 | h | Oficial 1ª montador | 0.14 | 18.24 | 2.55 |
| A0134 | h | Ayudante montador | 0.14 | 16.42 | 2.30 |
|  |  | Total |  |  | 22.88 |

| Medición | Uds. | Parcial |
|---|---|---|
|  | 8 | 8.00 |
|  | 61 | 61.00 |
| Total |  | 69 |

**13.02.12** ud Válvula de bola de latón, para montaje roscado, de 32
10 ud × 32.33 = 323.30
Válvula de bola de latón, para montaje roscado, de 32 de diámetro, PN-16, con mando de accionamiento manual por palanca, con racor roscado izquierda-derecha para desmontaje y accesorios de unión a tubería de polipropileno . Completamente instalada. Marca/modelo: ARCO o equivalente.

| Código | Ud | Descripción | Rendimiento | Precio | Importe |
|---|---|---|---|---|---|
| BDLB1ea | ud | Válvula de bola de latón, roscada, de 32, PN-16 (material) | 1 | 21.65 | 21.65 |
| BDLB2ea | ud | Racor roscado válvula bola, izquierda - derecha y accesorios de (material) | 1 | 3.83 | 3.83 |
| BDLA4 | ud | Disco indicador de circuitos para válvulas. | 1 | 1.3 | 1.30 |
| A0124 | h | Oficial 1ª montador | 0.16 | 18.24 | 2.92 |
| A0134 | h | Ayudante montador | 0.16 | 16.42 | 2.63 |
|  |  | Total |  |  | 32.33 |

| Medición | Uds. | Parcial |
|---|---|---|
|  | 8 | 8.00 |
|  | 2 | 2.00 |
| Total |  | 10 |

**13.02.13** ud Válvula de bola de latón, para montaje roscado, de 40
1 ud × 46.22 = 46.22
Válvula de bola de latón, para montaje roscado, de 40 de diámetro, PN-16, con mando de accionamiento manual por palanca, con racor roscado izquierda-derecha para desmontaje y accesorios de unión a tubería de polipropileno . Completamente instalada. Marca/modelo: ARCO o equivalente

| Código | Ud | Descripción | Rendimiento | Precio | Importe |
|---|---|---|---|---|---|
| BDLB1fa | ud | Válvula de bola de latón, roscada, de 40, PN-16 (material) | 1 | 32.61 | 32.61 |
| BDLB2fa | ud | Racor roscado válvula bola, izquierda - derecha y accesorios de (material) | 1 | 6.07 | 6.07 |
| BDLA4 | ud | Disco indicador de circuitos para válvulas. | 1 | 1.3 | 1.30 |
| A0124 | h | Oficial 1ª montador | 0.18 | 18.24 | 3.28 |
| A0134 | h | Ayudante montador | 0.18 | 16.42 | 2.96 |
|  |  | Total |  |  | 46.22 |

**13.02.14** ud Válvula mariposa, montaje bridas, mando manual palanca, de 80
2 ud × 133.43 = 266.86
Válvula de mariposa, para montaje entre bridas, de 80 de diámetro, PN-16 , con mando de accionamiento manual por palanca y juego de accesorios. Completamente instalada. Marca/modelo : AMVI o equivalente

| Código | Ud | Descripción | Rendimiento | Precio | Importe |
|---|---|---|---|---|---|
| BDLAGca | ud | Válvula de mariposa de 80, PN-16, accionamiento manual por palan (material) | 1 | 55.25 | 55.25 |
| BDLAHc | ud | Mando de accionamiento manual por palanca para válvula de maripo (material) | 1 | 10.05 | 10.05 |
| BDLAIca | ud | Juego de bridas PN-16 de 80, con tornillos y juntas, para válvul (material) | 2 | 26.48 | 52.96 |
| BDLA4 | ud | Disco indicador de circuitos para válvulas. | 1 | 1.3 | 1.30 |
| A0124 | h | Oficial 1ª montador | 0.4 | 18.24 | 7.30 |
| A0134 | h | Ayudante montador | 0.4 | 16.42 | 6.57 |
|  |  | Total |  |  | 133.43 |

**13.02.15** ud Válvula de retención de disco, instalaciones de agua sanitaria,
8 ud × 76.29 = 610.32
Válvula de retención de disco, para instalaciones de agua sanitaria, con montaje entre bridas, de 32 mm de diámetro, PN-16, con juego de accesorios. Completamente instalada. Marca/modelo: GESTRA o equivalente

| Código | Ud | Descripción | Rendimiento | Precio | Importe |
|---|---|---|---|---|---|
| BDLC9dba | ud | Válvula de retención de disco de 32 mm, PN-16 (material) | 1 | 38.46 | 38.46 |
| BDLCAda | ud | Juego de bridas PN-16 de 32 mm con tornillos y juntas, para válv (material) | 2 | 13.76 | 27.52 |
| BDLA4 | ud | Disco indicador de circuitos para válvulas. | 1 | 1.3 | 1.30 |
| A0124 | h | Oficial 1ª montador | 0.26 | 18.24 | 4.74 |
| A0134 | h | Ayudante montador | 0.26 | 16.42 | 4.27 |
|  |  | Total |  |  | 76.29 |

**13.02.16** ud Válvula de retención de disco, instalaciones de agua sanitaria,
2 ud × 176.31 = 352.62
Válvula de retención de disco, para instalaciones de agua sanitaria, con montaje entre bridas, de 80 mm de diámetro, PN-16, con juego de accesorios. Completamente instalada. Marca/modelo: GESTRA o equivalente

| Código | Ud | Descripción | Rendimiento | Precio | Importe |
|---|---|---|---|---|---|
| BDLC9hba | ud | Válvula de retención de disco de 80 mm, PN-16 (material) | 1 | 108.18 | 108.18 |
| BDLCAha | ud | Juego de bridas PN-16 de 80 mm con tornillos y juntas, para válv (material) | 2 | 26.48 | 52.96 |
| BDLA4 | ud | Disco indicador de circuitos para válvulas. | 1 | 1.3 | 1.30 |
| A0124 | h | Oficial 1ª montador | 0.4 | 18.24 | 7.30 |
| A0134 | h | Ayudante montador | 0.4 | 16.42 | 6.57 |
|  |  | Total |  |  | 176.31 |

**13.02.17** ud Purgador manual de aire de 1/8", con llave de paso. Completament
8 ud × 12.86 = 102.88
Purgador manual de aire de 1/8", con llave de paso. Completamente instalado.

| Código | Ud | Descripción | Rendimiento | Precio | Importe |
|---|---|---|---|---|---|
| BDQA3 | ud | Purgador manual de aire de 1/8", (con llave de paso). (material) | 1 | 0.39 | 0.39 |
| BDQA2 | ud | Llave de paso para purgador manual de aire de 1/8". (material) | 1 | 2.08 | 2.08 |
| A0122 | h | Oficial 1ª calefactor | 0.3 | 18.24 | 5.47 |
| A0132 | h | Ayudante calefactor | 0.3 | 16.4 | 4.92 |
|  |  | Total |  |  | 12.86 |

**13.02.18** ud Grifo de prueba y vaciado de latón, montaje roscado, mando manua
8 ud × 19.04 = 152.32
Grifo de prueba y vaciado de latón, para montaje roscado, de 25 mm de diámetro, PN-16 , con mando de accionamiento manual por palanca y juego de accesorios. Completamente instalado.

| Código | Ud | Descripción | Rendimiento | Precio | Importe |
|---|---|---|---|---|---|
| BDLI1da | ud | Grifo de prueba y vaciado roscado de 25 mm, PN-16 (material) | 1 | 14.19 | 14.19 |
| A0124 | h | Oficial 1ª montador | 0.14 | 18.24 | 2.55 |
| A0134 | h | Ayudante montador | 0.14 | 16.42 | 2.30 |
|  |  | Total |  |  | 19.04 |

**13.02.19** ud Central de lectura de contadores
1 ud × 3023.1 = 3023.10
Central de lectura para hasta 250 contadores M-BUS, memoria de 2 Mbytes con función de lectura automática y autónoma, puertos RS232 para conexión a PC y modem carcasa IP55, alimentación desde fuente de alimentación incluída para dispositivos hydro-center. Entrada a 230 Vac y salida 24 V 1 A ca (24 W). Incluye software de lectura versión estándard y programación y redireccionamiento de todos los contadores. Marca/modelo: SEDICAL HYDRO CENTER 250 M o equivalente.

| Código | Ud | Descripción | Rendimiento | Precio | Importe |
|---|---|---|---|---|---|
| BFLD2 | ud | Central HYDRO CENTER 250 M (material) | 1 | 2397.2 | 2397.20 |
| BFLD3 | ud | Fuente de alimentación (material) | 1 | 171.3 | 171.30 |
| BFLD4 | ud | Programación de contadores (material) | 23 | 16 | 368.00 |
| A0122 | h | Oficial 1ª calefactor | 2.5 | 18.24 | 45.60 |
| A0132 | h | Ayudante calefactor | 2.5 | 16.4 | 41.00 |
|  |  | Total |  |  | 3023.1 |

**13.02.20** ud Contador de agua fría , turbina chorro múltiple, emisor impulsos
102 ud × 21.37 = 2179.74
WFK40.D080Contador agua fría 2,5 m3/h, long 80 mm, DN15. Completamente instalado. Marca/modelo: SIEMENS o equivalente

| Código | Ud | Descripción | Rendimiento | Precio | Importe |
|---|---|---|---|---|---|
| BFLB6bda | ud | Contador de agua fría , tipo turbina, de chorro múltiple, con em (material) | 1 | 16.17 | 16.17 |
| A0123 | h | Oficial 1ª fontanero | 0.15 | 18.24 | 2.74 |
| A0133 | h | Ayudante fontanero | 0.15 | 16.4 | 2.46 |
|  |  | Total |  |  | 21.37 |

| Medición | Uds. | Parcial |
|---|---|---|
|  | 78 | 78.00 |
|  | 23 | 23.00 |
|  | 1 | 1.00 |
| Total |  | 102 |

**13.02.21** ud Conexionado de control incluyendo conductor de cobre s/UNE RZ1-K
1 ud × 384.38 = 384.38
Conexionado de control a contadores, incluyendo conductor de cobre s/UNE RZ1-K 0,6/1 kV , bajo tubo de material aislante flexible/rígido de protección 7 o 9 no propagador de la llama y de acuerdo con la norma UNE-EN 61386, desde subestación de zona hasta punto de control, de acuerdo con las condiciones señaladas en memoria, planos y especificaciones técnicas. Sección conductor: 1,5 mm² . Completamente instalado.

| Código | Ud | Descripción | Rendimiento | Precio | Importe |
|---|---|---|---|---|---|
| BQLBCab | ud | Conexionado de control. Sección circuito 1,5 mm² (material) | 1 | 358.4 | 358.40 |
| A0121 | h | Oficial 1ª electricista | 0.75 | 18.24 | 13.68 |
| A0131 | h | Ayudante electricista | 0.75 | 16.4 | 12.30 |
|  |  | Total |  |  | 384.38 |

### 13.03 DISTRIBUCION DE ACS
Importe: 77735.83

**13.03.01** m Tubería de polipropileno (PP-R) serie 3,2 según norma UNE-EN IS
595 m × 9.56 = 5688.20
Tubería de polipropileno (PP-R) serie 3,2 según norma UNE-EN ISO 15874-2, de 20 mm de diámetro nominal, con p.p. de uniones y accesorios por termofusión , elementos de sujeción, aislamiento de espuma elastomérica con barrera de vapor, con conductividad térmica menor que 0,04 W/(m.K) a 10ºC de 30 mm de espesor o espesor equivalente, reacción al fuego según legislación vigente, incluyendo p.p. de aislamiento para accesorios, válvulas, y equipos. Marca/modelo aislamiento: ARMAFLEX SH o equivalente.
Completamente instalado, señalizado.
Según especificaciones de proyecto.

| Código | Ud | Descripción | Rendimiento | Precio | Importe |
|---|---|---|---|---|---|
| BDGADbab | m | Tubería de polipropileno (PP-R) serie 3,2 según norma UNE-EN IS (material) | 1 | 1.49 | 1.49 |
| BDGAEbb | m | Accesorios y soportes para polipropileno (PP-R) de 20 mm de diám (material) | 1 | 1.08 | 1.08 |
| BDGAFbda | m | Aislamiento tuberías plásticas de 20 mm de DN, accesorios y valv (material) | 1 | 5.6 | 5.60 |
| A0124 | h | Oficial 1ª montador | 0.04 | 18.24 | 0.73 |
| A0134 | h | Ayudante montador | 0.04 | 16.42 | 0.66 |
|  |  | Total |  |  | 9.56 |

**13.03.02** m Tubería de polipropileno (PP-R) serie 3,2 según norma UNE-EN IS
935 m × 11.22 = 10490.70
Tubería de polipropileno (PP-R) serie 3,2 según norma UNE-EN ISO 15874-2, de 25 mm de diámetro nominal, con p.p. de uniones y accesorios por termofusión , elementos de sujeción, aislamiento de espuma elastomérica con barrera de vapor, con conductividad térmica menor que 0,04 W/(m.K) a 10ºC de 25 mm de espesor o espesor equivalente, reacción al fuego según legislación vigente, incluyendo p.p. de aislamiento para accesorios, válvulas, y equipos. Marca/modelo aislamiento: ARMAFLEX SH o equivalente.
Completamente instalado, señalizado.
Según especificaciones de proyecto.

| Código | Ud | Descripción | Rendimiento | Precio | Importe |
|---|---|---|---|---|---|
| BDGADcaa | m | Tubería de polipropileno (PP-R) serie 3,2 según norma UNE-EN IS (material) | 1 | 2.36 | 2.36 |
| BDGAEcb | m | Accesorios y soportes para polipropileno (PP-R) de 25 mm de diám (material) | 1 | 1.9 | 1.90 |
| BDGAFccb | m | Aislamiento tuberías plásticas de 25 mm de DN, accesorios y valv (material) | 1 | 5.23 | 5.23 |
| A0124 | h | Oficial 1ª montador | 0.05 | 18.24 | 0.91 |
| A0134 | h | Ayudante montador | 0.05 | 16.42 | 0.82 |
|  |  | Total |  |  | 11.22 |

**13.03.03** m Tubería de polipropileno (PP-R) serie 3,2 según norma UNE-EN IS
885 m × 35.95 = 31815.75
Tubería de polipropileno (PP-R) serie 3,2 según norma UNE-EN ISO 15874-2, de 32 mm de diámetro nominal, con p.p. de uniones y accesorios por termofusión , elementos de sujeción, aislamiento de espuma elastomérica con barrera de vapor, con conductividad térmica menor que 0,04 W/(m.K) a 10ºC de 35 mm de espesor o espesor equivalente, reacción al fuego según legislación vigente, incluyendo p.p. de aislamiento para accesorios, válvulas, y equipos. Marca/modelo aislamiento: ARMAFLEX SH o equivalente.
Completamente instalado, señalizado.
Según especificaciones de proyecto.

| Código | Ud | Descripción | Rendimiento | Precio | Importe |
|---|---|---|---|---|---|
| BDGADda | m | Tubería de polipropileno (PP-R) serie 3,2 según norma UNE-EN IS (material) | 1 | 3.8 | 3.80 |
| BDGAEd | m | Accesorios y soportes para polipropileno (PP-R) de 32 mm de diám (material) | 1 | 2.66 | 2.66 |
| BDGAFde | m | Aislamiento tuberías plásticas de 32 mm de DN, accesorios y valv (material) | 1 | 8.7 | 8.70 |
| A0124 | h | Oficial 1ª montador | 0.6 | 18.24 | 10.94 |
| A0134 | h | Ayudante montador | 0.6 | 16.42 | 9.85 |
|  |  | Total |  |  | 35.95 |

**13.03.04** m Tubería de polipropileno (PP-R) serie 3,2 según norma UNE-EN IS
160 m × 42.05 = 6728.00
Tubería de polipropileno (PP-R) serie 3,2 según norma UNE-EN ISO 15874-2, de 40 mm de diámetro nominal, con p.p. de uniones y accesorios por termofusión , elementos de sujeción, aislamiento de espuma elastomérica con barrera de vapor, con conductividad térmica menor que 0,04 W/(m.K) a 10ºC de 35 mm de espesor o espesor equivalente, reacción al fuego según legislación vigente, incluyendo p.p. de aislamiento para accesorios, válvulas, y equipos. Marca/modelo aislamiento: ARMAFLEX SH o equivalente.
Completamente instalado, señalizado.
Según especificaciones de proyecto.

| Código | Ud | Descripción | Rendimiento | Precio | Importe |
|---|---|---|---|---|---|
| BDGADea | m | Tubería de polipropileno (PP-R) serie 3,2 según norma UNE-EN IS (material) | 1 | 5.87 | 5.87 |
| BDGAEe | m | Accesorios y soportes para polipropileno (PP-R) de 40 mm de diám (material) | 1 | 4.23 | 4.23 |
| BDGAFee | m | Aislamiento tuberías plásticas de 40 mm de DN, accesorios y valv (material) | 1 | 9.42 | 9.42 |
| A0124 | h | Oficial 1ª montador | 0.65 | 18.24 | 11.86 |
| A0134 | h | Ayudante montador | 0.65 | 16.42 | 10.67 |
|  |  | Total |  |  | 42.05 |

**13.03.05** m Tubería de polipropileno (PP-R) serie 3,2 según norma UNE-EN IS
110 m × 51.55 = 5670.50
Tubería de polipropileno (PP-R) serie 3,2 según norma UNE-EN ISO 15874-2, de 50 mm de diámetro nominal, con p.p. de uniones y accesorios por termofusión , elementos de sujeción, aislamiento de espuma elastomérica con barrera de vapor, con conductividad térmica menor que 0,04 W/(m.K) a 10ºC de 35 mm de espesor o espesor equivalente, reacción al fuego según legislación vigente, incluyendo p.p. de aislamiento para accesorios, válvulas, y equipos. Marca/modelo aislamiento: ARMAFLEX SH o equivalente.
Completamente instalado, señalizado.
Según especificaciones de proyecto.

| Código | Ud | Descripción | Rendimiento | Precio | Importe |
|---|---|---|---|---|---|
| BDGADfa | m | Tubería de polipropileno (PP-R) serie 3,2 según norma UNE-EN IS (material) | 1 | 8.99 | 8.99 |
| BDGAEf | m | Accesorios y soportes para polipropileno (PP-R) de 50 mm de diám (material) | 1 | 5.52 | 5.52 |
| BDGAFfe | m | Aislamiento tuberías plásticas de 50 mm de DN, accesorios y valv (material) | 1 | 11.04 | 11.04 |
| A0124 | h | Oficial 1ª montador | 0.75 | 18.24 | 13.68 |
| A0134 | h | Ayudante montador | 0.75 | 16.42 | 12.32 |
|  |  | Total |  |  | 51.55 |

**13.03.06** m Tubería de polipropileno (PP-R) serie 3,2 según norma UNE-EN IS
45 m × 65.5 = 2947.50
Tubería de polipropileno (PP-R) serie 3,2 según norma UNE-EN ISO 15874-2, de 63 mm de diámetro nominal, con p.p. de uniones y accesorios por termofusión , elementos de sujeción, aislamiento de espuma elastomérica con barrera de vapor, con conductividad térmica menor que 0,04 W/(m.K) a 10ºC de 35 mm de espesor o espesor equivalente, reacción al fuego según legislación vigente, incluyendo p.p. de aislamiento para accesorios, válvulas, y equipos. Marca/modelo aislamiento: ARMAFLEX SH o equivalente.
Completamente instalado, señalizado.
Según especificaciones de proyecto.

| Código | Ud | Descripción | Rendimiento | Precio | Importe |
|---|---|---|---|---|---|
| BDGADga | m | Tubería de polipropileno (PP-R) serie 3,2 según norma UNE-EN IS | 1 | 14.23 | 14.23 |
| BDGAEg | m | Accesorios y soportes para polipropileno (PP-R) de 63 mm de diám | 1 | 6.83 | 6.83 |
| BDGAFge | m | Aislamiento tuberías plásticas de 63 mm de DN, accesorios y valv | 1 | 13.6 | 13.60 |
| A0124 | h | Oficial 1ª montador | 0.89 | 18.24 | 16.23 |
| A0134 | h | Ayudante montador | 0.89 | 16.42 | 14.61 |
|  |  | Total |  |  | 65.5 |

**13.03.07** m Tubería de polipropileno (PP-R) serie 3,2 según norma UNE-EN IS
25 m × 74.97 = 1874.25
Tubería de polipropileno (PP-R) serie 3,2 según norma UNE-EN ISO 15874-2, de 75 mm de diámetro nominal, con p.p. de uniones y accesorios por termofusión , elementos de sujeción, aislamiento de espuma elastomérica con barrera de vapor, con conductividad térmica menor que 0,04 W/(m.K) a 10ºC de 35 mm de espesor o espesor equivalente, reacción al fuego según legislación vigente, incluyendo p.p. de aislamiento para accesorios, válvulas, y equipos. Marca/modelo aislamiento: ARMAFLEX SH o equivalente.
Completamente instalado, señalizado.
Según especificaciones de proyecto.

| Código | Ud | Descripción | Rendimiento | Precio | Importe |
|---|---|---|---|---|---|
| BDGADhb | m | Tubería de polipropileno (PP-R) serie 3,2 según norma UNE-EN IS (material) | 1 | 19.2 | 19.20 |
| BDGAEh | m | Accesorios y soportes para polipropileno (PP-R) de 75 mm de diám | 1 | 8.89 | 8.89 |
| BDGAFhe | m | Aislamiento tuberías plásticas de 75 mm de DN, accesorios y valv (material) | 1 | 14.65 | 14.65 |
| A0124 | h | Oficial 1ª montador | 0.93 | 18.24 | 16.96 |
| A0134 | h | Ayudante montador | 0.93 | 16.42 | 15.27 |
|  |  | Total |  |  | 74.97 |

**13.03.08** ud Válvula de bola de latón, para montaje roscado, de 20
166 ud × 16.49 = 2737.34
Válvula de bola de latón, para montaje roscado, de 20 de diámetro, PN-16, con mando de accionamiento manual por palanca, con racor roscado izquierda-derecha para desmontaje y accesorios de unión a tubería de polipropileno . Completamente instalada. Marca/modelo: ARCO o equivalente.

| Código | Ud | Descripción | Rendimiento | Precio | Importe |
|---|---|---|---|---|---|
| BDLB1ca | ud | Válvula de bola de latón, roscada, de 20, PN-16 | 1 | 9.27 | 9.27 |
| BDLB2ca | ud | Racor roscado válvula bola, izquierda - derecha y accesorios de | 1 | 1.76 | 1.76 |
| BDLA4 | ud | Disco indicador de circuitos para válvulas. | 1 | 1.3 | 1.30 |
| A0124 | h | Oficial 1ª montador | 0.12 | 18.24 | 2.19 |
| A0134 | h | Ayudante montador | 0.12 | 16.42 | 1.97 |
|  |  | Total |  |  | 16.49 |

**13.03.09** ud Válvula de bola de latón, para montaje roscado, de 25
61 ud × 22.88 = 1395.68
Válvula de bola de latón, para montaje roscado, de 25 de diámetro, PN-16, con mando de accionamiento manual por palanca, con racor roscado izquierda-derecha para desmontaje y accesorios de unión a tubería de polipropileno . Completamente instalada. Marca/modelo: ARCO o equivalente.

| Código | Ud | Descripción | Rendimiento | Precio | Importe |
|---|---|---|---|---|---|
| BDLB1da | ud | Válvula de bola de latón, roscada, de 25, PN-16 | 1 | 14.19 | 14.19 |
| BDLB2da | ud | Racor roscado válvula bola, izquierda - derecha y accesorios de | 1 | 2.54 | 2.54 |
| BDLA4 | ud | Disco indicador de circuitos para válvulas. | 1 | 1.3 | 1.30 |
| A0124 | h | Oficial 1ª montador | 0.14 | 18.24 | 2.55 |
| A0134 | h | Ayudante montador | 0.14 | 16.42 | 2.30 |
|  |  | Total |  |  | 22.88 |

**13.03.10** ud Válvula de bola de latón, para montaje roscado, de 32
8 ud × 32.33 = 258.64
Válvula de bola de latón, para montaje roscado, de 32 de diámetro, PN-16, con mando de accionamiento manual por palanca, con racor roscado izquierda-derecha para desmontaje y accesorios de unión a tubería de polipropileno . Completamente instalada. Marca/modelo: ARCO o equivalente.

| Código | Ud | Descripción | Rendimiento | Precio | Importe |
|---|---|---|---|---|---|
| BDLB1ea | ud | Válvula de bola de latón, roscada, de 32, PN-16 | 1 | 21.65 | 21.65 |
| BDLB2ea | ud | Racor roscado válvula bola, izquierda - derecha y accesorios de | 1 | 3.83 | 3.83 |
| BDLA4 | ud | Disco indicador de circuitos para válvulas. | 1 | 1.3 | 1.30 |
| A0124 | h | Oficial 1ª montador | 0.16 | 18.24 | 2.92 |
| A0134 | h | Ayudante montador | 0.16 | 16.42 | 2.63 |
|  |  | Total |  |  | 32.33 |

**13.03.11** ud Válvula de retención de disco, instalaciones de agua sanitaria,
8 ud × 76.29 = 610.32
Válvula de retención de disco, para instalaciones de agua sanitaria, con montaje entre bridas, de 32 mm de diámetro, PN-16, con juego de accesorios. Completamente instalada. Marca/modelo: GESTRA o equivalente

| Código | Ud | Descripción | Rendimiento | Precio | Importe |
|---|---|---|---|---|---|
| BDLC9dba | ud | Válvula de retención de disco de 32 mm, PN-16 | 1 | 38.46 | 38.46 |
| BDLCAda | ud | Juego de bridas PN-16 de 32 mm con tornillos y juntas, para válv | 2 | 13.76 | 27.52 |
| BDLA4 | ud | Disco indicador de circuitos para válvulas. | 1 | 1.3 | 1.30 |
| A0124 | h | Oficial 1ª montador | 0.26 | 18.24 | 4.74 |
| A0134 | h | Ayudante montador | 0.26 | 16.42 | 4.27 |
|  |  | Total |  |  | 76.29 |

**13.03.12** ud Válvula de regulación termostática para retorno de A.C.S, de 25
8 ud × 88.34 = 706.72
Válvula de regulación termostática para instalaciones de retorno de A.C.S., de 25 mm de diámetro, con preajuste de temperatura de consigna, función de corte y termómetro de control de temperatura. Completamente instalada. Marca/modelo: IMI TA-STAD o equivalente

| Código | Ud | Descripción | Rendimiento | Precio | Importe |
|---|---|---|---|---|---|
| BFAD4b | ud | Válvula de regulación termostática para retorno de A.C.S. de 25 (material) | 1 | 69.72 | 69.72 |
| BDLA4 | ud | Disco indicador de circuitos para válvulas. | 1 | 1.3 | 1.30 |
| A0123 | h | Oficial 1ª fontanero | 0.5 | 18.24 | 9.12 |
| A0133 | h | Ayudante fontanero | 0.5 | 16.4 | 8.20 |
|  |  | Total |  |  | 88.34 |

**13.03.13** ud Purgador manual de aire de 1/8", con llave de paso. Completament
8 ud × 12.86 = 102.88
Purgador manual de aire de 1/8", con llave de paso. Completamente instalado.

| Código | Ud | Descripción | Rendimiento | Precio | Importe |
|---|---|---|---|---|---|
| BDQA3 | ud | Purgador manual de aire de 1/8", (con llave de paso). | 1 | 0.39 | 0.39 |
| BDQA2 | ud | Llave de paso para purgador manual de aire de 1/8". | 1 | 2.08 | 2.08 |
| A0122 | h | Oficial 1ª calefactor | 0.3 | 18.24 | 5.47 |
| A0132 | h | Ayudante calefactor | 0.3 | 16.4 | 4.92 |
|  |  | Total |  |  | 12.86 |

**13.03.14** ud Grifo de prueba y vaciado de latón, montaje roscado, mando manua
16 ud × 13.43 = 214.88
Grifo de prueba y vaciado de latón, para montaje roscado, de 20 mm de diámetro, PN-16 , con mando de accionamiento manual por palanca y juego de accesorios. Completamente instalado.

| Código | Ud | Descripción | Rendimiento | Precio | Importe |
|---|---|---|---|---|---|
| BDLI1cb | ud | Grifo de prueba y vaciado roscado de 20 mm, PN-16 (material) | 1 | 9.27 | 9.27 |
| A0124 | h | Oficial 1ª montador | 0.12 | 18.24 | 2.19 |
| A0134 | h | Ayudante montador | 0.12 | 16.42 | 1.97 |
|  |  | Total |  |  | 13.43 |

**13.03.15** ud Central de lectura de contadores
1 ud × 3023.1 = 3023.10
Central de lectura para hasta 250 contadores M-BUS, memoria de 2 Mbytes con función de lectura automática y autónoma, puertos RS232 para conexión a PC y modem carcasa IP55, alimentación desde fuente de alimentación incluída para dispositivos hydro-center. Entrada a 230 Vac y salida 24 V 1 A ca (24 W). Incluye software de lectura versión estándard y programación y redireccionamiento de todos los contadores. Marca/modelo: SEDICAL HYDRO CENTER 250 M o equivalente.

| Código | Ud | Descripción | Rendimiento | Precio | Importe |
|---|---|---|---|---|---|
| BFLD2 | ud | Central HYDRO CENTER 250 M | 1 | 2397.2 | 2397.20 |
| BFLD3 | ud | Fuente de alimentación | 1 | 171.3 | 171.30 |
| BFLD4 | ud | Programación de contadores | 23 | 16 | 368.00 |
| A0122 | h | Oficial 1ª calefactor | 2.5 | 18.24 | 45.60 |
| A0132 | h | Ayudante calefactor | 2.5 | 16.4 | 41.00 |
|  |  | Total |  |  | 3023.1 |

**13.03.16** ud Contador de agua caliente , turbina chorro múltiple, emisor impu
101 ud × 34.37 = 3471.37
WFK40.D080Contador agua fría 2,5 m3/h, long 80 mm, DN15. Completamente instalado. Marca/modelo: SIEMENS o equivalente

| Código | Ud | Descripción | Rendimiento | Precio | Importe |
|---|---|---|---|---|---|
| BFLB6ada | ud | Contador de agua caliente , tipo turbina, de chorro múltiple, co (material) | 1 | 18.78 | 18.78 |
| A0123 | h | Oficial 1ª fontanero | 0.45 | 18.24 | 8.21 |
| A0133 | h | Ayudante fontanero | 0.45 | 16.4 | 7.38 |
|  |  | Total |  |  | 34.37 |

| Medición | Uds. | Parcial |
|---|---|---|
|  | 78 | 78.00 |
|  | 23 | 23.00 |
| Total |  | 101 |

### 13.04 APARATOS SANITARIOS
Importe: 47340.26

**13.04.01** ud Fregadero de acero inoxidable, un seno
109 ud × 65.86 = 7178.74
Suministro y colocación de fregadero, de un seno, de acero inoxidable de 1 mm de espesor, acabado en satinado, de 500x500x300., con valvula de desagüe con tapon y rebosadero o con tubo rebosadero en puestos de pescados y obradores, preparado para instalar grifería monomando con caño giratorio y aireador, para colocar sobre mueble soporte, incluso peto sanitario en trasera y un lateral, en acero inox de 10 cm de altura. Incluso mueble soporte de patas de acero inoxidable de tubo de 40x40 mm, con bastidor inferior de refuerzo y entrepaño intermedio, soporte desplazado en su parte trasera para salvar la curva sanitaria del suelo. Pies regulables para favorecer la estabilidad. Incluso válvula de desagüe de 40 mm., llaves de escuadra de 1/2" cromadas, instalado y funcionando.
Marca/modelo: Fricosmos o similar o equivalente, previa presentación de muestra y aprobacion de la D.F.
Completamente instalado y funcionando

| Código | Ud | Descripción | Rendimiento | Precio | Importe |
|---|---|---|---|---|---|
| BKLA1ca | ud | Fregadero acero inoxidable de un solo seno (material) | 1 | 50.27 | 50.27 |
| A0123 | h | Oficial 1ª fontanero | 0.45 | 18.24 | 8.21 |
| A0133 | h | Ayudante fontanero | 0.45 | 16.4 | 7.38 |
|  |  | Total |  |  | 65.86 |

| Medición | Uds. | Parcial |
|---|---|---|
|  | 82 | 82.00 |
|  | 27 | 27.00 |
| Total |  | 109 |

**13.04.02** ud Grifería cromada para fregadero, con caño tubular gira
109 ud × 80.55 = 8779.95
Grifería cromada para fregadero, con caño tubular giratorio, aireador, llaves de regulación visibles y enlaces de alimentación flexibles para entradas de DN 15 mm. Accionamiento por doble pedal para agua caliente y agua fria, completamente instalado y funcionando, incluyendo todas las piezas y complementos necesarios.
Se incluirá adicionalmente la instalación en los puestos de pescaderia y obradores, de un grifo ducha mural dos aguas, con caudal de 17 l/min, de dimensiones aproximadas de 450(L)x1250(H)x1/2¨(D) y temeperatura max. de 80º y llave de corte de agua fria y acs. Completamente instalado y funcionado.

| Código | Ud | Descripción | Rendimiento | Precio | Importe |
|---|---|---|---|---|---|
| BKPC5ca | ud | Grifería cromada para fregadero con caño giratorio y a (material) | 1 | 50 | 50.00 |
| BKPC6 | ud | Llave de regulación. (material) | 2 | 6.58 | 13.16 |
| BKPC7 | ud | Enlace de alimentación flexible. (material) | 2 | 0.9 | 1.80 |
| A0123 | h | Oficial 1ª fontanero | 0.45 | 18.24 | 8.21 |
| A0133 | h | Ayudante fontanero | 0.45 | 16.4 | 7.38 |
|  |  | Total |  |  | 80.55 |

| Medición | Uds. | Parcial |
|---|---|---|
|  | 27 | 27.00 |
|  | 82 | 82.00 |
| Total |  | 109 |

**13.04.03** ud Inodoro completo de porcelana vitrificada de color blanco , con
21 ud × 230.67 = 4844.07
Inodoro completo de porcelana vitrificada de color blanco , compuesto por taza para tanque bajo con salida vertical , tanque con tapa y mecanismo de doble descarga, llave de regulación visible, asiento y tapa lacados, con elementos de fijación a suelo y conectado a red de evacuación. Completamente instalado. Marca/modelo: ROCA VICTORIA o equivalente

| Código | Ud | Descripción | Rendimiento | Precio | Importe |
|---|---|---|---|---|---|
| BKCB6aa | ud | Taza para inodoro de color blanco , para tanque bajo salida vert (material) | 1 | 71.9 | 71.90 |
| BKCB7 | ud | Tanque con tapa y mecanismos de doble descarga (material) | 1 | 86.2 | 86.20 |
| BKCB3 | ud | Llave de regulación visible para inodoro con tanque bajo. (material) | 1 | 10.52 | 10.52 |
| BKCB8a | ud | Asiento y tapa lacados para inodoro color blanco. (material) | 1 | 37.8 | 37.80 |
| A0123 | h | Oficial 1ª fontanero | 0.7 | 18.24 | 12.77 |
| A0133 | h | Ayudante fontanero | 0.7 | 16.4 | 11.48 |
|  |  | Total |  |  | 230.67 |

**13.04.04** ud Inodoro para minusválidos de porcelana vitrificada de color blan
4 ud × 300.49 = 1201.96
Inodoro para minusválidos de porcelana vitrificada de color blanco, compuesto por taza de vaso alargado con salida horizontal, tanque con tapa, mecanismos y llave de regulación visible, asiento extraible en plástico antideslizante, con elementos de fijación a suelo, conectado a red de evacuación. Completamente instalado. Marca/modelo: ROCA ACCES o equivalente

| Código | Ud | Descripción | Rendimiento | Precio | Importe |
|---|---|---|---|---|---|
| BKCC1a | ud | Inodoro para minusválidos (material) | 1 | 261.8 | 261.80 |
| BKCB9a | ud | llave de regulación para inodoro de minusválidos (material) | 1 | 7.51 | 7.51 |
| A0123 | h | Oficial 1ª fontanero | 0.9 | 18.24 | 16.42 |
| A0133 | h | Ayudante fontanero | 0.9 | 16.4 | 14.76 |
|  |  | Total |  |  | 300.49 |

| Medición | Uds. | Parcial |
|---|---|---|
|  | 2 | 2.00 |
|  | 2 | 2.00 |
| Total |  | 4 |

**13.04.05** ud Lavabo de porcelana vitrificada color blanco , sobre encimera, c
37 ud × 124.91 = 4621.67
Lavabo de porcelana vitrificada color blanco , para empotrar sobre encimera, con desagüe cromado de 32 mm sin, con enlaces, con anclajes y fijaciones. Completamente instalado. Marca/modelo: ROCA HAPPENING o equivalente

| Código | Ud | Descripción | Rendimiento | Precio | Importe |
|---|---|---|---|---|---|
| BKAC1aa | ud | Lavabo blanco para empotrar con anclajes y fijaciones. (material) | 1 | 100.3 | 100.30 |
| BKAA1a | ud | Desagüe cromado de 32 mm, sin con enlaces. (material) | 1 | 9.02 | 9.02 |
| A0123 | h | Oficial 1ª fontanero | 0.45 | 18.24 | 8.21 |
| A0133 | h | Ayudante fontanero | 0.45 | 16.4 | 7.38 |
|  |  | Total |  |  | 124.91 |

| Medición | Uds. | Parcial |
|---|---|---|
|  | 7 | 7.00 |
|  | 30 | 30.00 |
| Total |  | 37 |

**13.04.06** ud Lavabo mural para minusválidos color blanco de porcelana vitrifi
4 ud × 918.84 = 3675.36
lavabo mural para minusválidos color blanco de porcelana vitrificada con frontal cóncavo, apoyo anatómico para codos, con desagüe cromado y enlace flexible, inclinación frontal por barra neumática con juego de soportes, anclajes y fijaciones. Completamente instalado. Marca/modelo: ROCA ACCESS o equivalente

| Código | Ud | Descripción | Rendimiento | Precio | Importe |
|---|---|---|---|---|---|
| BKAF1 | ud | Lavabo mural para minusválidos (material) | 1 | 901.52 | 901.52 |
| A0123 | h | Oficial 1ª fontanero | 0.5 | 18.24 | 9.12 |
| A0133 | h | Ayudante fontanero | 0.5 | 16.4 | 8.20 |
|  |  | Total |  |  | 918.84 |

**13.04.07** ud Grifo mezclador temporizado para lavabo con cuerpo de latón puli
41 ud × 158.16 = 6484.56
Grifo mezclador temporizado para lavabo con cuerpo de latón pulido y cromado, cabezal pulsador, aireador, cierre automático ajustable, caudal instantáneo regulable, con latiguillos flexibles y llaves de regulación de conexión a red. Marca/modelo: ROCA INSTANT Ref A5A3177C00 o equivalente

| Código | Ud | Descripción | Rendimiento | Precio | Importe |
|---|---|---|---|---|---|
| BKBF1c | ud | Grifo mezclador temporizado para lavabo, con cierre automático ajustable y caudal regulable. (material) | 1 | 139.74 | 139.74 |
| BKBF6c | ud | Conexión flexible para grifo mezclador temporizado. (material) | 2 | 0.9 | 1.80 |
| BKBF2c | ud | Llave de regulación para grifo mezclador temporizado. (material) | 2 | 6.58 | 13.16 |
| A0123 | h | Oficial 1ª fontanero | 0.1 | 18.24 | 1.82 |
| A0133 | h | Ayudante fontanero | 0.1 | 16.4 | 1.64 |
|  |  | Total |  |  | 158.16 |

| Medición | Uds. | Parcial |
|---|---|---|
|  | 9 | 9.00 |
|  | 32 | 32.00 |
| Total |  | 41 |

**13.04.08** ud Grifo mezclador temporizado ducha, ejecución superficie , con tu
8 ud × 282.16 = 2257.28
Grifo mezclador temporizado para ducha, ejecución superficie , cuerpo de latón cromado, selección de temperatura, botón pulsador, cierre automático ajustable, válvulas de retención incorporadas, racores de conexión, conectado a válvula depresora para vaciado automático rociador, con tubo de conexión y rociador cromados. Marca/modelo: ROCA SPRINT o equivalente

| Código | Ud | Descripción | Rendimiento | Precio | Importe |
|---|---|---|---|---|---|
| BKGF1c | ud | Grifo mezclador temporizado con racores de conexión. (material) | 1 | 166.48 | 166.48 |
| BKGF2c | ud | Tubo de conexión y rociador. (material) | 1 | 87.22 | 87.22 |
| BKQD3 | ud | Válvula depresora de vaciado (material) | 1 | 25 | 25.00 |
| A0123 | h | Oficial 1ª fontanero | 0.1 | 18.24 | 1.82 |
| A0133 | h | Ayudante fontanero | 0.1 | 16.4 | 1.64 |
|  |  | Total |  |  | 282.16 |

**13.04.09** ud Urinario mural de porcelana vitrificada de color blanco, conecta
5 ud × 154.51 = 772.55
Urinario mural de porcelana vitrificada de color blanco, con juego de fijaciones y piezas complementarias, conectado a red de evacuación. Completamente instalado. Marca/modelo: ROCA EURET o equivalente

| Código | Ud | Descripción | Rendimiento | Precio | Importe |
|---|---|---|---|---|---|
| BKDA1 | ud | Urinario mural color blanco. (material) | 1 | 93.16 | 93.16 |
| BKDA2 | ud | Fijaciones y piezas complementarias para urinario. (material) | 1 | 40.57 | 40.57 |
| A0123 | h | Oficial 1ª fontanero | 0.6 | 18.24 | 10.94 |
| A0133 | h | Ayudante fontanero | 0.6 | 16.4 | 9.84 |
|  |  | Total |  |  | 154.51 |

**13.04.10** ud Grifo pulsador para urinario, de latón cromado, accionamiento pu
5 ud × 51.61 = 258.05
Grifo pulsador para urinario, de latón cromado, de accionamiento mediante pulsador, cierre automático temporizado, caudal instantáneo regulable, con racores de conexión a red y tubo de enlace de latón cromado. Completamente instalado. Marca/modelo: ROCA INSTANT REF. A5A9277C00 o equivalente

| Código | Ud | Descripción | Rendimiento | Precio | Importe |
|---|---|---|---|---|---|
| BKEC1c | ud | Grifo pulsador para urinario con racores de conexión (material) | 1 | 28.85 | 28.85 |
| BKEC2c | ud | Tubo de enlace de latón cromado. (material) | 1 | 9.6 | 9.60 |
| A0123 | h | Oficial 1ª fontanero | 0.38 | 18.24 | 6.93 |
| A0133 | h | Ayudante fontanero | 0.38 | 16.4 | 6.23 |
|  |  | Total |  |  | 51.61 |

**13.04.11** ud Vertedero de porcelana vitrificada, color blanco, con enchufe un
1 ud × 111.71 = 111.71
Vertedero de porcelana vitrificada, color blanco, con enchufe unión y complementos tipo reja de acero inoxidable con almohadilla, rejilla desagüe de porcelana y juego fijación. Completamente instalado. Marca/modelo: ROCA GARDA o equivalente

| Código | Ud | Descripción | Rendimiento | Precio | Importe |
|---|---|---|---|---|---|
| BKMA1 | ud | Vertedero con enchufe unión. (material) | 1 | 57.61 | 57.61 |
| BKMA2 | ud | Reja de acero inoxidable con almohadilla. (material) | 1 | 33.57 | 33.57 |
| BKMA3 | ud | Rejilla de porcelana de desagüe. (material) | 1 | 2.34 | 2.34 |
| BKMA4 | ud | Juego fijación. (material) | 1 | 0.87 | 0.87 |
| A0123 | h | Oficial 1ª fontanero | 0.5 | 18.24 | 9.12 |
| A0133 | h | Ayudante fontanero | 0.5 | 16.4 | 8.20 |
|  |  | Total |  |  | 111.71 |

**13.04.12** ud Grifería mural monomando cromada para vertedero , con caño tubul
1 ud × 78.7 = 78.70
Grifería mural monomando cromada para vertedero , con caño tubular giratorio y aireador, con racores de conexión para entradas de DN 15 mm. Completamente instalada. Marca/modelo: ROCA BRAVA o equivalente

| Código | Ud | Descripción | Rendimiento | Precio | Importe |
|---|---|---|---|---|---|
| BKPC2ca | ud | Grifería mural monomando cromada para vertedero con caño girator (material) | 1 | 63.11 | 63.11 |
| A0123 | h | Oficial 1ª fontanero | 0.45 | 18.24 | 8.21 |
| A0133 | h | Ayudante fontanero | 0.45 | 16.4 | 7.38 |
|  |  | Total |  |  | 78.7 |

**13.04.13** ud Montaje y conexionado de lavabos con sus griferías y accesorios,
41 ud × 34 = 1394.00
Montaje y conexionado de lavabos con sus griferías y accesorios, incluyendo los pequeños materiales necesarios para realizar su instalación. Completamente instalado.

| Código | Ud | Descripción | Rendimiento | Precio | Importe |
|---|---|---|---|---|---|
| BKQA1 | ud | Accesorios y pequeño material necesario para montaje de lavabos. (material) | 1 | 2.82 | 2.82 |
| A0123 | h | Oficial 1ª fontanero | 0.9 | 18.24 | 16.42 |
| A0133 | h | Ayudante fontanero | 0.9 | 16.4 | 14.76 |
|  |  | Total |  |  | 34 |

| Medición | Uds. | Parcial |
|---|---|---|
|  | 9 | 9.00 |
|  | 32 | 32.00 |
| Total |  | 41 |

**13.04.14** ud Montaje y conexionado de inodoros con sus griferías y accesorios
26 ud × 41.55 = 1080.30
Montaje y conexionado de inodoros con sus griferías y accesorios, incluyendo los pequeños materiales necesarios para realizar su instalación. Completamente instalado.

| Código | Ud | Descripción | Rendimiento | Precio | Importe |
|---|---|---|---|---|---|
| BKQB3 | ud | Accesorios y pequeño material necesario para montaje de inodoros (material) | 1 | 3.45 | 3.45 |
| A0123 | h | Oficial 1ª fontanero | 1.1 | 18.24 | 20.06 |
| A0133 | h | Ayudante fontanero | 1.1 | 16.4 | 18.04 |
|  |  | Total |  |  | 41.55 |

| Medición | Uds. | Parcial |
|---|---|---|
|  | 5 | 5.00 |
|  | 21 | 21.00 |
| Total |  | 26 |

**13.04.15** ud Montaje y conexionado de urinarios con sus griferías y accesorio
5 ud × 35.88 = 179.40
Montaje y conexionado de urinarios con sus griferías y accesorios, incluyendo los pequeños materiales necesarios para realizar su instalación. Completamente instalado.

| Código | Ud | Descripción | Rendimiento | Precio | Importe |
|---|---|---|---|---|---|
| BKQC1 | ud | Accesorios y pequeño material necesario para montaje de urinario (material) | 1 | 2.97 | 2.97 |
| A0123 | h | Oficial 1ª fontanero | 0.95 | 18.24 | 17.33 |
| A0133 | h | Ayudante fontanero | 0.95 | 16.4 | 15.58 |
|  |  | Total |  |  | 35.88 |

**13.04.16** ud Montaje y conexionado de duchas con sus griferías y accesorios.
8 ud × 46.61 = 372.88
Montaje y conexionado de duchas con sus griferías y accesorios, incluyendo los pequeños materiales necesarios para realizar su instalación. Completamente instalado.

| Código | Ud | Descripción | Rendimiento | Precio | Importe |
|---|---|---|---|---|---|
| BKQD1 | ud | Accesorios y pequeño material necesario para montaje de duchas. (material) | 1 | 3.31 | 3.31 |
| A0123 | h | Oficial 1ª fontanero | 1.25 | 18.24 | 22.80 |
| A0133 | h | Ayudante fontanero | 1.25 | 16.4 | 20.50 |
|  |  | Total |  |  | 46.61 |

**13.04.17** ud Montaje y conexionado de fregaderos con sus griferías y accesori
111 ud × 36.07 = 4003.77
Montaje y conexionado de fregaderos con sus griferías y accesorios, incluyendo los pequeños materiales necesarios para realizar su instalación. Completamente instalado.

| Código | Ud | Descripción | Rendimiento | Precio | Importe |
|---|---|---|---|---|---|
| BKQG1 | ud | Accesorios y pequeño material necesario para montaje de fregader (material) | 1 | 3.16 | 3.16 |
| A0123 | h | Oficial 1ª fontanero | 0.95 | 18.24 | 17.33 |
| A0133 | h | Ayudante fontanero | 0.95 | 16.4 | 15.58 |
|  |  | Total |  |  | 36.07 |

| Medición | Uds. | Parcial |
|---|---|---|
| nuevo | 2 | 2.00 |
|  | 82 | 82.00 |
|  | 27 | 27.00 |
| Total |  | 111 |

**13.04.18** ud Montaje y conexionado de vertederos con sus griferías y accesori
1 ud × 45.31 = 45.31
Montaje y conexionado de vertederos con sus griferías y accesorios, incluyendo los pequeños materiales necesarios para realizar su instalación. Completamente instalado.

| Código | Ud | Descripción | Rendimiento | Precio | Importe |
|---|---|---|---|---|---|
| BKQH1 | ud | Accesorios y pequeño material necesario para montaje de verteder (material) | 1 | 3.74 | 3.74 |
| A0123 | h | Oficial 1ª fontanero | 1.2 | 18.24 | 21.89 |
| A0133 | h | Ayudante fontanero | 1.2 | 16.4 | 19.68 |
|  |  | Total |  |  | 45.31 |

### 13.05 TRABAJOS AUXILIARES, AYUDAS Y VARIOS
Importe: 5906.6

**13.05.01** ud Control de Calidad y Pruebas según especificaciones del PCC de l
1 ud × 950 = 950.00
Control de Calidad y Pruebas según especificaciones del Protocolo de Control de Calidad LEED de las instalaciones de fontaneria

| Código | Ud | Descripción | Rendimiento | Precio | Importe |
|---|---|---|---|---|---|
| B2AB2gaa | ud | Protocolo de Control de Calidad de las instalaciones de climatiz (material) | 1 | 950 | 950.00 |
|  |  | Total |  |  | 950 |

**13.05.02** ud Preparación de toda la documentación de obra de la instalación d
1 ud × 600 = 600.00
Preparación de toda la documentación de obra de la instalación de fontaneria según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1ba | ud | Documentación de ejecución y final de obra de fontaneria . (material) | 1 | 600 | 600.00 |
|  |  | Total |  |  | 600 |

**13.05.03** ud Legalización de todas las instalaciones de fontaneria que se vea
1 ud × 500 = 500.00
Legalización de todas las instalaciones de fontaneria que se vean afectadas en este capítulo de los presupuestos, incluyendo la preparación y visados de proyectos en el Colegio Profesional correspondiente y la presentación y seguimiento hasta buen fin de los expedientes ante los Servicios Territoriales de Industria y Entidades Colaboradoras, incluso el abono de las tasas correspondientes. Se incluyen todos los trámites administrativos que haya que realizar con cualquier organismo oficial para llevar a buen término las instalaciones de este capítulo, así como el contrato de mantenimiento preceptivo i obligatorio que marque el Servicio de Industria ante la presentación del expediente.

| Código | Ud | Descripción | Rendimiento | Precio | Importe |
|---|---|---|---|---|---|
| B2AA2aaa | ud | Legalización instalaciones de climatización . (material) | 1 | 500 | 500.00 |
|  |  | Total |  |  | 500 |

**13.05.04** ud Desmontaje de la instalación existente de fontaneria (bateria de
1 ud × 3856.6 = 3856.60
Desmontaje de la instalación existente de fontaneria (bateria de contadores, tuberias, etc...) , en planta baja y zonas de reforma de planta sotano , con carga, transporte y descarga a vertedero autorizado o almacén que indique la Dirección Facultativa o la propiedad.

| Código | Ud | Descripción | Rendimiento | Precio | Importe |
|---|---|---|---|---|---|
| B1AB1f | ud | Desmontaje instalación existente de fontaneria (bateria de conta (material) | 1 | 3856.6 | 3856.60 |
|  |  | Total |  |  | 3856.6 |

## 14 SANEAMIENTO
Importe: 54428.2

### 14.01 SANEAMIENTO FECAL
Importe: 46329.9

**14.01.01** m Tubería de PVC-U tipo B, según UNE-EN 1329-1, de 40 mm con union
65 m × 8.38 = 544.70
Tubería de PVC-U tipo B, según UNE-EN 1329-1, de 40 mm de diámetro nominal con uniones encoladas o mediante juntas de estanqueidad, con p.p. de accesorios y elementos de sujeción con abrazaderas isofónicas. Completamente instalada. Marca/modelo: NUEVA TERRAIN o equivalente

| Código | Ud | Descripción | Rendimiento | Precio | Importe |
|---|---|---|---|---|---|
| BDEA1b | m | Tubo de PVC-U tipo B , UNE-EN 1329-1 de 40 mm (material) | 1 | 1.46 | 1.46 |
| BDEA2b | pp | Accesorios y soportes para tubo de PVC tipo B de 40 mm (material) | 1 | 0.33 | 0.33 |
| A0124 | h | Oficial 1ª montador | 0.19 | 18.24 | 3.47 |
| A0134 | h | Ayudante montador | 0.19 | 16.42 | 3.12 |
|  |  | Total |  |  | 8.38 |

**14.01.02** m Tubería de PVC-U tipo B, según UNE-EN 1329-1, de 50 mm con union
85 m × 10.25 = 871.25
Tubería de PVC-U tipo B, según UNE-EN 1329-1, de 50 mm de diámetro nominal con uniones encoladas o mediante juntas de estanqueidad, con p.p. de accesorios y elementos de sujeción con abrazaderas isofónicas. Completamente instalada. Marca/modelo: NUEVA TERRAIN o equivalente

| Código | Ud | Descripción | Rendimiento | Precio | Importe |
|---|---|---|---|---|---|
| BDEA1c | m | Tubo de PVC-U tipo B , UNE-EN 1329-1 de 50 mm (material) | 1 | 1.82 | 1.82 |
| BDEA2c | pp | Accesorios y soportes para tubo de PVC tipo B de 50 mm (material) | 1 | 0.45 | 0.45 |
| A0124 | h | Oficial 1ª montador | 0.23 | 18.24 | 4.20 |
| A0134 | h | Ayudante montador | 0.23 | 16.42 | 3.78 |
|  |  | Total |  |  | 10.25 |

**14.01.03** m Tubería de PVC-U tipo BD, según UNE-EN 1329-1, de 110 mm
455 m × 15.36 = 6988.80
Tubería de PVC-U tipo BD, según UNE-EN 1329-1, de 110 mm de diámetro nominal, con uniones mediante junta elástica o encoladas, con p.p. de accesorios y elementos de sujeción con abrazaderas isofónicas. Completamente instalada. Marca/modelo: NUEVA TERRAIN o equivalente.

| Código | Ud | Descripción | Rendimiento | Precio | Importe |
|---|---|---|---|---|---|
| BDEA3aa | m | Tubo de PVC-U tipo BD, UNE-EN 1329-1 de 110 mm (material) | 1 | 3.6 | 3.60 |
| BDEA4aa | pp | Accesosrios y elementos de sujección para tubo de PVC-U tipo BD, (material) | 1 | 1.36 | 1.36 |
| A0124 | h | Oficial 1ª montador | 0.3 | 18.24 | 5.47 |
| A0134 | h | Ayudante montador | 0.3 | 16.42 | 4.93 |
|  |  | Total |  |  | 15.36 |

**14.01.04** m Tubería de PVC-U tipo BD, según UNE-EN 1329-1, de 125 mm
25 m × 21.12 = 528.00
Tubería de PVC-U tipo BD, según UNE-EN 1329-1, de 125 mm de diámetro nominal, con uniones mediante junta elástica o encoladas, con p.p. de accesorios y elementos de sujeción con abrazaderas isofónicas. Completamente instalada. Marca/modelo: NUEVA TERRAIN o equivalente.

| Código | Ud | Descripción | Rendimiento | Precio | Importe |
|---|---|---|---|---|---|
| BDEA3b | m | Tubo de PVC-U tipo BD, UNE-EN 1329-1 de 125 mm (material) | 1 | 4.92 | 4.92 |
| BDEA4b | pp | Accesosrios y elementos de sujección para tubo de PVC-U tipo BD, (material) | 1 | 1.64 | 1.64 |
| A0124 | h | Oficial 1ª montador | 0.42 | 18.24 | 7.66 |
| A0134 | h | Ayudante montador | 0.42 | 16.42 | 6.90 |
|  |  | Total |  |  | 21.12 |

**14.01.05** ud Arqueta registrable prefabricada PE, de 400 mm variable y extens
5 ud × 265.83 = 1329.15
Arqueta registrable del tipo prefabricada en PE, de 400 mm de diámetro de profundidad variable y extensible, equipada con acoplamiento de colectores de recepción y salida, con tapa y marco de de fundición con sumidero. Instalada en solera de hormigón y con material de relleno según detalles y especificaciones del fabricante. Completamente instalada. Marca/modelo: RASAN o equivalente

| Código | Ud | Descripción | Rendimiento | Precio | Importe |
|---|---|---|---|---|---|
| BJKA2ca | ud | Arqueta prefabricada en PE, de 400 (material) | 1 | 166.22 | 166.22 |
| BJKA7ca | ud | Tapa con marco de de fundición con sumidero para arqueta de PE d (material) | 1 | 75.35 | 75.35 |
| A0124 | h | Oficial 1ª montador | 0.7 | 18.24 | 12.77 |
| A0134 | h | Ayudante montador | 0.7 | 16.42 | 11.49 |
|  |  | Total |  |  | 265.83 |

**14.01.06** ud Instalación de saneamiento para conexionado y desagüe de sumider
102 ud × 28.69 = 2926.38
Instalación de saneamiento para conexionado y desagüe de sumidero , compuesto por parte proporcional de tubería de PVC , accesorios y soportes desde el aparato sanitario hasta bajante, colector o arqueta prevista en proyecto. Completamente instalado según planos, memoria, bases de cálculo y especificaciones técnicas del proyecto.

| Código | Ud | Descripción | Rendimiento | Precio | Importe |
|---|---|---|---|---|---|
| BJLA3cc | pp | Tubería de PVC para desagüe de sumidero . (material) | 1 | 5.56 | 5.56 |
| BJLA4cc | pp | Accesorios y soportes para desagües de sumidero . (material) | 1 | 2.34 | 2.34 |
| A0124 | h | Oficial 1ª montador | 0.6 | 18.24 | 10.94 |
| A0134 | h | Ayudante montador | 0.6 | 16.42 | 9.85 |
|  |  | Total |  |  | 28.69 |

| Medición | Uds. | Parcial |
|---|---|---|
|  | 79 | 79.00 |
|  | 23 | 23.00 |
| Total |  | 102 |

**14.01.07** ud Instalación de saneamiento para conexionado y desagüe de ducha ,
8 ud × 21.97 = 175.76
Instalación de saneamiento para conexionado y desagüe de ducha , compuesto por parte proporcional de tubería de PVC , accesorios y soportes desde el aparato sanitario hasta bajante, colector o arqueta prevista en proyecto. Completamente instalado según planos, memoria, bases de cálculo y especificaciones técnicas del proyecto.

| Código | Ud | Descripción | Rendimiento | Precio | Importe |
|---|---|---|---|---|---|
| BJLA3dd | pp | Tubería de PVC para desagüe de ducha . (material) | 1 | 4.9 | 4.90 |
| BJLA4dd | pp | Accesorios y soportes para desagües de ducha . (material) | 1 | 1.47 | 1.47 |
| A0124 | h | Oficial 1ª montador | 0.45 | 18.24 | 8.21 |
| A0134 | h | Ayudante montador | 0.45 | 16.42 | 7.39 |
|  |  | Total |  |  | 21.97 |

**14.01.08** ud Instalación de saneamiento para conexionado y desagüe de vertede
1 ud × 28.69 = 28.69
Instalación de saneamiento para conexionado y desagüe de vertedero , compuesto por parte proporcional de tubería de PVC , accesorios y soportes desde el aparato sanitario hasta bajante, colector o arqueta prevista en proyecto. Completamente instalado según planos, memoria, bases de cálculo y especificaciones técnicas del proyecto.

| Código | Ud | Descripción | Rendimiento | Precio | Importe |
|---|---|---|---|---|---|
| BJLA3cb | pp | Tubería de PVC para desagüe de vertedero . (material) | 1 | 5.56 | 5.56 |
| BJLA4cb | pp | Accesorios y soportes para desagües de vertedero . (material) | 1 | 2.34 | 2.34 |
| A0124 | h | Oficial 1ª montador | 0.6 | 18.24 | 10.94 |
| A0134 | h | Ayudante montador | 0.6 | 16.42 | 9.85 |
|  |  | Total |  |  | 28.69 |

**14.01.09** ud Instalación de saneamiento para conexionado y desagüe de fregade
111 ud × 21.97 = 2438.67
Instalación de saneamiento para conexionado y desagüe de fregadero , compuesto por parte proporcional de tubería de PVC , accesorios y soportes desde el aparato sanitario hasta bajante, colector o arqueta prevista en proyecto. Completamente instalado según planos, memoria, bases de cálculo y especificaciones técnicas del proyecto.

| Código | Ud | Descripción | Rendimiento | Precio | Importe |
|---|---|---|---|---|---|
| BJLA3db | pp | Tubería de PVC para desagüe de fregadero . (material) | 1 | 4.9 | 4.90 |
| BJLA4db | pp | Accesorios y soportes para desagües de fregadero . (material) | 1 | 1.47 | 1.47 |
| A0124 | h | Oficial 1ª montador | 0.45 | 18.24 | 8.21 |
| A0134 | h | Ayudante montador | 0.45 | 16.42 | 7.39 |
|  |  | Total |  |  | 21.97 |

| Medición | Uds. | Parcial |
|---|---|---|
|  | 27 | 27.00 |
|  | 82 | 82.00 |
| nuevo | 2 | 2.00 |
| Total |  | 111 |

**14.01.10** ud Instalación de saneamiento para conexionado y desagüe de WC , co
26 ud × 28.69 = 745.94
Instalación de saneamiento para conexionado y desagüe de WC , compuesto por parte proporcional de tubería de PVC , accesorios y soportes desde el aparato sanitario hasta bajante, colector o arqueta prevista en proyecto. Completamente instalado según planos, memoria, bases de cálculo y especificaciones técnicas del proyecto.

| Código | Ud | Descripción | Rendimiento | Precio | Importe |
|---|---|---|---|---|---|
| BJLA3ca | pp | Tubería de PVC para desagüe de WC . (material) | 1 | 5.56 | 5.56 |
| BJLA4ca | pp | Accesorios y soportes para desagües de WC . (material) | 1 | 2.34 | 2.34 |
| A0124 | h | Oficial 1ª montador | 0.6 | 18.24 | 10.94 |
| A0134 | h | Ayudante montador | 0.6 | 16.42 | 9.85 |
|  |  | Total |  |  | 28.69 |

| Medición | Uds. | Parcial |
|---|---|---|
|  | 5 | 5.00 |
|  | 21 | 21.00 |
| Total |  | 26 |

**14.01.11** ud Instalación de saneamiento para conexionado y desagüe de lavabo
41 ud × 21.97 = 900.77
Instalación de saneamiento para conexionado y desagüe de lavabo , compuesto por parte proporcional de tubería de PVC , accesorios y soportes desde el aparato sanitario hasta bajante, colector o arqueta prevista en proyecto. Completamente instalado según planos, memoria, bases de cálculo y especificaciones técnicas del proyecto.

| Código | Ud | Descripción | Rendimiento | Precio | Importe |
|---|---|---|---|---|---|
| BJLA3da | pp | Tubería de PVC para desagüe de lavabo . (material) | 1 | 4.9 | 4.90 |
| BJLA4da | pp | Accesorios y soportes para desagües de lavabo . (material) | 1 | 1.47 | 1.47 |
| A0124 | h | Oficial 1ª montador | 0.45 | 18.24 | 8.21 |
| A0134 | h | Ayudante montador | 0.45 | 16.42 | 7.39 |
|  |  | Total |  |  | 21.97 |

| Medición | Uds. | Parcial |
|---|---|---|
|  | 9 | 9.00 |
|  | 32 | 32.00 |
| Total |  | 41 |

**14.01.12** ud Instalación de saneamiento para conexionado y desagüe de Urinari
5 ud × 21.97 = 109.85
Instalación de saneamiento para conexionado y desagüe de Urinario , compuesto por parte proporcional de tubería de PVC , accesorios y soportes desde el aparato sanitario hasta bajante, colector o arqueta prevista en proyecto. Completamente instalado según planos, memoria, bases de cálculo y especificaciones técnicas del proyecto.

| Código | Ud | Descripción | Rendimiento | Precio | Importe |
|---|---|---|---|---|---|
| BJLA3dc | pp | Tubería de PVC para desagüe de Urinario . (material) | 1 | 4.9 | 4.90 |
| BJLA4dc | pp | Accesorios y soportes para desagües de Urinario . (material) | 1 | 1.47 | 1.47 |
| A0124 | h | Oficial 1ª montador | 0.45 | 18.24 | 8.21 |
| A0134 | h | Ayudante montador | 0.45 | 16.42 | 7.39 |
|  |  | Total |  |  | 21.97 |

**14.01.13** ud Instalación de saneamiento para conexionado y desagüe de lavavaj
4 ud × 21.97 = 87.88
Instalación de saneamiento para conexionado y desagüe de lavavajillas , compuesto por parte proporcional de tubería de PVC , accesorios y soportes desde el aparato sanitario hasta bajante, colector o arqueta prevista en proyecto. Completamente instalado según planos, memoria, bases de cálculo y especificaciones técnicas del proyecto.

| Código | Ud | Descripción | Rendimiento | Precio | Importe |
|---|---|---|---|---|---|
| BJLA3de | pp | Tubería de PVC para desagüe de lavavajillas . (material) | 1 | 4.9 | 4.90 |
| BJLA4de | pp | Accesorios y soportes para desagües de lavavajillas . (material) | 1 | 1.47 | 1.47 |
| A0124 | h | Oficial 1ª montador | 0.45 | 18.24 | 8.21 |
| A0134 | h | Ayudante montador | 0.45 | 16.42 | 7.39 |
|  |  | Total |  |  | 21.97 |

**14.01.14** ud Instalación de saneamiento para conexionado y desagüe de reja ,
64 ud × 21.97 = 1406.08
Instalación de saneamiento para conexionado y desagüe de reja , compuesto por parte proporcional de tubería de PVC , accesorios y soportes desde el aparato sanitario hasta bajante, colector o arqueta prevista en proyecto. Completamente instalado según planos, memoria, bases de cálculo y especificaciones técnicas del proyecto.

| Código | Ud | Descripción | Rendimiento | Precio | Importe |
|---|---|---|---|---|---|
| BJLA3df | pp | Tubería de PVC para desagüe de reja . (material) | 1 | 4.9 | 4.90 |
| BJLA4df | pp | Accesorios y soportes para desagües de reja . (material) | 1 | 1.47 | 1.47 |
| A0124 | h | Oficial 1ª montador | 0.45 | 18.24 | 8.21 |
| A0134 | h | Ayudante montador | 0.45 | 16.42 | 7.39 |
|  |  | Total |  |  | 21.97 |

**14.01.15** ud Instalación de saneamiento para conexionado y desagüe de colecto
15 ud × 21.97 = 329.55
Instalación de saneamiento para conexionado y desagüe de colector suelo radiante , compuesto por parte proporcional de tubería de PVC , accesorios y soportes desde el aparato sanitario hasta bajante, colector o arqueta prevista en proyecto. Completamente instalado según planos, memoria, bases de cálculo y especificaciones técnicas del proyecto.

| Código | Ud | Descripción | Rendimiento | Precio | Importe |
|---|---|---|---|---|---|
| BJLA3dg | pp | Tubería de PVC para desagüe de colector suelo radiante . (material) | 1 | 4.9 | 4.90 |
| BJLA4dg | pp | Accesorios y soportes para desagües de colector suelo radiante . (material) | 1 | 1.47 | 1.47 |
| A0124 | h | Oficial 1ª montador | 0.45 | 18.24 | 8.21 |
| A0134 | h | Ayudante montador | 0.45 | 16.42 | 7.39 |
|  |  | Total |  |  | 21.97 |

**14.01.16** ud Sumidero sifónico a.inoxidable, tapa rejilla cuadrada , sifón re
23 ud × 50.68 = 1165.64
Sumidero sifónico de acero inoxidable, instalado en camaras , con tapa rejilla cuadrada , sifón registrable y desagüe de 90 mm de diámetro conectado a red de evacuación. Completamente instalado. Marca/modelo: PREZASA o equivalente

| Código | Ud | Descripción | Rendimiento | Precio | Importe |
|---|---|---|---|---|---|
| BJDE1aa | ud | Sumidero sifónico de acero inoxidable con desagüe de 90 mm de di (material) | 1 | 38.9 | 38.90 |
| A0124 | h | Oficial 1ª montador | 0.34 | 18.24 | 6.20 |
| A0134 | h | Ayudante montador | 0.34 | 16.42 | 5.58 |
|  |  | Total |  |  | 50.68 |

**14.01.17** ud Sumidero sifónico a.inoxidable, tapa rejilla cuadrada , sifón re
78 ud × 50.68 = 3953.04
Sumidero sifónico de acero inoxidable, instalado en mercado , con tapa rejilla cuadrada , sifón registrable y desagüe de 90 mm de diámetro conectado a red de evacuación. Completamente instalado. Marca/modelo: PREZASA o equivalente

| Código | Ud | Descripción | Rendimiento | Precio | Importe |
|---|---|---|---|---|---|
| BJDE1ba | ud | Sumidero sifónico de acero inoxidable con desagüe de 90 mm de di (material) | 1 | 38.9 | 38.90 |
| A0124 | h | Oficial 1ª montador | 0.34 | 18.24 | 6.20 |
| A0134 | h | Ayudante montador | 0.34 | 16.42 | 5.58 |
|  |  | Total |  |  | 50.68 |

**14.01.18** ud Conexionado a la instalación existente de saneamiento , incluyen
27 ud × 192.53 = 5198.31
Conexionado a la instalación existente de saneamiento , incluyendo los trabajos y materiales necesarios para realizar estas tareas según especificaciones técnicas y dejar la instalación completamente terminada.

| Código | Ud | Descripción | Rendimiento | Precio | Importe |
|---|---|---|---|---|---|
| B1KB11b | ud | Material necesario para el conexionado a la instalación existent (material) | 1 | 142.5 | 142.50 |
| A0125 | h | Oficial 1ª albañil | 1.5 | 17.66 | 26.49 |
| A0165 | h | Peón | 1.5 | 15.69 | 23.54 |
|  |  | Total |  |  | 192.53 |

| Medición | Uds. | Parcial |
|---|---|---|
| bajante | 15 | 15.00 |
| enterrado | 12 | 12.00 |
| Total |  | 27 |

**14.01.19** ud Bomba sumergible para evacuación de aguas pluvial , estacionaria
1 ud × 1303.66 = 1303.66
Bomba sumergible para evacuación de aguas pluvial , del tipo estacionaria, para un caudal de 2,5 l/s y una altura de elevación de 10 m, con motor trifásico de 0,733 kW, incluso zócalo de descarga, acoplamiento de la bomba con anclajes y soportes, tubo guía galvanizado de 32 mm, e impulsor con diámetro de paso de 12 mm. Completamente instalada. Marca/modelo: GRUNDFOS UNILIFT AP12.40.06.A1 o equivalente

| Código | Ud | Descripción | Rendimiento | Precio | Importe |
|---|---|---|---|---|---|
| BCGA1a | ud | Bomba sumergible de aguas pluvial, para 2,5 l/s a 10 m, con moto (material) | 1 | 999 | 999.00 |
| BCGA2 | ud | Zócalo de descarga y acoplamiento de la bomba con anclajes y sop (material) | 1 | 135 | 135.00 |
| BCGA3a | ud | Tubo guía galvanizado de 32 mm para bomba sumergible. (material) | 1 | 135 | 135.00 |
| A0124 | h | Oficial 1ª montador | 1 | 18.24 | 18.24 |
| A0134 | h | Ayudante montador | 1 | 16.42 | 16.42 |
|  |  | Total |  |  | 1303.66 |

**14.01.20** m Tubería de fundición gris para saneamiento colgado, norma UNE-EN
192 m × 30.4 = 5836.80
Tubería de fundición gris para saneamiento colgado, según norma UNE-EN 877, de 100 mm de diámetro, con enchufe campana y junta elástica, con p.p. de accesorios. Completamente instalada. Marca/modelo: ABNPIPE SMB o equivalente

| Código | Ud | Descripción | Rendimiento | Precio | Importe |
|---|---|---|---|---|---|
| BDHA7aa | ud | Tubería de fundición gris para saneamiento colgado segúnUNE-EN 8 (material) | 1 | 11.55 | 11.55 |
| BDHA8aa | ud | Junta elástica para tubo fundición gris, saneamiento colgado de (material) | 1 | 1.26 | 1.26 |
| BDHA6aa | ud | Accesorios y elementos de sujeción para tubo de 100 mm. (material) | 1 | 1.99 | 1.99 |
| A0124 | h | Oficial 1ª montador | 0.45 | 18.24 | 8.21 |
| A0134 | h | Ayudante montador | 0.45 | 16.42 | 7.39 |
|  |  | Total |  |  | 30.4 |

| Medición | Uds. | Largo | Ancho | Alto | Parcial |
|---|---|---|---|---|---|
|  | 12 | 1 | 1 | 6 | 72.00 |
|  | 120 |  |  |  | 120.00 |
| Total |  |  |  |  | 192 |

**14.01.21** ud Desmontaje de la instalación existente de saneamiento , en tuber
1 ud × 1930.82 = 1930.82
Desmontaje de la instalación existente exterior de saneamiento , en tuberias existentes, con carga, transporte y descarga a vertedero autorizado o almacén que indique la Dirección Facultativa o la propiedad.

| Código | Ud | Descripción | Rendimiento | Precio | Importe |
|---|---|---|---|---|---|
| B1AB1ca | ud | Desmontaje instalación existente de saneamiento , en tuberias ex (material) | 1 | 1930.82 | 1930.82 |
|  |  | Total |  |  | 1930.82 |

**14.01.22** ud Desmontaje de la instalación existente de saneamiento , en pozo
1 ud × 258.56 = 258.56
Desmontaje de la instalación existente de saneamiento , en pozo existente , con carga, transporte y descarga a vertedero autorizado o almacén que indique la Dirección Facultativa o la propiedad.

| Código | Ud | Descripción | Rendimiento | Precio | Importe |
|---|---|---|---|---|---|
| B1AB1ba | ud | Desmontaje instalación existente de saneamiento , en pozo existe (material) | 1 | 258.56 | 258.56 |
|  |  | Total |  |  | 258.56 |

**14.01.23** m2 Apuntalamiento y entibación cuajada para una protección del 100
150 m2 × 14.64 = 2196.00
Apuntalamiento y entibación cuajada para una protección del 100%, mediante módulos metálicos, compuestos por paneles de chapa de acero y codales extensibles, en zanjas de hasta 3 m de profundidad y de hasta 1 m de anchura. Amortizables los módulos metálicos en 200 usos.

| Código | Ud | Descripción | Rendimiento | Precio | Importe |
|---|---|---|---|---|---|
| B1ABX1 | m2 | Módulo metálico, compuesto por paneles de chapa de acero y codal (material) | 0.005 | 232 | 1.16 |
| C1ABX1 | h | Retroexcavadora hidráulica sobre neumáticos, de 125 kW. (material) | 0.151 | 49.88 | 7.53 |
| A0125 | h | Oficial 1ª albañil | 0.121 | 17.66 | 2.14 |
| A0165 | h | Peón | 0.243 | 15.69 | 3.81 |
|  |  | Total |  |  | 14.64 |

**14.01.24** m3 Excavación de zanjas para saneamiento , solera de lecho de arena
65 m3 × 21.08 = 1370.20
Excavación de zanjas para saneamiento mediante movimiento de tierras a base de excavación en cualquier tipo de terreno por medios mecánicos o manuales, incluyendo formación de solera de lecho de arena, relleno y compactado, refuerzo de hormigón en masa en calzadas y cruces transitados por vehículos de 100 kg/cm² de resistencia y 30 cm de espesor, trabajos y material necesario para contención de tierras, reposición y traslado de tierras sobrantes a vertedero autorizado, sin limitación de distancia, trabajos auxiliares, mano de obra y material necesario.

| Código | Ud | Descripción | Rendimiento | Precio | Importe |
|---|---|---|---|---|---|
| B1BA8 | m3 | Material necesario para formación de solera de lecho de arena, r (material) | 1 | 5.71 | 5.71 |
| A0165 | h | Peón | 0.08 | 15.69 | 1.26 |
| C1331 | h | Maquinaria para excavación, reposición y compactado en cualquier (maquinaria) | 0.22 | 46.98 | 10.34 |
| C1507 | h | Transporte por medios mecánicos con carga de vehículos por medio (maquinaria) | 0.12 | 31.38 | 3.77 |
|  |  | Total |  |  | 21.08 |

| Medición | Uds. | Parcial |
|---|---|---|
|  | 35 | 35.00 |
|  | 30 | 30.00 |
| Total |  | 65 |

**14.01.25** m Tubo PVC saneam. enterrado UNE-EN 1401, SN 4, de 400 mm
40 m × 76.61 = 3064.40
Tubería de PVC para saneamiento enterrado tipo UD, según norma UNE-EN 1401-1 de rigidez anular nominal SN 4 (SDR 41), de 400 mm de diámetro nominal, con uniones mediante junta elástica o encoladas, con p.p. de accesorios y elementos de sujección. Completamente instalada. Marca/modelo: NUEVA TERRAIN o equivalente

| Código | Ud | Descripción | Rendimiento | Precio | Importe |
|---|---|---|---|---|---|
| BDEB1ag | m | Tubo PVC saneam. enterrado, UNE-EN 1401, unión con junta elástic (material) | 1 | 23.08 | 23.08 |
| BDEB2g | pp | Accesorios y elementos de sujección para tubo de PVC, segons UNE (material) | 1 | 11.94 | 11.94 |
| A0124 | h | Oficial 1ª montador | 1.2 | 18.24 | 21.89 |
| A0134 | h | Ayudante montador | 1.2 | 16.42 | 19.70 |
|  |  | Total |  |  | 76.61 |

**14.01.26** m Tubo PVC saneam. enterrado UNE-EN 1401, SN 4, de 315 mm
10 m × 57.43 = 574.30
Tubería de PVC para saneamiento enterrado tipo UD, según norma UNE-EN 1401-1 de rigidez anular nominal SN 4 (SDR 41), de 315 mm de diámetro nominal, con uniones mediante junta elástica o encoladas, con p.p. de accesorios y elementos de sujección. Completamente instalada. Marca/modelo: NUEVA TERRAIN o equivalente

| Código | Ud | Descripción | Rendimiento | Precio | Importe |
|---|---|---|---|---|---|
| BDEB1af | m | Tubo PVC saneam. enterrado, UNE-EN 1401, unión con junta elástic (material) | 1 | 14.34 | 14.34 |
| BDEB2f | pp | Accesorios y elementos de sujección para tubo de PVC, segons UNE (material) | 1 | 8.43 | 8.43 |
| A0124 | h | Oficial 1ª montador | 1 | 18.24 | 18.24 |
| A0134 | h | Ayudante montador | 1 | 16.42 | 16.42 |
|  |  | Total |  |  | 57.43 |

**14.01.27** ud Reforma de entrada de vertido a pozo existente
1 ud × 66.7 = 66.70

| Código | Ud | Descripción | Rendimiento | Precio | Importe |
|---|---|---|---|---|---|
| A0125 | h | Oficial 1ª albañil | 2 | 17.66 | 35.32 |
| A0165 | h | Peón | 2 | 15.69 | 31.38 |
|  |  | Total |  |  | 66.7 |

### 14.02 TRABAJOS AUXILIARES, AYUDAS Y VARIOS
Importe: 8098.3

**14.02.01** ud Control de Calidad y Pruebas según especificaciones del PCC de l
1 ud × 950 = 950.00
Control de Calidad y Pruebas según especificaciones del Protocolo de Control de Calidad LEED de las instalaciones de fontaneria

| Código | Ud | Descripción | Rendimiento | Precio | Importe |
|---|---|---|---|---|---|
| B2AB2gaaa | ud | Protocolo de Control de Calidad de las instalaciones de climatiz (material) | 1 | 950 | 950.00 |
|  |  | Total |  |  | 950 |

**14.02.02** ud Preparación de toda la documentación de obra de la instalación d
1 ud × 600 = 600.00
Preparación de toda la documentación de obra de la instalación de saneamiento según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1baa | ud | Documentación de ejecución y final de obra de fontaneria . (material) | 1 | 600 | 600.00 |
|  |  | Total |  |  | 600 |

**14.02.03** ud Legalización de todas las instalaciones de saneamiento que se v
1 ud × 500 = 500.00
Legalización de todas las instalaciones de saneamiento que se vean afectadas en este capítulo de los presupuestos, incluyendo la preparación y visados de proyectos en el Colegio Profesional correspondiente y la presentación y seguimiento hasta buen fin de los expedientes ante los Servicios Territoriales de Industria y Entidades Colaboradoras, incluso el abono de las tasas correspondientes. Se incluyen todos los trámites administrativos que haya que realizar con cualquier organismo oficial para llevar a buen término las instalaciones de este capítulo, así como el contrato de mantenimiento preceptivo i obligatorio que marque el Servicio de Industria ante la presentación del expediente.

| Código | Ud | Descripción | Rendimiento | Precio | Importe |
|---|---|---|---|---|---|
| B2AA2aaaa | ud | Legalización instalaciones de climatización . (material) | 1 | 500 | 500.00 |
|  |  | Total |  |  | 500 |

**14.02.04** ud Desmontaje de la instalación existente de saneamiento colgado ,
190 ud × 16.88 = 3207.20
Desmontaje de la instalación existente de saneamiento colgado , en falso techo planta sotano , con carga, transporte y descarga a vertedero autorizado o almacén que indique la Dirección Facultativa o la propiedad.

| Código | Ud | Descripción | Rendimiento | Precio | Importe |
|---|---|---|---|---|---|
| B1AB1a | ud | Desmontaje instalación existente de saneamiento colgado , en fal (material) | 1 | 16.88 | 16.88 |
|  |  | Total |  |  | 16.88 |

**14.02.05** ud Desmontaje de la instalación existente de saneamiento enterrado
1 ud × 985.1 = 985.10
Desmontaje de la instalación existente de saneamiento enterrado , en planta sotano , con carga, transporte y descarga a vertedero autorizado o almacén que indique la Dirección Facultativa o la propiedad.

| Código | Ud | Descripción | Rendimiento | Precio | Importe |
|---|---|---|---|---|---|
| B1AB1b | ud | Desmontaje instalación existente de saneamiento enterrado , en p (material) | 1 | 985.1 | 985.10 |
|  |  | Total |  |  | 985.1 |

**14.02.06** ud Desmontaje de la instalación existente de bajantes de fundición
1 ud × 1856 = 1856.00
Desmontaje de la instalación existente de bajantes de fundición pluviales , en exterior , con carga, transporte y descarga a vertedero autorizado o almacén que indique la Dirección Facultativa o la propiedad.

| Código | Ud | Descripción | Rendimiento | Precio | Importe |
|---|---|---|---|---|---|
| B1AB1c | ud | Desmontaje instalación existente de bajantes de fundición pluvia (material) | 1 | 1856 | 1856.00 |
|  |  | Total |  |  | 1856 |

## 15 PROTECCION CONTRA INCENDIOS (12/06/2017)
Importe: 80982.94

### 15.01 ACOMETIDA Y GRUPO DE PRESION DE INCENDIOS
Importe: 18069.69

**15.01.01** ud Conexionado a la instalación existente de agua fria contra incen
1 ud × 420.21 = 420.21
Conexionado a la instalación existente de agua fria contra incendios en sala de incendios , incluyendo los trabajos y materiales necesarios para realizar estas tareas según especificaciones técnicas y dejar la instalación completamente terminada.

| Código | Ud | Descripción | Rendimiento | Precio | Importe |
|---|---|---|---|---|---|
| B1KB11e | ud | Material necesario para el conexionado a la instalación existent (material) | 1 | 353.51 | 353.51 |
| A0125 | h | Oficial 1ª albañil | 2 | 17.66 | 35.32 |
| A0165 | h | Peón | 2 | 15.69 | 31.38 |
|  |  | Total |  |  | 420.21 |

**15.01.02** ud Válvula de bola de latón, para montaje roscado, de 50
1 ud × 65.03 = 65.03
Válvula de bola de latón, para montaje roscado, de 50 de diámetro, PN-16, con mando de accionamiento manual por palanca, con racor roscado izquierda-derecha para desmontaje y accesorios de unión a tubería de acero . Completamente instalada. Marca/modelo: ARCO o equivalente

| Código | Ud | Descripción | Rendimiento | Precio | Importe |
|---|---|---|---|---|---|
| BDLB1ga | ud | Válvula de bola de latón, roscada, de 50, PN-16 | 1 | 48.47 | 48.47 |
| BDLB2gb | ud | Racor roscado válvula bola, izquierda - derecha y accesorios de (material) | 1 | 8.33 | 8.33 |
| BDLA4 | ud | Disco indicador de circuitos para válvulas. | 1 | 1.3 | 1.30 |
| A0124 | h | Oficial 1ª montador | 0.2 | 18.24 | 3.65 |
| A0134 | h | Ayudante montador | 0.2 | 16.42 | 3.28 |
|  |  | Total |  |  | 65.03 |

**15.01.03** ud Válvula de bola de latón, para montaje roscado, de 32
4 ud × 32.33 = 129.32
Válvula de bola de latón, para montaje roscado, de 32 de diámetro, PN-16, con mando de accionamiento manual por palanca, con racor roscado izquierda-derecha para desmontaje y accesorios de unión a tubería de acero . Completamente instalada. Marca/modelo: ARCO o equivalente

| Código | Ud | Descripción | Rendimiento | Precio | Importe |
|---|---|---|---|---|---|
| BDLB1ea | ud | Válvula de bola de latón, roscada, de 32, PN-16 | 1 | 21.65 | 21.65 |
| BDLB2eb | ud | Racor roscado válvula bola, izquierda - derecha y accesorios de (material) | 1 | 3.83 | 3.83 |
| BDLA4 | ud | Disco indicador de circuitos para válvulas. | 1 | 1.3 | 1.30 |
| A0124 | h | Oficial 1ª montador | 0.16 | 18.24 | 2.92 |
| A0134 | h | Ayudante montador | 0.16 | 16.42 | 2.63 |
|  |  | Total |  |  | 32.33 |

**15.01.04** ud Válvula flotador acción directa y cierre gradual hidráulico, mon
1 ud × 373.01 = 373.01
Válvula de flotador de acción directa y cierre gradual hidráulico, con montaje roscado , de 32 mm de diámetro, PN-16, con juego de accesorios. Completamente instalada. Marca/modelo: ARCO o equivalente

| Código | Ud | Descripción | Rendimiento | Precio | Importe |
|---|---|---|---|---|---|
| BDLF1d | ud | Válvula de flotador de 32 mm, PN-16, para montaje entre bridas. (material) | 1 | 340 | 340.00 |
| BDLF2da | ud | Juego elementos de unión roscado , PN-16, de 32 mm, con tornillo (material) | 2 | 12 | 24.00 |
| A0124 | h | Oficial 1ª montador | 0.26 | 18.24 | 4.74 |
| A0134 | h | Ayudante montador | 0.26 | 16.42 | 4.27 |
|  |  | Total |  |  | 373.01 |

**15.01.05** ud Depósito de reserva de agua para agua contra incendios, horizont
4 ud × 1176.68 = 4706.72
Depósito de reserva de agua para agua contra incendios construido en polietileno de alta densidad, de 3000 litros de capacidad, horizontal, de fondo plano, con elementos de soportación, con tapa de registro, tubuladuras para entrada y salida de agua y grifo de vaciado. Completamente instalado. Marca/modelo: AIQSA ICB 4031466 o equivalente

| Código | Ud | Descripción | Rendimiento | Precio | Importe |
|---|---|---|---|---|---|
| BDUA1fa | ud | Depósito de polietileno de alta densidad de 3000 litros, horizon (material) | 1 | 950 | 950.00 |
| BDUA4fa | ud | Tubuladuras para entradas-salidas, boca de registro y elementos de soportación para deposito de 3000 l prefabricado en polietileno. (material) | 1 | 200 | 200.00 |
| A0125 | h | Oficial 1ª albañil | 0.8 | 17.66 | 14.13 |
| A0165 | h | Peón | 0.8 | 15.69 | 12.55 |
|  |  | Total |  |  | 1176.68 |

**15.01.06** m Tubería de acero negro con soldadura, según UNE-EN 10255 serie m
30 m × 34.36 = 1030.80
Tubería de acero negro con soldadura, según UNE-EN 10255 serie media M, de 80 mm de diámetro nominal, con p.p. de uniones soldadas y accesorios roscados / con bridas y elementos de sujeción. Completamente instalada.

| Código | Ud | Descripción | Rendimiento | Precio | Importe |
|---|---|---|---|---|---|
| BDBB1h | m | Tubo UNE-EN 10255 serie media M de 80 mm. (material) | 1 | 9.93 | 9.93 |
| BDBB2h | pp | Accesorios y soportes para tubo UNE-EN 10255 serie media M de 80 (material) | 1 | 4.33 | 4.33 |
| A0124 | h | Oficial 1ª montador | 0.58 | 18.24 | 10.58 |
| A0134 | h | Ayudante montador | 0.58 | 16.42 | 9.52 |
|  |  | Total |  |  | 34.36 |

**15.01.07** ud Grupo de presión contra incendios todo eléctrico
1 ud × 3802.65 = 3802.65
Grupo de presión contra incendios todo eléctrico de las siguientes características técnicas:
Definición del equipo:
- Según norma: UNE 23500
- Número de bombas: jockey+eléctrica
Prestaciones:
- Caudal total: 3,333 l/s
- Presión máxima de trabajo: 750 kPa
- Potencia eléctrica: 1.85+11 kW kW
Conexiones:
- Colector de impulsión: según fabricante
- Colector de aspiración: según fabricante
Con las siguientes características constructivas y compuesto de los siguientes elementos:
- Bomba principal de arranque automático y paro manual.
- Bomba jockey de arranque y paro automáticos.
- Motores eléctricos asíncronos, rotor en jaula de ardilla, protegidos contra polvo y goteo.
- Válvula de seguridad 25 mm en línea de impulsión bomba principal con escape conducido a depósito.
- Acumulador hidroneumático de membrana recambiable (24), timbrado por Delegación de Industria con válvula de corte y conexión a colector de impulsión del grupo de presión.
- Válvulas de corte en las aspiraciones e impulsiones de cada bomba.
- Válvulas de retención en la impulsión de cada bomba.
- Manómetros y presostatos o sensores de presión para control de presión.
- Cuadro motores eléctrico compuesto por armario metálico conteniendo en su interior: interruptor general, indicadores de señalización, fusibles generales y para el circuito de maniobra, conmutador de tres posiciones (manual, automático y fuera de servicio), protección por fusibles o disyuntores magnéticos, amperímetro, voltímetro con conmutador para las tres fases, control de arranques de la bomba jockey, alarmas visuales y acústicas (presencia de tensión, fallos de tensión y arranque, bombas en marcha (jockey y principal), nivel mínimo depósito de reserva de agua, disparo térmico).
- Conjunto montado sobre bancada de perfiles de acero galvanizado con amortiguadores incorporados.
Completamente instalado, incluyendo conexionado hidráulico y eléctrico de los elementos y componentes del grupo de presión.
Marca/modelo: EBARA AFU-ENR 32-250/11 EJ o equivalente
Según ficha técnica.
Referencia: GPCI01

| Código | Ud | Descripción | Rendimiento | Precio | Importe |
|---|---|---|---|---|---|
| BCMC01a | ud | Grupo de presión contra incendios todo eléctrico. jockey+eléctri (material) | 1 | 3716 | 3716.00 |
| A0124 | h | Oficial 1ª montador | 2.5 | 18.24 | 45.60 |
| A0134 | h | Ayudante montador | 2.5 | 16.42 | 41.05 |
|  |  | Total |  |  | 3802.65 |

**15.01.08** m Pintado tuberías a. negro al esmalte sintético e impregnación pa
30 m × 4.74 = 142.20
Pintado de tuberías de acero negro al esmalte sintético, con dos capas de impregnación antioxidante y dos capas de acabado para tubos entre 65 y 100 mm de diámetro.

| Código | Ud | Descripción | Rendimiento | Precio | Importe |
|---|---|---|---|---|---|
| BZEA1bb | m | Impregnación antioxidante para tubos entre 65 y 100 mm (material) | 1 | 0.21 | 0.21 |
| BZEA2bb | m | Esmalte sintético para tubos entre 65 y 100 mm. (material) | 1 | 0.44 | 0.44 |
| A0126 | h | Oficial 1ª pintor (mano de obra) | 0.12 | 17.66 | 2.12 |
| A0136 | h | Ayudante pintor (mano de obra) | 0.12 | 16.42 | 1.97 |
|  |  | Total |  |  | 4.74 |

**15.01.09** ud Válvula mariposa, montaje bridas, mando manual palanca, de 80
3 ud × 133.43 = 400.29
Válvula de mariposa, para montaje entre bridas, de 80 de diámetro, PN-16 , con mando de accionamiento manual por palanca y juego de accesorios. Completamente instalada. Marca/modelo : AMVI o equivalente

| Código | Ud | Descripción | Rendimiento | Precio | Importe |
|---|---|---|---|---|---|
| BDLAGca | ud | Válvula de mariposa de 80, PN-16, accionamiento manual por palan | 1 | 55.25 | 55.25 |
| BDLAHc | ud | Mando de accionamiento manual por palanca para válvula de maripo | 1 | 10.05 | 10.05 |
| BDLAIca | ud | Juego de bridas PN-16 de 80, con tornillos y juntas, para válvul | 2 | 26.48 | 52.96 |
| BDLA4 | ud | Disco indicador de circuitos para válvulas. | 1 | 1.3 | 1.30 |
| A0124 | h | Oficial 1ª montador | 0.4 | 18.24 | 7.30 |
| A0134 | h | Ayudante montador | 0.4 | 16.42 | 6.57 |
|  |  | Total |  |  | 133.43 |

**15.01.10** ud Alimentación a grupo de presion de incendios con cable de cobre
1 ud × 811.03 = 811.03
Alimentación a grupo de presion de incendios incluyendo cables y canalización a receptor desde cuadro de zona.
Características:
Línea desde cuadro: Cable de cobre RZ1-K 0,6/1 kV, tubo de material aislante flexible / rígido no propagador de la llama y de acuerdo con la norma UNE-EN 61386, protección superficial fija y dimensionado según ITC-BT-21. Cajas aislantes IP.55 con tapa atornillada y entradas elásticas / roscadas y p.p. de bandeja de varillas de acero cincado bicromatado, con conductor de tierra de cobre desnudo de 16 mm2 , accesorios y soportaciones.
Configuración del cable: 4x4x1.5
Completamente instalado.

| Código | Ud | Descripción | Rendimiento | Precio | Importe |
|---|---|---|---|---|---|
| BRJK85fa | ud | Material de punto alimentación a grupo de presion de incendios, (material) | 1 | 315.68 | 315.68 |
| A0121 | h | Oficial 1ª electricista | 14.3 | 18.24 | 260.83 |
| A0131 | h | Ayudante electricista | 14.3 | 16.4 | 234.52 |
|  |  | Total |  |  | 811.03 |

**15.01.11** ud Punto de conexión monitorización, incluyendo tubo de material ai
3 ud × 46.09 = 138.27
Punto de conexión monitorización, incluyendo tubo de material aislante rígido en ejecución vista y tubo de material aislante flexible empotrado en bajantes y caja, desde grupo de presion contra incendios a punto. Completamente instalado.

| Código | Ud | Descripción | Rendimiento | Precio | Importe |
|---|---|---|---|---|---|
| BRHH1da | ud | Punto de conexión monitorización desde grupo de presion contra i (material) | 1 | 30.5 | 30.50 |
| A0121 | h | Oficial 1ª electricista | 0.45 | 18.24 | 8.21 |
| A0131 | h | Ayudante electricista | 0.45 | 16.4 | 7.38 |
|  |  | Total |  |  | 46.09 |

**15.01.12** pa Instalación completa de rociadores para zona de mercado planta b
1 pa × 6050.16 = 6050.16
Instalación completa de rociadores para zona de mercado planta baja incluyendo, ampliazion del depositos prefabricados hasta 100 m3, grupo de presion de incendios (electrica, diesel y jockey) de 88 m3/h y 60 mca, puesto de control de rociadores DN80, tuberias acero negro, accesorios y rociadores k80 respuesta rapida, completamente instalado.

| Código | Ud | Descripción | Rendimiento | Precio | Importe |
|---|---|---|---|---|---|
| BMLAXX | pa | Instalación completa de rociadores para zona de mercado planta b (material) | 1 | 6050.16 | 6050.16 |
|  |  | Total |  |  | 6050.16 |

### 15.02 DISTRIBUCION DE BOCA DE INCENDIOS
Importe: 6473.84

**15.02.01** ud Conexionado a la instalación existente de red de bocas de incend
5 ud × 400.05 = 2000.25
Conexionado a la instalación existente de red de bocas de incendios , incluyendo los trabajos y materiales necesarios para realizar estas tareas según especificaciones técnicas y dejar la instalación completamente terminada.

| Código | Ud | Descripción | Rendimiento | Precio | Importe |
|---|---|---|---|---|---|
| B1KB11c | ud | Material necesario para el conexionado a la instalación existent (material) | 1 | 300 | 300.00 |
| A0125 | h | Oficial 1ª albañil | 3 | 17.66 | 52.98 |
| A0165 | h | Peón | 3 | 15.69 | 47.07 |
|  |  | Total |  |  | 400.05 |

**15.02.02** ud BIE 25 mm (s/UNE-EN 671-1:2001), con armario metálico para monta
6 ud × 382.76 = 2296.56
Boca de incendios equipada (BIE) diámetro 25 mm (s/UNE-EN 671-1:2001) montada y conectada, compuesta por: armario metálico para montar empotrado, en conjunto vertical con módulo adicional para extintor, pulsador y sirena; con puerta ciega pintada, bisagras, cierre y tirador, de dimensiones 650x680x180 mm, 20 m de manguera semirrígida de diámetro 25 mm (UNE-EN 694:2001) con cuerpo de caucho sintético e interior de fibras multifilamento de poliéster y trama monofilamento de material sintético semirrígido (presión de rotura 80 bar), devanadera de chapa para montar en armario con soporte pivotante, lanza de agua multiefecto con cuerpo de policarbonato, válvula de paso con enlace de DN 25 homologada, manómetro de glicerina graduado de 0 a 16 bar con lira y llave de paso y accesorios. Completamente instalada. Marca/modelo: KOMTES SN201InoxP o equivalente.

| Código | Ud | Descripción | Rendimiento | Precio | Importe |
|---|---|---|---|---|---|
| BMEB1baaa | ud | Armario metálico para montar empotrado, con puerta ciega pintada (material) | 1 | 82.92 | 82.92 |
| BMEBIa | m | Manguera semirrígida de diámetro 25 mm (UNE-EN 694). (material) | 20 | 3.71 | 74.20 |
| BMEBJaa | ud | Devanadera axial circular de chapa, montada en armario para cont (material) | 1 | 105.1 | 105.10 |
| BMEBKa | ud | Lanza de agua contraincendios multiefecto (cierre, chorro, pulverización y niebla) con cuerpo de policarbonato o ABS. (material) | 1 | 13.52 | 13.52 |
| BMEB5a | ud | Válvula de paso en latón con enlace de DN 25. (material) | 1 | 15.39 | 15.39 |
| BMEB6a | ud | Manómetro de glicerina graduado de 0 a 16 bar con lira y llave d (material) | 1 | 22.31 | 22.31 |
| A0124 | h | Oficial 1ª montador | 2 | 18.24 | 36.48 |
| A0134 | h | Ayudante montador | 2 | 16.42 | 32.84 |
|  |  | Total |  |  | 382.76 |

| Medición | Uds. | Parcial |
|---|---|---|
|  | 5 | 5.00 |
| nueva | 1 | 1.00 |
| Total |  | 6 |

**15.02.03** ud Armario inferior doble para contener 1 extintores de dimensiones
5 ud × 97.73 = 488.65
Armario inferior doble, con puerta metálica para contener 1 extintores y módulo de alarma para pulsador y luz de emergencia, para montar con BIE 25 mm, formando un conjunto modular de 325x1270x600 mm de dimensiones. Completamente instalado. Marca/modelo: KOMTES SN2020C o equivalente

| Código | Ud | Descripción | Rendimiento | Precio | Importe |
|---|---|---|---|---|---|
| BMEC6ba | ud | Armario inferior doble, con puerta metálica para contener 1 exti (material) | 1 | 70 | 70.00 |
| A0124 | h | Oficial 1ª montador | 0.8 | 18.24 | 14.59 |
| A0134 | h | Ayudante montador | 0.8 | 16.42 | 13.14 |
|  |  | Total |  |  | 97.73 |

**15.02.04** m Tubería de acero negro con soldadura, según UNE-EN 10255 serie m
55 m × 16.88 = 928.40
Tubería de acero negro con soldadura, según UNE-EN 10255 serie media M, de 32 mm de diámetro nominal, con p.p. de uniones soldadas y accesorios roscados / con bridas y elementos de sujeción. Completamente instalada.

| Código | Ud | Descripción | Rendimiento | Precio | Importe |
|---|---|---|---|---|---|
| BDBB1d | m | Tubo UNE-EN 10255 serie media M de 32 mm. (material) | 1 | 3.56 | 3.56 |
| BDBB2d | pp | Accesorios y soportes para tubo UNE-EN 10255 serie media M de 32 (material) | 1 | 1.19 | 1.19 |
| A0124 | h | Oficial 1ª montador | 0.35 | 18.24 | 6.38 |
| A0134 | h | Ayudante montador | 0.35 | 16.42 | 5.75 |
|  |  | Total |  |  | 16.88 |

| Medición | Uds. | Parcial |
|---|---|---|
|  | 45 | 45.00 |
| nuevo | 10 | 10.00 |
| Total |  | 55 |

**15.02.05** m Tubería de acero negro con soldadura, según UNE-EN 10255 serie m
10 m × 25.44 = 254.40
Tubería de acero negro con soldadura, según UNE-EN 10255 serie media M, de 50 mm de diámetro nominal, con p.p. de uniones soldadas y accesorios roscados / con bridas y elementos de sujeción. Completamente instalada.

| Código | Ud | Descripción | Rendimiento | Precio | Importe |
|---|---|---|---|---|---|
| BDBB1f | m | Tubo UNE-EN 10255 serie media M de 50 mm. (material) | 1 | 5.83 | 5.83 |
| BDBB2f | pp | Accesorios y soportes para tubo UNE-EN 10255 serie media M de 50 (material) | 1 | 2.28 | 2.28 |
| A0124 | h | Oficial 1ª montador | 0.5 | 18.24 | 9.12 |
| A0134 | h | Ayudante montador | 0.5 | 16.42 | 8.21 |
|  |  | Total |  |  | 25.44 |

**15.02.06** m Pintado tuberías a. negro al esmalte sintético e impregnación pa
65 m × 2.46 = 159.90
Pintado de tuberías de acero negro al esmalte sintético, con dos capas de impregnación antioxidante y dos capas de acabado para tubos entre 10 y 50 mm de diámetro.

| Código | Ud | Descripción | Rendimiento | Precio | Importe |
|---|---|---|---|---|---|
| BZEA1aa | m | Impregnación antioxidante para tubos entre 10 y 50 mm (material) | 1 | 0.13 | 0.13 |
| BZEA2aa | m | Esmalte sintético para tubos entre 10 y 50 mm. (material) | 1 | 0.28 | 0.28 |
| A0126 | h | Oficial 1ª pintor | 0.06 | 17.66 | 1.06 |
| A0136 | h | Ayudante pintor | 0.06 | 16.42 | 0.99 |
|  |  | Total |  |  | 2.46 |

| Medición | Uds. | Parcial |
|---|---|---|
|  | 55 | 55.00 |
| nuevo | 10 | 10.00 |
| Total |  | 65 |

**15.02.07** ud Válvula de bola de latón, para montaje roscado, de 32
5 ud × 32.33 = 161.65
Válvula de bola de latón, para montaje roscado, de 32 de diámetro, PN-16, con mando de accionamiento manual por palanca, con racor roscado izquierda-derecha para desmontaje y accesorios de unión a tubería de acero . Completamente instalada. Marca/modelo: ARCO o equivalente

| Código | Ud | Descripción | Rendimiento | Precio | Importe |
|---|---|---|---|---|---|
| BDLB1ea | ud | Válvula de bola de latón, roscada, de 32, PN-16 | 1 | 21.65 | 21.65 |
| BDLB2eb | ud | Racor roscado válvula bola, izquierda - derecha y accesorios de | 1 | 3.83 | 3.83 |
| BDLA4 | ud | Disco indicador de circuitos para válvulas. | 1 | 1.3 | 1.30 |
| A0124 | h | Oficial 1ª montador | 0.16 | 18.24 | 2.92 |
| A0134 | h | Ayudante montador | 0.16 | 16.42 | 2.63 |
|  |  | Total |  |  | 32.33 |

**15.02.08** ud Válvula mariposa, montaje bridas, mando manual palanca, de 50
1 ud × 87.53 = 87.53
Válvula de mariposa, para montaje entre bridas, de 50 de diámetro, PN-16 , con mando de accionamiento manual por palanca y juego de accesorios. Completamente instalada. Marca/modelo : AMVI

| Código | Ud | Descripción | Rendimiento | Precio | Importe |
|---|---|---|---|---|---|
| BDLAGaa | ud | Válvula de mariposa de 50, PN-16, accionamiento manual por palan (material) | 1 | 33.62 | 33.62 |
| BDLAHa | ud | Mando de accionamiento manual por palanca para válvula de maripo (material) | 1 | 10.05 | 10.05 |
| BDLAIaa | ud | Juego de bridas PN-16 de 50, con tornillos y juntas, para válvul (material) | 2 | 16.08 | 32.16 |
| BDLA4 | ud | Disco indicador de circuitos para válvulas. | 1 | 1.3 | 1.30 |
| A0124 | h | Oficial 1ª montador | 0.3 | 18.24 | 5.47 |
| A0134 | h | Ayudante montador | 0.3 | 16.42 | 4.93 |
|  |  | Total |  |  | 87.53 |

**15.02.09** ud Interruptor de flujo para líquidos, formado por lengüeta de acer
1 ud × 96.5 = 96.50
Interruptor de flujo para líquidos, formado por lengüeta de acero inoxidable, con salida digital (contactos libres de tensión). Completamente instalado. Marca/modelo: SIEMENS o equivalente.

| Código | Ud | Descripción | Rendimiento | Precio | Importe |
|---|---|---|---|---|---|
| BFKA1 | ud | Interruptor de flujo para líquidos. (material) | 1 | 84.38 | 84.38 |
| A0123 | h | Oficial 1ª fontanero | 0.35 | 18.24 | 6.38 |
| A0133 | h | Ayudante fontanero | 0.35 | 16.4 | 5.74 |
|  |  | Total |  |  | 96.5 |

### 15.03 EXTINTORES
Importe: 1298.89

**15.03.01** ud Extintor portátil manual de polvo seco ABC de eficacia 21A-113B
14 ud × 44.63 = 624.82
Extintor portátil manual homologado según EN 3 de polvo seco ABC de eficacia 21A-113B y 6 kg de capacidad, con presión incorporada, manómetro, dispositivo de interrupción de salida del agente extintor y boquilla con manguera direccional, incluyendo soportes. Completamente instalado. Marca/modelo: GRUPODE INCENDIOS o equivalente.

| Código | Ud | Descripción | Rendimiento | Precio | Importe |
|---|---|---|---|---|---|
| BMHA3aa | ud | Extintor portátil según norma EN 3 de polvo seco ABC de eficacia (material) | 1 | 35.36 | 35.36 |
| BMHA4a | ud | Soporte para extintor portátil de 6 kg. (material) | 1 | 2.34 | 2.34 |
| A0124 | h | Oficial 1ª montador | 0.2 | 18.24 | 3.65 |
| A0134 | h | Ayudante montador | 0.2 | 16.42 | 3.28 |
|  |  | Total |  |  | 44.63 |

**15.03.02** ud Extintor portátil manual de anhídrido carbónico, de eficacia 89B
1 ud × 97.02 = 97.02
Extintor portátil manual homologado según EN 3 de anhídrido carbónico, de eficacia 89B y 5 kg de capacidad con dispositivo de interrupción de salida del agente extintor y manguera con boquilla difusora, incluyendo soportes. Completamente instalado. Marca/modelo: GRUPO DE INCENDIOS o equivalente.

| Código | Ud | Descripción | Rendimiento | Precio | Importe |
|---|---|---|---|---|---|
| BMHC1cb | ud | Extintor portátil según norma EN 3, de anhídrido carbónico de ef (material) | 1 | 87.75 | 87.75 |
| BMHC3b | ud | Soporte para extintor portátil de 5 kg (material) | 1 | 2.34 | 2.34 |
| A0124 | h | Oficial 1ª montador | 0.2 | 18.24 | 3.65 |
| A0134 | h | Ayudante montador | 0.2 | 16.42 | 3.28 |
|  |  | Total |  |  | 97.02 |

**15.03.03** ud Armario metálico pintado, para extintores portátiles (PSP ) de d
15 ud × 38.47 = 577.05
Armario metálico pintado, para extintores portátiles compuesto por caja, marco y puerta, de dimensiones 350x650x195 mm, incluyendo elementos de fijación. Completamente instalado. Marca/modelo: GRUPO DE INCENDIOS o equivalente.

| Código | Ud | Descripción | Rendimiento | Precio | Importe |
|---|---|---|---|---|---|
| BMMA5aa | ud | Armario metálico pintado de 350x650x195 mm. (material) | 1 | 28.3 | 28.30 |
| BMMA4a | ud | Accesorios para montaje armario superficie. (material) | 1 | 1.5 | 1.50 |
| A0124 | h | Oficial 1ª montador | 0.25 | 18.24 | 4.56 |
| A0134 | h | Ayudante montador | 0.25 | 16.42 | 4.11 |
|  |  | Total |  |  | 38.47 |

### 15.04 DETECCION DE INCENDIOS (12/06/2017)
Importe: 49601.36

**15.04.01** ud Central automática de incendio, para 4 zonas de detección. (12/06/2017)
1 ud × 6353.68 = 6353.68
Central automática de incendios, para 4 zonas de detección, equipada con elementos de control para realizar las funciones de disparo y silencio de sirenas, rearme, pruebas de alarma y anulación de zonas; panel de información con indicadores tipo LED, avisadores acústicos y ópticos de alarma, bucle controlado para sirenas y fuente de alimentación. Montada en el interior de cabina metálica con llave de seguridad, provista de manual de instrucciones y funcionamiento. Completamente instalada. Marca/modelo: SIEMENS FC726-ZA o equivalente

| Código | Ud | Descripción | Rendimiento | Precio | Importe |
|---|---|---|---|---|---|
| BMDA3ca | ud | Central automática para 4 zonas de detección. (material) | 1 | 3486 | 3486.00 |
| A0129 | h | Oficial 1ª instalador de seguridad | 4 | 16.02 | 64.08 |
| A0139 | h | Ayudante instalador de seguridad | 4 | 14.4 | 57.60 |
| XBMDA301 | ud | Batería 12V 45 Ah Vds (material) | 2 | 190.86 | 381.72 |
| XBMDA302 | ud | Tarjeta Synoloop para migración a Synova (material) | 1 | 815.24 | 815.24 |
| XBMDA303 | ud | Tarjeta C-NET (material) | 1 | 606.85 | 606.85 |
| XBMDA304 | ud | Módulo conexión de centrales en red (material) | 1 | 318.94 | 318.94 |
| XBMDA305 | ud | Llave de licencia (material) | 1 | 388.72 | 388.72 |
| XBNDA306 | ud | Tarjeta de 12 E/S libremente programadas (material) | 1 | 234.53 | 234.53 |
|  |  | Total |  |  | 6353.68 |

**15.04.02** ud Detector óptico de humos, para montaje en zócalo de detección (12/06/2017)
87 ud × 73.4 = 6385.80
Detector óptico de humos, formado por elementos sensibles y cámara de medición, con posibilidad de acoplarle indicador de acción remoto, incluso zócalo de detector de montaje en superficie o falso techo, pequeño material y accesorios. Completamente instalado. Marca/modelo: SIEMENS CERBERUS PRO OP720 + FD720 o equivalente

| Código | Ud | Descripción | Rendimiento | Precio | Importe |
|---|---|---|---|---|---|
| BMAB1da | ud | Detector óptico de humos. (material) | 1 | 48.86 | 48.86 |
| BMBB1a | ud | Zócalo de detector de incendios (material) | 1 | 9 | 9.00 |
| BMBB2a | ud | Pequeño material para montaje zócalo (material) | 1 | 0.3 | 0.30 |
| A0129 | h | Oficial 1ª instalador de seguridad | 0.501 | 16.02 | 8.03 |
| A0139 | h | Ayudante instalador de seguridad | 0.501 | 14.4 | 7.21 |
|  |  | Total |  |  | 73.4 |

**15.04.03** ud Pulsador manual de alarma, con cubierta, con piloto señalizador. (12/06/2017)
6 ud × 69.31 = 415.86
Pulsador manual de alarma, para montaje adosado o empotrado, con cubierta de protección, caja y embellecedor, con piloto señalizador. Completamente instalado. Marca/modelo: SIEMENS CERBERUS PRO FDM221 o equivalente

| Código | Ud | Descripción | Rendimiento | Precio | Importe |
|---|---|---|---|---|---|
| BMCB1ba | ud | Pulsador manual de alarma. (material) | 1 | 62.93 | 62.93 |
| BMCB2a | ud | Pequeño material para montaje pulsador. (material) | 1 | 0.3 | 0.30 |
| A0129 | h | Oficial 1ª instalador de seguridad | 0.2 | 16.02 | 3.20 |
| A0139 | h | Ayudante instalador de seguridad | 0.2 | 14.4 | 2.88 |
|  |  | Total |  |  | 69.31 |

**15.04.04** ud Sirena electrónica de alarma para interiores, de PVC , de dos to (12/06/2017)
6 ud × 90.22 = 541.32
Sirena electrónica de alarma para interiores, de PVC , de dos tonos, con piloto luminoso intermitente, incluyendo embellecedor y caja de protección. Completamente instalada. Marca/modelo: SIEMENS CERBERUS PRO FDS221-R+FDB221+FDB291 o equivalente

| Código | Ud | Descripción | Rendimiento | Precio | Importe |
|---|---|---|---|---|---|
| BMCC3aa | ud | Sirena electrónica interiores de PVC con piloto luminoso. (material) | 1 | 83.54 | 83.54 |
| BMCC2 | ud | Pequeño material para montaje sirenas. (material) | 1 | 0.6 | 0.60 |
| A0129 | h | Oficial 1ª instalador de seguridad | 0.2 | 16.02 | 3.20 |
| A0139 | h | Ayudante instalador de seguridad | 0.2 | 14.4 | 2.88 |
|  |  | Total |  |  | 90.22 |

**15.04.05** ud Sirena electrónica de alarma para exteriores, de PVC , dos tonos (12/06/2017)
1 ud × 126.32 = 126.32
Sirena electrónica de alarma para exteriores, de PVC , de dos tonos, con piloto luminoso intermitente, incluyendo embellecedor y caja de protección para intemperie. Completamente instalada. Marca/modelo: SIEMENS CERBERUS PRO FDS229-R o equivalente

| Código | Ud | Descripción | Rendimiento | Precio | Importe |
|---|---|---|---|---|---|
| BMCC5aca | ud | Sirena electrónica exteriores de PVC con piloto luminoso. (material) | 1 | 118.11 | 118.11 |
| BMCC2a | ud | Pequeño material para montaje sirenas. (material) | 1 | 0.6 | 0.60 |
| A0129 | h | Oficial 1ª instalador de seguridad | 0.25 | 16.02 | 4.01 |
| A0139 | h | Ayudante instalador de seguridad | 0.25 | 14.4 | 3.60 |
|  |  | Total |  |  | 126.32 |

**15.04.06** ud Retenedor electromagnético cierre automático de puertas, con pod (12/06/2017)
2 ud × 59.3 = 118.60
Retenedor electromagnético para cierre automático de puertas, con un poder de retención de 150 N, para montaje pared , con interruptor para accionamiento manual, placa de anclaje articulado cuadra y distanciador regulable. Completamente instalado. Marca/modelo: SIEMENS o equivalente

| Código | Ud | Descripción | Rendimiento | Precio | Importe |
|---|---|---|---|---|---|
| BMCD1da | ud | Retenedor electromagnético de 150 N para montaje pared con placa (material) | 1 | 51.09 | 51.09 |
| BMCD2 | ud | Pequeño material para montaje retenedores. (material) | 1 | 0.6 | 0.60 |
| A0129 | h | Oficial 1ª instalador de seguridad | 0.25 | 16.02 | 4.01 |
| A0139 | h | Ayudante instalador de seguridad | 0.25 | 14.4 | 3.60 |
|  |  | Total |  |  | 59.3 |

**15.04.07** ud Módulo de mando-control con entrada técnica y salida de relé (12/06/2017)
5 ud × 230.81 = 1154.05
Módulo de mando-control con una entrada técnica supervisada y una salida de relé para conexión a lazo, con aislador incorporado y carcasa plástica para montaje superficial, con caja de protección. Completamente instalado. Marca/modelo: SIEMENS CERBERUS PRO FDCIO221+FDCH221 o equivalente

| Código | Ud | Descripción | Rendimiento | Precio | Importe |
|---|---|---|---|---|---|
| BMCEBba | ud | Módulo de mando-control con entrada técnica y salida de relé (material) | 1 | 224.43 | 224.43 |
| BMCECa | ud | Pequeño material para montaje módulo mando-control (material) | 1 | 0.3 | 0.30 |
| A0129 | h | Oficial 1ª instalador de seguridad | 0.2 | 16.02 | 3.20 |
| A0139 | h | Ayudante instalador de seguridad | 0.2 | 14.4 | 2.88 |
|  |  | Total |  |  | 230.81 |

| Medición | Uds. | Parcial |
|---|---|---|
| CLIMA | 1 | 1.00 |
| RESTO | 2 | 2.00 |
| sistema deteccion de humos | 2 | 2.00 |
| Total |  | 5 |

**15.04.08** ud Programación y puesta en marcha del sistema de DETECCIÓN AUTOMÁT
1 ud × 2217.25 = 2217.25
Conjunto de programación y puesta en marcha del sistema de DETECCIÓN AUTOMÁTICA DE INCENDIOS compuesto por 142 puntos incluyendo software estándar, programación específica, pruebas y demostraciones para su perfecto funcionamiento. Completamente instalado. Marca/modelo: SIEMENS CERBERUS PRO o equivalente

| Código | Ud | Descripción | Rendimiento | Precio | Importe |
|---|---|---|---|---|---|
| BGHA7b | ud | Conjunto de programación y puesta en marcha del sistema de DETEC (material) | 1 | 2217.25 | 2217.25 |
|  |  | Total |  |  | 2217.25 |

**15.04.09** ud Punto conexionado de ELEMENTOS DE DETECCIÓN AUTOMÁTICA DE INCEND
142 ud × 52.99 = 7524.58
Punto de conexionado de ELEMENTOS DE DETECCIÓN AUTOMÁTICA DE INCENDIOS con cable resistente al fuego según UNE-EN 50.200, desde las unidades de control de líneas incluyendo parte proporcional de tubo de material aislante en ejecución vista o en falso techo, y tubo coarrugado flexible de material aislante para instalaciones empotradas, cableado, cajas de derivación y montaje del hilo conductor bajo tubo. Completamente instalado.

| Código | Ud | Descripción | Rendimiento | Precio | Importe |
|---|---|---|---|---|---|
| BRGB4afaa | ud | Punto de conexionado de ELEMENTOS DE DETECCIÓN AUTOMÁTICA DE INC (material) | 1 | 35.67 | 35.67 |
| A0121 | h | Oficial 1ª electricista | 0.5 | 18.24 | 9.12 |
| A0131 | h | Ayudante electricista | 0.5 | 16.4 | 8.20 |
|  |  | Total |  |  | 52.99 |

**15.04.10** ud Fuente de alimentación en cabina metálica con entrada a 230 V y
10 ud × 189.14 = 1891.40
fuente de alimentación en cabina metálica con entrada a 230 V y salida a 12 Vcc y 2,5 A. Incluso baterías de emergencia en el interior para funcionamiento de 72 horas en emergencia y 30 minutos en alarma. Incluso accesorios y conectores. Completamente instalado. Marca/modelo: SIEMENS CERBERUS PRO o equivalente

| Código | Ud | Descripción | Rendimiento | Precio | Importe |
|---|---|---|---|---|---|
| BMCJ01aa | ud | Fuente de alimentación en cabina metálica con entrada a 230 V y (material) | 1 | 189.14 | 189.14 |
|  |  | Total |  |  | 189.14 |

**15.04.11** m Bandeja rejilla de varillas de acero electros., zincado bicromat
260 m × 28.19 = 7329.40
Bandeja de rejilla de varillas de acero electrosoldadas de 5 mm de diámetro, zincado bicromatado, dimensiones 300x62 mm según UNE-EN 61537, con parte proporcional de uniones, accesorios, soportes y cable de protección de cobre desnudo de 16mm2. Completamente instalada.

| Código | Ud | Descripción | Rendimiento | Precio | Importe |
|---|---|---|---|---|---|
| BRBAHi | m | Bandeja de rejilla, zincado bicromatado, de 300x62 mm. (material) | 1 | 8.18 | 8.18 |
| BRBAIi | pp | Accesorios y soportaciones para bandeja de rejilla, zincado bicr (material) | 1 | 3.47 | 3.47 |
| BQFAM | pp | Conductor de cobre desnudo 16mm² y accesorios para puesta a tier (material) | 1 | 0.95 | 0.95 |
| A0121 | h | Oficial 1ª electricista | 0.45 | 18.24 | 8.21 |
| A0131 | h | Ayudante electricista | 0.45 | 16.4 | 7.38 |
|  |  | Total |  |  | 28.19 |

**15.04.12** ud Desmontaje, traslado, verificación y nuevo montaje en planta so
38 ud × 32.21 = 1223.98
Desmontaje, traslado, verificación y nuevo montaje en planta sotano -1 de la instalación existente de deteccion de incendios; incluyendo los trabajos necesarios de carga, transporte y descarga según las condiciones marcadas por la Dirección Facultativa o la propiedad. Completamente instalado y en perfecto estado de funcionamiento.

| Código | Ud | Descripción | Rendimiento | Precio | Importe |
|---|---|---|---|---|---|
| BAB21ab | ud | Desmontaje, traslado y nuevo montaje de deteccion de incendios. (material) | 1 | 25.85 | 25.85 |
| A0150 | h | Ayudante especialista (mano de obra) | 0.2 | 16.11 | 3.22 |
| A0165 | h | Peón | 0.2 | 15.69 | 3.14 |
|  |  | Total |  |  | 32.21 |

**15.04.13** ud Desmontaje de la instalación existente de central actual contra
1 ud × 325.6 = 325.60
Desmontaje de la instalación existente de central actual contra incendios , en planta sotano-1 , con carga, transporte y descarga a vertedero autorizado o almacén que indique la Dirección Facultativa o la propiedad.

| Código | Ud | Descripción | Rendimiento | Precio | Importe |
|---|---|---|---|---|---|
| B1AB1e | ud | Desmontaje instalación existente de central actual contra incend (material) | 1 | 325.6 | 325.60 |
|  |  | Total |  |  | 325.6 |

**15.04.14** ud Sistema de detección de humo por aspiración de 2 canales / 2 det (12/06/2017)
2 ud × 5226.56 = 10453.12
Unidad de análisis de humos por aspiración, de 2 entradas de tuberías de muestreo configurado para dos zonas de detección. Compuesto por tubería de aspiración y caja de análisis con sensores láser puntual. Información del sistema barra gráfica en forma de péndulo. Con conexión directa al lazo de comunicaciones analógico. Sensibilidad y parámetros de detección seleccionables. Registro interno de 2244 eventos. Principio de discriminación del polvo por algoritmos AWACS™. Equipado con filtro de fácil extracción y sensor de flujo por ultrasonidos. Puntos de muestreo mediante taladro directo sobre la tubería o bien mediante tubo capilar. Factor de riesgo adaptable a cualquier tipo de ambiente. Incluso detector, y fuente de alimentación de 24 V. 3A. Completamente instalado. Marca/ Modelo: XTRALIS VESDA VEP-1o equivalente.

| Código | Ud | Descripción | Rendimiento | Precio | Importe |
|---|---|---|---|---|---|
| XBMAH2A | ud | Sistema de detección de humo por aspiración de 2 canales/2 detec (material) | 1 | 4884.92 | 4884.92 |
| BMBA1 | ud | Pequeño material para montaje de detector (material) | 20 | 0.3 | 6.00 |
| A0129 | h | Oficial 1ª instalador de seguridad | 2 | 16.02 | 32.04 |
| A0139 | h | Ayudante instalador de seguridad | 1 | 14.4 | 14.40 |
| PS1207 | u | PS1207 Batería 12 V. 7A/H (material) | 2 | 21.68 | 43.36 |
| HLSPS25 | u | HLSPS25 Fuentes de alimentación EN54-4A2 de 65W / 2,5A (material) | 1 | 245.84 | 245.84 |
|  |  | Total |  |  | 5226.56 |

**15.04.15** m Tubería para sistema de detección por aspiración de diámetro ext
530 m × 6.68 = 3540.40
Tubería para sistema de detección por aspiración de diámetro exterior 25 mm e interior de 21 mm y material PVC. Color RAL a decidir por la direccion facultativa. Incluso parte proprocional de accesorios y soportación. Completamente instalada. Marca/modelo: VESDA o equivalente

| Código | Ud | Descripción | Rendimiento | Precio | Importe |
|---|---|---|---|---|---|
| BDEA7aa | m | Tubería para sistema de detección por aspiración de diámetro ext (material) | 0.3 | 11.28 | 3.38 |
| BDEA8aa | pp | Accesorios y soportes (material) | 1 | 0.25 | 0.25 |
| XBDEA71 | ud | Empalme para tuberías de muestreo 530-EMP-V0 (material) | 0.3 | 0.96 | 0.29 |
| XBDEA72 | ud | Curvas de 90º para tuberías de muestreo (material) | 0.05 | 4.43 | 0.22 |
| XBDEA73 | ud | Tapones finales para tubería de muestreo (material) | 0.05 | 1 | 0.05 |
| XBEDA74 | ud | Abrazaderas para tuberías de muestreo (material) | 1 | 0.76 | 0.76 |
| A0124 | h | Oficial 1ª montador | 0.05 | 18.24 | 0.91 |
| A0134 | h | Ayudante montador | 0.05 | 16.42 | 0.82 |
|  |  | Total |  |  | 6.68 |

| Medición | Uds. | Parcial |
|---|---|---|
|  | 480 | 480.00 |
|  | 50 | 50.00 |
| Total |  | 530 |

### 15.05 SEÑALETICA
Importe: 1834.66

**15.05.01** ud Placa de señalización de elementos de extinción, para señalizaci
6 ud × 14.82 = 88.92
Placa de señalización de elementos de evacuación, para señalización de PULSADORES , de dimensiones 224x224 mm, fabricada en material fotoluminiscente. Completamente instalada.

| Código | Ud | Descripción | Rendimiento | Precio | Importe |
|---|---|---|---|---|---|
| BLA31aba | ud | Placa señalización de elementos de extincion de 224x224 mm, fabr (material) | 1 | 11.36 | 11.36 |
| A0124 | h | Oficial 1ª montador | 0.1 | 18.24 | 1.82 |
| A0134 | h | Ayudante montador | 0.1 | 16.42 | 1.64 |
|  |  | Total |  |  | 14.82 |

**15.05.02** ud Placa de señalización de elementos de extinción, para señalizaci
15 ud × 14.82 = 222.30
Placa de señalización de elementos de evacuación, para señalización de EXTINTORES , de dimensiones 224x224 mm, fabricada en material fotoluminiscente. Completamente instalada.

| Código | Ud | Descripción | Rendimiento | Precio | Importe |
|---|---|---|---|---|---|
| BLA31abaa | ud | Placa señalización de elementos de extincion de 224x224 mm, fabr (material) | 1 | 11.36 | 11.36 |
| A0124 | h | Oficial 1ª montador | 0.1 | 18.24 | 1.82 |
| A0134 | h | Ayudante montador | 0.1 | 16.42 | 1.64 |
|  |  | Total |  |  | 14.82 |

**15.05.03** ud Placa de señalización de elementos de extinción, para señalizaci
5 ud × 14.82 = 74.10
Placa de señalización de elementos de evacuación, para señalización de BIES , de dimensiones 224x224 mm, fabricada en material fotoluminiscente. Completamente instalada.

| Código | Ud | Descripción | Rendimiento | Precio | Importe |
|---|---|---|---|---|---|
| BLA31abab | ud | Placa señalización de elementos de extincion de 224x224 mm, fabr (material) | 1 | 11.36 | 11.36 |
| A0124 | h | Oficial 1ª montador | 0.1 | 18.24 | 1.82 |
| A0134 | h | Ayudante montador | 0.1 | 16.42 | 1.64 |
|  |  | Total |  |  | 14.82 |

**15.05.04** ud Placa de señalización de instrucciones, medios de protección y v
1 ud × 19.24 = 19.24
Placa de señalización de instrucciones, medios de protección y vías de evacuación, para señalización en pasillos, de dimensiones 420x297 mm, fabricada en material fotoluminiscente. Completamente instalada.

| Código | Ud | Descripción | Rendimiento | Precio | Importe |
|---|---|---|---|---|---|
| BLA32cba | ud | Placa señalización de instrucciones, medios de protección y vías de evacuación de 420x210 mm, fabricada en aluminio. (material) | 1 | 15.78 | 15.78 |
| A0124 | h | Oficial 1ª montador | 0.1 | 18.24 | 1.82 |
| A0134 | h | Ayudante montador | 0.1 | 16.42 | 1.64 |
|  |  | Total |  |  | 19.24 |

**15.05.05** ud Relleno y sellado de huecos abiertos para paso de inst. de PROTE
1 ud × 1430.1 = 1430.10
Relleno y sellado de todos los huecos abiertos para paso de instalaciones de PROTECCION CONTRA INCENDIOS entre sectores de incendios, a base de productos adecuados para conseguir el grado de resistencia al fuego exigido al elemento compartimentador; según las instalaciones se usarán los siguientes productos:
Bandejas y cables: pasamuros con estanqueidad al fuego (EI 240) homologado según norma UNE-EN 1366-3, formados por módulos compuestos por tubos de acero galvanizado que disponen de material intumescente en su interior y fijados medianter placas sellantes de acero con material ignífugo.
Tuberías y conductos: mortero para sellado ignífugo de alta densidad, resinas termoplásticas y/o masillas a base de siliconas intumescentes.
Tuberías combustibles de saneamiento a partir de 80 mm de diámetro: collarines de material intumescente según norma UNE-EN 1366-3 con la resistencia al fuego requerida en cada sector.
Para huecos de grandes dimensiones se emplearán como relleno bolsas de fibras minerales de alta estabilidad térmica con materiales intumescentes para el sellado de penetraciones.
Incluyendo todo aquello necesario para el montaje e instalación, completamente realizado según Especificaciones Técnicas del fabricante del producto y aplicado en cada caso según coordinación de la Dirección Facultativa.

| Código | Ud | Descripción | Rendimiento | Precio | Importe |
|---|---|---|---|---|---|
| B1KA2a | ud | Material para el relleno y sellado de huecos abiertos para insta (material) | 1 | 1230 | 1230.00 |
| A0125 | h | Oficial 1ª albañil | 6 | 17.66 | 105.96 |
| A0165 | h | Peón | 6 | 15.69 | 94.14 |
|  |  | Total |  |  | 1430.1 |

### 15.06 TRABAJOS AUXILIARES, AYUDAS Y VARIOS
Importe: 3704.5

**15.06.01** ud Control de Calidad y Pruebas según especificaciones del PCC de l
1 ud × 950 = 950.00
Control de Calidad y Pruebas según especificaciones del Protocolo de Control de Calidad LEED de las instalaciones de contra incendios

| Código | Ud | Descripción | Rendimiento | Precio | Importe |
|---|---|---|---|---|---|
| B2AB2gab | ud | Protocolo de Control de Calidad de las instalaciones de climatiz (material) | 1 | 950 | 950.00 |
|  |  | Total |  |  | 950 |

**15.06.02** ud Preparación de toda la documentación de obra de la instalación d
1 ud × 600 = 600.00
Preparación de toda la documentación de obra de la instalación de contra incendios según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1aa | ud | Documentación de ejecución y final de obra de climatización . (material) | 1 | 600 | 600.00 |
|  |  | Total |  |  | 600 |

**15.06.03** ud Legalización de todas las instalaciones de contra incendios que
1 ud × 500 = 500.00
Legalización de todas las instalaciones de contra incendios que se vean afectadas en este capítulo de los presupuestos, incluyendo la preparación y visados de proyectos en el Colegio Profesional correspondiente y la presentación y seguimiento hasta buen fin de los expedientes ante los Servicios Territoriales de Industria y Entidades Colaboradoras, incluso el abono de las tasas correspondientes. Se incluyen todos los trámites administrativos que haya que realizar con cualquier organismo oficial para llevar a buen término las instalaciones de este capítulo, así como el contrato de mantenimiento preceptivo i obligatorio que marque el Servicio de Industria ante la presentación del expediente.

| Código | Ud | Descripción | Rendimiento | Precio | Importe |
|---|---|---|---|---|---|
| B2AA2aab | ud | Legalización instalaciones de climatización . (material) | 1 | 500 | 500.00 |
|  |  | Total |  |  | 500 |

**15.06.04** ud Desmontaje de la instalación existente de agua contra incendios
1 ud × 1654.5 = 1654.50
Desmontaje de la instalación existente de agua contra incendios , en planta baja , con carga, transporte y descarga a vertedero autorizado o almacén que indique la Dirección Facultativa o la propiedad.

| Código | Ud | Descripción | Rendimiento | Precio | Importe |
|---|---|---|---|---|---|
| B1AB1d | ud | Desmontaje instalación existente de agua contra incendios , en p (material) | 1 | 1654.5 | 1654.50 |
|  |  | Total |  |  | 1654.5 |

## 16 CLIMATIZACION (01/01/2010)
Importe: 900130.26

### 16.01 CENTRALES DE ENERGIA
Importe: 95656.76

**16.01.01** ud P. enfriad. agua, c. agua PE01, Pot. frig. 172 kW Pot. cal. 220
2 ud × 36963.9 = 73927.80
Planta enfriadora de agua PE01, condensada por agua, de las siguientes características:
- Potencia frigorífica: 172 kW.
- Potencia calorífica: 220 kW.
- Grupos motobombas gemelas+dep expansión+filtros en circuitos de evaporación y condensación
- Temperatura salida enfriador: 7 °C.
- Temperatura salida condensador: 45 °C.
- Potencia consumida total: 55 kW.
- Tipo compresores: Scroll(4)
- Nº circuitos independientes: 2
Incluso arranque suave, filtros de agua, válvulas de corte y puesta en marcha.
Marca/modelo: CARRIER/30 WG-190 o equivalente
Completamente instalada.
Tarjeta de comunicaciones Bacnet IP.
Según fichas técnicas de proyecto.
Incluyendo grua autopropulsada y colocación.

| Código | Ud | Descripción | Rendimiento | Precio | Importe |
|---|---|---|---|---|---|
| BACB1ba | ud | Planta enfriadora de agua, tipo bomba de calor, condensada por agua de 387 kW de refrigeración y 487 kW de calefacción. (material) | 1 | 34500 | 34500.00 |
| A0122a | h | Oficial 1ª calefactor (mano de obra) | 50 | 17.34 | 867.00 |
| A0132a | h | Ayudante calefactor (mano de obra) | 50 | 15.79 | 789.50 |
| C1502 | h | Grúa autopropulsada 12 T (maquinaria) | 22 | 36.7 | 807.40 |
|  |  | Total |  |  | 36963.9 |

**16.01.02** ud Bancada de inercia para planta enfriadora , formada por losa de
2 ud × 475.24 = 950.48
Bancada de inercia para planta enfriadora , formada por losa de hormigón armado de 20 cm y amortiguadores metálicos adecuados al peso de planta enfriadora.Completamente instalada.

| Código | Ud | Descripción | Rendimiento | Precio | Importe |
|---|---|---|---|---|---|
| BEA10a | ud | Bancada de inercia para planta enfriadora , formada por losa de hormigón armado de 20 cm y amortiguadores metálicos. (material) | 1 | 350 | 350.00 |
| A0125a | h | Oficial 1ª albañil (mano de obra) | 4 | 16.76 | 67.04 |
| A0165a | h | Peón (mano de obra) | 4 | 14.55 | 58.20 |
|  |  | Total |  |  | 475.24 |

**16.01.03** ud Intercambiador calor placas agua-agua aislado. circuito: IC00-Ci
2 ud × 1441.32 = 2882.64
Intercambiador de calor de placas agua-agua aislado exteriormente a base de fibra de vidrio de 50 mm de espesor de las siguientes características:
Circuito: IC00-Circuito de frío de Máquina enfriadora agua-agua para ACS
Potencia calorífica: 33 kW.
CIRCUITO PRIMARIO:
Caudal de agua: 1,577 l/s.
Temperatura entrada agua: 7 °C.
Temperatura salida agua: 12 °C.
CIRCUITO SECUNDARIO:
Caudal de agua: 1,577 l/s.
Temperatura entrada agua: 16 °C.
Temperatura salida agua: 11 °C.
Completamente instalado.
Marca/modelo: SEDICAL/UFP-55/17 MH 63 IG (17 placas) o equivalente
Según ficha técnica de proyecto.

| Código | Ud | Descripción | Rendimiento | Precio | Importe |
|---|---|---|---|---|---|
| BAXA1a | ud | Intercambiador de calor de placas agua-agua de 33 kW para el cir (material) | 1 | 1424 | 1424.00 |
| A0122 | h | Oficial 1ª calefactor | 0.5 | 18.24 | 9.12 |
| A0132 | h | Ayudante calefactor | 0.5 | 16.4 | 8.20 |
|  |  | Total |  |  | 1441.32 |

**16.01.04** ud Intercambiador calor placas agua-agua aislado. circuito: IC01-Ci
2 ud × 5093.03 = 10186.06
Intercambiador de calor de placas agua-agua aislado exteriormente a base de fibra de vidrio de 50 mm de espesor de las siguientes características:
Circuito: IC01-Circuito frío enfriadoras
Potencia calorífica: 344 kW.
CIRCUITO PRIMARIO:
Caudal de agua: 16,436 l/s.
Temperatura entrada agua: 7 °C.
Temperatura salida agua: 12 °C.
CIRCUITO SECUNDARIO:
Caudal de agua: 16,43 l/s.
Temperatura entrada agua: 16 °C.
Temperatura salida agua: 11 °C.
Completamente instalado.
Marca/modelo: SEDICAL/UFP-65/82 LM 9 PN10 (82 placas) o equivalente
Según ficha técnica de proyecto.

| Código | Ud | Descripción | Rendimiento | Precio | Importe |
|---|---|---|---|---|---|
| BAXA1b | ud | Intercambiador de calor de placas agua-agua de 344 kW para el ci (material) | 1 | 5048 | 5048.00 |
| A0122 | h | Oficial 1ª calefactor | 1.3 | 18.24 | 23.71 |
| A0132 | h | Ayudante calefactor | 1.3 | 16.4 | 21.32 |
|  |  | Total |  |  | 5093.03 |

**16.01.05** ud Intercambiador calor placas agua-agua aislado. circuito: IC02. P
2 ud × 3412.03 = 6824.06
Intercambiador de calor de placas agua-agua aislado exteriormente a base de fibra de vidrio de 50 mm de espesor de las siguientes características:
Circuito: IC02
Potencia calorífica: 440 kW.
CIRCUITO PRIMARIO:
Caudal de agua: 21,02 l/s.
Temperatura entrada agua: 7 °C.
Temperatura salida agua: 12 °C.
CIRCUITO SECUNDARIO:
Caudal de agua: 21,02 l/s.
Temperatura entrada agua: 16 °C.
Temperatura salida agua: 21 °C.
Completamente instalado.
Marca/modelo: SEDICAL/UFP-102/39 L-H (39 placas) o equivalente
Según ficha técnica de proyecto.

| Código | Ud | Descripción | Rendimiento | Precio | Importe |
|---|---|---|---|---|---|
| BAXA1c | ud | Intercambiador de calor de placas agua-agua de 440 kW para el ci (material) | 1 | 3367 | 3367.00 |
| A0122 | h | Oficial 1ª calefactor | 1.3 | 18.24 | 23.71 |
| A0132 | h | Ayudante calefactor | 1.3 | 16.4 | 21.32 |
|  |  | Total |  |  | 3412.03 |

**16.01.06** ud Bancada de inercia para intercambiadores , formada por losa de h
6 ud × 147.62 = 885.72
Bancada de inercia para intercambiadores , formada por losa de hormigón armado de 20 cm y amortiguadores metálicos adecuados al peso de intercambiadores.Completamente instalada.

| Código | Ud | Descripción | Rendimiento | Precio | Importe |
|---|---|---|---|---|---|
| B1EA1aa | ud | Bancada de inercia para intercambiadores , formada por losa de hormigón armado de 20 cm y amortiguadores metálicos. (material) | 1 | 85 | 85.00 |
| A0125a | h | Oficial 1ª albañil | 2 | 16.76 | 33.52 |
| A0165a | h | Peón | 2 | 14.55 | 29.10 |
|  |  | Total |  |  | 147.62 |

### 16.02 ELECTROBOMBAS. DEPÓSITOS Y VÁLVULERIA
Importe: 95063.89

**16.02.01** ud Colector de impulsión en acero negro estirado, UNE 19052 / DIN 2
2 ud × 789.96 = 1579.92
Colector de impulsión construido a base de acero negro estirado según UNE 19052 / DIN 2448 de 250 mm de diámetro, según esquema de principio y aislado exteriormente a base de manta de espuma elastomérica de 54 mm de espesor, con barrera de vapor, acabado con pintura y señalización según normas DIN. Completamente instalado.

| Código | Ud | Descripción | Rendimiento | Precio | Importe |
|---|---|---|---|---|---|
| BDTD1haa | ud | Colector de impulsión de acero negro según UNE 19052/DIN 2448 de (material) | 1 | 650 | 650.00 |
| BDTD2hcaa | ud | Manta de espuma elastomérica de 54 mm de espesor, para colector de impulsión de acero negro según UNE 19052 /DIN 2448 de 200 mm. (material) | 1 | 96.16 | 96.16 |
| A0124b | h | Oficial 1ª montador (mano de obra) | 1.35 | 16.65 | 22.48 |
| A0134b | h | Ayudante montador (mano de obra) | 1.35 | 15.79 | 21.32 |
|  |  | Total |  |  | 789.96 |

**16.02.02** ud Colector de aspiración en acero negro estirado, UNE 19052 / DIN
2 ud × 789.96 = 1579.92
Colector de aspiración construido a base de acero negro estirado según UNE 19052 / DIN 2448 de 250 mm de diámetro, según esquema de principio y aislado exteriormente a base de manta de espuma elastomérica de 54 mm de espesor, con barrera de vapor, acabado con pintura y señalización según normas DIN. Completamente instalado.

| Código | Ud | Descripción | Rendimiento | Precio | Importe |
|---|---|---|---|---|---|
| BDTD1hba | ud | Colector de aspiración de acero negro según UNE 19052/DIN 2448 d (material) | 1 | 650 | 650.00 |
| BDTD2hcba | ud | Manta de espuma elastomérica de 54 mm de espesor, para colector de aspiración de acero negro según UNE 19052 /DIN 2448 de 200 mm. (material) | 1 | 96.16 | 96.16 |
| A0124b | h | Oficial 1ª montador | 1.35 | 16.65 | 22.48 |
| A0134b | h | Ayudante montador | 1.35 | 15.79 | 21.32 |
|  |  | Total |  |  | 789.96 |

**16.02.03** ud Bomba circuladora gemela GB01, de rotor seco, para el circuito d
1 ud × 8874.08 = 8874.08
Bomba circuladora gemela GB01 para caudal variable, de rotor seco, para el circuito de Secundario agua caliente puestos, para un caudal de 11,84 l/s y una presión diferencial de 191 kPa, con cierre mecánico y juego de soportes. Completamente instalada. Marca/modelo: GRUNDFOS TPED 65-250/2-S o equivalente. Según fichas técnicas de proyecto.
Incluyendo sensor de presión diferencial, tubos capilares, cable apantallado y accesorios necesarios.

| Código | Ud | Descripción | Rendimiento | Precio | Importe |
|---|---|---|---|---|---|
| BCDD1ada | ud | Bomba circuladora gemela, de rotor seco, para 11,84 l/s y presió (material) | 1 | 8780 | 8780.00 |
| A0124b | h | Oficial 1ª montador | 2.9 | 16.65 | 48.29 |
| A0134b | h | Ayudante montador | 2.9 | 15.79 | 45.79 |
|  |  | Total |  |  | 8874.08 |

**16.02.04** ud Bomba circuladora gemela GB02, de rotor seco, para el circuito d
1 ud × 7669.72 = 7669.72
Bomba circuladora gemela GB02 para caudal variable, de rotor seco, para el circuito de Secundario agua caliente S.R para un caudal de 7,6 l/s y una presión diferencial de 187 kPa, con cierre mecánico y juego de soportes. Completamente instalada. Marca/modelo: GRUNDFOS TPED 65-210/2 o equivalente. Según fichas técnicas de proyecto.
Incluyendo sensor de presión diferencial, tubos capilares, cable apantallado y accesorios necesarios.

| Código | Ud | Descripción | Rendimiento | Precio | Importe |
|---|---|---|---|---|---|
| BCDD1aaa | ud | Bomba circuladora gemela, de rotor seco, para 7,6 l/s y presión (material) | 1 | 7590 | 7590.00 |
| A0124 | h | Oficial 1ª montador | 2.3 | 18.24 | 41.95 |
| A0134 | h | Ayudante montador | 2.3 | 16.42 | 37.77 |
|  |  | Total |  |  | 7669.72 |

**16.02.05** ud Bomba circuladora gemela GB03, de rotor seco, para el circuito d
1 ud × 8683.72 = 8683.72
Bomba circuladora gemela GB03, de rotor seco, para el circuito Secundario agua fría Puestos para un caudal de 12,45 l/s y una presión diferencial de 177 kPa, con cierre mecánico y juego de soportes. Completamente instalada. Marca/modelo: GRUNDFOS TPED 65-250/2 o equivalente. Según fichas técnicas de proyecto.
Incluyendo sensor de presión diferencial, tubos capilares, cable apantallado y accesorios necesarios

| Código | Ud | Descripción | Rendimiento | Precio | Importe |
|---|---|---|---|---|---|
| BCDD1aab | ud | Bomba circuladora gemela, de rotor seco, para 12,45 l/s y presió (material) | 1 | 8604 | 8604.00 |
| A0124 | h | Oficial 1ª montador | 2.3 | 18.24 | 41.95 |
| A0134 | h | Ayudante montador | 2.3 | 16.42 | 37.77 |
|  |  | Total |  |  | 8683.72 |

**16.02.06** ud Bomba circuladora gemela GB04, de rotor seco, para el circuito d
1 ud × 6976.32 = 6976.32
Bomba circuladora gemela GB04, de rotor seco, para el circuito de Secundario agua fría S.R para un caudal de 3,8 l/s y una presión diferencial de 187 kPa, con cierre mecánico y juego de soportes. Completamente instalada. Marca/modelo: GRUNDFOS TPE3 D 50-200 o equivalente. Según fichas técnicas de proyecto.
Incluyendo sensor de presión diferencial, tubos capilares, cable apantallado y accesorios necesarios

| Código | Ud | Descripción | Rendimiento | Precio | Importe |
|---|---|---|---|---|---|
| BCDD1aac | ud | Bomba circuladora gemela, de rotor seco, para 3,8 l/s y presión (material) | 1 | 6907 | 6907.00 |
| A0124 | h | Oficial 1ª montador | 2 | 18.24 | 36.48 |
| A0134 | h | Ayudante montador | 2 | 16.42 | 32.84 |
|  |  | Total |  |  | 6976.32 |

**16.02.07** ud Depósito de expansión VX01 cerrado de membrana recambiable, de 2
1 ud × 167.24 = 167.24
Depósito de expansión cerrado VX01 de membrana recambiable, de 25 l de capacidad, construido con chapa de acero soldado, para una presión de 600 kPa, timbrado por Delegación de Industria, con válvula de seguridad, manómetro, grifo de vaciado y toma de regulación de presión. Completamente instalado. Marca/modelo: PNEUMATEX STATICO SD.25.3 o equivalente

| Código | Ud | Descripción | Rendimiento | Precio | Importe |
|---|---|---|---|---|---|
| BDSC1aa | ud | Depósito de expansión cerrado de membrana recambiable, de 25 l d (material) | 1 | 60.1 | 60.10 |
| BDSC2a | ud | Manómetro y toma de presión. (material) | 1 | 16.83 | 16.83 |
| BDSC4a | ud | Válvula de seguridad de 15 mm. (material) | 1 | 42.73 | 42.73 |
| BDSC5a | ud | Grifo de vaciado 20 mm para depósito de expansión cerrado. (material) | 1 | 6.01 | 6.01 |
| A0122 | h | Oficial 1ª calefactor | 1.2 | 18.24 | 21.89 |
| A0132 | h | Ayudante calefactor | 1.2 | 16.4 | 19.68 |
|  |  | Total |  |  | 167.24 |

**16.02.08** ud Depósito de expansión VX02 cerrado de membrana recambiable, de 2
1 ud × 424.56 = 424.56
Depósito de expansión cerrado VX02 de membrana recambiable, de 200 l de capacidad, construido con chapa de acero soldado, para una presión de 600 kPa, timbrado por Delegación de Industria, con válvula de seguridad, manómetro, grifo de vaciado y toma de regulación de presión. Completamente instalado. Marca/modelo: PNEUMATEX STATICO SU 200 o equivalente

| Código | Ud | Descripción | Rendimiento | Precio | Importe |
|---|---|---|---|---|---|
| BDSC1ba | ud | Depósito de expansión cerrado de membrana recambiable, de 200 l (material) | 1 | 307.03 | 307.03 |
| BDSC2b | ud | Manómetro y toma de presión. (material) | 1 | 16.83 | 16.83 |
| BDSC4b | ud | Válvula de seguridad de 15 mm. (material) | 1 | 42.73 | 42.73 |
| BDSC5b | ud | Grifo de vaciado 20 mm para depósito de expansión cerrado. (material) | 1 | 6.01 | 6.01 |
| A0122 | h | Oficial 1ª calefactor | 1.5 | 18.24 | 27.36 |
| A0132 | h | Ayudante calefactor | 1.5 | 16.4 | 24.60 |
|  |  | Total |  |  | 424.56 |

**16.02.09** ud Conexión hidráulica a electrobomba compuesta por un tren de valv
1 ud × 809.16 = 809.16
Conexión hidráulica a electrobomba compuesta por un tren de valvulería y accesorios, con tubería de agua de 65 mm, con juegos de accesorios y uniones roscadas, embridadas o ranuradas, incluyendo:
- 2 Válvulas de corte de mariposa / bola de 65 mm de diámetro nominal.
- 1 Filtro de 65 mm de diámetro nominal.
- 2 Manguito elástico antivibratorio de 65 mm de diámetro.
- 1 Válvula de retención de 65 mm de diámetro nominal.
- 1 Manómetro con 2 válvulas de corte, válvula de vaciado DN 15 o equivalente y capilar.
Parte proporcional de tubería, accesorios y elementos de sujeción, incluyendo aislamiento y acabado de las mismas características que el tramo de conexión, y señalizado de todo el conjunto de tuberías y válvulas según especificaciones de la legislación vigente.
Conjunto completamente instalado, señalizado, equilibrado, regulado y en funcionamiento, según fichas técnicas de equipos y pliego de especificaciones técnicas.

| Código | Ud | Descripción | Rendimiento | Precio | Importe |
|---|---|---|---|---|---|
| BDWA1g | ud | Tramo tubería de 65 mm de diámetro nominal, incluyendo acabado, (material) | 1 | 12.26 | 12.26 |
| BDWA2g | ud | Aislamiento exterior para tuberías de 65 mm de diámetro nominal a base de coquilla elastomérica con conductividad y espesor según legislación vigente, de las mismas características que la tubería de conexión, con accesorios y señalización. (material) | 1 | 43.69 | 43.69 |
| BDWA3g | ud | Válvula de corte de mariposa/bola con accesorios y señalizada de (material) | 2 | 89.59 | 179.18 |
| BDWA4g | ud | Filtro de 65 mm, con cuerpo de fundición gris y filtro de acero (material) | 1 | 106.65 | 106.65 |
| BDWA9g | ud | Manguito elástico antivibratorio de un cuerpo, de 65 mm diámetro (material) | 2 | 53.26 | 106.52 |
| BDWAAg | ud | Válvula de retención de 65 mm de diámetro nominal incluyendo uniones, accesorios y disco indicador (material) | 1 | 137.02 | 137.02 |
| BDWAB | ud | Conjunto formado por manómetro, 2 válvulas de corte, 1 válvula d | 1 | 73.42 | 73.42 |
| A0124 | h | Oficial 1ª montador | 4.34 | 18.24 | 79.16 |
| A0134 | h | Ayudante montador | 4.34 | 16.42 | 71.26 |
|  |  | Total |  |  | 809.16 |

**16.02.10** ud Conexión hidráulica a electrobomba compuesta por un tren de valv
1 ud × 1005 = 1005.00
Conexión hidráulica a electrobomba compuesta por un tren de valvulería y accesorios, con tubería de agua de 80 mm, con juegos de accesorios y uniones roscadas, embridadas o ranuradas, incluyendo:
- 2 Válvulas de corte de mariposa / bola de 80 mm de diámetro nominal.
- 1 Filtro de 80 mm de diámetro nominal.
- 2 Manguito elástico antivibratorio de 80 mm de diámetro.
- 1 Válvula de retención de 80 mm de diámetro nominal.
- 1 Manómetro con 2 válvulas de corte, válvula de vaciado DN 15 o equivalente y capilar.
Parte proporcional de tubería, accesorios y elementos de sujeción, incluyendo aislamiento y acabado de las mismas características que el tramo de conexión, y señalizado de todo el conjunto de tuberías y válvulas según especificaciones de la legislación vigente.
Conjunto completamente instalado, señalizado, equilibrado, regulado y en funcionamiento, según fichas técnicas de equipos y pliego de especificaciones técnicas.

| Código | Ud | Descripción | Rendimiento | Precio | Importe |
|---|---|---|---|---|---|
| BDWA1h | ud | Tramo tubería de 80 mm de diámetro nominal, incluyendo acabado, (material) | 1 | 16.21 | 16.21 |
| BDWA2h | ud | Aislamiento exterior para tuberías de 80 mm de diámetro nominal a base de coquilla elastomérica con conductividad y espesor según legislación vigente, de las mismas características que la tubería de conexión, con accesorios y señalización. (material) | 1 | 46.52 | 46.52 |
| BDWA3h | ud | Válvula de corte de mariposa/bola con accesorios y señalizada de (material) | 2 | 118.88 | 237.76 |
| BDWA4h | ud | Filtro de 80 mm, con cuerpo de fundición gris y filtro de acero (material) | 1 | 140.36 | 140.36 |
| BDWA9h | ud | Manguito elástico antivibratorio de un cuerpo, de 80 mm diámetro (material) | 2 | 86.1 | 172.20 |
| BDWAAh | ud | Válvula de retención de 80 mm de diámetro nominal incluyendo uniones, accesorios y disco indicador (material) | 1 | 159.79 | 159.79 |
| BDWAB | ud | Conjunto formado por manómetro, 2 válvulas de corte, 1 válvula d | 1 | 73.42 | 73.42 |
| A0124 | h | Oficial 1ª montador | 4.58 | 18.24 | 83.54 |
| A0134 | h | Ayudante montador | 4.58 | 16.42 | 75.20 |
|  |  | Total |  |  | 1005 |

**16.02.11** ud Conexión hidráulica a electrobomba compuesta por un tren de valv
2 ud × 1137.88 = 2275.76
Conexión hidráulica a electrobomba compuesta por un tren de valvulería y accesorios, con tubería de agua de 100 mm, con juegos de accesorios y uniones roscadas, embridadas o ranuradas, incluyendo:
- 2 Válvulas de corte de mariposa / bola de 100 mm de diámetro nominal.
- 1 Filtro de 100 mm de diámetro nominal.
- 2 Manguito elástico antivibratorio de 100 mm de diámetro.
- 1 Válvula de retención de 100 mm de diámetro nominal.
- 1 Manómetro con 2 válvulas de corte, válvula de vaciado DN 15 o equivalente y capilar.
Parte proporcional de tubería, accesorios y elementos de sujeción, incluyendo aislamiento y acabado de las mismas características que el tramo de conexión, y señalizado de todo el conjunto de tuberías y válvulas según especificaciones de la legislación vigente.
Conjunto completamente instalado, señalizado, equilibrado, regulado y en funcionamiento, según fichas técnicas de equipos y pliego de especificaciones técnicas.

| Código | Ud | Descripción | Rendimiento | Precio | Importe |
|---|---|---|---|---|---|
| BDWA1i | ud | Tramo tubería de 100 mm de diámetro nominal, incluyendo acabado, (material) | 1 | 23.52 | 23.52 |
| BDWA2i | ud | Aislamiento exterior para tuberías de 100 mm de diámetro nominal a base de coquilla elastomérica con conductividad y espesor según legislación vigente, de las mismas características que la tubería de conexión, con accesorios y señalización. (material) | 1 | 59.94 | 59.94 |
| BDWA3i | ud | Válvula de corte de mariposa/bola con accesorios y señalizada de (material) | 2 | 128.93 | 257.86 |
| BDWA4i | ud | Filtro de 100 mm, con cuerpo de fundición gris y filtro de acero (material) | 1 | 174.77 | 174.77 |
| BDWA9i | ud | Manguito elástico antivibratorio de un cuerpo, de 100 mm diámetr (material) | 2 | 87.1 | 174.20 |
| BDWAAi | ud | Válvula de retención de 100 mm de diámetro nominal incluyendo uniones, accesorios y disco indicador (material) | 1 | 206.42 | 206.42 |
| BDWAB | ud | Conjunto formado por manómetro, 2 válvulas de corte, 1 válvula d | 1 | 73.42 | 73.42 |
| A0124 | h | Oficial 1ª montador | 4.84 | 18.24 | 88.28 |
| A0134 | h | Ayudante montador | 4.84 | 16.42 | 79.47 |
|  |  | Total |  |  | 1137.88 |

**16.02.12** ud Contador de energía por ultrasonidos para instalar en tuberías d
1 ud × 1780.64 = 1780.64
Contador de energía por ultrasonidos para instalar en tuberías de agua fría/caliente, de DN 80 con conexiones embridadas con caudalímetro con error de lectura máximo de ±2% para caudales hasta 100 veces inferior al nominal, incluyendo integrador con gestión remota M-bus, Lon, Bacnet, puerto óptico para lecturas in-situ, juego de sondas de temperatura para medición PT500 con cable y vaina para instalación de sondas en tubería. Completamente instalado. Marca/modelo: KAMSTRUP o equivalente

| Código | Ud | Descripción | Rendimiento | Precio | Importe |
|---|---|---|---|---|---|
| BFLD6cga | ud | Contador de energía por ultrasonidos para instalar en tuberías d (material) | 1 | 1746 | 1746.00 |
| A0122 | h | Oficial 1ª calefactor | 1 | 18.24 | 18.24 |
| A0132 | h | Ayudante calefactor | 1 | 16.4 | 16.40 |
|  |  | Total |  |  | 1780.64 |

**16.02.13** ud Contador de energía por ultrasonidos para instalar en tuberías d
2 ud × 2661.5 = 5323.00
Contador de energía por ultrasonidos para instalar en tuberías de agua fría/caliente, de DN 125 con conexiones embridadas con caudalímetro con error de lectura máximo de ±2% para caudales hasta 100 veces inferior al nominal, incluyendo integrador con gestión remota M-bus, Lon, Bacnet, puerto óptico para lecturas in-situ, juego de sondas de temperatura para medición PT500 con cable y vaina para instalación de sondas en tubería. Completamente instalado. Marca/modelo: KAMSTRUP o equivalente.

| Código | Ud | Descripción | Rendimiento | Precio | Importe |
|---|---|---|---|---|---|
| BFLD6cia | ud | Contador de energía por ultrasonidos para instalar en tuberías d (material) | 1 | 2613 | 2613.00 |
| A0122 | h | Oficial 1ª calefactor | 1.4 | 18.24 | 25.54 |
| A0132 | h | Ayudante calefactor | 1.4 | 16.4 | 22.96 |
|  |  | Total |  |  | 2661.5 |

**16.02.14** ud Contador de energía por ultrasonidos para instalar en tuberías d
2 ud × 2086.57 = 4173.14
Contador de energía por ultrasonidos para instalar en tuberías de agua fría/caliente, de DN 100 con conexiones embridadas con caudalímetro con error de lectura máximo de ±2% para caudales hasta 100 veces inferior al nominal, incluyendo integrador con gestión remota M-bus, Lon, Bacnet, puerto óptico para lecturas in-situ, juego de sondas de temperatura para medición PT500 con cable y vaina para instalación de sondas en tubería. Completamente instalado. Marca/modelo: SEDICAL o equivalente

| Código | Ud | Descripción | Rendimiento | Precio | Importe |
|---|---|---|---|---|---|
| BFLD6cha | ud | Contador de energía por ultrasonidos para instalar en tuberías d (material) | 1 | 2045 | 2045.00 |
| A0122 | h | Oficial 1ª calefactor | 1.2 | 18.24 | 21.89 |
| A0132 | h | Ayudante calefactor | 1.2 | 16.4 | 19.68 |
|  |  | Total |  |  | 2086.57 |

**16.02.15** ud Conexión hidráulica a intercambiador de calor con referencia IC0
1 ud × 1284.16 = 1284.16
Conexión hidráulica a intercambiador de calor con referencia IC00, con tubería de50 mm de diámetro nominal, con valvulería, juegos de accesorios y uniones roscadas, embridadas o ranuradas, incluyendo:
- 5 Válvulas de corte de mariposa / bola de 50 mm de diámetro.
- 1 Válvula de equilibrado de 50 mm de diámetro.
- 1 Válvula de asiento para equilibrado de 50 mm de diámetro.
- 4 Termómetros graduados de 0° a 100 °C para líquidos.
- 1 Manómetro con válvulas de corte DN15.
- 1 Válvula de asiento de 3 vías de 50 mm de diámetro, dotada de actuador proporcional. Marca/modelo: TA o equivalente.
Parte proporcional de tubería con pintura de impregnación antioxidante, accesorios y elementos de sujeción, incluyendo aislamiento y acabado de las mismas características que el tramo de conexión, y señalizado de todo el conjunto de tuberías y válvulas según especificaciones de la legislación vigente.
Conjunto completamente instalado, señalizado, equilibrado, regulado y en funcionamiento, según fichas técnicas de equipos y pliego de especificaciones técnicas.

| Código | Ud | Descripción | Rendimiento | Precio | Importe |
|---|---|---|---|---|---|
| BDWA1fb | ud | Tramo tubería de 50 mm de diámetro nominal, incluyendo acabado, (material) | 1 | 10.35 | 10.35 |
| BDWA2fb | ud | Aislamiento exterior para tuberías de 50 mm de diámetro nominal a base de coquilla elastomérica con conductividad y espesor según legislación vigente, de las mismas características que la tubería de conexión, con accesorios y señalización. (material) | 1 | 37.29 | 37.29 |
| BDWA17fa | ud | Válvula de asiento de 3 vías dotada de actuador proporcional y D (material) | 1 | 540.78 | 540.78 |
| BDWA3fb | ud | Válvula de corte de mariposa/bola con accesorios y señalizada de (material) | 5 | 57.1 | 285.50 |
| BDWA5fb | ud | Válvula de equilibrado de 50 mm con accesorios y señalizada (material) | 1 | 111.85 | 111.85 |
| BDWAPfb | ud | Válvula de asiento con accesorios y señalizada de 50 mm, PN-10 (material) | 1 | 88.35 | 88.35 |
| BFFA1d | ud | Termómetro graduado de 0° a 100 °C para líquidos. (material) | 4 | 18.93 | 75.72 |
| BDSCBc | ud | Manómetro con dos válvulas de corte DN15 (material) | 2 | 32.52 | 65.04 |
| A0122 | h | Oficial 1ª calefactor | 2 | 18.24 | 36.48 |
| A0132 | h | Ayudante calefactor | 2 | 16.4 | 32.80 |
|  |  | Total |  |  | 1284.16 |

**16.02.16** ud Conexión hidráulica a intercambiador de calor con referencia IC0
1 ud × 572.08 = 572.08
Conexión hidráulica a intercambiador de calor con referencia IC00, con tubería de50 mm de diámetro nominal, con valvulería, juegos de accesorios y uniones roscadas, embridadas o ranuradas, incluyendo:
- 2 Válvulas de corte de mariposa / bola de 50 mm de diámetro.
- 1 Válvula de equilibrado de 50 mm de diámetro.
- 1 Válvula de asiento para equilibrado de 50 mm de diámetro.
- 4 Termómetros graduados de 0° a 100 °C para líquidos.
- 2 Manómetro con válvulas de corte DN15.
- 1 Válvula de asiento de 3 vías de 50 mm de diámetro, dotada de actuador proporcional. Marca/modelo: TA o equivalente.
Parte proporcional de tubería con pintura de impregnación antioxidante, accesorios y elementos de sujeción, incluyendo aislamiento y acabado de las mismas características que el tramo de conexión, y señalizado de todo el conjunto de tuberías y válvulas según especificaciones de la legislación vigente.
Conjunto completamente instalado, señalizado, equilibrado, regulado y en funcionamiento, según fichas técnicas de equipos y pliego de especificaciones técnicas.

| Código | Ud | Descripción | Rendimiento | Precio | Importe |
|---|---|---|---|---|---|
| BDWA1fa | ud | Tramo tubería de 50 mm de diámetro nominal, incluyendo acabado, (material) | 1 | 10.35 | 10.35 |
| BDWA2fa | ud | Aislamiento exterior para tuberías de 50 mm de diámetro nominal a base de coquilla elastomérica con conductividad y espesor según legislación vigente, de las mismas características que la tubería de conexión, con accesorios y señalización. (material) | 1 | 37.29 | 37.29 |
| BDWA3fa | ud | Válvula de corte de mariposa/bola con accesorios y señalizada de (material) | 2 | 57.1 | 114.20 |
| BDWA5fa | ud | Válvula de equilibrado de 50 mm con accesorios y señalizada (material) | 1 | 111.85 | 111.85 |
| BDWAPfa | ud | Válvula de asiento con accesorios y señalizada de 50 mm, PN-10 (material) | 1 | 88.35 | 88.35 |
| BFFA1a | ud | Termómetro graduado de 0° a 100 °C para líquidos. (material) | 4 | 18.93 | 75.72 |
| BDSCBa | ud | Manómetro con dos válvulas de corte DN15 (material) | 2 | 32.52 | 65.04 |
| A0122 | h | Oficial 1ª calefactor | 2 | 18.24 | 36.48 |
| A0132 | h | Ayudante calefactor | 2 | 16.4 | 32.80 |
|  |  | Total |  |  | 572.08 |

**16.02.17** ud Conexión hidráulica a intercambiador de calor con referencia IC0
2 ud × 4300.53 = 8601.06
Conexión hidráulica a intercambiador de calor con referencia IC01,IC02 con tubería de125 mm de diámetro nominal, con valvulería, juegos de accesorios y uniones roscadas, embridadas o ranuradas, incluyendo:
- 5 Válvulas de corte de mariposa / bola de 125 mm de diámetro.
- 1 Válvula de equilibrado de 125 mm de diámetro.
- 1 Válvula de asiento para equilibrado de 125 mm de diámetro.
- 4 Termómetros graduados de 0° a 100 °C para líquidos.
- 2 Manómetro con 4 válvulas de corte DN15.
- 1 Válvula de asiento de 3 vías de 125 mm de diámetro, dotada de actuador proporcional. Marca/modelo: TA o equivalente.
Parte proporcional de tubería con pintura de impregnación antioxidante, accesorios y elementos de sujeción, incluyendo aislamiento y acabado de las mismas características que el tramo de conexión, y señalizado de todo el conjunto de tuberías y válvulas según especificaciones de la legislación vigente.
Conjunto completamente instalado, señalizado, equilibrado, regulado y en funcionamiento, según fichas técnicas de equipos y pliego de especificaciones técnicas.

| Código | Ud | Descripción | Rendimiento | Precio | Importe |
|---|---|---|---|---|---|
| BDWA1jaa | ud | Tramo tubería de 125 mm de diámetro nominal, incluyendo acabado, (material) | 1 | 31.13 | 31.13 |
| BDWA2jaa | ud | Aislamiento exterior para tuberías de 125 mm de diámetro nominal a base de coquilla elastomérica con conductividad y espesor según legislación vigente, de las mismas características que la tubería de conexión, con accesorios y señalización. (material) | 1 | 67.07 | 67.07 |
| BDWA17jaa | ud | Válvula de asiento de 3 vías dotada de actuador proporcional y D (material) | 1 | 1848.68 | 1848.68 |
| BDWA3jaa | ud | Válvula de corte de mariposa/bola con accesorios y señalizada de (material) | 5 | 162.85 | 814.25 |
| BDWA5jaa | ud | Válvula de equilibrado de 125 mm con accesorios y señalizada (material) | 1 | 937.64 | 937.64 |
| BDWAPjaa | ud | Válvula de asiento con accesorios y señalizada de 125 mm, PN-10 (material) | 1 | 365.74 | 365.74 |
| BFFA1ca | ud | Termómetro graduado de 0° a 100 °C para líquidos. (material) | 4 | 18.93 | 75.72 |
| BDSCBba | ud | Manómetro con dos válvulas de corte DN15 (material) | 2 | 32.52 | 65.04 |
| A0122 | h | Oficial 1ª calefactor | 2.75 | 18.24 | 50.16 |
| A0132 | h | Ayudante calefactor | 2.75 | 16.4 | 45.10 |
|  |  | Total |  |  | 4300.53 |

**16.02.18** ud Conexión hidráulica a intercambiador de calor con referencia IC0
2 ud × 1963.3 = 3926.60
Conexión hidráulica a intercambiador de calor con referencia IC01, IC02 (RESERVA) con tubería de125 mm de diámetro nominal, con valvulería, juegos de accesorios y uniones roscadas, embridadas o ranuradas, incluyendo:
- 2 Válvulas de corte de mariposa / bola de 125 mm de diámetro.
- 1 Válvula de equilibrado de 125 mm de diámetro.
- 1 Válvula de asiento para equilibrado de 125 mm de diámetro.
- 4 Termómetros graduados de 0° a 100 °C para líquidos.
- 2 Manómetro con 4 válvulas de corte DN15.
Parte proporcional de tubería con pintura de impregnación antioxidante, accesorios y elementos de sujeción, incluyendo aislamiento y acabado de las mismas características que el tramo de conexión, y señalizado de todo el conjunto de tuberías y válvulas según especificaciones de la legislación vigente.
Conjunto completamente instalado, señalizado, equilibrado, regulado y en funcionamiento, según fichas técnicas de equipos y pliego de especificaciones técnicas.

| Código | Ud | Descripción | Rendimiento | Precio | Importe |
|---|---|---|---|---|---|
| BDWA1ja | ud | Tramo tubería de 125 mm de diámetro nominal, incluyendo acabado, (material) | 1 | 31.13 | 31.13 |
| BDWA2ja | ud | Aislamiento exterior para tuberías de 125 mm de diámetro nominal a base de coquilla elastomérica con conductividad y espesor según legislación vigente, de las mismas características que la tubería de conexión, con accesorios y señalización. (material) | 1 | 67.07 | 67.07 |
| BDWA3ja | ud | Válvula de corte de mariposa/bola con accesorios y señalizada de (material) | 2 | 162.85 | 325.70 |
| BDWA5ja | ud | Válvula de equilibrado de 125 mm con accesorios y señalizada (material) | 1 | 937.64 | 937.64 |
| BDWAPja | ud | Válvula de asiento con accesorios y señalizada de 125 mm, PN-10 (material) | 1 | 365.74 | 365.74 |
| BFFA1c | ud | Termómetro graduado de 0° a 100 °C para líquidos. (material) | 4 | 18.93 | 75.72 |
| BDSCBb | ud | Manómetro con dos válvulas de corte DN15 (material) | 2 | 32.52 | 65.04 |
| A0122 | h | Oficial 1ª calefactor | 2.75 | 18.24 | 50.16 |
| A0132 | h | Ayudante calefactor | 2.75 | 16.4 | 45.10 |
|  |  | Total |  |  | 1963.3 |

**16.02.19** ud Conexión hidráulica a planta enfriadora con referencia PE01, de
4 ud × 2242.18 = 8968.72
Conexión hidráulica a planta enfriadora, con referencia PE01, de 100 mm de diámetro nominal, con valvulería, juegos de accesorios y uniones roscadas, embridadas o ranuradas, incluyendo:
- 2 Válvulas de corte de mariposa / bola de 100 mm de diámetro.
- 2 Manguitos antivibratorios de 100 mm de diámetro.
- 1 Válvula de vaciado de 40 mm de diámetro.
- 2 Manómetros con válvula de corte DN15.
- 2 Termómetros graduados de 0° a 100 °C para líquidos.
- 1 Válvula de asiento de 2 vías de 100 mm de diámetro, dotada de actuador todo/nada. Marca/modelo: SIEMENS o equivalente.
Parte proporcional de tubería con pintura de impregnación antioxidante, accesorios y elementos de sujeción, incluyendo aislamiento y acabado de las mismas características que el tramo de conexión, y señalizado de todo el conjunto de tuberías y válvulas según especificaciones de la legislación vigente.
Conjunto completamente instalado, señalizado, equilibrado, regulado y en funcionamiento, según fichas técnicas de equipos y pliego de especificaciones técnicas.

| Código | Ud | Descripción | Rendimiento | Precio | Importe |
|---|---|---|---|---|---|
| BDWA13da | ud | Tramo tubería de 100 mm de diámetro nominal, incluyendo acabado, (material) | 1 | 23.52 | 23.52 |
| BDWA14da | ud | Aislamiento exterior para tuberías de 100 mm de diámetro nominal (material) | 1 | 59.94 | 59.94 |
| BBGC6da | ud | Válvula de 2 vías, conexión DN 100, actuador todo-nada, con acce (material) | 1 | 1532 | 1532.00 |
| BDWA16da | ud | Válvula de corte de mariposa/bola con accesorios y señalizada de (material) | 2 | 128.93 | 257.86 |
| BDLI4aa | ud | Válvula de vaciado de latón de 40 mm de diámetro, PN-10, incluye (material) | 1 | 22.58 | 22.58 |
| BDWA15da | ud | Manguito elástico antivibratorio de un cuerpo, de 100 mm diámetr (material) | 2 | 87.1 | 174.20 |
| BFIA6a | ud | Manómetro de glicerina, graduado de 100 mm de diámetro (material) | 2 | 15.15 | 30.30 |
| BFFA1e | ud | Termómetro graduado de 0° a 100 °C para líquidos. (material) | 2 | 18.93 | 37.86 |
| A0122 | h | Oficial 1ª calefactor | 3 | 18.24 | 54.72 |
| A0132 | h | Ayudante calefactor | 3 | 16.4 | 49.20 |
|  |  | Total |  |  | 2242.18 |

**16.02.20** ud Filtro con bridas para agua, cuerpo de fundición gris y filtro a
2 ud × 270.62 = 541.24
Filtro con bridas para agua, de 125 mm de diámetro, PN-10, con cuerpo de fundición gris y filtro de acero inoxidable. Completamente instalado. Marca/modelo: GESTRA o equivalente

| Código | Ud | Descripción | Rendimiento | Precio | Importe |
|---|---|---|---|---|---|
| BDPA8ja | ud | Filtro con bridas de 125 mm, PN-10 con cuerpo de fundición gris (material) | 1 | 176.89 | 176.89 |
| BDPA9ja | ud | Juego de bridas PN-10 de 125 mm con tornillería y juntas, con cu (material) | 2 | 34.74 | 69.48 |
| A0122 | h | Oficial 1ª calefactor | 0.7 | 18.24 | 12.77 |
| A0132 | h | Ayudante calefactor | 0.7 | 16.4 | 11.48 |
|  |  | Total |  |  | 270.62 |

**16.02.21** ud Filtro con bridas para agua, cuerpo de fundición gris y filtro a
1 ud × 97.74 = 97.74
Filtro con bridas para agua, de 50 mm de diámetro, PN-10, con cuerpo de fundición gris y filtro de acero inoxidable. Completamente instalado. Marca/modelo: GESTRA o equivalente

| Código | Ud | Descripción | Rendimiento | Precio | Importe |
|---|---|---|---|---|---|
| BDPA8fa | ud | Filtro con bridas de 50 mm, PN-10 con cuerpo de fundición gris y (material) | 1 | 49.99 | 49.99 |
| BDPA9fa | ud | Juego de bridas PN-10 de 50 mm con tornillería y juntas, con cue (material) | 2 | 16.08 | 32.16 |
| A0122 | h | Oficial 1ª calefactor | 0.45 | 18.24 | 8.21 |
| A0132 | h | Ayudante calefactor | 0.45 | 16.4 | 7.38 |
|  |  | Total |  |  | 97.74 |

**16.02.22** ud Válvula mariposa, montaje bridas, mando manual palanca, de 65
3 ud × 102.95 = 308.85
Válvula de mariposa, para montaje entre bridas, de 65 de diámetro, PN-10 , con mando de accionamiento manual por palanca y juego de accesorios. Completamente instalada. Marca/modelo : AMVI o equivalente

| Código | Ud | Descripción | Rendimiento | Precio | Importe |
|---|---|---|---|---|---|
| BDLAGbb | ud | Válvula de mariposa de 65, PN-10, accionamiento manual por palan (material) | 1 | 42.89 | 42.89 |
| BDLAHb | ud | Mando de accionamiento manual por palanca para válvula de maripo | 1 | 10.05 | 10.05 |
| BDLAIbb | ud | Juego de bridas PN-10 de 65, con tornillos y juntas, para válvul (material) | 2 | 18.29 | 36.58 |
| BDLA4 | ud | Disco indicador de circuitos para válvulas. | 1 | 1.3 | 1.30 |
| A0124 | h | Oficial 1ª montador | 0.35 | 18.24 | 6.38 |
| A0134 | h | Ayudante montador | 0.35 | 16.42 | 5.75 |
|  |  | Total |  |  | 102.95 |

**16.02.23** ud Válvula mariposa oblea, montaje bridas, mando manual palanca, de
3 ud × 132.54 = 397.62
Válvula de mariposa tipo oblea, para montaje entre bridas, de 80 mm de diámetro, PN-10 , con mando de accionamiento manual por palanca y juego de accesorios. Completamente instalada. Marca/modelo : AMVI o equivalente.

| Código | Ud | Descripción | Rendimiento | Precio | Importe |
|---|---|---|---|---|---|
| BDLAGcaa | ud | Válvula de mariposa tipo oblea de 80 mm, PN-10, accionamiento ma (material) | 1 | 55.25 | 55.25 |
| BDLAHc | ud | Mando de accionamiento manual por palanca para válvula de maripo | 1 | 10.05 | 10.05 |
| BDLAIcaa | ud | Juego de bridas PN-10 de 80 mm, con tornillos y juntas, para válvula de mariposa tipo oblea, de accionamiento manual por palanca. (material) | 2 | 26.48 | 52.96 |
| BDLA4 | ud | Disco indicador de circuitos para válvulas. | 1 | 1.3 | 1.30 |
| A0124b | h | Oficial 1ª montador | 0.4 | 16.65 | 6.66 |
| A0134b | h | Ayudante montador | 0.4 | 15.79 | 6.32 |
|  |  | Total |  |  | 132.54 |

**16.02.24** ud Válvula mariposa, montaje bridas, mando manual palanca, de 100
14 ud × 145.9 = 2042.60
Válvula de mariposa, para montaje entre bridas, de 100 de diámetro, PN-10 , con mando de accionamiento manual por palanca y juego de accesorios. Completamente instalada. Marca/modelo : AMVI o equivalente

| Código | Ud | Descripción | Rendimiento | Precio | Importe |
|---|---|---|---|---|---|
| BDLAGda | ud | Válvula de mariposa de 100, PN-10, accionamiento manual por pala (material) | 1 | 63.69 | 63.69 |
| BDLAHd | ud | Mando de accionamiento manual por palanca para válvula de maripo (material) | 1 | 10.05 | 10.05 |
| BDLAIda | ud | Juego de bridas PN-10 de 100, con tornillos y juntas, para válvu (material) | 2 | 27.63 | 55.26 |
| BDLA4 | ud | Disco indicador de circuitos para válvulas. | 1 | 1.3 | 1.30 |
| A0124 | h | Oficial 1ª montador | 0.45 | 18.24 | 8.21 |
| A0134 | h | Ayudante montador | 0.45 | 16.42 | 7.39 |
|  |  | Total |  |  | 145.9 |

**16.02.25** ud Válvula mariposa, montaje bridas, mando manual palanca, de 125
4 ud × 180.43 = 721.72
Válvula de mariposa, para montaje entre bridas, de 125 de diámetro, PN-10 , con mando de accionamiento manual por palanca y juego de accesorios. Completamente instalada. Marca/modelo : AMVI o equivalente

| Código | Ud | Descripción | Rendimiento | Precio | Importe |
|---|---|---|---|---|---|
| BDLAGea | ud | Válvula de mariposa de 125, PN-10, accionamiento manual por pala (material) | 1 | 83.37 | 83.37 |
| BDLAHe | ud | Mando de accionamiento manual por palanca para válvula de maripo (material) | 1 | 10.05 | 10.05 |
| BDLAIea | ud | Juego de bridas PN-10 de 125, con tornillos y juntas, para válvu (material) | 2 | 34.74 | 69.48 |
| BDLA4 | ud | Disco indicador de circuitos para válvulas. | 1 | 1.3 | 1.30 |
| A0124b | h | Oficial 1ª montador | 0.5 | 16.65 | 8.33 |
| A0134b | h | Ayudante montador | 0.5 | 15.79 | 7.90 |
|  |  | Total |  |  | 180.43 |

**16.02.26** ud Purgador automático de aire de 1/2 ". Completamente instalado.
55 ud × 12.52 = 688.60

| Código | Ud | Descripción | Rendimiento | Precio | Importe |
|---|---|---|---|---|---|
| BDQB1a | ud | Purgador automático de aire de 1/2 ". (material) | 1 | 5.89 | 5.89 |
| A0122c | h | Oficial 1ª calefactor (mano de obra) | 0.2 | 17.34 | 3.47 |
| A0132c | h | Ayudante calefactor (mano de obra) | 0.2 | 15.79 | 3.16 |
|  |  | Total |  |  | 12.52 |

**16.02.27** ud Grifo de prueba y vaciado de latón, montaje roscado, mando manua
23 ud × 13.43 = 308.89
Grifo de prueba y vaciado de latón, para montaje roscado, de 20 mm de diámetro, PN-10 , con mando de accionamiento manual por palanca y juego de accesorios. Completamente instalado.

| Código | Ud | Descripción | Rendimiento | Precio | Importe |
|---|---|---|---|---|---|
| BDLI1ca | ud | Grifo de prueba y vaciado roscado de 20 mm, PN-10 (material) | 1 | 9.27 | 9.27 |
| A0124 | h | Oficial 1ª montador | 0.12 | 18.24 | 2.19 |
| A0134 | h | Ayudante montador | 0.12 | 16.42 | 1.97 |
|  |  | Total |  |  | 13.43 |

**16.02.28** ud Grifo de prueba y vaciado de latón, montaje roscado, mando manua
8 ud × 19.04 = 152.32
Grifo de prueba y vaciado de latón, para montaje roscado, de 25 mm de diámetro, PN-10 , con mando de accionamiento manual por palanca y juego de accesorios. Completamente instalado.

| Código | Ud | Descripción | Rendimiento | Precio | Importe |
|---|---|---|---|---|---|
| BDLI1db | ud | Grifo de prueba y vaciado roscado de 25 mm, PN-10 (material) | 1 | 14.19 | 14.19 |
| A0124 | h | Oficial 1ª montador | 0.14 | 18.24 | 2.55 |
| A0134 | h | Ayudante montador | 0.14 | 16.42 | 2.30 |
|  |  | Total |  |  | 19.04 |

**16.02.29** ud Grifo vaciado de latón, montaje roscado, mando manual por palanc
8 ud × 16.69 = 133.52
Grifo de vaciado de latón, para montaje roscado, de 32 mm de diámetro, PN-10 , con mando de accionamiento manual por palanca y juego de accesorios. Completamente instalado.

| Código | Ud | Descripción | Rendimiento | Precio | Importe |
|---|---|---|---|---|---|
| BDLI1ea | ud | Grifo de vaciado roscado de 32 mm, PN-10 (material) | 1 | 11.5 | 11.50 |
| A0124b | h | Oficial 1ª montador | 0.16 | 16.65 | 2.66 |
| A0134b | h | Ayudante montador | 0.16 | 15.79 | 2.53 |
|  |  | Total |  |  | 16.69 |

**16.02.30** ud Conexionado y alim. a frío, enlace a tubería de 32 mm, con conta
1 ud × 665.09 = 665.09
Conexionado y alimentación a frío, mediante la instalación de tubería de acero inoxidable flexible AISI-321 de 100 cm de longitud con racors y elementos de unión en los extremos, válvula de paso tipo bola, válvula de retención roscada, filtro, contador, desconectador, válvula automática de alivio de 20 mm, grifo de vaciado de 15 mm y manómetro graduado con grifo de comprobación, para instalación y enlace a tubería de 32 mm de diámetro. Completamente instalado.

| Código | Ud | Descripción | Rendimiento | Precio | Importe |
|---|---|---|---|---|---|
| BDXA1d | ud | Tubería de acero inoxidable flexible AISI-321 de 100 cm de longitud para instalación y enlace a tubería de 32 mm de diámetro. (material) | 1 | 25.54 | 25.54 |
| BDXA2d | ud | Válvula de paso para instalación y enlace a tubería de 32 mm de (material) | 1 | 11.5 | 11.50 |
| BDXA3d | ud | Válvula de retención para instalación y enlace a tubería de 32 m (material) | 1 | 7.81 | 7.81 |
| BDXA4 | ud | Manómetro. (material) | 1 | 30.65 | 30.65 |
| BDXA5 | ud | Grifo de vaciado de 15 mm (material) | 1 | 4.1 | 4.10 |
| BDXA6da | ud | Filtro para el conexionado y alimentación a frío (material) | 1 | 31.25 | 31.25 |
| BDXA7da | ud | Contador para el conexionado y alimentación de frío. (material) | 1 | 120.2 | 120.20 |
| BDXA8da | ud | Desconectador para el conexionado y alimentación a frío (material) | 1 | 300.51 | 300.51 |
| BDLG3 | ud | Válvula automática de alivio de 20 mm de diámetro (material) | 1 | 112.75 | 112.75 |
| A0123 | h | Oficial 1ª fontanero | 0.6 | 18.24 | 10.94 |
| A0133 | h | Ayudante fontanero | 0.6 | 16.4 | 9.84 |
|  |  | Total |  |  | 665.09 |

**16.02.31** ud Conexionado y alim. a calor, enlace a tubería de 20 mm, con cont
1 ud × 429.66 = 429.66
Conexionado y alimentación a calor, mediante la instalación de tubería de acero inoxidable flexible AISI-321 de 100 cm de longitud con racors y elementos de unión en los extremos, válvula de paso tipo bola, válvula de retención roscada, filtro, contador, desconectador, válvula automática de alivio de 20 mm, grifo de vaciado de 15 mm y manómetro graduado con grifo de comprobación, para instalación y enlace a tubería de 20 mm de diámetro. Completamente instalado.

| Código | Ud | Descripción | Rendimiento | Precio | Importe |
|---|---|---|---|---|---|
| BDXA1b | ud | Tubería de acero inoxidable flexible AISI-321 de 100 cm de longitud para instalación y enlace a tubería de 20 mm de diámetro. (material) | 1 | 11.99 | 11.99 |
| BDXA2b | ud | Válvula de paso para instalación y enlace a tubería de 20 mm de (material) | 1 | 5.26 | 5.26 |
| BDXA3b | ud | Válvula de retención para instalación y enlace a tubería de 20 m (material) | 1 | 4.21 | 4.21 |
| BDXA4 | ud | Manómetro. | 1 | 30.65 | 30.65 |
| BDXA5 | ud | Grifo de vaciado de 15 mm | 1 | 4.1 | 4.10 |
| BDXA6ba | ud | Filtro para el conexionado y alimentación a calor (material) | 1 | 17.19 | 17.19 |
| BDXA7ba | ud | Contador para el conexionado y alimentación de calor. (material) | 1 | 66.11 | 66.11 |
| BDXA8ba | ud | Desconectador para el conexionado y alimentación a calor (material) | 1 | 165.28 | 165.28 |
| BDLG3 | ud | Válvula automática de alivio de 20 mm de diámetro | 1 | 112.75 | 112.75 |
| A0123 | h | Oficial 1ª fontanero | 0.35 | 18.24 | 6.38 |
| A0133 | h | Ayudante fontanero | 0.35 | 16.4 | 5.74 |
|  |  | Total |  |  | 429.66 |

**16.02.32** ud Conexión hidráulica a vaso de expansión VX01 compuesta por válvu
1 ud × 602.48 = 602.48
Conexión hidráulica a vaso de expansión VX01 compuesta por válvulas y accesorios, con tubería de agua de 20 mm, con juegos de accesorios y uniones roscadas, embridadas o ranuradas, incluyendo:
- 1 Válvula de de tres vías a desagüe de DN 20 mm de diámetro nominal.
- 1 Válvula de seguridad de escape conducido de DN 20 mm de diámetro nominal.
- 1 Manómetro de glicerina graduado de 100mm de diámetro.
Parte proporcional de tubería, accesorios y elementos de sujeción, incluyendo acabado de las mismas características que el tramo de conexión, y señalizado de todo el conjunto de tuberías y válvulas según especificaciones de la legislación vigente. Conjunto completamente instalado, señalizado y en funcionamiento, según fichas técnicas de equipos y pliego de especificaciones técnicas.

| Código | Ud | Descripción | Rendimiento | Precio | Importe |
|---|---|---|---|---|---|
| BDWA12b | ud | Tramo tubería de 20 mm de diámetro nominal, incluyendo acabado, (material) | 1 | 3.48 | 3.48 |
| BDLG1b | ud | Válvula de seguridad de escape conducido, de 20 mm de diámetro. (material) | 1 | 112.75 | 112.75 |
| BFBB9a | ud | Válvula de 3 vías, conexión roscada de PN-16 y DN 25 (material) | 1 | 420 | 420.00 |
| BDLA4 | ud | Disco indicador de circuitos para válvulas. | 2 | 1.3 | 2.60 |
| BFIA6 | ud | Manómetro de glicerina, graduado de 100 mm de diámetro (material) | 1 | 15.15 | 15.15 |
| A0122 | h | Oficial 1ª calefactor | 1.4 | 18.24 | 25.54 |
| A0132 | h | Ayudante calefactor | 1.4 | 16.4 | 22.96 |
|  |  | Total |  |  | 602.48 |

**16.02.33** ud Conexión hidráulica a vaso de expansión VX02 compuesta por válvu
1 ud × 632.48 = 632.48
Conexión hidráulica a vaso de expansión VX02 compuesta por válvulas y accesorios, con tubería de agua de 20 mm, con juegos de accesorios y uniones roscadas, embridadas o ranuradas, incluyendo:
- 1 Válvula de de tres vías a desagüe de DN 20 mm de diámetro nominal.
- 1 Válvula de seguridad de escape conducido de DN 20 mm de diámetro nominal.
- 1 Manómetro de glicerina graduado de 100mm de diámetro.
Parte proporcional de tubería, accesorios y elementos de sujeción, incluyendo acabado de las mismas características que el tramo de conexión, y señalizado de todo el conjunto de tuberías y válvulas según especificaciones de la legislación vigente. Conjunto completamente instalado, señalizado y en funcionamiento, según fichas técnicas de equipos y pliego de especificaciones técnicas.

| Código | Ud | Descripción | Rendimiento | Precio | Importe |
|---|---|---|---|---|---|
| BDWA12b | ud | Tramo tubería de 20 mm de diámetro nominal, incluyendo acabado, | 1 | 3.48 | 3.48 |
| BDLG1b | ud | Válvula de seguridad de escape conducido, de 20 mm de diámetro. | 1 | 112.75 | 112.75 |
| BFBB9b | ud | Válvula de 3 vías, conexión roscada de PN-16 y DN 32 (material) | 1 | 450 | 450.00 |
| BDLA4 | ud | Disco indicador de circuitos para válvulas. | 2 | 1.3 | 2.60 |
| BFIA6 | ud | Manómetro de glicerina, graduado de 100 mm de diámetro | 1 | 15.15 | 15.15 |
| A0122 | h | Oficial 1ª calefactor | 1.4 | 18.24 | 25.54 |
| A0132 | h | Ayudante calefactor | 1.4 | 16.4 | 22.96 |
|  |  | Total |  |  | 632.48 |

**16.02.34** ud Válvula de bola de latón, para montaje roscado, de 15
72 ud × 13.11 = 943.92
Válvula de bola de latón, para montaje roscado, de 15 de diámetro, PN-10, con mando de accionamiento manual por palanca, con racor roscado izquierda-derecha para desmontaje y accesorios de unión a tubería de acero . Completamente instalada. Marca/modelo: ARCO o equivalente

| Código | Ud | Descripción | Rendimiento | Precio | Importe |
|---|---|---|---|---|---|
| BDLB1ba | ud | Válvula de bola de latón, roscada, de 15, PN-10 (material) | 1 | 6.99 | 6.99 |
| BDLB2ba | ud | Racor roscado válvula bola, izquierda - derecha y accesorios de (material) | 1 | 1.36 | 1.36 |
| BDLA4 | ud | Disco indicador de circuitos para válvulas. | 1 | 1.3 | 1.30 |
| A0124 | h | Oficial 1ª montador | 0.1 | 18.24 | 1.82 |
| A0134 | h | Ayudante montador | 0.1 | 16.42 | 1.64 |
|  |  | Total |  |  | 13.11 |

**16.02.35** ud Válvula de bola de latón, para montaje roscado, de 20
312 ud × 16.49 = 5144.88
Válvula de bola de latón, para montaje roscado, de 20 de diámetro, PN-10, con mando de accionamiento manual por palanca, con racor roscado izquierda-derecha para desmontaje y accesorios de unión a tubería de acero . Completamente instalada. Marca/modelo: ARCO o equivalente

| Código | Ud | Descripción | Rendimiento | Precio | Importe |
|---|---|---|---|---|---|
| BDLB1cb | ud | Válvula de bola de latón, roscada, de 20, PN-10 (material) | 1 | 9.27 | 9.27 |
| BDLB2cb | ud | Racor roscado válvula bola, izquierda - derecha y accesorios de (material) | 1 | 1.76 | 1.76 |
| BDLA4 | ud | Disco indicador de circuitos para válvulas. | 1 | 1.3 | 1.30 |
| A0124 | h | Oficial 1ª montador | 0.12 | 18.24 | 2.19 |
| A0134 | h | Ayudante montador | 0.12 | 16.42 | 1.97 |
|  |  | Total |  |  | 16.49 |

**16.02.36** ud Válvula de bola de latón, para montaje roscado, de 40
12 ud × 46.22 = 554.64
Válvula de bola de latón, para montaje roscado, de 40 de diámetro, PN-10, con mando de accionamiento manual por palanca, con racor roscado izquierda-derecha para desmontaje y accesorios de unión a tubería de acero . Completamente instalada. Marca/modelo: ARCO o equivalente

| Código | Ud | Descripción | Rendimiento | Precio | Importe |
|---|---|---|---|---|---|
| BDLB1fb | ud | Válvula de bola de latón, roscada, de 40, PN-10 (material) | 1 | 32.61 | 32.61 |
| BDLB2fb | ud | Racor roscado válvula bola, izquierda - derecha y accesorios de (material) | 1 | 6.07 | 6.07 |
| BDLA4 | ud | Disco indicador de circuitos para válvulas. | 1 | 1.3 | 1.30 |
| A0124 | h | Oficial 1ª montador | 0.18 | 18.24 | 3.28 |
| A0134 | h | Ayudante montador | 0.18 | 16.42 | 2.96 |
|  |  | Total |  |  | 46.22 |

**16.02.37** ud Válvula de bola de latón, para montaje roscado, de 50
20 ud × 65.03 = 1300.60
Válvula de bola de latón, para montaje roscado, de 50 de diámetro, PN-10, con mando de accionamiento manual por palanca, con racor roscado izquierda-derecha para desmontaje y accesorios de unión a tubería de acero . Completamente instalada. Marca/modelo: ARCO o equivalente

| Código | Ud | Descripción | Rendimiento | Precio | Importe |
|---|---|---|---|---|---|
| BDLB1gb | ud | Válvula de bola de latón, roscada, de 50, PN-10 (material) | 1 | 48.47 | 48.47 |
| BDLB2gb | ud | Racor roscado válvula bola, izquierda - derecha y accesorios de | 1 | 8.33 | 8.33 |
| BDLA4 | ud | Disco indicador de circuitos para válvulas. | 1 | 1.3 | 1.30 |
| A0124 | h | Oficial 1ª montador | 0.2 | 18.24 | 3.65 |
| A0134 | h | Ayudante montador | 0.2 | 16.42 | 3.28 |
|  |  | Total |  |  | 65.03 |

**16.02.38** ud Filtro roscado para agua, con cuerpo de fundición gris y filtro
36 ud × 22.32 = 803.52
Filtro roscado para agua, de 15 mm de diámetro, PN-10, con cuerpo de fundición gris y filtro de acero inoxidable. Completamente instalado. Marca/modelo: J.C. o equivalente

| Código | Ud | Descripción | Rendimiento | Precio | Importe |
|---|---|---|---|---|---|
| BDPA7aa | ud | Filtro roscado de 15 mm, PN-10, con cuerpo de fundición gris (material) | 1 | 18.86 | 18.86 |
| A0122 | h | Oficial 1ª calefactor | 0.1 | 18.24 | 1.82 |
| A0132 | h | Ayudante calefactor | 0.1 | 16.4 | 1.64 |
|  |  | Total |  |  | 22.32 |

**16.02.39** ud Filtro roscado para agua, con cuerpo de fundición gris y filtro
156 ud × 25.12 = 3918.72
Filtro roscado para agua, de 20 mm de diámetro, PN-10, con cuerpo de fundición gris y filtro de acero inoxidable. Completamente instalado. Marca/modelo: J.C. o equivalente

| Código | Ud | Descripción | Rendimiento | Precio | Importe |
|---|---|---|---|---|---|
| BDPA7ba | ud | Filtro roscado de 20 mm, PN-10, con cuerpo de fundición gris (material) | 1 | 20.96 | 20.96 |
| A0122 | h | Oficial 1ª calefactor | 0.12 | 18.24 | 2.19 |
| A0132 | h | Ayudante calefactor | 0.12 | 16.4 | 1.97 |
|  |  | Total |  |  | 25.12 |

### 16.03 DISTRIBUCION HIDRAULICA Y AISLAMIENTOS
Importe: 200472.84

**16.03.01** m Tubería de acero negro estirado, según UNE 19.052, de 15 mm con
212 m × 11.56 = 2450.72
Tubería de acero negro estirado, según UNE 19.052, de 15 mm de diámetro nominal con p.p. de uniones soldadas y accesorios con bridas / roscados y elementos de sujección, descripción T-NL-UNE 19.052. Completamente instalada.

| Código | Ud | Descripción | Rendimiento | Precio | Importe |
|---|---|---|---|---|---|
| BDBA1b | m | Tubo T-NL-UNE 19.052 de 15 mm. (material) | 1 | 2.32 | 2.32 |
| BDBA2b | pp | Accesorios y soportes para tubo T-NL-UNE 19.052 de 15 mm. (material) | 1 | 0.57 | 0.57 |
| A0124 | h | Oficial 1ª montador | 0.25 | 18.24 | 4.56 |
| A0134 | h | Ayudante montador | 0.25 | 16.42 | 4.11 |
|  |  | Total |  |  | 11.56 |

| Medición | Uds. | Parcial |
|---|---|---|
| FC | 212 | 212.00 |
| Total |  | 212 |

**16.03.02** m Tubería de acero negro estirado, según UNE 19.052, de 20 mm con
1381 m × 13.19 = 18215.39
Tubería de acero negro estirado, según UNE 19.052, de 20 mm de diámetro nominal con p.p. de uniones soldadas y accesorios con bridas / roscados y elementos de sujección, descripción T-NL-UNE 19.052. Completamente instalada.

| Código | Ud | Descripción | Rendimiento | Precio | Importe |
|---|---|---|---|---|---|
| BDBA1c | m | Tubo T-NL-UNE 19.052 de 20 mm. (material) | 1 | 2.79 | 2.79 |
| BDBA2c | pp | Accesorios y soportes para tubo T-NL-UNE 19.052 de 20 mm. (material) | 1 | 0.69 | 0.69 |
| A0124 | h | Oficial 1ª montador | 0.28 | 18.24 | 5.11 |
| A0134 | h | Ayudante montador | 0.28 | 16.42 | 4.60 |
|  |  | Total |  |  | 13.19 |

| Medición | Uds. | Parcial |
|---|---|---|
| FC | 1243 | 1243.00 |
| SR | 138 | 138.00 |
| Total |  | 1381 |

**16.03.03** m Tubería de acero negro estirado, según UNE 19.052, de 25 mm con
739 m × 15.77 = 11654.03
Tubería de acero negro estirado, según UNE 19.052, de 25 mm de diámetro nominal con p.p. de uniones soldadas y accesorios con bridas / roscados y elementos de sujección, descripción T-NL-UNE 19.052. Completamente instalada.

| Código | Ud | Descripción | Rendimiento | Precio | Importe |
|---|---|---|---|---|---|
| BDBA1d | m | Tubo T-NL-UNE 19.052 de 25 mm. (material) | 1 | 4.29 | 4.29 |
| BDBA2d | pp | Accesorios y soportes para tubo T-NL-UNE 19.052 de 25 mm. (material) | 1 | 1.08 | 1.08 |
| A0124 | h | Oficial 1ª montador | 0.3 | 18.24 | 5.47 |
| A0134 | h | Ayudante montador | 0.3 | 16.42 | 4.93 |
|  |  | Total |  |  | 15.77 |

| Medición | Uds. | Parcial |
|---|---|---|
| FC | 493 | 493.00 |
| SR | 246 | 246.00 |
| Total |  | 739 |

**16.03.04** m Tubería de acero negro estirado, según UNE 19.052, de 32 mm con
414 m × 18.78 = 7774.92
Tubería de acero negro estirado, según UNE 19.052, de 32 mm de diámetro nominal con p.p. de uniones soldadas y accesorios con bridas / roscados y elementos de sujección, descripción T-NL-UNE 19.052. Completamente instalada.

| Código | Ud | Descripción | Rendimiento | Precio | Importe |
|---|---|---|---|---|---|
| BDBA1e | m | Tubo T-NL-UNE 19.052 de 32 mm. (material) | 1 | 5.1 | 5.10 |
| BDBA2e | pp | Accesorios y soportes para tubo T-NL-UNE 19.052 de 32 mm. (material) | 1 | 1.55 | 1.55 |
| A0124 | h | Oficial 1ª montador | 0.35 | 18.24 | 6.38 |
| A0134 | h | Ayudante montador | 0.35 | 16.42 | 5.75 |
|  |  | Total |  |  | 18.78 |

| Medición | Uds. | Parcial |
|---|---|---|
| SR | 267 | 267.00 |
| FC | 147 | 147.00 |
| Total |  | 414 |

**16.03.05** m Tubería de acero negro estirado, según UNE 19.052, de 40 mm con
87 m × 21.12 = 1837.44
Tubería de acero negro estirado, según UNE 19.052, de 40 mm de diámetro nominal con p.p. de uniones soldadas y accesorios con bridas / roscados y elementos de sujección, descripción T-NL-UNE 19.052. Completamente instalada.

| Código | Ud | Descripción | Rendimiento | Precio | Importe |
|---|---|---|---|---|---|
| BDBA1f | m | Tubo T-NL-UNE 19.052 de 40 mm. (material) | 1 | 5.37 | 5.37 |
| BDBA2f | pp | Accesorios y soportes para tubo T-NL-UNE 19.052 de 40 mm. (material) | 1 | 1.88 | 1.88 |
| A0124 | h | Oficial 1ª montador | 0.4 | 18.24 | 7.30 |
| A0134 | h | Ayudante montador | 0.4 | 16.42 | 6.57 |
|  |  | Total |  |  | 21.12 |

| Medición | Uds. | Parcial |
|---|---|---|
| FC | 47 | 47.00 |
| SR | 40 | 40.00 |
| Total |  | 87 |

**16.03.06** m Tubería de acero negro estirado, según UNE 19.052, de 50 mm con
737 m × 27.68 = 20400.16
Tubería de acero negro estirado, según UNE 19.052, de 50 mm de diámetro nominal con p.p. de uniones soldadas y accesorios con bridas / roscados y elementos de sujección, descripción T-NL-UNE 19.052. Completamente instalada.

| Código | Ud | Descripción | Rendimiento | Precio | Importe |
|---|---|---|---|---|---|
| BDBA1g | m | Tubo T-NL-UNE 19.052 de 50 mm. (material) | 1 | 7.6 | 7.60 |
| BDBA2g | pp | Accesorios y soportes para tubo T-NL-UNE 19.052 de 50 mm. (material) | 1 | 2.75 | 2.75 |
| A0124 | h | Oficial 1ª montador | 0.5 | 18.24 | 9.12 |
| A0134 | h | Ayudante montador | 0.5 | 16.42 | 8.21 |
|  |  | Total |  |  | 27.68 |

| Medición | Uds. | Parcial |
|---|---|---|
| FC | 536 | 536.00 |
| SM | 30 | 30.00 |
| SR | 171 | 171.00 |
| Total |  | 737 |

**16.03.07** m Tubería de acero negro estirado, según UNE 19.052, de 65 mm con
207 m × 30.98 = 6412.86
Tubería de acero negro estirado, según UNE 19.052, de 65 mm de diámetro nominal con p.p. de uniones soldadas y accesorios con bridas / roscados y elementos de sujección, descripción T-NL-UNE 19.052. Completamente instalada.

| Código | Ud | Descripción | Rendimiento | Precio | Importe |
|---|---|---|---|---|---|
| BDBA1h | m | Tubo T-NL-UNE 19.052 de 65 mm. (material) | 1 | 8.87 | 8.87 |
| BDBA2h | pp | Accesorios y soportes para tubo T-NL-UNE 19.052 de 65 mm. (material) | 1 | 3.39 | 3.39 |
| A0124 | h | Oficial 1ª montador | 0.54 | 18.24 | 9.85 |
| A0134 | h | Ayudante montador | 0.54 | 16.42 | 8.87 |
|  |  | Total |  |  | 30.98 |

| Medición | Uds. | Parcial |
|---|---|---|
| FC | 165 | 165.00 |
| SR | 22 | 22.00 |
| SM | 20 | 20.00 |
| Total |  | 207 |

**16.03.08** m Tubería de acero negro estirado, según UNE 19.052, de 80 mm con
194 m × 36.31 = 7044.14
Tubería de acero negro estirado, según UNE 19.052, de 80 mm de diámetro nominal con p.p. de uniones soldadas y accesorios con bridas / roscados y elementos de sujección, descripción T-NL-UNE 19.052. Completamente instalada.

| Código | Ud | Descripción | Rendimiento | Precio | Importe |
|---|---|---|---|---|---|
| BDBA1i | m | Tubo T-NL-UNE 19.052 de 80 mm. (material) | 1 | 11.53 | 11.53 |
| BDBA2i | pp | Accesorios y soportes para tubo T-NL-UNE 19.052 de 80 mm. (material) | 1 | 4.68 | 4.68 |
| A0124 | h | Oficial 1ª montador | 0.58 | 18.24 | 10.58 |
| A0134 | h | Ayudante montador | 0.58 | 16.42 | 9.52 |
|  |  | Total |  |  | 36.31 |

| Medición | Uds. | Parcial |
|---|---|---|
| SR | 130 | 130.00 |
| SM | 20 | 20.00 |
| FC | 44 | 44.00 |
| Total |  | 194 |

**16.03.09** m Tubería de acero negro estirado, según UNE 19.052, de 100 mm con
390 m × 45.7 = 17823.00
Tubería de acero negro estirado, según UNE 19.052, de 100 mm de diámetro nominal con p.p. de uniones soldadas y accesorios con bridas / roscados y elementos de sujección, descripción T-NL-UNE 19.052. Completamente instalada.

| Código | Ud | Descripción | Rendimiento | Precio | Importe |
|---|---|---|---|---|---|
| BDBA1j | m | Tubo T-NL-UNE 19.052 de 100 mm. (material) | 1 | 16.58 | 16.58 |
| BDBA2j | pp | Accesorios y soportes para tubo T-NL-UNE 19.052 de 100 mm. (material) | 1 | 6.94 | 6.94 |
| A0124 | h | Oficial 1ª montador | 0.64 | 18.24 | 11.67 |
| A0134 | h | Ayudante montador | 0.64 | 16.42 | 10.51 |
|  |  | Total |  |  | 45.7 |

| Medición | Uds. | Parcial |
|---|---|---|
| FC | 245 | 245.00 |
| SM | 145 | 145.00 |
| Total |  | 390 |

**16.03.10** m Tubería de acero negro estirado, según UNE 19.052, de 125 mm con
159 m × 58.17 = 9249.03
Tubería de acero negro estirado, según UNE 19.052, de 125 mm de diámetro nominal con p.p. de uniones soldadas y accesorios con bridas / roscados y elementos de sujección, descripción T-NL-UNE 19.052. Completamente instalada.

| Código | Ud | Descripción | Rendimiento | Precio | Importe |
|---|---|---|---|---|---|
| BDBA1k | m | Tubo T-NL-UNE 19.052 de 125 mm. (material) | 1 | 21.94 | 21.94 |
| BDBA2k | pp | Accesorios y soportes para tubo T-NL-UNE 19.052 de 125 mm. (material) | 1 | 9.19 | 9.19 |
| A0124 | h | Oficial 1ª montador | 0.78 | 18.24 | 14.23 |
| A0134 | h | Ayudante montador | 0.78 | 16.42 | 12.81 |
|  |  | Total |  |  | 58.17 |

| Medición | Uds. | Parcial |
|---|---|---|
| SM | 159 | 159.00 |
| Total |  | 159 |

**16.03.11** m Pintado tuberías acero negro con 2 capas antioxidante, para tubo
2833 m × 0.81 = 2294.73
Pintado de tuberías de acero negro, con dos capas de impregnación antioxidante, para tubos entre 10 y 50 mm de diámetro

| Código | Ud | Descripción | Rendimiento | Precio | Importe |
|---|---|---|---|---|---|
| BZEA1aa | m | Impregnación antioxidante para tubos entre 10 y 50 mm | 1 | 0.13 | 0.13 |
| A0126 | h | Oficial 1ª pintor | 0.02 | 17.66 | 0.35 |
| A0136 | h | Ayudante pintor | 0.02 | 16.42 | 0.33 |
|  |  | Total |  |  | 0.81 |

**16.03.12** m Pintado tuberías acero negro con 2 capas antioxidante, para tubo
791 m × 1.58 = 1249.78
Pintado de tuberías de acero negro, con dos capas de impregnación antioxidante, para tubos entre 65 y 100 mm de diámetro

| Código | Ud | Descripción | Rendimiento | Precio | Importe |
|---|---|---|---|---|---|
| BZEA1bb | m | Impregnación antioxidante para tubos entre 65 y 100 mm | 1 | 0.21 | 0.21 |
| A0126 | h | Oficial 1ª pintor | 0.04 | 17.66 | 0.71 |
| A0136 | h | Ayudante pintor | 0.04 | 16.42 | 0.66 |
|  |  | Total |  |  | 1.58 |

**16.03.13** m Pintado tuberías acero negro con 2 capas antioxidante, para tubo
159 m × 2.36 = 375.24
Pintado de tuberías de acero negro, con dos capas de impregnación antioxidante, para tubos entre 125 y 200 mm de diámetro

| Código | Ud | Descripción | Rendimiento | Precio | Importe |
|---|---|---|---|---|---|
| BZEA1cc | m | Impregnación antioxidante para tubos entre 125 y 200 mm (material) | 1 | 0.31 | 0.31 |
| A0126 | h | Oficial 1ª pintor | 0.06 | 17.66 | 1.06 |
| A0136 | h | Ayudante pintor | 0.06 | 16.42 | 0.99 |
|  |  | Total |  |  | 2.36 |

**16.03.14** m Aislamiento tuberías de 22 mm a base de coquilla de espuma elast
212 m × 9.19 = 1948.28
Aislamiento exterior para tuberías de agua caliente climatización de 22 mm de diámetro exterior a base de coquilla de espuma elastomérica de conductividad térmica menor que 0,04 W/(m.K) y de 25 mm de espesor o espesor equivalente y reacción al fuego BL-S3,d0, incluyendo p.p. de accesorios y válvulas. Completamente instalado y señalizado según normas DIN/UNE. Marca/modelo: ARMAFLEX /SH o equivalente

| Código | Ud | Descripción | Rendimiento | Precio | Importe |
|---|---|---|---|---|---|
| BHBC1hca | m | Aislamiento tuberías de 22 mm de diámetro a base de coquilla y d (material) | 1 | 3.74 | 3.74 |
| BHBD2hca | pp | Accesorios y señalización para coquilla de 22 mm de interior y 2 (material) | 1 | 0.25 | 0.25 |
| A0124 | h | Oficial 1ª montador | 0.15 | 18.24 | 2.74 |
| A0134 | h | Ayudante montador | 0.15 | 16.42 | 2.46 |
|  |  | Total |  |  | 9.19 |

**16.03.15** m Aislamiento tuberías de 28 mm a base de coquilla de espuma elast
538 m × 10.02 = 5390.76
Aislamiento exterior para tuberías de agua caliente climatización de 28 mm de diámetro exterior a base de coquilla de espuma elastomérica de conductividad térmica menor que 0,04 W/(m.K) y de 25 mm de espesor o espesor equivalente y reacción al fuego BL-S3,d0, incluyendo p.p. de accesorios y válvulas. Completamente instalado y señalizado según normas DIN/UNE. Marca/modelo: ARMAFLEX /SH o equivalente

| Código | Ud | Descripción | Rendimiento | Precio | Importe |
|---|---|---|---|---|---|
| BHBC1jc | m | Aislamiento tuberías de 28 mm de diámetro a base de coquilla y d (material) | 1 | 4.55 | 4.55 |
| BHBD2jc | pp | Accesorios y señalización para coquilla de 28 mm de interior y 2 (material) | 1 | 0.27 | 0.27 |
| A0124 | h | Oficial 1ª montador | 0.15 | 18.24 | 2.74 |
| A0134 | h | Ayudante montador | 0.15 | 16.42 | 2.46 |
|  |  | Total |  |  | 10.02 |

**16.03.16** m Aislamiento tuberías de 35 mm a base de coquilla de espuma elast
226 m × 14.37 = 3247.62
Aislamiento exterior para tuberías de agua caliente climatización de 35 mm de diámetro exterior a base de coquilla de espuma elastomérica de conductividad térmica menor que 0,04 W/(m.K) y de 25 mm de espesor o espesor equivalente y reacción al fuego BL-S3,d0, incluyendo p.p. de accesorios y válvulas. Completamente instalado y señalizado según normas DIN/UNE. Marca/modelo: ARMAFLEX /SH o equivalente

| Código | Ud | Descripción | Rendimiento | Precio | Importe |
|---|---|---|---|---|---|
| BHBC1lc | m | Aislamiento tuberías de 35 mm de diámetro a base de coquilla y d (material) | 1 | 5.37 | 5.37 |
| BHBD2lc | pp | Accesorios y señalización para coquilla de 35 mm de interior y 2 (material) | 1 | 0.33 | 0.33 |
| A0124 | h | Oficial 1ª montador | 0.25 | 18.24 | 4.56 |
| A0134 | h | Ayudante montador | 0.25 | 16.42 | 4.11 |
|  |  | Total |  |  | 14.37 |

**16.03.17** m Aislamiento tuberías de 42 mm a base de coquilla de espuma elast
71 m × 16.71 = 1186.41
Aislamiento exterior para tuberías de agua caliente climatización de 42 mm de diámetro exterior a base de coquilla de espuma elastomérica de conductividad térmica menor que 0,04 W/(m.K) y de 30 mm de espesor o espesor equivalente y reacción al fuego BL-S3,d0, incluyendo p.p. de accesorios y válvulas. Completamente instalado y señalizado según normas DIN/UNE. Marca/modelo: ARMAFLEX /SH o equivalente

| Código | Ud | Descripción | Rendimiento | Precio | Importe |
|---|---|---|---|---|---|
| BHBC1nd | m | Aislamiento tuberías de 42 mm de diámetro a base de coquilla y d (material) | 1 | 7.64 | 7.64 |
| BHBD2nd | pp | Accesorios y señalización para coquilla de 42 mm de interior y 3 (material) | 1 | 0.4 | 0.40 |
| A0124 | h | Oficial 1ª montador | 0.25 | 18.24 | 4.56 |
| A0134 | h | Ayudante montador | 0.25 | 16.42 | 4.11 |
|  |  | Total |  |  | 16.71 |

**16.03.18** m Aislamiento tuberías de 48 mm a base de coquilla de espuma elast
32 m × 17.34 = 554.88
Aislamiento exterior para tuberías de agua caliente climatización de 48 mm de diámetro exterior a base de coquilla de espuma elastomérica de conductividad térmica menor que 0,04 W/(m.K) y de 30 mm de espesor o espesor equivalente y reacción al fuego BL-S3,d0, incluyendo p.p. de accesorios y válvulas. Completamente instalado y señalizado según normas DIN/UNE. Marca/modelo: ARMAFLEX /SH o equivalente

| Código | Ud | Descripción | Rendimiento | Precio | Importe |
|---|---|---|---|---|---|
| BHBC1od | m | Aislamiento tuberías de 48 mm de diámetro a base de coquilla y d (material) | 1 | 8.17 | 8.17 |
| BHBD2od | pp | Accesorios y señalización para coquilla de 48 mm de interior y 3 (material) | 1 | 0.5 | 0.50 |
| A0124 | h | Oficial 1ª montador | 0.25 | 18.24 | 4.56 |
| A0134 | h | Ayudante montador | 0.25 | 16.42 | 4.11 |
|  |  | Total |  |  | 17.34 |

**16.03.19** m Aislamiento tuberías de 60 mm a base de coquilla de espuma elast
312 m × 18.66 = 5821.92
Aislamiento exterior para tuberías de agua caliente climatización de 60 mm de diámetro exterior a base de coquilla de espuma elastomérica de conductividad térmica menor que 0,04 W/(m.K) y de 30 mm de espesor o espesor equivalente y reacción al fuego BL-S3,d0, incluyendo p.p. de accesorios y válvulas. Completamente instalado y señalizado según normas DIN/UNE. Marca/modelo: ARMAFLEX /SH o equivalente

| Código | Ud | Descripción | Rendimiento | Precio | Importe |
|---|---|---|---|---|---|
| BHBC1rd | m | Aislamiento tuberías de 60 mm de diámetro a base de coquilla y d (material) | 1 | 9.41 | 9.41 |
| BHBD2rd | pp | Accesorios y señalización para coquilla de 60 mm de interior y 3 (material) | 1 | 0.58 | 0.58 |
| A0124 | h | Oficial 1ª montador | 0.25 | 18.24 | 4.56 |
| A0134 | h | Ayudante montador | 0.25 | 16.42 | 4.11 |
|  |  | Total |  |  | 18.66 |

**16.03.20** m Aislamiento tuberías de 76 mm a base de coquilla de espuma elast
39 m × 23.88 = 931.32
Aislamiento exterior para tuberías de agua caliente climatización de 76 mm de diámetro exterior a base de coquilla de espuma elastomérica de conductividad térmica menor que 0,04 W/(m.K) y de 30 mm de espesor o espesor equivalente y reacción al fuego BL-S3,d0, incluyendo p.p. de accesorios y válvulas. Completamente instalado y señalizado según normas DIN/UNE. Marca/modelo: ARMAFLEX /SH o equivalente

| Código | Ud | Descripción | Rendimiento | Precio | Importe |
|---|---|---|---|---|---|
| BHBC1tda | m | Aislamiento tuberías de 76 mm de diámetro a base de coquilla y d (material) | 1 | 10.95 | 10.95 |
| BHBD2tda | pp | Accesorios y señalización para coquilla de 76 mm de interior y 3 (material) | 1 | 0.8 | 0.80 |
| A0124 | h | Oficial 1ª montador | 0.35 | 18.24 | 6.38 |
| A0134 | h | Ayudante montador | 0.35 | 16.42 | 5.75 |
|  |  | Total |  |  | 23.88 |

**16.03.21** m Aislamiento tuberías de 89 mm a base de coquilla de espuma elast
22 m × 25.47 = 560.34
Aislamiento exterior para tuberías de agua caliente climatización de 89 mm de diámetro exterior a base de coquilla de espuma elastomérica de conductividad térmica menor que 0,04 W/(m.K) y de 30 mm de espesor o espesor equivalente y reacción al fuego BL-S3,d0, incluyendo p.p. de accesorios y válvulas. Completamente instalado y señalizado según normas DIN/UNE. Marca/modelo: ARMAFLEX /SH o equivalente

| Código | Ud | Descripción | Rendimiento | Precio | Importe |
|---|---|---|---|---|---|
| BHBC1uda | m | Aislamiento tuberías de 89 mm de diámetro a base de coquilla y d (material) | 1 | 12.29 | 12.29 |
| BHBD2uda | pp | Accesorios y señalización para coquilla de 89 mm de interior y 3 (material) | 1 | 1.05 | 1.05 |
| A0124 | h | Oficial 1ª montador | 0.35 | 18.24 | 6.38 |
| A0134 | h | Ayudante montador | 0.35 | 16.42 | 5.75 |
|  |  | Total |  |  | 25.47 |

**16.03.22** m Aislamiento tuberías de 114 mm a base de coquilla de espuma elas
123 m × 29.42 = 3618.66
Aislamiento exterior para tuberías de agua caliente climatización de 114 mm de diámetro exterior a base de coquilla de espuma elastomérica de conductividad térmica menor que 0,04 W/(m.K) y de 30 mm de espesor o espesor equivalente y reacción al fuego BL-S3,d0, incluyendo p.p. de accesorios y válvulas. Completamente instalado y señalizado según normas DIN/UNE. Marca/modelo: ARMAFLEX /SH o equivalente

| Código | Ud | Descripción | Rendimiento | Precio | Importe |
|---|---|---|---|---|---|
| BHBC1xda | m | Aislamiento tuberías de 114 mm de diámetro a base de coquilla y (material) | 1 | 15.94 | 15.94 |
| BHBD2xda | pp | Accesorios y señalización para coquilla de 114 mm de interior y (material) | 1 | 1.35 | 1.35 |
| A0124 | h | Oficial 1ª montador | 0.35 | 18.24 | 6.38 |
| A0134 | h | Ayudante montador | 0.35 | 16.42 | 5.75 |
|  |  | Total |  |  | 29.42 |

**16.03.23** m Aislamiento tuberías de 60 mm, a base de coquilla de espuma elas
30 m × 37.29 = 1118.70
Aislamiento exterior para tuberías de Climatización de 60 mm de diámetro exterior a base de coquilla de espuma elastomérica de conductividad térmica menor que 0,04 W/(m.K) y de 30 mm de espesor o espesor equivalente y reacción al fuego BL-S3,d0, terminado con chapa de aluminio, incluyendo p.p. de accesorios y válvulas. Completamente instalado y señalizado según normas DIN/UNE. Marca/modelo: ARMAFLEX/SH o equivalente.

| Código | Ud | Descripción | Rendimiento | Precio | Importe |
|---|---|---|---|---|---|
| BHBC1rd | m | Aislamiento tuberías de 60 mm de diámetro a base de coquilla y d | 1 | 9.41 | 9.41 |
| BHBD4rd | m | Recubrimiento con chapa de aluminio para coquilla de 60 mm de di (material) | 1 | 15.83 | 15.83 |
| BHBD5rd | pp | Accesorio y señalización para coquilla de 60 mm de interior y de (material) | 1 | 0.61 | 0.61 |
| A0124 | h | Oficial 1ª montador | 0.33 | 18.24 | 6.02 |
| A0134 | h | Ayudante montador | 0.33 | 16.42 | 5.42 |
|  |  | Total |  |  | 37.29 |

**16.03.24** m Aislamiento tuberías de 89 mm, a base de coquilla de espuma elas
20 m × 46.52 = 930.40
Aislamiento exterior para tuberías de agua fría climatizacion de 89 mm de diámetro exterior a base de coquilla de espuma elastomérica de conductividad térmica menor que 0,04 W/(m.K) y de 30 mm de espesor o espesor equivalente y reacción al fuego BL-S3,d0, terminado con chapa de aluminio, incluyendo p.p. de accesorios y válvulas. Completamente instalado y señalizado según normas DIN/UNE. Marca/modelo: ARMAFLEX SH o equivalente

| Código | Ud | Descripción | Rendimiento | Precio | Importe |
|---|---|---|---|---|---|
| BHBC1ud | m | Aislamiento tuberías de 89 mm de diámetro a base de coquilla y d (material) | 1 | 12.29 | 12.29 |
| BHBD4ud | m | Recubrimiento con chapa de aluminio para coquilla de 89 mm de di (material) | 1 | 18.25 | 18.25 |
| BHBD5ud | pp | Accesorio y señalización para coquilla de 89 mm de interior y de (material) | 1 | 1.08 | 1.08 |
| A0124 | h | Oficial 1ª montador | 0.43 | 18.24 | 7.84 |
| A0134 | h | Ayudante montador | 0.43 | 16.42 | 7.06 |
|  |  | Total |  |  | 46.52 |

**16.03.25** m Aislamiento tuberías de 114 mm, a base de coquilla de espuma ela
70 m × 59.94 = 4195.80
Aislamiento exterior para tuberías de agua caliente climatización de 114 mm de diámetro exterior a base de coquilla de espuma elastomérica de conductividad térmica menor que 0,04 W/(m.K) y de 40 mm de espesor o espesor equivalente y reacción al fuego BL-S3,d0, terminado con chapa de aluminio, incluyendo p.p. de accesorios y válvulas. Completamente instalado y señalizado según normas DIN/UNE. Marca/modelo: ARMAFLEX SH o equivalente

| Código | Ud | Descripción | Rendimiento | Precio | Importe |
|---|---|---|---|---|---|
| BHBC1xf | m | Aislamiento tuberías de 114 mm de diámetro a base de coquilla y (material) | 1 | 22.27 | 22.27 |
| BHBD4xf | m | Recubrimiento con chapa de aluminio para coquilla de 114 mm de d (material) | 1 | 21.39 | 21.39 |
| BHBD5xf | pp | Accesorio y señalización para coquilla de 114 mm de interior y d (material) | 1 | 1.38 | 1.38 |
| A0124 | h | Oficial 1ª montador | 0.43 | 18.24 | 7.84 |
| A0134 | h | Ayudante montador | 0.43 | 16.42 | 7.06 |
|  |  | Total |  |  | 59.94 |

**16.03.26** m Aislamiento tuberías de 140 mm, a base de coquilla de espuma ela
82 m × 67.07 = 5499.74
Aislamiento exterior para tuberías de aggua caliente climatización de 140 mm de diámetro exterior a base de coquilla de espuma elastomérica de conductividad térmica menor que 0,04 W/(m.K) y de 40 mm de espesor o espesor equivalente y reacción al fuego BL-S3,d0, terminado con chapa de aluminio, incluyendo p.p. de accesorios y válvulas. Completamente instalado y señalizado según normas DIN/UNE. Marca/modelo: ARMAFLEX SH o equivalente

| Código | Ud | Descripción | Rendimiento | Precio | Importe |
|---|---|---|---|---|---|
| BHBC1zf | m | Aislamiento tuberías de 140 mm de diámetro a base de coquilla y (material) | 1 | 24.13 | 24.13 |
| BHBD4zf | m | Recubrimiento con chapa de aluminio para coquilla de 140 mm de d (material) | 1 | 22.91 | 22.91 |
| BHBD5zf | pp | Accesorio y señalización para coquilla de 140 mm de interior y d (material) | 1 | 1.66 | 1.66 |
| A0124 | h | Oficial 1ª montador | 0.53 | 18.24 | 9.67 |
| A0134 | h | Ayudante montador | 0.53 | 16.42 | 8.70 |
|  |  | Total |  |  | 67.07 |

**16.03.27** m Aislamiento tuberías de 28 mm a base de coquilla, de 25 mm de es
843 m × 9.93 = 8370.99
Aislamiento exterior para tuberías agua fría climatización de 28 mm de diámetro exterior a base de coquilla de espuma elastomérica de conductividad térmica menor que 0,04 W/(m.K) y de 25 mm de espesor o espesor equivalente y reacción al fuego BL-S3,d0, con barrera de vapor, incluyendo pp. de accesorios y válvulas. Completamente instalado y señalizado según normas DIN/UNE. Marca/modelo: ARMAFLEX AF o equivalente

| Código | Ud | Descripción | Rendimiento | Precio | Importe |
|---|---|---|---|---|---|
| BHBD1jba | m | Aislamiento tuberías de 28 mm a base de coquilla y de 20 mm de e (material) | 1 | 4.48 | 4.48 |
| BHBD2jba | pp | Accesorios y señalización para coquilla de 28 mm de interior y 2 (material) | 1 | 0.25 | 0.25 |
| A0124 | h | Oficial 1ª montador | 0.15 | 18.24 | 2.74 |
| A0134 | h | Ayudante montador | 0.15 | 16.42 | 2.46 |
|  |  | Total |  |  | 9.93 |

| Medición | Uds. | Parcial |
|---|---|---|
| fc | 705 | 705.00 |
| SR | 138 | 138.00 |
| Total |  | 843 |

**16.03.28** m Aislamiento tuberías de 35 mm a base de coquilla, de 25 mm de es
513 m × 13.9 = 7130.70
Aislamiento exterior para tuberías agua fría climatización de 35 mm de diámetro exterior a base de coquilla de espuma elastomérica de conductividad térmica menor que 0,04 W/(m.K) y de 25 mm de espesor o espesor equivalente y reacción al fuego BL-S3,d0, con barrera de vapor, incluyendo pp. de accesorios y válvulas. Completamente instalado y señalizado según normas DIN/UNE. Marca/modelo: ARMAFLEX AF o equivalente

| Código | Ud | Descripción | Rendimiento | Precio | Importe |
|---|---|---|---|---|---|
| BHBD1lba | m | Aislamiento tuberías de 35 mm a base de coquilla y de 20 mm de e (material) | 1 | 4.9 | 4.90 |
| BHBD2lba | pp | Accesorios y señalización para coquilla de 35 mm de interior y 2 (material) | 1 | 0.33 | 0.33 |
| A0124 | h | Oficial 1ª montador | 0.25 | 18.24 | 4.56 |
| A0134 | h | Ayudante montador | 0.25 | 16.42 | 4.11 |
|  |  | Total |  |  | 13.9 |

| Medición | Uds. | Parcial |
|---|---|---|
| SR | 246 | 246.00 |
| fc | 267 | 267.00 |
| Total |  | 513 |

**16.03.29** m Aislamiento tuberías de 42 mm a base de coquilla, de 30 mm de es
343 m × 17.51 = 6005.93
Aislamiento exterior para tuberías agua fría climatización de 42 mm de diámetro exterior a base de coquilla de espuma elastomérica de conductividad térmica menor que 0,04 W/(m.K) y de 30 mm de espesor o espesor equivalente y reacción al fuego BL-S3,d0, con barrera de vapor, incluyendo pp. de accesorios y válvulas. Completamente instalado y señalizado según normas DIN/UNE. Marca/modelo: ARMAFLEX AF o equivalente

| Código | Ud | Descripción | Rendimiento | Precio | Importe |
|---|---|---|---|---|---|
| BHBD1nd | m | Aislamiento tuberías de 42 mm a base de coquilla y de 30 mm de e (material) | 1 | 8.44 | 8.44 |
| BHBD2nd | pp | Accesorios y señalización para coquilla de 42 mm de interior y 3 | 1 | 0.4 | 0.40 |
| A0124 | h | Oficial 1ª montador | 0.25 | 18.24 | 4.56 |
| A0134 | h | Ayudante montador | 0.25 | 16.42 | 4.11 |
|  |  | Total |  |  | 17.51 |

| Medición | Uds. | Parcial |
|---|---|---|
| FC | 76 | 76.00 |
| SR | 267 | 267.00 |
| Total |  | 343 |

**16.03.30** m Aislamiento tuberías de 48 mm a base de coquilla, de 30 mm de es
76 m × 18.31 = 1391.56
Aislamiento exterior para tuberías agua fría climatización de 48 mm de diámetro exterior a base de coquilla de espuma elastomérica de conductividad térmica menor que 0,04 W/(m.K) y de 30 mm de espesor o espesor equivalente y reacción al fuego BL-S3,d0, con barrera de vapor, incluyendo pp. de accesorios y válvulas. Completamente instalado y señalizado según normas DIN/UNE. Marca/modelo: ARMAFLEX AF o equivalente

| Código | Ud | Descripción | Rendimiento | Precio | Importe |
|---|---|---|---|---|---|
| BHBD1od | m | Aislamiento tuberías de 48 mm a base de coquilla y de 30 mm de e (material) | 1 | 9.14 | 9.14 |
| BHBD2od | pp | Accesorios y señalización para coquilla de 48 mm de interior y 3 | 1 | 0.5 | 0.50 |
| A0124 | h | Oficial 1ª montador | 0.25 | 18.24 | 4.56 |
| A0134 | h | Ayudante montador | 0.25 | 16.42 | 4.11 |
|  |  | Total |  |  | 18.31 |

| Medición | Uds. | Parcial |
|---|---|---|
| SR | 40 | 40.00 |
| FC | 36 | 36.00 |
| Total |  | 76 |

**16.03.31** m Aislamiento tuberías de 60 mm a base de coquilla, de 30 mm de es
395 m × 19.58 = 7734.10
Aislamiento exterior para tuberías agua fría climatización de 60 mm de diámetro exterior a base de coquilla de espuma elastomérica de conductividad térmica menor que 0,04 W/(m.K) y de 30 mm de espesor o espesor equivalente y reacción al fuego BL-S3,d0, con barrera de vapor, incluyendo pp. de accesorios y válvulas. Completamente instalado y señalizado según normas DIN/UNE. Marca/modelo: ARMAFLEX AF o equivalente

| Código | Ud | Descripción | Rendimiento | Precio | Importe |
|---|---|---|---|---|---|
| BHBD1rd | m | Aislamiento tuberías de 60 mm a base de coquilla y de 30 mm de e (material) | 1 | 10.33 | 10.33 |
| BHBD2rd | pp | Accesorios y señalización para coquilla de 60 mm de interior y 3 | 1 | 0.58 | 0.58 |
| A0124 | h | Oficial 1ª montador | 0.25 | 18.24 | 4.56 |
| A0134 | h | Ayudante montador | 0.25 | 16.42 | 4.11 |
|  |  | Total |  |  | 19.58 |

| Medición | Uds. | Parcial |
|---|---|---|
| SR | 171 | 171.00 |
| FC | 224 | 224.00 |
| Total |  | 395 |

**16.03.32** m Aislamiento tuberías de 76 mm a base de coquilla, de 30 mm de es
149 m × 25.12 = 3742.88
Aislamiento exterior para tuberías agua fría climatización de 76 mm de diámetro exterior a base de coquilla de espuma elastomérica de conductividad térmica menor que 0,04 W/(m.K) y de 30 mm de espesor o espesor equivalente y reacción al fuego BL-S3,d0, con barrera de vapor, incluyendo pp. de accesorios y válvulas. Completamente instalado y señalizado según normas DIN/UNE. Marca/modelo: ARMAFLEX AF o equivalente

| Código | Ud | Descripción | Rendimiento | Precio | Importe |
|---|---|---|---|---|---|
| BHBD1td | m | Aislamiento tuberías de 76 mm a base de coquilla y de 30 mm de e (material) | 1 | 12.19 | 12.19 |
| BHBD2td | pp | Accesorios y señalización para coquilla de 76 mm de interior y 3 (material) | 1 | 0.8 | 0.80 |
| A0124 | h | Oficial 1ª montador | 0.35 | 18.24 | 6.38 |
| A0134 | h | Ayudante montador | 0.35 | 16.42 | 5.75 |
|  |  | Total |  |  | 25.12 |

| Medición | Uds. | Parcial |
|---|---|---|
| SR | 22 | 22.00 |
| FC | 127 | 127.00 |
| Total |  | 149 |

**16.03.33** m Aislamiento tuberías de 89 mm a base de coquilla, de 35 mm de es
152 m × 29.28 = 4450.56
Aislamiento exterior para tuberías agua fría climatización de 89 mm de diámetro exterior a base de coquilla de espuma elastomérica de conductividad térmica menor que 0,04 W/(m.K) y de 35 mm de espesor o espesor equivalente y reacción al fuego BL-S3,d0, con barrera de vapor, incluyendo pp. de accesorios y válvulas. Completamente instalado y señalizado según normas DIN/UNE. Marca/modelo: ARMAFLEX AF o equivalente

| Código | Ud | Descripción | Rendimiento | Precio | Importe |
|---|---|---|---|---|---|
| BHBD1ue | m | Aislamiento tuberías de 89 mm a base de coquilla y de 35 mm de e (material) | 1 | 16.1 | 16.10 |
| BHBD2ue | pp | Accesorios y señalización para coquilla de 89 mm de interior y 3 (material) | 1 | 1.05 | 1.05 |
| A0124 | h | Oficial 1ª montador | 0.35 | 18.24 | 6.38 |
| A0134 | h | Ayudante montador | 0.35 | 16.42 | 5.75 |
|  |  | Total |  |  | 29.28 |

| Medición | Uds. | Parcial |
|---|---|---|
| sr | 130 | 130.00 |
| FC | 22 | 22.00 |
| Total |  | 152 |

**16.03.34** m Aislamiento tuberías de 114 mm a base de coquilla, de 40 mm de e
123 m × 36.13 = 4443.99
Aislamiento exterior para tuberías agua fría climatización de 114 mm de diámetro exterior a base de coquilla de espuma elastomérica de conductividad térmica menor que 0,04 W/(m.K) y de 40 mm de espesor o espesor equivalente y reacción al fuego BL-S3,d0, con barrera de vapor, incluyendo pp. de accesorios y válvulas. Completamente instalado y señalizado según normas DIN/UNE. Marca/modelo: ARMAFLEX AF o equivalente

| Código | Ud | Descripción | Rendimiento | Precio | Importe |
|---|---|---|---|---|---|
| BHBD1xf | m | Aislamiento tuberías de 114 mm a base de coquilla y de 40 mm de (material) | 1 | 22.65 | 22.65 |
| BHBD2xf | pp | Accesorios y señalización para coquilla de 114 mm de interior y (material) | 1 | 1.35 | 1.35 |
| A0124 | h | Oficial 1ª montador | 0.35 | 18.24 | 6.38 |
| A0134 | h | Ayudante montador | 0.35 | 16.42 | 5.75 |
|  |  | Total |  |  | 36.13 |

| Medición | Uds. | Parcial |
|---|---|---|
| FC | 123 | 123.00 |
| Total |  | 123 |

**16.03.35** m Aislamiento tuberías 76 mm a base de coquilla, de 30 mm de espes
20 m × 44.93 = 898.60
Aislamiento exterior para tuberías agua fría de 76 mm de diámetro exterior a base de coquilla de espuma elastomérica de conductividad térmica menor que 0,04 W/(m.K) y de 30 mm de espesor o espesor equivalente y reacción al fuego BL-S3,d0, con barrera de vapor, terminado con chapa de aluminio, incluyendo p.p. de accesorios y válvulas. Completamente instalado y señalizado según normas DIN/UNE. Marca/modelo: ARMAFLEX AF o equivalente.

| Código | Ud | Descripción | Rendimiento | Precio | Importe |
|---|---|---|---|---|---|
| BHBD1td | m | Aislamiento tuberías de 76 mm a base de coquilla y de 30 mm de e | 1 | 12.19 | 12.19 |
| BHBD4td | m | Recubrimiento con chapa de aluminio para coquilla de 76 mm de di (material) | 1 | 17.01 | 17.01 |
| BHBD5td | pp | Accesorio y señalización para coquilla de 76 mm de interior y de (material) | 1 | 0.83 | 0.83 |
| A0124 | h | Oficial 1ª montador | 0.43 | 18.24 | 7.84 |
| A0134 | h | Ayudante montador | 0.43 | 16.42 | 7.06 |
|  |  | Total |  |  | 44.93 |

**16.03.36** m Aislamiento tuberías 114 mm a base de coquilla, de 40 mm de espe
75 m × 60.32 = 4524.00
Aislamiento exterior para tuberías agua fría climatización de 114 mm de diámetro exterior a base de coquilla de espuma elastomérica de conductividad térmica menor que 0,04 W/(m.K) y de 40 mm de espesor o espesor equivalente y reacción al fuego BL-S3,d0, con barrera de vapor, terminado con chapa de aluminio, incluyendo p.p. de accesorios y válvulas. Completamente instalado y señalizado según normas DIN/UNE. Marca/modelo: ARMAFLEX AF o equivalente

| Código | Ud | Descripción | Rendimiento | Precio | Importe |
|---|---|---|---|---|---|
| BHBD1xf | m | Aislamiento tuberías de 114 mm a base de coquilla y de 40 mm de | 1 | 22.65 | 22.65 |
| BHBD4xf | m | Recubrimiento con chapa de aluminio para coquilla de 114 mm de d | 1 | 21.39 | 21.39 |
| BHBD5xf | pp | Accesorio y señalización para coquilla de 114 mm de interior y d | 1 | 1.38 | 1.38 |
| A0124 | h | Oficial 1ª montador | 0.43 | 18.24 | 7.84 |
| A0134 | h | Ayudante montador | 0.43 | 16.42 | 7.06 |
|  |  | Total |  |  | 60.32 |

**16.03.37** m Aislamiento tuberías 140 mm a base de coquilla, de 40 mm de espe
77 m × 67.06 = 5163.62
Aislamiento exterior para tuberías agua fría climatización de 140 mm de diámetro exterior a base de coquilla de espuma elastomérica de conductividad térmica menor que 0,04 W/(m.K) y de 40 mm de espesor o espesor equivalente y reacción al fuego BL-S3,d0, con barrera de vapor, terminado con chapa de aluminio, incluyendo p.p. de accesorios y válvulas. Completamente instalado y señalizado según normas DIN/UNE. Marca/modelo: ARMAFLEX AF o equivalente

| Código | Ud | Descripción | Rendimiento | Precio | Importe |
|---|---|---|---|---|---|
| BHBD1zf | m | Aislamiento tuberías de 140 mm a base de coquilla y de 40 mm de (material) | 1 | 24.12 | 24.12 |
| BHBD4zf | m | Recubrimiento con chapa de aluminio para coquilla de 140 mm de d | 1 | 22.91 | 22.91 |
| BHBD5zf | pp | Accesorio y señalización para coquilla de 140 mm de interior y d | 1 | 1.66 | 1.66 |
| A0124 | h | Oficial 1ª montador | 0.53 | 18.24 | 9.67 |
| A0134 | h | Ayudante montador | 0.53 | 16.42 | 8.70 |
|  |  | Total |  |  | 67.06 |

**16.03.38** ud Válvula de descarga proporcional, fabricada en ametal, de 20 mm.
7 ud × 83.24 = 582.68
Válvula de regulación de descarga proporcional (by-pass) para caudal mínimo de bombeo en circuito de fan-coils (subida general de puestos) y suelo radiante, tipo roscada, fabricada en ametal, de 20 mm de diámetro. Regulación de presión entre 20 kPa a 80 kPa. Completamente instalada. Marca/modelo: TA-BPV o equivalente.

| Código | Ud | Descripción | Rendimiento | Precio | Importe |
|---|---|---|---|---|---|
| BFAB6abaa | ud | Válvula reguladora de presión roscada de 20 mm fabricada en ametal (material) | 1 | 77 | 77.00 |
| A0124 | h | Oficial 1ª montador | 0.18 | 18.24 | 3.28 |
| A0134 | h | Ayudante montador | 0.18 | 16.42 | 2.96 |
|  |  | Total |  |  | 83.24 |

| Medición | Uds. | Parcial |
|---|---|---|
| sr | 7 | 7.00 |
| Total |  | 7 |

**16.03.39** ud Válvula de descarga proporcional, fabricada en ametal, de 25 mm.
18 ud × 121.24 = 2182.32
Válvula de regulación de descarga proporcional (by-pass) para caudal mínimo de bombeo en circuito de fan-coils (subida general de puestos) y suelo radiante, tipo roscada, fabricada en ametal, de 25 mm de diámetro. Regulación de presión entre 20 kPa a 80 kPa. Completamente instalada. Marca/modelo: TA-BPV o equivalente.

| Código | Ud | Descripción | Rendimiento | Precio | Importe |
|---|---|---|---|---|---|
| BFAB6abaaa | ud | Válvula reguladora de presión roscada de 20 mm fabricada en ametal (material) | 1 | 115 | 115.00 |
| A0124 | h | Oficial 1ª montador | 0.18 | 18.24 | 3.28 |
| A0134 | h | Ayudante montador | 0.18 | 16.42 | 2.96 |
|  |  | Total |  |  | 121.24 |

| Medición | Uds. | Parcial |
|---|---|---|
| fc ps | 2 | 2.00 |
| fc pb | 16 | 16.00 |
| Total |  | 18 |

**16.03.40** ud Dilatador acero inoxidable con tubo guía interior, conexión brid
2 ud × 73.5 = 147.00
Dilatador de acero inoxidable con tubo guía interior, para conexión mediante bridas, de 20 mm de diámetro, PN - 10 , con accesorios. Completamente instalado. Marca/modelo: BOA o equivalente

| Código | Ud | Descripción | Rendimiento | Precio | Importe |
|---|---|---|---|---|---|
| BDMB2ba | ud | Dilatador de acero inoxidable con tubo guía interior, para conex (material) | 1 | 45.68 | 45.68 |
| BDMB1ba | ud | Juego de bridas PN - 10, de 20 mm con tornillería y juntas, para dilatador de acero inoxidable con tubo guía interior. (material) | 2 | 8.71 | 17.42 |
| A0124 | h | Oficial 1ª montador | 0.3 | 18.24 | 5.47 |
| A0134 | h | Ayudante montador | 0.3 | 16.42 | 4.93 |
|  |  | Total |  |  | 73.5 |

**16.03.41** ud Dilatador acero inoxidable con tubo guía interior, conexión brid
6 ud × 102.06 = 612.36
Dilatador de acero inoxidable con tubo guía interior, para conexión mediante bridas, de 32 mm de diámetro, PN - 10 , con accesorios. Completamente instalado. Marca/modelo: BOA o equivalente

| Código | Ud | Descripción | Rendimiento | Precio | Importe |
|---|---|---|---|---|---|
| BDMB2da | ud | Dilatador de acero inoxidable con tubo guía interior, para conex (material) | 1 | 70.02 | 70.02 |
| BDMB1da | ud | Juego de bridas PN - 10, de 32 mm con tornillería y juntas, para dilatador de acero inoxidable con tubo guía interior. (material) | 2 | 10.82 | 21.64 |
| A0124 | h | Oficial 1ª montador | 0.3 | 18.24 | 5.47 |
| A0134 | h | Ayudante montador | 0.3 | 16.42 | 4.93 |
|  |  | Total |  |  | 102.06 |

**16.03.42** ud Dilatador acero inoxidable con tubo guía interior, conexión brid
2 ud × 203.04 = 406.08
Dilatador de acero inoxidable con tubo guía interior, para conexión mediante bridas, de 80 mm de diámetro, PN - 10 , con accesorios. Completamente instalado. Marca/modelo: BOA o equivalente

| Código | Ud | Descripción | Rendimiento | Precio | Importe |
|---|---|---|---|---|---|
| BDMB2ha | ud | Dilatador de acero inoxidable con tubo guía interior, para conex (material) | 1 | 131.02 | 131.02 |
| BDMB1ha | ud | Juego de bridas PN - 10, de 80 mm con tornillería y juntas, para dilatador de acero inoxidable con tubo guía interior. (material) | 2 | 26.48 | 52.96 |
| A0124 | h | Oficial 1ª montador | 0.55 | 18.24 | 10.03 |
| A0134 | h | Ayudante montador | 0.55 | 16.42 | 9.03 |
|  |  | Total |  |  | 203.04 |

**16.03.43** ud Dilatador acero inoxidable con tubo guía interior, conexión brid
4 ud × 224.8 = 899.20
Dilatador de acero inoxidable con tubo guía interior, para conexión mediante bridas, de 100 mm de diámetro, PN - 10 , con accesorios. Completamente instalado. Marca/modelo: BOA o equivalente

| Código | Ud | Descripción | Rendimiento | Precio | Importe |
|---|---|---|---|---|---|
| BDMB2ia | ud | Dilatador de acero inoxidable con tubo guía interior, para conex (material) | 1 | 148.75 | 148.75 |
| BDMB1ia | ud | Juego de bridas PN - 10, de 100 mm con tornillería y juntas, para dilatador de acero inoxidable con tubo guía interior. (material) | 2 | 27.63 | 55.26 |
| A0124 | h | Oficial 1ª montador | 0.6 | 18.24 | 10.94 |
| A0134 | h | Ayudante montador | 0.6 | 16.42 | 9.85 |
|  |  | Total |  |  | 224.8 |

### 16.04 ELEMENTOS SUELO RADIANTE
Importe: 74757.11

**16.04.01** m² Placa de poliestireno moldeado de célula cerrada y densidad 30 k
1526 m² × 15.02 = 22920.52
Placa de poliestireno moldeado de célula cerrada y densidad 30 kg/m3, de espesor según Norma UNE 1264, plástificado según norma UNE 1264-4, con aislamiento térmico y acústico, con grapas-taco para fijación de tubo, con una separación de 6,12 y 25 mm, incluyendo barrera de vapor y parte proporcional de tira perimetral aislante. Completamente instalada. Marca/modelo: POLYTHERM / POL DINAMIC PRO-PLUS 22/44 (sobre local calefactado) 40/62 (sobre local no calefactado) o equivalente.

| Código | Ud | Descripción | Rendimiento | Precio | Importe |
|---|---|---|---|---|---|
| BHBF1aa | m² | Placa de poliestireno moldeado de densidad 30 kg/m3 y 8 mm de se (material) | 1 | 11 | 11.00 |
| BHBF4a | m² | Barrera de vapor. (material) | 1 | 0.9 | 0.90 |
| A0124 | h | Oficial 1ª montador | 0.09 | 18.24 | 1.64 |
| A0134 | h | Ayudante montador | 0.09 | 16.42 | 1.48 |
|  |  | Total |  |  | 15.02 |

**16.04.02** m Tubería de polietileno reticulado para suelo radiante, según UNE
21212 m × 1.69 = 35848.28
Tubería de polietileno reticulado para suelo radiante, según UNE-EN ISO 15875, con barrera antidifusión de oxigeno de 16 mm de diámetro y 2 mm de espesor, con p.p. de accesorios, codos guía y elementos de sujeción. Completamente instalada. Marca/modelo: POLYTHERM EVOHFLEX PRO o equivalente.

| Código | Ud | Descripción | Rendimiento | Precio | Importe |
|---|---|---|---|---|---|
| BDFF1aa | m | Tubo de polietileno reticulado suelo radiante UNE-EN ISO 15875, (material) | 1 | 0.3 | 0.30 |
| A0124 | h | Oficial 1ª montador | 0.04 | 18.24 | 0.73 |
| A0134 | h | Ayudante montador | 0.04 | 16.42 | 0.66 |
|  |  | Total |  |  | 1.69 |

**16.04.03** ud Dist. bronce para regulación y cierre 5 circuitos calefacción/re
4 ud × 267.09 = 1068.36
Distribuidor de bronce para regulación y cierre de 5 circuitos de calefacción /refrescamiento por suelo radiante, formado por colector de ida y retorno, by-pass con válvula de presión diferencial, y purgador automático. Completamente instalado. Marca/modelo: POLYTHERM /HKV o equivalente.

| Código | Ud | Descripción | Rendimiento | Precio | Importe |
|---|---|---|---|---|---|
| BEDC2faa | ud | Dist. bronce para regulación de 5 circuitos de calefacción y ref (material) | 1 | 225 | 225.00 |
| A0122 | h | Oficial 1ª calefactor | 1.215 | 18.24 | 22.16 |
| A0132 | h | Ayudante calefactor | 1.215 | 16.4 | 19.93 |
|  |  | Total |  |  | 267.09 |

**16.04.04** ud Dist. bronce para regulación y cierre 6 circuitos calefacción/re
2 ud × 282.09 = 564.18
Distribuidor de bronce para regulación y cierre de 6 circuitos de calefacción /refrescamiento por suelo radiante, formado por colector de ida y retorno, by-pass con válvula de presión diferencial, y purgador automático. Completamente instalado. Marca/modelo: POLYTHERM /HKV o equivalente.

| Código | Ud | Descripción | Rendimiento | Precio | Importe |
|---|---|---|---|---|---|
| BEDC2fa | ud | Dist. bronce para regulación de 6 circuitos de calefacción y ref (material) | 1 | 240 | 240.00 |
| A0122 | h | Oficial 1ª calefactor | 1.215 | 18.24 | 22.16 |
| A0132 | h | Ayudante calefactor | 1.215 | 16.4 | 19.93 |
|  |  | Total |  |  | 282.09 |

**16.04.05** ud Dist. bronce para regulación y cierre 7 circuitos calefacción/re
4 ud × 318.32 = 1273.28
Distribuidor de bronce para regulación y cierre de 7 circuitos de calefacción /refrescamiento por suelo radiante, formado por colector de ida y retorno, by-pass con válvula de presión diferencial, y purgador automático. Completamente instalado. Marca/modelo: POLYTHERM /HKV o equivalente.

| Código | Ud | Descripción | Rendimiento | Precio | Importe |
|---|---|---|---|---|---|
| BEDC2gaa | ud | Dist. bronce para regulación de 7 circuitos de calefacción, y re (material) | 1 | 270 | 270.00 |
| A0122 | h | Oficial 1ª calefactor | 1.395 | 18.24 | 25.44 |
| A0132 | h | Ayudante calefactor | 1.395 | 16.4 | 22.88 |
|  |  | Total |  |  | 318.32 |

**16.04.06** ud Dist. bronce para regulación y cierre 8 circuitos calefacción/re
5 ud × 338.32 = 1691.60
Distribuidor de bronce para regulación y cierre de 8 circuitos de calefacción /refrescamiento por suelo radiante, formado por colector de ida y retorno, by-pass con válvula de presión diferencial, y purgador automático. Completamente instalado. Marca/modelo: POLYTHERM /HKV o equivalente.

| Código | Ud | Descripción | Rendimiento | Precio | Importe |
|---|---|---|---|---|---|
| BEDC2ga | ud | Dist. bronce para regulación de 8 circuitos de calefacción, y re (material) | 1 | 290 | 290.00 |
| A0122 | h | Oficial 1ª calefactor | 1.395 | 18.24 | 25.44 |
| A0132 | h | Ayudante calefactor | 1.395 | 16.4 | 22.88 |
|  |  | Total |  |  | 338.32 |

**16.04.07** ud Dist. bronce para regulación y cierre 9 circuitos calefacción/re
3 ud × 372.35 = 1117.05
Distribuidor de bronce para regulación y cierre de 9 circuitos de calefacción /refrescamiento por suelo radiante, formado por colector de ida y retorno,y-pass con válvula de presión diferencial, y purgador automático. Completamente instalado. Marca/modelo: POLYTHERM / HKV o equivalente.

| Código | Ud | Descripción | Rendimiento | Precio | Importe |
|---|---|---|---|---|---|
| BEDC2ia | ud | Dist. bronce para regulación de 9 circuitos de calefacción y ref (material) | 1 | 310 | 310.00 |
| A0122 | h | Oficial 1ª calefactor | 1.8 | 18.24 | 32.83 |
| A0132 | h | Ayudante calefactor | 1.8 | 16.4 | 29.52 |
|  |  | Total |  |  | 372.35 |

**16.04.08** ud Dist. bronce para regulación y cierre 10 circuitos calefacción/r
5 ud × 392.35 = 1961.75
Distribuidor de bronce para regulación y cierre de 10 circuitos de calefacción /refrescamiento por suelo radiante, formado por colector de ida y retorno, by-pass con válvula de presión diferencial,, y purgador automático. Completamente instalado. Marca/modelo: POLYTHERM / HKV o equivalente.

| Código | Ud | Descripción | Rendimiento | Precio | Importe |
|---|---|---|---|---|---|
| BEDC2iaa | ud | Dist. bronce para regulación de 10 circuitos de calefaccióny ref (material) | 1 | 330 | 330.00 |
| A0122 | h | Oficial 1ª calefactor | 1.8 | 18.24 | 32.83 |
| A0132 | h | Ayudante calefactor | 1.8 | 16.4 | 29.52 |
|  |  | Total |  |  | 392.35 |

**16.04.09** ud Dist. bronce para regulación y cierre 11 circuitos calefacción/r
3 ud × 454.82 = 1364.46
Distribuidor de bronce para regulación y cierre de 11 circuitos de calefacción/refrescamiento por suelo radiante, formado por colector de ida y retorno, by-pass con válvula de presión diferencial, y purgador automático. Completamente instalado. Marca/modelo: POLYTHERM HKV o equivalente.

| Código | Ud | Descripción | Rendimiento | Precio | Importe |
|---|---|---|---|---|---|
| BEDC2kaa | ud | Dist. bronce para regulación de 11 circuitos de calefacción y re (material) | 1 | 380 | 380.00 |
| A0122 | h | Oficial 1ª calefactor | 2.16 | 18.24 | 39.40 |
| A0132 | h | Ayudante calefactor | 2.16 | 16.4 | 35.42 |
|  |  | Total |  |  | 454.82 |

**16.04.10** ud Armario de acero para distribuidor circuitos de suelo radiante d
15 ud × 180.53 = 2707.95
Armario de acero con cerco desmontable con tapa lacada en color RAL según D.F. y cierre para alojar un distribuidor y placa electónica, de 4 a 8 circuitos de suelo radiante de 675 x 550-600 x 100 mm. Incluido guías para la fijación a los soportes de los distribuidores y juego de patas para armario. Completamente instalado. Marca/modelo: POLYTHERM / ACT 675 o equivalente

| Código | Ud | Descripción | Rendimiento | Precio | Importe |
|---|---|---|---|---|---|
| BEDD1ba | ud | Armario de acero con tapa y cierre para alojamiento distribuidor circuitos de suelo radiante de 600 x 300 x 150 mm. (material) | 1 | 140 | 140.00 |
| A0122 | h | Oficial 1ª calefactor | 1.17 | 18.24 | 21.34 |
| A0132 | h | Ayudante calefactor | 1.17 | 16.4 | 19.19 |
|  |  | Total |  |  | 180.53 |

**16.04.11** ud Armario de acero para distribuidor circuitos de suelo radiante d
11 ud × 221.96 = 2441.56
Armario de acero con cerco desmontable con tapa lacada en color RAL según D.F.y cierre para alojar un distribuidor y placa electónica, de 9 a 12 circuitos de suelo radiante de 925 x 550-600 x 100 mm. Incluido guías para la fijación a los soportes de los distribuidores y juego de patas para armario. Completamente instalado. Marca/modelo: POLYTHERM / ACT 925 o equivalente

| Código | Ud | Descripción | Rendimiento | Precio | Importe |
|---|---|---|---|---|---|
| BEDD1ca | ud | Armario de acero con tapa y cierre para alojamiento distribuidor circuitos de suelo radiante de 850 x 300 x 150 mm. (material) | 1 | 170 | 170.00 |
| A0122 | h | Oficial 1ª calefactor | 1.5 | 18.24 | 27.36 |
| A0132 | h | Ayudante calefactor | 1.5 | 16.4 | 24.60 |
|  |  | Total |  |  | 221.96 |

**16.04.12** ud Sonda de temperatura para ambiente interior
17 ud × 32.12 = 546.04
Sonda de temperatura para ambiente interior, sin control por ususario (con tapa ciega) para regulación de frío )/calor (suelo radiante) con un rango de medida entre -40 y +130 °C, con salida analógica entre 0-10 V. Incluso conexionado a elemento controlado.Conectable e integrable via bus al sistema de gestíon centralizadoCompletamente instalada. Marca/modelo: SIEMENS QAA24 o equivalente

| Código | Ud | Descripción | Rendimiento | Precio | Importe |
|---|---|---|---|---|---|
| BFDA1a | ud | Sonda de temperatura para ambiente interior. (material) | 1 | 20 | 20.00 |
| A0123 | h | Oficial 1ª fontanero | 0.35 | 18.24 | 6.38 |
| A0133 | h | Ayudante fontanero | 0.35 | 16.4 | 5.74 |
|  |  | Total |  |  | 32.12 |

**16.04.13** ud Sonda de ambiente combinada de temperatura y humedad relativa co
9 ud × 139.12 = 1252.08
Sonda ambiente ambiente de Tª y humedad relativa, con un rango de medida entre 10 y el 90%, con una salida analógica entre 0 y 10 V. Completamente instalada. Marca/modelo: SIEMENS / o equivalente

| Código | Ud | Descripción | Rendimiento | Precio | Importe |
|---|---|---|---|---|---|
| BFDC3a | ud | Sonda humedad relativa en ambiente. (material) | 1 | 127 | 127.00 |
| A0123 | h | Oficial 1ª fontanero | 0.35 | 18.24 | 6.38 |
| A0133 | h | Ayudante fontanero | 0.35 | 16.4 | 5.74 |
|  |  | Total |  |  | 139.12 |

### 16.05 DISTRIBUCIÓN DE AIRE Y FAN COILS
Importe: 114291.92

**16.05.01** ud Fan-coil tipo cassette FC01 techo, con envolvente, con ventilado
36 ud × 490.06 = 17642.16
Fan-coil tipo cassette de techo, con envolvente, con referencia FC01 , con ventilador centrífugo de 4 velocidades, con fusible de protección, batería de refrigeración, batería de calefacción y filtros, de las siguientes características:
- Potencia frigorífica: 2,5 kW (v.m.)
- Potencia calorífica: 1,58 kW (v.m.)
- Caudal de aire: 200 l/s (velocidad media)
- Nivel de potencia sonora: 61 dB(A) (velocidad media).
Incluso soportes y antivibratorios según peso del equipo.
Completamente instalado. Marca/modelo: AIRLAN/FCL64VL o equivalente
Según fichas técnicas de proyecto.

| Código | Ud | Descripción | Rendimiento | Precio | Importe |
|---|---|---|---|---|---|
| BBEB2aa | ud | Fan-coil de techo, con envolvente con batería de 3,16 kW refrige (material) | 1 | 400 | 400.00 |
| A0122 | h | Oficial 1ª calefactor | 2.6 | 18.24 | 47.42 |
| A0132 | h | Ayudante calefactor | 2.6 | 16.4 | 42.64 |
|  |  | Total |  |  | 490.06 |

**16.05.02** ud Fan-coil tipo cassette FC02 techo, con envolvente, con ventilado
58 ud × 546.99 = 31725.42
Fan-coil tipo cassette de techo, con envolvente, con referencia FC02 , con ventilador centrífugo de 4 velocidades, con fusible de protección, batería de refrigeración, batería de calefacción y filtros, de las siguientes características:
- Potencia frigorífica: 2,7 kW (v.m.)
- Potencia calorífica: 3,18 kW (v.m.)
- Caudal de aire: 100 l/s (velocidad media)
- Nivel de potencia sonora: 50 dB(A) (velocidad media).
Incluso soportes y antivibratorios según peso del equipo.
Completamente instalado. Marca/modelo: AIRLAN FCL84VL o equivalente
Según fichas técnicas de proyecto.

| Código | Ud | Descripción | Rendimiento | Precio | Importe |
|---|---|---|---|---|---|
| BBEB2ab | ud | Fan-coil de techo, con envolvente con batería de 4,12 kW refrige (material) | 1 | 450 | 450.00 |
| A0122 | h | Oficial 1ª calefactor | 2.8 | 18.24 | 51.07 |
| A0132 | h | Ayudante calefactor | 2.8 | 16.4 | 45.92 |
|  |  | Total |  |  | 546.99 |

**16.05.03** ud Fan-coil tipo techo FC03, sin envolvente, con ventilador centríf
2 ud × 396.16 = 792.32
Fan-coil tipo techo de baja silueta, sin envolvente, con referencia FC03 , con ventilador centrífugo de tres velocidades, con fusible de protección, batería de refrigeración, batería de calefacción y filtros, de las siguientes características:
- Potencia frigorífica: 3,66 kW
- Potencia calorífica: 3,18 kW
- Caudal de aire: 175 l/s (velocidad media)
- Nivel de potencia sonora: 60 dB(A) (velocidad media).
Incluso soportes y lonas antivibratorias en toma y descarga y tacos antivibratorios según peso del equipo.
Marca/modelo: AIRLAN FCZ901PO o equivalente
Completamente instalado.
Según fichas técnicas de proyecto.

| Código | Ud | Descripción | Rendimiento | Precio | Importe |
|---|---|---|---|---|---|
| BBEA2aa | ud | Fan-coil de techo, sin envolvente con batería de 3,66 kW refrige (material) | 1 | 306.1 | 306.10 |
| A0122 | h | Oficial 1ª calefactor | 2.6 | 18.24 | 47.42 |
| A0132 | h | Ayudante calefactor | 2.6 | 16.4 | 42.64 |
|  |  | Total |  |  | 396.16 |

**16.05.04** ud Regulador con sonda de temperatura incorporada , con mando paro/
89 ud × 115.15 = 10248.35
Controlador ambiente FC/Universal. Con sonda de temperatura incorporada , con mando paro/marcha, mando 3 velocidades, entrada para selector remoto invierno/verano y selector N/R, con señales de salida 0-10 V. Conectable al sistema de gestión mediante bus de comunicaciones. Incluso conexionado de control a elementos de campo. Completamente instalado. Marca/modelo: SIEMENS/RDG100KNRDG100KN o equivalente

| Código | Ud | Descripción | Rendimiento | Precio | Importe |
|---|---|---|---|---|---|
| BFPA1a | ud | Regulador con sonda de temperatura ambiente para fan-coils a 4 t (material) | 1 | 85 | 85.00 |
| BFPA7a | ud | Conexionado de control a elementos de campo (material) | 1 | 18.03 | 18.03 |
| A0123 | h | Oficial 1ª fontanero | 0.35 | 18.24 | 6.38 |
| A0133 | h | Ayudante fontanero | 0.35 | 16.4 | 5.74 |
|  |  | Total |  |  | 115.15 |

**16.05.05** ud Cortina de aire de ejecución vista de longitud 900 mm, dotada de
16 ud × 679.56 = 10872.96
Cortina de aire de ejecución vista de longitud 900 mm, dotada de ventilador centrífugo de doble aspiración de caudal máximo 1210 l/s, filtro de tipo regenerable, rejilla de retorno de chapa perforada y lamas de descarga incluidas. También se incluirá caja de regulación provista de interruptores de puesta en marcha, lámpara de control y regulador de velocidad. Completamente instalada. Marca/modelo: MITSUBISHI ELECTRIC GK 2509 o equivalente
Según fichas técnicas de proyecto.

| Código | Ud | Descripción | Rendimiento | Precio | Importe |
|---|---|---|---|---|---|
| BBWB1aa | ud | Cortina de aire de caudal 1210 l/s y potencia de calefacción elé (material) | 1 | 541 | 541.00 |
| A0122 | h | Oficial 1ª calefactor | 4 | 18.24 | 72.96 |
| A0132 | h | Ayudante calefactor | 4 | 16.4 | 65.60 |
|  |  | Total |  |  | 679.56 |

**16.05.06** m² Conducto rectangular, resistente al fuego EI-120, con paneles de
25 m² × 130.1 = 3252.50
Conducto rectangular, resistente al fuego EI-120, construido con paneles de fibrosilicatos, con p.p. de juntas, accesorios, soportes y aberturas de servicio según IT 1.1.4.3.4. y UNE -EN 12097, resistentes también al fuego EI-120. Completamente instalado. Marca/modelo: PROMAT o equivalente

| Código | Ud | Descripción | Rendimiento | Precio | Importe |
|---|---|---|---|---|---|
| BBJA4 | m² | Panel de fibrosilicato, resistente al fuego EI-120, con p.p. de (material) | 1 | 82.65 | 82.65 |
| BBJA5 | pp | Soportes, accesorios y aberturas de servicio para conducto de f (material) | 1 | 33.59 | 33.59 |
| A0122 | h | Oficial 1ª calefactor | 0.4 | 18.24 | 7.30 |
| A0132 | h | Ayudante calefactor | 0.4 | 16.4 | 6.56 |
|  |  | Total |  |  | 130.1 |

**16.05.07** m² Conducto rectangular de plancha de acero galvanizado clase C seg
337 m² × 32.62 = 10992.94
Conducto rectangular construido en plancha de acero galvanizado clase C según IT1.2.4.2.3 y UNE-EN 12237, con p.p. de juntas, uniones tipo METU, soportes y accesorios y espesores según la norma UNE 100.102 con un espesor mínimo de 0,8 mm y con p.p. de aberturas de servicio según IT1.1.4.3.4 y UNE-EN 12097. Completamente instalado.

| Código | Ud | Descripción | Rendimiento | Precio | Importe |
|---|---|---|---|---|---|
| BBJA1b | m² | Plancha de acero galvanizado para conducto de aire clase C (material) | 1 | 11.9 | 11.90 |
| BBJA2b | pp | Juntas, soportes, accesorios y aberturas de servicio para conduc (material) | 1 | 13.79 | 13.79 |
| A0122 | h | Oficial 1ª calefactor | 0.2 | 18.24 | 3.65 |
| A0132 | h | Ayudante calefactor | 0.2 | 16.4 | 3.28 |
|  |  | Total |  |  | 32.62 |

| Medición | Uds. | Parcial |
|---|---|---|
|  | 323 | 323.00 |
| grupo electrogeno | 14 | 14.00 |
| Total |  | 337 |

**16.05.08** m² Conducto rectangular construido en plancha de fibra de vidrio de
161 m² × 21.71 = 3495.31
Conducto rectangular autoportante construido en plancha de fibra de vidrio de alta densidad de 25 mm de espesor con la cara exterior recubierta de una película de aluminio y con un tejido de hilos de vidrio negro por el interior de gran absorción acústica y resistencia mecánica tipo CLIMAVER NETO o equivalente con p.p. de accesorios, soportes y aberturas de servicio según IT1.1.4.3.4 y UNE-ENV 12097. Completamente instalado.

| Código | Ud | Descripción | Rendimiento | Precio | Importe |
|---|---|---|---|---|---|
| BBJB8a | m2 | Panel de lana de fibra de vidrio de alta densidad de 25 mm de es (material) | 1 | 11.03 | 11.03 |
| BBJB4 | pp | Soportes, accesorios para conducto de fibra de vidrio recubierta de aluminio en la cara exterior y de tejido de hilos de vidrio negro en el interior (material) | 1 | 4.79 | 4.79 |
| A0124 | h | Oficial 1ª montador | 0.17 | 18.24 | 3.10 |
| A0134 | h | Ayudante montador | 0.17 | 16.42 | 2.79 |
|  |  | Total |  |  | 21.71 |

**16.05.09** m Conducto circular flexible aislado, de 125 mm de diámetro, con m
6 m × 21.85 = 131.10
Conducto circular flexible aislado, de 125 mm de diámetro, construido con manta de fibra de vidrio de 30 mm de espesor, alma de acero en espiral y recubrimiento en lámina de aluminio reforzado, con p.p. de accesorios y soportes. Completamente instalado.

| Código | Ud | Descripción | Rendimiento | Precio | Importe |
|---|---|---|---|---|---|
| BBKB1cb | m | Conducto circular flexible aislado de 125 mm de diámetro con ma (material) | 1 | 8.44 | 8.44 |
| BBKB5c | pp | Soportes y conexiones con bridas para conducto circular flexible (material) | 1 | 4.75 | 4.75 |
| A0122 | h | Oficial 1ª calefactor | 0.25 | 18.24 | 4.56 |
| A0132 | h | Ayudante calefactor | 0.25 | 16.4 | 4.10 |
|  |  | Total |  |  | 21.85 |

**16.05.10** m Conducto circular flexible, de 100 mm de diámetro, en aluminio r
19 m × 15.27 = 290.13
Conducto circular flexible, de 100 mm de diámetro, construido en aluminio resistente y alma de acero en espiral, con p.p. de accesorios y soportes. Completamente instalado.

| Código | Ud | Descripción | Rendimiento | Precio | Importe |
|---|---|---|---|---|---|
| BBKB3b | m | Conducto circular flexible en aluminio resistente, de 100 mm de (material) | 1 | 2.94 | 2.94 |
| BBKB2b | pp | Soportes y conexiones con bridas para conducto circular en alumi (material) | 1 | 3.67 | 3.67 |
| A0122 | h | Oficial 1ª calefactor | 0.25 | 18.24 | 4.56 |
| A0132 | h | Ayudante calefactor | 0.25 | 16.4 | 4.10 |
|  |  | Total |  |  | 15.27 |

**16.05.11** ud Boca de extracción, construida en chapa de acero, de 100 mm de d
37 ud × 15.68 = 580.16
Boca de extracción con referencia BE01, construida en chapa de acero, de 100 mm de diámetro de cuello, con regulación de caudal por rotación del disco central, con todos sus elementos de fijación. Completamente instalada. Marca/modelo: TROX LVS/100/G1 o equivalente.
Según fichas técnicas de proyecto.

| Código | Ud | Descripción | Rendimiento | Precio | Importe |
|---|---|---|---|---|---|
| BBPB1aa | ud | Boca de extracción con referencia BE01 de 100 mm de diámetro. (material) | 1 | 5.29 | 5.29 |
| A0122 | h | Oficial 1ª calefactor | 0.3 | 18.24 | 5.47 |
| A0132 | h | Ayudante calefactor | 0.3 | 16.4 | 4.92 |
|  |  | Total |  |  | 15.68 |

**16.05.12** ud Rejilla para toma o descarga de aire exterior, construida en alu
10 ud × 48.29 = 482.90
Rejilla para toma o descarga de aire exterior con referencia AE01, construída en aluminio, de 385 x 330 mm con malla metálica, con perfil antilluvia, con todos sus elementos de fijación. Completamente instalada. Marca/modelo: TROX WG-AL/385x330 o equivalente
Según fichas técnicas de proyecto.

| Código | Ud | Descripción | Rendimiento | Precio | Importe |
|---|---|---|---|---|---|
| BBNC3b | ud | Rejilla para toma o descarga de aire exterior con referencia AE0 (material) | 1 | 34.43 | 34.43 |
| A0122 | h | Oficial 1ª calefactor | 0.4 | 18.24 | 7.30 |
| A0132 | h | Ayudante calefactor | 0.4 | 16.4 | 6.56 |
|  |  | Total |  |  | 48.29 |

**16.05.13** ud Rejilla para toma o descarga de aire exterior, construida en alu
1 ud × 363.86 = 363.86
Rejilla para toma o descarga de aire exterior para grupo electrógeno, construída en aluminio, de 800 x 400 mm con malla metálica, con perfil antilluvia, con todos sus elementos de fijación. Completamente instalada. Marca/modelo: TROX WG AL/800x400 o equivalente o equivalente
Según fichas técnicas de proyecto.

| Código | Ud | Descripción | Rendimiento | Precio | Importe |
|---|---|---|---|---|---|
| BBNC3ca | ud | Rejilla para toma o descarga de aire exterior con referencia RE0 (material) | 1 | 350 | 350.00 |
| A0122 | h | Oficial 1ª calefactor | 0.4 | 18.24 | 7.30 |
| A0132 | h | Ayudante calefactor | 0.4 | 16.4 | 6.56 |
|  |  | Total |  |  | 363.86 |

| Medición | Uds. | Parcial |
|---|---|---|
| grupo electrógenos | 1 | 1.00 |
| Total |  | 1 |

**16.05.14** ud Regulador de caudal de 80 mm, autorregulable mecánicamente con c
3 ud × 189.86 = 569.58
Regulador de caudal con referencia CM01 de 80 mm de diámetro, autorregulable mecánicamente con cierre total, con todos sus elementos de fijación. Marca/modelo: TROX RN-D/80 o equivalente. . Completamente instalado. Según fichas técnicas de proyecto.

| Código | Ud | Descripción | Rendimiento | Precio | Importe |
|---|---|---|---|---|---|
| BBQA1aaa | ud | Regulador de caudal con referencia CM01 de 80 mm de diámetro. (material) | 1 | 151.76 | 151.76 |
| A0122 | h | Oficial 1ª calefactor | 1.1 | 18.24 | 20.06 |
| A0132 | h | Ayudante calefactor | 1.1 | 16.4 | 18.04 |
|  |  | Total |  |  | 189.86 |

**16.05.15** ud Regulador de caudal de 100 mm, autorregulable mecánicamente con
2 ud × 212.99 = 425.98
Regulador de caudal con referencia CM03 de 100 mm de diámetro, autorregulable mecánicamente con cierre total, con todos sus elementos de fijación. Marca/modelo: TROX RN-D/100 o equivalente . Completamente instalado. Según fichas técnicas de proyecto.

| Código | Ud | Descripción | Rendimiento | Precio | Importe |
|---|---|---|---|---|---|
| BBQA1ba | ud | Regulador de caudal con referencia CM03 de 100 mm de diámetro. (material) | 1 | 174.89 | 174.89 |
| A0122 | h | Oficial 1ª calefactor | 1.1 | 18.24 | 20.06 |
| A0132 | h | Ayudante calefactor | 1.1 | 16.4 | 18.04 |
|  |  | Total |  |  | 212.99 |

**16.05.16** ud Compuerta cortafuegos, rectangular, EI-120, según la norma UNE E
4 ud × 458.61 = 1834.44
Compuerta cortafuegos, rectangular, EI-120, según la norma UNE EN 15650 de 150 x 150 mm, con premarco, dotada de actuador eléctrico de 230 V con rearme automático, fusible termoeléctrico y dos interruptores final de carrera. Completamente instalada. Marca/modelo: TROX FKA-3 Vo equivalente
Según fichas técnicas de proyecto.

| Código | Ud | Descripción | Rendimiento | Precio | Importe |
|---|---|---|---|---|---|
| BBRF9bga | ud | Compuerta cortafuegos rectangular de 150 x 150 mm. EI-120 (material) | 1 | 138.23 | 138.23 |
| BBRGBa | ud | Actuador eléctrico a 230 V para compuerta cortafuegos. (material) | 1 | 180.3 | 180.30 |
| BBRGCa | ud | Fusible termoeléctrico para compuerta cortafuegos. (material) | 1 | 96.16 | 96.16 |
| BBRF4a | ud | Interruptor final de carrera para compuerta cortafuegos. (material) | 2 | 15.03 | 30.06 |
| A0122 | h | Oficial 1ª calefactor | 0.4 | 18.24 | 7.30 |
| A0132 | h | Ayudante calefactor | 0.4 | 16.4 | 6.56 |
|  |  | Total |  |  | 458.61 |

**16.05.17** ud Compuerta cortafuegos, rectangular, EI-120, según la norma UNE E
2 ud × 458.61 = 917.22
Compuerta cortafuegos, rectangular, EI-120, según la norma UNE EN 15650 de 250 x 150 mm, con premarco, dotada de actuador eléctrico de 230 V con rearme automático, fusible termoeléctrico y dos interruptores final de carrera. Completamente instalada. Marca/modelo: TROX FKA-3 o equivalente
Según fichas técnicas de proyecto.

| Código | Ud | Descripción | Rendimiento | Precio | Importe |
|---|---|---|---|---|---|
| BBRF9bi | ud | Compuerta cortafuegos rectangular de 250 x 150 mm. EI-120 (material) | 1 | 138.23 | 138.23 |
| BBRGB | ud | Actuador eléctrico a 230 V para compuerta cortafuegos. (material) | 1 | 180.3 | 180.30 |
| BBRGC | ud | Fusible termoeléctrico para compuerta cortafuegos. (material) | 1 | 96.16 | 96.16 |
| BBRF4 | ud | Interruptor final de carrera para compuerta cortafuegos. (material) | 2 | 15.03 | 30.06 |
| A0122 | h | Oficial 1ª calefactor | 0.4 | 18.24 | 7.30 |
| A0132 | h | Ayudante calefactor | 0.4 | 16.4 | 6.56 |
|  |  | Total |  |  | 458.61 |

**16.05.18** ud Compuerta cortafuegos, rectangular, EI-120, según la norma UNE E
2 ud × 458.61 = 917.22
Compuerta cortafuegos, rectangular, EI-120, según la norma UNE EN 15650 de 250 x 200 mm, con premarco, dotada de actuador eléctrico de 230 V con rearme automático, fusible termoeléctrico y dos interruptores final de carrera. Completamente instalada. Marca/modelo: TROX FKA-3 o equivalente
Según fichas técnicas de proyecto.

| Código | Ud | Descripción | Rendimiento | Precio | Importe |
|---|---|---|---|---|---|
| BBRF9ba | ud | Compuerta cortafuegos rectangular de 250 x 200 mm. EI-120 (material) | 1 | 138.23 | 138.23 |
| BBRGB | ud | Actuador eléctrico a 230 V para compuerta cortafuegos. | 1 | 180.3 | 180.30 |
| BBRGC | ud | Fusible termoeléctrico para compuerta cortafuegos. | 1 | 96.16 | 96.16 |
| BBRF4 | ud | Interruptor final de carrera para compuerta cortafuegos. | 2 | 15.03 | 30.06 |
| A0122 | h | Oficial 1ª calefactor | 0.4 | 18.24 | 7.30 |
| A0132 | h | Ayudante calefactor | 0.4 | 16.4 | 6.56 |
|  |  | Total |  |  | 458.61 |

**16.05.19** ud Compuerta cortafuegos, rectangular, EI-120, según la norma UNE E
7 ud × 471.54 = 3300.78
Compuerta cortafuegos, rectangular, EI-120, según la norma UNE EN 15650 de 300 x 200 mm, con premarco, dotada de actuador eléctrico de 230 V con rearme automático, fusible termoeléctrico y dos interruptores final de carrera. Completamente instalada. Marca/modelo: TROX FKA-3 o equivalente
Según fichas técnicas de proyecto.

| Código | Ud | Descripción | Rendimiento | Precio | Importe |
|---|---|---|---|---|---|
| BBRF9bh | ud | Compuerta cortafuegos rectangular de 300 x 200 mm. EI-120 (material) | 1 | 144.24 | 144.24 |
| BBRGB | ud | Actuador eléctrico a 230 V para compuerta cortafuegos. | 1 | 180.3 | 180.30 |
| BBRGC | ud | Fusible termoeléctrico para compuerta cortafuegos. | 1 | 96.16 | 96.16 |
| BBRF4 | ud | Interruptor final de carrera para compuerta cortafuegos. | 2 | 15.03 | 30.06 |
| A0122 | h | Oficial 1ª calefactor | 0.6 | 18.24 | 10.94 |
| A0132 | h | Ayudante calefactor | 0.6 | 16.4 | 9.84 |
|  |  | Total |  |  | 471.54 |

**16.05.20** ud Compuerta cortafuegos, rectangular, EI-120, según la norma UNE E
2 ud × 487.95 = 975.90
Compuerta cortafuegos, rectangular, EI-120, según la norma UNE EN 15650 de 400 x 300 mm, con premarco, dotada de actuador eléctrico de 230 V con rearme automático, fusible termoeléctrico y dos interruptores final de carrera. Completamente instalada. Marca/modelo: TROX FKA-3 o equivalente
Según fichas técnicas de proyecto.

| Código | Ud | Descripción | Rendimiento | Precio | Importe |
|---|---|---|---|---|---|
| BBRF9bb | ud | Compuerta cortafuegos rectangular de 400 x 300 mm. EI-120 (material) | 1 | 150.25 | 150.25 |
| BBRGB | ud | Actuador eléctrico a 230 V para compuerta cortafuegos. | 1 | 180.3 | 180.30 |
| BBRGC | ud | Fusible termoeléctrico para compuerta cortafuegos. | 1 | 96.16 | 96.16 |
| BBRF4 | ud | Interruptor final de carrera para compuerta cortafuegos. | 2 | 15.03 | 30.06 |
| A0122 | h | Oficial 1ª calefactor | 0.9 | 18.24 | 16.42 |
| A0132 | h | Ayudante calefactor | 0.9 | 16.4 | 14.76 |
|  |  | Total |  |  | 487.95 |

**16.05.21** ud Compuerta cortafuegos, rectangular, EI-120, según la norma UNE E
5 ud × 471.54 = 2357.70
Compuerta cortafuegos, rectangular, EI-120, según la norma UNE EN 15650 de 550 x 200 mm, con premarco, dotada de actuador eléctrico de 230 V con rearme automático, fusible termoeléctrico y dos interruptores final de carrera. Completamente instalada. Marca/modelo: TROX FKA-3 o equivalente
Según fichas técnicas de proyecto.

| Código | Ud | Descripción | Rendimiento | Precio | Importe |
|---|---|---|---|---|---|
| BBRF9bj | ud | Compuerta cortafuegos rectangular de 550 x 200 mm. EI-120 (material) | 1 | 144.24 | 144.24 |
| BBRGB | ud | Actuador eléctrico a 230 V para compuerta cortafuegos. | 1 | 180.3 | 180.30 |
| BBRGC | ud | Fusible termoeléctrico para compuerta cortafuegos. | 1 | 96.16 | 96.16 |
| BBRF4 | ud | Interruptor final de carrera para compuerta cortafuegos. | 2 | 15.03 | 30.06 |
| A0122 | h | Oficial 1ª calefactor | 0.6 | 18.24 | 10.94 |
| A0132 | h | Ayudante calefactor | 0.6 | 16.4 | 9.84 |
|  |  | Total |  |  | 471.54 |

**16.05.22** ud Rejilla de impulsión , en aluminio, de 225 x 125 mm, con lamas h
3 ud × 24.48 = 73.44
Rejilla de impulsión con referencia RI01, construida en aluminio, de 225 x 125 mm, con lamas horizontales fijas para montaje en techo , con salida de aire a 0 , premarco y con todos sus elementos de fijación. Completamente instalada. Marca/modelo: TROX AH-A/225x125 o equivalente
Según fichas técnicas de proyecto.

| Código | Ud | Descripción | Rendimiento | Precio | Importe |
|---|---|---|---|---|---|
| BBNADa | ud | Rejilla de impulsión con referencia RI01 de 225 x 125 mm lamas h (material) | 1 | 14.09 | 14.09 |
| A0122 | h | Oficial 1ª calefactor | 0.3 | 18.24 | 5.47 |
| A0132 | h | Ayudante calefactor | 0.3 | 16.4 | 4.92 |
|  |  | Total |  |  | 24.48 |

**16.05.23** ud Rejilla de impulsión , en aluminio, de 325 x 75 mm, con lamas fi
12 ud × 26.11 = 313.32
Rejilla de impulsión con referencia RI02, construida en aluminio, de 325 x 75 mm, con lamas horizontales fijas para montaje en techo , con salida de aire a 0 , regulación de caudal y premarco, con todos sus elementos de fijación. Completamente instalada. Marca/modelo: TROX AH-AG 325x75 o equivalente
Según fichas técnicas de proyecto.

| Código | Ud | Descripción | Rendimiento | Precio | Importe |
|---|---|---|---|---|---|
| BBNABa | ud | Rejilla de impulsión con referencia RI02, de 325 x 75 mm lamas h (material) | 1 | 12.21 | 12.21 |
| BBNACa | ud | Regulación de caudal para rejilla de impulsión con referencia RI (material) | 1 | 3.51 | 3.51 |
| A0122 | h | Oficial 1ª calefactor | 0.3 | 18.24 | 5.47 |
| A0132 | h | Ayudante calefactor | 0.3 | 16.4 | 4.92 |
|  |  | Total |  |  | 26.11 |

**16.05.24** ud Rejilla de impulsión, construida en aluminio, de 1225 x 75 mm, c
4 ud × 56.85 = 227.40
Rejilla de impulsión con referencia RI03, construida en aluminio, de 1225 x 75 mm, con lamas horizontales fijas, rectificador de dirección de aire, regulación de caudal y premarco, con todos sus elementos de fijación. Acabado: lacado . Completamente instalada. Marca/modelo: TROX AH-DG/1225x75 o equivalente
Según fichas técnicas de proyecto.

| Código | Ud | Descripción | Rendimiento | Precio | Importe |
|---|---|---|---|---|---|
| BBNA1a | ud | Rejilla de impulsión con referencia RI03 de 1225 x 75 mm lamas h (material) | 1 | 21.22 | 21.22 |
| BBNA9a | ud | Regulación de caudal para rejilla de impulsión con referencia RI (material) | 1 | 13.23 | 13.23 |
| BBNAAa | ud | Rectificador para rejilla de impulsión con referencia RI03 de 12 (material) | 1 | 8.54 | 8.54 |
| A0122 | h | Oficial 1ª calefactor | 0.4 | 18.24 | 7.30 |
| A0132 | h | Ayudante calefactor | 0.4 | 16.4 | 6.56 |
|  |  | Total |  |  | 56.85 |

**16.05.25** ud Rejilla de impulsión , en aluminio, de 325 x 225 mm, con lamas h
2 ud × 47.03 = 94.06
Rejilla de impulsión con referencia RI04, construida en aluminio, de 325 x 225 mm, con lamas horizontales fijas para montaje en techo , con salida de aire a 0 , premarco y con todos sus elementos de fijación. Completamente instalada. Marca/modelo: TROX AH-A/325x225 o equivalente
Según fichas técnicas de proyecto.

| Código | Ud | Descripción | Rendimiento | Precio | Importe |
|---|---|---|---|---|---|
| BBNADb | ud | Rejilla de impulsión con referencia RI04 de 325 x 225 mm lamas h (material) | 1 | 36.64 | 36.64 |
| A0122 | h | Oficial 1ª calefactor | 0.3 | 18.24 | 5.47 |
| A0132 | h | Ayudante calefactor | 0.3 | 16.4 | 4.92 |
|  |  | Total |  |  | 47.03 |

**16.05.26** ud Rejilla de retorno , en aluminio, de 825 x 225 mm, con lamas hor
1 ud × 106.86 = 106.86
Rejilla de retorno con referencia RA01, construida en aluminio, de 825 x 225 mm, con lamas horizontales fijas para montaje en techo , con salida de aire a 0 , premarco y con todos sus elementos de fijación. Completamente instalada. Marca/modelo: TROX AE-A/825x225 o equivalente
Según fichas técnicas de proyecto.

| Código | Ud | Descripción | Rendimiento | Precio | Importe |
|---|---|---|---|---|---|
| BBNADc | ud | Rejilla de retorno con referencia RA01 de 825 x 225 mm lamas hor (material) | 1 | 93 | 93.00 |
| A0122 | h | Oficial 1ª calefactor | 0.4 | 18.24 | 7.30 |
| A0132 | h | Ayudante calefactor | 0.4 | 16.4 | 6.56 |
|  |  | Total |  |  | 106.86 |

**16.05.27** ud Rejilla de retorno , en aluminio, de 1225 x 425 mm, con lamas ho
2 ud × 278.15 = 556.30
Rejilla de retorno con referencia RA02, construida en aluminio, de 1225 x 425 mm, con lamas horizontales fijas para montaje en techo , con salida de aire a 0 , premarco y con todos sus elementos de fijación. Completamente instalada. Marca/modelo: TROX AE-A/1225x425 o equivalente
Según fichas técnicas de proyecto.

| Código | Ud | Descripción | Rendimiento | Precio | Importe |
|---|---|---|---|---|---|
| BBNADd | ud | Rejilla de retorno con referencia RA02 de 1225 x 425 mm lamas ho (material) | 1 | 260.83 | 260.83 |
| A0122 | h | Oficial 1ª calefactor | 0.5 | 18.24 | 9.12 |
| A0132 | h | Ayudante calefactor | 0.5 | 16.4 | 8.20 |
|  |  | Total |  |  | 278.15 |

**16.05.28** ud Rejilla de extracción , en aluminio, de 225 x 75 mm, con lamas f
3 ud × 21.27 = 63.81
Rejilla de extracción con referencia RR01, construida en aluminio, de 225 x 75 mm, con lamas horizontales fijas para montaje en techo , con salida de aire a 0 , regulación de caudal y premarco, con todos sus elementos de fijación. Completamente instalada. Marca/modelo: TROX AH-AG/225x75 o equivalente
Según fichas técnicas de proyecto.

| Código | Ud | Descripción | Rendimiento | Precio | Importe |
|---|---|---|---|---|---|
| BBNABb | ud | Rejilla de extracción con referencia RR01, de 225 x 75 mm lamas (material) | 1 | 8.45 | 8.45 |
| BBNACb | ud | Regulación de caudal para rejilla de extracción con referencia R (material) | 1 | 2.43 | 2.43 |
| A0122 | h | Oficial 1ª calefactor | 0.3 | 18.24 | 5.47 |
| A0132 | h | Ayudante calefactor | 0.3 | 16.4 | 4.92 |
|  |  | Total |  |  | 21.27 |

**16.05.29** ud Rejilla de extracción , en aluminio, de 225 x 125 mm, con lamas
3 ud × 24.48 = 73.44
Rejilla de extracción con referencia RR02, construida en aluminio, de 225 x 125 mm, con lamas horizontales fijas para montaje en techo , con salida de aire a 0 , premarco y con todos sus elementos de fijación. Completamente instalada. Marca/modelo: TROX AH-A/225x125 o equivalente
Según fichas técnicas de proyecto.

| Código | Ud | Descripción | Rendimiento | Precio | Importe |
|---|---|---|---|---|---|
| BBNADe | ud | Rejilla de extracción con referencia RR02 de 225 x 125 mm lamas (material) | 1 | 14.09 | 14.09 |
| A0122 | h | Oficial 1ª calefactor | 0.3 | 18.24 | 5.47 |
| A0132 | h | Ayudante calefactor | 0.3 | 16.4 | 4.92 |
|  |  | Total |  |  | 24.48 |

**16.05.30** ud Rejilla de extracción , en aluminio, de 625 x 75 mm, con lamas f
2 ud × 40.62 = 81.24
Rejilla de extracción con referencia RR03, construida en aluminio, de 625 x 75 mm, con lamas horizontales fijas para montaje en techo , con salida de aire a 0 , regulación de caudal y premarco, con todos sus elementos de fijación. Completamente instalada. Marca/modelo: TROX AH-AG/625x75 o equivalente
Según fichas técnicas de proyecto.

| Código | Ud | Descripción | Rendimiento | Precio | Importe |
|---|---|---|---|---|---|
| BBNABc | ud | Rejilla de extracción con referencia RR03, de 625 x 75 mm lamas (material) | 1 | 23.48 | 23.48 |
| BBNACc | ud | Regulación de caudal para rejilla de extracción con referencia R (material) | 1 | 6.75 | 6.75 |
| A0122 | h | Oficial 1ª calefactor | 0.3 | 18.24 | 5.47 |
| A0132 | h | Ayudante calefactor | 0.3 | 16.4 | 4.92 |
|  |  | Total |  |  | 40.62 |

**16.05.31** ud Rejilla de extracción , en aluminio, de 1225 x 75 mm, con lamas
8 ud × 73.12 = 584.96
Rejilla de extracción con referencia RR04, construida en aluminio, de 1225 x 75 mm, con lamas horizontales fijas para montaje en techo , con salida de aire a 0 , regulación de caudal y premarco, con todos sus elementos de fijación. Completamente instalada. Marca/modelo: TROX AH-AG/1225x75 o equivalente
Según fichas técnicas de proyecto.

| Código | Ud | Descripción | Rendimiento | Precio | Importe |
|---|---|---|---|---|---|
| BBNABd | ud | Rejilla de extracción con referencia RR04, de 1225 x 75 mm lamas (material) | 1 | 46.03 | 46.03 |
| BBNACd | ud | Regulación de caudal para rejilla de extracción con referencia R (material) | 1 | 13.23 | 13.23 |
| A0122 | h | Oficial 1ª calefactor | 0.4 | 18.24 | 7.30 |
| A0132 | h | Ayudante calefactor | 0.4 | 16.4 | 6.56 |
|  |  | Total |  |  | 73.12 |

**16.05.32** ud Rejilla de extracción , en aluminio, de 325 x 225 mm, con lamas
6 ud × 47.03 = 282.18
Rejilla de extracción con referencia RR05, construida en aluminio, de 325 x 225 mm, con lamas horizontales fijas para montaje en techo , con salida de aire a 0 , premarco y con todos sus elementos de fijación. Completamente instalada. Marca/modelo: TROX AH-A/325x225 o equivalente
Según fichas técnicas de proyecto.

| Código | Ud | Descripción | Rendimiento | Precio | Importe |
|---|---|---|---|---|---|
| BBNADf | ud | Rejilla de extracción con referencia RR05 de 325 x 225 mm lamas (material) | 1 | 36.64 | 36.64 |
| A0122 | h | Oficial 1ª calefactor | 0.3 | 18.24 | 5.47 |
| A0132 | h | Ayudante calefactor | 0.3 | 16.4 | 4.92 |
|  |  | Total |  |  | 47.03 |

**16.05.33** m Conducto circular helicoidal, en plancha acero galv. clase C de
51 m × 25.68 = 1309.68
Conducto circular helicoidal, construido en plancha de acero galvanizado clase C, de 200 mm de diámetro y esperores según la norma UNE 100-102-88, con p.p. de juntas, uniones tipo METU, accesorios, soportes y aberturas de servicio según IT1.1.4.3.4 y UNE-ENV 12097. Completamente instalado.

| Código | Ud | Descripción | Rendimiento | Precio | Importe |
|---|---|---|---|---|---|
| BBKA7h | m | Conducto circular helicoidal acero galvanizado de 200 mm de diám (material) | 1 | 7 | 7.00 |
| BBKA5h | pp | Juntas, soportes, accesorios para conducto a. galvanizado de 200 (material) | 1 | 8.29 | 8.29 |
| A0122 | h | Oficial 1ª calefactor | 0.3 | 18.24 | 5.47 |
| A0132 | h | Ayudante calefactor | 0.3 | 16.4 | 4.92 |
|  |  | Total |  |  | 25.68 |

**16.05.34** m Conducto circular helicoidal, en plancha acero galv. clase C de
16 m × 31.49 = 503.84
Conducto circular helicoidal, construido en plancha de acero galvanizado clase C, de 280 mm de diámetro y esperores según la norma UNE 100-102-88, con p.p. de juntas, uniones tipo METU, accesorios, soportes y aberturas de servicio según IT1.1.4.3.4 y UNE-ENV 12097. Completamente instalado.

| Código | Ud | Descripción | Rendimiento | Precio | Importe |
|---|---|---|---|---|---|
| BBKA7k | m | Conducto circular helicoidal acero galvanizado de 280 mm de diám (material) | 1 | 9.63 | 9.63 |
| BBKA5k | pp | Juntas, soportes, accesorios para conducto a. galvanizado de 280 (material) | 1 | 9.74 | 9.74 |
| A0122 | h | Oficial 1ª calefactor | 0.35 | 18.24 | 6.38 |
| A0132 | h | Ayudante calefactor | 0.35 | 16.4 | 5.74 |
|  |  | Total |  |  | 31.49 |

**16.05.35** m Conducto circular helicoidal, en plancha acero galv. clase C de
48 m × 32.05 = 1538.40
Conducto circular helicoidal, construido en plancha de acero galvanizado clase C, de 300 mm de diámetro y esperores según la norma UNE 100-102-88, con p.p. de juntas, uniones tipo METU, accesorios, soportes y aberturas de servicio según IT1.1.4.3.4 y UNE-ENV 12097. Completamente instalado.

| Código | Ud | Descripción | Rendimiento | Precio | Importe |
|---|---|---|---|---|---|
| BBKA7l | m | Conducto circular helicoidal acero galvanizado de 300 mm de diám (material) | 1 | 10.19 | 10.19 |
| BBKA5l | pp | Juntas, soportes, accesorios para conducto a. galvanizado de 300 (material) | 1 | 9.74 | 9.74 |
| A0122 | h | Oficial 1ª calefactor | 0.35 | 18.24 | 6.38 |
| A0132 | h | Ayudante calefactor | 0.35 | 16.4 | 5.74 |
|  |  | Total |  |  | 32.05 |

**16.05.36** m Conducto circular helicoidal, en plancha acero galv. clase C de
46 m × 37.16 = 1709.36
Conducto circular helicoidal, construido en plancha de acero galvanizado clase C, de 355 mm de diámetro y esperores según la norma UNE 100-102-88, con p.p. de juntas, uniones tipo METU, accesorios, soportes y aberturas de servicio según IT1.1.4.3.4 y UNE-ENV 12097. Completamente instalado.

| Código | Ud | Descripción | Rendimiento | Precio | Importe |
|---|---|---|---|---|---|
| BBKA7n | m | Conducto circular helicoidal acero galvanizado de 355 mm de diám (material) | 1 | 12.1 | 12.10 |
| BBKA5n | pp | Juntas, soportes, accesorios para conducto a. galvanizado de 355 (material) | 1 | 12.94 | 12.94 |
| A0122 | h | Oficial 1ª calefactor | 0.35 | 18.24 | 6.38 |
| A0132 | h | Ayudante calefactor | 0.35 | 16.4 | 5.74 |
|  |  | Total |  |  | 37.16 |

**16.05.37** P Conducto circular helicoidal, en plancha acero galv. clase C de
21 P × 46.86 = 984.06
Conducto circular helicoidal, construido en plancha de acero galvanizado clase C, de 200 mm de diámetro, pintado en color RAL según D.F. (verde Mercado existente) incluyendo capa de imprimación previa al pintado (2 capas). Se realizará una muestra para la aprobación por parte de la Dirección Facultativa con espesores según la norma UNE 100-102-88, con p.p. de juntas, uniones tipo METU, accesorios, soportes a pilares existente y aberturas de servicio según IT1.1.4.3.4 y UNE-ENV 12097. Completamente instalado.

| Código | Ud | Descripción | Rendimiento | Precio | Importe |
|---|---|---|---|---|---|
| BBKA7la | m | Conducto circular helicoidal acero galvanizado de 200 mm de diám (material) | 1 | 25 | 25.00 |
| BBKA5la | pp | Juntas, soportes, accesorios para conducto a. galvanizado de 300 (material) | 1 | 9.74 | 9.74 |
| A0122 | h | Oficial 1ª calefactor | 0.35 | 18.24 | 6.38 |
| A0132 | h | Ayudante calefactor | 0.35 | 16.4 | 5.74 |
|  |  | Total |  |  | 46.86 |

**16.05.38** P Conducto circular helicoidal, en plancha acero galv. clase C de
51 P × 66.86 = 3409.86
Conducto circular helicoidal, construido en plancha de acero galvanizado clase C, de 300 mm de diámetro, pintado en color RAL según D.F. (verde Mercado existente) incluyendo capa de imprimación previa al pintado (2 capas). Se realizará una muestra para la aprobación por parte de la Dirección Facultativa con espesores según la norma UNE 100-102-88, con p.p. de juntas, uniones tipo METU, accesorios, soportes a pilares existente y aberturas de servicio según IT1.1.4.3.4 y UNE-ENV 12097. Completamente instalado.

| Código | Ud | Descripción | Rendimiento | Precio | Importe |
|---|---|---|---|---|---|
| BBKA7laa | m | Conducto circular helicoidal acero galvanizado de 300 mm de diám (material) | 1 | 45 | 45.00 |
| BBKA5laa | pp | Juntas, soportes, accesorios para conducto a. galvanizado de 300 (material) | 1 | 9.74 | 9.74 |
| A0122 | h | Oficial 1ª calefactor | 0.35 | 18.24 | 6.38 |
| A0132 | h | Ayudante calefactor | 0.35 | 16.4 | 5.74 |
|  |  | Total |  |  | 66.86 |

| Medición | Uds. | Ancho | Parcial |
|---|---|---|---|
|  | 8.5 | 6 | 51.00 |
| Total |  |  | 51 |

**16.05.39** ud Rejilla de impulsión/retorno intumescente EI120 , de 200 x 200 m
2 ud × 105.39 = 210.78
Rejilla de impulsión/retorno intumescente EI120 , de 200 x 200 mm, con lamas horiz. fijas para montaje en pared, premarco y con todos sus elementos de fijación. Completamente instalada. Marca/modelo: MADEL LVHC44/200x200 o equivalente
Según fichas técnicas de proyecto.

| Código | Ud | Descripción | Rendimiento | Precio | Importe |
|---|---|---|---|---|---|
| BBNADaa | ud | Rejilla de impulsión/intumescente EI120 , de 200 x 200 mm, con l (material) | 1 | 95 | 95.00 |
| A0122 | h | Oficial 1ª calefactor | 0.3 | 18.24 | 5.47 |
| A0132 | h | Ayudante calefactor | 0.3 | 16.4 | 4.92 |
|  |  | Total |  |  | 105.39 |

### 16.06 INSTALACIONES CIRCUITO DE POZO
Importe: 70955.92

**16.06.01** ud Readaptación de pozo existente de vertido de las siguientes cara
1 ud × 10128.18 = 10128.18
Readaptación de pozo existente de vertido, siendo capaz de absorber los caudales de vertido del frío industrial actual y de la nueva instalación de climatización con un caudal total de 42 l/sg. con las siguientes características:- Perforación a percusión de 50 m. de profundidad, de 400 mm. de diámetro interior de tubería PE100- Colocación y extracción de 50 metros de tubería auxiliar.- .Incluyendo contador de agua tipo hélice Woltmann con emisor de impulso, desarrollo y limpieza mediante pistón, aforo medición de niveles y recuperación, añadiendo desplazamiento del equipo y material necesario.Completamente instalado.

| Código | Ud | Descripción | Rendimiento | Precio | Importe |
|---|---|---|---|---|---|
| B1CA1aaaaa | m.l | M.l Perforación a percusión de diámetro de 400 mm. incluso tub a (material) | 70 | 120 | 8400.00 |
| ECL04a | ud | Traslado de equipo y materiales a obra (material) | 1 | 850 | 850.00 |
| ECL03a | ud | Unidad de aforo 24 horas sobrebombeo hasta 35,64 (material) | 1 | 850 | 850.00 |
| A0125c | h | Oficial 1ª albañil (mano de obra) | 0.9 | 16.76 | 15.08 |
| A0165c | h | Peón (mano de obra) | 0.9 | 14.55 | 13.10 |
|  |  | Total |  |  | 10128.18 |

**16.06.02** ud Arqueta para registro de Pozos de 800x800 mm de superficie y 500
2 ud × 536.54 = 1073.08
Arqueta para registro de Pozos de 800x800 mm de superficie y 500 mm de profundidad construida en obra de fábrica de ladrillo, con enlucido interior fino con cantos romos y desagüe a drenaje en la base, tapa superior con marco angular de acero estriado galvanizada, con bisagras y cerradura. Completamente instalada.

| Código | Ud | Descripción | Rendimiento | Precio | Importe |
|---|---|---|---|---|---|
| BCB04baa | ud | Construcción de arqueta registrable de Pozos de 800x500 mm con f (material) | 1 | 350 | 350.00 |
| BCB05baa | ud | Marco y tapa de registro de fundición de 800x500 mm para arqueta (material) | 1 | 61.3 | 61.30 |
| A0125b | h | Oficial 1ª albañil (mano de obra) | 4 | 16.76 | 67.04 |
| A0165b | h | Peón (mano de obra) | 4 | 14.55 | 58.20 |
|  |  | Total |  |  | 536.54 |

**16.06.03** ud Bomba sumergible GB00 para pozo de captación de 350 mm de diámet
1 ud × 6550.26 = 6550.26
Bomba sumergible GB00 para instalación en pozo de captación de 350 mm de diámetro interior y a una profundidad estimada de colocación de bomba a 35 m, para un caudal de 21,02 l/s, con motor de 20 kW y una presión diferencial de 566 kPa. Incluyendo sondas de presión diferencial, cable apantallado y accesorios, bridas, perfiles de soportación, conexiones, uniones, guardacables, abrazaderas, accesorios y elementos complementarios. Completamente instalado. Marca/modelo: GRUNDFOS SP 77-5 o equivalente..

| Código | Ud | Descripción | Rendimiento | Precio | Importe |
|---|---|---|---|---|---|
| BCEA1aaa | ud | Bomba sumergible para pozo de captación de 350 mm de diámetro in (material) | 1 | 6334 | 6334.00 |
| BCEA2aaa | ud | Accesorios y elementos complementarios para pozo de captación de (material) | 1 | 150 | 150.00 |
| A0123a | h | Oficial 1ª fontanero (mano de obra) | 2 | 17.34 | 34.68 |
| A0133a | h | Ayudante fontanero (mano de obra) | 2 | 15.79 | 31.58 |
|  |  | Total |  |  | 6550.26 |

**16.06.04** ud Convertidor de frecuencia para motor trifásico de 20 kW con regu
1 ud × 3914.44 = 3914.44
Convertidor de frecuencia para motor trifásico de 20 kW con regulación de tensión de 0 % al 100 % y señal de entrada de ajuste de frecuencia 0 a 10 V y 4 a 20 mA, con tiempo de aceleración y deceleración ajustable, incluso protecciones sobretensión, cortocircuito, fallo a tierra, microcorte, sobrecarga al arranque y termoelectrónica y sobrecalentamiento, con entrada-salida bus de comunicación MODBUS RTU y ETHERNET, de construcción IP54 con filtro de armónicos incorporado.
Gráficos tendencias de consumo, data logger, reloj en tiempo real, curva de la Bomba y webserver integrado.. Cumpliendo UNE-EN 61000-3-12 e IEC-61800-3. Completamente instalado. Marca/modelo: ABB/ACS550. o equivalente

| Código | Ud | Descripción | Rendimiento | Precio | Importe |
|---|---|---|---|---|---|
| BSEA1ab | ud | Convertidor de frecuencia para motor trifásico de 45 kW. (material) | 1 | 3850 | 3850.00 |
| A0121a | h | Oficial 1ª electricista (mano de obra) | 2 | 16.65 | 33.30 |
| A0131a | h | Ayudante electricista (mano de obra) | 2 | 15.57 | 31.14 |
|  |  | Total |  |  | 3914.44 |

**16.06.05** ud Válvula hidráulica de bronce para alivio de escape conducido de
1 ud × 480.78 = 480.78
Válvula hidráulica de bronce para alivio de escape conducido, con piloto de tres vías incorporado. De 50 mm de diámetro PN-16. Completamente instalada. Marca/modelo: DOROT o equivalente.

| Código | Ud | Descripción | Rendimiento | Precio | Importe |
|---|---|---|---|---|---|
| BDLG1fa | ud | Válvula de seguridad de escape conducido, de 50 mm de diámetro. (material) | 1 | 399.67 | 399.67 |
| A0124a | h | Oficial 1ª montador (mano de obra) | 2.5 | 16.65 | 41.63 |
| A0134a | h | Ayudante montador (mano de obra) | 2.5 | 15.79 | 39.48 |
|  |  | Total |  |  | 480.78 |

**16.06.06** ud Manómetro de glicerina, graduado de 0-1600 kPa, para presión de
1 ud × 39.19 = 39.19
Manómetro de glicerina, graduado de 0-1600 kPa, diámetro de esfera de 100 mm, con grifo de vaciado y lira, para presión de líquidos. Completamente instalado.

| Código | Ud | Descripción | Rendimiento | Precio | Importe |
|---|---|---|---|---|---|
| BFIA1a | ud | Manómetro de glicerina, graduado de 0-1600 kPa y 100 mm de diáme (material) | 1 | 15.15 | 15.15 |
| BFIA2 | ud | Grifo de vaciado y lira para manómetro de glicerina. (material) | 1 | 12.44 | 12.44 |
| A0123a | h | Oficial 1ª fontanero | 0.35 | 17.34 | 6.07 |
| A0133a | h | Ayudante fontanero | 0.35 | 15.79 | 5.53 |
|  |  | Total |  |  | 39.19 |

**16.06.07** ud Separador combinado de aire y lodos, PN-10, de 160 mm
1 ud × 3516.91 = 3516.91
Separador automático combinado de aire y lodos, construido en cuerpo de latón PN-10, conexión soldada o embridada de 160 mm de diámetro, con malla interior de cobre para la separación de las partículas, válvula de purga, llave adicional para la extracción manual de aire, y llave inferior para la recogida de los lodos. Incluyendo aislamiento en camisa de espuma elastomérica con barrera de vapor, y acabado en aluminio. Completamente instalado. Marca/modelo: PNEUMATEX/SEDICAL o equivalente. Según fichas técnicas del proyecto.

| Código | Ud | Descripción | Rendimiento | Precio | Importe |
|---|---|---|---|---|---|
| BDQD1gaa | ud | Separador automático combinado de aire y lodos, PN-10, de 200 mm (material) | 1 | 3423.8 | 3423.80 |
| BDQB6a | ud | Llave de paso para extracción manual de aire del separador (material) | 1 | 2.55 | 2.55 |
| BDQC4a | ud | Llave de paso para extracción de lodo del separador (material) | 1 | 2.55 | 2.55 |
| BHBG4gaa | ud | Aislamiento exterior para separador de microburbujas/lodos, con conexión de 200 mm de diámetro, a base de coquilla de espuma elastomérica terminada en alumini, PN-10. (material) | 1 | 68.14 | 68.14 |
| A0122b | h | Oficial 1ª calefactor (mano de obra) | 0.6 | 17.34 | 10.40 |
| A0132b | h | Ayudante calefactor (mano de obra) | 0.6 | 15.79 | 9.47 |
|  |  | Total |  |  | 3516.91 |

**16.06.08** ud Válvula asiento 2 vías, conexión con bridas, DN 160, con actuado
1 ud × 2585.58 = 2585.58
Válvula de asiento de 2 vías, conexión con bridas , PN-16, de DN 160 , dotada de actuador proporcional 0-10 V, alimentado a 24 V. Completamente instalada. Marca/modelo: SIEMENS / HONEYWELL / JOHNSON CONTROLS o equivalente

| Código | Ud | Descripción | Rendimiento | Precio | Importe |
|---|---|---|---|---|---|
| BFBA1bba | ud | Válvula de 2 vías, conexión con bridas de PN-16 y DN 150 (material) | 1 | 1836.43 | 1836.43 |
| BFBA2fa | ud | Actuador proporcional 0-10 V alimentado a 24 V para válvula de a (material) | 1 | 643.87 | 643.87 |
| BDLA4d | ud | Disco indicador de circuitos para válvulas. (material) | 1 | 1.3 | 1.30 |
| A0124 | h | Oficial 1ª montador | 3 | 18.24 | 54.72 |
| A0134 | h | Ayudante montador | 3 | 16.42 | 49.26 |
|  |  | Total |  |  | 2585.58 |

**16.06.09** ud Válvula asiento 2 vías, conexión con bridas, DN 140, con actuado
1 ud × 2185.58 = 2185.58
Válvula de asiento de 2 vías, conexión con bridas , PN-16, de DN 150 , dotada de actuador proporcional 0-10 V, alimentado a 24 V. Completamente instalada. Marca/modelo: SIEMENS / HONEYWELL / JOHNSON CONTROLS o equivalente

| Código | Ud | Descripción | Rendimiento | Precio | Importe |
|---|---|---|---|---|---|
| BFBA1bbb | ud | Válvula de 2 vías, conexión con bridas de PN-16 y DN 150 (material) | 1 | 1436.43 | 1436.43 |
| BFBA2fb | ud | Actuador proporcional 0-10 V alimentado a 24 V para válvula de a (material) | 1 | 643.87 | 643.87 |
| BDLA4h | ud | Disco indicador de circuitos para válvulas. (material) | 1 | 1.3 | 1.30 |
| A0124 | h | Oficial 1ª montador | 3 | 18.24 | 54.72 |
| A0134 | h | Ayudante montador | 3 | 16.42 | 49.26 |
|  |  | Total |  |  | 2185.58 |

**16.06.10** ud Válvula asiento 2 vías, conexión con bridas, DN 65, con actuador
1 ud × 1210.27 = 1210.27
Válvula de asiento de 2 vías, conexión con bridas , PN-16, de DN 65 , dotada de actuador proporcional 0-10 V, alimentado a 24 V. Completamente instalada. Marca/modelo: SIEMENS / HONEYWELL / JOHNSON CONTROLS o equivalente

| Código | Ud | Descripción | Rendimiento | Precio | Importe |
|---|---|---|---|---|---|
| BFBA1bb | ud | Válvula de 2 vías, conexión con bridas de PN-16 y DN 65 (material) | 1 | 516.31 | 516.31 |
| BFBA2d | ud | Actuador proporcional 0-10 V alimentado a 24 V para válvula de a (material) | 1 | 588.68 | 588.68 |
| BDLA4 | ud | Disco indicador de circuitos para válvulas. | 1 | 1.3 | 1.30 |
| A0124 | h | Oficial 1ª montador | 3 | 18.24 | 54.72 |
| A0134 | h | Ayudante montador | 3 | 16.42 | 49.26 |
|  |  | Total |  |  | 1210.27 |

**16.06.11** ud Indicador de nivel de líquidos digital (2 niveles)
2 ud × 450.51 = 901.02
Indicador de nivel neumático de líquidos digital (2 niveles), formado por dos interruptores alojados en una caja de conexiones y accionados mecánicamente por dos boyas de 1 y 3 m de longitud, proporcionando dos señales de estado (contactos libres de tensión), con accesorios y conectores. Completamente instalado.

| Código | Ud | Descripción | Rendimiento | Precio | Importe |
|---|---|---|---|---|---|
| BFKB3ba | ud | Indicador de nivel de líquidos digital (2 niveles) de 1 y 3 m de (material) | 1 | 420 | 420.00 |
| BFKB4ba | ud | Accesorios y conectores para indicador de nivel de líquidos digi (material) | 1 | 8.31 | 8.31 |
| A0123a | h | Oficial 1ª fontanero | 0.67 | 17.34 | 11.62 |
| A0133a | h | Ayudante fontanero | 0.67 | 15.79 | 10.58 |
|  |  | Total |  |  | 450.51 |

**16.06.12** ud Válvula retención doble clapeta, instalaciones de DE POZO , mont
1 ud × 1287.62 = 1287.62
Válvula de retención de doble clapeta, para instalaciones de DE POZO , con montaje entre bridas, de 160 mm de diámetro, PN - 10 , con juego de accesorios. Completamente instalada. Marca/modelo: AMVI o equivalente.

| Código | Ud | Descripción | Rendimiento | Precio | Importe |
|---|---|---|---|---|---|
| BDLC6haaa | ud | Válvula de retención de doble clapeta, de 250 mm, PN - 10 (material) | 1 | 1200.61 | 1200.61 |
| BDLCGhaa | ud | Juego de bridas PN-10 de 125 mm con tornillos y juntas, para vál (material) | 2 | 34.74 | 69.48 |
| BDLA4e | ud | Disco indicador de circuitos para válvulas. (material) | 1 | 1.3 | 1.30 |
| A0124a | h | Oficial 1ª montador | 0.5 | 16.65 | 8.33 |
| A0134a | h | Ayudante montador | 0.5 | 15.79 | 7.90 |
|  |  | Total |  |  | 1287.62 |

**16.06.13** ud Válvula mariposa, montaje bridas, mando manual palanca, de 200
1 ud × 341.7 = 341.70
Válvula de mariposa, para montaje entre bridas, de 200 de diámetro, PN-10 , con mando de accionamiento manual por palanca y juego de accesorios. Completamente instalada. Marca/modelo : AMVI o equivalente

| Código | Ud | Descripción | Rendimiento | Precio | Importe |
|---|---|---|---|---|---|
| BDLAGga | ud | Válvula de mariposa de 200, PN-10, accionamiento manual por pala (material) | 1 | 189.36 | 189.36 |
| BDLAHg | ud | Mando de accionamiento manual por palanca para válvula de maripo (material) | 1 | 10.05 | 10.05 |
| BDLAIga | ud | Juego de bridas PN-10 de 200, con tornillos y juntas, para válvu (material) | 2 | 60.1 | 120.20 |
| BDLA4 | ud | Disco indicador de circuitos para válvulas. | 1 | 1.3 | 1.30 |
| A0124 | h | Oficial 1ª montador | 0.6 | 18.24 | 10.94 |
| A0134 | h | Ayudante montador | 0.6 | 16.42 | 9.85 |
|  |  | Total |  |  | 341.7 |

| Medición | Uds. | Parcial |
|---|---|---|
| BY-PASS | 1 | 1.00 |
| Total |  | 1 |

**16.06.14** ud Válvula mariposa, montaje bridas, mando manual palanca, de 160
17 ud × 241.05 = 4097.85
Válvula de mariposa, para montaje entre bridas, de 160 de diámetro, PN-16 , con mando de accionamiento manual por palanca y juego de accesorios. Completamente instalada. Marca/modelo : AMVI o equivalente

| Código | Ud | Descripción | Rendimiento | Precio | Importe |
|---|---|---|---|---|---|
| BDLAGfaa | ud | Válvula de mariposa de 150, PN-16, accionamiento manual por pala (material) | 1 | 112.31 | 112.31 |
| BDLAHfa | ud | Mando de accionamiento manual por palanca para válvula de maripo (material) | 1 | 10.05 | 10.05 |
| BDLAIfaa | ud | Juego de bridas PN-16 de 150, con tornillos y juntas, para válvu (material) | 2 | 48.3 | 96.60 |
| BDLA4f | ud | Disco indicador de circuitos para válvulas. (material) | 1 | 1.3 | 1.30 |
| A0124 | h | Oficial 1ª montador | 0.6 | 18.24 | 10.94 |
| A0134 | h | Ayudante montador | 0.6 | 16.42 | 9.85 |
|  |  | Total |  |  | 241.05 |

| Medición | Uds. | Parcial |
|---|---|---|
|  | 13 | 13.00 |
| BY-PASS | 4 | 4.00 |
| Total |  | 17 |

**16.06.15** ud Válvula mariposa, montaje bridas, mando manual palanca, de 140
8 ud × 241.05 = 1928.40
Válvula de mariposa, para montaje entre bridas, de 140 de diámetro, PN-16 , con mando de accionamiento manual por palanca y juego de accesorios. Completamente instalada. Marca/modelo : AMVI o equivalente

| Código | Ud | Descripción | Rendimiento | Precio | Importe |
|---|---|---|---|---|---|
| BDLAGfab | ud | Válvula de mariposa de 150, PN-16, accionamiento manual por pala (material) | 1 | 112.31 | 112.31 |
| BDLAHfb | ud | Mando de accionamiento manual por palanca para válvula de maripo (material) | 1 | 10.05 | 10.05 |
| BDLAIfab | ud | Juego de bridas PN-16 de 150, con tornillos y juntas, para válvu (material) | 2 | 48.3 | 96.60 |
| BDLA4c | ud | Disco indicador de circuitos para válvulas. (material) | 1 | 1.3 | 1.30 |
| A0124 | h | Oficial 1ª montador | 0.6 | 18.24 | 10.94 |
| A0134 | h | Ayudante montador | 0.6 | 16.42 | 9.85 |
|  |  | Total |  |  | 241.05 |

**16.06.16** ud Válvula mariposa, montaje bridas, mando manual palanca, de 63
10 ud × 102.95 = 1029.50
Válvula de mariposa, para montaje entre bridas, de 63 de diámetro, PN-16 , con mando de accionamiento manual por palanca y juego de accesorios. Completamente instalada. Marca/modelo : AMVI o equivalente

| Código | Ud | Descripción | Rendimiento | Precio | Importe |
|---|---|---|---|---|---|
| BDLAGbaa | ud | Válvula de mariposa de 65, PN-16, accionamiento manual por palan (material) | 1 | 42.89 | 42.89 |
| BDLAHba | ud | Mando de accionamiento manual por palanca para válvula de maripo (material) | 1 | 10.05 | 10.05 |
| BDLAIbaa | ud | Juego de bridas PN-16 de 65, con tornillos y juntas, para válvul (material) | 2 | 18.29 | 36.58 |
| BDLA4g | ud | Disco indicador de circuitos para válvulas. (material) | 1 | 1.3 | 1.30 |
| A0124 | h | Oficial 1ª montador | 0.35 | 18.24 | 6.38 |
| A0134 | h | Ayudante montador | 0.35 | 16.42 | 5.75 |
|  |  | Total |  |  | 102.95 |

**16.06.17** ud Contador de agua , hélice Woltmann, emisor de impulsos, calibre
1 ud × 2239.18 = 2239.18
Contador de agua tipo hélice Woltmann, con emisor de impulsos, homologado según normativa vigente, con un calibre de 160 mm, para una presión máxima de servicio de 10 bar, incluso accesorios. Completamente instalado. Marca/modelo: CONTAZARA o equivalente

| Código | Ud | Descripción | Rendimiento | Precio | Importe |
|---|---|---|---|---|---|
| BFLB9aiaa | ud | Contador de agua caliente , tipo hélice Woltmann, con emisor de (material) | 1 | 2150 | 2150.00 |
| BFLB2ia | ud | Juego de juntas y tornillería para bridas de 250 mm. (material) | 2 | 26.37 | 52.74 |
| A0123a | h | Oficial 1ª fontanero | 1.1 | 17.34 | 19.07 |
| A0133a | h | Ayudante fontanero | 1.1 | 15.79 | 17.37 |
|  |  | Total |  |  | 2239.18 |

**16.06.18** m Tubería de polietileno tipo PE-100 (alta densidad), según norma
28 m × 22.19 = 621.32
Tubería de polietileno tipo PE-100 (alta densidad), para trasegar agua de pozo según norma UNE-EN 13244-2, de 63 mm de diámetro nominal, Tº de funcionamiento máxima hasta 55ºC, con parte proporcional de accesorios y elementos de unión. Se realizarán pruebas de presión internas por tramos.
Incluso soportación en fachada (por intemperie) o techo (interior). Completamente instalada. Marca/modelo: MASA o equivalente

| Código | Ud | Descripción | Rendimiento | Precio | Importe |
|---|---|---|---|---|---|
| BDFG1bba | m | Tubería de polietileno tipo PE-100 (alta densidad), según norma (material) | 1 | 4 | 4.00 |
| BDFG4bba | pp | Accesorios y elementos de unión para tubo de polietileno PE-100 (material) | 1 | 0.86 | 0.86 |
| A0124 | h | Oficial 1ª montador | 0.5 | 18.24 | 9.12 |
| A0134 | h | Ayudante montador | 0.5 | 16.42 | 8.21 |
|  |  | Total |  |  | 22.19 |

**16.06.19** m Tubería de polietileno tipo PE-100 (alta densidad), según norma
28 m × 46.07 = 1289.96
Tubería de polietileno tipo PE-100 (alta densidad), para trasegar agua de pozo según norma UNE-EN 13244-2, de 140 mm de diámetro nominal, Tº de funcionamiento máxima hasta 55ºC, con parte proporcional de accesorios y elementos de unión. Se realizarán pruebas de presión internas por tramos.
Incluso soportación en fachada (por intemperie) o techo (interior). Completamente instalada. Marca/modelo: MASA o equivalente

| Código | Ud | Descripción | Rendimiento | Precio | Importe |
|---|---|---|---|---|---|
| BDFG1fba | m | Tubería de polietileno tipo PE-100 (alta densidad), según norma (material) | 1 | 16.61 | 16.61 |
| BDFG4fba | pp | Accesorios y elementos de unión para tubo de polietileno PE-100 (material) | 1 | 1.73 | 1.73 |
| A0124 | h | Oficial 1ª montador | 0.8 | 18.24 | 14.59 |
| A0134 | h | Ayudante montador | 0.8 | 16.42 | 13.14 |
|  |  | Total |  |  | 46.07 |

**16.06.20** m Tubería de polietileno tipo PE-100 (alta densidad), según norma
364 m × 55.21 = 20096.44
Tubería de polietileno tipo PE-100 (alta densidad), para trasegar agua de pozo según norma UNE-EN 13244-2, de 160 mm de diámetro nominal, Tº de funcionamiento máxima hasta 55ºC, con parte proporcional de accesorios y elementos de unión. Se realizarán pruebas de presión internas por tramos.
Incluso soportación en fachada (por intemperie) o techo (interior). Completamente instalada. Marca/modelo: MASA o equivalente

| Código | Ud | Descripción | Rendimiento | Precio | Importe |
|---|---|---|---|---|---|
| BDFG1gba | m | Tubería de polietileno tipo PE-100 (alta densidad), según norma (material) | 1 | 20 | 20.00 |
| BDFG4gba | pp | Accesorios y elementos de unión para tubo de polietileno PE-100 (material) | 1 | 2.28 | 2.28 |
| A0124 | h | Oficial 1ª montador | 0.95 | 18.24 | 17.33 |
| A0134 | h | Ayudante montador | 0.95 | 16.42 | 15.60 |
|  |  | Total |  |  | 55.21 |

| Medición | Uds. | Parcial |
|---|---|---|
| BY PASS FRIO INDUS | 18 | 18.00 |
| BY-PASS OVOIDE | 18 | 18.00 |
| SM | 33 | 33.00 |
| POZOS EXT | 295 | 295.00 |
| Total |  | 364 |

**16.06.21** m Tubería de polietileno tipo PE-100 (alta densidad), según norma
15 m × 95.66 = 1434.90
Tubería de polietileno tipo PE-100 (alta densidad), para trasegar agua de pozo según norma UNE-EN 13244-2, de 200 mm de diámetro nominal, Tº de funcionamiento máxima hasta 55ºC, con parte proporcional de accesorios y elementos de unión. Se realizarán pruebas de presión internas por tramos.
Incluso soportación en fachada (por intemperie) o techo (interior). Completamente instalada. Marca/modelo: MASA o equivalente

| Código | Ud | Descripción | Rendimiento | Precio | Importe |
|---|---|---|---|---|---|
| BDFG1hb | m | Tubería de polietileno tipo PE-100 (alta densidad), según norma (material) | 1 | 54.03 | 54.03 |
| BDFG4hb | pp | Accesorios y elementos de unión para tubo de polietileno PE-100 (material) | 1 | 3.51 | 3.51 |
| A0124 | h | Oficial 1ª montador | 1.1 | 18.24 | 20.06 |
| A0134 | h | Ayudante montador | 1.1 | 16.42 | 18.06 |
|  |  | Total |  |  | 95.66 |

**16.06.22** m3 Excavación de zanjas para Toma/Vertido de pozo , solera de lecho
7.2 m3 × 154.62 = 1113.26
Excavación de zanjas y reposición de pavimento para Toma/Vertido de pozo mediante movimiento de tierras a base de excavación en cualquier tipo de terreno por medios mecánicos o manuales, incluyendo formación de solera de lecho de arena, relleno y compactado, trabajos y material necesario para contención de tierras, reposición y traslado de tierras sobrantes a vertedero autorizado, sin limitación de distancia, trabajos auxiliares y mano de obra y material necesario.

| Código | Ud | Descripción | Rendimiento | Precio | Importe |
|---|---|---|---|---|---|
| B1BA1a | m3 | Material necesario para formación de solera de lecho de arena, e (material) | 1 | 3.91 | 3.91 |
| SDA | m3 | Reposición de pavimento (material) | 1 | 5 | 5.00 |
| A0165b | h | Peón | 0.08 | 14.55 | 1.16 |
| C1507 | h | Transporte por medios mecánicos con carga de vehículos por medio | 0.115 | 31.38 | 3.61 |
| C1331 | h | Maquinaria para excavación, reposición y compactado en cualquier | 3 | 46.98 | 140.94 |
|  |  | Total |  |  | 154.62 |

| Medición | Uds. | Largo | Ancho | Parcial |
|---|---|---|---|---|
|  | 20 | 0.6 | 0.6 | 7.20 |
| Total |  |  |  | 7.2 |

**16.06.23** ud Trabajos de conexion a Ovoide existente
2 ud × 750 = 1500.00
Trabajos de conexion de by-pass a Ovoide existente del circuito de vertido en la condensación de las enfriadoras de confort y frío industrial. Incluyendo la parte proporcional de tuberías, perforaciones en forjado, accesorios y materiales afectados, con carga, transporte y descarga a vertedero, planta de reciclaje autorizados o almacén que indique la Dirección Facultativa o la Propiedad.

| Código | Ud | Descripción | Rendimiento | Precio | Importe |
|---|---|---|---|---|---|
| B1AB3babb | ud | Trabajos de conexion a Arqueta de Saneamiento existente (material) | 1 | 750 | 750.00 |
|  |  | Total |  |  | 750 |

**16.06.24** ud Válvula de regulación de presión roscada, fabricada en ametal, d
2 ud × 248.83 = 497.66
Válvula de regulación de presión diferencial tipo roscada, fabricada en ametal, con toma de presión, dispositivo de vaciado, conexión para el capilar de presión de referencia, de 50 mm de diámetro. Regulación de presión entre 20 kPa a 80 kPa. Completamente instalada. Marca/modelo: TA-STAP o equivalente.

| Código | Ud | Descripción | Rendimiento | Precio | Importe |
|---|---|---|---|---|---|
| BFAB6af | ud | Válvula reguladora de presión roscada de 50 mm fabricada en ametal (material) | 1 | 222.8 | 222.80 |
| BFAB7 | ud | Capilar de presión de referencia de 1 m de longitud. (material) | 1 | 12.6 | 12.60 |
| BDLA4 | ud | Disco indicador de circuitos para válvulas. | 1 | 1.3 | 1.30 |
| A0124 | h | Oficial 1ª montador | 0.35 | 18.24 | 6.38 |
| A0134 | h | Ayudante montador | 0.35 | 16.42 | 5.75 |
|  |  | Total |  |  | 248.83 |

**16.06.25** ud Válvula de descarga proporcional, fabricada en ametal, de 25 mm.
1 ud × 121.24 = 121.24
Válvula de regulación de descarga proporcional (by-pass) para caudal mínimo de bombeo en circuito de ACS tipo roscada, fabricada en ametal, de 25 mm de diámetro. Regulación de presión entre 20 kPa a 80 kPa. Completamente instalada. Marca/modelo: TA-BPV o equivalente.

| Código | Ud | Descripción | Rendimiento | Precio | Importe |
|---|---|---|---|---|---|
| BFAB6abaaaa | ud | Válvula reguladora de presión roscada de 20 mm fabricada en ametal (material) | 1 | 115 | 115.00 |
| A0124 | h | Oficial 1ª montador | 0.18 | 18.24 | 3.28 |
| A0134 | h | Ayudante montador | 0.18 | 16.42 | 2.96 |
|  |  | Total |  |  | 121.24 |

**16.06.26** ud Filtro con bridas para agua, cuerpo de fundición gris y filtro a
1 ud × 124.55 = 124.55
Filtro con bridas para agua, de 63 mm de diámetro, PN-10, con cuerpo de fundición gris y filtro de acero inoxidable. Completamente instalado. Marca/modelo: GESTRA o equivalente

| Código | Ud | Descripción | Rendimiento | Precio | Importe |
|---|---|---|---|---|---|
| BDPA8gaa | ud | Filtro con bridas de 65 mm, PN-10 con cuerpo de fundición gris y (material) | 1 | 70.65 | 70.65 |
| BDPA9gaa | ud | Juego de bridas PN-10 de 65 mm con tornillería y juntas, con cue (material) | 2 | 18.29 | 36.58 |
| A0122 | h | Oficial 1ª calefactor | 0.5 | 18.24 | 9.12 |
| A0132 | h | Ayudante calefactor | 0.5 | 16.4 | 8.20 |
|  |  | Total |  |  | 124.55 |

**16.06.27** ud Filtro con bridas para agua, cuerpo de fundición gris y filtro a
1 ud × 270.62 = 270.62
Filtro con bridas para agua, de 140 mm de diámetro, PN-10, con cuerpo de fundición gris y filtro de acero inoxidable. Completamente instalado. Marca/modelo: GESTRA o equivalente

| Código | Ud | Descripción | Rendimiento | Precio | Importe |
|---|---|---|---|---|---|
| BDPA8jaa | ud | Filtro con bridas de 125 mm, PN-10 con cuerpo de fundición gris (material) | 1 | 176.89 | 176.89 |
| BDPA9jaa | ud | Juego de bridas PN-10 de 125 mm con tornillería y juntas, con cu (material) | 2 | 34.74 | 69.48 |
| A0122 | h | Oficial 1ª calefactor | 0.7 | 18.24 | 12.77 |
| A0132 | h | Ayudante calefactor | 0.7 | 16.4 | 11.48 |
|  |  | Total |  |  | 270.62 |

**16.06.28** ud Filtro con bridas para agua, cuerpo de fundición gris y filtro a
1 ud × 376.43 = 376.43
Filtro con bridas para agua, de 160 mm de diámetro, PN-10, con cuerpo de fundición gris y filtro de acero inoxidable. Completamente instalado. Marca/modelo: GESTRA o equivalente

| Código | Ud | Descripción | Rendimiento | Precio | Importe |
|---|---|---|---|---|---|
| BDPA8kaa | ud | Filtro con bridas de 150 mm, PN-10 con cuerpo de fundición gris (material) | 1 | 253.33 | 253.33 |
| BDPA9kaa | ud | Juego de bridas PN-10 de 150 mm con tornillería y juntas, con cu (material) | 2 | 48.3 | 96.60 |
| A0122c | h | Oficial 1ª calefactor | 0.8 | 17.34 | 13.87 |
| A0132c | h | Ayudante calefactor | 0.8 | 15.79 | 12.63 |
|  |  | Total |  |  | 376.43 |

### 16.07 REGENERACIÓN POZOS (01/01/2010)
Importe: 27271.16

**16.07.01** m. VALLA CHAPA METÁLICA GALVANIZADA (02/01/2016)
60 m. × 15.38 = 922.80
Valla metálica de chapa galvanizada trapezoidal de módulos de 2,00 m. de longitud y 2,00 m. de altura, de 0,5 mm. de espesor, y soporte del mismo material de 1,2 mm. de espesor y 2,50 m. de altura, separados cada 2 m., considerando 5 usos, incluso p.p. de apertura de pozos, hormigón H-100/40, montaje y desmontaje. s/R.D. 486/97.

| Código | Ud | Descripción | Rendimiento | Precio | Importe |
|---|---|---|---|---|---|
| O01OA030 | h | Oficial primera | 0.15 | 19.86 | 2.98 |
| O01OA070 | h | Peón ordinario | 0.15 | 14.82 | 2.22 |
| P31CB100 | ud | poste atornillado en "T" de 50 mm, galvanizado, incluso tornille (material) | 0.2 | 25 | 5.00 |
| A03H060 | m3 | HORM. DOSIF. 225 kg /CEMENTO Tmáx.40 (material; 12/06/2017) | 0.08 | 64.8 | 5.18 |
|  |  | Total |  |  | 15.38 |

| Medición | Uds. | Parcial |
|---|---|---|
|  | 30 | 30.00 |
|  | 30 | 30.00 |
| Total |  | 60 |

**16.07.02** Ud. TRANSPORTE, MONTAJE Y DESMONTAJE MAQUINARIA PERCUSIÓN
1 Ud. × 800 = 800.00
Transporte, montaje y desmontaje de maquinaria de perforación de percusión con todos sus componentes y accesorios (balsas, depósitos, tuberías,
material anexo, etc).

| Código | Ud | Descripción | Rendimiento | Precio | Importe |
|---|---|---|---|---|---|
| HYU | ud | TRANSPORTE, MONTAJE Y DESMONTAJE MAQUINARIA PERCUSIÓN (material) | 1 | 800 | 800.00 |
|  |  | Total |  |  | 800 |

**16.07.03** Ud. CAMBIO DE EMPLAZAMIENTO
1 Ud. × 300 = 300.00
Cambio de emplazamiento de la maquinaria de perforación, entre pozo de extracción o inyección, incluyendo todo el material anexo necesario.

| Código | Ud | Descripción | Rendimiento | Precio | Importe |
|---|---|---|---|---|---|
| POL | ud | CAMBIO DE EMPLAZAMIENTO (material) | 1 | 300 | 300.00 |
|  |  | Total |  |  | 300 |

**16.07.04** u ALQUILER CONTENEDOR hasta 20 m3
6 u × 135 = 810.00
Servicio de entrega y recogida de contenedor de hasta 20 m3 de capacidad, colocado a pie de carga.

| Código | Ud | Descripción | Rendimiento | Precio | Importe |
|---|---|---|---|---|---|
| M13O180 | u | Entreg. y recog. cont. hasta 20 m3. (maquinaria) | 1 | 135 | 135.00 |
|  |  | Total |  |  | 135 |

| Medición | Uds. | Parcial |
|---|---|---|
|  | 3 | 3.00 |
|  | 3 | 3.00 |
| Total |  | 6 |

**16.07.05** Ud. DESMONTAJE INSTALACIONES
2 Ud. × 486.28 = 972.56
Desmontaje instalaciones de bombeo e inyección de agua de los pozos existentes

| Código | Ud | Descripción | Rendimiento | Precio | Importe |
|---|---|---|---|---|---|
| O01OA301 | h. | Perforista (mano de obra) | 4 | 19.76 | 79.04 |
| O01OA601 | h. | Ayudante perforista (mano de obra) | 4 | 16.64 | 66.56 |
| M02GM011 | d | Grúa (maquinaria) | 4 | 85.17 | 340.68 |
|  |  | Total |  |  | 486.28 |

**16.07.06** Ud DEMOLICIÓN CON MARTILLO DE SOLERA
2 Ud × 300 = 600.00
Demolición de la solera de la arqueta en el entorno del pozo y excavación en el entorno de la entubación definitiva, hasta alcanzar el empaque de gravas, si lo hubiera.

| Código | Ud | Descripción | Rendimiento | Precio | Importe |
|---|---|---|---|---|---|
| WE | ud | CAMBIO DE EMPLAZAMIENTO (material) | 1 | 300 | 300.00 |
|  |  | Total |  |  | 300 |

**16.07.07** m. TUB.MET.ACERO S235JR REVEST. CIEGA. D=400 mm. e=6 mm.
2 m. × 201.48 = 402.96
Tubería de revestimiento de sondeo para captación de aguas subterráneas, de chapa de acero S235JR, de 6 mm de espesor, ciega, soldada y colocada en el interior del sondeo.

| Código | Ud | Descripción | Rendimiento | Precio | Importe |
|---|---|---|---|---|---|
| O01OA301 | h. | Perforista | 0.7 | 19.76 | 13.83 |
| O01OA601 | h. | Ayudante perforista | 0.7 | 16.64 | 11.65 |
| ESM06AR102 | H | Maquinaria perf. o entub (maquinaria) | 0.7 | 80 | 56.00 |
| MEC17ZC024b | m. | Tubo acero S235JR D=400 mm. e=6 mm, ciega. (material) | 1 | 120 | 120.00 |
|  |  | Total |  |  | 201.48 |

| Medición | Uds. | Parcial |
|---|---|---|
|  | 1 | 1.00 |
|  | 1 | 1.00 |
| Total |  | 2 |

**16.07.08** m. TUB. ACERO S235JR D=500 mm. e=8 mm.
4 m. × 179.55 = 718.20
Tubería de acer S235JR en diámetro 500 mm para evitar el desprendimiento del terreno, incluido el transporte y la colocación, incluso p.p. de unión por soldadura, y corte.

| Código | Ud | Descripción | Rendimiento | Precio | Importe |
|---|---|---|---|---|---|
| O01OA301 | h. | Perforista | 0.17 | 19.76 | 3.36 |
| O01OA601 | h. | Ayudante perforista | 0.17 | 16.64 | 2.83 |
| ESM06AR102 | H | Maquinaria perf. o entub | 0.17 | 80 | 13.60 |
| M07CG020 | h. | Camión con grúa 12 t. (maquinaria) | 0.17 | 57.43 | 9.76 |
| MEC17ZC057b | m. | Tubo chapa acero avance D=500 mm. e=8 mm, ciega (material) | 1 | 150 | 150.00 |
|  |  | Total |  |  | 179.55 |

| Medición | Uds. | Parcial |
|---|---|---|
|  | 2 | 2.00 |
|  | 2 | 2.00 |
| Total |  | 4 |

**16.07.09** h. PISTONEO TRAMOS DE FILTRO
80 h. × 84.4 = 6752.00
Desarrollo y limpieza mediante pistoneo de los tramos de filtro con la propia máquina de perforación a percusión, incluyendo montaje y desmontaje de pistón, sustitución de gomas, limpieza de los tramos pistoneados cada 0,5 m, siguiendo en todo momento la cadencia e indicaciones de la Dirección de Obra.

| Código | Ud | Descripción | Rendimiento | Precio | Importe |
|---|---|---|---|---|---|
| O01OA301 | h. | Perforista | 1 | 19.76 | 19.76 |
| O01OA601 | h. | Ayudante perforista | 1 | 16.64 | 16.64 |
| ESM06AR104 | H | Maquinaria pistoneando (maquinaria) | 1 | 48 | 48.00 |
|  |  | Total |  |  | 84.4 |

| Medición | Uds. | Parcial |
|---|---|---|
|  | 30 | 30.00 |
|  | 30 | 30.00 |
|  | 10 | 10.00 |
|  | 10 | 10.00 |
| Total |  | 80 |

**16.07.10** ud REACTIVOS Y PRODUCTOS PARA LA REGENERACIÓN
2 ud × 1100 = 2200.00
Reactivos para la regeneración y disolución mediante recirculación con bomba de aspiración e inyección en el pozo mediante manguera a distintas profundidades. Agitación del pozo

| Código | Ud | Descripción | Rendimiento | Precio | Importe |
|---|---|---|---|---|---|
| CDF | ud | CAMBIO DE EMPLAZAMIENTO (material) | 1 | 1100 | 1100.00 |
|  |  | Total |  |  | 1100 |

**16.07.11** m. ENGRAVILLADO ESPACIO ANULAR
20 m. × 38.78 = 775.60
Engravillado del espacio anular, mediante vertido de grava (calcárea o silícea) lavada y redondeada calibre 12-22 mm, transportada al sondeo y vertida por el espacio anular asegurando la no formación de puentes mediante extracción simultánea de las tuberías auxiliares.

| Código | Ud | Descripción | Rendimiento | Precio | Importe |
|---|---|---|---|---|---|
| O01OA301 | h. | Perforista | 0.2 | 19.76 | 3.95 |
| O01OA601 | h. | Ayudante perforista | 0.2 | 16.64 | 3.33 |
| ESM06AR102 | H | Maquinaria perf. o entub | 0.2 | 80 | 16.00 |
| ESP01AD200 | t. | Árido rodado clasificado 12-22 mm, silíceo o calcáreo puesto en (material) | 0.25 | 62 | 15.50 |
|  |  | Total |  |  | 38.78 |

| Medición | Uds. | Parcial |
|---|---|---|
|  | 10 | 10.00 |
|  | 10 | 10.00 |
| Total |  | 20 |

**16.07.12** m TUBO ALIMENT.ACERO S235JR. D=75 y 3 mm de espesor, con tapón
14 m × 37.28 = 521.92
Tubería de alimentación de grava en acero S235JR DN75 y 3 mm de espesor, soldado "in situ", con tapón, instalada en sondeo.

| Código | Ud | Descripción | Rendimiento | Precio | Importe |
|---|---|---|---|---|---|
| O01OA301 | h. | Perforista | 0.2 | 19.76 | 3.95 |
| O01OA601 | h. | Ayudante perforista | 0.2 | 16.64 | 3.33 |
| P17G1010 | m | Tubo acero S235JR DN75 (material) | 1 | 20 | 20.00 |
| P17Y1010 | u | Tapón tubo D=75 (material) | 1 | 10 | 10.00 |
|  |  | Total |  |  | 37.28 |

| Medición | Uds. | Parcial |
|---|---|---|
|  | 7 | 7.00 |
|  | 7 | 7.00 |
| Total |  | 14 |

**16.07.13** m. CEMENTACIÓN ESPACIO ANULAR (01/01/2010)
12 m. × 71.5 = 858.00
Cementación del espacio anular, mediante vertido por gravedad, con mezcla de bentonita-cemento, incluso sellado en fondo con arenas, gravas y arcillas expansivas y todos los medios y materiales necesarios (maquinaria, bombas, lechada cemento, aditivos), y su preparación en campo, etc. Totalmente acabada.

| Código | Ud | Descripción | Rendimiento | Precio | Importe |
|---|---|---|---|---|---|
| O01OA301 | h. | Perforista | 0.3 | 19.76 | 5.93 |
| O01OA601 | h. | Ayudante perforista | 0.3 | 16.64 | 4.99 |
| ESM06AR102 | H | Maquinaria perf. o entub | 0.3 | 80 | 24.00 |
| A01L090 | m3 | LECHADA CEM. BLANCO BL 22,5 X | 0.315 | 116.14 | 36.58 |
|  |  | Total |  |  | 71.5 |

| Medición | Uds. | Parcial |
|---|---|---|
|  | 6 | 6.00 |
|  | 6 | 6.00 |
| Total |  | 12 |

**16.07.14** Ud. MONTAJE Y DESMONTAJE EQUIPO DE AFORO
2 Ud. × 1272.56 = 2545.12
Montaje y desmontaje de equipo de bombeo para prueba de aforo (caudal mínimo de 80 l/s y manométrica de 30 m), includio material auxiliar y personal, bajo 20-30 m de profundidad, con contador electromagnético, incluso manguera y protección hasta alcantarilla, accionado por grupo electrógeno insonorizado.

| Código | Ud | Descripción | Rendimiento | Precio | Importe |
|---|---|---|---|---|---|
| O01OA301 | h. | Perforista | 8 | 19.76 | 158.08 |
| O01OA601 | h. | Ayudante perforista | 8 | 16.64 | 133.12 |
| M02GM011 | d | Grúa | 8 | 85.17 | 681.36 |
| ACOMAT00002 | Ud | Control nivel (maquinaria) | 1 | 300 | 300.00 |
|  |  | Total |  |  | 1272.56 |

| Medición | Uds. | Parcial |
|---|---|---|
|  | 1 | 1.00 |
|  | 1 | 1.00 |
| Total |  | 2 |

**16.07.15** h MAQUINARIA REALIZANDO AFORO (02/01/2016)
96 h × 81.68 = 7841.28
Maquinaria realizando aforo escalonado, según las órdenes de la Dirección de Obra, con un caudal del orden de 80 l/s con manométrica de 30 m con todos los sistemas de medida instalados. Bombeo con control mediante válvula y variador de frecuencia, medición de caudal con contador electromagnético y niveles con hidronivel o sonda automática.

| Código | Ud | Descripción | Rendimiento | Precio | Importe |
|---|---|---|---|---|---|
| O01OA030 | h | Oficial primera | 1 | 19.86 | 19.86 |
| O01OA070 | h | Peón ordinario | 1 | 14.82 | 14.82 |
| QMEC163 | H | Maquinaria aforo 80 l/s aforando (maquinaria) | 1 | 47 | 47.00 |
|  |  | Total |  |  | 81.68 |

| Medición | Uds. | Parcial |
|---|---|---|
|  | 48 | 48.00 |
|  | 48 | 48.00 |
| Total |  | 96 |

**16.07.16** h MAQUINARIA DE AFORO PARADA (02/01/2016)
4 h × 62.68 = 250.72
Maquinaria de aforo parada para la medida de la recuperación de nivel dinámico, según las órdenes de la Dirección de Obra, con un caudal del orden de 10 l/s extraibles desde 450 m de profundidad, con todos los sistemas de medida (tubo pitot y tubería de sonda) instalados.

| Código | Ud | Descripción | Rendimiento | Precio | Importe |
|---|---|---|---|---|---|
| O01OA030 | h | Oficial primera | 1 | 19.86 | 19.86 |
| O01OA070 | h | Peón ordinario | 1 | 14.82 | 14.82 |
| Q160 | H | Maquinaria aforo 80 l/s parada (maquinaria) | 1 | 28 | 28.00 |
|  |  | Total |  |  | 62.68 |

| Medición | Uds. | Parcial |
|---|---|---|
|  | 2 | 2.00 |
|  | 2 | 2.00 |
| Total |  | 4 |

### 16.08 CONSTRUCCIÓN DE POZO (01/01/2010)
Importe: 54249.61

**16.08.01** m. VALLA CHAPA METÁLICA GALVANIZADA (02/01/2016)
50 m. × 15.38 = 769.00
Valla metálica de chapa galvanizada trapezoidal de módulos de 2,00 m. de longitud y 2,00 m. de altura, de 0,5 mm. de espesor, y soporte del mismo material de 1,2 mm. de espesor y 2,50 m. de altura, separados cada 2 m., considerando 5 usos, incluso p.p. de apertura de pozos, hormigón H-100/40, montaje y desmontaje. s/R.D. 486/97.

| Código | Ud | Descripción | Rendimiento | Precio | Importe |
|---|---|---|---|---|---|
| O01OA030 | h | Oficial primera | 0.15 | 19.86 | 2.98 |
| O01OA070 | h | Peón ordinario | 0.15 | 14.82 | 2.22 |
| P31CB100 | ud | poste atornillado en "T" de 50 mm, galvanizado, incluso tornille | 0.2 | 25 | 5.00 |
| A03H060 | m3 | HORM. DOSIF. 225 kg /CEMENTO Tmáx.40 | 0.08 | 64.8 | 5.18 |
|  |  | Total |  |  | 15.38 |

**16.08.02** u ALQUILER CONTENEDOR hasta 20 m3
3 u × 135 = 405.00
Servicio de entrega y recogida de contenedor de hasta 20 m3 de capacidad, colocado a pie de carga.

| Código | Ud | Descripción | Rendimiento | Precio | Importe |
|---|---|---|---|---|---|
| M13O180 | u | Entreg. y recog. cont. hasta 20 m3. | 1 | 135 | 135.00 |
|  |  | Total |  |  | 135 |

**16.08.03** Ud. TRANSPORTE, MONTAJE Y DESMONTAJE MAQUINARIA PERCUSIÓN
1 Ud. × 800 = 800.00
Transporte, montaje y desmontaje de maquinaria de perforación de percusión con todos sus componentes y accesorios (balsas, depósitos, tuberías,
material anexo, etc).

| Código | Ud | Descripción | Rendimiento | Precio | Importe |
|---|---|---|---|---|---|
| HYU | ud | TRANSPORTE, MONTAJE Y DESMONTAJE MAQUINARIA PERCUSIÓN | 1 | 800 | 800.00 |
|  |  | Total |  |  | 800 |

**16.08.04** m. PERFORACIÓN EN DIÁMETRO 700 MM O SUPERIOR
6 m. × 221.16 = 1326.96
Perforación a percusión con cable y tubería de avance en diámetro 700 mm o superior,para permitir la entubación final con diámetro de 400 mm así como el engravillado del espacio anular y cementación, incluyendo todos los elementos auxiliares necesarios, incluso la aportación del agua necesaria, con excepción del uso de la tubería de avance, totalmente perforado.

| Código | Ud | Descripción | Rendimiento | Precio | Importe |
|---|---|---|---|---|---|
| ESM06AR102 | H | Maquinaria perf. o entub | 1.9 | 80 | 152.00 |
| O01OA301 | h. | Perforista | 1.9 | 19.76 | 37.54 |
| O01OA601 | h. | Ayudante perforista | 1.9 | 16.64 | 31.62 |
|  |  | Total |  |  | 221.16 |

**16.08.05** m. TUB.MET.REVEST. D=650 mm. e=8 mm.
6.5 m. × 223.46 = 1452.49
Tubería de revestimiento S235JR en diámetro 650 mm y 8 mm de espesor para evitar el desprendimiento del terreno, incluido el transporte, la colocación, sin extracción, incluso p.p. de unión por soldadura, y corte.

| Código | Ud | Descripción | Rendimiento | Precio | Importe |
|---|---|---|---|---|---|
| O01OA301 | h. | Perforista | 0.25 | 19.76 | 4.94 |
| O01OA601 | h. | Ayudante perforista | 0.25 | 16.64 | 4.16 |
| ESM06AR102 | H | Maquinaria perf. o entub | 0.25 | 80 | 20.00 |
| M07CG020 | h. | Camión con grúa 12 t. | 0.25 | 57.43 | 14.36 |
| ESP17ZC053 | m. | Tubo chapa acero avance D=650 mm. e=8 mm, ciega (material) | 1 | 180 | 180.00 |
|  |  | Total |  |  | 223.46 |

**16.08.06** m. PERFORACIÓN EN DIÁMETRO 650 MM
12 m. × 203.7 = 2444.40
Perforación a percusión con cable y tubería de avance en diámetro 650 mm,para permitir la entubación final con diámetro de 400 mm así como el engravillado del espacio anular y cementación, incluyendo todos los elementos auxiliares necesarios, incluso la aportación del agua necesaria, con excepción del uso de la tubería de avance, totalmente perforado.

| Código | Ud | Descripción | Rendimiento | Precio | Importe |
|---|---|---|---|---|---|
| ESM06AR102 | H | Maquinaria perf. o entub | 1.75 | 80 | 140.00 |
| O01OA301 | h. | Perforista | 1.75 | 19.76 | 34.58 |
| O01OA601 | h. | Ayudante perforista | 1.75 | 16.64 | 29.12 |
|  |  | Total |  |  | 203.7 |

**16.08.07** m. TUB.MET.REVEST.AVANCE D=600 mm. e=8 mm.
18 m. × 61.3 = 1103.40
Tubería de revestimiento provisional S235JR en diámetro 600 mm y 8 mm de espesor para evitar el desprendimiento del terreno, incluido el transporte, la colocación, depreciación y extracción de la perforación, incluso p.p. de unión por soldadura,y corte.

| Código | Ud | Descripción | Rendimiento | Precio | Importe |
|---|---|---|---|---|---|
| O01OA301 | h. | Perforista | 0.18 | 19.76 | 3.56 |
| O01OA601 | h. | Ayudante perforista | 0.18 | 16.64 | 3.00 |
| ESM06AR102 | H | Maquinaria perf. o entub | 0.18 | 80 | 14.40 |
| M07CG020 | h. | Camión con grúa 12 t. | 0.18 | 57.43 | 10.34 |
| ESP17ZC054 | m. | Tubo chapa acero avance D=600 mm. e=8 mm, ciega, varios usos. (material) | 1 | 30 | 30.00 |
|  |  | Total |  |  | 61.3 |

**16.08.08** m. PERFORACIÓN EN DIÁMETRO 600 MM
12 m. × 180.42 = 2165.04
Perforación a percusión con cable y tubería de avance en diámetro 600 mm, para permitir la entubación final con diámetro de 400 mm así como el engravillado del espacio anular y cementación, incluyendo todos los elementos auxiliares necesarios, incluso la aportación del agua necesaria, con excepción del uso de la tubería de avance, totalmente perforado.

| Código | Ud | Descripción | Rendimiento | Precio | Importe |
|---|---|---|---|---|---|
| ESM06AR102 | H | Maquinaria perf. o entub | 1.55 | 80 | 124.00 |
| O01OA301 | h. | Perforista | 1.55 | 19.76 | 30.63 |
| O01OA601 | h. | Ayudante perforista | 1.55 | 16.64 | 25.79 |
|  |  | Total |  |  | 180.42 |

**16.08.09** m. TUB.MET.REVEST.AVANCE D=550 mm. e=8 mm.
30 m. × 55.42 = 1662.60
Tubería de revestimiento provisional S235JR en diámetro 550 mm para evitar el desprendimiento del terreno, incluido el transporte, la colocación, depreciación y extracción de la perforación, incluso p.p. de unión por soldadura, y corte.

| Código | Ud | Descripción | Rendimiento | Precio | Importe |
|---|---|---|---|---|---|
| O01OA301 | h. | Perforista | 0.175 | 19.76 | 3.46 |
| O01OA601 | h. | Ayudante perforista | 0.175 | 16.64 | 2.91 |
| ESM06AR102 | H | Maquinaria perf. o entub | 0.175 | 80 | 14.00 |
| M07CG020 | h. | Camión con grúa 12 t. | 0.175 | 57.43 | 10.05 |
| ESP17ZC055 | m. | Tubo chapa acero avance D=550 mm. e=8 mm, ciega, varios usos. (material) | 1 | 25 | 25.00 |
|  |  | Total |  |  | 55.42 |

**16.08.10** m. PERFORACIÓN EN DIÁMETRO 550 MM
13 m. × 162.96 = 2118.48
Perforación a percusión con cable y tubería de avance en diámetro 550 mm, para permitir la entubación final con diámetro de 400 mm así como el engravillado del espacio anular y cementación, incluyendo todos los elementos auxiliares necesarios, incluso la aportación del agua necesaria, con excepción del uso de la tubería de avance, totalmente perforado.

| Código | Ud | Descripción | Rendimiento | Precio | Importe |
|---|---|---|---|---|---|
| ESM06AR102 | H | Maquinaria perf. o entub | 1.4 | 80 | 112.00 |
| O01OA301 | h. | Perforista | 1.4 | 19.76 | 27.66 |
| O01OA601 | h. | Ayudante perforista | 1.4 | 16.64 | 23.30 |
|  |  | Total |  |  | 162.96 |

**16.08.11** m. TUB.MET.REVEST.AVANCE D=500 mm. e=8 mm.
86 m. × 50.55 = 4347.30
Tubería de revestimiento provisional S235JR en diámetro 500 mm para evitar el desprendimiento del terreno, incluido el transporte, la colocación, depreciación y extracción de la perforación, incluso p.p. de unión por soldadura, y corte.

| Código | Ud | Descripción | Rendimiento | Precio | Importe |
|---|---|---|---|---|---|
| O01OA301 | h. | Perforista | 0.17 | 19.76 | 3.36 |
| O01OA601 | h. | Ayudante perforista | 0.17 | 16.64 | 2.83 |
| ESM06AR102 | H | Maquinaria perf. o entub | 0.17 | 80 | 13.60 |
| M07CG020 | h. | Camión con grúa 12 t. | 0.17 | 57.43 | 9.76 |
| ESP17ZC057 | m. | Tubo chapa acero avance D=500 mm. e=8 mm, ciega, varios usos. (material) | 1 | 21 | 21.00 |
|  |  | Total |  |  | 50.55 |

**16.08.12** m. PERFORACIÓN EN DIÁMETRO 500 MM
12 m. × 151.32 = 1815.84
Perforación a percusión con cable y tubería de avance en diámetro 500 mm, para permitir la entubación final con diámetro de 400 mm así como el engravillado del espacio anular y cementación, incluyendo todos los elementos auxiliares necesarios, incluso la aportación del agua necesaria, con excepción del uso de la tubería de avance, totalmente perforado.

| Código | Ud | Descripción | Rendimiento | Precio | Importe |
|---|---|---|---|---|---|
| ESM06AR102 | H | Maquinaria perf. o entub | 1.3 | 80 | 104.00 |
| O01OA301 | h. | Perforista | 1.3 | 19.76 | 25.69 |
| O01OA601 | h. | Ayudante perforista | 1.3 | 16.64 | 21.63 |
|  |  | Total |  |  | 151.32 |

**16.08.13** m. TUB.MET.ACERO INOX REVEST. CIEGA. D=400 mm. e=6 mm.
34.5 m. × 296.48 = 10228.56
Tubería de revestimiento de sondeo para captación de aguas subterráneas, de chapa de acero inoxidable AISI 304L, de 6 mm de espesor, ciega, soldada y colocada en el interior del sondeo.

| Código | Ud | Descripción | Rendimiento | Precio | Importe |
|---|---|---|---|---|---|
| O01OA301 | h. | Perforista | 0.7 | 19.76 | 13.83 |
| O01OA601 | h. | Ayudante perforista | 0.7 | 16.64 | 11.65 |
| ESM06AR102 | H | Maquinaria perf. o entub | 0.7 | 80 | 56.00 |
| ESP17ZC024 | m. | Tubo inox AISI 304L D=400 mm. e=6 mm, ciega. (material) | 1 | 215 | 215.00 |
|  |  | Total |  |  | 296.48 |

**16.08.14** m. TUB.MET.ACERO INOX REVEST.D=400 mm. e=8 mm, filtro
21 m. × 421.48 = 8851.08
Tubería de revestimiento de sondeo para captación de aguas subterráneas, de 400 mm. de diámetro, en chapa de acero inoxidable AISI 400L de 6 mm. de espesor, filtro de troquel con agujeros de 7x25 mm al tresbolillo (área abierta 20-25%) o con las medidas que indique la Dirección de Obra a la vista de los materiales atravesados, incluso p.p. de unión por soldadura, colocada en el interior del sondeo.

| Código | Ud | Descripción | Rendimiento | Precio | Importe |
|---|---|---|---|---|---|
| O01OA301 | h. | Perforista | 0.7 | 19.76 | 13.83 |
| O01OA601 | h. | Ayudante perforista | 0.7 | 16.64 | 11.65 |
| ESM06AR102 | H | Maquinaria perf. o entub | 0.7 | 80 | 56.00 |
| ESP17ZC025 | m. | Tubo inox AISI304L D=400 mm. e=6 mm, filtro de troquel. (material) | 1 | 340 | 340.00 |
|  |  | Total |  |  | 421.48 |

**16.08.15** Ud. CENTRADOR
27 Ud. × 13.46 = 363.42
Centrador realizado en acero inoxidable AISI 304L, soldado a tubería definitiva.

| Código | Ud | Descripción | Rendimiento | Precio | Importe |
|---|---|---|---|---|---|
| O01OA301 | h. | Perforista | 0.15 | 19.76 | 2.96 |
| O01OA601 | h. | Ayudante perforista | 0.15 | 16.64 | 2.50 |
| ESP17Z1001 | m. | Centrador inox para tubo AISI304L D=400 mm. e=6 mm (material) | 1 | 8 | 8.00 |
|  |  | Total |  |  | 13.46 |

**16.08.16** m. ENGRAVILLADO ESPACIO ANULAR
55 m. × 38.78 = 2132.90
Engravillado del espacio anular, mediante vertido de grava (calcárea o silícea) lavada y redondeada calibre 12-22 mm, transportada al sondeo y vertida por el espacio anular asegurando la no formación de puentes mediante extracción simultánea de las tuberías auxiliares.

| Código | Ud | Descripción | Rendimiento | Precio | Importe |
|---|---|---|---|---|---|
| O01OA301 | h. | Perforista | 0.2 | 19.76 | 3.95 |
| O01OA601 | h. | Ayudante perforista | 0.2 | 16.64 | 3.33 |
| ESM06AR102 | H | Maquinaria perf. o entub | 0.2 | 80 | 16.00 |
| ESP01AD200 | t. | Árido rodado clasificado 12-22 mm, silíceo o calcáreo puesto en | 0.25 | 62 | 15.50 |
|  |  | Total |  |  | 38.78 |

**16.08.17** m TUBO ALIMENT.ACERO S235JR. D=75 y 3 mm de espesor, con tapón
7 m × 37.28 = 260.96
Tubería de alimentación de grava en acero S235JR DN75 y 3 mm de espesor, soldado "in situ", con tapón, instalada en sondeo.

| Código | Ud | Descripción | Rendimiento | Precio | Importe |
|---|---|---|---|---|---|
| O01OA301 | h. | Perforista | 0.2 | 19.76 | 3.95 |
| O01OA601 | h. | Ayudante perforista | 0.2 | 16.64 | 3.33 |
| P17G1010 | m | Tubo acero S235JR DN75 | 1 | 20 | 20.00 |
| P17Y1010 | u | Tapón tubo D=75 | 1 | 10 | 10.00 |
|  |  | Total |  |  | 37.28 |

**16.08.18** m. CEMENTACIÓN ESPACIO ANULAR (01/01/2010)
9 m. × 71.5 = 643.50
Cementación del espacio anular, mediante vertido por gravedad, con mezcla de bentonita-cemento, incluso sellado en fondo con arenas, gravas y arcillas expansivas y todos los medios y materiales necesarios (maquinaria, bombas, lechada cemento, aditivos), y su preparación en campo, etc. Totalmente acabada.

| Código | Ud | Descripción | Rendimiento | Precio | Importe |
|---|---|---|---|---|---|
| O01OA301 | h. | Perforista | 0.3 | 19.76 | 5.93 |
| O01OA601 | h. | Ayudante perforista | 0.3 | 16.64 | 4.99 |
| ESM06AR102 | H | Maquinaria perf. o entub | 0.3 | 80 | 24.00 |
| A01L090 | m3 | LECHADA CEM. BLANCO BL 22,5 X | 0.315 | 116.14 | 36.58 |
|  |  | Total |  |  | 71.5 |

**16.08.19** Ud TRASLADO, MONTAJE Y DESMONTAJE EQUIPO DE AFORO
1 Ud × 2300 = 2300.00
Traslado, montaje y desmontaje de los equipos de aforo necesarios para la realización de un aforo con un caudal del orden de 80 l/s desde 45-50 m de profundidad, incluso montaje de los sistemas necesarios para la evacuación de agua del aforo hasta punto desagüe aguas abajo del pozo, y sistemas de medida de nivel y caudal.

| Código | Ud | Descripción | Rendimiento | Precio | Importe |
|---|---|---|---|---|---|
| VBN | ud | TRASLADO, MONTAJE Y DESMONTAJE EQUIPO DE AFORO (material) | 1 | 2300 | 2300.00 |
|  |  | Total |  |  | 2300 |

**16.08.20** h MAQUINARIA REALIZANDO AFORO (02/01/2016)
48 h × 81.68 = 3920.64
Maquinaria realizando aforo escalonado, según las órdenes de la Dirección de Obra, con un caudal del orden de 80 l/s con manométrica de 30 m con todos los sistemas de medida instalados. Bombeo con control mediante válvula y variador de frecuencia, medición de caudal con contador electromagnético y niveles con hidronivel o sonda automática.

| Código | Ud | Descripción | Rendimiento | Precio | Importe |
|---|---|---|---|---|---|
| O01OA030 | h | Oficial primera | 1 | 19.86 | 19.86 |
| O01OA070 | h | Peón ordinario | 1 | 14.82 | 14.82 |
| QMEC163 | H | Maquinaria aforo 80 l/s aforando | 1 | 47 | 47.00 |
|  |  | Total |  |  | 81.68 |

**16.08.21** h MAQUINARIA DE AFORO PARADA (02/01/2016)
3 h × 62.68 = 188.04
Maquinaria de aforo parada para la medida de la recuperación de nivel dinámico, según las órdenes de la Dirección de Obra, con un caudal del orden de 10 l/s extraibles desde 450 m de profundidad, con todos los sistemas de medida (tubo pitot y tubería de sonda) instalados.

| Código | Ud | Descripción | Rendimiento | Precio | Importe |
|---|---|---|---|---|---|
| O01OA030 | h | Oficial primera | 1 | 19.86 | 19.86 |
| O01OA070 | h | Peón ordinario | 1 | 14.82 | 14.82 |
| Q160 | H | Maquinaria aforo 80 l/s parada | 1 | 28 | 28.00 |
|  |  | Total |  |  | 62.68 |

**16.08.22** Ud DOCUMENTACIÓN Y ESTUDIO AFECCIONES
1 Ud × 4950 = 4950.00
Elaboración de la documentación técnica necesaria para la solicitud de concesión del aprovechamiento y de vertido. Gestiones administrativas y seguimiento expedientes durante tramitación. Según las prescripciones de la Confederación Hidrográfica del Ebro.

| Código | Ud | Descripción | Rendimiento | Precio | Importe |
|---|---|---|---|---|---|
| CDE | ud | DOCUMENTACIÓN Y ESTUDIO AFECCIONES (material) | 1 | 4950 | 4950.00 |
|  |  | Total |  |  | 4950 |

### 16.09 EQUIPOS DE EXTRACCIÓN Y VENTILACION
Importe: 48786.33

**16.09.01** ud Recuperador de placas con flujos cruzados en diagonal, para inte
2 ud × 6303.92 = 12607.84
Recuperador de placas con flujos cruzados en diagonal, con circuito frigorífico, para intercambio de calor sensible, con ref. RC01, para instalación en falso techo y disposición horizontal, formado por carcasa de acero galvanizado, ventilador/es eléctrico/s de tipo centrífugo, con palas de acción y motor de velocidad variable, y seccion/es de filtrado, con clasificación según UNE-EN 779, con las siguientes características:
- Caudal de aire: 288 l/s
- Presión estática: 200 Pa.
- Pot.frigorífica: 9,5 Kws.
- Pot.calorífica: 13 Kws.
- Filtraje: F6+F9
- Consumo eléctrico: 2,86 Kws.
- Sección de recuperación de calor: 78% estático (rendimiento mínimo 73%) según Directiva ErP.
- Marca/modelo: IREF ICH-03 o equivalente
Completamente instalado según especificaciones técnicas. Incluyendo sonda de calidad CO2lonas antivibratorias flexibles en las conexiones de aire, antivibradores metálicos, presostato de seguridad de filtro final para revisión continua (max 60 Pa), sensor de presión diferencial y control eléctrónico formado microprocesador, cuadro de control y fuerza, sensores de temperatura y panel de mando LCD para su control remoto, modo anticongelante, modo on/off, reloj y BMS mediante protocolo MBUS.
Según fichas técnicas de proyecto

| Código | Ud | Descripción | Rendimiento | Precio | Importe |
|---|---|---|---|---|---|
| WSAa | ud | Recuperador de placas con flujos cruzados en diagonal, RC01 con (material) | 1 | 6200 | 6200.00 |
| A0122 | h | Oficial 1ª calefactor | 3 | 18.24 | 54.72 |
| A0132 | h | Ayudante calefactor | 3 | 16.4 | 49.20 |
|  |  | Total |  |  | 6303.92 |

**16.09.02** ud Recuperador de placas con flujos cruzados en diagonal, para inte
1 ud × 6431.92 = 6431.92
Recuperador de placas con flujos cruzados en diagonal, para intercambio de calor sensible, con ref. RC02, para instalación en falso techo y disposición horizontal, formado por carcasa de acero galvanizado, ventilador/es eléctrico/s de tipo centrífugo, con palas de acción y motor de velocidad variable, y seccion/es de filtrado, con clasificación según UNE-EN 779, con las siguientes características:
- Caudal de aire: 195 l/s
- Presión estática: 200 Pa.
- Filtraje: F6+F9
- Consumo eléctrico: 0,25 Kws.
- Sección de recuperación de calor: 87% estático (rendimiento mínimo 73%) según Directiva ErP.
- Marca/modelo: SOLER&PALAU CADB-HE-D 08 o equivalente
Completamente instalado según especificaciones técnicas. Incluyendo lonas antivibratorias flexibles en las conexiones de aire, antivibradores metálicos, presostato de seguridad de filtro final para revisión continua (max 60 Pa), sensor de presión diferencial y control eléctrónico formado microprocesador, cuadro de control y fuerza, sensores de temperatura y panel de mando LCD para su control remoto, modo anticongelante, modo on/off, reloj y BMS mediante protocolo MBUS.
Según fichas técnicas de proyecto

| Código | Ud | Descripción | Rendimiento | Precio | Importe |
|---|---|---|---|---|---|
| WSA | ud | Recuperador de placas con flujos cruzados en diagonal, para inte (material) | 1 | 6328 | 6328.00 |
| A0122 | h | Oficial 1ª calefactor | 3 | 18.24 | 54.72 |
| A0132 | h | Ayudante calefactor | 3 | 16.4 | 49.20 |
|  |  | Total |  |  | 6431.92 |

**16.09.03** ud Soporte metálico, para suspender recuperador de calor de 180 y 2
3 ud × 140.98 = 422.94
Soporte metálico, para suspender recuperador de calor de 180 y 231 kg. Completamente instalado.

| Código | Ud | Descripción | Rendimiento | Precio | Importe |
|---|---|---|---|---|---|
| BBIA1aaa | ud | Soporte metálico, para aparato autónomo de 231 Kg. (material) | 1 | 115 | 115.00 |
| A0122 | h | Oficial 1ª calefactor | 0.75 | 18.24 | 13.68 |
| A0132 | h | Ayudante calefactor | 0.75 | 16.4 | 12.30 |
|  |  | Total |  |  | 140.98 |

**16.09.04** ud Ventilador de aire VE01 tipo centrifugo para obradores , montado
23 ud × 87.6 = 2014.80
Ventilador de aire VEO1 tipo centrifugo para obradores , montado en techo , con compuerta de sobrepresión, motor eléctrico a 230 V y elementos de sujección, de las siguientes características:
- Caudal de aire: 25 l/s.
- Presión estática disponible: 40 Pa.
- Potencia motor: 0,028 kW.
- Marca/modelo: S&P EB-100N o equivalente .
Completamente instalado.
Según ficha técnica de proyecto.

| Código | Ud | Descripción | Rendimiento | Precio | Importe |
|---|---|---|---|---|---|
| BBDA1aa | ud | Ventilador tipo centrifugo de 25 l/s. (material) | 1 | 67 | 67.00 |
| A0122 | h | Oficial 1ª calefactor | 0.5 | 18.24 | 9.12 |
| A0132 | h | Ayudante calefactor | 0.7 | 16.4 | 11.48 |
|  |  | Total |  |  | 87.6 |

**16.09.05** ud Ventilador helicocentrífugo para conducto circular, con referenc
2 ud × 733.68 = 1467.36
Ventilador helicocentrífugo para conducto circular zona de Obradores (campanas), con referencia VE10 , de las siguientes características:
- Caudal de aire: 833 l/s
- Presión estática disponible: 145 AP
- Potencia motor: 0,4 kW
- Potencia sonora: 60 dB(A)
- Marca/modelo: S&P TD 4000/355 TRIF o equivalente .
Completamente instalado.
Incluyendo soportación, lonas antivibratorias flexibles en las conexiones de aire, antivibradores metálicos todos ellos adecuados al peso del equipo.
Según ficha técnica de proyecto.

| Código | Ud | Descripción | Rendimiento | Precio | Importe |
|---|---|---|---|---|---|
| BBDD3aa | ud | Ventilador helicocentrífugo para conducto circular, con referenc (material) | 1 | 648 | 648.00 |
| A0122 | h | Oficial 1ª calefactor | 2 | 18.24 | 36.48 |
| A0132 | h | Ayudante calefactor | 3 | 16.4 | 49.20 |
|  |  | Total |  |  | 733.68 |

**16.09.06** ud Convertidor de frecuencia para motor trifásico de 0,75 kW con re
2 ud × 805.64 = 1611.28
Convertidor de frecuencia para motor trifásico de 0,75 kW con regulación de tensión de 0 % al 100 % y señal de entrada de ajuste de frecuencia 0 a 10 V y 4 a 20 mA, con tiempo de aceleración y deceleración ajustable, incluso protecciones sobretensión, cortocircuito, fallo a tierra, microcorte, sobrecarga al arranque y termoelectrónica y sobrecalentamiento, con entrada-salida bus de comunicación, de construcción IP54 con filtro de armónicos incorporado. Cumpliendo UNE-EN 61000-3-12 e IEC-61800-3. Completamente instalado. Marca/modelo: S&P VFTM TRIF 0,37 IP54 o equivalente

| Código | Ud | Descripción | Rendimiento | Precio | Importe |
|---|---|---|---|---|---|
| BSEA1aa | ud | Convertidor de frecuencia para motor trifásico de 0,75 kW. (material) | 1 | 771 | 771.00 |
| A0121 | h | Oficial 1ª electricista | 1 | 18.24 | 18.24 |
| A0131 | h | Ayudante electricista | 1 | 16.4 | 16.40 |
|  |  | Total |  |  | 805.64 |

**16.09.07** ud Sonda de presión diferencial para conductos de aire
2 ud × 71.89 = 143.78
Sonda de presión diferencial para conductos de aire, con un rango de medida entre 0 y 15 mbar, con salida analógica entre 0 y 10 V. Completamente instalada. Marca/modelo: SIEMENS o equivalente

| Código | Ud | Descripción | Rendimiento | Precio | Importe |
|---|---|---|---|---|---|
| BFGC1 | ud | Sonda de presión diferencial para conductos de aire. (material) | 1 | 59.77 | 59.77 |
| A0123 | h | Oficial 1ª fontanero | 0.35 | 18.24 | 6.38 |
| A0133 | h | Ayudante fontanero | 0.35 | 16.4 | 5.74 |
|  |  | Total |  |  | 71.89 |

**16.09.08** ud Transmisor de presión diferencial para conductos de aire
2 ud × 307.39 = 614.78
Transmisor de presión diferencial para conductos de aire con un rango de medida de 0-10 mbar, con salida analógica entre 0 y 10 V. Completamente instalado. Marca/modelo: S&P TDP o equivalente

| Código | Ud | Descripción | Rendimiento | Precio | Importe |
|---|---|---|---|---|---|
| BFGA2a | ud | Transmisor de presión diferencial para conductos de aire. (material) | 1 | 295.27 | 295.27 |
| A0123 | h | Oficial 1ª fontanero | 0.35 | 18.24 | 6.38 |
| A0133 | h | Ayudante fontanero | 0.35 | 16.4 | 5.74 |
|  |  | Total |  |  | 307.39 |

**16.09.09** ud Regulador de caudal de 200 mm de diámetro, con actuador T/N eléc
23 ud × 291.01 = 6693.23
Regulador de caudal con referencia CM01 de 200 mm de diámetro, con actuador T/N eléctrico a 230 V, con cierre total, con todos sus elementos de fijación. Completamente instalado.
Marca/modelo: S&P REMV 200 o equivalente
Según fichas técnicas de proyecto.

| Código | Ud | Descripción | Rendimiento | Precio | Importe |
|---|---|---|---|---|---|
| BBQBOdaa | ud | Regulador de caudal con referencia CM01 de 200 mm de diámetro, c (material) | 1 | 136.61 | 136.61 |
| BBQBPdaa | ud | Actuador T/N eléctrico a 230 V, para regulador de caudal con ref (material) | 1 | 111.19 | 111.19 |
| A0122 | h | Oficial 1ª calefactor | 1.2 | 18.24 | 21.89 |
| A0132 | h | Ayudante calefactor | 1.3 | 16.4 | 21.32 |
|  |  | Total |  |  | 291.01 |

**16.09.10** ud Compuerta antiretorno para conducto circular de aire, provistas
23 ud × 43.86 = 1008.78
Compuerta antiretorno para conducto circular de aire y 200 mm de diámetro,, provistas de junta de estanqueidad con todos sus elementos de fijación. Completamente instalada. Marca/modelo: S&P MCA 800 o equivalente.
Según fichas técnicas de proyecto.

| Código | Ud | Descripción | Rendimiento | Precio | Importe |
|---|---|---|---|---|---|
| BBRD1aa | ud | Compuerta de sobrepresión de 150 x 150 mm. (material) | 1 | 30 | 30.00 |
| A0122 | h | Oficial 1ª calefactor | 0.4 | 18.24 | 7.30 |
| A0132 | h | Ayudante calefactor | 0.4 | 16.4 | 6.56 |
|  |  | Total |  |  | 43.86 |

**16.09.11** ud Enclavamiento a Campana extractora de obrador con compuerta circ
23 ud × 43.42 = 998.66
Enclavamiento entre Campana extractora de obrador con compuerta circular de regulación T/N, incluyendo cables y canalización a receptor y parte proporcional de línea desde cuadro de zona.
Características:
Derivación a receptor: Cabla de cobre RZ1-K 0,6/1 kV, tubo de material aislante rígido no propagador de la llama y de acuerdo con la norma UNE-EN 50086-1, protección superficial fija y dimensionado según ITC-BT-21. Cajas aislantes IP.55 con tapa atornillada y entradas elásticas/roscadas.
Línea desde cuadro: Cable de cobre RZ1-K 0,6/1 kV bandeja metálica perforada no propagador de la llama y de acuerdo con la norma UNE-EN 50085-1 con tapa, accesorios y soportaciones.
Configuración del cable y sección de los conductores según esquema unifilar del proyecto. Completamente instalado.

| Código | Ud | Descripción | Rendimiento | Precio | Importe |
|---|---|---|---|---|---|
| BRJL70aaa | ud | Material de punto alimentación a Campana extractora de obrador c (material) | 1 | 15.71 | 15.71 |
| A0121 | h | Oficial 1ª electricista | 0.8 | 18.24 | 14.59 |
| A0131 | h | Ayudante electricista | 0.8 | 16.4 | 13.12 |
|  |  | Total |  |  | 43.42 |

**16.09.12** ud Caja de ventilación VE09 insonorizada con ventilador centrífugo
4 ud × 2013.66 = 8054.64
Caja de ventilación VE09 formada por ventilador centrífugo de simple aspiración, motor eléctrico con tipo de transmisión directa, caja insonorizada con puerta de registro, con resistencia para trasegar aire a 400º 2 horas, , incluyendo soportación y fijación, lonas antivibratorias con reacción al fuego mínimo según legislación vigente en impulsión y retorno, conjunto de amortiguadores de vibración metálicos.
Con las siguientes características técnicas:
- Caudal de aire: 833 l/s
- Presión estática disponible: 175 Pa
- Potencia motor: 0,6 kW
- Peso: 75 kg
- Marca/modelo: S&P CHVB/4-400/355 o equivalente
Nivel de potencia / presión sonora, según fichas técnicas.
Se incluye Regulador de tensión monofásico de superficie para el control de velocidad del ventilador por usuario, alimentación eléctrica compuesta por cables y canalización a ventilador y parte proporcional de línea desde cuadro de zona, según proyecto y cumpliendo con la legislación vigente.
Conjunto completamente instalado y en funcionamiento, según fichas técnicas y pliego de especificaciones técnicas.

| Código | Ud | Descripción | Rendimiento | Precio | Importe |
|---|---|---|---|---|---|
| BBCE5aa | ud | Caja ventilación insonorizada con ventilador centrífugo con resi (material) | 1 | 1455 | 1455.00 |
| BBDD2aa | ud | Soporte para ventilador de 833 l/s de caudal de aire. (material) | 1 | 21.04 | 21.04 |
| BBIC9a | ud | Juego de lonas antivibratorias para la toma y descarga de aire d (material) | 1 | 32.24 | 32.24 |
| BBIB3aa | ud | Conjunto amortiguadores metálicos para 75 kg. (material) | 1 | 7.5 | 7.50 |
| BRFI4a | ud | Alimentación eléctrica a ventilador (material) | 1 | 42.03 | 42.03 |
| EDR | ud | Regulador de tensión (material) | 1 | 345 | 345.00 |
| A0122 | h | Oficial 1ª calefactor | 3.2 | 18.24 | 58.37 |
| A0132 | h | Ayudante calefactor | 3.2 | 16.4 | 52.48 |
|  |  | Total |  |  | 2013.66 |

**16.09.13** ud Enclavamiento a Campana extractora de cocina con variador de ten
4 ud × 53.71 = 214.84
Enclavamiento entre Campana extractora de cocina con regulador de tensión manual por usuario, incluyendo cables y canalización a receptor y parte proporcional de línea desde cuadro de zona.
Características:
Derivación a receptor: Cabla de cobre RZ1-K 0,6/1 kV, tubo de material aislante rígido no propagador de la llama y de acuerdo con la norma UNE-EN 50086-1, protección superficial fija y dimensionado según ITC-BT-21. Cajas aislantes IP.55 con tapa atornillada y entradas elásticas/roscadas.
Línea desde cuadro: Cable de cobre RZ1-K 0,6/1 kV bandeja metálica perforada no propagador de la llama y de acuerdo con la norma UNE-EN 50085-1 con tapa, accesorios y soportaciones.
Configuración del cable y sección de los conductores según esquema unifilar del proyecto. Completamente instalado.

| Código | Ud | Descripción | Rendimiento | Precio | Importe |
|---|---|---|---|---|---|
| BRJL70aaaa | ud | Material de punto alimentación a Campana extractora de cocina co (material) | 1 | 26 | 26.00 |
| A0121 | h | Oficial 1ª electricista | 0.8 | 18.24 | 14.59 |
| A0131 | h | Ayudante electricista | 0.8 | 16.4 | 13.12 |
|  |  | Total |  |  | 53.71 |

**16.09.14** ud Ventilador helicocentrífugo para conducto circular, con referenc
3 ud × 245.52 = 736.56
Ventilador helicocentrífugo para conducto circular, con referencia VE02 , de las siguientes características:
- Caudal de aire: 50 l/s
- Presión estática disponible: 75 AP
- Potencia motor: 0,027 kW
- Potencia sonora: 39 dB(A)
- Marca/modelo: S&P TD 350/125 SILENT RE o equivalente .
Incluyendo soportación, lonas antivibratorias flexibles en las conexiones de aire, antivibradores metálicos todos ellos adecuados al peso del equipo.
Completamente instalado.
Según ficha técnica de proyecto.

| Código | Ud | Descripción | Rendimiento | Precio | Importe |
|---|---|---|---|---|---|
| BBDD3ab | ud | Ventilador helicocentrífugo para conducto circular, con referenc (material) | 1 | 220 | 220.00 |
| A0122 | h | Oficial 1ª calefactor | 0.5 | 18.24 | 9.12 |
| A0132 | h | Ayudante calefactor | 1 | 16.4 | 16.40 |
|  |  | Total |  |  | 245.52 |

**16.09.15** ud Ventilador helicocentrífugo para conducto circular, con referenc
4 ud × 307.37 = 1229.48
Ventilador helicocentrífugo para conducto circular, con referencia VE03 , de las siguientes características:
- Caudal de aire: 125 l/s
- Presión estática disponible: 100 AP
- Potencia motor: 0,06 kW
- Potencia sonora: 47 dB(A)
- Marca/modelo: S&p TD 500/150-160 SILENT o equivalente .
Incluyendo soportación, lonas antivibratorias flexibles en las conexiones de aire, antivibradores metálicos todos ellos adecuados al peso del equipo.
Completamente instalado.
Según ficha técnica de proyecto.

| Código | Ud | Descripción | Rendimiento | Precio | Importe |
|---|---|---|---|---|---|
| BBDD3ac | ud | Ventilador helicocentrífugo para conducto circular, con referenc (material) | 1 | 270 | 270.00 |
| A0122 | h | Oficial 1ª calefactor | 0.7 | 18.24 | 12.77 |
| A0132 | h | Ayudante calefactor | 1.5 | 16.4 | 24.60 |
|  |  | Total |  |  | 307.37 |

**16.09.16** ud Caja de ventilación VE04 insonorizada con ventilador centrífugo,
2 ud × 1195.14 = 2390.28
Caja de ventilación VE04 formada por ventilador centrífugo de simple aspiración, motor eléctrico con tipo de transmisión directa, caja insonorizada con puerta de registro, con compuerta de sobrepresión incluyendo soportación y fijación, lonas antivibratorias en impulsión y retorno, conjunto de amortiguadores de vibración metálicos.
Con las siguientes características técnicas:
- Caudal de aire: 442 l/s
- Presión estática disponible: 150 Pa
- Potencia motor: 0,3 kW
- Peso: 29 kg
- Marca/modelo: S&P CAB-315 ECOWAT PLUS o equivalente
Nivel de potencia / presión sonora, según fichas técnicas.
Se incluye alimentación eléctrica compuesta por cables y canalización a ventilador y parte proporcional de línea desde cuadro de zona, según proyecto y cumpliendo con la legislación vigente.
Conjunto completamente instalado y en funcionamiento, según fichas técnicas y pliego de especificaciones técnicas.

| Código | Ud | Descripción | Rendimiento | Precio | Importe |
|---|---|---|---|---|---|
| BBCE2a | ud | Caja ventilación insonorizada con ventilador centrífugo para un (material) | 1 | 975 | 975.00 |
| BBDD2a | ud | Soporte para ventilador de 442 l/s de caudal de aire. (material) | 1 | 21.04 | 21.04 |
| BBRD2a | ud | Compuerta de sobrepresión para cajas de ventilación de caudal 44 (material) | 1 | 18.08 | 18.08 |
| BBIC1 | ud | Juego de lonas antivibratorias para la toma y descarga de aire d (material) | 1 | 25.24 | 25.24 |
| BBIB3a | ud | Conjunto amortiguadores metálicos para 29 kg. (material) | 1 | 2.9 | 2.90 |
| BRFI4 | ud | Alimentación eléctrica a ventilador (material) | 1 | 42.03 | 42.03 |
| A0122 | h | Oficial 1ª calefactor | 3.2 | 18.24 | 58.37 |
| A0132 | h | Ayudante calefactor | 3.2 | 16.4 | 52.48 |
|  |  | Total |  |  | 1195.14 |

**16.09.17** ud Ventilador helicocentrífugo para conducto circular, con referenc
2 ud × 167.32 = 334.64
Ventilador helicocentrífugo para conducto circular, con referencia VE05 , de las siguientes características:
- Caudal de aire: 33 l/s
- Presión estática disponible: 50 AP
- Potencia motor: 0,08 kW
- Potencia sonora: 46 dB(A)
- Marca/modelo: S&P TD 160/100 ECOWATT RE o equivalente .
Incluyendo soportación, lonas antivibratorias flexibles en las conexiones de aire, antivibradores metálicos todos ellos adecuados al peso del equipo.
Completamente instalado.
Según ficha técnica de proyecto.

| Código | Ud | Descripción | Rendimiento | Precio | Importe |
|---|---|---|---|---|---|
| BBDD3ad | ud | Ventilador helicocentrífugo para conducto circular, con referenc (material) | 1 | 150 | 150.00 |
| A0122 | h | Oficial 1ª calefactor | 0.5 | 18.24 | 9.12 |
| A0132 | h | Ayudante calefactor | 0.5 | 16.4 | 8.20 |
|  |  | Total |  |  | 167.32 |

**16.09.18** ud Ventilador helicocentrífugo para conducto circular, con referenc
2 ud × 225.52 = 451.04
Ventilador helicocentrífugo para conducto circular, con referencia VE06 , de las siguientes características:
- Caudal de aire: 56 l/s
- Presión estática disponible: 50 AP
- Potencia motor: 0,02 kW
- Potencia sonora: 43 dB(A)
- Marca/modelo: S&P TD 250/100 ECOWATT o equivalente .
Incluyendo soportación, lonas antivibratorias flexibles en las conexiones de aire, antivibradores metálicos todos ellos adecuados al peso del equipo.
Completamente instalado.
Según ficha técnica de proyecto.

| Código | Ud | Descripción | Rendimiento | Precio | Importe |
|---|---|---|---|---|---|
| BBDD3ae | ud | Ventilador helicocentrífugo para conducto circular, con referenc (material) | 1 | 200 | 200.00 |
| A0122 | h | Oficial 1ª calefactor | 0.5 | 18.24 | 9.12 |
| A0132 | h | Ayudante calefactor | 1 | 16.4 | 16.40 |
|  |  | Total |  |  | 225.52 |

**16.09.19** ud Ventilador helicocentrífugo para conducto circular, con referenc
2 ud × 302.37 = 604.74
Ventilador helicocentrífugo para conducto circular, con referencia VE07 , de las siguientes características:
- Caudal de aire: 123 l/s
- Presión estática disponible: 75 AP
- Potencia motor: 0,05 kW
- Potencia sonora: 50 dB(A)
- Marca/modelo: S&P TD 500/160 ECOWATT o equivalente .
Incluyendo soportación, lonas antivibratorias flexibles en las conexiones de aire, antivibradores metálicos todos ellos adecuados al peso del equipo.
Completamente instalado.
Según ficha técnica de proyecto.

| Código | Ud | Descripción | Rendimiento | Precio | Importe |
|---|---|---|---|---|---|
| BBDD3af | ud | Ventilador helicocentrífugo para conducto circular, con referenc (material) | 1 | 265 | 265.00 |
| A0122 | h | Oficial 1ª calefactor | 0.7 | 18.24 | 12.77 |
| A0132 | h | Ayudante calefactor | 1.5 | 16.4 | 24.60 |
|  |  | Total |  |  | 302.37 |

**16.09.20** ud Ventilador helicocentrífugo para conducto circular, con referenc
2 ud × 377.37 = 754.74
Ventilador helicocentrífugo para conducto circular, con referencia VE08 , de las siguientes características:
- Caudal de aire: 164 l/s
- Presión estática disponible: 75 AP
- Potencia motor: 0,1 kW
- Potencia sonora: 50 dB(A)
- Marca/modelo: S&P TD 800/200 ECOWATT o equivalente .
Incluyendo soportación, lonas antivibratorias flexibles en las conexiones de aire, antivibradores metálicos todos ellos adecuados al peso del equipo.
Completamente instalado.
Según ficha técnica de proyecto.

| Código | Ud | Descripción | Rendimiento | Precio | Importe |
|---|---|---|---|---|---|
| BBDD3ag | ud | Ventilador helicocentrífugo para conducto circular, con referenc (material) | 1 | 340 | 340.00 |
| A0122 | h | Oficial 1ª calefactor | 0.7 | 18.24 | 12.77 |
| A0132 | h | Ayudante calefactor | 1.5 | 16.4 | 24.60 |
|  |  | Total |  |  | 377.37 |

### 16.10 REGULACIÓN Y CONTROL
Importe: 79426.39

**16.10.01** ud Contador de energía por ultrasonidos para instalar en tuberías d
19 ud × 162.47 = 3086.93
Contador de energía por ultrasonidos para instalar en tuberías de agua fría/caliente, de DN 20 con conexiones roscadas con caudalímetro con error de lectura máximo de ±2% para caudales hasta 100 veces inferior al nominal, incluyendo integrador con gestión remota M-bus, Lon, Bacnet, puerto óptico para lecturas in-situ, juego de sondas de temperatura para medición PT500 con cable y vaina para instalación de sondas en tubería. Completamente instalado. Marca/modelo: SIEMENS WFN542 o equivalente.

| Código | Ud | Descripción | Rendimiento | Precio | Importe |
|---|---|---|---|---|---|
| BFLD6caaa | ud | Contador de energía por ultrasonidos para instalar en tuberías d (material) | 1 | 150 | 150.00 |
| A0122 | h | Oficial 1ª calefactor | 0.36 | 18.24 | 6.57 |
| A0132 | h | Ayudante calefactor | 0.36 | 16.4 | 5.90 |
|  |  | Total |  |  | 162.47 |

**16.10.02** ud Contador de energía por ultrasonidos para instalar en tuberías d
137 ud × 172.47 = 23628.39
Contador de energía por ultrasonidos para instalar en tuberías de agua fría/caliente, de DN 20 con conexiones roscadas con caudalímetro con error de lectura máximo de ±2% para caudales hasta 100 veces inferior al nominal, incluyendo integrador con gestión remota M-bus, Lon, Bacnet, puerto óptico para lecturas in-situ, juego de sondas de temperatura para medición PT500 con cable y vaina para instalación de sondas en tubería. Completamente instalado. Marca/modelo: SIEMENS WFN542 o equivalente.

| Código | Ud | Descripción | Rendimiento | Precio | Importe |
|---|---|---|---|---|---|
| BFLD6caab | ud | Contador de energía por ultrasonidos para instalar en tuberías d (material) | 1 | 160 | 160.00 |
| A0122 | h | Oficial 1ª calefactor | 0.36 | 18.24 | 6.57 |
| A0132 | h | Ayudante calefactor | 0.36 | 16.4 | 5.90 |
|  |  | Total |  |  | 172.47 |

**16.10.03** ud Contador de energía por ultrasonidos para instalar en tuberías d
5 ud × 497.86 = 2489.30
Contador de energía por ultrasonidos para instalar en tuberías de agua fría/caliente, de DN 25 con conexiones roscadas con caudalímetro con error de lectura máximo de ±2% para caudales hasta 100 veces inferior al nominal, incluyendo integrador con gestión remota M-bus, Lon, Bacnet, puerto óptico para lecturas in-situ, juego de sondas de temperatura para medición PT500 con cable y vaina para instalación de sondas en tubería. Completamente instalado. Marca/modelo: SIEMENS o equivalente.

| Código | Ud | Descripción | Rendimiento | Precio | Importe |
|---|---|---|---|---|---|
| BFLD6cbaa | ud | Contador de energía por ultrasonidos para instalar en tuberías d (material) | 1 | 484 | 484.00 |
| A0122 | h | Oficial 1ª calefactor | 0.4 | 18.24 | 7.30 |
| A0132 | h | Ayudante calefactor | 0.4 | 16.4 | 6.56 |
|  |  | Total |  |  | 497.86 |

**16.10.04** ud Contador de energía por ultrasonidos para instalar en tuberías d
3 ud × 784.32 = 2352.96
Contador de energía por ultrasonidos para instalar en tuberías de agua fría/caliente, de DN 32 con conexiones roscadas con caudalímetro con error de lectura máximo de ±2% para caudales hasta 100 veces inferior al nominal, incluyendo integrador con gestión remota M-bus, Lon, Bacnet, puerto óptico para lecturas in-situ, juego de sondas de temperatura para medición PT500 con cable y vaina para instalación de sondas en tubería. Completamente instalado. Marca/modelo: SIEMENS o equivalente.

| Código | Ud | Descripción | Rendimiento | Precio | Importe |
|---|---|---|---|---|---|
| BFLD6ccaa | ud | Contador de energía por ultrasonidos para instalar en tuberías d (material) | 1 | 767 | 767.00 |
| A0122 | h | Oficial 1ª calefactor | 0.5 | 18.24 | 9.12 |
| A0132 | h | Ayudante calefactor | 0.5 | 16.4 | 8.20 |
|  |  | Total |  |  | 784.32 |

**16.10.05** Modulo de pulsos, contacto RED WFW40.D080
206 × 11.83 = 2436.98
Modulo de pulsos, contacto RED
Marca/modelo: SIEMENS/WFW40.D080 o equivalente

| Código | Ud | Descripción | Rendimiento | Precio | Importe |
|---|---|---|---|---|---|
| SDW | ud | Modulo de pulsos, contacto RED WFW40.D080 (material) | 1 | 11.83 | 11.83 |
|  |  | Total |  |  | 11.83 |

| Medición | Uds. | Parcial |
|---|---|---|
| obradores | 46 | 46.00 |
| puestos | 150 | 150.00 |
| administracion | 2 | 2.00 |
| restaurante | 8 | 8.00 |
| Total |  | 206 |

**16.10.06** Modulo de pulsos, contacto RED WFZ44
164 × 11.83 = 1940.12
Modulo de pulsos, contacto RED.Marca/modelo: SIEMENS/WFZ44 o equivalente.

| Código | Ud | Descripción | Rendimiento | Precio | Importe |
|---|---|---|---|---|---|
| GFH | ud | Modulo de pulsos, contacto RED WFZ44 (material) | 1 | 11.83 | 11.83 |
|  |  | Total |  |  | 11.83 |

| Medición | Uds. | Parcial |
|---|---|---|
| sala exposi | 4 | 4.00 |
| restaurante | 8 | 8.00 |
| puestos | 150 | 150.00 |
| administracion | 2 | 2.00 |
| Total |  | 164 |

**16.10.07** Adaptador de impulsos para contadores con M-BUS
23 × 43.81 = 1007.63
Adaptador de impulsos para contadores con M-BUS . Marca/modelo: SIEMENS o equivalente.

| Código | Ud | Descripción | Rendimiento | Precio | Importe |
|---|---|---|---|---|---|
| POI | ud | Adaptador de impulsos para contadores con M-BUS (material) | 1 | 43.81 | 43.81 |
|  |  | Total |  |  | 43.81 |

**16.10.08** ud Válvula de asiento de 2 vías, conexión con bridas , DN 65, con a
2 ud × 1110.27 = 2220.54
Válvula de asiento de 2 vías, conexión con bridas , PN-16, de DN 65 , dotada de actuador todo-nada, alimentado a 24 V y confirmación de estado por interruptores fin de carrera. Completamente instalada. Marca/modelo: SIEMENS / HONEYWELL / JOHNSON CONTROLS o equivalente

| Código | Ud | Descripción | Rendimiento | Precio | Importe |
|---|---|---|---|---|---|
| BFBA1bb | ud | Válvula de 2 vías, conexión con bridas de PN-16 y DN 65 | 1 | 516.31 | 516.31 |
| BFBA4b | ud | Actuador todo-nada alimentado a 24 V para válvula de asiento de (material) | 1 | 488.68 | 488.68 |
| BDLA4 | ud | Disco indicador de circuitos para válvulas. | 1 | 1.3 | 1.30 |
| A0124 | h | Oficial 1ª montador | 3 | 18.24 | 54.72 |
| A0134 | h | Ayudante montador | 3 | 16.42 | 49.26 |
|  |  | Total |  |  | 1110.27 |

**16.10.09** ud Válvula de asiento de 2 vías, conexión con bridas , DN 80, con a
2 ud × 1290.77 = 2581.54
Válvula de asiento de 2 vías, conexión con bridas , PN-16, de DN 80 , dotada de actuador todo-nada, alimentado a 24 V y confirmación de estado por interruptores fin de carrera. Completamente instalada. Marca/modelo: SIEMENS / HONEYWELL / JOHNSON CONTROLS o equivalente

| Código | Ud | Descripción | Rendimiento | Precio | Importe |
|---|---|---|---|---|---|
| BFBA1bd | ud | Válvula de 2 vías, conexión con bridas de PN-16 y DN 80 (material) | 1 | 696.81 | 696.81 |
| BFBA4d | ud | Actuador todo-nada alimentado a 24 V para válvula de asiento de (material) | 1 | 488.68 | 488.68 |
| BDLA4 | ud | Disco indicador de circuitos para válvulas. | 1 | 1.3 | 1.30 |
| A0124 | h | Oficial 1ª montador | 3 | 18.24 | 54.72 |
| A0134 | h | Ayudante montador | 3 | 16.42 | 49.26 |
|  |  | Total |  |  | 1290.77 |

**16.10.10** ud Válvula asiento 3 vías, conexión con bridas , DN 65, con actuado
1 ud × 1207.23 = 1207.23
Válvula de asiento de 3 vías, conexión con bridas , PN-16, de DN 65 , dotada de actuador proporcional 0-10 V, alimentado a 24 V. Completamente instalada. Marca/modelo: SIEMENS / HONEYWELL / JOHNSON CONTROLS o equivalente.

| Código | Ud | Descripción | Rendimiento | Precio | Importe |
|---|---|---|---|---|---|
| BFBB1bd | ud | Válvula de 3 vías, conexión con bridas de PN-16 y DN 65 (material) | 1 | 513.27 | 513.27 |
| BFBA2d | ud | Actuador proporcional 0-10 V alimentado a 24 V para válvula de a | 1 | 588.68 | 588.68 |
| BDLA4 | ud | Disco indicador de circuitos para válvulas. | 1 | 1.3 | 1.30 |
| A0124 | h | Oficial 1ª montador | 3 | 18.24 | 54.72 |
| A0134 | h | Ayudante montador | 3 | 16.42 | 49.26 |
|  |  | Total |  |  | 1207.23 |

**16.10.11** ud Válvula asiento 3 vías, conexión con bridas , DN 80, con actuado
1 ud × 1378.33 = 1378.33
Válvula de asiento de 3 vías, conexión con bridas , PN-16, de DN 80 , dotada de actuador proporcional 0-10 V, alimentado a 24 V. Completamente instalada. Marca/modelo: SIEMENS / HONEYWELL / JOHNSON CONTROLS o equivalente

| Código | Ud | Descripción | Rendimiento | Precio | Importe |
|---|---|---|---|---|---|
| BFBB1ba | ud | Válvula de 3 vías, conexión con bridas de PN-16 y DN 80 (material) | 1 | 684.37 | 684.37 |
| BFBA2a | ud | Actuador proporcional 0-10 V alimentado a 24 V para válvula de a (material) | 1 | 588.68 | 588.68 |
| BDLA4 | ud | Disco indicador de circuitos para válvulas. | 1 | 1.3 | 1.30 |
| A0124 | h | Oficial 1ª montador | 3 | 18.24 | 54.72 |
| A0134 | h | Ayudante montador | 3 | 16.42 | 49.26 |
|  |  | Total |  |  | 1378.33 |

**16.10.12** ud Válvula asiento 3 vías, conexión con bridas , DN 100, con actuad
2 ud × 1754.74 = 3509.48
Válvula de asiento de 3 vías, conexión con bridas , PN-16, de DN 100 , dotada de actuador proporcional 0-10 V, alimentado a 24 V. Completamente instalada. Marca/modelo: SIEMENS / HONEYWELL / JOHNSON CONTROLS o equivalente

| Código | Ud | Descripción | Rendimiento | Precio | Importe |
|---|---|---|---|---|---|
| BFBB1bb | ud | Válvula de 3 vías, conexión con bridas de PN-16 y DN 100 (material) | 1 | 1060.78 | 1060.78 |
| BFBA2b | ud | Actuador proporcional 0-10 V alimentado a 24 V para válvula de a (material) | 1 | 588.68 | 588.68 |
| BDLA4 | ud | Disco indicador de circuitos para válvulas. | 1 | 1.3 | 1.30 |
| A0124 | h | Oficial 1ª montador | 3 | 18.24 | 54.72 |
| A0134 | h | Ayudante montador | 3 | 16.42 | 49.26 |
|  |  | Total |  |  | 1754.74 |

**16.10.13** ud Válvula de equilibrado de Dn.15, control todo/nada y estabilizac
19 ud × 102.54 = 1948.26
Válvula de equilibrado, control todo/nada y estabilización de presión diferencial y limitación de caudal roscada para DN20, incluyendo actuador eléctrico, con tomas de presión para medida de caudal.Marca/modelo: TA/TBV-C 15 NF/BELIMO/PETTINAROLI o equivalente

| Código | Ud | Descripción | Rendimiento | Precio | Importe |
|---|---|---|---|---|---|
| BFAB1acaaaaa | ud | Válvula de equilibrado soldada/roscada, de 15 mm fabricada en am (material) | 1 | 95 | 95.00 |
| BDLA4baaaa | ud | Disco indicador de circuitos para válvulas. (material) | 1 | 1.3 | 1.30 |
| A0124 | h | Oficial 1ª montador | 0.18 | 18.24 | 3.28 |
| A0134 | h | Ayudante montador | 0.18 | 16.42 | 2.96 |
|  |  | Total |  |  | 102.54 |

**16.10.14** ud Válvula de equilibrado de Dn.20, control todo/nada y estabilizac
137 ud × 117.54 = 16102.98
Válvula de equilibrado, control todo/nada y estabilización de presión diferencial y limitación de caudal roscada para DN20, incluyendo actuador eléctrico, con tomas de presión para medida de caudal.Marca/modelo: TA/TBV-C 20 NF/BELIMO/PETTINAROLI o equivalente

| Código | Ud | Descripción | Rendimiento | Precio | Importe |
|---|---|---|---|---|---|
| BFAB1acaaaa | ud | Válvula de equilibrado soldada/roscada, de 20 mm fabricada en am (material) | 1 | 110 | 110.00 |
| BDLA4baaa | ud | Disco indicador de circuitos para válvulas. (material) | 1 | 1.3 | 1.30 |
| A0124 | h | Oficial 1ª montador | 0.18 | 18.24 | 3.28 |
| A0134 | h | Ayudante montador | 0.18 | 16.42 | 2.96 |
|  |  | Total |  |  | 117.54 |

**16.10.15** ud Válvula de equilibrado de Dn.25, control todo/nada y estabilizac
5 ud × 161.54 = 807.70
Válvula de equilibrado, control todo/nada y estabilización de presión diferencial y limitación de caudal roscada para DN25, incluyendo actuador eléctrico, con tomas de presión para medida de caudal.Marca/modelo: TA/TBV-C 25 NF/BELIMO/PETTINAROLI o equivalente

| Código | Ud | Descripción | Rendimiento | Precio | Importe |
|---|---|---|---|---|---|
| BFAB1acaaab | ud | Válvula de equilibrado soldada/roscada, de 25 mm fabricada en am (material) | 1 | 154 | 154.00 |
| BDLA4baab | ud | Disco indicador de circuitos para válvulas. (material) | 1 | 1.3 | 1.30 |
| A0124 | h | Oficial 1ª montador | 0.18 | 18.24 | 3.28 |
| A0134 | h | Ayudante montador | 0.18 | 16.42 | 2.96 |
|  |  | Total |  |  | 161.54 |

**16.10.16** ud Válvula de equilibrado de Dn.32, control todo/nada y estabilizac
3 ud × 207.54 = 622.62
Válvula de equilibrado, control todo/nada y estabilización de presión diferencial y limitación de caudal roscada para DN32, incluyendo actuador eléctrico, con tomas de presión para medida de caudal.Marca/modelo: TA/TBV-C 25 NF/BELIMO/PETTINAROLI o equivalente

| Código | Ud | Descripción | Rendimiento | Precio | Importe |
|---|---|---|---|---|---|
| BFAB1acaaa | ud | Válvula de equilibrado soldada/roscada, de 32 mm fabricada en am (material) | 1 | 200 | 200.00 |
| BDLA4baa | ud | Disco indicador de circuitos para válvulas. (material) | 1 | 1.3 | 1.30 |
| A0124 | h | Oficial 1ª montador | 0.18 | 18.24 | 3.28 |
| A0134 | h | Ayudante montador | 0.18 | 16.42 | 2.96 |
|  |  | Total |  |  | 207.54 |

**16.10.17** ud Válvula de equilibrado con bridas incorporadas, en ametal, de 65
2 ud × 260.81 = 521.62
Válvula de equilibrado con bridas incorporadas, fabricada en ametal , con tomas de presión y juego de accesorios, de 65 mm de diámetro. Completamente instalada. Marca/modelo: TA-STAF o equivalente.

| Código | Ud | Descripción | Rendimiento | Precio | Importe |
|---|---|---|---|---|---|
| BFAB3aa | ud | Válvula de equilibrado embridada de 65 mm fabricada en ametal (material) | 1 | 235.06 | 235.06 |
| BFAB4a | ud | Juego de juntas y tornillos para bridas de 65 mm. (material) | 2 | 5.29 | 10.58 |
| BDLA4 | ud | Disco indicador de circuitos para válvulas. | 1 | 1.3 | 1.30 |
| A0124 | h | Oficial 1ª montador | 0.4 | 18.24 | 7.30 |
| A0134 | h | Ayudante montador | 0.4 | 16.42 | 6.57 |
|  |  | Total |  |  | 260.81 |

**16.10.18** ud Válvula de equilibrado con bridas incorporadas, en ametal, de 80
4 ud × 446.48 = 1785.92
Válvula de equilibrado con bridas incorporadas, fabricada en ametal , con tomas de presión y juego de accesorios, de 80 mm de diámetro. Completamente instalada. Marca/modelo: TA-STAF o equivalente.

| Código | Ud | Descripción | Rendimiento | Precio | Importe |
|---|---|---|---|---|---|
| BFAB3ab | ud | Válvula de equilibrado embridada de 80 mm fabricada en ametal (material) | 1 | 433.42 | 433.42 |
| BFAB4b | ud | Juego de juntas y tornillos para bridas de 80 mm. (material) | 2 | 5.88 | 11.76 |
| BDLA4 | ud | Disco indicador de circuitos para válvulas. | 1 | 1.3 | 1.30 |
|  |  | Total |  |  | 446.48 |

**16.10.19** ud Válvula de equilibrado con bridas incorporadas, en ametal, de 10
4 ud × 610.86 = 2443.44
Válvula de equilibrado con bridas incorporadas, fabricada en ametal , con tomas de presión y juego de accesorios, de 100 mm de diámetro. Completamente instalada. Marca/modelo: TA-STAF o equivalente.

| Código | Ud | Descripción | Rendimiento | Precio | Importe |
|---|---|---|---|---|---|
| BFAB3ac | ud | Válvula de equilibrado embridada de 100 mm fabricada en ametal (material) | 1 | 575.71 | 575.71 |
| BFAB4c | ud | Juego de juntas y tornillos para bridas de 100 mm. (material) | 2 | 6.53 | 13.06 |
| BDLA4 | ud | Disco indicador de circuitos para válvulas. | 1 | 1.3 | 1.30 |
| A0124 | h | Oficial 1ª montador | 0.6 | 18.24 | 10.94 |
| A0134 | h | Ayudante montador | 0.6 | 16.42 | 9.85 |
|  |  | Total |  |  | 610.86 |

**16.10.20** ud Termómetro vertical o de escuadra, articulado y graduado de 0° a
12 ud × 25.86 = 310.32
Termómetro vertical o de escuadra, articulado y graduado de 0° a 100 °C para medir la temperatura de líquidos. Completamente instalado.

| Código | Ud | Descripción | Rendimiento | Precio | Importe |
|---|---|---|---|---|---|
| BFFA1 | ud | Termómetro graduado de 0° a 100 °C para líquidos. | 1 | 18.93 | 18.93 |
| A0123 | h | Oficial 1ª fontanero | 0.2 | 18.24 | 3.65 |
| A0133 | h | Ayudante fontanero | 0.2 | 16.4 | 3.28 |
|  |  | Total |  |  | 25.86 |

**16.10.21** ud Manómetro de glicerina, graduado de 0-1600 kPa, para presión de
4 ud × 39.71 = 158.84
Manómetro de glicerina, graduado de 0-1600 kPa, diámetro de esfera de 100 mm, con grifo de vaciado y lira, para presión de líquidos. Completamente instalado.

| Código | Ud | Descripción | Rendimiento | Precio | Importe |
|---|---|---|---|---|---|
| BFIA1a | ud | Manómetro de glicerina, graduado de 0-1600 kPa y 100 mm de diáme | 1 | 15.15 | 15.15 |
| BFIA2 | ud | Grifo de vaciado y lira para manómetro de glicerina. | 1 | 12.44 | 12.44 |
| A0123 | h | Oficial 1ª fontanero | 0.35 | 18.24 | 6.38 |
| A0133 | h | Ayudante fontanero | 0.35 | 16.4 | 5.74 |
|  |  | Total |  |  | 39.71 |

**16.10.22** ud Sonda de temperatura para ambiente exterior
2 ud × 52.9 = 105.80
Sonda de temperatura para ambiente exterior, con un rango de medida entre -40 y +130 °C, con salida analógica entre 0-10 V. Completamente instalada. Marca/modelo: SIEMENS / HONEYWELL / JOHNSON CONTROLS o equivalente

| Código | Ud | Descripción | Rendimiento | Precio | Importe |
|---|---|---|---|---|---|
| BFDA2a | ud | Sonda de temperatura para ambiente exterior. (material) | 1 | 40.78 | 40.78 |
| A0123 | h | Oficial 1ª fontanero | 0.35 | 18.24 | 6.38 |
| A0133 | h | Ayudante fontanero | 0.35 | 16.4 | 5.74 |
|  |  | Total |  |  | 52.9 |

**16.10.23** ud Sonda de temperatura de inmersión para líquidos
44 ud × 102.67 = 4517.48
Sonda de temperatura de inmersión para líquidos, con un rango de medida entre -30 y +130 °C, con salida analógica entre 0-10 V. Completamente instalada. Marca/modelo: SIEMENS / QAE2120.010 o equivalente

| Código | Ud | Descripción | Rendimiento | Precio | Importe |
|---|---|---|---|---|---|
| BFDA5aa | ud | Sonda de temperatura de inmersión para líquidos. (material) | 1 | 102.67 | 102.67 |
|  |  | Total |  |  | 102.67 |

**16.10.24** ud Interruptor de flujo para líquidos, formado por lengüeta de acer
4 ud × 96.5 = 386.00
Interruptor de flujo para líquidos, formado por lengüeta de acero inoxidable, con salida digital (contactos libres de tensión). Completamente instalado. Marca/modelo: SIEMENS o equivalente

| Código | Ud | Descripción | Rendimiento | Precio | Importe |
|---|---|---|---|---|---|
| BFKA1a | ud | Interruptor de flujo para líquidos. (material) | 1 | 84.38 | 84.38 |
| A0123 | h | Oficial 1ª fontanero | 0.35 | 18.24 | 6.38 |
| A0133 | h | Ayudante fontanero | 0.35 | 16.4 | 5.74 |
|  |  | Total |  |  | 96.5 |

**16.10.25** ud Conexionado de control incluyendo conductor de cobre s/UNE RZ1-K
1 ud × 1875.98 = 1875.98
Conexionado de control de todas las sondas de control incluyendo conductor de cobre s/UNE RZ1-K 0,6/1 kV , bajo tubo de material aislante flexible/rígido de protección 7 o 9 no propagador de la llama y de acuerdo con la norma UNE-EN 50086-1, desde subestación de zona hasta punto de control, de acuerdo con las condiciones señaladas en memoria, planos y especificaciones técnicas. Sección conductor: 1,5 mm² . Completamente instalado.

| Código | Ud | Descripción | Rendimiento | Precio | Importe |
|---|---|---|---|---|---|
| BQLBCaaaa | ud | Conexionado de control. Sección circuito 1,5 mm² (material) | 1 | 1850 | 1850.00 |
| A0121 | h | Oficial 1ª electricista | 0.75 | 18.24 | 13.68 |
| A0131 | h | Ayudante electricista | 0.75 | 16.4 | 12.30 |
|  |  | Total |  |  | 1875.98 |

### 16.11 VARIOS Y DESMONTAJES
Importe: 35498.33

**16.11.01** ml Desmontaje de la instalación existente de Paneles radiantes a ga
326 ml × 25 = 8150.00
Desmontaje de la instalación existente de Paneles radiantes a gas natural , incluyendo la parte proporcional de tuberías de gas natural,aislamientos, soportes, accesorios y materiales afectados, con carga, transporte y descarga a vertedero, planta de reciclaje autorizados o almacén que indique la Dirección Facultativa o la Propiedad.

| Código | Ud | Descripción | Rendimiento | Precio | Importe |
|---|---|---|---|---|---|
| B1AB3aa | ml | Desmontaje de la instalación existente de Paneles radiantes a ga (material) | 1 | 25 | 25.00 |
|  |  | Total |  |  | 25 |

**16.11.02** ud Desmontaje de la instalación existente de Equipos evaporativos ,
12 ud × 180 = 2160.00
Desmontaje de la instalación existente de Equipos evaporativos , incluyendo la parte proporcional de cableado de control y fuerza, soportes, accesorios y materiales afectados, con carga, transporte y descarga a vertedero, planta de reciclaje autorizados o almacén que indique la Dirección Facultativa o la Propiedad.

| Código | Ud | Descripción | Rendimiento | Precio | Importe |
|---|---|---|---|---|---|
| B1AB3aaa | ud | Desmontaje de la instalación existente de Equipos evaporativos (material) | 1 | 180 | 180.00 |
|  |  | Total |  |  | 180 |

**16.11.03** ml Desmontaje de la instalación existente de conductos de chapa de
348 ml × 18 = 6264.00
Desmontaje de la instalación existente de conductos de chapa de acero de la red de refrigeración por equipos evaporativos , incluyendo la parte proporcional de rejillas, cajones de plenum, tuberías,aislamientos, accesorios y materiales afectados, con carga, transporte y descarga a vertedero, planta de reciclaje autorizados o almacén que indique la Dirección Facultativa o la Propiedad.

| Código | Ud | Descripción | Rendimiento | Precio | Importe |
|---|---|---|---|---|---|
| B1AB3ab | ml | Desmontaje de la instalación existente de conductos de chapa de (material) | 1 | 18 | 18.00 |
|  |  | Total |  |  | 18 |

**16.11.04** ud Desmontaje, recopilación, repaso, limpieza y verificación del co
4 ud × 450 = 1800.00
Desmontaje, recopilación, repaso, limpieza y verificación del correcto funcionamiento, almacenamiento y posterior montaje o entrega a quien indique la Dirección Facultativa o la Propiedad de la instalación actual (Unidades evaporadoras existente frío Industrial ). Este desmontaje se realizará manteniendo siempre en servicio las instalaciones no afectadas en el edificio y de forma tal que los elementos desmontados puedan ser reutilizados en las mismas condiciones que estaban antes de la operación.
Si no fuera posible mantener el servicio general se realizarán todos los trabajos necesarios en la instalación general de frío industria para realizarla (vaciados, llenados, etc)l Si durante estos trabajos algún elemento tuviera desperfectos, éste, se sustituirá por otro de las mismas características.

| Código | Ud | Descripción | Rendimiento | Precio | Importe |
|---|---|---|---|---|---|
| B1BA5aa | ud | Desmontaje de la instalación existente de Unidades evaporadoras (material) | 1 | 450 | 450.00 |
|  |  | Total |  |  | 450 |

**16.11.05** ud Desmontaje, traslado, verificación y nuevo montaje en Cámaras e
2 ud × 695.4 = 1390.80
Desmontaje de unidades evaporadoras existentes en Cámaras hortofrutícolas, desplazamiento, verificación y nuevo montaje según nuevas tabiquerías de la instalación existente de Frio Industrial , incluyendo el control independiente necesario formada por 2 controladores individuales de cámara, tuberías, aislamientos y valvulería con los elementos auxiliares correspondientes; incluyendo los trabajos necesarios de carga, transporte y descarga según las condiciones marcadas por la Dirección Facultativa o la propiedad. Completamente instalado y en perfecto estado de funcionamiento.

| Código | Ud | Descripción | Rendimiento | Precio | Importe |
|---|---|---|---|---|---|
| BAB21aa | ud | Desmontaje, traslado y nuevo montaje de Frio Industrial. (material) | 1 | 600 | 600.00 |
| A0150 | h | Ayudante especialista | 3 | 16.11 | 48.33 |
| A0165 | h | Peón | 3 | 15.69 | 47.07 |
|  |  | Total |  |  | 695.4 |

**16.11.06** ud Desmontaje, recopilación, repaso, limpieza y verificación del co
1 ud × 656.73 = 656.73
Desmontaje, recopilación, repaso, limpieza y verificación del correcto funcionamiento, almacenamiento y posterior montaje o entrega a quien indique la Dirección Facultativa o la Propiedad de la instalación actual (Caldera+bomba+dep.exp (P.b) de ACS ). Este desmontaje se realizará manteniendo siempre en servicio las instalaciones no afectadas en el edificio y de forma tal que los elementos desmontados puedan ser reutilizados en las mismas condiciones que estaban antes de la operación. Si durante estos trabajos algún elemento tuviera desperfectos, éste, se sustituirá por otro de las mismas características.

| Código | Ud | Descripción | Rendimiento | Precio | Importe |
|---|---|---|---|---|---|
| B1BA5ab | ud | Desmontaje de la instalación existente de Caldera+bomba+dep.exp (material) | 1 | 656.73 | 656.73 |
|  |  | Total |  |  | 656.73 |

**16.11.07** ud Desmontaje, de conductos de chapa y verificación del correcto fu
1 ud × 1350 = 1350.00
Desmontaje, recopilación, repaso, limpieza y verificación del correcto funcionamiento, almacenamiento y posterior montaje o entrega a quien indique la Dirección Facultativa o la Propiedad de la instalación actual de conductos de chapa y rejillas pertenecientes a las extracciones de pasillos y grupo electrógenos de P.Sótano y Frío Industrial existente de Obradores. Este desmontaje se realizará manteniendo siempre en servicio las instalaciones no afectadas en el edificio y de forma tal que los elementos desmontados puedan ser reutilizados en las mismas condiciones que estaban antes de la operación. Si durante estos trabajos algún elemento tuviera desperfectos, éste, se sustituirá por otro de las mismas características.

| Código | Ud | Descripción | Rendimiento | Precio | Importe |
|---|---|---|---|---|---|
| B1BA5aba | ud | Desmontaje de la instalación existente de Caldera+bomba+dep.exp (material) | 1 | 1350 | 1350.00 |
|  |  | Total |  |  | 1350 |

**16.11.08** ud Desmontaje de extractor existente, incluyendo la parte proporcio
4 ud × 190 = 760.00
Desmontaje de extractor existente de sala de enfriadoras,incluyendo la parte proporcional de accesorios y materiales afectados, con carga, transporte y descarga a vertedero, planta de reciclaje autorizados o almacén que indique la Dirección Facultativa o la Propiedad.

| Código | Ud | Descripción | Rendimiento | Precio | Importe |
|---|---|---|---|---|---|
| B1AB3cabaa | ud | Desmontaje de extractor existente sala enfriadoras (material) | 1 | 190 | 190.00 |
|  |  | Total |  |  | 190 |

**16.11.09** ud Desmontaje, de tuberías de agua caliente y fría y verificación d
1 ud × 980 = 980.00
Desmontaje, recopilación, repaso, limpieza, almacenamiento y posterior montaje o entrega a quien indique la Dirección Facultativa o la Propiedad de la instalación actual de las tuberías de agua fría y caliente de ACS y frio industrial. Este desmontaje se realizará manteniendo siempre en servicio las instalaciones no afectadas en el edificio y de forma tal que los elementos desmontados puedan ser reutilizados en las mismas condiciones que estaban antes de la operación. Si durante estos trabajos algún elemento tuviera desperfectos, éste, se sustituirá por otro de las mismas características.

| Código | Ud | Descripción | Rendimiento | Precio | Importe |
|---|---|---|---|---|---|
| B1BA5abaa | ud | Desmontaje de la instalación existente de Caldera+bomba+dep.exp (material) | 1 | 980 | 980.00 |
|  |  | Total |  |  | 980 |

**16.11.10** ud Desmontaje de la instalación existente de Frio Industrial de Obr
1 ud × 950 = 950.00
Desmontaje de la instalación existente de Frio Industrial de Obradores (Enfriadora aire-agua+ compresores y control) , incluyendo la parte proporcional de tuberías, conductos, cableado de control y fuerza, soportes, accesorios y materiales afectados, con carga, transporte y descarga a vertedero, planta de reciclaje autorizados o almacén que indique la Dirección Facultativa o la Propiedad.

| Código | Ud | Descripción | Rendimiento | Precio | Importe |
|---|---|---|---|---|---|
| B1AB3aaaa | ud | Desmontaje de la instalación existente de Frio Industrial de Obr (material) | 1 | 950 | 950.00 |
|  |  | Total |  |  | 950 |

**16.11.11** ud Desmontaje de la instalación existente de Armario de gas natural
1 ud × 450 = 450.00
Desmontaje de la instalación existente de Armario de gas natural , incluyendo la parte proporcional de tuberias y canalizaciones, soportes, accesorios y materiales afectados, con carga, transporte y descarga a vertedero, planta de reciclaje autorizados o almacén que indique la Dirección Facultativa o la Propiedad.

| Código | Ud | Descripción | Rendimiento | Precio | Importe |
|---|---|---|---|---|---|
| B1AB3aaab | ud | Desmontaje de la instalación existente de armario gas natural (material) | 1 | 450 | 450.00 |
|  |  | Total |  |  | 450 |

**16.11.12** ud Desmontaje de la instalación existente de Grupo electrógeno exis
1 ud × 1450 = 1450.00
Desmontaje de la instalación existente de Grupo electrógeno existente , incluyendo la parte proporcional de tuberias, conductos de chapa de acero y canalizaciones, soportes, accesorios y materiales afectados, con carga, transporte y descarga a vertedero, planta de reciclaje autorizados o almacén que indique la Dirección Facultativa o la Propiedad.

| Código | Ud | Descripción | Rendimiento | Precio | Importe |
|---|---|---|---|---|---|
| B1AB3aaaba | ud | Desmontaje de la instalación existente de armario gas natural (material) | 1 | 1450 | 1450.00 |
|  |  | Total |  |  | 1450 |

**16.11.13** ud Desmontaje de la instalación existente de Unidades evaporadoras
16 ud × 160 = 2560.00
Desmontaje de la instalación existente de Unidades evaporadoras de Frio Industrial en Obradores y extractores de aire , incluyendo la parte proporcional de tuberías general e individual, cableado de control y fuerza, soportes, accesorios y materiales afectados, con carga, transporte y descarga a vertedero, planta de reciclaje autorizados o almacén que indique la Dirección Facultativa o la Propiedad.

| Código | Ud | Descripción | Rendimiento | Precio | Importe |
|---|---|---|---|---|---|
| B1AB3aaaaa | ud | Desmontaje de la instalación existente de Frio Industrial de Obr (material) | 1 | 160 | 160.00 |
|  |  | Total |  |  | 160 |

**16.11.14** m² Repaso de suelo existente y pintura existente. Mediante pintura
20 m² × 26.7 = 534.00
Repaso de pintura en paredes y techo en zonas d actuación. Sustitución y reparación del acabado de suelo en zonas deterioradas mediante acabado similar o equivalente al existente o según determine la Propiedad o D.F.. Pintura plástica de base vinílica en color crema claro, sobre paramentos verticales y techos, formados por: emplastecido y lijado de las fallas en superficie, una mano de imprimación con barniz petrificante y aplicación de dos manos de emulsión acrovinílica satinada.

| Código | Ud | Descripción | Rendimiento | Precio | Importe |
|---|---|---|---|---|---|
| B1JA1aba | ud | Pintura plástica color crema claro. (material) | 1 | 25 | 25.00 |
| A0126 | h | Oficial 1ª pintor | 0.05 | 17.66 | 0.88 |
| A0136 | h | Ayudante pintor | 0.05 | 16.42 | 0.82 |
|  |  | Total |  |  | 26.7 |

**16.11.15** ud Desmontaje de la instalación existente de Fan-coils y radiadores
3 ud × 95 = 285.00
Desmontaje de la instalación existente de Fan-coils y radiadores en zona de Administración, incluyendo la parte proporcional de cableado de control y fuerza, soportes, accesorios y materiales afectados, con carga, transporte y descarga a vertedero, planta de reciclaje autorizados o almacén que indique la Dirección Facultativa o la Propiedad.

| Código | Ud | Descripción | Rendimiento | Precio | Importe |
|---|---|---|---|---|---|
| B1AB3aaac | ud | Desmontaje de la instalación existente de fan-coils y radiadores (material) | 1 | 95 | 95.00 |
|  |  | Total |  |  | 95 |

**16.11.16** ud Programación y puesta en marcha del sistema de Frio Industrial e
1 ud × 1600 = 1600.00
Conjunto de programación y puesta en marcha del sistema de Frio Industrial existente por los puntos de gestión de proyecto, reflejando y programando todas las modificaciones realizadas en la instalación, incluyendo software estándar, programación específica, pruebas y demostraciones para su perfecto funcionamiento. Completamente instalado. Marca/modelo: YORK/REFRIGERATION o equivalente.
Incluyendo:
Ingeniería
Realización y suministro de:
* Esquemas de cuadros de control
* Esquemas de topología de implantación
* Esquemas de conexión tipo de elementos de campo
* Listados de funciones
Puesta en marcha sistema según cambios realizados
* Parametrización de sistema DDC de acuerdo a memoria de funcionamiento
* Chequeo de puntos de control una vez finalizados los trabajos de instalación, cableado y conexionado de acuerdo a esquemas y especificaciones.
* Pruebas de funcionamiento en sala.
* Formación en obra a nivel usuario.

| Código | Ud | Descripción | Rendimiento | Precio | Importe |
|---|---|---|---|---|---|
| BGHA7aaaaa | ud | Programación y puesta en marcha del sistema de Frio Industrial e (material) | 1 | 1600 | 1600.00 |
|  |  | Total |  |  | 1600 |

**16.11.17** m Chimenea modular aislada de 125 mm de diámetro interior para gru
30 m × 75.26 = 2257.80
Chimenea modular aislada de 125 mm de diámetro interior y 210 mm exterior para grupo electrógeno, formada por doble pared de acero inoxidable AISI 316 exterior y AISI 304L interior con 30 mm de aislamiento de lana de roca con soportes y accesorios y sombrerete y punto de desagüe. Completamente instalada. Marca/modelo: DINAK GE o equivalente
Incluso pintado en color RAL según D.F. (verde Mercado existente) incluyendo capa de imprimación previa al pintado (2 capas). Se realizará una muestra para la aprobación por parte de la Dirección Facultativa

| Código | Ud | Descripción | Rendimiento | Precio | Importe |
|---|---|---|---|---|---|
| BAQB1aa | ml | Chimenea modular aislada de 125 mm de diámetro. (material) | 1 | 57.94 | 57.94 |
| A0122 | h | Oficial 1ª calefactor | 0.5 | 18.24 | 9.12 |
| A0132 | h | Ayudante calefactor | 0.5 | 16.4 | 8.20 |
|  |  | Total |  |  | 75.26 |

**16.11.18** ml Desmontaje de la instalación existente de Paneles radiantes a ga
10 ml × 190 = 1900.00
Descubrimiento de pared de yeso existente en rejillas de ventilación de fachada. Incluyendo colocación de rejilla de retíccula en chapa de acero galvanizado por parte interior. Incluyendo soportes, accesorios y materiales afectados, con carga, transporte y descarga a vertedero, planta de reciclaje autorizados o almacén que indique la Dirección Facultativa o la Propiedad.

| Código | Ud | Descripción | Rendimiento | Precio | Importe |
|---|---|---|---|---|---|
| B1AB3aab | ml | Desmontaje de la instalación existente de Paneles radiantes a ga (material) | 1 | 190 | 190.00 |
|  |  | Total |  |  | 190 |

### 16.12 TRABAJOS AUXILIARES, AYUDAS Y VARIOS
Importe: 3700

**16.12.01** ud Control de Calidad y Pruebas según especificaciones del PCC de l
1 ud × 1350 = 1350.00
Control de Calidad y Pruebas según especificaciones del Protocolo de Control de Calidad de las instalaciones de climatización

| Código | Ud | Descripción | Rendimiento | Precio | Importe |
|---|---|---|---|---|---|
| B2AB2ga | ud | Protocolo de Control de Calidad de las instalaciones de climatiz (material) | 1 | 1350 | 1350.00 |
|  |  | Total |  |  | 1350 |

**16.12.02** ud Preparación de toda la documentación de obra de la instalación d
1 ud × 1100 = 1100.00
Preparación de toda la documentación de obra de la instalación de climatización según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1ab | ud | Documentación de ejecución y final de obra de climatización . (material) | 1 | 1100 | 1100.00 |
|  |  | Total |  |  | 1100 |

**16.12.03** ud Legalización de todas las instalaciones de climatización que se
1 ud × 1250 = 1250.00
Legalización de todas las instalaciones de climatización que se vean afectadas en este capítulo de los presupuestos, incluyendo la preparación y visados de proyectos en el Colegio Profesional correspondiente y la presentación y seguimiento hasta buen fin de los expedientes ante los Servicios Territoriales de Industria y Entidades Colaboradoras, incluso el abono de las tasas correspondientes. Se incluyen todos los trámites administrativos que haya que realizar con cualquier organismo oficial para llevar a buen término las instalaciones de este capítulo, así como el contrato de mantenimiento preceptivo i obligatorio que marque el Servicio de Industria ante la presentación del expediente.

| Código | Ud | Descripción | Rendimiento | Precio | Importe |
|---|---|---|---|---|---|
| B2AA2a | ud | Legalización instalaciones de climatización . (material) | 1 | 1250 | 1250.00 |
|  |  | Total |  |  | 1250 |

## 17 FRIO INDUSTRIAL
Importe: 73446.78

### 17.01 EQUIPOS FRIO INDUSTRIAL
Importe: 66766.61

**17.01.01** ud Planta enfriadora UE01 para frio industrial, condensada por aire
1 ud × 24952.56 = 24952.56
Planta enfriadora UE01 para frio industrial/media Tª, condensada por aire, de las siguientes características:
- Potencia frigorífica: 44 kW
Tª evaporador: 0ºC
-- Potencia eléctrica consumida: 19 kW
- Tipo compresores: scroll (Copeland)
- Motoventilador centrífugo con impulsión vertical para conducción del aire de condensación
Cuadro eléctrico de potencia y maniobra con protecciones diferenciales y magnetotérmicas, de compresores, motoventiladores.
Regulación con interfaz de control digital.
- Nº circuitos independientes: 2
- Tipo ventiladores: Centrífugos. Control de condensación
- Tipo refrigerante: R134a
- Marca/modelo: INTARCON MDV-RCY-82283 o equivalente.
Incluye bancada de inercia formada por losa de hormigón armado y amortiguadores metálicos adecuados al peso y características de la planta enfriadora.
Conjunto completamente instalado y en funcionamiento, según fichas técnicas y pliego de especificaciones técnicas.

| Código | Ud | Descripción | Rendimiento | Precio | Importe |
|---|---|---|---|---|---|
| BABB1aab | ud | Planta enfriadora de agua, condensada por aire (material) | 1 | 21915 | 21915.00 |
| B1EA2aab | ud | Bancada de inercia formada por losa de hormigón armado y amortiguadores metálicos adecuados al peso y características de la planta enfriadora/bomba de calor (material) | 1 | 800 | 800.00 |
| A0122 | h | Oficial 1ª calefactor | 54 | 18.24 | 984.96 |
| A0132 | h | Ayudante calefactor | 54 | 16.4 | 885.60 |
| C1502 | h | Grúa autopropulsada 12 T | 10 | 36.7 | 367.00 |
|  |  | Total |  |  | 24952.56 |

**17.01.02** ud Unidad evaporadora UI01 para frío industrial a media Tª para Obr
23 ud × 1499.67 = 34492.41
Unidad evaporadora UI01 para frío industrial a media Tª para Obradores. .Incluyendo centralita electrónica con display digital y reles de mando de ventiladores.desescarche y luz de cámara, sondas de Tª de cámara y desescarche. Con equipo de las siguientes características:
UI01
- Potencia frigorífica: 2,38 kW.
- Caudal de aire: 167 l/s (velocidad alta)
- Línea frigorífica: 1/4"-3/4".
Incluyendo bomba de condensados.
Completamente instalado. Marca/modelo: INTARCON AJD-UY-1136 o equivalente
Según fichas técnicas de proyecto.

| Código | Ud | Descripción | Rendimiento | Precio | Importe |
|---|---|---|---|---|---|
| BBEB1adaabaa | ud | Unidad evaporadora UI01 para frío industrial a media Tª para Obr (material) | 1 | 1420 | 1420.00 |
| A0122 | h | Oficial 1ª calefactor | 2.3 | 18.24 | 41.95 |
| A0132 | h | Ayudante calefactor | 2.3 | 16.4 | 37.72 |
|  |  | Total |  |  | 1499.67 |

**17.01.03** ud Maniobra electromecánica con activación automática en caso de fa
1 ud × 634.64 = 634.64
Maniobra electromecánica con activación automática en caso de fallo
Completamente instalada.

| Código | Ud | Descripción | Rendimiento | Precio | Importe |
|---|---|---|---|---|---|
| BAVC1aab | ud | Maniobra electromecánica con activación automática en caso de fa (material) | 1 | 600 | 600.00 |
| A0122 | h | Oficial 1ª calefactor | 1 | 18.24 | 18.24 |
| A0132 | h | Ayudante calefactor | 1 | 16.4 | 16.40 |
|  |  | Total |  |  | 634.64 |

**17.01.04** ud Analizador de redes eléctricas trifásicas 400 V con display LCD.
1 ud × 1104.64 = 1104.64
Analizador de redes eléctricas trifásicas 400 V con display LCD.para la medición de energía eléctrica activa y reactiva del sistema. Dispone de salida de pulsos para transmisión y puerto de comunicación RS485 compatible con sistema de gestión.
Incluso 4 transformadores externos de intensidad (150Amp) para las medidas de intensidad.
Completamente instalada.

| Código | Ud | Descripción | Rendimiento | Precio | Importe |
|---|---|---|---|---|---|
| BAVC1aaba | ud | Analizador de redes eléctricas trifásicas 400 V con display LCD. (material) | 1 | 1070 | 1070.00 |
| A0122 | h | Oficial 1ª calefactor | 1 | 18.24 | 18.24 |
| A0132 | h | Ayudante calefactor | 1 | 16.4 | 16.40 |
|  |  | Total |  |  | 1104.64 |

**17.01.05** ud Conector XJ485CX de conversión de salida TTL en señal RS485 para
23 ud × 21.73 = 499.79
Conector XJ485CX de conversión de salida TTL en señal RS485 para conexión de equipos al control centralizado protocolo Mod-bus-RTU
Completamente instalada.

| Código | Ud | Descripción | Rendimiento | Precio | Importe |
|---|---|---|---|---|---|
| BAVC1aabaa | ud | Analizador de redes eléctricas trifásicas 400 V con display LCD. (material) | 1 | 20 | 20.00 |
| A0122 | h | Oficial 1ª calefactor | 0.05 | 18.24 | 0.91 |
| A0132 | h | Ayudante calefactor | 0.05 | 16.4 | 0.82 |
|  |  | Total |  |  | 21.73 |

**17.01.06** ud Control centralizado para el sistema de frio industrial en Obrad
1 ud × 2681.73 = 2681.73
Control centralizado para el sistema de frio industrial en Obradores. Equipado con módulo electrónico modelo XWEB500D formato DIN para monitorización de hasta 36 equipos conectados en red RS485 (2 hilos). Incluye protección magnetotérmica. Incluye programación según usuario y requerimientos de ususario.
Marca/modelo: XWEB500D-36
Completamente instalada.

| Código | Ud | Descripción | Rendimiento | Precio | Importe |
|---|---|---|---|---|---|
| BAVC1aabaaa | ud | Control centralizado para el sistema de frio industrial en Obrad (material) | 1 | 2680 | 2680.00 |
| A0122 | h | Oficial 1ª calefactor | 0.05 | 18.24 | 0.91 |
| A0132 | h | Ayudante calefactor | 0.05 | 16.4 | 0.82 |
|  |  | Total |  |  | 2681.73 |

**17.01.07** ud Conj. amortiguadores de vibración metálicos, para Ud. evaporador
23 ud × 19.38 = 445.74
Conjunto de amortiguadores de vibración metálico, tipo doble pletina para Ud. enfriadora de frío industrial de 16 a 118 kg . Completamente instalado.

| Código | Ud | Descripción | Rendimiento | Precio | Importe |
|---|---|---|---|---|---|
| BBIB1aaa | ud | Conjunto amortiguadores metálicos para aparato autónomo de 118 K (material) | 1 | 14.18 | 14.18 |
| A0122 | h | Oficial 1ª calefactor | 0.15 | 18.24 | 2.74 |
| A0132 | h | Ayudante calefactor | 0.15 | 16.4 | 2.46 |
|  |  | Total |  |  | 19.38 |

**17.01.08** ud Soporte metálico, para suspender Ud. interior de frío industrial
23 ud × 41.93 = 964.39
Soporte metálico, para suspender Ud. interior UI01 de frío industria. Completamente instalado.

| Código | Ud | Descripción | Rendimiento | Precio | Importe |
|---|---|---|---|---|---|
| BBIA1bab | ud | Soporte metálico, para UI01 (material) | 1 | 35 | 35.00 |
| A0122 | h | Oficial 1ª calefactor | 0.2 | 18.24 | 3.65 |
| A0132 | h | Ayudante calefactor | 0.2 | 16.4 | 3.28 |
|  |  | Total |  |  | 41.93 |

**17.01.09** ud Rejilla de exteriores para la salida de aire del aire de condens
1 ud × 634.64 = 634.64
Maniobra electromecánica con activación automática en caso de fallo
Completamente instalada.

| Código | Ud | Descripción | Rendimiento | Precio | Importe |
|---|---|---|---|---|---|
| BAVC1aabb | ud | Maniobra electromecánica con activación automática en caso de fa (material) | 1 | 600 | 600.00 |
| A0122 | h | Oficial 1ª calefactor | 1 | 18.24 | 18.24 |
| A0132 | h | Ayudante calefactor | 1 | 16.4 | 16.40 |
|  |  | Total |  |  | 634.64 |

**17.01.10** ud Rejilla para toma o descarga de aire exterior, construida en alu
1 ud × 356.07 = 356.07
Rejilla para toma o descarga de aire exterior con referencia Rejilla de exteriores para la salida de aire de la condesación de frío Industrial Obradores, construída en aluminio, de 2500 x 500 mm con malla metálica, con perfil antilluvia, con todos sus elementos de fijación. Completamente instalada. Marca/modelo: TROX o equivalente
Según fichas técnicas de proyecto.

| Código | Ud | Descripción | Rendimiento | Precio | Importe |
|---|---|---|---|---|---|
| BBNC3a | ud | Rejilla para toma o descarga de aire exterior con referencia Rej (material) | 1 | 338.75 | 338.75 |
| A0122 | h | Oficial 1ª calefactor | 0.5 | 18.24 | 9.12 |
| A0132 | h | Ayudante calefactor | 0.5 | 16.4 | 8.20 |
|  |  | Total |  |  | 356.07 |

### 17.02 DISTRIBUCION HIDRAULICA FRIO INDUSTRIAL
Importe: 5045.27

**17.02.01** m Tubería de cobre semiduro R-250 según UNE-EN 12735-1 para gas re
74 m × 28.95 = 2142.30
Tubería de cobre semiduro R-250 según UNE-EN 12735-1 para gas refrigerante, de 15 (1/2") mm de diámetro y 1 mm de espesor, para línea de aspiración, con p.p. de uniones y accesorios soldados mediante soldadura fuerte a la plata y elementos de sujeción, aislamiento de espuma elastomérica con barrera de vapor, con conductividad térmica menor que 0,04 W/(m.K) a 10ºC de 20 mm de espesor o espesor equivalente, reacción al fuego según legislación vigente, incluyendo p.p. de aislamiento para accesorios, válvulas y equipos. Marca/modelo aislamiento: ARMAFLEX AF o equivalente.
Completamente instalado y señalizado.
Según especificaciones de proyecto.

| Código | Ud | Descripción | Rendimiento | Precio | Importe |
|---|---|---|---|---|---|
| BDDA10ebaa | m | Tuberia de cobre semiduro R-250 según UNE-EN 12735-1, para gas r (material) | 1 | 3.64 | 3.64 |
| BDDA11eaa | pp | Accesorios soldados y soportes para tubo de cobre semiduro R-250 (material) | 1 | 0.66 | 0.66 |
| BDDA12eaa | m | Aislamiento para tubería de cobre para gas refrigerante de 15 (1 (material) | 1 | 0.73 | 0.73 |
| A0124 | h | Oficial 1ª montador | 0.69 | 18.24 | 12.59 |
| A0134 | h | Ayudante montador | 0.69 | 16.42 | 11.33 |
|  |  | Total |  |  | 28.95 |

**17.02.02** m Tubería de cobre semiduro R-250 según UNE-EN 12735-1 para gas re
7 m × 30.65 = 214.55
Tubería de cobre semiduro R-250 según UNE-EN 12735-1 para gas refrigerante, de 18 (5/8") mm de diámetro y 1 mm de espesor, para línea de aspiración, con p.p. de uniones y accesorios soldados mediante soldadura fuerte a la plata y elementos de sujeción, aislamiento de espuma elastomérica con barrera de vapor, con conductividad térmica menor que 0,04 W/(m.K) a 10ºC de 20 mm de espesor o espesor equivalente, reacción al fuego según legislación vigente, incluyendo p.p. de aislamiento para accesorios, válvulas y equipos. Marca/modelo aislamiento: ARMAFLEX AF o equivalente.
Completamente instalado y señalizado.
Según especificaciones de proyecto.

| Código | Ud | Descripción | Rendimiento | Precio | Importe |
|---|---|---|---|---|---|
| BDDA10fbaa | m | Tuberia de cobre semiduro R-250 según UNE-EN 12735-1, para gas r (material) | 1 | 3.94 | 3.94 |
| BDDA11faa | pp | Accesorios soldados y soportes para tubo de cobre semiduro R-250 (material) | 1 | 0.83 | 0.83 |
| BDDA12faa | m | Aislamiento para tubería de cobre para gas refrigerante de 18 (5 (material) | 1 | 0.93 | 0.93 |
| A0124 | h | Oficial 1ª montador | 0.72 | 18.24 | 13.13 |
| A0134 | h | Ayudante montador | 0.72 | 16.42 | 11.82 |
|  |  | Total |  |  | 30.65 |

**17.02.03** m Tubería de cobre semiduro R-250 según UNE-EN 12735-1 para gas re
6 m × 36.96 = 221.76
Tubería de cobre semiduro R-250 según UNE-EN 12735-1 para gas refrigerante, de 28 (1") mm de diámetro y 1,5 mm de espesor, para línea de aspiración, con p.p. de uniones y accesorios soldados mediante soldadura fuerte a la plata y elementos de sujeción, aislamiento de espuma elastomérica con barrera de vapor, con conductividad térmica menor que 0,04 W/(m.K) a 10ºC de 20 mm de espesor o espesor equivalente, reacción al fuego según legislación vigente, incluyendo p.p. de aislamiento para accesorios, válvulas y equipos. Marca/modelo aislamiento: ARMAFLEX AF o equivalente.
Completamente instalado y señalizado.
Según especificaciones de proyecto.

| Código | Ud | Descripción | Rendimiento | Precio | Importe |
|---|---|---|---|---|---|
| BDDA10hcaa | m | Tuberia de cobre semiduro R-250 según UNE-EN 12735-1, para gas r (material) | 1 | 6.92 | 6.92 |
| BDDA11haa | pp | Accesorios soldados y soportes para tubo de cobre semiduro R-250 (material) | 1 | 2.1 | 2.10 |
| BDDA12haa | m | Aislamiento para tubería de cobre para gas refrigerante de 28 (1 (material) | 1 | 1.6 | 1.60 |
| A0124 | h | Oficial 1ª montador | 0.76 | 18.24 | 13.86 |
| A0134 | h | Ayudante montador | 0.76 | 16.42 | 12.48 |
|  |  | Total |  |  | 36.96 |

**17.02.04** m Tubería de cobre semiduro R-250 según UNE-EN 12735-1 para gas re
7 m × 52.68 = 368.76
Tubería de cobre semiduro R-250 según UNE-EN 12735-1 para gas refrigerante, de 42 (1 1/2") mm de diámetro y 1,5 mm de espesor, para línea de aspiración, con p.p. de uniones y accesorios soldados mediante soldadura fuerte a la plata y elementos de sujeción, aislamiento de espuma elastomérica con barrera de vapor, con conductividad térmica menor que 0,04 W/(m.K) a 10ºC de 20 mm de espesor o espesor equivalente, reacción al fuego según legislación vigente, incluyendo p.p. de aislamiento para accesorios, válvulas y equipos. Marca/modelo aislamiento: ARMAFLEX AF o equivalente.
Completamente instalado y señalizado.
Según especificaciones de proyecto.

| Código | Ud | Descripción | Rendimiento | Precio | Importe |
|---|---|---|---|---|---|
| BDDA10jcaa | m | Tuberia de cobre semiduro R-250 según UNE-EN 12735-1, para gas r (material) | 1 | 11.4 | 11.40 |
| BDDA11jaa | pp | Accesorios soldados y soportes para tubo de cobre semiduro R-250 (material) | 1 | 2.29 | 2.29 |
| BDDA12jaa | m | Aislamiento para tubería de cobre para gas refrigerante de 42 (1 (material) | 1 | 2.25 | 2.25 |
| A0124 | h | Oficial 1ª montador | 1.06 | 18.24 | 19.33 |
| A0134 | h | Ayudante montador | 1.06 | 16.42 | 17.41 |
|  |  | Total |  |  | 52.68 |

**17.02.05** m Tubería de cobre semiduro R-250 según UNE-EN 12735-1 para gas re
17 m × 66.23 = 1125.91
Tubería de cobre semiduro R-250 según UNE-EN 12735-1 para gas refrigerante, de 54 (2") mm de diámetro y 2 mm de espesor, para línea de aspiración, con p.p. de uniones y accesorios soldados mediante soldadura fuerte a la plata y elementos de sujeción, aislamiento de espuma elastomérica con barrera de vapor, con conductividad térmica menor que 0,04 W/(m.K) a 10ºC de 20 mm de espesor o espesor equivalente, reacción al fuego según legislación vigente, incluyendo p.p. de aislamiento para accesorios, válvulas y equipos. Marca/modelo aislamiento: ARMAFLEX AF o equivalente.
Completamente instalado y señalizado.
Según especificaciones de proyecto.

| Código | Ud | Descripción | Rendimiento | Precio | Importe |
|---|---|---|---|---|---|
| BDDA10kdaa | m | Tuberia de cobre semiduro R-250 según UNE-EN 12735-1, para gas r (material) | 1 | 17.48 | 17.48 |
| BDDA11kaa | pp | Accesorios soldados y soportes para tubo de cobre semiduro R-250 (material) | 1 | 2.62 | 2.62 |
| BDDA12kaa | m | Aislamiento para tubería de cobre para gas refrigerante de 54 (2 (material) | 1 | 3.85 | 3.85 |
| A0124 | h | Oficial 1ª montador | 1.22 | 18.24 | 22.25 |
| A0134 | h | Ayudante montador | 1.22 | 16.42 | 20.03 |
|  |  | Total |  |  | 66.23 |

**17.02.06** m Tubería de cobre R-250 según UNE-EN-12735.1 para gas refrigerant
74 m × 7.82 = 578.68
Tubería de cobre R-250 según UNE-EN-12735.1 para gas refrigerante de 6 mm de diámetro y de 0,8 mm de espesor, con p.p. de accesorios soldados mediante soldadura fuerte a la plata y elementos de sujección para la línea de líquido . Completamente instalada.

| Código | Ud | Descripción | Rendimiento | Precio | Importe |
|---|---|---|---|---|---|
| BDDD1a | m | Tubo de cobre semiduro R-250 de 6 mm. (material) | 1 | 1.22 | 1.22 |
| BDDD2a | pp | Accesorios y soportes para tubo de cobre semiduro R-250 de 6 mm. (material) | 1 | 0.36 | 0.36 |
| A0124 | h | Oficial 1ª montador | 0.18 | 18.24 | 3.28 |
| A0134 | h | Ayudante montador | 0.18 | 16.42 | 2.96 |
|  |  | Total |  |  | 7.82 |

**17.02.07** m Tubería de cobre R-250 según UNE-EN-12735.1 para gas refrigerant
10 m × 9.68 = 96.80
Tubería de cobre R-250 según UNE-EN-12735.1 para gas refrigerante de 10 mm de diámetro y de 1 mm de espesor, con p.p. de accesorios soldados mediante soldadura fuerte a la plata y elementos de sujección para la línea de líquido . Completamente instalada.

| Código | Ud | Descripción | Rendimiento | Precio | Importe |
|---|---|---|---|---|---|
| BDDD1c | m | Tubo de cobre semiduro R-250 de 10 mm. (material) | 1 | 2.24 | 2.24 |
| BDDD2c | pp | Accesorios y soportes para tubo de cobre semiduro R-250 de 10 mm (material) | 1 | 0.51 | 0.51 |
| A0124 | h | Oficial 1ª montador | 0.2 | 18.24 | 3.65 |
| A0134 | h | Ayudante montador | 0.2 | 16.42 | 3.28 |
|  |  | Total |  |  | 9.68 |

**17.02.08** m Tubería de cobre R-250 según UNE-EN-12735.1 para gas refrigerant
7 m × 10.86 = 76.02
Tubería de cobre R-250 según UNE-EN-12735.1 para gas refrigerante de 12 mm de diámetro y de 1 mm de espesor, con p.p. de accesorios soldados mediante soldadura fuerte a la plata y elementos de sujección para la línea de líquido . Completamente instalada.

| Código | Ud | Descripción | Rendimiento | Precio | Importe |
|---|---|---|---|---|---|
| BDDD1d | m | Tubo de cobre semiduro R-250 de 12 mm. (material) | 1 | 2.66 | 2.66 |
| BDDD2d | pp | Accesorios y soportes para tubo de cobre semiduro R-250 de 12 mm (material) | 1 | 0.58 | 0.58 |
| A0124 | h | Oficial 1ª montador | 0.22 | 18.24 | 4.01 |
| A0134 | h | Ayudante montador | 0.22 | 16.42 | 3.61 |
|  |  | Total |  |  | 10.86 |

**17.02.09** m Tubería de cobre R-250 según UNE-EN-12735.1 para gas refrigerant
17 m × 12.97 = 220.49
Tubería de cobre R-250 según UNE-EN-12735.1 para gas refrigerante de 15 mm de diámetro y de 1 mm de espesor, con p.p. de accesorios soldados mediante soldadura fuerte a la plata y elementos de sujección para la línea de líquido . Completamente instalada.

| Código | Ud | Descripción | Rendimiento | Precio | Importe |
|---|---|---|---|---|---|
| BDDD1e | m | Tubo de cobre semiduro R-250 de 15 mm. (material) | 1 | 3.64 | 3.64 |
| BDDD2e | pp | Accesorios y soportes para tubo de cobre semiduro R-250 de 15 mm (material) | 1 | 0.66 | 0.66 |
| A0124 | h | Oficial 1ª montador | 0.25 | 18.24 | 4.56 |
| A0134 | h | Ayudante montador | 0.25 | 16.42 | 4.11 |
|  |  | Total |  |  | 12.97 |

### 17.03 TRABAJOS AUXILIARES, AYUDAS Y VARIOS
Importe: 1634.9

**17.03.01** ud Control de Calidad y Pruebas según especificaciones del PCC de l
1 ud × 500 = 500.00
Control de Calidad y Pruebas según especificaciones del Protocolo de Control de Calidad de las instalaciones de Frío Industrial

| Código | Ud | Descripción | Rendimiento | Precio | Importe |
|---|---|---|---|---|---|
| B2AB2gad | ud | Protocolo de Control de Calidad de las instalaciones de Frío Ind (material) | 1 | 500 | 500.00 |
|  |  | Total |  |  | 500 |

**17.03.02** ud Preparación de toda la documentación de obra de la instalación d
1 ud × 345 = 345.00
Preparación de toda la documentación de obra de la instalación de Frío Industrial según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1aca | ud | Documentación de ejecución y final de obra de Frío Industrial (material) | 1 | 345 | 345.00 |
|  |  | Total |  |  | 345 |

**17.03.03** ud Legalización de todas las instalaciones de Frío Industrial que s
1 ud × 424.9 = 424.90
Legalización de todas las instalaciones de Frío Industrial que se vean afectadas en este capítulo de los presupuestos, incluyendo la preparación y visados de proyectos en el Colegio Profesional correspondiente y la presentación y seguimiento hasta buen fin de los expedientes ante los Servicios Territoriales de Industria y Entidades Colaboradoras, incluso el abono de las tasas correspondientes. Se incluyen todos los trámites administrativos que haya que realizar con cualquier organismo oficial para llevar a buen término las instalaciones de este capítulo, así como el contrato de mantenimiento preceptivo y obligatorio que marque el Servicio de Industria ante la presentación del expediente.

| Código | Ud | Descripción | Rendimiento | Precio | Importe |
|---|---|---|---|---|---|
| B2AA2aad | ud | Legalización instalaciones de Frío Industrial (material) | 1 | 424.9 | 424.90 |
|  |  | Total |  |  | 424.9 |

**17.03.04** ud Conexionado de control incluyendo conductor de cobre s/UNE RZ1-K
1 ud × 365 = 365.00
Conexionado de control según Normativa Europea CPR de toda las instalaciones de climatización, incluyendo conductor de cobre s/UNE RZ1-K 0,6/1 kV , bajo tubo de material aislante flexible/rígido de protección 7 o 9 no propagador de la llama y de acuerdo con la norma UNE-EN 50086-1, desde subestación de zona hasta punto de control, de acuerdo con las condiciones señaladas en memoria, planos y especificaciones técnicas. Sección conductor: 1,5 mm² . Completamente instalado.

| Código | Ud | Descripción | Rendimiento | Precio | Importe |
|---|---|---|---|---|---|
| ZXSb | ud | Control (material) | 1 | 365 | 365.00 |
|  |  | Total |  |  | 365 |

## 18 GESTION CENTRALIZADA
Importe: 50745.61

### 18.01 SUBESTACIONES DE CONTROL
Importe: 14497.93

#### 18.01.01 CUADRO PRODUCCIÓN SÓTANO -1
Importe: 9340.63

**18.01.01.01** Controlador modular Bacnet/IP: Controlador libremente programabl (material)
1 × 2626.59 = 2626.59
PXC200-E.DControlador modular Bacnet/IP: Controlador libremente programable para las instalaciones electromecánicas de edificios. Controlador con gestión completa del sistema controlado: gestión de alarmas, horarios, calendarios, tendencias, gestión remota, protección de acceso. Protocolo de comunicaciones BACnet nativo sobre red Ethernet/IP - Etiqueta BTL ? Velocidad transmisión datos 10/100 Mbit/s. Microprocesador de 32 bits. Bus isla a prueba de coirtocircuito para conectar módulos de E/S TX de puntos de datos ? gestión hasta 350 puntos. Bornas de tornillo enchufables. Copia de seguridad de datos por fallo de alimentación: pila 1xAA alcalina para SDRAM duración 4 años (sin alimentación 1 mes) y pila Litio para reloj tiempo real con duración 10 años. Almacenamiento: 64MB SDRAM, 32 MB Flash ROM - total 96 MB. Mecanismo de verificación de funcionamiento mediante LED?s: Led estado de alimentación, led de avería, led estado de la batería, led estado comunicación BACnet. Tensión de funcionamiento 24VCA. Consumo de energía 24VA.

**18.01.01.02** Módulo de alimentación 1,2A, fusible 10A (gama TX) (material)
2 × 149.24 = 298.48
TXS1.12F10Módulo de alimentación 1,2A, fusible 10A (gama TX)

**18.01.01.03** Módulo de conexión a bus con fusible 10 A (gama TX) (material)
2 × 42.38 = 84.76
TXS1.EF10Módulo de conexión a bus con fusible 10 A (gama TX)

**18.01.01.04** Módulo de 8 E/S universales (gama TX) (material)
11 × 251.16 = 2762.76
TXM1.8UMódulo de 8 E/S universales (gama TX)

**18.01.01.05** Módulo de 16 entradas digitales (gama TX) (material)
5 × 174.14 = 870.70
TXM1.16DMódulo de 16 entradas digitales (gama TX)

**18.01.01.06** Módulo de 6 salidas relés (gama TX) (material)
8 × 191.1 = 1528.80
TXM1.6RMódulo de 6 salidas relés (gama TX)

**18.01.01.07** TXI1.OPEN Módulo TX RS232/485 para integración de equipos de ter (material)
1 × 314.92 = 314.92
TXI1.OPENTXI1.OPEN Módulo TX RS232/485 para integración de equipos de terceros

**18.01.01.08** Juego de fichas de direcciones 1...24 para módulos TX + dos fic (material)
1 × 14.62 = 14.62
TXA1.K24Juego de fichas de direcciones 1...24 para módulos TX + dos fichas de borrado

**18.01.01.09** Juego de fichas de direcciones 25...48 para módulos TX + dos f (material)
1 × 14.62 = 14.62
TXA1.K-48Juego de fichas de direcciones 25...48 para módulos TX + dos fichas de borrado

**18.01.01.10** Armario eléctrico metálico para equipos de control, IP55, tipo E (material)
1 × 824.38 = 824.38
ES2:PCM33Armario eléctrico metálico para equipos de control, IP55, tipo ELDON MAD1001030R5 o similar, para alojar 1 PXC modular y 33 módulos TX de E/S. Medidas: 1000x1000x300, dispone de diferencial, magneto térmicos, toma de corriente y cableados a bornas de las señales de alimentación y comunicación, con todos los accesorios necesarios.

#### 18.01.02 CUADRO SUBESTACIÓN DE CONTROL PLANTA BAJA
Importe: 5157.3

**18.01.02.01** Controlador modular Bacnet/IP: Controlador libremente programabl (material)
1 × 1589.32 = 1589.32
PXC100-E.DControlador modular Bacnet/IP: Controlador libremente programable para las instalaciones electromecánicas de edificios. Controlador con gestión completa del sistema controlado: gestión de alarmas, horarios, calendarios, tendencias, gestión remota, protección de acceso. Protocolo comunicaciones BACnet nativo sobre red Ethernet/IP - Etiqueta BTL ? Velocidad transmisión datos 10/100 Mbit/s. Microprocesador de 32 bits. Bus isla a prueba de cortocircuito para conexión módulos de E/S TX de puntos de datos ? gestión hasta 200 puntos. Bornas de tornillo enchufables. Copia de seguridad de los datos por fallo de alimentación: pila 1xAA alcalina para SDRAM duración 4 años (sin alimentación 1 mes) y pila de Litio para reloj tiempo real duración 10 años. Almacenamiento: 64MB SDRAM, 32 MB Flash ROM - total 96 MB. Mecanismo de verificación de funcionamiento mediante LED?s: Led estado de alimentación, led de avería, led estado de la batería, led estado comunicación BACnet. Tensión de funcionamiento 24VCA. Consumo de energía 24VA.

**18.01.02.02** Módulo de alimentación 1,2A, fusible 10A (gama TX) (material)
1 × 149.24 = 149.24
TXS1.12F10Módulo de alimentación 1,2A, fusible 10A (gama TX)

**18.01.02.03** Módulo de conexión a bus con fusible 10 A (gama TX) (material)
2 × 42.38 = 84.76
TXS1.EF10Módulo de conexión a bus con fusible 10 A (gama TX)

**18.01.02.04** Módulo de 8 E/S universales (gama TX) (material)
7 × 251.16 = 1758.12
TXM1.8UMódulo de 8 E/S universales (gama TX)

**18.01.02.05** Módulo de 16 entradas digitales (gama TX) (material)
1 × 174.14 = 174.14
TXM1.16DMódulo de 16 entradas digitales (gama TX)

**18.01.02.06** Módulo de 6 salidas relés (gama TX) (material)
3 × 191.1 = 573.30
TXM1.6RMódulo de 6 salidas relés (gama TX)

**18.01.02.07** TXI1.OPEN Módulo TX RS232/485 para integración de equipos de ter (material)
1 × 314.92 = 314.92
TXI1.OPENTXI1.OPEN Módulo TX RS232/485 para integración de equipos de terceros

**18.01.02.08** Juego de fichas de direcciones 1...12 para módulos TX + dos fic (material)
1 × 7.28 = 7.28
TXA1.K12Juego de fichas de direcciones 1...12 para módulos TX + dos fichas de borrado

**18.01.02.09** Armario eléctrico metálico para equipos de control, IP66, tipo E (material)
1 × 506.22 = 506.22
ES2:PCM14Armario eléctrico metálico para equipos de control, IP66, tipo ELDON MAS0806021R5 o similar, para alojar 1 PXC modular y 14 módulos TX de E/S. Medidas: 800x600x210, dispone de diferencial, magneto térmicos, toma de corriente y cableados a bornas de las señales de alimentación y comunicación, con todos los accesorios necesarios.

### 18.02 CENTRALIZACION FANCOILS
Importe: 4196.47

#### 18.02.01 CENTRALIZACIÓN
Importe: 4196.47

**18.02.01.01** Controlador PX OPEN para la integración de KNX, M-Bus, Modbus o (material)
2 × 1148.42 = 2296.84
PXC001-E.DControlador PX OPEN para la integración de KNX, M-Bus, Modbus o SCL en BACnet/IP

**18.02.01.02** Cuadro eléctrico de control, IP65, apertura de puerta 180 º (DIN (material)
2 × 470.6 = 941.20
PCPXR1Cuadro eléctrico de control, IP65, apertura de puerta 180 º (DIN 18361), conforme a la norma UNE EN 60439-1, Para alojar un controlador compacto PXR11, medidas: 500x400x150, dispone de diferencial, magneto térmicos y toma de corriente , con todos los accesorios necesarios

**18.02.01.03** Fuente de alimentación N125/22 640 mA con fuente de alimentación (material)
3 × 233.35 = 700.05
N 125/22Fuente de alimentación N125/22 640 mA con fuente de alimentación auxiliar de 24 V DC (4 módulos)

**18.02.01.04** Acoplador de líneas y zonas N 140/13. Une dos líneas de bus sepa (material)
1 × 258.38 = 258.38
N 140/13Acoplador de líneas y zonas N 140/13. Une dos líneas de bus separadas (línea principal y línea secundaria), para transmisión de datos y separa una de otra galvánicamente para limitar la inducción de perturbaciones sobre la línea bus. También puede usarse como amplificador en redes EIB existentes o en las nuevas redes KNX-EIB. Montaje en carril DIN. Conexión a bornas de las dos líneas. Dimensiones: 2 módulos. Tipo 5WG1 140-1AB13 de Siemens.

### 18.03 PLATAFORMA DE GESTIÓN CENTRALIZADA
Importe: 10102.63

#### 18.03.01 PUESTO DE TRABAJO
Importe: 1638.16

**18.03.01.01** ud Ordenador para puesto central Desigo Insight de SIEMENS, con las (material)
1 ud × 958.56 = 958.56
WSDESIGOCC-BOrdenador para puesto central Desigo Insight de SIEMENS, con las
siguientes características:
Procesador: Intel® Core. i5-2500
Sistema operativo: Windows® 7 Professional SP1
RAM: 16 GB
Disco duro: 2 discos de 500GB SATA III 7.2k con controladora RAID1
integrada.
DVD Super Multi
Equipado con puerto paralelo, puerto serie, teclado y ratón.
Tarjeta de red 10/100

**18.03.01.02** ud MONITOR 22” PANORAMICO DISPLAY SL3220W 22IN 16:10 5 MS 10.000:1L (material)
2 ud × 247.52 = 495.04
S26361-K1419-V160MONITOR 22?
PANORAMICO
DISPLAY SL3220W 22IN 16:10 5 MS 10.000:1
L22T-3 DVI + VGA,LED BACKLIT PANEL,ULTRA HIGH CONTRAST: 5.000.000:1,LESS THAN 1 WATT PER INCH (EPA)

**18.03.01.03** ud Impresora de inyección de tinta color
1 ud × 184.56 = 184.56
Impresora de inyección de tinta en color, con resolución de 1200 ppp y una velocidad mínima de 8 p.p.m. Conexión mediante puerto USB o paralelo. Completamente instalada.

| Código | Ud | Descripción | Rendimiento | Precio | Importe |
|---|---|---|---|---|---|
| BGCA2 | ud | Impresora de inyección de tinta en color (material) | 1 | 180 | 180.00 |
| A0124 | h | Oficial 1ª montador | 0.25 | 18.24 | 4.56 |
|  |  | Total |  |  | 184.56 |

#### 18.03.02 SOFWARE BASICO
Importe: 1312.88

**18.03.02.01** ud La licencia tiene el mismo contenido que el Conjunto de Caracter (material)
1 ud × 1312.88 = 1312.88
P55802-Y115-A100La licencia tiene el mismo contenido que el Conjunto de Características Básicas (CCA-BAS-FSET), pero de forma reducida debido al Editor de Informes que se convierte en una opción (CCA-OP-REP-ED). El Conjunto de Características Core (licencia sin editor de informes) contiene el visor de informes que permite al usuario ejecutar las plantillas de informes preconfiguradas. En caso de que un usuario quiera modificar estas plantillas o añadir nuevas, se requerirá la nueva licencia opcional (CCA-OP-REP-ED).

#### 18.03.03 SOFTWARE INSTALACIONES
Importe: 2347.58

**18.03.03.01** ud Ampliación de la licencia para habilitar 100 puntos físicos adic (material)
1 ud × 475.76 = 475.76
P55802-Y157-A412Ampliación de la licencia para habilitar 100 puntos físicos adicionales de Entrada/Salida del tipo Automatización de Edificios y BACnet.

**18.03.03.02** ud Ampliación de la licencia para habilitar 200 puntos físicos adic (material)
3 ud × 623.94 = 1871.82
P55802-Y157-A422Ampliación de la licencia para habilitar 200 puntos físicos adicionales de Entrada/Salida del tipo Automatización de Edificios y BACnet.

#### 18.03.04 SOFTWARE DETECCIÓN INCENDIOS
Importe: 1242.36

**18.03.04.01** ud Ampliación de la licencia para habilitar 100 data points adicion (material)
1 ud × 519.69 = 519.69
P55802-Y158-A412Ampliación de la licencia para habilitar 100 data points adicionales de tipo Fuego.

**18.03.04.02** ud Ampliación de la licencia para habilitar 200 data points adicion (material)
1 ud × 722.67 = 722.67
P55802-Y158-A422Ampliación de la licencia para habilitar 200 data points adicionales de tipo Fuego.

#### 18.03.05 OPCIONES INCLUIDAS
Importe: 3561.65

**18.03.05.01** ud Añade el visor del registro & el registro detallado. (material)
1 ud × 974.9 = 974.90
P55802-Y132-A300Añade el visor del registro & el registro detallado.

**18.03.05.02** ud Opción del Tratamiento Asistido. (material)
1 ud × 994.4 = 994.40
CCA-OP-AS-TROpción del Tratamiento Asistido.

**18.03.05.03** ud Opción del Procesador de Reacciones. (material)
1 ud × 1592.35 = 1592.35
CCA-OP-RE-PROpción del Procesador de Reacciones.

### 18.04 ING. PROGRAMACIÓN Y PUESTA EN MARCHA
Importe: 18029.69

#### 18.04.01 SISTEMA CONTROL INSTALACIONES Y PUESTO CENTRAL
Importe: 17260.46

**18.04.01.01** Programación. Incluye creación de base de datos acorde a listado (material)
1 × 5314.46 = 5314.46
HBAUIPProgramación. Incluye creación de base de datos acorde a listado de puntos y programación de controladores de campo.

**18.04.01.02** Gráficos del puesto central. Programación y generación de pantal (material)
1 × 2031.45 = 2031.45
HBAUPCGráficos del puesto central. Programación y generación de pantallas de la instalación para el manejo del sistema por parte del usuario.

**18.04.01.03** Puesta en marcha de la instalación de control (controladores, pu (material)
1 × 9914.55 = 9914.55
HBAUPSPuesta en marcha de la instalación de control (controladores, puesto central o terminal de mando y material de campo contratados). Incluye asistencia técnica, supervisión en obra y verificación del correcto funcionamiento de la instalación de control. No incluye puesta en marcha de instalaciones de terceros.

**18.04.01.04** Se incluye la formación in situ del personal designado por el us (material)
1
Se incluye la formación in situ del personal designado por el usuario en la utilización y manejo del sistema, después de la puesta en marcha. También se incluye entrega de documentación final de obra: memoria de funcionamiento, esquemas de cuadros, listado de puntos, programación y documentación técnica de elementos instalados.

#### 18.04.02 GESTIÓN INCENDIOS
Importe: 769.23

**18.04.02.01** Planos y puesto central (material)
1 × 769.23 = 769.23
HFISPCPlanos y puesto central

### 18.05 SISTEMA DE GESTIÓN Y REPARTO DE CONSUMOS CLIMA,ACS Y AF
Importe: 3918.89

#### 18.05.01 CENTRALIZACION DATOS
Importe: 2072.74

**18.05.01.01** Convertidor de nivel M-Bus hasta 60 dispositivos (material)
3 × 379.93 = 1139.79
WTV531-GA5060Convertidor de nivel M-Bus hasta 60 dispositivos

**18.05.01.02** Servidor web M-Bus para la lectura y almacenamiento de consumos (material)
1 × 932.95 = 932.95
WTV534-0B4022Servidor web M-Bus para la lectura y almacenamiento de consumos de hasta 250 dispositivos

#### 18.05.02 PUESTA EN SERVICIO
Importe: 1846.15

**18.05.02.01** PUESTA EN MARCHA SISTEMA DE GESTIÓN DE CONSUMOS ENERGÉTICOS (material)
1 × 1846.15 = 1846.15

## 19 COMUNICACIONES Y SEGURIDAD (12/06/2017)
Importe: 174751.9

### 19.01 INFRAESTRUCTURA COMUN
Importe: 36825.3

**19.01.01** ud Acometida telefónica desde Centro de Reparto CR48 de Telefónica,
1 ud × 266.23 = 266.23
Acometida telefónica desde Centro de Reparto CR48 de Telefónica, realizando el multiplaje de los pares ocupados actualmente en el Mercado para mantener los mismos números de abonado, según plano adjunto, desde CR.48, por zanjas y tubos existentes diámetro 110 mm. y cableado de fibra óptica retirando si es necesarios cables multipolares actuales, hasta registro de enlace en Mercado Central. Partida a justificar.

| Código | Ud | Descripción | Rendimiento | Precio | Importe |
|---|---|---|---|---|---|
| BUNB8jaaa | ud | Trabajois de acometida (material) | 1 | 141.24 | 141.24 |
| A0121 | h | Oficial 1ª electricista | 2 | 18.24 | 36.48 |
| A0131 | h | Ayudante electricista | 3.2 | 16.4 | 52.48 |
| C1501 | h | Camión grúa o cesta | 1 | 36.03 | 36.03 |
|  |  | Total |  |  | 266.23 |

**19.01.02** ud Tubo PVC rígido abocardado para conducciones eléctricas superfíc
10 ud × 12.46 = 124.60
Tubo de PVC rígido abocardado para conducciones eléctricas en superfície, según UNE-EN 50.086, grado de protección 7, diámetro nominal 63 mm con parte proporcional de accesorios y soportaciones. Completamente instalado.

| Código | Ud | Descripción | Rendimiento | Precio | Importe |
|---|---|---|---|---|---|
| BRAC5da | m | Tubo de PVC rígido diámetro 63 mm para conducciones eléctricas e (material) | 1 | 1.56 | 1.56 |
| BRAC6da | pp | Accesorios para tubo de PVC rígido, 63 mm, para conducciones elé (material) | 1 | 2.24 | 2.24 |
| A0121 | h | Oficial 1ª electricista | 0.25 | 18.24 | 4.56 |
| A0131 | h | Ayudante electricista | 0.25 | 16.4 | 4.10 |
|  |  | Total |  |  | 12.46 |

**19.01.03** ud Registro de enlace inferior
1 ud × 163.52 = 163.52
Registro de Enlace Inferior, de dimensiones 450x450x150 mm., formado por un armario metálico (1 mm mínimo de espesor) mural o empotrable, formado por puerta y fondo con entradas superior e interior para facilitar la entrada y salida de canalizaciones, recubrimiento aislante interior (1 mm mínimo de espesor), IP337, pintado interior y exteriormente con resina poliéster - epoxy, cierre de doble barra y cerradura. Completamente montado e instalado. Marca/modelo: HIMEL ICT o equivalente.

| Código | Ud | Descripción | Rendimiento | Precio | Importe |
|---|---|---|---|---|---|
| XCS010201a | ud | Registro de enlace inferior de dimensiones 450x450x150mm (material) | 1 | 140 | 140.00 |
| XCS010202a | ud | Accesorios y conectores para registro de enlace inferior (material) | 1 | 12.5 | 12.50 |
| A0128 | h | Oficial 1ª instalador de comunicaciones (mano de obra) | 0.318 | 18.24 | 5.80 |
| A0138 | h | Ayudante instalador de comunicaciones (mano de obra) | 0.318 | 16.4 | 5.22 |
|  |  | Total |  |  | 163.52 |

**19.01.04** ud Armario rack mural REGISTRO PRINCIPAL TELEFONIA
2 ud × 5239.84 = 10479.68
Armario rack mural RACK REGISTRO PRINCIPAL TELEFONIA compuesto por:
- 1 Armario rack de 16 U de altura de 797x520x435 mm, con puerta transparente, y cierre de seguridad.
- 1 Regletera de 8 enchufes Schuko fijada en estructura con interruptor.
- 4 Bandejas modulares telescópicas para distribución de F.O multimodo OM4 50/125, con capacidad para alojar hasta 1 cassette de adaptadores LC.
- 4 Cassette de 24 adaptadores LC multimodo OM4 50/125 equipado con 24 pigtails completamente instalados y terminados.
- Juego de etiquetas.
- Espacio para 2 Patch-Panels 19" de 24 puertos RJ45 UTP categoría 6.
- 6 Pasahilos horizontales con anillas para organización del cableado.
- 24 Latiguillos flexibles de 1 m con cable U/UTP categoría 6 y doble conector RJ45.
- 24 Latiguillos flexibles de 2 m con cable U/UTP categoría 6 y doble conector RJ45.
- 48 Latiguillos dobles de F.O.Mulimodo OM4 50/125 de 1,5 m con conector LC Dúplex.
- 48 Latiguillos dobles de F.O.Mulimodo OM4 50/125 de 3 m con conector LC Dúplex.
Incluyendo accesorios de montaje y materiral auxiliar. Completamente instalado, cableado, y verificado. Marca/modelo: SYSTIMAX / NEXANS/BRAND REX o equivalente.

| Código | Ud | Descripción | Rendimiento | Precio | Importe |
|---|---|---|---|---|---|
| RACKaa44 | ud | rack 16U (material) | 1 | 200 | 200.00 |
| RACKbad | ud | Kit de ventilación formado por 4 ventiladores (material) | 1 | 180 | 180.00 |
| RACKcad | ud | Regletera de 8 enchufes shucko con interruptor (material) | 1 | 75 | 75.00 |
| RACKdad | ud | Juego de etiquetas (material) | 1 | 30 | 30.00 |
| RACKead | ud | Bandeja extraible portaequipos de 600 mm. de fondo (material) | 1 | 85 | 85.00 |
| RACKfad | ud | Patch-Panel 19" de 24 puertos RJ45 UTP categoría 6A (material) | 2 | 212 | 424.00 |
| BVLADgggad | ud | Pasahilos horizontales con anillas para organización del cablead (material) | 8 | 45 | 360.00 |
| RACKgad | ud | Latiguillo flexible de 1 m con cable U/UTP categoría 6A y doble (material) | 24 | 6.9 | 165.60 |
| RACKhad | ud | Latiguillo flexible de 2 m con cable U/UTP categoría 6A y doble (material) | 24 | 8.5 | 204.00 |
| RACKiad | ud | Bandeja modular telescópica para distribución de F.O multimodo O (material) | 4 | 150 | 600.00 |
| RACKjad | ud | Cassette de 12 adaptadores LC multimodo OM4 50/125 equipado con (material) | 4 | 203 | 812.00 |
| RACKkad | ud | Latiguillo doble de F.O.Mulimodo OM4 50/125 de 1,2 m de longitud (material) | 48 | 15.01 | 720.48 |
| RACKlad | ud | Latiguillo doble de F.O.Mulimodo OM4 50/125 de 3 m de longitud y (material) | 48 | 18.01 | 864.48 |
| BVLAErackad | ud | Accesorios de montaje y mateiral auxiliar para repartidor de voz (material) | 1 | 450 | 450.00 |
| A0128 | h | Oficial 1ª instalador de comunicaciones | 2 | 18.24 | 36.48 |
| A0138 | h | Ayudante instalador de comunicaciones | 2 | 16.4 | 32.80 |
|  |  | Total |  |  | 5239.84 |

**19.01.05** m Bandeja lisa de material aislante de 60x100 mm con tapa
551 m × 6.57 = 3620.07
Bandeja lisa de material aislante y no propagador de la llama, de acuerdo con la norma UNE-EN 61537 de dimensiones 60x100 mm y parte proporcional de accesorios, sirga y soportes.Incluso pintado según RAL de acuerdo a instrucciones de D.F. Completamente instalada.

| Código | Ud | Descripción | Rendimiento | Precio | Importe |
|---|---|---|---|---|---|
| BRBBFbab | m | Bandeja de material aislante lisa con tapa de 60x100 mm (material) | 1 | 1.41 | 1.41 |
| BRBBGbab | pp | Accesorios y soportaciones para bandeja lisa de material aislant (material) | 1 | 1.7 | 1.70 |
| A0121 | h | Oficial 1ª electricista | 0.1 | 18.24 | 1.82 |
| A0131 | h | Ayudante electricista | 0.1 | 16.4 | 1.64 |
|  |  | Total |  |  | 6.57 |

**19.01.06** m Cable interior de 4 fibras ópticas INTERIOR multimodo de índice
4165 m × 3.21 = 13369.65
Cable interior de 4 fibras ópticas multimodo de índice gradual tipo OM4 50/125, con envoltura del núcleo y cubierta libre de halógenos, protección anti-roedores, y cumpliendo los requisitos mínimos de atenuación y ancho de banda establecidos por el estándar EN 50173, incluyendo parte proporcional de accesorios y conectores. Completamente instalado. Marca/modelo: SYSTIMAX /NEXANS/BRAND REX o equivalente

| Código | Ud | Descripción | Rendimiento | Precio | Importe |
|---|---|---|---|---|---|
| BQJC5bda | m | Cable interior de 4 F.O. multimodo de índice gradual tipo OM3e 50/125, con envoltura del núcleo y cubierta libre de halógenos, protección anti-roedores, y cumpliendo los requisitos mínimos de atenuación y ancho de banda establecidos por el estándard EN 50173 (material) | 1 | 1.39 | 1.39 |
| BQJC6bda | pp | Accesorios y conectores para cable interior de 4 fibras ópticas (material) | 1 | 0.26 | 0.26 |
| A0121 | h | Oficial 1ª electricista | 0.045 | 18.24 | 0.82 |
| A0131 | h | Ayudante electricista | 0.045 | 16.4 | 0.74 |
|  |  | Total |  |  | 3.21 |

**19.01.07** ud Toma simple de voz/datos de ejecución empotrada/superficie tipo
78 ud × 16.3 = 1271.40
Toma simple de voz/datos de ejecución empotrada/superficie compuesta por un conector hembra tipo RJ45 sin pantalla categoría 6A, caja aislante, soporte, frontal y marco embellecedor según la serie de mecanismos eléctricos, con conexión por desplazamiento de aislante (IDC) y cumpliendo la designación correspondiente de la norma internacional ISO/IEC 11801, incluso accesorios y conectores. Completamente instalado. Marca/modelo: SISTIMAX o equivalente

| Código | Ud | Descripción | Rendimiento | Precio | Importe |
|---|---|---|---|---|---|
| BVLD3aaa | ud | Toma simple de voz/datos RJ45 sin pantalla categoría 5e (material) | 1 | 4.1 | 4.10 |
| BVLD4c | ud | Accesorios y conectores para toma simple de voz/datos de ejecuci (material) | 1 | 7 | 7.00 |
| A0128 | h | Oficial 1ª instalador de comunicaciones | 0.15 | 18.24 | 2.74 |
| A0138 | h | Ayudante instalador de comunicaciones | 0.15 | 16.4 | 2.46 |
|  |  | Total |  |  | 16.3 |

**19.01.08** ud Punto de conexión voz/datos,PUESTOS conductor de 4 pares U/UTP,
78 ud × 17.46 = 1361.88
Punto de conexión voz/datos PUESTOS incluyendo conductor de 4 pares trenzados U/UTP, de categoría 6A según norma ISO/IEC 11801 2ª edición, bajo tubo plástico libre de halógenos rígido en ejecución vista en falso techo y tubo flexible empotrado en bajantes y caja, desde caja de derivación a punto y línea hasta distribuidor tendida por bandeja. Completamente instalado. Marca/modelo: SYSTIMAX /NEXANS/BRAND REX o equivalente

| Código | Ud | Descripción | Rendimiento | Precio | Importe |
|---|---|---|---|---|---|
| BRHG3aaa | ud | Punto de conexión voz/datos con conductor de 4 pares trenzados U (material) | 1 | 14 | 14.00 |
| A0121 | h | Oficial 1ª electricista | 0.1 | 18.24 | 1.82 |
| A0131 | h | Ayudante electricista | 0.1 | 16.4 | 1.64 |
|  |  | Total |  |  | 17.46 |

| Medición | Uds. | Parcial |
|---|---|---|
| puestos | 78 | 78.00 |
| Total |  | 78 |

**19.01.09** m Bandeja rejilla de varillas de acero electros., zincado bicromat
738 m × 7.58 = 5594.04
Bandeja de rejilla de varillas de acero electrosoldadas de 5 mm de diámetro, zincado bicromatado, dimensiones 100x62 mm según UNE-EN 61537, con parte proporcional de uniones, accesorios, soportes y cable de protección de cobre desnudo de 16mm2. Completamente instalada.

| Código | Ud | Descripción | Rendimiento | Precio | Importe |
|---|---|---|---|---|---|
| BRBAHcaa | m | Bandeja de rejilla, zincado bicromatado, de 100x62 mm. (material) | 1 | 1.41 | 1.41 |
| BRBAIcaa | pp | Accesorios y soportaciones para bandeja de rejilla, zincado bicr (material) | 1 | 1.76 | 1.76 |
| BQFAMaa | pp | Conductor de cobre desnudo 16mm² y accesorios para puesta a tier (material) | 1 | 0.95 | 0.95 |
| A0121 | h | Oficial 1ª electricista | 0.1 | 18.24 | 1.82 |
| A0131 | h | Ayudante electricista | 0.1 | 16.4 | 1.64 |
|  |  | Total |  |  | 7.58 |

**19.01.10** m Bandeja rejilla de varillas de acero electros., zincado bicromat
10 m × 9.6 = 96.00
Bandeja de rejilla de varillas de acero electrosoldadas de 5 mm de diámetro, zincado bicromatado, dimensiones 200x62 mm según UNE-EN 61537, con parte proporcional de uniones, accesorios, soportes y cable de protección de cobre desnudo de 16mm2. Completamente instalada.

| Código | Ud | Descripción | Rendimiento | Precio | Importe |
|---|---|---|---|---|---|
| BRBAHfaa | m | Bandeja de rejilla, zincado bicromatado, de 200x62 mm. (material) | 1 | 2.85 | 2.85 |
| BRBAIfaa | pp | Accesorios y soportaciones para bandeja de rejilla, zincado bicr (material) | 1 | 2.34 | 2.34 |
| BQFAMba | pp | Conductor de cobre desnudo 16mm² y accesorios para puesta a tier (material) | 1 | 0.95 | 0.95 |
| A0121 | h | Oficial 1ª electricista | 0.1 | 18.24 | 1.82 |
| A0131 | h | Ayudante electricista | 0.1 | 16.4 | 1.64 |
|  |  | Total |  |  | 9.6 |

**19.01.11** ud Conjunto de ayudas de obra civil para dejar la instalación de CO
1 ud × 478.23 = 478.23
Conjunto de ayudas de obra civil para dejar la instalación de COMUNICACIONES Y SEGURIDAD completamente terminada, incluyendo:
Apertura y tapado de rozas.
Apertura de agujeros en paramentos tanto en horizontales como verticales.
Colocación de pasamuros.
Fijación de soportes.
Construcción de bancadas y hornacinas.
Colocación y recibido de cajas para elementos empotrados.
Apertura de agujeros en falsos techos de todo tipo y materiales.
Descarga y elevación de materiales (si no precisan transportes especiales).
Sellado de agujeros y huecos de paso de instalaciones.
Soporte de placas solares y fotovoltaicas.
Tapas para registro en montantes y falsos techos de todo tipo y material para instalaciones.
Tapas de arquetas en todo tipo de suelos.
En general, todo aquello necesario (material y mano de obra) para el montaje de la instalación i coordinación con obra civil y arquitectura, de acuerdo con las instrucciones de la dirección facultativa de obra.

| Código | Ud | Descripción | Rendimiento | Precio | Importe |
|---|---|---|---|---|---|
| B1KA1ha | ud | Material ayudas de albañileria de la instalación de COMUNCIACION (material) | 1 | 411.53 | 411.53 |
| A0125 | h | Oficial 1ª albañil | 2 | 17.66 | 35.32 |
| A0165 | h | Peón | 2 | 15.69 | 31.38 |
|  |  | Total |  |  | 478.23 |

### 19.02 CIRCUITO CERRADO TELEVISION CCTV (12/06/2017)
Importe: 37865.96

**19.02.01** ud Armario rack mural CCTV
1 ud × 3239.68 = 3239.68
Armario rack mural RACK CCTV compuesto por:
- 1 Armario rack de 16 U de altura de 797x520x435 mm, con puerta transparente, y cierre de seguridad.
- 1 Regletera de 8 enchufes Schuko fijada en estructura con interruptor.
- 3 Patch-Panels 19" de 24 puertos RJ45 UTP categoría 6.
- Juego de etiquetas.
- Espacio para 2 Patch-Panels 19" de 24 puertos RJ45 UTP categoría 6.
- 3 Pasahilos horizontales con anillas para organización del cableado.
- 36 Latiguillos flexibles de 1 m con cable U/UTP categoría 6 y doble conector RJ45.
- 36 Latiguillos flexibles de 2 m con cable U/UTP categoría 6 y doble conector RJ45.
- Bandejas y espacio para equipos CCTV, grabador digital, servidor concentrador alarmas, equipos cliente remoto, etc
Incluyendo accesorios de montaje y materiral auxiliar. Completamente instalado, cableado, y verificado. Marca/modelo: SYSTIMAX / NEXANS/BRAND REX o equivalente.

| Código | Ud | Descripción | Rendimiento | Precio | Importe |
|---|---|---|---|---|---|
| RACKaa44a | ud | rack 16U (material) | 1 | 200 | 200.00 |
| RACKbada | ud | Kit de ventilación formado por 4 ventiladores (material) | 1 | 180 | 180.00 |
| RACKcada | ud | Regletera de 8 enchufes shucko con interruptor (material) | 1 | 75 | 75.00 |
| RACKdada | ud | Juego de etiquetas (material) | 1 | 30 | 30.00 |
| RACKeada | ud | Bandeja extraible portaequipos de 600 mm. de fondo (material) | 1 | 85 | 85.00 |
| RACKfada | ud | Patch-Panel 19" de 24 puertos RJ45 UTP categoría 6A (material) | 3 | 212 | 636.00 |
| BVLADgggada | ud | Pasahilos horizontales con anillas para organización del cablead (material) | 8 | 45 | 360.00 |
| RACKgada | ud | Latiguillo flexible de 1 m con cable U/UTP categoría 6A y doble (material) | 36 | 6.9 | 248.40 |
| RACKhada | ud | Latiguillo flexible de 2 m con cable U/UTP categoría 6A y doble (material) | 36 | 8.5 | 306.00 |
| RACKiada | ud | Bandeja modular telescópica para distribución de F.O multimodo O (material) | 4 | 150 | 600.00 |
| RACKjada | ud | Cassette de 12 adaptadores LC multimodo OM4 50/125 equipado con (material) | 0 | 203 | 0.00 |
| RACKkada | ud | Latiguillo doble de F.O.Mulimodo OM4 50/125 de 1,2 m de longitud (material) | 0 | 15.01 | 0.00 |
| RACKlada | ud | Latiguillo doble de F.O.Mulimodo OM4 50/125 de 3 m de longitud y (material) | 0 | 18.01 | 0.00 |
| BVLAEracka59 | ud | Accesorios de montaje y mateiral auxiliar para repartidor de voz (material) | 1 | 450 | 450.00 |
| A0128 | h | Oficial 1ª instalador de comunicaciones | 2 | 18.24 | 36.48 |
| A0138 | h | Ayudante instalador de comunicaciones | 2 | 16.4 | 32.80 |
|  |  | Total |  |  | 3239.68 |

**19.02.02** ud Cámara compacta (12/06/2017)
12 ud × 312.13 = 3745.56
Suministro e Instalación de cámara compacta de red IP de alto rendimiento para aplicaciones profesionales de vigilancia y monitorización remota. Diseño discreto, apto para exteriores y a prueba de agresiones. Dispone de sensor CMOS de exploración progresiva 1/2.8 ", óptica 2,8 -12 mm, lente motorizada, autoiris DC, conmutación modo dia-noche, filtro mecánico corte IR, WDR 120 dB, resolución máxima 1920 x 1080 , 25 fps, IP66,IK10, audio, rango iluminador IR hasta 30 metros, alimentación PoE 12 V DC. Incluidos accesorios, soporrte y conectores tanto para montaje en pared como en techo y caja para cableado para cámara bullet. Completamente montado e instalado. Marca/modelo: Scati SEC-3511NR-EXMA2+ SES-1260/TESCO o equivalente. COMPATIBLE CON SISTEMA CCTV EXISTENTE EN ACTUAL MERCADO CENTRAL

| Código | Ud | Descripción | Rendimiento | Precio | Importe |
|---|---|---|---|---|---|
| XCS0711aa | ud | Cámara interior (material) | 1 | 267 | 267.00 |
| XCS0712aa | ud | Accesorios y conectores (material) | 1 | 36 | 36.00 |
| A0129 | h | Oficial 1ª instalador de seguridad | 0.3 | 16.02 | 4.81 |
| A0139 | h | Ayudante instalador de seguridad | 0.3 | 14.4 | 4.32 |
|  |  | Total |  |  | 312.13 |

**19.02.03** ud Cámara minidomo (12/06/2017)
10 ud × 386.23 = 3862.30
Suministro e Instalación de cámara minidomo de red IP de alto rendimiento para aplicaciones profesionales de vigilancia y monitorización remota. Diseño discreto, apto para interiores. Dispone de sensor CMOS de exploración progresiva 1/2.8 ", óptica 2,8 -12 mm, lente motorizada, autoiris DC, conmutación modo dia-noche, filtro mecánico corte IR, WDR 140 dB, resolución máxima 1920 x 1080 , 25 fps, IK10, audio, rango iluminador IR hasta 30 metros, alimentación PoE 12 V DC. Incluidos accesorios, soporrte y conectores tanto para montaje en pared como en techo. Completamente montado e instalado. Marca/modelo: Scati SIM-3501VR-EXM+ SES-1227/TESCO o equivalente. COMPATIBLE CON SISTEMA CCTV EXISTENTE EN ACTUAL MERCADO CENTRAL

| Código | Ud | Descripción | Rendimiento | Precio | Importe |
|---|---|---|---|---|---|
| XCS0711a | ud | Cámara interior (material) | 1 | 345 | 345.00 |
| XCS0712a | ud | Accesorios y conectores (material) | 1 | 32.1 | 32.10 |
| A0129 | h | Oficial 1ª instalador de seguridad | 0.3 | 16.02 | 4.81 |
| A0139 | h | Ayudante instalador de seguridad | 0.3 | 14.4 | 4.32 |
|  |  | Total |  |  | 386.23 |

**19.02.04** ud Cámara interior (12/06/2017)
4 ud × 498.13 = 1992.52
Suministro e Instalación de cámara minidomo de red IP de alto rendimiento para aplicaciones profesionales de vigilancia y monitorización remota. Diseño discreto, apto para exteriores y a prueba de agresiones. Dispone de sensor CMOS de exploración progresiva1/2.8" ,óptica 2,8 mm, conmutación modo dia-noche, filtro mecánico corte IR, WDR 120 dB, resolución máxima 1920 x 1080 , 25 fps, IP66,IK08, audio, rango iluminador IR hasta 10 metros, alimentación PoE 12 V DC. Incluidos accesorios, soporrte y conectores tanto para montaje en pared como en techo. Completamente montado e instalado. Marca/modelo: Scati SEM-3511NVR-EXY2/TESCO o equivalente. COMPATIBLE CON SISTEMA CCTV EXISTENTE EN ACTUAL MERCADO CENTRAL

| Código | Ud | Descripción | Rendimiento | Precio | Importe |
|---|---|---|---|---|---|
| XCS0711 | ud | Cámara interior (material) | 1 | 459 | 459.00 |
| XCS0712 | ud | Accesorios y conectores (material) | 1 | 30 | 30.00 |
| A0129 | h | Oficial 1ª instalador de seguridad | 0.3 | 16.02 | 4.81 |
| A0139 | h | Ayudante instalador de seguridad | 0.3 | 14.4 | 4.32 |
|  |  | Total |  |  | 498.13 |

**19.02.05** ud Cámara interior (12/06/2017)
10 ud × 259.13 = 2591.30
Suministro e Instalación de cámara minidomo de red IP de alto rendimiento para aplicaciones profesionales de vigilancia y monitorización remota. Diseño discreto, apto para exteriores y a prueba de agresiones. Dispone de sensor CMOS de exploración progresiva 1/3", ÓPTICA 2,8-12 mm, ÁNGULO VISIÓN 113-33,8ª, autoiris DC, conmutación modo dia-noche, filtro mecánico corte IR, WDR 120 dB, resolución máxima 1920 x 1080 , 25 fps, IP66,IK10, audio, rango iluminador IR hasta 20 metros, alimentación PoE 12 V DC. Incluidos accesorios, soporrte y conectores tanto para montaje en pared como en techo. Completamente montado e instalado. Marca/modelo: Scati SEM-3511VR-EXA+ SES-1227/TESCO o equivalente. COMPATIBLE CON SISTEMA CCTV EXISTENTE EN ACTUAL MERCADO CENTRAL

| Código | Ud | Descripción | Rendimiento | Precio | Importe |
|---|---|---|---|---|---|
| XCS0711b | ud | Cámara interior (material) | 1 | 220 | 220.00 |
| XCS0712b | ud | Accesorios y conectores (material) | 1 | 30 | 30.00 |
| A0129 | h | Oficial 1ª instalador de seguridad | 0.3 | 16.02 | 4.81 |
| A0139 | h | Ayudante instalador de seguridad | 0.3 | 14.4 | 4.32 |
|  |  | Total |  |  | 259.13 |

**19.02.06** ud Cámara panorámica (12/06/2017)
1 ud × 498.13 = 498.13
Suministro e Instalación de cámara de visión panorámica De red IP, 6 Mp de alto rendimiento para aplicaciones profesionales de vigilancia y monitorización remota. Diseño discreto, Dispone de sensor CMOS de exploración progresiva 1/1,8", Óptica fija 1,27 mm, ÁNGULO VISIÓN 360ª, conmutación modo dia-noche, filtro mecánico corte IR, resolución máxima 3072 x 2048 , 25 fps, IP66,IK10, audio, rango iluminador IR hasta 15 metros, alimentación PoE 12 V DC. Incluidos accesorios, soporrte y conectores tanto para montaje en pared como en techo. Completamente montado e instalado. Marca/modelo: Scati SEM-3701NR-EO/TESCO o equivalente. COMPATIBLE CON SISTEMA CCTV EXISTENTE EN ACTUAL MERCADO CENTRAL

| Código | Ud | Descripción | Rendimiento | Precio | Importe |
|---|---|---|---|---|---|
| XCS0711 | ud | Cámara interior | 1 | 459 | 459.00 |
| XCS0712 | ud | Accesorios y conectores | 1 | 30 | 30.00 |
| A0129 | h | Oficial 1ª instalador de seguridad | 0.3 | 16.02 | 4.81 |
| A0139 | h | Ayudante instalador de seguridad | 0.3 | 14.4 | 4.32 |
|  |  | Total |  |  | 498.13 |

**19.02.07** ud Videograbador digital, codec de compresión H264 con disco duro d (12/06/2017)
1 ud × 4104.25 = 4104.25
Videograbador digital, con licencia LIC-1P-1CH de grabación IP para 4 canales, ampliable hasta 64, y 34 licencias software de ampliación, captura de video hasta 25 fps por canal y resolución megapixel, sistema operativo Linux. interfaz de red GigaEthernet 2 x RJ45 10/100/1000, Almacenamiento total 32 TB, 1 puerto serie RS-232, 16 entradas y 4 salidas disponibles, ampliable a 20 I/O con IP-IO-Module/RS-IO-Module (opcional), formato rack 2U 19 ", dimensiones 90x441x470 mm., fuente alimentación 220 V AC. Completamente instalado. Marca/modelo: Scati VSJ-LXU-X02-32TB/TESCO o equivalente. COMPATIBLE CON SISTEMA CCTV EXISTENTE EN ACTUAL MERCADO CENTRAL.

| Código | Ud | Descripción | Rendimiento | Precio | Importe |
|---|---|---|---|---|---|
| BVFHFgcaaaa | ud | Videograbador digital , codec de compresión H264 (material) | 1 | 4061 | 4061.00 |
| BVFHGgaa | ud | Accesorios y conectores para videogravador digital (material) | 1 | 25 | 25.00 |
| A0129 | h | Oficial 1ª instalador de seguridad | 0.6 | 16.02 | 9.61 |
| A0139 | h | Ayudante instalador de seguridad | 0.6 | 14.4 | 8.64 |
|  |  | Total |  |  | 4104.25 |

**19.02.08** ud Sai line interactive (12/06/2017)
1 ud × 1343.25 = 1343.25
Equipo de alimentación ininterrumpida SAI (UPS) con tecnología line-interactive, formato torre/rack, display LCD orientable, integrado con suite Scati Vision de grabadores. Potencia 3 KVA. Incluso accesorios y conectores. Completamente instalado. Marca/modelo: Scati SL-SAI3000 o equivalente.

| Código | Ud | Descripción | Rendimiento | Precio | Importe |
|---|---|---|---|---|---|
| BVFHFgcaaa | ud | Sai line interactive (material) | 1 | 1300 | 1300.00 |
| BVFHGga | ud | Accesorios y conectores para SAI (material) | 1 | 25 | 25.00 |
| A0129 | h | Oficial 1ª instalador de seguridad | 0.6 | 16.02 | 9.61 |
| A0139 | h | Ayudante instalador de seguridad | 0.6 | 14.4 | 8.64 |
|  |  | Total |  |  | 1343.25 |

**19.02.09** ud Equipo cliente remoto (12/06/2017)
1 ud × 1721.25 = 1721.25
Estación de trabajo con procesador avanzado, sistema operativo Windows 7 Professional, interfaz de red GigaEthernet 1 x RJ45 10/100/1000, gestión de salida monitor dual, salidas de video 1 VGA, 1 DVI-D, 1 HDMI, gestión via TCP/IP de hasta 500 equipos de grabación Scati Vision, video en vivo, reproducción, descarga de video, etc recepción y monitorización de alarmas, función "heartbeat" estado on line equipos grabación, fuente alimentación 240 V AC, incluyendo licencia LICSUWA500 Completamente instalado. Marca/modelo: Scati SW010-W7P-CM1/TESCO o equivalente. COMPATIBLE CON SISTEMA CCTV EXISTENTE EN ACTUAL MERCADO CENTRAL.

| Código | Ud | Descripción | Rendimiento | Precio | Importe |
|---|---|---|---|---|---|
| BVFHFgcaaab | ud | Estación de trabajo con procesador avanzado, sistema operativo W (material) | 1 | 1678 | 1678.00 |
| BVFHGgab | ud | Accesorios y conectores para estación de trabajo (material) | 1 | 25 | 25.00 |
| A0129 | h | Oficial 1ª instalador de seguridad | 0.6 | 16.02 | 9.61 |
| A0139 | h | Ayudante instalador de seguridad | 0.6 | 14.4 | 8.64 |
|  |  | Total |  |  | 1721.25 |

**19.02.10** ud Monitor TFT de 27", kit teclado y ratón USB (12/06/2017)
2 ud × 295.91 = 591.82
Monitor TFT de 21,5", 1080p, resolución de aspecto 16:9, brillo 250 cd/m2, teclado y ratón USB, Incluidos accesorios y conectores. Completamente montado e instalado. Marca/modelo: Scati SL-MON21 o equivalente

| Código | Ud | Descripción | Rendimiento | Precio | Importe |
|---|---|---|---|---|---|
| XCS0713 | ud | Monitor TFT de 19" (material) | 1 | 290 | 290.00 |
| XCS0714 | ud | Accesorios y conectores (material) | 1 | 5 | 5.00 |
| A0129 | h | Oficial 1ª instalador de seguridad | 0.03 | 16.02 | 0.48 |
| A0139 | h | Ayudante instalador de seguridad | 0.03 | 14.4 | 0.43 |
|  |  | Total |  |  | 295.91 |

**19.02.11** ud Servidor concentrador de alarmas SCATI-HUB (12/06/2017)
1 ud × 3743.25 = 3743.25
Servidor concentrador de alarmas SCATI-HUB, sistema operativo Windows 7 Embedded, servidor 1U formato rack 19", fuente de alimentación y tarjeta de redundancia con S.O instalado en disco duro de espejo con las siguientes funciones:
- Recepción de alarmas de los grabadores Scati Hub
- Recepción de alarmas de sistemas de terceros. (formato XML)
- definición de actuaciones a realizar en función de cada alarma.
- Envío de alarmas mediante protocolo UDP Multicast a todas las aplicaciones de cliente.
- Gestión del flujo de trabajo.
Incluyendo licencia LICSHUB-CL15 Completamente instalado. Marca/modelo: Scati SHUB000-W7E-SM0 + LIC-SHUB-CLI5/TESCO o equivalente. COMPATIBLE CON SISTEMA CCTV EXISTENTE EN ACTUAL MERCADO CENTRAL.

| Código | Ud | Descripción | Rendimiento | Precio | Importe |
|---|---|---|---|---|---|
| BVFHFgcaaaba | ud | Servidor concentrador de alarmas SCATI-HUB, sistema operativo Wi (material) | 1 | 3700 | 3700.00 |
| BVFHGgaba | ud | Accesorios y conectores para estación de trabajo (material) | 1 | 25 | 25.00 |
| A0129 | h | Oficial 1ª instalador de seguridad | 0.6 | 16.02 | 9.61 |
| A0139 | h | Ayudante instalador de seguridad | 0.6 | 14.4 | 8.64 |
|  |  | Total |  |  | 3743.25 |

**19.02.12** ud Switch
3 ud × 753.91 = 2261.73
Switch autónomo de cabecera para distribución IPTV de 24 puertos a 10/100 Mbps Fast ethernet más dos puertos Gigabit de cobre más 2 puertos Gigabit combo cobre/SFP, alimentación POE, incluidos latiguillos de 1 metro UTP cat. 6a, incluso conectores y accesorios. Completamente instalado. Marca/modelo: Scati SL-SW24F/24P o equivalente

| Código | Ud | Descripción | Rendimiento | Precio | Importe |
|---|---|---|---|---|---|
| BVECIba | ud | Switch (material) | 1 | 650 | 650.00 |
| BVECJba | ud | Latiguillos (material) | 1 | 100 | 100.00 |
| A0128 | h | Oficial 1ª instalador de comunicaciones | 0.113 | 18.24 | 2.06 |
| A0138 | h | Ayudante instalador de comunicaciones | 0.113 | 16.4 | 1.85 |
|  |  | Total |  |  | 753.91 |

**19.02.13** ud Toma simple de voz/datos de ejecución superficie tipo RJ45 sin p
62 ud × 18.36 = 1138.32
Toma simple de voz/datos de ejecución superficie compuesta por un conector hembra tipo RJ45 sin pantalla categoría 6a, caja aislante, soporte, frontal y marco embellecedor según la serie de mecanismos eléctricos, con conexión por desplazamiento de aislante (IDC) y cumpliendo la designación correspondiente de la norma internacional ISO/IEC 11801, incluso accesorios y conectores. Completamente instalado. Marca/modelo: Brand-Rex, NIESSEN ZENITo equivalente

| Código | Ud | Descripción | Rendimiento | Precio | Importe |
|---|---|---|---|---|---|
| BVLD3aca | ud | Toma simple de voz/datos RJ45 sin pantalla categoría 6a (material) | 1 | 8.5 | 8.50 |
| BVLD4b | ud | Accesorios y conectores para toma simple de voz/datos de ejecuci (material) | 1 | 8.3 | 8.30 |
| A0128 | h | Oficial 1ª instalador de comunicaciones | 0.045 | 18.24 | 0.82 |
| A0138 | h | Ayudante instalador de comunicaciones | 0.045 | 16.4 | 0.74 |
|  |  | Total |  |  | 18.36 |

**19.02.14** ud Punto de conexión voz/datos, conductor de 4 pares UTP, categoria
62 ud × 46.8 = 2901.60
Punto de conexión voz/datos incluyendo conductor de 4 pares trenzados UTP, de categoría 6a con diámetro de conductor 0,574 mm (23 AWG) según norma ISO/IEC DIS 11801, incluyendo tubo de PVC rígido en ejecución vista en falso techo y tubo de PVC flexible empotrado en bajantes y caja, desde caja de derivación a punto y línea hasta repartidor, con parte proporcional de tubo o bandeja de PVC rígido en montaje superfície. Completamente instalado. Incluidos accesorios y conectores. Marca/modelo: Brand-Rex o equivalente

| Código | Ud | Descripción | Rendimiento | Precio | Importe |
|---|---|---|---|---|---|
| BRHG3da1a | ud | Punto de conexión voz/datos con conductor de 4 pares UTP, de cat (material) | 1 | 43.72 | 43.72 |
| A0128 | h | Oficial 1ª instalador de comunicaciones | 0.089 | 18.24 | 1.62 |
| A0138 | h | Ayudante instalador de comunicaciones | 0.089 | 16.4 | 1.46 |
|  |  | Total |  |  | 46.8 |

**19.02.15** ud Camara existente
25 ud × 46.8 = 1170.00
Adecuación de cámara CCTV existente a nuevo sistema integrado, comprobación estado de funcionamiento, limpieza, incluso nueva orientación o desplazamiento de acuerdo a nueva arquitectura si es necesario.Incluidos accesorios y conectores. Completamente instalado.

| Código | Ud | Descripción | Rendimiento | Precio | Importe |
|---|---|---|---|---|---|
| BRHG3da1b | ud | Punto de conexión voz/datos con conductor de 4 pares UTP, de cat (material) | 1 | 43.72 | 43.72 |
| A0128 | h | Oficial 1ª instalador de comunicaciones | 0.089 | 18.24 | 1.62 |
| A0138 | h | Ayudante instalador de comunicaciones | 0.089 | 16.4 | 1.46 |
|  |  | Total |  |  | 46.8 |

**19.02.16** ud Certificación para enlace de voz y datos, registros y emisión de
62 ud × 4 = 248.00
Certificación para enlace de voz y datos, con registros y emisión de certificados de la calidad de la transmisión de acuerdo con la clase del enlace y categoría de sus componenetes

| Código | Ud | Descripción | Rendimiento | Precio | Importe |
|---|---|---|---|---|---|
| BVLDK | ud | Certificación para enlace de voz y datos, con registros y emisió (material) | 1 | 4 | 4.00 |
|  |  | Total |  |  | 4 |

**19.02.17** ud Puesta en marcha del sistema de CCTV
1 ud × 420 = 420.00
Puesta en marcha del sistema de CCTV incluyendo software estándar, programación específica para la visualización y grabación de video en alta calidad, compresión de video en formatos JPEG, MPEG-4 y T.264, pruebas y demostraciones para su perfecto funcionamiento. Completamente instalado.

| Código | Ud | Descripción | Rendimiento | Precio | Importe |
|---|---|---|---|---|---|
| BBGHA7eX | ud | Puesta en marcha del sistema de CCTV compuesto por 160 puntos. (material) | 1 | 420 | 420.00 |
|  |  | Total |  |  | 420 |

**19.02.18** ud Formación tecnicos del sistema de CCTV
1 ud × 1193 = 1193.00
Formación in situ a los técnicos del integrador y/o usuario final a nivel de operador, máximo 15 asistentes, del sistema de CCTV. Completamente instalado.

| Código | Ud | Descripción | Rendimiento | Precio | Importe |
|---|---|---|---|---|---|
| BBGHA7eXa | ud | Formación del sistema de CCTV compuesto por 160 puntos. (material) | 1 | 1193 | 1193.00 |
|  |  | Total |  |  | 1193 |

**19.02.19** CO Conexión con sistema existente CCTV
1 CO × 1100 = 1100.00
Conexión y adecuación de nuevo sistema CCTV Scati con sistema existente Samsung/Pesco, incluyendo las 26 cámaras existentes, equipos videograbación, monitores, conexionado, cableado, accesorios, adaptación software y programación de ambos sistemas. Completamente instalado.

| Código | Ud | Descripción | Rendimiento | Precio | Importe |
|---|---|---|---|---|---|
| BBGHA7eXc | ud | conexión entre nuevo y existente sistemas CCTV (material) | 1 | 1100 | 1100.00 |
|  |  | Total |  |  | 1100 |

### 19.03 SEGURIDAD CONTRAINTRUSISMO (12/06/2017)
Importe: 6387.29

**19.03.01** ud Central de seguridad microprocesada, bidireccional, para 8 zonas (12/06/2017)
1 ud × 276.51 = 276.51
Central de seguridad microprocesada, control bidireccional, para 8-16 zonas programables, ampliable 48 zonas cableadas y zonas vía radio supervisadas, códigos de acceso, relés de alarma para conexión central de incendios y resto de centrales, fuente de alimentación de 1A y batería de emergencia para funcionamiento de hasta 1 hora en alarma y 72 horas en reposo. Dimensiones: 290x290x92mm. Completamente instalada. Marca/modelo: NETWORX NX8LXTR o equivalente

| Código | Ud | Descripción | Rendimiento | Precio | Importe |
|---|---|---|---|---|---|
| BNCA2aaa | ud | Central de seguridad bidireccional para 8 zonas programables, am (material) | 1 | 216.07 | 216.07 |
| BNCA3aa | ud | Pequeño material para montaje central de seguridad (material) | 1 | 33.06 | 33.06 |
| A0129 | h | Oficial 1ª instalador de seguridad | 0.9 | 16.02 | 14.42 |
| A0139 | h | Ayudante instalador de seguridad | 0.9 | 14.4 | 12.96 |
|  |  | Total |  |  | 276.51 |

**19.03.02** ud Interfaz para programación local de la central de seguridad (12/06/2017)
1 ud × 336.96 = 336.96
Interfaz de conexión directa para programación local mediante ordenador de la central de seguridad. Junto con programas de control bidireccional DL900. Conexión a PC por puerto RS232. Dimensiones: 96x42x22mm Completamente montado e instalado. Marca/modelo: NETWORX NX586E o equivalente

| Código | Ud | Descripción | Rendimiento | Precio | Importe |
|---|---|---|---|---|---|
| XXCS020601 | ud | Interfaz de conexión directa para programación local mediante or (material) | 1 | 112.31 | 112.31 |
| XXCS020602 | ud | Programa control (material) | 1 | 221.91 | 221.91 |
| A0129 | h | Oficial 1ª instalador de seguridad | 0.09 | 16.02 | 1.44 |
| A0139 | h | Ayudante instalador de seguridad | 0.09 | 14.4 | 1.30 |
|  |  | Total |  |  | 336.96 |

**19.03.03** ud Teclado consola alfanumérica, con 2 líneas de 16 caracteres. (12/06/2017)
1 ud × 99.37 = 99.37
Teclado consola alfanumérica, con display LCD de visión gran-angular, con 2 líneas de 16 caracteres, programable para cada punto de protección. Incorpora zumbador y leds de estado. Dimensiones: 158x135x30mm. Completamente instalado. Marca/modelo: NETWORX NX1348E o equivalente

| Código | Ud | Descripción | Rendimiento | Precio | Importe |
|---|---|---|---|---|---|
| BNCC1bba | ud | Teclado consola alfanumérica, con 2 líneas de 16 caracteres (material) | 1 | 94.81 | 94.81 |
| A0129 | h | Oficial 1ª instalador de seguridad | 0.15 | 16.02 | 2.40 |
| A0139 | h | Ayudante instalador de seguridad | 0.15 | 14.4 | 2.16 |
|  |  | Total |  |  | 99.37 |

**19.03.04** ud Detector bivolumétrico i microondas Doppler (12/06/2017)
16 ud × 101.22 = 1619.52
Detector volumétrico de doble tecnología infrarrojos/microondas, con antienmascaramiento por infrarrojos activos (cumple normativa EN50131-2-4 grado 3). Cobertura de 15 m/90°. Tecnología anticamuflaje, que asegura la detección y el funcionamiento AND (Y) de las dos tecnologías en presencia de temperatura ambiental crítica y/o intentos de camuflaje. Avanzado sistema de antienmascaramiento por infrarrojos, para aplicaciones de muy alta seguridad. Completamente instalado. Marca/modelo: GUARDALL DT15AM o equivalente

| Código | Ud | Descripción | Rendimiento | Precio | Importe |
|---|---|---|---|---|---|
| BNAD1caa | ud | Detector vibolumétrico infrarrojos y microondas, para interior (material) | 1 | 98.8 | 98.80 |
| BNAD2a | ud | Pequeño material para montaje detectores bivolumétricos (material) | 1 | 0.6 | 0.60 |
| A0139 | h | Ayudante instalador de seguridad | 0.06 | 14.4 | 0.86 |
| A0129 | h | Oficial 1ª instalador de seguridad | 0.06 | 16.02 | 0.96 |
|  |  | Total |  |  | 101.22 |

**19.03.05** ud Detector de apertura alta seguridad, por contacto magnético, par (12/06/2017)
23 ud × 111.43 = 2562.89
Detector de apertura de alta seguridad, por contacto magnético, para montaje de superficie , en marco puertas , compuesto por interruptor magnético e imán alojados en cajas metálicas con protección contra sabotaje y contra sabotaje magnético externo, placa de soporte y separador. Completamente instalado. Marca/modelo: CASMAR GS194 o equivalente

| Código | Ud | Descripción | Rendimiento | Precio | Importe |
|---|---|---|---|---|---|
| BNAA3ba | ud | Detector de apertura de alta seguridad por contacto magnético. (material) | 1 | 103.37 | 103.37 |
| BNAA7b | ud | Pequeño material para montaje contacto magnético de alta segurid (material) | 1 | 5.5 | 5.50 |
| A0129 | h | Oficial 1ª instalador de seguridad | 0.084 | 16.02 | 1.35 |
| A0139 | h | Ayudante instalador de seguridad | 0.084 | 14.4 | 1.21 |
|  |  | Total |  |  | 111.43 |

**19.03.06** ud Sirena electrónica de alarma para exteriores, auto proteguida, p (12/06/2017)
2 ud × 99.42 = 198.84
Sirena electrónica de alarma para exteriores, auto proteguida, protección anti-apertura y anti-arranque, con óptico destellante de filamento de color azul., grado de protección IP44, potencia acústica de 85 dB., incluyendo embellecedor y caja de protección. Completamente instalada. Marca/modelo: SAEL 2000 GR o equivalente

| Código | Ud | Descripción | Rendimiento | Precio | Importe |
|---|---|---|---|---|---|
| BMCC5bb1 | ud | Sirena electrónica de alarma para exteriores, auto proteguida, p (material) | 1 | 97 | 97.00 |
| BMCC2 | ud | Pequeño material para montaje sirenas. | 1 | 0.6 | 0.60 |
| A0129 | h | Oficial 1ª instalador de seguridad | 0.06 | 16.02 | 0.96 |
| A0139 | h | Ayudante instalador de seguridad | 0.06 | 14.4 | 0.86 |
|  |  | Total |  |  | 99.42 |

**19.03.07** ud Cableado y conexionado de los elementos de seguridad, canalizaci
41 ud × 25.2 = 1033.20
Cableado y conexionado de los elementos de Seguridad contra intrusión desde las unidades de control de línea hasta los elementos finales de la instalación de seguridad bajo tubo de material aislante rígido en ejecución vista en falso techo y tubo de material aislante flexible empotrado en bajantes y caja, desde caja de derivación a punto y parte proporcional de línea desde central con conductores incluyendo cables según Normativa Europea CPR bajo tubo o bandeja de material aislante rígido en montaje superficie. Completamente instalado.

| Código | Ud | Descripción | Rendimiento | Precio | Importe |
|---|---|---|---|---|---|
| BRGA1caa | ud | Punto de conexión bajo tubo (material) | 1 | 20 | 20.00 |
| A0121 | h | Oficial 1ª electricista | 0.15 | 18.24 | 2.74 |
| A0131 | h | Ayudante electricista | 0.15 | 16.4 | 2.46 |
|  |  | Total |  |  | 25.2 |

**19.03.08** ud Software, programación y puesta en marcha del sistema de segurid
1 ud × 260 = 260.00
Instalación software, conjunto de programación y puesta en marcha del sistema de seguridad contra intrusión incluyendo software estándar, programación específica, pruebas y demostraciones para su perfecto funcionamiento. Completamente instalado.

| Código | Ud | Descripción | Rendimiento | Precio | Importe |
|---|---|---|---|---|---|
| BBGHA7eXac | ud | Conjunto de programación y puesta en marcha del sistema de segur (material) | 1 | 260 | 260.00 |
|  |  | Total |  |  | 260 |

### 19.04 MEGAFONIA
Importe: 34022.83

**19.04.01** ud Armario rack de 37 U
1 ud × 2603.14 = 2603.14
Armario repartidor RACK para equipos de megafonía en SOTANO, de de dimensiones 37u 19" 600x800 (alto x ancho), con ruedas, unidades de ventilación, con puerta frontal con cristal templado transparente provista de empuñadura y cierre con llave, puerta posterior ciega con llave, organizadores verticales de cableado, ventilación, electrificación, zócalos, bandejas para electrónica. Incluye la conexión de todos los equipos, verificación de funcionamiento y puesta en marcha de la instalación. Completamente montado e instalado. Marca/modelo: OPTIMUS AR-37K/BOSCH SNT o equivalente

| Código | Ud | Descripción | Rendimiento | Precio | Importe |
|---|---|---|---|---|---|
| BVLA1a1aeaaa | ud | Armario rack de 37U (material) | 1 | 2520 | 2520.00 |
| A0128 | h | Oficial 1ª instalador de comunicaciones | 2.4 | 18.24 | 43.78 |
| A0138 | h | Ayudante instalador de comunicaciones | 2.4 | 16.4 | 39.36 |
|  |  | Total |  |  | 2603.14 |

**19.04.02** ud Caja acústica de 30 W, de material plástico con rejilla metálic
30 ud × 218.59 = 6557.70
Caja acústica de 30 W para interior, de material plástico, con rejilla metálica, con 1 woofer y 1 tweeter y transformador de 100 V con selección de potencia 1-3-10-30 W, con brazo orientable para fijación a pared o techo, incluso accesorios y conectores. Completamente instalada. Marca/modelo: OPTIMUS F-1300BTWPEB-Q o equivalente

| Código | Ud | Descripción | Rendimiento | Precio | Importe |
|---|---|---|---|---|---|
| BVAB20aaaa | os | Caja acústica de 30 W para interior, con selección de potencia i (material) | 1 | 203 | 203.00 |
| A0121 | h | Oficial 1ª electricista | 0.45 | 18.24 | 8.21 |
| A0131 | h | Ayudante electricista | 0.45 | 16.4 | 7.38 |
|  |  | Total |  |  | 218.59 |

**19.04.03** ud Altavoz de 6 W de superfície y 5", con caja y selección 1,5-3-6
77 ud × 51.75 = 3984.75
Altavoz de 6 W de superfície 6" con rejilla embellecedora, transformador de 100 V con selección de potencia 3-6 W y caja de superfície, incluso accesorios y conectores. Completamente instalado. Marca/modelo: OPTIMUS AS-265 EN o equivalente

| Código | Ud | Descripción | Rendimiento | Precio | Importe |
|---|---|---|---|---|---|
| BVAB12caaaa | ud | Altavoz de 6 W de superfície y 6" con caja y selección 1,5-3-6 W (material) | 1 | 22.46 | 22.46 |
| BVAB13caaaa | ud | Accesorios y complementos para altavoz de 6 W de superficie y 6" (material) | 1 | 13.7 | 13.70 |
| A0121 | h | Oficial 1ª electricista | 0.45 | 18.24 | 8.21 |
| A0131 | h | Ayudante electricista | 0.45 | 16.4 | 7.38 |
|  |  | Total |  |  | 51.75 |

**19.04.04** ud Proyector sonoro de 20 W para interiores, con selección 2,5-5-10
28 ud × 96.67 = 2706.76
Proyector sonoro de 20 W para instalación en interiores, montaje superfície en pared o techo, transformador de 100 V con selección 5-10-20 W incluso accesorios y conectores. Completamente instalado. Marca/modelo: OPTIMUS SP-20 EN/BOSCH LP1-UC20E-1 o equivalente

| Código | Ud | Descripción | Rendimiento | Precio | Importe |
|---|---|---|---|---|---|
| 100a | ud | Proyector sonoro de 20 W para interiores con selección 2,5-5-10 (material) | 1 | 71 | 71.00 |
| BVAB17hbaa | ud | Accesorios y complementos para proyector sonoro de 20 W para int (material) | 1 | 10.08 | 10.08 |
| A0121 | h | Oficial 1ª electricista | 0.45 | 18.24 | 8.21 |
| A0131 | h | Ayudante electricista | 0.45 | 16.4 | 7.38 |
|  |  | Total |  |  | 96.67 |

**19.04.05** ud Regulador de volumen de 60 W, empotrado, para preferencia de avi
2 ud × 97.32 = 194.64
Regulador de volumen de 60 W para línea de 100 V, de ejecución empotrada con conexión para preferencia de avisos, incluso caja de empotrar, accesorios y conectores. Completamente instalado. Marca/modelo: OPTIMUS CV o equivalente

| Código | Ud | Descripción | Rendimiento | Precio | Importe |
|---|---|---|---|---|---|
| BVAC1iaa | ud | Regulador de volumen de 60 W empotrado. (material) | 1 | 78 | 78.00 |
| BVAC2iaa | ud | Accesorios y conectores para regulador de volumen de 60 W de emp (material) | 1 | 6.16 | 6.16 |
| A0121 | h | Oficial 1ª electricista | 0.38 | 18.24 | 6.93 |
| A0131 | h | Ayudante electricista | 0.38 | 16.4 | 6.23 |
|  |  | Total |  |  | 97.32 |

**19.04.06** Ud Preamplificador para empotrar
1 Ud × 170.16 = 170.16
Preamplificador mezclador para montaje en pared con 2 entradas de señal balanceada de micrófono y 2 entradas de señal auxiliar. Las entradas de micrófono permiten seleccionar alimentación Phantom. Salida balanceada de 0 dB a 600 ohms. Alimentación 220 VAC, 24 VDC o Phantom. Montaje empotrado. Dimensiones 173 x 132 x 60 mm. Modelo OPTIMUS ref. PM-4P o equivalente

| Código | Ud | Descripción | Rendimiento | Precio | Importe |
|---|---|---|---|---|---|
| BVAD1aa | ud | Preamplificador (material) | 1 | 123 | 123.00 |
| BVAD2aa | ud | Accesorios y conectores (material) | 1 | 34 | 34.00 |
| A0121 | h | Oficial 1ª electricista | 0.38 | 18.24 | 6.93 |
| A0131 | h | Ayudante electricista | 0.38 | 16.4 | 6.23 |
|  |  | Total |  |  | 170.16 |

**19.04.07** ud Micrófono de sobremesa con generador de preaviso.
1 ud × 1323.2 = 1323.20
Micrófono de sobremesa con conexión ethernet, con generador de preaviso compuesto por pupitre, soporte flexible, pulsador ON/OFF y micrófono unidireccional, supervisión matriz remota,activación mensaje evacuación y preevacuación, conexión fuente musical, incluso accesorios, ALIMENTADOR 24 V, cable apantallado y conectores. Completamente instalado. Marca/modelo: OPTIMUS DC-700ETH/BOSCH LBB4432/00 LBB4436/00 o equivalente

| Código | Ud | Descripción | Rendimiento | Precio | Importe |
|---|---|---|---|---|---|
| BVAD1a | ud | Micrófono sobremesa con preaviso. (material) | 1 | 1300 | 1300.00 |
| BVAD2a | ud | Accesorios y conectores micrófono sobremesa con preaviso. (material) | 1 | 10.04 | 10.04 |
| A0121 | h | Oficial 1ª electricista | 0.38 | 18.24 | 6.93 |
| A0131 | h | Ayudante electricista | 0.38 | 16.4 | 6.23 |
|  |  | Total |  |  | 1323.2 |

**19.04.08** ud Central megafonía para evacuación programable en mueble rack de
1 ud × 11157.16 = 11157.16
Central de megafonía SOTANO para evacuación programable montada en un mueble rack de 19" incorporando las siguientes funciones y características:
- Matriz digital master de audio IP/SIP
- Carta de 2 entradas audio
- 3 cartas de 2 salidas audio
- 2 Módulos de alimentación 24 V
- Grabación de mensajes
- 1 Amplificadores 4x500 W clase D.
- 1 Amplificadores 2x500 W clase D.
. 1 Fuente de conmutación de alimentación de emergencia 24 V
- 4 Baterías 12V DC 100Ah EN54
- 1 Módulos de maniobra 2U
- Carta de conmutación 6 líneas altavoces.
- Entrada para fuentes musicales
- Generador de preaviso
- Conexión para micrófonos auxiliares
- Entradas de alarma de incendios
- Sistema supervisado de mensajes pregrabados
- Supervisión de líneas de altavoces
- Supervisión de líneas de micrófonos
- Supervisión de amplificadores y conmutación del amplificador de reserva
- Señalización de fallos
- Unidad sintonizadora de AM/FM
- Unidad reproductora de compact disc
- Incluso conectores, accesorios, regleteros etiquetados para conexión de las entradas y salidas, ecualización y ajustes de las líneas de altavoces, programación según norma EN-54, manuales, esquemas y formación del usuario. Completamente instalada. Marca/modelo: OPTIMUS o equivalente

| Código | Ud | Descripción | Rendimiento | Precio | Importe |
|---|---|---|---|---|---|
| BVAA7aab | ud | Central de megafonía para evacuacion programable para 30 zonas con 100 W de potencia. (material) | 1 | 11122.52 | 11122.52 |
| A0121 | h | Oficial 1ª electricista | 1 | 18.24 | 18.24 |
| A0131 | h | Ayudante electricista | 1 | 16.4 | 16.40 |
|  |  | Total |  |  | 11157.16 |

**19.04.09** ud Punto de conexión megafonía incluyendo conductor de cobre flexib
139 ud × 22.54 = 3133.06
Punto de conexión megafonía incluyendo conductor de cobre flexible de 1,5-2,5 mm² apantallado, bajo tubo de material aislante rígido en ejecución vista en falso techo y tubo de material aislante flexible empotrado en bajantes y caja, desde caja de derivación a punto y parte proporcional de línea desde central con conductores bajo tubo o bandeja de material aislante rígido en montaje superficie. Completamente instalado.

| Código | Ud | Descripción | Rendimiento | Precio | Importe |
|---|---|---|---|---|---|
| BRHA1gaa | ud | Punto de conexión megafonía con conductor de 1,5-2,5 mm² apantallado, bajo tubo de material aislante rígido en ejecución vista en falso techo y tubo material aislante flexible empotrado en bajantes y caja. (material) | 1 | 7.88 | 7.88 |
| A0121 | h | Oficial 1ª electricista | 0.423 | 18.24 | 7.72 |
| A0131 | h | Ayudante electricista | 0.423 | 16.4 | 6.94 |
|  |  | Total |  |  | 22.54 |

**19.04.10** ud Ordenador compatible con procesador INTEL de última generación
1 ud × 1672.1 = 1672.10
Ordenador compatible con procesador INTEL de última generación, con memoria RAM y disco duro standards, tarjeta de red Ethernet, lector-reproductor CD ROM/DVD, salidas serie, paralelo y USB. Sistema operativo actualizado bajo Windows, teclado, ratón y monitor color de 19" de pantalla plana. Completamente instalado.

| Código | Ud | Descripción | Rendimiento | Precio | Importe |
|---|---|---|---|---|---|
| BGBA3aa | ud | Ordenador compatible con procesador INTEL de ultima generación y monitor color de 17" de pantalla plana (material) | 1 | 1650 | 1650.00 |
| A0121 | h | Oficial 1ª electricista | 0.3 | 18.24 | 5.47 |
| A0178 | h | Técnico informático (mano de obra) | 0.3 | 55.42 | 16.63 |
|  |  | Total |  |  | 1672.1 |

**19.04.11** ud Programación y puesta en marcha del sistema de SISTEMA DE AVISOS
1 ud × 350 = 350.00
Conjunto de programación y puesta en marcha del sistema de SISTEMA DE AVISOS compuesto por 139 puntos incluyendo software estándar, programación específica, pruebas y demostraciones para su perfecto funcionamiento. Completamente instalado. Marca/modelo: OPTIMUS o equivalente

| Código | Ud | Descripción | Rendimiento | Precio | Importe |
|---|---|---|---|---|---|
| BGHA7aaa | ud | Conjunto de programación y puesta en marcha del sistema de SISTE (material) | 1 | 350 | 350.00 |
|  |  | Total |  |  | 350 |

**19.04.12** Ud Amplificador lazo inductivo
1 Ud × 170.16 = 170.16
Sistema de bucle de inducción incluyendo amplificador, equipo listener de test con auriculares, cartel 125 x 114 mm autoadhesivo simbolo y 100 metros de cable plano de cobre 25x0,1 mm. Incluso accesorios y conectores. Modelo OPTIMUS ref. A-100L + LSTN-H + LBL-T1 + C-B2501 o equivalente

| Código | Ud | Descripción | Rendimiento | Precio | Importe |
|---|---|---|---|---|---|
| BVAD1aa | ud | Preamplificador | 1 | 123 | 123.00 |
| BVAD2aa | ud | Accesorios y conectores | 1 | 34 | 34.00 |
| A0121 | h | Oficial 1ª electricista | 0.38 | 18.24 | 6.93 |
| A0131 | h | Ayudante electricista | 0.38 | 16.4 | 6.23 |
|  |  | Total |  |  | 170.16 |

### 19.05 CONTROL DE ACCESOS (12/06/2017)
Importe: 24324.25

**19.05.01** ud Lector control accesos CLS-100 multitecnología (12/06/2017)
19 ud × 134.77 = 2560.63
Lector multitecnología para tarjetas de proximidad. Soporta transponders de diferentes tecnologías (Mifare, Mifare Desfire EV1 (CSN), smart MX, SLE44R35S, etc). Incluyendo led indictaivo de funcionamiento, alimentación protegida desde el controlador de puerta. Apto para uso en exteriores. Incluso accesorios y conectores. Completamente instalado. Marca/modelo: SETELSA CLS-100 o equivalente

| Código | Ud | Descripción | Rendimiento | Precio | Importe |
|---|---|---|---|---|---|
| BNGA1aaa | ud | Lector multitecnología para tarjetas de proximidad. Soporta tran (material) | 1 | 100 | 100.00 |
| BNGA2aaa | ud | Material de instalación (material) | 1 | 4.35 | 4.35 |
| A0129 | h | Oficial 1ª instalador de seguridad | 1 | 16.02 | 16.02 |
| A0139 | h | Ayudante instalador de seguridad | 1 | 14.4 | 14.40 |
|  |  | Total |  |  | 134.77 |

**19.05.02** ud Controlador de puerta CP100 (12/06/2017)
19 ud × 233.77 = 4441.63
Controlador de puerta para control de un punto de acceso, funcionamiento on line, conectado por comunicación RS485 con el concentrador L-512 8P, relé de apertura a 230 V A.C, 5 A y entrada para contacto magnético de estado de puerta, 2 entradas digitales adicionales, incluso caja metálica con tamper para falso techo, alimentación 12 V D.C. Incluso accesorios y conectores. Completamente instalado. Marca/modelo: SETELSA CP-100B-CM12 o equivalente

| Código | Ud | Descripción | Rendimiento | Precio | Importe |
|---|---|---|---|---|---|
| BNGA1aab | ud | Controlador de 1 lectoras del sistema de control de accesos (material) | 1 | 199 | 199.00 |
| BNGA2aab | ud | Material de instalación de controlador de 1 lectoras (material) | 1 | 4.35 | 4.35 |
| A0129 | h | Oficial 1ª instalador de seguridad | 1 | 16.02 | 16.02 |
| A0139 | h | Ayudante instalador de seguridad | 1 | 14.4 | 14.40 |
|  |  | Total |  |  | 233.77 |

**19.05.03** ud Abrepuertas eléctrico de seguridad CEAS-12-E (12/06/2017)
19 ud × 133.77 = 2541.63
Abrepuertas eléctrico de seguridad para puerta estandar de 1 hoja con monitorización deñl estado de puerta desde controladora CP-100. reversible derecha o izquierda, incuso armadura de acero inoxidable, accesorios y conectores. Incluye fuente de alimentación 230 V A.C securizada en falso techo o pared. Completamente instalado. Marca/modelo: SETELSA CEAS-12-E + FAL-SEC o equivalente

| Código | Ud | Descripción | Rendimiento | Precio | Importe |
|---|---|---|---|---|---|
| BNGA1aaba | ud | Abrepuertas eléctrico de seguridad para puerta estandar de 1 hoj (material) | 1 | 99 | 99.00 |
| BNGA2aaba | ud | Material de instalación de abrepuertas (material) | 1 | 4.35 | 4.35 |
| A0129 | h | Oficial 1ª instalador de seguridad | 1 | 16.02 | 16.02 |
| A0139 | h | Ayudante instalador de seguridad | 1 | 14.4 | 14.40 |
|  |  | Total |  |  | 133.77 |

**19.05.04** ud Controlador IP de accesoL-512-8C (12/06/2017)
4 ud × 783.77 = 3135.08
Controlador IP con capacidad para 8 terminales de puerta y conexión TCP/IP nativa, con memoria y capacidad de proceso propia.Funcionamiento en modo autonómo o vía Ethernet TCP/IP al puesto supervisor Conawin, mediante bus RS485 a controladores de puerta CP-100, con servidor webintegrado, actualización remota firmware, alimentación 230 V A.C, formato rack con baterías de seguridad. Incluso accesorios y conectores. Completamente instalado. Marca/modelo: SETELSA L-512-R19-CB1-CB o equivalente

| Código | Ud | Descripción | Rendimiento | Precio | Importe |
|---|---|---|---|---|---|
| BNGA1aabb | ud | Controlador IP con capacidad para 8 terminales de puerta y conex (material) | 1 | 749 | 749.00 |
| BNGA2aabb | ud | Material de instalación de controlador de 1 lectoras (material) | 1 | 4.35 | 4.35 |
| A0129 | h | Oficial 1ª instalador de seguridad | 1 | 16.02 | 16.02 |
| A0139 | h | Ayudante instalador de seguridad | 1 | 14.4 | 14.40 |
|  |  | Total |  |  | 783.77 |

**19.05.05** ud Controlador IP de accesoL-512-8C ASCENSORES (12/06/2017)
3 ud × 743.77 = 2231.31
Controlador IP con capacidad para 8 terminales de puerta y conexión TCP/IP nativa, con memoria y capacidad de proceso propia.Funcionamiento en modo autonómo o vía Ethernet TCP/IP al puesto supervisor Conawin, mediante bus RS485 a controladores de puerta CP-100, con servidor webintegrado, actualización remota firmware, alimentación 230 V A.C, formato rack con baterías de seguridad. Incluso accesorios y conectores. Completamente instalado. Marca/modelo: SETELSA L-512-R19-CB1-CB o equivalente. ASCENSORES

| Código | Ud | Descripción | Rendimiento | Precio | Importe |
|---|---|---|---|---|---|
| BNGA1aabba | ud | Controlador IP con capacidad para 8 terminales de puerta y conex (material) | 1 | 709 | 709.00 |
| BNGA2aabba | ud | Material de instalación de controlador de 1 lectoras (material) | 1 | 4.35 | 4.35 |
| A0129 | h | Oficial 1ª instalador de seguridad | 1 | 16.02 | 16.02 |
| A0139 | h | Ayudante instalador de seguridad | 1 | 14.4 | 14.40 |
|  |  | Total |  |  | 743.77 |

**19.05.06** ud PC de gestión
1 ud × 1387.1 = 1387.10
Estación de trabajo con las siguientes características: Procesador Core i3 3,3 Ghz, RAM 8 Gb, HDD 500 Gb, grabadora DVD, Firepro W2100, GigE, windoes 7 Pro 64 bits 8.1 preinstalado Windows 7 vPro, teclado y ratón ópticos, monitor LED 21,5 " 1920x1080 Full HD, incluendo accesorios y conectores y licencia cliente Conacwin. Completamente instalado.

| Código | Ud | Descripción | Rendimiento | Precio | Importe |
|---|---|---|---|---|---|
| BGBA3aaa | ud | Ordenador compatible con procesador INTEL de ultima generación y monitor color de 17" de pantalla plana (material) | 1 | 1365 | 1365.00 |
| A0121 | h | Oficial 1ª electricista | 0.3 | 18.24 | 5.47 |
| A0178 | h | Técnico informático | 0.3 | 55.42 | 16.63 |
|  |  | Total |  |  | 1387.1 |

**19.05.07** ud Editor USB
1 ud × 222.1 = 222.10
Editor de trajetas USB para reconocimiento de tarjetas en sistema conacwin. incluyendo accesorios. Completamente instalado.Marca/modelo: SETELSA ED-TTA o equivalente.

| Código | Ud | Descripción | Rendimiento | Precio | Importe |
|---|---|---|---|---|---|
| BGBA3aaaa | ud | Editor de trajetas USB para reconocimiento de tarjetas en siste (material) | 1 | 200 | 200.00 |
| A0121 | h | Oficial 1ª electricista | 0.3 | 18.24 | 5.47 |
| A0178 | h | Técnico informático | 0.3 | 55.42 | 16.63 |
|  |  | Total |  |  | 222.1 |

**19.05.08** ud Tarjetas proximidad
500 ud × 2.5 = 1250.00
Tarjetas de PVC con tecnología de proximidad sin contacto y código de seguridad específico para la instalación, incluyendo serigrafía de una cara a color según plantilla. Marca/modelo: SETELSA TTA-PROX o equivalente

| Código | Ud | Descripción | Rendimiento | Precio | Importe |
|---|---|---|---|---|---|
| XXCS070501a | ud | Tarjetas mágneticas personal (material) | 1 | 2.5 | 2.50 |
|  |  | Total |  |  | 2.5 |

**19.05.09** ud Plataforma de control (12/06/2017)
1 ud × 1224.77 = 1224.77
Servidor control aaccesos incorporando las herramientas para el funcionamiento de todo el sistema incluyendo BBDD del mismo (SQL server Express Edition), incluyendo sistema de copias de seguridad en compact flash, procesador Intel Atom 1,86 Ghz dual core S.O Windows 7 Embedded, Incluso accesorios y conectores. Completamente instalado. Marca/modelo: SETELSA CORE- M o equivalente

| Código | Ud | Descripción | Rendimiento | Precio | Importe |
|---|---|---|---|---|---|
| BNGA1aabc | ud | Servidor de control de accesos incorporando las herramientas de (material) | 1 | 1190 | 1190.00 |
| BNGA2aabc | ud | Material de instalación de controlador de 1 lectoras (material) | 1 | 4.35 | 4.35 |
| A0129 | h | Oficial 1ª instalador de seguridad | 1 | 16.02 | 16.02 |
| A0139 | h | Ayudante instalador de seguridad | 1 | 14.4 | 14.40 |
|  |  | Total |  |  | 1224.77 |

**19.05.10** ud Licencia
1 ud × 1700 = 1700.00
Licencias software para servidor de control de accesos sin límite de usuarios y terminales, y pack de 5 licencias concurrentes conectadas al mismo servidor. Completamente instalado. Marca/modelo: SETELSA C-WIN-SRV-STD-5PK o equivalente

| Código | Ud | Descripción | Rendimiento | Precio | Importe |
|---|---|---|---|---|---|
| XXCS070101a | ud | Licencia (material) | 1 | 1700 | 1700.00 |
|  |  | Total |  |  | 1700 |

**19.05.11.** ud Módulo integración ascensores y montacargas
1 ud × 1230 = 1230.00
Módulo integración ascensores y montacargas en sistema Conawin según protocolo de comunicacionesr. Completamente instalado. Marca/modelo: SETELSA o equivalente

| Código | Ud | Descripción | Rendimiento | Precio | Importe |
|---|---|---|---|---|---|
| XXCS070101aa | ud | Módulo integración ascensores y montacargas (material) | 1 | 1230 | 1230.00 |
|  |  | Total |  |  | 1230 |

**19.05.12** ud Plataforma integración AL-GSIMP
1 ud × 1200 = 1200.00
Paquete de liicencias software para servidor de control de alarmas sin límite de usuarios y terminales, y pack de 2 licencias concurrentes conectadas al mismo servidor. Completamente instalado. Marca/modelo: SETELSA AL-GSIMP-SVR-STD + AL-GSIMP-CLI-STD o equivalente

| Código | Ud | Descripción | Rendimiento | Precio | Importe |
|---|---|---|---|---|---|
| XXCS070101ab | ud | Licencia (material) | 1 | 1200 | 1200.00 |
|  |  | Total |  |  | 1200 |

**19.05.13** ud Puesta en marcha del sistema de control de accesos
1 ud × 1200 = 1200.00
Puesta en marcha del sistema de control de Accesos, configuración y parametrización inicial del sistema, alta de elementos, verificación de comunicaciones con elementos de campo, incluso curso de formación a usuarios. Completamente instalado.

| Código | Ud | Descripción | Rendimiento | Precio | Importe |
|---|---|---|---|---|---|
| BBGHA7eXb | ud | Puesta en marcha del sistema de C.Accesos (material) | 1 | 1200 | 1200.00 |
|  |  | Total |  |  | 1200 |

### 19.06 INTERCOMUNICACION
Importe: 7535.03

**19.06.01** ud Central de intercomunicación radial alta potencia de superficie,
23 ud × 233.77 = 5376.71
Central de intercomunicación radial alta potencia para montaje superficie compuesta por aparato principal para 1 aparatos secundarios y alimentación eléctrica a 110/230 V C.A., incluso accesorios y conectores. Completamente instalada. Marca/modelo: Fermax o equivalente

| Código | Ud | Descripción | Rendimiento | Precio | Importe |
|---|---|---|---|---|---|
| BVCA5aa | ud | Central intercomunicación alta potencia para 1 secundarios. (material) | 1 | 196.66 | 196.66 |
| BVCA6aa | ud | Accesorios y conectores para central intercomunicación alta pote (material) | 1 | 5.93 | 5.93 |
| A0121 | h | Oficial 1ª electricista | 0.9 | 18.24 | 16.42 |
| A0131 | h | Ayudante electricista | 0.9 | 16.4 | 14.76 |
|  |  | Total |  |  | 233.77 |

**19.06.02** ud Intercomunicador secun. con 1 llamada/s, superficie, centrales d
23 ud × 35.6 = 818.80
Intercomunicador secundario con 1 llamada/s de ejecución superficie para centrales de media y alta potencia con alimentación eléctrica desde central de intercomunicación, incluso accesorios y conectores. Completamente instalado. Marca/modelo: Fermax o equivalente

| Código | Ud | Descripción | Rendimiento | Precio | Importe |
|---|---|---|---|---|---|
| BVCC9a | ud | Intercomunicador secundario con 1 llamada/s para centrales de me (material) | 1 | 24.49 | 24.49 |
| BVCCAa | ud | Accesorios para intercom. secundario con 1 llamada/s, centrales (material) | 1 | 2.45 | 2.45 |
| A0121 | h | Oficial 1ª electricista | 0.25 | 18.24 | 4.56 |
| A0131 | h | Ayudante electricista | 0.25 | 16.4 | 4.10 |
|  |  | Total |  |  | 35.6 |

**19.06.03** ud Punto de conexión intercomunicador incluyendo conductor de cobre
46 ud × 29.12 = 1339.52
Punto de conexión intercomunicador incluyendo conductor de cobre bajo tubo de material aislante rígido en ejecución vista en falso techo y tubo de material aislante flexible empotrado en bajantes y caja, desde central de a punto y parte proporcional de tubo o bandeja de material aislante rígido en montaje superficie. Completamente instalado.

| Código | Ud | Descripción | Rendimiento | Precio | Importe |
|---|---|---|---|---|---|
| BRHF1baa | ud | Punto de conexión intercomunicador con conductor de cobre de mm (material) | 1 | 14.16 | 14.16 |
| A0121 | h | Oficial 1ª electricista | 0.432 | 18.24 | 7.88 |
| A0131 | h | Ayudante electricista | 0.432 | 16.4 | 7.08 |
|  |  | Total |  |  | 29.12 |

### 19.07 VOZ DATOS
Importe: 27791.24

**19.07.01** ud Armario rack mural MERCADO
1 ud × 5107.6 = 5107.60
Armario rack mural MERCADO compuesto por:
- 1 Armario rack de 16 U de altura de 797x520x435 mm, con puerta transparente, y cierre de seguridad.
- 1 Regletera de 8 enchufes Schuko fijada en estructura con interruptor.
- 4 Patch-Panels 19" de 24 puertos RJ45 UTP categoría 6.
- Juego de etiquetas.
- Espacio para 2 Patch-Panels 19" de 24 puertos RJ45 UTP categoría 6.
- 8 Pasahilos horizontales con anillas para organización del cableado.
- 48 Latiguillos flexibles de 1 m con cable U/UTP categoría 6 y doble conector RJ45.
- 48 Latiguillos flexibles de 2 m con cable U/UTP categoría 6 y doble conector RJ45.
- Bandejas y espacio para equipos CCTV, grabador digital, servidor concentrador alarmas, equipos cliente remoto, etc
Incluyendo accesorios de montaje y materiral auxiliar. Completamente instalado, cableado, y verificado. Marca/modelo: SYSTIMAX / NEXANS/BRAND REX o equivalente.

| Código | Ud | Descripción | Rendimiento | Precio | Importe |
|---|---|---|---|---|---|
| RACKaa44aa | ud | rack 16U (material) | 1 | 1891.12 | 1891.12 |
| RACKbadaa | ud | Kit de ventilación formado por 4 ventiladores (material) | 1 | 180 | 180.00 |
| RACKcadaa | ud | Regletera de 8 enchufes shucko con interruptor (material) | 1 | 75 | 75.00 |
| RACKdadaa | ud | Juego de etiquetas (material) | 1 | 30 | 30.00 |
| RACKeadaa | ud | Bandeja extraible portaequipos de 600 mm. de fondo (material) | 1 | 85 | 85.00 |
| RACKfadaa | ud | Patch-Panel 19" de 24 puertos RJ45 UTP categoría 6A (material) | 4 | 212 | 848.00 |
| BVLADgggadaa | ud | Pasahilos horizontales con anillas para organización del cablead (material) | 8 | 45 | 360.00 |
| RACKgadaa | ud | Latiguillo flexible de 1 m con cable U/UTP categoría 6A y doble (material) | 48 | 6.9 | 331.20 |
| RACKhadaa | ud | Latiguillo flexible de 2 m con cable U/UTP categoría 6A y doble (material) | 48 | 8.5 | 408.00 |
| RACKiadaa | ud | Bandeja modular telescópica para distribución de F.O multimodo O (material) | 4 | 150 | 600.00 |
| RACKjadaa | ud | Cassette de 12 adaptadores LC multimodo OM4 50/125 equipado con (material) | 0 | 203 | 0.00 |
| RACKkadaa | ud | Latiguillo doble de F.O.Mulimodo OM4 50/125 de 1,2 m de longitud (material) | 0 | 15.01 | 0.00 |
| RACKladaa | ud | Latiguillo doble de F.O.Mulimodo OM4 50/125 de 3 m de longitud y (material) | 0 | 18.01 | 0.00 |
| BVLAErackada | ud | Accesorios de montaje y mateiral auxiliar para repartidor de voz (material) | 1 | 230 | 230.00 |
| A0128 | h | Oficial 1ª instalador de comunicaciones | 2 | 18.24 | 36.48 |
| A0138 | h | Ayudante instalador de comunicaciones | 2 | 16.4 | 32.80 |
|  |  | Total |  |  | 5107.6 |

**19.07.02** ud Armario rack mural secundario MERCADO
1 ud × 4754.97 = 4754.97
Armario rack mural secundario MERCADO del sistema de cableado estructurado compuesto por:
- 1 Armario rack de 9 U de altura de 525x600x450 mm, con puerta transparente, y cierre de seguridad.
- 1 Regletera de 8 enchufes Schuko fijada en estructura con interruptor..
- Juego de etiquetas.
- 3 Patch-Panels 19" de 24 puertos RJ45 UTP categoría 6.
- 6 Pasahilos horizontales con anillas para organización del cableado.
- 36 Latiguillos flexibles de 1 m con cable U/UTP categoría 6 y doble conector RJ45.
- 36 Latiguillos flexibles de 2 m con cable U/UTP categoría 6 y doble conector RJ45.
- 1 Bandeja modular telescópica para distribución de F.O multimodo OM4 50/125, con capacidad para alojar hasta 1 cassette de adaptadores LC.
- 1 Cassette de 24 adaptadores LC multimodo OM4 50/125 equipado con 24 pigtails completamente instalados y terminados.
- 1 Latiguillos dobles de F.O.Mulimodo OM4 50/125 de 1,5 m con conector LC Dúplex.
- 1 Latiguillos dobles de F.O.Mulimodo OM4 50/125 de 3 m con conector LC Dúplex.
Incluyendo accesorios de montaje y materiral auxiliar. Completamente instalado, cableado, y verificado. Marca/modelo: SYSTIMAX / NEXANS/BRAND REX o equivalente.

| Código | Ud | Descripción | Rendimiento | Precio | Importe |
|---|---|---|---|---|---|
| RACKaa44c | ud | rack 6U \ 9U (material) | 1 | 1691.12 | 1691.12 |
| RACKba | ud | Kit de ventilación formado por 4 ventiladores (material) | 1 | 180 | 180.00 |
| RACKca | ud | Regletera de 8 enchufes shucko con interruptor (material) | 1 | 75 | 75.00 |
| RACKda | ud | Juego de etiquetas (material) | 1 | 30 | 30.00 |
| RACKea | ud | Bandeja extraible portaequipos de 600 mm. de fondo (material) | 1 | 85 | 85.00 |
| RACKfa | ud | Patch-Panel 19" de 24 puertos RJ45 UTP categoría 6A (material) | 1 | 212 | 212.00 |
| BVLADggga | ud | Pasahilos horizontales con anillas para organización del cablead (material) | 6 | 45 | 270.00 |
| RACKga | ud | Latiguillo flexible de 1 m con cable U/UTP categoría 6A y doble (material) | 36 | 6.9 | 248.40 |
| RACKha | ud | Latiguillo flexible de 2 m con cable U/UTP categoría 6A y doble (material) | 36 | 8.5 | 306.00 |
| RACKfaa11 | ud | Switch 24 puertos (material) | 0 | 612 | 0.00 |
| RACKia | ud | Bandeja modular telescópica para distribución de F.O multimodo O (material) | 1 | 250 | 250.00 |
| RACKja | ud | Cassette de 12 adaptadores LC multimodo OM4 50/125 equipado con (material) | 1 | 303 | 303.00 |
| RACKka | ud | Latiguillo doble de F.O.Mulimodo OM4 50/125 de 1,2 m de longitud (material) | 1 | 50.01 | 50.01 |
| RACKfaaa | ud | Patch-Panel 19" de 24 puertos RJ45 UTP categoría 3 telefonía (material) | 0 | 612 | 0.00 |
| RACKla | ud | Latiguillo doble de F.O.Mulimodo OM4 50/125 de 3 m de longitud y (material) | 1 | 58.01 | 58.01 |
| BVLAEracka | ud | Accesorios de montaje y mateiral auxiliar para repartidor de voz (material) | 1 | 927.15 | 927.15 |
| A0128 | h | Oficial 1ª instalador de comunicaciones | 2 | 18.24 | 36.48 |
| A0138 | h | Ayudante instalador de comunicaciones | 2 | 16.4 | 32.80 |
|  |  | Total |  |  | 4754.97 |

**19.07.03** m Cable interior de 4 fibras ópticas INTERIOR multimodo de índice
140 m × 3.21 = 449.40
Cable interior de 4 fibras ópticas multimodo de índice gradual tipo OM4 50/125, con envoltura del núcleo y cubierta libre de halógenos, protección anti-roedores, y cumpliendo los requisitos mínimos de atenuación y ancho de banda establecidos por el estándar EN 50173, incluyendo parte proporcional de accesorios y conectores. Completamente instalado. Marca/modelo: SYSTIMAX /NEXANS/BRAND REX o equivalente

| Código | Ud | Descripción | Rendimiento | Precio | Importe |
|---|---|---|---|---|---|
| BQJC5bdaa | m | Cable interior de 4 F.O. multimodo de índice gradual tipo OM3e 50/125, con envoltura del núcleo y cubierta libre de halógenos, protección anti-roedores, y cumpliendo los requisitos mínimos de atenuación y ancho de banda establecidos por el estándard EN 50173 (material) | 1 | 1.39 | 1.39 |
| BQJC6bdaa | pp | Accesorios y conectores para cable interior de 4 fibras ópticas (material) | 1 | 0.26 | 0.26 |
| A0121 | h | Oficial 1ª electricista | 0.045 | 18.24 | 0.82 |
| A0131 | h | Ayudante electricista | 0.045 | 16.4 | 0.74 |
|  |  | Total |  |  | 3.21 |

**19.07.04** ud Toma simple de voz/datos de ejecución empotrada tipo RJ45 sin pa
1 ud × 17.06 = 17.06
Toma simple de voz/datos de ejecución empotrada compuesta por un conector hembra tipo RJ45 sin pantalla categoría 6a, caja aislante, soporte, frontal y marco embellecedor según la serie de mecanismos eléctricos, con conexión por desplazamiento de aislante (IDC) y cumpliendo la designación correspondiente de la norma internacional ISO/IEC 11801, incluso accesorios y conectores. Completamente instalado. Marca/modelo: Brand-Rex, NIESSEN ZENITo equivalente

| Código | Ud | Descripción | Rendimiento | Precio | Importe |
|---|---|---|---|---|---|
| BVLD3acb | ud | Toma simple de voz/datos RJ45 sin pantalla categoría 6a (material) | 1 | 8.5 | 8.50 |
| BVLD4a | ud | Accesorios y conectores para toma simple de voz/datos de ejecuci (material) | 1 | 7 | 7.00 |
| A0128 | h | Oficial 1ª instalador de comunicaciones | 0.045 | 18.24 | 0.82 |
| A0138 | h | Ayudante instalador de comunicaciones | 0.045 | 16.4 | 0.74 |
|  |  | Total |  |  | 17.06 |

**19.07.05** ud Toma simple de voz/datos de ejecución superficie tipo RJ45 sin p
67 ud × 18.36 = 1230.12
Toma simple de voz/datos de ejecución superficie compuesta por un conector hembra tipo RJ45 sin pantalla categoría 6a, caja aislante, soporte, frontal y marco embellecedor según la serie de mecanismos eléctricos, con conexión por desplazamiento de aislante (IDC) y cumpliendo la designación correspondiente de la norma internacional ISO/IEC 11801, incluso accesorios y conectores. Completamente instalado. Marca/modelo: Brand-Rex, NIESSEN ZENITo equivalente

| Código | Ud | Descripción | Rendimiento | Precio | Importe |
|---|---|---|---|---|---|
| BVLD3aca | ud | Toma simple de voz/datos RJ45 sin pantalla categoría 6a | 1 | 8.5 | 8.50 |
| BVLD4b | ud | Accesorios y conectores para toma simple de voz/datos de ejecuci | 1 | 8.3 | 8.30 |
| A0128 | h | Oficial 1ª instalador de comunicaciones | 0.045 | 18.24 | 0.82 |
| A0138 | h | Ayudante instalador de comunicaciones | 0.045 | 16.4 | 0.74 |
|  |  | Total |  |  | 18.36 |

**19.07.06** ud Toma doble de voz/datos de ejecución empotrada tipo RJ45 sin pan
11 ud × 29.6 = 325.60
Toma doble de voz/datos de ejecución empotrada compuesta por dos conectores hembra tipo RJ45 sin pantalla categoría 6a caja aislante, soporte, frontal y marco embellecedor según la serie de mecanismos eléctricos, con conexión por desplazamiento de aislante (IDC) y cumpliendo la designación correspondiente de la norma internacional ISO/IEC 11801, incluso accesorios y conectores. Completamente instalada. Marca/modelo: Brand-Rex, NIESSEN ZENITo equivalente

| Código | Ud | Descripción | Rendimiento | Precio | Importe |
|---|---|---|---|---|---|
| BVLD1acb | ud | Toma doble de voz/datos RJ45 sin pantalla categoría 6a (material) | 1 | 17 | 17.00 |
| BVLDBb | ud | Accesorios y conectores para toma doble de voz/datos de ejecució (material) | 1 | 10 | 10.00 |
| A0128 | h | Oficial 1ª instalador de comunicaciones | 0.075 | 18.24 | 1.37 |
| A0138 | h | Ayudante instalador de comunicaciones | 0.075 | 16.4 | 1.23 |
|  |  | Total |  |  | 29.6 |

**19.07.07** ud Toma de informática con mec. simple tipo RJ 45 6A y adaptación
10 ud × 31.31 = 313.10
Toma de informática compuesta por mecanismo simple tipo RJ 45 6A , placa y elementos de adaptación a caja bajo pavimento, incluso accesorios y conectores. Completamente instalada. Marca/modelo: Brand-Rex, NIESSEN ZENITo equivalente o equivalente

| Código | Ud | Descripción | Rendimiento | Precio | Importe |
|---|---|---|---|---|---|
| BVLD5 | ud | Toma de informática tipo RJ 45 para adaptación a caja bajo pavim (material) | 1 | 18.93 | 18.93 |
| BVLD6 | ud | Accesorios y conectores para toma de informática tipo RJ 45 de a (material) | 1 | 0.95 | 0.95 |
| A0128 | h | Oficial 1ª instalador de comunicaciones | 0.33 | 18.24 | 6.02 |
| A0138 | h | Ayudante instalador de comunicaciones | 0.33 | 16.4 | 5.41 |
|  |  | Total |  |  | 31.31 |

**19.07.08** ud Antena WIFI para uso en interior, instalable en techo.
19 ud × 319.64 = 6073.16
Antena WIFI para uso en interior, instalable en techo/pared. Punto de acceso simple, 1x54mbps, Conforme norma IEEE 802.11b. Gama de frecuencias de 2,4 GHz (Banda ISM). 1x Interface (Ethernet 10Base T) + 1x Interface (Serie RS232). WPA™, WEP utilizando 64 bits o 128 bits, WEPplus y TKIP. Conforme norma IEEE 802.1x, EAP-MDS, TLS, TTLS y MD5.. Radio de acción 20metros. Incluido cable FTP y conexion a toma RJ-45. Incluidos accesorios y conectores. Completamente conectada y programada. Marca/modelo: CISCO AP1131-AG-E-K9 o equivalente

| Código | Ud | Descripción | Rendimiento | Precio | Importe |
|---|---|---|---|---|---|
| XXCS02021 | ud | Antena WIFI CISCO AP1131-AG-E-K9 para uso en interior, instalabl (material) | 1 | 300 | 300.00 |
| XXCS02022 | pp | Conjunto de accesorios y conectores para anclaje e instalación d (material) | 1 | 16 | 16.00 |
| A0128 | h | Oficial 1ª instalador de comunicaciones | 0.105 | 18.24 | 1.92 |
| A0138 | h | Ayudante instalador de comunicaciones | 0.105 | 16.4 | 1.72 |
|  |  | Total |  |  | 319.64 |

**19.07.09** ud Controladora antenas WIFI
1 ud × 3341.75 = 3341.75
Suministro e instalación de controladora para puntos de Acceso Wifi, con las siguientes características:
· Protocolos: IEEE 802.11a, 802.11b, 802.11g, 802.11d, 802.11h, 802. 11n
· Switching / routing: IEEE 802.3 10BASE-T, IEEE 802.3u 100BASE-TX specification, IEEE 802.1QVLAN tagging, and IEEE 802.1D Spanning Tree Protocol
· proporciona directivas de seguridad centralizadas, capacidades de sistema de prevención contra la intrusión inalámbrica (IPS), administración de sistemas de radiofrecuencia, calidad de servicio (QoS) y movilidad. Alimentación CA 120/230 V ( 50/60 Hz )
· Admite hasta 25 puntos de acceso.
· 2 puertos Ethernet de 1 GB
· 1 ranura de expansión
· Admite fuente de alimentación redundada, 4402 Series Controller for up to 25 APs.
Incluidos accesorios y conectores. Completamente conectada y programada. Marca/modelo: CISCO Referencia AIR-WLC4402-25-K9 o equivalente

| Código | Ud | Descripción | Rendimiento | Precio | Importe |
|---|---|---|---|---|---|
| XXCS010201 | ud | Controladora antenas WIFI (material) | 1 | 3275 | 3275.00 |
| XXCS010202 | ud | Accesorios y conectores para controladora WIFI (material) | 1 | 23.45 | 23.45 |
| A0128 | h | Oficial 1ª instalador de comunicaciones | 1.25 | 18.24 | 22.80 |
| A0138 | h | Ayudante instalador de comunicaciones | 1.25 | 16.4 | 20.50 |
|  |  | Total |  |  | 3341.75 |

**19.07.10** ud Punto de conexión voz/datos, conductor de 4 pares UTP, categoria
88 ud × 66.21 = 5826.48
Punto de conexión voz/datos PUESTOS incluyendo conductor de 4 pares trenzados U/UTP, de categoría 6A según norma ISO/IEC 11801 2ª edición, bajo tubo plástico libre de halógenos rígido en ejecución vista en falso techo y tubo flexible empotrado en bajantes y caja, desde caja de derivación a punto y línea hasta distribuidor tendida por bandeja. Completamente instalado. Marca/modelo: SYSTIMAX /NEXANS/BRAND REX o equivalente

| Código | Ud | Descripción | Rendimiento | Precio | Importe |
|---|---|---|---|---|---|
| BRHG3caa | ud | Punto de conexión voz/datos con conductor de 4 pares trenzados U (material) | 1 | 52.35 | 52.35 |
| A0121 | h | Oficial 1ª electricista | 0.4 | 18.24 | 7.30 |
| A0131 | h | Ayudante electricista | 0.4 | 16.4 | 6.56 |
|  |  | Total |  |  | 66.21 |

**19.07.11** ud Certificación para enlace de voz y datos, registros y emisión de
88 ud × 4 = 352.00
Certificación para enlace de voz y datos, con registros y emisión de certificados de la calidad de la transmisión de acuerdo con la clase del enlace y categoría de sus componenetes

| Código | Ud | Descripción | Rendimiento | Precio | Importe |
|---|---|---|---|---|---|
| BVLDK | ud | Certificación para enlace de voz y datos, con registros y emisió | 1 | 4 | 4.00 |
|  |  | Total |  |  | 4 |

## 20 ELECTRICIDAD BAJA TENSION
Importe: 885211.31

### 20.01 INSTALACION DE ENLACE
Importe: 15810.19

**20.01.01** ud Abono o descargos o maniobras a realizar entronque
1 ud × 624.02 = 624.02
Abono o descargos o maniobras a realizar en CTs ENDESA y en cuadros de baja tensión , para conexionado y/o puesta en servicio de las nuevas acometidas en Baja Tensión al Mercado Central. Trabajos a realizar por ENDESA. Completamente montado e instalado. Partida a justificar.

| Código | Ud | Descripción | Rendimiento | Precio | Importe |
|---|---|---|---|---|---|
| XEMM031a | ud | Abono o descargos o maniobras a realziar en la línea RSMT (material) | 1 | 624.02 | 624.02 |
|  |  | Total |  |  | 624.02 |

**20.01.02** ud Caja seccionamiento In=400 A
3 ud × 523.25 = 1569.75
Conjunto de dispositivo de seccionamiento de material aislante clase térmica A, cierre por tornillo de cabeza triangular imperdible y dispositivo para bloqueo por candado, IP43, IK09 formada por:
- 3 bases fusibles tipo "lira" tamaño 2 (400 A).
- 3 cuchillas seccionadoras 400 A.
- Neutro seccionable
- 1 borne bimetálico 6-50 mm² para conexión de cable tierra.
- Conexionado 3F+N con terminales bimetálicos.
- 2 conos pasacables aislantes para 4 cables cada uno hasta 240 mm² (E+S línea de distribución lado inferior)
- 4 conos pasacables aisalntes para cable de 240 mm2 (salida a CGP por lado superior).
- 1 cono para cable de tierra.
Dimensiones: 595x299x160 mm.
Incluso accesorios, etc. Completamente instalado.
Referencia: ERZ CS400ENBUC
Marca/modelo: Himel o equivalente

| Código | Ud | Descripción | Rendimiento | Precio | Importe |
|---|---|---|---|---|---|
| BSAA1ga | ud | Caja de seccionamiento según norma UNESA 1403 B (material) | 1 | 323 | 323.00 |
| BSAA2ga | ud | Bases fusibles, fusibles, bornes y cableado de C.Seccionamiento (material) | 1 | 122.31 | 122.31 |
| A0121 | h | Oficial 1ª electricista | 2.25 | 18.24 | 41.04 |
| A0131 | h | Ayudante electricista | 2.25 | 16.4 | 36.90 |
|  |  | Total |  |  | 523.25 |

**20.01.03** ud Caja General de Protección In=250 A Esquema 9
3 ud × 523.25 = 1569.75
Conjunto de dispositivo de protección de material aislante clase térmica A, cierre por tornillo de cabeza triangular imperdible, IP43, IK09 esquema 9, formada por:
- 3 bases fusibles BUC tamaño 01 (250 A), intensidad nominal máxima de los fusibles 250 A.
- Neutro seccionable
- 1 borne bimetálico 6-50 mm² para conexión de cable tierra ubicado en la conexión del neutro.
- Conexionado 3F+N con terminales bimetálicos.
- 2 conos pasacables aislantes para 4 cables cada uno hasta 240 mm²
- 4 conos pasacables aisalntes para cable de 240 mm² en el lado superior (salida).
- 1 cono para cable de tierra.
Dimensiones: 580x290x160 mm.
Incluso accesorios, etc. Completamente instalado.
Referencia: ERZ CGPH-250/9BUC-EN
Marca/modelo: Himel o equivalente

| Código | Ud | Descripción | Rendimiento | Precio | Importe |
|---|---|---|---|---|---|
| BSAA1ga | ud | Caja de seccionamiento según norma UNESA 1403 B | 1 | 323 | 323.00 |
| BSAA2ga | ud | Bases fusibles, fusibles, bornes y cableado de C.Seccionamiento | 1 | 122.31 | 122.31 |
| A0121 | h | Oficial 1ª electricista | 2.25 | 18.24 | 41.04 |
| A0131 | h | Ayudante electricista | 2.25 | 16.4 | 36.90 |
|  |  | Total |  |  | 523.25 |

**20.01.04** ud Conjunto de protección y medida con módulo de contaje normalizad
1 ud × 846.07 = 846.07
Conjunto de protección y medida con puerta, formado por un armario de doble aislamiento, precintable por la Compañía Suministradora, capaz para albergar en su interior un módulo de contaje normalizado tipo APM-1-1T-ERZ para 55 kW destinado a CGAYTO. Incluso pletina de cobre, regletas de comprobación, contador multifución y modem. Completamente instalado.

| Código | Ud | Descripción | Rendimiento | Precio | Importe |
|---|---|---|---|---|---|
| BSBAPagaa | ud | Conjunto de protección y medida formado por un armario de doble aislamiento, precintable por la Compañía Suministradora, capaz para albergar en su interior un módulo de contaje normalizado tipo TMF1 para 43,64 kW destinado a CENTRO DE DIA . Incluso pletina de cobre, regletas de comprobación, contador multifunción y modem. (material) | 1 | 783.72 | 783.72 |
| A0121aa | h | Oficial 1ª electricista (mano de obra) | 1.8 | 18.24 | 32.83 |
| A0131aa | h | Ayudante electricista (mano de obra) | 1.8 | 16.4 | 29.52 |
|  |  | Total |  |  | 846.07 |

**20.01.05** ud Armario medida indirecta
2 ud × 739.28 = 1478.56
Conjunto de protección y medida formado por un armario de doble aislamiento, precintable por la Compañía Suministradora, con puerta transparente, cierre triangular y bloqueo de candado precintable, placa de montaje de 5 mm. de espesor aislante y ciega en el fondo del armario, con pantalla separadora horizontal, capaz para albergar en su interior:
- Módulo de contaje normalizado tipo T30 s/norma ERZ 510004.4
- Regleta de comprobación.
- 3 transformadores de intensidad de gama extendida.
Incluso pletina de cobre, regletas, fusibles, y suplemento de montaje, cableado y regleta de comprobación,etc. Completamente instalado. Marca/modelo:Himel PL-107 - PE/ERZ (A/T30/IE) o equivalente .

| Código | Ud | Descripción | Rendimiento | Precio | Importe |
|---|---|---|---|---|---|
| BSAB1fvaa | ud | Conjunto medida con armario doble aisl. T30 para 160 kW, dest. a (material) | 1 | 670 | 670.00 |
| A0121 | h | Oficial 1ª electricista | 2 | 18.24 | 36.48 |
| A0131 | h | Ayudante electricista | 2 | 16.4 | 32.80 |
|  |  | Total |  |  | 739.28 |

**20.01.06** ud Puerta metálica (ENDESA)
3 ud × 123.64 = 370.92
Puerta metálica de una hojas con cerradura accionada por tornillo de cabeza triangular normalizada por ERZ ENDESA, fabricada en chapa de acero galvanizada de 2 mm. espesor, RAL 7035, rejillas de ventilación en puerta, IK10 según UNE-EN 50102, logotipo de riesgo eléctrico estampado en puerta, bisagras inaccesibles desde exterior, incluso accesorios.
Dimensiones: 710x1600 mm.
Completamente instalada en monolito de hormigón prefabricado de dimensiones 1900x1100x300.
Marca/modelo: Himel o equivalente

| Código | Ud | Descripción | Rendimiento | Precio | Importe |
|---|---|---|---|---|---|
| XEB040511 |  | Puerta metálica de una hojas con cerradura accionada por tornill (material) | 1 | 89 | 89.00 |
| A0121 | h | Oficial 1ª electricista | 1 | 18.24 | 18.24 |
| A0131 | h | Ayudante electricista | 1 | 16.4 | 16.40 |
|  |  | Total |  |  | 123.64 |

**20.01.07** ud Pica de acero cobre de 2 m, en interior de arqueta, con registro
3 ud × 157.93 = 473.79
Pica de acero cobre de 2 m de longitud y 19 mm de diámetro clavada verticalmente en el terreno y unida a la malla mediante soldadura aluminotérmica, instalada en el interior de una arqueta de fábrica de 40x40 cm con tapa registrable y sumidero. Incluye registro de control con desconectador y barra equipotencial. Completamente instalada. Marca/modelo: INGESCO o equivalente o equivalente

| Código | Ud | Descripción | Rendimiento | Precio | Importe |
|---|---|---|---|---|---|
| BXAA1b | ud | Pica de acero cobre de 2 m. (material) | 1 | 21 | 21.00 |
| BXAA2a | ud | Registro de control y barra equipotencial. (material) | 1 | 22.36 | 22.36 |
| BXAA3a | ud | Arqueta de registro con tapa. (material) | 1 | 79.93 | 79.93 |
| A0121 | h | Oficial 1ª electricista | 1 | 18.24 | 18.24 |
| A0131 | h | Ayudante electricista | 1 | 16.4 | 16.40 |
|  |  | Total |  |  | 157.93 |

**20.01.08** m Conductor Cu desnudo recocido de 50 mm² para bajante sistema de
9 m × 14.47 = 130.23
Conductor de cobre desnudo recocido de 50 mm² de sección nominal, para bajante del sistema de puesta a tierra de la red de distribucón l de baja tensión desde el CSP hasta el registro, incluido accesorios, bridas de fijación, manguitos de unión y parte proporcional de tramos para el interior de tubo o bandeja, etc. Completamente instalado.

| Código | Ud | Descripción | Rendimiento | Precio | Importe |
|---|---|---|---|---|---|
| BQFAJaa | m | Conductor de cobre de 50 mm² para bajante cuadro general de baja (material) | 1 | 2.94 | 2.94 |
| BQFAKaa | pp | Accesorios y fijaciones para cable de Cu de 50 mm², incluidos tr (material) | 1 | 1.14 | 1.14 |
| A0121 | h | Oficial 1ª electricista | 0.3 | 18.24 | 5.47 |
| A0131 | h | Ayudante electricista | 0.3 | 16.4 | 4.92 |
|  |  | Total |  |  | 14.47 |

**20.01.09** m Conductor de cobre de 1x240 mm² de sección, designación RZ1 0,6/
240 m × 31.65 = 7596.00
Conductor de cobre de 1x240 mm² de sección según Normativa Europea CPR, designación RZ1 0,6/1 kV, (UNE 21123-4), libre de halógenos, no propagador del incendio (UNE-EN 50266), con baja emisión de gases tóxicos y corrosivos (UNE-EN 50267-2-1) y baja opacidad de humos (UNE-EN 50268-1), con parte proporcional de terminales y accesorios. Completamente instalado. Marca/modelo: PRYSMIAN / AFUMEX 1000 V (AS) o equivalente .

| Código | Ud | Descripción | Rendimiento | Precio | Importe |
|---|---|---|---|---|---|
| BQAH1oa | m | Conductor de cobre RZ1 0,6/1 kV de 1x240 mm² de sección. (material) | 1 | 25 | 25.00 |
| BQAH2oa | pp | Terminales y accesorios para cable de cobre RZ1 0,6/1 kV de 1x24 (material) | 1 | 1.11 | 1.11 |
| A0121 | h | Oficial 1ª electricista | 0.16 | 18.24 | 2.92 |
| A0131 | h | Ayudante electricista | 0.16 | 16.4 | 2.62 |
|  |  | Total |  |  | 31.65 |

| Medición | Uds. | Ancho | Parcial |
|---|---|---|---|
|  | 60 | 4 | 240.00 |
| Total |  |  | 240 |

**20.01.10** m Conductor de cobre de 1x16 mm² de sección, designación RZ1 0,6/1
120 m × 2.69 = 322.80
Conductor de cobre de 1x16 mm² de sección según Normativa Europea CPR, designación RZ1 0,6/1 kV, (UNE 21123-4), libre de halógenos, no propagador del incendio (UNE-EN 50266), con baja emisión de gases tóxicos y corrosivos (UNE-EN 50267-2-1) y baja opacidad de humos (UNE-EN 50268-1), con parte proporcional de terminales y accesorios. Completamente instalado. Marca/modelo: PRYSMIAN / AFUMEX 1000 V (AS) o equivalente .

| Código | Ud | Descripción | Rendimiento | Precio | Importe |
|---|---|---|---|---|---|
| BQAH1fa | m | Conductor de cobre RZ1 0,6/1 kV de 1x16 mm² de sección. (material) | 1 | 1.49 | 1.49 |
| BQAH2fa | pp | Terminales y accesorios para cable de cobre RZ1 0,6/1 kV de 1x16 (material) | 1 | 0.1 | 0.10 |
| A0121 | h | Oficial 1ª electricista | 0.032 | 18.24 | 0.58 |
| A0131 | h | Ayudante electricista | 0.032 | 16.4 | 0.52 |
|  |  | Total |  |  | 2.69 |

| Medición | Largo | Ancho | Parcial |
|---|---|---|---|
|  | 4 | 30 | 120.00 |
| Total |  |  | 120 |

**20.01.11** m Tubo de polietileno flexible interior liso, subterráneo, DN 200
60 m × 11.16 = 669.60
Tubo de polietileno flexible corrugado con interior liso para distribución subterránea, según UNE-EN 50.086-2-4, grado de protección 7, diámetro nominal 200 mm. Completamente instalado.

| Código | Ud | Descripción | Rendimiento | Precio | Importe |
|---|---|---|---|---|---|
| BRAD6g | m | Tubo de polietileno flexible subterráneo diámetro 200 mm. (material) | 1 | 4.57 | 4.57 |
| A0121 | h | Oficial 1ª electricista | 0.19 | 18.24 | 3.47 |
| A0131 | h | Ayudante electricista | 0.19 | 16.4 | 3.12 |
|  |  | Total |  |  | 11.16 |

**20.01.12** m Tubo de polietileno flexible interior liso, subterráneo, DN 110
30 m × 5.29 = 158.70
Tubo de polietileno flexible corrugado con interior liso para distribución subterránea, según UNE-EN 61386-24, grado de protección 7, diámetro nominal 110 mm. Completamente instalado.

| Código | Ud | Descripción | Rendimiento | Precio | Importe |
|---|---|---|---|---|---|
| BRAD6d | m | Tubo de polietileno flexible subterráneo diámetro 110 mm. (material) | 1 | 1.48 | 1.48 |
| A0121 | h | Oficial 1ª electricista | 0.11 | 18.24 | 2.01 |
| A0131 | h | Ayudante electricista | 0.11 | 16.4 | 1.80 |
|  |  | Total |  |  | 5.29 |

### 20.02 CENTRALIZACIÓN DE CONTADORES
Importe: 6464.68

**20.02.01** ud Dispositivo protector contra sobretensiones tipo I, nivel prote
2 ud × 796.28 = 1592.56
Dispositivo protector contra sobretensiones tipo 1, nivel protección Up tensión residual 2,5 KV, corriente máxima de descarga (10/350) 25 KA L-N y 100 KA L-T, IP20, incluyendo envolvente de aislamiento independiente con protección por fusible tipo gl de 50 A. Completamente instalado.Marca/modelo: ABB OVR T13N25255-7 o equivalente. Situado en centralización de contadores en caja de interruptor de seccionamiento.

| Código | Ud | Descripción | Rendimiento | Precio | Importe |
|---|---|---|---|---|---|
| BSBAKa1 | ud | Limitador de sobretensiones con poder de evacuación Imax kA, para instalación en carril DIN, incluso adaptación a panel y embarrado y pequeño material. Completamente instalado. Marca/modelo: (material) | 1 | 727 | 727.00 |
| A0121 | h | Oficial 1ª electricista | 2 | 18.24 | 36.48 |
| A0131 | h | Ayudante electricista | 2 | 16.4 | 32.80 |
|  |  | Total |  |  | 796.28 |

**20.02.02** ud Centralización contadores 1
1 ud × 2224.32 = 2224.32
Centralización de contadores compuesta por módulos prefabricados de doble aislamiento. Incluye:
- Caja de cables con interruptor de corte en carga de 400 AIV con protector contra sobretensiones tipo1.
- 1 armario con capacidad para:
- 13 módulo con 25 contadores trifásicos multifunción (activa, reactiva, maxímmetro y reloj) para puestos trifásicos (PT-2-ERZ)
- 4 módulos con 12 contadores contadores monofásicos para puestos. (PM-12-ERZ)
La centralización incluye módulos de embarrado general para intensidad nominal de 400 AIV, con fusibles cortacircuitos tipo Neozed DO2-63 A para suministros monofásicos y tipo Neozed DO3-100 A para suministros trifásicos. Con bornes de salida y puesta a tierra. Los módulos para equipos de medida dispondrán de cableado interior de conexión y señalización, con conductor Cu H07Z-R de 16 mm². Completamente instalado.Marca/modelo: Safybox ó equivalente homologado por ERZ Endesa.

| Código | Ud | Descripción | Rendimiento | Precio | Importe |
|---|---|---|---|---|---|
| ESAC1011a |  | Centralización contadores 1 (material) | 1 | 2104 | 2104.00 |
| A0131 | h | Ayudante electricista | 4 | 16.4 | 65.60 |
| A0121 | h | Oficial 1ª electricista | 3 | 18.24 | 54.72 |
|  |  | Total |  |  | 2224.32 |

**20.02.03** ud Centralización contadores 2
1 ud × 2647.8 = 2647.80
Centralización de contadores compuesta por módulos prefabricados de doble aislamiento. Incluye:
- Caja de cables con interruptor de corte en carga de 400 AIV con protector contra sobretensiones.
- 1 armario con capacidad para:
- 1 módulo con 2 contadores trifásicos multifunción (activa, reactiva, maxímmetro y reloj) para puestos trifásicos (PT-2-ERZ)
- 13 módulos con 39 contadores contadores monofásicos para puestos. (PM-12-ERZ)
La centralización incluye módulos de embarrado general para intensidad nominal de 400 AIV, con fusibles cortacircuitos tipo Neozed DO2-63 A para suministros monofásicos y tipo Neozed DO3-100 A para suministros trifásicos. Con bornes de salida y puesta a tierra. Los módulos para equipos de medida dispondrán de cableado interior de conexión y señalización, con conductor Cu H07Z-R de 16 mm². Completamente instalado.Marca/modelo: Safybox ó equivalente homologado por ERZ Endesa.

| Código | Ud | Descripción | Rendimiento | Precio | Importe |
|---|---|---|---|---|---|
| ESAC1011 |  | Centralización contadores 2 (material) | 1 | 2491 | 2491.00 |
| A0131 | h | Ayudante electricista | 4 | 16.4 | 65.60 |
| A0121 | h | Oficial 1ª electricista | 5 | 18.24 | 91.20 |
|  |  | Total |  |  | 2647.8 |

### 20.03 DERIVACIONES INDIVIDUALES A PUESTOS
Importe: 76685.41

**20.03.01** m Conductor de cobre de 1x4 mm² de sección, designación RZ1 0,6/1
2910 m × 1.95 = 5674.50
Conductor de cobre de 1x4 mm² de sección según Normativa Europea CPR, designación RZ1 0,6/1 kV, (UNE 21123-4), libre de halógenos, no propagador del incendio (UNE-EN 50266), con baja emisión de gases tóxicos y corrosivos (UNE-EN 50267-2-1) y baja opacidad de humos (UNE-EN 50268-1), con parte proporcional de terminales y accesorios. Completamente instalado. Marca/modelo: PRYSMIAN / AFUMEX 1000 V (AS) o equivalente .

| Código | Ud | Descripción | Rendimiento | Precio | Importe |
|---|---|---|---|---|---|
| BQAH1ca | m | Conductor de cobre RZ1 0,6/1 kV de 1x4 mm² de sección. (material) | 1 | 1.22 | 1.22 |
| BQAH2ca | pp | Terminales y accesorios para cable de cobre RZ1 0,6/1 kV de 1x4 (material) | 1 | 0.1 | 0.10 |
| A0121 | h | Oficial 1ª electricista | 0.018 | 18.24 | 0.33 |
| A0131 | h | Ayudante electricista | 0.018 | 16.4 | 0.30 |
|  |  | Total |  |  | 1.95 |

| Medición | Uds. | Ancho | Parcial |
|---|---|---|---|
|  | 970 | 3 | 2910.00 |
| Total |  |  | 2910 |

**20.03.02** m Conductor de cobre de 1x10 mm² de sección, designación RZ1 0,6/1
7600 m × 2.69 = 20444.00
Conductor de cobre de 1x10 mm² de sección según Normativa Europea CPR, designación RZ1 0,6/1 kV, (UNE 21123-4), libre de halógenos, no propagador del incendio (UNE-EN 50266), con baja emisión de gases tóxicos y corrosivos (UNE-EN 50267-2-1) y baja opacidad de humos (UNE-EN 50268-1), con parte proporcional de terminales y accesorios. Completamente instalado. Marca/modelo: PRYSMIAN / AFUMEX 1000 V (AS) o equivalente .

| Código | Ud | Descripción | Rendimiento | Precio | Importe |
|---|---|---|---|---|---|
| BQAH1ea | m | Conductor de cobre RZ1 0,6/1 kV de 1x10 mm² de sección. (material) | 1 | 1.49 | 1.49 |
| BQAH2ea | pp | Terminales y accesorios para cable de cobre RZ1 0,6/1 kV de 1x10 (material) | 1 | 0.1 | 0.10 |
| A0121 | h | Oficial 1ª electricista | 0.032 | 18.24 | 0.58 |
| A0131 | h | Ayudante electricista | 0.032 | 16.4 | 0.52 |
|  |  | Total |  |  | 2.69 |

**20.03.03** m Conductor de cobre de 1x16 mm² de sección, designación RZ1 0,6/1
1341 m × 4.07 = 5457.87
Conductor de cobre de 1x16 mm² de sección según Normativa Europea CPR, designación RZ1 0,6/1 kV, (UNE 21123-4), libre de halógenos, no propagador del incendio (UNE-EN 50266), con baja emisión de gases tóxicos y corrosivos (UNE-EN 50267-2-1) y baja opacidad de humos (UNE-EN 50268-1), con parte proporcional de terminales y accesorios. Completamente instalado. Marca/modelo: PRYSMIAN / AFUMEX 1000 V (AS) o equivalente .

| Código | Ud | Descripción | Rendimiento | Precio | Importe |
|---|---|---|---|---|---|
| BQAH1fb | m | Conductor de cobre RZ1 0,6/1 kV de 1x16 mm² de sección. (material) | 1 | 2.23 | 2.23 |
| BQAH2fb | pp | Terminales y accesorios para cable de cobre RZ1 0,6/1 kV de 1x16 (material) | 1 | 0.15 | 0.15 |
| A0121 | h | Oficial 1ª electricista | 0.049 | 18.24 | 0.89 |
| A0131 | h | Ayudante electricista | 0.049 | 16.4 | 0.80 |
|  |  | Total |  |  | 4.07 |

**20.03.04** m Conductor de cobre de 1x25 mm² de sección, designación RZ1 0,6/1
5985 m × 4.54 = 27171.90
Conductor de cobre de 1x25 mm² de sección según Normativa Europea CPR, designación RZ1 0,6/1 kV, (UNE 21123-4), libre de halógenos, no propagador del incendio (UNE-EN 50266), con baja emisión de gases tóxicos y corrosivos (UNE-EN 50267-2-1) y baja opacidad de humos (UNE-EN 50268-1), con parte proporcional de terminales y accesorios. Completamente instalado. Marca/modelo: PRYSMIAN / AFUMEX 1000 V (AS) o equivalente .

| Código | Ud | Descripción | Rendimiento | Precio | Importe |
|---|---|---|---|---|---|
| BQAH1ga | m | Conductor de cobre RZ1 0,6/1 kV de 1x25 mm² de sección. (material) | 1 | 2.65 | 2.65 |
| BQAH2ga | pp | Terminales y accesorios para cable de cobre RZ1 0,6/1 kV de 1x25 (material) | 1 | 0.2 | 0.20 |
| A0121 | h | Oficial 1ª electricista | 0.049 | 18.24 | 0.89 |
| A0131 | h | Ayudante electricista | 0.049 | 16.4 | 0.80 |
|  |  | Total |  |  | 4.54 |

**20.03.05** m Conductor de cobre de 1x35 mm² de sección, designación RZ1 0,6/1
1053 m × 5.62 = 5917.86
Conductor de cobre de 1x35 mm² de sección según Normativa Europea CPR, designación RZ1 0,6/1 kV, (UNE 21123-4), libre de halógenos, no propagador del incendio (UNE-EN 50266), con baja emisión de gases tóxicos y corrosivos (UNE-EN 50267-2-1) y baja opacidad de humos (UNE-EN 50268-1), con parte proporcional de terminales y accesorios. Completamente instalado. Marca/modelo: PRYSMIAN / AFUMEX 1000 V (AS) o equivalente .

| Código | Ud | Descripción | Rendimiento | Precio | Importe |
|---|---|---|---|---|---|
| BQAH1ha | m | Conductor de cobre RZ1 0,6/1 kV de 1x35 mm² de sección. (material) | 1 | 3.68 | 3.68 |
| BQAH2ha | pp | Terminales y accesorios para cable de cobre RZ1 0,6/1 kV de 1x35 (material) | 1 | 0.25 | 0.25 |
| A0121 | h | Oficial 1ª electricista | 0.049 | 18.24 | 0.89 |
| A0131 | h | Ayudante electricista | 0.049 | 16.4 | 0.80 |
|  |  | Total |  |  | 5.62 |

**20.03.06** ud Tubo de PVC rígido blindado según norma UNE-EN 61386-21, diámetr
1852 ud × 2.59 = 4796.68
Tubo de PVC rígido blindado según norma UNE-EN 61386-21, diámetro DN 32 con parte proporcional de accesorios y fijaciones. Completamente instalado.

| Código | Ud | Descripción | Rendimiento | Precio | Importe |
|---|---|---|---|---|---|
| BRAC1da | m | Tubo PVC rígido blindado DN 32 (material) | 1 | 1.52 | 1.52 |
| BRAC2da | pp | Accesorios y fijaciones para tubo PVC rígido blindado DN 32 (material) | 1 | 0.52 | 0.52 |
| A0121 | h | Oficial 1ª electricista | 0.016 | 18.24 | 0.29 |
| A0131 | h | Ayudante electricista | 0.016 | 16.4 | 0.26 |
|  |  | Total |  |  | 2.59 |

**20.03.07** ud Tubo de PVC rígido blindado según norma UNE-EN 50086-2-1, diámet
2415 ud × 2.98 = 7196.70
Tubo de PVC rígido blindado según norma UNE-EN 50086-2-1, diámetro DN 40 con parte proporcional de accesorios y fijaciones. Completamente instalado.

| Código | Ud | Descripción | Rendimiento | Precio | Importe |
|---|---|---|---|---|---|
| BRAC1ea | m | Tubo PVC rígido blindado DN 40 (material) | 1 | 1.77 | 1.77 |
| BRAC2ea | pp | Accesorios y fijaciones para tubo PVC rígido blindado DN 40 (material) | 1 | 0.66 | 0.66 |
| A0121 | h | Oficial 1ª electricista | 0.016 | 18.24 | 0.29 |
| A0131 | h | Ayudante electricista | 0.016 | 16.4 | 0.26 |
|  |  | Total |  |  | 2.98 |

**20.03.08** ud Tubo de PVC rígido blindado según norma UNE-EN 61386-21, diámetr
5 ud × 5.18 = 25.90
Tubo de PVC rígido blindado según norma UNE-EN 61386-21, diámetro DN 50 con parte proporcional de accesorios y fijaciones. Completamente instalado.

| Código | Ud | Descripción | Rendimiento | Precio | Importe |
|---|---|---|---|---|---|
| BRAC1fa | m | Tubo PVC rígido blindado DN 50 (material) | 1 | 4.37 | 4.37 |
| BRAC2fa | pp | Accesorios y fijaciones para tubo PVC rígido blindado DN 50 (material) | 1 | 0.32 | 0.32 |
| A0121 | h | Oficial 1ª electricista | 0.014 | 18.24 | 0.26 |
| A0131 | h | Ayudante electricista | 0.014 | 16.4 | 0.23 |
|  |  | Total |  |  | 5.18 |

### 20.04 CUADROS GENERALES BAJA TENSION
Importe: 27347.6

**20.04.01** ud Cuadro CGBT CGEG1
1 ud × 5835.2 = 5835.20
Cuadro de distribución principal formado por armarios metálicos combinables; puerta frontal con cerradura, paneles de cierre, placas soportes y tapas. Mecanismos de mando y protección sesgún esquema. Conexionado y elementos auxiliares. Cumplirá especificaciones de proyecto. Completamente instalado, incluido señalética, ensayos, montaje y puesta en servicio. Características:
- Protección: 31/IK10.
- Referencia: CUADRO GENERAL BAJA TENSION ENTIDAD GESTORA CGEG1
Marca/mod.: ABB/ARTU-K o equivalente.

| Código | Ud | Descripción | Rendimiento | Precio | Importe |
|---|---|---|---|---|---|
| BSABQaca | ud | Armario y cableado para cuadro principal ref. CUADRO GENERAL BAJ (material) | 1 | 1680 | 1680.00 |
| BSABPaba | ud | Aparellaje cuadro principal ref. CUADRO GENERAL BAJA TENSION CGB (material) | 1 | 3403 | 3403.00 |
| BSBAQaca | ud | Ensayos, montaje y puesta en servicio (material) | 1 | 326 | 326.00 |
| BQLBJca | ud | Cableado de control desde subestación a cuadro electrico princip (material) | 1 | 253 | 253.00 |
| A0121 | h | Oficial 1ª electricista | 5 | 18.24 | 91.20 |
| A0131 | h | Ayudante electricista | 5 | 16.4 | 82.00 |
|  |  | Total |  |  | 5835.2 |

**20.04.02** ud Cuadro CGBT CGEG2
1 ud × 3982.2 = 3982.20
Cuadro de distribución principal formado por armarios metálicos combinables; puerta frontal con cerradura, paneles de cierre, placas soportes y tapas. Mecanismos de mando y protección sesgún esquema. Conexionado y elementos auxiliares. Cumplirá especificaciones de proyecto. Completamente instalado, incluido señalética, ensayos, montaje y puesta en servicio. Características:
- Protección: 31/IK10.
- Referencia: CUADRO GENERAL BAJA TENSION ENTIDAD GESTORA 1 CGEG2
Marca/mod.: ABB/ARTU-K o equivalente.

| Código | Ud | Descripción | Rendimiento | Precio | Importe |
|---|---|---|---|---|---|
| BSABQac | ud | Armario y cableado para cuadro principal ref. CUADRO GENERAL BAJ (material) | 1 | 1540 | 1540.00 |
| BSABPab | ud | Aparellaje cuadro principal ref. CUADRO GENERAL BAJA TENSION CGB (material) | 1 | 1690 | 1690.00 |
| BSBAQac | ud | Ensayos, montaje y puesta en servicio (material) | 1 | 326 | 326.00 |
| BQLBJc | ud | Cableado de control desde subestación a cuadro electrico princip (material) | 1 | 253 | 253.00 |
| A0121 | h | Oficial 1ª electricista | 5 | 18.24 | 91.20 |
| A0131 | h | Ayudante electricista | 5 | 16.4 | 82.00 |
|  |  | Total |  |  | 3982.2 |

**20.04.03** ud Cuadro CGBT CGAYTO
1 ud × 3958.2 = 3958.20
Cuadro de distribución principal formado por armarios metálicos combinables; puerta frontal con cerradura, paneles de cierre, placas soportes y tapas. Mecanismos de mando y protección sesgún esquema. Conexionado y elementos auxiliares. Cumplirá especificaciones de proyecto. Completamente instalado, incluido señalética, ensayos, montaje y puesta en servicio. Características:
- Protección: 31/IK10.
- Referencia: CUADRO GENERAL BAJA TENSION AYUNTAMIENTO CGAYTO
Marca/mod.: ABB/ARTU-K o equivalente.

| Código | Ud | Descripción | Rendimiento | Precio | Importe |
|---|---|---|---|---|---|
| BSABQacaa | ud | Armario y cableado para cuadro principal ref. CUADRO GENERAL BAJ (material) | 1 | 1753 | 1753.00 |
| 6453 | ud | Aparellaje cuadro principal ref. CUADRO GENERAL BAJA TENSION CGB (material) | 1 | 1453 | 1453.00 |
| BSBAQacaa | ud | Ensayos, montaje y puesta en servicio (material) | 1 | 326 | 326.00 |
| BQLBJcaa | ud | Cableado de control desde subestación a cuadro electrico princip (material) | 1 | 253 | 253.00 |
| A0121 | h | Oficial 1ª electricista | 5 | 18.24 | 91.20 |
| A0131 | h | Ayudante electricista | 5 | 16.4 | 82.00 |
|  |  | Total |  |  | 3958.2 |

**20.04.04** ud Batería aut. modular condensadores, filtro antiarmónicos, piloto
1 ud × 1700.28 = 1700.28
Batería automática modular de condensadores, con filtro sintonizado antiarmónicos, unidad piloto y auxiliares, que comprenden:
- Escalones trifásicos de condensadores sobredimensionados en tensión a 470 V conectados en triángulo.
- Regulador electrónico de potencia reactiva con protección antipenduleo, protección contra falta de tensión, señalización de funcionamiento, mandos manual y automático e indicación cos fi.
- Contactores.
- Resistencias de descarga rápida y lenta.
- Fusibles ACR.
- Transformador auxiliar (cuando sea necesario).
- Regletas de bornas, fusibles de maniobra, cableado y accesorios.
- Juego de cables de mando para conexión entre baterías.
- Inductancias antiarmónicos sintonizadas.
Completamente instalada.
Características:
- Tensión: 400 V.
- Frecuencia: 50 Hz.
- Potencia: 20 kVAr.
- Primer escalón: 4 kVAr
- Nº de pasos: 5
- Secuencia de conexión: 1:2:2
Marca/modelo: ABB CLMV-E o equivalente

| Código | Ud | Descripción | Rendimiento | Precio | Importe |
|---|---|---|---|---|---|
| BSCA3aa | ud | Bateria condensadores con filtro antiarmónicos, ud. piloto y aux (material) | 1 | 1631 | 1631.00 |
| A0121 | h | Oficial 1ª electricista | 2 | 18.24 | 36.48 |
| A0131 | h | Ayudante electricista | 2 | 16.4 | 32.80 |
|  |  | Total |  |  | 1700.28 |

**20.04.05** m Conductor de cobre de 1x16 mm² de sección, designación RZ1 0,6/1
40 m × 2.69 = 107.60
Conductor de cobre de 1x16 mm² de sección según Normativa Europea CPR, designación RZ1 0,6/1 kV, (UNE 21123-4), libre de halógenos, no propagador del incendio (UNE-EN 50266), con baja emisión de gases tóxicos y corrosivos (UNE-EN 50267-2-1) y baja opacidad de humos (UNE-EN 50268-1), con parte proporcional de terminales y accesorios. Completamente instalado. Marca/modelo: o equivalente .

| Código | Ud | Descripción | Rendimiento | Precio | Importe |
|---|---|---|---|---|---|
| BQAH1fc | m | Conductor de cobre RZ1 0,6/1 kV de 1x16 mm² de sección. (material) | 1 | 1.49 | 1.49 |
| BQAH2fc | pp | Terminales y accesorios para cable de cobre RZ1 0,6/1 kV de 1x16 (material) | 1 | 0.1 | 0.10 |
| A0121 | h | Oficial 1ª electricista | 0.032 | 18.24 | 0.58 |
| A0131 | h | Ayudante electricista | 0.032 | 16.4 | 0.52 |
|  |  | Total |  |  | 2.69 |

| Medición | Uds. | Ancho | Parcial |
|---|---|---|---|
|  | 10 | 4 | 40.00 |
| Total |  |  | 40 |

**20.04.06** m Bandeja ciega de acero galvanizado, de 100x75x0,8 mm con tapa y
5 m × 21.18 = 105.90
Bandeja ciega de acero laminado galvanizado por inmersión en caliente según UNE-EN ISO 1461, dimensiones 100x75x0,8 mm con tapa de cierre con resorte según UNE-EN 50085 y parte proporcional de uniones, accesorios, soportes y separador/es. Completamente instalada.

| Código | Ud | Descripción | Rendimiento | Precio | Importe |
|---|---|---|---|---|---|
| BRBA5e | m | Bandeja galvanizada ciega con tapa de 100x75x0,8 mm. (material) | 1 | 9.27 | 9.27 |
| BRBA6e | pp | Accesorios y separador/es para bandeja galvanizada ciega con tap (material) | 1 | 2.91 | 2.91 |
| A0121 | h | Oficial 1ª electricista | 0.26 | 18.24 | 4.74 |
| A0131 | h | Ayudante electricista | 0.26 | 16.4 | 4.26 |
|  |  | Total |  |  | 21.18 |

**20.04.07** ud Batería aut. modular condensadores, filtro antiarmónicos, piloto
2 ud × 2881.66 = 5763.32
Batería automática modular de condensadores, con filtro sintonizado antiarmónicos, unidad piloto y auxiliares, que comprenden:
- Escalones trifásicos de condensadores sobredimensionados en tensión a 470 V conectados en triángulo.
- Regulador electrónico de potencia reactiva con protección antipenduleo, protección contra falta de tensión, señalización de funcionamiento, mandos manual y automático e indicación cos fi.
- Contactores.
- Resistencias de descarga rápida y lenta.
- Fusibles ACR.
- Transformador auxiliar (cuando sea necesario).
- Regletas de bornas, fusibles de maniobra, cableado y accesorios.
- Juego de cables de mando para conexión entre baterías.
- Inductancias antiarmónicos sintonizadas.
Completamente instalada.
Características:
- Tensión: 400 V.
- Frecuencia: 50 Hz.
- Potencia: 125 kVAr.
- Primer escalón: 25 kVAr
- Nº de pasos: 5
- Secuencia de conexión: 1:1:1
Marca/modelo: ABB CLMT o equivalente

| Código | Ud | Descripción | Rendimiento | Precio | Importe |
|---|---|---|---|---|---|
| BSCA3ga | ud | Bateria condensadores con filtro antiarmónicos, ud. piloto y aux (material) | 1 | 2705 | 2705.00 |
| A0121 | h | Oficial 1ª electricista | 5.1 | 18.24 | 93.02 |
| A0131 | h | Ayudante electricista | 5.1 | 16.4 | 83.64 |
|  |  | Total |  |  | 2881.66 |

**20.04.08** m Conductor de cobre de 1x95 mm² de sección, designación RZ1 0,6/1
30 m × 22.78 = 683.40
Conductor de cobre de 1x95 mm² de sección según Normativa Europea CPR, designación RZ1 0,6/1 kV, (UNE 21123-4), libre de halógenos, no propagador del incendio (UNE-EN 50266), con baja emisión de gases tóxicos y corrosivos (UNE-EN 50267-2-1) y baja opacidad de humos (UNE-EN 50268-1), con parte proporcional de terminales y accesorios. Completamente instalado. Marca/modelo: GENERAL CABLE / EXZHELLENT-XXI (AS) o equivalente .

| Código | Ud | Descripción | Rendimiento | Precio | Importe |
|---|---|---|---|---|---|
| BQAH1ka | m | Conductor de cobre RZ1 0,6/1 kV de 1x95 mm² de sección. (material) | 1 | 18.04 | 18.04 |
| BQAH2ka | pp | Terminales y accesorios para cable de cobre RZ1 0,6/1 kV de 1x95 (material) | 1 | 0.58 | 0.58 |
| A0121 | h | Oficial 1ª electricista | 0.12 | 18.24 | 2.19 |
| A0131 | h | Ayudante electricista | 0.12 | 16.4 | 1.97 |
|  |  | Total |  |  | 22.78 |

| Medición | Uds. | Ancho | Parcial |
|---|---|---|---|
|  | 10 | 3 | 30.00 |
| Total |  |  | 30 |

**20.04.09** m Conductor de cobre de 1x50 mm² de sección, designación RZ1 0,6/1
10 m × 12.84 = 128.40
Conductor de cobre de 1x50 mm² de sección según Normativa Europea CPR, designación RZ1 0,6/1 kV, (UNE 21123-4), libre de halógenos, no propagador del incendio (UNE-EN 50266), con baja emisión de gases tóxicos y corrosivos (UNE-EN 50267-2-1) y baja opacidad de humos (UNE-EN 50268-1), con parte proporcional de terminales y accesorios. Completamente instalado. Marca/modelo: PRYSMIAN / AFUMEX 1000 V (AS) o equivalente .

| Código | Ud | Descripción | Rendimiento | Precio | Importe |
|---|---|---|---|---|---|
| BQAH1ib | m | Conductor de cobre RZ1 0,6/1 kV de 1x50 mm² de sección. (material) | 1 | 9.92 | 9.92 |
| BQAH2ib | pp | Terminales y accesorios para cable de cobre RZ1 0,6/1 kV de 1x50 (material) | 1 | 0.28 | 0.28 |
| A0121 | h | Oficial 1ª electricista | 0.076 | 18.24 | 1.39 |
| A0131 | h | Ayudante electricista | 0.076 | 16.4 | 1.25 |
|  |  | Total |  |  | 12.84 |

**20.04.10** m Bandeja ciega de acero galvanizado, de 200x75x0,8 mm con tapa y
10 m × 21.3 = 213.00
Bandeja ciega de acero laminado galvanizado por inmersión en caliente según UNE-EN ISO 1461, dimensiones 200x75x0,8 mm con tapa de cierre con resorte según UNE-EN 50085 y parte proporcional de uniones, accesorios, soportes y separador/es. Completamente instalada.

| Código | Ud | Descripción | Rendimiento | Precio | Importe |
|---|---|---|---|---|---|
| BRBA5i | m | Bandeja galvanizada ciega con tapa de 200x75x0,8 mm. (material) | 1 | 9.39 | 9.39 |
| BRBA6i | pp | Accesorios y separador/es para bandeja galvanizada ciega con tap (material) | 1 | 2.91 | 2.91 |
| A0121 | h | Oficial 1ª electricista | 0.26 | 18.24 | 4.74 |
| A0131 | h | Ayudante electricista | 0.26 | 16.4 | 4.26 |
|  |  | Total |  |  | 21.3 |

**20.04.11** m Conductor de cobre de 35 mm² , para puesta a tierra de bandeja m
30 m × 3.51 = 105.30
Conductor de cobre desnudo recocido de 35 mm² de sección nominal y una resistencia eléctrica a 20°C no superior a 0,524 Ohm/km, para puesta a tierra de bandeja metálica e incluyendo parte proporcional de latiguillos de conexión y abrazaderas de acero galvanizado en caliente. Completamente instalado.

| Código | Ud | Descripción | Rendimiento | Precio | Importe |
|---|---|---|---|---|---|
| BQFAEaca | m | Conductor de cobre de 35 mm² para puesta a tierra de bandeja met (material) | 1 | 1.31 | 1.31 |
| BQFABaa | pp | Latiguillos de conexión y abrazaderas para cable Cu de 35 mm². (material) | 1 | 1.1 | 1.10 |
| A0121 | h | Oficial 1ª electricista | 0.032 | 18.24 | 0.58 |
| A0131 | h | Ayudante electricista | 0.032 | 16.4 | 0.52 |
|  |  | Total |  |  | 3.51 |

**20.04.12** ud Grupo electrógeno con cubierta insonorizada y silenciador de esc
1 ud × 3969.29 = 3969.29
Grupo electrógeno con cubierta insonorizada y silenciador de escape de alta atenuación formado por un motor diesel refrigerado por agua con radiador en chasis, filtros, regulador electrónico de velocidad y sistema de engrase y un alternador trifásico autoexcitado, protección IP.22, aislamiento H, con regulación electrónica de tensión. Incluyendo interruptor automático tetrapolar 100 A mando manual, relé diferencial regulable y retardable y toroidal, depósito de combustible 312 l, baterías de arranque, haz de conexiones eléctricas, etc. Características:
- Potencia servicio emergencia: 45 kVA.
- Potencia servicio principal: 50 kVA.
- Presión acústica: 57 dBA a 10 m.
- Tensión: 400/230 V.
- Frecuencia: 50 Hz.
Cuadro eléctrico de alarmas, control, mando y protección constituido por un armario modular en el que quedarán alojados los mandos de arranque y parada automaticos del diesel, pulsador de parada de emergencia, indicador de carga de baterías, indicadores luminosos de fallo: presión de aceite, temperatura de agua, velocidad excesiva, amperímetros, voltímetro, frecuenciómetro, contador horario, indicador de nivel de combustible, indicador de presión de aceite, indicador de temperatura de agua. Elementos para conexionado y auxiliares, regletas, señalización, etc. y cableado eléctrico exterior para control y maniobra. Completamente instalado. Incluso pruebas de prestaciones, conmutaciones y alarma a realizar en fábrica en presencia de representantes de la Dirección Facultativa. Marca/modelo: ELECTRAMOLINS EMM-55 o equivalente

| Código | Ud | Descripción | Rendimiento | Precio | Importe |
|---|---|---|---|---|---|
| BWAA3da | ud | Grupo electrógeno con cubierta insonorizada y silenciador de esc (material) | 1 | 3017.71 | 3017.71 |
| BWAA5a | ud | Pruebas de prestaciones, conmutaciones y alarma a realizar en fábrica en presencia de representantes de la Dir. Fac. (material) | 1 | 601.01 | 601.01 |
| A0121 | h | Oficial 1ª electricista | 7 | 18.24 | 127.68 |
| A0131 | h | Ayudante electricista | 7 | 16.4 | 114.80 |
| C1501 | h | Camión grúa o cesta | 3 | 36.03 | 108.09 |
|  |  | Total |  |  | 3969.29 |

**20.04.13** ud Amortiguador de tipo metálico para grupo electrógeno, para un pe
4 ud × 40.27 = 161.08
Amortiguador de tipo metálico para instalar en los soportes de grupo electrógeno, flecha de trabajo no inferior a 4 cm y para un peso de 400 Kg. Completamente instalado. Marca/modelo: VIBRACHOC o equivalente .

| Código | Ud | Descripción | Rendimiento | Precio | Importe |
|---|---|---|---|---|---|
| BWCA1 | ud | Amortiguador metálico para instalar en grupo electrógeno, con fl (material) | 1 | 36.81 | 36.81 |
| A0121 | h | Oficial 1ª electricista | 0.1 | 18.24 | 1.82 |
| A0131 | h | Ayudante electricista | 0.1 | 16.4 | 1.64 |
|  |  | Total |  |  | 40.27 |

**20.04.14** ud Pica de acero cobre de 2 m, en interior de arqueta, con registro
1 ud × 290.37 = 290.37
Pica de acero cobre de 2 m de longitud y 19 mm de diámetro clavada verticalmente en el terreno y unida a la malla mediante soldadura aluminotérmica, instalada en el interior de una arqueta de fábrica de 40x40 cm con tapa registrable y sumidero. Incluye registro de control con desconectador y barra equipotencial. Completamente instalada. Marca/modelo: CIRPROTEC o equivalente

| Código | Ud | Descripción | Rendimiento | Precio | Importe |
|---|---|---|---|---|---|
| BXAA1 | ud | Pica de acero cobre de 2 m de longitud (material) | 1 | 14.88 | 14.88 |
| BXAA2 | ud | Registro de control y barra equipotencial. (material) | 1 | 22.36 | 22.36 |
| BXAA3 | ud | Arqueta de registro con tapa. (material) | 1 | 79.93 | 79.93 |
| A0121 | h | Oficial 1ª electricista | 5 | 18.24 | 91.20 |
| A0131 | h | Ayudante electricista | 5 | 16.4 | 82.00 |
|  |  | Total |  |  | 290.37 |

**20.04.15** ud Registro de electrodo de puesta a tierra situado en SALA GRUPO E
1 ud × 37.22 = 37.22
Registro de electrodo de puesta a tierra situado en SALA GRUPO ELECTROGENO compuesto por armario aislante con tapa registrable de dimensiones 220x175x150 mm, incluso barra equipotencial. Completamente instalado.

| Código | Ud | Descripción | Rendimiento | Precio | Importe |
|---|---|---|---|---|---|
| BXCB1b | ud | Registro de electrodo de puesta a tierra situado en SALA GRUPO E (material) | 1 | 33.06 | 33.06 |
| A0121 | h | Oficial 1ª electricista | 0.12 | 18.24 | 2.19 |
| A0131 | h | Ayudante electricista | 0.12 | 16.4 | 1.97 |
|  |  | Total |  |  | 37.22 |

**20.04.16** ud Tubo de PVC rígido blindado según norma UNE-EN 61386-21, diámetr
10 ud × 11.31 = 113.10
Tubo de PVC rígido blindado según norma UNE-EN 61386-21, diámetro DN 63 con parte proporcional de accesorios y fijaciones. Completamente instalado.

| Código | Ud | Descripción | Rendimiento | Precio | Importe |
|---|---|---|---|---|---|
| BRAC1ga | m | Tubo PVC rígido blindado DN 63 (material) | 1 | 1.84 | 1.84 |
| BRAC2ga | pp | Accesorios y fijaciones para tubo PVC rígido blindado DN 63 (material) | 1 | 1.15 | 1.15 |
| A0121 | h | Oficial 1ª electricista | 0.24 | 18.24 | 4.38 |
| A0131 | h | Ayudante electricista | 0.24 | 16.4 | 3.94 |
|  |  | Total |  |  | 11.31 |

**20.04.17** ud Conexión tierra grupo
1 ud × 193.74 = 193.74
Conexión a tierra existente de grupo electrógeno, comprobación y adecuación de instalación y medición de valores de resietencia. Completamente instalado.

| Código | Ud | Descripción | Rendimiento | Precio | Importe |
|---|---|---|---|---|---|
| BQFAEacaa | m | conexión a red de tierras grupo electrógeno (material) | 1 | 106.96 | 106.96 |
| BQFABaaa | pp | Latiguillos de conexión y abrazaderas para cable Cu de 35 mm². (material) | 1 | 1.1 | 1.10 |
| A0121 | h | Oficial 1ª electricista | 2 | 18.24 | 36.48 |
| A0131 | h | Ayudante electricista | 3 | 16.4 | 49.20 |
|  |  | Total |  |  | 193.74 |

### 20.05 CANALIZACIONES ELECTRICAS
Importe: 68669.57

**20.05.01** m Conductor de cobre de 1x6 mm² de sección, designación RZ1 0,6/1
110 m × 2.51 = 276.10
Conductor de cobre de 1x6 mm² de sección según Normativa Europea CPR, designación RZ1 0,6/1 kV, (UNE 21123-4), libre de halógenos, no propagador del incendio (UNE-EN 50266), con baja emisión de gases tóxicos y corrosivos (UNE-EN 50267-2-1) y baja opacidad de humos (UNE-EN 50268-1), con parte proporcional de terminales y accesorios. Completamente instalado. Marca/modelo: PRYSMIAN / AFUMEX 1000 V (AS) o equivalente .

| Código | Ud | Descripción | Rendimiento | Precio | Importe |
|---|---|---|---|---|---|
| BQAH1da | m | Conductor de cobre RZ1 0,6/1 kV de 1x6 mm² de sección. (material) | 1 | 1.36 | 1.36 |
| BQAH2da | pp | Terminales y accesorios para cable de cobre RZ1 0,6/1 kV de 1x6 (material) | 1 | 0.05 | 0.05 |
| A0121 | h | Oficial 1ª electricista | 0.032 | 18.24 | 0.58 |
| A0131 | h | Ayudante electricista | 0.032 | 16.4 | 0.52 |
|  |  | Total |  |  | 2.51 |

**20.05.02** m Conductor de cobre de 1x10 mm² de sección, designación RZ1 0,6/1
400 m × 2.69 = 1076.00
Conductor de cobre de 1x10 mm² de sección según Normativa Europea CPR, designación RZ1 0,6/1 kV, (UNE 21123-4), libre de halógenos, no propagador del incendio (UNE-EN 50266), con baja emisión de gases tóxicos y corrosivos (UNE-EN 50267-2-1) y baja opacidad de humos (UNE-EN 50268-1), con parte proporcional de terminales y accesorios. Completamente instalado. Marca/modelo: PRYSMIAN / AFUMEX 1000 V (AS) o equivalente .

| Código | Ud | Descripción | Rendimiento | Precio | Importe |
|---|---|---|---|---|---|
| BQAH1eaa | m | Conductor de cobre RZ1 0,6/1 kV de 1x10 mm² de sección. (material) | 1 | 1.49 | 1.49 |
| BQAH2eaa | pp | Terminales y accesorios para cable de cobre RZ1 0,6/1 kV de 1x10 (material) | 1 | 0.1 | 0.10 |
| A0121 | h | Oficial 1ª electricista | 0.032 | 18.24 | 0.58 |
| A0131 | h | Ayudante electricista | 0.032 | 16.4 | 0.52 |
|  |  | Total |  |  | 2.69 |

**20.05.03** m Conductor de cobre de 1x16 mm² de sección, designación RZ1 0,6/1
4008 m × 4.07 = 16312.56
Conductor de cobre de 1x16 mm² de sección según Normativa Europea CPR, designación RZ1 0,6/1 kV, (UNE 21123-4), libre de halógenos, no propagador del incendio (UNE-EN 50266), con baja emisión de gases tóxicos y corrosivos (UNE-EN 50267-2-1) y baja opacidad de humos (UNE-EN 50268-1), con parte proporcional de terminales y accesorios. Completamente instalado. Marca/modelo: PRYSMIAN / AFUMEX 1000 V (AS) o equivalente .

| Código | Ud | Descripción | Rendimiento | Precio | Importe |
|---|---|---|---|---|---|
| BQAH1fba | m | Conductor de cobre RZ1 0,6/1 kV de 1x16 mm² de sección. (material) | 1 | 2.23 | 2.23 |
| BQAH2fba | pp | Terminales y accesorios para cable de cobre RZ1 0,6/1 kV de 1x16 (material) | 1 | 0.15 | 0.15 |
| A0121 | h | Oficial 1ª electricista | 0.049 | 18.24 | 0.89 |
| A0131 | h | Ayudante electricista | 0.049 | 16.4 | 0.80 |
|  |  | Total |  |  | 4.07 |

**20.05.04** m Conductor de cobre de 1x25 mm² de sección, designación RZ1 0,6/1
1292 m × 4.54 = 5865.68
Conductor de cobre de 1x25 mm² de sección según Normativa Europea CPR, designación RZ1 0,6/1 kV, (UNE 21123-4), libre de halógenos, no propagador del incendio (UNE-EN 50266), con baja emisión de gases tóxicos y corrosivos (UNE-EN 50267-2-1) y baja opacidad de humos (UNE-EN 50268-1), con parte proporcional de terminales y accesorios. Completamente instalado. Marca/modelo: PRYSMIAN / AFUMEX 1000 V (AS) o equivalente .

| Código | Ud | Descripción | Rendimiento | Precio | Importe |
|---|---|---|---|---|---|
| BQAH1gaa | m | Conductor de cobre RZ1 0,6/1 kV de 1x25 mm² de sección. (material) | 1 | 2.65 | 2.65 |
| BQAH2gaa | pp | Terminales y accesorios para cable de cobre RZ1 0,6/1 kV de 1x25 (material) | 1 | 0.2 | 0.20 |
| A0121 | h | Oficial 1ª electricista | 0.049 | 18.24 | 0.89 |
| A0131 | h | Ayudante electricista | 0.049 | 16.4 | 0.80 |
|  |  | Total |  |  | 4.54 |

**20.05.05** m Conductor de cobre de 1x35 mm² de sección, designación RZ1 0,6/1
20 m × 5.62 = 112.40
Conductor de cobre de 1x35 mm² de sección según Normativa Europea CPR, designación RZ1 0,6/1 kV, (UNE 21123-4), libre de halógenos, no propagador del incendio (UNE-EN 50266), con baja emisión de gases tóxicos y corrosivos (UNE-EN 50267-2-1) y baja opacidad de humos (UNE-EN 50268-1), con parte proporcional de terminales y accesorios. Completamente instalado. Marca/modelo: PRYSMIAN / AFUMEX 1000 V (AS) o equivalente .

| Código | Ud | Descripción | Rendimiento | Precio | Importe |
|---|---|---|---|---|---|
| BQAH1haa | m | Conductor de cobre RZ1 0,6/1 kV de 1x35 mm² de sección. (material) | 1 | 3.68 | 3.68 |
| BQAH2haa | pp | Terminales y accesorios para cable de cobre RZ1 0,6/1 kV de 1x35 (material) | 1 | 0.25 | 0.25 |
| A0121 | h | Oficial 1ª electricista | 0.049 | 18.24 | 0.89 |
| A0131 | h | Ayudante electricista | 0.049 | 16.4 | 0.80 |
|  |  | Total |  |  | 5.62 |

**20.05.06** m Conductor de cobre de 1x70 mm² de sección, designación RZ1 0,6/1
225 m × 16.7 = 3757.50
Conductor de cobre de 1x70 mm² de sección según Normativa Europea CPR, designación RZ1 0,6/1 kV, (UNE 21123-4), libre de halógenos, no propagador del incendio (UNE-EN 50266), con baja emisión de gases tóxicos y corrosivos (UNE-EN 50267-2-1) y baja opacidad de humos (UNE-EN 50268-1), con parte proporcional de terminales y accesorios. Completamente instalado. Marca/modelo: o equivalente .

| Código | Ud | Descripción | Rendimiento | Precio | Importe |
|---|---|---|---|---|---|
| BQAH1ja | m | Conductor de cobre RZ1 0,6/1 kV de 1x70 mm² de sección. (material) | 1 | 13.7 | 13.70 |
| BQAH2ja | pp | Terminales y accesorios para cable de cobre RZ1 0,6/1 kV de 1x70 (material) | 1 | 0.36 | 0.36 |
| A0121 | h | Oficial 1ª electricista | 0.076 | 18.24 | 1.39 |
| A0131 | h | Ayudante electricista | 0.076 | 16.4 | 1.25 |
|  |  | Total |  |  | 16.7 |

**20.05.07** m Conductor de cobre de 1x150 mm² de sección, designación RZ1 0,6/
1160 m × 17.93 = 20798.80
Conductor de cobre de 1x150 mm² de sección según Normativa Europea CPR, designación RZ1 0,6/1 kV, (UNE 21123-4), libre de halógenos, no propagador del incendio (UNE-EN 50266), con baja emisión de gases tóxicos y corrosivos (UNE-EN 50267-2-1) y baja opacidad de humos (UNE-EN 50268-1), con parte proporcional de terminales y accesorios. Completamente instalado. Marca/modelo: PRYSMIAN / AFUMEX 1000 V (AS) o equivalente .

| Código | Ud | Descripción | Rendimiento | Precio | Importe |
|---|---|---|---|---|---|
| BQAH1ma | m | Conductor de cobre RZ1 0,6/1 kV de 1x150 mm² de sección. (material) | 1 | 13 | 13.00 |
| BQAH2ma | pp | Terminales y accesorios para cable de cobre RZ1 0,6/1 kV de 1x15 (material) | 1 | 0.77 | 0.77 |
| A0121 | h | Oficial 1ª electricista | 0.12 | 18.24 | 2.19 |
| A0131 | h | Ayudante electricista | 0.12 | 16.4 | 1.97 |
|  |  | Total |  |  | 17.93 |

**20.05.08** m Conductor de cobre de 1x240 mm² de sección, designación RZ1 0,6/
120 m × 31.65 = 3798.00
Conductor de cobre de 1x240 mm² de sección según Normativa Europea CPR, designación RZ1 0,6/1 kV, (UNE 21123-4), libre de halógenos, no propagador del incendio (UNE-EN 50266), con baja emisión de gases tóxicos y corrosivos (UNE-EN 50267-2-1) y baja opacidad de humos (UNE-EN 50268-1), con parte proporcional de terminales y accesorios. Completamente instalado. Marca/modelo: PRYSMIAN / AFUMEX 1000 V (AS) o equivalente .

| Código | Ud | Descripción | Rendimiento | Precio | Importe |
|---|---|---|---|---|---|
| BQAH1oaa | m | Conductor de cobre RZ1 0,6/1 kV de 1x240 mm² de sección. (material) | 1 | 25 | 25.00 |
| BQAH2oaa | pp | Terminales y accesorios para cable de cobre RZ1 0,6/1 kV de 1x24 (material) | 1 | 1.11 | 1.11 |
| A0121 | h | Oficial 1ª electricista | 0.16 | 18.24 | 2.92 |
| A0131 | h | Ayudante electricista | 0.16 | 16.4 | 2.62 |
|  |  | Total |  |  | 31.65 |

**20.05.09** m Conductor Cu de 1x16 mm², tensión nominal 0,6 / 1 kV resistente
795 m × 7 = 5565.00
Conductor de cobre de 1x16 mm² de sección según Normativa Europea CPR, tensión nominal 0,6 / 1 kV resistente al fuego (UNE-EN 50362 o UNE-EN 50200) con aislamiento y cubierta no propagadores del incendio (UNE-EN 50266) y sin emisión de humos ni gases tóxicos y corrosivos (UNE-EN 50267-2-1) con parte proporcional de terminales y accesorios. Garantizará el funcionamiento activo de los equipos durante 90 min y a temperaturas de 800° C. Completamente instalado. Marca/modelo: GENERAL CABLE / SEGURFOC-331 (AS+) o equivalente

| Código | Ud | Descripción | Rendimiento | Precio | Importe |
|---|---|---|---|---|---|
| BQAJ1fa | m | Conductor Cu resistente al fuego 0,6/1 kV de 1x16 mm² de sección (material) | 1 | 5.18 | 5.18 |
| BQAJ2fa | pp | Terminales y accesorios para cable Cu resistente al fuego 0,6/1 (material) | 1 | 0.13 | 0.13 |
| A0121 | h | Oficial 1ª electricista | 0.049 | 18.24 | 0.89 |
| A0131 | h | Ayudante electricista | 0.049 | 16.4 | 0.80 |
|  |  | Total |  |  | 7 |

**20.05.10** m Bandeja rejilla de varillas de acero electros., zincado bicromat
375 m × 7.58 = 2842.50
Bandeja de rejilla de varillas de acero electrosoldadas de 5 mm de diámetro, zincado bicromatado, dimensiones 100x62 mm según UNE-EN 61537, con parte proporcional de uniones, accesorios, soportes y cable de protección de cobre desnudo de 16mm2. Completamente instalada.

| Código | Ud | Descripción | Rendimiento | Precio | Importe |
|---|---|---|---|---|---|
| BRBAHca | m | Bandeja de rejilla, zincado bicromatado, de 100x62 mm. (material) | 1 | 1.41 | 1.41 |
| BRBAIca | pp | Accesorios y soportaciones para bandeja de rejilla, zincado bicr (material) | 1 | 1.76 | 1.76 |
| BQFAMa | pp | Conductor de cobre desnudo 16mm² y accesorios para puesta a tier (material) | 1 | 0.95 | 0.95 |
| A0121 | h | Oficial 1ª electricista | 0.1 | 18.24 | 1.82 |
| A0131 | h | Ayudante electricista | 0.1 | 16.4 | 1.64 |
|  |  | Total |  |  | 7.58 |

| Medición | Uds. | Parcial |
|---|---|---|
| sotano | 375 | 375.00 |
| Total |  | 375 |

**20.05.11** m Bandeja rejilla de varillas de acero electros., zincado bicromat
327 m × 9.6 = 3139.20
Bandeja de rejilla de varillas de acero electrosoldadas de 5 mm de diámetro, zincado bicromatado, dimensiones 200x62 mm según UNE-EN 61537, con parte proporcional de uniones, accesorios, soportes y cable de protección de cobre desnudo de 16mm2. Completamente instalada.

| Código | Ud | Descripción | Rendimiento | Precio | Importe |
|---|---|---|---|---|---|
| BRBAHfa | m | Bandeja de rejilla, zincado bicromatado, de 200x62 mm. (material) | 1 | 2.85 | 2.85 |
| BRBAIfa | pp | Accesorios y soportaciones para bandeja de rejilla, zincado bicr (material) | 1 | 2.34 | 2.34 |
| BQFAMb | pp | Conductor de cobre desnudo 16mm² y accesorios para puesta a tier (material) | 1 | 0.95 | 0.95 |
| A0121 | h | Oficial 1ª electricista | 0.1 | 18.24 | 1.82 |
| A0131 | h | Ayudante electricista | 0.1 | 16.4 | 1.64 |
|  |  | Total |  |  | 9.6 |

| Medición | Uds. | Parcial |
|---|---|---|
| sotano | 327 | 327.00 |
| Total |  | 327 |

**20.05.12** m Bandeja rejilla de varillas de acero electros., zincado bicromat
66 m × 16.06 = 1059.96
Bandeja de rejilla de varillas de acero electrosoldadas de 5 mm de diámetro, zincado bicromatado, dimensiones 300x62 mm según UNE-EN 61537, con parte proporcional de uniones, accesorios, soportes y cable de protección de cobre desnudo de 16mm2. Completamente instalada.

| Código | Ud | Descripción | Rendimiento | Precio | Importe |
|---|---|---|---|---|---|
| BRBAHia | m | Bandeja de rejilla, zincado bicromatado, de 300x62 mm. (material) | 1 | 8.18 | 8.18 |
| BRBAIia | pp | Accesorios y soportaciones para bandeja de rejilla, zincado bicr (material) | 1 | 3.47 | 3.47 |
| BQFAMc | pp | Conductor de cobre desnudo 16mm² y accesorios para puesta a tier (material) | 1 | 0.95 | 0.95 |
| A0121 | h | Oficial 1ª electricista | 0.1 | 18.24 | 1.82 |
| A0131 | h | Ayudante electricista | 0.1 | 16.4 | 1.64 |
|  |  | Total |  |  | 16.06 |

| Medición | Uds. | Parcial |
|---|---|---|
| sotano | 66 | 66.00 |
| Total |  | 66 |

**20.05.13** m Bandeja lisa de material aislante de 60x100 mm con tapa
566 m × 6.57 = 3718.62
Bandeja lisa de material aislante y no propagador de la llama, de acuerdo con la norma UNE-EN 61537 de dimensiones 60x100 mm y parte proporcional de accesorios, sirga y soportes.Incluso pintado según RAL de acuerdo a instrucciones de D.F. Completamente instalada.

| Código | Ud | Descripción | Rendimiento | Precio | Importe |
|---|---|---|---|---|---|
| BRBBFba | m | Bandeja de material aislante lisa con tapa de 60x100 mm (material) | 1 | 1.41 | 1.41 |
| BRBBGba | pp | Accesorios y soportaciones para bandeja lisa de material aislant (material) | 1 | 1.7 | 1.70 |
| A0121 | h | Oficial 1ª electricista | 0.1 | 18.24 | 1.82 |
| A0131 | h | Ayudante electricista | 0.1 | 16.4 | 1.64 |
|  |  | Total |  |  | 6.57 |

| Medición | Uds. | Parcial |
|---|---|---|
| encima puestos | 566 | 566.00 |
| Total |  | 566 |

**20.05.14** m Bandeja lisa de material aislante de 60x200 mm con tapa
15 m × 7.58 = 113.70
Bandeja lisa de material aislante y no propagador de la llama, de acuerdo con la norma UNE-EN 61537 de dimensiones 60x200 mm y parte proporcional de accesorios, sirga y soportes.Incluso pintado según RAL de acuerdo a instrucciones de D.F. Completamente instalada.

| Código | Ud | Descripción | Rendimiento | Precio | Importe |
|---|---|---|---|---|---|
| BRBBFda | m | Bandeja de material aislante lisa con tapa de 60x200 mm (material) | 1 | 2.75 | 2.75 |
| BRBBGda | pp | Accesorios y soportaciones para bandeja lisa de material aislant (material) | 1 | 1.37 | 1.37 |
| A0121 | h | Oficial 1ª electricista | 0.1 | 18.24 | 1.82 |
| A0131 | h | Ayudante electricista | 0.1 | 16.4 | 1.64 |
|  |  | Total |  |  | 7.58 |

**20.05.15** m Bandeja lisa de material aislante de 60x300 mm con tapa
15 m × 9.67 = 145.05
Bandeja lisa de material aislante y no propagador de la llama, de acuerdo con la norma UNE-EN 61537 de dimensiones 60x300 mm y parte proporcional de accesorios, sirga y soportes.Incluso pintado según RAL de acuerdo a instrucciones de D.F. Completamente instalada.

| Código | Ud | Descripción | Rendimiento | Precio | Importe |
|---|---|---|---|---|---|
| BRBBFea | m | Bandeja de material aislante lisa con tapa de 60x300 mm (material) | 1 | 3.75 | 3.75 |
| BRBBGea | pp | Accesorios y soportaciones para bandeja lisa de material aislant (material) | 1 | 2.46 | 2.46 |
| A0121 | h | Oficial 1ª electricista | 0.1 | 18.24 | 1.82 |
| A0131 | h | Ayudante electricista | 0.1 | 16.4 | 1.64 |
|  |  | Total |  |  | 9.67 |

**20.05.16** ud Tubo de polietileno flexible interior liso, subterráneo, DN 160
10 ud × 8.85 = 88.50
Tubo de polietileno flexible corrugado con interior liso para distribución subterránea, grado de protección IP07, diámetro nominal 160mm. Completamente instalado.

| Código | Ud | Descripción | Rendimiento | Precio | Importe |
|---|---|---|---|---|---|
| BRAD6f | m | Tubo de polietileno flexible subterráneo diámetro 160 mm. (material) | 1 | 3.31 | 3.31 |
| A0121 | h | Oficial 1ª electricista | 0.16 | 18.24 | 2.92 |
| A0131 | h | Ayudante electricista | 0.16 | 16.4 | 2.62 |
|  |  | Total |  |  | 8.85 |

### 20.06 INSTALACIÓN INTERIOR
Importe: 54548.27

**20.06.01** ud Punto luz con cond. Cu 07Z1-K, tubo de material aislante, cond.
643 ud × 18.68 = 12011.24
Punto de luz en ZONAS COMUNES (simple, conmutado, de cruce, desde cuadro directo o con pulsador) incluyendo cables según Normativa Europea CPRy canalización a luminaria y a mecanismo de accionamiento y parte proporcional de línea desde cuadro de zona.
Características:
Derivación a punto de luz y a mecanismo: cable de cobre 07Z1-K , tubo de material aislante flexible / rígido no propagador de la llama y de acuerdo con la norma UNE-EN 50086-1, protección superficial fija y dimensionado según ITC-BT-21.
Cajas aislantes IP.55 con tapa atornillada y entradas elásticas / roscadas.
Línea desde cuadro: cable de cobre RZ1-K 0,6/1 kV, bandeja perforada de material aislante no propagador de la llama y de acuerdo con la norma UNE-EN 50085-1, accesorios y soportaciones.
Configuración del cable y sección de los conductores según esquema unifilar del proyecto. Completamente instalado.

| Código | Ud | Descripción | Rendimiento | Precio | Importe |
|---|---|---|---|---|---|
| BRDK55aa | ud | Material p. luz con cond. Cu 07Z1-K, tubo material aislante, con (material) | 1 | 15.22 | 15.22 |
| A0121 | h | Oficial 1ª electricista | 0.1 | 18.24 | 1.82 |
| A0131 | h | Ayudante electricista | 0.1 | 16.4 | 1.64 |
|  |  | Total |  |  | 18.68 |

**20.06.02** ud Punto luz con cond. Cu 07Z1-K, tubo de material aislante, cond.
226 ud × 11.68 = 2639.68
Punto de luz en PUESTOS DE VENTA (simple, conmutado, de cruce, desde cuadro directo o con pulsador) incluyendo cables según Normativa Europea CPR y canalización a luminaria y a mecanismo de accionamiento y parte proporcional de línea desde cuadro de zona.
Características:
Derivación a punto de luz y a mecanismo: cable de cobre 07Z1-K , tubo de material aislante flexible / rígido no propagador de la llama y de acuerdo con la norma UNE-EN 50086-1, protección superficial fija y dimensionado según ITC-BT-21.
Cajas aislantes IP.55 con tapa atornillada y entradas elásticas / roscadas.
Línea desde cuadro: cable de cobre RZ1-K 0,6/1 kV, bandeja perforada de material aislante no propagador de la llama y de acuerdo con la norma UNE-EN 50085-1, accesorios y soportaciones.
Configuración del cable y sección de los conductores según esquema unifilar del proyecto. Completamente instalado.

| Código | Ud | Descripción | Rendimiento | Precio | Importe |
|---|---|---|---|---|---|
| BRDK55a | ud | Material p. luz con cond. Cu 07Z1-K, tubo material aislante, con (material) | 1 | 8.22 | 8.22 |
| A0121 | h | Oficial 1ª electricista | 0.1 | 18.24 | 1.82 |
| A0131 | h | Ayudante electricista | 0.1 | 16.4 | 1.64 |
|  |  | Total |  |  | 11.68 |

**20.06.03** ud Punto luz con cond. Cu 07Z1-K, tubo de material aislante, cond.
78 ud × 11.68 = 911.04
Alimentación a previsión punto de luz cartel en PUESTOS DE VENTA (simple, conmutado, de cruce, desde cuadro directo o con pulsador) incluyendo cables según Normativa Europea CPR y canalización a luminaria y a mecanismo de accionamiento y parte proporcional de línea desde cuadro de zona.
Características:
Derivación a punto de luz y a mecanismo: cable de cobre 07Z1-K , tubo de material aislante flexible / rígido no propagador de la llama y de acuerdo con la norma UNE-EN 50086-1, protección superficial fija y dimensionado según ITC-BT-21.
Cajas aislantes IP.55 con tapa atornillada y entradas elásticas / roscadas.
Línea desde cuadro: cable de cobre RZ1-K 0,6/1 kV, bandeja perforada de material aislante no propagador de la llama y de acuerdo con la norma UNE-EN 50085-1, accesorios y soportaciones.
Configuración del cable y sección de los conductores según esquema unifilar del proyecto. Completamente instalado.

| Código | Ud | Descripción | Rendimiento | Precio | Importe |
|---|---|---|---|---|---|
| BRDK55ab | ud | Material p. luz con cond. Cu 07Z1-K, tubo material aislante, con (material) | 1 | 8.22 | 8.22 |
| A0121 | h | Oficial 1ª electricista | 0.1 | 18.24 | 1.82 |
| A0131 | h | Ayudante electricista | 0.1 | 16.4 | 1.64 |
|  |  | Total |  |  | 11.68 |

**20.06.04** ud Punto luz con cond. Cu 07Z1-K, tubo de material aislante, cond.
229 ud × 30.53 = 6991.37
Punto de luz en FACHADAS EXTERIOR (simple, conmutado, de cruce, desde cuadro directo o con pulsador) incluyendo cables según Normativa Europea CPRy canalización a luminaria y a mecanismo de accionamiento y parte proporcional de línea desde cuadro de zona.
Características:
Derivación a punto de luz y a mecanismo: cable de cobre 07Z1-K , tubo de material aislante flexible / rígido no propagador de la llama y de acuerdo con la norma UNE-EN 50086-1, protección superficial fija y dimensionado según ITC-BT-21.
Cajas aislantes IP.55 con tapa atornillada y entradas elásticas / roscadas.
Línea desde cuadro: cable de cobre RZ1-K 0,6/1 kV, bandeja perforada de material aislante no propagador de la llama y de acuerdo con la norma UNE-EN 50085-1, accesorios y soportaciones.
Configuración del cable y sección de los conductores según esquema unifilar del proyecto. Completamente instalado.

| Código | Ud | Descripción | Rendimiento | Precio | Importe |
|---|---|---|---|---|---|
| BRDK55aaa | ud | Material p. luz con cond. Cu 07Z1-K, tubo material aislante, con (material) | 1 | 27.07 | 27.07 |
| A0121 | h | Oficial 1ª electricista | 0.1 | 18.24 | 1.82 |
| A0131 | h | Ayudante electricista | 0.1 | 16.4 | 1.64 |
|  |  | Total |  |  | 30.53 |

**20.06.05** ud Punto luz emergencia con cond. Cu 07Z1-K, tubo de material aisla
127 ud × 14.53 = 1845.31
Punto de luz alumbrado de emergencia ZONAS COMUNES, incluyendo cables según Normativa Europea CPR y canalización a luminaria y parte proporcional de línea desde cuadro de zona y de línea de control desde telemando.
Características:
Derivación a punto de luz: Cable de cobre 07Z1-K , tubo de material aislante flexible / rígido no propagador de la llama y de acuerdo con la norma UNE-EN 50086-1, protección superficial fija y dimensionado según ITC-BT-21.
Cajas aislantes IP.55 con tapa atornillada y entradas elásticas / roscadas.
Línea desde cuadro: Cable de cobre RZ1-K 0,6/1 kV, bandeja perforada de material aislante no propagador de la llama y de acuerdo con la norma UNE-EN 50085-1, accesorios y soportaciones.
Configuración del cable y sección de los conductores según esquema unifilar del proyecto. Completamente instalado.

| Código | Ud | Descripción | Rendimiento | Precio | Importe |
|---|---|---|---|---|---|
| BREK55aa | ud | Material p. luz emergencia con cond. Cu 07Z1-K, tubo de material (material) | 1 | 11.07 | 11.07 |
| A0121 | h | Oficial 1ª electricista | 0.1 | 18.24 | 1.82 |
| A0131 | h | Ayudante electricista | 0.1 | 16.4 | 1.64 |
|  |  | Total |  |  | 14.53 |

**20.06.06** ud Punto luz emergencia con cond. Cu 07Z1-K, tubo de material aisla
101 ud × 11.53 = 1164.53
Punto de luz alumbrado de emergencia PUESTOS DE VENTA, incluyendo cables según Normativa Europea CPR y canalización a luminaria y parte proporcional de línea desde cuadro de zona y de línea de control desde telemando.
Características:
Derivación a punto de luz: Cable de cobre 07Z1-K , tubo de material aislante flexible / rígido no propagador de la llama y de acuerdo con la norma UNE-EN 50086-1, protección superficial fija y dimensionado según ITC-BT-21.
Cajas aislantes IP.55 con tapa atornillada y entradas elásticas / roscadas.
Línea desde cuadro: Cable de cobre RZ1-K 0,6/1 kV, bandeja perforada de material aislante no propagador de la llama y de acuerdo con la norma UNE-EN 50085-1, accesorios y soportaciones.
Configuración del cable y sección de los conductores según esquema unifilar del proyecto. Completamente instalado.

| Código | Ud | Descripción | Rendimiento | Precio | Importe |
|---|---|---|---|---|---|
| BREK55a | ud | Material p. luz emergencia con cond. Cu 07Z1-K, tubo de material (material) | 1 | 8.07 | 8.07 |
| A0121 | h | Oficial 1ª electricista | 0.1 | 18.24 | 1.82 |
| A0131 | h | Ayudante electricista | 0.1 | 16.4 | 1.64 |
|  |  | Total |  |  | 11.53 |

**20.06.07** ud Punto de luz emergencia con cond. Cu 07Z1-K, tubo de material a
31 ud × 15.49 = 480.19
Punto de luz alumbrado de emergencia ZONAS COMUNES, incluyendo cables según Normativa Europea CPR y canalización a luminaria y parte proporcional de línea desde cuadro de zona y de línea de control desde telemando.
Características:
Derivación a punto de luz: Cable de cobre 07Z1-K , tubo de material aislante rígido no propagador de la llama y de acuerdo con la norma UNE-EN 50086-1, protección superficial fija y dimensionado según ITC-BT-21. Cajas aislantes IP.55 con tapa atornillada y entradas elásticas / roscadas.
Línea desde cuadro: Cable de cobre RZ1-K 0,6/1 kV, canal liso de material aislante no propagador de la llama y de acuerdo con la norma UNE-EN 50085-1 con tapa, accesorios y soportaciones.
Configuración del cable y sección de los conductores según esquema unifilar del proyecto. Completamente instalado.

| Código | Ud | Descripción | Rendimiento | Precio | Importe |
|---|---|---|---|---|---|
| BREL55a | ud | Material p. luz emergencia con cond. Cu 07Z1-K, tubo de material (material) | 1 | 12.03 | 12.03 |
| A0121 | h | Oficial 1ª electricista | 0.1 | 18.24 | 1.82 |
| A0131 | h | Ayudante electricista | 0.1 | 16.4 | 1.64 |
|  |  | Total |  |  | 15.49 |

**20.06.08** ud Alim. punto fuerza con cond. Cu 07Z1-K, tubo de material aislant
122 ud × 16.88 = 2059.36
Alimentación a toma de corriente simple/múltiple ZONAS COMUNES incluyendo cables según Normativa Europea CPR y canalización a mecanismo y parte proporcional de línea desde cuadro de zona.
Características:
Derivación a mecanismo: Cable de cobre 07Z1-K , tubo de material aislante flexible / rígido no propagador de la llama y de acuerdo con la norma UNE-EN 50086-1, protección superficial fija y dimensionado según ITC-BT-21. Cajas aislantes IP.55 con tapa atornillada y entradas elásticas / roscadas.
Línea desde cuadro: Cable de cobre RZ1-K 0,6/1 kV, bandeja perforada de material aislante cno propagador de la llama y de acuerdo con la norma UNE-EN 50085-1, accesorios y soportaciones.
Configuración del cable y sección de los conductores según esquema unifilar del proyecto. Completamente instalado

| Código | Ud | Descripción | Rendimiento | Precio | Importe |
|---|---|---|---|---|---|
| BRFK55a | ud | Material p. fuerza con cond. Cu 07Z1-K, tubo de material aislant (material) | 1 | 13.42 | 13.42 |
| A0121 | h | Oficial 1ª electricista | 0.1 | 18.24 | 1.82 |
| A0131 | h | Ayudante electricista | 0.1 | 16.4 | 1.64 |
|  |  | Total |  |  | 16.88 |

**20.06.09** ud Alim. punto fuerza con cond. Cu 07Z1-K, tubo de material aislant
542 ud × 12.59 = 6823.78
Alimentación a toma de corriente simple/múltiple PUESTOS DE VENTA incluyendo cables según Normativa Europea CPR y canalización a mecanismo y parte proporcional de línea desde cuadro de zona.
Características:
Derivación a mecanismo: Cable de cobre 07Z1-K , tubo de material aislante rígido no propagador de la llama y de acuerdo con la norma UNE-EN 50086-1, protección superficial fija y dimensionado según ITC-BT-21. Cajas aislantes IP.55 con tapa atornillada y entradas elásticas / roscadas.
Línea desde cuadro: Cable de cobre RZ1-K 0,6/1 kV, canal liso de material sialante no propagador de la llama y de acuerdo con la norma UNE-EN 50085-1 con tapa, accesorios y soportaciones.
Configuración del cable y sección de los conductores según esquema unifilar del proyecto. Completamente instalado.

| Código | Ud | Descripción | Rendimiento | Precio | Importe |
|---|---|---|---|---|---|
| BRFL55aa | ud | Material punto de fuerza con cond. Cu 07Z1-K, tubo de material a (material) | 1 | 9.13 | 9.13 |
| A0121 | h | Oficial 1ª electricista | 0.1 | 18.24 | 1.82 |
| A0131 | h | Ayudante electricista | 0.1 | 16.4 | 1.64 |
|  |  | Total |  |  | 12.59 |

**20.06.10** ud Alim. punto fuerza con cond. Cu 07Z1-K, tubo de material aislant
18 ud × 16.59 = 298.62
Alimentación a toma de corriente simple/múltiple ZONAS COMUNES incluyendo cables según Normativa Europea CPR y canalización a mecanismo y parte proporcional de línea desde cuadro de zona.
Características:
Derivación a mecanismo: Cable de cobre 07Z1-K , tubo de material aislante rígido no propagador de la llama y de acuerdo con la norma UNE-EN 50086-1, protección superficial fija y dimensionado según ITC-BT-21. Cajas aislantes IP.55 con tapa atornillada y entradas elásticas / roscadas.
Línea desde cuadro: Cable de cobre RZ1-K 0,6/1 kV, canal liso de material sialante no propagador de la llama y de acuerdo con la norma UNE-EN 50085-1 con tapa, accesorios y soportaciones.
Configuración del cable y sección de los conductores según esquema unifilar del proyecto. Completamente instalado.

| Código | Ud | Descripción | Rendimiento | Precio | Importe |
|---|---|---|---|---|---|
| BRFL55a | ud | Material punto de fuerza con cond. Cu 07Z1-K, tubo de material a (material) | 1 | 13.13 | 13.13 |
| A0121 | h | Oficial 1ª electricista | 0.1 | 18.24 | 1.82 |
| A0131 | h | Ayudante electricista | 0.1 | 16.4 | 1.64 |
|  |  | Total |  |  | 16.59 |

**20.06.11** ud Alimentación a CAMARA FRIGORIFICA PUESTOS incluyendo cable de co
74 ud × 17.8 = 1317.20
Alimentación a CAMARA FRIGORIFICA PUESTOS, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa80 | ud | Material de punto alimentación a TERMO ELECTRICO, con conductor (material) | 1 | 12.6 | 12.60 |
| A0121 | h | Oficial 1ª electricista | 0.15 | 18.24 | 2.74 |
| A0131 | h | Ayudante electricista | 0.15 | 16.4 | 2.46 |
|  |  | Total |  |  | 17.8 |

**20.06.12** ud Alimentación a FANCOIL-ELECTROVALVULA-REGULADOR PUESTO incluyen
234 ud × 17.8 = 4165.20
Alimentación a FANCOIL-ELECTROVALVULA-REGULADOR PUESTO, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa79 | ud | Material de punto alimentación a TERMO ELECTRICO, con conductor (material) | 1 | 12.6 | 12.60 |
| A0121 | h | Oficial 1ª electricista | 0.15 | 18.24 | 2.74 |
| A0131 | h | Ayudante electricista | 0.15 | 16.4 | 2.46 |
|  |  | Total |  |  | 17.8 |

| Medición | Uds. | Ancho | Parcial |
|---|---|---|---|
|  | 78 | 3 | 234.00 |
| Total |  |  | 234 |

**20.06.13** ud Alimentación a PERSIANA MOTORIZADA PUESTOS incluyendo cable de c
78 ud × 17.8 = 1388.40
Alimentación a PERSIANA MOTORIZADA PUESTOS, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaaab | ud | Material de punto alimentación a TERMO ELECTRICO, con conductor (material) | 1 | 12.6 | 12.60 |
| A0121 | h | Oficial 1ª electricista | 0.15 | 18.24 | 2.74 |
| A0131 | h | Ayudante electricista | 0.15 | 16.4 | 2.46 |
|  |  | Total |  |  | 17.8 |

**20.06.14** ud Alimentación a RAIL ALUMBRADO ZONAS COMUNES incluyendo cable de
18 ud × 24.2 = 435.60
Alimentación a RAIL ALUMBRADO ZONAS COMUNES, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa84 | ud | Material de punto alimentación a TERMO ELECTRICO, con conductor (material) | 1 | 19 | 19.00 |
| A0121 | h | Oficial 1ª electricista | 0.15 | 18.24 | 2.74 |
| A0131 | h | Ayudante electricista | 0.15 | 16.4 | 2.46 |
|  |  | Total |  |  | 24.2 |

**20.06.15** ud Alimentación a RAIL ALUMBRADO PUESTOS incluyendo cable de cobre
178 ud × 17.8 = 3168.40
Alimentación a RAIL ALUMBRADO PUESTOS, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa81 | ud | Material de punto alimentación a TERMO ELECTRICO, con conductor (material) | 1 | 12.6 | 12.60 |
| A0121 | h | Oficial 1ª electricista | 0.15 | 18.24 | 2.74 |
| A0131 | h | Ayudante electricista | 0.15 | 16.4 | 2.46 |
|  |  | Total |  |  | 17.8 |

**20.06.16** ud Alimentación a TOMA CORRIENTE TRIFASICA incluyendo cable de cobr
97 ud × 35.12 = 3406.64
Alimentación a TOMA CORRIENTE TRIFASICA PUESTOS Y OBRADORES, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55ebaa | ud | Material de punto alimentación a TOMA CORRIENTE TRIFASICA, con c (material) | 1 | 12.6 | 12.60 |
| A0121 | h | Oficial 1ª electricista | 0.65 | 18.24 | 11.86 |
| A0131 | h | Ayudante electricista | 0.65 | 16.4 | 10.66 |
|  |  | Total |  |  | 35.12 |

**20.06.17** ud Alimentación a SECAMANOS ELECTRICO incluyendo cable de cobre 07Z
11 ud × 24.2 = 266.20
Alimentación a SECAMANOS ELECTRICO, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaaa | ud | Material de punto alimentación a TERMO ELECTRICO, con conductor (material) | 1 | 19 | 19.00 |
| A0121 | h | Oficial 1ª electricista | 0.15 | 18.24 | 2.74 |
| A0131 | h | Ayudante electricista | 0.15 | 16.4 | 2.46 |
|  |  | Total |  |  | 24.2 |

**20.06.18** ud Alimentación a PUERTAS AUTOMATICAS incluyendo cable de cobre 07Z
12 ud × 24.2 = 290.40
Alimentación a PUERTAS AUTOMATICAS incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaaaa | ud | Material de punto alimentación a TERMO ELECTRICO, con conductor (material) | 1 | 19 | 19.00 |
| A0121 | h | Oficial 1ª electricista | 0.15 | 18.24 | 2.74 |
| A0131 | h | Ayudante electricista | 0.15 | 16.4 | 2.46 |
|  |  | Total |  |  | 24.2 |

**20.06.19** ud Alimentación a CORTINAS DE AIRE incluyendo cable de cobre 07Z1-
18 ud × 24.2 = 435.60
Alimentación a CORTINAS AIRE, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa85 | ud | Material de punto alimentación a TERMO ELECTRICO, con conductor (material) | 1 | 19 | 19.00 |
| A0121 | h | Oficial 1ª electricista | 0.15 | 18.24 | 2.74 |
| A0131 | h | Ayudante electricista | 0.15 | 16.4 | 2.46 |
|  |  | Total |  |  | 24.2 |

**20.06.20** ud Alimentación a CAMARAS CCTV incluyendo cable de cobre 07Z1-K, tu
9 ud × 24.2 = 217.80
Alimentación a CAMARAS CCTV, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa83 | ud | Material de punto alimentación a TERMO ELECTRICO, con conductor (material) | 1 | 19 | 19.00 |
| A0121 | h | Oficial 1ª electricista | 0.15 | 18.24 | 2.74 |
| A0131 | h | Ayudante electricista | 0.15 | 16.4 | 2.46 |
|  |  | Total |  |  | 24.2 |

**20.06.21** ud Alimentación a BASCULA incluyendo cable de cobre 07Z1-K, tubo de
1 ud × 24.2 = 24.20
Alimentación a BASCULA, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa82 | ud | Material de punto alimentación a TERMO ELECTRICO, con conductor (material) | 1 | 19 | 19.00 |
| A0121 | h | Oficial 1ª electricista | 0.15 | 18.24 | 2.74 |
| A0131 | h | Ayudante electricista | 0.15 | 16.4 | 2.46 |
|  |  | Total |  |  | 24.2 |

**20.06.22** ud Alimentación a CENTRAL ASPIRACION incluyendo cable de cobre 07Z1
1 ud × 24.2 = 24.20
Alimentación a CENTRAL ASPIRACION, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaa100 | ud | Material de punto alimentación a TERMO ELECTRICO, con conductor (material) | 1 | 19 | 19.00 |
| A0121 | h | Oficial 1ª electricista | 0.15 | 18.24 | 2.74 |
| A0131 | h | Ayudante electricista | 0.15 | 16.4 | 2.46 |
|  |  | Total |  |  | 24.2 |

**20.06.23** ud Alimentación a COLECTORES SUELO RADIANTE incluyendo cable de co
26 ud × 24.2 = 629.20
Alimentación a COLECTORES SUELO RADIANTE, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa99 | ud | Material de punto alimentación a TERMO ELECTRICO, con conductor (material) | 1 | 19 | 19.00 |
| A0121 | h | Oficial 1ª electricista | 0.15 | 18.24 | 2.74 |
| A0131 | h | Ayudante electricista | 0.15 | 16.4 | 2.46 |
|  |  | Total |  |  | 24.2 |

**20.06.24** ud Alimentación a BOMBA RECIRCULACION ACS incluyendo cable de cobr
1 ud × 24.2 = 24.20
Alimentación a BOMBA RECIRCULACION ACS incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa97 | ud | Material de punto alimentación a TERMO ELECTRICO, con conductor (material) | 1 | 19 | 19.00 |
| A0121 | h | Oficial 1ª electricista | 0.15 | 18.24 | 2.74 |
| A0131 | h | Ayudante electricista | 0.15 | 16.4 | 2.46 |
|  |  | Total |  |  | 24.2 |

**20.06.25** ud Alimentación a CENTRALITA LECTURA CONTADORES ACS incluyendo cab
1 ud × 24.2 = 24.20
Alimentación a CENTRALITA LECTURA CONTADORES ACS incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa98 | ud | Material de punto alimentación a TERMO ELECTRICO, con conductor (material) | 1 | 19 | 19.00 |
| A0121 | h | Oficial 1ª electricista | 0.15 | 18.24 | 2.74 |
| A0131 | h | Ayudante electricista | 0.15 | 16.4 | 2.46 |
|  |  | Total |  |  | 24.2 |

**20.06.26** ud Alimentación a BOMBA CALOR ACS incluyendo cable de cobre 07Z1-K,
1 ud × 36.87 = 36.87
Alimentación a BOMBA CALOR ACS, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55abaaa | ud | Material de punto alimentación a EXTRACTORES, con conductor de c (material) | 1 | 14.35 | 14.35 |
| A0121 | h | Oficial 1ª electricista | 0.65 | 18.24 | 11.86 |
| A0131 | h | Ayudante electricista | 0.65 | 16.4 | 10.66 |
|  |  | Total |  |  | 36.87 |

**20.06.27** ud Alimentación a BOMBA POZO incluyendo cable de cobre 07Z1-K, tubo
1 ud × 46.87 = 46.87
Alimentación a BOMBA POZO, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55abaa | ud | Material de punto alimentación a EXTRACTORES, con conductor de c (material) | 1 | 24.35 | 24.35 |
| A0121 | h | Oficial 1ª electricista | 0.65 | 18.24 | 11.86 |
| A0131 | h | Ayudante electricista | 0.65 | 16.4 | 10.66 |
|  |  | Total |  |  | 46.87 |

**20.06.28** ud Alimentación a BOMBA CLIMA FRIO / CALOR incluyendo cable de cob
8 ud × 35.12 = 280.96
Alimentación a BOMBA CLIMA FRIO CALOR incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55ebaaaa | ud | Material de punto alimentación a TOMA CORRIENTE TRIFASICA, con c (material) | 1 | 12.6 | 12.60 |
| A0121 | h | Oficial 1ª electricista | 0.65 | 18.24 | 11.86 |
| A0131 | h | Ayudante electricista | 0.65 | 16.4 | 10.66 |
|  |  | Total |  |  | 35.12 |

**20.06.29** ud Alimentación a CAMPANA EXTRACTORA incluyendo cable de cobre 07Z
1 ud × 35.12 = 35.12
Alimentación a CAMPANA EXTRACTORA SALA FORMACIONLOR incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55ebaaa | ud | Material de punto alimentación a TOMA CORRIENTE TRIFASICA, con c (material) | 1 | 12.6 | 12.60 |
| A0121 | h | Oficial 1ª electricista | 0.65 | 18.24 | 11.86 |
| A0131 | h | Ayudante electricista | 0.65 | 16.4 | 10.66 |
|  |  | Total |  |  | 35.12 |

**20.06.30** ud Alimentación a RECUPERADOR CALOR 1 incluyendo cable de cobre 07
1 ud × 24.2 = 24.20
Alimentación a RECUPERADOR DE CALOR 1 incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa95 | ud | Material de punto alimentación a TERMO ELECTRICO, con conductor (material) | 1 | 19 | 19.00 |
| A0121 | h | Oficial 1ª electricista | 0.15 | 18.24 | 2.74 |
| A0131 | h | Ayudante electricista | 0.15 | 16.4 | 2.46 |
|  |  | Total |  |  | 24.2 |

**20.06.31** ud Alimentación a RECUPERADOR CALOR 2 incluyendo cable de cobre 07
2 ud × 33.2 = 66.40
Alimentación a RECUPERADOR DE CALOR 2 incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa96 | ud | Material de punto alimentación a TERMO ELECTRICO, con conductor (material) | 1 | 28 | 28.00 |
| A0121 | h | Oficial 1ª electricista | 0.15 | 18.24 | 2.74 |
| A0131 | h | Ayudante electricista | 0.15 | 16.4 | 2.46 |
|  |  | Total |  |  | 33.2 |

**20.06.32** ud Alimentación a VENTILADORES EXTRACTORES incluyendo cable de cob
46 ud × 24.2 = 1113.20
Alimentación a VENTILADORES EXTRACTORES incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa94 | ud | Material de punto alimentación a TERMO ELECTRICO, con conductor (material) | 1 | 19 | 19.00 |
| A0121 | h | Oficial 1ª electricista | 0.15 | 18.24 | 2.74 |
| A0131 | h | Ayudante electricista | 0.15 | 16.4 | 2.46 |
|  |  | Total |  |  | 24.2 |

**20.06.33** ud Alimentación a CENTRALITAS incluyendo cable de cobre 07Z1-K, tu
7 ud × 24.2 = 169.40
Alimentación a CENTRALITAS incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa89 | ud | Material de punto alimentación a TERMO ELECTRICO, con conductor (material) | 1 | 19 | 19.00 |
| A0121 | h | Oficial 1ª electricista | 0.15 | 18.24 | 2.74 |
| A0131 | h | Ayudante electricista | 0.15 | 16.4 | 2.46 |
|  |  | Total |  |  | 24.2 |

**20.06.34** ud Alimentación a CONTROLADOR ALUMBRADO EXTERIOR incluyendo cable
1 ud × 24.2 = 24.20
Alimentación a CONTROLADOR ALUMBRADO EXTERIOR incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa90 | ud | Material de punto alimentación a TERMO ELECTRICO, con conductor (material) | 1 | 19 | 19.00 |
| A0121 | h | Oficial 1ª electricista | 0.15 | 18.24 | 2.74 |
| A0131 | h | Ayudante electricista | 0.15 | 16.4 | 2.46 |
|  |  | Total |  |  | 24.2 |

**20.06.35** ud Alimentación a FUENTES ALIMENTACION LED EXTERIOR incluyendo cab
19 ud × 24.2 = 459.80
Alimentación a FUENTES ALIMENTACION LED ESTERIOR incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa91 | ud | Material de punto alimentación a TERMO ELECTRICO, con conductor (material) | 1 | 19 | 19.00 |
| A0121 | h | Oficial 1ª electricista | 0.15 | 18.24 | 2.74 |
| A0131 | h | Ayudante electricista | 0.15 | 16.4 | 2.46 |
|  |  | Total |  |  | 24.2 |

**20.06.36** ud Alimentación a RELOJ incluyendo cable de cobre 07Z1-K, tubo de
1 ud × 24.2 = 24.20
Alimentación a RELOJ incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa92 | ud | Material de punto alimentación a TERMO ELECTRICO, con conductor (material) | 1 | 19 | 19.00 |
| A0121 | h | Oficial 1ª electricista | 0.15 | 18.24 | 2.74 |
| A0131 | h | Ayudante electricista | 0.15 | 16.4 | 2.46 |
|  |  | Total |  |  | 24.2 |

**20.06.37** ud Alimentación a PLANTA ENFRIADORA incluyendo cable de cobre 07Z1-
2 ud × 66.87 = 133.74
Alimentación a PLANTA ENFRIADORA, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55abaab | ud | Material de punto alimentación a EXTRACTORES, con conductor de c (material) | 1 | 44.35 | 44.35 |
| A0121 | h | Oficial 1ª electricista | 0.65 | 18.24 | 11.86 |
| A0131 | h | Ayudante electricista | 0.65 | 16.4 | 10.66 |
|  |  | Total |  |  | 66.87 |

**20.06.38** ud Alimentación a UNIDAD INTERIOR FRIO INDUSTRIAL OBRADOR incluyend
23 ud × 24.2 = 556.60
Alimentación a UNIDAD INTERIOR FRIO INDUSTRIAL OBRADOR incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa93 | ud | Material de punto alimentación a TERMO ELECTRICO, con conductor (material) | 1 | 19 | 19.00 |
| A0121 | h | Oficial 1ª electricista | 0.15 | 18.24 | 2.74 |
| A0131 | h | Ayudante electricista | 0.15 | 16.4 | 2.46 |
|  |  | Total |  |  | 24.2 |

**20.06.39** ud Alimentación a MAQUINA VACIO incluyendo cable de cobre 07Z1-K, t
1 ud × 36.87 = 36.87
Alimentación a MAQUINA DE VACIO, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55abaaaa | ud | Material de punto alimentación a EXTRACTORES, con conductor de c (material) | 1 | 14.35 | 14.35 |
| A0121 | h | Oficial 1ª electricista | 0.65 | 18.24 | 11.86 |
| A0131 | h | Ayudante electricista | 0.65 | 16.4 | 10.66 |
|  |  | Total |  |  | 36.87 |

**20.06.40** ud Alimentación a BOMBA POZO EXISTENTE incluyendo cable de cobre 0
1 ud × 61.68 = 61.68
Alimentación a BOMBA DE POZO EXISTENTE, incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55abaaba | ud | Material de punto alimentación a EXTRACTORES, con conductor de c (material) | 1 | 39.16 | 39.16 |
| A0121 | h | Oficial 1ª electricista | 0.65 | 18.24 | 11.86 |
| A0131 | h | Ayudante electricista | 0.65 | 16.4 | 10.66 |
|  |  | Total |  |  | 61.68 |

**20.06.41** ud Alimentación a RESISTENCIA CONGELADORES incluyendo cable de cob
3 ud × 24.2 = 72.60
Alimentación a RESISTENCIAS GONGELADORES incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa88 | ud | Material de punto alimentación a TERMO ELECTRICO, con conductor (material) | 1 | 19 | 19.00 |
| A0121 | h | Oficial 1ª electricista | 0.15 | 18.24 | 2.74 |
| A0131 | h | Ayudante electricista | 0.15 | 16.4 | 2.46 |
|  |  | Total |  |  | 24.2 |

**20.06.42** ud Alimentación a FANCOILS SALAS incluyendo cable de cobre 07Z1-K,
13 ud × 24.2 = 314.60
Alimentación a FANCOILS SALAS incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa87 | ud | Material de punto alimentación a TERMO ELECTRICO, con conductor (material) | 1 | 19 | 19.00 |
| A0121 | h | Oficial 1ª electricista | 0.15 | 18.24 | 2.74 |
| A0131 | h | Ayudante electricista | 0.15 | 16.4 | 2.46 |
|  |  | Total |  |  | 24.2 |

**20.06.43** ud Alimentación a PROYECTOR -PANTALLA incluyendo cable de cobre 07
2 ud × 24.2 = 48.40
Alimentación a PROYECTOR /PANTALLA incluyendo cables según Normativa Europea CPR y canalización a receptor y parte proporcional de línea desde cuadro de zona.
Características:
Derivación a receptor: Cable de cobre 07Z1-K , tubo de material aislante rígido no propagador de la llama y de acuerdo con la norma UNE-EN 50086-1, protección superficial fija y dimensionado según ITC-BT-21. Cajas aislantes IP.55 con tapa atornillada y entradas elásticas / roscadas.
Línea desde cuadro: Cable de cobre RZ1-K 0,6/1 kV, canal liso de de material aislante no propagador de la llama y de acuerdo con la norma UNE-EN 50085-1 con tapa, accesorios y soportaciones.
Configuración del cable y sección de los conductores según esquema unifilar del proyecto. Completamente instalado

| Código | Ud | Descripción | Rendimiento | Precio | Importe |
|---|---|---|---|---|---|
| BRJL55eaaa86 | ud | Material de punto alimentación a TERMO ELECTRICO, con conductor (material) | 1 | 19 | 19.00 |
| A0121 | h | Oficial 1ª electricista | 0.15 | 18.24 | 2.74 |
| A0131 | h | Ayudante electricista | 0.15 | 16.4 | 2.46 |
|  |  | Total |  |  | 24.2 |

### 20.07 CUADROS SECUNDARIOS
Importe: 82156.86

**20.07.01** ud Cuadro priv. mando y protec. con armario ais. empotrado IP.41 PU
51 ud × 441.17 = 22499.67
Cuadro privado de mando y protección formado por un armario aislante de ejecución empotrada IP.41, dimensiones 320x435x108 mm., según recomendaciones UNESA 1407 B Y 1408 B para 24 módulos, incluyendo cubrebornes y puerta. Con todos sus elementos y accesorios para su conexionado. Completamente instalado. Referencia: CUADRO ELECTRICO PUESTO TIPO. Marca/modelo: ABB MISTRAL 41 F ó equivalente

| Código | Ud | Descripción | Rendimiento | Precio | Importe |
|---|---|---|---|---|---|
| BSBE1abaaa | ud | Cuadro privado de mando y protección, empotrado. Electrificación (material) | 1 | 35 | 35.00 |
| BSBE3baba | ud | Protector sobretensiones (material) | 1 | 100 | 100.00 |
| BSBE2abaa | ud | Material conexionado cuadro electrificación: elevada. Referencia (material) | 1 | 7 | 7.00 |
| BSBE3baa | ud | Interruptor automático ICP 2P, 10-40 A, 250 V, 50 Hz con relés m (material) | 2 | 20 | 40.00 |
| BSBE6ba1a | ud | Interruptor diferencial 2P, 40 A, 250 V, 50 Hz, sensibilidad 30 (material) | 2 | 21 | 42.00 |
| BSBE4ba | ud | Interruptor automático ICP 4P, 50-63 A, 250 V, 50 Hz con relés m (material) | 0 | 23 | 0.00 |
| BSBE5baa | ud | Interruptor automático PIA, 10-40 A. (material) | 5 | 22 | 110.00 |
| BSBE7ba | ud | Interruptor diferencial 2P, 63 A, 250 V, 50 Hz, sensibilidad 30 (material) | 0 | 32.8 | 0.00 |
| BSBE8ba | ud | Interruptor diferencial 2P, 100 A, 250 V, 50 Hz, sensibilidad 30 (material) | 0 | 84.38 | 0.00 |
| BSBE9ba | ud | Interruptor automático ICP 4P, 15-30 A, 250 V, 50 Hz con relés m (material) | 0 | 23.6 | 0.00 |
| BSBEAba | ud | Interruptor automático ICP 4P, 40 A, 400 V, 50 Hz con relés magn (material) | 0 | 29.78 | 0.00 |
| BSBEBba | ud | Interruptor automático ICP 4P, 50 A, 400 V, 50 Hz con relés magn (material) | 0 | 59.19 | 0.00 |
| BSBECba | ud | Interruptor automático ICP 4P, 63 A, 400 V, 50 Hz con relés magn (material) | 0 | 61.56 | 0.00 |
| BSBEDbb | ud | Interruptor diferencial 4P, 40 A, 400 V, 50 Hz, sensibilidad 30 (material) | 0 | 49.51 | 0.00 |
| BSBEEba | ud | Interruptor diferencial 4P, 63 A, 400 V, 50 Hz, sensibilidad 30 (material) | 0 | 102.83 | 0.00 |
| BSBEFba | ud | Interruptor diferencial 4P, 100 A, 400 V, 50 Hz, sensibilidad 30 (material) | 0 | 160.54 | 0.00 |
| BSBEGba | ud | Contactor economizador (5-10 min) 2P., 5-90A, 250 V. (material) | 1 | 101 | 101.00 |
| BSBEHba | ud | Interruptor automático 2P, 50-63 A. (material) | 0 | 47.78 | 0.00 |
| BSBEUba | ud | Interruptor horario 16 A, 230 V, esfera 1/24 h, con reserva de marcha 100 h. incluido selector de posición normal-automático. (material) | 0 | 63.36 | 0.00 |
| A0121d | h | Oficial 1ª electricista (mano de obra) | 0.2 | 16.62 | 3.32 |
| A0131d | h | Ayudante electricista (mano de obra) | 0.2 | 14.26 | 2.85 |
|  |  | Total |  |  | 441.17 |

**20.07.02** ud Cuadro priv. mando y protec. con armario ais. empotrado IP.41 PU
23 ud × 548.19 = 12608.37
Cuadro privado de mando y protección formado por un armario aislante de ejecución empotrada IP.41, dimensiones 430x600x128 mm., según recomendaciones UNESA 1407 B Y 1408 B para 54 módulos, incluyendo cubrebornes y puerta. Con todos sus elementos y accesorios para su conexionado. Completamente instalado. Referencia: CUADRO ELECTRICO PUESTO CARNE POLLERIA. Marca/modelo: ABB MISTRAL 41 F ó equivalente

| Código | Ud | Descripción | Rendimiento | Precio | Importe |
|---|---|---|---|---|---|
| BSBE1abaaaa | ud | Cuadro privado de mando y protección, empotrado. Electrificación (material) | 1 | 35 | 35.00 |
| BSBE3babaa | ud | Protector sobretensiones (material) | 1 | 100 | 100.00 |
| BSBE2abaaa | ud | Material conexionado cuadro electrificación: elevada. Referencia (material) | 1 | 7 | 7.00 |
| BSBE3baaa | ud | Interruptor automático ICP 2P, 10-40 A, 250 V, 50 Hz con relés m (material) | 0 | 20 | 0.00 |
| BSBE6ba1aa | ud | Interruptor diferencial 2P, 40 A, 250 V, 50 Hz, sensibilidad 30 (material) | 1 | 21 | 21.00 |
| BSBE4baa | ud | Interruptor automático ICP 4P, 50-63 A, 250 V, 50 Hz con relés m (material) | 3 | 23 | 69.00 |
| BSBE5baaa | ud | Interruptor automático PIA, 10-40 A. (material) | 5 | 22 | 110.00 |
| BSBE7baa | ud | Interruptor diferencial 2P, 63 A, 250 V, 50 Hz, sensibilidad 30 (material) | 0 | 32.8 | 0.00 |
| BSBE8baa | ud | Interruptor diferencial 2P, 100 A, 250 V, 50 Hz, sensibilidad 30 (material) | 0 | 84.38 | 0.00 |
| BSBE9baa | ud | Interruptor automático ICP 4P, 15-30 A, 250 V, 50 Hz con relés m (material) | 0 | 23.6 | 0.00 |
| BSBEAbaa | ud | Interruptor automático ICP 4P, 40 A, 400 V, 50 Hz con relés magn (material) | 0 | 29.78 | 0.00 |
| BSBEBbaa | ud | Interruptor automático ICP 4P, 50 A, 400 V, 50 Hz con relés magn (material) | 0 | 59.19 | 0.00 |
| BSBECbaa | ud | Interruptor automático ICP 4P, 63 A, 400 V, 50 Hz con relés magn (material) | 0 | 61.56 | 0.00 |
| BSBEDbba | ud | Interruptor diferencial 4P, 40 A, 400 V, 50 Hz, sensibilidad 30 (material) | 2 | 49.51 | 99.02 |
| BSBEEbaa | ud | Interruptor diferencial 4P, 63 A, 400 V, 50 Hz, sensibilidad 30 (material) | 0 | 102.83 | 0.00 |
| BSBEFbaa | ud | Interruptor diferencial 4P, 100 A, 400 V, 50 Hz, sensibilidad 30 (material) | 0 | 160.54 | 0.00 |
| BSBEGbaa | ud | Contactor economizador (5-10 min) 2P., 5-90A, 250 V. (material) | 1 | 101 | 101.00 |
| BSBEHbaa | ud | Interruptor automático 2P, 50-63 A. (material) | 0 | 47.78 | 0.00 |
| BSBEUbaa | ud | Interruptor horario 16 A, 230 V, esfera 1/24 h, con reserva de marcha 100 h. incluido selector de posición normal-automático. (material) | 0 | 63.36 | 0.00 |
| A0121d | h | Oficial 1ª electricista | 0.2 | 16.62 | 3.32 |
| A0131d | h | Ayudante electricista | 0.2 | 14.26 | 2.85 |
|  |  | Total |  |  | 548.19 |

**20.07.03** ud Cuadro priv. mando y protec. con armario ais. empotrado IP.41 RE
4 ud × 584.68 = 2338.72
Cuadro privado de mando y protección formado por un armario aislante de ejecución empotrada IP.41, dimensiones 430x600x128 mm., según recomendaciones UNESA 1407 B Y 1408 B para 54 módulos, incluyendo cubrebornes y puerta. Con todos sus elementos y accesorios para su conexionado. Completamente instalado. Referencia: CUADRO ELECTRICO RESTAURANTE. Marca/modelo: ABB MISTRAL 41 F ó equivalente

| Código | Ud | Descripción | Rendimiento | Precio | Importe |
|---|---|---|---|---|---|
| BSBE1abaaaaa | ud | Cuadro privado de mando y protección, empotrado. Electrificación (material) | 1 | 35 | 35.00 |
| BSBE3babaaa | ud | Protector sobretensiones (material) | 1 | 100 | 100.00 |
| BSBE2abaaaa | ud | Material conexionado cuadro electrificación: elevada. Referencia (material) | 1 | 7 | 7.00 |
| BSBE3baaaa | ud | Interruptor automático ICP 2P, 10-40 A, 250 V, 50 Hz con relés m (material) | 0 | 20 | 0.00 |
| BSBE6ba1aaa | ud | Interruptor diferencial 2P, 40 A, 250 V, 50 Hz, sensibilidad 30 (material) | 3 | 21 | 63.00 |
| BSBE4baaa | ud | Interruptor automático ICP 4P, 50-63 A, 250 V, 50 Hz con relés m (material) | 3 | 23 | 69.00 |
| BSBE5baaaa | ud | Interruptor automático PIA, 10-40 A. (material) | 7 | 22 | 154.00 |
| BSBE7baaa | ud | Interruptor diferencial 2P, 63 A, 250 V, 50 Hz, sensibilidad 30 (material) | 0 | 32.8 | 0.00 |
| BSBE8baaa | ud | Interruptor diferencial 2P, 100 A, 250 V, 50 Hz, sensibilidad 30 (material) | 0 | 84.38 | 0.00 |
| BSBE9baaa | ud | Interruptor automático ICP 4P, 15-30 A, 250 V, 50 Hz con relés m (material) | 0 | 23.6 | 0.00 |
| BSBEAbaaa | ud | Interruptor automático ICP 4P, 40 A, 400 V, 50 Hz con relés magn (material) | 0 | 29.78 | 0.00 |
| BSBEBbaaa | ud | Interruptor automático ICP 4P, 50 A, 400 V, 50 Hz con relés magn (material) | 0 | 59.19 | 0.00 |
| BSBECbaaa | ud | Interruptor automático ICP 4P, 63 A, 400 V, 50 Hz con relés magn (material) | 0 | 61.56 | 0.00 |
| BSBEDbbaa | ud | Interruptor diferencial 4P, 40 A, 400 V, 50 Hz, sensibilidad 30 (material) | 1 | 49.51 | 49.51 |
| BSBEEbaaa | ud | Interruptor diferencial 4P, 63 A, 400 V, 50 Hz, sensibilidad 30 (material) | 0 | 102.83 | 0.00 |
| BSBEFbaaa | ud | Interruptor diferencial 4P, 100 A, 400 V, 50 Hz, sensibilidad 30 (material) | 0 | 160.54 | 0.00 |
| BSBEGbaaa | ud | Contactor economizador (5-10 min) 2P., 5-90A, 250 V. (material) | 1 | 101 | 101.00 |
| BSBEHbaaa | ud | Interruptor automático 2P, 50-63 A. (material) | 0 | 47.78 | 0.00 |
| BSBEUbaaa | ud | Interruptor horario 16 A, 230 V, esfera 1/24 h, con reserva de marcha 100 h. incluido selector de posición normal-automático. (material) | 0 | 63.36 | 0.00 |
| A0121d | h | Oficial 1ª electricista | 0.2 | 16.62 | 3.32 |
| A0131d | h | Ayudante electricista | 0.2 | 14.26 | 2.85 |
|  |  | Total |  |  | 584.68 |

**20.07.04** ud Cuadro priv. mando y protec. con armario ais. empotrado IP.41 OB
23 ud × 548.19 = 12608.37
Cuadro privado de mando y protección formado por un armario aislante de ejecución empotrada IP.41, dimensiones 430x435x108 mm., según recomendaciones UNESA 1407 B Y 1408 B para 54 módulos, incluyendo cubrebornes y puerta. Con todos sus elementos y accesorios para su conexionado. Completamente instalado. Referencia: CUADRO ELECTRICO OBRADOR. Marca/modelo: ABB MISTRAL 41 F ó equivalente

| Código | Ud | Descripción | Rendimiento | Precio | Importe |
|---|---|---|---|---|---|
| BSBE1abaaaab | ud | Cuadro privado de mando y protección, empotrado. Electrificación (material) | 1 | 35 | 35.00 |
| BSBE3babaab | ud | Protector sobretensiones (material) | 1 | 100 | 100.00 |
| BSBE2abaaab | ud | Material conexionado cuadro electrificación: elevada. Referencia (material) | 1 | 7 | 7.00 |
| BSBE3baaab | ud | Interruptor automático ICP 2P, 10-40 A, 250 V, 50 Hz con relés m (material) | 0 | 20 | 0.00 |
| BSBE6ba1aab | ud | Interruptor diferencial 2P, 40 A, 250 V, 50 Hz, sensibilidad 30 (material) | 1 | 21 | 21.00 |
| BSBE4baab | ud | Interruptor automático ICP 4P, 50-63 A, 250 V, 50 Hz con relés m (material) | 3 | 23 | 69.00 |
| BSBE5baaab | ud | Interruptor automático PIA, 10-40 A. (material) | 5 | 22 | 110.00 |
| BSBE7baab | ud | Interruptor diferencial 2P, 63 A, 250 V, 50 Hz, sensibilidad 30 (material) | 0 | 32.8 | 0.00 |
| BSBE8baab | ud | Interruptor diferencial 2P, 100 A, 250 V, 50 Hz, sensibilidad 30 (material) | 0 | 84.38 | 0.00 |
| BSBE9baab | ud | Interruptor automático ICP 4P, 15-30 A, 250 V, 50 Hz con relés m (material) | 0 | 23.6 | 0.00 |
| BSBEAbaab | ud | Interruptor automático ICP 4P, 40 A, 400 V, 50 Hz con relés magn (material) | 0 | 29.78 | 0.00 |
| BSBEBbaab | ud | Interruptor automático ICP 4P, 50 A, 400 V, 50 Hz con relés magn (material) | 0 | 59.19 | 0.00 |
| BSBECbaab | ud | Interruptor automático ICP 4P, 63 A, 400 V, 50 Hz con relés magn (material) | 0 | 61.56 | 0.00 |
| BSBEDbbab | ud | Interruptor diferencial 4P, 40 A, 400 V, 50 Hz, sensibilidad 30 (material) | 2 | 49.51 | 99.02 |
| BSBEEbaab | ud | Interruptor diferencial 4P, 63 A, 400 V, 50 Hz, sensibilidad 30 (material) | 0 | 102.83 | 0.00 |
| BSBEFbaab | ud | Interruptor diferencial 4P, 100 A, 400 V, 50 Hz, sensibilidad 30 (material) | 0 | 160.54 | 0.00 |
| BSBEGbaab | ud | Contactor economizador (5-10 min) 2P., 5-90A, 250 V. (material) | 1 | 101 | 101.00 |
| BSBEHbaab | ud | Interruptor automático 2P, 50-63 A. (material) | 0 | 47.78 | 0.00 |
| BSBEUbaab | ud | Interruptor horario 16 A, 230 V, esfera 1/24 h, con reserva de marcha 100 h. incluido selector de posición normal-automático. (material) | 0 | 63.36 | 0.00 |
| A0121d | h | Oficial 1ª electricista | 0.2 | 16.62 | 3.32 |
| A0131d | h | Ayudante electricista | 0.2 | 14.26 | 2.85 |
|  |  | Total |  |  | 548.19 |

**20.07.05** ud Cuadro de distribución secundario, IP.31/IK.07, Ref: CUADRO CSM1
1 ud × 5492.92 = 5492.92
Cuadro de distribución secundario, formado por armario/s metálico/s combinables con paneles de chapa tratada de 15/10 sobre estructura de perfil perforado; puerta frontal con cerradura, paneles de cierre, placas soportes y tapas, albergando en su interior los mecanismos de mando y protección grafiados en el esquema correspondiente, incluso conexión a embarrados existentes. Acabado con pintura epoxy-poliester. IP 31/IK.07 . Con todos sus elementos y accesorios para su conexionado. Completamente instalado. Referencia: CUADRO SECUNDARIO MERCADO CSM1
Marca/modelo: ABB / ARTU-K o equivalente . Total de salidas: s/esquema.
Incluye: Cableado de control desde subestación según listado de señales y acción software en ficha técnica Sistema de Gestión.
Incluyendo todo lo necesario para su perfecta integración en el sistema de gestión centralizado

| Código | Ud | Descripción | Rendimiento | Precio | Importe |
|---|---|---|---|---|---|
| BSB64aaaaab | ut | Aparellaje cuadro secundario ref. CSM1 , s/esquema salidas. (material) | 1 | 3999 | 3999.00 |
| BSB61aaaaab | ut | Armario y cableado para cuadro secundario ref. CSM1 , s/esquema (material) | 1 | 1390 | 1390.00 |
| A0121 | h | Oficial 1ª electricista | 3 | 18.24 | 54.72 |
| A0131 | h | Ayudante electricista | 3 | 16.4 | 49.20 |
|  |  | Total |  |  | 5492.92 |

**20.07.06** ud Cuadro de distribución secundario, IP.31/IK.07, Ref: CUADRO CSM2
1 ud × 4190.92 = 4190.92
Cuadro de distribución secundario, formado por armario/s metálico/s combinables con paneles de chapa tratada de 15/10 sobre estructura de perfil perforado; puerta frontal con cerradura, paneles de cierre, placas soportes y tapas, albergando en su interior los mecanismos de mando y protección grafiados en el esquema correspondiente, incluso conexión a embarrados existentes. Acabado con pintura epoxy-poliester. IP 31/IK.07 . Con todos sus elementos y accesorios para su conexionado. Completamente instalado. Referencia: CUADRO SECUNDARIO MERCADO CSM1
Marca/modelo: ABB / ARTU-K o equivalente . Total de salidas: s/esquema.
Incluye: Cableado de control desde subestación según listado de señales y acción software en ficha técnica Sistema de Gestión.
Incluyendo todo lo necesario para su perfecta integración en el sistema de gestión centralizado

| Código | Ud | Descripción | Rendimiento | Precio | Importe |
|---|---|---|---|---|---|
| BSB64aaaaa77 | ut | Aparellaje cuadro secundario ref. CSM2 , s/esquema salidas. (material) | 1 | 2700 | 2700.00 |
| BSB61aaaaa78 | ut | Armario y cableado para cuadro secundario ref. CSM2 , s/esquema (material) | 1 | 1387 | 1387.00 |
| A0121 | h | Oficial 1ª electricista | 3 | 18.24 | 54.72 |
| A0131 | h | Ayudante electricista | 3 | 16.4 | 49.20 |
|  |  | Total |  |  | 4190.92 |

**20.07.07** ud Cuadro de distribución secundario, IP.31/IK.07, Ref: CUADRO CSM3
1 ud × 4559.92 = 4559.92
Cuadro de distribución secundario, formado por armario/s metálico/s combinables con paneles de chapa tratada de 15/10 sobre estructura de perfil perforado; puerta frontal con cerradura, paneles de cierre, placas soportes y tapas, albergando en su interior los mecanismos de mando y protección grafiados en el esquema correspondiente, incluso conexión a embarrados existentes. Acabado con pintura epoxy-poliester. IP 31/IK.07 . Con todos sus elementos y accesorios para su conexionado. Completamente instalado. Referencia: CUADRO SECUNDARIO MERCADO CSM3
Marca/modelo: ABB / ARTU-K o equivalente . Total de salidas: s/esquema.
Incluye: Cableado de control desde subestación según listado de señales y acción software en ficha técnica Sistema de Gestión.
Incluyendo todo lo necesario para su perfecta integración en el sistema de gestión centralizado

| Código | Ud | Descripción | Rendimiento | Precio | Importe |
|---|---|---|---|---|---|
| BSB64aaaaabb | ut | Aparellaje cuadro secundario ref. CSM3 , s/esquema salidas. (material) | 1 | 3100 | 3100.00 |
| BSB61aaaaabb | ut | Armario y cableado para cuadro secundario ref. CSM3 , s/esquema (material) | 1 | 1356 | 1356.00 |
| A0121 | h | Oficial 1ª electricista | 3 | 18.24 | 54.72 |
| A0131 | h | Ayudante electricista | 3 | 16.4 | 49.20 |
|  |  | Total |  |  | 4559.92 |

**20.07.08** ud Cuadro de distribución secundario, IP.31/IK.07, Ref: CUADRO CSM4
1 ud × 3303.92 = 3303.92
Cuadro de distribución secundario, formado por armario/s metálico/s combinables con paneles de chapa tratada de 15/10 sobre estructura de perfil perforado; puerta frontal con cerradura, paneles de cierre, placas soportes y tapas, albergando en su interior los mecanismos de mando y protección grafiados en el esquema correspondiente, incluso conexión a embarrados existentes. Acabado con pintura epoxy-poliester. IP 31/IK.07 . Con todos sus elementos y accesorios para su conexionado. Completamente instalado. Referencia: CUADRO SECUNDARIO MERCADO CSM1
Marca/modelo: ABB / ARTU-K o equivalente . Total de salidas: s/esquema.
Incluye: Cableado de control desde subestación según listado de señales y acción software en ficha técnica Sistema de Gestión.
Incluyendo todo lo necesario para su perfecta integración en el sistema de gestión centralizado

| Código | Ud | Descripción | Rendimiento | Precio | Importe |
|---|---|---|---|---|---|
| BSB64aaaaaba | ut | Aparellaje cuadro secundario ref. CSM4 , s/esquema salidas. (material) | 1 | 2100 | 2100.00 |
| BSB61aaaaaba | ut | Armario y cableado para cuadro secundario ref. CSM4 , s/esquema (material) | 1 | 1100 | 1100.00 |
| A0121 | h | Oficial 1ª electricista | 3 | 18.24 | 54.72 |
| A0131 | h | Ayudante electricista | 3 | 16.4 | 49.20 |
|  |  | Total |  |  | 3303.92 |

**20.07.09** ud Cuadro de distribución secundario, IP.31/IK.07, Ref: CUADRO CSFI
1 ud × 1662.28 = 1662.28
Cuadro de distribución secundario, formado por armario/s metálico/s combinables con paneles de chapa tratada de 15/10 sobre estructura de perfil perforado; puerta frontal con cerradura, paneles de cierre, placas soportes y tapas, albergando en su interior los mecanismos de mando y protección grafiados en el esquema correspondiente, incluso conexión a embarrados existentes. Acabado con pintura epoxy-poliester. IP 31/IK.07 . Con todos sus elementos y accesorios para su conexionado. Completamente instalado. Referencia: CUADRO SECUNDARIO FRIO INDUSTRIAL OBRADORES CSFIOCL
Marca/modelo: ABB / ARTU-K o equivalente . Total de salidas: s/esquema.
Incluye: Cableado de control desde subestación según listado de señales y acción software en ficha técnica Sistema de Gestión.
Incluyendo todo lo necesario para su perfecta integración en el sistema de gestión centralizado

| Código | Ud | Descripción | Rendimiento | Precio | Importe |
|---|---|---|---|---|---|
| BSB64aaaaaaa | ut | Aparellaje cuadro secundario ref. CSCL , s/esquema salidas. (material) | 1 | 923 | 923.00 |
| BSB61aaaaaaa | ut | Armario y cableado para cuadro secundario ref. CSCL , s/esquema (material) | 1 | 670 | 670.00 |
| A0121 | h | Oficial 1ª electricista | 2 | 18.24 | 36.48 |
| A0131 | h | Ayudante electricista | 2 | 16.4 | 32.80 |
|  |  | Total |  |  | 1662.28 |

**20.07.10** ud Cuadro de distribución secundario, IP.31/IK.07, Ref: CUADRO CSAC
1 ud × 1646.28 = 1646.28
Cuadro de distribución secundario, formado por armario/s metálico/s combinables con paneles de chapa tratada de 15/10 sobre estructura de perfil perforado; puerta frontal con cerradura, paneles de cierre, placas soportes y tapas, albergando en su interior los mecanismos de mando y protección grafiados en el esquema correspondiente, incluso conexión a embarrados existentes. Acabado con pintura epoxy-poliester. IP 31/IK.07 . Con todos sus elementos y accesorios para su conexionado. Completamente instalado. Referencia: CUADRO SECUNDARIO ACS SOLAR CSACS
Marca/modelo: ABB / ARTU-K o equivalente . Total de salidas: s/esquema.
Incluye: Cableado de control desde subestación según listado de señales y acción software en ficha técnica Sistema de Gestión.
Incluyendo todo lo necesario para su perfecta integración en el sistema de gestión centralizado

| Código | Ud | Descripción | Rendimiento | Precio | Importe |
|---|---|---|---|---|---|
| BSB64aaaaaa | ut | Aparellaje cuadro secundario ref. CSCL , s/esquema salidas. (material) | 1 | 907 | 907.00 |
| BSB61aaaaaa | ut | Armario y cableado para cuadro secundario ref. CSCL , s/esquema (material) | 1 | 670 | 670.00 |
| A0121 | h | Oficial 1ª electricista | 2 | 18.24 | 36.48 |
| A0131 | h | Ayudante electricista | 2 | 16.4 | 32.80 |
|  |  | Total |  |  | 1646.28 |

**20.07.11** ud Cuadro de distribución secundario, IP.31/IK.07, Ref: CUADRO CSAC
1 ud × 1539.28 = 1539.28
Cuadro de distribución secundario, formado por armario/s metálico/s combinables con paneles de chapa tratada de 15/10 sobre estructura de perfil perforado; puerta frontal con cerradura, paneles de cierre, placas soportes y tapas, albergando en su interior los mecanismos de mando y protección grafiados en el esquema correspondiente, incluso conexión a embarrados existentes. Acabado con pintura epoxy-poliester. IP 31/IK.07 . Con todos sus elementos y accesorios para su conexionado. Completamente instalado. Referencia: CUADRO SECUNDARIO ACS SOLAR CSACS
Marca/modelo: ABB / ARTU-K o equivalente . Total de salidas: s/esquema.
Incluye: Cableado de control desde subestación según listado de señales y acción software en ficha técnica Sistema de Gestión.
Incluyendo todo lo necesario para su perfecta integración en el sistema de gestión centralizado

| Código | Ud | Descripción | Rendimiento | Precio | Importe |
|---|---|---|---|---|---|
| BSB64aaaaaab | ut | Aparellaje cuadro secundario ref. CSCL , s/esquema salidas. (material) | 1 | 800 | 800.00 |
| BSB61aaaaaab | ut | Armario y cableado para cuadro secundario ref. CSCL , s/esquema (material) | 1 | 670 | 670.00 |
| A0121 | h | Oficial 1ª electricista | 2 | 18.24 | 36.48 |
| A0131 | h | Ayudante electricista | 2 | 16.4 | 32.80 |
|  |  | Total |  |  | 1539.28 |

**20.07.12** ud Cuadro de distribución secundario, IP.31/IK.07, Ref: CUADRO CSCO
1 ud × 1581.92 = 1581.92
Cuadro de distribución secundario, formado por armario/s metálico/s combinables con paneles de chapa tratada de 15/10 sobre estructura de perfil perforado; puerta frontal con cerradura, paneles de cierre, placas soportes y tapas, albergando en su interior los mecanismos de mando y protección grafiados en el esquema correspondiente, incluso conexión a embarrados existentes. Acabado con pintura epoxy-poliester. IP 31/IK.07 . Con todos sus elementos y accesorios para su conexionado. Completamente instalado. Referencia: CUADRO SECUNDARIO COMUNICACIONES CSCOM
Marca/modelo: ABB / ARTU-K o equivalente . Total de salidas: s/esquema.
Incluye: Cableado de control desde subestación según listado de señales y acción software en ficha técnica Sistema de Gestión.
Incluyendo todo lo necesario para su perfecta integración en el sistema de gestión centralizado

| Código | Ud | Descripción | Rendimiento | Precio | Importe |
|---|---|---|---|---|---|
| BSB64aaaaa | ut | Aparellaje cuadro secundario ref. CSCL , s/esquema salidas. (material) | 1 | 678 | 678.00 |
| BSB61aaaaa | ut | Armario y cableado para cuadro secundario ref. CSCL , s/esquema (material) | 1 | 800 | 800.00 |
| A0121 | h | Oficial 1ª electricista | 3 | 18.24 | 54.72 |
| A0131 | h | Ayudante electricista | 3 | 16.4 | 49.20 |
|  |  | Total |  |  | 1581.92 |

**20.07.13** ud Cuadro de distribución secundario, IP.31/IK.07, Ref: CUADRO CSCL
1 ud × 7599.99 = 7599.99
Cuadro de distribución secundario, formado por armario/s metálico/s combinables con paneles de chapa tratada de 15/10 sobre estructura de perfil perforado; puerta frontal con cerradura, paneles de cierre, placas soportes y tapas, albergando en su interior los mecanismos de mando y protección grafiados en el esquema correspondiente, incluso conexión a embarrados existentes. Acabado con pintura epoxy-poliester. IP 31/IK.07 . Con todos sus elementos y accesorios para su conexionado. Completamente instalado. Referencia: CUADRO SECUNDARIO CLIMATIZACION CSCL
Marca/modelo: ABB / ARTU-K o equivalente . Total de salidas: s/esquema.
Incluye: Cableado de control desde subestación según listado de señales y acción software en ficha técnica Sistema de Gestión.
Incluyendo todo lo necesario para su perfecta integración en el sistema de gestión centralizado

| Código | Ud | Descripción | Rendimiento | Precio | Importe |
|---|---|---|---|---|---|
| BSB64aaaaabc | ut | Aparellaje cuadro secundario ref. CSM1 , s/esquema salidas. (material) | 1 | 6040.07 | 6040.07 |
| BSB61aaaaabc | ut | Armario y cableado para cuadro secundario ref. CSM1 , s/esquema (material) | 1 | 1456 | 1456.00 |
| A0121 | h | Oficial 1ª electricista | 3 | 18.24 | 54.72 |
| A0131 | h | Ayudante electricista | 3 | 16.4 | 49.20 |
|  |  | Total |  |  | 7599.99 |

**20.07.14** ud Caja de derivación, autoextinguible, IP.55, de 300x300x120 mm, p
10 ud × 52.43 = 524.30
Caja de derivación, autoextinguible, de doble aislamiento, grado de protección IP.55, dimensiones 300x300x120 mm, con tapa atornillada, entradas elásticas, placa de montaje, regletas de conexión y elementos de fijación. Utilizada para derivaciónes desde circuito trifásico a puestos/cuadro mediante circuitos monofásicos. Completamente instalada.

| Código | Ud | Descripción | Rendimiento | Precio | Importe |
|---|---|---|---|---|---|
| BRCADha | ud | Caja aislante IP.55 300x300x120 mm entradas elásticas, placa de (material) | 1 | 19.07 | 19.07 |
| BRCAEha | pp | Accesorios y fijaciones para caja aislante IP.55 300x300x120 mm (material) | 1 | 15.7 | 15.70 |
| A0121 | h | Oficial 1ª electricista | 0.51 | 18.24 | 9.30 |
| A0131 | h | Ayudante electricista | 0.51 | 16.4 | 8.36 |
|  |  | Total |  |  | 52.43 |

### 20.08 MECANISMOS
Importe: 18856.98

**20.08.01** ud Interruptor 10 A 250 V, empotrable con tecla, marco embellecedor
248 ud × 12.12 = 3005.76
Interruptor 10 A 250 V, empotrable con tecla, marco embellecedor y caja. Completamente instalado. Marca/modelo: NIESSEN ZENIT o equivalente

| Código | Ud | Descripción | Rendimiento | Precio | Importe |
|---|---|---|---|---|---|
| BTAA1f | ud | Mecanismo Interruptor 10 A 250 V, empotrable. (material) | 1 | 2.84 | 2.84 |
| BTAA2f | ud | Tecla, marco embellecedor y caja para mecanismo empotrable Inter (material) | 1 | 3.39 | 3.39 |
| A0121 | h | Oficial 1ª electricista | 0.17 | 18.24 | 3.10 |
| A0131 | h | Ayudante electricista | 0.17 | 16.4 | 2.79 |
|  |  | Total |  |  | 12.12 |

| Medición | Uds. | Parcial |
|---|---|---|
| baja | 239 | 239.00 |
| SOTANO | 9 | 9.00 |
| Total |  | 248 |

**20.08.02** ud Interruptor 10/16 A 250 V, de superficie estanco con tecla, caja
65 ud × 14.23 = 924.95
Interruptor 10/16 A 250 V, de superficie estanco con tecla, caja con marco embellecedor, accesorios y fijaciones. Completamente instalado. Marca/modelo: NIESSEN o equivalente

| Código | Ud | Descripción | Rendimiento | Precio | Importe |
|---|---|---|---|---|---|
| BTBA3c | ud | Mecanismo Interruptor 10/16 A 250 V, superficie estanco con tecl (material) | 1 | 7 | 7.00 |
| BTBA4c | ud | Accesorios y fijaciones para mecanismo Interruptor 10/16 A 250 V superficie estanco con tecla y caja con marco embellecedor. (material) | 1 | 0.3 | 0.30 |
| A0121 | h | Oficial 1ª electricista | 0.2 | 18.24 | 3.65 |
| A0131 | h | Ayudante electricista | 0.2 | 16.4 | 3.28 |
|  |  | Total |  |  | 14.23 |

| Medición | Uds. | Parcial |
|---|---|---|
| baja | 4 | 4.00 |
| SOTANO | 61 | 61.00 |
| Total |  | 65 |

**20.08.03** ud Conmutador 10/16 A 250 V, de superficie estanco con tecla, caja
28 ud × 15.07 = 421.96
Conmutador 10/16 A 250 V, de superficie estanco con tecla, caja con marco embellecedor, accesorios y fijaciones. Completamente instalado. Marca/modelo: NIESSEN o equivalente

| Código | Ud | Descripción | Rendimiento | Precio | Importe |
|---|---|---|---|---|---|
| BTBA3a | ud | Mecanismo Conmutador 10/16 A 250 V, superficie estanco con tecla (material) | 1 | 7.15 | 7.15 |
| BTBA4a | ud | Accesorios y fijaciones para mecanismo Conmutador 10/16 A 250 V superficie estanco con tecla y caja con marco embellecedor. (material) | 1 | 0.3 | 0.30 |
| A0121 | h | Oficial 1ª electricista | 0.22 | 18.24 | 4.01 |
| A0131 | h | Ayudante electricista | 0.22 | 16.4 | 3.61 |
|  |  | Total |  |  | 15.07 |

| Medición | Uds. | Parcial |
|---|---|---|
| SOTANO | 28 | 28.00 |
| Total |  | 28 |

**20.08.04** ud Pulsador 10/16 A 250 V, de superficie estanco con tecla, caja co
3 ud × 14.56 = 43.68
Pulsador 10/16 A 250 V, de superficie estanco con tecla, caja con marco embellecedor, accesorios y fijaciones. Completamente instalado. Marca/modelo: niessen o equivalente

| Código | Ud | Descripción | Rendimiento | Precio | Importe |
|---|---|---|---|---|---|
| BTBA3d | ud | Mecanismo Pulsador 10/16 A 250 V, superficie estanco con tecla y (material) | 1 | 7.33 | 7.33 |
| BTBA4d | ud | Accesorios y fijaciones para mecanismo Pulsador 10/16 A 250 V superficie estanco con tecla y caja con marco embellecedor. (material) | 1 | 0.3 | 0.30 |
| A0121 | h | Oficial 1ª electricista | 0.2 | 18.24 | 3.65 |
| A0131 | h | Ayudante electricista | 0.2 | 16.4 | 3.28 |
|  |  | Total |  |  | 14.56 |

**20.08.05** ud Sonda de presencia indicadora de ocupación por detección infrarr
69 ud × 16.48 = 1137.12
Sonda de presencia indicadora de ocupación por detección infrarroja de elementos radiantes de calor formada por carcasa de plástico, placa base con espejos, convertidor electrónico y bornas de conexión. Completamente instalada. Marca/modelo: ORBIS DICROMAT 2 MINI o equivalente

| Código | Ud | Descripción | Rendimiento | Precio | Importe |
|---|---|---|---|---|---|
| BFJD1a | ud | Sonda de presencia por detección de infrarrojos. (material) | 1 | 14.66 | 14.66 |
| A0121 | h | Oficial 1ª electricista | 0.1 | 18.24 | 1.82 |
|  |  | Total |  |  | 16.48 |

| Medición | Uds. | Parcial |
|---|---|---|
| baja | 12 | 12.00 |
| SOTANO | 57 | 57.00 |
| Total |  | 69 |

**20.08.06** ud Cofret de material aislante de superficie para 20 encendidos, co
2 ud × 291.87 = 583.74
Cofret de material aislante de superficie para 20 encendidos, incluyendo zócalo con entradas elásticas, de material termoplástico, interruptores 10 A 250 V, con visor de funcionamiento. Completamente instalado. Marca/modelo: NIESSEN ZENIT o equivalente

| Código | Ud | Descripción | Rendimiento | Precio | Importe |
|---|---|---|---|---|---|
| BTBA5ga | ud | Cofret de material aislante de superficie para 20 encendidos. (material) | 1 | 238.18 | 238.18 |
| A0121 | h | Oficial 1ª electricista | 1.55 | 18.24 | 28.27 |
| A0131 | h | Ayudante electricista | 1.55 | 16.4 | 25.42 |
|  |  | Total |  |  | 291.87 |

**20.08.07** ud Toma de corriente simple 2P+T lateral 16 A 250 V tipo schuko, em
533 ud × 11.18 = 5958.94
Toma de corriente simple 2P+T lateral 16 A 250 V tipo schuko, empotrable con marco embellecedor y caja. Completamente instalada. Marca/modelo: NIESSEN ZENIT o equivalente

| Código | Ud | Descripción | Rendimiento | Precio | Importe |
|---|---|---|---|---|---|
| BTAB7cca | ud | Mecanismo toma de corriente simple 2P+T, 16 A 250 V tipo schuko (material) | 1 | 2.31 | 2.31 |
| BTAB3cca | ud | Marco embellecedor y caja para mecanismo empotrable simple 2P+T, (material) | 1 | 2.98 | 2.98 |
| A0121 | h | Oficial 1ª electricista | 0.17 | 18.24 | 3.10 |
| A0131 | h | Ayudante electricista | 0.17 | 16.4 | 2.79 |
|  |  | Total |  |  | 11.18 |

| Medición | Uds. | Ancho | Parcial |
|---|---|---|---|
| SOTANO | 11 |  | 11.00 |
| baja | 522 | 1 | 522.00 |
| Total |  |  | 533 |

**20.08.08** ud Toma de corriente doble 2P+T lateral 16 A 250 V tipo schuko, emp
46 ud × 18.63 = 856.98
Toma de corriente doble 2P+T lateral 16 A 250 V tipo schuko, empotrable con marco embellecedor y caja. Completamente instalada. Marca/modelo: NIESSEN ZENIT o equivalente

| Código | Ud | Descripción | Rendimiento | Precio | Importe |
|---|---|---|---|---|---|
| BTAB7bc | ud | Mecanismo toma de corriente doble 2P+T, 16 A 250 V tipo schuko e (material) | 1 | 5.67 | 5.67 |
| BTAB3bc | ud | Marco embellecedor y caja para mecanismo empotrable doble 2P+T, (material) | 1 | 6.03 | 6.03 |
| A0121 | h | Oficial 1ª electricista | 0.2 | 18.24 | 3.65 |
| A0131 | h | Ayudante electricista | 0.2 | 16.4 | 3.28 |
|  |  | Total |  |  | 18.63 |

| Medición | Uds. | Parcial |
|---|---|---|
| baja | 24 | 24.00 |
| SOTANO | 22 | 22.00 |
| Total |  | 46 |

**20.08.09** ud Toma de corriente simple 2P+T lateral 25 A 250 V tipo schuko, em
4 ud × 16.17 = 64.68
Toma de corriente simple cocina 2P+T lateral 25 A 250 V tipo schuko, empotrable con marco embellecedor y caja. Completamente instalada. Marca/modelo: Niessen 6025 o equivalente

| Código | Ud | Descripción | Rendimiento | Precio | Importe |
|---|---|---|---|---|---|
| BTAB7ceaa | ud | Mecanismo toma de corriente simple 2P+T, 25 A 250 V tipo schuko (material) | 1 | 7.3 | 7.30 |
| BTAB3ceaa | ud | Marco embellecedor y caja para mecanismo empotrable simple 2P+T, (material) | 1 | 2.98 | 2.98 |
| A0121 | h | Oficial 1ª electricista | 0.17 | 18.24 | 3.10 |
| A0131 | h | Ayudante electricista | 0.17 | 16.4 | 2.79 |
|  |  | Total |  |  | 16.17 |

| Medición | Uds. | Parcial |
|---|---|---|
| baja | 4 | 4.00 |
| Total |  | 4 |

**20.08.10** ud Toma de corriente simple 2P+T lateral 10/16 A 250 V, de superfic
85 ud × 13.64 = 1159.40
Toma de corriente simple 2P+T lateral 10/16 A 250 V tipo schuko, de superficie estanca, con tapa abatible, marco embellecedor y caja, accesorios y fijaciones. Completamente instalada. Marca/modelo: NIESSEN o equivalente

| Código | Ud | Descripción | Rendimiento | Precio | Importe |
|---|---|---|---|---|---|
| BTBBMbaa | ud | Mecanismo toma de corriente simple 2P+T 10/16 A 250 V, estanco c (material) | 1 | 3.23 | 3.23 |
| BTBBNbaa | ud | Marco y caja, para toma de corriente simple 2P+T 10/16 A 250 V, (material) | 1 | 3.48 | 3.48 |
| A0121 | h | Oficial 1ª electricista | 0.2 | 18.24 | 3.65 |
| A0131 | h | Ayudante electricista | 0.2 | 16.4 | 3.28 |
|  |  | Total |  |  | 13.64 |

| Medición | Uds. | Parcial |
|---|---|---|
| baja | 4 | 4.00 |
| SOTANO | 81 | 81.00 |
| Total |  | 85 |

**20.08.11** ud Toma de corriente simple 2P+T lateral, 10/16 A 250 V con caja pa
10 ud × 29.01 = 290.10
Toma de corriente simple 2P+T lateral, 10/16 A 250 V. tipo SCHUKO, con caja en fundición de aluminio, tapa de aluminio y parte inferior en Duroplast, incluso espacio para 1 conector voz datos RJ45 catgegoría 6. Para empotrar en pavimento, tipo de protección IP.41. Completamente instalada. Marca/modelo: SIMON K45 IP66 o equivalente

| Código | Ud | Descripción | Rendimiento | Precio | Importe |
|---|---|---|---|---|---|
| BTDB1aa | ud | Toma de corriente simple de 10/16 A para caja en pavimento. (material) | 1 | 21.04 | 21.04 |
| A0121 | h | Oficial 1ª electricista | 0.23 | 18.24 | 4.20 |
| A0131 | h | Ayudante electricista | 0.23 | 16.4 | 3.77 |
|  |  | Total |  |  | 29.01 |

**20.08.12** ud Toma de corriente doble 2P+T lateral 10/16 A 250 V, de superfici
99 ud × 32.74 = 3241.26
Toma de corriente doble 2P+T lateral 10/16 A 250 V tipo schuko, de superficie estanca, con tapa abatible, marco embellecedor y caja, accesorios y fijaciones. Completamente instalada. Marca/modelo: NIESSEN o equivalente

| Código | Ud | Descripción | Rendimiento | Precio | Importe |
|---|---|---|---|---|---|
| BTBBMaa | ud | Mecanismo toma de corriente doble 2P+T 10/16 A 250 V, estanco co (material) | 1 | 16.47 | 16.47 |
| BTBBNaa | ud | Marco y caja, para toma de corriente doble 2P+T 10/16 A 250 V, e (material) | 1 | 9.34 | 9.34 |
| A0121 | h | Oficial 1ª electricista | 0.2 | 18.24 | 3.65 |
| A0131 | h | Ayudante electricista | 0.2 | 16.4 | 3.28 |
|  |  | Total |  |  | 32.74 |

| Medición | Uds. | Parcial |
|---|---|---|
| baja | 24 | 24.00 |
| sotano | 75 | 75.00 |
| Total |  | 99 |

**20.08.13** ud Toma corriente 3P+N+T 16 A 400 V industrial, de superficie estan
51 ud × 22.91 = 1168.41
Toma de corriente 3P+N+T 16 A 400 V tipo industrial, de superficie estanca, con tapa abatible, marco embellecedor y caja, accesorios y fijaciones. Completamente instalada. Marca/modelo: NIESSEN o equivalente

| Código | Ud | Descripción | Rendimiento | Precio | Importe |
|---|---|---|---|---|---|
| BTBBPb | ud | Mecanismo toma de corriente 3P+N+T 16 A 400 V, tipo industrial, (material) | 1 | 9.5 | 9.50 |
| BTBBQb | ud | Marco y caja toma de corriente 3P+N+T 16 A 400 V, industrial, es (material) | 1 | 6.48 | 6.48 |
| A0121 | h | Oficial 1ª electricista | 0.2 | 18.24 | 3.65 |
| A0131 | h | Ayudante electricista | 0.2 | 16.4 | 3.28 |
|  |  | Total |  |  | 22.91 |

| Medición | Uds. | Parcial |
|---|---|---|
| baja | 27 | 27.00 |
| obradores | 23 | 23.00 |
| vacio | 1 | 1.00 |
| Total |  | 51 |

### 20.09 ILUMINACION INTERIOR
Importe: 208383

**20.09.01** ud Lum. pantalla estanca ados./susp. difusor de policarbonato, equi
318 ud × 75.91 = 24139.38
Luminaria tipo pantalla estanca de ejecución adosada o suspendida con cuerpo policarbonato , reflector de acero prelacado y difusor de policarbonato, incluso accesorios y equipo/s electrónicos y lámpara led de 38 W 4000 lm 4000 K,temperatura trabajo -20 ºC a +35ºC, tipo de protección IP.65 IK08. Completamente instalada. Marca/modelo: Pantalla PHILIPS CORELINE ESTANCA WT120C L1200 1XLED40S/840 o equivalente , -

| Código | Ud | Descripción | Rendimiento | Precio | Importe |
|---|---|---|---|---|---|
| BUBGDeba | ud | Pantalla estanca adosada o suspendida con difusor de policarbona (material) | 1 | 58.07 | 58.07 |
| BUAA1ea | ud | Tubo/s T.26 de 2x18 W. (material) | 1 | 7.11 | 7.11 |
| A0121 | h | Oficial 1ª electricista | 0.31 | 18.24 | 5.65 |
| A0131 | h | Ayudante electricista | 0.31 | 16.4 | 5.08 |
|  |  | Total |  |  | 75.91 |

| Medición | Uds. | Parcial |
|---|---|---|
| sotano | 314 | 314.00 |
| baja | 4 | 4.00 |
| Total |  | 318 |

**20.09.02** ud Luminaria tipo pantalla empotrable con cuerpo en chapa de acero
50 ud × 102.47 = 5123.50
Luminaria tipo pantalla empotrable con cuerpo en chapa de acero y marco y difusor plástico, cubierta óptica PMMA parabólico de aluminio especular, cierre de plástico, IP20 IK02, incluso accesorios y equipo/s, led 41 W 3000 K, 3400 lm cumple normativa oficinas OC. Completamente instalada. Marca/modelo: PHILIPS CORELINE PANEL RC127V W60L60 1 XLED34S/830 OC o equivalente,

| Código | Ud | Descripción | Rendimiento | Precio | Importe |
|---|---|---|---|---|---|
| BUBAMiba | ud | Pantalla empotrable con difusor de aluminio especular y equipo/s (material) | 1 | 90 | 90.00 |
| A0121 | h | Oficial 1ª electricista | 0.36 | 18.24 | 6.57 |
| A0131 | h | Ayudante electricista | 0.36 | 16.4 | 5.90 |
|  |  | Total |  |  | 102.47 |

| Medición | Uds. | Parcial |
|---|---|---|
| sotano | 50 | 50.00 |
| Total |  | 50 |

**20.09.03** ud Luminaria tipo pantalla empotrable con cuerpo en chapa de acero
39 ud × 72.47 = 2826.33
Luminaria tipo pantalla empotrable con cuerpo en chapa de acero y marco y difusor plástico, cubierta óptica PMMA parabólico de aluminio especular, cierre de plástico, IP20 IK02, incluso accesorios y equipo/s, led 41 W 4000 K, 3400 lm, Completamente instalada. Marca/modelo: PHILIPS CORELINE PANEL RC125B W60L60 1 XLED34S/840 NOC o equivalente,

| Código | Ud | Descripción | Rendimiento | Precio | Importe |
|---|---|---|---|---|---|
| BUBAMibaa | ud | Pantalla empotrable con difusor de aluminio especular y equipo/s (material) | 1 | 60 | 60.00 |
| A0121 | h | Oficial 1ª electricista | 0.36 | 18.24 | 6.57 |
| A0131 | h | Ayudante electricista | 0.36 | 16.4 | 5.90 |
|  |  | Total |  |  | 72.47 |

| Medición | Uds. | Parcial |
|---|---|---|
| sotano | 7 | 7.00 |
| baja | 32 | 32.00 |
| Total |  | 39 |

**20.09.04** ud Luminaria tipo pantalla empotrable con cuerpo en chapa de acero
116 ud × 72.47 = 8406.52
Luminaria tipo pantalla empotrable con cuerpo en chapa de acero y marco y difusor plástico, cubierta óptica PMMA parabólico de aluminio especular, cierre de plástico, IP20 IK02, incluso accesorios y equipo/s, led 41 W 3000 K, 3400 lm, Completamente instalada. Marca/modelo: PHILIPS CORELINE PANEL RC125B W60L60 1 XLED34S/830 NOC o equivalente,

| Código | Ud | Descripción | Rendimiento | Precio | Importe |
|---|---|---|---|---|---|
| BUBAMibaaa | ud | Pantalla empotrable con difusor de aluminio especular y equipo/s (material) | 1 | 60 | 60.00 |
| A0121 | h | Oficial 1ª electricista | 0.36 | 18.24 | 6.57 |
| A0131 | h | Ayudante electricista | 0.36 | 16.4 | 5.90 |
|  |  | Total |  |  | 72.47 |

| Medición | Uds. | Parcial |
|---|---|---|
| baja | 116 | 116.00 |
| Total |  | 116 |

**20.09.05** ud Luminaria tipo downlinght empotrable con reflector y aro embelle
31 ud × 37.71 = 1169.01
Luminaria tipo downlinght empotrable con reflector y aro embellecedor, lámpara led 10 W, 650 lm 4000ºK. Completamente instalada. Marca/modelo: PHILIPS CORELINE PROSET RS140B LED 6-60-/840 PSR P16WH o equivalente

| Código | Ud | Descripción | Rendimiento | Precio | Importe |
|---|---|---|---|---|---|
| BUDDEccaa | ud | Downlight empotrable para lámpara QR.CBC 51 de 50 W / 12 V y transformador individual. Marca/modelo: TROLL DOWNLED 0147L o equivalente. (material) | 1 | 22 | 22.00 |
| BUAD5ca | ud | Lámpara QR.CBC 51 de 50 W / 12 V. (material) | 1 | 4.98 | 4.98 |
| A0121 | h | Oficial 1ª electricista | 0.31 | 18.24 | 5.65 |
| A0131 | h | Ayudante electricista | 0.31 | 16.4 | 5.08 |
|  |  | Total |  |  | 37.71 |

| Medición | Uds. | Parcial |
|---|---|---|
| sotano | 21 | 21.00 |
| baja | 10 | 10.00 |
| Total |  | 31 |

**20.09.06** ud Luminaria tipo downlinght empotrable con reflector y aro embelle
43 ud × 28.72 = 1234.96
Luminaria tipo downlinght empotrable con reflector y aro embellecedor, lámpara led 13 W, 4000ºK. Completamente instalada. Marca/modelo: PHILIPS CORELINE DOWNLIGHT DN 135B D165 1XLED 10S/840 o equivalente

| Código | Ud | Descripción | Rendimiento | Precio | Importe |
|---|---|---|---|---|---|
| BUDDEccaaba | ud | Downlight empotrable para lámpara QR.CBC 51 de 50 W / 12 V y transformador individual. Marca/modelo: TROLL DOWNLED 0147L o equivalente. (material) | 1 | 13.01 | 13.01 |
| BUAD5caaa | ud | Lámpara QR.CBC 51 de 50 W / 12 V. (material) | 1 | 4.98 | 4.98 |
| A0121 | h | Oficial 1ª electricista | 0.31 | 18.24 | 5.65 |
| A0131 | h | Ayudante electricista | 0.31 | 16.4 | 5.08 |
|  |  | Total |  |  | 28.72 |

| Medición | Uds. | Parcial |
|---|---|---|
| sotano | 30 | 30.00 |
| baja | 13 | 13.00 |
| Total |  | 43 |

**20.09.07** ud Luminaria tipo downlinght empotrable con reflector y aro embelle
17 ud × 114.71 = 1950.07
Luminaria tipo downlinght empotrable con reflector y aro embellecedor, lámpara led 12,8 W, 3000ºK. Completamente instalada. Marca/modelo: PHILIPS LUXSPACE ACCENT RS741B 1XLED 17S/830 VWB o equivalente

| Código | Ud | Descripción | Rendimiento | Precio | Importe |
|---|---|---|---|---|---|
| BUDDEccaabb | ud | Downlight empotrable para lámpara QR.CBC 51 de 50 W / 12 V y transformador individual. Marca/modelo: TROLL DOWNLED 0147L o equivalente. (material) | 1 | 99 | 99.00 |
| BUAD5caab | ud | Lámpara QR.CBC 51 de 50 W / 12 V. (material) | 1 | 4.98 | 4.98 |
| A0121 | h | Oficial 1ª electricista | 0.31 | 18.24 | 5.65 |
| A0131 | h | Ayudante electricista | 0.31 | 16.4 | 5.08 |
|  |  | Total |  |  | 114.71 |

| Medición | Uds. | Parcial |
|---|---|---|
| baja | 17 | 17.00 |
| Total |  | 17 |

**20.09.08** ud Luminaria tipo downlinght empotrable con reflector y aro embelle
57 ud × 100.71 = 5740.47
Luminaria tipo downlinght empotrable con reflector y aro embellecedor, lámpara led 9,9 W, 3000ºK. Completamente instalada. Marca/modelo: PHILIPS LUXSPACE ACCENT RS730B 1XLED 12S/830 WB o equivalente

| Código | Ud | Descripción | Rendimiento | Precio | Importe |
|---|---|---|---|---|---|
| BUDDEccaab | ud | Downlight empotrable para lámpara QR.CBC 51 de 50 W / 12 V y transformador individual. Marca/modelo: TROLL DOWNLED 0147L o equivalente. (material) | 1 | 85 | 85.00 |
| BUAD5caa | ud | Lámpara QR.CBC 51 de 50 W / 12 V. (material) | 1 | 4.98 | 4.98 |
| A0121 | h | Oficial 1ª electricista | 0.31 | 18.24 | 5.65 |
| A0131 | h | Ayudante electricista | 0.31 | 16.4 | 5.08 |
|  |  | Total |  |  | 100.71 |

| Medición | Uds. | Parcial |
|---|---|---|
| baja | 57 | 57.00 |
| Total |  | 57 |

**20.09.09** ud Luminaria tipo proyector para carril 3 encendidos con cuerpo de
143 ud × 172.84 = 24716.12
Luminaria tipo proyector para carril 3 encendidos con cuerpo de fundición de aluminio , cubierta acrílica o vidrio , incluso accesorios y equipo/s electrónicos y lámpara led de 27,5 W temperatura color 2700 K, tipo de protección IP.20 IK02. Completamente instalada. Marca/modelo: PHILIPS STYLID ST740T 1XLED19S/ROSE WB o equivalente.

| Código | Ud | Descripción | Rendimiento | Precio | Importe |
|---|---|---|---|---|---|
| BUBGDebaa | ud | Pantalla estanca adosada o suspendida con difusor de policarbona (material) | 1 | 155 | 155.00 |
| BUAA1eaa | ud | Tubo/s T.26 de 2x18 W. (material) | 1 | 7.11 | 7.11 |
| A0121 | h | Oficial 1ª electricista | 0.31 | 18.24 | 5.65 |
| A0131 | h | Ayudante electricista | 0.31 | 16.4 | 5.08 |
|  |  | Total |  |  | 172.84 |

**20.09.10** ud Luminaria tipo proyector para carril 3 encendidos con cuerpo de
103 ud × 157.84 = 16257.52
Luminaria tipo proyector para carril 3 encendidos con cuerpo de fundición de aluminio , cubierta acrílica o vidrio , incluso accesorios y equipo/s electrónicos y lámpara led de 27,5 W temperatura color 3000 K, , tipo de protección IP.20 IK02. Completamente instalada. Marca/modelo: PHILIPS STYLID ST740T 1XLED17S/830 WB o equivalente.

| Código | Ud | Descripción | Rendimiento | Precio | Importe |
|---|---|---|---|---|---|
| BUBGDebaaa | ud | Pantalla estanca adosada o suspendida con difusor de policarbona (material) | 1 | 140 | 140.00 |
| BUAA1eaaa | ud | Tubo/s T.26 de 2x18 W. (material) | 1 | 7.11 | 7.11 |
| A0121 | h | Oficial 1ª electricista | 0.31 | 18.24 | 5.65 |
| A0131 | h | Ayudante electricista | 0.31 | 16.4 | 5.08 |
|  |  | Total |  |  | 157.84 |

**20.09.11** ud Luminaria tipo proyector para carril 3 encendidos con cuerpo de
79 ud × 157.84 = 12469.36
Luminaria tipo proyector para carril 3 encendidos con cuerpo de fundición de aluminio , cubierta acrílica o vidrio , incluso accesorios y equipo/s electrónicos y lámpara led de 27,5 W temperatura color 4000 K, , tipo de protección IP.20 IK02. Completamente instalada. Marca/modelo: PHILIPS STYLID ST740T 1XLED17S/PW9 4000K WB o equivalente.

| Código | Ud | Descripción | Rendimiento | Precio | Importe |
|---|---|---|---|---|---|
| BUBGDebaaaa | ud | Pantalla estanca adosada o suspendida con difusor de policarbona (material) | 1 | 140 | 140.00 |
| BUAA1eaaaa | ud | Tubo/s T.26 de 2x18 W. (material) | 1 | 7.11 | 7.11 |
| A0121 | h | Oficial 1ª electricista | 0.31 | 18.24 | 5.65 |
| A0131 | h | Ayudante electricista | 0.31 | 16.4 | 5.08 |
|  |  | Total |  |  | 157.84 |

**20.09.12** ud Luminaria tipo proyector para carril 3 encendidos con cuerpo de
73 ud × 157.84 = 11522.32
Luminaria tipo proyector para carril 3 encendidos con cuerpo de fundición de aluminio , cubierta acrílica o vidrio , incluso accesorios y equipo/s electrónicos y lámpara led de 27,5 W temperatura color 3000 K, , tipo de protección IP.20 IK02. Completamente instalada. Marca/modelo: PHILIPS STYLID ST740T 1XLED17S/PW9 3000K WB o equivalente.

| Código | Ud | Descripción | Rendimiento | Precio | Importe |
|---|---|---|---|---|---|
| BUBGDebaaa68 | ud | Pantalla estanca adosada o suspendida con difusor de policarbona (material) | 1 | 140 | 140.00 |
| BUAA1eaaaaa | ud | Tubo/s T.26 de 2x18 W. (material) | 1 | 7.11 | 7.11 |
| A0121 | h | Oficial 1ª electricista | 0.31 | 18.24 | 5.65 |
| A0131 | h | Ayudante electricista | 0.31 | 16.4 | 5.08 |
|  |  | Total |  |  | 157.84 |

**20.09.13** ud Luminaria tipo proyector para carril 3 encendidos con cuerpo de
12 ud × 164.85 = 1978.20
Luminaria tipo proyector para carril 3 encendidos con cuerpo de fundición de aluminio , cubierta acrílica o vidrio , incluso accesorios y equipo/s electrónicos y lámpara led de 47 W temperatura color 3000 K, , tipo de protección IP.20 IK02. Completamente instalada. Marca/modelo: PHILIPS STYLID ST750T 1XLED49S/830 MB HC o equivalente.

| Código | Ud | Descripción | Rendimiento | Precio | Importe |
|---|---|---|---|---|---|
| BUBGDebaaa67 | ud | Pantalla estanca adosada o suspendida con difusor de policarbona (material) | 1 | 147.01 | 147.01 |
| BUAA1eaaaa76 | ud | Tubo/s T.26 de 2x18 W. (material) | 1 | 7.11 | 7.11 |
| A0121 | h | Oficial 1ª electricista | 0.31 | 18.24 | 5.65 |
| A0131 | h | Ayudante electricista | 0.31 | 16.4 | 5.08 |
|  |  | Total |  |  | 164.85 |

**20.09.14** m Rail electrificado suspendido, monofásico para iluminación, en a
402 m × 46.72 = 18781.44
Rail electrificado suspendido trifásico, con 4 conductores para iluminación, 3 encendidos, a base de perfiles de aluminio extrusionado, incluyendo perfil para acoplamiento de luminarias, bridas de fijación, piezas de unión, piezas de suspensión y accesorios. Completamente instalado. Marca/modelo: PHILIPS RCS750 o equivalente .

| Código | Ud | Descripción | Rendimiento | Precio | Importe |
|---|---|---|---|---|---|
| BQED8aa | m | Rail electrificado suspendido monofásico en aluminio, perfil ton (material) | 1 | 31.13 | 31.13 |
| A0121 | h | Oficial 1ª electricista | 0.45 | 18.24 | 8.21 |
| A0131 | h | Ayudante electricista | 0.45 | 16.4 | 7.38 |
|  |  | Total |  |  | 46.72 |

**20.09.15** ud Sistema de carril led hasta 13 cables para colocación de luminar
420 ud × 171.59 = 72067.80
Sistema de carril led hasta 13 cables para colocación de luminaria asimétrica 36 W, inclutyendo bridas de fijación, piezas de unión, piezas de suspensión y accesorios. Completamente instalado. Marca/modelo: PHILIPS MAXOS FUSION LL512X 1 X LED50S/840 A20 o equivalente .

| Código | Ud | Descripción | Rendimiento | Precio | Importe |
|---|---|---|---|---|---|
| BQED8aaa | m | Rail electrificado suspendido monofásico en aluminio, perfil ton (material) | 1 | 156 | 156.00 |
| A0121 | h | Oficial 1ª electricista | 0.45 | 18.24 | 8.21 |
| A0131 | h | Ayudante electricista | 0.45 | 16.4 | 7.38 |
|  |  | Total |  |  | 171.59 |

### 20.10 ILUMINACION ARQUITECTURAL
Importe: 98414.04

**20.10.01** ud Luminaria tipo proyector para montaje superficie con cuerpo de f
42 ud × 488.22 = 20505.24
Luminaria tipo proyector para montaje superficie con cuerpo de fundición de aluminio , lente vidrio templado , incluso accesorios y equipo/s electrónicos y lámpara led de 29,3 W, incluyendo lente 14º y aro portaccesorios Trim Bezel, Completamente instalada. Marca/modelo: PHILIPS eWBURST POWERCORE BCP463 1XLED-HB-4000 + ZCP462 BSP D153 A14 + ZCP462 SK D153 GR o equivalente.

| Código | Ud | Descripción | Rendimiento | Precio | Importe |
|---|---|---|---|---|---|
| BUBGDebaaa66 | ud | Pantalla estanca adosada o suspendida con difusor de policarbona (material) | 1 | 470.38 | 470.38 |
| BUAA1eaaaa75 | ud | Tubo/s T.26 de 2x18 W. (material) | 1 | 7.11 | 7.11 |
| A0121 | h | Oficial 1ª electricista | 0.31 | 18.24 | 5.65 |
| A0131 | h | Ayudante electricista | 0.31 | 16.4 | 5.08 |
|  |  | Total |  |  | 488.22 |

**20.10.02** ud Luminaria tipo proyector para montaje superficie con cuerpo de f
160 ud × 486.93 = 77908.80
Luminaria tipo proyector para montaje superficie con cuerpo de fundición de aluminio , lente vidrio templado , incluso accesorios y equipo/s electrónicos y lámpara led de 29,3 W, incluyendo lente 23º y aro portaccesorios Trim Bezel, Completamente instalada. Marca/modelo: PHILIPS eWBURST POWERCORE BCP463 1XLED-HB-4000 + ZCP462 BSP D153 A23 + ZCP462 SK D153 GR o equivalente.

| Código | Ud | Descripción | Rendimiento | Precio | Importe |
|---|---|---|---|---|---|
| BUBGDebaaa65 | ud | Pantalla estanca adosada o suspendida con difusor de policarbona (material) | 1 | 469.09 | 469.09 |
| BUAA1eaaaa74 | ud | Tubo/s T.26 de 2x18 W. (material) | 1 | 7.11 | 7.11 |
| A0121 | h | Oficial 1ª electricista | 0.31 | 18.24 | 5.65 |
| A0131 | h | Ayudante electricista | 0.31 | 16.4 | 5.08 |
|  |  | Total |  |  | 486.93 |

### 20.11 ILUMINACION EXTERIOR
Importe: 206015

**20.11.01** ud Luminaria alumbrado exterior lineal LED cuerpo en aluminio anod
4 ud × 788.59 = 3154.36
Luminaria alumbrado exterior lineal LED cuerpo en aluminio anodizado y lentes policarbonato, IP66 IK10 incluyendo accesorios y conectores, licencias, configuración, cables iniciales y de unión. Completamente instalado. Marca/modelo: PHILIPS eW GRAZE MX POWERCORE BCS559/100-277 V 9X9 º L609 RGBW o equivalente .

| Código | Ud | Descripción | Rendimiento | Precio | Importe |
|---|---|---|---|---|---|
| BQED8aaaa | m | Rail electrificado suspendido monofásico en aluminio, perfil ton (material) | 1 | 773 | 773.00 |
| A0121 | h | Oficial 1ª electricista | 0.45 | 18.24 | 8.21 |
| A0131 | h | Ayudante electricista | 0.45 | 16.4 | 7.38 |
|  |  | Total |  |  | 788.59 |

**20.11.02** ud Luminaria alumbrado exterior lineal LED cuerpo en aluminio anod
18 ud × 504.59 = 9082.62
Luminaria alumbrado exterior lineal LED cuerpo en aluminio anodizado y lentes policarbonato, IP66 IK10 incluyendo accesorios y conectores. Completamente instalado. Marca/modelo: PHILIPS eW GRAZE MX POWERCORE BCS559/100-277 V 15X30 º L305 RGBW o equivalente .

| Código | Ud | Descripción | Rendimiento | Precio | Importe |
|---|---|---|---|---|---|
| BQED8aaaaa | m | Rail electrificado suspendido monofásico en aluminio, perfil ton (material) | 1 | 489 | 489.00 |
| A0121 | h | Oficial 1ª electricista | 0.45 | 18.24 | 8.21 |
| A0131 | h | Ayudante electricista | 0.45 | 16.4 | 7.38 |
|  |  | Total |  |  | 504.59 |

**20.11.03** ud Luminaria alumbrado exterior lineal LED cuerpo en aluminio anod
32 ud × 962.59 = 30802.88
Luminaria alumbrado exterior lineal LED cuerpo en aluminio anodizado y lentes policarbonato, IP66 IK10 incluyendo accesorios y conectores. Completamente instalado. Marca/modelo: PHILIPS eW GRAZE MX POWERCORE BCS559/100-277 V 15X30 º L914 RGBW o equivalente .

| Código | Ud | Descripción | Rendimiento | Precio | Importe |
|---|---|---|---|---|---|
| BQED8aaaaaa | m | Rail electrificado suspendido monofásico en aluminio, perfil ton (material) | 1 | 947 | 947.00 |
| A0121 | h | Oficial 1ª electricista | 0.45 | 18.24 | 8.21 |
| A0131 | h | Ayudante electricista | 0.45 | 16.4 | 7.38 |
|  |  | Total |  |  | 962.59 |

**20.11.04** ud Luminaria alumbrado exterior lineal LED cuerpo en aluminio anod
89 ud × 725.59 = 64577.51
Luminaria alumbrado exterior lineal LED cuerpo en aluminio anodizado y lentes policarbonato, IP66 IK10 incluyendo accesorios y conectores, licencias, configuración, cables iniciales y de unión. Completamente instalado. Marca/modelo: PHILIPS eW GRAZE MX POWERCORE BCS559/100-277 V 15X30 º L609 RGBW o equivalente .

| Código | Ud | Descripción | Rendimiento | Precio | Importe |
|---|---|---|---|---|---|
| BQED8aaaab | m | Rail electrificado suspendido monofásico en aluminio, perfil ton (material) | 1 | 710 | 710.00 |
| A0121 | h | Oficial 1ª electricista | 0.45 | 18.24 | 8.21 |
| A0131 | h | Ayudante electricista | 0.45 | 16.4 | 7.38 |
|  |  | Total |  |  | 725.59 |

**20.11.05** ud Luminaria alumbrado exterior lineal LED cuerpo en aluminio anod
18 ud × 1309.72 = 23574.96
Luminaria alumbrado exterior lineal LED cuerpo en aluminio anodizado y lentes policarbonato, IP66 IK10 inclutyendo accesorios y conectores. Completamente instalado. Marca/modelo: PHILIPS eW GRAZE MX POWERCORE BCS559/100-277 V 15X30 º L1219 RGBW o equivalente .

| Código | Ud | Descripción | Rendimiento | Precio | Importe |
|---|---|---|---|---|---|
| BQED8aaaaab | m | Rail electrificado suspendido monofásico en aluminio, perfil ton (material) | 1 | 1294.13 | 1294.13 |
| A0121 | h | Oficial 1ª electricista | 0.45 | 18.24 | 8.21 |
| A0131 | h | Ayudante electricista | 0.45 | 16.4 | 7.38 |
|  |  | Total |  |  | 1309.72 |

**20.11.06** ud Luminaria alumbrado exterior lineal LED cuerpo en aluminio anod
20 ud × 1005.59 = 20111.80
Luminaria alumbrado exterior lineal LED cuerpo en aluminio anodizado y lentes policarbonato, IP66 IK10 inclutyendo accesorios y conectores. Completamente instalado. Marca/modelo: PHILIPS eW GRAZE MX POWERCORE BCS559/100-277 V 9X9 º L914 RGBW o equivalente .

| Código | Ud | Descripción | Rendimiento | Precio | Importe |
|---|---|---|---|---|---|
| BQED8aaaaaaa | m | Rail electrificado suspendido monofásico en aluminio, perfil ton (material) | 1 | 990 | 990.00 |
| A0121 | h | Oficial 1ª electricista | 0.45 | 18.24 | 8.21 |
| A0131 | h | Ayudante electricista | 0.45 | 16.4 | 7.38 |
|  |  | Total |  |  | 1005.59 |

**20.11.07** ud Luminaria tipo proyector para montaje superficie con cuerpo de f
36 ud × 617.84 = 22242.24
Luminaria tipo proyector para montaje superficie con cuerpo de fundición de aluminio , lente vidrio templado , incluso accesorios y equipo/s electrónicos y lámpara led de 30 W, incluyendo lente 14º y aro portaccesorios Trim Bezel, Completamente instalada. Marca/modelo: PHILIPS eWBURST POWERCORE BCP462 19XLED-HB/RGBW 100-240 BK DD + ZCP462 SKD153GR + ZCP462 BSP D153 A14GR o equivalente.

| Código | Ud | Descripción | Rendimiento | Precio | Importe |
|---|---|---|---|---|---|
| BUBGDebaaa64 | ud | Pantalla estanca adosada o suspendida con difusor de policarbona (material) | 1 | 600 | 600.00 |
| BUAA1eaaaa73 | ud | Tubo/s T.26 de 2x18 W. (material) | 1 | 7.11 | 7.11 |
| A0121 | h | Oficial 1ª electricista | 0.31 | 18.24 | 5.65 |
| A0131 | h | Ayudante electricista | 0.31 | 16.4 | 5.08 |
|  |  | Total |  |  | 617.84 |

**20.11.08** ud Luminaria tipo proyector para montaje superficie con cuerpo de f
10 ud × 1024.84 = 10248.40
Luminaria tipo proyector para montaje superficie con cuerpo de fundición de aluminio , lente vidrio templado , incluso accesorios y equipo/s electrónicos y lámpara led de 50 W, incluyendo portalente y difusor, Completamente instalada. Marca/modelo: PHILIPS eW BLAST BCP484 36XLED-HB/RGBW 100-277 V BK DD+ ZCP485 TRIM RING + ZCP485 40D DIFFUSER o equivalente.

| Código | Ud | Descripción | Rendimiento | Precio | Importe |
|---|---|---|---|---|---|
| BUBGDebaaa63 | ud | Pantalla estanca adosada o suspendida con difusor de policarbona (material) | 1 | 1007 | 1007.00 |
| BUAA1eaaaa72 | ud | Tubo/s T.26 de 2x18 W. (material) | 1 | 7.11 | 7.11 |
| A0121 | h | Oficial 1ª electricista | 0.31 | 18.24 | 5.65 |
| A0131 | h | Ayudante electricista | 0.31 | 16.4 | 5.08 |
|  |  | Total |  |  | 1024.84 |

**20.11.09** ud Luminaria tipo proyector para montaje superficie con cuerpo de f
2 ud × 3354.16 = 6708.32
Luminaria tipo proyector para montaje superficie con cuerpo de fundición de aluminio , lente vidrio templado , incluso accesorios y equipo/s electrónicos y lámpara led de 125 W, incluyendo cableado, Completamente instalada. Marca/modelo: PHILIPS DCP403 RGBW 5ª 100-277 V UL CE DD + ZCP770 BSP-A23 o equivalente.

| Código | Ud | Descripción | Rendimiento | Precio | Importe |
|---|---|---|---|---|---|
| BUBGDebaaa62 | ud | Pantalla estanca adosada o suspendida con difusor de policarbona (material) | 1 | 3336.32 | 3336.32 |
| BUAA1eaaaa71 | ud | Tubo/s T.26 de 2x18 W. (material) | 1 | 7.11 | 7.11 |
| A0121 | h | Oficial 1ª electricista | 0.31 | 18.24 | 5.65 |
| A0131 | h | Ayudante electricista | 0.31 | 16.4 | 5.08 |
|  |  | Total |  |  | 3354.16 |

**20.11.10** ud Fuente alimentación led
19 ud × 417.84 = 7938.96
fuente alimentación equipos LED 100-277 V. Marca/modelo: PHILIPS ZCX400 100-240 V DATA ENABLER PRO EU o equivalente.

| Código | Ud | Descripción | Rendimiento | Precio | Importe |
|---|---|---|---|---|---|
| BUBGDebaaa61 | ud | Pantalla estanca adosada o suspendida con difusor de policarbona (material) | 1 | 400 | 400.00 |
| BUAA1eaaaa70 | ud | Tubo/s T.26 de 2x18 W. (material) | 1 | 7.11 | 7.11 |
| A0121 | h | Oficial 1ª electricista | 0.31 | 18.24 | 5.65 |
| A0131 | h | Ayudante electricista | 0.31 | 16.4 | 5.08 |
|  |  | Total |  |  | 417.84 |

**20.11.11** ud switch 8 puertos
3 ud × 328.84 = 986.52
Switch 8 puertos , alimentación PoE, inclutendo conectores y accesorios. Marca/modelo: PHILIPS ZCX400 SWITCH UNMANAGED 4 POE PORT Gb o equivalente

| Código | Ud | Descripción | Rendimiento | Precio | Importe |
|---|---|---|---|---|---|
| BUBGDebaaa60 | ud | Pantalla estanca adosada o suspendida con difusor de policarbona (material) | 1 | 311 | 311.00 |
| BUAA1eaaaa69 | ud | Tubo/s T.26 de 2x18 W. (material) | 1 | 7.11 | 7.11 |
| A0121 | h | Oficial 1ª electricista | 0.31 | 18.24 | 5.65 |
| A0131 | h | Ayudante electricista | 0.31 | 16.4 | 5.08 |
|  |  | Total |  |  | 328.84 |

**20.11.12** ud Controladores alumbrado exterior
1 ud × 6586.43 = 6586.43
Controlador alumbrado exterior LED con pantallas táctiles, incluyendo accesorios y conectores. Marca/modelo: PHAROS LRC9693 EXT + LRC9690 TPC 8POE/9-48 V) + LRC9685 LPC 1 o equivalente.

| Código | Ud | Descripción | Rendimiento | Precio | Importe |
|---|---|---|---|---|---|
| BUBGDebaaaaa | ud | Pantalla estanca adosada o suspendida con difusor de policarbona (material) | 1 | 6568.59 | 6568.59 |
| BUAA1eaaaaaa | ud | Tubo/s T.26 de 2x18 W. (material) | 1 | 7.11 | 7.11 |
| A0121 | h | Oficial 1ª electricista | 0.31 | 18.24 | 5.65 |
| A0131 | h | Ayudante electricista | 0.31 | 16.4 | 5.08 |
|  |  | Total |  |  | 6586.43 |

### 20.12 LUMINARIAS EMERGENCIA
Importe: 6682.23

**20.12.01** ud Ap. autónomo empotrado de emergencia y señalización fluores. 230
99 ud × 16.5 = 1633.50
Aparato autónomo empotrado tipo protección IP.44 IK04 para iluminación de emergencia y señalización, con función permanente y señalizadora de tecnología led, 230 V, W, 200 lm, autonomía mínimo 1 h, con difusor y rótulo adhesivo de señalización Completamente instalado. Marca/modelo: SAGELUX BRICK BRK 200 DE BRK o equivalente

| Código | Ud | Descripción | Rendimiento | Precio | Importe |
|---|---|---|---|---|---|
| BUMAAeaa | ud | Aparato autónomo emergencia y señalización fluorescente empotrad (material) | 1 | 7.15 | 7.15 |
| A0121 | h | Oficial 1ª electricista | 0.27 | 18.24 | 4.92 |
| A0131 | h | Ayudante electricista | 0.27 | 16.4 | 4.43 |
|  |  | Total |  |  | 16.5 |

| Medición | Uds. | Parcial |
|---|---|---|
| baja | 86 | 86.00 |
| sotano | 13 | 13.00 |
| Total |  | 99 |

**20.12.02** ud Ap. autónomo empotrado de emergencia y señalización fluores. 230
9 ud × 21.2 = 190.80
Aparato autónomo superficie tipo protección IP.44 IK04 para iluminación de emergencia y señalización, con función permanente y señalizadora de tecnología led, 230 V, W, 200 lm, autonomía mínimo 1 h, con difusor y rótulo adhesivo de señalización Completamente instalado. Marca/modelo: SAGELUX BRICK BRK 200 o equivalente

| Código | Ud | Descripción | Rendimiento | Precio | Importe |
|---|---|---|---|---|---|
| BUMAAeaaa | ud | Aparato autónomo emergencia y señalización fluorescente empotrad (material) | 1 | 11.85 | 11.85 |
| A0121 | h | Oficial 1ª electricista | 0.27 | 18.24 | 4.92 |
| A0131 | h | Ayudante electricista | 0.27 | 16.4 | 4.43 |
|  |  | Total |  |  | 21.2 |

| Medición | Uds. | Parcial |
|---|---|---|
| baja | 9 | 9.00 |
| Total |  | 9 |

**20.12.03** ud Ap. autónomo estanco IP.66 IK08 de emergencia y señalización, fl
137 ud × 16.31 = 2234.47
Aparato autónomo estanco tipo protección IP.66 IK08 para iluminación de emergencia y señalización, con función permanente y señalizadora de tecnología led, 230 V, W, 200 lm, autonomía mínimo 1 h, con difusor y rótulo adhesivo de señalización Completamente instalado. Marca/modelo: SAGELUX EVOLUTION EVO 200P o equivalente

| Código | Ud | Descripción | Rendimiento | Precio | Importe |
|---|---|---|---|---|---|
| BUMIAdaa | ud | Aparato autónomo emergencia y señalizacion fluorescente estanco (material) | 1 | 8.52 | 8.52 |
| A0121 | h | Oficial 1ª electricista | 0.225 | 18.24 | 4.10 |
| A0131 | h | Ayudante electricista | 0.225 | 16.4 | 3.69 |
|  |  | Total |  |  | 16.31 |

| Medición | Uds. | Parcial |
|---|---|---|
| SOTANO | 137 | 137.00 |
| Total |  | 137 |

**20.12.04** ud Aparato autónomo de emergencia compuesto por focos orientables c
14 ud × 187.39 = 2623.46
Aparato autónomo de emergencia tipo protección IP.66 clase II compuesto por dos focos orientables con lámparas led de 2x11 W , 1600 lm, equipo cargador y batería de acumuladores recargables estancos de Ni-Cd, autonomía 1 h. Completamente instalado. Marca/modelo: SAGELUX PL-2241 o equivalente

| Código | Ud | Descripción | Rendimiento | Precio | Importe |
|---|---|---|---|---|---|
| BUMLBaba | ud | Aparato autónomo de emergencia compuesto por focos orientables c (material) | 1 | 168 | 168.00 |
| A0121 | h | Oficial 1ª electricista | 0.56 | 18.24 | 10.21 |
| A0131 | h | Ayudante electricista | 0.56 | 16.4 | 9.18 |
|  |  | Total |  |  | 187.39 |

### 20.13 PARARRAYOS
Importe: 4963.97

**20.13.01** m Conductor cobre de 50 mm² , resistencia no superior a 0,386 ohm/
35 m × 8.21 = 287.35
Conductor de cobre desnudo recocido de 50 mm² de sección nominal y una resistencia eléctrica a 20°C no superior a 0,386 Ohm/km, colocado enterrado a una profundidad de 80 cm. de la última solera transitable e incluyendo parte proporcional de soldaduras aluminotérmicas y grapas de conexión de acero galvanizado en caliente. Completamente instalado.

| Código | Ud | Descripción | Rendimiento | Precio | Importe |
|---|---|---|---|---|---|
| BQFA5bb | m | Conductor cobre de 50 mm², resistencia no superior a 0,386 ohm/k (material) | 1 | 2.43 | 2.43 |
| BQFA4b | pp | Soldaduras aluminotérmicas y/o abrazaderas para cable de Cu de 5 (material) | 1 | 1.62 | 1.62 |
| A0121 | h | Oficial 1ª electricista | 0.12 | 18.24 | 2.19 |
| A0131 | h | Ayudante electricista | 0.12 | 16.4 | 1.97 |
|  |  | Total |  |  | 8.21 |

**20.13.02** ud Pica de acero cobre de 2 m, en interior de arqueta, con registro
2 ud × 290.37 = 580.74
Pica de acero cobre de 2 m de longitud y 19 mm de diámetro clavada verticalmente en el terreno y unida a la malla mediante soldadura aluminotérmica, instalada en el interior de una arqueta de fábrica de 40x40 cm con tapa registrable y sumidero. Incluye registro de control con desconectador y barra equipotencial. Completamente instalada. Marca/modelo: CIRPROTEC o equivalente

| Código | Ud | Descripción | Rendimiento | Precio | Importe |
|---|---|---|---|---|---|
| BXAA1 | ud | Pica de acero cobre de 2 m de longitud | 1 | 14.88 | 14.88 |
| BXAA2 | ud | Registro de control y barra equipotencial. | 1 | 22.36 | 22.36 |
| BXAA3 | ud | Arqueta de registro con tapa. | 1 | 79.93 | 79.93 |
| A0121 | h | Oficial 1ª electricista | 5 | 18.24 | 91.20 |
| A0131 | h | Ayudante electricista | 5 | 16.4 | 82.00 |
|  |  | Total |  |  | 290.37 |

**20.13.03** ud Registro de puesta a tierra, incluso puente de comprobación.
2 ud × 37.22 = 74.44
Registro de puesta a tierra compuesto por armario aislante con tapa registrable de dimensiones 220x175x150 mm, incluso puente de comprobación.Completamente instalado.

| Código | Ud | Descripción | Rendimiento | Precio | Importe |
|---|---|---|---|---|---|
| BXCB8 | ud | Registro de puesta a tierra con puente de comprobación. (material) | 1 | 33.06 | 33.06 |
| A0121 | h | Oficial 1ª electricista | 0.12 | 18.24 | 2.19 |
| A0131 | h | Ayudante electricista | 0.12 | 16.4 | 1.97 |
|  |  | Total |  |  | 37.22 |

**20.13.04** ud Pararrayos electrónico con dispositivo de cebado de acero inox.,
1 ud × 1773.64 = 1773.64
Pararrayos electrónico con dispositivo de cebado. Incluye: Bloque energético encapsulado; generador electrónico de impulsos; vía de chispas; antena telescópica autoportante; adaptadores, bridas, accesorios y anclajes. Fabricado en acero inoxidable. Nivel de protección según normativa vigente. Nivel de cobertura precisa para el volumen del edificio. Completamente instalado. Ensayos de fábrica, montaje y puesta en servicio.
Instalaciones auxiliares incluidas:
- Vía de chispas de separación uniones equipotenciales.
Corriente nominal de descarga (8/20 ms): 100 kA.
Corriente impulsional (10/350ms): 100 kA.
Tensión de respuesta a 50 Hz <<2 kV.
- Contador de impacto de rayos con indicador mecánico de contaje. Intensidad máxima: 100 kA.
Marca/mod.: CIRPROTEC NIMBUS CPT-3 o equivalente

| Código | Ud | Descripción | Rendimiento | Precio | Importe |
|---|---|---|---|---|---|
| BXBA8 | ud | Pararrayos electrónico con dispositivo de cebado. (material) | 1 | 409.59 | 409.59 |
| BXBAD | ud | Mástil telescópico autoportante para pararrayos electrónico con (material) | 1 | 326.65 | 326.65 |
| BXBAE | pp | Adaptadores, bridas y accesorios para pararrayos electrónico con (material) | 1 | 78.43 | 78.43 |
| BXBA1 | ud | Vía de chispas de separación para realizar uniones equipotencial (material) | 1 | 118.24 | 118.24 |
| BXBA2 | ud | Conectores de via de chispas y accesorios (material) | 1 | 9.95 | 9.95 |
| BXBAB | ud | Contador de impactos de rayo con soporte de fijación (material) | 1 | 230 | 230.00 |
| BXBAC | ud | Soporte de contador de acero galvanizado y accesorios (material) | 1 | 11.9 | 11.90 |
| A0121 | h | Oficial 1ª electricista | 17 | 18.24 | 310.08 |
| A0131 | h | Ayudante electricista | 17 | 16.4 | 278.80 |
|  |  | Total |  |  | 1773.64 |

**20.13.05** m Conductor de cobre 70 mm² para bajante contra descargas atmosfér
60 m × 14.69 = 881.40
Conductor de cobre desnudo recocido de 70 mm² de sección nominal para bajante del sistema de protección contra descargas atmosféricas desde cubierta hasta registro, incluso accesorios, bridas de fijación, manguitos de unión, etc. Completamente instalado.

| Código | Ud | Descripción | Rendimiento | Precio | Importe |
|---|---|---|---|---|---|
| BQFA1b | m | Conductor de cobre desnudo de 70 mm² para bajante pararrayos. (material) | 1 | 3.34 | 3.34 |
| BQFA2b | pp | Accesorios y fijaciones para cable de Cu de 70 mm². (material) | 1 | 0.96 | 0.96 |
| A0121 | h | Oficial 1ª electricista | 0.3 | 18.24 | 5.47 |
| A0131 | h | Ayudante electricista | 0.3 | 16.4 | 4.92 |
|  |  | Total |  |  | 14.69 |

**20.13.06** m Tubo de acero galvanizado blindado DIN 2440, diámetro 40 mm
8 m × 14.14 = 113.12
Tubo de acero galvanizado blindado DIN 2440, diámetro 40 mm con parte proporcional de accesorios roscados, soportaciones y/o fijaciones. Completamente instalado.

| Código | Ud | Descripción | Rendimiento | Precio | Importe |
|---|---|---|---|---|---|
| BRAA3e | m | Tubo de acero galvanizado DIN 2440 40 mm de diámetro. (material) | 1 | 5.34 | 5.34 |
| BRAA4e | ud | Accesorios y fijaciones para tubo de acero galvanizado DIN 2440 (material) | 1 | 1.87 | 1.87 |
| A0121 | h | Oficial 1ª electricista | 0.2 | 18.24 | 3.65 |
| A0131 | h | Ayudante electricista | 0.2 | 16.4 | 3.28 |
|  |  | Total |  |  | 14.14 |

**20.13.07** ud Tubo de PVC rígido blindado según norma UNE-EN 61386-21, diámetr
8 ud × 13.31 = 106.48
Tubo de PVC rígido blindado según norma UNE-EN 61386-21, diámetro DN 63 con parte proporcional de accesorios y fijaciones. Completamente instalado.

| Código | Ud | Descripción | Rendimiento | Precio | Importe |
|---|---|---|---|---|---|
| BRAC1g | m | Tubo PVC rígido blindado DN 63 (material) | 1 | 3.84 | 3.84 |
| BRAC2g | pp | Accesorios y fijaciones para tubo PVC rígido blindado DN 63 (material) | 1 | 1.15 | 1.15 |
| A0121 | h | Oficial 1ª electricista | 0.24 | 18.24 | 4.38 |
| A0131 | h | Ayudante electricista | 0.24 | 16.4 | 3.94 |
|  |  | Total |  |  | 13.31 |

**20.13.08** m Conductor de cobre de 1x35 mm² de sección, designación RZ1 0,6/1
8 m × 9.21 = 73.68
Conductor de cobre de 1x35 mm² de sección según Normativa Europea CPR, designación RZ1 0,6/1 kV, (UNE 21123-4), libre de halógenos, no propagador del incendio (UNE-EN 50266), con baja emisión de gases tóxicos y corrosivos (UNE-EN 50267-2-1) y baja opacidad de humos (UNE-EN 50268-1), con parte proporcional de terminales y accesorios. Completamente instalado. Marca/modelo: o equivalente .

| Código | Ud | Descripción | Rendimiento | Precio | Importe |
|---|---|---|---|---|---|
| BQAH1hb | m | Conductor de cobre RZ1 0,6/1 kV de 1x35 mm² de sección. (material) | 1 | 7.27 | 7.27 |
| BQAH2hb | pp | Terminales y accesorios para cable de cobre RZ1 0,6/1 kV de 1x35 (material) | 1 | 0.25 | 0.25 |
| A0121 | h | Oficial 1ª electricista | 0.049 | 18.24 | 0.89 |
| A0131 | h | Ayudante electricista | 0.049 | 16.4 | 0.80 |
|  |  | Total |  |  | 9.21 |

**20.13.09** m Conductor de cobre de 1x50 mm² de sección, designación RZ1 0,6/1
12 m × 12.84 = 154.08
Conductor de cobre de 1x50 mm² de sección según Normativa Europea CPR, designación RZ1 0,6/1 kV, (UNE 21123-4), libre de halógenos, no propagador del incendio (UNE-EN 50266), con baja emisión de gases tóxicos y corrosivos (UNE-EN 50267-2-1) y baja opacidad de humos (UNE-EN 50268-1), con parte proporcional de terminales y accesorios. Completamente instalado. Marca/modelo: o equivalente .

| Código | Ud | Descripción | Rendimiento | Precio | Importe |
|---|---|---|---|---|---|
| BQAH1ia | m | Conductor de cobre RZ1 0,6/1 kV de 1x50 mm² de sección. (material) | 1 | 9.92 | 9.92 |
| BQAH2ia | pp | Terminales y accesorios para cable de cobre RZ1 0,6/1 kV de 1x50 (material) | 1 | 0.28 | 0.28 |
| A0121 | h | Oficial 1ª electricista | 0.076 | 18.24 | 1.39 |
| A0131 | h | Ayudante electricista | 0.076 | 16.4 | 1.25 |
|  |  | Total |  |  | 12.84 |

**20.13.10** ud conexión tierra pararrayos
1 ud × 919.04 = 919.04
Conexión a tierra existente de edificio o pararrayos existentes, comprobación y adecuación de instalación y medición de valores de resietencia. Completamente instalado.

| Código | Ud | Descripción | Rendimiento | Precio | Importe |
|---|---|---|---|---|---|
| BQFAEacaaa | m | conexión a red de tierras grupo electrógeno (material) | 1 | 832.26 | 832.26 |
| BQFABaaaa | pp | Latiguillos de conexión y abrazaderas para cable Cu de 35 mm². (material) | 1 | 1.1 | 1.10 |
| A0121 | h | Oficial 1ª electricista | 2 | 18.24 | 36.48 |
| A0131 | h | Ayudante electricista | 3 | 16.4 | 49.20 |
|  |  | Total |  |  | 919.04 |

### 20.14 DESMONTAJES
Importe: 4173.77

**20.14.01** ud Desmontaje de la instalación existente de electricidad planta só
1 ud × 3573.77 = 3573.77
Desmontaje de la instalación existente de electricidad planta sótano, baja y exterior existente , incluyendo la parte proporcional de cuadros eléctricos, canalizaciones, conductores, cajas de derivación, mecanismos, luminarias, emergencias, soportes, accesorios y materiales afectados, con carga, transporte y descarga a vertedero, planta de reciclaje autorizados o almacén que indique la Dirección Facultativa o la Propiedad.

| Código | Ud | Descripción | Rendimiento | Precio | Importe |
|---|---|---|---|---|---|
| B1AB3aaabaa | ud | Desmontaje de la instalación existente de electricidad planta só (material) | 1 | 3573.77 | 3573.77 |
|  |  | Total |  |  | 3573.77 |

**20.14.02** ud Desmontaje puertas grupos electrógeno
1 ud × 600 = 600.00
Desmontaje de las puertas de acceso a sala de grupo electrógeno y posterior montaje para instalación de nuevo grupo en planta sótano.

| Código | Ud | Descripción | Rendimiento | Precio | Importe |
|---|---|---|---|---|---|
| B1AB3aaabaaa | ud | Desmontaje de las puertas de acceso a sala de grupo electrógeno (material) | 1 | 600 | 600.00 |
|  |  | Total |  |  | 600 |

### 20.15 TRABAJOS AUXILIARES, AYUDAS Y VARIOS
Importe: 6039.74

**20.15.01** ud Control de Calidad y Pruebas según especificaciones del PCC de l
1 ud × 2279.48 = 2279.48
Control de Calidad y Pruebas según especificaciones del Protocolo de Control de Calidad de las instalaciones de electricidad

| Código | Ud | Descripción | Rendimiento | Precio | Importe |
|---|---|---|---|---|---|
| B2AB2gac | ud | Protocolo de Control de Calidad de las instalaciones de climatiz (material) | 1 | 2279.48 | 2279.48 |
|  |  | Total |  |  | 2279.48 |

**20.15.02** ud Preparación de toda la documentación de obra de la instalación d
1 ud × 1850 = 1850.00
Preparación de toda la documentación de obra de la instalación de climatización según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.)
Esta partida deberá respetarse con el importe indicado, no pudiendo estar repartida en el conjunto de las partidas del ppto. ni verse disminuïda por la baja que en su caso pueda afectar al presupuesto.

| Código | Ud | Descripción | Rendimiento | Precio | Importe |
|---|---|---|---|---|---|
| B2AA1aba | ud | Documentación de ejecución y final de obra de climatización . (material) | 1 | 1850 | 1850.00 |
|  |  | Total |  |  | 1850 |

**20.15.03** ud Legalización de todas las instalaciones de electricidad que se v
1 ud × 1910.26 = 1910.26
Legalización de todas las instalaciones de electricidad que se vean afectadas en este capítulo de los presupuestos, incluyendo la preparación y visados de proyectos en el Colegio Profesional correspondiente y la presentación y seguimiento hasta buen fin de los expedientes ante los Servicios Territoriales de Industria y Entidades Colaboradoras, incluso el abono de las tasas correspondientes. Se incluyen todos los trámites administrativos que haya que realizar con cualquier organismo oficial para llevar a buen término las instalaciones de este capítulo, así como el contrato de mantenimiento preceptivo i obligatorio que marque el Servicio de Industria ante la presentación del expediente.

| Código | Ud | Descripción | Rendimiento | Precio | Importe |
|---|---|---|---|---|---|
| B2AA2aa | ud | Legalización instalaciones de climatización . (material) | 1 | 1910.26 | 1910.26 |
|  |  | Total |  |  | 1910.26 |

## 21 INSTALACIONES DE ELEVACION (27/06/2017)
Importe: 144970.14

**21.01** ud ASCENSOR 12 PERSONAS 900 KG 3 PARADAS (27/06/2017)
1 ud × 34497.42 = 34497.42
Instalacion completa de ascensor sin cuarto de máquinas, marca SCHINDLER o similar, para puerta Oeste, con 3 paradas, para 12 personas, 900 kg carga máxima, con una velocidad de 1,0 m/s, potencia de motor 7,7 Kw, con cabina de dimensiones 1300x1600x2439 mm. (dimensiones de hueco 1700x2000) recorrido de 3,60 m.,con un foso de 1100 mm y sobrerecorrido de 4000 mm, con maniobra universal con memoria simple, doble embarque, puertas telescópicas de apertura izquierda, de dimensiones 900x2300 mm, operador de puerta por variacion de frecuencia, sistema de tracción por máquina sin reductor (Gearless), botoneras e indicadores GS 100 empotradas en marco, pulsadores mecánicos (cumplimiento EN81-70) Placa con número de equipo y año de fabricación de acuerdo a la regulación nacional, con indicador de posición de cabina en todas las plantas, indicador en piso, braille en botoneras. El estilo de decoración de la cabina será concepto libertá, el techo de cabina es de acero inoxidable, iluminación curvo lateral (LED), paredes acristaladas, suelo de granito artificial negro, pasamanos recto de acero inoxidable. Puertas de cabina acristaladas con marco de acero inox. pulido con cortina óptica de acceso en cabina de 36 haces de luz, acabado de puertas de piso en crital con marco, marco de acero inoxidable cepillado. Todo según EN81-20/50
Incluso preparación del hueco del ascensor, protecciones colectivas, vigas y ganchos de carga del montacargas en losa para permitir el movimiento de las máquinas en caso de avería o mantenimiento posterior, perfiles y mallas de separación entre huecos, perfiles para sujetar la máquina del montacargas, y todos los perfiles auxiliares necesarios para el correcto montaje del elevador según las especificaciones del fabricante, suministros electricos, mano de obra de la instalación de comunicaciones requeridas por el banco para conexión a la instalación de seguridad e instalación de detección de incendios. Totalmente instalado, con pruebas y ajustes. s/R.D. 1314/97, y puesta en marcha y notificación a la delegación de Industria de Certificación tipo CE.
Cumplimientos obligatorios:
Cumpliendo la normativa europea UNE-EN correspondiente en el momento de la ejecución de la obra.
Todos los materiales tendrán una clase de reacción al fuego mínima de B-s1 d0 (s/n UNE- 13501),
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| ASCKAGÑ | ud | Ascensor Shindler 12 personas 3 paradas (material; 27/06/2017) | 1 | 34497.42 | 34497.42 |
|  |  | Total |  |  | 34497.42 |

| Medición | Uds. | Parcial |
|---|---|---|
| Acceso puerta oeste | 1 | 1.00 |
| Total |  | 1 |

**21.02** ud ASCENSOR 15 PERSONAS 1125 KG 2 PARADAS (27/06/2017)
1 ud × 30518.14 = 30518.14
Instalacion completa de ascensor sin cuarto de máquinas, marca SCHINDLER o similar, para puerta Sur, con 2 paradas, para 15 personas, 1.125 kg carga máxima, con una velocidad de 1,0 m/s, potencia de motor 7,7 Kw, con cabina de dimensiones 1200x2100x2439 mm. (dimensiones de hueco 1700x2500), recorrido de 3,67 m., con un foso de 1100 mm y sobrerecorrido de 4000 mm, con maniobra universal con memoria simple, embarque simple, puertas telescópicas de apertura izquierda, operador de puerta por variacion de frecuencia, sistema de tracción por máquina sin reductor (Gearless), botoneras e indicadores GS 100 empotrados en marco, pulsadores mecánicos (cumplimiento EN81-70) Placa con número de equipo y año de fabricación de acuerdo a la regulación nacional, con indicador de posición de cabina en todas las plantas, indicador en piso, braille en botoneras. El estilo de decoración de la cabina será concepto libertá, el techo de cabina es de acero inoxidable, iluminación curvo lateral (LED), paredes acristaladas, suelo de granito artificial negro, pasamanos recto de acero inoxidable. Puertas con marco de acero inox. pulido con cortina óptica de acceso en cabina de 36 haces de luz, acabado de puertas de piso en cristal con marco, marco de acero inoxidable cepillado. Todo según EN81-20/50
Incluso preparación del hueco del ascensor, protecciones colectivas, vigas y ganchos de carga del montacargas en losa para permitir el movimiento de las máquinas en caso de avería o mantenimiento posterior, perfiles y mallas de separación entre huecos, perfiles para sujetar la máquina del montacargas, y todos los perfiles auxiliares necesarios para el correcto montaje del elevador según las especificaciones del fabricante, suministros electricos, mano de obra de la instalación de comunicaciones requeridas por el banco para conexión a la instalación de seguridad e instalación de detección de incendios. Totalmente instalado, con pruebas y ajustes. s/R.D. 1314/97, y puesta en marcha y notificación a la delegación de Industria de Certificación tipo CE.
Cumplimientos obligatorios:
Cumpliendo la normativa europea UNE-EN correspondiente en el momento de la ejecución de la obra.
Todos los materiales tendrán una clase de reacción al fuego mínima de B-s1 d0 (s/n UNE- 13501),
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| ASCKAGÑA | ud | Ascensor Shindler 15 personas 2 paradas - acceso sur (material; 27/06/2017) | 1 | 30518.14 | 30518.14 |
|  |  | Total |  |  | 30518.14 |

| Medición | Uds. | Parcial |
|---|---|---|
| Acceso sur | 1 | 1.00 |
| Total |  | 1 |

**21.03** ud ASCENSOR 12 PERSONAS 900 KG 2 PARADAS (27/06/2017)
1 ud × 32069.26 = 32069.26
Instalacion completa de ascensor sin cuarto de máquinas, marca SCHINDLER o similar, para puerta Norte, con 2 paradas, para 12 personas, 900 kg carga máxima, con una velocidad de 1,0 m/s, potencia de motor 7,7 Kw, con cabina de dimensiones 1300x1600x2439 mm. (dimensiones de hueco 1700x2000) recorrido de 3,60 m., con un foso de 1100 mm y sobrerecorrido de 4000 mm, con maniobra universal con memoria simple, doble embarque, puertas telescópicas de apertura izquierda, de dimensiones 900x2300 mm, operador de puerta por variacion de frecuencia, sistema de tracción por máquina sin reductor (Gearless), botoneras e indicadores GS 100 empotrados en marco, pulsadores mecánicos (cumplimiento EN81-70) Placa con número de equipo y año de fabricación de acuerdo a la regulación nacional, con indicador de posición de cabina en todas las plantas, indicador en piso, braille en botoneras. El estilo de decoración de la cabina será concepto libertá, el techo de cabina es de acero inoxidable, iluminación curvo lateral (LED), paredes acristaladas, suelo de granito artificial negro, pasamanos recto de acero inoxidable. Puertas con marco de acero inox. pulido con cortina óptica de acceso en cabina de 36 haces de luz, acabado de puertas de piso en cristal con marco, marco de acero inoxidable cepillado. Todo según EN81-20/50
Incluso preparación del hueco del ascensor, protecciones colectivas, vigas y ganchos de carga del montacargas en losa para permitir el movimiento de las máquinas en caso de avería o mantenimiento posterior, perfiles y mallas de separación entre huecos, perfiles para sujetar la máquina del montacargas, y todos los perfiles auxiliares necesarios para el correcto montaje del elevador según las especificaciones del fabricante, suministros electricos, mano de obra de la instalación de comunicaciones requeridas por el banco para conexión a la instalación de seguridad e instalación de detección de incendios. Totalmente instalado, con pruebas y ajustes. s/R.D. 1314/97, y puesta en marcha y notificación a la delegación de Industria de Certificación tipo CE.
Cumplimientos obligatorios:
Cumpliendo la normativa europea UNE-EN correspondiente en el momento de la ejecución de la obra.
Todos los materiales tendrán una clase de reacción al fuego mínima de B-s1 d0 (s/n UNE- 13501),
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| PAGLKHG | ud | Ascensor 12 personas 900 kg 2 par (material; 27/06/2017) | 1 | 32069.26 | 32069.26 |
|  |  | Total |  |  | 32069.26 |

| Medición | Uds. | Parcial |
|---|---|---|
| Acceso norte | 1 | 1.00 |
| Total |  | 1 |

**21.04** ud MONTACARGAS 1125 KG 2 PARADAS (27/06/2017)
2 ud × 23942.66 = 47885.32
Instalacion completa de montacargas sin cuarto de máquinas, marca SCHINDLER o similar, con 2 paradas, para 1.125 kg carga máxima, con una velocidad de 1,0 m/s, potencia de motor 7,7 Kw, con cabina de dimensiones 1400x1750x2139 mm. (dimensiones de hueco 2000x2000), recorrido de 3,75 m., con un foso de 1100 mm y sobrerecorrido de 3400 mm, con maniobra universal con memoria simple, embarque simple, puertas telescópicas de apertura izquierda, operador de puerta por variacion de frecuencia, sistema de tracción por máquina sin reductor (Gearless), botoneras e indicadores GS 100, empotrados en pared, pulsadores mecánicos (cumplimiento EN81-70) Placa con número de equipo y año de fabricación de acuerdo a la regulación nacional, con indicador de posición de cabina en todas las plantas, indicador en piso, braille en botoneras. El estilo de decoración de la cabina será concepto libertá, con paredes de laminado gris catania, pared trasera en laminado gris claro catania, techo de cabina de acero inoxidable, iluminación curvo lateral (LED), suelo de granito artificial negro, pasamanos recto de aluminio anodizado gris. Puertas con marco estándar con cortina óptica de acceso en cabina de 36 haces de luz, acabado de puertas de piso en acero inoxidable cepillado. Todo según EN81-20/50
Incluso preparación del hueco del ascensor, protecciones colectivas, vigas y ganchos de carga del montacargas en losa para permitir el movimiento de las máquinas en caso de avería o mantenimiento posterior, perfiles y mallas de separación entre huecos, perfiles para sujetar la máquina del montacargas, y todos los perfiles auxiliares necesarios para el correcto montaje del elevador según las especificaciones del fabricante, suministros electricos, mano de obra de la instalación de comunicaciones requeridas por el banco para conexión a la instalación de seguridad e instalación de detección de incendios. Totalmente instalado, con pruebas y ajustes. s/R.D. 1314/97, y puesta en marcha y notificación a la delegación de Industria de Certificación tipo CE.
Cumplimientos obligatorios:
Cumpliendo la normativa europea UNE-EN correspondiente en el momento de la ejecución de la obra.
Todos los materiales tendrán una clase de reacción al fuego mínima de B-s1 d0 (s/n UNE- 13501),
Se identificarán las áreas de impacto según CTE DB SU-2 mientras que la propiedad no disponga de este elemento.
La ejecución se hará según la planificación general de la obra y en las fases que sean necesarias por las necesidades de coordinación del conjunto de acabados de la obra y de instalaciones, montando y desmontando las placas, perfilería y demás elementos del sistema las veces que sean necesarias para una coordinación de obra óptima.
Totalmente terminado y listo para y pintar o decorar, i.p.p. de retirada de escombros a vertedero, limpieza diaria de tajos y limpieza final de obra, medios auxiliares, de elevación y andamiajes.
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| PSALGHAG01 | ud | Montacargas 1125 kg 2 paradas (material; 27/06/2017) | 1 | 23942.66 | 23942.66 |
|  |  | Total |  |  | 23942.66 |

| Medición | Uds. | Parcial |
|---|---|---|
| Nucleo montacargas | 2 | 2.00 |
| Total |  | 2 |

## 22 VARIOS (08/11/2013)
Importe: 187337.76
Reparacion y adecuacion de mesa elevadora de camiones para la descarga de carnes, sustituyendo la chapas estriadas de apoyo del camion por pavimento de granito o chapa estriada inox a definir por la DF, colocando neoprenos perimetrales de la plataforma, sustituyendo barandilla laterales por nuevas barandillas desmontables de acero inox.

**22.01** ud ESTOR ENROLLABLE CONTROL SOLAR (02/01/2016)
694.14 ud × 52.91 = 36726.95
Suministro e instalación de estore enrollable solar, de accionamiento manual, colocado sobre techo perfileria superior muro cortina, compuesto por tubo de diámetro 44/55/66 mm según dimensiones de la cortina, de aluminio extrusionado, con ranura para enfilar sirga, transparente y termosoldable que proporciona una perfecta unión entre el tejido y el eje de enrollamiento; de Screen, con tejido Divad 3%, (Mermet, modelo: M 8503), del 3 % de apertura, en color blanco o blanco perla a elegir por la DF, de una única pieza, con contrapeso oculto de perfil rectangular de aluminio extruido dentro del tejido.
Con accionamiento a cadena en color blanco, de fibra de poliéster, con diámetro de bola de 4,5 mm, separación entre bola y bola de 2 mm para una mayor precisión de subida y bajada; contrapeso para la cadena en color blanco, de poliestireno, el mecanismo a cadena con posibilidad a ambos lados. Incluso desmultiplicador si fuese necesario en función de las dimensiones y peso del estore según las indicaciones de la DF.
Con mecanismo de elevación de 44/55/66 mm blanco que permite subir y bajar hasta 5 kg de tejido.
Colocado a ejes de carpintería o ajustados a dimensión del vidrio a decidir por la Dirección Facultativa, sin holguras. Contera telescópica blanca de acetal con soportes laterales de hierro lacado de 2 mm. Completamente equipada con todos sus accesorios (carril reductor, eje, polea, cinta y recogedor), mecanismo a cadena con posibilidad a ambos lados, incluso con p.p. de remates y perfiles necesarios fijados al cortinero del falso techo existente para nivelación de la cara inferior del estore, p.p. de remates terminales en extremos de cualquier geometría, curvatura, de embellecedores laterales de PVC con tapas decorativas si fuera necesario.
Incluso cajón de aluminio de dimensiones exteriores a ajustar en obra en RAL 9006 ó 9010 al 30 % de brillo .A aprobar por DF, previa presentación de muestra
Incluso pequeño material para su instalación, piezas especiales para el montaje y encuentros con falso techo.
Cumplimientos obligatorios:
Cumpliendo la normativa europea UNE-EN correspondiente en el momento de la ejecución de la obra.
Todos los materiales tendrán una clase de reacción al fuego mínima Bfl-s1 (según UNE- 13501).
Elaborado en taller, ajuste y fijación en obra, incluso elementos de fijación y piezas especiales, muestras y las medidas de protección necesarias una vez colocada hasta la recepción final de obra.
Totalmente terminado, nivelado y listo para decorar, i.p.p. de retirada de escombros a vertedero, limpieza diaria de tajos y limpieza final de obra, medios auxiliares, de elevación y andamiajes.
Según normativa de aplicación actual, CTE-DB SU, CTE-DB SI y CTE -DB HR, Medida la superficie realmente ejecutada deduciendo los huecos superiores a 1 m2. Según planos del proyecto de ejecución y guía de instalación del fabricante .
Se garantizará que cualquier elemento o instalación montada en el mobiliario no afecte a la nivelación, sustentación y seguridad del sistema, debiendo reforzar los muebles, según las necesidades.
La ejecución se hará según la planificación general de la obra y en las fases que sean necesarias por las necesidades de coordinación del conjunto de acabados de la obra y de instalaciones, montando y desmontando los muebles y demás elementos del sistema las veces que sean necesarias para una coordinación de obra óptima.
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| O01OB150 | h | Oficial 1ª carpintero | 0.45 | 19.92 | 8.96 |
| O01OA070 | h | Peón ordinario | 0.45 | 14.82 | 6.67 |
| ESTOR01 | h | Estor enrollable solar (27/06/2017) | 1.05 | 35.5 | 37.28 |
|  |  | Total |  |  | 52.91 |

| Medición | Uds. | Largo | Alto | Parcial |
|---|---|---|---|---|
| Fachada E - sobre muro cortina | 2 | 59.84 | 5.8 | 694.14 |
| Total |  |  |  | 694.14 |

**22.02** ud ROTULO PUESTO DE POLICARBONATO (25/07/2017)
78 ud × 1064.62 = 83040.36
Suministro y colocacion de rotulo de indicación de puesto de policarbonato transparente con vinilo de diseño según imagen corporativa a aprobar por la direccion facultativa, con dimensiones a definir en función del puesto y tipología, (ancho mayor de puesto 5,00 m) incluso elementos de fijación a fachada y medios auxiliares, anclado a cajón de cierre galvanizado, incluido elementos de anclaje y fijación, con regleta en zona posterior preparada para retroiluminación, con p.p. medios auxiliares y limpieza.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB130 | h | Oficial 1ª cerrajero | 2 | 16.65 | 33.30 |
| O01OB140 | h | Ayudante cerrajero | 2 | 15.66 | 31.32 |
| P4565653 | ud | Rotulo corporativo puesto (material; 25/07/2017) | 1 | 1000 | 1000.00 |
|  |  | Total |  |  | 1064.62 |

| Medición | Uds. | Parcial |
|---|---|---|
| Total puestos | 78 | 78.00 |
| Total |  | 78 |

**22.03** ud SEÑALIZACION POR PLANTA (18/05/2017)
2 ud × 515.47 = 1030.94
Suministro y colocacion de señalizacion por planta con rotulos a elegir por la direccion facultativa. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB130 | h | Oficial 1ª cerrajero | 0.6 | 16.65 | 9.99 |
| O01OB140 | h | Ayudante cerrajero | 0.35 | 15.66 | 5.48 |
| P0023658 | ud | Señalizacion segun imagen corporativa (material; 18/05/2017) | 1 | 500 | 500.00 |
|  |  | Total |  |  | 515.47 |

**22.04** ud TAQUILLA 2 PUERTAS 33x46x178 cm (02/01/2016)
56 ud × 125.27 = 7015.12
Taquilla entera metálica con dos puertas de 33x46x178 cm. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OA070 | h | Peón ordinario | 0.15 | 14.82 | 2.22 |
| O01OA050 | h | Ayudante | 0.15 | 17.68 | 2.65 |
| P34EM070 | u | Taquilla 2 puertas 33x46x178 cm (material; 12/06/2017) | 1 | 120.4 | 120.40 |
|  |  | Total |  |  | 125.27 |

Claves: metal, puerta, taquilla

| Medición | Uds. | Parcial |
|---|---|---|
| Vestuario masculino | 28 | 28.00 |
| Vestuario femenino | 28 | 28.00 |
| Total |  | 56 |

**22.05** ud PORTARROLLOS ACERO INOXIDABLE C/TAPA (02/01/2016)
24 ud × 38.7 = 928.80
Portarrollos con tapa, de instalación mural, de dimensiones 130x60x74 mm, fabricado en acero inoxidable, con sistema de fijación oculto. Totalmente instalado sobre paramento mediante tornillería; i/p.p. de fijaciones y medios auxiliares. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.16 | 20.05 | 3.21 |
| M12T050 | h | Taladro percutor eléctrico pequeño (maquinaria; 12/06/2017) | 0.16 | 0.98 | 0.16 |
| P18CAA040 | u | Portarrollos acero inoxidable c/tapa (material; 12/06/2017) | 1 | 34.95 | 34.95 |
| %PM0000000100 | % | Medios auxiliares (12/01/2017) | 1 % | 38.32 | 0.38 |
|  |  | Total |  |  | 38.7 |

Claves: acero, mural, portarrollo, inoxidable, tapa, tornillo, fijación, fabricación, medio, auxiliar, dimensión, paramento

| Medición | Uds. | Parcial |
|---|---|---|
| PLANTA SOTANO |  |  |
| - |  |  |
| Aseos hombres | 2 | 2.00 |
| Aseos mujeres | 5 | 5.00 |
| - |  |  |
| Vestuarios hombres - PMR hombres | 6 | 6.00 |
| Vestuarios mujeres - PMR mujeres | 6 | 6.00 |
| - |  |  |
| PLANTA BAJA |  |  |
| - |  |  |
| Aseo hombres -PMR hombres | 2 | 2.00 |
| Aseo mujeres- PMR mujeres | 3 | 3.00 |
| Total |  | 24 |

**22.06** ud TOALLERO ACERO INOXIDABLE 620 mm (02/01/2016)
2 ud × 55.73 = 111.46
Toallero de instalación mural, de 620 mm de longitud, fabricado en acero inoxidable, con sistema de fijación oculto. Totalmente instalado sobre paramento mediante tornillería; i/p.p. de fijaciones y medios auxiliares. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.16 | 20.05 | 3.21 |
| M12T050 | h | Taladro percutor eléctrico pequeño | 0.16 | 0.98 | 0.16 |
| P18CAA010 | u | Toallero acero inox 620 mm (material; 12/06/2017) | 1 | 51.81 | 51.81 |
| %PM0000000100 | % | Medios auxiliares | 1 % | 55.18 | 0.55 |
|  |  | Total |  |  | 55.73 |

Claves: auxiliar, fabricación, paramento, medio, toallero, tornillo, fijación, mural, inoxidable, acero

| Medición | Uds. | Parcial |
|---|---|---|
| PLANTA SÓTANO |  |  |
| - |  |  |
| Vestuario femenino | 1 | 1.00 |
| Vestuario masculino | 1 | 1.00 |
| Total |  | 2 |

**22.07** ud PERCHA SIMPLE ACERO INOXIDABLE (02/01/2016)
24 ud × 21.83 = 523.92
Percha simple de instalación mural, de dimensiones 42x64x42 mm, fabricada en acero inoxidable, con sistema de fijación oculto. Totalmente instalada sobre paramento mediante tornillería; i/p.p. de fijaciones y medios auxiliares. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.08 | 20.05 | 1.60 |
| M12T050 | h | Taladro percutor eléctrico pequeño | 0.08 | 0.98 | 0.08 |
| P18CAA060 | u | Percha simple acero inox (material; 12/06/2017) | 1 | 19.93 | 19.93 |
| %PM0000000100 | % | Medios auxiliares | 1 % | 21.61 | 0.22 |
|  |  | Total |  |  | 21.83 |

Claves: dimensión, inoxidable, fijación, percha, simple, acero, mural, fabricación, paramento, tornillo, auxiliar, medio

| Medición | Uds. | Parcial |
|---|---|---|
| PLANTA SOTANO |  |  |
| - |  |  |
| Aseos hombres | 2 | 2.00 |
| Aseos mujeres | 5 | 5.00 |
| - |  |  |
| Vestuarios hombres - PMR hombres | 6 | 6.00 |
| Vestuarios mujeres - PMR mujeres | 6 | 6.00 |
| - |  |  |
| PLANTA BAJA |  |  |
| - |  |  |
| Aseo hombres -PMR hombres | 2 | 2.00 |
| Aseo mujeres- PMR mujeres | 3 | 3.00 |
| Total |  | 24 |

**22.08** ud DOSIFICADOR JABÓN MANUAL ACERO INOXIDABLE 0,5 l (02/01/2016)
10 ud × 41.45 = 414.50
Dosificador de jabón metálico, de 0,50 l de capacidad; de instalación mural adosada a pared mediante tornillos y tacos. Formado por cuerpo en acero inoxidable AISI-304 con acabado satinado, con visor transparente de nivel; pulsador de acero inoxidable de accionamiento manual. Dimensiones: 150x100x55 mm (alto x ancho x fondo). Totalmente instalado; i/p.p. de material de fijación y medios auxiliares. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.167 | 20.05 | 3.35 |
| M12T050 | h | Taladro percutor eléctrico pequeño | 0.167 | 0.98 | 0.16 |
| P18CJA040 | u | Dosificador jabón manual acero inox. AISI 304 0,5 l (material; 12/06/2017) | 1 | 37.94 | 37.94 |
|  |  | Total |  |  | 41.45 |

Claves: tornillo, manual, taco, satinado, jabón, acero, inoxidable, metal, adosar, visor, mural, nivel, pared, material, transparente, pulsador, dimensión, alto, fijación, auxiliar, medio

| Medición | Uds. | Parcial |
|---|---|---|
| PLANTA SOTANO |  |  |
| - |  |  |
| Aseos hombres | 1 | 1.00 |
| Aseos mujeres | 1 | 1.00 |
| - |  |  |
| Vestuarios hombres - PMR hombres | 2 | 2.00 |
| Vestuarios mujeres - PMR mujeres | 2 | 2.00 |
| - |  |  |
| PLANTA BAJA |  |  |
| - |  |  |
| Aseo hombres -PMR hombres | 2 | 2.00 |
| Aseo mujeres- PMR mujeres | 2 | 2.00 |
| Total |  | 10 |

**22.09** ud DISPENSADOR TOALLA PLEGADO C/Z 400-600 ud ACERO INOXIDABLE (02/01/2016)
10 ud × 50.49 = 504.90
Dispensador de papel toalla plegado de tipo C/Z, con capacidad para 400-600 usos, formado por cuerpo de montaje a pared mediante tornillos y tacos, y tapa de cierre con visor de contenido fabricados en chapa de acero inoxidable AISI 304 de 0,8 mm de espesor con acabado en brillo o satinado. Incorpora llave para la apertura de la carcasa. Dimensiones: 330x275x130 mm. Peso neto: 1,8 kg. Completamente instalado; i/p.p. de fijaciones y medios auxiliares. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.167 | 20.05 | 3.35 |
| M12T050 | h | Taladro percutor eléctrico pequeño | 0.167 | 0.98 | 0.16 |
| P18CDP020 | u | Dispensador toallas plegadas c/z 400-600 ud acero inox AISI 304 (material; 12/06/2017) | 1 | 46.98 | 46.98 |
|  |  | Total |  |  | 50.49 |

Claves: llave, contenedor, fabricación, satinado, auxiliar, chapa, brillo, carcasa, dimensión, peso, medio, taco, tapa, cierre, fijación, tornillo, pared, papel, inoxidable, acero, visor, plegable, montaje

| Medición | Uds. | Parcial |
|---|---|---|
| PLANTA SOTANO |  |  |
| - |  |  |
| Aseos hombres | 1 | 1.00 |
| Aseos mujeres | 1 | 1.00 |
| - |  |  |
| Vestuarios hombres - PMR hombres | 2 | 2.00 |
| Vestuarios mujeres - PMR mujeres | 2 | 2.00 |
| - |  |  |
| PLANTA BAJA |  |  |
| - |  |  |
| Aseo hombres -PMR hombres | 2 | 2.00 |
| Aseo mujeres- PMR mujeres | 2 | 2.00 |
| Total |  | 10 |

**22.10** ud SEPARADOR URINARIOS (02/01/2016)
4 ud × 127.25 = 509.00
Separador para Urinarios de porcelana vitrificada en blanco marca ROCA o similar, colocado mediante anclajes de fijación a la pared, incluso elementos de fijación y anclaje totalmente terminado. Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB170 | h | Oficial 1ª fontanero calefactor | 0.167 | 20.05 | 3.35 |
| MDLAHHF | ud | Separador urinario (material; 27/06/2017) | 1 | 123.9 | 123.90 |
|  |  | Total |  |  | 127.25 |

| Medición | Uds. | Parcial |
|---|---|---|
| PLANTA SOTANO |  |  |
| - |  |  |
| Aseos hombres | 2 | 2.00 |
| - |  |  |
| PLANTA BAJA |  |  |
| - |  |  |
| Aseo hombres -PMR hombres | 2 | 2.00 |
| Total |  | 4 |

**22.11** ud GANCHO CUELGUE CARNES (18/05/2017)
1 ud × 506.38 = 506.38
Gancho de cuelgue para carnes (medias canales), sujeto a estructura auxiliar de acero laminado fijada a la propia estructura de pórticos, según planos de detalle, incluso soldaduras, elementos de anclaje y fijación, lijado, y limpieza.

| Código | Ud | Descripción | Rendimiento | Precio | Importe |
|---|---|---|---|---|---|
| O01OB130 | h | Oficial 1ª cerrajero | 0.045 | 16.65 | 0.75 |
| O01OB140 | h | Ayudante cerrajero | 0.035 | 15.66 | 0.55 |
| PA02LKGKL | ud | Estructura de ganchos mediante anclajes (material; 18/05/2017) | 1 | 500 | 500.00 |
| P03ALT010 | kg | Acero en tubo rectangular | 4 | 0.91 | 3.64 |
| P25OU080 | l | Minio electrolítico | 0.15 | 6.56 | 0.98 |
| M07CG010 | h | Camión con grúa 6 t | 0.005 | 37.67 | 0.19 |
| P01DW090 | ud | Pequeño material | 0.231 | 1.19 | 0.27 |
|  |  | Total |  |  | 506.38 |

**22.12** ud MACETA HORMIGÓN 1,00X0.,40 M. (08/11/2013)
13 ud × 117.95 = 1533.35
Suministro y colocación de maceta hormigón prefabricado 1,00x0,40 m. Incluso anclaje de pletinas a la base, pernios de tubo de acero de 20 mm de diámetro con extremos roscados, soldaduras, preparación, piezas especiales y material auxiliar, incluyendo suministro y colocación de todos los materiales necesarios en obra. Las piezas metálicas tendrán acabado cincado y pintado en poliéster. Previa presentacion de muestra y aprobacion por D.F.
Totalmente terminado y montado. Incluso relleno de tiera vegetal y plantas de interior.
Cumplimientos obligatorios:
Cumpliendo la normativa europea UNE-EN correspondiente en el momento de la ejecución de la obra.
a ejecución se hará según la planificación general de la obra y en las fases que sean necesarias por las necesidades de coordinación del conjunto de acabados de la obra y de instalaciones, montando y desmontando las bandejas, perfilería y demás elementos del sistema las veces que sean necesarias para una coordinación de obra óptima.
Todos los materiales tendrán una clase de reacción al fuego mínima de B-s1 d0 (s/n UNE- 13501).
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| P29MAA032 | ud | Banco Prefabricado Piedra Artificial (material; 25/07/2017) | 1 | 100 | 100.00 |
| P613 |  | Medios auxiliares (material; 13/11/2013) | 1 | 2.32 | 2.32 |
| MED_AUX |  | Medios Auxiliares (maquinaria; 08/11/2013) | 0 | 3 | 0.00 |
| %COS_IND | % | Costes indirectos | 3.85 % | 102.32 | 3.94 |
| %GG_BI | % | Gastos Generales y Beneficio Industrial | 11 % | 106.26 | 11.69 |
|  |  | Total |  |  | 117.95 |

| Medición | Uds. | Parcial |
|---|---|---|
| Pasillo central | 13 | 13.00 |
| Total |  | 13 |

**22.13** ud REPARACION Y ADECUACION DE MESA CONTENEDOR DE BASURAS (21/09/2017)
2 ud × 14848 = 29696.00
Reparacion y adecuacion de mesa elevadora de CONTENEDOR DE BASURAS, sustituyendo la chapas estriadas de apoyo , por pavimento de granito o chapa estriada inox a definir por la DF, colocando neoprenos perimetrales de la plataforma, sustituyendo barandilla laterales por nuevas barandillas desmontables de acero inox.

| Código | Ud | Descripción | Rendimiento | Precio | Importe |
|---|---|---|---|---|---|
| P2213REP | Ud | Reparacion mesa contenedor de basuras (material; 21/09/2017) | 1 | 14848 | 14848.00 |
|  |  | Total |  |  | 14848 |

| Medición | Uds. | Parcial |
|---|---|---|
| CONTENEDOR BASURAS | 1 | 1.00 |
| CUBOS DE BASURA | 1 | 1.00 |
| Total |  | 2 |

**22.14** ud REPARACION Y ADECUACION DE MESA ELEVADORA CAMIONES CARNE (21/09/2017)
1 ud × 24796.08 = 24796.08
Reparacion y adecuacion de mesa elevadora de camiones para la descarga de carnes, sustituyendo la chapas estriadas de apoyo del camion por pavimento de granito o chapa estriada inox a definir por la DF, colocando neoprenos perimetrales de la plataforma, sustituyendo barandilla laterales por nuevas barandillas desmontables de acero inox.

| Código | Ud | Descripción | Rendimiento | Precio | Importe |
|---|---|---|---|---|---|
| P2214REP | ud | Reparacion de mesa elevadora de camiones de carne (material; 21/09/2017) | 1 | 24796.08 | 24796.08 |
|  |  | Total |  |  | 24796.08 |

| Medición | Uds. | Parcial |
|---|---|---|
| mesa elevadora exterior | 1 | 1.00 |
| Total |  | 1 |

## 23 EQUIPAMIENTO (08/11/2013)
Importe: 25893.02

**23.01** ud BARRA BAR Y BAJOMOSTRADOR REFRIGERACIÓN long=2,50 m (02/01/2016)
4 ud × 1781.93 = 7127.72
Barra de bar y bajo mostrador mural fabricado en exterior, con cajón deslizante, mecanismo de cierre automático de puertas y termómetro digital. Compresor hermético incorporado, condensador ventilado de gas ecológico, evaporador de desescarches automático, temperatura de trabajo de 2 ºC a 6 ºC y dimensiones 249,5x70x85 cm.

| Código | Ud | Descripción | Rendimiento | Precio | Importe |
|---|---|---|---|---|---|
| O01OA070 | h | Peón ordinario | 0.25 | 14.82 | 3.71 |
| O01OA050 | h | Ayudante | 0.25 | 17.68 | 4.42 |
| P34HA091 | u | Barra de bar y bajo mostrador de refrigeración (material; 18/05/2017) | 1 | 1773.8 | 1773.80 |
|  |  | Total |  |  | 1781.93 |

Claves: fabricación, compresor, termómetro, puerta, deslizador, inoxidable, cajón, condensador, acero, mural, automático, digital, climatización, cierre, mecanismo, ventilación, exterior, ecológico, evaporación, temperatura, dimensión, trabajo, gas

| Medición | Uds. | Parcial |
|---|---|---|
| Pl baja | 4 | 4.00 |
| Total |  | 4 |

**23.02** ud BARRAS DE APOYO DEGUSTACIÓN (27/06/2017)
30 ud × 200.75 = 6022.50
Suministro y colocación de marco metálico rectangular formado por tubo 50.50.3 formando un cajón de 2 m de longitud, 0,40 m ancho y 1,20 m altura, con encimera de madera de teka de 5 cm de espesor incluso anclaje y fijación en otra. incluyendo suministro y colocación de todos los materiales necesarios en obra. Las piezas metálicas tendrán acabado cincado y pintado en poliéster. Totalmente terminado y montado según detalle en planos.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB130 | h | Oficial 1ª cerrajero | 0.045 | 16.65 | 0.75 |
| APALGHG | ud | Marco metálico 2,00x0,40 x1,20 m (material; 27/06/2017) | 1 | 200 | 200.00 |
|  |  | Total |  |  | 200.75 |

| Medición | Uds. | Parcial |
|---|---|---|
| Planta baja | 30 | 30.00 |
| Total |  | 30 |

**23.03** ud BANCO PREFABRICADO PIEDRA ARTIFICIAL (08/11/2013)
12 ud × 341.75 = 4101.00
Suministro y colocación de banco monolitico de piedra artificial 1.60 x0.40 m., tratad0 para exteriores. Incluso anclaje de pletinas a la base, pernios de tubo de acero de 20 mm de diámetro con extremos roscados, soldaduras, preparación, piezas especiales y material auxiliar, incluyendo suministro y colocación de todos los materiales necesarios en obra. Las piezas metálicas tendrán acabado cincado y pintado en poliéster. Totalmente terminado y montado según detalle en planos.
Cumplimientos obligatorios:
Cumpliendo la normativa europea UNE-EN correspondiente en el momento de la ejecución de la obra.
a ejecución se hará según la planificación general de la obra y en las fases que sean necesarias por las necesidades de coordinación del conjunto de acabados de la obra y de instalaciones, montando y desmontando las bandejas, perfilería y demás elementos del sistema las veces que sean necesarias para una coordinación de obra óptima.
Todos los materiales tendrán una clase de reacción al fuego mínima de B-s1 d0 (s/n UNE- 13501).
Según normativa de aplicación actual, CTE-DB SU, CTE-DB SI y CTE -DB HR, Medida la superficie realmente ejecutada deduciendo los huecos superiores a 1 m2. Según planos del proyecto de ejecución y guía de instalación del fabricante .
Antes del comienzo de los trabajos, se ejecutarán los planos de taller para revisión y visto bueno de la Dirección Facultativa, sobre los cuales se realizará una muestra en obra, a tamaño real, de la unidad o sistema constructivo de la que forme parte esta partida para su aprobación. Igualmente se entregaran, para poder aprobar la muestra presentada y dar inicio a los trabajos, los documentos de identificación del producto exigidos por la normativa de obligado cumplimiento, o por el proyecto, o por la dirección facultativa, todo de conformidad con lo establecido en el CTE (documentos de origen, hoja de suministro y etiquetado; certificado de garantía del fabricante; documentos de conformidad o autorizaciones administrativas exigidas reglamentariamente, incluida la documentación correspondiente al marcado CE de los productos de construcción, cuando sea pertinente, de acuerdo con las disposiciones que sean transposición de las Directivas Europeas que afecten al producto suministrado). A la finalización de los trabajos, cuando sea necesario, se entregaran los resultados de las pruebas de funcionamiento realizadas durante la ejecución de los trabajos de unidad o del sistema constructivo de la que forme parte la partida.

| Código | Ud | Descripción | Rendimiento | Precio | Importe |
|---|---|---|---|---|---|
| P29MAA031 | ud | Banco Prefabricado Piedra Artificial (material; 10/11/2013) | 1 | 287.5 | 287.50 |
| P612 |  | Medios auxiliares (material; 13/11/2013) | 1 | 8.96 | 8.96 |
| MED_AUX |  | Medios Auxiliares | 0 | 3 | 0.00 |
| %COS_IND | % | Costes indirectos | 3.85 % | 296.46 | 11.41 |
| %GG_BI | % | Gastos Generales y Beneficio Industrial | 11 % | 307.87 | 33.87 |
|  |  | Total |  |  | 341.75 |

| Medición | Uds. | Parcial |
|---|---|---|
| Pasillo central | 12 | 12.00 |
| Total |  | 12 |

**23.04** ud TABURETE METALICO Y MADERA (02/01/2016)
60 ud × 144.03 = 8641.80
Taburete de estructura metalica y asiento de madera, de medidas 35x35x100, altura del asiento 75 cm, con reposapies y respaldo.

| Código | Ud | Descripción | Rendimiento | Precio | Importe |
|---|---|---|---|---|---|
| O01OA070 | h | Peón ordinario | 0.25 | 14.82 | 3.71 |
| P34HS050 | u | Taburete (material; 02/01/2016) | 1 | 140.32 | 140.32 |
|  |  | Total |  |  | 144.03 |

Claves: policarbonato

| Medición | Uds. | Parcial |
|---|---|---|
| Planta baja | 60 | 60.00 |
| Total |  | 60 |

## 24 SERVICIOS AFECTADOS (08/11/2013)
Importe: 6739.54

**24.01** m DEMOLICIÓN POZOS SANEAMIENTO LADRILLO MACIZO C/MARTILLO (08/11/2013)
4.55 m × 94.18 = 428.52
Demolición de pozos de saneamiento enterrados, de ladrillo macizo, con martillo eléctrico, incluso desmontado de pates, tapas y cercos, limpieza y retirada de escombros a pie de carga, sin transporte al vertedero y con parte proporcional de medios auxiliares, sin medidas de protección colectivas. Medición de longitud realmente ejecutada.
La partida se ejecutará según memoria técnica, pliego de condiciones, planos de proyecto, normas CTE, EHE-08 y NTE aplicables e indicaciones de la D.F. Medido en volumen teórico indicado en planos.

| Código | Ud | Descripción | Rendimiento | Precio | Importe |
|---|---|---|---|---|---|
| O01OA060 | h | Peón especializado | 3.5 | 23.3 | 81.55 |
| M06MR010 | h | Martillo rompedor eléctrico 26 J - 13 kg | 3 | 4.21 | 12.63 |
|  |  | Total |  |  | 94.18 |

**24.02** m DEMOLICIÓN SANEAMIENTO ENTERRADO TUBOS PVC D>40 cm A MANO (08/11/2013)
11.8 m × 20.01 = 236.12
Demolición de colectores de saneamiento enterrados, PVC mayores de 40 cm de diámetro, con martillo eléctrico, incluso limpieza y retirada de escombros a pie de carga, sin la excavación previa para descubrirlos, sin transporte al vertedero y con parte proporcional de medios auxiliares. Medición de longitud realmente ejecutada.
La partida se ejecutará según memoria técnica, pliego de condiciones, planos de proyecto, normas CTE, EHE-08 y NTE aplicables e indicaciones de la D.F. Medido en volumen teórico indicado en planos.

| Código | Ud | Descripción | Rendimiento | Precio | Importe |
|---|---|---|---|---|---|
| O01OA060 | h | Peón especializado | 0.75 | 23.3 | 17.48 |
| M06MR010 | h | Martillo rompedor eléctrico 26 J - 13 kg | 0.6 | 4.21 | 2.53 |
|  |  | Total |  |  | 20.01 |

| Medición | Uds. | Largo | Parcial |
|---|---|---|---|
| Saneamiento |  |  |  |
|  | 1 | 7.9 | 7.90 |
|  | 1 | 3.9 | 3.90 |
| Total |  |  | 11.8 |

**24.03** m DEMOLICIÓN FONTANERÍA ENTERRADO TUBOS FUNDICIÓN D>30 cm A MANO (12/06/2017)
7.55 m × 11.12 = 83.96
Demolición de tubería de fontanería enterrada, de tubos de fundición, mayores o igual de 30 cm de diámetro, por medios manuales, incluso limpieza y retirada de escombros a pie de carga, sin la excavación previa para descubrirlos, sin transporte al vertedero y con parte proporcional de maquinaria y de medios auxiliares. Medición de longitud realmente ejecutada.
La partida se ejecutará según memoria técnica, pliego de condiciones, planos de proyecto, normas CTE, EHE-08 y NTE aplicables e indicaciones de la D.F. Medido en volumen teórico indicado en planos.

| Código | Ud | Descripción | Rendimiento | Precio | Importe |
|---|---|---|---|---|---|
| O01OA070 | h | Peón ordinario | 0.75 | 14.82 | 11.12 |
|  |  | Total |  |  | 11.12 |

| Medición | Uds. | Largo | Parcial |
|---|---|---|---|
| Fontanería |  |  |  |
|  | 1 | 4.6 | 4.60 |
|  | 1 | 2.95 | 2.95 |
| Total |  |  | 7.55 |

**24.04** m TUBERÍA FUNDICIÓN DN300-300 mm 12" (02/01/2016)
6.75 m × 262.97 = 1775.05
Tubería de la red general municipal de agua de DN300 mm, realizada con tubo de fundición dúctil de 300 mm de diámetro nominal (12") y clase de presión C40, conforme a UNE-EN 545:201; te de tres bridas DN300-300 y válvula de compuerta de fundición con bridas DN300. Totalmente terminada, i/p.p. de piezas especiales, accesorios y medios auxiliares, sin incluir obra civil. Conforme a CTE DB HS-4. Medida la unidad terminada.
La partida se ejecutará según memoria técnica, pliego de condiciones, planos de proyecto, normas CTE, EHE-08 y NTE aplicables e indicaciones de la D.F. Medido en volumen teórico indicado en planos.

| Código | Ud | Descripción | Rendimiento | Precio | Importe |
|---|---|---|---|---|---|
| O01OB170 | h | Oficial 1ª fontanero calefactor | 0.9 | 20.05 | 18.05 |
| O01OB180 | h | Oficial 2ª fontanero calefactor | 0.2 | 16.04 | 3.21 |
| P17FED120 | u | Brida lisa roscada DN300 mm (material; 23/07/2017) | 0.3 | 143.86 | 43.16 |
| P17FEB520 | u | Te BBB fundición dúctil DN300-300 (material; 23/07/2017) | 0.167 | 588.91 | 98.35 |
| P17FED090 | u | Brida lisa roscada DN300 mm (material; 23/07/2017) | 0.167 | 143.86 | 24.02 |
| P17FA080 | m | Tubo fundición dúctil DN300 C40 i/junta elástica (material; 23/07/2017) | 1 | 69.76 | 69.76 |
| %PM0000000250 | % | Medios auxiliares (23/07/2017) | 2.5 % | 256.55 | 6.41 |
|  |  | Total |  |  | 262.97 |

| Medición | Uds. | Largo | Parcial |
|---|---|---|---|
| Desvío Tubería FD DN300 |  |  |  |
|  | 1 | 6.75 | 6.75 |
| Total |  |  | 6.75 |

**24.05** m TUBO PVC PARED COMPACTA JUNTA ELÁSTICA SN2 COLOR TEJA 500 mm (08/11/2013)
10.15 m × 98.1 = 995.72
Colector de saneamiento enterrado de PVC de pared compacta de color teja y rigidez 2 kN/m2; con un diámetro 500 mm y de unión por junta elástica. Colocado en zanja, sobre una cama de arena de río de 10 cm debidamente compactada y nivelada, relleno lateralmente y superiormente hasta 10 cm por encima de la generatriz con la misma arena; compactando esta hasta los riñones. Con p.p. de medios auxiliares y sin incluir la excavación ni el tapado posterior de las zanjas, s/ CTE-HS-5.
La partida se ejecutará según memoria técnica, pliego de condiciones, planos de proyecto, normas CTE, EHE-08 y NTE aplicables e indicaciones de la D.F. Medido en volumen teórico indicado en planos.

| Código | Ud | Descripción | Rendimiento | Precio | Importe |
|---|---|---|---|---|---|
| O01OA030 | h | Oficial primera | 0.39 | 19.86 | 7.75 |
| O01OA060 | h | Peón especializado | 0.39 | 23.3 | 9.09 |
| P01AA020 | m3 | Arena de río 0/6 mm (material; 12/06/2017) | 0.411 | 15.01 | 6.17 |
| P02CVM040 | u | Manguito H-H PVC s/tope junta elástica DN315 mm (material; 23/07/2017) | 0.2 | 111.66 | 22.33 |
| P02CVW010 | kg | Lubricante tubos PVC junta elástica (material; 23/07/2017) | 0.007 | 9.93 | 0.07 |
| P02TVO060 | m | Tubo PVC liso junta elástica SN2 D=500 mm (material; 23/07/2017) | 1 | 52.69 | 52.69 |
|  |  | Total |  |  | 98.1 |

| Medición | Uds. | Largo | Parcial |
|---|---|---|---|
| Desvío Tubería PVC 500 |  |  |  |
|  | 1 | 10.15 | 10.15 |
| Total |  |  | 10.15 |

**24.06** m2 RECRECIDO S/ LOSA BOVEDILLA POL. EXPANDIDO+CAPA COMPRESIÓN (02/01/2016)
46.3 m2 × 69.55 = 3220.17
Recrecido sobre losa a base de bovedillas de poliestireno expandido con capa de compresión de 5 cm de hormigón HA-25/P/20/I, elaborado en obra, mallazo de reparto 20x30x5,i/replanteo, (hasta una altura máxima de 65 cm), regleado, pasos para tuberías y colectores de instalaciones, limpieza, medios auxiliares, terminado. Según normas NTE y EHE-08. Componentes del hormigón, acero y bovedllas con marcado CE y DdP (Declaración de prestaciones) según Reglamento (UE) 305/2011.
La partida se ejecutará según memoria técnica, pliego de condiciones, planos de proyecto, normas CTE, EHE-08 y NTE aplicables e indicaciones de la D.F. Medido en volumen teórico indicado en planos.

| Código | Ud | Descripción | Rendimiento | Precio | Importe |
|---|---|---|---|---|---|
| O01OA030 | h | Oficial primera | 0.35 | 19.86 | 6.95 |
| O01OA050 | h | Ayudante | 0.35 | 17.68 | 6.19 |
| O01OA070 | h | Peón ordinario | 0.35 | 14.82 | 5.19 |
| P03BP300 | u | Casetón macizo 50x50x25 cm (material; 23/07/2017) | 8 | 5.88 | 47.04 |
| P03AM165 | m2 | Malla 20x30x4 cm 0,822 kg/m2 (material; 23/07/2017) | 1.2 | 0.72 | 0.86 |
| P01HA010 | m3 | Hormigón HA-25/P/20/I central | 0.052 | 63.93 | 3.32 |
|  |  | Total |  |  | 69.55 |

| Medición | Uds. | Largo | Ancho | Parcial |
|---|---|---|---|---|
| Base Galería |  |  |  |  |
|  | 1 | 23.15 | 2 | 46.30 |
| Total |  |  |  | 46.3 |

## 25 URBANIZACIÓN (08/11/2013)
Importe: 172195.36

**25.01** m2 DEMOLICIÓN SOLERAS H.A. <25 cm C/COMPRESOR (08/11/2013)
1080.99 m2 × 37.41 = 40439.84
Demolición de soleras de hormigón ligeramente armado con mallazo, hasta 15 cm de espesor, con compresor, incluso demolición de pavimento existente, ya sea adoquinado, piedra natural, asfalto, bordillo, etc., limpieza y retirada de escombros a pie de carga.
Están incluidos todos los desmontajes necesarios, apeos, elementos auxiliares, de protección y seguridad, tratamiento de los vertidos, cargas y descargas, transporte a vertedero autorizado o planta de gestión de residuos así como la elaboración de la documentación justificativa del correcto tratamiento del residuo según la normativa vigente, i.p.p. de medios auxiliares, de elevación y andamiajes, de retirada de elementos sobrantes a vertedero, limpieza diaria de tajos y limpieza final de obra. Medición de superficie realmente ejecutada.

| Código | Ud | Descripción | Rendimiento | Precio | Importe |
|---|---|---|---|---|---|
| O01OA060 | h | Peón especializado | 0.84 | 23.3 | 19.57 |
| O01OA070 | h | Peón ordinario | 0.84 | 14.82 | 12.45 |
| M06CM040 | h | Compre.port.diesel m.p. 10 m3/min. 7 bar | 0.55 | 8 | 4.40 |
| M06MP110 | h | Martillo manual perforador neumat.20 kg | 0.55 | 1.8 | 0.99 |
|  |  | Total |  |  | 37.41 |

| Medición | Uds. | Largo | Ancho | Parcial |
|---|---|---|---|---|
| Zona de Intervención |  |  |  |  |
|  | 1 | 530 |  | 530.00 |
|  | 1 | 845 |  | 845.00 |
| a descontar galería conexión (medida aparte) |  |  |  |  |
|  | -1 | 23.15 | 12.7 | -294.01 |
| Total |  |  |  | 1080.99 |

**25.02** m2 DEMOLICIÓN PAVIMENTOS C/COMPRESOR (08/11/2013)
1080.99 m2 × 14.85 = 16052.70
Demolición de pavimentos de adoquinados, asfaltado, bordillo, loseta prefabricada, etc., recibidos con mortero de cemento, con compresor, limpieza y retirada de escombros a pie de carga. Están incluidos todos los desmontajes necesarios, apeos, elementos auxiliares, de protección y seguridad, tratamiento de los vertidos, cargas y descargas, transporte a vertedero autorizado o planta de gestión de residuos así como la elaboración de la documentación justificativa del correcto tratamiento del residuo según la normativa vigente, i.p.p. de medios auxiliares, de elevación y andamiajes, de retirada de elementos sobrantes a vertedero, limpieza diaria de tajos y limpieza final de obra. Medición de superficie realmente ejecutada.
Están incluidos todos los desmontajes necesarios, apeos, elementos auxiliares, de protección y seguridad, tratamiento de los vertidos, cargas y descargas, transporte a vertedero autorizado o planta de gestión de residuos así como la elaboración de la documentación justificativa del correcto tratamiento del residuo según la normativa vigente, i.p.p. de medios auxiliares, de elevación y andamiajes, de retirada de elementos sobrantes a vertedero, limpieza diaria de tajos y limpieza final de obra. Medición de superficie realmente ejecutada.

| Código | Ud | Descripción | Rendimiento | Precio | Importe |
|---|---|---|---|---|---|
| O01OA060 | h | Peón especializado | 0.34 | 23.3 | 7.92 |
| O01OA070 | h | Peón ordinario | 0.34 | 14.82 | 5.04 |
| M06CM030 | h | Compresor portátil diesel media presión 5 m3/min 7 bar | 0.22 | 5.89 | 1.30 |
| M06MI010 | h | Martillo manual picador neumático 9 kg | 0.22 | 2.68 | 0.59 |
|  |  | Total |  |  | 14.85 |

| Medición | Uds. | Largo | Ancho | Parcial |
|---|---|---|---|---|
| Zona de Intervención |  |  |  |  |
|  | 1 | 530 |  | 530.00 |
|  | 1 | 845 |  | 845.00 |
| a descontar galería conexión (medida aparte) |  |  |  |  |
|  | -1 | 23.15 | 12.7 | -294.01 |
| Total |  |  |  | 1080.99 |

**25.03** m LEVANTADO BORDILLO C/COMPRESOR (10/11/2013)
315 m × 14.57 = 4589.55
Demolición de bordillo de cualquier tipo de material, incluido hormigón base para su recibido con martillo eléctrico, incluso limpieza y retirada de escombros a pie de carga. Están incluidos todos los desmontajes necesarios, apeos, elementos auxiliares, de protección y seguridad, tratamiento de los vertidos, cargas y descargas, transporte a vertedero autorizado o planta de gestión de residuos así como la elaboración de la documentación justificativa del correcto tratamiento del residuo según la normativa vigente.
Están incluidos todos los desmontajes necesarios, apeos, elementos auxiliares, de protección y seguridad, tratamiento de los vertidos, cargas y descargas, transporte a vertedero autorizado o planta de gestión de residuos así como la elaboración de la documentación justificativa del correcto tratamiento del residuo según la normativa vigente, i.p.p. de medios auxiliares, de elevación y andamiajes, de retirada de elementos sobrantes a vertedero, limpieza diaria de tajos y limpieza final de obra. Medición de superficie realmente ejecutada.

| Código | Ud | Descripción | Rendimiento | Precio | Importe |
|---|---|---|---|---|---|
| O01OA040 | h | Oficial segunda | 0.3 | 27.43 | 8.23 |
| O01OA070 | h | Peón ordinario | 0.3 | 14.82 | 4.45 |
| M06CM030 | h | Compresor portátil diesel media presión 5 m3/min 7 bar | 0.22 | 5.89 | 1.30 |
| M06MI010 | h | Martillo manual picador neumático 9 kg | 0.22 | 2.68 | 0.59 |
|  |  | Total |  |  | 14.57 |

| Medición | Uds. | Largo | Parcial |
|---|---|---|---|
| Zona de Intervención |  |  |  |
|  | 1 | 315 | 315.00 |
| Total |  |  | 315 |

**25.04** m2 SOLERA HORMIGÓN ARMADO HA-25/P/20/IIa e=15cm #15x15x6 (02/01/2016)
1375 m2 × 17.61 = 24213.75
Solera de hormigón armado HA-25/P/20/IIa de 15 cm de espesor, elaborado en obra, i/vertido, colocación y armado con mallazo 15x15x6, p.p. de juntas, aserrado de las mismas y fratasado, previa preparación del terreno, compactado por medios mecánicos, regado, refino, y p.p. medios auxiliares. Según NTE-RSS y EHE-08. Componentes del hormigón y acero con marcado CE y DdP (Declaración de prestaciones) según Reglamento (UE) 305/2011.
La partida se ejecutará según memoria técnica, pliego de condiciones, planos de proyecto, normas CTE, EHE-08 y NTE aplicables e indicaciones de la D.F. Medido en volumen teórico indicado en planos.

| Código | Ud | Descripción | Rendimiento | Precio | Importe |
|---|---|---|---|---|---|
| E04SEH025 | m3 | HORMIGÓN HM-25/P/20/IIa V.MANUAL SOLERA (material; 23/07/2017) | 0.15 | 99.5 | 14.93 |
| E04AM060 | m2 | MALLA 15x15 cm D=6 mm | 1 | 2.68 | 2.68 |
|  |  | Total |  |  | 17.61 |

| Medición | Uds. | Largo | Parcial |
|---|---|---|---|
| Zona de Intervención |  |  |  |
|  | 1 | 530 | 530.00 |
|  | 1 | 845 | 845.00 |
| Total |  |  | 1375 |

**25.05** m2 PAVIMENTO ADOQUÍN GRANITO GRIS 15x10x8 (12/06/2017)
530 m2 × 46.67 = 24735.10
Pavimento de adoquines de granito gris, corte de cantera, de 15x10x8 cm, sentados sobre capa de mortero de cemento, de 8 cm de espesor, afirmados con maceta y retacado de juntas, barrido, regado con agua, limpieza y curado periódico durante 15 días, terminado. Adoquín y áridos con marcado CE y DdP (Declaración de prestaciones) según Reglamento (UE) 305/2011.Totalmente terminado, nivelado y listo, i.p.p. de medios auxiliares, de elevación y andamiajes, de retirada de escombros a vertedero, protección de la unidad hasta recepción, con reposición de éstos en caso de rotura, limpieza diaria de tajos y limpieza final de obra.
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB070 | h. | Oficial cantero | 0.35 | 8.41 | 2.94 |
| O01OB080 | h | Ayudante cantero | 0.35 | 18.01 | 6.30 |
| O01OA070 | h | Peón ordinario | 0.25 | 14.82 | 3.71 |
| P01DW050 | m3 | Agua | 0.02 | 1.12 | 0.02 |
| P08XVA270_1 |  | Adoquín granito 15x10x8 cm (material; 23/07/2017) | 1 | 33 | 33.00 |
| P01AA950 |  | Arena caliza machaqueo sacos 0,3 mm (material; 23/07/2017) | 2 | 0.35 | 0.70 |
|  |  | Total |  |  | 46.67 |

| Medición | Uds. | Largo | Parcial |
|---|---|---|---|
| Urbanización |  |  |  |
|  | 1 | 530 | 530.00 |
| Total |  |  | 530 |

**25.06** m2 PAV. BALDOSA GRANITO 60x40x7 cm (12/06/2017)
845 m2 × 38.81 = 32794.45
Pavimento de losas de dimensiones 60x40x7cm de piedra de granito gris, sentadas sobre cama de arena de río de 10 cm. de espesor, i/retacado, rejuntado con mortero y lechada de cemento y limpieza, terminado. Losas con marcado CE y DdP (Declaración de prestaciones) según Reglamento (UE) 305/2011.Totalmente terminado, nivelado y listo, i.p.p. de medios auxiliares, de elevación y andamiajes, de retirada de escombros a vertedero, protección de la unidad hasta recepción, con reposición de éstos en caso de rotura, limpieza diaria de tajos y limpieza final de obra
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OB070 | h. | Oficial cantero | 0.4 | 8.41 | 3.36 |
| O01OB080 | h | Ayudante cantero | 0.4 | 18.01 | 7.20 |
| O01OA070 | h | Peón ordinario | 0.2 | 14.82 | 2.96 |
| P01AA020 | m3 | Arena de río 0/6 mm | 0.1 | 15.01 | 1.50 |
| P08XVP020_1 | m2 | Losa 60x40x7cm (material; 23/07/2017) | 1.1 | 21.5 | 23.65 |
| A01L020 | m3 | LECHADA CEMENTO CEM II/B-P 32,5 N (material; 12/06/2017) | 0.002 | 67.77 | 0.14 |
|  |  | Total |  |  | 38.81 |

| Medición | Uds. | Largo | Parcial |
|---|---|---|---|
| Urbanización |  |  |  |
|  | 1 | 845 | 845.00 |
| Total |  |  | 845 |

**25.07** m BORDILLO GRANITO GRIS FLAMEADO 20X80cm e=8 cm (12/06/2017)
315 m × 53.18 = 16751.70
Bordillo recto de granito gris flameado 20x80 cm de 8 cm de espesor colocado sobre solera de hormigón HM-20/P/20/I, i/excavación necesaria, rejuntado y limpieza. Bordillo y componentes de hormigón con marcado CE y DdP (Declaración de prestaciones) según Reglamento (UE) 305/2011.Totalmente terminado, nivelado y listo, i.p.p. de medios auxiliares, de elevación y andamiajes, de retirada de escombros a vertedero, protección de la unidad hasta recepción, con reposición de éstos en caso de rotura, limpieza diaria de tajos y limpieza final de obra
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OA130 | h | Cuadrilla E | 0.3 | 32.26 | 9.68 |
| P08XBB120 | m | Bordillo granito mecanizado abujardado 22-20x80 cm (material; 21/09/2017) | 1 | 40 | 40.00 |
| P01HM010 | m3 | Hormigón HM-20/P/20/I central (material; 23/07/2017) | 0.05 | 70 | 3.50 |
|  |  | Total |  |  | 53.18 |

| Medición | Uds. | Largo | Parcial |
|---|---|---|---|
| Urbanización |  |  |  |
|  | 1 | 315 | 315.00 |
| Total |  |  | 315 |

**25.08** m BORDILLO GRANITO GRIS FLAMEADO 40X80cm e=8 cm (12/06/2017)
17.6 m × 65.18 = 1147.17
Bordillo recto de granito gris flameado 40x80 cm de 8 cm de espesor colocado sobre solera de hormigón HM-20/P/20/I, i/excavación necesaria, rejuntado y limpieza. Bordillo y componentes de hormigón con marcado CE y DdP (Declaración de prestaciones) según Reglamento (UE) 305/2011.Totalmente terminado, nivelado y listo, i.p.p. de medios auxiliares, de elevación y andamiajes, de retirada de escombros a vertedero, protección de la unidad hasta recepción, con reposición de éstos en caso de rotura, limpieza diaria de tajos y limpieza final de obra
Incluye replanteo previo especial, elaboración y entrega de planos de taller para la verificación de la Dirección Facultativa. En caso necesario se realizará una muestra previa. La partida se ejecutará según, Pliego Particular, y cumplimiento y conformidad con lo establecido en el CTE (documentos de origen, hoja de suministro y etiquetado; certificado de garantía del fabricante; documentos de conformidad o autorizaciones administrativas exigidas reglamentariamente, incluida la documentación correspondiente al marcado CE de los productos de construcción, cuando sea pertinente, de acuerdo con las disposiciones que sean transposición de las Directivas Europeas que afecten al producto suministrado), normas UNE aplicables e indicaciones de la Dirección Facultativa.

| Código | Ud | Descripción | Rendimiento | Precio | Importe |
|---|---|---|---|---|---|
| O01OA130 | h | Cuadrilla E | 0.3 | 32.26 | 9.68 |
| P08XBB121 | m | Bordillo granito mecanizado abujardado 40x80 cm (material; 21/09/2017) | 1 | 52 | 52.00 |
| P01HM010 | m3 | Hormigón HM-20/P/20/I central | 0.05 | 70 | 3.50 |
|  |  | Total |  |  | 65.18 |

| Medición | Uds. | Largo | Parcial |
|---|---|---|---|
| Urbanizacion | 1 | 17.6 | 17.60 |
| Total |  |  | 17.6 |

**25.09** ud BOLARDO MODELO BARCELONA (02/01/2016)
20 ud × 69.73 = 1394.60
Suministro y colocación de bolardo C-43 de la marca FABREGAS modelo BARCELONA o similar indicado en plano A11 de proyecto. Incluso pletinas de base, anclajes, pernios de tubo de acero de 20 mm de diámetro con extremos roscados, soldaduras, preparación, piezas especiales y material auxiliar, incluyendo suministro y colocación de todos los materiales necesarios en obra. Las piezas metálicas tendrán acabado cincado y pintado en poliéster. Totalmente terminado y montado según detalle en planos.
Cumplimientos obligatorios:
Cumpliendo la normativa europea UNE-EN correspondiente en el momento de la ejecución de la obra.
La ejecución se hará según la planificación general de la obra y en las fases que sean necesarias por las necesidades de coordinación del conjunto de acabados de la obra y de instalaciones, montando y desmontando las placas, perfilería y demás elementos del sistema las veces que sean necesarias para una coordinación de obra óptima.
Totalmente terminado y listo para y pintar o decorar, i.p.p. de retirada de escombros a vertedero, limpieza diaria de tajos y limpieza final de obra, medios auxiliares, de elevación y andamiajes.
Antes del comienzo de los trabajos, se ejecutarán los planos de taller para revisión y visto bueno de la Dirección Facultativa, sobre los cuales se realizará una muestra en obra, a tamaño real, de la unidad o sistema constructivo de la que forme parte esta partida para su aprobación

| Código | Ud | Descripción | Rendimiento | Precio | Importe |
|---|---|---|---|---|---|
| O01OA090 | h | Cuadrilla A | 1 | 42.53 | 42.53 |
| P29RBF030_1 | u | Bolardo modelo barcelona fábregas (material; 23/07/2017) | 1 | 22.44 | 22.44 |
| P01DW090 | ud | Pequeño material | 4 | 1.19 | 4.76 |
|  |  | Total |  |  | 69.73 |

**25.10** ud ARQUETA LADRILLO REGISTRO 63x51x70 cm (08/11/2013)
10 ud × 124.15 = 1241.50
Arqueta de registro de 63x51x70 cm de medidas interiores, construida con fábrica de ladrillo perforado tosco de 1/2 pie de espesor, recibido con mortero de cemento M-5, colocado sobre solera de hormigón en masa HM-20/P/40/I de 10 cm de espesor, ligeramente armada con mallazo, enfoscada y bruñida por el interior con mortero de cemento CSIV-W2, y con tapa de fundición modelo Ayuntamiento Zaragoza, terminada y con p.p. de medios auxiliares, incluso excavación de tierras previa, por medios mecánicos y refino posterior, y relleno y compactado posterior. Según UNE-EN 998-1:2010 y UNE-EN 998-2:2004.
La partida se ejecutará según memoria técnica, pliego de condiciones, planos de proyecto, normas CTE, EHE-08 y NTE aplicables e indicaciones de la D.F. Medido en volumen teórico indicado en planos.

| Código | Ud | Descripción | Rendimiento | Precio | Importe |
|---|---|---|---|---|---|
| O01OA030 | h | Oficial primera | 2.4 | 19.86 | 47.66 |
| O01OA060 | h | Peón especializado | 1.2 | 23.3 | 27.96 |
| MO0008 | h. | Maquinista o conductor | 0.1 | 32.54 | 3.25 |
| MO0006 | h. | Peón especializado | 0.1 | 23.3 | 2.33 |
| MQ0047 | h. | Retroexcavadora | 0.1 | 30 | 3.00 |
| P01HM020 | m3 | Hormigón HM-20/P/40/I central (material; 23/07/2017) | 0.069 | 70.6 | 4.87 |
| P01LT020 | mu | Ladrillo perforado tosco 24x11,5x7 cm | 0.09 | 51.57 | 4.64 |
| P01MC040 | m3 | Mortero cemento gris CEM-II/B-M 32,5 M-5 (material; 23/07/2017) | 0.04 | 64.03 | 2.56 |
| P04RR070 | kg | Mortero revoco CSIV-W2 (material; 23/07/2017) | 1.55 | 1.37 | 2.12 |
| P03AM070 | m2 | Malla 15x30x5 cm 1,541 kg/m2 (material; 23/07/2017) | 0.7 | 1.14 | 0.80 |
| P02EAT040_1 | u | Tapa cuadrada fundición modelo Ayto. Zaragoza (material; 23/07/2017) | 1 | 24.96 | 24.96 |
|  |  | Total |  |  | 124.15 |

**25.11** m CANAL RECOGIDA AGUA GRANITO Y SUMIDERO ACERO INOX (08/11/2013)
125 m × 70.68 = 8835.00
Canal de desagüe, formado por piezas especiales de granito de 60x40x12 cm y sumideros de acero inoxidable cada 15ml, colocadas directamente sobre firme compactado, se incluye la p.p. de la instalación de saneamiento y acometida a la existente, así como todos los trabajos necesarios para dejar la unidad totalmente terminada, i/p.p. de junta de sellado, limpieza y p.p. medios auxiliares-
La partida se ejecutará según memoria técnica, pliego de condiciones, planos de proyecto, normas CTE, EHE-08 y NTE aplicables e indicaciones de la D.F. Medido en volumen teórico indicado en planos.

| Código | Ud | Descripción | Rendimiento | Precio | Importe |
|---|---|---|---|---|---|
| O01OA030 | h | Oficial primera | 1 | 19.86 | 19.86 |
| O01OA060 | h | Peón especializado | 1 | 23.3 | 23.30 |
| A02A010 | m3 | MORTERO CEMENTO M-10 AMASADO A MANO (material; 12/06/2017) | 0.008 | 93.45 | 0.75 |
| P02EU070_1 | m | Piezas especiales granito (material; 23/07/2017) | 1 | 23.84 | 23.84 |
| P02EU100_1 | m | Junta sellado canal de evacuación (material; 23/07/2017) | 0.3 | 0.98 | 0.29 |
| P02EDW070_1 | u | Sumidero Acero Inoxidable 30x30cm (material; 23/07/2017) | 0.06 | 44 | 2.64 |
|  |  | Total |  |  | 70.68 |

## 26 CONTROL DE CALIDAD (02/01/2016)
Importe: 14729.14

### 26.01 LADRILLO CERÁMICO Y MORTEROS (02/01/2016)
Importe: 3098.21

**26.01.01** u RESISTENCIA A COMPRESIÓN (02/01/2016)
2 u × 108.43 = 216.86
Ensayo para determinar la resistencia a compresión de ladrillos cerámicos, s/ UNE-EN 772-1:2011.

| Código | Ud | Descripción | Rendimiento | Precio | Importe |
|---|---|---|---|---|---|
| P32FCF120 | u | Resistencia a compresión (material; 02/01/2016) | 1 | 108.43 | 108.43 |
|  |  | Total |  |  | 108.43 |

Claves: resistencia, cerámico, ladrillo, compresión, ensayo

**26.01.02** u SUCCIÓN (02/01/2016)
2 u × 57.47 = 114.94
Ensayo para determinación de la succión de ladrillos cerámicos, s/ UNE-EN 772-11:2011.

| Código | Ud | Descripción | Rendimiento | Precio | Importe |
|---|---|---|---|---|---|
| P32FCF050 | u | Succión de agua (material; 02/01/2016) | 1 | 57.47 | 57.47 |
|  |  | Total |  |  | 57.47 |

Claves: cerámico, ensayo, ladrillo, succión

**26.01.03** u INCLUSIONES CALCÁREAS (02/01/2016)
2 u × 28.09 = 56.18
Ensayo para determinar las inclusiones calcáreas, s/ UNE 67039:1993.

| Código | Ud | Descripción | Rendimiento | Precio | Importe |
|---|---|---|---|---|---|
| P32FCF090 | u | Inclusiones calcáreas (material; 02/01/2016) | 1 | 28.09 | 28.09 |
|  |  | Total |  |  | 28.09 |

Claves: cal, ensayo

**26.01.04** u CARACTERÍSTICAS GEOMÉTRICAS (02/01/2016)
2 u × 93.84 = 187.68
Ensayo para determinación de las características estructurales y la masa, s/ UNE-EN 771-1:2011, y las dimensiones y forma, s/ UNE-EN 772-16:2011, de ladrillos cerámicos.

| Código | Ud | Descripción | Rendimiento | Precio | Importe |
|---|---|---|---|---|---|
| P32FCF010 | u | Defectos estructurales (material; 02/01/2016) | 1 | 20.52 | 20.52 |
| P32FCF020 | u | Características geométricas (material; 02/01/2016) | 1 | 31.25 | 31.25 |
| P32FCF030 | u | Planicidad (material; 02/01/2016) | 1 | 42.07 | 42.07 |
|  |  | Total |  |  | 93.84 |

Claves: cerámico, dimensión, ladrillo, masa, estructura, ensayo, geométrico

**26.01.05** u ANÁLISIS MECÁNICO CEMENTOS (02/01/2016)
15 u × 168.17 = 2522.55
Comprobación de la conformidad de las características mecánicas de un cemento para fabricación de morteros, mediante la realización de ensayos de laboratorio para determinar la resistencia a compresión, s/ UNE-EN 196-1:2005, y el tiempo de fraguado y la estabilidad en volumen, s/ UNE-EN 196-3:2005+A1:2009.

| Código | Ud | Descripción | Rendimiento | Precio | Importe |
|---|---|---|---|---|---|
| P32HCC010 | u | Resistencias mecánicas (material; 02/01/2016) | 1 | 98.4 | 98.40 |
| P32HCC020 | u | Tiempo de fraguado (material; 02/01/2016) | 1 | 31.27 | 31.27 |
| P32HCC030 | u | Expansión (material; 02/01/2016) | 1 | 38.5 | 38.50 |
|  |  | Total |  |  | 168.17 |

Claves: tiempo, ensayo, análisis, mortero, fraguado, cemento, compresión, laboratorio, fabricación, conformidad, comprobación, mecánico, resistencia, estable

### 26.02 AISLAMIENTO E IMPERMEABILIZACION (02/01/2016)
Importe: 698.14

**26.02.01** u ESPESOR AISLAMIENTO PROYECTADO (02/01/2016)
2 u × 33.54 = 67.08
Ensayo para determinación in situ del espesor de la capa de aislamiento proyectado de espuma de poliuretano, s/UNE-EN 14315:2013.

| Código | Ud | Descripción | Rendimiento | Precio | Importe |
|---|---|---|---|---|---|
| P32FAA010 | u | Espesor in situ (material; 02/01/2016) | 1 | 33.54 | 33.54 |
|  |  | Total |  |  | 33.54 |

Claves: poliuretano, espuma, capa, aislamiento, proyección, ensayo

**26.02.02** u DENSIDAD AISLAMIENTO PROYECTADO (02/01/2016)
2 u × 25.92 = 51.84
Ensayo para determinación de la densidad aparente de la capa de aislamiento proyectado de espuma de poliuretano, s/UNE-EN 14315:2013.

| Código | Ud | Descripción | Rendimiento | Precio | Importe |
|---|---|---|---|---|---|
| P32FAA020 | u | Densidad in situ (material; 02/01/2016) | 1 | 25.92 | 25.92 |
|  |  | Total |  |  | 25.92 |

Claves: espuma, ensayo, poliuretano, capa, proyección, aislamiento, densidad

**26.02.03** u RESISTENCIA AL CALOR (02/01/2016)
2 u × 95.28 = 190.56
Ensayo para determinación de la resistencia al calor y de la pérdida por calentamiento de láminas bituminosas para impermeabilizaciones, s/ UNE 104281-6-3:1990

| Código | Ud | Descripción | Rendimiento | Precio | Importe |
|---|---|---|---|---|---|
| P32FAI040 | u | Resistencia al calor (material; 02/01/2016) | 1 | 54.62 | 54.62 |
| P32FAI120 | u | Pérdida por calentamiento (material; 02/01/2016) | 1 | 40.66 | 40.66 |
|  |  | Total |  |  | 95.28 |

Claves: ensayo, calor, pérdida, impermeable, resistencia, betún, lámina

**26.02.04** u PLEGABILIDAD (02/01/2016)
2 u × 57.51 = 115.02
Ensayo para determinación de la plegabilidad a diferentes temperaturas de láminas bituminosas para impermeabilizaciones.

| Código | Ud | Descripción | Rendimiento | Precio | Importe |
|---|---|---|---|---|---|
| P32FAI030 | u | Plegabilidad (material; 02/01/2016) | 1 | 57.51 | 57.51 |
|  |  | Total |  |  | 57.51 |

Claves: betún, lámina, impermeable, ensayo, plegable, temperatura

**26.02.05** u CARACTERÍSTICAS GEOMÉTRICAS (02/01/2016)
2 u × 39.56 = 79.12
Ensayo para la determinación del espesor y la masa de láminas bituminosas para impermeabilizaciones, s/UNE EN1849-1:2000.

| Código | Ud | Descripción | Rendimiento | Precio | Importe |
|---|---|---|---|---|---|
| P32FAI010 | u | Características geométricas (material; 02/01/2016) | 1 | 39.56 | 39.56 |
|  |  | Total |  |  | 39.56 |

Claves: ensayo, geométrico, impermeable, betún, masa, lámina

**26.02.06** u PROPIEDADES DE TRACCIÓN (02/01/2016)
2 u × 97.26 = 194.52
Ensayo para determinación de la resistencia a tracción y del alargamiento de rotura de láminas bituminosas para impermeabilizaciones, s/ UNE EN 12311-1:2000.

| Código | Ud | Descripción | Rendimiento | Precio | Importe |
|---|---|---|---|---|---|
| P32FAI020 | u | Tracción y alargamiento rotura (material; 02/01/2016) | 1 | 97.26 | 97.26 |
|  |  | Total |  |  | 97.26 |

Claves: ensayo, rotura, resistencia, betún, impermeable, propiedad, tracción, lámina

### 26.03 PIEDRA NATURAL (02/01/2016)
Importe: 740.22

**26.03.01** u ABSORCIÓN (02/01/2016)
3 u × 36.91 = 110.73
Ensayo para la determinación del grado de absorción de agua de piedras naturales s/ UNE-EN 13755:2008 o UNE-EN 12326-2:2012.

| Código | Ud | Descripción | Rendimiento | Precio | Importe |
|---|---|---|---|---|---|
| P32FP030 | u | Coeficiente de absorción de agua (material; 02/01/2016) | 1 | 36.91 | 36.91 |
|  |  | Total |  |  | 36.91 |

Claves: natural, agua, graduación, ensayo, piedra, absorción

**26.03.02** u CARACTERÍSTICAS GEOMÉTRICAS (02/01/2016)
3 u × 58.6 = 175.80
Ensayo para la determinación de las tolerancias dimensionales, los defectos y el aspecto, de piedras naturales s/ UNE-EN 1341:2013, UNE-EN 1469:2005, UNE-EN 12058:2005, UNE-EN 12326-2:2012, UNE-EN 13373:2003.

| Código | Ud | Descripción | Rendimiento | Precio | Importe |
|---|---|---|---|---|---|
| P32FP020 | u | Características geométricas (material; 02/01/2016) | 1 | 58.6 | 58.60 |
|  |  | Total |  |  | 58.6 |

Claves: tolerancia, ensayo, piedra, defecto, dimensión, geométrico, natural

**26.03.03** u RESISTENCIA A FLEXIÓN (02/01/2016)
3 u × 78.77 = 236.31
Ensayo para la determinación de la resistencia a flexión y de la carga de rotura de piedras naturales s/ UNE-EN 12372:2007 o UNE-EN 12326-2:2012.

| Código | Ud | Descripción | Rendimiento | Precio | Importe |
|---|---|---|---|---|---|
| P32FP090 | u | Resistencia a flexión (material; 02/01/2016) | 1 | 78.77 | 78.77 |
|  |  | Total |  |  | 78.77 |

Claves: rotura, resistencia, flexión, carga, natural, ensayo, piedra

**26.03.04** u RESISTENCIA AL DESLIZAMIENTO (02/01/2016)
3 u × 72.46 = 217.38
Ensayo para la determinación de la resistencia al resbalamiento/deslizamiento de piedras naturales s/ UNE-EN 1341:2013 o UNE-EN 14231:2004.

| Código | Ud | Descripción | Rendimiento | Precio | Importe |
|---|---|---|---|---|---|
| P32FP140 | u | Resistencia al resbalamiento (material; 02/01/2016) | 1 | 72.46 | 72.46 |
|  |  | Total |  |  | 72.46 |

Claves: piedra, resistencia, deslizador, ensayo, natural

### 26.04 TERRAZO (02/01/2016)
Importe: 453.52

**26.04.01** u ABSORCIÓN TOTAL (02/01/2016)
1 u × 36.46 = 36.46
Ensayo para la determinación del grado de absorción de agua de baldosas de hormigón para interior, s/ UNE-EN 13748-1/2:2005 o UNE-EN 1339:2004.

| Código | Ud | Descripción | Rendimiento | Precio | Importe |
|---|---|---|---|---|---|
| P32FHI020 | u | Absorción de agua (material; 02/01/2016) | 1 | 36.46 | 36.46 |
|  |  | Total |  |  | 36.46 |

Claves: graduación, absorción, interior, hormigón, agua, ensayo, baldosa

**26.04.02** u CARACTERÍSTICAS GEOMÉTRICAS (02/01/2016)
1 u × 61.23 = 61.23
Ensayo para la determinación de los requisitos dimensionales, características superficiales y aspecto visual de baldosas de hormigón para interior, conforme a UNE-EN 13748:2005 y UNE 127748:2012.

| Código | Ud | Descripción | Rendimiento | Precio | Importe |
|---|---|---|---|---|---|
| P32FHI010 | u | Características geométricas (material; 02/01/2016) | 1 | 61.23 | 61.23 |
|  |  | Total |  |  | 61.23 |

Claves: hormigón, superficie, ensayo, interior, geométrico, dimensión, baldosa

**26.04.03** u RESISTENCIA AL IMPACTO (02/01/2016)
1 u × 72.18 = 72.18
Ensayo para la determinación de la resistencia al impacto de baldosas de hormigón para interior, s/ UNE 127748:2012.

| Código | Ud | Descripción | Rendimiento | Precio | Importe |
|---|---|---|---|---|---|
| P32FHI060 | u | Resistencia al impacto (material; 02/01/2016) | 1 | 72.18 | 72.18 |
|  |  | Total |  |  | 72.18 |

Claves: resistencia, impacto, ensayo, baldosa, hormigón, interior

**26.04.04** u RESISTENCIA A FLEXIÓN (02/01/2016)
1 u × 101.62 = 101.62
Ensayo para la determinación de la resistencia a flexión de baldosas de hormigón para interior, s/ UNE-EN 13748-1/2:2005 o UNE-EN 1339:2004.

| Código | Ud | Descripción | Rendimiento | Precio | Importe |
|---|---|---|---|---|---|
| P32FHI050 | u | Resistencia a flexión y carga rotura (material; 02/01/2016) | 1 | 101.62 | 101.62 |
|  |  | Total |  |  | 101.62 |

Claves: hormigón, ensayo, resistencia, flexión, baldosa, interior

**26.04.05** u RESISTENCIA AL DESGASTE (02/01/2016)
1 u × 109.57 = 109.57
Ensayo para la determinación de la resistencia al desgaste de baldosas de hormigón para interior, s/ UNE-EN 13748-1:2005 o UNE-EN 1339:2004.

| Código | Ud | Descripción | Rendimiento | Precio | Importe |
|---|---|---|---|---|---|
| P32FHI040 | u | Resistencia al desgaste (material; 02/01/2016) | 1 | 109.57 | 109.57 |
|  |  | Total |  |  | 109.57 |

Claves: desgaste, hormigón, ensayo, interior, resistencia, baldosa

**26.04.06** u RESISTENCIA AL DESLIZAMIENTO (02/01/2016)
1 u × 72.46 = 72.46
Ensayo para la determinación de la resistencia al deslizamiento/resbalamiento de baldosas de hormigón para interior, s/ UNE-EN 13748-1 /2:2005 o UNE-EN 1339:2004.

| Código | Ud | Descripción | Rendimiento | Precio | Importe |
|---|---|---|---|---|---|
| P32FHI070 | u | Resistencia al resbalamiento (material; 02/01/2016) | 1 | 72.46 | 72.46 |
|  |  | Total |  |  | 72.46 |

Claves: hormigón, baldosa, ensayo, deslizador, interior, resistencia

### 26.05 BALDOSAS CERÁMICAS Y AZULEJOS (02/01/2016)
Importe: 1806.97

**26.05.01** u CARACTERÍSTICAS GEOMÉTRICAS (02/01/2016)
5 u × 61.23 = 306.15
Ensayo para comprobación de las características geométricas de baldosas cerámicas, s/UNE-EN ISO 10545-2:1998.

| Código | Ud | Descripción | Rendimiento | Precio | Importe |
|---|---|---|---|---|---|
| P32FCE010 | u | Características geométricas (material; 02/01/2016) | 1 | 61.23 | 61.23 |
|  |  | Total |  |  | 61.23 |

Claves: cerámico, baldosa, comprobación, ensayo, geométrico

**26.05.02** u ABSORCIÓN DE AGUA (02/01/2016)
5 u × 67.58 = 337.90
Ensayo para determinación del grado de absorción de agua de baldosas cerámicas, s/UNE-EN ISO 10545-3:1997.

| Código | Ud | Descripción | Rendimiento | Precio | Importe |
|---|---|---|---|---|---|
| P32FCE050 | u | Absorción de agua (material; 02/01/2016) | 1 | 67.58 | 67.58 |
|  |  | Total |  |  | 67.58 |

Claves: cerámico, graduación, agua, ensayo, absorción, baldosa

**26.05.03** u RESISTENCIA AL RAYADO (02/01/2016)
3 u × 34.94 = 104.82
Ensayo para determinación de la resistencia al rayado superficial de baldosas cerámicas.

| Código | Ud | Descripción | Rendimiento | Precio | Importe |
|---|---|---|---|---|---|
| P32FCE130 | u | Resistencia al rayado (material; 02/01/2016) | 1 | 34.94 | 34.94 |
|  |  | Total |  |  | 34.94 |

Claves: rayo, cerámico, resistencia, ensayo, baldosa, superficie

**26.05.04** u RESISTENCIA A LA ABRASIÓN SUPERFICIAL (02/01/2016)
3 u × 98.34 = 295.02
Ensayo para la determinación de la resistencia a la abrasión superficial de baldosas cerámicas, s/UNE-EN ISO 10545-7:1999.

| Código | Ud | Descripción | Rendimiento | Precio | Importe |
|---|---|---|---|---|---|
| P32FCE110 | u | Resistencia a la abrasión superficial (material; 02/01/2016) | 1 | 98.34 | 98.34 |
|  |  | Total |  |  | 98.34 |

Claves: resistencia, superficie, ensayo, baldosa, cerámico

**26.05.05** u RESISTENCIA QUÍMICA (02/01/2016)
5 u × 62.27 = 311.35
Ensayo para determinación de la resistencia a los ácidos y a los álcalis de baldosas cerámicas, s/UNE-EN ISO 10545-13:1998.

| Código | Ud | Descripción | Rendimiento | Precio | Importe |
|---|---|---|---|---|---|
| P32FCE080 | u | Resistencia química (material; 02/01/2016) | 1 | 62.27 | 62.27 |
|  |  | Total |  |  | 62.27 |

Claves: baldosa, cerámico, químico, resistencia, ensayo, ácido

**26.05.06** u RESISTENCIA A FLEXIÓN (02/01/2016)
5 u × 60.79 = 303.95
Ensayo para comprobación de la resistencia a flexión de baldosas cerámicas, s/UNE-EN ISO 10545-4:2015.

| Código | Ud | Descripción | Rendimiento | Precio | Importe |
|---|---|---|---|---|---|
| P32FCE120 | u | Resistencia a flexión y carga rotura (material; 02/01/2016) | 1 | 60.79 | 60.79 |
|  |  | Total |  |  | 60.79 |

Claves: ensayo, resistencia, baldosa, flexión, comprobación, cerámico

**26.05.07** u RESISTENCIA AL DESLIZAMIENTO (02/01/2016)
3 u × 9.28 = 27.84
Ensayo para la determinación de la resistencia al deslizamiento/resbalamiento de baldosas cerámicas, s/UNE-EN 13748-1:2005.

| Código | Ud | Descripción | Rendimiento | Precio | Importe |
|---|---|---|---|---|---|
| P32FCN160 | u | Resistencia al deslizamiento (material; 02/01/2016) | 1 | 9.28 | 9.28 |
|  |  | Total |  |  | 9.28 |

Claves: deslizador, resistencia, cerámico, baldosa, ensayo

**26.05.08** u CHOQUE TÉRMICO (02/01/2016)
2 u × 59.97 = 119.94
Ensayo para la determinación del choque térmico en baldosas esmaltadas, conforme a UNE-EN ISO 10545.

| Código | Ud | Descripción | Rendimiento | Precio | Importe |
|---|---|---|---|---|---|
| P32FCE160 | u | Choque térmico (material; 02/01/2016) | 1 | 59.97 | 59.97 |
|  |  | Total |  |  | 59.97 |

Claves: choque, baldosa, ensayo, térmico, esmalte

### 26.06 PLACAS DE YESO LAMINAR (02/01/2016)
Importe: 457.32

**26.06.01** u CARACTERÍSTICAS GEOMÉTRICAS (02/01/2016)
2 u × 38.37 = 76.74
Ensayo para comprobación de las dimensiones y masa de prefabricados de yeso, s/ UNE-EN 12859:2012 o UNE-EN 14246:2007.

| Código | Ud | Descripción | Rendimiento | Precio | Importe |
|---|---|---|---|---|---|
| P32FY040 | u | Características geométricas (material; 02/01/2016) | 1 | 38.37 | 38.37 |
|  |  | Total |  |  | 38.37 |

Claves: masa, yeso, dimensión, ensayo, prefabricado, geométrico, comprobación

**26.06.02** u RESISTENCIA A FLEXIÓN (02/01/2016)
2 u × 118.27 = 236.54
Ensayo para la determinación de la resistencia a flexión de prefabricados de yeso, s/ UNE-EN 12859:2012 o UNE-EN 14246:2007.

| Código | Ud | Descripción | Rendimiento | Precio | Importe |
|---|---|---|---|---|---|
| P32FY050 | u | Resistencia a flexión (material; 02/01/2016) | 1 | 118.27 | 118.27 |
|  |  | Total |  |  | 118.27 |

Claves: flexión, yeso, resistencia, prefabricado, ensayo

**26.06.03** u RESISTENCIA A IMPACTO (02/01/2016)
2 u × 72.02 = 144.04
Ensayo para la determinación de la resistencia al impacto de prefabricados de yeso, s/ UNE-EN 12859:2012.

| Código | Ud | Descripción | Rendimiento | Precio | Importe |
|---|---|---|---|---|---|
| P32FY060 | u | Resistencia al impacto (material; 02/01/2016) | 1 | 72.02 | 72.02 |
|  |  | Total |  |  | 72.02 |

Claves: yeso, impacto, resistencia, prefabricado, ensayo

### 26.07 CARPINTERIA DE ALUMINIO (02/01/2016)
Importe: 938.08

**26.07.01** u RESISTENCIA AL VIENTO CARPINTERÍAS (02/01/2016)
1 u × 310.02 = 310.02
Ensayo para comprobación de resistencia al viento de la carpintería de cualquier material, s/ UNE-EN 12211:2000.

| Código | Ud | Descripción | Rendimiento | Precio | Importe |
|---|---|---|---|---|---|
| P32CC110 | u | Preparación de carpintería para pruebas (material; 02/01/2016) | 1 | 104.48 | 104.48 |
| P32CC100 | u | Prueba de resistencia al viento (material; 02/01/2016) | 1 | 205.54 | 205.54 |
|  |  | Total |  |  | 310.02 |

Claves: material, ensayo, comprobación, carpintería, viento, resistencia

**26.07.02** u PERMEABILIDAD AL AIRE CARPINTERÍAS (02/01/2016)
1 u × 277.43 = 277.43
Ensayo para comprobación de la permeabilidad al aire de la carpintería de cualquier material, s/ UNE-EN 1026:2000.

| Código | Ud | Descripción | Rendimiento | Precio | Importe |
|---|---|---|---|---|---|
| P32CC110 | u | Preparación de carpintería para pruebas | 1 | 104.48 | 104.48 |
| P32CC080 | u | Prueba de permeabilidad al aire (material; 02/01/2016) | 1 | 172.95 | 172.95 |
|  |  | Total |  |  | 277.43 |

Claves: aire, carpintería, ensayo, comprobación, material, permeabilidad

**26.07.03** u ESTANQUEIDAD AL AGUA CARPINTERÍAS (02/01/2016)
1 u × 290.26 = 290.26
Ensayo para comprobación de la estanqueidad al agua de la carpintería de cualquier material, s/ UNE-EN 1027:2000.

| Código | Ud | Descripción | Rendimiento | Precio | Importe |
|---|---|---|---|---|---|
| P32CC110 | u | Preparación de carpintería para pruebas | 1 | 104.48 | 104.48 |
| P32CC090 | u | Prueba de estanqueidad al agua (material; 02/01/2016) | 1 | 185.78 | 185.78 |
|  |  | Total |  |  | 290.26 |

Claves: agua, material, carpintería, ensayo, estanquidad, comprobación

**26.07.04** u ESPESOR Y DUREZA (02/01/2016)
1 u × 60.37 = 60.37
Ensayo para la determinación de la dureza de la película, s/ UNE EN ISO 1522:2007 y el espesor de la película y la resistencia al calor, s/ UNE 48033:1980 y UNE-EN ISO 2808:2007.

| Código | Ud | Descripción | Rendimiento | Precio | Importe |
|---|---|---|---|---|---|
| P32RP070 | u | Espesor película (material; 02/01/2016) | 1 | 25.45 | 25.45 |
| P32RP080 | u | Dureza película (material; 02/01/2016) | 1 | 34.92 | 34.92 |
|  |  | Total |  |  | 60.37 |

Claves: resistencia, calor, ensayo, película, dureza

### 26.08 PINTURAS (27/06/2017)
Importe: 584.2

**26.08.01** u CONTENIDO DE MATERIA FIJA Y VOLATIL (27/06/2017)
4 u × 60.25 = 241.00
Ensayo para la determinación de contenido de materia fija y volatil, según normas UNE.

| Código | Ud | Descripción | Rendimiento | Precio | Importe |
|---|---|---|---|---|---|
| AÑLK655 | u | Contenido de materia fija y volatil (material; 27/06/2017) | 1 | 60.25 | 60.25 |
|  |  | Total |  |  | 60.25 |

**AGHAKÑA** u ADHERENCIA (material; 27/06/2017)
4 u × 50.2 = 200.80
Ensayo de adherencia de pinturas, según normas UNE.

| Código | Ud | Descripción | Rendimiento | Precio | Importe |
|---|---|---|---|---|---|
| ÑAJHHS | u | Adherencia (27/06/2017) | 1 | 50.2 | 50.20 |
|  |  | Total |  |  | 50.2 |

**AÑHGGÑHL** u ENVEJECIMIENTO ARTIFICIAL (material; 27/06/2017)
4 u × 35.6 = 142.40
Ensayo para la determinación del envejecimiento artificial de pinturas, según normas UNE.

| Código | Ud | Descripción | Rendimiento | Precio | Importe |
|---|---|---|---|---|---|
| 466634 | u | Envejecimiento artificial (27/06/2017) | 1 | 35.6 | 35.60 |
|  |  | Total |  |  | 35.6 |

### 26.09 PRUEBAS DE ESTANQUEIDAD (02/01/2016)
Importe: 2952.48

**26.09.01** u ESTANQUEIDAD EN FACHADAS (02/01/2016)
6 u × 290.26 = 1741.56
Ensayo para la comprobación de la estanqueidad al agua de la carpintería de cualquier material, s/UNE-EN 1027:2000

| Código | Ud | Descripción | Rendimiento | Precio | Importe |
|---|---|---|---|---|---|
| P32CC110 | u | Preparación de carpintería para pruebas | 1 | 104.48 | 104.48 |
| P32CC090 | u | Prueba de estanqueidad al agua | 1 | 185.78 | 185.78 |
|  |  | Total |  |  | 290.26 |

**26.09.02** u ESTANQUEIDAD CUBIERTAS (02/01/2016)
6 u × 142.46 = 854.76
Prueba de estanqueidad de cubiertas inclinadas, mediante regado con aspersores durante un periodo mínimo de 6 horas del 100% de la superficie a probar, comprobando filtraciones al interior durante las 48 horas siguientes.

| Código | Ud | Descripción | Rendimiento | Precio | Importe |
|---|---|---|---|---|---|
| O01OB520 | h | Equipo técnico laboratorio (mano de obra; 02/01/2016) | 2 | 71.23 | 142.46 |
|  |  | Total |  |  | 142.46 |

Claves: superficie, filtro, aspersor, hora, periodo, riego, inclinación, prueba, cubierta, estanquidad, comprobación, interior

**26.09.03** u ESTANQUEIDAD POR ROCIADORES (02/01/2016)
2 u × 178.08 = 356.16
Prueba de estanqueidad de azoteas, con criterios s/ CTE-DB-HS-1, en paños en los que no es posible conseguir la inundación, mediante regado con aspersores durante un periodo mínimo de 48 horas, comprobando las filtraciones al interior.

| Código | Ud | Descripción | Rendimiento | Precio | Importe |
|---|---|---|---|---|---|
| O01OB520 | h | Equipo técnico laboratorio | 2.5 | 71.23 | 178.08 |
|  |  | Total |  |  | 178.08 |

Claves: azotea, interior, filtro, comprobación, hora, periodo, riego, prueba, estanquidad, inundación, aspersor

### 26.10 INSTALACIONES (27/06/2017)
Importe: 3000

**AÑHGAHG** u ENSAYOS INSTALACIONES (material; 27/06/2017)
1 u × 3000 = 3000.00
Conjunto de ensayos necesarios correspondientes al Plan de Calidad de Instalaciones vigente para la obra, y aprobado por la propiedad y por la D.F. previa presentación de los protocolos correspondientes de acuerdo con normas UNE.

## 27 SEGURIDAD Y SALUD (31/01/2000)
Importe: 93919.38

### 27.01 INSTALACIONES DE BIENESTAR (31/01/2000)
Importe: 43977.15

#### 27.01.01 ACOMETIDAS A CASETAS (31/01/2000)
Importe: 23081

**27.01.01.01** m. ACOMETIDA ELÉCT. CASETA 4x6 mm2 (31/01/2000)
50 m. × 5.14 = 257.00
Acometida provisional de electricidad a caseta de obra, desde el cuadro general formada por manguera flexible de 4x6 mm2. de tensión nominal 750 V., incorporando conductor de tierra color verde y amarillo, fijada sobre apoyos intermedios cada 2,50 m. instalada.

| Código | Ud | Descripción | Rendimiento | Precio | Importe |
|---|---|---|---|---|---|
| O01OB200 | h | Oficial 1ª electricista | 0.1 | 16.91 | 1.69 |
| P31CE035 | m. | Manguera flex. 750 V. 4x6 mm2. (material; 31/01/2000) | 1.1 | 3.14 | 3.45 |
|  |  | Total |  |  | 5.14 |

| Medición | Uds. | Largo | Parcial |
|---|---|---|---|
| Estimado | 1 | 50 | 50.00 |
| Total |  |  | 50 |

**27.01.01.02** ud ACOMETIDA PROV.FONTANERÍA 25 mm. (31/01/2000)
50 ud × 63.36 = 3168.00
Acometida provisional de fontanería para obra de la red general municipal de agua potable hasta una longitud máxima de 8 m., realizada con tubo de polietileno de 25 mm. de diámetro, de alta densidad y para 10 atmósferas de presión máxima con collarín de toma de fundición, p.p. de piezas especiales de polietileno y tapón roscado, incluso derechos y permisos para la conexión, terminada y funcionando, y sin incluir la rotura del pavimento.

| Código | Ud | Descripción | Rendimiento | Precio | Importe |
|---|---|---|---|---|---|
| P31BA020 | ud | Acometida prov. fonta.a caseta (material; 31/01/2000) | 1 | 63.36 | 63.36 |
|  |  | Total |  |  | 63.36 |

| Medición | Uds. | Largo | Parcial |
|---|---|---|---|
| Estimado | 1 | 50 | 50.00 |
| Total |  |  | 50 |

**27.01.01.03** ud ACOMETIDA PROVIS. SANEAMIENTO (31/01/2000)
50 ud × 304.85 = 15242.50
Acometida provisional de saneamiento de caseta de obra a la red general municipal, hasta una distancia máxima de 8 m., formada por: rotura del pavimento con compresor, excavación manual de zanjas de saneamiento en terrenos de consistencia dura, colocación de tubería de hormigón en masa de enchufe de campana, con junta de goma de 20 cm. de diámetro interior, tapado posterior de la acometida y reposición del pavimento con hormigón en masa H-150, sin incluir formación del pozo en el punto de acometida y con p.p. de medios auxiliares.

| Código | Ud | Descripción | Rendimiento | Precio | Importe |
|---|---|---|---|---|---|
| P31BA030 | ud | Acometida prov. sane.a caseta (material; 31/01/2000) | 1 | 304.85 | 304.85 |
|  |  | Total |  |  | 304.85 |

| Medición | Uds. | Largo | Parcial |
|---|---|---|---|
| Estimado | 1 | 50 | 50.00 |
| Total |  |  | 50 |

**27.01.01.04** ud ACOMETIDA PROV.TELÉF.A CASETA (31/01/2000)
50 ud × 88.27 = 4413.50
Acometida provisional de teléfono a caseta de obra, según normas de la C.T.N.E.

| Código | Ud | Descripción | Rendimiento | Precio | Importe |
|---|---|---|---|---|---|
| P31BA040 | ud | Acometida prov. telef. a caseta (material; 31/01/2000) | 1 | 88.27 | 88.27 |
|  |  | Total |  |  | 88.27 |

| Medición | Uds. | Largo | Parcial |
|---|---|---|---|
| Estimado | 1 | 50 | 50.00 |
| Total |  |  | 50 |

#### 27.01.02 SERVICIOS HIGIENICOS (31/01/2000)
Importe: 19294.56

**27.01.02.01** ms ALQUILER CASETA ASEO 14,65 m2 (31/01/2000)
36 ms × 181.4 = 6530.40
Mes de alquiler (min. 12 meses) de caseta prefabricada para aseos en obra de 5,98x2,45x2,63 m. Estructura y cerramiento de chapa galvanizada pintada, aislamiento de poliestireno expandido. Ventana de 0,84x0,80 m. de aluminio anodizado, corredera, con reja y luna de 6 mm., termo eléctrico de 50 l., dos placas turcas, cuatro placas de ducha, pileta de cuatro grifos y un urinario, todo de fibra de vidrio con terminación de gel-coat blanco y pintura antideslizante, suelo contrachapado hidrófugo con capa fenolítica antideslizante y resistente al desgaste, puerta madera en turca, cortina en ducha. Tubería de polibutileno aislante y resistente a incrustaciones, hielo y corrosiones, instalación eléctrica mono. 220 V. con automático. Con transporte a 150 km.(ida y vuelta). Entrega y recogida del módulo con camión grúa. Según R.D. 486/97.

| Código | Ud | Descripción | Rendimiento | Precio | Importe |
|---|---|---|---|---|---|
| O01OA070 | h | Peón ordinario | 0.085 | 14.82 | 1.26 |
| P31BC080 | ud | Alq. caseta pref. aseo 5,98x2,45 (material; 31/01/2000) | 1 | 153.62 | 153.62 |
| P31BC220 | ud | Transp.150km.entr.y rec.1 módulo (material; 31/01/2000) | 0.085 | 311.99 | 26.52 |
|  |  | Total |  |  | 181.4 |

Claves: desgaste, mes, urinario, turca, ánodo, termo, automático, vidrio, contrachapado, ducha, corrosión, entrega, hidrófugo, hielo, poliestireno, pintura, aislamiento, tubería, puerta, módulo, aseo, caseta, aislante, cortina, corredera, camión, mono, grifería, estructura, aluminio, capa, eléctrico, expandido, resistencia, fibra, suelo, ventana, placa, cerramiento, madero, luna, terminación, chapa, instalación, grúa, obra, blanco, transporte, prefabricado, reja, galvanizar, alquiler

| Medición | Uds. | Largo | Parcial |
|---|---|---|---|
| 2 unidades | 2 | 18 | 36.00 |
| Total |  |  | 36 |

**27.01.02.02** ms ALQUILER CASETA COMEDOR 19,40 m2 (31/01/2000)
36 ms × 146.78 = 5284.08
Mes de alquiler (min. 12 meses) de caseta prefabricada para comedor de obra de 7,92x2,45x2,45 m. de 19,40 m2. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| O01OA070 | h | Peón ordinario | 0.085 | 14.82 | 1.26 |
| P31BC200 | ud | Alq. caseta comedor 7,92x2,45 (material; 31/01/2000) | 1 | 119 | 119.00 |
| P31BC220 | ud | Transp.150km.entr.y rec.1 módulo | 0.085 | 311.99 | 26.52 |
|  |  | Total |  |  | 146.78 |

| Medición | Uds. | Largo | Parcial |
|---|---|---|---|
| 2 unidades | 2 | 18 | 36.00 |
| Total |  |  | 36 |

**27.01.02.03** ms ALQUILER CASETA VESTUARIO 20 m2 (31/01/2000)
36 ms × 207.78 = 7480.08
Ejecución de caseta para vestuario provisional de obra de 20 m2. de superficie formada por: Preparación del terreno, excavación de zanjas, cimentación de hormigón armado, solera de 10 cm. sobre encachado de piedra, cerramiento de bloque de hormigón gris 40x20x20 a una cara vista enfoscado en su interior con mortero de cemento 1/4, distribución de aseos y ducha con tabicón de L.H.D., alicatado de azulejo blanco 15x15, falso techo de placas aislantes, cubierta de placa de fibrocemento g.o. gris sobre perfilería metálica, puertas en madera enrasada pintadas, 3 ventanas correderas de aluminio natural con luna de 6 mm. i. pintura, instalación eléctrica, fontanería y saneamiento para cuatro lavabos, dos inodoro y tres platos de ducha, p.p. de desmontaje, demolición y ayudas de albañilería, terminada. s/ R.D. 486/97.

| Código | Ud | Descripción | Rendimiento | Precio | Importe |
|---|---|---|---|---|---|
| O01OA070 | h | Peón ordinario | 0.085 | 14.82 | 1.26 |
| P31GH120 | ud | Alq. caseta vestuario 20 m2 (material; 05/07/2017) | 1 | 180 | 180.00 |
| P31BC220 | ud | Transp.150km.entr.y rec.1 módulo | 0.085 | 311.99 | 26.52 |
|  |  | Total |  |  | 207.78 |

Claves: albañil, trabajo, aislante, pintura, desmontable, preparación, vestuario, plato, demolición, inodoro, superficie, ejecución, lavabo, ayuda, tabiquería, aseo, natural, alicatar, luna, interior, enfoscado, ducha, puerta, corredera, ventana, cerramiento, caseta, terminación, fibrocemento, eléctrico, distribución, perfil, metal, madero, solera, cimiento, excavación, fontanería, saneamiento, piedra, aluminio, zanja, instalación, techo, terreno, hormigón, azulejo, falso, placa, cubierta, cara, bloque, obra, mortero, gris, cemento, encachado, blanco

| Medición | Uds. | Largo | Parcial |
|---|---|---|---|
| 2 unidades | 2 | 18 | 36.00 |
| Total |  |  | 36 |

#### 27.01.03 MOBILIARIO Y BOTIQUIN (31/01/2000)
Importe: 1601.59

**27.01.03.01** ud ESPEJO VESTUARIOS Y ASEOS (31/01/2000)
2 ud × 28.92 = 57.84
Espejo para vestuarios y aseos, colocado.

| Código | Ud | Descripción | Rendimiento | Precio | Importe |
|---|---|---|---|---|---|
| O01OA070 | h | Peón ordinario | 0.1 | 14.82 | 1.48 |
| P31BM030 | ud | Espejo vestuarios y aseos (material; 31/01/2000) | 1 | 27.44 | 27.44 |
|  |  | Total |  |  | 28.92 |

**27.01.03.02** ud TAQUILLA METÁLICA INDIVIDUAL (31/01/2000)
32 ud × 29.83 = 954.56
Taquilla metálica individual para vestuario de 1,80 m. de altura en acero laminado en frío, con tratamiento antifosfatante y anticorrosivo, con pintura secada al horno, cerradura, balda y tubo percha, lamas de ventilación en puerta, colocada, (amortizable en 3 usos).

| Código | Ud | Descripción | Rendimiento | Precio | Importe |
|---|---|---|---|---|---|
| O01OA070 | h | Peón ordinario | 0.1 | 14.82 | 1.48 |
| P31BM070 | ud | Taquilla metálica individual (material; 31/01/2000) | 0.333 | 85.13 | 28.35 |
|  |  | Total |  |  | 29.83 |

**27.01.03.03** ud BANCO MADERA PARA 5 PERSONAS (31/01/2000)
6 ud × 46.23 = 277.38
Banco de madera con capacidad para 5 personas, (amortizable en 2 usos).

| Código | Ud | Descripción | Rendimiento | Precio | Importe |
|---|---|---|---|---|---|
| O01OA070 | h | Peón ordinario | 0.1 | 14.82 | 1.48 |
| P31BM090 | ud | Banco madera para 5 personas (material; 31/01/2000) | 0.5 | 89.5 | 44.75 |
|  |  | Total |  |  | 46.23 |

Claves: persona, amortización, banco, madero

**27.01.03.04** ud MESA MELAMINA PARA 5 PERSONAS (30/11/2010)
3 ud × 26.48 = 79.44
Mesa de melamina para comedor de obra con capacidad para 10 personas, (amortizable en 4 usos).

| Código | Ud | Descripción | Rendimiento | Precio | Importe |
|---|---|---|---|---|---|
| O01OA070 | h | Peón ordinario | 0.1 | 14.82 | 1.48 |
| P31BM080 | ud | Mesa melamina para 5 personas (material; 30/11/2010) | 0.25 | 100 | 25.00 |
|  |  | Total |  |  | 26.48 |

Claves: mesa, persona, amortización, melamina, obra, comedor

**27.01.03.05** ud HORNO MICROONDAS (31/01/2000)
2 ud × 23.58 = 47.16
Horno microondas de 18 litros de capacidad, con plato giratorio incorporado (amortizable en 5 usos).

| Código | Ud | Descripción | Rendimiento | Precio | Importe |
|---|---|---|---|---|---|
| O01OA070 | h | Peón ordinario | 0.1 | 14.82 | 1.48 |
| P31BM060 | ud | Horno microondas 18 l. 700W (material; 31/01/2000) | 0.2 | 110.5 | 22.10 |
|  |  | Total |  |  | 23.58 |

Claves: amortización, plato, microondas, giratorio, horno

**27.01.03.06** ud BOTIQUÍN DE URGENCIA (31/01/2000)
1 ud × 90.72 = 90.72
Botiquín de urgencia para obra fabricado en chapa de acero, pintado al horno con tratamiento anticorrosivo y seigrafía de cruz. Color blanco, con contenidos mínimos obligatorios, colocado.

| Código | Ud | Descripción | Rendimiento | Precio | Importe |
|---|---|---|---|---|---|
| O01OA070 | h | Peón ordinario | 0.1 | 14.82 | 1.48 |
| P31BM110 | ud | Botiquín de urgencias (material; 31/01/2000) | 1 | 26.71 | 26.71 |
| P31BM120 | ud | Reposición de botiquín (material; 31/01/2000) | 1 | 62.53 | 62.53 |
|  |  | Total |  |  | 90.72 |

**27.01.03.07** ud REPOSICIÓN BOTIQUÍN (31/01/2000)
1 ud × 62.53 = 62.53
Reposición de material de botiquín de urgencia.

| Código | Ud | Descripción | Rendimiento | Precio | Importe |
|---|---|---|---|---|---|
| P31BM120 | ud | Reposición de botiquín | 1 | 62.53 | 62.53 |
|  |  | Total |  |  | 62.53 |

**27.01.03.08** ud CAMILLA PORTÁTIL EVACUACIONES (31/01/2000)
1 ud × 17.92 = 17.92
Camilla portátil para evacuaciones. (amortizable en 10 usos).

| Código | Ud | Descripción | Rendimiento | Precio | Importe |
|---|---|---|---|---|---|
| P31BM130 | ud | Camilla portátil evacuaciones (material; 31/01/2000) | 0.1 | 179.15 | 17.92 |
|  |  | Total |  |  | 17.92 |

**27.01.03.09** ud CONVECTOR ELÉCT. MURAL 1000 W. (31/01/2000)
2 ud × 7.02 = 14.04
Convector eléctrico mural de 1000 W. instalado. (amortizable en 5 usos).

| Código | Ud | Descripción | Rendimiento | Precio | Importe |
|---|---|---|---|---|---|
| P31BM140 | ud | Radiador eléctrico 1000 W. (material; 31/01/2000) | 0.2 | 35.09 | 7.02 |
|  |  | Total |  |  | 7.02 |

### 27.02 SEÑALIZACIÓN (31/01/2000)
Importe: 2557.04

**27.02.01** m. CINTA BALIZAMIENTO BICOLOR 8 cm. (31/01/2000)
2000 m. × 0.83 = 1660.00
Cinta de balizamiento bicolor rojo/blanco de material plástico, incluso colocación y desmontaje. s/ R.D. 485/97.

| Código | Ud | Descripción | Rendimiento | Precio | Importe |
|---|---|---|---|---|---|
| O01OA070 | h | Peón ordinario | 0.05 | 14.82 | 0.74 |
| P31SB010 | m. | Cinta balizamiento bicolor 8 cm. (material; 31/01/2000) | 1.1 | 0.08 | 0.09 |
|  |  | Total |  |  | 0.83 |

| Medición | Uds. | Largo | Parcial |
|---|---|---|---|
| Estimado | 1 | 2000 | 2000.00 |
| Total |  |  | 2000 |

**27.02.02** ud PALETA MANUAL 2 CARAS STOP-OBL. (31/01/2000)
10 ud × 15.16 = 151.60
Señal de seguridad manual a dos caras: Stop-Dirección obligatoria, tipo paleta. (amortizable en dos usos). s/ R.D. 485/97.

| Código | Ud | Descripción | Rendimiento | Precio | Importe |
|---|---|---|---|---|---|
| P31SV090 | ud | Paleta manual 2c. stop-d.obli (material; 31/01/2000) | 0.5 | 30.32 | 15.16 |
|  |  | Total |  |  | 15.16 |

**27.02.03** ud PLACA SEÑALIZACIÓN RIESGO (31/01/2000)
60 ud × 4.27 = 256.20
Placa señalización-información en PVC serigrafiado de 50x30 cm., fijada mecánicamente, amortizable en 3 usos, incluso colocación y desmontaje. s/ R.D. 485/97.

| Código | Ud | Descripción | Rendimiento | Precio | Importe |
|---|---|---|---|---|---|
| O01OA070 | h | Peón ordinario | 0.15 | 14.82 | 2.22 |
| P31SV120 | ud | Placa informativa PVC 50x30 (material; 31/01/2000) | 0.333 | 6.17 | 2.05 |
|  |  | Total |  |  | 4.27 |

**27.02.04** ud CHALECO DE OBRAS REFLECTANTE (31/01/2000)
108 ud × 4.53 = 489.24
Chaleco de obras reflectante. Amortizable en 5 usos. Certificado CE. s/ R.D. 773/97.

| Código | Ud | Descripción | Rendimiento | Precio | Importe |
|---|---|---|---|---|---|
| P31SS080 | ud | Chaleco de obras. (material; 31/01/2000) | 0.2 | 22.66 | 4.53 |
|  |  | Total |  |  | 4.53 |

### 27.03 PROTECCIONES COLECTIVAS (31/01/2000)
Importe: 24271.77

**27.03.01** ud VALLA CONTENCIÓN DE PEATONES (31/01/2000)
50 ud × 14.6 = 730.00
Valla de contención de peatones, metálica, prolongable de 2,50 m. de largo y 1 m. de altura, color amarillo, amortizable en 5 usos, incluso colocación y desmontaje. s/ R.D. 486/97.

| Código | Ud | Descripción | Rendimiento | Precio | Importe |
|---|---|---|---|---|---|
| O01OA070 | h | Peón ordinario | 0.1 | 14.82 | 1.48 |
| P31CB050 | ud | Valla contenc. peatones 2,5x1 m. (material; 31/01/2000) | 0.2 | 65.62 | 13.12 |
|  |  | Total |  |  | 14.6 |

**27.03.02** m. ALQUILER VALLA ENREJADOS GALVAN. (01/12/2010)
740 m. × 3.7 = 2738.00
Alquiler m./mes de valla realizada con paneles prefabricados de 3.50x2,00 m. de altura, enrejados de 80x150 mm. y D=8 mm. de espesor, soldado a tubos de D=40 mm. y 1,50 mm. de espesor, todo ello galvanizado en caliente, sobre soporte de hormigón prefabricado separados cada 3,50 m., incluso accesorios de fijación, p.p. de portón, considerando un tiempo mínimo de 12 meses de alquiler, incluso montaje y desmontaje. s/ R.D. 486/97.

| Código | Ud | Descripción | Rendimiento | Precio | Importe |
|---|---|---|---|---|---|
| O01OA050 | h | Ayudante | 0.05 | 17.68 | 0.88 |
| O01OA070 | h | Peón ordinario | 0.05 | 14.82 | 0.74 |
| P31CB090 | m. | Alquiler valla enrejado móvil 3,5x2 m. (material; 01/12/2010) | 1 | 2.08 | 2.08 |
|  |  | Total |  |  | 3.7 |

| Medición | Uds. | Largo | Alto | Parcial |
|---|---|---|---|---|
| Cerramiento perimetro | 2 | 138 | 2 | 552.00 |
|  | 2 | 39.5 | 2 | 158.00 |
|  | 2 | 4 | 2 | 16.00 |
|  | 2 | 3.5 | 2 | 14.00 |
| Subtotal |  |  |  | 740.00 |
| Total |  |  |  | 740 |

**27.03.03** ud LÁMPARA PORTATIL MANO (31/01/2000)
32 ud × 4.01 = 128.32
Lámpara portátil de mano, con cesto protector y mango aislante, (amortizable en 3 usos). s/ R.D. 486/97.

| Código | Ud | Descripción | Rendimiento | Precio | Importe |
|---|---|---|---|---|---|
| P31CE010 | ud | Lámpara portáil mano (material; 31/01/2000) | 0.333 | 12.04 | 4.01 |
|  |  | Total |  |  | 4.01 |

**27.03.04** ud TRANSFORMADOR DE SEGURIDAD (31/01/2000)
32 ud × 31.45 = 1006.40
Transformador de seguridad con primario para 220 V. y secundario de 24 V. y 1000 W., instalado, (amortizable en 5 usos). s/ R.D. 486/97.

| Código | Ud | Descripción | Rendimiento | Precio | Importe |
|---|---|---|---|---|---|
| O01OA030 | h | Oficial primera | 0.1 | 19.86 | 1.99 |
| P31CE060 | ud | Transformador seg. 24 V. 1000 W. (material; 31/01/2000) | 0.2 | 147.32 | 29.46 |
|  |  | Total |  |  | 31.45 |

**27.03.05** ud EXTINTOR POLVO ABC 3 kg. PR.INC. (31/01/2003)
4 ud × 25.98 = 103.92
Extintor de polvo químico ABC polivalente antibrasa de eficacia 13A/55B, de 3 kg. de agente extintor, con soporte, manómetro comprobable y boquilla con difusor, según norma EN-3:1996. Medida la unidad instalada. s/ R.D. 486/97.

| Código | Ud | Descripción | Rendimiento | Precio | Importe |
|---|---|---|---|---|---|
| O01OA070 | h | Peón ordinario | 0.1 | 14.82 | 1.48 |
| P31CI005 | ud | Extintor polvo ABC 3 kg. 13A/55B (material; 31/01/2003) | 1 | 24.5 | 24.50 |
|  |  | Total |  |  | 25.98 |

**27.03.06** m. MARQUESINA PROTEC. 2,5 m. ENTRADA OBRA (31/01/2000)
12 m. × 26.8 = 321.60
Marquesina de protección en entrada a obra con vuelo de 2,50 m., formada por estructura metálica de soporte para apoyo de la misma, plataforma y plinto de tablas de madera de 20x5 cm. (amortizable en 10 usos), incluso montaje y desmontaje.

| Código | Ud | Descripción | Rendimiento | Precio | Importe |
|---|---|---|---|---|---|
| O01OB010 | h | Oficial 1ª encofrador | 0.6 | 19.46 | 11.68 |
| O01OB020 | h | Ayudante encofrador | 0.6 | 18.26 | 10.96 |
| P31CR060 | ud | Soporte mordaza (material; 31/01/2000) | 0.025 | 76.46 | 1.91 |
| P31CR070 | ud | Anclaje/soporte mordaza (material; 31/01/2000) | 0.025 | 39.96 | 1.00 |
| P31CR080 | ud | Brazo para soporte (material; 31/01/2000) | 0.025 | 38.02 | 0.95 |
| P31CB040 | m3 | Tabla madera pino 15x5 cm. (material; 31/01/2000) | 0.003 | 99.18 | 0.30 |
|  |  | Total |  |  | 26.8 |

| Medición | Uds. | Largo | Parcial |
|---|---|---|---|
| Accesos a obra | 3 | 4 | 12.00 |
| Total |  |  | 12 |

**27.03.07** m ANDAMIO PROTECCIÓN PEATONAL 1,5m (02/01/2016)
253.4 m × 29.22 = 7404.35
Andamio de protección para pasos peatonales formado por pórticos de 1,5 m. de ancho y 4 m. de altura, arriostrados cada 2,5 m., con plataforma y plinto de madera, i/montaje y desmontaje. s/R.D. 486/97.

| Código | Ud | Descripción | Rendimiento | Precio | Importe |
|---|---|---|---|---|---|
| O01OA030 | h | Oficial primera | 0.35 | 19.86 | 6.95 |
| O01OA070 | h | Peón ordinario | 0.35 | 14.82 | 5.19 |
| P31CM030 | u | Pórtico andamio 1,50 m. (material; 02/01/2016) | 0.04 | 308.75 | 12.35 |
| P31CM040 | u | Cruceta para andamio 3 m. (material; 02/01/2016) | 0.16 | 12.64 | 2.02 |
| P31CM050 | u | Base regulable para pórtico 400 mm. (material; 02/01/2016) | 0.08 | 13.93 | 1.11 |
| P31CM060 | u | Longitudinal para andamio 3 m. (material; 02/01/2016) | 0.08 | 5.75 | 0.46 |
| P31CB035 | m3 | Tabloncillo madera pino 20x5 cm (material; 02/01/2016) | 0.005 | 228.36 | 1.14 |
|  |  | Total |  |  | 29.22 |

Claves: plataforma, pórtico, desmontable, protección, andamio, peatonal, riostra, madero, plinto, paso

| Medición | Uds. | Largo | Parcial |
|---|---|---|---|
| Andamio perimetral | 2 | 126.7 | 253.40 |
| Total |  |  | 253.4 |

**27.03.08** m2 PROTECCIÓN ANDAMIO C/MALLA (31/01/2000)
2534 m2 × 2.74 = 6943.16
Protección vertical de andamiada con malla tupida de tejido plástico, amortizable en dos usos, i/p.p. de cuerdas de sujeción, colocación y desmontaje. s/ R.D. 486/97.

| Código | Ud | Descripción | Rendimiento | Precio | Importe |
|---|---|---|---|---|---|
| O01OA070 | h | Peón ordinario | 0.15 | 14.82 | 2.22 |
| P31CR020 | m2 | Malla tupida tejido sintético (material; 31/01/2000) | 0.5 | 1.03 | 0.52 |
|  |  | Total |  |  | 2.74 |

| Medición | Uds. | Largo | Alto | Parcial |
|---|---|---|---|---|
| Andamio perimetral | 2 | 126.7 | 10 | 2534.00 |
| Total |  |  |  | 2534 |

**27.03.09** m BARANDILLA GUARDACUERPOS Y TUBOS (31/01/2000)
53 m × 6.8 = 360.40
Barandilla de protección de perímetros de forjados, compuesta por guardacuerpos metálico cada 2,5 m. (amortizable en 8 usos), anclados mediante cápsulas de plástico embebidas en el forjado, pasamanos y travesaño intermedio formado por tubo 50 mm. (amortizable en 10 usos), pintado en amarillo, y rodapié de 15x5 cm. (amortizable en 3 usos), para aberturas corridas, incluso colocación y desmontaje. s/R.D. 486/97.

| Código | Ud | Descripción | Rendimiento | Precio | Importe |
|---|---|---|---|---|---|
| O01OA070 | h | Peón ordinario | 0.3 | 14.82 | 4.45 |
| P31CB020 | u | Guardacuerpos metálico (material; 02/01/2016) | 0.065 | 10.44 | 0.68 |
| P31CB210 | m | Pasamanos tubo D=50 mm (material; 02/01/2016) | 0.24 | 5.04 | 1.21 |
| P31CB040 | m3 | Tabla madera pino 15x5 cm. | 0.003 | 99.18 | 0.30 |
| P31CB240 | u | Capsula y tapa para guardacuerpos (material; 02/01/2016) | 0.33 | 0.47 | 0.16 |
|  |  | Total |  |  | 6.8 |

Claves: perímetro, colocación, pasamano, travesaño, pintura, amarillo, rodapié, corrido, cápsula, compuesto, anclaje, barandilla, tubo, plástico, guardacuerpos, protección, forjado, metal, amortización, desmontable

| Medición | Uds. | Largo | Parcial |
|---|---|---|---|
| Planta baja |  |  |  |
| - |  |  |  |
| Hueco existente 1 | 1 | 8.4 | 8.40 |
|  | 2 | 3.7 | 7.40 |
|  | 2 | 3.9 | 7.80 |
|  | 1 | 7.6 | 7.60 |
| Hueco existente 2 | 2 | 4.2 | 8.40 |
|  | 2 | 2.3 | 4.60 |
| Hueco existente 3 | 4 | 2.2 | 8.80 |
| Subtotal |  |  | 53.00 |
| Total |  |  | 53 |

**27.03.10** m BARAND. ESCAL. GUARDACUE. MADERA (31/01/2000)
18 m × 7.98 = 143.64
Barandilla de protección de escaleras, compuesta por guardacuerpos metálico cada 1,5 m. (amortizable en 8 usos), fijado por apriete al forjado, pasamanos formado por tablón de madera de pino de 20x5 cm., rodapié y travesaño intermedio de 15x5 cm. (amortizable en 3 usos), incluso colocación y desmontaje. s/R.D. 486/97.

| Código | Ud | Descripción | Rendimiento | Precio | Importe |
|---|---|---|---|---|---|
| O01OA030 | h | Oficial primera | 0.15 | 19.86 | 2.98 |
| O01OA070 | h | Peón ordinario | 0.15 | 14.82 | 2.22 |
| P31CB020 | u | Guardacuerpos metálico | 0.15 | 10.44 | 1.57 |
| P31CB035 | m3 | Tabloncillo madera pino 20x5 cm | 0.004 | 228.36 | 0.91 |
| P31CB040 | m3 | Tabla madera pino 15x5 cm. | 0.003 | 99.18 | 0.30 |
|  |  | Total |  |  | 7.98 |

Claves: amortización, forjado, guardacuerpos, travesaño, rodapié, pino, tablón, desmontable, pasamano, colocación, metal, compuesto, escalera, protección, madero, barandilla

| Medición | Uds. | Parcial |
|---|---|---|
| Escaleras acceso | 8.4 | 8.40 |
|  | 9.6 | 9.60 |
| Subtotal |  | 18.00 |
| Total |  | 18 |

**27.03.11** m2 ENTIBACION CUAJADA FOSOS- GALERÍA (12/06/2017)
110 m2 × 17.72 = 1949.20
Entibación cuajada en pozos y zanjas sobre los que actuar y en galería de comunicación en profundidades mayores a 1,30 m, (madera amortizable en 4 usos), incluso colocación y desmontaje. s/R.D. 486/97.

| Código | Ud | Descripción | Rendimiento | Precio | Importe |
|---|---|---|---|---|---|
| O01OA070 | h | Peón ordinario | 0.15 | 14.82 | 2.22 |
| MAKGÑAG | ud | Material entibado , madera (maquinaria; 05/07/2017) | 1 | 15 | 15.00 |
| MKHGKAH | ud | Alquiler puntales (maquinaria; 05/07/2017) | 2 | 0.25 | 0.50 |
|  |  | Total |  |  | 17.72 |

| Medición | Uds. | Largo | Parcial |
|---|---|---|---|
| Huecos interiores | 2 | 25 | 50.00 |
| - |  |  |  |
| Previsión galería | 1 | 60 | 60.00 |
| Subtotal |  |  | 110.00 |
| Total |  |  | 110 |

**27.03.12** m LÍNEA HORIZONTAL DE SEGURIDAD (31/01/2003)
253.4 m × 9.64 = 2442.78
Línea horizontal de seguridad para anclaje y desplazamiento de cinturones de seguridad con cuerda para dispositivo anticaída, D=14 mm., y anclaje autoblocante de fijación de mosquetones de los cinturones, i/desmontaje.

| Código | Ud | Descripción | Rendimiento | Precio | Importe |
|---|---|---|---|---|---|
| O01OA030 | h | Oficial primera | 0.1 | 19.86 | 1.99 |
| O01OA070 | h | Peón ordinario | 0.1 | 14.82 | 1.48 |
| P31IS470 | ud | Tb. vert. y horiz. desliz.+eslinga 90 cm (material; 31/01/2003) | 0.07 | 61.2 | 4.28 |
| P31IS600 | m. | Cuerda nylon 14 mm. (material; 31/01/2003) | 1.05 | 1.8 | 1.89 |
|  |  | Total |  |  | 9.64 |

Claves: horizontal, blocante, línea, caída, seguridad, cuerda, cinturón, anclaje, fijación

| Medición | Uds. | Largo | Parcial |
|---|---|---|---|
| Cubierta | 2 | 126.7 | 253.40 |
| Total |  |  | 253.4 |

### 27.04 EQUIPOS DE PROTECCIÓN INDIVIDUAL (31/01/2000)
Importe: 14247.64

#### 27.04.01 E.P.I. PARA LA CABEZA (31/01/2000)
Importe: 2441.44

**27.04.01.01** ud CASCO DE SEGURIDAD (31/01/2000)
128 ud × 2.43 = 311.04
Casco de seguridad con arnés de adaptación. Certificado CE. s/ R.D. 773/97 y R.D. 1407/92.

| Código | Ud | Descripción | Rendimiento | Precio | Importe |
|---|---|---|---|---|---|
| P31IA010 | ud | Casco seguridad (material; 31/01/2000) | 1 | 2.43 | 2.43 |
|  |  | Total |  |  | 2.43 |

**27.04.01.02** ud PANTALLA CASCO SEGURIDAD SOLDAR (31/01/2000)
40 ud × 4.3 = 172.00
Pantalla de seguridad para soldador, con fijación en cabeza, (amortizable en 5 usos). Certificado CE. s/ R.D. 773/97 y R.D. 1407/92.

| Código | Ud | Descripción | Rendimiento | Precio | Importe |
|---|---|---|---|---|---|
| P31IA105 | ud | Casco pantalla soldador (material; 31/01/2000) | 0.2 | 21.48 | 4.30 |
|  |  | Total |  |  | 4.3 |

**27.04.01.03** ud GAFAS CONTRA IMPACTOS (31/01/2000)
128 ud × 3.69 = 472.32
Gafas protectoras contra impactos, incoloras, (amortizables en 3 usos). Certificado CE. s/ R.D. 773/97 y R.D. 1407/92.

| Código | Ud | Descripción | Rendimiento | Precio | Importe |
|---|---|---|---|---|---|
| P31IA120 | ud | Gafas protectoras (material; 31/01/2000) | 0.333 | 11.07 | 3.69 |
|  |  | Total |  |  | 3.69 |

**27.04.01.04** ud SEMI MÁSCARA ANTIPOLVO 1 FILTRO (31/01/2000)
128 ud × 9.55 = 1222.40
Semi-mascarilla antipolvo un filtro, (amortizable en 3 usos). Certificado CE. s/ R.D. 773/97 y R.D. 1407/92.

| Código | Ud | Descripción | Rendimiento | Precio | Importe |
|---|---|---|---|---|---|
| P31IA150 | ud | Semi-mascarilla 1 filtro (material; 31/01/2000) | 0.333 | 28.68 | 9.55 |
|  |  | Total |  |  | 9.55 |

**27.04.01.05** ud CASCOS PROTECTORES AUDITIVOS (31/01/2000)
64 ud × 4.12 = 263.68
Protectores auditivos con arnés a la nuca, (amortizables en 3 usos). Certificado CE. s/ R.D. 773/97 y R.D. 1407/92.

| Código | Ud | Descripción | Rendimiento | Precio | Importe |
|---|---|---|---|---|---|
| P31IA200 | ud | Cascos protectores auditivos (material; 31/01/2000) | 0.333 | 12.37 | 4.12 |
|  |  | Total |  |  | 4.12 |

#### 27.04.02 E.P.I. PARA EL CUERPO (31/01/2000)
Importe: 3089.44

**27.04.02.01** ud FAJA DE PROTECCIÓN LUMBAR (31/01/2000)
64 ud × 3.16 = 202.24
Faja protección lumbar, (amortizable en 4 usos). Certificado CE EN385. s/ R.D. 773/97 y R.D. 1407/92.

| Código | Ud | Descripción | Rendimiento | Precio | Importe |
|---|---|---|---|---|---|
| P31IC050 | ud | Faja protección lumbar (material; 31/01/2000) | 0.25 | 12.65 | 3.16 |
|  |  | Total |  |  | 3.16 |

**27.04.02.02** ud CINTURÓN PORTAHERRAMIENTAS (31/01/2000)
64 ud × 6.83 = 437.12
Cinturón portaherramientas, (amortizable en 4 usos). Certificado CE. s/ R.D. 773/97 y R.D. 1407/92.

| Código | Ud | Descripción | Rendimiento | Precio | Importe |
|---|---|---|---|---|---|
| P31IC060 | ud | Cinturón portaherramientas (material; 31/01/2000) | 0.25 | 27.33 | 6.83 |
|  |  | Total |  |  | 6.83 |

**27.04.02.03** ud MONO DE TRABAJO POLIESTER-ALGODÓN (31/01/2000)
128 ud × 17.76 = 2273.28
Mono de trabajo de una pieza de poliéster-algodón (amortizable en un uso). Certificado CE. s/ R.D. 773/97 y R.D. 1407/92.

| Código | Ud | Descripción | Rendimiento | Precio | Importe |
|---|---|---|---|---|---|
| P31IC098 | ud | Mono de trabajo poliéster-algod. (material; 31/01/2000) | 1 | 17.76 | 17.76 |
|  |  | Total |  |  | 17.76 |

**27.04.02.04** ud MANDIL CUERO PARA SOLDADOR (31/01/2000)
40 ud × 4.42 = 176.80
Mandil de cuero para soldador, (amortizable en 3 usos). Certificado CE. s/ R.D. 773/97 y R.D. 1407/92.

| Código | Ud | Descripción | Rendimiento | Precio | Importe |
|---|---|---|---|---|---|
| P31IC130 | ud | Mandil cuero para soldador (material; 31/01/2000) | 0.333 | 13.27 | 4.42 |
|  |  | Total |  |  | 4.42 |

#### 27.04.03 E.P.I. PARA LAS MANOS (31/01/2000)
Importe: 341.98

**27.04.03.01** ud PAR GUANTES DE LÁTEX-ANTIC. (31/01/2000)
128 ud × 1.46 = 186.88
Par guantes de goma látex-anticorte. Certificado CE. s/ R.D. 773/97 y R.D. 1407/92.

| Código | Ud | Descripción | Rendimiento | Precio | Importe |
|---|---|---|---|---|---|
| P31IM010 | ud | Par guantes de goma látex-antic. (material; 31/01/2000) | 1 | 1.46 | 1.46 |
|  |  | Total |  |  | 1.46 |

**27.04.03.02** ud PAR GUANTES SOLDADOR (31/01/2000)
40 ud × 1.14 = 45.60
Par de guantes para soldador, (amortizables en 3 usos). Certificado CE. s/ R.D. 773/97 y R.D. 1407/92.

| Código | Ud | Descripción | Rendimiento | Precio | Importe |
|---|---|---|---|---|---|
| P31IM040 | ud | Par guantes p/soldador (material; 31/01/2000) | 0.333 | 3.43 | 1.14 |
|  |  | Total |  |  | 1.14 |

**27.04.03.03** ud PAR GUANTES AISLANTES 5000 V. (31/01/2000)
10 ud × 10.95 = 109.50
Par de guantes aislantes para protección de contacto eléctrico en tensión hasta 5.000 V., (amortizables en 3 usos). Certificado CE. s/ R.D. 773/97 y R.D. 1407/92.

| Código | Ud | Descripción | Rendimiento | Precio | Importe |
|---|---|---|---|---|---|
| P31IM050 | ud | Par guantes aislam. 5.000 V. (material; 31/01/2000) | 0.333 | 32.89 | 10.95 |
|  |  | Total |  |  | 10.95 |

#### 27.04.04 E.P.I. PARA LOS PIES Y PIERNAS (31/01/2000)
Importe: 1859.56

**27.04.04.01** ud PAR DE BOTAS DE SEGURIDAD (31/01/2003)
128 ud × 11.72 = 1500.16
Par de botas de seguridad con plantilla y puntera de acero, (amortizables en 3 usos). Certificado CE. s/ R.D. 773/97 y R.D. 1407/92.

| Código | Ud | Descripción | Rendimiento | Precio | Importe |
|---|---|---|---|---|---|
| P31IP025 | ud | Par botas de seguridad (material; 31/01/2003) | 0.333 | 35.2 | 11.72 |
|  |  | Total |  |  | 11.72 |

**27.04.04.02** ud PAR DE BOTAS AISLANTES (31/01/2000)
20 ud × 15.29 = 305.80
Par de botas aislantes para electricista hasta 5.000 V. de tensión, (amortizables en 3 usos). Certificado CE. s/ R.D. 773/97 y R.D. 1407/92.

| Código | Ud | Descripción | Rendimiento | Precio | Importe |
|---|---|---|---|---|---|
| P31IP030 | ud | Par botas aislantes 5.000 V. (material; 31/01/2000) | 0.333 | 45.93 | 15.29 |
|  |  | Total |  |  | 15.29 |

**27.04.04.03** ud PAR DE POLAINAS SOLDADURA (31/01/2000)
20 ud × 2.68 = 53.60
Par de polainas para soldador, (amortizables en 3 usos). Certificado CE. s/ R.D. 773/97 y R.D. 1407/92.

| Código | Ud | Descripción | Rendimiento | Precio | Importe |
|---|---|---|---|---|---|
| P31IP050 | ud | Par polainas para soldador (material; 31/01/2000) | 0.333 | 8.04 | 2.68 |
|  |  | Total |  |  | 2.68 |

#### 27.04.05 E.P.I. ANTICAÍDAS (31/01/2003)
Importe: 6515.22

**27.04.05.01** ud ARNÉS AM. DORSAL Y TORSAL D.R.+CINT. (01/12/2010)
128 ud × 14.44 = 1848.32
Arnés de seguridad con amarre dorsal y torsal doble regulación + cinturón de sujeción, fabricados con cinta de nylon de 45 mm. y elementos metálicos de acero inoxidable, amortizable en 5 obras. Certificado CE Norma EN 361 + EN 358. s/ R.D. 773/97 y R.D. 1407/92.

| Código | Ud | Descripción | Rendimiento | Precio | Importe |
|---|---|---|---|---|---|
| P31IS070 | ud | Arnés am. dorsal y torsal d.r. + cint. (material; 01/12/2010) | 0.2 | 72.21 | 14.44 |
|  |  | Total |  |  | 14.44 |

**27.04.05.02** ud CUERDA DOBLE 2 m. MOSQ+GANCHO (31/01/2003)
64 ud × 19.57 = 1252.48
Eslinga anticaída con absorbedor de energía compuesta por doble cuerda de poliamida de 12 mm. de diámetro y 2 m. de longitud con dos mosquetones de 17 mm. de apertura y un gancho de 60 mm. de apertura, amortizable en 4 usos. Certificado CE EN 355. s/ R.D. 773/97 y R.D. 1407/92.

| Código | Ud | Descripción | Rendimiento | Precio | Importe |
|---|---|---|---|---|---|
| P31IS310 | ud | Cuerda doble. 2m. 1-17mm-60mm (material; 31/01/2003) | 0.15 | 130.45 | 19.57 |
|  |  | Total |  |  | 19.57 |

**27.04.05.03** m. LÍNEA VERTICAL DE SEGURIDAD (31/01/2003)
60 m. × 8.01 = 480.60
Línea vertical de seguridad para anclaje y desplazamiento de cinturones de seguridad con cuerda para dispositivo anticaída, D=14 mm., y anclaje autoblocante de fijación de mosquetones de los cinturones, i/desmontaje.

| Código | Ud | Descripción | Rendimiento | Precio | Importe |
|---|---|---|---|---|---|
| O01OA030 | h | Oficial primera | 0.05 | 19.86 | 0.99 |
| O01OA070 | h | Peón ordinario | 0.1 | 14.82 | 1.48 |
| P31IS450 | ud | Tb. vert. deslizante+eslinga 90 cm (material; 01/12/2010) | 0.07 | 52.09 | 3.65 |
| P31IS600 | m. | Cuerda nylon 14 mm. | 1.05 | 1.8 | 1.89 |
|  |  | Total |  |  | 8.01 |

| Medición | Uds. | Largo | Parcial |
|---|---|---|---|
|  | 6 | 10 | 60.00 |
| Total |  |  | 60 |

**27.04.05.04** m. LÍNEA HORIZONTAL DE SEGURIDAD (31/01/2003)
253.4 m. × 9.64 = 2442.78
Línea horizontal de seguridad para anclaje y desplazamiento de cinturones de seguridad con cuerda para dispositivo anticaída, D=14 mm., y anclaje autoblocante de fijación de mosquetones de los cinturones, i/desmontaje.

| Código | Ud | Descripción | Rendimiento | Precio | Importe |
|---|---|---|---|---|---|
| O01OA030 | h | Oficial primera | 0.1 | 19.86 | 1.99 |
| O01OA070 | h | Peón ordinario | 0.1 | 14.82 | 1.48 |
| P31IS470 | ud | Tb. vert. y horiz. desliz.+eslinga 90 cm | 0.07 | 61.2 | 4.28 |
| P31IS600 | m. | Cuerda nylon 14 mm. | 1.05 | 1.8 | 1.89 |
|  |  | Total |  |  | 9.64 |

| Medición | Uds. | Largo | Parcial |
|---|---|---|---|
| Cubierta | 2 | 126.7 | 253.40 |
| Total |  |  | 253.4 |

**27.04.05.05** ud PUNTO DE ANCLAJE FIJO (31/01/2003)
24 ud × 20.46 = 491.04
Punto de anclaje fijo, en color, para trabajos en planos verticales, horizontales e inclinados, para anclaje a cualquier tipo de estructura mediante tacos químicos, tacos de barra de acero inoxidable o tornillería. Medida la unidad instalada. Certificado CE EN 795. s/ R.D. 773/97 y R.D. 1407/92.

| Código | Ud | Descripción | Rendimiento | Precio | Importe |
|---|---|---|---|---|---|
| O01OA030 | h | Oficial primera | 0.05 | 19.86 | 0.99 |
| O01OA070 | h | Peón ordinario | 0.1 | 14.82 | 1.48 |
| P31IS670 | ud | Punto de anclaje fijo (material; 31/01/2003) | 1 | 17.99 | 17.99 |
|  |  | Total |  |  | 20.46 |

| Medición | Uds. | Parcial |
|---|---|---|
| Cubierta | 24 | 24.00 |
| Total |  | 24 |

### 27.05 MANO DE OBRA DE SEGURIDAD (31/01/2000)
Importe: 8865.78

**27.05.01** ud COSTO MENSUAL CUADRILLA SEGURIDAD (01/12/2010)
18 ud × 102.29 = 1841.22
Costo mensual de colocación de cuadrilla de seguridad para mantenimiento, colocación y reposición de protecciones colectivas de la obra, considerando a un trabajador con categoria de oficial de 2ª y un peón ordinario.

| Código | Ud | Descripción | Rendimiento | Precio | Importe |
|---|---|---|---|---|---|
| P31W010 | ud | Costo mensual cuadrilla seguridad (material; 01/12/2010) | 1 | 102.29 | 102.29 |
|  |  | Total |  |  | 102.29 |

**27.05.02** ud COSTO MENSUAL LIMPIEZA Y DESINF. (01/12/2010)
18 ud × 84.44 = 1519.92
Costo mensual de limpieza y desinfección de casetas de obra, considerando dos horas a la semana un peón ordinario.

| Código | Ud | Descripción | Rendimiento | Precio | Importe |
|---|---|---|---|---|---|
| P31W040 | ud | Costo mensual limpieza-desinfec. (material; 01/12/2010) | 1 | 84.44 | 84.44 |
|  |  | Total |  |  | 84.44 |

**27.05.03** ud COSTO MENSUAL FORMACIÓN SEG.HIG. (01/12/2010)
18 ud × 27.52 = 495.36
Costo mensual de formación de seguridad y salud en el trabajo, considerando una hora a la semana y realizada por un encargado.

| Código | Ud | Descripción | Rendimiento | Precio | Importe |
|---|---|---|---|---|---|
| P31W050 | ud | Costo mens. formación seguridad (material; 01/12/2010) | 1 | 27.52 | 27.52 |
|  |  | Total |  |  | 27.52 |

**27.05.04** ud RECONOCIMIENTO MÉDICO BÁSICO I (31/01/2000)
64 ud × 78.27 = 5009.28
Reconocimiento médico básico I anual trabajador, compuesto por control visión, audiometría y analítica de sangre y orina con 6 parámetros.

| Código | Ud | Descripción | Rendimiento | Precio | Importe |
|---|---|---|---|---|---|
| P31W060 | ud | Reconocimiento médico básico I (material; 31/01/2000) | 1 | 78.27 | 78.27 |
|  |  | Total |  |  | 78.27 |

## 28 GESTION DE RESIDUOS (21/09/2017)
Importe: 13446.49

**28.01** Ud GESTION DE RESIDUOS (21/09/2017)
1 Ud × 13446.49 = 13446.49
Gestión de Residuos según plan específico contemplado en el Proyecto de Ejecución.

| Código | Ud | Descripción | Rendimiento | Precio | Importe |
|---|---|---|---|---|---|
| P2566GG | Ud | Gestión de Residuos (material; 21/09/2017) | 1 | 13446.49 | 13446.49 |
|  |  | Total |  |  | 13446.49 |

## Precios auxiliares

**E04SEH060** m3 HORMIGÓN HA-25/P/20/I V.MANUAL SOLERA (02/01/2016)
Precio: 88.2
Hormigón para armar HA-25/P/20/I, elaborado en central en solera, vertido por medios manuales, compactado según EHE-08, p.p. de vibrado, regleado y curado en soleras. Componentes del hormigón con marcado CE y DdP (Declaración de prestaciones) según Reglamento (UE) 305/2011.

| Código | Ud | Descripción | Rendimiento | Precio | Importe |
|---|---|---|---|---|---|
| O01OA030 | h | Oficial primera | 0.7 | 19.86 | 13.90 |
| O01OA070 | h | Peón ordinario | 0.7 | 14.82 | 10.37 |
| P01HA010 | m3 | Hormigón HA-25/P/20/I central | 1 | 63.93 | 63.93 |
|  |  | Total |  |  | 88.2 |

Claves: medio, central, compacto, hormigón, manual, solera, armadura, vibración, curado, componente, marco, círculo, vertedero, elaboración

**E04AM060** m2 MALLA 15x15 cm D=6 mm (02/01/2016)
Precio: 2.68
Malla electrosoldada con acero corrugado B 500 T de D=6 mm en cuadrícula 15x15 cm, colocado en obra, i/p.p. de alambre de atar. Según EHE-08 y CTE-SE-A. Acero con marcado CE y DdP (Declaración de prestaciones) según Reglamento (UE) 305/2011.

| Código | Ud | Descripción | Rendimiento | Precio | Importe |
|---|---|---|---|---|---|
| O01OB030 | h | Oficial 1ª ferralla | 0.009 | 19.46 | 0.18 |
| O01OB040 | h | Ayudante ferralla | 0.009 | 18.26 | 0.16 |
| P03AM030 | m2 | Malla 15x15x6 cm 2,870 kg/m2 | 1.267 | 1.85 | 2.34 |
|  |  | Total |  |  | 2.68 |

Claves: acero, corrugado, círculo, colocación, marco, electrosoldadura, malla, alambre

**E04LMB020** m3 HORMIGÓN P/ARMAR HA-25/B/30/IIa V.BOMBA LOSA (01/01/2010)
Precio: 132.9
Hormigón para armar HA-25/B/30/IIa, elaborado en central, en relleno de losas de cimentación, i/vertido por medio de camión-bomba, vibrado y colocado. Según normas NTE-CSL, EHE-08 y CTE-SE-C. Componentes del hormigón con marcado CE y DdP (Declaración de prestaciones) según Reglamento (UE) 305/2011.

| Código | Ud | Descripción | Rendimiento | Precio | Importe |
|---|---|---|---|---|---|
| O01OA070 | h | Peón ordinario | 0.25 | 14.82 | 3.71 |
| E04LMG050 | m3 | HORMIGÓN P/ARMAR HA-25/P/20/IIa V.GRÚA LOSA (01/01/2010) | 1 | 112.82 | 112.82 |
| P01HB021 | m3 | Bombeado hormigón 56a75 m3, pluma 36 m (material; 01/01/2010) | 1 | 14.14 | 14.14 |
| P01HB090 | h | Desplazamiento bomba (material; 01/01/2010) | 0.015 | 148.7 | 2.23 |
|  |  | Total |  |  | 132.9 |

Claves: marco, armadura, vibración, elaboración, relleno, losa, círculo, cimiento, componente, medio, central, bomba, hormigón, colocación, norma

**E04AB020** kg ACERO CORRUGADO B 500 S (27/06/2017)
Precio: 1.35
Acero corrugado B 500 S, cortado, doblado, armado y colocado en obra, incluso p.p. de despuntes. Según EHE-08 y CTE-SE-A. Acero con marcado CE y DdP (Declaración de prestaciones) según Reglamento (UE) 305/2011.

| Código | Ud | Descripción | Rendimiento | Precio | Importe |
|---|---|---|---|---|---|
| O01OB030 | h | Oficial 1ª ferralla | 0.014 | 19.46 | 0.27 |
| O01OB040 | h | Ayudante ferralla | 0.014 | 18.26 | 0.26 |
| P03ACC080 | kg | Acero corrugado B 500 S/SD | 1.05 | 0.77 | 0.81 |
| P03AAA020 | kg | Alambre atar 1,3 mm | 0.006 | 0.88 | 0.01 |
|  |  | Total |  |  | 1.35 |

Claves: corrugado, acero, cortador, armadura, marco, círculo, doblado, colocación

**E04MEF030** m2 ENCOFRADO EN MUROS 1 CARA 3,00m (01/01/2010)
Precio: 41.28
Encofrado y desencofrado en muros de una cara vista de 3,00 m de altura, con paneles metálicos modulares de 3,00 m de altura considerando 20 posturas.

| Código | Ud | Descripción | Rendimiento | Precio | Importe |
|---|---|---|---|---|---|
| O01OB010 | h | Oficial 1ª encofrador | 0.65 | 19.46 | 12.65 |
| O01OB020 | h | Ayudante encofrador | 0.65 | 18.26 | 11.87 |
| A05M120 | d | ALQ. M2 ENCOFRADO MURO 1 CARA h=3 a 6 m (material; 02/01/2016) | 0.106 | 20.7 | 2.19 |
| P01DC040 | l | Desencofrante p/encofrado metálico (material; 01/01/2010) | 0.082 | 1.53 | 0.13 |
| P01UC030 | kg | Puntas 20x100 mm | 0.04 | 8.04 | 0.32 |
| A06T050 | h | GRÚA TORRE 40 m FLECHA, 1000 kg (material; 02/01/2016) | 0.66 | 21.4 | 14.12 |
|  |  | Total |  |  | 41.28 |

Claves: muro, panel, cara, módulo, desencofrante, encofrar, metal

**E04MMB015** m3 HORMIGÓN P/ARMAR HA-25/B/30/IIa V.BOMBA MURO (01/01/2010)
Precio: 99.94
Hormigón para armar HA-25/P/20/IIa elaborado en central, en muros, i/vertido por medio de camión-bomba, vibrado y colocado. Según normas NTE-CCM, EHE-08 y CTE-SE-C. Componentes del hormigón con marcado CE y DdP (Declaración de prestaciones) según Reglamento (UE) 305/2011.

| Código | Ud | Descripción | Rendimiento | Precio | Importe |
|---|---|---|---|---|---|
| O01OB010 | h | Oficial 1ª encofrador | 0.185 | 19.46 | 3.60 |
| O01OB020 | h | Ayudante encofrador | 0.185 | 18.26 | 3.38 |
| P01HA120 | m3 | Hormigón HA-25/P/20/IIa central (material; 01/01/2010) | 1.05 | 74.14 | 77.85 |
| M11HV120 | h | Aguja eléctrica c/convertidor gasolina D=79 mm (maquinaria; 12/06/2017) | 0.185 | 6.98 | 1.29 |
| P01HB010 | m3 | Bombeado hormigón 41a55 m3, pluma <=32 m (material; 01/01/2010) | 1 | 13.78 | 13.78 |
| P01HB130 | km | Desplazamiento camión-bomba (material; 01/01/2010) | 0.02 | 2.16 | 0.04 |
|  |  | Total |  |  | 99.94 |

Claves: colocación, vibración, hormigón, bomba, muro, armadura, elaboración, medio, norma, componente, marco, central, círculo

**A06T010** h GRÚA TORRE 30 m FLECHA, 750 kg (material; 12/06/2017)
Precio: 16.66
Alquiler de grúa torre de 30 m. de flecha y 750 kg. de carga en punta, incluyendo cimentación, montaje, desmontaje y medios auxiliares.

| Código | Ud | Descripción | Rendimiento | Precio | Importe |
|---|---|---|---|---|---|
| M02GT210 | mes | Alquiler grúa torre 30 m 750 kg (maquinaria; 12/06/2017) | 0.006 | 773.31 | 4.64 |
| M02GT360 | mes | Contrato mantenimiento (maquinaria; 12/06/2017) | 0.006 | 91.58 | 0.55 |
| M02GT370 | mes | Alquiler telemando (maquinaria; 12/06/2017) | 0.006 | 43.63 | 0.26 |
| M02GT300 | u | Montaje/desmontaje grúa torre 30 m flecha (maquinaria; 12/06/2017) | 0.001 | 2500.84 | 2.50 |
| M02GE050 | h | Grúa telescópica autopropulsada 60 t (maquinaria; 12/06/2017) | 0.036 | 105.73 | 3.81 |
| M02GT380 | u | Tramo de empotramiento grúa torre <40 m (maquinaria; 12/06/2017) | 0.001 | 1261.3 | 1.26 |
| E04AB060 | kg | ACERO CORRUGADO PREFORMADO B 500 S (12/06/2017) | 0.98 | 1.21 | 1.19 |
| E04CMM080 | m3 | HORMIGÓN P/A HA-25/P/20/I CIM.V.MANUAL (12/06/2017) | 0.028 | 87.65 | 2.45 |
|  |  | Total |  |  | 16.66 |

Claves: desmontable, carga, grúa, torre, alquiler, punta, montaje, medio, auxiliar, flecha, cimiento

**A02A080** m3 MORTERO CEMENTO M-5 (material; 12/06/2017)
Precio: 66.35
Mortero de cemento CEM II/B-P 32,5 N y arena de río de tipo M-5 para uso corriente (G), con resistencia a compresión a 28 días de 5,0 N/mm2, confeccionado con hormigonera de 200 l, s/RC-08 y UNE-EN 998-2:2004.

| Código | Ud | Descripción | Rendimiento | Precio | Importe |
|---|---|---|---|---|---|
| O01OA070 | h | Peón ordinario | 1.7 | 14.82 | 25.19 |
| P01CC020 | t | Cemento CEM II/B-P 32,5 N sacos (material; 12/06/2017) | 0.27 | 87.48 | 23.62 |
| P01AA020 | m3 | Arena de río 0/6 mm | 1.09 | 15.01 | 16.36 |
| P01DW050 | m3 | Agua | 0.255 | 1.12 | 0.29 |
| M03HH020 | h | Hormigonera 200 l gasolina (maquinaria; 12/06/2017) | 0.4 | 2.23 | 0.89 |
|  |  | Total |  |  | 66.35 |

Claves: resistencia, río, mortero, cemento, confeccionar, hormigón, areno, compresión

**E05HLM010** m3 HORMIGÓN P/ARMAR HA-25/P/20/I LOSA PLANA (02/01/2016)
Precio: 80.12
Hormigón para armar HA-25/P/20/I, elaborado en central, en losas planas, i/vertido con pluma-grúa, vibrado y colocado. Según normas NTE-EHL y EHE-08. Componentes del hormigón con marcado CE y DdP (Declaración de prestaciones) según Reglamento (UE) 305/2011.

| Código | Ud | Descripción | Rendimiento | Precio | Importe |
|---|---|---|---|---|---|
| O01OB010 | h | Oficial 1ª encofrador | 0.25 | 19.46 | 4.87 |
| O01OB020 | h | Ayudante encofrador | 0.25 | 18.26 | 4.57 |
| O01OB025 | h | Oficial 1ª gruísta | 0.1 | 18.96 | 1.90 |
| M02GT002 | h | Grúa pluma 30 m./0,75 t | 0.1 | 16.53 | 1.65 |
| P01HA010 | m3 | Hormigón HA-25/P/20/I central | 1.05 | 63.93 | 67.13 |
|  |  | Total |  |  | 80.12 |

Claves: central, componente, hormigón, losa, plano, elaboración, círculo, norma, colocación, marco, vibración, armadura

**E05HVM030** m3 HORMIGÓN P/ARMAR HA-25/P/20/I ZUNCHOS (02/01/2016)
Precio: 76.37
Hormigón para armar HA-25/P/20/I, elaborado en central, en zunchos perimetrales, i/vertido con pluma-grúa, vibrado y colocado. Según normas NTE y EHE-08. Componentes del hormigón con marcado CE y DdP (Declaración de prestaciones) según Reglamento (UE) 305/2011.

| Código | Ud | Descripción | Rendimiento | Precio | Importe |
|---|---|---|---|---|---|
| O01OB010 | h | Oficial 1ª encofrador | 0.17 | 19.46 | 3.31 |
| O01OB020 | h | Ayudante encofrador | 0.17 | 18.26 | 3.10 |
| O01OB025 | h | Oficial 1ª gruísta | 0.17 | 18.96 | 3.22 |
| M02GT002 | h | Grúa pluma 30 m./0,75 t | 0.17 | 16.53 | 2.81 |
| P01HA010 | m3 | Hormigón HA-25/P/20/I central | 1 | 63.93 | 63.93 |
|  |  | Total |  |  | 76.37 |

Claves: hormigón, componente, armadura, círculo, marco, norma, colocación, vibración, perímetro, zuncho, central, elaboración

**E05HVE030** m2 ENCOFRADO ZUNCHOS CON MADERA 4 POSTURAS (01/01/2010)
Precio: 24.13
Encofrado y desencofrado de zunchos con tableros de madera de pino de 22 mm, considerando 4 posturas. Según norma NTE-EME.

| Código | Ud | Descripción | Rendimiento | Precio | Importe |
|---|---|---|---|---|---|
| O01OB010 | h | Oficial 1ª encofrador | 0.3 | 19.46 | 5.84 |
| O01OB020 | h | Ayudante encofrador | 0.3 | 18.26 | 5.48 |
| M13EM030 | m2 | Tablero encofrar 22 mm 4 p. | 1 | 2.28 | 2.28 |
| M13CP105 | u | Puntal telescópico normal 3 m | 0.5 | 13.34 | 6.67 |
| P01EM280 | m3 | Madera pino encofrar 22 mm | 0.015 | 222.57 | 3.34 |
| P01UC030 | kg | Puntas 20x100 mm | 0.06 | 8.04 | 0.48 |
| P03AAA020 | kg | Alambre atar 1,3 mm | 0.05 | 0.88 | 0.04 |
|  |  | Total |  |  | 24.13 |

Claves: encofrar, norma, madero, pino, tablero, desencofrante, zuncho

**E05HLM020** m3 HORMIGÓN P/ARMAR HA-25/P/20/I LOSAS INCLINADAS (02/01/2016)
Precio: 85.55
Hormigón para armar HA-25/P/20/I, elaborado en central, en losas inclinadas, i/vertido con pluma-grúa, vibrado y colocado. Según NTE-EHL y EHE-08. Componentes del hormigón con marcado CE y DdP (Declaración de prestaciones) según Reglamento (UE) 305/2011.

| Código | Ud | Descripción | Rendimiento | Precio | Importe |
|---|---|---|---|---|---|
| O01OB010 | h | Oficial 1ª encofrador | 0.3 | 19.46 | 5.84 |
| O01OB020 | h | Ayudante encofrador | 0.3 | 18.26 | 5.48 |
| O01OB025 | h | Oficial 1ª gruísta | 0.2 | 18.96 | 3.79 |
| M02GT002 | h | Grúa pluma 30 m./0,75 t | 0.2 | 16.53 | 3.31 |
| P01HA010 | m3 | Hormigón HA-25/P/20/I central | 1.05 | 63.93 | 67.13 |
|  |  | Total |  |  | 85.55 |

Claves: hormigón, vibración, losa, inclinación, armadura, central, colocación, componente, marco, círculo, elaboración

**E05HLE020** m2 ENCOFRADO MADERA LOSA INCLINADA 4 POSTURAS (01/01/2010)
Precio: 19.92
Encofrado y desencofrado de losa armada inclinada, con tableros de madera de pino de 22 mm, considerando 4 posturas. Según norma NTE-EME.

| Código | Ud | Descripción | Rendimiento | Precio | Importe |
|---|---|---|---|---|---|
| O01OB010 | h | Oficial 1ª encofrador | 0.3 | 19.46 | 5.84 |
| O01OB020 | h | Ayudante encofrador | 0.3 | 18.26 | 5.48 |
| M13EM030 | m2 | Tablero encofrar 22 mm 4 p. | 1 | 2.28 | 2.28 |
| M13CP100 | u | Puntal telescópico normal 1,40 m (maquinaria; 02/01/2016) | 0.014 | 15.48 | 0.22 |
| P01EM280 | m3 | Madera pino encofrar 22 mm | 0.02 | 222.57 | 4.45 |
| P01UC030 | kg | Puntas 20x100 mm | 0.15 | 8.04 | 1.21 |
| P03AAA020 | kg | Alambre atar 1,3 mm | 0.5 | 0.88 | 0.44 |
|  |  | Total |  |  | 19.92 |

Claves: losa, madero, inclinación, norma, pino, tablero, encofrar, desencofrante, armadura

**E04AM020** m2 MALLA 15x15 cm D=5 mm (02/01/2016)
Precio: 2.11
Malla electrosoldada con acero corrugado B 500 T de D=5 mm en cuadrícula 15x15 cm, colocado en obra, i/p.p. de alambre de atar. Según EHE-08 y CTE-SE-A. Acero con marcado CE y DdP (Declaración de prestaciones) según Reglamento (UE) 305/2011.

| Código | Ud | Descripción | Rendimiento | Precio | Importe |
|---|---|---|---|---|---|
| O01OB030 | h | Oficial 1ª ferralla | 0.006 | 19.46 | 0.12 |
| O01OB040 | h | Ayudante ferralla | 0.006 | 18.26 | 0.11 |
| P03AM020 | m2 | Malla 15x15x5 cm 2,078 kg/m2 (material; 02/01/2016) | 1.267 | 1.48 | 1.88 |
|  |  | Total |  |  | 2.11 |

Claves: corrugado, círculo, marco, colocación, acero, electrosoldadura, malla, alambre

**E04LMG010_1** m3 HORMIGÓN P/ARMAR HA-25/B/20/IIa V.GRÚA LOSA (02/01/2016)
Precio: 101.08

| Código | Ud | Descripción | Rendimiento | Precio | Importe |
|---|---|---|---|---|---|
| O01OA070 | h | Peón ordinario | 0.36 | 14.82 | 5.34 |
| E04LMM110_1 | m3 | HORMIGÓN P/A HA-25/B/20/IIa V.MANUAL LOSA (02/01/2016) | 1 | 88.52 | 88.52 |
| M02GT140 | h | Grúa torre automontante 40 t/m (maquinaria; 02/01/2016) | 0.2 | 36.08 | 7.22 |
|  |  | Total |  |  | 101.08 |

**E05HLM010_1** m3 HORMIGÓN P/ARMAR HA-25/B/20/IIa LOSA PLANA (02/01/2016)
Precio: 80.12

| Código | Ud | Descripción | Rendimiento | Precio | Importe |
|---|---|---|---|---|---|
| O01OB010 | h | Oficial 1ª encofrador | 0.25 | 19.46 | 4.87 |
| O01OB020 | h | Ayudante encofrador | 0.25 | 18.26 | 4.57 |
| O01OB025 | h | Oficial 1ª gruísta | 0.1 | 18.96 | 1.90 |
| M02GT002 | h | Grúa pluma 30 m./0,75 t | 0.1 | 16.53 | 1.65 |
| P01HA010 | m3 | Hormigón HA-25/P/20/I central | 1.05 | 63.93 | 67.13 |
|  |  | Total |  |  | 80.12 |

**E05HLE010** m2 ENCOFRADO MADERA LOSAS 4 POSTURAS (02/01/2016)
Precio: 18.13

| Código | Ud | Descripción | Rendimiento | Precio | Importe |
|---|---|---|---|---|---|
| O01OB010 | h | Oficial 1ª encofrador | 0.25 | 19.46 | 4.87 |
| O01OB020 | h | Ayudante encofrador | 0.25 | 18.26 | 4.57 |
| M13EM030 | m2 | Tablero encofrar 22 mm 4 p. | 1.05 | 2.28 | 2.39 |
| M13CP105 | u | Puntal telescópico normal 3 m | 0.014 | 13.34 | 0.19 |
| P01EM290 | m3 | Madera pino encofrar 26 mm (material; 23/07/2017) | 0.02 | 266.97 | 5.34 |
| P01UC030 | kg | Puntas 20x100 mm | 0.08 | 8.04 | 0.64 |
| P03AAA020 | kg | Alambre atar 1,3 mm | 0.15 | 0.88 | 0.13 |
|  |  | Total |  |  | 18.13 |

**E04MEF020** m2 ENCOFRADO EN MUROS 2 CARAS 3,00m<h<6,00m (01/01/2010)
Precio: 40.37

| Código | Ud | Descripción | Rendimiento | Precio | Importe |
|---|---|---|---|---|---|
| O01OB010 | h | Oficial 1ª encofrador | 0.43 | 19.46 | 8.37 |
| O01OB020 | h | Ayudante encofrador | 0.43 | 18.26 | 7.85 |
| A05M030 | d | ALQ. M2 ENCOFRADO MURO 2 CARAS h=6 m (material; 02/01/2016) | 0.143 | 14.11 | 2.02 |
| M13EA421 | d | Consola trabajo (maquinaria; 23/07/2017) | 8 | 1.55 | 12.40 |
| P01DC040 | l | Desencofrante p/encofrado metálico | 0.082 | 1.53 | 0.13 |
| P01UC030 | kg | Puntas 20x100 mm | 0.01 | 8.04 | 0.08 |
| M13EA440 | u | Cono terminal tubo 22/26 (maquinaria; 23/07/2017) | 1.235 | 0.08 | 0.10 |
| A06T050 | h | GRÚA TORRE 40 m FLECHA, 1000 kg | 0.44 | 21.4 | 9.42 |
|  |  | Total |  |  | 40.37 |

**ALKAHGKG** m3 HORMIGON P/ARMAR HA-25/B/30/I LOSA ESCALERA (material; 09/11/2013)
Precio: 68.82

| Código | Ud | Descripción | Rendimiento | Precio | Importe |
|---|---|---|---|---|---|
| O01OB010 | h | Oficial 1ª encofrador | 0.3 | 19.46 | 5.84 |
| O01OB020 | h | Ayudante encofrador | 0.3 | 18.26 | 5.48 |
| O01OB025 | h | Oficial 1ª gruísta | 0.2 | 18.96 | 3.79 |
| M02GT002 | h | Grúa pluma 30 m./0,75 t | 0.2 | 16.53 | 3.31 |
| P01HA011 | m3 | Hormigón HA-25/B/20/I central (material; 09/11/2013) | 1.05 | 48 | 50.40 |
|  |  | Total |  |  | 68.82 |

**E05HVM011** m3 HORMIGÓN P/ARMAR HA-25/P/20/IIa JÁCENAS (01/01/2010)
Precio: 86.58
Hormigón para armar HA-25/P/20/IIa, elaborado en obra, en jácenas, i/vertido con pluma-grúa, vibrado y colocado. Según normas NTE-EHV y EHE-08. Componentes del hormigón con marcado CE y DdP (Declaración de prestaciones) según Reglamento (UE) 305/2011.

| Código | Ud | Descripción | Rendimiento | Precio | Importe |
|---|---|---|---|---|---|
| O01OB010 | h | Oficial 1ª encofrador | 0.17 | 19.46 | 3.31 |
| O01OB020 | h | Ayudante encofrador | 0.17 | 18.26 | 3.10 |
| O01OB025 | h | Oficial 1ª gruísta | 0.17 | 18.96 | 3.22 |
| M02GT002 | h | Grúa pluma 30 m./0,75 t | 0.17 | 16.53 | 2.81 |
| P01HA120 | m3 | Hormigón HA-25/P/20/IIa central | 1 | 74.14 | 74.14 |
|  |  | Total |  |  | 86.58 |

Claves: colocación, hormigón, jácena, armadura, vibración, componente, círculo, elaboración, norma, marco

**E05HVE020** m2 ENCOFRADO VISTO MADERA EN JÁCENAS (01/01/2010)
Precio: 57.25
Encofrado y desencofrado de jácenas con tablero formado por tabla machihembrada de madera de pino de 22 mm, confeccionados previamente, considerando una postura. Según normas NTE-EME.

| Código | Ud | Descripción | Rendimiento | Precio | Importe |
|---|---|---|---|---|---|
| O01OB010 | h | Oficial 1ª encofrador | 0.6 | 19.46 | 11.68 |
| O01OB020 | h | Ayudante encofrador | 0.6 | 18.26 | 10.96 |
| M13CP105 | u | Puntal telescópico normal 3 m | 0.5 | 13.34 | 6.67 |
| P01EM260 | m2 | Tabla machiembrada 2,5x9/16 de 22 mm (material; 01/01/2010) | 1 | 19.31 | 19.31 |
| P01EM290 | m3 | Madera pino encofrar 26 mm | 0.03 | 266.97 | 8.01 |
| P01UC030 | kg | Puntas 20x100 mm | 0.07 | 8.04 | 0.56 |
| P03AAA020 | kg | Alambre atar 1,3 mm | 0.07 | 0.88 | 0.06 |
|  |  | Total |  |  | 57.25 |

Claves: pino, confeccionar, unión, tabla, previo, encofrar, madero, jácena, desencofrante, norma, tablero

**R06HP010** m3 PUESTA OBRA MANUAL HORMIGÓN PILARES (02/01/2016)
Precio: 89.79
Puesta en obra de hormigón en pilares, realizado por medios manuales, comprendiendo limpieza de armaduras, transporte horizontal del hormigón mediante carretillas, vertido, extendido, vibrado y compactado del hormigón, y curado. No se incluyen encofrados, armaduras ni medios auxiliares de elevación o de seguridad colectivos.

| Código | Ud | Descripción | Rendimiento | Precio | Importe |
|---|---|---|---|---|---|
| O01OA050 | h | Ayudante | 2.66 | 17.68 | 47.03 |
| O01OA070 | h | Peón ordinario | 2.66 | 14.82 | 39.42 |
| M11HV150 | h | Vibrador hormigón 230V Aguja 50 mm (maquinaria; 02/01/2016) | 1.667 | 1.5 | 2.50 |
| M07TC100 | h | Carretilla de obra - almacén (maquinaria; 02/01/2016) | 2.66 | 0.31 | 0.82 |
| P01DW050 | m3 | Agua | 0.014 | 1.12 | 0.02 |
|  |  | Total |  |  | 89.79 |

Claves: armadura, transporte, soporte, limpieza, horizontal, carretilla, manual, colectivo, compacto, vertedero, medio, encofrar, auxiliar, elevación, seguridad, vibración, curado, hormigón

**A01A030** m3 PASTA DE YESO NEGRO (material; 12/06/2017)
Precio: 82.57
Pasta de yeso negro amasado manualmente.

| Código | Ud | Descripción | Rendimiento | Precio | Importe |
|---|---|---|---|---|---|
| O01OA070 | h | Peón ordinario | 2.5 | 14.82 | 37.05 |
| P01CY010 | t | Yeso negro en sacos YG (material; 12/06/2017) | 0.85 | 52.77 | 44.85 |
| P01DW050 | m3 | Agua | 0.6 | 1.12 | 0.67 |
|  |  | Total |  |  | 82.57 |

Claves: pasta, yeso, negro, amasado, manual

**A01A040** m3 PASTA DE YESO BLANCO (material; 01/01/2010)
Precio: 93.86
Pasta de yeso blanco amasado manualmente.

| Código | Ud | Descripción | Rendimiento | Precio | Importe |
|---|---|---|---|---|---|
| O01OA070 | h | Peón ordinario | 2.5 | 14.82 | 37.05 |
| P01CY030 | t | Yeso blanco en sacos YF (material; 01/01/2010) | 0.81 | 69.24 | 56.08 |
| P01DW050 | m3 | Agua | 0.65 | 1.12 | 0.73 |
|  |  | Total |  |  | 93.86 |

Claves: yeso, pasta, manual, amasado, blanco

**A02S020** m3 MORTERO CEMENTO HIDRÓFUGO M-10 (material; 12/06/2017)
Precio: 80.58
Mortero de cemento CEM II/B-P 32,5 N y arena de río M-10 con aditivo hidrófugo confeccionado con hormigonera de 200 l, s/RC-08.

| Código | Ud | Descripción | Rendimiento | Precio | Importe |
|---|---|---|---|---|---|
| O01OA070 | h | Peón ordinario | 1.8 | 14.82 | 26.68 |
| P01CC020 | t | Cemento CEM II/B-P 32,5 N sacos | 0.38 | 87.48 | 33.24 |
| P01AA020 | m3 | Arena de río 0/6 mm | 1.03 | 15.01 | 15.46 |
| P01DW050 | m3 | Agua | 0.24 | 1.12 | 0.27 |
| P01DH010 | kg | Hidrofugante mortero/hormigón (material; 12/06/2017) | 1.75 | 2.31 | 4.04 |
| M03HH020 | h | Hormigonera 200 l gasolina | 0.4 | 2.23 | 0.89 |
|  |  | Total |  |  | 80.58 |

Claves: hormigón, areno, mortero, confeccionar, río, cemento, hidrófugo, aditivo

**A02A120** m3 MORTERO CEMENTO M-5 BOMBEADO (material; 01/01/2010)
Precio: 80.77
Mortero de cemento CEM II/B-P 32,5 N y arena de río de tipo M-5 para uso corriente (G), con resistencia a compresión a 28 días de 5,0 N/mm2, confeccionado con hormigonera de 200 l y bombeado con equipo de bombeo entre 40 y 100 m3 diarios, s/RC-08 y UNE-EN 998-2:2004.

| Código | Ud | Descripción | Rendimiento | Precio | Importe |
|---|---|---|---|---|---|
| O01OA070 | h | Peón ordinario | 1.85 | 14.82 | 27.42 |
| P01CC020 | t | Cemento CEM II/B-P 32,5 N sacos | 0.27 | 87.48 | 23.62 |
| P01AA020 | m3 | Arena de río 0/6 mm | 1.09 | 15.01 | 16.36 |
| P01DW050 | m3 | Agua | 0.255 | 1.12 | 0.29 |
| M03HH020 | h | Hormigonera 200 l gasolina | 0.4 | 2.23 | 0.89 |
| P01HW060 | m3 | Bombeado mortero 40 a 100 m3 (material; 01/01/2010) | 1 | 12.19 | 12.19 |
|  |  | Total |  |  | 80.77 |

Claves: compresión, hormigón, mortero, cemento, bomba, areno, confeccionar, equipo, río, resistencia

**A02A060** m3 MORTERO CEMENTO M-10 (material; 12/06/2017)
Precio: 74.62
Mortero de cemento CEM II/B-P 32,5 N y arena de río de tipo M-10 para uso corriente (G), con resistencia a compresión a 28 días de 10 N/mm2, confeccionado con hormigonera de 200 l, s/RC-08 y UNE-EN 998-2:2004.

| Código | Ud | Descripción | Rendimiento | Precio | Importe |
|---|---|---|---|---|---|
| O01OA070 | h | Peón ordinario | 1.7 | 14.82 | 25.19 |
| P01CC020 | t | Cemento CEM II/B-P 32,5 N sacos | 0.38 | 87.48 | 33.24 |
| P01AA020 | m3 | Arena de río 0/6 mm | 1 | 15.01 | 15.01 |
| P01DW050 | m3 | Agua | 0.26 | 1.12 | 0.29 |
| M03HH020 | h | Hormigonera 200 l gasolina | 0.4 | 2.23 | 0.89 |
|  |  | Total |  |  | 74.62 |

Claves: confeccionar, resistencia, areno, cemento, compresión, mortero, hormigón, río

**O01OA130** h Cuadrilla E (mano de obra; 12/06/2017)
Precio: 32.26

| Código | Ud | Descripción | Rendimiento | Precio | Importe |
|---|---|---|---|---|---|
| Oficial prime | h | Oficial primera | 1 | 17.44 | 17.44 |
| O01OA070 | h | Peón ordinario | 1 | 14.82 | 14.82 |
|  |  | Total |  |  | 32.26 |

Claves: cuadrilla

**A02A022** m3 MORTERO CEMENTO M-5 C/MIGA ELAB. A MANO (material; 12/06/2017)
Precio: 77.18
Mortero de cemento CEM II/B-P 32,5 N y arena de miga de tipo M-5 para uso corriente (G), con resistencia a compresión a 28 días de 5,00 N/mm2, amasado a mano, s/RC-08.

| Código | Ud | Descripción | Rendimiento | Precio | Importe |
|---|---|---|---|---|---|
| O01OA070 | h | Peón ordinario | 1.5 | 14.82 | 22.23 |
| P01CC020 | t | Cemento CEM II/B-P 32,5 N sacos | 0.27 | 87.48 | 23.62 |
| P01AA060 | m3 | Arena de miga cribada (material; 12/06/2017) | 1.09 | 28.48 | 31.04 |
| P01DW050 | m3 | Agua | 0.255 | 1.12 | 0.29 |
|  |  | Total |  |  | 77.18 |

Claves: compresión, amasado, resistencia, areno, mano, cemento, mortero

**A01L090** m3 LECHADA CEM. BLANCO BL 22,5 X (material; 01/01/2010)
Precio: 116.14
Lechada de cemento blanco BL 22,5 X amasado a mano, s/RC-08.

| Código | Ud | Descripción | Rendimiento | Precio | Importe |
|---|---|---|---|---|---|
| O01OA070 | h | Peón ordinario | 2 | 14.82 | 29.64 |
| P01CC120 | t | Cemento blanco BL 22,5 X sacos (material; 01/01/2010) | 0.5 | 170.97 | 85.49 |
| P01DW050 | m3 | Agua | 0.9 | 1.12 | 1.01 |
|  |  | Total |  |  | 116.14 |

Claves: amasado, cemento, lechada, mano, blanco

**A03S011** m3 HORMIGÓN ALIGERADO F-5 (material; 09/11/2013)
Precio: 53.68
Hormigón celular de cemento espumado para formación de pendientes y aislamiento térmico de cubiertas y azoteas; a base de cemento CEM II/B-P 32,5 N, agua y adición de aditivo aireante.

| Código | Ud | Descripción | Rendimiento | Precio | Importe |
|---|---|---|---|---|---|
| Oficial prime | h | Oficial primera | 0.009 | 17.44 | 0.16 |
| O01OA070 | h | Peón ordinario | 0.089 | 14.82 | 1.32 |
| M01HE010 | h | Bomb.horm.estacionaria 10-25 m3/h. | 0 | 27 | 0.00 |
| P01CC020 | t | Cemento CEM II/B-P 32,5 N sacos | 0.3 | 87.48 | 26.24 |
| U04AK020 | M3 | Arido ligero tipo Arlita F-5 granel (material; 09/11/2013) | 1.1 | 23.19 | 25.51 |
| P01DW050 | m3 | Agua | 0.4 | 1.12 | 0.45 |
|  |  | Total |  |  | 53.68 |

Claves: espuma, aditivo, agua, celular, base, hormigón, aireante, térmico, azotea, cemento, aislamiento, cubierta

**O01OA090** h Cuadrilla A (mano de obra; 02/01/2016)
Precio: 42.53

| Código | Ud | Descripción | Rendimiento | Precio | Importe |
|---|---|---|---|---|---|
| Oficial prime | h | Oficial primera | 1 | 17.44 | 17.44 |
| O01OA050 | h | Ayudante | 1 | 17.68 | 17.68 |
| O01OA070 | h | Peón ordinario | 0.5 | 14.82 | 7.41 |
|  |  | Total |  |  | 42.53 |

Claves: cuadrilla

**E16DFR011** m2 V.LAM. SEG STRALAMI Ariplak Light Neutral 61/50 8T-HST6T-HST 4SG (02/01/2016)
Precio: 339.89

| Código | Ud | Descripción | Rendimiento | Precio | Importe |
|---|---|---|---|---|---|
| O01OB250 | h | Oficial 1ª vidriería | 3 | 18.27 | 54.81 |
| P14DAR010 | m2 | Stadip Securit 86.4 con capa Cool-Lite ST (material; 02/01/2016) | 1.01 | 97.61 | 98.59 |
| P14DAR011 | m2 | STRALAMI DUG Ariplak Light Neutral 61/50 8T-HST6T-HST 4SGP (material; 27/06/2017) | 1.01 | 180 | 181.80 |
| P14KW060 | m | Sellado con silicona neutra | 3.5 | 1 | 3.50 |
| P01DW090 | ud | Pequeño material | 1 | 1.19 | 1.19 |
|  |  | Total |  |  | 339.89 |

**B1AB3babb** ud Trabajos de conexion a Arqueta de Saneamiento existente (material)
Precio: 750

| Código | Ud | Descripción | Rendimiento | Precio | Importe |
|---|---|---|---|---|---|
| DFF | ud | Trabajos de conexion a Arqueta de Saneamiento existente (material) | 1 | 750 | 750.00 |
|  |  | Total |  |  | 750 |

**A03H060** m3 HORM. DOSIF. 225 kg /CEMENTO Tmáx.40 (material; 12/06/2017)
Precio: 64.8
Hormigón de dosificación 225 kg. con cemento CEM II/B-P 32,5 N, arena de río y árido rodado Tmáx. 40 mm., con hormigonera de 300 l., para vibrar y consistencia plástica.

| Código | Ud | Descripción | Rendimiento | Precio | Importe |
|---|---|---|---|---|---|
| O01OA070 | h | Peón ordinario | 0.834 | 14.82 | 12.36 |
| P01CC020 | t | Cemento CEM II/B-P 32,5 N sacos | 0.231 | 87.48 | 20.21 |
| P01AA030 | t. | Arena de río 0/6 mm. (material) | 0.715 | 13.22 | 9.45 |
| P01AG060 | t. | Gravilla 20/40 mm. (material) | 1.43 | 14.5 | 20.74 |
| P01DW050 | m3 | Agua | 0.161 | 1.12 | 0.18 |
| M03HH030 | h. | Hormigonera 300 l. gasolina (maquinaria) | 0.55 | 3.39 | 1.86 |
|  |  | Total |  |  | 64.8 |

**A01L020** m3 LECHADA CEMENTO CEM II/B-P 32,5 N (material; 12/06/2017)
Precio: 67.77

| Código | Ud | Descripción | Rendimiento | Precio | Importe |
|---|---|---|---|---|---|
| O01OA070 | h | Peón ordinario | 2 | 14.82 | 29.64 |
| P01CC020 | t | Cemento CEM II/B-P 32,5 N sacos | 0.425 | 87.48 | 37.18 |
| P01DW050 | m3 | Agua | 0.85 | 1.12 | 0.95 |
|  |  | Total |  |  | 67.77 |

**A02A010** m3 MORTERO CEMENTO M-10 AMASADO A MANO (material; 12/06/2017)
Precio: 93.45

| Código | Ud | Descripción | Rendimiento | Precio | Importe |
|---|---|---|---|---|---|
| O01OA070 | h | Peón ordinario | 3 | 14.82 | 44.46 |
| P01CC020 | t | Cemento CEM II/B-P 32,5 N sacos | 0.38 | 87.48 | 33.24 |
| P01AA020 | m3 | Arena de río 0/6 mm | 1.03 | 15.01 | 15.46 |
| P01DW050 | m3 | Agua | 0.26 | 1.12 | 0.29 |
|  |  | Total |  |  | 93.45 |

**A05M030** d ALQ. M2 ENCOFRADO MURO 2 CARAS h=6 m (material; 02/01/2016)
Precio: 14.11

| Código | Ud | Descripción | Rendimiento | Precio | Importe |
|---|---|---|---|---|---|
| M13EA510 | d | Panel metálico-fenól. 3,00x1,00 (maquinaria; 02/01/2016) | 9.9 | 1.07 | 10.59 |
| M13EA520 | d | Grapa unión paneles met. (maquinaria; 02/01/2016) | 40 | 0.08 | 3.20 |
| M13EA530 | d | Tuerca palomilla (maquinaria; 23/07/2017) | 3.6 | 0.02 | 0.07 |
| M13EA540 | d | Placa tuerca palomilla (maquinaria; 23/07/2017) | 3.6 | 0.02 | 0.07 |
| M13EA550 | d | Barra dywidag 1,00 m. (maquinaria; 23/07/2017) | 9 | 0.02 | 0.18 |
|  |  | Total |  |  | 14.11 |

**A05M120** d ALQ. M2 ENCOFRADO MURO 1 CARA h=3 a 6 m (material; 02/01/2016)
Precio: 20.7
Día de alquiler m2 encofrado para muro a 1 cara de 6 m de altura con panel metálico-fenólico de 3,00x1,00 m con grapa metálica de unión entre paneles.

| Código | Ud | Descripción | Rendimiento | Precio | Importe |
|---|---|---|---|---|---|
| M13EA510 | d | Panel metálico-fenól. 3,00x1,00 | 9 | 1.07 | 9.63 |
| M13EA520 | d | Grapa unión paneles met. | 18 | 0.08 | 1.44 |
| M13EA560 | d | Escuadra estabilizad. muros 1 cara h=3m. (maquinaria; 02/01/2016) | 9 | 1.07 | 9.63 |
|  |  | Total |  |  | 20.7 |

Claves: cara, encofrar, grapa, muro, metal, panel, unión, alquiler

**A06T050** h GRÚA TORRE 40 m FLECHA, 1000 kg (material; 02/01/2016)
Precio: 21.4
Alquiler de grúa torre de 40 m. de flecha y 1.000 kg. de carga en punta, incluyendo cimentación, montaje, desmontaje y medios auxiliares.

| Código | Ud | Descripción | Rendimiento | Precio | Importe |
|---|---|---|---|---|---|
| M02GT250 | mes | Alquiler grúa torre 40 m 1000 kg (maquinaria; 02/01/2016) | 0.006 | 1064.87 | 6.39 |
| M02GT360 | mes | Contrato mantenimiento | 0.006 | 91.58 | 0.55 |
| M02GT370 | mes | Alquiler telemando | 0.006 | 43.63 | 0.26 |
| M02GT320 | u | Montaje/desmontaje grúa torre 40 m flecha (maquinaria; 02/01/2016) | 0.001 | 3150.1 | 3.15 |
| M02GE050 | h | Grúa telescópica autopropulsada 60 t | 0.036 | 105.73 | 3.81 |
| M02GT380 | u | Tramo de empotramiento grúa torre <40 m | 0.001 | 1261.3 | 1.26 |
| E04AB060 | kg | ACERO CORRUGADO PREFORMADO B 500 S | 1.613 | 1.21 | 1.95 |
| E04CMM080 | m3 | HORMIGÓN P/A HA-25/P/20/I CIM.V.MANUAL | 0.046 | 87.65 | 4.03 |
|  |  | Total |  |  | 21.4 |

Claves: desmontable, punta, cimiento, torre, flecha, grúa, medio, auxiliar, carga, montaje, alquiler

**E04AB060** kg ACERO CORRUGADO PREFORMADO B 500 S (12/06/2017)
Precio: 1.21
Acero corrugado B 500 S, preformado en taller y colocado en obra. Según EHE-08 y CTE-SE-A. Acero con marcado CE y DdP (Declaración de prestaciones) según Reglamento (UE) 305/2011.

| Código | Ud | Descripción | Rendimiento | Precio | Importe |
|---|---|---|---|---|---|
| O01OB030 | h | Oficial 1ª ferralla | 0.009 | 19.46 | 0.18 |
| O01OB040 | h | Ayudante ferralla | 0.009 | 18.26 | 0.16 |
| P03ACD010 | kg | Acero corrugado elaborado B 500 SD (material; 12/06/2017) | 1.05 | 0.82 | 0.86 |
| P03AAA020 | kg | Alambre atar 1,3 mm | 0.006 | 0.88 | 0.01 |
|  |  | Total |  |  | 1.21 |

Claves: taller, colocación, marco, círculo, acero, corrugado

**E04CMM080** m3 HORMIGÓN P/A HA-25/P/20/I CIM.V.MANUAL (12/06/2017)
Precio: 87.65
Hormigón para armar HA-25/P/20/I, elaborado en central, en relleno de zapatas y zanjas de cimentación, i/encamillado de pilares y muros, vertido por medios manuales, vibrado y colocación. Según normas NTE-CSZ, EHE-08 y CTE-SE-C. Componentes del hormigón con marcado CE y DdP (Declaración de prestaciones) según Reglamento (UE) 305/2011.

| Código | Ud | Descripción | Rendimiento | Precio | Importe |
|---|---|---|---|---|---|
| Oficial prime | h | Oficial primera | 0.36 | 17.44 | 6.28 |
| O01OA070 | h | Peón ordinario | 0.36 | 14.82 | 5.34 |
| M11HV120 | h | Aguja eléctrica c/convertidor gasolina D=79 mm | 0.36 | 6.98 | 2.51 |
| P01HA010 | m3 | Hormigón HA-25/P/20/I central | 1.15 | 63.93 | 73.52 |
|  |  | Total |  |  | 87.65 |

Claves: componente, manual, relleno, central, elaboración, zapata, armadura, hormigón, norma, marco, círculo, soporte, muro, vertedero, medio, vibración, colocación, zanja, cimiento

**E04LMG050** m3 HORMIGÓN P/ARMAR HA-25/P/20/IIa V.GRÚA LOSA (01/01/2010)
Precio: 112.82
Hormigón para armar HA-25/P/20/IIa, elaborado en central, en losas de cimentación, i/vertido con grúa, vibrado y colocado. Según normas NTE-CSL, EHE-08 y CTE-SE-C. Componentes del hormigón con marcado CE y DdP (Declaración de prestaciones) según Reglamento (UE) 305/2011.

| Código | Ud | Descripción | Rendimiento | Precio | Importe |
|---|---|---|---|---|---|
| O01OA070 | h | Peón ordinario | 0.36 | 14.82 | 5.34 |
| E04LMM040 | m3 | HORMIGÓN P/A HA-25/P/20/IIa V.MANUAL LOSA (01/01/2010) | 1 | 100.26 | 100.26 |
| M02GT140 | h | Grúa torre automontante 40 t/m | 0.2 | 36.08 | 7.22 |
|  |  | Total |  |  | 112.82 |

Claves: elaboración, vibración, central, círculo, marco, componente, norma, colocación, hormigón, cimiento, armadura, losa, grúa

**E04LMM040** m3 HORMIGÓN P/A HA-25/P/20/IIa V.MANUAL LOSA (01/01/2010)
Precio: 100.26
Hormigón para armar HA-25/P/20/IIa elaborado en central, en losas de cimentación, i/vertido por medios manuales, vibrado y colocado. Según normas NTE-CSL, EHE-08 y CTE-SE-C. Componentes del hormigón con marcado CE y DdP (Declaración de prestaciones) según Reglamento (UE) 305/2011.

| Código | Ud | Descripción | Rendimiento | Precio | Importe |
|---|---|---|---|---|---|
| O01OA030 | h | Oficial primera | 0.36 | 19.86 | 7.15 |
| O01OA070 | h | Peón ordinario | 0.36 | 14.82 | 5.34 |
| M11HV120 | h | Aguja eléctrica c/convertidor gasolina D=79 mm | 0.36 | 6.98 | 2.51 |
| P01HA120 | m3 | Hormigón HA-25/P/20/IIa central | 1.15 | 74.14 | 85.26 |
|  |  | Total |  |  | 100.26 |

Claves: componente, central, manual, hormigón, losa, armadura, elaboración, cimiento, vibración, norma, círculo, marco, medio, colocación

**E04LMM110_1** m3 HORMIGÓN P/A HA-25/B/20/IIa V.MANUAL LOSA (02/01/2016)
Precio: 88.52

| Código | Ud | Descripción | Rendimiento | Precio | Importe |
|---|---|---|---|---|---|
| O01OA030 | h | Oficial primera | 0.36 | 19.86 | 7.15 |
| O01OA070 | h | Peón ordinario | 0.36 | 14.82 | 5.34 |
| M11HV120 | h | Aguja eléctrica c/convertidor gasolina D=79 mm | 0.36 | 6.98 | 2.51 |
| P01HA010 | m3 | Hormigón HA-25/P/20/I central | 1.15 | 63.93 | 73.52 |
|  |  | Total |  |  | 88.52 |

## Recursos

**O01OA060** h Peón especializado
Claves: especial

**O01OA070** h Peón ordinario
Claves: ordinario

**M06CM040** h Compre.port.diesel m.p. 10 m3/min. 7 bar
Claves: diesel

**M06MP110** h Martillo manual perforador neumat.20 kg
Claves: martillo, perforación, manual

**M11HC100** h Equipo de corte con hilo de diamante
Claves: corte, equipo, diamante, cable

**M06CM030** h Compresor portátil diesel media presión 5 m3/min 7 bar
Claves: presión, medio, diesel, compresor, portátil

**M06MR110** h Martillo manual rompedor neumático 22 kg
Claves: neumático, martillo, manual, rompedor

**P01DW050** m3 Agua
Claves: agua

**M13B010** u Equipo metálico para apeos
Claves: metal, apeo, equipo

**O01OB130** h Oficial 1ª cerrajero
Claves: cerrajería

**O01OB140** h Ayudante cerrajero
Claves: cerrajería, ayudante

**M02GP010** h Camión plataforma, pluma c/cesta 16 t
Claves: camión, plataforma, pluma

**O01OB150** h Oficial 1ª carpintero
Claves: carpintero

**O01OB160** h Ayudante carpintero
Claves: ayudante, carpintero

**O01OA050** h Ayudante
Claves: ayudante

**O01OB170** h Oficial 1ª fontanero calefactor
Claves: calefactor, fontanería

**O01OB195** h Ayudante fontanero
Claves: ayudante, fontanería

**M06MR010** h Martillo rompedor eléctrico 26 J - 13 kg
Claves: rompedor, martillo, eléctrico

**M06MI010** h Martillo manual picador neumático 9 kg
Claves: picar, neumático, martillo, manual

**M12O010** h Equipo oxicorte
Claves: equipo

**O01OB200** h Oficial 1ª electricista
Claves: electricidad

**O01OC020** h Especialista traslado cuadros
Claves: especial, transporte, cuadro

**M07AA030** h Dumper rígido autocargable 2000 kg - 4x4
Claves: rígido

**M08RB020** h Bandeja vibrante 300 kg
Claves: vibración, bandeja

**P01AA010** m3 Tierra vegetal
Claves: tierra, vegetal

**MQ0095** h Excav.hidráulica neumáticos 100 CV
Claves: neumático, hidráulico

**MQ0056** h Camión basculante 6x4 20 t
Claves: camión, basculante

**M08NM020** h Motoniveladora de 200 cv
Claves: nivel

**M08RN040** h Rodillo compactador mixto 14 t a=214 cm
Claves: compacto, mixto, rodillo

**M08CA110** h Cisterna agua s/camión 10.000 l
Claves: cisterna, agua

**M07CB020** h Camión basculante 4x4 de 14 t
Claves: camión, basculante

**M07W020** km Transporte t zahorra
Claves: transporte, zahorra

**P01AF030** t Zahorra artificial ZA(40)/ZA(25) 75%
Claves: zahorra, artificial

**M12T060** h Taladro percutor eléctrico medio
Claves: eléctrico, medio, taladro

**P03ACC055** kg Acero corrugado B 500 S/SD 20 mm
Claves: corrugado, acero

**P03R010** ud Resina epoxi anclaje MasterFlow 920 AN
Claves: AR, anclaje, basf, resina, epoxi

**O01OB040** h Ayudante ferralla
Claves: ayudante

**P03ACC080** kg Acero corrugado B 500 S/SD
Claves: corrugado, acero

**P03AAA020** kg Alambre atar 1,3 mm
Claves: alambre

**O01OB010** h Oficial 1ª encofrador
Claves: encofrar

**O01OB020** h Ayudante encofrador
Claves: ayudante, encofrar

**M02GT002** h Grúa pluma 30 m./0,75 t
Claves: grúa, pluma

**P01HA502** m3 Hormigón HA-25/AC/12/I Agilia LafargeHolcim
Claves: Lafargeholcim, hormigón, arquitectónico, cemento, blanco, central

**M13EM030** m2 Tablero encofrar 22 mm 4 p
Claves: tablero, encofrar

**M13CP105** u Puntal telescópico normal 3 m
Claves: puntal, telescópico

**P01EM280** m3 Madera pino encofrar 22 mm
Claves: pino, encofrar, madero

**P01UC030** kg Puntas 20x100 mm
Claves: punta

**P03ACC090** kg Acero corrugado B 500 S/SD pref
Claves: acero, corrugado

**P01UT960** ud Pernio tuerca y arandela 50 cm
Claves: pernio, tuerca, arandela

**P01DW090** ud Pequeño material
Claves: material

**P03R060** kg Mortero fluido sin retracción MasterFlow 952
Claves: mortero, retracción, fluido, basf

**P03ALP010** kg Acero laminado S 275 JR
Claves: acero, lámina

**P25OU080** l Minio electrolítico
Claves: minio, electrolítico

**M01HE030** h Bomba para hormigón fino 16 mm
Claves: fino, bomba, hormigón

**P03AM030** m2 Malla 15x15x6 cm 2,870 kg/m2
Claves: malla

**P01LG090** u Rasillón cerámico 50x20x4 cm
el paraiso
Claves: cerámico, rasillón

**M13CP010** d Alquiler puntal 3 m
Claves: alquiler, puntal

**P01UT950** u Pernio tuerca y arandela 25 cm
Claves: pernio, tuerca, arandela

**P03ALP030** kg Perfil L-60.8 acero laminado
Claves: perfil, lámina, acero

**P03ALP050** kg Perfil L-80x8 acero laminado
Claves: lámina, acero, perfil

**P03ALP070** kg Perfil L-100.10 acero laminado
Claves: perfil, acero, lámina

**P03AE070** ud Tesador para acero roscado D=25 mm
Tipo Gewi
Claves: acero, rosca

**P03AL005** kg Acero laminado S 275 JR
Claves: lámina, acero

**P01HA010** m3 Hormigón HA-25/P/20/I central
Claves: central, hormigón

**M07CG010** h Camión con grúa 6 t
Claves: camión, grúa

**P05CW030** u Remates, tornillería y pequeño material
Claves: remate, tornillo, material

**M03B100** h Taladradora mecánica
Claves: taladrador, mecánico

**P01UG220** ud Resina de inyección Hilti HIT-HY 200
Claves: resina, inyección, hilti

**M11PI040** ud Aplicador manual resinas Hilti HDM 500
Claves: hilti, resina, manual

**P01UG218** ud Varilla roscada Hilti HIT-Z M16x155
Claves: hilti, varilla, rosca

**P03ALT010** kg Acero en tubo rectangular
Claves: acero, tubo

**M12T070** h Taladro percutor eléctrico grande
Claves: eléctrico, taladro

**P03ACC060** kg Acero corrugado B 500 S/SD 25 mm
Claves: acero, corrugado

**P03R030** kg Mortero relleno MasterFlow 4800
Claves: mortero, relleno, basf

**P03ACA080** kg Acero corrugado B 400 S/SD
Claves: corrugado, acero

**P01LT020** mu Ladrillo perforado tosco 24x11,5x7 cm
Claves: perforación, tosco, ladrillo

**P01MC045** m3 Mortero cemento gris CEM-II/B-P 32,5 N M-5
Claves: cemento, gris, mortero

**O01OB110** h Oficial yesero o escayolista
Claves: yeso

**P04RW060** m Guardavivos plástico y metal
PROPANSA
Claves: metal, guardavivo, plástico

**P04PY032** m2 Placa yeso laminado normal 13x1200 mm
Claves: lámina, placa, yeso

**P04PW590** kg Pasta de juntas SN
Claves: junta, pasta

**P04PW005** m Cinta de juntas rollo 150 m
Claves: junta, cinta, rollo

**P04PW240** m Canal 48 mm
Claves: canal

**P04PW162** m Montante de 46 mm
Claves: montante

**P04PW065** u Tornillo PM 3,9x25 mm
Claves: tornillo

**P04PW070** u Tornillo PM 3,9x35 mm
Claves: tornillo

**P04PW550** m Junta estanca al agua 46 mm
Claves: estanco, junta, agua

**P07TL200** m2 Panel/Manta lana mineral Arena 40 mm 1350x600/13500x600 mm
Claves: lana, areno, mineral, saintgobain, isover

**P04PY120** m2 Placa yeso laminado cortafuego RF 15 mm
Claves: cortafuego, placa, lámina, yeso

**P04PW470** m Canal 90 mm
Claves: canal

**P04PW170** m Montante de 70 mm
Claves: montante

**P04PW075** u Tornillo PM 3,9x55 mm
Claves: tornillo

**M13AM290** u Transporte entrega y recogida camión tráiler 700 m2
Claves: entrega, transporte, camión

**P07TX870** m2 Panel XPS liso 50 mm Resit. Comp. >500 kPa
Claves: panel, compresor, liso

**P07W190** m Film protector polietileno
Claves: polietileno, protección

**P07W952** m Cinta sellado junta aluminio Polyfix
Claves: aluminio, junta, cinta, optimer system

**P06BSN012** m2 Lámina Glasdan 30 P Elast
Claves: lámina, danosa

**P06BSN032** m2 Lámina Esterdan 30 P Elast
Claves: lámina, danosa

**P06GL035** m2 Fieltro geotextil Danofelt PY-200 gr/m2
Claves: fieltro, geotextil, danosa

**M13W210** h Maquinaria de elevación
Claves: elevación, maquinaria

**O01OC100** h Especialista en lampistería
Claves: especial

**P33XA290** m2 Chapa Zn-Quartz e=0,60 mm 4,32 kg/m2
Claves: chapa

**P05EW160** m2 Cartón fieltro ondulado alquitranado
Claves: alquitrán, cartón, fieltro, ondulado

**P05CZ300** u Patilla Zn j/alzada vertiente
Claves: vertiente, patilla, zinc

**P01UC010** u Clavo cobre D=3 mm
Claves: clavo, cobre

**P04MW010** u Material auxiliar revestimiento madera
Claves: revestimiento, madero, material, auxiliar

**P05CW010** u Tornillería y pequeño material
Claves: material, tornillo

**O01OB090** h Oficial solador alicatador
Claves: alicatar

**O01OB100** h Ayudante solador alicatador
Claves: ayudante, alicatar

**P01FJ065** kg Lechada blanca CG1 Lankolor Borada
Claves: lechada, blanco

**P04ML999** m2 Tablero compacto fenólico con mecanizado y perfileria portante
Claves: alto, densidad, tablero

**P13WF010** m2 Chapa acero inox. 18/8 de 1,5 mm
Claves: acero, chapa, inoxidable

**P09ABC011** m2 Azulejo blanco 25x40 cm
Claves: azulejo, blanco

**P09ABC111** m2 Azulejo blanco 30x30 cm
Claves: blanco, azulejo

**P09ABV100** m2 Azulejo porcelánico rectificado 30x59 cm
Claves: porcelana, azulejo

**P01FA030** kg Adhesivo int./ext. C2TE porcelánico blanco
Claves: adhesivo, porcelana, blanco

**P09EA110** u Material auxiliar anclaje encimera
Claves: encimera, anclaje, material, auxiliar

**P09ABG600** m Esquina recta gres esmaltado 5x25 cm
Claves: recta, gres, esmalte, esquina

**P01FJ006** kg Junta cementosa mejorada color 2-15 mm CG2
Claves: mejora, junta, color

**P01FA068** t Mortero cola int. p/baldosas capa gruesa gris C1T
Claves: mortero, capa, cola, grueso, gris

**P01FJ015** t Mortero int./ext. p/rejuntado junta color CG2-W-ArS1
Claves: color, mortero, junta

**P01UA060** kg Adhesivo cemento cola tipo C1
Claves: schluter, cemento, adhesivo, cola

**O01OB120** h Ayudante yesero o escayolista
Claves: ayudante, yeso

**P04PY015** m2 Placa yeso laminado estándar 12,5 mm
Claves: estándar, yeso, lámina, placa

**P04PW040** kg Pasta para juntas yeso
Claves: pasta, junta, yeso

**P04PW150** m Perfil laminado U 34x31x34 mm
Claves: lámina, perfil

**P04TW070** m Perfil techo continuo yeso laminado T/C-47
Claves: lámina, perfil, techo, yeso, continuo

**P04PW100** u Tornillo MM 3,5x9,5 mm
Claves: tornillo

**P04TW080** u Pieza empalme techo yeso laminado T-47
Claves: empalme, lámina, techo, pieza, yeso

**P04TW090** u Horquilla techo yeso laminado T-47
Claves: techo, lámina, yeso, horquilla

**P04PW030** kg Pasta de agarre yeso
Claves: agarre, yeso, pasta

**P04TW050** m Perfilería vista blanca
Claves: blanco, perfil

**P04TW030** m Perfil angular remates
Claves: remate, angular, perfil

**P04TW040** u Pieza cuelgue
Claves: pieza

**P04TW170** u Ángulo de borde falso techo
Claves: falso, techo, ángulo

**P04TBL040** m2 Bandeja aluminio perforada 60x60 cm perfil semioculto
Claves: perforación, perfil, bandeja, aluminio

**P04TW305** m Perfilería semi-oculta falso techo metálico
Claves: perfil, metal, falso, techo

**P04TW214** u Cuelgue twist suspensión rápida
Claves: suspensión

**P04TW152** u Varilla de cuelgue 375 mm
Claves: varilla

**P04PY025** m2 Placa yeso laminado MEGAPLAC PPF 25
Claves: saintgobain, placa, lámina, placo, yeso

**P04PW650** m Perfil Stil F 530
Claves: perfil, placo, saintgobain

**P04PW630** u Horquilla F 530
Claves: saintgobain, placo, horquilla

**P04PW640** u Pieza de empalme F530
Claves: pieza, saintgobain, placo, empalme

**P04PW134** u Tornillo TTPC 35
Claves: placo, saintgobain, tornillo

**P04PW136** u Tornillo TTPC 45
Claves: placo, tornillo, saintgobain

**P04PW135** u Tornillo TRPF 13
Claves: placo, saintgobain, tornillo

**P04PW608** m Cinta de juntas GR
Claves: junta, cinta, placo, saintgobain

**P04TW460** u Trampilla 600x600x12,5
Claves: trampilla

**P06SR350** kg Imprimación epoxi selladora
Claves: imprimación, epoxi, sellador

**P08FR110** kg Recubrimiento epoxi en base acuosa
Claves: recubrimiento, epoxi, base, agua

**P01MEX020** kg Mortero epoxi E-2
Claves: mortero, epoxi

**P08FR130** kg Revestimiento epoxi colorado
Claves: revestimiento, epoxi

**P08EPO205** m2 Baldosa gres porcelánico alto tránsito 40x40 cm
Claves: baldosa, gres, tráfico, alto, porcelana

**P01FA045** kg Mortero cola porcelánico blanco
Claves: cola, mortero, porcelana, blanco

**P01FJ070** kg Junta porcelánica color
Claves: junta, color, porcelana

**P09CC060** m2 Piedra calatorao
Claves: piedra, calizo

**P01FA100** kg Mortero cola blanco altas prestaciones
Claves: mortero, blanco, alto, cola

**P34IF010** m2 Felpudo aluminio cepillo textil 10 mm
Claves: textil, garlopa, felpudo, aluminio

**P08MR130** m Rodapié DM LACADO blanco 10x2 cm c/ recorte interior 3x3 mm
Claves: rodapié, roble

**O01OB254** h Instalador muro cortina
Claves: muro, cortina

**O01OB256** h Ayudante instalador muro cortina
Claves: ayudante, muro, cortina

**P14ME010** m2 Perfil/accesorios.tapeta.ant acris
Claves: tapa

**P05WA010** m2 Panel sandwich 600x500 mm
Claves: panel

**P05WA070** m Soporte Al 33x48x0,95
Claves: soporte

**P05WA060** m Perfil intermedio Al
Claves: perfil

**P05CA170** m Remate chapa aluminio a=50 cm. e=0,6 mm
Claves: remate, chapa, aluminio

**P11RB040** u Pernio latón 80/95 mm codillo
Claves: codo, latón, pernio

**P11WP080** u Tornillo ensamble zinc/pavón
Claves: tornillo

**P11RM060** u Juego manivelas
Claves: hierro, Castilla, manivela, juego

**P30EVW060** m2 División cabina sanitaria panel fenólico/acero inoxidable
Claves: división, cabina, sanitario, panel, inoxidable

**P30PM060** u Material de fijación
Claves: material, fijación

**P13CX045** ud Cerradura puerta metálica basculante
Claves: metal, basculante, puerta, cerrajería

**P13CP170** ud P. chapa lisa 2 H. 160x210 cm p.epoxi
Claves: epoxi, liso, chapa

**P13CE030** ud Rejilla de ventilación para puertas de garaje seccionales
Claves: rejilla, puerta, sección, garaje, ventilación

**P12PW010** m Premarco aluminio
Claves: precerco, aluminio

**O01OB505** h Montador especializado
Claves: especial

**O01OB510** h Ayudante montador especializado
Claves: ayudante, especial

**P13TW900** m2 Restauración reja fundición
Claves: fundición, reja, restauración

**P33J130** l Gel decapante eliminación pinturas
Claves: pintura, decapante, gel

**P01AA900** t Árido siliceo seleccionado
Anteroaybar

**M12W010** h Equipo chorro aire presión
Claves: aire, presión, equipo

**P13CV010** m2 Ventana fija acero galvanizado
Claves: ventana, acero, galvanizar

**P25RO140** l Esmalte de poliuretano Junoretano 2/C brill/Sat Sist. Tintométri
Claves: esmalte, poliuretano, juno

**O01OB180** h Oficial 2ª fontanero calefactor
Claves: fontanería, calefactor

**P17NA270** ud Soporte canalón aluminio
Claves: canalón, aluminio, soporte

**P05CGP140** m2 Chapa ACH-18 Minionda e=0,6 mm
Claves: saintgobain, minionda, chapa, ach

**P13DE040** m2 Rejilla STD 30x30/30x3 galv
Claves: rejilla, galvanizar

**P13TF021** m Angular acero 50x50x5 mm
Claves: angular, acero

**P13WW221** ud Anclaje unión rejilla galv, neop, epdm, tornill, etc
Claves: rejilla, unión, galvanizar, anclaje

**P13BT130** m Barandilla 110 cm tubo horizontal
Claves: barandilla, tubo, horizontal

**P13CTE020** u Puerta enrollable lamas aluminio 3,60x3,00 m
Claves: portis, aluminio, lama, enrollable, puerta

**P13TC365** m2 Chapa galvanizada 2 mm
Claves: chapa, galvanizar

**P14KW060** m Sellado con silicona neutra
Claves: silicona

**P14DUI010** m2 Stadip 44.1 PVB incoloro
Claves: incoloro, climalit, saintgobain

**P14DUI090** m2 Vidrio seguridad PVB incoloro 5+5
Claves: vidrio, seguridad, incoloro

**P12W010** m Premarco acero galvanizado
Claves: precerco, acero, galvanizar

**P14ME110** m2 Perfil/accesorios sistema atornillado
Claves: saintgobain, isover, tornillo

**P14MW020** m Sellado remate muro cortina
Claves: muro, remate, cortina

**P14MW040** m Remate muro cortina
Claves: muro, cortina, remate

**P14GI050** m2 Espejo plateado 3 mm
Claves: espejo, plata

**P14KC010** m Canteado espejo
Claves: espejo, cantear

**P14KW080** u Taladro espejo hasta 10 mm
Claves: taladro, espejo

**O01OB230** h Oficial 1ª pintura
Claves: pintura

**O01OB240** h Ayudante pintura
Claves: pintura, ayudante

**P25OU030** l Imprimación epoxidica 2 componentes
Claves: imprimación, componente, epoxi

**P25PF020** l Pintura intumescente para metal/madera/obra
Claves: intumescente, pintura

**P25WW220** u Pequeño material
Claves: material

**P25JM030** l Esmalte poliuretano (2 componentes)
Claves: componente, esmalte, poliuretano

**P25OZ040** l Emulsión fijadora muy penetrante obra/madera exterior/interior
Claves: fijación, emulsión

**P25OG040** kg Masilla ultrafina acabados
Claves: masilla

**P25EI050** l Pintura plástica vinílica blanco/color mate
Claves: pintura, plástico, vinilo, mate

**BAUB1a** ud Ap. autón. bomba calor compacta horizontal de 46,9 kW refrig. y
Aparato autónomo bomba de calor compacta horizontal condensado por agua de 46,9 kW refrigeración y 46,9 kW calefacción.

**BDWA1f** ud Tramo tubería de 50 mm de diámetro nominal, incluyendo acabado,
Tramo tubería de 50 mm de diámetro nominal, con accesorios, soportes y señalizada, acabado en aluminio en intemperie o salas de máquinas, incluyendo vainas para la medida de la temperatura y válvula de vaciado.

**BDWA9f** ud Manguito elástico antivibratorio de un cuerpo, de 50 mm diámetro
Manguito elástico antivibratorio de un cuerpo, de 50 mm de diámetro nominal, útil para el servicio de agua, incluyendo uniones y accesorios. Completamente instalado

**BDWA1e** ud Tramo tubería de 40 mm de diámetro nominal, incluyendo acabado,
Tramo tubería de 40 mm de diámetro nominal, con accesorios, soportes y señalizada, acabado en aluminio en intemperie o salas de máquinas, incluyendo vainas para la medida de la temperatura y válvula de vaciado.

**BDEB1ag** m Tubo PVC saneam. enterrado, UNE-EN 1401, unión con junta elástic
Tubo de PVC para saneamiento enterrado, según UNE-EN 1401, SN 400, unión mediante junta elástica o encolada, de 400 mm.

**BDEB1af** m Tubo PVC saneam. enterrado, UNE-EN 1401, unión con junta elástic
Tubo de PVC para saneamiento enterrado, según UNE-EN 1401, SN 315, unión mediante junta elástica o encolada, de 315 mm.

**BRJK85fa** ud Material de punto alimentación a grupo de presion de incendios,
Material de punto de alimentación a grupo de presion de incendios incluyendo tubo de material aislante flexible/rígido no propagador de la llama y de acuerdo con la norma UNE-EN 61386, conductor de cobre RZ1-K 0,6/1kV y bandeja de rejilla de varillas de acero cincado bicromatado

**BMEB1baaa** ud Armario metálico para montar empotrado, con puerta ciega pintada
Armario metálico para montar empotrado con puerta ciega pintada, bisagras, cierre y tirador, de dimensiones 1300x680x180 mm.

**BMEBJaa** ud Devanadera axial circular de chapa, montada en armario para cont
Devanadera axial circular de chapa, para ser montada directamente en armario y capaz de contener 20 m de manguera de diámetro 25 mm. Soporte pivotante. Alimentación de agua a través del soporte mediante doble rótula de estanqueidad.

**PS1207** u PS1207 Batería 12 V. 7A/H
Batería de 12V. Capacidad 7Ah. Conexión por terminal faston.

**HLSPS25** u HLSPS25 Fuentes de alimentación EN54-4A2 de 65W / 2,5A
Fuente de alimentación de 65W conmutada de 24Vcc controlada por microprocesador. Se compone de fuente de alimentación, circuito de control/señalización y cabina metálica con capacidad para albergar baterías de hasta 22Ah, excepto baterías de 10-12Ah. Incluye 10 leds indicadores de estado situados en el frontal y 7 leds internos que amplían la información sobre los fallos de sistema. Dispone de 2 circuitos de salida (2 x 1,10A), configurables a uno solo ( 1 x 2,2A), protegidos contra cortocircuito mediante fusibles electrónicos. Consta de prueba de baterías manual y automática, supervisión de derivación a tierra y circuito de relé de fallo de sistema.

**B1KA2a** ud Material para el relleno y sellado de huecos abiertos para insta
Material para el relleno y sellado de huecos abiertos para el paso de instalaciones de PROTECCION CONTRA INCENDIOS entre sectores de incendios.

**BDWA1g** ud Tramo tubería de 65 mm de diámetro nominal, incluyendo acabado,
Tramo tubería de 65 mm de diámetro nominal, con accesorios, soportes y señalizada, acabado en aluminio en intemperie o salas de máquinas, incluyendo vainas para la medida de la temperatura y válvula de vaciado.

**BDWA9g** ud Manguito elástico antivibratorio de un cuerpo, de 65 mm diámetro
Manguito elástico antivibratorio de un cuerpo, de 65 mm de diámetro nominal, útil para el servicio de agua, incluyendo uniones y accesorios. Completamente instalado

**BDWA1h** ud Tramo tubería de 80 mm de diámetro nominal, incluyendo acabado,
Tramo tubería de 80 mm de diámetro nominal, con accesorios, soportes y señalizada, acabado en aluminio en intemperie o salas de máquinas, incluyendo vainas para la medida de la temperatura y válvula de vaciado.

**BDWA9h** ud Manguito elástico antivibratorio de un cuerpo, de 80 mm diámetro
Manguito elástico antivibratorio de un cuerpo, de 80 mm de diámetro nominal, útil para el servicio de agua, incluyendo uniones y accesorios. Completamente instalado

**BDWA1i** ud Tramo tubería de 100 mm de diámetro nominal, incluyendo acabado,
Tramo tubería de 100 mm de diámetro nominal, con accesorios, soportes y señalizada, acabado en aluminio en intemperie o salas de máquinas, incluyendo vainas para la medida de la temperatura y válvula de vaciado.

**BDWA9i** ud Manguito elástico antivibratorio de un cuerpo, de 100 mm diámetr
Manguito elástico antivibratorio de un cuerpo, de 100 mm de diámetro nominal, útil para el servicio de agua, incluyendo uniones y accesorios. Completamente instalado

**BDWA1fb** ud Tramo tubería de 50 mm de diámetro nominal, incluyendo acabado,
Tramo tubería de 50 mm de diámetro nominal, con accesorios, soportes y señalizada, acabado en aluminio en intemperie o salas de máquinas, incluyendo vainas para la medida de la temperatura y válvula de vaciado.

**BDWA1fa** ud Tramo tubería de 50 mm de diámetro nominal, incluyendo acabado,
Tramo tubería de 50 mm de diámetro nominal, con accesorios, soportes y señalizada, acabado en aluminio en intemperie o salas de máquinas, incluyendo vainas para la medida de la temperatura y válvula de vaciado.

**BDWA1jaa** ud Tramo tubería de 125 mm de diámetro nominal, incluyendo acabado,
Tramo tubería de 125 mm de diámetro nominal, con accesorios, soportes y señalizada, acabado en aluminio en intemperie o salas de máquinas, incluyendo vainas para la medida de la temperatura y válvula de vaciado.

**BDWA1ja** ud Tramo tubería de 125 mm de diámetro nominal, incluyendo acabado,
Tramo tubería de 125 mm de diámetro nominal, con accesorios, soportes y señalizada, acabado en aluminio en intemperie o salas de máquinas, incluyendo vainas para la medida de la temperatura y válvula de vaciado.

**BHBC1hca** m Aislamiento tuberías de 22 mm de diámetro a base de coquilla y d
Aislamiento exterior para tuberías de 22 mm de diámetro exterior a base de coquilla de espuma elastomérica de conductividad menor que 0,04 W (m.K) y de 25 mm de espesor o espesor equivalente

**BHBD2hca** pp Accesorios y señalización para coquilla de 22 mm de interior y 2
Accesorios y señalización para coquilla de espuma elastomérica de 22 mm de interior y de 25 mm de espesor o espesor equivalente.

**BHBC1jc** m Aislamiento tuberías de 28 mm de diámetro a base de coquilla y d
Aislamiento exterior para tuberías de 28 mm de diámetro exterior a base de coquilla de espuma elastomérica de conductividad menor que 0,04 W (m.K) y de 25 mm de espesor o espesor equivalente

**BHBD2jc** pp Accesorios y señalización para coquilla de 28 mm de interior y 2
Accesorios y señalización para coquilla de espuma elastomérica de 28 mm de interior y de 25 mm de espesor o espesor equivalente.

**BHBC1lc** m Aislamiento tuberías de 35 mm de diámetro a base de coquilla y d
Aislamiento exterior para tuberías de 35 mm de diámetro exterior a base de coquilla de espuma elastomérica de conductividad menor que 0,04 W (m.K) y de 25 mm de espesor o espesor equivalente

**BHBD2lc** pp Accesorios y señalización para coquilla de 35 mm de interior y 2
Accesorios y señalización para coquilla de espuma elastomérica de 35 mm de interior y de 25 mm de espesor o espesor equivalente.

**BHBC1nd** m Aislamiento tuberías de 42 mm de diámetro a base de coquilla y d
Aislamiento exterior para tuberías de 42 mm de diámetro exterior a base de coquilla de espuma elastomérica de conductividad menor que 0,04 W (m.K) y de 30 mm de espesor o espesor equivalente

**BHBD2nd** pp Accesorios y señalización para coquilla de 42 mm de interior y 3
Accesorios y señalización para coquilla de espuma elastomérica de 42 mm de interior y de 30 mm de espesor o espesor equivalente.

**BHBC1od** m Aislamiento tuberías de 48 mm de diámetro a base de coquilla y d
Aislamiento exterior para tuberías de 48 mm de diámetro exterior a base de coquilla de espuma elastomérica de conductividad menor que 0,04 W (m.K) y de 30 mm de espesor o espesor equivalente

**BHBD2od** pp Accesorios y señalización para coquilla de 48 mm de interior y 3
Accesorios y señalización para coquilla de espuma elastomérica de 48 mm de interior y de 30 mm de espesor o espesor equivalente.

**BHBC1rd** m Aislamiento tuberías de 60 mm de diámetro a base de coquilla y d
Aislamiento exterior para tuberías de 60 mm de diámetro exterior a base de coquilla de espuma elastomérica de conductividad menor que 0,04 W (m.K) y de 30 mm de espesor o espesor equivalente

**BHBD2rd** pp Accesorios y señalización para coquilla de 60 mm de interior y 3
Accesorios y señalización para coquilla de espuma elastomérica de 60 mm de interior y de 30 mm de espesor o espesor equivalente.

**BHBC1tda** m Aislamiento tuberías de 76 mm de diámetro a base de coquilla y d
Aislamiento exterior para tuberías de 76 mm de diámetro exterior a base de coquilla de espuma elastomérica de conductividad menor que 0,04 W (m.K) y de 30 mm de espesor o espesor equivalente

**BHBD2tda** pp Accesorios y señalización para coquilla de 76 mm de interior y 3
Accesorios y señalización para coquilla de espuma elastomérica de 76 mm de interior y de 30 mm de espesor o espesor equivalente.

**BHBC1uda** m Aislamiento tuberías de 89 mm de diámetro a base de coquilla y d
Aislamiento exterior para tuberías de 89 mm de diámetro exterior a base de coquilla de espuma elastomérica de conductividad menor que 0,04 W (m.K) y de 30 mm de espesor o espesor equivalente

**BHBD2uda** pp Accesorios y señalización para coquilla de 89 mm de interior y 3
Accesorios y señalización para coquilla de espuma elastomérica de 89 mm de interior y de 30 mm de espesor o espesor equivalente.

**BHBC1xda** m Aislamiento tuberías de 114 mm de diámetro a base de coquilla y
Aislamiento exterior para tuberías de 114 mm de diámetro exterior a base de coquilla de espuma elastomérica de conductividad menor que 0,04 W (m.K) y de 30 mm de espesor o espesor equivalente

**BHBD2xda** pp Accesorios y señalización para coquilla de 114 mm de interior y
Accesorios y señalización para coquilla de espuma elastomérica de 114 mm de interior y de 30 mm de espesor o espesor equivalente.

**BHBD4rd** m Recubrimiento con chapa de aluminio para coquilla de 60 mm de di
Recubrimiento con chapa de aluminio para coquilla de espuma elastomérica de 60 mm de diámetro interior y de 30 mm de espesor o espesor equivalente.

**BHBD5rd** pp Accesorio y señalización para coquilla de 60 mm de interior y de
Accesorio y señalización para coquilla de espuma elastomérica de 60 mm de interior y de 30 mm de espesor o espesor equivalente, terminada en chapa de aluminio.

**BHBC1ud** m Aislamiento tuberías de 89 mm de diámetro a base de coquilla y d
Aislamiento exterior para tuberías de 89 mm de diámetro exterior a base de coquilla de espuma elastomérica de conductividad menor que 0,04 W (m.K) y de 30 mm de espesor o espesor equivalente

**BHBD4ud** m Recubrimiento con chapa de aluminio para coquilla de 89 mm de di
Recubrimiento con chapa de aluminio para coquilla de espuma elastomérica de 89 mm de diámetro interior y de 30 mm de espesor o espesor equivalente.

**BHBD5ud** pp Accesorio y señalización para coquilla de 89 mm de interior y de
Accesorio y señalización para coquilla de espuma elastomérica de 89 mm de interior y de 30 mm de espesor o espesor equivalente, terminada en chapa de aluminio.

**BHBC1xf** m Aislamiento tuberías de 114 mm de diámetro a base de coquilla y
Aislamiento exterior para tuberías de 114 mm de diámetro exterior a base de coquilla de espuma elastomérica de conductividad menor que 0,04 W (m.K) y de 40 mm de espesor o espesor equivalente

**BHBD4xf** m Recubrimiento con chapa de aluminio para coquilla de 114 mm de d
Recubrimiento con chapa de aluminio para coquilla de espuma elastomérica de 114 mm de diámetro interior y de 40 mm de espesor o espesor equivalente.

**BHBD5xf** pp Accesorio y señalización para coquilla de 114 mm de interior y d
Accesorio y señalización para coquilla de espuma elastomérica de 114 mm de interior y de 40 mm de espesor o espesor equivalente, terminada en chapa de aluminio.

**BHBC1zf** m Aislamiento tuberías de 140 mm de diámetro a base de coquilla y
Aislamiento exterior para tuberías de 140 mm de diámetro exterior a base de coquilla de espuma elastomérica de conductividad menor que 0,04 W (m.K) y de 40 mm de espesor o espesor equivalente

**BHBD4zf** m Recubrimiento con chapa de aluminio para coquilla de 140 mm de d
Recubrimiento con chapa de aluminio para coquilla de espuma elastomérica de 140 mm de diámetro interior y de 40 mm de espesor o espesor equivalente.

**BHBD5zf** pp Accesorio y señalización para coquilla de 140 mm de interior y d
Accesorio y señalización para coquilla de espuma elastomérica de 140 mm de interior y de 40 mm de espesor o espesor equivalente, terminada en chapa de aluminio.

**BHBD1jba** m Aislamiento tuberías de 28 mm a base de coquilla y de 20 mm de e
Aislamiento exterior para tuberías de 28 mm de diámetro exterior a base de coquilla de espuma elastomérica de conductividad térmica menor que 0,04 W/(m.K) y de 20 mm de espesor o espesor equivalente, con barrera de vapor.

**BHBD2jba** pp Accesorios y señalización para coquilla de 28 mm de interior y 2
Accesorios y señalización para coquilla de espuma elastomérica de 28 mm de interior y de 20 mm de espesor o espesor equivalente.

**BHBD1lba** m Aislamiento tuberías de 35 mm a base de coquilla y de 20 mm de e
Aislamiento exterior para tuberías de 35 mm de diámetro exterior a base de coquilla de espuma elastomérica de conductividad térmica menor que 0,04 W/(m.K) y de 20 mm de espesor o espesor equivalente, con barrera de vapor.

**BHBD2lba** pp Accesorios y señalización para coquilla de 35 mm de interior y 2
Accesorios y señalización para coquilla de espuma elastomérica de 35 mm de interior y de 20 mm de espesor o espesor equivalente.

**BHBD1nd** m Aislamiento tuberías de 42 mm a base de coquilla y de 30 mm de e
Aislamiento exterior para tuberías de 42 mm de diámetro exterior a base de coquilla de espuma elastomérica de conductividad térmica menor que 0,04 W/(m.K) y de 30 mm de espesor o espesor equivalente, con barrera de vapor.

**BHBD1od** m Aislamiento tuberías de 48 mm a base de coquilla y de 30 mm de e
Aislamiento exterior para tuberías de 48 mm de diámetro exterior a base de coquilla de espuma elastomérica de conductividad térmica menor que 0,04 W/(m.K) y de 30 mm de espesor o espesor equivalente, con barrera de vapor.

**BHBD1rd** m Aislamiento tuberías de 60 mm a base de coquilla y de 30 mm de e
Aislamiento exterior para tuberías de 60 mm de diámetro exterior a base de coquilla de espuma elastomérica de conductividad térmica menor que 0,04 W/(m.K) y de 30 mm de espesor o espesor equivalente, con barrera de vapor.

**BHBD1td** m Aislamiento tuberías de 76 mm a base de coquilla y de 30 mm de e
Aislamiento exterior para tuberías de 76 mm de diámetro exterior a base de coquilla de espuma elastomérica de conductividad térmica menor que 0,04 W/(m.K) y de 30 mm de espesor o espesor equivalente, con barrera de vapor.

**BHBD2td** pp Accesorios y señalización para coquilla de 76 mm de interior y 3
Accesorios y señalización para coquilla de espuma elastomérica de 76 mm de interior y de 30 mm de espesor o espesor equivalente.

**BHBD1ue** m Aislamiento tuberías de 89 mm a base de coquilla y de 35 mm de e
Aislamiento exterior para tuberías de 89 mm de diámetro exterior a base de coquilla de espuma elastomérica de conductividad térmica menor que 0,04 W/(m.K) y de 35 mm de espesor o espesor equivalente, con barrera de vapor.

**BHBD2ue** pp Accesorios y señalización para coquilla de 89 mm de interior y 3
Accesorios y señalización para coquilla de espuma elastomérica de 89 mm de interior y de 35 mm de espesor o espesor equivalente.

**BHBD1xf** m Aislamiento tuberías de 114 mm a base de coquilla y de 40 mm de
Aislamiento exterior para tuberías de 114 mm de diámetro exterior a base de coquilla de espuma elastomérica de conductividad térmica menor que 0,04 W/(m.K) y de 40 mm de espesor o espesor equivalente, con barrera de vapor.

**BHBD2xf** pp Accesorios y señalización para coquilla de 114 mm de interior y
Accesorios y señalización para coquilla de espuma elastomérica de 114 mm de interior y de 40 mm de espesor o espesor equivalente.

**BHBD4td** m Recubrimiento con chapa de aluminio para coquilla de 76 mm de di
Recubrimiento con chapa de aluminio para coquilla de espuma elastomérica de 76 mm de diámetro interior y de 30 mm de espesor o espesor equivalente.

**BHBD5td** pp Accesorio y señalización para coquilla de 76 mm de interior y de
Accesorio y señalización para coquilla de espuma elastomérica de 76 mm de interior y de 30 mm de espesor o espesor equivalente, terminada en chapa de aluminio.

**BHBD1zf** m Aislamiento tuberías de 140 mm a base de coquilla y de 40 mm de
Aislamiento exterior para tuberías de 140 mm de diámetro exterior a base de coquilla de espuma elastomérica de conductividad térmica menor que 0,04 W/(m.K) y de 40 mm de espesor o espesor equivalente, con barrera de vapor.

**BDFF1aa** m Tubo de polietileno reticulado suelo radiante UNE-EN ISO 15875,
Tubo de polietileno reticulado para suelo radiante UNE-EN ISO 15875, con barrera antidifusión de oxigeno de 16 mm.

**BEDC2faa** ud Dist. bronce para regulación de 5 circuitos de calefacción y ref
Distribuidor de bronce para regulación de 6 circuitos de calefacción por suelo radiante con válvulas de accionamiento eléctrico.

**BEDC2fa** ud Dist. bronce para regulación de 6 circuitos de calefacción y ref
Distribuidor de bronce para regulación de 6 circuitos de calefacción por suelo radiante con válvulas de accionamiento eléctrico.

**BEDC2gaa** ud Dist. bronce para regulación de 7 circuitos de calefacción, y re
Distribuidor de bronce para regulación de 7 circuitos de calefacción por suelo radiante con válvulas de accionamiento eléctrico.

**BEDC2ga** ud Dist. bronce para regulación de 8 circuitos de calefacción, y re
Distribuidor de bronce para regulación de 7 circuitos de calefacción por suelo radiante con válvulas de accionamiento eléctrico.

**BEDC2ia** ud Dist. bronce para regulación de 9 circuitos de calefacción y ref
Distribuidor de bronce para regulación de 9 circuitos de calefacción por suelo radiante con válvulas de accionamiento eléctrico.

**BEDC2iaa** ud Dist. bronce para regulación de 10 circuitos de calefaccióny ref
Distribuidor de bronce para regulación de 9 circuitos de calefacción por suelo radiante con válvulas de accionamiento eléctrico.

**BEDC2kaa** ud Dist. bronce para regulación de 11 circuitos de calefacción y re
Distribuidor de bronce para regulación de 11 circuitos de calefacción por suelo radiante con válvulas de accionamiento eléctrico.

**BBKA5h** pp Juntas, soportes, accesorios para conducto a. galvanizado de 200
Juntas, soportes, accesorios y aberturas de servicio para conducto de acero galvanizado de 200 mm de diámetro clase C

**BBKA5k** pp Juntas, soportes, accesorios para conducto a. galvanizado de 280
Juntas, soportes, accesorios y aberturas de servicio para conducto de acero galvanizado de 280 mm de diámetro clase C

**BBKA5l** pp Juntas, soportes, accesorios para conducto a. galvanizado de 300
Juntas, soportes, accesorios y aberturas de servicio para conducto de acero galvanizado de 300 mm de diámetro clase C

**BBKA5n** pp Juntas, soportes, accesorios para conducto a. galvanizado de 355
Juntas, soportes, accesorios y aberturas de servicio para conducto de acero galvanizado de 355 mm de diámetro clase C

**BBKA5la** pp Juntas, soportes, accesorios para conducto a. galvanizado de 300
Juntas, soportes, accesorios y aberturas de servicio para conducto de acero galvanizado de 300 mm de diámetro clase C

**BBKA5laa** pp Juntas, soportes, accesorios para conducto a. galvanizado de 300
Juntas, soportes, accesorios y aberturas de servicio para conducto de acero galvanizado de 300 mm de diámetro clase C

**BCEA1aaa** ud Bomba sumergible para pozo de captación de 350 mm de diámetro in
Bomba sumergible para pozo de captación de 235 mm de diámetro interior mm, de 9,91 l/s, 7,71 kW y 46,6 kPa.

**ESM06AR102** H Maquinaria perf. o entub
Maquinaria de percusión, perforando o entubando, incluso labores de limpieza, desarrollo, etc y cuantas maniobras sean necesarias para la realización de la perforación.

**ESM06AR104** H Maquinaria pistoneando
Maquinaria de percusión, pistoneando, incluso labores de limpieza, desarrollo, ajuste de pistón, etc y cuantas maniobras sean necesarias para la realización de los trabajos

**Q160** H Maquinaria aforo 80 l/s parada
Maquinaria de aforo de 80 l/s en parada para medida de recuperación de niveles

**BRFI4a** ud Alimentación eléctrica a ventilador
Alimentación eléctrica compuesta por cables y canalización a ventilador y parte proporcional de línea desde cuadro eléctrico de zona, según proyecto y cumpliendo con la legislación vigente.

**BRFI4** ud Alimentación eléctrica a ventilador
Alimentación eléctrica compuesta por cables y canalización a ventilador y parte proporcional de línea desde cuadro eléctrico de zona, según proyecto y cumpliendo con la legislación vigente.

**BABB1aab** ud Planta enfriadora de agua, condensada por aire
Planta enfriadora de agua, tipo bomba de calor, con recuperación de calor condensada por aire de 427 kW de refrigeración y 436 kW de calefacción.

**BDDA10ebaa** m Tuberia de cobre semiduro R-250 según UNE-EN 12735-1, para gas r
Tubería de cobre semiduro R-250 según UNE-EN 12735-1, para gas refrigerante, de 15 (1/2") mm de diámetro y de 1 mm de espesor, con p.p. de accesorios soldados mediante soldadura fuerte a la plata

**BDDA10fbaa** m Tuberia de cobre semiduro R-250 según UNE-EN 12735-1, para gas r
Tubería de cobre semiduro R-250 según UNE-EN 12735-1, para gas refrigerante, de 18 (5/8") mm de diámetro y de 1 mm de espesor, con p.p. de accesorios soldados mediante soldadura fuerte a la plata

**BDDA10hcaa** m Tuberia de cobre semiduro R-250 según UNE-EN 12735-1, para gas r
Tubería de cobre semiduro R-250 según UNE-EN 12735-1, para gas refrigerante, de 28 (1") mm de diámetro y de 1,5 mm de espesor, con p.p. de accesorios soldados mediante soldadura fuerte a la plata

**BDDA10jcaa** m Tuberia de cobre semiduro R-250 según UNE-EN 12735-1, para gas r
Tubería de cobre semiduro R-250 según UNE-EN 12735-1, para gas refrigerante, de 42 (1 1/2") mm de diámetro y de 1,5 mm de espesor, con p.p. de accesorios soldados mediante soldadura fuerte a la plata

**BDDA10kdaa** m Tuberia de cobre semiduro R-250 según UNE-EN 12735-1, para gas r
Tubería de cobre semiduro R-250 según UNE-EN 12735-1, para gas refrigerante, de 54 (2") mm de diámetro y de 2 mm de espesor, con p.p. de accesorios soldados mediante soldadura fuerte a la plata

**BVFHFgcaaaa** ud Videograbador digital , codec de compresión H264
Videograbador digital de 24 entradas de cámara, codec de compresión MPEG-4, capacidad de grabación de hasta 25 IPS con disco duro de 2 GB y 2 salidas de monitor en pantalla completa y multipantalla. Incorpora grabador de DVD, conectividad TCP/IP, servidor WEB, función de videosensor y grabación continua o por eventos. Incluyendo entradas/salidas de alarma y control de telemetría para cámaras PTZ.

**BVFHFgcaaa** ud Sai line interactive
Videograbador digital de 24 entradas de cámara, codec de compresión MPEG-4, capacidad de grabación de hasta 25 IPS con disco duro de 2 GB y 2 salidas de monitor en pantalla completa y multipantalla. Incorpora grabador de DVD, conectividad TCP/IP, servidor WEB, función de videosensor y grabación continua o por eventos. Incluyendo entradas/salidas de alarma y control de telemetría para cámaras PTZ.

**BVFHFgcaaab** ud Estación de trabajo con procesador avanzado, sistema operativo W
Videograbador digital de 24 entradas de cámara, codec de compresión MPEG-4, capacidad de grabación de hasta 25 IPS con disco duro de 2 GB y 2 salidas de monitor en pantalla completa y multipantalla. Incorpora grabador de DVD, conectividad TCP/IP, servidor WEB, función de videosensor y grabación continua o por eventos. Incluyendo entradas/salidas de alarma y control de telemetría para cámaras PTZ.

**BVFHFgcaaaba** ud Servidor concentrador de alarmas SCATI-HUB, sistema operativo Wi
Videograbador digital de 24 entradas de cámara, codec de compresión MPEG-4, capacidad de grabación de hasta 25 IPS con disco duro de 2 GB y 2 salidas de monitor en pantalla completa y multipantalla. Incorpora grabador de DVD, conectividad TCP/IP, servidor WEB, función de videosensor y grabación continua o por eventos. Incluyendo entradas/salidas de alarma y control de telemetría para cámaras PTZ.

**BGBA3aaaa** ud Editor de trajetas USB para reconocimiento de tarjetas en siste
Ordenador compatible con procesador INTEL de ultima generación y monitor color de 17" de pantalla plana

**BVCCAa** ud Accesorios para intercom. secundario con 1 llamada/s, centrales
Accesorios y conectores para intercomunicador secundario con 1 llamada/s para centrales de media y alta potencia.

**BSAB1fvaa** ud Conjunto medida con armario doble aisl. T30 para 160 kW, dest. a
Conjunto de protección y medida con armario de doble aislamiento tipo T30 para 160 kW destinado a , pletina de cobre, regletas, fusibles.

**BQFAJaa** m Conductor de cobre de 50 mm² para bajante cuadro general de baja
Conductor de cobre desnudo recocido de 50 mm² para bajante cuadro general de baja tensión.

**BSCA3aa** ud Bateria condensadores con filtro antiarmónicos, ud. piloto y aux
Bateria de condensadores con filtro antiarmónicos, unidad piloto y auxiliar, tensión 470 V. Potencia 25 kVAr

**BRBA6e** pp Accesorios y separador/es para bandeja galvanizada ciega con tap
Accesorios, soportaciones y separador/es para bandeja galvanizada ciega con tapa de 100x75x0,8 mm.

**BSCA3ga** ud Bateria condensadores con filtro antiarmónicos, ud. piloto y aux
Bateria de condensadores con filtro antiarmónicos, unidad piloto y auxiliar, tensión 470 V. Potencia 125 kVAr

**BRBA6i** pp Accesorios y separador/es para bandeja galvanizada ciega con tap
Accesorios, soportaciones y separador/es para bandeja galvanizada ciega con tapa de 200x75x0,8 mm.

**BQFAEaca** m Conductor de cobre de 35 mm² para puesta a tierra de bandeja met
Conductor de cobre desnudo recocido de 35 mm² de sección, resistencia eléctrica a 20°C no superior a 0,524 Ohm/km, para puesta a tierra de bandeja metálica.

**BQFAEacaa** m conexión a red de tierras grupo electrógeno
Conductor de cobre desnudo recocido de 35 mm² de sección, resistencia eléctrica a 20°C no superior a 0,524 Ohm/km, para puesta a tierra de bandeja metálica.

**BQAJ2fa** pp Terminales y accesorios para cable Cu resistente al fuego 0,6/1
Terminales y accesorios para cable de cobre resistente al fuego 0,6/1 kV de 1x16 mm² de sección

**BRDK55aa** ud Material p. luz con cond. Cu 07Z1-K, tubo material aislante, con
Material de punto de luz incluyendo conductor de cobre 07Z1-K, tubo de material aislante flexible/rígido no propagador de la llama y de acuerdo con la norma UNE-EN 50086-1, conductor de cobre RZ1 0,6/1kV y bandeja de material aislante

**BRDK55a** ud Material p. luz con cond. Cu 07Z1-K, tubo material aislante, con
Material de punto de luz incluyendo conductor de cobre 07Z1-K, tubo de material aislante flexible/rígido no propagador de la llama y de acuerdo con la norma UNE-EN 50086-1, conductor de cobre RZ1 0,6/1kV y bandeja de material aislante

**BRDK55ab** ud Material p. luz con cond. Cu 07Z1-K, tubo material aislante, con
Material de punto de luz incluyendo conductor de cobre 07Z1-K, tubo de material aislante flexible/rígido no propagador de la llama y de acuerdo con la norma UNE-EN 50086-1, conductor de cobre RZ1 0,6/1kV y bandeja de material aislante

**BRDK55aaa** ud Material p. luz con cond. Cu 07Z1-K, tubo material aislante, con
Material de punto de luz incluyendo conductor de cobre 07Z1-K, tubo de material aislante flexible/rígido no propagador de la llama y de acuerdo con la norma UNE-EN 50086-1, conductor de cobre RZ1 0,6/1kV y bandeja de material aislante

**BREK55aa** ud Material p. luz emergencia con cond. Cu 07Z1-K, tubo de material
Material de punto de luz de alumbrado de emergencia incluyendo conductor de cobre 07Z1-K, tubo de material aislante flexible/rígido no propagador de la llama y de acuerdo con la norma UNE-EN 50086-1, conductor de cobre RZ1 0,6/1kV y bandeja de material aislante.

**BREK55a** ud Material p. luz emergencia con cond. Cu 07Z1-K, tubo de material
Material de punto de luz de alumbrado de emergencia incluyendo conductor de cobre 07Z1-K, tubo de material aislante flexible/rígido no propagador de la llama y de acuerdo con la norma UNE-EN 50086-1, conductor de cobre RZ1 0,6/1kV y bandeja de material aislante.

**BREL55a** ud Material p. luz emergencia con cond. Cu 07Z1-K, tubo de material
Material punto de luz de alumbrado de emergencia incluyendo conductor de cobre 07Z1-K, tubo de material aislante rígido no propagador de la llama y de acuerdo con la norma UNE-EN 50086-1, conductor de cobre RZ 0,6/1 kV y canal de material aislante

**BRFK55a** ud Material p. fuerza con cond. Cu 07Z1-K, tubo de material aislant
Material de punto de fuerza incluyendo conductor de cobre 07Z1-K, tubo de material aislante flexible/rígido no propagador de la llama y de acuerdo con la norma UNE-EN 50086-1, conductor de cobre RZ1-K 0,6/1kV y bandeja de material aislante

**BRFL55aa** ud Material punto de fuerza con cond. Cu 07Z1-K, tubo de material a
Material de punto de fuerza incluyendo conductor de cobre 07Z1-K, tubo de material aislante rígido no propagador de la llama y de acuerdo con la norme UNE-EN 50086-1, conductor de cobre RZ1 0,6/1kV y canal de material aislante

**BRFL55a** ud Material punto de fuerza con cond. Cu 07Z1-K, tubo de material a
Material de punto de fuerza incluyendo conductor de cobre 07Z1-K, tubo de material aislante rígido no propagador de la llama y de acuerdo con la norme UNE-EN 50086-1, conductor de cobre RZ1 0,6/1kV y canal de material aislante

**BRJL55eaaa80** ud Material de punto alimentación a TERMO ELECTRICO, con conductor
Material de punto de alimentación a TERMO ELECTRICO, incluyendo conductor de cobre 07Z1-K, tubo de material aislante rígido no propagador de la llama y de acuerdo con la norma UNE-EN 50086-1, conductor de cobre RZ1 0,6/1kV y canal de material aislante

**BRJL55eaaa79** ud Material de punto alimentación a TERMO ELECTRICO, con conductor
Material de punto de alimentación a TERMO ELECTRICO, incluyendo conductor de cobre 07Z1-K, tubo de material aislante rígido no propagador de la llama y de acuerdo con la norma UNE-EN 50086-1, conductor de cobre RZ1 0,6/1kV y canal de material aislante

**BRJL55eaaaab** ud Material de punto alimentación a TERMO ELECTRICO, con conductor
Material de punto de alimentación a TERMO ELECTRICO, incluyendo conductor de cobre 07Z1-K, tubo de material aislante rígido no propagador de la llama y de acuerdo con la norma UNE-EN 50086-1, conductor de cobre RZ1 0,6/1kV y canal de material aislante

**BRJL55eaaa84** ud Material de punto alimentación a TERMO ELECTRICO, con conductor
Material de punto de alimentación a TERMO ELECTRICO, incluyendo conductor de cobre 07Z1-K, tubo de material aislante rígido no propagador de la llama y de acuerdo con la norma UNE-EN 50086-1, conductor de cobre RZ1 0,6/1kV y canal de material aislante

**BRJL55eaaa81** ud Material de punto alimentación a TERMO ELECTRICO, con conductor
Material de punto de alimentación a TERMO ELECTRICO, incluyendo conductor de cobre 07Z1-K, tubo de material aislante rígido no propagador de la llama y de acuerdo con la norma UNE-EN 50086-1, conductor de cobre RZ1 0,6/1kV y canal de material aislante

**BRJL55ebaa** ud Material de punto alimentación a TOMA CORRIENTE TRIFASICA, con c
Material de punto de alimentación a TOMA CORRIENTE TRIFASICA, incluyendo conductor de cobre 07Z1-K, tubo de material aislante rígido no propagador de la llama y de acuerdo con la norma UNE-EN 50086-1, conductor de cobre RZ1 0,6/1kV y canal de material aislante

**BRJL55eaaaa** ud Material de punto alimentación a TERMO ELECTRICO, con conductor
Material de punto de alimentación a TERMO ELECTRICO, incluyendo conductor de cobre 07Z1-K, tubo de material aislante rígido no propagador de la llama y de acuerdo con la norma UNE-EN 50086-1, conductor de cobre RZ1 0,6/1kV y canal de material aislante

**BRJL55eaaaaa** ud Material de punto alimentación a TERMO ELECTRICO, con conductor
Material de punto de alimentación a TERMO ELECTRICO, incluyendo conductor de cobre 07Z1-K, tubo de material aislante rígido no propagador de la llama y de acuerdo con la norma UNE-EN 50086-1, conductor de cobre RZ1 0,6/1kV y canal de material aislante

**BRJL55eaaa85** ud Material de punto alimentación a TERMO ELECTRICO, con conductor
Material de punto de alimentación a TERMO ELECTRICO, incluyendo conductor de cobre 07Z1-K, tubo de material aislante rígido no propagador de la llama y de acuerdo con la norma UNE-EN 50086-1, conductor de cobre RZ1 0,6/1kV y canal de material aislante

**BRJL55eaaa83** ud Material de punto alimentación a TERMO ELECTRICO, con conductor
Material de punto de alimentación a TERMO ELECTRICO, incluyendo conductor de cobre 07Z1-K, tubo de material aislante rígido no propagador de la llama y de acuerdo con la norma UNE-EN 50086-1, conductor de cobre RZ1 0,6/1kV y canal de material aislante

**BRJL55eaaa82** ud Material de punto alimentación a TERMO ELECTRICO, con conductor
Material de punto de alimentación a TERMO ELECTRICO, incluyendo conductor de cobre 07Z1-K, tubo de material aislante rígido no propagador de la llama y de acuerdo con la norma UNE-EN 50086-1, conductor de cobre RZ1 0,6/1kV y canal de material aislante

**BRJL55eaa100** ud Material de punto alimentación a TERMO ELECTRICO, con conductor
Material de punto de alimentación a TERMO ELECTRICO, incluyendo conductor de cobre 07Z1-K, tubo de material aislante rígido no propagador de la llama y de acuerdo con la norma UNE-EN 50086-1, conductor de cobre RZ1 0,6/1kV y canal de material aislante

**BRJL55eaaa99** ud Material de punto alimentación a TERMO ELECTRICO, con conductor
Material de punto de alimentación a TERMO ELECTRICO, incluyendo conductor de cobre 07Z1-K, tubo de material aislante rígido no propagador de la llama y de acuerdo con la norma UNE-EN 50086-1, conductor de cobre RZ1 0,6/1kV y canal de material aislante

**BRJL55eaaa97** ud Material de punto alimentación a TERMO ELECTRICO, con conductor
Material de punto de alimentación a TERMO ELECTRICO, incluyendo conductor de cobre 07Z1-K, tubo de material aislante rígido no propagador de la llama y de acuerdo con la norma UNE-EN 50086-1, conductor de cobre RZ1 0,6/1kV y canal de material aislante

**BRJL55eaaa98** ud Material de punto alimentación a TERMO ELECTRICO, con conductor
Material de punto de alimentación a TERMO ELECTRICO, incluyendo conductor de cobre 07Z1-K, tubo de material aislante rígido no propagador de la llama y de acuerdo con la norma UNE-EN 50086-1, conductor de cobre RZ1 0,6/1kV y canal de material aislante

**BRJL55abaaa** ud Material de punto alimentación a EXTRACTORES, con conductor de c
Material de punto de alimentación a EXTRACTORES, incluyendo conductor de cobre 07Z1-K, tubo de material aislante rígido no propagador de la llama y de acuerdo con la norma UNE-EN 50086-1, conductor de cobre RZ1 0,6/1kV y canal de material aislante

**BRJL55abaa** ud Material de punto alimentación a EXTRACTORES, con conductor de c
Material de punto de alimentación a EXTRACTORES, incluyendo conductor de cobre 07Z1-K, tubo de material aislante rígido no propagador de la llama y de acuerdo con la norma UNE-EN 50086-1, conductor de cobre RZ1 0,6/1kV y canal de material aislante

**BRJL55ebaaaa** ud Material de punto alimentación a TOMA CORRIENTE TRIFASICA, con c
Material de punto de alimentación a TOMA CORRIENTE TRIFASICA, incluyendo conductor de cobre 07Z1-K, tubo de material aislante rígido no propagador de la llama y de acuerdo con la norma UNE-EN 50086-1, conductor de cobre RZ1 0,6/1kV y canal de material aislante

**BRJL55ebaaa** ud Material de punto alimentación a TOMA CORRIENTE TRIFASICA, con c
Material de punto de alimentación a TOMA CORRIENTE TRIFASICA, incluyendo conductor de cobre 07Z1-K, tubo de material aislante rígido no propagador de la llama y de acuerdo con la norma UNE-EN 50086-1, conductor de cobre RZ1 0,6/1kV y canal de material aislante

**BRJL55eaaa95** ud Material de punto alimentación a TERMO ELECTRICO, con conductor
Material de punto de alimentación a TERMO ELECTRICO, incluyendo conductor de cobre 07Z1-K, tubo de material aislante rígido no propagador de la llama y de acuerdo con la norma UNE-EN 50086-1, conductor de cobre RZ1 0,6/1kV y canal de material aislante

**BRJL55eaaa96** ud Material de punto alimentación a TERMO ELECTRICO, con conductor
Material de punto de alimentación a TERMO ELECTRICO, incluyendo conductor de cobre 07Z1-K, tubo de material aislante rígido no propagador de la llama y de acuerdo con la norma UNE-EN 50086-1, conductor de cobre RZ1 0,6/1kV y canal de material aislante

**BRJL55eaaa94** ud Material de punto alimentación a TERMO ELECTRICO, con conductor
Material de punto de alimentación a TERMO ELECTRICO, incluyendo conductor de cobre 07Z1-K, tubo de material aislante rígido no propagador de la llama y de acuerdo con la norma UNE-EN 50086-1, conductor de cobre RZ1 0,6/1kV y canal de material aislante

**BRJL55eaaa89** ud Material de punto alimentación a TERMO ELECTRICO, con conductor
Material de punto de alimentación a TERMO ELECTRICO, incluyendo conductor de cobre 07Z1-K, tubo de material aislante rígido no propagador de la llama y de acuerdo con la norma UNE-EN 50086-1, conductor de cobre RZ1 0,6/1kV y canal de material aislante

**BRJL55eaaa90** ud Material de punto alimentación a TERMO ELECTRICO, con conductor
Material de punto de alimentación a TERMO ELECTRICO, incluyendo conductor de cobre 07Z1-K, tubo de material aislante rígido no propagador de la llama y de acuerdo con la norma UNE-EN 50086-1, conductor de cobre RZ1 0,6/1kV y canal de material aislante

**BRJL55eaaa91** ud Material de punto alimentación a TERMO ELECTRICO, con conductor
Material de punto de alimentación a TERMO ELECTRICO, incluyendo conductor de cobre 07Z1-K, tubo de material aislante rígido no propagador de la llama y de acuerdo con la norma UNE-EN 50086-1, conductor de cobre RZ1 0,6/1kV y canal de material aislante

**BRJL55eaaa92** ud Material de punto alimentación a TERMO ELECTRICO, con conductor
Material de punto de alimentación a TERMO ELECTRICO, incluyendo conductor de cobre 07Z1-K, tubo de material aislante rígido no propagador de la llama y de acuerdo con la norma UNE-EN 50086-1, conductor de cobre RZ1 0,6/1kV y canal de material aislante

**BRJL55abaab** ud Material de punto alimentación a EXTRACTORES, con conductor de c
Material de punto de alimentación a EXTRACTORES, incluyendo conductor de cobre 07Z1-K, tubo de material aislante rígido no propagador de la llama y de acuerdo con la norma UNE-EN 50086-1, conductor de cobre RZ1 0,6/1kV y canal de material aislante

**BRJL55eaaa93** ud Material de punto alimentación a TERMO ELECTRICO, con conductor
Material de punto de alimentación a TERMO ELECTRICO, incluyendo conductor de cobre 07Z1-K, tubo de material aislante rígido no propagador de la llama y de acuerdo con la norma UNE-EN 50086-1, conductor de cobre RZ1 0,6/1kV y canal de material aislante

**BRJL55abaaaa** ud Material de punto alimentación a EXTRACTORES, con conductor de c
Material de punto de alimentación a EXTRACTORES, incluyendo conductor de cobre 07Z1-K, tubo de material aislante rígido no propagador de la llama y de acuerdo con la norma UNE-EN 50086-1, conductor de cobre RZ1 0,6/1kV y canal de material aislante

**BRJL55abaaba** ud Material de punto alimentación a EXTRACTORES, con conductor de c
Material de punto de alimentación a EXTRACTORES, incluyendo conductor de cobre 07Z1-K, tubo de material aislante rígido no propagador de la llama y de acuerdo con la norma UNE-EN 50086-1, conductor de cobre RZ1 0,6/1kV y canal de material aislante

**BRJL55eaaa88** ud Material de punto alimentación a TERMO ELECTRICO, con conductor
Material de punto de alimentación a TERMO ELECTRICO, incluyendo conductor de cobre 07Z1-K, tubo de material aislante rígido no propagador de la llama y de acuerdo con la norma UNE-EN 50086-1, conductor de cobre RZ1 0,6/1kV y canal de material aislante

**BRJL55eaaa87** ud Material de punto alimentación a TERMO ELECTRICO, con conductor
Material de punto de alimentación a TERMO ELECTRICO, incluyendo conductor de cobre 07Z1-K, tubo de material aislante rígido no propagador de la llama y de acuerdo con la norma UNE-EN 50086-1, conductor de cobre RZ1 0,6/1kV y canal de material aislante

**BRJL55eaaa86** ud Material de punto alimentación a TERMO ELECTRICO, con conductor
Material de punto de alimentación a TERMO ELECTRICO, incluyendo conductor de cobre 07Z1-K, tubo de material aislante rígido no propagador de la llama y de acuerdo con la norma UNE-EN 50086-1, conductor de cobre RZ1 0,6/1kV y canal de material aislante

**BTBBNbaa** ud Marco y caja, para toma de corriente simple 2P+T 10/16 A 250 V,
Marco embellecedor y caja, accesorios y fijaciones para mecanismo toma de corriente simple 2P+T 10/16 A 250 V, estanco con tapa abatible.

**BTBBNaa** ud Marco y caja, para toma de corriente doble 2P+T 10/16 A 250 V, e
Marco embellecedor y caja, accesorios y fijaciones para mecanismo toma de corriente doble 2P+T 10/16 A 250 V, estanco con tapa abatible.

**BTBBQb** ud Marco y caja toma de corriente 3P+N+T 16 A 400 V, industrial, es
Marco embellecedor y caja, accesorios y fijaciones para mecanismo toma de corriente 3P+N+T 16 A 400 V, tipo industrial, estanco con tapa abatible.

**BQED8aa** m Rail electrificado suspendido monofásico en aluminio, perfil ton
Rail electrificado suspendido, monofásico en aluminio extrusionado, perfil en tono blanco, con vacio superior.

**BQED8aaa** m Rail electrificado suspendido monofásico en aluminio, perfil ton
Rail electrificado suspendido, monofásico en aluminio extrusionado, perfil en tono blanco, con vacio superior.

**BQED8aaaa** m Rail electrificado suspendido monofásico en aluminio, perfil ton
Rail electrificado suspendido, monofásico en aluminio extrusionado, perfil en tono blanco, con vacio superior.

**BQED8aaaaa** m Rail electrificado suspendido monofásico en aluminio, perfil ton
Rail electrificado suspendido, monofásico en aluminio extrusionado, perfil en tono blanco, con vacio superior.

**BQED8aaaaaa** m Rail electrificado suspendido monofásico en aluminio, perfil ton
Rail electrificado suspendido, monofásico en aluminio extrusionado, perfil en tono blanco, con vacio superior.

**BQED8aaaab** m Rail electrificado suspendido monofásico en aluminio, perfil ton
Rail electrificado suspendido, monofásico en aluminio extrusionado, perfil en tono blanco, con vacio superior.

**BQED8aaaaab** m Rail electrificado suspendido monofásico en aluminio, perfil ton
Rail electrificado suspendido, monofásico en aluminio extrusionado, perfil en tono blanco, con vacio superior.

**BQED8aaaaaaa** m Rail electrificado suspendido monofásico en aluminio, perfil ton
Rail electrificado suspendido, monofásico en aluminio extrusionado, perfil en tono blanco, con vacio superior.

**BQFA5bb** m Conductor cobre de 50 mm², resistencia no superior a 0,386 ohm/k
Conductor de cobre desnudo recocido de 50 mm² de sección, resistencia eléctrica a 20° C no superior a 0,386 Ohm/km, colocado enterrado a 80 cm.

**BQFAEacaaa** m conexión a red de tierras grupo electrógeno
Conductor de cobre desnudo recocido de 35 mm² de sección, resistencia eléctrica a 20°C no superior a 0,524 Ohm/km, para puesta a tierra de bandeja metálica.

**P34EM070** u Taquilla 2 puertas 33x46x178 cm
Claves: taquilla, puerta

**M12T050** h Taladro percutor eléctrico pequeño
Claves: eléctrico, taladro

**P18CAA040** u Portarrollos acero inoxidable c/tapa
Claves: acero, portarrollo, inoxidable

**P18CAA010** u Toallero acero inox 620 mm
Claves: inoxidable, toallero, acero

**P18CAA060** u Percha simple acero inox
Claves: inoxidable, percha, simple, acero

**P18CJA040** u Dosificador jabón manual acero inox. AISI 304 0,5 l
Claves: inoxidable, acero, jabón, manual

**P18CDP020** u Dispensador toallas plegadas c/z 400-600 ud acero inox AISI 304
Claves: inoxidable, acero, plegable

**P29MAA031** ud Banco Prefabricado Piedra Artificial
Claves: banco, iroko, llanta, acero

**P34HS050** u Taburete
Claves: policarbonato

**P01AA020** m3 Arena de río 0/6 mm
Claves: areno, río

**P32FCF120** u Resistencia a compresión
Claves: resistencia, compresión

**P32FCF050** u Succión de agua
Claves: succión, agua

**P32FCF090** u Inclusiones calcáreas
Claves: cal

**P32FCF010** u Defectos estructurales
Claves: defecto, estructura

**P32FCF020** u Características geométricas
Claves: geométrico

**P32HCC010** u Resistencias mecánicas
Claves: resistencia, mecánico

**P32HCC020** u Tiempo de fraguado
Claves: tiempo, fraguado

**P32HCC030** u Expansión
Claves: expansión

**P32FAA020** u Densidad in situ
Claves: densidad

**P32FAI040** u Resistencia al calor
Claves: resistencia, calor

**P32FAI120** u Pérdida por calentamiento
Claves: pérdida

**P32FAI030** u Plegabilidad
Claves: plegable

**P32FAI010** u Características geométricas
Claves: geométrico

**P32FAI020** u Tracción y alargamiento rotura
Claves: rotura, tracción

**P32FP030** u Coeficiente de absorción de agua
Claves: absorción, agua, coeficiente

**P32FP020** u Características geométricas
Claves: geométrico

**P32FP090** u Resistencia a flexión
Claves: resistencia, flexión

**P32FP140** u Resistencia al resbalamiento
Claves: resistencia

**P32FHI020** u Absorción de agua
Claves: agua, absorción

**P32FHI010** u Características geométricas
Claves: geométrico

**P32FHI060** u Resistencia al impacto
Claves: impacto, resistencia

**P32FHI050** u Resistencia a flexión y carga rotura
Claves: resistencia, rotura, carga, flexión

**P32FHI040** u Resistencia al desgaste
Claves: desgaste, resistencia

**P32FHI070** u Resistencia al resbalamiento
Claves: resistencia

**P32FCE010** u Características geométricas
Claves: geométrico

**P32FCE050** u Absorción de agua
Claves: absorción, agua

**P32FCE130** u Resistencia al rayado
Claves: resistencia, rayo

**P32FCE110** u Resistencia a la abrasión superficial
Claves: resistencia, superficie

**P32FCE080** u Resistencia química
Claves: resistencia, químico

**P32FCE120** u Resistencia a flexión y carga rotura
Claves: resistencia, flexión, carga, rotura

**P32FCN160** u Resistencia al deslizamiento
Claves: resistencia, deslizador

**P32FCE160** u Choque térmico
Claves: térmico, choque

**P32FY040** u Características geométricas
Claves: geométrico

**P32FY050** u Resistencia a flexión
Claves: resistencia, flexión

**P32FY060** u Resistencia al impacto
Claves: impacto, resistencia

**P32CC110** u Preparación de carpintería para pruebas
Claves: prueba, carpintería, preparación

**P32CC100** u Prueba de resistencia al viento
Claves: viento, resistencia, prueba

**P32CC080** u Prueba de permeabilidad al aire
Claves: aire, permeabilidad, prueba

**P32CC090** u Prueba de estanqueidad al agua
Claves: estanquidad, agua, prueba

**P32RP070** u Espesor película
Claves: película

**P32RP080** u Dureza película
Claves: película, dureza

**O01OB520** h Equipo técnico laboratorio
Claves: equipo, laboratorio

**P31BC080** ud Alq. caseta pref. aseo 5,98x2,45
Claves: caseta, aseo

**P31BM090** ud Banco madera para 5 personas
Claves: banco, madero, persona

**P31BM080** ud Mesa melamina para 5 personas
Claves: persona, mesa, melamina

**P31BM060** ud Horno microondas 18 l. 700W
Claves: microondas, horno

**P31CM030** u Pórtico andamio 1,50 m
Claves: andamio, pórtico

**P31CM040** u Cruceta para andamio 3 m
Claves: cruceta, andamio

**P31CM050** u Base regulable para pórtico 400 mm
Claves: pórtico, regulación, base

**P31CM060** u Longitudinal para andamio 3 m
Claves: andamio

**P31CB035** m3 Tabloncillo madera pino 20x5 cm
Claves: pino, madero, tablón

**P31CB020** u Guardacuerpos metálico
Claves: metal, guardacuerpos

**P31CB210** m Pasamanos tubo D=50 mm
Claves: pasamano, tubo

**P31CB240** u Capsula y tapa para guardacuerpos
Claves: guardacuerpos, tapa, cápsula

**M02GE050** h Grúa telescópica autopropulsada 60 t
Claves: autopropulsado, telescópico, grúa

**M02GT140** h Grúa torre automontante 40 t/m
Claves: grúa, torre

**M02GT210** mes Alquiler grúa torre 30 m 750 kg
Claves: grúa, torre, alquiler

**M02GT250** mes Alquiler grúa torre 40 m 1000 kg
Claves: alquiler, grúa, torre

**M02GT300** u Montaje/desmontaje grúa torre 30 m flecha
Claves: flecha, grúa, torre

**M02GT320** u Montaje/desmontaje grúa torre 40 m flecha
Claves: grúa, torre, flecha

**M02GT360** mes Contrato mantenimiento
Claves: contrato

**M02GT370** mes Alquiler telemando
Claves: alquiler, mando

**M02GT380** u Tramo de empotramiento grúa torre <40 m
Claves: empotramiento, grúa, torre

**M03HH020** h Hormigonera 200 l gasolina
Claves: gasolina, hormigón

**M07TC100** h Carretilla de obra - almacén
Carretilla obra / almacén
Alkitodo
2,50 €/día --- 8 h --- 0,313 €/h
Claves: almacén, carretilla

**M11HV120** h Aguja eléctrica c/convertidor gasolina D=79 mm
Claves: aguja, gasolina, eléctrico

**M11HV150** h Vibrador hormigón 230V Aguja 50 mm
Modelo C56
Monofásico 230V - 2800W
Peso 6 kg
Aguja Diámetro 50 mm
Alkitodo
12,00 €/día --- 8 h/día --- 1,50 €/h
Claves: aguja, vibración, diámetro, peso, modelo, hormigón, monofásico

**M13CP100** u Puntal telescópico normal 1,40 m
Claves: telescópico, puntal

**M13EA510** d Panel metálico-fenól. 3,00x1,00
Claves: panel

**M13EA520** d Grapa unión paneles met
Claves: unión, grapa, metal, panel

**M13EA560** d Escuadra estabilizad. muros 1 cara h=3m
Claves: escuadra, muro, cara

**P01AA060** m3 Arena de miga cribada
Claves: areno

**P01CC020** t Cemento CEM II/B-P 32,5 N sacos
Claves: cemento

**P01CC120** t Cemento blanco BL 22,5 X sacos
Claves: cemento, blanco

**P01CY010** t Yeso negro en sacos YG
Claves: negro, yeso

**P01CY030** t Yeso blanco en sacos YF
Claves: yeso, blanco

**P01DC040** l Desencofrante p/encofrado metálico
Claves: desencofrante, metal

**P01DH010** kg Hidrofugante mortero/hormigón
Claves: hidrofugación

**P01EM260** m2 Tabla machiembrada 2,5x9/16 de 22 mm
Claves: tabla, unión

**P01HA011** m3 Hormigón HA-25/B/20/I central
Claves: hormigón, central

**P01HA120** m3 Hormigón HA-25/P/20/IIa central
Claves: central, hormigón

**P01HB010** m3 Bombeado hormigón 41a55 m3, pluma <=32 m
Claves: hormigón, pluma, bomba

**P01HB021** m3 Bombeado hormigón 56a75 m3, pluma 36 m
Claves: bomba, hormigón, pluma

**P01HB090** h Desplazamiento bomba
Claves: bomba

**P01HW060** m3 Bombeado mortero 40 a 100 m3
Claves: bomba, mortero

**P03ACD010** kg Acero corrugado elaborado B 500 SD
Claves: corrugado, elaboración, acero

**P03AM020** m2 Malla 15x15x5 cm 2,078 kg/m2
Claves: malla

**P14DAR010** m2 Stadip Securit 86.4 con capa Cool-Lite ST
Claves: climalit, securit, saintgobain, capa
